# BASE DE PRECIOS DE REFERENCIA DE LA DGC

- Formato: FIEBDC-3/2007
- Programa: Menfis 8.2.122
- Fecha: 21/07/2022
- Tipo: lista de precios
- Fecha de los precios: 15/11/1998
- Divisa: EUR
- Costes indirectos: 6 %
- IVA: 21 %

## 01 EXPLANACIONES

### 01.01 DEMOLICIONES

**301.0010** m³ DEMOLICIÓN DE VOLUMEN APARENTE DE EDIFICACIÓN EXISTENTE (17/04/2012)
Precio: 8.77
DEMOLICIÓN DE VOLUMEN APARENTE DE EDIFICACIÓN EXISTENTE i/ DEMOLICIÓN DE LA CIMENTACIÓN, DESESCOMBRO, CARGA Y TRANSPORTE DE MATERIAL DEMOLIDO A GESTOR AUTORIZADO HASTA UNA DISTANCIA DE 60 km.

| Código | Ud | Descripción | Rendimiento | Precio | Importe |
|---|---|---|---|---|---|
| MO00000002 | h | Capataz (mano de obra; 17/04/2012) | 0.0090 | 21.98 | 0.20 |
| MO00000003 | h | Oficial 1ª (mano de obra; 17/04/2012) | 0.0180 | 21.51 | 0.39 |
| MO00000004 | h | Oficial 2ª (mano de obra; 17/04/2012) | 0.0360 | 20.84 | 0.75 |
| Q040201A10 | h | Retrocargadoras sobre ruedas. De 75 kW de potencia (maquinaria; 17/04/2012) | 0.0180 | 44.39 | 0.80 |
| Q030001A10 | h | Martillos demoledores hidráulicos. De 600 kg de masa (maquinaria; 17/03/2014) | 0.0180 | 12.87 | 0.23 |
| Q040101C01 | h | Cargadoras sobre ruedas. De 125 kW de potencia (3 m³) (maquinaria; 17/04/2012) | 0.0180 | 74.48 | 1.34 |
| Q060204A01 | h | Camión. Con caja basculante 6x6. De 258 kW de potencia (maquinaria; 17/04/2012) | 0.0540 | 87.45 | 4.72 |
| Q160302A01 | h | Equipo oxicorte (maquinaria; 26/06/2014) | 0.0180 | 2.7 | 0.05 |
| Q010000A30 | h | Grupo electrógeno. Con motor diesel. De 80 kVA de potencia (maquinaria; 17/04/2012) | 0.0180 | 16.01 | 0.29 |
|  |  | Total |  |  | 8.77 |

Claves: transporte, cimiento, carga, material, demolición, permiso, edificación

**301.0020** m³ DEMOLICIÓN DE FÁBRICA HORMIGÓN ARMADO (17/04/2012)
Precio: 31.2
DEMOLICIÓN DE FÁBRICA HORMIGÓN ARMADO i/ DESESCOMBRO, CARGA Y TRANSPORTE DE MATERIAL DEMOLIDO A GESTOR AUTORIZADO HASTA UNA DISTANCIA DE 60 km.

| Código | Ud | Descripción | Rendimiento | Precio | Importe |
|---|---|---|---|---|---|
| MO00000002 | h | Capataz | 0.0300 | 21.98 | 0.66 |
| MO00000003 | h | Oficial 1ª | 0.0600 | 21.51 | 1.29 |
| MO00000004 | h | Oficial 2ª | 0.1200 | 20.84 | 2.50 |
| Q040006B10 | h | Excavadora hidráulica sobre rueda. De 22 t de masa (maquinaria; 17/03/2014) | 0.0600 | 82.7 | 4.96 |
| Q030001A15 | h | Martillos demoledores hidráulicos. De 1000 kg de masa (maquinaria; 17/03/2014) | 0.0600 | 7.74 | 0.46 |
| Q040101C01 | h | Cargadoras sobre ruedas. De 125 kW de potencia (3 m³) | 0.0600 | 74.48 | 4.47 |
| Q060204A01 | h | Camión. Con caja basculante 6x6. De 258 kW de potencia | 0.1800 | 87.45 | 15.74 |
| Q160302A01 | h | Equipo oxicorte | 0.0600 | 2.7 | 0.16 |
| Q010000A30 | h | Grupo electrógeno. Con motor diesel. De 80 kVA de potencia | 0.0600 | 16.01 | 0.96 |
|  |  | Total |  |  | 31.2 |

Claves: armadura, permiso, demolición, fábrica, material, hormigón, carga, transporte

**301.0030** m³ DEMOLICIÓN DE FÁBRICA HORMIGÓN EN MASA (17/04/2012)
Precio: 28.49
DEMOLICIÓN DE FÁBRICA HORMIGÓN EN MASA i/ DESESCOMBRO, CARGA Y TRANSPORTE DE MATERIAL DEMOLIDO A GESTOR AUTORIZADO HASTA UNA DISTANCIA DE 60 km.

| Código | Ud | Descripción | Rendimiento | Precio | Importe |
|---|---|---|---|---|---|
| MO00000002 | h | Capataz | 0.0270 | 21.98 | 0.59 |
| MO00000003 | h | Oficial 1ª | 0.0550 | 21.51 | 1.18 |
| MO00000004 | h | Oficial 2ª | 0.1090 | 20.84 | 2.27 |
| Q040006B10 | h | Excavadora hidráulica sobre rueda. De 22 t de masa | 0.0550 | 82.7 | 4.55 |
| Q030001A15 | h | Martillos demoledores hidráulicos. De 1000 kg de masa | 0.0550 | 7.74 | 0.43 |
| Q040101C01 | h | Cargadoras sobre ruedas. De 125 kW de potencia (3 m³) | 0.0550 | 74.48 | 4.10 |
| Q060204A01 | h | Camión. Con caja basculante 6x6. De 258 kW de potencia | 0.1640 | 87.45 | 14.34 |
| Q160302A01 | h | Equipo oxicorte | 0.0550 | 2.7 | 0.15 |
| Q010000A30 | h | Grupo electrógeno. Con motor diesel. De 80 kVA de potencia | 0.0550 | 16.01 | 0.88 |
|  |  | Total |  |  | 28.49 |

Claves: material, carga, hormigón, permiso, demolición, fábrica, transporte, masa

**301.0040** m² DEMOLICIÓN DE FIRME O PAVIMENTO EXISTENTE (17/04/2012)
Precio: 3.68
DEMOLICIÓN DE FIRME O PAVIMENTO EXISTENTE DE CUALQUIER TIPO O ESPESOR i/ BAJAS POR RENDIMIENTO POR PASO DE VEHÍCULOS, DEMOLICIÓN DE ACERAS, ISLETAS, BORDILLOS Y TODA CLASE DE PIEZAS ESPECIALES DE PAVIMENTACIÓN, DESESCOMBRO, CARGA Y TRANSPORTE DE MATERIAL DEMOLIDO A GESTOR AUTORIZADO HASTA UNA DISTANCIA DE 60 km.

| Código | Ud | Descripción | Rendimiento | Precio | Importe |
|---|---|---|---|---|---|
| MO00000002 | h | Capataz | 0.0040 | 21.98 | 0.09 |
| MO00000004 | h | Oficial 2ª | 0.0080 | 20.84 | 0.17 |
| Q040006B10 | h | Excavadora hidráulica sobre rueda. De 22 t de masa | 0.0080 | 82.7 | 0.66 |
| Q030001A15 | h | Martillos demoledores hidráulicos. De 1000 kg de masa | 0.0080 | 7.74 | 0.06 |
| Q040101C01 | h | Cargadoras sobre ruedas. De 125 kW de potencia (3 m³) | 0.0080 | 74.48 | 0.60 |
| Q060204A01 | h | Camión. Con caja basculante 6x6. De 258 kW de potencia | 0.0240 | 87.45 | 2.10 |
|  |  | Total |  |  | 3.68 |

Claves: masa, carga, demolición, material, permiso, transporte, hormigón, fábrica

**301.0050** m³ DEMOLICIÓN DE FÁBRICA DE MAMPOSTERÍA (17/04/2012)
Precio: 24.01
DEMOLICIÓN DE FÁBRICA DE MAMPOSTERÍA i/ DESESCOMBRO, CARGA Y TRANSPORTE DE MATERIAL DEMOLIDO A GESTOR AUTORIZADO HASTA UNA DISTANCIA DE 60 km.

| Código | Ud | Descripción | Rendimiento | Precio | Importe |
|---|---|---|---|---|---|
| MO00000002 | h | Capataz | 0.0260 | 21.98 | 0.57 |
| MO00000003 | h | Oficial 1ª | 0.0510 | 21.51 | 1.10 |
| MO00000004 | h | Oficial 2ª | 0.1030 | 20.84 | 2.15 |
| Q040201A10 | h | Retrocargadoras sobre ruedas. De 75 kW de potencia | 0.0510 | 44.39 | 2.26 |
| Q030001A10 | h | Martillos demoledores hidráulicos. De 600 kg de masa | 0.0510 | 12.87 | 0.66 |
| Q040101C01 | h | Cargadoras sobre ruedas. De 125 kW de potencia (3 m³) | 0.0510 | 74.48 | 3.80 |
| Q060204A01 | h | Camión. Con caja basculante 6x6. De 258 kW de potencia | 0.1540 | 87.45 | 13.47 |
|  |  | Total |  |  | 24.01 |

Claves: fábrica, demolición, carga, material, transporte, mampostería, permiso

**301.0060** m³ DEMOLICIÓN DE CUALQUIER TIPO DE CERRAMIENTO (17/04/2012)
Precio: 7.33
DEMOLICIÓN DE CUALQUIER TIPO DE CERRAMIENTO i/ DESESCOMBRO, CARGA Y TRANSPORTE DE MATERIAL DEMOLIDO A GESTOR AUTORIZADO HASTA UNA DISTANCIA DE 60 km.

| Código | Ud | Descripción | Rendimiento | Precio | Importe |
|---|---|---|---|---|---|
| MO00000002 | h | Capataz | 0.0080 | 21.98 | 0.18 |
| MO00000003 | h | Oficial 1ª | 0.0150 | 21.51 | 0.32 |
| MO00000004 | h | Oficial 2ª | 0.0300 | 20.84 | 0.63 |
| Q040201A10 | h | Retrocargadoras sobre ruedas. De 75 kW de potencia | 0.0150 | 44.39 | 0.67 |
| Q030001A10 | h | Martillos demoledores hidráulicos. De 600 kg de masa | 0.0150 | 12.87 | 0.19 |
| Q040101C01 | h | Cargadoras sobre ruedas. De 125 kW de potencia (3 m³) | 0.0150 | 74.48 | 1.12 |
| Q060204A01 | h | Camión. Con caja basculante 6x6. De 258 kW de potencia | 0.0450 | 87.45 | 3.94 |
| Q160302A01 | h | Equipo oxicorte | 0.0150 | 2.7 | 0.04 |
| Q010000A30 | h | Grupo electrógeno. Con motor diesel. De 80 kVA de potencia | 0.0150 | 16.01 | 0.24 |
|  |  | Total |  |  | 7.33 |

Claves: demolición, cerramiento, transporte, permiso, carga, material

**301.0070** m³ DEMOLICIÓN LOCALIZADA DE MURO DE HORMIGÓN ARMADO EN MUROS PANTALLA (17/04/2012)
Precio: 48.71
DEMOLICIÓN LOCALIZADA DE MURO DE HORMIGÓN ARMADO EN MUROS PANTALLA i/ DESESCOMBRO, CARGA Y TRANSPORTE DE MATERIAL DEMOLIDO A GESTOR AUTORIZADO HASTA UNA DISTANCIA DE 60 km.

| Código | Ud | Descripción | Rendimiento | Precio | Importe |
|---|---|---|---|---|---|
| MO00000002 | h | Capataz | 0.0500 | 21.98 | 1.10 |
| MO00000003 | h | Oficial 1ª | 0.1000 | 21.51 | 2.15 |
| MO00000004 | h | Oficial 2ª | 0.2000 | 20.84 | 4.17 |
| Q040201A10 | h | Retrocargadoras sobre ruedas. De 75 kW de potencia | 0.1000 | 44.39 | 4.44 |
| Q030001A10 | h | Martillos demoledores hidráulicos. De 600 kg de masa | 0.1000 | 12.87 | 1.29 |
| Q040101C01 | h | Cargadoras sobre ruedas. De 125 kW de potencia (3 m³) | 0.1000 | 74.48 | 7.45 |
| Q060204A01 | h | Camión. Con caja basculante 6x6. De 258 kW de potencia | 0.3000 | 87.45 | 26.24 |
| Q160302A01 | h | Equipo oxicorte | 0.1000 | 2.7 | 0.27 |
| Q010000A30 | h | Grupo electrógeno. Con motor diesel. De 80 kVA de potencia | 0.1000 | 16.01 | 1.60 |
|  |  | Total |  |  | 48.71 |

Claves: armadura, carga, hormigón, demolición, material, transporte, muro, permiso, pantalla

**301.0080** m³ DEMOLICIÓN DE LOSA DE HORMIGÓN ARMADO O PRETENSADO, EN TABLERO
Precio: 399.21
DEMOLICIÓN DE LOSA DE HORMIGÓN ARMADO O PRETENSADO, EN TABLERO DE ESTRUCTURAS, i/ DESESCOMBRO, CARGA Y TRANSPORTE DE MATERIAL DEMOLIDO A GESTOR AUTORIZADO HASTA UNA DISTANCIA DE 60 km.

| Código | Ud | Descripción | Rendimiento | Precio | Importe |
|---|---|---|---|---|---|
| MO00000002 | h | Capataz | 0.2250 | 21.98 | 4.95 |
| MO00000003 | h | Oficial 1ª | 1.3500 | 21.51 | 29.04 |
| MO00000004 | h | Oficial 2ª | 1.3500 | 20.84 | 28.13 |
| Q010302C10 | h | Compresor transportable con motor diésel. De pistones. Alta presión (1000 a 2000kpa). De 8 m3/minuto de caudal (maquinaria; 25/03/2014) | 0.9000 | 17.61 | 15.85 |
| Q040101C01 | h | Cargadoras sobre ruedas. De 125 kW de potencia (3 m³) | 0.4500 | 74.48 | 33.52 |
| Q060204A01 | h | Camión. Con caja basculante 6x6. De 258 kW de potencia | 1.3500 | 87.45 | 118.06 |
| Q140000B10 | h | Grúas de carretera (desplazamiento rápido) hasta 100 t. Para carga máxima de 100 t (maquinaria; 17/04/2012) | 0.8000 | 174.58 | 139.66 |
| Q030000C01 | h | Martillo picador neumático. De 22 kg de masa (maquinaria; 17/04/2012) | 1.3500 | 0.63 | 0.85 |
| Q030004A01 | h | Equipo aspiración de polvo (maquinaria; 10/09/2009) | 1.3500 | 5.58 | 7.53 |
| Q010000A30 | h | Grupo electrógeno. Con motor diesel. De 80 kVA de potencia | 1.3500 | 16.01 | 21.61 |
| MT01010001 | m³ | Agua (material) | 0.0250 | 0.58 | 0.01 |
|  |  | Total |  |  | 399.21 |

Claves: hormigón, demolición, pretensado, losa, armadura, permiso, material, transporte, carga

**301.0085** m³ HIDRODEMOLICIÓN AUTOMATIZADA
Precio: 1728.42
HIDRODEMOLICIÓN AUTOMATIZADA DE CUALQUIER ELEMENTO HASTA DEJAR ARMADURAS A LA VISTA Y SIN RASTRO DE OXIDACIÓN, EJECUTADA CON TÉCNICAS DE HIDRODEMOLICIÓN CON ROBOT ESPECÍFICO DE ALTA PRESIÓN (1000 BAR O SUPERIOR), QUE PERMITA LA EJECUCIÓN CONTROLADA AUTOMÁTICAMENTE. INCLUIDO PARTE PROPORCIONAL DE REPLANTEO, LIMPIEZA, MEDIOS AUXILIARES, HERRAMIENTAS, MAQUINARIA Y MANO DE OBRA ESPECIALIZADA, ACOPIOS INTERMEDIOS, CONTROL, ASEGURAMIENTO DE LA CALIDAD Y CARGA Y TRANSPORTE DE MATERIAL DEMOLIDO A GESTOR AUTORIZADO HASTA UNA DISTANCIA DE 60 km.

| Código | Ud | Descripción | Rendimiento | Precio | Importe |
|---|---|---|---|---|---|
| MO00000002 | h | Capataz | 0.2500 | 21.98 | 5.50 |
| MO00000003 | h | Oficial 1ª | 2.2500 | 21.51 | 48.40 |
| MO00000004 | h | Oficial 2ª | 2.2500 | 20.84 | 46.89 |
| Q010302C15 | h | Equipo y medios auxiliares de Hidrodemolición automatizada de alta presión (1000 bar o superior) (maquinaria; 25/03/2014) | 2.2500 | 700 | 1575.00 |
| Q040201A10 | h | Retrocargadoras sobre ruedas. De 75 kW de potencia | 0.1000 | 44.39 | 4.44 |
| Q040101C01 | h | Cargadoras sobre ruedas. De 125 kW de potencia (3 m³) | 0.1000 | 74.48 | 7.45 |
| Q060204A01 | h | Camión. Con caja basculante 6x6. De 258 kW de potencia | 0.3000 | 87.45 | 26.24 |
| MT01010001 | m³ | Agua | 25.0000 | 0.58 | 14.50 |
|  |  | Total |  |  | 1728.42 |

Claves: losa, material, demolición, carga, permiso, transporte, pretensado, hormigón, armadura

**301.0090** m² CORTE CON DISCO
Precio: 589.44
CORTE CON DISCO i/DESESCOMBRO, CARGA Y TRANSPORTE DE MATERIAL DEMOLIDO A GESTOR AUTORIZADO HASTA UNA DISTANCIA DE 60 km.

| Código | Ud | Descripción | Rendimiento | Precio | Importe |
|---|---|---|---|---|---|
| MO00000002 | h | Capataz | 0.4500 | 21.98 | 9.89 |
| MO00000003 | h | Oficial 1ª | 2.7000 | 21.51 | 58.08 |
| MO00000004 | h | Oficial 2ª | 2.7000 | 20.84 | 56.27 |
| Q040101C01 | h | Cargadoras sobre ruedas. De 125 kW de potencia (3 m³) | 1.8000 | 74.48 | 134.06 |
| Q060204A01 | h | Camión. Con caja basculante 6x6. De 258 kW de potencia | 2.7000 | 87.45 | 236.12 |
| Q160301A02 | h | Equipo de máquina de sierra de disco de diamante para cortar (maquinaria; 29/06/2021) | 2.7000 | 13.59 | 36.69 |
| Q030004A01 | h | Equipo aspiración de polvo | 2.7000 | 5.58 | 15.07 |
| Q010000A30 | h | Grupo electrógeno. Con motor diesel. De 80 kVA de potencia | 2.7000 | 16.01 | 43.23 |
| MT01010001 | m³ | Agua | 0.0500 | 0.58 | 0.03 |
|  |  | Total |  |  | 589.44 |

Claves: permiso, demolición, material, transporte, carga, disco, corte

**301.0100** m² CORTE CON HILO DE DIAMANTE
Precio: 572.54
CORTE CON HILO DE DIAMANTE i/ DESESCOMBRO, CARGA Y TRANSPORTE DE MATERIAL DEMOLIDO A GESTOR AUTORIZADO HASTA UNA DISTANCIA DE 60 km.

| Código | Ud | Descripción | Rendimiento | Precio | Importe |
|---|---|---|---|---|---|
| MO00000002 | h | Capataz | 0.4500 | 21.98 | 9.89 |
| MO00000003 | h | Oficial 1ª | 2.7000 | 21.51 | 58.08 |
| MO00000004 | h | Oficial 2ª | 2.7000 | 20.84 | 56.27 |
| Q040101C01 | h | Cargadoras sobre ruedas. De 125 kW de potencia (3 m³) | 1.8000 | 74.48 | 134.06 |
| Q060204A01 | h | Camión. Con caja basculante 6x6. De 258 kW de potencia | 2.7000 | 87.45 | 236.12 |
| Q030004A01 | h | Equipo aspiración de polvo | 2.7000 | 5.58 | 15.07 |
| Q160301A01 | h | Equipo de corte con hilo de diamante (maquinaria; 01/01/2010) | 2.7000 | 7.33 | 19.79 |
| Q010000A30 | h | Grupo electrógeno. Con motor diesel. De 80 kVA de potencia | 2.7000 | 16.01 | 43.23 |
| MT01010001 | m³ | Agua | 0.0500 | 0.58 | 0.03 |
|  |  | Total |  |  | 572.54 |

Claves: diamante, carga, cable, corte, material, permiso, demolición, transporte

**301.0110** m DEMOLICIÓN DE BORDILLO (17/04/2012)
Precio: 11.34
DEMOLICIÓN DE BORDILLO, CARGA Y TRANSPORTE DE MATERIAL DEMOLIDO A GESTOR AUTORIZADO HASTA UNA DISTANCIA DE 60 km.

| Código | Ud | Descripción | Rendimiento | Precio | Importe |
|---|---|---|---|---|---|
| MO00000002 | h | Capataz | 0.0060 | 21.98 | 0.13 |
| MO00000004 | h | Oficial 2ª | 0.0510 | 20.84 | 1.06 |
| Q040201A10 | h | Retrocargadoras sobre ruedas. De 75 kW de potencia | 0.0260 | 44.39 | 1.15 |
| Q030001A10 | h | Martillos demoledores hidráulicos. De 600 kg de masa | 0.0260 | 12.87 | 0.33 |
| Q060204A01 | h | Camión. Con caja basculante 6x6. De 258 kW de potencia | 0.0770 | 87.45 | 6.73 |
| Q040101C01 | h | Cargadoras sobre ruedas. De 125 kW de potencia (3 m³) | 0.0260 | 74.48 | 1.94 |
|  |  | Total |  |  | 11.34 |

**301.0120** m LEVANTAMIENTO DE VALLAS METÁLICAS (17/04/2012)
Precio: 3.6
LEVANTAMIENTO DE VALLAS METÁLICAS i/ DESMONTAJE, DEMOLICIÓN, DESESCOMBRO, CARGA Y TRANSPORTE DE MATERIAL DEMOLIDO A GESTOR AUTORIZADO HASTA UNA DISTANCIA DE 60 km.

| Código | Ud | Descripción | Rendimiento | Precio | Importe |
|---|---|---|---|---|---|
| MO00000002 | h | Capataz | 0.0030 | 21.98 | 0.07 |
| MO00000003 | h | Oficial 1ª | 0.0150 | 21.51 | 0.32 |
| MO00000004 | h | Oficial 2ª | 0.0300 | 20.84 | 0.63 |
| Q040201A10 | h | Retrocargadoras sobre ruedas. De 75 kW de potencia | 0.0150 | 44.39 | 0.67 |
| Q060200A01 | h | Camión. Con caja fija. Para 10 t (maquinaria; 17/04/2012) | 0.0300 | 44.95 | 1.35 |
| Q160302A01 | h | Equipo oxicorte | 0.0300 | 2.7 | 0.08 |
| Q010000A30 | h | Grupo electrógeno. Con motor diesel. De 80 kVA de potencia | 0.0300 | 16.01 | 0.48 |
|  |  | Total |  |  | 3.6 |

Claves: levantar, transporte, desmontable, valla, demolición, carga, permiso, material, metal

**301.0130** m LEVANTAMIENTO DE BARRERA METÁLICA BIONDA (17/04/2012)
Precio: 5.02
LEVANTAMIENTO DE BARRERA METÁLICA BIONDA i/ DESMONTAJE, ARRANQUE DE POSTES, DEMOLICIÓN, DESESCOMBRO, CARGA Y TRANSPORTE DE MATERIAL DEMOLIDO A GESTOR AUTORIZADO HASTA UNA DISTANCIA DE 60 km.

| Código | Ud | Descripción | Rendimiento | Precio | Importe |
|---|---|---|---|---|---|
| MO00000002 | h | Capataz | 0.0040 | 21.98 | 0.09 |
| MO00000004 | h | Oficial 2ª | 0.0360 | 20.84 | 0.75 |
| Q060204A01 | h | Camión. Con caja basculante 6x6. De 258 kW de potencia | 0.0360 | 87.45 | 3.15 |
| Q040201A10 | h | Retrocargadoras sobre ruedas. De 75 kW de potencia | 0.0180 | 44.39 | 0.80 |
| Q030001A10 | h | Martillos demoledores hidráulicos. De 600 kg de masa | 0.0180 | 12.87 | 0.23 |
|  |  | Total |  |  | 5.02 |

**301.0140** m²cm FRESADO DE PAVIMENTO BITUMINOSO O DE HORMIGÓN EXISTENTE (17/04/2012)
Precio: 0.49
FRESADO DE PAVIMENTO BITUMINOSO O DE HORMIGÓN EXISTENTE i/ CARGA, BARRIDO, RETIRADA Y TRANSPORTE DE RESIDUOS A LUGAR DE EMPLEO Y/O GESTOR AUTORIZADO HASTA UNA DISTANCIA DE 60 km.

| Código | Ud | Descripción | Rendimiento | Precio | Importe |
|---|---|---|---|---|---|
| MO00000002 | h | Capataz | 0.0004 | 21.98 | 0.01 |
| MO00000004 | h | Oficial 2ª | 0.0020 | 20.84 | 0.04 |
| Q060202A01 | h | Camión. Con caja basculante 4x4. De 199 kW de potencia (maquinaria; 17/04/2012) | 0.0031 | 72.23 | 0.22 |
| Q090600A15 | h | Fresadora .De 2000 mm anchura y 297 kW de potencia (maquinaria; 17/04/2012) | 0.0010 | 157.49 | 0.16 |
| Q040201A10 | h | Retrocargadoras sobre ruedas. De 75 kW de potencia | 0.0010 | 44.39 | 0.04 |
| Q100003A05 | h | Barredora y aspirador de polvo. Autopropulsada de 9 m³ (maquinaria; 17/04/2012) | 0.0002 | 109.56 | 0.02 |
|  |  | Total |  |  | 0.49 |

**301.0150** m² DESMONTAJE DE CUBIERTAS DE FIBROCEMENTO (10/09/2009)
Precio: 25.6
DESMONTAJE DE CUBIERTAS DE FIBROCEMENTO i/ CARGA, RETIRADA Y TRANSPORTE DE RESIDUOS A GESTOR AUTORIZADO HASTA UNA DISTANCIA DE 60 km.

| Código | Ud | Descripción | Rendimiento | Precio | Importe |
|---|---|---|---|---|---|
| MO00000002 | h | Capataz | 0.0075 | 21.98 | 0.16 |
| MO00000003 | h | Oficial 1ª | 0.0780 | 21.51 | 1.68 |
| MO00000004 | h | Oficial 2ª | 0.1660 | 20.84 | 3.46 |
| Q040007A01 | h | Retroexcavadora hidráulica sobre ruedas. De 7 t de masa (maquinaria; 17/04/2012) | 0.0321 | 56.72 | 1.82 |
| Q060202A01 | h | Camión. Con caja basculante 4x4. De 199 kW de potencia | 0.0643 | 72.23 | 4.64 |
| Q140000A05 | h | Grúa autopropulsada (sin accesorios). Grúas todoterreno (desplazamiento lento). Para carga máxima de 30 t (maquinaria; 17/04/2012) | 0.0420 | 95.03 | 3.99 |
| Q030000B05 | h | Martillo manual picador neumático. De 12 kg de masa (maquinaria; 17/03/2014) | 0.0964 | 1.5 | 0.14 |
| Q160302A01 | h | Equipo oxicorte | 0.0321 | 2.7 | 0.09 |
| Q010000A30 | h | Grupo electrógeno. Con motor diesel. De 80 kVA de potencia | 0.1607 | 16.01 | 2.57 |
| Q030004A01 | h | Equipo aspiración de polvo | 0.0321 | 5.58 | 0.18 |
| MT13GR0005 | ud | Estudio y tramitación de demolición y retirada de materiales peligrosos (material; 16/06/2021) | 0.0100 | 390 | 3.90 |
| MT01080020 | ud | Palet de madera 100x100mm (material; 16/06/2021) | 0.3300 | 9 | 2.97 |
|  |  | Total |  |  | 25.6 |

**301.0160** m DESMONTAJE DE CONDUCCIÓN DE FIBROCEMENTO (10/09/2009)
Precio: 27.56
DESMONTAJE DE CONDUCCIÓN DE FIBROCEMENTO i/ CARGA, RETIRADA Y TRANSPORTE DE RESIDUOS A LUGAR DE EMPLEO Y/O GESTOR AUTORIZADO HASTA UNA DISTANCIA DE 60 km.

| Código | Ud | Descripción | Rendimiento | Precio | Importe |
|---|---|---|---|---|---|
| MO00000002 | h | Capataz | 0.0080 | 21.98 | 0.18 |
| MO00000003 | h | Oficial 1ª | 0.0720 | 21.51 | 1.55 |
| MO00000004 | h | Oficial 2ª | 0.1440 | 20.84 | 3.00 |
| Q040007A01 | h | Retroexcavadora hidráulica sobre ruedas. De 7 t de masa | 0.0360 | 56.72 | 2.04 |
| Q060202A01 | h | Camión. Con caja basculante 4x4. De 199 kW de potencia | 0.1080 | 72.23 | 7.80 |
| Q030000B05 | h | Martillo manual picador neumático. De 12 kg de masa | 0.1080 | 1.5 | 0.16 |
| Q160302A01 | h | Equipo oxicorte | 0.0360 | 2.7 | 0.10 |
| Q010000A30 | h | Grupo electrógeno. Con motor diesel. De 80 kVA de potencia | 0.1800 | 16.01 | 2.88 |
| Q030004A01 | h | Equipo aspiración de polvo | 0.0360 | 5.58 | 0.20 |
| Q140000A05 | h | Grúa autopropulsada (sin accesorios). Grúas todoterreno (desplazamiento lento). Para carga máxima de 30 t | 0.0321 | 95.03 | 3.05 |
| MT13GR0005 | ud | Estudio y tramitación de demolición y retirada de materiales peligrosos | 0.0100 | 390 | 3.90 |
| MT01080020 | ud | Palet de madera 100x100mm | 0.3000 | 9 | 2.70 |
|  |  | Total |  |  | 27.56 |

### 01.02 DESPEJE Y DESBROCE DEL TERRENO (17/04/2012)

**300.0010** m² DESPEJE Y DESBROCE DEL TERRENO POR MEDIOS MECÁNICOS (17/04/2012)
Precio: 0.54
DESPEJE Y DESBROCE DEL TERRENO POR MEDIOS MECÁNICOS i/ DESTOCONADO, ARRANQUE, CARGA Y TRANSPORTE A VERTEDERO O GESTOR AUTORIZADO DE AQUELLOS RESTOS QUE SEA NECESARIO, HASTA UNA DISTANCIA DE 60 km O AL LUGAR DE UTILIZACIÓN DENTRO DE LA OBRA SEA CUAL SEA LA DISTANCIA.

| Código | Ud | Descripción | Rendimiento | Precio | Importe |
|---|---|---|---|---|---|
| MO00000002 | h | Capataz | 0.0004 | 21.98 | 0.01 |
| MO00000004 | h | Oficial 2ª | 0.0012 | 20.84 | 0.03 |
| Q040005B15 | h | Excavadora hidráulica sobre cadenas. De 23,8 t de masa (maquinaria; 17/03/2014) | 0.0008 | 82.6 | 0.07 |
| Q040401B05 | h | Tractores sobre cadenas . De 192 kW de potencia (26,7 t) (maquinaria; 17/04/2012) | 0.0016 | 150.61 | 0.24 |
| Q060203A01 | h | Camión. Con caja basculante 4x4. De 221 kW de potencia (maquinaria; 17/04/2012) | 0.0024 | 78.93 | 0.19 |
|  |  | Total |  |  | 0.54 |

**300.0020** ud TALA Y TRANSPORTE DE ÁRBOL DE GRAN PORTE (17/04/2012)
Precio: 46.62
TALA Y TRANSPORTE DE ÁRBOL DE GRAN PORTE (DIÁMETRO MAYOR O IGUAL DE 15 CM) i/ ELIMINACIÓN DEL TOCÓN RESTANTE, CARGA Y TRANSPORTE DE MATERIAL A VERTEDERO O GESTOR AUTORIZADO HASTA UNA DISTANCIA DE 60 km.

| Código | Ud | Descripción | Rendimiento | Precio | Importe |
|---|---|---|---|---|---|
| MO00000002 | h | Capataz | 0.0235 | 21.98 | 0.52 |
| MO00000003 | h | Oficial 1ª | 0.2118 | 21.51 | 4.56 |
| MO00000004 | h | Oficial 2ª | 0.4235 | 20.84 | 8.83 |
| Q040201A10 | h | Retrocargadoras sobre ruedas. De 75 kW de potencia | 0.2118 | 44.39 | 9.40 |
| Q060202A01 | h | Camión. Con caja basculante 4x4. De 199 kW de potencia | 0.3176 | 72.23 | 22.94 |
| Q160303A01 | h | Motosierra eléctrica (maquinaria; 26/06/2014) | 0.2118 | 1.76 | 0.37 |
|  |  | Total |  |  | 46.62 |

Claves: árbol, carga, material, transporte

### 01.03 EXCAVACIONES (17/04/2012)

**320.0010** m³ EXCAVACIÓN DE TIERRA VEGETAL (17/04/2012)
Precio: 2.36
EXCAVACIÓN DE TIERRA VEGETAL i/ CARGA Y TRANSPORTE A VERTEDERO HASTA UNA DISTANCIA DE 5 km O ACOPIO DENTRO DE LA OBRA SEA CUAL SEA LA DISTANCIA, DEPOSITO DE TIERRA VEGETAL EN ZONA ADECUADA PARA SU REUTILIZACIÓN Y ACONDICIONAMIENTO Y MANTENIMIENTO DE ACOPIOS, FORMACIÓN Y MANTENIMIENTO DE LOS CABALLEROS.

| Código | Ud | Descripción | Rendimiento | Precio | Importe |
|---|---|---|---|---|---|
| MO00000002 | h | Capataz | 0.0007 | 21.98 | 0.02 |
| MO00000004 | h | Oficial 2ª | 0.0030 | 20.84 | 0.06 |
| Q040006B10 | h | Excavadora hidráulica sobre rueda. De 22 t de masa | 0.0060 | 82.7 | 0.50 |
| Q060204A01 | h | Camión. Con caja basculante 6x6. De 258 kW de potencia | 0.0203 | 87.45 | 1.78 |
|  |  | Total |  |  | 2.36 |

Claves: tierra, EXCAVACIÓN, acondicionar, acopiar, vegetal, carga

**320.0020** m³ EXCAVACIÓN EN DESMONTE EN TIERRA CON MEDIOS MECÁNICOS SIN EXPLOSIVOS (17/04/2012)
Precio: 2.24
EXCAVACIÓN EN DESMONTE EN TIERRA CON MEDIOS MECÁNICOS (TIPO EXCAVADORA O SIMILAR) SIN EXPLOSIVOS i/ AGOTAMIENTO Y DRENAJE DURANTE LA EJECUCIÓN, SANEO DE DESPRENDIMIENTOS, FORMACIÓN, Y PERFILADO DE CUNETAS, REFINO DE TALUDES, CARGA Y TRANSPORTE A VERTEDERO HASTA UNA DISTANCIA DE 5 km O AL LUGAR DE UTILIZACIÓN DENTRO DE LA OBRA SEA CUAL SEA LA DISTANCIA.

| Código | Ud | Descripción | Rendimiento | Precio | Importe |
|---|---|---|---|---|---|
| MO00000002 | h | Capataz | 0.0004 | 21.98 | 0.01 |
| MO00000004 | h | Oficial 2ª | 0.0019 | 20.84 | 0.04 |
| Q040005C05 | h | Excavadora hidráulica sobre cadenas de 45 t de masa (maquinaria; 30/05/2014) | 0.0038 | 129.02 | 0.49 |
| Q060204A01 | h | Camión. Con caja basculante 6x6. De 258 kW de potencia | 0.0194 | 87.45 | 1.70 |
|  |  | Total |  |  | 2.24 |

Claves: medio, vertedero, explosivo, mecánico, EXCAVACIÓN, carga, transporte

**320.0030** m³ EXCAVACIÓN EN DESMONTE EN TRÁNSITO CON MEDIOS MECÁNICOS SIN EXPLOSIVOS (17/04/2012)
Precio: 2.59
EXCAVACIÓN EN DESMONTE EN TRÁNSITO CON MEDIOS MECÁNICOS (TIPO RIPPER O SIMILAR) SIN EXPLOSIVOS i/ AGOTAMIENTO Y DRENAJE DURANTE LA EJECUCIÓN, SANEO DE DESPRENDIMIENTOS, FORMACIÓN Y PERFILADO DE CUNETAS, REFINO DE TALUDES, CARGA Y TRANSPORTE A VERTEDERO HASTA UNA DISTANCIA DE 5 km O AL LUGAR DE UTILIZACIÓN DENTRO DE LA OBRA SEA CUAL SEA LA DISTANCIA.

| Código | Ud | Descripción | Rendimiento | Precio | Importe |
|---|---|---|---|---|---|
| MO00000002 | h | Capataz | 0.0005 | 21.98 | 0.01 |
| MO00000004 | h | Oficial 2ª | 0.0021 | 20.84 | 0.04 |
| Q040005C05 | h | Excavadora hidráulica sobre cadenas de 45 t de masa | 0.0043 | 129.02 | 0.55 |
| Q060204A01 | h | Camión. Con caja basculante 6x6. De 258 kW de potencia | 0.0203 | 87.45 | 1.78 |
| Q040401B05 | h | Tractores sobre cadenas . De 192 kW de potencia (26,7 t) | 0.0014 | 150.61 | 0.21 |
|  |  | Total |  |  | 2.59 |

**320.0040** m³ EXCAVACIÓN EN DESMONTE EN ROCA CON EMPLEO DE EXPLOSIVOS (17/04/2012)
Precio: 6.4
EXCAVACIÓN EN DESMONTE EN ROCA CON EMPLEO DE EXPLOSIVOS, i/ AGOTAMIENTO Y DRENAJE DURANTE LA EJECUCIÓN, SANEO DE DESPRENDIMIENTOS, FORMACIÓN Y PERFILADO DE CUNETAS, CARGA Y TRANSPORTE A VERTEDERO HASTA UNA DISTANCIA DE 5 km O AL LUGAR DE UTILIZACIÓN DENTRO DE LA OBRA SEA CUAL SEA LA DISTANCIA, PERFORACIÓN DEL TERRENO, COLOCACIÓN DE EXPLOSIVOS Y VOLADURA Y LIMPIEZA DE FONDO DE EXCAVACIÓN. EXCEPTO PRECORTE.

| Código | Ud | Descripción | Rendimiento | Precio | Importe |
|---|---|---|---|---|---|
| MO00000002 | h | Capataz | 0.0010 | 21.98 | 0.02 |
| MO00000003 | h | Oficial 1ª | 0.0040 | 21.51 | 0.09 |
| MO00000004 | h | Oficial 2ª | 0.0160 | 20.84 | 0.33 |
| Q030002F05 | h | Carros perforadores. Equipos con martillo en fondo. De 95 a 152 mm de diámetro. (maquinaria; 17/04/2012) | 0.0080 | 72.34 | 0.58 |
| Q040005C05 | h | Excavadora hidráulica sobre cadenas de 45 t de masa | 0.0040 | 129.02 | 0.52 |
| Q060204A01 | h | Camión. Con caja basculante 6x6. De 258 kW de potencia | 0.0221 | 87.45 | 1.93 |
| Q040401B05 | h | Tractores sobre cadenas . De 192 kW de potencia (26,7 t) | 0.0005 | 150.61 | 0.08 |
| MT01020001 | kg | Dinamita con p.p. De mecha y detonante (material; 29/06/2021) | 0.9150 | 3.12 | 2.85 |
|  |  | Total |  |  | 6.4 |

Claves: perforación, volar, transporte, limpieza, EXCAVACIÓN, vertedero, carga, explosivo, terreno, colocación

**320.0050** m³ EXCAVACIÓN EN VACIADO ENTRE PANTALLAS EN CUALQUIER TIPO DE TERRENO A CIELO ABIERTO (17/04/2012)
Precio: 4.08
EXCAVACIÓN EN VACIADO ENTRE PANTALLAS EN CUALQUIER TIPO DE TERRENO A CIELO ABIERTO i/ CARGA Y TRANSPORTE A VERTEDERO HASTA UNA DISTANCIA DE 5 km O AL LUGAR DE UTILIZACIÓN DENTRO DE LA OBRA SEA CUAL SEA LA DISTANCIA.

| Código | Ud | Descripción | Rendimiento | Precio | Importe |
|---|---|---|---|---|---|
| MO00000002 | h | Capataz | 0.0025 | 21.98 | 0.05 |
| MO00000004 | h | Oficial 2ª | 0.0110 | 20.84 | 0.23 |
| Q040006B10 | h | Excavadora hidráulica sobre rueda. De 22 t de masa | 0.0110 | 82.7 | 0.91 |
| Q060204A01 | h | Camión. Con caja basculante 6x6. De 258 kW de potencia | 0.0330 | 87.45 | 2.89 |
|  |  | Total |  |  | 4.08 |

Claves: abierto, carga, terreno, vaciado, transporte, pantalla, cielo, EXCAVACIÓN, vertedero

**320.0060** m³ EXCAVACIÓN EN VACIADO ENTRE PANTALLAS EN CUALQUIER TIPO DE TERRENO EN ZONAS CUBIERTAS (17/04/2012)
Precio: 7.42
EXCAVACIÓN EN VACIADO ENTRE PANTALLAS EN CUALQUIER TIPO DE TERRENO EN ZONAS CUBIERTAS i/ CARGA Y TRANSPORTE A VERTEDERO HASTA UNA DISTANCIA DE 5 km O AL LUGAR DE UTILIZACIÓN DENTRO DE LA OBRA SEA CUAL SEA LA DISTANCIA.

| Código | Ud | Descripción | Rendimiento | Precio | Importe |
|---|---|---|---|---|---|
| MO00000002 | h | Capataz | 0.0044 | 21.98 | 0.10 |
| MO00000004 | h | Oficial 2ª | 0.0200 | 20.84 | 0.42 |
| Q040006B10 | h | Excavadora hidráulica sobre rueda. De 22 t de masa | 0.0200 | 82.7 | 1.65 |
| Q060204A01 | h | Camión. Con caja basculante 6x6. De 258 kW de potencia | 0.0600 | 87.45 | 5.25 |
|  |  | Total |  |  | 7.42 |

Claves: transporte, vaciado, vertedero, EXCAVACIÓN, carga, terreno, pantalla, cubierta

**320.0070** m³ EXCAVACIÓN EN TIERRA PARA FORMACIÓN DE ESCALONADO EN CIMIENTOS, EN VACIADO O SANEO (17/04/2012)
Precio: 2.08
EXCAVACIÓN EN TIERRA PARA FORMACIÓN DE ESCALONADO EN CIMIENTOS, EN VACIADO O SANEO CON UNAS DIMENSIONES EN PLANTA SUPERIORES A 3 m O POR DEBAJO DE LA COTA DE FONDO DE EXCAVACIÓN DE DESMONTE O APOYO DE TERRAPLENES HASTA UNA PROFUNDIDAD DEFINIDA EN PROYECTO i/ CARGA Y TRANSPORTE A VERTEDERO HASTA UNA DISTANCIA DE 5 km O AL LUGAR DE UTILIZACIÓN DENTRO DE LA OBRA SEA CUAL SEA LA DISTANCIA.

| Código | Ud | Descripción | Rendimiento | Precio | Importe |
|---|---|---|---|---|---|
| MO00000002 | h | Capataz | 0.0011 | 21.98 | 0.02 |
| MO00000004 | h | Oficial 2ª | 0.0050 | 20.84 | 0.10 |
| Q040005C05 | h | Excavadora hidráulica sobre cadenas de 45 t de masa | 0.0050 | 129.02 | 0.65 |
| Q060204A01 | h | Camión. Con caja basculante 6x6. De 258 kW de potencia | 0.0150 | 87.45 | 1.31 |
|  |  | Total |  |  | 2.08 |

Claves: vaciado, carga, EXCAVACIÓN, dimensión, desmonte, proyección, cota, vertedero, sanear, apoyo, planta, terraplén, transporte

**320.0080** m³ EXCAVACIÓN EN TRÁNSITO PARA FORMACIÓN DE ESCALONADO EN CIMIENTOS, EN VACIADO O SANEO (17/04/2012)
Precio: 3.21
EXCAVACIÓN EN TRÁNSITO PARA FORMACIÓN DE ESCALONADO EN CIMIENTOS, EN VACIADO O SANEO CON UNAS DIMENSIONES EN PLANTA SUPERIORES A 3 m O POR DEBAJO DE LA COTA DE FONDO DE EXCAVACIÓN DE DESMONTE O APOYO DE TERRAPLENES HASTA UNA PROFUNDIDAD DEFINIDA EN PROYECTO i/ CARGA Y TRANSPORTE A VERTEDERO HASTA UNA DISTANCIA DE 5 km O AL LUGAR DE UTILIZACIÓN DENTRO DE LA OBRA SEA CUAL SEA LA DISTANCIA.

| Código | Ud | Descripción | Rendimiento | Precio | Importe |
|---|---|---|---|---|---|
| MO00000002 | h | Capataz | 0.0017 | 21.98 | 0.04 |
| MO00000004 | h | Oficial 2ª | 0.0075 | 20.84 | 0.16 |
| Q040005C05 | h | Excavadora hidráulica sobre cadenas de 45 t de masa | 0.0075 | 129.02 | 0.97 |
| Q040401B01 | h | Tractores sobre cadenas. De 138 kW de potencia (19,8 t) (maquinaria; 17/03/2014) | 0.0008 | 94.61 | 0.08 |
| Q060204A01 | h | Camión. Con caja basculante 6x6. De 258 kW de potencia | 0.0224 | 87.45 | 1.96 |
|  |  | Total |  |  | 3.21 |

**320.0090** m³ EXCAVACIÓN SUPLEMENTARIA EN RETALUZADO SIN EXPLOSIVOS (17/04/2012)
Precio: 2.77
EXCAVACIÓN SUPLEMENTARIA EN RETALUZADO SIN EXPLOSIVOS, CONSIDERÁNDOSE TRABAJO DE RETALUZADO CUANDO LA ALTURA ENTRE EL PIE DEL TALUD, EN EL MOMENTO DE EFECTUAR EL TRABAJO, Y LA CORONACIÓN DEL MISMO SEA IGUAL O SUPERIOR A 8 m i/CARGA Y TRANSPORTE A VERTEDERO HASTA UNA DISTANCIA DE 5 km O AL LUGAR DE UTILIZACIÓN DENTRO DE LA OBRA SEA CUAL SEA LA DISTANCIA.

| Código | Ud | Descripción | Rendimiento | Precio | Importe |
|---|---|---|---|---|---|
| MO00000002 | h | Capataz | 0.0008 | 21.98 | 0.02 |
| MO00000004 | h | Oficial 2ª | 0.0075 | 20.84 | 0.16 |
| Q040006B10 | h | Excavadora hidráulica sobre rueda. De 22 t de masa | 0.0075 | 82.7 | 0.62 |
| Q060204A01 | h | Camión. Con caja basculante 6x6. De 258 kW de potencia | 0.0225 | 87.45 | 1.97 |
|  |  | Total |  |  | 2.77 |

Claves: pie, explosivo, talud, carga, EXCAVACIÓN, suplemento, trabajo, transporte, coronación, vertedero

**320.0100** m³ EXCAVACIÓN SUPLEMENTARIA EN RETALUZADO CON EXPLOSIVOS (17/04/2012)
Precio: 14.54
EXCAVACIÓN SUPLEMENTARIA EN RETALUZADO CON EXPLOSIVOS CONSIDERÁNDOSE TRABAJO DE RETALUZADO CUANDO LA ALTURA ENTRE EL PIE DEL TALUD, EN EL MOMENTO DE EFECTUAR EL TRABAJO, Y LA CORONACIÓN DEL MISMO SEA IGUAL O SUPERIOR A 8 m i/ CARGA Y TRANSPORTE A VERTEDERO HASTA UNA DISTANCIA DE 5 km O AL LUGAR DE UTILIZACIÓN DENTRO DE LA OBRA SEA CUAL SEA LA DISTANCIA.

| Código | Ud | Descripción | Rendimiento | Precio | Importe |
|---|---|---|---|---|---|
| MO00000002 | h | Capataz | 0.0056 | 21.98 | 0.12 |
| MO00000004 | h | Oficial 2ª | 0.0500 | 20.84 | 1.04 |
| Q030002F05 | h | Carros perforadores. Equipos con martillo en fondo. De 95 a 152 mm de diámetro. | 0.0150 | 72.34 | 1.09 |
| Q040005C05 | h | Excavadora hidráulica sobre cadenas de 45 t de masa | 0.0250 | 129.02 | 3.23 |
| Q060204A01 | h | Camión. Con caja basculante 6x6. De 258 kW de potencia | 0.0700 | 87.45 | 6.12 |
| MT01020001 | kg | Dinamita con p.p. De mecha y detonante | 0.9417 | 3.12 | 2.94 |
|  |  | Total |  |  | 14.54 |

Claves: talud, pie, explosivo, coronación, transporte, EXCAVACIÓN, suplemento, vertedero, trabajo, carga

**321.0010** m³ EXCAVACIÓN MECÁNICA DE ZANJAS, POZOS O CIMIENTOS EN TIERRA O TRÁNSITO (17/04/2012)
Precio: 6.32
EXCAVACIÓN MECÁNICA DE ZANJAS, POZOS O CIMIENTOS EN TIERRA O TRÁNSITO, CONSIDERÁNDOSE ZANJAS Y CIMIENTOS AQUELLOS QUE TENGAN UNA ANCHURA < 3 m Y UNA PROFUNDIDAD< 6 m, Y POZOS LOS QUE TENGAN UNA PROFUNDIDAD < 2 VECES EL DIÁMETRO O ANCHO i/ ENTIBACIÓN, AGOTAMIENTO Y DRENAJE DURANTE LA EJECUCIÓN, SANEO DE DESPRENDIMIENTOS, CARGA Y TRANSPORTE A LUGAR DE EMPLEO O A VERTEDERO HASTA UNA DISTANCIA DE 5 km O AL LUGAR DE UTILIZACIÓN DENTRO DE LA OBRA SEA CUAL SEA LA DISTANCIA.

| Código | Ud | Descripción | Rendimiento | Precio | Importe |
|---|---|---|---|---|---|
| MO00000002 | h | Capataz | 0.0019 | 21.98 | 0.04 |
| MO00000004 | h | Oficial 2ª | 0.0167 | 20.84 | 0.35 |
| Q040006B10 | h | Excavadora hidráulica sobre rueda. De 22 t de masa | 0.0167 | 82.7 | 1.38 |
| Q060204A01 | h | Camión. Con caja basculante 6x6. De 258 kW de potencia | 0.0330 | 87.45 | 2.89 |
| Q020001A10 | h | Bomba sumergible. Para aguas sucias, motor eléctrico. De 2,5 kW de potencia (maquinaria; 17/04/2012) | 0.0167 | 1.05 | 0.02 |
| MT01100321 | kg | Puntas 20 x 100 (material; 26/06/2014) | 0.0267 | 7.84 | 0.21 |
| MT01120046 | m³ | Madera de pino para entibaciones (material; 26/06/2014) | 0.0080 | 179.01 | 1.43 |
|  |  | Total |  |  | 6.32 |

**321.0015** m³ EXCAVACIÓN MECÁNICA DE ZANJAS, POZOS O CIMIENTOS EN ROCA (17/04/2012)
Precio: 50.11
EXCAVACIÓN MECÁNICA DE ZANJAS, POZOS O CIMIENTOS EN ROCA, CONSIDERÁNDOSE ZANJAS Y CIMIENTOS AQUELLOS QUE TENGAN UNA ANCHURA < 3 m Y UNA PROFUNDIDAD< 6 m, Y POZOS LOS QUE TENGAN UNA PROFUNDIDAD < 2 VECES EL DIÁMETRO O ANCHO i/ AGOTAMIENTO Y DRENAJE DURANTE LA EJECUCIÓN, SANEO DE DESPRENDIMIENTOS, CARGA Y TRANSPORTE A LUGAR DE EMPLEO O A VERTEDERO HASTA UNA DISTANCIA DE 5 km O AL LUGAR DE UTILIZACIÓN DENTRO DE LA OBRA SEA CUAL SEA LA DISTANCIA.

| Código | Ud | Descripción | Rendimiento | Precio | Importe |
|---|---|---|---|---|---|
| MO00000002 | h | Capataz | 0.0700 | 21.98 | 1.54 |
| MO00000004 | h | Oficial 2ª | 1.0000 | 20.84 | 20.84 |
| Q040006B10 | h | Excavadora hidráulica sobre rueda. De 22 t de masa | 0.2000 | 82.7 | 16.54 |
| Q060204A01 | h | Camión. Con caja basculante 6x6. De 258 kW de potencia | 0.0600 | 87.45 | 5.25 |
| Q020001A10 | h | Bomba sumergible. Para aguas sucias, motor eléctrico. De 2,5 kW de potencia | 0.0167 | 1.05 | 0.02 |
| Q030001A10 | h | Martillos demoledores hidráulicos. De 600 kg de masa | 0.3000 | 12.87 | 3.86 |
| Q010302A01 | h | Compresor transportable con motor diésel. De pistones. Presión normal (700 kPa). De 2 m³/minuto de caudal (maquinaria; 17/04/2012) | 0.3000 | 6.85 | 2.06 |
|  |  | Total |  |  | 50.11 |

**321.0020** m³ EXCAVACIÓN MANUAL EN ZANJAS, POZOS Y CIMIENTOS EN TIERRA O TRÁNSITO (17/04/2012)
Precio: 45.23
EXCAVACIÓN MANUAL EN ZANJAS, POZOS Y CIMIENTOS EN TIERRA O TRÁNSITO, CONSIDERÁNDOSE ZANJAS Y CIMIENTOS AQUELLOS QUE TENGAN UNA ANCHURA < 3 m Y UNA PROFUNDIDAD < 6 m Y POZOS LOS QUE TENGAN UNA PROFUNDIDAD < 2 VECES EL DIÁMETRO O ANCHO i/ ENTIBACIÓN, CARGA Y TRANSPORTE A VERTEDERO HASTA UNA DISTANCIA DE 5 km O AL LUGAR DE UTILIZACIÓN DENTRO DE LA OBRA SEA CUAL SEA LA DISTANCIA.

| Código | Ud | Descripción | Rendimiento | Precio | Importe |
|---|---|---|---|---|---|
| MO00000002 | h | Capataz | 0.0500 | 21.98 | 1.10 |
| MO00000004 | h | Oficial 2ª | 1.4000 | 20.84 | 29.18 |
| Q040201A10 | h | Retrocargadoras sobre ruedas. De 75 kW de potencia | 0.0500 | 44.39 | 2.22 |
| Q060202A01 | h | Camión. Con caja basculante 4x4. De 199 kW de potencia | 0.1500 | 72.23 | 10.83 |
| Q020001A10 | h | Bomba sumergible. Para aguas sucias, motor eléctrico. De 2,5 kW de potencia | 0.2500 | 1.05 | 0.26 |
| MT01100321 | kg | Puntas 20 x 100 | 0.0267 | 7.84 | 0.21 |
| MT01120046 | m³ | Madera de pino para entibaciones | 0.0080 | 179.01 | 1.43 |
|  |  | Total |  |  | 45.23 |

**321.0025** m³ EXCAVACIÓN MANUAL EN ZANJAS, POZOS Y CIMIENTOS EN ROCA (17/04/2012)
Precio: 67.43
EXCAVACIÓN MANUAL EN ZANJAS, POZOS Y CIMIENTOS EN ROCA, CONSIDERÁNDOSE ZANJAS Y CIMIENTOS AQUELLOS QUE TENGAN UNA ANCHURA < 3 m Y UNA PROFUNDIDAD < 6 m Y POZOS LOS QUE TENGAN UNA PROFUNDIDAD < 2 VECES EL DIÁMETRO O ANCHO i/ CARGA Y TRANSPORTE A VERTEDERO HASTA UNA DISTANCIA DE 5 km O AL LUGAR DE UTILIZACIÓN DENTRO DE LA OBRA SEA CUAL SEA LA DISTANCIA.

| Código | Ud | Descripción | Rendimiento | Precio | Importe |
|---|---|---|---|---|---|
| MO00000002 | h | Capataz | 0.1000 | 21.98 | 2.20 |
| MO00000004 | h | Oficial 2ª | 1.6000 | 20.84 | 33.34 |
| Q040201A10 | h | Retrocargadoras sobre ruedas. De 75 kW de potencia | 0.3000 | 44.39 | 13.32 |
| Q060202A01 | h | Camión. Con caja basculante 4x4. De 199 kW de potencia | 0.2000 | 72.23 | 14.45 |
| Q020001A10 | h | Bomba sumergible. Para aguas sucias, motor eléctrico. De 2,5 kW de potencia | 0.2500 | 1.05 | 0.26 |
| Q030001A10 | h | Martillos demoledores hidráulicos. De 600 kg de masa | 0.3000 | 12.87 | 3.86 |
|  |  | Total |  |  | 67.43 |

**322.0010** m² PRECORTE PARA TALUDES EN ROCA (17/04/2012)
Precio: 10.1
PRECORTE PARA TALUDES EN ROCA PARA CUALQUIER INCLINACIÓN DEL TALUD (INCLUSO ESCALONADO EN CIMIENTOS EN ROCA) CON TALADROS i/ EJECUCIÓN DE TALADROS, REGULARIZACIÓN O SANEO TRAS REALIZAR EL PRECORTE.

| Código | Ud | Descripción | Rendimiento | Precio | Importe |
|---|---|---|---|---|---|
| MO00000002 | h | Capataz | 0.0050 | 21.98 | 0.11 |
| MO00000003 | h | Oficial 1ª | 0.0400 | 21.51 | 0.86 |
| MO00000004 | h | Oficial 2ª | 0.0800 | 20.84 | 1.67 |
| Q030002F05 | h | Carros perforadores. Equipos con martillo en fondo. De 95 a 152 mm de diámetro. | 0.0300 | 72.34 | 2.17 |
| MT01020001 | kg | Dinamita con p.p. De mecha y detonante | 1.6950 | 3.12 | 5.29 |
|  |  | Total |  |  | 10.1 |

Claves: sanear, regulación, ejecución, inclinación, colocación, corte, roca, taladro, talud

**320.0110** m³ EXCAVACIÓN EN DESMONTE EN ROCA CON MEDIOS MECÁNICOS SIN EXPLOSIVOS (17/04/2012)
Precio: 17.68
EXCAVACIÓN EN DESMONTE EN ROCA CON MEDIOS MECÁNICOS (TIPO MARTILLO HIDRÁULICO) SIN EXPLOSIVOS i/ AGOTAMIENTO Y DRENAJE DURANTE LA EJECUCIÓN, SANEO DE DESPRENDIMIENTOS, FORMACIÓN Y PERFILADO DE CUNETAS, REFINO DE TALUDES, CARGA Y TRANSPORTE A VERTEDERO HASTA UNA DISTANCIA DE 5 km O AL LUGAR DE UTILIZACIÓN DENTRO DE LA OBRA SEA CUAL SEA LA DISTANCIA.

| Código | Ud | Descripción | Rendimiento | Precio | Importe |
|---|---|---|---|---|---|
| MO00000002 | h | Capataz | 0.0008 | 21.98 | 0.02 |
| MO00000004 | h | Oficial 2ª | 0.0050 | 20.84 | 0.10 |
| Q040005C05 | h | Excavadora hidráulica sobre cadenas de 45 t de masa | 0.1000 | 129.02 | 12.90 |
| Q060204A01 | h | Camión. Con caja basculante 6x6. De 258 kW de potencia | 0.0222 | 87.45 | 1.94 |
| Q040401B01 | h | Tractores sobre cadenas. De 138 kW de potencia (19,8 t) | 0.0042 | 94.61 | 0.40 |
| Q030001A10 | h | Martillos demoledores hidráulicos. De 600 kg de masa | 0.1000 | 12.87 | 1.29 |
| Q040005B15 | h | Excavadora hidráulica sobre cadenas. De 23,8 t de masa | 0.0125 | 82.6 | 1.03 |
|  |  | Total |  |  | 17.68 |

### 01.04 RELLENOS

**330.0020** m³ TERRAPLÉN O PEDRAPLÉN O RELLENO TODO-UNO CON MATERIAL PROCEDENTE DE LA EXCAVACIÓN
Precio: 1.04
TERRAPLÉN O PEDRAPLÉN O RELLENO TODO-UNO CON MATERIALES PROCEDENTES DE LA EXCAVACIÓN, i/ EXTENDIDO, HUMECTACIÓN, NIVELACIÓN, COMPACTACIÓN, TERMINACIÓN Y REFINO DE TALUDES TOTALMENTE TERMINADO.
(EN CASO DE QUE LOS MATERIALES SEAN PROVISTOS POR LA ADMINISTRACIÓN, SE PAGARÁ, SI PROCEDE, EL SUPLEMENTO DE TRANSPORTE POR LA DISTANCIA ADICIONAL).

| Código | Ud | Descripción | Rendimiento | Precio | Importe |
|---|---|---|---|---|---|
| MO00000002 | h | Capataz | 0.0006 | 21.98 | 0.01 |
| MO00000004 | h | Oficial 2ª | 0.0027 | 20.84 | 0.06 |
| Q040401B01 | h | Tractores sobre cadenas. De 138 kW de potencia (19,8 t) | 0.0027 | 94.61 | 0.26 |
| Q040601B01 | h | Motoniveladoras. De 104 kW de potencia (maquinaria; 17/04/2012) | 0.0027 | 80.28 | 0.22 |
| Q050202C01 | h | Compactador vibrante autopropulsado, de un cilindro, liso. De 16 t de masa (maquinaria; 17/04/2012) | 0.0054 | 50.62 | 0.27 |
| Q090201B01 | h | Camión cisterna para riego. Para una cantidad de 8000 litros (maquinaria; 17/04/2012) | 0.0009 | 80.74 | 0.07 |
| MT01010001 | m³ | Agua | 0.2500 | 0.58 | 0.15 |
|  |  | Total |  |  | 1.04 |

Claves: terraplén, nivel, material, compacto, trazar, humedad, talud, terminación, EXCAVACIÓN, refino

**330.0030** m³ TERRAPLÉN O PEDRAPLÉN O RELLENO TODO-UNO CON MATERIAL PROCEDENTE DE PRÉSTAMO
Precio: 4.37
TERRAPLÉN O PEDRAPLÉN O RELLENO TODO-UNO CON MATERIALES PROCEDENTES DE PRÉSTAMO, i/ EXTENDIDO, HUMECTACIÓN, NIVELACIÓN, COMPACTACIÓN, TERMINACIÓN Y REFINO DE LA SUPERFICIE DE CORONACIÓN Y REFINO DE TALUDES CON P.P. DE SOBREANCHOS S/PG-3, COMPLETAMENTE TERMINADO i/ MATERIAL, CANON DE PRÉSTAMO Y TRANSPORTE HASTA UNA DISTANCIA DE 2 km.

| Código | Ud | Descripción | Rendimiento | Precio | Importe |
|---|---|---|---|---|---|
| MO00000002 | h | Capataz | 0.0007 | 21.98 | 0.02 |
| MO00000004 | h | Oficial 2ª | 0.0032 | 20.84 | 0.07 |
| Q040401B01 | h | Tractores sobre cadenas. De 138 kW de potencia (19,8 t) | 0.0032 | 94.61 | 0.30 |
| Q040601B01 | h | Motoniveladoras. De 104 kW de potencia | 0.0032 | 80.28 | 0.26 |
| Q050202C01 | h | Compactador vibrante autopropulsado, de un cilindro, liso. De 16 t de masa | 0.0063 | 50.62 | 0.32 |
| Q090201B01 | h | Camión cisterna para riego. Para una cantidad de 8000 litros | 0.0011 | 80.74 | 0.09 |
| Q060204A01 | h | Camión. Con caja basculante 6x6. De 258 kW de potencia | 0.0133 | 87.45 | 1.16 |
| MT01010001 | m³ | Agua | 0.2500 | 0.58 | 0.15 |
| MT01030200 | m³ | Canon material de préstamos (material; 26/06/2014) | 1.0000 | 2 | 2.00 |
|  |  | Total |  |  | 4.37 |

Claves: préstamo, terminación, compacto, coronación, transporte, nivel, material, talud, humedad, superficie, terraplén, refino

**330.0035** m³ TERRAPLÉN O RELLENO TODO-UNO CON MATERIAL PROCEDENTE DE CANTERA
Precio: 7.54
TERRAPLÉN O RELLENO TODO-UNO CON MATERIAL PROCEDENTE DE CANTERA, EXTENDIDO, HUMECTADO, NIVELADO Y COMPACTADO, INCLUSO P.P. DE SOBREANCHOS S/PG-3, COMPLETAMENTE TERMINADO i/ MATERIAL, CANON DE PRÉSTAMO Y TRANSPORTE HASTA UNA DISTANCIA DE 5 km, TERMINACIÓN Y REFINO DE LA SUPERFICIE DE CORONACIÓN Y REFINO DE TALUDES.

| Código | Ud | Descripción | Rendimiento | Precio | Importe |
|---|---|---|---|---|---|
| MO00000002 | h | Capataz | 0.0007 | 21.98 | 0.02 |
| MO00000004 | h | Oficial 2ª | 0.0030 | 20.84 | 0.06 |
| Q040401B01 | h | Tractores sobre cadenas. De 138 kW de potencia (19,8 t) | 0.0061 | 94.61 | 0.58 |
| Q040601B01 | h | Motoniveladoras. De 104 kW de potencia | 0.0030 | 80.28 | 0.24 |
| Q050202C01 | h | Compactador vibrante autopropulsado, de un cilindro, liso. De 16 t de masa | 0.0061 | 50.62 | 0.31 |
| Q090201B01 | h | Camión cisterna para riego. Para una cantidad de 8000 litros | 0.0010 | 80.74 | 0.08 |
| Q060204A01 | h | Camión. Con caja basculante 6x6. De 258 kW de potencia | 0.0240 | 87.45 | 2.10 |
| MT01010001 | m³ | Agua | 0.2500 | 0.58 | 0.15 |
| MT01030201 | m³ | Canon material de cantera (material; 26/06/2014) | 1.0000 | 4 | 4.00 |
|  |  | Total |  |  | 7.54 |

**331.0010** m³ PEDRAPLÉN CON MATERIAL PROCEDENTE DE CANTERA
Precio: 11.52
PEDRAPLÉN CON MATERIAL PROCEDENTE DE CANTERA, EXTENDIDO, HUMECTADO, NIVELADO Y COMPACTADO, INCLUSO P.P. DE SOBREANCHOS S/PG-3, COMPLETAMENTE TERMINADO i/ MATERIAL, CANON DE PRÉSTAMO Y TRANSPORTE HASTA UNA DISTANCIA DE 5 km, TERMINACIÓN Y REFINO DE LA SUPERFICIE DE CORONACIÓN Y REFINO DE TALUDES.

| Código | Ud | Descripción | Rendimiento | Precio | Importe |
|---|---|---|---|---|---|
| MO00000002 | h | Capataz | 0.0007 | 21.98 | 0.02 |
| MO00000004 | h | Oficial 2ª | 0.0030 | 20.84 | 0.06 |
| Q040401B01 | h | Tractores sobre cadenas. De 138 kW de potencia (19,8 t) | 0.0061 | 94.61 | 0.58 |
| Q040601B01 | h | Motoniveladoras. De 104 kW de potencia | 0.0030 | 80.28 | 0.24 |
| Q050202C01 | h | Compactador vibrante autopropulsado, de un cilindro, liso. De 16 t de masa | 0.0061 | 50.62 | 0.31 |
| Q090201B01 | h | Camión cisterna para riego. Para una cantidad de 8000 litros | 0.0010 | 80.74 | 0.08 |
| Q060204A01 | h | Camión. Con caja basculante 6x6. De 258 kW de potencia | 0.0240 | 87.45 | 2.10 |
| MT01010001 | m³ | Agua | 0.2500 | 0.58 | 0.15 |
| MT01030212 | m³ | Canon pedraplén de cantera (material; 26/06/2014) | 1.0000 | 7.98 | 7.98 |
|  |  | Total |  |  | 11.52 |

**330.0040** m³ SUELO ADECUADO PROCEDENTE DE PRÉSTAMO PARA FORMACIÓN DE EXPLANADA
Precio: 6.18
SUELO ADECUADO PROCEDENTE DE PRÉSTAMO PARA FORMACIÓN DE EXPLANADA EN CORONACIÓN DE TERRAPLÉN Y EN FONDO DE DESMONTE i/ CANON DE PRÉSTAMO, EXCAVACIÓN DEL MATERIAL, CARGA Y TRANSPORTE AL LUGAR DE EMPLEO HASTA UNA DISTANCIA DE 5 km, EXTENDIDO, HUMECTACIÓN, COMPACTACIÓN, TERMINACIÓN Y REFINO DE LA SUPERFICIE DE LA CORONACIÓN Y REFINO DE TALUDES.

| Código | Ud | Descripción | Rendimiento | Precio | Importe |
|---|---|---|---|---|---|
| MO00000002 | h | Capataz | 0.0010 | 21.98 | 0.02 |
| MO00000004 | h | Oficial 2ª | 0.0120 | 20.84 | 0.25 |
| Q040601B01 | h | Motoniveladoras. De 104 kW de potencia | 0.0080 | 80.28 | 0.64 |
| Q050202C01 | h | Compactador vibrante autopropulsado, de un cilindro, liso. De 16 t de masa | 0.0080 | 50.62 | 0.40 |
| Q090201B01 | h | Camión cisterna para riego. Para una cantidad de 8000 litros | 0.0013 | 80.74 | 0.10 |
| Q060204A01 | h | Camión. Con caja basculante 6x6. De 258 kW de potencia | 0.0240 | 87.45 | 2.10 |
| Q040005C05 | h | Excavadora hidráulica sobre cadenas de 45 t de masa | 0.0040 | 129.02 | 0.52 |
| MT01010001 | m³ | Agua | 0.2500 | 0.58 | 0.15 |
| MT01030203 | m³ | Canon suelo adecuado de préstamo (material; 26/06/2014) | 1.0000 | 2 | 2.00 |
|  |  | Total |  |  | 6.18 |

**330.0045** m³ SUELO ADECUADO PROCEDENTE DE YACIMIENTO GRANULAR O CANTERA PARA FORMACIÓN DE EXPLANADA
Precio: 8.08
SUELO ADECUADO PROCEDENTE DE YACIMIENTO GRANULAR O CANTERA PARA FORMACIÓN DE EXPLANADA EN CORONACIÓN DE TERRAPLÉN Y EN FONDO DE DESMONTE i/ CANON DE PRÉSTAMO, EXCAVACIÓN DEL MATERIAL, CARGA Y TRANSPORTE AL LUGAR DE EMPLEO HASTA UNA DISTANCIA DE 5 km, EXTENDIDO, HUMECTACIÓN, COMPACTACIÓN, TERMINACIÓN Y REFINO DE LA SUPERFICIE DE LA CORONACIÓN Y REFINO DE TALUDES.

| Código | Ud | Descripción | Rendimiento | Precio | Importe |
|---|---|---|---|---|---|
| MO00000002 | h | Capataz | 0.0010 | 21.98 | 0.02 |
| MO00000004 | h | Oficial 2ª | 0.0080 | 20.84 | 0.17 |
| Q040601B01 | h | Motoniveladoras. De 104 kW de potencia | 0.0080 | 80.28 | 0.64 |
| Q050202C01 | h | Compactador vibrante autopropulsado, de un cilindro, liso. De 16 t de masa | 0.0080 | 50.62 | 0.40 |
| Q090201B01 | h | Camión cisterna para riego. Para una cantidad de 8000 litros | 0.0013 | 80.74 | 0.10 |
| Q060204A01 | h | Camión. Con caja basculante 6x6. De 258 kW de potencia | 0.0240 | 87.45 | 2.10 |
| MT01010001 | m³ | Agua | 0.2500 | 0.58 | 0.15 |
| MT01030210 | m³ | Canon suelo adecuado de cantera (material; 17/12/2004) | 1.0000 | 4.5 | 4.50 |
|  |  | Total |  |  | 8.08 |

**330.0050** m³ SUELO SELECCIONADO PROCEDENTE DE PRÉSTAMO PARA FORMACIÓN DE EXPLANADA
Precio: 6.36
SUELO SELECCIONADO PROCEDENTE DE PRÉSTAMO PARA FORMACIÓN DE EXPLANADA EN CORONACIÓN DE TERRAPLÉN Y EN FONDO DE DESMONTE i/ CANON DE CANTERA, EXCAVACIÓN DEL MATERIAL, CARGA Y TRANSPORTE AL LUGAR DE EMPLEO HASTA UNA DISTANCIA DE 5 km, EXTENDIDO, HUMECTACIÓN, COMPACTACIÓN, TERMINACIÓN Y REFINO DE LA SUPERFICIE DE LA CORONACIÓN Y REFINO DE TALUDES.

| Código | Ud | Descripción | Rendimiento | Precio | Importe |
|---|---|---|---|---|---|
| MO00000002 | h | Capataz | 0.0011 | 21.98 | 0.02 |
| MO00000004 | h | Oficial 2ª | 0.0135 | 20.84 | 0.28 |
| Q040601B01 | h | Motoniveladoras. De 104 kW de potencia | 0.0090 | 80.28 | 0.72 |
| Q050202C01 | h | Compactador vibrante autopropulsado, de un cilindro, liso. De 16 t de masa | 0.0090 | 50.62 | 0.46 |
| Q090201B01 | h | Camión cisterna para riego. Para una cantidad de 8000 litros | 0.0014 | 80.74 | 0.11 |
| Q060204A01 | h | Camión. Con caja basculante 6x6. De 258 kW de potencia | 0.0240 | 87.45 | 2.10 |
| Q040005C05 | h | Excavadora hidráulica sobre cadenas de 45 t de masa | 0.0040 | 129.02 | 0.52 |
| MT01010001 | m³ | Agua | 0.2500 | 0.58 | 0.15 |
| MT01030202 | m³ | Canon suelo seleccionado de préstamo (material; 17/12/2004) | 1.0000 | 2 | 2.00 |
|  |  | Total |  |  | 6.36 |

**330.0055** m³ SUELO SELECCIONADO PROCEDENTE DE YACIMIENTO GRANULAR O CANTERA PARA FORMACION DE EXPLANADA
Precio: 8.7
SUELO SELECCIONADO PROCEDENTE DE YACIMIENTO GRANULAR O CANTERA PARA FORMACIÓN DE EXPLANADA EN CORONACIÓN DE TERRAPLÉN Y EN FONDO DE DESMONTE i/ CANON DE CANTERA, EXCAVACIÓN DEL MATERIAL, CARGA Y TRANSPORTE AL LUGAR DE EMPLEO HASTA UNA DISTANCIA DE 5 km, EXTENDIDO, HUMECTACIÓN, COMPACTACIÓN, TERMINACIÓN Y REFINO DE LA SUPERFICIE DE LA CORONACIÓN Y REFINO DE TALUDES.

| Código | Ud | Descripción | Rendimiento | Precio | Importe |
|---|---|---|---|---|---|
| MO00000002 | h | Capataz | 0.0011 | 21.98 | 0.02 |
| MO00000004 | h | Oficial 2ª | 0.0090 | 20.84 | 0.19 |
| Q040601B01 | h | Motoniveladoras. De 104 kW de potencia | 0.0090 | 80.28 | 0.72 |
| Q050202C01 | h | Compactador vibrante autopropulsado, de un cilindro, liso. De 16 t de masa | 0.0090 | 50.62 | 0.46 |
| Q090201B01 | h | Camión cisterna para riego. Para una cantidad de 8000 litros | 0.0014 | 80.74 | 0.11 |
| Q060204A01 | h | Camión. Con caja basculante 6x6. De 258 kW de potencia | 0.0240 | 87.45 | 2.10 |
| MT01010001 | m³ | Agua | 0.2500 | 0.58 | 0.15 |
| MT01030209 | m³ | Canon suelo seleccionado de cantera (material; 26/06/2014) | 1.0000 | 4.95 | 4.95 |
|  |  | Total |  |  | 8.7 |

**332.0010** m³ RELLENO LOCALIZADO CON MATERIAL PROCEDENTE DE PRÉSTAMO, YACIMIENTO GRANULAR O CANTERA, TRATADO CON CEMENTO EN CUÑAS DE TRANSICIÓN
Precio: 23.01
RELLENO LOCALIZADO CON MATERIAL PROCEDENTE DE PRÉSTAMO, YACIMIENTO GRANULAR O CANTERA, TRATADO CON CEMENTO EN CUÑAS DE TRANSICIÓN i/ CANON DE MATERIAL Y TRANSPORTE AL LUGAR DE EMPLEO HASTA UNA DISTANCIA DE 5 km.

| Código | Ud | Descripción | Rendimiento | Precio | Importe |
|---|---|---|---|---|---|
| MO00000002 | h | Capataz | 0.0026 | 21.98 | 0.06 |
| MO00000004 | h | Oficial 2ª | 0.0438 | 20.84 | 0.91 |
| Q040101C01 | h | Cargadoras sobre ruedas. De 125 kW de potencia (3 m³) | 0.0319 | 74.48 | 2.38 |
| Q040601B01 | h | Motoniveladoras. De 104 kW de potencia | 0.0438 | 80.28 | 3.52 |
| Q050202B05 | h | Compactador vibrante autopropulsado, de un cilindro, liso. De 12 t de masa (maquinaria; 17/04/2012) | 0.0338 | 48.17 | 1.63 |
| Q090201B01 | h | Camión cisterna para riego. Para una cantidad de 8000 litros | 0.0050 | 80.74 | 0.40 |
| Q060204A01 | h | Camión. Con caja basculante 6x6. De 258 kW de potencia | 0.0240 | 87.45 | 2.10 |
| Q090002A01 | h | Estabilizadora de suelos autopropulsada para anchura 2,50 m de 500 kW con distribuidor de lechada remolcado 25 m3 (maquinaria; 17/04/2012) | 0.0070 | 259.25 | 1.81 |
| Q090003A05 | h | Estabilización de suelos. Distribuidor de pulverulentos. En seco. Remolcado de 17 m³ (maquinaria; 17/04/2012) | 0.0030 | 34.95 | 0.10 |
| MT01010001 | m³ | Agua | 0.2500 | 0.58 | 0.15 |
| MT01030204 | m³ | Canon extracción de material para cuñas de transición (material; 26/06/2014) | 1.0000 | 2 | 2.00 |
| MT01050009 | t | Cemento a granel para relleno localizado en cuñas de transición (material; 26/06/2014) | 0.0750 | 105.99 | 7.95 |
|  |  | Total |  |  | 23.01 |

Claves: transición, relleno, especial, carga, cuña, cemento, transporte, material

**332.0015** m³ RELLENO LOCALIZADO TRATADO CON CEMENTO EN CUÑAS DE TRANSICICIÓN, CON MATERIAL PROCEDENTE DE LA EXCAVACIÓN
Precio: 18.91
RELLENO LOCALIZADO CON MATERIAL PROCEDENTE DE LA EXCAVACIÓN, TRATADO CON CEMENTO EN CUÑAS DE TRANSICIÓN.

| Código | Ud | Descripción | Rendimiento | Precio | Importe |
|---|---|---|---|---|---|
| MO00000002 | h | Capataz | 0.0026 | 21.98 | 0.06 |
| MO00000004 | h | Oficial 2ª | 0.0438 | 20.84 | 0.91 |
| Q040101C01 | h | Cargadoras sobre ruedas. De 125 kW de potencia (3 m³) | 0.0319 | 74.48 | 2.38 |
| Q040601B01 | h | Motoniveladoras. De 104 kW de potencia | 0.0438 | 80.28 | 3.52 |
| Q050202B05 | h | Compactador vibrante autopropulsado, de un cilindro, liso. De 12 t de masa | 0.0338 | 48.17 | 1.63 |
| Q090201B01 | h | Camión cisterna para riego. Para una cantidad de 8000 litros | 0.0050 | 80.74 | 0.40 |
| Q090002A01 | h | Estabilizadora de suelos autopropulsada para anchura 2,50 m de 500 kW con distribuidor de lechada remolcado 25 m3 | 0.0070 | 259.25 | 1.81 |
| Q090003A05 | h | Estabilización de suelos. Distribuidor de pulverulentos. En seco. Remolcado de 17 m³ | 0.0030 | 34.95 | 0.10 |
| MT01010001 | m³ | Agua | 0.2500 | 0.58 | 0.15 |
| MT01050009 | t | Cemento a granel para relleno localizado en cuñas de transición | 0.0750 | 105.99 | 7.95 |
|  |  | Total |  |  | 18.91 |

**332.0020** m³ RELLENO SANEO EN DESMONTE CON MATERIAL PROCEDENTE DE LA EXCAVACIÓN DE LA TRAZA
Precio: 1.16

| Código | Ud | Descripción | Rendimiento | Precio | Importe |
|---|---|---|---|---|---|
| MO00000002 | h | Capataz | 0.0007 | 21.98 | 0.02 |
| MO00000004 | h | Oficial 2ª | 0.0032 | 20.84 | 0.07 |
| Q040601B01 | h | Motoniveladoras. De 104 kW de potencia | 0.0063 | 80.28 | 0.51 |
| Q050202C01 | h | Compactador vibrante autopropulsado, de un cilindro, liso. De 16 t de masa | 0.0063 | 50.62 | 0.32 |
| Q090201B01 | h | Camión cisterna para riego. Para una cantidad de 8000 litros | 0.0011 | 80.74 | 0.09 |
| MT01010001 | m³ | Agua | 0.2500 | 0.58 | 0.15 |
|  |  | Total |  |  | 1.16 |

Claves: sanear, material, EXCAVACIÓN, relleno, carga, desmonte, transporte, trazar

**332.0030** m³ RELLENO SANEO EN DESMONTE CON MATERIAL DE PRÉSTAMO, YACIMIENTO GRANULAR Y/O CANTERA
Precio: 5.32
RELLENO SANEO EN DESMONTE CON MATERIAL DE PRÉSTAMO, YACIMIENTO GRANULAR Y/O CANTERA i/ TRANSPORTE HASTA UNA DISTANCIA DE 5 km.

| Código | Ud | Descripción | Rendimiento | Precio | Importe |
|---|---|---|---|---|---|
| MO00000002 | h | Capataz | 0.0007 | 21.98 | 0.02 |
| MO00000004 | h | Oficial 2ª | 0.0063 | 20.84 | 0.13 |
| Q040601B01 | h | Motoniveladoras. De 104 kW de potencia | 0.0063 | 80.28 | 0.51 |
| Q050202C01 | h | Compactador vibrante autopropulsado, de un cilindro, liso. De 16 t de masa | 0.0063 | 50.62 | 0.32 |
| Q090201B01 | h | Camión cisterna para riego. Para una cantidad de 8000 litros | 0.0011 | 80.74 | 0.09 |
| Q060204A01 | h | Camión. Con caja basculante 6x6. De 258 kW de potencia | 0.0240 | 87.45 | 2.10 |
| MT01010001 | m³ | Agua | 0.2500 | 0.58 | 0.15 |
| MT01030216 | m³ | Canon material para relleno localizado (material; 26/06/2014) | 1.0000 | 2 | 2.00 |
|  |  | Total |  |  | 5.32 |

Claves: material, relleno, carga, préstamo, desmonte, sanear, transporte

**332.0040** m³ RELLENO LOCALIZADO EN ZANJAS, POZOS Y CIMIENTOS CON MATERIAL PROCEDENTE DE LA EXCAVACIÓN DE LA TRAZA
Precio: 3.27
RELLENO LOCALIZADO EN ZANJAS, POZOS Y CIMIENTOS CON MATERIAL PROCEDENTE DE LA TRAZA i/ EXTENDIDO, HUMECTACIÓN, COMPACTACIÓN, TERMINACIÓN Y REFINO DE LA SUPERFICIE DE LA CORONACIÓN Y REFINO DE TALUDES (EN SU CASO).

| Código | Ud | Descripción | Rendimiento | Precio | Importe |
|---|---|---|---|---|---|
| MO00000002 | h | Capataz | 0.0051 | 21.98 | 0.11 |
| MO00000004 | h | Oficial 2ª | 0.0457 | 20.84 | 0.95 |
| Q040201A10 | h | Retrocargadoras sobre ruedas. De 75 kW de potencia | 0.0229 | 44.39 | 1.02 |
| Q050000A15 | h | Compactadores de conducción manual. Bandejas vibrantes. De 1000 kg de masa (maquinaria; 17/04/2012) | 0.0457 | 9.37 | 0.43 |
| Q090201B01 | h | Camión cisterna para riego. Para una cantidad de 8000 litros | 0.0076 | 80.74 | 0.61 |
| MT01010001 | m³ | Agua | 0.2500 | 0.58 | 0.15 |
|  |  | Total |  |  | 3.27 |

Claves: trazar, talud, EXCAVACIÓN, refino, terminación, compacto, pozo, relleno, estribo, superficie, trasdosado, carga, muro, zanja, transporte, coronación, material, humedad, fábrica

**332.0050** m³ RELLENO LOCALIZADO EN ZANJAS, POZOS Y CIMIENTOS CON MATERIAL PROCEDENTE DE PRÉSTAMO, YACIMIENTO GRANULAR Y/O CANTERA
Precio: 7.97
RELLENO LOCALIZADO EN ZANJAS, POZOS Y CIMIENTOS CON MATERIAL PROCEDENTE DE PRÉSTAMOS, YACIMIENTO GRANULAR Y/O CANTERA, i/ CANON DE PRÉSTAMO O CANTERA, CARGA Y TRANSPORTE AL LUGAR DE EMPLEO HASTA UNA DISTANCIA DE 5 km, EXTENDIDO, HUMECTACIÓN, COMPACTACIÓN, TERMINACIÓN Y REFINO DE LA SUPERFICIE DE LA CORONACIÓN Y REFINO DE TALUDES (EN SU CASO).

| Código | Ud | Descripción | Rendimiento | Precio | Importe |
|---|---|---|---|---|---|
| MO00000002 | h | Capataz | 0.0061 | 21.98 | 0.13 |
| MO00000004 | h | Oficial 2ª | 0.0545 | 20.84 | 1.14 |
| Q040201A10 | h | Retrocargadoras sobre ruedas. De 75 kW de potencia | 0.0273 | 44.39 | 1.21 |
| Q050000A15 | h | Compactadores de conducción manual. Bandejas vibrantes. De 1000 kg de masa | 0.0545 | 9.37 | 0.51 |
| Q090201B01 | h | Camión cisterna para riego. Para una cantidad de 8000 litros | 0.0091 | 80.74 | 0.73 |
| Q060204A01 | h | Camión. Con caja basculante 6x6. De 258 kW de potencia | 0.0240 | 87.45 | 2.10 |
| MT01010001 | m³ | Agua | 0.2500 | 0.58 | 0.15 |
| MT01030216 | m³ | Canon material para relleno localizado | 1.0000 | 2 | 2.00 |
|  |  | Total |  |  | 7.97 |

Claves: humedad, trasdosado, material, refino, transporte, zanja, estribo, terminación, muro, coronación, préstamo, cantera, talud, superficie, relleno, compacto, pozo, fábrica, carga

**332.0060** m³ RELLENO CON MATERIAL GRANULAR PROCEDENTE DE PRÉSTAMO, YACIMIENTO GRANULAR Y/O CANTERA
Precio: 6.32
RELLENO CON MATERIAL GRANULAR PROCEDENTE DE PRÉSTAMO, YACIMIENTO GRANULAR Y/O CANTERA EN TRASDÓS DE ESTRUCTURAS U OBRAS DE DRENAJE i/ CANON DE PRÉSTAMO O CANTERA, CARGA Y TRANSPORTE HASTA UNA DISTANCIA DE 5 km, EXTENDIDO, HUMECTACIÓN, COMPACTACIÓN POR TONGADAS Y TERMINACIÓN Y REFINO DE LA SUPERFICIE DE LA CORONACIÓN Y REFINO DE TALUDES (EN SU CASO).

| Código | Ud | Descripción | Rendimiento | Precio | Importe |
|---|---|---|---|---|---|
| MO00000002 | h | Capataz | 0.0010 | 21.98 | 0.02 |
| MO00000004 | h | Oficial 2ª | 0.0060 | 20.84 | 0.13 |
| Q040601B01 | h | Motoniveladoras. De 104 kW de potencia | 0.0032 | 80.28 | 0.26 |
| Q050202C01 | h | Compactador vibrante autopropulsado, de un cilindro, liso. De 16 t de masa | 0.0063 | 50.62 | 0.32 |
| Q090201B01 | h | Camión cisterna para riego. Para una cantidad de 8000 litros | 0.0011 | 80.74 | 0.09 |
| Q060204A01 | h | Camión. Con caja basculante 6x6. De 258 kW de potencia | 0.0240 | 87.45 | 2.10 |
| MT01010001 | m³ | Agua | 0.2500 | 0.58 | 0.15 |
| MT01030211 | m³ | Canon extracción de material granular de préstamo o cantera (material; 17/12/2004) | 1.0000 | 3.25 | 3.25 |
|  |  | Total |  |  | 6.32 |

**330.0060** m³ RELLENO EN FORMACIÓN DE VERTEDERO
Precio: 0.48
RELLENO EN FORMACIÓN DE VERTEDERO i/ EXTENDIDO DEL MATERIAL Y DEMÁS ACTUACIONES COMPLEMENTARIAS PARA REALIZAR LA UNIDAD.

| Código | Ud | Descripción | Rendimiento | Precio | Importe |
|---|---|---|---|---|---|
| MO00000002 | h | Capataz | 0.0006 | 21.98 | 0.01 |
| MO00000004 | h | Oficial 2ª | 0.0011 | 20.84 | 0.02 |
| Q040401B01 | h | Tractores sobre cadenas. De 138 kW de potencia (19,8 t) | 0.0011 | 94.61 | 0.10 |
| Q040601B01 | h | Motoniveladoras. De 104 kW de potencia | 0.0011 | 80.28 | 0.09 |
| Q050202C01 | h | Compactador vibrante autopropulsado, de un cilindro, liso. De 16 t de masa | 0.0011 | 50.62 | 0.06 |
| Q090201B01 | h | Camión cisterna para riego. Para una cantidad de 8000 litros | 0.0006 | 80.74 | 0.05 |
| MT01010001 | m³ | Agua | 0.2500 | 0.58 | 0.15 |
|  |  | Total |  |  | 0.48 |

Claves: transporte, material, complementario, carga, vertedero, relleno

**332.0080** m³ RELLENO PARA IMPERMEABILIZACIÓN DE BERMAS CON MATERIAL PROCEDENTE DE LA EXCAVACIÓN DE LA TRAZA (17/04/2012)
Precio: 2.76
RELLENO PARA IMPERMEABILIZACIÓN DE BERMAS CON MATERIAL PROCEDENTE DE LA TRAZA i/ EXTENDIDO Y COMPACTACIÓN, MEDIDO SOBRE PERFIL TEÓRICO.

| Código | Ud | Descripción | Rendimiento | Precio | Importe |
|---|---|---|---|---|---|
| MO00000002 | h | Capataz | 0.0010 | 21.98 | 0.02 |
| MO00000004 | h | Oficial 2ª | 0.0020 | 20.84 | 0.04 |
| Q040601B01 | h | Motoniveladoras. De 104 kW de potencia | 0.0140 | 80.28 | 1.12 |
| Q050202B05 | h | Compactador vibrante autopropulsado, de un cilindro, liso. De 12 t de masa | 0.0200 | 48.17 | 0.96 |
| Q090201B01 | h | Camión cisterna para riego. Para una cantidad de 8000 litros | 0.0077 | 80.74 | 0.62 |
|  |  | Total |  |  | 2.76 |

**332.0090** m³ RELLENO PARA IMPERMEABILIZACIÓN DE BERMAS CON MATERIAL PROCEDENTE DE PRÉSTAMO, YACIMIENTO Y/O CANTERA (17/04/2012)
Precio: 5.38
RELLENO PARA IMPERMEABILIZACIÓN DE BERMAS CON MATERIAL PROCEDENTE DE PRÉSTAMO, YACIMIENTO GRANULAR Y/O CANTERA, i/ CARGA Y TRANSPORTE HASTA UNA DISTANCIA DE 5 km, EXTENDIDO Y COMPACTACIÓN, MEDIDO SOBRE PERFIL TEÓRICO

| Código | Ud | Descripción | Rendimiento | Precio | Importe |
|---|---|---|---|---|---|
| MO00000002 | h | Capataz | 0.0010 | 21.98 | 0.02 |
| MO00000004 | h | Oficial 2ª | 0.0020 | 20.84 | 0.04 |
| Q040601B01 | h | Motoniveladoras. De 104 kW de potencia | 0.0140 | 80.28 | 1.12 |
| Q050202B05 | h | Compactador vibrante autopropulsado, de un cilindro, liso. De 12 t de masa | 0.0200 | 48.17 | 0.96 |
| Q090201B01 | h | Camión cisterna para riego. Para una cantidad de 8000 litros | 0.0077 | 80.74 | 0.62 |
| Q060204A01 | h | Camión. Con caja basculante 6x6. De 258 kW de potencia | 0.0185 | 87.45 | 1.62 |
| MT01030015 | m³ | Canon material para impermeabilización de bermas (material; 16/06/2021) | 1.0000 | 1 | 1.00 |
|  |  | Total |  |  | 5.38 |

### 01.05 SUPLEMENTOS DE TRANSPORTE (17/04/2012)

**800.0010** m³km TRANSPORTE SUPLEMENTARIO DE CUALQUIER TIPO DE MATERIAL (17/04/2012)
Precio: 0.28
TRANSPORTE SUPLEMENTARIO DE CUALQUIER TIPO DE MATERIAL PROVENIENTE DE LA EJECUCIÓN DE EXCAVACIONES O PARA LA CONSTRUCCIÓN DE RELLENOS (TERRAPLENES, PEDRAPLENES, TODO-UNO Y LOCALIZADOS), MEDIDO SOBRE PLANOS DE PROYECTO Y AUTORIZADO EXPRESAMENTE POR LA DIRECCIÓN DE OBRA.

| Código | Ud | Descripción | Rendimiento | Precio | Importe |
|---|---|---|---|---|---|
| Q060206A01 | h | Camión. Con caja basculante 8x4. De 323 kW de potencia (maquinaria; 17/04/2012) | 0.0027 | 103.43 | 0.28 |
|  |  | Total |  |  | 0.28 |

Claves: cantera, vertedero, material, suplemento, transporte, préstamo

**800.0020** m³km TRANSPORTE SUPLEMENTARIO DE RCD (17/04/2012)
Precio: 0.28
TRANSPORTE SUPLEMENTARIO DE RCD O CUALQUIER OTRO TIPO DE MATERIAL, EXPRESAMENTE AUTORIZADO POR LA DIRECCIÓN DE OBRA.

| Código | Ud | Descripción | Rendimiento | Precio | Importe |
|---|---|---|---|---|---|
| Q060206A01 | h | Camión. Con caja basculante 8x4. De 323 kW de potencia | 0.0027 | 103.43 | 0.28 |
|  |  | Total |  |  | 0.28 |

Claves: cantera, préstamo, transporte, suplemento, material, vertedero

### 01.06 SUELOS ESTABILIZADOS

**200.0010** t CAL CL 90-S PARA ESTABILIZACIÓN DE SUELOS (29/09/2011)
Precio: 140
CAL CL 90-S PARA TRATAMIENTO O ESTABILIZACIÓN DE SUELOS, PUESTA A PIE DE OBRA

| Código | Ud | Descripción | Rendimiento | Precio | Importe |
|---|---|---|---|---|---|
| MT01050025 | t | Cal para estabilización de suelos (material; 29/09/2011) | 1.0000 | 140 | 140.00 |
|  |  | Total |  |  | 140 |

**202.0030** t CEMENTO PARA ESTABILIZACIÓN DE SUELOS, SUELOCEMENTO O GRAVACEMENTO
Precio: 100
CEMENTO PARA ESTABILIZACIÓN DE SUELOS Y FABRICACIÓN DE SUELOCEMENTO O GRAVACEMENTO, PUESTO A PIE DE OBRA

| Código | Ud | Descripción | Rendimiento | Precio | Importe |
|---|---|---|---|---|---|
| MT01050001 | t | Cemento portland (material) | 1.0000 | 100 | 100.00 |
|  |  | Total |  |  | 100 |

**512.0100** m³ SUELO ESTABILIZADO "IN SITU" CON CEMENTO O CAL, TIPO S-EST1 O S-EST2 O CON TIERRAS DE LA PROPIA OBRA
Precio: 4.62
SUELO ESTABILIZADO "IN SITU" CON CEMENTO O CAL, TIPO S-EST1 O S-EST2 CON TIERRAS DE LA PROPIA OBRA, FORMACIÓN DE LA EXPLANADA, EXTENDIDO Y COMPACTADO, HUMECTACIÓN O SECADO Y PREPARACIÓN DE LA SUPERFICIE DE ASIENTO, TOTALMENTE TERMINADO, SIN INCLUIR CONGLOMERANTE.

| Código | Ud | Descripción | Rendimiento | Precio | Importe |
|---|---|---|---|---|---|
| MO00000002 | h | Capataz | 0.0080 | 21.98 | 0.18 |
| MO00000004 | h | Oficial 2ª | 0.0070 | 20.84 | 0.15 |
| Q040601B05 | h | Motoniveladoras. De 121 kW de potencia (maquinaria; 17/04/2012) | 0.0140 | 88.25 | 1.24 |
| Q050202C01 | h | Compactador vibrante autopropulsado, de un cilindro, liso. De 16 t de masa | 0.0140 | 50.62 | 0.71 |
| Q090201B01 | h | Camión cisterna para riego. Para una cantidad de 8000 litros | 0.0030 | 80.74 | 0.24 |
| Q090002A01 | h | Estabilizadora de suelos autopropulsada para anchura 2,50 m de 500 kW con distribuidor de lechada remolcado 25 m3 | 0.0070 | 259.25 | 1.81 |
| MT01010001 | m³ | Agua | 0.5000 | 0.58 | 0.29 |
|  |  | Total |  |  | 4.62 |

**512.0110** m³ SUELO ESTABILIZADO "IN SITU" CON CEMENTO, TIPO S-EST3 CON TIERRAS DE LA PROPIA OBRA
Precio: 5.22
SUELO ESTABILIZADO "IN SITU" CON CEMENTO, TIPO S-EST3 CON TIERRAS DE LA PROPIA OBRA, FORMACIÓN DE LA EXPLANADA, EXTENDIDO Y COMPACTADO, HUMECTACIÓN O SECADO Y PREPARACIÓN DE LA SUPERFICIE DE ASIENTO, TOTALMENTE TERMINADO, SIN INCLUIR CONGLOMERANTE.

| Código | Ud | Descripción | Rendimiento | Precio | Importe |
|---|---|---|---|---|---|
| MO00000002 | h | Capataz | 0.0090 | 21.98 | 0.20 |
| MO00000004 | h | Oficial 2ª | 0.0080 | 20.84 | 0.17 |
| Q040601B05 | h | Motoniveladoras. De 121 kW de potencia | 0.0080 | 88.25 | 0.71 |
| Q050202C01 | h | Compactador vibrante autopropulsado, de un cilindro, liso. De 16 t de masa | 0.0160 | 50.62 | 0.81 |
| Q090201B01 | h | Camión cisterna para riego. Para una cantidad de 8000 litros | 0.0030 | 80.74 | 0.24 |
| Q040601B02 | h | Motoniveladora con sistema de guiado 3D (maquinaria; 17/04/2012) | 0.0080 | 91.25 | 0.73 |
| Q090002A01 | h | Estabilizadora de suelos autopropulsada para anchura 2,50 m de 500 kW con distribuidor de lechada remolcado 25 m3 | 0.0080 | 259.25 | 2.07 |
| MT01010001 | m³ | Agua | 0.5000 | 0.58 | 0.29 |
|  |  | Total |  |  | 5.22 |

**512.0120** m³ SUELO ESTABILIZADO "IN SITU" CON CEMENTO O CAL, TIPO S-EST1 O S-EST2, CON MATERIAL DE PRÉSTAMO
Precio: 9.22
SUELO ESTABILIZADO "IN SITU" CON CEMENTO O CAL, TIPO S-EST1 O S-EST2 CON MATERIAL DE PRÉSTAMO, EXTENDIDO Y COMPACTADO i/ CANON DE PRÉSTAMO, CARGA Y TRANSPORTE HASTA UNA DISTANCIA DE 5 km, PREPARACIÓN DE LA MEZCLA, HUMECTACIÓN O SECADO Y PREPARACIÓN DE LA SUPERFICIE TOTALMENTE TERMINADO, SIN INCLUIR CONGLOMERANTE.

| Código | Ud | Descripción | Rendimiento | Precio | Importe |
|---|---|---|---|---|---|
| MO00000002 | h | Capataz | 0.0080 | 21.98 | 0.18 |
| MO00000004 | h | Oficial 2ª | 0.0070 | 20.84 | 0.15 |
| Q040601B05 | h | Motoniveladoras. De 121 kW de potencia | 0.0140 | 88.25 | 1.24 |
| Q050202C01 | h | Compactador vibrante autopropulsado, de un cilindro, liso. De 16 t de masa | 0.0140 | 50.62 | 0.71 |
| Q090201B01 | h | Camión cisterna para riego. Para una cantidad de 8000 litros | 0.0030 | 80.74 | 0.24 |
| Q090002A01 | h | Estabilizadora de suelos autopropulsada para anchura 2,50 m de 500 kW con distribuidor de lechada remolcado 25 m3 | 0.0070 | 259.25 | 1.81 |
| MT01030205 | m³ | Material para S-EST 1 ó 2 de préstamo, incluido transporte (material; 26/06/2014) | 1.0000 | 4.6 | 4.60 |
| MT01010001 | m³ | Agua | 0.5000 | 0.58 | 0.29 |
|  |  | Total |  |  | 9.22 |

**512.0130** m³ SUELO ESTABILIZADO "IN SITU" CON CEMENTO, TIPO S-EST3, CON MATERIAL DE PRÉSTAMO
Precio: 9.82
SUELO ESTABILIZADO "IN SITU" CON CEMENTO, TIPO S-EST3 CON MATERIAL DE PRÉSTAMO, EXTENDIDO Y COMPACTADO i/ CANON DE PRÉSTAMO, CARGA Y TRANSPORTE HASTA UNA DISTANCIA DE 5 km, PREPARACIÓN DE LA MEZCLA, HUMECTACIÓN O SECADO Y PREPARACIÓN DE LA SUPERFICIE TOTALMENTE TERMINADO, SIN INCLUIR CONGLOMERANTE.

| Código | Ud | Descripción | Rendimiento | Precio | Importe |
|---|---|---|---|---|---|
| MO00000002 | h | Capataz | 0.0090 | 21.98 | 0.20 |
| MO00000004 | h | Oficial 2ª | 0.0080 | 20.84 | 0.17 |
| Q040601B05 | h | Motoniveladoras. De 121 kW de potencia | 0.0080 | 88.25 | 0.71 |
| Q050202C01 | h | Compactador vibrante autopropulsado, de un cilindro, liso. De 16 t de masa | 0.0160 | 50.62 | 0.81 |
| Q090201B01 | h | Camión cisterna para riego. Para una cantidad de 8000 litros | 0.0030 | 80.74 | 0.24 |
| Q040601B02 | h | Motoniveladora con sistema de guiado 3D | 0.0080 | 91.25 | 0.73 |
| Q090002A01 | h | Estabilizadora de suelos autopropulsada para anchura 2,50 m de 500 kW con distribuidor de lechada remolcado 25 m3 | 0.0080 | 259.25 | 2.07 |
| MT01030206 | m³ | Material para S-EST 3 de préstamo, incluido transporte (material; 17/12/2004) | 1.0000 | 4.6 | 4.60 |
| MT01010001 | m³ | Agua | 0.5000 | 0.58 | 0.29 |
|  |  | Total |  |  | 9.82 |

**512.0140** m³ SUELO ESTABILIZADO "IN SITU" CON CEMENTO O CAL, TIPO S-EST1 O S-EST2, CON MATERIAL DE CANTERA
Precio: 11.22
SUELO ESTABILIZADO "IN SITU" CON CEMENTO O CAL, TIPO S-EST1 O S-EST2 CON MATERIAL DE CANTERA, EXTENDIDO Y COMPACTADO i/ CANON DE CANTERA, CARGA Y TRANSPORTE HASTA UNA DISTANCIA DE 5 km, PREPARACIÓN DE LA MEZCLA, HUMECTACIÓN O SECADO Y PREPARACIÓN DE LA SUPERFICIE TOTALMENTE TERMINADO, SIN INCLUIR CONGLOMERANTE.

| Código | Ud | Descripción | Rendimiento | Precio | Importe |
|---|---|---|---|---|---|
| MO00000002 | h | Capataz | 0.0080 | 21.98 | 0.18 |
| MO00000004 | h | Oficial 2ª | 0.0070 | 20.84 | 0.15 |
| Q040601B05 | h | Motoniveladoras. De 121 kW de potencia | 0.0140 | 88.25 | 1.24 |
| Q050202C01 | h | Compactador vibrante autopropulsado, de un cilindro, liso. De 16 t de masa | 0.0140 | 50.62 | 0.71 |
| Q090201B01 | h | Camión cisterna para riego. Para una cantidad de 8000 litros | 0.0030 | 80.74 | 0.24 |
| Q090002A01 | h | Estabilizadora de suelos autopropulsada para anchura 2,50 m de 500 kW con distribuidor de lechada remolcado 25 m3 | 0.0070 | 259.25 | 1.81 |
| MT01030207 | m³ | Material para S-EST 1 ó 2 de cantera incluido transporte (material; 17/12/2004) | 1.0000 | 6.6 | 6.60 |
| MT01010001 | m³ | Agua | 0.5000 | 0.58 | 0.29 |
|  |  | Total |  |  | 11.22 |

**512.0150** m³ SUELO ESTABILIZADO "IN SITU" CON CEMENTO, TIPO S-EST3, CON MATERIAL DE CANTERA
Precio: 12.27
SUELO ESTABILIZADO "IN SITU" CON CEMENTO, TIPO S-EST3 CON MATERIAL DE CANTERA, EXTENDIDO Y COMPACTADO i/ CANON DE CANTERA, CARGA Y TRANSPORTE HASTA UNA DISTANCIA DE 5 km, PREPARACIÓN DE LA MEZCLA, HUMECTACIÓN O SECADO Y PREPARACIÓN DE LA SUPERFICIE TOTALMENTE TERMINADO, SIN INCLUIR CONGLOMERANTE.

| Código | Ud | Descripción | Rendimiento | Precio | Importe |
|---|---|---|---|---|---|
| MO00000002 | h | Capataz | 0.0090 | 21.98 | 0.20 |
| MO00000004 | h | Oficial 2ª | 0.0080 | 20.84 | 0.17 |
| Q040601B05 | h | Motoniveladoras. De 121 kW de potencia | 0.0080 | 88.25 | 0.71 |
| Q050202C01 | h | Compactador vibrante autopropulsado, de un cilindro, liso. De 16 t de masa | 0.0160 | 50.62 | 0.81 |
| Q090201B01 | h | Camión cisterna para riego. Para una cantidad de 8000 litros | 0.0030 | 80.74 | 0.24 |
| Q040601B02 | h | Motoniveladora con sistema de guiado 3D | 0.0080 | 91.25 | 0.73 |
| MT01030208 | m³ | Material para S-EST 3 de cantera incluido transporte (material; 26/06/2014) | 1.0000 | 7.05 | 7.05 |
| Q090002A01 | h | Estabilizadora de suelos autopropulsada para anchura 2,50 m de 500 kW con distribuidor de lechada remolcado 25 m3 | 0.0080 | 259.25 | 2.07 |
| MT01010001 | m³ | Agua | 0.5000 | 0.58 | 0.29 |
|  |  | Total |  |  | 12.27 |

## 02 DRENAJE

### 02.01 TUBOS PREFABRICADOS DE HORMIGÓN PARA OBRAS DE DRENAJE (27/02/2008)

**414.0010** m TUBO DE HORMIGÓN ARMADO DE DIÁMETRO 300 mm CLASE 135 (19/05/2010)
Precio: 53.31
TUBO DE HORMIGÓN ARMADO SOBRE CAMA DE HORMIGÓN C20/25 DE 10 CM DE ESPESOR Y DIÁMETRO 300MM CLASE 135 (UNE-EN1916) CON UNIÓN ELÁSTICA Y JUNTA DE GOMA i/SUMINISTRO, TRANSPORTE A OBRA Y COLOCACIÓN

| Código | Ud | Descripción | Rendimiento | Precio | Importe |
|---|---|---|---|---|---|
| MO00000002 | h | Capataz | 0.1100 | 21.98 | 2.42 |
| MO00000003 | h | Oficial 1ª | 0.2100 | 21.51 | 4.52 |
| MO00000004 | h | Oficial 2ª | 0.4300 | 20.84 | 8.96 |
| Q040006B10 | h | Excavadora hidráulica sobre rueda. De 22 t de masa | 0.1100 | 82.7 | 9.10 |
| MT10010210 | m | Tubo de hormigón armado de diámetro nominal 300 mm clase 135 (material; 19/05/2010) | 1.0000 | 22.54 | 22.54 |
| MT01060015 | m³ | Hormigón C20/25 de cualquier consistencia y cualquier tamaño máximo de árido (material) | 0.0800 | 72.13 | 5.77 |
|  |  | Total |  |  | 53.31 |

Claves: hormigón, armadura, diámetro, elástico, colocación, estructura, unión, transporte, suministro, junta, tubo, goma, clase

**414.0020** m TUBO DE HORMIGÓN ARMADO DE DIÁMETRO 300 mm CLASE 180 (19/05/2010)
Precio: 53.54
TUBO DE HORMIGÓN ARMADO SOBRE CAMA DE HORMIGÓN C20/25 DE 10 CM DE ESPESOR Y DIÁMETRO 300MM CLASE 180 (UNE-EN1916) CON UNIÓN ELÁSTICA Y JUNTA DE GOMA i/SUMINISTRO, TRANSPORTE A OBRA Y COLOCACIÓN

| Código | Ud | Descripción | Rendimiento | Precio | Importe |
|---|---|---|---|---|---|
| MO00000002 | h | Capataz | 0.1100 | 21.98 | 2.42 |
| MO00000003 | h | Oficial 1ª | 0.2100 | 21.51 | 4.52 |
| MO00000004 | h | Oficial 2ª | 0.4300 | 20.84 | 8.96 |
| Q040006B10 | h | Excavadora hidráulica sobre rueda. De 22 t de masa | 0.1100 | 82.7 | 9.10 |
| MT10010205 | m | Tubo de hormigón armado de diámetro nominal 300 mm clase 180 (material; 19/05/2010) | 1.0000 | 22.77 | 22.77 |
| MT01060015 | m³ | Hormigón C20/25 de cualquier consistencia y cualquier tamaño máximo de árido | 0.0800 | 72.13 | 5.77 |
|  |  | Total |  |  | 53.54 |

Claves: armadura, colocación, unión, tubo, diámetro, elástico, junta, transporte, clase, hormigón, goma, suministro, estructura

**414.0030** m TUBO DE HORMIGÓN ARMADO DE DIÁMETRO 400 mm CLASE 135 (19/05/2010)
Precio: 61.39
TUBO DE HORMIGÓN ARMADO SOBRE CAMA DE HORMIGÓN C20/25 DE 10 CM DE ESPESOR Y DIÁMETRO 400MM CLASE 135 (UNE-EN1916) CON UNIÓN ELÁSTICA Y JUNTA DE GOMA i/SUMINISTRO, TRANSPORTE A OBRA Y COLOCACIÓN

| Código | Ud | Descripción | Rendimiento | Precio | Importe |
|---|---|---|---|---|---|
| MO00000002 | h | Capataz | 0.1100 | 21.98 | 2.42 |
| MO00000003 | h | Oficial 1ª | 0.2100 | 21.51 | 4.52 |
| MO00000004 | h | Oficial 2ª | 0.4300 | 20.84 | 8.96 |
| Q040006B10 | h | Excavadora hidráulica sobre rueda. De 22 t de masa | 0.1100 | 82.7 | 9.10 |
| MT10010200 | m | Tubo de hormigón armado de diámetro nominal 400 mm clase 135 (material; 19/05/2010) | 1.0000 | 28.46 | 28.46 |
| MT01060015 | m³ | Hormigón C20/25 de cualquier consistencia y cualquier tamaño máximo de árido | 0.1100 | 72.13 | 7.93 |
|  |  | Total |  |  | 61.39 |

Claves: suministro, armadura, clase, elástico, goma, transporte, estructura, hormigón, colocación, unión, junta, diámetro, tubo

**414.0040** m TUBO DE HORMIGÓN ARMADO DE DIÁMETRO 400 mm CLASE 180 (19/05/2010)
Precio: 62.05
TUBO DE HORMIGÓN ARMADO SOBRE CAMA DE HORMIGÓN C20/25 DE 10 CM DE ESPESOR Y DIÁMETRO 400MM CLASE 180 (UNE-EN1916) CON UNIÓN ELÁSTICA Y JUNTA DE GOMA i/SUMINISTRO, TRANSPORTE A OBRA Y COLOCACIÓN

| Código | Ud | Descripción | Rendimiento | Precio | Importe |
|---|---|---|---|---|---|
| MO00000002 | h | Capataz | 0.1100 | 21.98 | 2.42 |
| MO00000003 | h | Oficial 1ª | 0.2100 | 21.51 | 4.52 |
| MO00000004 | h | Oficial 2ª | 0.4300 | 20.84 | 8.96 |
| Q040006B10 | h | Excavadora hidráulica sobre rueda. De 22 t de masa | 0.1100 | 82.7 | 9.10 |
| MT10010195 | m | Tubo de hormigón armado de diámetro nominal 400 mm clase 180 (material; 19/05/2010) | 1.0000 | 29.12 | 29.12 |
| MT01060015 | m³ | Hormigón C20/25 de cualquier consistencia y cualquier tamaño máximo de árido | 0.1100 | 72.13 | 7.93 |
|  |  | Total |  |  | 62.05 |

Claves: transporte, clase, tubo, elástico, unión, goma, diámetro, colocación, estructura, hormigón, junta, suministro, armadura

**414.0050** m TUBO DE HORMIGÓN ARMADO DE DIÁMETRO 500 mm CLASE 135 (19/05/2010)
Precio: 75.59
TUBO DE HORMIGÓN ARMADO SOBRE CAMA DE HORMIGÓN C20/25 DE 10 CM DE ESPESOR Y DIÁMETRO 500MM CLASE 135 (UNE-EN1916) CON UNIÓN ELÁSTICA Y JUNTA DE GOMA i/SUMINISTRO, TRANSPORTE A OBRA Y COLOCACIÓN

| Código | Ud | Descripción | Rendimiento | Precio | Importe |
|---|---|---|---|---|---|
| MO00000002 | h | Capataz | 0.1300 | 21.98 | 2.86 |
| MO00000003 | h | Oficial 1ª | 0.2500 | 21.51 | 5.38 |
| MO00000004 | h | Oficial 2ª | 0.5000 | 20.84 | 10.42 |
| Q040006B10 | h | Excavadora hidráulica sobre rueda. De 22 t de masa | 0.1300 | 82.7 | 10.75 |
| MT10010190 | m | Tubo de hormigón armado de diámetro nominal 500 mm clase 135 (material; 19/05/2010) | 1.0000 | 37.52 | 37.52 |
| MT01060015 | m³ | Hormigón C20/25 de cualquier consistencia y cualquier tamaño máximo de árido | 0.1200 | 72.13 | 8.66 |
|  |  | Total |  |  | 75.59 |

Claves: suministro, junta, hormigón, elástico, colocación, armadura, estructura, transporte, goma, clase, tubo, unión, diámetro

**414.0060** m TUBO DE HORMIGÓN ARMADO DE DIÁMETRO 500 mm CLASE 180 (19/05/2010)
Precio: 77.32
TUBO DE HORMIGÓN ARMADO SOBRE CAMA DE HORMIGÓN C20/25 DE 10 CM DE ESPESOR Y DIÁMETRO 500MM CLASE 180 (UNE-EN1916) CON UNIÓN ELÁSTICA Y JUNTA DE GOMA i/SUMINISTRO, TRANSPORTE A OBRA Y COLOCACIÓN

| Código | Ud | Descripción | Rendimiento | Precio | Importe |
|---|---|---|---|---|---|
| MO00000002 | h | Capataz | 0.1300 | 21.98 | 2.86 |
| MO00000003 | h | Oficial 1ª | 0.2500 | 21.51 | 5.38 |
| MO00000004 | h | Oficial 2ª | 0.5000 | 20.84 | 10.42 |
| Q040006B10 | h | Excavadora hidráulica sobre rueda. De 22 t de masa | 0.1300 | 82.7 | 10.75 |
| MT10010185 | m | Tubo de hormigón armado de diámetro nominal 500 mm clase 180 (material; 19/05/2010) | 1.0000 | 39.25 | 39.25 |
| MT01060015 | m³ | Hormigón C20/25 de cualquier consistencia y cualquier tamaño máximo de árido | 0.1200 | 72.13 | 8.66 |
|  |  | Total |  |  | 77.32 |

Claves: goma, junta, clase, suministro, hormigón, tubo, diámetro, elástico, estructura, unión, transporte, colocación, armadura

**414.0070** m TUBO DE HORMIGÓN ARMADO DE DIÁMETRO 600 mm CLASE 90 (25/04/2008)
Precio: 83.93
TUBO DE HORMIGÓN ARMADO SOBRE CAMA DE HORMIGÓN C20/25 DE 10 CM DE ESPESOR Y DIÁMETRO 600MM CLASE 90 (UNE-EN1916) CON UNIÓN ELÁSTICA Y JUNTA DE GOMA i/SUMINISTRO, TRANSPORTE A OBRA Y COLOCACIÓN

| Código | Ud | Descripción | Rendimiento | Precio | Importe |
|---|---|---|---|---|---|
| MO00000002 | h | Capataz | 0.1300 | 21.98 | 2.86 |
| MO00000003 | h | Oficial 1ª | 0.2500 | 21.51 | 5.38 |
| MO00000004 | h | Oficial 2ª | 0.5000 | 20.84 | 10.42 |
| Q040006B10 | h | Excavadora hidráulica sobre rueda. De 22 t de masa | 0.1300 | 82.7 | 10.75 |
| MT10010180 | m | Tubo de hormigón armado de diámetro nominal 600 mm clase 90 (material; 25/04/2008) | 1.0000 | 45.14 | 45.14 |
| MT01060015 | m³ | Hormigón C20/25 de cualquier consistencia y cualquier tamaño máximo de árido | 0.1300 | 72.13 | 9.38 |
|  |  | Total |  |  | 83.93 |

Claves: junta, estructura, armadura, hormigón, suministro, diámetro, goma, transporte, colocación, tubo, clase, unión, elástico

**414.0080** m TUBO DE HORMIGÓN ARMADO DE DIÁMETRO 600 mm CLASE 135 (19/05/2010)
Precio: 89.45
TUBO DE HORMIGÓN ARMADO SOBRE CAMA DE HORMIGÓN C20/25 DE 10 CM DE ESPESOR Y DIÁMETRO 600MM CLASE 135 (UNE-EN1916) CON UNIÓN ELÁSTICA Y JUNTA DE GOMA i/SUMINISTRO, TRANSPORTE A OBRA Y COLOCACIÓN

| Código | Ud | Descripción | Rendimiento | Precio | Importe |
|---|---|---|---|---|---|
| MO00000002 | h | Capataz | 0.1300 | 21.98 | 2.86 |
| MO00000003 | h | Oficial 1ª | 0.2500 | 21.51 | 5.38 |
| MO00000004 | h | Oficial 2ª | 0.5000 | 20.84 | 10.42 |
| Q040006B10 | h | Excavadora hidráulica sobre rueda. De 22 t de masa | 0.1300 | 82.7 | 10.75 |
| MT10010175 | m | Tubo de hormigón armado de diámetro nominal 600 mm clase 135 (material; 19/05/2010) | 1.0000 | 50.66 | 50.66 |
| MT01060015 | m³ | Hormigón C20/25 de cualquier consistencia y cualquier tamaño máximo de árido | 0.1300 | 72.13 | 9.38 |
|  |  | Total |  |  | 89.45 |

Claves: estructura, tubo, clase, goma, transporte, hormigón, junta, colocación, suministro, armadura, unión, elástico, diámetro

**414.0090** m TUBO DE HORMIGÓN ARMADO DE DIÁMETRO 600 mm CLASE 180 (19/05/2010)
Precio: 93.15
TUBO DE HORMIGÓN ARMADO SOBRE CAMA DE HORMIGÓN C20/25 DE 10 CM DE ESPESOR Y DIÁMETRO 600MM CLASE 180 (UNE-EN1916) CON UNIÓN ELÁSTICA Y JUNTA DE GOMA i/SUMINISTRO, TRANSPORTE A OBRA Y COLOCACIÓN

| Código | Ud | Descripción | Rendimiento | Precio | Importe |
|---|---|---|---|---|---|
| MO00000002 | h | Capataz | 0.1300 | 21.98 | 2.86 |
| MO00000003 | h | Oficial 1ª | 0.2500 | 21.51 | 5.38 |
| MO00000004 | h | Oficial 2ª | 0.5000 | 20.84 | 10.42 |
| Q040006B10 | h | Excavadora hidráulica sobre rueda. De 22 t de masa | 0.1300 | 82.7 | 10.75 |
| MT10010170 | m | Tubo de hormigón armado de diámetro nominal 600 mm clase 180 (material; 19/05/2010) | 1.0000 | 54.36 | 54.36 |
| MT01060015 | m³ | Hormigón C20/25 de cualquier consistencia y cualquier tamaño máximo de árido | 0.1300 | 72.13 | 9.38 |
|  |  | Total |  |  | 93.15 |

Claves: unión, armadura, estructura, goma, tubo, elástico, junta, hormigón, diámetro, transporte, suministro, clase, colocación

**414.0100** m TUBO DE HORMIGÓN ARMADO DE DIÁMETRO 800 mm CLASE 90 (25/04/2008)
Precio: 124.64
TUBO DE HORMIGÓN ARMADO SOBRE CAMA DE HORMIGÓN C20/25 DE 10 CM DE ESPESOR Y DIÁMETRO 800MM CLASE 90 (UNE-EN1916) CON UNIÓN ELÁSTICA Y JUNTA DE GOMA i/SUMINISTRO, TRANSPORTE A OBRA Y COLOCACIÓN

| Código | Ud | Descripción | Rendimiento | Precio | Importe |
|---|---|---|---|---|---|
| MO00000002 | h | Capataz | 0.1500 | 21.98 | 3.30 |
| MO00000003 | h | Oficial 1ª | 0.3000 | 21.51 | 6.45 |
| MO00000004 | h | Oficial 2ª | 0.6000 | 20.84 | 12.50 |
| Q040006B10 | h | Excavadora hidráulica sobre rueda. De 22 t de masa | 0.1500 | 82.7 | 12.41 |
| MT10010165 | m | Tubo de hormigón armado de diámetro nominal 800 mm clase 90 (material; 25/04/2008) | 1.0000 | 77.72 | 77.72 |
| MT01060015 | m³ | Hormigón C20/25 de cualquier consistencia y cualquier tamaño máximo de árido | 0.1700 | 72.13 | 12.26 |
|  |  | Total |  |  | 124.64 |

Claves: colocación, elástico, unión, clase, estructura, junta, suministro, diámetro, goma, tubo, transporte, hormigón, armadura

**414.0110** m TUBO DE HORMIGÓN ARMADO DE DIÁMETRO 800 mm CLASE 135 (19/05/2010)
Precio: 132.79
TUBO DE HORMIGÓN ARMADO SOBRE CAMA DE HORMIGÓN C20/25 DE 10 CM DE ESPESOR Y DIÁMETRO 800MM CLASE 135 (UNE-EN1916) CON UNIÓN ELÁSTICA Y JUNTA DE GOMA i/SUMINISTRO, TRANSPORTE A OBRA Y COLOCACIÓN

| Código | Ud | Descripción | Rendimiento | Precio | Importe |
|---|---|---|---|---|---|
| MO00000002 | h | Capataz | 0.1500 | 21.98 | 3.30 |
| MO00000003 | h | Oficial 1ª | 0.3000 | 21.51 | 6.45 |
| MO00000004 | h | Oficial 2ª | 0.6000 | 20.84 | 12.50 |
| Q040006B10 | h | Excavadora hidráulica sobre rueda. De 22 t de masa | 0.1500 | 82.7 | 12.41 |
| MT10010160 | m | Tubo de hormigón armado de diámetro nominal 800 mm clase 135 (material; 19/05/2010) | 1.0000 | 85.87 | 85.87 |
| MT01060015 | m³ | Hormigón C20/25 de cualquier consistencia y cualquier tamaño máximo de árido | 0.1700 | 72.13 | 12.26 |
|  |  | Total |  |  | 132.79 |

Claves: goma, unión, hormigón, transporte, armadura, clase, colocación, suministro, estructura, elástico, diámetro, junta, tubo

**414.0120** m TUBO DE HORMIGÓN ARMADO DE DIÁMETRO 800 mm CLASE 180 (19/05/2010)
Precio: 144.51
TUBO DE HORMIGÓN ARMADO SOBRE CAMA DE HORMIGÓN C20/25 DE 10 CM DE ESPESOR Y DIÁMETRO 800MM CLASE 180 (UNE-EN1916) CON UNIÓN ELÁSTICA Y JUNTA DE GOMA i/SUMINISTRO, TRANSPORTE A OBRA Y COLOCACIÓN

| Código | Ud | Descripción | Rendimiento | Precio | Importe |
|---|---|---|---|---|---|
| MO00000002 | h | Capataz | 0.1500 | 21.98 | 3.30 |
| MO00000003 | h | Oficial 1ª | 0.3000 | 21.51 | 6.45 |
| MO00000004 | h | Oficial 2ª | 0.6000 | 20.84 | 12.50 |
| Q040006B10 | h | Excavadora hidráulica sobre rueda. De 22 t de masa | 0.1500 | 82.7 | 12.41 |
| MT10010155 | m | Tubo de hormigón armado de diámetro nominal 800 mm clase 180 (material; 19/05/2010) | 1.0000 | 97.59 | 97.59 |
| MT01060015 | m³ | Hormigón C20/25 de cualquier consistencia y cualquier tamaño máximo de árido | 0.1700 | 72.13 | 12.26 |
|  |  | Total |  |  | 144.51 |

Claves: armadura, goma, tubo, unión, hormigón, clase, transporte, colocación, suministro, estructura, junta, elástico, diámetro

**414.0130** m TUBO DE HORMIGÓN ARMADO DE DIÁMETRO 1000 mm CLASE 90 (19/05/2010)
Precio: 161.6
TUBO DE HORMIGÓN ARMADO SOBRE CAMA DE HORMIGÓN C20/25 DE 10 CM DE ESPESOR Y DIÁMETRO 1000MM CLASE 90 (UNE-EN1916) CON UNIÓN ELÁSTICA Y JUNTA DE GOMA i/SUMINISTRO, TRANSPORTE A OBRA Y COLOCACIÓN

| Código | Ud | Descripción | Rendimiento | Precio | Importe |
|---|---|---|---|---|---|
| MO00000002 | h | Capataz | 0.1500 | 21.98 | 3.30 |
| MO00000003 | h | Oficial 1ª | 0.3000 | 21.51 | 6.45 |
| MO00000004 | h | Oficial 2ª | 0.6000 | 20.84 | 12.50 |
| Q040006B10 | h | Excavadora hidráulica sobre rueda. De 22 t de masa | 0.1500 | 82.7 | 12.41 |
| MT10010150 | m | Tubo de hormigón armado de diámetro nominal 1000 mm clase 90 (material; 19/05/2010) | 1.0000 | 113.24 | 113.24 |
| MT01060015 | m³ | Hormigón C20/25 de cualquier consistencia y cualquier tamaño máximo de árido | 0.1900 | 72.13 | 13.70 |
|  |  | Total |  |  | 161.6 |

Claves: goma, colocación, transporte, diámetro, elástico, suministro, clase, junta, unión, armadura, estructura, tubo, hormigón

**414.0140** m TUBO DE HORMIGÓN ARMADO DE DIÁMETRO 1000 mm CLASE 135 (19/05/2010)
Precio: 174.45
TUBO DE HORMIGÓN ARMADO SOBRE CAMA DE HORMIGÓN C20/25 DE 10 CM DE ESPESOR Y DIÁMETRO 1000MM CLASE 135 (UNE-EN1916) CON UNIÓN ELÁSTICA Y JUNTA DE GOMA i/SUMINISTRO, TRANSPORTE A OBRA Y COLOCACIÓN

| Código | Ud | Descripción | Rendimiento | Precio | Importe |
|---|---|---|---|---|---|
| MO00000002 | h | Capataz | 0.1500 | 21.98 | 3.30 |
| MO00000003 | h | Oficial 1ª | 0.3000 | 21.51 | 6.45 |
| MO00000004 | h | Oficial 2ª | 0.6000 | 20.84 | 12.50 |
| Q040006B10 | h | Excavadora hidráulica sobre rueda. De 22 t de masa | 0.1500 | 82.7 | 12.41 |
| MT10010145 | m | Tubo de hormigón armado de diámetro nominal 1000 mm clase 135 (material; 19/05/2010) | 1.0000 | 126.09 | 126.09 |
| MT01060015 | m³ | Hormigón C20/25 de cualquier consistencia y cualquier tamaño máximo de árido | 0.1900 | 72.13 | 13.70 |
|  |  | Total |  |  | 174.45 |

Claves: hormigón, armadura, unión, tubo, estructura, clase, transporte, elástico, goma, diámetro, suministro, colocación, junta

**414.0150** m TUBO DE HORMIGÓN ARMADO DE DIÁMETRO 1000 mm CLASE 180 (19/05/2010)
Precio: 193.46
TUBO DE HORMIGÓN ARMADO SOBRE CAMA DE HORMIGÓN C20/25 DE 10 CM DE ESPESOR Y DIÁMETRO 1000MM CLASE 180 (UNE-EN1916) CON UNIÓN ELÁSTICA Y JUNTA DE GOMA i/SUMINISTRO, TRANSPORTE A OBRA Y COLOCACIÓN

| Código | Ud | Descripción | Rendimiento | Precio | Importe |
|---|---|---|---|---|---|
| MO00000002 | h | Capataz | 0.1500 | 21.98 | 3.30 |
| MO00000003 | h | Oficial 1ª | 0.3000 | 21.51 | 6.45 |
| MO00000004 | h | Oficial 2ª | 0.6000 | 20.84 | 12.50 |
| Q040006B10 | h | Excavadora hidráulica sobre rueda. De 22 t de masa | 0.1500 | 82.7 | 12.41 |
| MT10010140 | m | Tubo de hormigón armado de diámetro nominal 1000 mm clase 180 (material; 19/05/2010) | 1.0000 | 145.1 | 145.10 |
| MT01060015 | m³ | Hormigón C20/25 de cualquier consistencia y cualquier tamaño máximo de árido | 0.1900 | 72.13 | 13.70 |
|  |  | Total |  |  | 193.46 |

Claves: clase, tubo, suministro, estructura, goma, junta, hormigón, elástico, armadura, unión, diámetro, colocación, transporte

**414.0160** m TUBO DE HORMIGÓN ARMADO DE DIÁMETRO 1200 mm CLASE 90 (20/05/2010)
Precio: 215.45
TUBO DE HORMIGÓN ARMADO SOBRE CAMA DE HORMIGÓN C20/25 DE 10 CM DE ESPESOR Y DIÁMETRO 1200MM CLASE 90 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010135 | m | Tubo de hormigón armado de diámetro nominal 1200 mm clase 90 (material; 20/05/2010) | 1.0000 | 154.26 | 154.26 |
| MT01060015 | m³ | Hormigón C20/25 de cualquier consistencia y cualquier tamaño máximo de árido | 0.2100 | 72.13 | 15.15 |
|  |  | Total |  |  | 215.45 |

Claves: tubo, clase, armadura, colocación, transporte, junta, hormigón, diámetro, unión, elástico, estructura, goma, suministro

**414.0170** m TUBO DE HORMIGÓN ARMADO DE DIÁMETRO 1200 mm CLASE 135 (27/02/2008)
Precio: 236.12
TUBO DE HORMIGÓN ARMADO SOBRE CAMA DE HORMIGÓN C20/25 DE 10 CM DE ESPESOR Y DIÁMETRO 1200MM CLASE 135 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010130 | m | Tubo de hormigón armado de diámetro nominal 1200 mm clase 135 (material; 27/02/2008) | 1.0000 | 174.93 | 174.93 |
| MT01060015 | m³ | Hormigón C20/25 de cualquier consistencia y cualquier tamaño máximo de árido | 0.2100 | 72.13 | 15.15 |
|  |  | Total |  |  | 236.12 |

Claves: colocación, goma, transporte, suministro, unión, diámetro, clase, armadura, tubo, estructura, hormigón, junta, elástico

**414.0180** m TUBO DE HORMIGÓN ARMADO DE DIÁMETRO 1200 mm CLASE 180 (20/05/2010)
Precio: 283.93
TUBO DE HORMIGÓN ARMADO SOBRE CAMA DE HORMIGÓN C20/25 DE 10 CM DE ESPESOR Y DIÁMETRO 1200MM CLASE 180 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010125 | m | Tubo de hormigón armado de diámetro nominal 1200 mm clase 180 (material; 20/05/2010) | 1.0000 | 222.74 | 222.74 |
| MT01060015 | m³ | Hormigón C20/25 de cualquier consistencia y cualquier tamaño máximo de árido | 0.2100 | 72.13 | 15.15 |
|  |  | Total |  |  | 283.93 |

Claves: junta, goma, tubo, hormigón, unión, elástico, estructura, transporte, diámetro, armadura, suministro, clase, colocación

**414.0190** m TUBO DE HORMIGÓN ARMADO DE DIÁMETRO 1500 mm CLASE 90 (20/05/2010)
Precio: 287.22
TUBO DE HORMIGÓN ARMADO SOBRE CAMA DE HORMIGÓN C20/25 DE 10 CM DE ESPESOR Y DIÁMETRO 1500MM CLASE 90 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010120 | m | Tubo de hormigón armado de diámetro nominal 1500 mm clase 90 (material; 20/05/2010) | 1.0000 | 223.15 | 223.15 |
| MT01060015 | m³ | Hormigón C20/25 de cualquier consistencia y cualquier tamaño máximo de árido | 0.2500 | 72.13 | 18.03 |
|  |  | Total |  |  | 287.22 |

Claves: junta, clase, transporte, colocación, suministro, armadura, estructura, tubo, unión, diámetro, elástico, hormigón, goma

**414.0200** m TUBO DE HORMIGÓN ARMADO DE DIÁMETRO 1500 mm CLASE 135 (20/05/2010)
Precio: 317.3
TUBO DE HORMIGÓN ARMADO SOBRE CAMA DE HORMIGÓN C20/25 DE 10 CM DE ESPESOR Y DIÁMETRO 1500MM CLASE 135 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010115 | m | Tubo de hormigón armado de diámetro nominal 1500 mm clase 135 (material; 20/05/2010) | 1.0000 | 253.23 | 253.23 |
| MT01060015 | m³ | Hormigón C20/25 de cualquier consistencia y cualquier tamaño máximo de árido | 0.2500 | 72.13 | 18.03 |
|  |  | Total |  |  | 317.3 |

Claves: clase, armadura, goma, diámetro, colocación, tubo, unión, suministro, estructura, elástico, hormigón, transporte, junta

**414.0210** m TUBO DE HORMIGÓN ARMADO DE DIÁMETRO 1500 mm CLASE 180 (20/05/2010)
Precio: 351.48
TUBO DE HORMIGÓN ARMADO SOBRE CAMA DE HORMIGÓN C20/25 DE 10 CM DE ESPESOR Y DIÁMETRO 1500MM CLASE 180 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010110 | m | Tubo de hormigón armado de diámetro nominal 1500 mm clase 180 (material; 20/05/2010) | 1.0000 | 287.41 | 287.41 |
| MT01060015 | m³ | Hormigón C20/25 de cualquier consistencia y cualquier tamaño máximo de árido | 0.2500 | 72.13 | 18.03 |
|  |  | Total |  |  | 351.48 |

Claves: junta, armadura, estructura, transporte, tubo, clase, goma, suministro, colocación, diámetro, elástico, unión, hormigón

**414.0220** m TUBO DE HORMIGÓN ARMADO DE DIÁMETRO 1800 mm CLASE 90 (27/02/2008)
Precio: 406.81
TUBO DE HORMIGÓN ARMADO SOBRE CAMA DE HORMIGÓN C20/25 DE 10 CM DE ESPESOR Y DIÁMETRO 1800MM CLASE 90 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010105 | m | Tubo de hormigón armado de diámetro nominal 1800 mm clase 90 (material; 27/02/2008) | 1.0000 | 340.57 | 340.57 |
| MT01060015 | m³ | Hormigón C20/25 de cualquier consistencia y cualquier tamaño máximo de árido | 0.2800 | 72.13 | 20.20 |
|  |  | Total |  |  | 406.81 |

Claves: unión, junta, estructura, clase, goma, elástico, transporte, armadura, colocación, diámetro, hormigón, suministro, tubo

**414.0230** m TUBO DE HORMIGÓN ARMADO DE DIÁMETRO 1800 mm CLASE 135 (27/02/2008)
Precio: 446.29
TUBO DE HORMIGÓN ARMADO SOBRE CAMA DE HORMIGÓN C20/25 DE 10 CM DE ESPESOR Y DIÁMETRO 1800MM CLASE 135 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010100 | m | Tubo de hormigón armado de diámetro nominal 1800 mm clase 135 (material; 27/02/2008) | 1.0000 | 380.05 | 380.05 |
| MT01060015 | m³ | Hormigón C20/25 de cualquier consistencia y cualquier tamaño máximo de árido | 0.2800 | 72.13 | 20.20 |
|  |  | Total |  |  | 446.29 |

Claves: suministro, clase, elástico, armadura, unión, diámetro, transporte, tubo, colocación, goma, estructura, junta, hormigón

**414.0240** m TUBO DE HORMIGÓN ARMADO DE DIÁMETRO 1800 mm CLASE 180 (20/05/2010)
Precio: 481.01
TUBO DE HORMIGÓN ARMADO SOBRE CAMA DE HORMIGÓN C20/25 DE 10 CM DE ESPESOR Y DIÁMETRO 1800MM CLASE 180 (UNE-EN1916) CON UNIÓN ELÁSTICA Y JUNTA DE GOMA i/SUMINISTRO, TRANSPORTE A OBRA Y COLOCACIÓN

| Código | Ud | Descripción | Rendimiento | Precio | Importe |
|---|---|---|---|---|---|
| MO00000002 | h | Capataz | 0.1900 | 21.98 | 4.18 |
| MO00000003 | h | Oficial 1ª | 0.3800 | 21.51 | 8.17 |
| MO00000004 | h | Oficial 2ª | 0.7500 | 20.84 | 15.63 |
| Q140000A05 | h | Grúa autopropulsada (sin accesorios). Grúas todoterreno (desplazamiento lento). Para carga máxima de 30 t | 0.1900 | 95.03 | 18.06 |
| MT10010095 | m | Tubo de hormigón armado de diámetro nominal 1800 mm clase 180 (material; 20/05/2010) | 1.0000 | 414.77 | 414.77 |
| MT01060015 | m³ | Hormigón C20/25 de cualquier consistencia y cualquier tamaño máximo de árido | 0.2800 | 72.13 | 20.20 |
|  |  | Total |  |  | 481.01 |

Claves: colocación, diámetro, transporte, goma, junta, estructura, suministro, unión, clase, armadura, elástico, tubo, hormigón

**414.0250** m TUBO DE HORMIGÓN ARMADO DE DIÁMETRO 2000 mm CLASE 90 (20/05/2010)
Precio: 516.63
TUBO DE HORMIGÓN ARMADO SOBRE CAMA DE HORMIGÓN C20/25 DE 10 CM DE ESPESOR Y DIÁMETRO 2000MM CLASE 90 (UNE-EN1916) CON UNIÓN ELÁSTICA Y JUNTA DE GOMA i/SUMINISTRO, TRANSPORTE A OBRA Y COLOCACIÓN

| Código | Ud | Descripción | Rendimiento | Precio | Importe |
|---|---|---|---|---|---|
| MO00000002 | h | Capataz | 0.2500 | 21.98 | 5.50 |
| MO00000003 | h | Oficial 1ª | 0.5000 | 21.51 | 10.76 |
| MO00000004 | h | Oficial 2ª | 1.0000 | 20.84 | 20.84 |
| Q140000A05 | h | Grúa autopropulsada (sin accesorios). Grúas todoterreno (desplazamiento lento). Para carga máxima de 30 t | 0.2500 | 95.03 | 23.76 |
| MT10010090 | m | Tubo de hormigón armado de diámetro nominal 2000 mm clase 90 (material; 20/05/2010) | 1.0000 | 434.13 | 434.13 |
| MT01060015 | m³ | Hormigón C20/25 de cualquier consistencia y cualquier tamaño máximo de árido | 0.3000 | 72.13 | 21.64 |
|  |  | Total |  |  | 516.63 |

Claves: junta, hormigón, tubo, elástico, transporte, suministro, armadura, estructura, colocación, unión, goma, clase, diámetro

**414.0260** m TUBO DE HORMIGÓN ARMADO DE DIÁMETRO 2000 mm CLASE 135 (20/05/2010)
Precio: 553.05
TUBO DE HORMIGÓN ARMADO SOBRE CAMA DE HORMIGÓN C20/25 DE 10 CM DE ESPESOR Y DIÁMETRO 2000MM CLASE 135 (UNE-EN1916) CON UNIÓN ELÁSTICA Y JUNTA DE GOMA i/SUMINISTRO, TRANSPORTE A OBRA Y COLOCACIÓN

| Código | Ud | Descripción | Rendimiento | Precio | Importe |
|---|---|---|---|---|---|
| MO00000002 | h | Capataz | 0.2500 | 21.98 | 5.50 |
| MO00000003 | h | Oficial 1ª | 0.5000 | 21.51 | 10.76 |
| MO00000004 | h | Oficial 2ª | 1.0000 | 20.84 | 20.84 |
| Q140000A05 | h | Grúa autopropulsada (sin accesorios). Grúas todoterreno (desplazamiento lento). Para carga máxima de 30 t | 0.2500 | 95.03 | 23.76 |
| MT10010085 | m | Tubo de hormigón armado de diámetro nominal 2000 mm clase 135 (material; 20/05/2010) | 1.0000 | 470.55 | 470.55 |
| MT01060015 | m³ | Hormigón C20/25 de cualquier consistencia y cualquier tamaño máximo de árido | 0.3000 | 72.13 | 21.64 |
|  |  | Total |  |  | 553.05 |

Claves: clase, tubo, junta, elástico, armadura, diámetro, estructura, colocación, goma, suministro, transporte, hormigón, unión

**414.0270** m TUBO DE HORMIGÓN ARMADO DE DIÁMETRO 2000 mm CLASE 180 (20/05/2010)
Precio: 587.22
TUBO DE HORMIGÓN ARMADO SOBRE CAMA DE HORMIGÓN C20/25 DE 10 cm DE ESPESOR Y DIÁMETRO 2000 mm CLASE 180 (UNE-EN 1916) CON UNIÓN ELÁSTICA Y JUNTA DE GOMA i/ SUMINISTRO, TRANSPORTE A OBRA Y COLOCACIÓN.

| Código | Ud | Descripción | Rendimiento | Precio | Importe |
|---|---|---|---|---|---|
| MO00000002 | h | Capataz | 0.2500 | 21.98 | 5.50 |
| MO00000003 | h | Oficial 1ª | 0.5000 | 21.51 | 10.76 |
| MO00000004 | h | Oficial 2ª | 1.0000 | 20.84 | 20.84 |
| Q140000A05 | h | Grúa autopropulsada (sin accesorios). Grúas todoterreno (desplazamiento lento). Para carga máxima de 30 t | 0.2500 | 95.03 | 23.76 |
| MT10010080 | m | Tubo de hormigón armado de diámetro nominal 2000 mm clase 180 (material; 20/05/2010) | 1.0000 | 504.72 | 504.72 |
| MT01060015 | m³ | Hormigón C20/25 de cualquier consistencia y cualquier tamaño máximo de árido | 0.3000 | 72.13 | 21.64 |
|  |  | Total |  |  | 587.22 |

Claves: clase, colocación, junta, unión, tubo, hormigón, transporte, suministro, elástico, armadura, goma, diámetro, estructura

### 02.02 CUNETAS REVESTIDAS DE HORMIGÓN

**400.0010** m³ HORMIGÓN C20/25 EN FORMACIÓN DE CUNETA i/ ENCOFRADO, FRATASADO, ACABADOS Y JUNTAS SIN INCLUIR EXCAVACIÓN
Precio: 100.14

| Código | Ud | Descripción | Rendimiento | Precio | Importe |
|---|---|---|---|---|---|
| MO00000002 | h | Capataz | 0.1620 | 21.98 | 3.56 |
| MO00000003 | h | Oficial 1ª | 0.3300 | 21.51 | 7.10 |
| MO00000004 | h | Oficial 2ª | 0.6500 | 20.84 | 13.55 |
| MT01060015 | m³ | Hormigón C20/25 de cualquier consistencia y cualquier tamaño máximo de árido | 1.0500 | 72.13 | 75.74 |
| MT01120020 | m² | Amortización de panel metálico plano para 40 usos (material) | 0.0300 | 1.94 | 0.06 |
| MT01120050 | l | Desencofrante (material) | 0.0200 | 1.75 | 0.04 |
| MT01100320 | kg | Clavos de acero (material) | 0.0700 | 1.27 | 0.09 |
|  |  | Total |  |  | 100.14 |

Claves: encofrar, masa, junta, fratasado, hormigón

**400.0020** m³ HORMIGÓN C25/30 EN FORMACIÓN DE CUNETÓN TIPO RITCHIE I/ ENCOFRADO, FRATASADO, ACABADOS Y JUNTAS SIN INCLUIR EXCAVACIÓN NI ARMADURAS
Precio: 109.78

| Código | Ud | Descripción | Rendimiento | Precio | Importe |
|---|---|---|---|---|---|
| MO00000002 | h | Capataz | 0.1800 | 21.98 | 3.96 |
| MO00000003 | h | Oficial 1ª | 0.3600 | 21.51 | 7.74 |
| MO00000004 | h | Oficial 2ª | 0.9000 | 20.84 | 18.76 |
| MT01060045 | m³ | Hormigón C25/30 de cualquier consistencia y cualquier tamaño máximo de árido (material) | 1.0500 | 75.36 | 79.13 |
| MT01120020 | m² | Amortización de panel metálico plano para 40 usos | 0.0300 | 1.94 | 0.06 |
| MT01120050 | l | Desencofrante | 0.0200 | 1.75 | 0.04 |
| MT01100320 | kg | Clavos de acero | 0.0700 | 1.27 | 0.09 |
|  |  | Total |  |  | 109.78 |

Claves: encofrar, junta, fratasado, hormigón, armadura

### 02.03 TUBOS DE PVC PARA OBRAS DE DRENAJE

**417.0010** m TUBO DE PVC DE DIÁMETRO 50 mm
Precio: 8.13
TUBO DE PVC DE DIÁMETRO 50mm SOBRE CAMA DE ARENA DE 10 cm DE ESPESOR , RELLENO CON ARENA HASTA 25 cm POR ENCIMA DEL TUBO CON P.P. DE MEDIOS AUXILIARES COLOCADO.HASTA 25 CM POR ENCIMA DEL TUBO CON P.P. DE MEDIOS AUXILIARES COLOCADO . SIN INCLUIR EXCAVACIÓN.

| Código | Ud | Descripción | Rendimiento | Precio | Importe |
|---|---|---|---|---|---|
| MO00000002 | h | Capataz | 0.0200 | 21.98 | 0.44 |
| MO00000003 | h | Oficial 1ª | 0.0400 | 21.51 | 0.86 |
| MO00000004 | h | Oficial 2ª | 0.0700 | 20.84 | 1.46 |
| Q040201A01 | h | Retrocargadoras sobre ruedas. De 60 kW de potencia (maquinaria; 17/04/2012) | 0.0200 | 40.8 | 0.82 |
| MT10010001 | m | Tubo de PVC de diámetro 50 mm (material; 16/12/2008) | 1.0000 | 2.38 | 2.38 |
| MT01030001 | m³ | Arena silícea de 0 a 5 mm (material) | 0.1100 | 19.77 | 2.17 |
|  |  | Total |  |  | 8.13 |

Claves: diámetro, tubo, auxiliar, colocación, PVC, medio, relleno, areno

**417.0020** m TUBO DE PVC DE DIÁMETRO 110 mm
Precio: 10.96
TUBO DE PVC DE DIÁMETRO 110mm SOBRE CAMA DE ARENA DE 10 cm DE ESPESOR , RELLENO CON ARENA HASTA 25 cm POR ENCIMA DEL TUBO CON P.P. DE MEDIOS AUXILIARES COLOCADO.HASTA 25 CM POR ENCIMA DEL TUBO CON P.P. DE MEDIOS AUXILIARES COLOCADO . SIN INCLUIR EXCAVACIÓN.

| Código | Ud | Descripción | Rendimiento | Precio | Importe |
|---|---|---|---|---|---|
| MO00000002 | h | Capataz | 0.0200 | 21.98 | 0.44 |
| MO00000003 | h | Oficial 1ª | 0.0400 | 21.51 | 0.86 |
| MO00000004 | h | Oficial 2ª | 0.0700 | 20.84 | 1.46 |
| Q040201A01 | h | Retrocargadoras sobre ruedas. De 60 kW de potencia | 0.0200 | 40.8 | 0.82 |
| MT10010006 | m | Tubo de PVC de diámetro 110 mm (material; 09/03/2010) | 1.0000 | 4.81 | 4.81 |
| MT01030001 | m³ | Arena silícea de 0 a 5 mm | 0.1300 | 19.77 | 2.57 |
|  |  | Total |  |  | 10.96 |

Claves: areno, relleno, medio, tubo, auxiliar, diámetro, PVC, colocación

**417.0030** m TUBO DE PVC DE DIÁMETRO 160 mm
Precio: 14.49
TUBO DE PVC DE DIÁMETRO 160mm SOBRE CAMA DE ARENA DE 10 cm DE ESPESOR , RELLENO CON ARENA HASTA 25 cm POR ENCIMA DEL TUBO CON P.P. DE MEDIOS AUXILIARES COLOCADO.HASTA 25 CM POR ENCIMA DEL TUBO CON P.P. DE MEDIOS AUXILIARES COLOCADO . SIN INCLUIR EXCAVACIÓN.

| Código | Ud | Descripción | Rendimiento | Precio | Importe |
|---|---|---|---|---|---|
| MO00000002 | h | Capataz | 0.0200 | 21.98 | 0.44 |
| MO00000003 | h | Oficial 1ª | 0.0400 | 21.51 | 0.86 |
| MO00000004 | h | Oficial 2ª | 0.0700 | 20.84 | 1.46 |
| Q040201A01 | h | Retrocargadoras sobre ruedas. De 60 kW de potencia | 0.0200 | 40.8 | 0.82 |
| MT10010011 | m | Tubo de PVC de diámetro 160 mm (material) | 1.0000 | 7.55 | 7.55 |
| MT01030001 | m³ | Arena silícea de 0 a 5 mm | 0.1700 | 19.77 | 3.36 |
|  |  | Total |  |  | 14.49 |

Claves: diámetro, PVC, areno, relleno, colocación, medio, tubo, auxiliar

**417.0040** m TUBO DE PVC DE DIÁMETRO 250 mm
Precio: 18.27
TUBO DE PVC DE DIÁMETRO 250mm SOBRE CAMA DE ARENA DE 10 cm DE ESPESOR , RELLENO CON ARENA HASTA 25 cm POR ENCIMA DEL TUBO CON P.P. DE MEDIOS AUXILIARES COLOCADO.HASTA 25 CM POR ENCIMA DEL TUBO CON P.P. DE MEDIOS AUXILIARES COLOCADO . SIN INCLUIR EXCAVACIÓN.

| Código | Ud | Descripción | Rendimiento | Precio | Importe |
|---|---|---|---|---|---|
| MO00000002 | h | Capataz | 0.0200 | 21.98 | 0.44 |
| MO00000003 | h | Oficial 1ª | 0.0400 | 21.51 | 0.86 |
| MO00000004 | h | Oficial 2ª | 0.0700 | 20.84 | 1.46 |
| Q040201A01 | h | Retrocargadoras sobre ruedas. De 60 kW de potencia | 0.0200 | 40.8 | 0.82 |
| MT10010015 | m | Tubo de PVC de diámetro 250 mm (material; 26/01/2010) | 1.0000 | 9.95 | 9.95 |
| MT01030001 | m³ | Arena silícea de 0 a 5 mm | 0.2400 | 19.77 | 4.74 |
|  |  | Total |  |  | 18.27 |

Claves: auxiliar, medio, diámetro, colocación, relleno, PVC, tubo, areno

**417.0050** m TUBO DE PVC DE DIÁMETRO 315 mm
Precio: 23.55
TUBO DE PVC DE DIÁMETRO 315mm SOBRE CAMA DE ARENA DE 10 cm DE ESPESOR , RELLENO CON ARENA HASTA 25 cm POR ENCIMA DEL TUBO CON P.P. DE MEDIOS AUXILIARES COLOCADO.HASTA 25 CM POR ENCIMA DEL TUBO CON P.P. DE MEDIOS AUXILIARES COLOCADO . SIN INCLUIR EXCAVACIÓN.

| Código | Ud | Descripción | Rendimiento | Precio | Importe |
|---|---|---|---|---|---|
| MO00000002 | h | Capataz | 0.0200 | 21.98 | 0.44 |
| MO00000003 | h | Oficial 1ª | 0.0400 | 21.51 | 0.86 |
| MO00000004 | h | Oficial 2ª | 0.0700 | 20.84 | 1.46 |
| Q040201A01 | h | Retrocargadoras sobre ruedas. De 60 kW de potencia | 0.0200 | 40.8 | 0.82 |
| MT10010021 | m | Tubo de PVC de diámetro 315 mm (material; 26/01/2010) | 1.0000 | 14.63 | 14.63 |
| MT01030001 | m³ | Arena silícea de 0 a 5 mm | 0.2700 | 19.77 | 5.34 |
|  |  | Total |  |  | 23.55 |

Claves: colocación, relleno, areno, PVC, auxiliar, diámetro, medio, tubo

**417.0060** m TUBO DE PVC DE DIÁMETRO 400 mm
Precio: 28.59
TUBO DE PVC DE DIÁMETRO 400mm SOBRE CAMA DE ARENA DE 10 cm DE ESPESOR , RELLENO CON ARENA HASTA 25 cm POR ENCIMA DEL TUBO CON P.P. DE MEDIOS AUXILIARES COLOCADO.HASTA 25 CM POR ENCIMA DEL TUBO CON P.P. DE MEDIOS AUXILIARES COLOCADO . SIN INCLUIR EXCAVACIÓN.

| Código | Ud | Descripción | Rendimiento | Precio | Importe |
|---|---|---|---|---|---|
| MO00000002 | h | Capataz | 0.0200 | 21.98 | 0.44 |
| MO00000003 | h | Oficial 1ª | 0.0400 | 21.51 | 0.86 |
| MO00000004 | h | Oficial 2ª | 0.0700 | 20.84 | 1.46 |
| Q040201A01 | h | Retrocargadoras sobre ruedas. De 60 kW de potencia | 0.0200 | 40.8 | 0.82 |
| MT10010025 | m | Tubo de PVC de diámetro 400 mm (material; 26/01/2010) | 1.0000 | 18.09 | 18.09 |
| MT01030001 | m³ | Arena silícea de 0 a 5 mm | 0.3500 | 19.77 | 6.92 |
|  |  | Total |  |  | 28.59 |

Claves: areno, relleno, PVC, diámetro, auxiliar, medio, tubo, colocación

**424.0010** m TUBO DE PVC RANURADO DE DIÁMETRO 110 mm
Precio: 11.25
TUBO DE PVC DE DIÁMETRO 110 RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.0200 | 21.98 | 0.44 |
| MO00000003 | h | Oficial 1ª | 0.0400 | 21.51 | 0.86 |
| MO00000004 | h | Oficial 2ª | 0.0700 | 20.84 | 1.46 |
| Q040201A01 | h | Retrocargadoras sobre ruedas. De 60 kW de potencia | 0.0200 | 40.8 | 0.82 |
| MT10010046 | m | Tubo ranurado de PVC Ø 110 mm (material; 27/09/2007) | 1.0000 | 3.68 | 3.68 |
| MT01030020 | m³ | Grava silícea de 20 a 40 mm (material) | 0.1300 | 11 | 1.43 |
| MT05050001 | m² | Suministro de geotextil no tejido tipo 1 (material; 17/02/2010) | 2.0500 | 1.25 | 2.56 |
|  |  | Total |  |  | 11.25 |

Claves: PVC, tubo, auxiliar, medio, doble, solapa, revestir, grava, colocación, cierre, areno, diámetro, ranura, filtro, relleno, geotextil

**424.0020** m TUBO DE PVC RANURADO DE DIÁMETRO 160 mm
Precio: 15.29
TUBO DE PVC DE DIÁMETRO 160 RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.0200 | 21.98 | 0.44 |
| MO00000003 | h | Oficial 1ª | 0.0400 | 21.51 | 0.86 |
| MO00000004 | h | Oficial 2ª | 0.0700 | 20.84 | 1.46 |
| Q040201A01 | h | Retrocargadoras sobre ruedas. De 60 kW de potencia | 0.0200 | 40.8 | 0.82 |
| MT10010051 | m | Tubo ranurado de PVC Ø 160 mm (material; 02/12/2004) | 1.0000 | 6.93 | 6.93 |
| MT01030020 | m³ | Grava silícea de 20 a 40 mm | 0.1700 | 11 | 1.87 |
| MT05050001 | m² | Suministro de geotextil no tejido tipo 1 | 2.3300 | 1.25 | 2.91 |
|  |  | Total |  |  | 15.29 |

Claves: medio, solapa, PVC, revestir, filtro, cierre, diámetro, auxiliar, doble, relleno, ranura, areno, geotextil, grava, colocación, tubo

**424.0030** m TUBO DE PVC RANURADO DE DIÁMETRO 250 mm
Precio: 23.79
TUBO DE PVC DE DIÁMETRO 250 mm RANURADO SOBRE CAMA DE ARENA DE 10 cm DE ESPESOR, REVESTIDA CON GEOTEXTIL Y RELLENA CON GRAVA FILTRANTE HASTA 25 cm POR ENCIMA DEL TUBO Y CIERRE DE DOBLE SOLAPA DEL PAQUETE FILTRANTE REALIZADO CON EL PROPIO GEOTEXTIL CON P.P. DE MEDIOS AUXILIARES COLOCADO.

| Código | Ud | Descripción | Rendimiento | Precio | Importe |
|---|---|---|---|---|---|
| MO00000002 | h | Capataz | 0.0200 | 21.98 | 0.44 |
| MO00000003 | h | Oficial 1ª | 0.0400 | 21.51 | 0.86 |
| MO00000004 | h | Oficial 2ª | 0.0700 | 20.84 | 1.46 |
| Q040201A01 | h | Retrocargadoras sobre ruedas. De 60 kW de potencia | 0.0200 | 40.8 | 0.82 |
| MT10010055 | m | Tubo ranurado de PVC Ø 250 mm (material; 26/02/2009) | 1.0000 | 13.94 | 13.94 |
| MT01030020 | m³ | Grava silícea de 20 a 40 mm | 0.2400 | 11 | 2.64 |
| MT05050001 | m² | Suministro de geotextil no tejido tipo 1 | 2.9000 | 1.25 | 3.63 |
|  |  | Total |  |  | 23.79 |

Claves: cierre, doble, medio, ranura, areno, auxiliar, PVC, diámetro, geotextil, colocación, filtro, relleno, revestir, solapa, tubo, grava

**424.0040** m TUBO DE PVC RANURADO DE DIÁMETRO 315 mm
Precio: 28.08
TUBO DE PVC DE DIÁMETRO 315mm RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.0200 | 21.98 | 0.44 |
| MO00000003 | h | Oficial 1ª | 0.0400 | 21.51 | 0.86 |
| MO00000004 | h | Oficial 2ª | 0.0700 | 20.84 | 1.46 |
| Q040201A01 | h | Retrocargadoras sobre ruedas. De 60 kW de potencia | 0.0200 | 40.8 | 0.82 |
| MT10010061 | m | Tubo ranurado de PVC Ø 315 mm (material; 08/04/2010) | 1.0000 | 17.24 | 17.24 |
| MT01030020 | m³ | Grava silícea de 20 a 40 mm | 0.3000 | 11 | 3.30 |
| MT05050001 | m² | Suministro de geotextil no tejido tipo 1 | 3.1700 | 1.25 | 3.96 |
|  |  | Total |  |  | 28.08 |

Claves: colocación, solapa, areno, cierre, geotextil, revestir, diámetro, auxiliar, tubo, medio, filtro, doble, relleno, PVC, grava, ranura

**424.0050** m TUBO DE PVC RANURADO DE DIÁMETRO 400 mm
Precio: 33.95
TUBO DE PVC DE DIÁMETRO 400mm RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.0200 | 21.98 | 0.44 |
| MO00000003 | h | Oficial 1ª | 0.0400 | 21.51 | 0.86 |
| MO00000004 | h | Oficial 2ª | 0.0700 | 20.84 | 1.46 |
| Q040201A01 | h | Retrocargadoras sobre ruedas. De 60 kW de potencia | 0.0200 | 40.8 | 0.82 |
| MT10010065 | m | Tubo ranurado de PVC Ø 400 mm (material) | 1.0000 | 21.84 | 21.84 |
| MT01030020 | m³ | Grava silícea de 20 a 40 mm | 0.3500 | 11 | 3.85 |
| MT05050001 | m² | Suministro de geotextil no tejido tipo 1 | 3.7400 | 1.25 | 4.68 |
|  |  | Total |  |  | 33.95 |

Claves: cierre, medio, solapa, auxiliar, colocación, revestir, tubo, relleno, grava, ranura, filtro, geotextil, diámetro, doble, areno, PVC

**424.0060** m TUBO DE PVC RANURADO DE DIÁMETRO 600 mm
Precio: 47.72
TUBO DE PVC DE DIÁMETRO 600mm RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.0200 | 21.98 | 0.44 |
| MO00000003 | h | Oficial 1ª | 0.0400 | 21.51 | 0.86 |
| MO00000004 | h | Oficial 2ª | 0.0700 | 20.84 | 1.46 |
| Q040201A01 | h | Retrocargadoras sobre ruedas. De 60 kW de potencia | 0.0200 | 40.8 | 0.82 |
| MT10010070 | m | Tubo ranurado de PVC Ø 600 mm (material; 30/06/2009) | 1.0000 | 32.36 | 32.36 |
| MT01030020 | m³ | Grava silícea de 20 a 40 mm | 0.5200 | 11 | 5.72 |
| MT05050001 | m² | Suministro de geotextil no tejido tipo 1 | 4.8500 | 1.25 | 6.06 |
|  |  | Total |  |  | 47.72 |

Claves: relleno, tubo, solapa, auxiliar, doble, revestir, areno, medio, diámetro, ranura, filtro, PVC, geotextil, cierre, colocación, grava

### 02.04 ARQUETAS, BAJANTES Y EMBOCADURAS DE HORMIGÓN PARA OBRAS DE DRENAJE

**430.0010** m BAJANTE PREFABRICADA DE HORMIGÓN DE 0,30 m DE ANCHO INTERIOR
Precio: 23.63
BAJANTE PREFABRICADA DE HORMIGÓN DE 0,30 m DE ANCHO INTERIOR i/SUMINISTRO,TRANSPORTE, EXCAVACIÓN , PREPARACIÓN DE LA SUPERFICIE DE ASIENTO REJUNTADO CON HORMIGÓN O MORTERO Y P.P. DE EMBOCADURAS Y REMATES

| Código | Ud | Descripción | Rendimiento | Precio | Importe |
|---|---|---|---|---|---|
| MO00000002 | h | Capataz | 0.0200 | 21.98 | 0.44 |
| MO00000003 | h | Oficial 1ª | 0.0400 | 21.51 | 0.86 |
| MO00000004 | h | Oficial 2ª | 0.0500 | 20.84 | 1.04 |
| Q040201A01 | h | Retrocargadoras sobre ruedas. De 60 kW de potencia | 0.0200 | 40.8 | 0.82 |
| Q060201A01 | h | Camión. Con caja fija y grúa auxiliar. Para 16 t (maquinaria; 17/04/2012) | 0.0200 | 58.08 | 1.16 |
| MT01060015 | m³ | Hormigón C20/25 de cualquier consistencia y cualquier tamaño máximo de árido | 0.0400 | 72.13 | 2.89 |
| MT01070010 | m³ | Mortero M-80 (material) | 0.0030 | 69.95 | 0.21 |
| MT10010215 | m | Bajante prefabricada de 0,30 m de ancho (material; 09/03/2010) | 1.0000 | 16.21 | 16.21 |
|  |  | Total |  |  | 23.63 |

Claves: interior, superficie, preparación, asiento, junta, mortero, bajante, prefabricado, transporte, hormigón, suministro, remate, EXCAVACIÓN

**430.0020** m BAJANTE PREFABRICADA DE HORMIGÓN DE 0,40 m DE ANCHO INTERIOR
Precio: 34.4
BAJANTE PREFABRICADA DE HORMIGÓN DE 0,40 m DE ANCHO INTERIOR i/SUMINISTRO,TRANSPORTE, EXCAVACIÓN , PREPARACIÓN DE LA SUPERFICIE DE ASIENTO REJUNTADO CON HORMIGÓN O MORTERO Y P.P. DE EMBOCADURAS Y REMATES

| Código | Ud | Descripción | Rendimiento | Precio | Importe |
|---|---|---|---|---|---|
| MO00000002 | h | Capataz | 0.0200 | 21.98 | 0.44 |
| MO00000003 | h | Oficial 1ª | 0.0400 | 21.51 | 0.86 |
| MO00000004 | h | Oficial 2ª | 0.0500 | 20.84 | 1.04 |
| Q040201A01 | h | Retrocargadoras sobre ruedas. De 60 kW de potencia | 0.0200 | 40.8 | 0.82 |
| Q060201A01 | h | Camión. Con caja fija y grúa auxiliar. Para 16 t | 0.0200 | 58.08 | 1.16 |
| MT01060015 | m³ | Hormigón C20/25 de cualquier consistencia y cualquier tamaño máximo de árido | 0.0500 | 72.13 | 3.61 |
| MT01070010 | m³ | Mortero M-80 | 0.0030 | 69.95 | 0.21 |
| MT10010220 | m | Bajante prefabricada de 0,40 m de ancho (material; 17/03/2009) | 1.0000 | 26.26 | 26.26 |
|  |  | Total |  |  | 34.4 |

Claves: transporte, junta, asiento, EXCAVACIÓN, suministro, bajante, superficie, hormigón, mortero, interior, prefabricado, remate, preparación

**430.0030** m BAJANTE PREFABRICADA DE HORMIGÓN DE 0,50 m DE ANCHO INTERIOR
Precio: 35.66
BAJANTE PREFABRICADA DE HORMIGÓN DE 0,50 m DE ANCHO INTERIOR i/SUMINISTRO,TRANSPORTE, EXCAVACIÓN , PREPARACIÓN DE LA SUPERFICIE DE ASIENTO REJUNTADO CON HORMIGÓN O MORTERO Y P.P. DE EMBOCADURAS Y REMATES

| Código | Ud | Descripción | Rendimiento | Precio | Importe |
|---|---|---|---|---|---|
| MO00000002 | h | Capataz | 0.0200 | 21.98 | 0.44 |
| MO00000003 | h | Oficial 1ª | 0.0400 | 21.51 | 0.86 |
| MO00000004 | h | Oficial 2ª | 0.0500 | 20.84 | 1.04 |
| Q040201A01 | h | Retrocargadoras sobre ruedas. De 60 kW de potencia | 0.0200 | 40.8 | 0.82 |
| Q060201A01 | h | Camión. Con caja fija y grúa auxiliar. Para 16 t | 0.0200 | 58.08 | 1.16 |
| MT01060015 | m³ | Hormigón C20/25 de cualquier consistencia y cualquier tamaño máximo de árido | 0.0600 | 72.13 | 4.33 |
| MT01070010 | m³ | Mortero M-80 | 0.0030 | 69.95 | 0.21 |
| MT10010225 | m | Bajante prefabricada de 0,50 m de ancho (material; 31/03/2009) | 1.0000 | 26.8 | 26.80 |
|  |  | Total |  |  | 35.66 |

Claves: junta, superficie, mortero, remate, bajante, interior, prefabricado, hormigón, asiento, EXCAVACIÓN, preparación, suministro, transporte

**430.0040** m BAJANTE PREFABRICADA DE HORMIGÓN DE 0,60 m DE ANCHO INTERIOR
Precio: 39.15
BAJANTE PREFABRICADA DE HORMIGÓN DE 0,60 m DE ANCHO INTERIOR i/SUMINISTRO,TRANSPORTE, EXCAVACIÓN , PREPARACIÓN DE LA SUPERFICIE DE ASIENTO REJUNTADO CON HORMIGÓN O MORTERO Y P.P. DE EMBOCADURAS Y REMATES

| Código | Ud | Descripción | Rendimiento | Precio | Importe |
|---|---|---|---|---|---|
| MO00000002 | h | Capataz | 0.0200 | 21.98 | 0.44 |
| MO00000003 | h | Oficial 1ª | 0.0400 | 21.51 | 0.86 |
| MO00000004 | h | Oficial 2ª | 0.0500 | 20.84 | 1.04 |
| Q040201A01 | h | Retrocargadoras sobre ruedas. De 60 kW de potencia | 0.0200 | 40.8 | 0.82 |
| Q060201A01 | h | Camión. Con caja fija y grúa auxiliar. Para 16 t | 0.0200 | 58.08 | 1.16 |
| MT01060015 | m³ | Hormigón C20/25 de cualquier consistencia y cualquier tamaño máximo de árido | 0.0700 | 72.13 | 5.05 |
| MT01070010 | m³ | Mortero M-80 | 0.0030 | 69.95 | 0.21 |
| MT10010230 | m | Bajante prefabricada de 0,60 m de ancho (material) | 1.0000 | 29.57 | 29.57 |
|  |  | Total |  |  | 39.15 |

Claves: hormigón, junta, prefabricado, EXCAVACIÓN, remate, transporte, mortero, preparación, asiento, superficie, bajante, suministro, interior

**430.0050** m BAJANTE PREFABRICADA DE HORMIGÓN DE 0,70 m DE ANCHO INTERIOR
Precio: 43.31
BAJANTE PREFABRICADA DE HORMIGÓN DE 0,70 m DE ANCHO INTERIOR i/SUMINISTRO,TRANSPORTE, EXCAVACIÓN , PREPARACIÓN DE LA SUPERFICIE DE ASIENTO REJUNTADO CON HORMIGÓN O MORTERO Y P.P. DE EMBOCADURAS Y REMATES

| Código | Ud | Descripción | Rendimiento | Precio | Importe |
|---|---|---|---|---|---|
| MO00000002 | h | Capataz | 0.0200 | 21.98 | 0.44 |
| MO00000003 | h | Oficial 1ª | 0.0400 | 21.51 | 0.86 |
| MO00000004 | h | Oficial 2ª | 0.0500 | 20.84 | 1.04 |
| Q040201A01 | h | Retrocargadoras sobre ruedas. De 60 kW de potencia | 0.0200 | 40.8 | 0.82 |
| Q060201A01 | h | Camión. Con caja fija y grúa auxiliar. Para 16 t | 0.0200 | 58.08 | 1.16 |
| MT01060015 | m³ | Hormigón C20/25 de cualquier consistencia y cualquier tamaño máximo de árido | 0.0800 | 72.13 | 5.77 |
| MT01070010 | m³ | Mortero M-80 | 0.0100 | 69.95 | 0.70 |
| MT10010235 | m | Bajante prefabricada de 0,70 m de ancho (material; 01/10/2009) | 1.0000 | 32.52 | 32.52 |
|  |  | Total |  |  | 43.31 |

Claves: hormigón, preparación, transporte, superficie, bajante, mortero, interior, suministro, remate, EXCAVACIÓN, junta, prefabricado, asiento

**430.0060** m BAJANTE ESCALONADA DE 1,00 m ANCHO INTERIOR
Precio: 222.52
BAJANTE ESCALONADA DE HORMIGÓN C20/25 EJECUTADA "IN SITU" DE 1,00 m ANCHO INTERIOR PARA TALUDES DE HASTA 2H/3V i/ENCOFRADO Y EXCAVACIÓN DEFINIDA EN PLANOS DE PROYECTO

| Código | Ud | Descripción | Rendimiento | Precio | Importe |
|---|---|---|---|---|---|
| MO00000002 | h | Capataz | 0.3500 | 21.98 | 7.69 |
| MO00000003 | h | Oficial 1ª | 1.2500 | 21.51 | 26.89 |
| MO00000004 | h | Oficial 2ª | 2.5000 | 20.84 | 52.10 |
| Q040201A01 | h | Retrocargadoras sobre ruedas. De 60 kW de potencia | 0.3600 | 40.8 | 14.69 |
| Q060203A01 | h | Camión. Con caja basculante 4x4. De 221 kW de potencia | 0.3600 | 78.93 | 28.41 |
| Q081100A01 | h | Vibradores de hormigones. De 36 mm de diámetro (maquinaria; 17/03/2014) | 0.1100 | 0.38 | 0.04 |
| Q081101A10 | h | Convertidores y grupos electrógenos de alta frecuencia para vibradores de hormigón (4,9 kW de potencia) (maquinaria; 29/04/2014) | 0.1100 | 1.36 | 0.15 |
| MT01060015 | m³ | Hormigón C20/25 de cualquier consistencia y cualquier tamaño máximo de árido | 1.2400 | 72.13 | 89.44 |
| MT01100320 | kg | Clavos de acero | 0.6900 | 1.27 | 0.88 |
| MT01120001 | m | Amortización de tablón de madera de pino para 10 usos (material) | 2.0000 | 0.39 | 0.78 |
| MT01120005 | m² | Amortización de tablón de madera de pino de 22 mm plano para 10 usos (material) | 0.8600 | 1.25 | 1.08 |
| MT01120050 | l | Desencofrante | 0.2100 | 1.75 | 0.37 |
|  |  | Total |  |  | 222.52 |

Claves: interior, ejecución, bajante, escalón, plano, hormigón, EXCAVACIÓN, proyección, masa, encofrar

**430.0070** m BAJANTE ESCALONADA DE 1,80 m ANCHO INTERIOR
Precio: 380.85
BAJANTE ESCALONADA DE HORMIGÓN C20/25 EJECUTADA "IN SITU" DE 1,80 m ANCHO INTERIOR PARA TALUDES DE HASTA 2H/3V i/ENCOFRADO Y EXCAVACIÓN DEFINIDA EN PLANOS DE PROYECTO

| Código | Ud | Descripción | Rendimiento | Precio | Importe |
|---|---|---|---|---|---|
| MO00000002 | h | Capataz | 1.0000 | 21.98 | 21.98 |
| MO00000003 | h | Oficial 1ª | 2.0000 | 21.51 | 43.02 |
| MO00000004 | h | Oficial 2ª | 3.0000 | 20.84 | 62.52 |
| Q040201A01 | h | Retrocargadoras sobre ruedas. De 60 kW de potencia | 0.6000 | 40.8 | 24.48 |
| Q060203A01 | h | Camión. Con caja basculante 4x4. De 221 kW de potencia | 0.6000 | 78.93 | 47.36 |
| Q081100A01 | h | Vibradores de hormigones. De 36 mm de diámetro | 0.1700 | 0.38 | 0.06 |
| Q081101A10 | h | Convertidores y grupos electrógenos de alta frecuencia para vibradores de hormigón (4,9 kW de potencia) | 0.1700 | 1.36 | 0.23 |
| MT01060015 | m³ | Hormigón C20/25 de cualquier consistencia y cualquier tamaño máximo de árido | 2.4500 | 72.13 | 176.72 |
| MT01100320 | kg | Clavos de acero | 1.2600 | 1.27 | 1.60 |
| MT01120001 | m | Amortización de tablón de madera de pino para 10 usos | 2.5000 | 0.39 | 0.98 |
| MT01120005 | m² | Amortización de tablón de madera de pino de 22 mm plano para 10 usos | 1.1500 | 1.25 | 1.44 |
| MT01120050 | l | Desencofrante | 0.2600 | 1.75 | 0.46 |
|  |  | Total |  |  | 380.85 |

Claves: interior, ejecución, masa, escalón, plano, encofrar, bajante, EXCAVACIÓN, proyección, hormigón

**430.0080** ud TAPA DE HORMIGÓN PREFABRICADO PARA ARQUETA, I/SUMINISTRO, TRANSPORTE Y COLOCACIÓN. (17/04/2012)
Precio: 22.54

| Código | Ud | Descripción | Rendimiento | Precio | Importe |
|---|---|---|---|---|---|
| MO00000002 | h | Capataz | 0.0020 | 21.98 | 0.04 |
| MO00000003 | h | Oficial 1ª | 0.0100 | 21.51 | 0.22 |
| MO00000004 | h | Oficial 2ª | 0.0200 | 20.84 | 0.42 |
| Q060201A01 | h | Camión. Con caja fija y grúa auxiliar. Para 16 t | 0.1000 | 58.08 | 5.81 |
| MT10030010 | m² | Tapa de hormigón armado para arqueta (material; 16/06/2021) | 1.0500 | 15.29 | 16.05 |
|  |  | Total |  |  | 22.54 |

**430.0090** ud TAPA DE ACERO, TIPO REJILLA PARA ARQUETA, I/SUMINISTRO, TRANSPORTE Y COLOCACIÓN. (17/04/2012)
Precio: 55.64

| Código | Ud | Descripción | Rendimiento | Precio | Importe |
|---|---|---|---|---|---|
| MO00000002 | h | Capataz | 0.0040 | 21.98 | 0.09 |
| MO00000003 | h | Oficial 1ª | 0.0200 | 21.51 | 0.43 |
| MO00000004 | h | Oficial 2ª | 0.0400 | 20.84 | 0.83 |
| MT10030015 | m² | Rejilla acero sistema tramex, incluso anclajes (material; 29/06/2021) | 1.0500 | 51.7 | 54.29 |
|  |  | Total |  |  | 55.64 |

**430.0100** ud MARCO CIRCULAR DE FUNDICIÓN DÚCTIL PARA POZO DE REGISTRO Y TAPA ABATIBLE, PASO LIBRE DE 600 MM DE DIÁMETRO Y CLASE D400 SEGÚN NO (17/04/2012)
Precio: 102.76
MARCO CIRCULAR DE FUNDICIÓN DÚCTIL PARA POZO DE REGISTRO Y TAPA ABATIBLE, PASO LIBRE DE 600 MM DE DIÁMETRO Y CLASE D400 SEGÚN NORMA UNE-EN 124, COLOCADO CON MORTERO

| Código | Ud | Descripción | Rendimiento | Precio | Importe |
|---|---|---|---|---|---|
| MO00000002 | h | Capataz | 0.0500 | 21.98 | 1.10 |
| MO00000003 | h | Oficial 1ª | 0.2500 | 21.51 | 5.38 |
| MO00000004 | h | Oficial 2ª | 0.5000 | 20.84 | 10.42 |
| MT10030020 | ud | Marco circular de fundición dúctil para pozo de registro y tapa abatible, paso libre de 600 mm de diámetro y clase D400 según norma UNE-EN 124, colocado con mortero (material; 29/06/2021) | 1.0000 | 85.86 | 85.86 |
|  |  | Total |  |  | 102.76 |

### 02.05 ENCACHADO DE PIEDRA

**660.0010** m² ENCACHADO DE PIEDRA
Precio: 24.52
ENCACHADO DE PIEDRA EJECUTADO MEDIANTE PIEDRA DE CANTERA PARA ENCACHADO , HORMIGÓN C20/25 Y MORTERO DE CEMENTO PORTLAND MCP-5 DE DOSIFICACIÓN 1:4 SIN INCLUIR ARMADURAS

| Código | Ud | Descripción | Rendimiento | Precio | Importe |
|---|---|---|---|---|---|
| MO00000002 | h | Capataz | 0.0400 | 21.98 | 0.88 |
| MO00000003 | h | Oficial 1ª | 0.0800 | 21.51 | 1.72 |
| MO00000004 | h | Oficial 2ª | 0.2000 | 20.84 | 4.17 |
| Q060201A01 | h | Camión. Con caja fija y grúa auxiliar. Para 16 t | 0.1200 | 58.08 | 6.97 |
| MT01030030 | m³ | Piedra de cantera para encachado (material) | 0.3000 | 16.1 | 4.83 |
| MT01060015 | m³ | Hormigón C20/25 de cualquier consistencia y cualquier tamaño máximo de árido | 0.0500 | 72.13 | 3.61 |
| MT01070005 | m³ | Mortero de cemento portland, MCP-5, de dosificación 1:4 (material) | 0.0300 | 77.67 | 2.33 |
| MT01010001 | m³ | Agua | 0.0100 | 0.58 | 0.01 |
|  |  | Total |  |  | 24.52 |

Claves: encachado, mortero, ejecución, piedra, masa, cantera, hormigón, cemento, dosificación

### 02.06 PATE DE ACERO

**418.0010** ud PATE DE ACERO REVESTIDO CON POLIPROPILENO
Precio: 6.73

| Código | Ud | Descripción | Rendimiento | Precio | Importe |
|---|---|---|---|---|---|
| MO00000004 | h | Oficial 2ª | 0.1000 | 20.84 | 2.08 |
| MT10030001 | ud | Peldaño de polipropileno armado de 300 x 300 x 300 mm (material; 29/06/2021) | 1.0000 | 4.57 | 4.57 |
| MT01070010 | m³ | Mortero M-80 | 0.0010 | 69.95 | 0.07 |
| MT01010001 | m³ | Agua | 0.0120 | 0.58 | 0.01 |
|  |  | Total |  |  | 6.73 |

Claves: revestir, polipropileno, acero

### 02.07 VARIOS DRENAJE

**413.0010** m CAZ DE HORMIGÓN PREFABRICADO
Precio: 49.74
CAZ DE HORMIGÓN PREFABRICADO DE HASTA DIÁMETRO DE 300 mm i/ SUMINISTRO DEL CAZ Y TRANSPORTE A LUGAR DE EMPLEO, EXCAVACIÓN , AGOTAMIENTO, Y ENTIBACIÓN SI FUESE NECESARIO, CARGA Y TRANSPORTE DE PRODUCTOS SOBRANTES A VERTEDERO, NIVELACIÓN Y PREPARACIÓN DE LECHO DE ASIENTO Y PERFILADO.

| Código | Ud | Descripción | Rendimiento | Precio | Importe |
|---|---|---|---|---|---|
| MO00000002 | h | Capataz | 0.1800 | 21.98 | 3.96 |
| MO00000003 | h | Oficial 1ª | 0.0900 | 21.51 | 1.94 |
| MO00000004 | h | Oficial 2ª | 0.1800 | 20.84 | 3.75 |
| Q020001A10 | h | Bomba sumergible. Para aguas sucias, motor eléctrico. De 2,5 kW de potencia | 0.0300 | 1.05 | 0.03 |
| Q050000A05 | h | Compactadores de conducción manual. Bandejas vibrantes. De 400 kg de masa (maquinaria; 17/04/2012) | 0.0300 | 4.75 | 0.14 |
| Q040201A01 | h | Retrocargadoras sobre ruedas. De 60 kW de potencia | 0.0300 | 40.8 | 1.22 |
| MT10020005 | m | Caz prefabricado (material; 29/09/2011) | 1.0000 | 33.3 | 33.30 |
| MT01010001 | m³ | Agua | 0.0100 | 0.58 | 0.01 |
| MT01070005 | m³ | Mortero de cemento portland, MCP-5, de dosificación 1:4 | 0.0010 | 77.67 | 0.08 |
| MT01060015 | m³ | Hormigón C20/25 de cualquier consistencia y cualquier tamaño máximo de árido | 0.0700 | 72.13 | 5.05 |
| MT01120045 | m³ | Madera para encofrar (material) | 0.0010 | 211.52 | 0.21 |
| MT01120040 | kg | Materiales auxiliares para encofrar (material) | 0.0200 | 1.25 | 0.03 |
| MT01120050 | l | Desencofrante | 0.0100 | 1.75 | 0.02 |
|  |  | Total |  |  | 49.74 |

**413.0030** m DREN CALIFORNIANO FORMADO POR TUBO DE PVC DE DIÁMETRO DE HASTA 75 mm RANURADO PARA DRENAJE EN TALUD DE DESMONTE i/SUMINISTRO TRANSPORTE A
Precio: 27.24
DREN CALIFORNIANO FORMADO POR TUBO DE PVC DE DIÁMETRO DE HASTA 75 mm RANURADO PARA DRENAJE EN TALUD DE DESMONTE i/SUMINISTRO TRANSPORTE A OBRA PERFORACIÓN Y TODOS LOS MATERIALES Y MEDIOS NECESARIOS PARA LA COMPLETA EJECUCIÓN DE LA UNIDAD

| Código | Ud | Descripción | Rendimiento | Precio | Importe |
|---|---|---|---|---|---|
| MO00000002 | h | Capataz | 0.0100 | 21.98 | 0.22 |
| MO00000003 | h | Oficial 1ª | 0.1400 | 21.51 | 3.01 |
| MO00000004 | h | Oficial 2ª | 0.1400 | 20.84 | 2.92 |
| Q060201A01 | h | Camión. Con caja fija y grúa auxiliar. Para 16 t | 0.1400 | 58.08 | 8.13 |
| Q030002F10 | h | Carros perforadores. Equipos neumáticos con martillo en fondo. De 105 a 165 mm de diámetro. (maquinaria; 29/04/2014) | 0.1250 | 78.5 | 9.81 |
| MT05050015 | m² | Suministro de geotextil no tejido tipo 4 (material; 17/02/2010) | 0.2400 | 1.22 | 0.29 |
| MT10010040 | m | Tubo ranurado de PVC Ø 75 mm (material) | 1.0000 | 2.86 | 2.86 |
|  |  | Total |  |  | 27.24 |

Claves: drenaje, material, equipamiento, diámetro, perforación

**332.1000** m³ RELLENO EN ZANJA PARA DRENAJE CON MATERIAL GRANULAR DEL TIPO GRAVA SILÍCEA DE 20 A 40 mm DE GRANULOMETRÍA Y FIELTRO DE POLIPROPI
Precio: 20.98
RELLENO EN ZANJA PARA DRENAJE CON MATERIAL GRANULAR DEL TIPO GRAVA SILÍCEA DE 20 A 40 mm DE GRANULOMETRÍA Y FIELTRO DE POLIPROPILENO CON UN PESO MÍNIMO DE 80g/m2 PARA TODAS LAS PERMEABILIDADES

| Código | Ud | Descripción | Rendimiento | Precio | Importe |
|---|---|---|---|---|---|
| MO00000002 | h | Capataz | 0.0100 | 21.98 | 0.22 |
| MO00000004 | h | Oficial 2ª | 0.2400 | 20.84 | 5.00 |
| Q040201A01 | h | Retrocargadoras sobre ruedas. De 60 kW de potencia | 0.0600 | 40.8 | 2.45 |
| MT01030020 | m³ | Grava silícea de 20 a 40 mm | 1.0000 | 11 | 11.00 |
| MT03050040 | kg | Macrofibra estructural de polipropileno de 50 mm de longitud desarrollada y 0,70 mm (material; 14/01/2011) | 0.6200 | 3.72 | 2.31 |
|  |  | Total |  |  | 20.98 |

Claves: granular, polipropileno, relleno, fieltro, material, permeabilidad, peso, zanja, grava, drenaje, granulometría

## 03 ESTRUCTURAS

### 03.01 VIGAS, MARCOS Y MUROS PREFABRICADOS

#### 03.01.01 MUROS DE SUELO REFORZADO

**630.0010** m² MURO DE ESCAMAS PREFABRICADAS DE HORMIGÓN DE MENOS DE 6 m DE ALTURA
Precio: 165.58
MURO DE ESCAMAS PREFABRICADAS DE HORMIGÓN Y ARMADURAS DE ACERO GALVANIZADO O
SINTÉTICAS H<=6 m i/ HORMIGÓN DE REGLAJE, JUNTAS, FLEJES, P.P. DE RELLENO DE SUELO
REFORZADO Y CIMENTACIÓN.

| Código | Ud | Descripción | Rendimiento | Precio | Importe |
|---|---|---|---|---|---|
| MO00000002 | h | Capataz | 0.0870 | 21.98 | 1.91 |
| MO00000003 | h | Oficial 1ª | 0.2000 | 21.51 | 4.30 |
| MO00000004 | h | Oficial 2ª | 0.4310 | 20.84 | 8.98 |
| Q140000A05 | h | Grúa autopropulsada (sin accesorios). Grúas todoterreno (desplazamiento lento). Para carga máxima de 30 t | 0.1650 | 95.03 | 15.68 |
| MT02040020 | m² | Muro de escamas prefabricado de menos de 6 m de alto i/juntas y flejes (material; 17/07/2009) | 1.0000 | 87.91 | 87.91 |
| MT01060015 | m³ | Hormigón C20/25 de cualquier consistencia y cualquier tamaño máximo de árido | 0.0150 | 72.13 | 1.08 |
| AUX332.0100 | m³ | RELLENO LOCALIZADO EN TRASDÓS DE MURO DE ESCAMAS PREFABRICADAS (17/04/2012) | 4.5000 | 10.16 | 45.72 |
|  |  | Total |  |  | 165.58 |

**630.0020** m² MURO DE ESCAMAS PREFABRICADAS DE HORMIGÓN DE 6 m A 12 m DE ALTURA
Precio: 209.1
MURO DE ESCAMAS PREFABRICADAS DE HORMIGÓN Y ARMADURAS DE ACERO GALVANIZADO O SINTÉTICAS 6 m < H <= 12 m i/ HORMIGÓN DE REGLAJE, JUNTAS, FLEJES, P.P. DE RELLENO DE SUELO REFORZADO Y CIMENTACIÓN.

| Código | Ud | Descripción | Rendimiento | Precio | Importe |
|---|---|---|---|---|---|
| MO00000002 | h | Capataz | 0.0970 | 21.98 | 2.13 |
| MO00000003 | h | Oficial 1ª | 0.2240 | 21.51 | 4.82 |
| MO00000004 | h | Oficial 2ª | 0.4850 | 20.84 | 10.11 |
| Q140000A10 | h | Grúa autopropulsada (sin accesorios). Grúas todoterreno (desplazamiento lento). Para carga máxima de 55 t (maquinaria; 17/03/2014) | 0.1700 | 124.54 | 21.17 |
| MT02040025 | m² | Muro de escamas prefabricado de 6 m a 12 m de alto i/juntas y flejes (material; 17/07/2009) | 1.0000 | 116.45 | 116.45 |
| MT01060015 | m³ | Hormigón C20/25 de cualquier consistencia y cualquier tamaño máximo de árido | 0.0150 | 72.13 | 1.08 |
| AUX332.0100 | m³ | RELLENO LOCALIZADO EN TRASDÓS DE MURO DE ESCAMAS PREFABRICADAS | 5.2500 | 10.16 | 53.34 |
|  |  | Total |  |  | 209.1 |

**630.0030** m² MURO DE ESCAMAS PREFABRICADAS DE HORMIGÓN DE 12 m A 18 m DE ALTURA
Precio: 277.32
MURO DE ESCAMAS PREFABRICADAS DE HORMIGÓN Y ARMADURAS DE ACERO GALVANIZADO O SINTÉTICAS 12 m < H <= 18 m i/ HORMIGÓN DE REGLAJE, JUNTAS, FLEJES, P.P. DE RELLENO DE SUELO REFORZADO Y CIMENTACIÓN.

| Código | Ud | Descripción | Rendimiento | Precio | Importe |
|---|---|---|---|---|---|
| MO00000002 | h | Capataz | 0.1110 | 21.98 | 2.44 |
| MO00000003 | h | Oficial 1ª | 0.2520 | 21.51 | 5.42 |
| MO00000004 | h | Oficial 2ª | 0.5490 | 20.84 | 11.44 |
| Q140000A15 | h | Grúa autopropulsada (sin accesorios). Grúas todoterreno (desplazamiento lento). Para carga máxima de 80 t (maquinaria; 17/04/2012) | 0.1950 | 162.09 | 31.61 |
| MT02040030 | m² | Muro de escamas prefabricado de 12 m a 18 m de alto i/ juntas y flejes (material; 17/07/2009) | 1.0000 | 159.29 | 159.29 |
| MT01060015 | m³ | Hormigón C20/25 de cualquier consistencia y cualquier tamaño máximo de árido | 0.0150 | 72.13 | 1.08 |
| AUX332.0100 | m³ | RELLENO LOCALIZADO EN TRASDÓS DE MURO DE ESCAMAS PREFABRICADAS | 6.5000 | 10.16 | 66.04 |
|  |  | Total |  |  | 277.32 |

**630.0040** m² MURO DE ESCAMAS PREFABRICADAS DE HORMIGÓN DE 18 m A 24 m DE ALTURA
Precio: 375.47
MURO DE ESCAMAS PREFABRICADAS DE HORMIGÓN Y ARMADURAS DE ACERO GALVANIZADO O SINTÉTICAS 18 m < H <= 24 m i/ HORMIGÓN DE REGLAJE, JUNTAS, FLEJES, P.P. DE RELLENO DE SUELO REFORZADO Y CIMENTACIÓN.

| Código | Ud | Descripción | Rendimiento | Precio | Importe |
|---|---|---|---|---|---|
| MO00000002 | h | Capataz | 0.1340 | 21.98 | 2.95 |
| MO00000003 | h | Oficial 1ª | 0.3050 | 21.51 | 6.56 |
| MO00000004 | h | Oficial 2ª | 0.6620 | 20.84 | 13.80 |
| Q140000A15 | h | Grúa autopropulsada (sin accesorios). Grúas todoterreno (desplazamiento lento). Para carga máxima de 80 t | 0.2100 | 162.09 | 34.04 |
| MT02040035 | m² | Muro de escamas prefabricado de 18 m a 24 m de alto i/juntas y flejes (material; 17/07/2009) | 1.0000 | 225.6 | 225.60 |
| MT01060015 | m³ | Hormigón C20/25 de cualquier consistencia y cualquier tamaño máximo de árido | 0.0150 | 72.13 | 1.08 |
| AUX332.0100 | m³ | RELLENO LOCALIZADO EN TRASDÓS DE MURO DE ESCAMAS PREFABRICADAS | 9.0000 | 10.16 | 91.44 |
|  |  | Total |  |  | 375.47 |

#### 03.01.02 VIGAS PREFABRICADAS TIPO ARTESA

**614.0010** m VIGA PREFABRICADA PRETENSADA TIPO ARTESA DE H=90 cm
Precio: 1286.31
VIGA PREFABRICADA PRETENSADA TIPO ARTESA DE H=90 cm i/ TRANSPORTE, COLOCACIÓN Y TODOS LOS MATERIALES Y MEDIOS NECESARIOS PARA LA CORRECTA EJECUCIÓN DE LA UNIDAD DE OBRA.

| Código | Ud | Descripción | Rendimiento | Precio | Importe |
|---|---|---|---|---|---|
| MO00000002 | h | Capataz | 0.0380 | 21.98 | 0.84 |
| MO00000003 | h | Oficial 1ª | 0.2000 | 21.51 | 4.30 |
| MO00000004 | h | Oficial 2ª | 0.3000 | 20.84 | 6.25 |
| Q140000B10 | h | Grúas de carretera (desplazamiento rápido) hasta 100 t. Para carga máxima de 100 t | 0.2000 | 174.58 | 34.92 |
| MT03020060 | m | Viga prefabricada tipo artesa de 90 cm (material) | 1.0000 | 1240 | 1240.00 |
|  |  | Total |  |  | 1286.31 |

**614.0020** m VIGA PREFABRICADA PRETENSADA TIPO ARTESA DE H=100 cm
Precio: 1331.94
VIGA PREFABRICADA PRETENSADA TIPO ARTESA DE H=100 cm i/ TRANSPORTE, COLOCACIÓN Y TODOS LOS MATERIALES Y MEDIOS NECESARIOS PARA LA CORRECTA EJECUCIÓN DE LA UNIDAD DE OBRA.

| Código | Ud | Descripción | Rendimiento | Precio | Importe |
|---|---|---|---|---|---|
| MO00000002 | h | Capataz | 0.0410 | 21.98 | 0.90 |
| MO00000003 | h | Oficial 1ª | 0.2100 | 21.51 | 4.52 |
| MO00000004 | h | Oficial 2ª | 0.3100 | 20.84 | 6.46 |
| Q140000B10 | h | Grúas de carretera (desplazamiento rápido) hasta 100 t. Para carga máxima de 100 t | 0.2100 | 174.58 | 36.66 |
| MT03020065 | m | Viga prefabricada tipo artesa de 100 cm (material) | 1.0000 | 1283.4 | 1283.40 |
|  |  | Total |  |  | 1331.94 |

**614.0030** m VIGA PREFABRICADA PRETENSADA TIPO ARTESA DE H=120 cm
Precio: 1381.9
VIGA PREFABRICADA PRETENSADA TIPO ARTESA DE H=120 cm i/ TRANSPORTE, COLOCACIÓN Y TODOS LOS MATERIALES Y MEDIOS NECESARIOS PARA LA CORRECTA EJECUCIÓN DE LA UNIDAD DE OBRA.

| Código | Ud | Descripción | Rendimiento | Precio | Importe |
|---|---|---|---|---|---|
| MO00000002 | h | Capataz | 0.0430 | 21.98 | 0.95 |
| MO00000003 | h | Oficial 1ª | 0.2400 | 21.51 | 5.16 |
| MO00000004 | h | Oficial 2ª | 0.3400 | 20.84 | 7.09 |
| Q140000B10 | h | Grúas de carretera (desplazamiento rápido) hasta 100 t. Para carga máxima de 100 t | 0.2400 | 174.58 | 41.90 |
| MT03020070 | m | Viga prefabricada tipo artesa de 120 cm (material) | 1.0000 | 1326.8 | 1326.80 |
|  |  | Total |  |  | 1381.9 |

**614.0040** m VIGA PREFABRICADA PRETENSADA TIPO ARTESA DE H=140 cm
Precio: 1445.3
VIGA PREFABRICADA PRETENSADA TIPO ARTESA DE H=140 cm i/ TRANSPORTE, COLOCACIÓN Y TODOS LOS MATERIALES Y MEDIOS NECESARIOS PARA LA CORRECTA EJECUCIÓN DE LA UNIDAD DE OBRA.

| Código | Ud | Descripción | Rendimiento | Precio | Importe |
|---|---|---|---|---|---|
| MO00000002 | h | Capataz | 0.0470 | 21.98 | 1.03 |
| MO00000003 | h | Oficial 1ª | 0.2700 | 21.51 | 5.81 |
| MO00000004 | h | Oficial 2ª | 0.3700 | 20.84 | 7.71 |
| Q140000C05 | h | Grúas de carretera (desplazamiento rápido) de 101 t a 220 t. Para carga máxima de 180 t (maquinaria; 17/04/2012) | 0.2700 | 224.26 | 60.55 |
| MT03020075 | m | Viga prefabricada tipo artesa de 140 cm (material) | 1.0000 | 1370.2 | 1370.20 |
|  |  | Total |  |  | 1445.3 |

**614.0050** m VIGA PREFABRICADA PRETENSADA TIPO ARTESA DE H=160 cm
Precio: 1496.77
VIGA PREFABRICADA PRETENSADA TIPO ARTESA DE H=160 cm i/ TRANSPORTE, COLOCACIÓN Y TODOS LOS MATERIALES Y MEDIOS NECESARIOS PARA LA CORRECTA EJECUCIÓN DE LA UNIDAD DE OBRA.

| Código | Ud | Descripción | Rendimiento | Precio | Importe |
|---|---|---|---|---|---|
| MO00000002 | h | Capataz | 0.0500 | 21.98 | 1.10 |
| MO00000003 | h | Oficial 1ª | 0.3000 | 21.51 | 6.45 |
| MO00000004 | h | Oficial 2ª | 0.4000 | 20.84 | 8.34 |
| Q140000C05 | h | Grúas de carretera (desplazamiento rápido) de 101 t a 220 t. Para carga máxima de 180 t | 0.3000 | 224.26 | 67.28 |
| MT03020080 | m | Viga prefabricada tipo artesa de 160 cm (material) | 1.0000 | 1413.6 | 1413.60 |
|  |  | Total |  |  | 1496.77 |

**614.0060** m VIGA PREFABRICADA PRETENSADA TIPO ARTESA DE H=180 cm
Precio: 1548.34
VIGA PREFABRICADA PRETENSADA TIPO ARTESA DE H=180 cm i/ TRANSPORTE, COLOCACIÓN Y TODOS LOS MATERIALES Y MEDIOS NECESARIOS PARA LA CORRECTA EJECUCIÓN DE LA UNIDAD DE OBRA.

| Código | Ud | Descripción | Rendimiento | Precio | Importe |
|---|---|---|---|---|---|
| MO00000002 | h | Capataz | 0.0580 | 21.98 | 1.27 |
| MO00000003 | h | Oficial 1ª | 0.3300 | 21.51 | 7.10 |
| MO00000004 | h | Oficial 2ª | 0.4300 | 20.84 | 8.96 |
| Q140000C05 | h | Grúas de carretera (desplazamiento rápido) de 101 t a 220 t. Para carga máxima de 180 t | 0.3300 | 224.26 | 74.01 |
| MT03020085 | m | Viga prefabricada tipo artesa de 180 cm (material) | 1.0000 | 1457 | 1457.00 |
|  |  | Total |  |  | 1548.34 |

**614.0070** m VIGA PREFABRICADA PRETENSADA TIPO ARTESA DE H=200 cm
Precio: 1625.79
VIGA PREFABRICADA PRETENSADA TIPO ARTESA DE H=200 cm i/ TRANSPORTE, COLOCACIÓN Y TODOS LOS MATERIALES Y MEDIOS NECESARIOS PARA LA CORRECTA EJECUCIÓN DE LA UNIDAD DE OBRA.

| Código | Ud | Descripción | Rendimiento | Precio | Importe |
|---|---|---|---|---|---|
| MO00000002 | h | Capataz | 0.0640 | 21.98 | 1.41 |
| MO00000003 | h | Oficial 1ª | 0.3600 | 21.51 | 7.74 |
| MO00000004 | h | Oficial 2ª | 0.4600 | 20.84 | 9.59 |
| Q140000C05 | h | Grúas de carretera (desplazamiento rápido) de 101 t a 220 t. Para carga máxima de 180 t | 0.3650 | 224.26 | 81.85 |
| MT03020090 | m | Viga prefabricada tipo artesa de 200 cm (material) | 1.0000 | 1525.2 | 1525.20 |
|  |  | Total |  |  | 1625.79 |

**614.0080** m VIGA PREFABRICADA PRETENSADA TIPO ARTESA DE H=220 cm
Precio: 1846.26
VIGA PREFABRICADA PRETENSADA TIPO ARTESA DE H=220 cm i/ TRANSPORTE, COLOCACIÓN Y TODOS LOS MATERIALES Y MEDIOS NECESARIOS PARA LA CORRECTA EJECUCIÓN DE LA UNIDAD DE OBRA.

| Código | Ud | Descripción | Rendimiento | Precio | Importe |
|---|---|---|---|---|---|
| MO00000002 | h | Capataz | 0.0700 | 21.98 | 1.54 |
| MO00000003 | h | Oficial 1ª | 0.4000 | 21.51 | 8.60 |
| MO00000004 | h | Oficial 2ª | 0.5000 | 20.84 | 10.42 |
| Q140000C05 | h | Grúas de carretera (desplazamiento rápido) de 101 t a 220 t. Para carga máxima de 180 t | 0.4000 | 224.26 | 89.70 |
| MT03020095 | m | Viga prefabricada tipo artesa de 220 cm (material) | 1.0000 | 1736 | 1736.00 |
|  |  | Total |  |  | 1846.26 |

**614.0090** m VIGA PREFABRICADA PRETENSADA ARTESA TIPO MONOCAJÓN DE H=90 cm
Precio: 1853.4
VIGA PREFABRICADA PRETENSADA ARTESA TIPO MONOCAJÓN DE H=90 cm, ANCHO DE LOSA INFERIOR > 3 m i/ TRANSPORTE, COLOCACIÓN Y TODOS LOS MATERIALES Y MEDIOS NECESARIOS PARA LA CORRECTA EJECUCIÓN DE LA UNIDAD DE OBRA.

| Código | Ud | Descripción | Rendimiento | Precio | Importe |
|---|---|---|---|---|---|
| MO00000002 | h | Capataz | 0.0760 | 21.98 | 1.67 |
| MO00000003 | h | Oficial 1ª | 0.4000 | 21.51 | 8.60 |
| MO00000004 | h | Oficial 2ª | 0.6000 | 20.84 | 12.50 |
| Q140000B10 | h | Grúas de carretera (desplazamiento rápido) hasta 100 t. Para carga máxima de 100 t | 0.4000 | 174.58 | 69.83 |
| MT03020195 | m | Viga prefabricada tipo artesa monocajón de 90 cm de canto (material) | 1.0000 | 1760.8 | 1760.80 |
|  |  | Total |  |  | 1853.4 |

**614.0100** m VIGA PREFABRICADA PRETENSADA ARTESA TIPO MONOCAJÓN DE H=120 cm
Precio: 1932.98
VIGA PREFABRICADA PRETENSADA ARTESA TIPO MONOCAJÓN DE H=120 cm, ANCHO DE LOSA INFERIOR > 3 m i/ TRANSPORTE, COLOCACIÓN Y TODOS LOS MATERIALES Y MEDIOS NECESARIOS PARA LA CORRECTA EJECUCIÓN DE LA UNIDAD DE OBRA.

| Código | Ud | Descripción | Rendimiento | Precio | Importe |
|---|---|---|---|---|---|
| MO00000002 | h | Capataz | 0.0860 | 21.98 | 1.89 |
| MO00000003 | h | Oficial 1ª | 0.4800 | 21.51 | 10.32 |
| MO00000004 | h | Oficial 2ª | 0.6800 | 20.84 | 14.17 |
| Q140000B10 | h | Grúas de carretera (desplazamiento rápido) hasta 100 t. Para carga máxima de 100 t | 0.4800 | 174.58 | 83.80 |
| MT03020200 | m | Viga prefabricada tipo artesa monocajón de 120 cm de canto (material) | 1.0000 | 1822.8 | 1822.80 |
|  |  | Total |  |  | 1932.98 |

**614.0110** m VIGA PREFABRICADA PRETENSADA ARTESA TIPO MONOCAJÓN DE H=140 cm
Precio: 2132.18
VIGA PREFABRICADA PRETENSADA ARTESA TIPO MONOCAJÓN DE H=140 cm, ANCHO DE LOSA INFERIOR > 3 m i/ TRANSPORTE, COLOCACIÓN Y TODOS LOS MATERIALES Y MEDIOS NECESARIOS PARA LA CORRECTA EJECUCIÓN DE LA UNIDAD DE OBRA.

| Código | Ud | Descripción | Rendimiento | Precio | Importe |
|---|---|---|---|---|---|
| MO00000002 | h | Capataz | 0.0940 | 21.98 | 2.07 |
| MO00000003 | h | Oficial 1ª | 0.5400 | 21.51 | 11.62 |
| MO00000004 | h | Oficial 2ª | 0.7400 | 20.84 | 15.42 |
| Q140000B10 | h | Grúas de carretera (desplazamiento rápido) hasta 100 t. Para carga máxima de 100 t | 0.5400 | 174.58 | 94.27 |
| MT03020205 | m | Viga prefabricada tipo artesa monocajón de 140 cm de canto (material) | 1.0000 | 2008.8 | 2008.80 |
|  |  | Total |  |  | 2132.18 |

**614.0120** m VIGA PREFABRICADA PRETENSADA ARTESA TIPO MONOCAJÓN DE H=160 cm
Precio: 2199.94
VIGA PREFABRICADA PRETENSADA ARTESA TIPO MONOCAJÓN DE H=160 cm, ANCHO DE LOSA INFERIOR > 3 m i/ TRANSPORTE, COLOCACIÓN Y TODOS LOS MATERIALES Y MEDIOS NECESARIOS PARA LA CORRECTA EJECUCIÓN DE LA UNIDAD DE OBRA.

| Código | Ud | Descripción | Rendimiento | Precio | Importe |
|---|---|---|---|---|---|
| MO00000002 | h | Capataz | 0.1000 | 21.98 | 2.20 |
| MO00000003 | h | Oficial 1ª | 0.6000 | 21.51 | 12.91 |
| MO00000004 | h | Oficial 2ª | 0.8000 | 20.84 | 16.67 |
| Q140000C05 | h | Grúas de carretera (desplazamiento rápido) de 101 t a 220 t. Para carga máxima de 180 t | 0.6000 | 224.26 | 134.56 |
| MT03020210 | m | Viga prefabricada tipo artesa monocajón de 160 cm de canto (material) | 1.0000 | 2033.6 | 2033.60 |
|  |  | Total |  |  | 2199.94 |

**614.0130** m VIGA PREFABRICADA PRETENSADA ARTESA TIPO MONOCAJÓN DE H=180 cm
Precio: 2290.68
VIGA PREFABRICADA PRETENSADA ARTESA TIPO MONOCAJÓN DE H=180 cm, ANCHO DE LOSA INFERIOR > 3 m i/ TRANSPORTE, COLOCACIÓN Y TODOS LOS MATERIALES Y MEDIOS NECESARIOS PARA LA CORRECTA EJECUCIÓN DE LA UNIDAD DE OBRA.

| Código | Ud | Descripción | Rendimiento | Precio | Importe |
|---|---|---|---|---|---|
| MO00000002 | h | Capataz | 0.1160 | 21.98 | 2.55 |
| MO00000003 | h | Oficial 1ª | 0.6600 | 21.51 | 14.20 |
| MO00000004 | h | Oficial 2ª | 0.8600 | 20.84 | 17.92 |
| Q140000C05 | h | Grúas de carretera (desplazamiento rápido) de 101 t a 220 t. Para carga máxima de 180 t | 0.6600 | 224.26 | 148.01 |
| MT03020215 | m | Viga prefabricada tipo artesa monocajón de 180 cm de canto (material) | 1.0000 | 2108 | 2108.00 |
|  |  | Total |  |  | 2290.68 |

**614.0140** m VIGA PREFABRICADA PRETENSADA ARTESA TIPO MONOCAJÓN DE H=200 cm
Precio: 2557.18
VIGA PREFABRICADA PRETENSADA ARTESA TIPO MONOCAJÓN DE H=200 cm, ANCHO DE LOSA INFERIOR > 3 m i/ TRANSPORTE, COLOCACIÓN Y TODOS LOS MATERIALES Y MEDIOS NECESARIOS PARA LA CORRECTA EJECUCIÓN DE LA UNIDAD DE OBRA.

| Código | Ud | Descripción | Rendimiento | Precio | Importe |
|---|---|---|---|---|---|
| MO00000002 | h | Capataz | 0.1280 | 21.98 | 2.81 |
| MO00000003 | h | Oficial 1ª | 0.7200 | 21.51 | 15.49 |
| MO00000004 | h | Oficial 2ª | 0.9200 | 20.84 | 19.17 |
| Q140000C05 | h | Grúas de carretera (desplazamiento rápido) de 101 t a 220 t. Para carga máxima de 180 t | 0.7300 | 224.26 | 163.71 |
| MT03020220 | m | Viga prefabricada tipo artesa monocajón de 200 cm de canto (material) | 1.0000 | 2356 | 2356.00 |
|  |  | Total |  |  | 2557.18 |

#### 03.01.03 VIGAS PREFABRICADAS TIPO DOBLE T

**614.1000** m VIGA PREFABRICADA DOBLE T DE H=90 cm
Precio: 378.98
VIGA PREFABRICADA DOBLE T DE H=90 cm i/ TRANSPORTE, COLOCACIÓN Y TODOS LOS MATERIALES Y MEDIOS NECESARIOS PARA LA CORRECTA EJECUCIÓN DE LA UNIDAD DE OBRA.

| Código | Ud | Descripción | Rendimiento | Precio | Importe |
|---|---|---|---|---|---|
| MO00000003 | h | Oficial 1ª | 0.0270 | 21.51 | 0.58 |
| MO00000002 | h | Capataz | 0.1400 | 21.98 | 3.08 |
| MO00000004 | h | Oficial 2ª | 0.2100 | 20.84 | 4.38 |
| Q140000A15 | h | Grúa autopropulsada (sin accesorios). Grúas todoterreno (desplazamiento lento). Para carga máxima de 80 t | 0.1400 | 162.09 | 22.69 |
| MT03020155 | m | Viga prefabricada doble T de 90 cm canto (material) | 1.0000 | 348.25 | 348.25 |
|  |  | Total |  |  | 378.98 |

**614.1010** m VIGA PREFABRICADA DOBLE T DE H=100 cm
Precio: 384.17
VIGA PREFABRICADA DOBLE T DE H=100 cm i/ TRANSPORTE, COLOCACIÓN Y TODOS LOS MATERIALES Y MEDIOS NECESARIOS PARA LA CORRECTA EJECUCIÓN DE LA UNIDAD DE OBRA.

| Código | Ud | Descripción | Rendimiento | Precio | Importe |
|---|---|---|---|---|---|
| MO00000003 | h | Oficial 1ª | 0.0290 | 21.51 | 0.62 |
| MO00000004 | h | Oficial 2ª | 0.2170 | 20.84 | 4.52 |
| MO00000002 | h | Capataz | 0.1470 | 21.98 | 3.23 |
| Q140000A15 | h | Grúa autopropulsada (sin accesorios). Grúas todoterreno (desplazamiento lento). Para carga máxima de 80 t | 0.1470 | 162.09 | 23.83 |
| MT03020160 | m | Viga prefabricada doble T de 100 cm canto (material) | 1.0000 | 351.97 | 351.97 |
|  |  | Total |  |  | 384.17 |

**614.1020** m VIGA PREFABRICADA DOBLE T DE H=120 cm
Precio: 430.5
VIGA PREFABRICADA DOBLE T DE H=120 cm i/ TRANSPORTE, COLOCACIÓN Y TODOS LOS MATERIALES Y MEDIOS NECESARIOS PARA LA CORRECTA EJECUCIÓN DE LA UNIDAD DE OBRA.

| Código | Ud | Descripción | Rendimiento | Precio | Importe |
|---|---|---|---|---|---|
| MO00000003 | h | Oficial 1ª | 0.0300 | 21.51 | 0.65 |
| MO00000002 | h | Capataz | 0.1680 | 21.98 | 3.69 |
| MO00000004 | h | Oficial 2ª | 0.2380 | 20.84 | 4.96 |
| Q140000A15 | h | Grúa autopropulsada (sin accesorios). Grúas todoterreno (desplazamiento lento). Para carga máxima de 80 t | 0.1680 | 162.09 | 27.23 |
| MT03020165 | m | Viga prefabricada doble T de 120 cm canto (material) | 1.0000 | 393.97 | 393.97 |
|  |  | Total |  |  | 430.5 |

**614.1030** m VIGA PREFABRICADA DOBLE T DE H=140 cm
Precio: 486.59
VIGA PREFABRICADA DOBLE T DE H=140 cm i/ TRANSPORTE, COLOCACIÓN Y TODOS LOS MATERIALES Y MEDIOS NECESARIOS PARA LA CORRECTA EJECUCIÓN DE LA UNIDAD DE OBRA.

| Código | Ud | Descripción | Rendimiento | Precio | Importe |
|---|---|---|---|---|---|
| MO00000003 | h | Oficial 1ª | 0.0330 | 21.51 | 0.71 |
| MO00000002 | h | Capataz | 0.1890 | 21.98 | 4.15 |
| MO00000004 | h | Oficial 2ª | 0.2590 | 20.84 | 5.40 |
| Q140000A15 | h | Grúa autopropulsada (sin accesorios). Grúas todoterreno (desplazamiento lento). Para carga máxima de 80 t | 0.1890 | 162.09 | 30.64 |
| MT03020170 | m | Viga prefabricada doble T de 140 cm canto (material) | 1.0000 | 445.69 | 445.69 |
|  |  | Total |  |  | 486.59 |

**614.1040** m VIGA PREFABRICADA DOBLE T DE H=160 cm
Precio: 533.56
VIGA PREFABRICADA DOBLE T DE H=160 cm i/ TRANSPORTE, COLOCACIÓN Y TODOS LOS MATERIALES Y MEDIOS NECESARIOS PARA LA CORRECTA EJECUCIÓN DE LA UNIDAD DE OBRA.

| Código | Ud | Descripción | Rendimiento | Precio | Importe |
|---|---|---|---|---|---|
| MO00000003 | h | Oficial 1ª | 0.0350 | 21.51 | 0.75 |
| MO00000002 | h | Capataz | 0.2100 | 21.98 | 4.62 |
| MO00000004 | h | Oficial 2ª | 0.2800 | 20.84 | 5.84 |
| Q140000A15 | h | Grúa autopropulsada (sin accesorios). Grúas todoterreno (desplazamiento lento). Para carga máxima de 80 t | 0.2100 | 162.09 | 34.04 |
| MT03020175 | m | Viga prefabricada doble T de 160 cm canto (material) | 1.0000 | 488.31 | 488.31 |
|  |  | Total |  |  | 533.56 |

**614.1050** m VIGA PREFABRICADA DOBLE T DE H=180 cm
Precio: 558.21
VIGA PREFABRICADA DOBLE T DE H=180 cm i/ TRANSPORTE, COLOCACIÓN Y TODOS LOS MATERIALES Y MEDIOS NECESARIOS PARA LA CORRECTA EJECUCIÓN DE LA UNIDAD DE OBRA.

| Código | Ud | Descripción | Rendimiento | Precio | Importe |
|---|---|---|---|---|---|
| MO00000003 | h | Oficial 1ª | 0.0410 | 21.51 | 0.88 |
| MO00000002 | h | Capataz | 0.2310 | 21.98 | 5.08 |
| MO00000004 | h | Oficial 2ª | 0.3010 | 20.84 | 6.27 |
| Q140000A15 | h | Grúa autopropulsada (sin accesorios). Grúas todoterreno (desplazamiento lento). Para carga máxima de 80 t | 0.2310 | 162.09 | 37.44 |
| MT03020180 | m | Viga prefabricada doble T de 180 cm canto (material) | 1.0000 | 508.54 | 508.54 |
|  |  | Total |  |  | 558.21 |

**614.1060** m VIGA PREFABRICADA DOBLE T DE H=200 cm
Precio: 665.35
VIGA PREFABRICADA DOBLE T DE H=200 cm i/ TRANSPORTE, COLOCACIÓN Y TODOS LOS MATERIALES Y MEDIOS NECESARIOS PARA LA CORRECTA EJECUCIÓN DE LA UNIDAD DE OBRA.

| Código | Ud | Descripción | Rendimiento | Precio | Importe |
|---|---|---|---|---|---|
| MO00000003 | h | Oficial 1ª | 0.0450 | 21.51 | 0.97 |
| MO00000002 | h | Capataz | 0.2520 | 21.98 | 5.54 |
| MO00000004 | h | Oficial 2ª | 0.3220 | 20.84 | 6.71 |
| Q140000A15 | h | Grúa autopropulsada (sin accesorios). Grúas todoterreno (desplazamiento lento). Para carga máxima de 80 t | 0.2560 | 162.09 | 41.50 |
| MT03020185 | m | Viga prefabricada doble T de 200 cm canto (material) | 1.0000 | 610.63 | 610.63 |
|  |  | Total |  |  | 665.35 |

**614.1070** m VIGA PREFABRICADA DOBLE T DE H=220 cm
Precio: 904.45
VIGA PREFABRICADA DOBLE T DE H=220 cm i/ TRANSPORTE, COLOCACIÓN Y TODOS LOS MATERIALES Y MEDIOS NECESARIOS PARA LA CORRECTA EJECUCIÓN DE LA UNIDAD DE OBRA.

| Código | Ud | Descripción | Rendimiento | Precio | Importe |
|---|---|---|---|---|---|
| MO00000003 | h | Oficial 1ª | 0.0490 | 21.51 | 1.05 |
| MO00000002 | h | Capataz | 0.2800 | 21.98 | 6.15 |
| MO00000004 | h | Oficial 2ª | 0.3500 | 20.84 | 7.29 |
| Q140000A15 | h | Grúa autopropulsada (sin accesorios). Grúas todoterreno (desplazamiento lento). Para carga máxima de 80 t | 0.2800 | 162.09 | 45.39 |
| MT03020190 | m | Viga prefabricada doble T de 220 cm canto (material) | 1.0000 | 844.57 | 844.57 |
|  |  | Total |  |  | 904.45 |

#### 03.01.04 MARCOS PREFABRICADOS DE HORMIGÓN

**630.1000** m MARCO PREFABRICADO DE HORMIGÓN ARMADO DE MEDIDAS INTERIORES H:2,00 X V:1,25 m
Precio: 519.51
MARCO PREFABRICADO DE HORMIGÓN ARMADO DE MEDIDAS INTERIORES H:2,00 X V:1,25 m SEGÚN PLANOS i/ SUMINISTRO, ALTURA DE TIERRAS SOBRE CLAVE < 8 m, MONTAJE, SOLERA DE HORMIGÓN C20/25 DE 15 cm DE ESPESOR, ARENA DE NIVELACIÓN DE 10 cm DE ESPESOR, JUNTA, TOTALMENTE INSTALADO.

| Código | Ud | Descripción | Rendimiento | Precio | Importe |
|---|---|---|---|---|---|
| MO00000002 | h | Capataz | 0.0080 | 21.98 | 0.18 |
| MO00000003 | h | Oficial 1ª | 0.2520 | 21.51 | 5.42 |
| MO00000004 | h | Oficial 2ª | 0.4060 | 20.84 | 8.46 |
| Q140000D01 | h | Grúas de carretera (desplazamiento rápido) de más de 221 t. Para carga máxima de 300 t (maquinaria; 17/04/2012) | 0.4000 | 283.34 | 113.34 |
| MT10040001 | m | Marco prefabricado, 2,00 x 1,25 m (material; 10/07/2007) | 1.0000 | 366.3 | 366.30 |
| MT01060015 | m³ | Hormigón C20/25 de cualquier consistencia y cualquier tamaño máximo de árido | 0.3300 | 72.13 | 23.80 |
| MT01030050 | t | Arenas calizas (material) | 0.2200 | 9.14 | 2.01 |
|  |  | Total |  |  | 519.51 |

Claves: areno, hormigón, montaje, nivel, masa, prefabricado, interior, solera, junta, marco, suministro, plano, armadura

**630.1010** m MARCO PREFABRICADO DE HORMIGÓN ARMADO DE MEDIDAS INTERIORES H:2,00 X V:1,50 m
Precio: 547.6
MARCO PREFABRICADO DE HORMIGÓN ARMADO DE MEDIDAS INTERIORES H:2,00 X V:1,50 m SEGÚN PLANOS i/ SUMINISTRO, ALTURA DE TIERRAS SOBRE CLAVE < 8 m, MONTAJE, SOLERA DE HORMIGÓN C20/25 DE 15 cm DE ESPESOR, ARENA DE NIVELACIÓN DE 10 cm DE ESPESOR, JUNTA, TOTALMENTE INSTALADO.

| Código | Ud | Descripción | Rendimiento | Precio | Importe |
|---|---|---|---|---|---|
| MO00000002 | h | Capataz | 0.0100 | 21.98 | 0.22 |
| MO00000003 | h | Oficial 1ª | 0.3020 | 21.51 | 6.50 |
| MO00000004 | h | Oficial 2ª | 0.4870 | 20.84 | 10.15 |
| Q140000D01 | h | Grúas de carretera (desplazamiento rápido) de más de 221 t. Para carga máxima de 300 t | 0.4200 | 283.34 | 119.00 |
| MT10040005 | m | Marco prefabricado, 2,00 x 1,50 m (material; 10/07/2007) | 1.0000 | 385.92 | 385.92 |
| MT01060015 | m³ | Hormigón C20/25 de cualquier consistencia y cualquier tamaño máximo de árido | 0.3300 | 72.13 | 23.80 |
| MT01030050 | t | Arenas calizas | 0.2200 | 9.14 | 2.01 |
|  |  | Total |  |  | 547.6 |

Claves: prefabricado, plano, hormigón, armadura, solera, masa, marco, suministro, areno, junta, nivel, interior, montaje

**630.1020** m MARCO PREFABRICADO DE HORMIGÓN ARMADO DE MEDIDAS INTERIORES H:2,00 X V:2,00 m
Precio: 693.22
MARCO PREFABRICADO DE HORMIGÓN ARMADO DE MEDIDAS INTERIORES H:2,00 X V:2,00 m SEGÚN PLANOS i/ SUMINISTRO, ALTURA DE TIERRAS SOBRE CLAVE < 8 m, MONTAJE, SOLERA DE HORMIGÓN C20/25 DE 15 cm DE ESPESOR, ARENA DE NIVELACIÓN DE 10 cm DE ESPESOR, JUNTA, TOTALMENTE INSTALADO.

| Código | Ud | Descripción | Rendimiento | Precio | Importe |
|---|---|---|---|---|---|
| MO00000002 | h | Capataz | 0.0130 | 21.98 | 0.29 |
| MO00000003 | h | Oficial 1ª | 0.4030 | 21.51 | 8.67 |
| MO00000004 | h | Oficial 2ª | 0.6500 | 20.84 | 13.55 |
| Q140000D01 | h | Grúas de carretera (desplazamiento rápido) de más de 221 t. Para carga máxima de 300 t | 0.4600 | 283.34 | 130.34 |
| MT10040010 | m | Marco prefabricado, 2,00 x 2,00 m (material; 10/07/2007) | 1.0000 | 514.56 | 514.56 |
| MT01060015 | m³ | Hormigón C20/25 de cualquier consistencia y cualquier tamaño máximo de árido | 0.3300 | 72.13 | 23.80 |
| MT01030050 | t | Arenas calizas | 0.2200 | 9.14 | 2.01 |
|  |  | Total |  |  | 693.22 |

Claves: areno, montaje, hormigón, marco, prefabricado, armadura, plano, junta, masa, nivel, solera, interior, suministro

**630.1030** m MARCO PREFABRICADO DE HORMIGÓN ARMADO DE MEDIDAS INTERIORES H:2,00 X V:2,50 m
Precio: 838.79
MARCO PREFABRICADO DE HORMIGÓN ARMADO DE MEDIDAS INTERIORES H:2,00 X V:2,50 m SEGÚN PLANOS i/ SUMINISTRO, ALTURA DE TIERRAS SOBRE CLAVE < 8 m, MONTAJE, SOLERA DE HORMIGÓN C20/25 DE 15 cm DE ESPESOR, ARENA DE NIVELACIÓN DE 10 cm DE ESPESOR, JUNTA, TOTALMENTE INSTALADO.

| Código | Ud | Descripción | Rendimiento | Precio | Importe |
|---|---|---|---|---|---|
| MO00000002 | h | Capataz | 0.0160 | 21.98 | 0.35 |
| MO00000003 | h | Oficial 1ª | 0.5040 | 21.51 | 10.84 |
| MO00000004 | h | Oficial 2ª | 0.8120 | 20.84 | 16.92 |
| Q140000D01 | h | Grúas de carretera (desplazamiento rápido) de más de 221 t. Para carga máxima de 300 t | 0.5000 | 283.34 | 141.67 |
| MT10040015 | m | Marco prefabricado, 2,00 x 2,50 m (material; 27/09/2007) | 1.0000 | 643.2 | 643.20 |
| MT01060015 | m³ | Hormigón C20/25 de cualquier consistencia y cualquier tamaño máximo de árido | 0.3300 | 72.13 | 23.80 |
| MT01030050 | t | Arenas calizas | 0.2200 | 9.14 | 2.01 |
|  |  | Total |  |  | 838.79 |

Claves: solera, nivel, junta, areno, armadura, masa, montaje, hormigón, prefabricado, marco, plano, interior, suministro

**630.1040** m MARCO PREFABRICADO DE HORMIGÓN ARMADO DE MEDIDAS INTERIORES H:2,50 X V:2,00 m
Precio: 847.06
MARCO PREFABRICADO DE HORMIGÓN ARMADO DE MEDIDAS INTERIORES H:2,50 X V:2,00 m SEGÚN PLANOS i/ SUMINISTRO, ALTURA DE TIERRAS SOBRE CLAVE < 8 m, MONTAJE, SOLERA DE HORMIGÓN C20/25 DE 15 cm DE ESPESOR, ARENA DE NIVELACIÓN DE 10 cm DE ESPESOR, JUNTA, TOTALMENTE INSTALADO.

| Código | Ud | Descripción | Rendimiento | Precio | Importe |
|---|---|---|---|---|---|
| MO00000002 | h | Capataz | 0.0160 | 21.98 | 0.35 |
| MO00000003 | h | Oficial 1ª | 0.5040 | 21.51 | 10.84 |
| MO00000004 | h | Oficial 2ª | 0.8120 | 20.84 | 16.92 |
| Q140000D01 | h | Grúas de carretera (desplazamiento rápido) de más de 221 t. Para carga máxima de 300 t | 0.5000 | 283.34 | 141.67 |
| MT10040020 | m | Marco prefabricado, 2,50 x 2,00 m (material; 17/12/2007) | 1.0000 | 645.6 | 645.60 |
| MT01060015 | m³ | Hormigón C20/25 de cualquier consistencia y cualquier tamaño máximo de árido | 0.4050 | 72.13 | 29.21 |
| MT01030050 | t | Arenas calizas | 0.2700 | 9.14 | 2.47 |
|  |  | Total |  |  | 847.06 |

Claves: montaje, masa, suministro, solera, prefabricado, areno, marco, armadura, junta, nivel, hormigón, interior, plano

**630.1050** m MARCO PREFABRICADO DE HORMIGÓN ARMADO DE MEDIDAS INTERIORES H:2,50 X V:2,50 m
Precio: 1029.49
MARCO PREFABRICADO DE HORMIGÓN ARMADO DE MEDIDAS INTERIORES H:2,50 X V:2,50 m SEGÚN PLANOS i/ SUMINISTRO, ALTURA DE TIERRAS SOBRE CLAVE < 8 m, MONTAJE, SOLERA DE HORMIGÓN C20/25 DE 15 cm DE ESPESOR, ARENA DE NIVELACIÓN DE 10 cm DE ESPESOR, JUNTA, TOTALMENTE INSTALADO.

| Código | Ud | Descripción | Rendimiento | Precio | Importe |
|---|---|---|---|---|---|
| MO00000002 | h | Capataz | 0.0200 | 21.98 | 0.44 |
| MO00000003 | h | Oficial 1ª | 0.6300 | 21.51 | 13.55 |
| MO00000004 | h | Oficial 2ª | 1.0150 | 20.84 | 21.15 |
| Q140000D01 | h | Grúas de carretera (desplazamiento rápido) de más de 221 t. Para carga máxima de 300 t | 0.5600 | 283.34 | 158.67 |
| MT10040025 | m | Marco prefabricado, 2,50 x 2,50 m (material; 27/09/2007) | 1.0000 | 804 | 804.00 |
| MT01060015 | m³ | Hormigón C20/25 de cualquier consistencia y cualquier tamaño máximo de árido | 0.4050 | 72.13 | 29.21 |
| MT01030050 | t | Arenas calizas | 0.2700 | 9.14 | 2.47 |
|  |  | Total |  |  | 1029.49 |

Claves: areno, prefabricado, interior, nivel, junta, plano, suministro, hormigón, marco, masa, solera, armadura, montaje

**630.1060** m MARCO PREFABRICADO DE HORMIGÓN ARMADO DE MEDIDAS INTERIORES H:3,00 X V:2,00 m
Precio: 998.95
MARCO PREFABRICADO DE HORMIGÓN ARMADO DE MEDIDAS INTERIORES H:3,00 X V:2,00 m SEGÚN PLANOS i/ SUMINISTRO, ALTURA DE TIERRAS SOBRE CLAVE < 8 m, MONTAJE, SOLERA DE HORMIGÓN C20/25 DE 15 cm DE ESPESOR, ARENA DE NIVELACIÓN DE 10 cm DE ESPESOR, JUNTA, TOTALMENTE INSTALADO.

| Código | Ud | Descripción | Rendimiento | Precio | Importe |
|---|---|---|---|---|---|
| MO00000002 | h | Capataz | 0.0190 | 21.98 | 0.42 |
| MO00000003 | h | Oficial 1ª | 0.6050 | 21.51 | 13.01 |
| MO00000004 | h | Oficial 2ª | 0.9740 | 20.84 | 20.30 |
| Q140000D01 | h | Grúas de carretera (desplazamiento rápido) de más de 221 t. Para carga máxima de 300 t | 0.5500 | 283.34 | 155.84 |
| MT10040030 | m | Marco prefabricado, 3,00 x 2,00 m (material; 17/12/2007) | 1.0000 | 771.84 | 771.84 |
| MT01060015 | m³ | Hormigón C20/25 de cualquier consistencia y cualquier tamaño máximo de árido | 0.4800 | 72.13 | 34.62 |
| MT01030050 | t | Arenas calizas | 0.3200 | 9.14 | 2.92 |
|  |  | Total |  |  | 998.95 |

Claves: armadura, montaje, hormigón, suministro, areno, junta, plano, prefabricado, interior, masa, nivel, marco, solera

**630.1070** m MARCO PREFABRICADO DE HORMIGÓN ARMADO DE MEDIDAS INTERIORES H:3,00 X V:2,50 m
Precio: 1214.51
MARCO PREFABRICADO DE HORMIGÓN ARMADO DE MEDIDAS INTERIORES H:3,00 X V:2,50 m SEGÚN PLANOS i/ SUMINISTRO, ALTURA DE TIERRAS SOBRE CLAVE < 8 m, MONTAJE, SOLERA DE HORMIGÓN C20/25 DE 15 cm DE ESPESOR, ARENA DE NIVELACIÓN DE 10 cm DE ESPESOR, JUNTA, TOTALMENTE INSTALADO.

| Código | Ud | Descripción | Rendimiento | Precio | Importe |
|---|---|---|---|---|---|
| MO00000002 | h | Capataz | 0.0240 | 21.98 | 0.53 |
| MO00000003 | h | Oficial 1ª | 0.7560 | 21.51 | 16.26 |
| MO00000004 | h | Oficial 2ª | 1.2180 | 20.84 | 25.38 |
| Q140000D01 | h | Grúas de carretera (desplazamiento rápido) de más de 221 t. Para carga máxima de 300 t | 0.6000 | 283.34 | 170.00 |
| MT10040035 | m | Marco prefabricado, 3,00 x 2,50 m (material; 27/09/2007) | 1.0000 | 964.8 | 964.80 |
| MT01060015 | m³ | Hormigón C20/25 de cualquier consistencia y cualquier tamaño máximo de árido | 0.4800 | 72.13 | 34.62 |
| MT01030050 | t | Arenas calizas | 0.3200 | 9.14 | 2.92 |
|  |  | Total |  |  | 1214.51 |

Claves: plano, marco, solera, nivel, hormigón, interior, montaje, areno, armadura, junta, masa, suministro, prefabricado

**630.1080** m MARCO PREFABRICADO DE HORMIGÓN ARMADO DE MEDIDAS INTERIORES H:3,00 X V:3,00 m
Precio: 1444.26
MARCO PREFABRICADO DE HORMIGÓN ARMADO DE MEDIDAS INTERIORES H:3,00 X V:3,00 m SEGÚN PLANOS i/ SUMINISTRO, ALTURA DE TIERRAS SOBRE CLAVE < 8 m, MONTAJE, SOLERA DE HORMIGÓN C20/25 DE 15 cm DE ESPESOR, ARENA DE NIVELACIÓN DE 10 cm DE ESPESOR, JUNTA, TOTALMENTE INSTALADO.

| Código | Ud | Descripción | Rendimiento | Precio | Importe |
|---|---|---|---|---|---|
| MO00000002 | h | Capataz | 0.0290 | 21.98 | 0.64 |
| MO00000003 | h | Oficial 1ª | 0.9070 | 21.51 | 19.51 |
| MO00000004 | h | Oficial 2ª | 1.4620 | 20.84 | 30.47 |
| Q140000D01 | h | Grúas de carretera (desplazamiento rápido) de más de 221 t. Para carga máxima de 300 t | 0.7000 | 283.34 | 198.34 |
| MT10040040 | m | Marco prefabricado, 3,00 x 3,00 m (material; 01/01/2010) | 1.0000 | 1157.76 | 1157.76 |
| MT01060015 | m³ | Hormigón C20/25 de cualquier consistencia y cualquier tamaño máximo de árido | 0.4800 | 72.13 | 34.62 |
| MT01030050 | t | Arenas calizas | 0.3200 | 9.14 | 2.92 |
|  |  | Total |  |  | 1444.26 |

Claves: armadura, solera, montaje, hormigón, areno, prefabricado, suministro, masa, plano, interior, marco, nivel, junta

**630.1090** m MARCO PREFABRICADO DE HORMIGÓN ARMADO DE MEDIDAS INTERIORES H:3,50 X V:2,50 m
Precio: 1402.38
MARCO PREFABRICADO DE HORMIGÓN ARMADO DE MEDIDAS INTERIORES H:3,50 X V:2,50 m SEGÚN PLANOS i/ SUMINISTRO, ALTURA DE TIERRAS SOBRE CLAVE < 8 m, MONTAJE, SOLERA DE HORMIGÓN C20/25 DE 15 cm DE ESPESOR, ARENA DE NIVELACIÓN DE 10 cm DE ESPESOR, JUNTA, TOTALMENTE INSTALADO.

| Código | Ud | Descripción | Rendimiento | Precio | Importe |
|---|---|---|---|---|---|
| MO00000002 | h | Capataz | 0.0280 | 21.98 | 0.62 |
| MO00000003 | h | Oficial 1ª | 0.8820 | 21.51 | 18.97 |
| MO00000004 | h | Oficial 2ª | 1.4210 | 20.84 | 29.61 |
| Q140000D01 | h | Grúas de carretera (desplazamiento rápido) de más de 221 t. Para carga máxima de 300 t | 0.6500 | 283.34 | 184.17 |
| MT10040045 | m | Marco prefabricado, 3,50 x 2,50 m (material; 17/12/2007) | 1.0000 | 1125.6 | 1125.60 |
| MT01060015 | m³ | Hormigón C20/25 de cualquier consistencia y cualquier tamaño máximo de árido | 0.5550 | 72.13 | 40.03 |
| MT01030050 | t | Arenas calizas | 0.3700 | 9.14 | 3.38 |
|  |  | Total |  |  | 1402.38 |

Claves: masa, plano, armadura, prefabricado, marco, interior, solera, junta, areno, nivel, hormigón, suministro, montaje

**630.1100** m MARCO PREFABRICADO DE HORMIGÓN ARMADO DE MEDIDAS INTERIORES H:3,50 X V:3,50 m
Precio: 1914.79
MARCO PREFABRICADO DE HORMIGÓN ARMADO DE MEDIDAS INTERIORES H:3,50 X V:3,50 m SEGÚN PLANOS i/ SUMINISTRO, ALTURA DE TIERRAS SOBRE CLAVE < 8 m, MONTAJE, SOLERA DE HORMIGÓN C20/25 DE 15 cm DE ESPESOR, ARENA DE NIVELACIÓN DE 10 cm DE ESPESOR, JUNTA, TOTALMENTE INSTALADO.

| Código | Ud | Descripción | Rendimiento | Precio | Importe |
|---|---|---|---|---|---|
| MO00000002 | h | Capataz | 0.0390 | 21.98 | 0.86 |
| MO00000003 | h | Oficial 1ª | 1.2350 | 21.51 | 26.56 |
| MO00000004 | h | Oficial 2ª | 1.9890 | 20.84 | 41.45 |
| Q140000D01 | h | Grúas de carretera (desplazamiento rápido) de más de 221 t. Para carga máxima de 300 t | 0.8000 | 283.34 | 226.67 |
| MT10050050 | m | Marco prefabricado, 3,50 x 3,50 m (material; 25/04/2008) | 1.0000 | 1575.84 | 1575.84 |
| MT01060015 | m³ | Hormigón C20/25 de cualquier consistencia y cualquier tamaño máximo de árido | 0.5550 | 72.13 | 40.03 |
| MT01030050 | t | Arenas calizas | 0.3700 | 9.14 | 3.38 |
|  |  | Total |  |  | 1914.79 |

Claves: plano, junta, prefabricado, montaje, nivel, armadura, interior, solera, areno, marco, hormigón, masa, suministro

#### 03.01.05 MURO DE HORMIGÓN PREFABRICADO (17/07/2009)

**630.2000** m² MURO DE HORMIGÓN ARMADO PREFABRICADO MENOR O IGUAL A 6 m DE ALTURA (17/07/2009)
Precio: 138.11
MURO DE HORMIGÓN ARMADO PREFABRICADO MENOR O IGUAL A 6 m DE ALTURA, TOTALMENTE TERMINADO (NO INCLUYE CIMENTACIÓN).

| Código | Ud | Descripción | Rendimiento | Precio | Importe |
|---|---|---|---|---|---|
| MO00000003 | h | Oficial 1ª | 0.0800 | 21.51 | 1.72 |
| MO00000004 | h | Oficial 2ª | 0.2400 | 20.84 | 5.00 |
| Q140000A05 | h | Grúa autopropulsada (sin accesorios). Grúas todoterreno (desplazamiento lento). Para carga máxima de 30 t | 0.1000 | 95.03 | 9.50 |
| Q060203A01 | h | Camión. Con caja basculante 4x4. De 221 kW de potencia | 0.0780 | 78.93 | 6.16 |
| MT02040001 | m² | Muro de hormigón armado prefabricado menor o igual 6 m de alto (material; 17/07/2009) | 1.0000 | 115.73 | 115.73 |
|  |  | Total |  |  | 138.11 |

Claves: terminación, muro, prefabricado, hormigón, armadura

**630.2010** m² MURO DE HORMIGÓN ARMADO PREFABRICADO DE 6 m A 9 m DE ALTURA (17/07/2009)
Precio: 168.8
MURO DE HORMIGÓN ARMADO PREFABRICADO DE 6 m A 9 m DE ALTURA, TOTALMENTE TERMINADO (NO INCLUYE CIMENTACIÓN).

| Código | Ud | Descripción | Rendimiento | Precio | Importe |
|---|---|---|---|---|---|
| MO00000003 | h | Oficial 1ª | 0.1030 | 21.51 | 2.22 |
| MO00000004 | h | Oficial 2ª | 0.3330 | 20.84 | 6.94 |
| Q140000A05 | h | Grúa autopropulsada (sin accesorios). Grúas todoterreno (desplazamiento lento). Para carga máxima de 30 t | 0.1500 | 95.03 | 14.25 |
| Q060203A01 | h | Camión. Con caja basculante 4x4. De 221 kW de potencia | 0.0850 | 78.93 | 6.71 |
| MT02040005 | m² | Muro de hormigón armado prefabricado de 6 a 9 m de alto (material; 17/07/2009) | 1.0000 | 138.68 | 138.68 |
|  |  | Total |  |  | 168.8 |

Claves: armadura, hormigón, prefabricado, muro, terminación

**630.2020** m² MURO DE HORMIGÓN ARMADO PREFABRICADO DE 9 m A 12 m DE ALTURA (17/07/2009)
Precio: 243.57
MURO DE HORMIGÓN ARMADO PREFABRICADO DE 9 m A 12 m DE ALTURA, TOTALMENTE TERMINADO (NO INCLUYE CIMENTACIÓN).

| Código | Ud | Descripción | Rendimiento | Precio | Importe |
|---|---|---|---|---|---|
| MO00000003 | h | Oficial 1ª | 0.1260 | 21.51 | 2.71 |
| MO00000004 | h | Oficial 2ª | 0.4260 | 20.84 | 8.88 |
| Q140000A05 | h | Grúa autopropulsada (sin accesorios). Grúas todoterreno (desplazamiento lento). Para carga máxima de 30 t | 0.2000 | 95.03 | 19.01 |
| Q060204A01 | h | Camión. Con caja basculante 6x6. De 258 kW de potencia | 0.0920 | 87.45 | 8.05 |
| MT02040010 | m² | Muro de hormigón armado prefabricado de 9 a 12 m de alto (material; 17/07/2009) | 1.0000 | 204.92 | 204.92 |
|  |  | Total |  |  | 243.57 |

Claves: armadura, prefabricado, muro, terminación, hormigón

**630.2030** m² MURO DE HORMIGÓN ARMADO PREFABRICADO DE 12 m A 15 m DE ALTURA (17/07/2009)
Precio: 296.58
MURO DE HORMIGÓN ARMADO PREFABRICADO DE 12 m A 15 m DE ALTURA, TOTALMENTE TERMINADO (NO INCLUYE CIMENTACIÓN).

| Código | Ud | Descripción | Rendimiento | Precio | Importe |
|---|---|---|---|---|---|
| MO00000003 | h | Oficial 1ª | 0.1500 | 21.51 | 3.23 |
| MO00000004 | h | Oficial 2ª | 0.5200 | 20.84 | 10.84 |
| Q140000A05 | h | Grúa autopropulsada (sin accesorios). Grúas todoterreno (desplazamiento lento). Para carga máxima de 30 t | 0.2500 | 95.03 | 23.76 |
| Q060206A01 | h | Camión. Con caja basculante 8x4. De 323 kW de potencia | 0.1000 | 103.43 | 10.34 |
| MT02040015 | m² | Muro de hormigón armado prefabricado de 12 a 15 m de alto (material; 17/07/2009) | 1.0000 | 248.41 | 248.41 |
|  |  | Total |  |  | 296.58 |

Claves: prefabricado, muro, hormigón, terminación, armadura

#### 03.01.06 PRELOSAS PREFABRICADAS (19/03/2008)

**630.3000** m² PRELOSA PREFABRICADA DE HORMIGÓN DE HASTA 6 cm DE ESPESOR (19/03/2008)
Precio: 52.36
PRELOSA PREFABRICADA DE HORMIGÓN DE HASTA 6 cm DE ESPESOR, COMPLETAMENTE EJECUTADA i/ SUMINISTRO, TRANSPORTE Y COLOCACIÓN.

| Código | Ud | Descripción | Rendimiento | Precio | Importe |
|---|---|---|---|---|---|
| MO00000002 | h | Capataz | 0.0180 | 21.98 | 0.40 |
| MO00000003 | h | Oficial 1ª | 0.1500 | 21.51 | 3.23 |
| MO00000004 | h | Oficial 2ª | 0.2500 | 20.84 | 5.21 |
| Q140000A15 | h | Grúa autopropulsada (sin accesorios). Grúas todoterreno (desplazamiento lento). Para carga máxima de 80 t | 0.0800 | 162.09 | 12.97 |
| MT03030005 | m² | Prelosa colaborante de hormigón C25/30 (material; 19/03/2008) | 1.0000 | 30.55 | 30.55 |
|  |  | Total |  |  | 52.36 |

**630.3010** m² PRELOSA PREFABRICADA DE HORMIGÓN CON CELOSÍA DE HASTA 8 cm DE ESPESOR (19/03/2008)
Precio: 81.06
PRELOSA PREFABRICADA DE HORMIGÓN CON CELOSÍA DE HASTA 8 cm DE ESPESOR, COMPLETAMENTE EJECUTADA i/ SUMINISTRO, TRANSPORTE Y COLOCACIÓN.

| Código | Ud | Descripción | Rendimiento | Precio | Importe |
|---|---|---|---|---|---|
| MO00000002 | h | Capataz | 0.0240 | 21.98 | 0.53 |
| MO00000003 | h | Oficial 1ª | 0.1800 | 21.51 | 3.87 |
| MO00000004 | h | Oficial 2ª | 0.2800 | 20.84 | 5.84 |
| Q140000A15 | h | Grúa autopropulsada (sin accesorios). Grúas todoterreno (desplazamiento lento). Para carga máxima de 80 t | 0.1200 | 162.09 | 19.45 |
| MT03030001 | m² | Prelosa colaborante de hormigón C25/30 con celosía (material; 19/03/2008) | 1.0000 | 51.37 | 51.37 |
|  |  | Total |  |  | 81.06 |

### 03.02 HORMIGONADO DE ESTRUCTURAS Y OBRAS DE FÁBRICA

#### 03.02.01 HORMIGONES

**610.0010** m³ HORMIGÓN DE LIMPIEZA C12/15 EN CIMIENTOS DE SOLERAS Y DE PEQUEÑAS OBRAS DE FÁBRICA (12/11/2009)
Precio: 62.72
HORMIGÓN DE LIMPIEZA C12/15 EN CIMIENTOS DE SOLERAS Y DE PEQUEÑAS OBRAS DE FÁBRICA PUESTO EN OBRA.

| Código | Ud | Descripción | Rendimiento | Precio | Importe |
|---|---|---|---|---|---|
| MO00000002 | h | Capataz | 0.0100 | 21.98 | 0.22 |
| MO00000003 | h | Oficial 1ª | 0.0300 | 21.51 | 0.65 |
| MO00000004 | h | Oficial 2ª | 0.0400 | 20.84 | 0.83 |
| Q081100A05 | h | Vibradores de hormigones. De 56 mm de diámetro (maquinaria; 17/03/2014) | 0.1300 | 0.44 | 0.06 |
| Q081101A10 | h | Convertidores y grupos electrógenos de alta frecuencia para vibradores de hormigón (4,9 kW de potencia) | 0.1300 | 1.36 | 0.18 |
| Q080702C01 | h | Bombas para hormigones sobre camión, con pluma. Para una producción de 60 m³/h. Con pluma de 42 m (maquinaria; 17/04/2012) | 0.0150 | 190.85 | 2.86 |
| MT01060001 | m³ | Hormigón de limpieza C12/C15 para cualquier consistencia y cualquier tamaño máximo de árido (material; 12/11/2009) | 1.0500 | 55.16 | 57.92 |
|  |  | Total |  |  | 62.72 |

Claves: cimiento, limpieza, fábrica, solera, hormigón

**610.0020** m³ HORMIGÓN C20/25
Precio: 81.78
HORMIGÓN C20/25 VERTIDO, VIBRADO Y TOTALMENTE COLOCADO.

| Código | Ud | Descripción | Rendimiento | Precio | Importe |
|---|---|---|---|---|---|
| MO00000002 | h | Capataz | 0.0260 | 21.98 | 0.57 |
| MO00000003 | h | Oficial 1ª | 0.0510 | 21.51 | 1.10 |
| MO00000004 | h | Oficial 2ª | 0.0610 | 20.84 | 1.27 |
| Q081100A05 | h | Vibradores de hormigones. De 56 mm de diámetro | 0.1300 | 0.44 | 0.06 |
| Q081101A10 | h | Convertidores y grupos electrógenos de alta frecuencia para vibradores de hormigón (4,9 kW de potencia) | 0.1300 | 1.36 | 0.18 |
| Q080702C01 | h | Bombas para hormigones sobre camión, con pluma. Para una producción de 60 m³/h. Con pluma de 42 m | 0.0150 | 190.85 | 2.86 |
| MT01060015 | m³ | Hormigón C20/25 de cualquier consistencia y cualquier tamaño máximo de árido | 1.0500 | 72.13 | 75.74 |
|  |  | Total |  |  | 81.78 |

Claves: hormigón, solera, fábrica, masa, cimiento

**610.0030** m³ HORMIGÓN C25/30 EN CIMENTACIONES, PILOTES, PANTALLAS, ENCEPADOS Y ACERAS
Precio: 94.1

| Código | Ud | Descripción | Rendimiento | Precio | Importe |
|---|---|---|---|---|---|
| MO00000002 | h | Capataz | 0.0450 | 21.98 | 0.99 |
| MO00000003 | h | Oficial 1ª | 0.2000 | 21.51 | 4.30 |
| MO00000004 | h | Oficial 2ª | 0.2500 | 20.84 | 5.21 |
| Q081100A05 | h | Vibradores de hormigones. De 56 mm de diámetro | 0.1500 | 0.44 | 0.07 |
| Q081101A10 | h | Convertidores y grupos electrógenos de alta frecuencia para vibradores de hormigón (4,9 kW de potencia) | 0.1500 | 1.36 | 0.20 |
| Q080702C01 | h | Bombas para hormigones sobre camión, con pluma. Para una producción de 60 m³/h. Con pluma de 42 m | 0.0220 | 190.85 | 4.20 |
| MT01060045 | m³ | Hormigón C25/30 de cualquier consistencia y cualquier tamaño máximo de árido | 1.0500 | 75.36 | 79.13 |
|  |  | Total |  |  | 94.1 |

Claves: cimiento, pantalla, armadura, encepado, acera, pilote, hormigón

**610.0040** m³ HORMIGÓN C25/30 EN ESCALERAS E IMPOSTAS
Precio: 102.14

| Código | Ud | Descripción | Rendimiento | Precio | Importe |
|---|---|---|---|---|---|
| MO00000002 | h | Capataz | 0.0560 | 21.98 | 1.23 |
| MO00000003 | h | Oficial 1ª | 0.2500 | 21.51 | 5.38 |
| MO00000004 | h | Oficial 2ª | 0.3130 | 20.84 | 6.52 |
| Q081100A05 | h | Vibradores de hormigones. De 56 mm de diámetro | 0.1880 | 0.44 | 0.08 |
| Q081101A10 | h | Convertidores y grupos electrógenos de alta frecuencia para vibradores de hormigón (4,9 kW de potencia) | 0.1880 | 1.36 | 0.26 |
| Q080702C01 | h | Bombas para hormigones sobre camión, con pluma. Para una producción de 60 m³/h. Con pluma de 42 m | 0.0500 | 190.85 | 9.54 |
| MT01060045 | m³ | Hormigón C25/30 de cualquier consistencia y cualquier tamaño máximo de árido | 1.0500 | 75.36 | 79.13 |
|  |  | Total |  |  | 102.14 |

Claves: escalera, hormigón, armadura

**610.0050** m³ HORMIGÓN C25/30 EN ALZADOS DE PILAS, ESTRIBOS, CABECEROS, VIGAS, TABLEROS, LOSAS, MUROS Y MARCOS
Precio: 98.41

| Código | Ud | Descripción | Rendimiento | Precio | Importe |
|---|---|---|---|---|---|
| MO00000002 | h | Capataz | 0.0520 | 21.98 | 1.14 |
| MO00000003 | h | Oficial 1ª | 0.2300 | 21.51 | 4.95 |
| MO00000004 | h | Oficial 2ª | 0.2880 | 20.84 | 6.00 |
| Q081100A05 | h | Vibradores de hormigones. De 56 mm de diámetro | 0.1730 | 0.44 | 0.08 |
| Q081101A10 | h | Convertidores y grupos electrógenos de alta frecuencia para vibradores de hormigón (4,9 kW de potencia) | 0.1730 | 1.36 | 0.24 |
| Q080702C01 | h | Bombas para hormigones sobre camión, con pluma. Para una producción de 60 m³/h. Con pluma de 42 m | 0.0360 | 190.85 | 6.87 |
| MT01060045 | m³ | Hormigón C25/30 de cualquier consistencia y cualquier tamaño máximo de árido | 1.0500 | 75.36 | 79.13 |
|  |  | Total |  |  | 98.41 |

**610.0060** m³ HORMIGÓN C30/37 EN CIMENTACIONES, PILOTES, PANTALLAS, ENCEPADOS Y ACERAS
Precio: 102.88

| Código | Ud | Descripción | Rendimiento | Precio | Importe |
|---|---|---|---|---|---|
| MO00000002 | h | Capataz | 0.0450 | 21.98 | 0.99 |
| MO00000003 | h | Oficial 1ª | 0.2000 | 21.51 | 4.30 |
| MO00000004 | h | Oficial 2ª | 0.2500 | 20.84 | 5.21 |
| Q081100A05 | h | Vibradores de hormigones. De 56 mm de diámetro | 0.1500 | 0.44 | 0.07 |
| Q081101A10 | h | Convertidores y grupos electrógenos de alta frecuencia para vibradores de hormigón (4,9 kW de potencia) | 0.1500 | 1.36 | 0.20 |
| Q080702C01 | h | Bombas para hormigones sobre camión, con pluma. Para una producción de 60 m³/h. Con pluma de 42 m | 0.0220 | 190.85 | 4.20 |
| MT01060050 | m³ | Hormigón C30/37 para cualquier consistencia y cualquier tamaño máximo de árido (material) | 1.0500 | 83.72 | 87.91 |
|  |  | Total |  |  | 102.88 |

Claves: encepado, pilote, cimiento, hormigón, armadura, pantalla, acera

**610.0070** m³ HORMIGÓN C30/37 EN ALZADOS DE PILAS, ESTRIBOS, CABECEROS, VIGAS, TABLEROS, LOSAS, MUROS Y MARCOS
Precio: 107.19

| Código | Ud | Descripción | Rendimiento | Precio | Importe |
|---|---|---|---|---|---|
| MO00000002 | h | Capataz | 0.0520 | 21.98 | 1.14 |
| MO00000003 | h | Oficial 1ª | 0.2300 | 21.51 | 4.95 |
| MO00000004 | h | Oficial 2ª | 0.2880 | 20.84 | 6.00 |
| Q081100A05 | h | Vibradores de hormigones. De 56 mm de diámetro | 0.1730 | 0.44 | 0.08 |
| Q081101A10 | h | Convertidores y grupos electrógenos de alta frecuencia para vibradores de hormigón (4,9 kW de potencia) | 0.1730 | 1.36 | 0.24 |
| Q080702C01 | h | Bombas para hormigones sobre camión, con pluma. Para una producción de 60 m³/h. Con pluma de 42 m | 0.0360 | 190.85 | 6.87 |
| MT01060050 | m³ | Hormigón C30/37 para cualquier consistencia y cualquier tamaño máximo de árido | 1.0500 | 83.72 | 87.91 |
|  |  | Total |  |  | 107.19 |

Claves: tablero, losa, muro, marco, armadura, viga, hormigón, estribo

**610.0080** m³ HORMIGÓN C30/37 EN ESCALERAS E IMPOSTAS
Precio: 110.92

| Código | Ud | Descripción | Rendimiento | Precio | Importe |
|---|---|---|---|---|---|
| MO00000002 | h | Capataz | 0.0560 | 21.98 | 1.23 |
| MO00000003 | h | Oficial 1ª | 0.2500 | 21.51 | 5.38 |
| MO00000004 | h | Oficial 2ª | 0.3130 | 20.84 | 6.52 |
| Q081100A05 | h | Vibradores de hormigones. De 56 mm de diámetro | 0.1880 | 0.44 | 0.08 |
| Q081101A10 | h | Convertidores y grupos electrógenos de alta frecuencia para vibradores de hormigón (4,9 kW de potencia) | 0.1880 | 1.36 | 0.26 |
| Q080702C01 | h | Bombas para hormigones sobre camión, con pluma. Para una producción de 60 m³/h. Con pluma de 42 m | 0.0500 | 190.85 | 9.54 |
| MT01060050 | m³ | Hormigón C30/37 para cualquier consistencia y cualquier tamaño máximo de árido | 1.0500 | 83.72 | 87.91 |
|  |  | Total |  |  | 110.92 |

Claves: hormigón, escalera, armadura

**610.0090** m³ HORMIGÓN C35/45 EN CIMENTACIONES, PILOTES, PANTALLAS, ENCEPADOS Y ACERAS (01/01/2010)
Precio: 105.96

| Código | Ud | Descripción | Rendimiento | Precio | Importe |
|---|---|---|---|---|---|
| MO00000002 | h | Capataz | 0.0450 | 21.98 | 0.99 |
| MO00000003 | h | Oficial 1ª | 0.2000 | 21.51 | 4.30 |
| MO00000004 | h | Oficial 2ª | 0.2500 | 20.84 | 5.21 |
| Q081100A05 | h | Vibradores de hormigones. De 56 mm de diámetro | 0.1500 | 0.44 | 0.07 |
| Q081101A10 | h | Convertidores y grupos electrógenos de alta frecuencia para vibradores de hormigón (4,9 kW de potencia) | 0.1500 | 1.36 | 0.20 |
| Q080702C01 | h | Bombas para hormigones sobre camión, con pluma. Para una producción de 60 m³/h. Con pluma de 42 m | 0.0220 | 190.85 | 4.20 |
| MT01060055 | m³ | Hormigón C35/45 para cualquier consistencia y cualquier tamaño máximo de árido (material; 01/01/2010) | 1.0500 | 86.66 | 90.99 |
|  |  | Total |  |  | 105.96 |

Claves: armadura, encepado, hormigón, pantalla, pilote, cimiento, acera

**610.0100** m³ HORMIGÓN C35/45 EN ALZADOS DE PILAS, ESTRIBOS, CABECEROS, VIGAS, TABLEROS, LOSAS, MUROS Y MARCOS (01/01/2010)
Precio: 110.27

| Código | Ud | Descripción | Rendimiento | Precio | Importe |
|---|---|---|---|---|---|
| MO00000002 | h | Capataz | 0.0520 | 21.98 | 1.14 |
| MO00000003 | h | Oficial 1ª | 0.2300 | 21.51 | 4.95 |
| MO00000004 | h | Oficial 2ª | 0.2880 | 20.84 | 6.00 |
| Q081100A05 | h | Vibradores de hormigones. De 56 mm de diámetro | 0.1730 | 0.44 | 0.08 |
| Q081101A10 | h | Convertidores y grupos electrógenos de alta frecuencia para vibradores de hormigón (4,9 kW de potencia) | 0.1730 | 1.36 | 0.24 |
| Q080702C01 | h | Bombas para hormigones sobre camión, con pluma. Para una producción de 60 m³/h. Con pluma de 42 m | 0.0360 | 190.85 | 6.87 |
| MT01060055 | m³ | Hormigón C35/45 para cualquier consistencia y cualquier tamaño máximo de árido | 1.0500 | 86.66 | 90.99 |
|  |  | Total |  |  | 110.27 |

Claves: tablero, marco, viga, armadura, losa, hormigón, muro, estribo

**610.0110** m³ HORMIGÓN C35/45 EN ESCALERAS E IMPOSTAS (01/01/2010)
Precio: 114

| Código | Ud | Descripción | Rendimiento | Precio | Importe |
|---|---|---|---|---|---|
| MO00000002 | h | Capataz | 0.0560 | 21.98 | 1.23 |
| MO00000003 | h | Oficial 1ª | 0.2500 | 21.51 | 5.38 |
| MO00000004 | h | Oficial 2ª | 0.3130 | 20.84 | 6.52 |
| Q081100A05 | h | Vibradores de hormigones. De 56 mm de diámetro | 0.1880 | 0.44 | 0.08 |
| Q081101A10 | h | Convertidores y grupos electrógenos de alta frecuencia para vibradores de hormigón (4,9 kW de potencia) | 0.1880 | 1.36 | 0.26 |
| Q080702C01 | h | Bombas para hormigones sobre camión, con pluma. Para una producción de 60 m³/h. Con pluma de 42 m | 0.0500 | 190.85 | 9.54 |
| MT01060055 | m³ | Hormigón C35/45 para cualquier consistencia y cualquier tamaño máximo de árido | 1.0500 | 86.66 | 90.99 |
|  |  | Total |  |  | 114 |

Claves: escalera, hormigón, armadura

**610.0120** m³ HORMIGÓN C40/50 EN CIMENTACIONES, PILOTES, PANTALLAS, ENCEPADOS Y ACERAS (01/01/2010)
Precio: 110.17

| Código | Ud | Descripción | Rendimiento | Precio | Importe |
|---|---|---|---|---|---|
| MO00000002 | h | Capataz | 0.0450 | 21.98 | 0.99 |
| MO00000003 | h | Oficial 1ª | 0.2000 | 21.51 | 4.30 |
| MO00000004 | h | Oficial 2ª | 0.2500 | 20.84 | 5.21 |
| Q081100A05 | h | Vibradores de hormigones. De 56 mm de diámetro | 0.1500 | 0.44 | 0.07 |
| Q081101A10 | h | Convertidores y grupos electrógenos de alta frecuencia para vibradores de hormigón (4,9 kW de potencia) | 0.1500 | 1.36 | 0.20 |
| Q080702C01 | h | Bombas para hormigones sobre camión, con pluma. Para una producción de 60 m³/h. Con pluma de 42 m | 0.0220 | 190.85 | 4.20 |
| MT01060056 | m³ | Hormigón C40/50 para cualquier consistencia y cualquier tamaño máximo de árido (material; 01/01/2010) | 1.0500 | 90.67 | 95.20 |
|  |  | Total |  |  | 110.17 |

Claves: acera, cimiento, pantalla, pilote, armadura, encepado, hormigón

**610.0130** m³ HORMIGÓN C40/50 EN ALZADOS DE PILAS, ESTRIBOS, CABECEROS, VIGAS, TABLEROS, LOSAS, MUROS Y MARCOS (01/01/2010)
Precio: 114.48

| Código | Ud | Descripción | Rendimiento | Precio | Importe |
|---|---|---|---|---|---|
| MO00000002 | h | Capataz | 0.0520 | 21.98 | 1.14 |
| MO00000003 | h | Oficial 1ª | 0.2300 | 21.51 | 4.95 |
| MO00000004 | h | Oficial 2ª | 0.2880 | 20.84 | 6.00 |
| Q081100A05 | h | Vibradores de hormigones. De 56 mm de diámetro | 0.1730 | 0.44 | 0.08 |
| Q081101A10 | h | Convertidores y grupos electrógenos de alta frecuencia para vibradores de hormigón (4,9 kW de potencia) | 0.1730 | 1.36 | 0.24 |
| Q080702C01 | h | Bombas para hormigones sobre camión, con pluma. Para una producción de 60 m³/h. Con pluma de 42 m | 0.0360 | 190.85 | 6.87 |
| MT01060056 | m³ | Hormigón C40/50 para cualquier consistencia y cualquier tamaño máximo de árido | 1.0500 | 90.67 | 95.20 |
|  |  | Total |  |  | 114.48 |

Claves: viga, tablero, muro, losa, hormigón, marco, armadura, estribo

**610.0140** m³ HORMIGÓN C40/50 EN ESCALERAS E IMPOSTAS (01/01/2010)
Precio: 118.21

| Código | Ud | Descripción | Rendimiento | Precio | Importe |
|---|---|---|---|---|---|
| MO00000002 | h | Capataz | 0.0560 | 21.98 | 1.23 |
| MO00000003 | h | Oficial 1ª | 0.2500 | 21.51 | 5.38 |
| MO00000004 | h | Oficial 2ª | 0.3130 | 20.84 | 6.52 |
| Q081100A05 | h | Vibradores de hormigones. De 56 mm de diámetro | 0.1880 | 0.44 | 0.08 |
| Q081101A10 | h | Convertidores y grupos electrógenos de alta frecuencia para vibradores de hormigón (4,9 kW de potencia) | 0.1880 | 1.36 | 0.26 |
| Q080702C01 | h | Bombas para hormigones sobre camión, con pluma. Para una producción de 60 m³/h. Con pluma de 42 m | 0.0500 | 190.85 | 9.54 |
| MT01060056 | m³ | Hormigón C40/50 para cualquier consistencia y cualquier tamaño máximo de árido | 1.0500 | 90.67 | 95.20 |
|  |  | Total |  |  | 118.21 |

Claves: hormigón, escalera, armadura

**610.0150** m³ HORMIGÓN PARA PRETENSAR C40/50
Precio: 134.64
HORMIGÓN PARA PRETENSAR C40/50, VIBRADO Y CURADO, TOTALMENTE COLOCADO.

| Código | Ud | Descripción | Rendimiento | Precio | Importe |
|---|---|---|---|---|---|
| MO00000002 | h | Capataz | 0.0570 | 21.98 | 1.25 |
| MO00000003 | h | Oficial 1ª | 0.2690 | 21.51 | 5.79 |
| MO00000004 | h | Oficial 2ª | 0.5380 | 20.84 | 11.21 |
| Q081100A05 | h | Vibradores de hormigones. De 56 mm de diámetro | 0.3230 | 0.44 | 0.14 |
| Q081101A10 | h | Convertidores y grupos electrógenos de alta frecuencia para vibradores de hormigón (4,9 kW de potencia) | 0.3230 | 1.36 | 0.44 |
| Q080702C01 | h | Bombas para hormigones sobre camión, con pluma. Para una producción de 60 m³/h. Con pluma de 42 m | 0.1080 | 190.85 | 20.61 |
| MT01060056 | m³ | Hormigón C40/50 para cualquier consistencia y cualquier tamaño máximo de árido | 1.0500 | 90.67 | 95.20 |
|  |  | Total |  |  | 134.64 |

Claves: losa, tablero, hormigón, pretensado, viga

**610.0160** m³ HORMIGÓN C45/55 (01/01/2010)
Precio: 138.69
HORMIGÓN C45/55, VIBRADO Y CURADO, TOTALMENTE COLOCADO.

| Código | Ud | Descripción | Rendimiento | Precio | Importe |
|---|---|---|---|---|---|
| MO00000002 | h | Capataz | 0.0570 | 21.98 | 1.25 |
| MO00000003 | h | Oficial 1ª | 0.2690 | 21.51 | 5.79 |
| MO00000004 | h | Oficial 2ª | 0.5380 | 20.84 | 11.21 |
| Q081100A05 | h | Vibradores de hormigones. De 56 mm de diámetro | 0.3230 | 0.44 | 0.14 |
| Q081101A10 | h | Convertidores y grupos electrógenos de alta frecuencia para vibradores de hormigón (4,9 kW de potencia) | 0.3230 | 1.36 | 0.44 |
| Q080702C01 | h | Bombas para hormigones sobre camión, con pluma. Para una producción de 60 m³/h. Con pluma de 42 m | 0.1080 | 190.85 | 20.61 |
| MT01060095 | m³ | Hormigón C45/55 para cualquier consistencia y cualquier tamaño máximo de árido (material; 01/01/2010) | 1.0500 | 94.52 | 99.25 |
|  |  | Total |  |  | 138.69 |

Claves: tablero, hormigón, pretensado, losa, viga

**610.0170** m³ HORMIGÓN C50/60 (01/01/2010)
Precio: 142.73
HORMIGÓN C50/60, VIBRADO Y CURADO, TOTALMENTE COLOCADO.

| Código | Ud | Descripción | Rendimiento | Precio | Importe |
|---|---|---|---|---|---|
| MO00000002 | h | Capataz | 0.0570 | 21.98 | 1.25 |
| MO00000003 | h | Oficial 1ª | 0.2690 | 21.51 | 5.79 |
| MO00000004 | h | Oficial 2ª | 0.5380 | 20.84 | 11.21 |
| Q081100A05 | h | Vibradores de hormigones. De 56 mm de diámetro | 0.3230 | 0.44 | 0.14 |
| Q081101A10 | h | Convertidores y grupos electrógenos de alta frecuencia para vibradores de hormigón (4,9 kW de potencia) | 0.3230 | 1.36 | 0.44 |
| Q080702C01 | h | Bombas para hormigones sobre camión, con pluma. Para una producción de 60 m³/h. Con pluma de 42 m | 0.1080 | 190.85 | 20.61 |
| MT01060065 | m³ | Hormigón C50/60 para cualquier consistencia y cualquier tamaño máximo de árido (material; 01/01/2010) | 1.0500 | 98.37 | 103.29 |
|  |  | Total |  |  | 142.73 |

Claves: hormigón, viga, tablero, armadura, estribo, marco, muro, losa

**610.0180** m³ HORMIGÓN C60/75 EN VIGAS, TABLEROS Y LOSAS (09/03/2010)
Precio: 155.39

| Código | Ud | Descripción | Rendimiento | Precio | Importe |
|---|---|---|---|---|---|
| MO00000002 | h | Capataz | 0.0570 | 21.98 | 1.25 |
| MO00000003 | h | Oficial 1ª | 0.2690 | 21.51 | 5.79 |
| MO00000004 | h | Oficial 2ª | 0.5380 | 20.84 | 11.21 |
| Q081100A05 | h | Vibradores de hormigones. De 56 mm de diámetro | 0.3230 | 0.44 | 0.14 |
| Q081101A10 | h | Convertidores y grupos electrógenos de alta frecuencia para vibradores de hormigón (4,9 kW de potencia) | 0.3230 | 1.36 | 0.44 |
| Q080702C01 | h | Bombas para hormigones sobre camión, con pluma. Para una producción de 60 m³/h. Con pluma de 42 m | 0.1080 | 190.85 | 20.61 |
| MT01060200 | m³ | Hormigón C60/75 para cualquier consistencia y cualquier tamaño máximo de árido (material; 09/03/2010) | 1.0500 | 110.43 | 115.95 |
|  |  | Total |  |  | 155.39 |

Claves: pretensado, viga, tablero, hormigón, losa

**610.0190** m³ HORMIGÓN C80/95 (09/03/2010)
Precio: 262.73
HORMIGÓN C80/95, VIBRADO Y CURADO, TOTALMENTE COLOCADO.

| Código | Ud | Descripción | Rendimiento | Precio | Importe |
|---|---|---|---|---|---|
| MO00000002 | h | Capataz | 0.0570 | 21.98 | 1.25 |
| MO00000003 | h | Oficial 1ª | 0.2690 | 21.51 | 5.79 |
| MO00000004 | h | Oficial 2ª | 0.5380 | 20.84 | 11.21 |
| Q081100A05 | h | Vibradores de hormigones. De 56 mm de diámetro | 0.3230 | 0.44 | 0.14 |
| Q081101A10 | h | Convertidores y grupos electrógenos de alta frecuencia para vibradores de hormigón (4,9 kW de potencia) | 0.3230 | 1.36 | 0.44 |
| Q080702C01 | h | Bombas para hormigones sobre camión, con pluma. Para una producción de 60 m³/h. Con pluma de 42 m | 0.1080 | 190.85 | 20.61 |
| MT01060210 | m³ | Hormigón C80/95 para cualquier consistencia y cualquier tamaño máximo de árido (material; 09/03/2010) | 1.0500 | 212.66 | 223.29 |
|  |  | Total |  |  | 262.73 |

**610.0200** m³ HORMIGÓN CICLÓPEO PARA RELLENOS (12/11/2009)
Precio: 67.44

| Código | Ud | Descripción | Rendimiento | Precio | Importe |
|---|---|---|---|---|---|
| MO00000002 | h | Capataz | 0.0300 | 21.98 | 0.66 |
| MO00000003 | h | Oficial 1ª | 0.0550 | 21.51 | 1.18 |
| MO00000004 | h | Oficial 2ª | 0.0650 | 20.84 | 1.35 |
| Q081100A05 | h | Vibradores de hormigones. De 56 mm de diámetro | 0.1000 | 0.44 | 0.04 |
| Q081101A10 | h | Convertidores y grupos electrógenos de alta frecuencia para vibradores de hormigón (4,9 kW de potencia) | 0.1000 | 1.36 | 0.14 |
| MT01030035 | m³ | Piedra para hormigón ciclópeo de tamaño mínimo 200 mm (material; 09/03/2010) | 0.7500 | 8.2 | 6.15 |
| MT01060001 | m³ | Hormigón de limpieza C12/C15 para cualquier consistencia y cualquier tamaño máximo de árido | 1.0500 | 55.16 | 57.92 |
|  |  | Total |  |  | 67.44 |

Claves: hormigón, relleno, ciclópeo

**610.0210** kg SUPLEMENTO DE CUALQUIER TIPO DE ADITIVO PARA m³ DE HORMIGÓN (10/06/2010)
Precio: 1.21
SUPLEMENTO DE CUALQUIER TIPO O CLASE DE ADITIVO PARA m³ DE HORMIGÓN.

| Código | Ud | Descripción | Rendimiento | Precio | Importe |
|---|---|---|---|---|---|
| MT01050020 | kg | Suplemento de cualquier tipo de aditivo para m³ de hormigón (material; 10/06/2010) | 1.0000 | 1.21 | 1.21 |
|  |  | Total |  |  | 1.21 |

Claves: clase, suplemento, aditivo, hormigón

#### 03.02.02 ENCOFRADOS DE ESTRUCTURAS Y OBRAS DE FÁBRICA

**680.0010** m² ENCOFRADO OCULTO PLANO
Precio: 26.83
ENCOFRADO PARA PARAMENTOS OCULTOS PLANOS Y POSTERIOR DESENCOFRADO i/ LIMPIEZA, HUMEDECIDO, APLICACIÓN DE DESENCOFRANTE, P.P. DE ELEMENTOS COMPLEMENTARIOS PARA SU ESTABILIDAD Y ADECUADA EJECUCIÓN.

| Código | Ud | Descripción | Rendimiento | Precio | Importe |
|---|---|---|---|---|---|
| MO00000002 | h | Capataz | 0.0200 | 21.98 | 0.44 |
| MO00000003 | h | Oficial 1ª | 0.2500 | 21.51 | 5.38 |
| MO00000004 | h | Oficial 2ª | 0.4000 | 20.84 | 8.34 |
| Q140000A01 | h | Grúa autopropulsada (sin accesorios). Grúas todoterreno (desplazamiento lento). Para carga máxima de 20 t (maquinaria; 16/04/2014) | 0.1000 | 88.62 | 8.86 |
| MT01120001 | m | Amortización de tablón de madera de pino para 10 usos | 3.0000 | 0.39 | 1.17 |
| MT01120015 | ud | Amortización de puntal metálico y telescópico de 5 m y 150 usos (material) | 3.0000 | 0.18 | 0.54 |
| MT01120005 | m² | Amortización de tablón de madera de pino de 22 mm plano para 10 usos | 1.0000 | 1.25 | 1.25 |
| MT01120050 | l | Desencofrante | 0.2000 | 1.75 | 0.35 |
| MT01120040 | kg | Materiales auxiliares para encofrar | 0.4000 | 1.25 | 0.50 |
|  |  | Total |  |  | 26.83 |

Claves: aplicación, desencofrante, plano, estable, limpieza, ejecución, paramento, humedad, encofrar, complementario

**680.0020** m² ENCOFRADO OCULTO CURVO
Precio: 37.25
ENCOFRADO PARA PARAMENTOS OCULTOS CURVOS Y POSTERIOR DESENCOFRADO i/ LIMPIEZA, HUMEDECIDO, APLICACIÓN DE DESENCOFRANTE, P.P. DE ELEMENTOS COMPLEMENTARIOS PARA SU ESTABILIDAD Y ADECUADA EJECUCIÓN.

| Código | Ud | Descripción | Rendimiento | Precio | Importe |
|---|---|---|---|---|---|
| MO00000002 | h | Capataz | 0.1000 | 21.98 | 2.20 |
| MO00000003 | h | Oficial 1ª | 0.3500 | 21.51 | 7.53 |
| MO00000004 | h | Oficial 2ª | 0.5000 | 20.84 | 10.42 |
| Q140000A01 | h | Grúa autopropulsada (sin accesorios). Grúas todoterreno (desplazamiento lento). Para carga máxima de 20 t | 0.1500 | 88.62 | 13.29 |
| MT01120001 | m | Amortización de tablón de madera de pino para 10 usos | 3.0000 | 0.39 | 1.17 |
| MT01120015 | ud | Amortización de puntal metálico y telescópico de 5 m y 150 usos | 3.0000 | 0.18 | 0.54 |
| MT01120005 | m² | Amortización de tablón de madera de pino de 22 mm plano para 10 usos | 1.0000 | 1.25 | 1.25 |
| MT01120050 | l | Desencofrante | 0.2000 | 1.75 | 0.35 |
| MT01120040 | kg | Materiales auxiliares para encofrar | 0.4000 | 1.25 | 0.50 |
|  |  | Total |  |  | 37.25 |

Claves: encofrar, aplicación, paramento, complementario, limpieza, desencofrante, curva, humedad, ejecución, estable

**680.0030** m² ENCOFRADO VISTO PLANO
Precio: 31.99
ENCOFRADO PARA PARAMENTOS VISTOS PLANOS Y POSTERIOR DESENCOFRADO, EJECUTADO CON MADERA MACHIHEMBRADA i/ LIMPIEZA, HUMEDECIDO, APLICACIÓN DE DESENCOFRANTE, P.P. DE ELEMENTOS COMPLEMENTARIOS PARA SU ESTABILIDAD Y ADECUADA EJECUCIÓN.

| Código | Ud | Descripción | Rendimiento | Precio | Importe |
|---|---|---|---|---|---|
| MO00000002 | h | Capataz | 0.0200 | 21.98 | 0.44 |
| MO00000003 | h | Oficial 1ª | 0.2500 | 21.51 | 5.38 |
| MO00000004 | h | Oficial 2ª | 0.4000 | 20.84 | 8.34 |
| Q140000A01 | h | Grúa autopropulsada (sin accesorios). Grúas todoterreno (desplazamiento lento). Para carga máxima de 20 t | 0.1000 | 88.62 | 8.86 |
| MT01120001 | m | Amortización de tablón de madera de pino para 10 usos | 3.0000 | 0.39 | 1.17 |
| MT01120015 | ud | Amortización de puntal metálico y telescópico de 5 m y 150 usos | 3.0000 | 0.18 | 0.54 |
| MT01120010 | m² | Amortización de tablón machihembrado de madera de pino de 22 mm plano para 3 usos (material) | 1.0000 | 6.41 | 6.41 |
| MT01120050 | l | Desencofrante | 0.2000 | 1.75 | 0.35 |
| MT01120040 | kg | Materiales auxiliares para encofrar | 0.4000 | 1.25 | 0.50 |
|  |  | Total |  |  | 31.99 |

Claves: limpieza, humedad, ejecución, paramento, plano, aplicación, desencofrante, encofrar, complementario, estable

**680.0040** m² ENCOFRADO VISTO CURVO
Precio: 42.41
ENCOFRADO PARA PARAMENTOS VISTOS CURVOS Y POSTERIOR DESENCOFRADO i/ LIMPIEZA, HUMEDECIDO, APLICACIÓN DE DESENCOFRANTE, P.P. DE ELEMENTOS COMPLEMENTARIOS PARA SU ESTABILIDAD Y ADECUADA EJECUCIÓN.

| Código | Ud | Descripción | Rendimiento | Precio | Importe |
|---|---|---|---|---|---|
| MO00000002 | h | Capataz | 0.1000 | 21.98 | 2.20 |
| MO00000003 | h | Oficial 1ª | 0.3500 | 21.51 | 7.53 |
| MO00000004 | h | Oficial 2ª | 0.5000 | 20.84 | 10.42 |
| Q140000A01 | h | Grúa autopropulsada (sin accesorios). Grúas todoterreno (desplazamiento lento). Para carga máxima de 20 t | 0.1500 | 88.62 | 13.29 |
| MT01120001 | m | Amortización de tablón de madera de pino para 10 usos | 3.0000 | 0.39 | 1.17 |
| MT01120015 | ud | Amortización de puntal metálico y telescópico de 5 m y 150 usos | 3.0000 | 0.18 | 0.54 |
| MT01120010 | m² | Amortización de tablón machihembrado de madera de pino de 22 mm plano para 3 usos | 1.0000 | 6.41 | 6.41 |
| MT01120050 | l | Desencofrante | 0.2000 | 1.75 | 0.35 |
| MT01120040 | kg | Materiales auxiliares para encofrar | 0.4000 | 1.25 | 0.50 |
|  |  | Total |  |  | 42.41 |

Claves: limpieza, desencofrante, ejecución, encofrar, aplicación, humedad, complementario, curva, paramento, estable

**680.0050** m² ENCOFRADO PERDIDO
Precio: 31.59
ENCOFRADO PERDIDO i/ CONSTRUCCIÓN Y MONTAJE.

| Código | Ud | Descripción | Rendimiento | Precio | Importe |
|---|---|---|---|---|---|
| MO00000002 | h | Capataz | 0.0100 | 21.98 | 0.22 |
| MO00000003 | h | Oficial 1ª | 0.5000 | 21.51 | 10.76 |
| MO00000004 | h | Oficial 2ª | 0.3000 | 20.84 | 6.25 |
| Q140000A01 | h | Grúa autopropulsada (sin accesorios). Grúas todoterreno (desplazamiento lento). Para carga máxima de 20 t | 0.1000 | 88.62 | 8.86 |
| MT01120045 | m³ | Madera para encofrar | 0.0260 | 211.52 | 5.50 |
|  |  | Total |  |  | 31.59 |

Claves: construcción, pérdida, montaje, encofrar

**682.0010** m³ ALIGERAMIENTO DE POLIESTIRENO EXPANDIDO
Precio: 74.7

| Código | Ud | Descripción | Rendimiento | Precio | Importe |
|---|---|---|---|---|---|
| MO00000002 | h | Capataz | 0.0150 | 21.98 | 0.33 |
| MO00000003 | h | Oficial 1ª | 0.1500 | 21.51 | 3.23 |
| MO00000004 | h | Oficial 2ª | 0.1500 | 20.84 | 3.13 |
| Q060200A01 | h | Camión. Con caja fija. Para 10 t | 0.0670 | 44.95 | 3.01 |
| MT01120070 | m³ | Poliestireno expandido (material) | 1.0000 | 65 | 65.00 |
|  |  | Total |  |  | 74.7 |

Claves: poliestireno, expandido

#### 03.02.03 CIMBRAS PARA ENCOFRADOS DE LOSAS Y TABLEROS DE PUENTES

**681.0010** m³ CIMBRA CUAJADA
Precio: 11.52
CIMBRA CUAJADA i/ PROYECTO, PREPARACIÓN DE LA SUPERFICIE DE APOYO, NIVELACIÓN Y APUNTALAMIENTO DE LA CIMBRA, PRUEBAS DE CARGA, TRANSPORTES, MONTAJE Y DESMONTAJE, TOTALMENTE TERMINADA Y MONTADA.

| Código | Ud | Descripción | Rendimiento | Precio | Importe |
|---|---|---|---|---|---|
| MO00000002 | h | Capataz | 0.0050 | 21.98 | 0.11 |
| MO00000003 | h | Oficial 1ª | 0.0700 | 21.51 | 1.51 |
| MO00000004 | h | Oficial 2ª | 0.1500 | 20.84 | 3.13 |
| Q040007A01 | h | Retroexcavadora hidráulica sobre ruedas. De 7 t de masa | 0.0010 | 56.72 | 0.06 |
| Q140000A01 | h | Grúa autopropulsada (sin accesorios). Grúas todoterreno (desplazamiento lento). Para carga máxima de 20 t | 0.0020 | 88.62 | 0.18 |
| Q060200A05 | h | Camión. Con caja fija. Para 16 t (maquinaria; 17/04/2012) | 0.0130 | 55.87 | 0.73 |
| Q050000A05 | h | Compactadores de conducción manual. Bandejas vibrantes. De 400 kg de masa | 0.0100 | 4.75 | 0.05 |
| MT01030041 | t | Zahorra (material) | 0.0726 | 7.5 | 0.54 |
| MT01120001 | m | Amortización de tablón de madera de pino para 10 usos | 0.2000 | 0.39 | 0.08 |
| MT01120065 | m³ | Cimbra metálica (material) | 1.0000 | 5.13 | 5.13 |
|  |  | Total |  |  | 11.52 |

Claves: puntal, prueba, cimbra, montaje, transporte, carga, terminación, nivel, superficie, preparación, proyección, desmontable, apoyo

**681.0020** m³ CIMBRA PÓRTICO
Precio: 24.27
CIMBRA PÓRTICO i/ PROYECTO, PREPARACIÓN DE LA SUPERFICIE DE APOYO, NIVELACIÓN Y APUNTALAMIENTO DE LA CIMBRA, PRUEBAS DE CARGA, TRANSPORTES, MONTAJE Y DESMONTAJE, TOTALMENTE TERMINADA Y MONTADA.

| Código | Ud | Descripción | Rendimiento | Precio | Importe |
|---|---|---|---|---|---|
| MO00000002 | h | Capataz | 0.0100 | 21.98 | 0.22 |
| MO00000003 | h | Oficial 1ª | 0.2000 | 21.51 | 4.30 |
| MO00000004 | h | Oficial 2ª | 0.4000 | 20.84 | 8.34 |
| Q040007A01 | h | Retroexcavadora hidráulica sobre ruedas. De 7 t de masa | 0.0010 | 56.72 | 0.06 |
| Q140000A01 | h | Grúa autopropulsada (sin accesorios). Grúas todoterreno (desplazamiento lento). Para carga máxima de 20 t | 0.0100 | 88.62 | 0.89 |
| Q060200A05 | h | Camión. Con caja fija. Para 16 t | 0.0130 | 55.87 | 0.73 |
| Q050000A05 | h | Compactadores de conducción manual. Bandejas vibrantes. De 400 kg de masa | 0.0080 | 4.75 | 0.04 |
| MT01030041 | t | Zahorra | 0.0440 | 7.5 | 0.33 |
| MT01120001 | m | Amortización de tablón de madera de pino para 10 usos | 0.1500 | 0.39 | 0.06 |
| MT03060001 | m² | Cimbra pórtico (material; 04/12/2009) | 1.0000 | 9.3 | 9.30 |
|  |  | Total |  |  | 24.27 |

Claves: pórtico, preparación, desmontable, proyección, apoyo, nivel, puntal, superficie, terminación, cimbra, transporte, montaje, prueba, carga

#### 03.02.04 ARMADURAS

**600.0010** kg ACERO EN BARRAS CORRUGADAS B 500 B O B 500 C, CON CARACTERÍSTICAS DE DUCTILIDAD MEJORADAS
Precio: 1.71
ACERO EN BARRAS CORRUGADAS B 500 B O B 500 C, CON CARACTERÍSTICAS DE DUCTILIDAD MEJORADAS, COLOCADO EN ARMADURAS PASIVAS, i/ CORTE Y DOBLADO, COLOCACIÓN SOLAPES, DESPUNTES Y P.P. DE ATADO CON ALAMBRE RECOCIDO Y SEPARADORES.

| Código | Ud | Descripción | Rendimiento | Precio | Importe |
|---|---|---|---|---|---|
| MO00000002 | h | Capataz | 0.0010 | 21.98 | 0.02 |
| MO00000003 | h | Oficial 1ª | 0.0060 | 21.51 | 0.13 |
| MO00000004 | h | Oficial 2ª | 0.0060 | 20.84 | 0.13 |
| Q060202A01 | h | Camión. Con caja basculante 4x4. De 199 kW de potencia | 0.0010 | 72.23 | 0.07 |
| Q160202A01 | h | Dobladora 35 mm de diámetro (maquinaria; 17/04/2012) | 0.0050 | 6.61 | 0.03 |
| Q160201A01 | h | Cizalla eléctrica de 35 mm de diámetro (maquinaria; 17/04/2012) | 0.0050 | 8.38 | 0.04 |
| MT01100005 | kg | Alambre de atar recocido Ø 1,3 mm (material) | 0.0100 | 1.36 | 0.01 |
| MT01110005 | kg | Acero corrugado B 500 B o B 500 C, con características de ductilidad mejoradas, en barras (material) | 1.0500 | 1.22 | 1.28 |
|  |  | Total |  |  | 1.71 |

Claves: barra, recocido, corte, corrugado, alambre, separador, doblado, colocación, armadura, acero, solape

**601.0010** kg ACERO ESPECIAL Y 1860 S7 EN CORDONES PARA PRETENSAR DE 16,7 MM DE DIÁMETRO NOMINAL
Precio: 4.63
ACERO ESPECIAL Y 1860 S7 EN CORDONES PARA PRETENSAR DE 16,7 MM DE DIÁMETRO NOMINAL, i/ VAINAS Y TODOS LOS ACCESORIOS NECESARIOS, LOS ANCLAJES ACTIVO Y PASIVO, ACOPLADORES, TODAS LAS OPERACIONES Y EQUIPOS DE TESADO, LAS OPERACIONES Y EQUIPOS DE INYECCIÓN, EL SELLADO DE CAJETINES.

| Código | Ud | Descripción | Rendimiento | Precio | Importe |
|---|---|---|---|---|---|
| MO00000002 | h | Capataz | 0.0010 | 21.98 | 0.02 |
| MO00000003 | h | Oficial 1ª | 0.0060 | 21.51 | 0.13 |
| MO00000004 | h | Oficial 2ª | 0.0060 | 20.84 | 0.13 |
| Q140000A01 | h | Grúa autopropulsada (sin accesorios). Grúas todoterreno (desplazamiento lento). Para carga máxima de 20 t | 0.0010 | 88.62 | 0.09 |
| Q081200A01 | h | EQUIPO DE TESADO (maquinaria; 01/01/2010) | 0.0040 | 31.45 | 0.13 |
| Q030603A01 | h | Inyectoras hidráulicas (con grupo). De 120 litros/minuto (maquinaria; 17/04/2012) | 0.0040 | 33.02 | 0.13 |
| MT01050030 | t | Lechada de cemento para inyectar (material) | 0.0020 | 82.03 | 0.16 |
| MT03010005 | kg | Acero especial Y 1860 S7 en cordones para pretensar de 16,7 mm de diámetro nominal (material) | 1.0500 | 1.81 | 1.90 |
| MT01100900 | ud | P.p. De vainas, anclajes activo y pasivo, acopladores y todos los accesorios necesarios (material; 25/07/2014) | 1.0000 | 1.94 | 1.94 |
|  |  | Total |  |  | 4.63 |

Claves: cordón, cajetín, especial, equipo, acero, acoplador, anclaje, activar, inyección, accesorio

**601.0020** kg ACERO ESPECIAL Y1030H EN BARRAS PARA PRETENSAR
Precio: 5.88

| Código | Ud | Descripción | Rendimiento | Precio | Importe |
|---|---|---|---|---|---|
| MO00000002 | h | Capataz | 0.0020 | 21.98 | 0.04 |
| MO00000003 | h | Oficial 1ª | 0.0080 | 21.51 | 0.17 |
| MO00000004 | h | Oficial 2ª | 0.0080 | 20.84 | 0.17 |
| Q140000A01 | h | Grúa autopropulsada (sin accesorios). Grúas todoterreno (desplazamiento lento). Para carga máxima de 20 t | 0.0010 | 88.62 | 0.09 |
| Q081200A01 | h | Equipo de tesado | 0.0040 | 31.45 | 0.13 |
| Q030603A01 | h | Inyectoras hidráulicas (con grupo). De 120 litros/minuto | 0.0040 | 33.02 | 0.13 |
| MT01050030 | t | Lechada de cemento para inyectar | 0.0020 | 82.03 | 0.16 |
| MT01111000 | kg | Barra para pretensar de acero especial Y1030H (material; 25/07/2014) | 1.0500 | 2.9 | 3.05 |
| MT01100900 | ud | P.P. de vainas, anclajes activo y pasivo, acopladores y todos los accesorios necesarios | 1.0000 | 1.94 | 1.94 |
|  |  | Total |  |  | 5.88 |

Claves: especial, acero, barra

#### 03.02.05 BARRAS CORRUGADAS ANCLADAS A POSTERIORI

**675.0010** ud BARRA Ø16 DE ACERO CORRUGADO B 500 B O B 500 C, CON CARACTERÍSTICAS DE DUCTILIDAD MEJORADAS, ANCLADA A POSTERIORI L<0,70 m
Precio: 15.89
BARRA ø 16 DE ACERO CORRUGADO B 500 B O B 500 C, CON CARACTERÍSTICAS DE DUCTILIDAD MEJORADAS, ANCLADA A POSTERIORI i/ PERFORACIÓN, COLOCACIÓN E INYECCIÓN DE RESINA EPOXI, SEGÚN DEFINICIÓN EN PLANOS (LONGITUD < 0,70 m).

| Código | Ud | Descripción | Rendimiento | Precio | Importe |
|---|---|---|---|---|---|
| MO00000003 | h | Oficial 1ª | 0.1180 | 21.51 | 2.54 |
| MO00000004 | h | Oficial 2ª | 0.2080 | 20.84 | 4.33 |
| Q010000A30 | h | Grupo electrógeno. Con motor diesel. De 80 kVA de potencia | 0.1780 | 16.01 | 2.85 |
| Q010301A10 | h | Compresor transportable con motor eléctrico. De pistones. Presión normal (700 kPa). De 7 m³/minuto de caudal (maquinaria; 17/04/2012) | 0.1500 | 8.73 | 1.31 |
| MT01110005 | kg | Acero corrugado B 500 B o B 500 C, con características de ductilidad mejoradas, en barras | 1.1000 | 1.22 | 1.34 |
| MT01010001 | m³ | Agua | 0.0090 | 0.58 | 0.01 |
| MT01090005 | ud | Cartucho de resina epoxi para anclajes (material; 27/03/2008) | 1.9500 | 1.8 | 3.51 |
|  |  | Total |  |  | 15.89 |

Claves: plano, perforación, colocación, epoxi, resina, barra, corrugado, inyección, anclaje, acero

**675.0020** ud BARRA Ø20 DE ACERO CORRUGADO B 500 B O B 500 C, CON CARACTERÍSTICAS DE DUCTILIDAD MEJORADAS, ANCLADA A POSTERIORI L<0,70 m
Precio: 17.97
BARRA ø 20 DE ACERO CORRUGADO B 500 B O B 500 C, CON CARACTERÍSTICAS DE DUCTILIDAD MEJORADAS, ANCLADA A POSTERIORI i/ PERFORACIÓN, COLOCACIÓN E INYECCIÓN DE RESINA EPOXI, SEGÚN DEFINICIÓN EN PLANOS (LONGITUD < 0,70 m).

| Código | Ud | Descripción | Rendimiento | Precio | Importe |
|---|---|---|---|---|---|
| MO00000003 | h | Oficial 1ª | 0.1380 | 21.51 | 2.97 |
| MO00000004 | h | Oficial 2ª | 0.2280 | 20.84 | 4.75 |
| Q010000A30 | h | Grupo electrógeno. Con motor diesel. De 80 kVA de potencia | 0.2010 | 16.01 | 3.22 |
| Q010301A10 | h | Compresor transportable con motor eléctrico. De pistones. Presión normal (700 kPa). De 7 m³/minuto de caudal | 0.1500 | 8.73 | 1.31 |
| MT01110005 | kg | Acero corrugado B 500 B o B 500 C, con características de ductilidad mejoradas, en barras | 1.7300 | 1.22 | 2.11 |
| MT01010001 | m³ | Agua | 0.0090 | 0.58 | 0.01 |
| MT01090005 | ud | Cartucho de resina epoxi para anclajes | 2.0000 | 1.8 | 3.60 |
|  |  | Total |  |  | 17.97 |

Claves: anclaje, plano, epoxi, resina, corrugado, barra, colocación, inyección, acero, perforación

**675.0030** ud BARRA Ø25 DE ACERO CORRUGADO B 500 B O B 500 C, CON CARACTERÍSTICAS DE DUCTILIDAD MEJORADAS, ANCLADA A POSTERIORI L<0,70 m
Precio: 20.18
BARRA ø 25 DE ACERO CORRUGADO B 500 B O B 500 C, CON CARACTERÍSTICAS DE DUCTILIDAD MEJORADAS, ANCLADA A POSTERIORI i/ PERFORACIÓN, COLOCACIÓN E INYECCIÓN DE RESINA EPOXI, SEGÚN DEFINICIÓN EN PLANOS (LONGITUD < 0,70 m).

| Código | Ud | Descripción | Rendimiento | Precio | Importe |
|---|---|---|---|---|---|
| MO00000003 | h | Oficial 1ª | 0.1580 | 21.51 | 3.40 |
| MO00000004 | h | Oficial 2ª | 0.2480 | 20.84 | 5.17 |
| Q010000A30 | h | Grupo electrógeno. Con motor diesel. De 80 kVA de potencia | 0.2010 | 16.01 | 3.22 |
| Q010301A10 | h | Compresor transportable con motor eléctrico. De pistones. Presión normal (700 kPa). De 7 m³/minuto de caudal | 0.1500 | 8.73 | 1.31 |
| MT01110005 | kg | Acero corrugado B 500 B o B 500 C, con características de ductilidad mejoradas, en barras | 2.7000 | 1.22 | 3.29 |
| MT01010001 | m³ | Agua | 0.0090 | 0.58 | 0.01 |
| MT01090005 | ud | Cartucho de resina epoxi para anclajes | 2.1000 | 1.8 | 3.78 |
|  |  | Total |  |  | 20.18 |

Claves: anclaje, acero, plano, perforación, barra, resina, colocación, corrugado, epoxi, inyección

**675.0040** ud BARRA Ø25 DE ACERO CORRUGADO B 500 B O B 500 C, CON CARACTERÍSTICAS DE DUCTILIDAD MEJORADAS, ANCLADA A POSTERIORI L<1,50 m
Precio: 27.64
BARRA ø 25 DE ACERO CORRUGADO B 500 B O B 500 C, CON CARACTERÍSTICAS DE DUCTILIDAD MEJORADAS ANCLADA A POSTERIORI i/ PERFORACIÓN, COLOCACIÓN E INYECCIÓN DE RESINA EPOXI, SEGÚN DEFINICIÓN EN PLANOS (LONGITUD < 1,50 m).

| Código | Ud | Descripción | Rendimiento | Precio | Importe |
|---|---|---|---|---|---|
| MO00000003 | h | Oficial 1ª | 0.1580 | 21.51 | 3.40 |
| MO00000004 | h | Oficial 2ª | 0.2990 | 20.84 | 6.23 |
| Q010000A30 | h | Grupo electrógeno. Con motor diesel. De 80 kVA de potencia | 0.2660 | 16.01 | 4.26 |
| Q010301A10 | h | Compresor transportable con motor eléctrico. De pistones. Presión normal (700 kPa). De 7 m³/minuto de caudal | 0.2000 | 8.73 | 1.75 |
| MT01110005 | kg | Acero corrugado B 500 B o B 500 C, con características de ductilidad mejoradas, en barras | 5.8000 | 1.22 | 7.08 |
| MT01010001 | m³ | Agua | 0.0150 | 0.58 | 0.01 |
| MT01090005 | ud | Cartucho de resina epoxi para anclajes | 2.7300 | 1.8 | 4.91 |
|  |  | Total |  |  | 27.64 |

Claves: corrugado, anclaje, plano, barra, epoxi, acero, colocación, inyección, resina, perforación

**675.0050** ud BARRA Ø32 DE ACERO CORRUGADO B 500 B O B 500 C, CON CARACTERÍSTICAS DE DUCTILIDAD MEJORADAS, ANCLADA A POSTERIORI L<1,50 m
Precio: 37.49
BARRA ø 32 DE ACERO CORRUGADO B 500 B O B 500 C, CON CARACTERÍSTICAS DE DUCTILIDAD MEJORADAS, ANCLADA A POSTERIORI i/ PERFORACIÓN, COLOCACIÓN E INYECCIÓN DE RESINA EPOXI, SEGÚN DEFINICIÓN EN PLANOS (LONGITUD < 1,50 m).

| Código | Ud | Descripción | Rendimiento | Precio | Importe |
|---|---|---|---|---|---|
| MO00000003 | h | Oficial 1ª | 0.1780 | 21.51 | 3.83 |
| MO00000004 | h | Oficial 2ª | 0.4400 | 20.84 | 9.17 |
| Q010000A30 | h | Grupo electrógeno. Con motor diesel. De 80 kVA de potencia | 0.3060 | 16.01 | 4.90 |
| Q010301A10 | h | Compresor transportable con motor eléctrico. De pistones. Presión normal (700 kPa). De 7 m³/minuto de caudal | 0.2500 | 8.73 | 2.18 |
| MT01110005 | kg | Acero corrugado B 500 B o B 500 C, con características de ductilidad mejoradas, en barras | 9.4700 | 1.22 | 11.55 |
| MT01010001 | m³ | Agua | 0.0200 | 0.58 | 0.01 |
| MT01090005 | ud | Cartucho de resina epoxi para anclajes | 3.2500 | 1.8 | 5.85 |
|  |  | Total |  |  | 37.49 |

Claves: anclaje, inyección, barra, corrugado, acero, resina, epoxi, plano, colocación, perforación

### 03.03 ACERO ESTRUCTURAL (30/06/2009)

**620.0010** kg ACERO S235JR EN CHAPAS Y PERFILES LAMINADOS (17/04/2012)
Precio: 3.27
ACERO LAMINADO ESTRUCTURAL S235JR EN CHAPAS Y PERFILES LAMINADOS i/ P.P. DE DESPUNTES, CORTE, DOBLADO, SOLDADURAS, TRANSPORTE, POSICIONAMIENTO Y COLOCACIÓN EN OBRA, PROTECCIÓN ANTI-CORROSIÓN TOTALMENTE MONTADO.

| Código | Ud | Descripción | Rendimiento | Precio | Importe |
|---|---|---|---|---|---|
| MO00000002 | h | Capataz | 0.0020 | 21.98 | 0.04 |
| MO00000003 | h | Oficial 1ª | 0.0080 | 21.51 | 0.17 |
| MO00000004 | h | Oficial 2ª | 0.0080 | 20.84 | 0.17 |
| Q060201A01 | h | Camión. Con caja fija y grúa auxiliar. Para 16 t | 0.0240 | 58.08 | 1.39 |
| MT01100345 | kg | Acero laminado S235JR cortado a medida y con una capa de imprimación antioxidante (material) | 1.0000 | 1.5 | 1.50 |
|  |  | Total |  |  | 3.27 |

Claves: transporte, corte, acero, estructura, chapa, doblado, soldadura, capa, montaje, colocación, perfil, oxidación, lámina

**620.0020** kg ACERO S275JR EN CHAPAS Y PERFILES LAMINADOS (30/06/2009)
Precio: 3.39
ACERO LAMINADO ESTRUCTURAL S275JR EN CHAPAS Y PERFILES LAMINADOS i/ P.P. DE DESPUNTES, CORTE, DOBLADO, SOLDADURAS, TRANSPORTE, POSICIONAMIENTO Y COLOCACIÓN EN OBRA, PROTECCIÓN ANTI-CORROSIÓN TOTALMENTE MONTADO.

| Código | Ud | Descripción | Rendimiento | Precio | Importe |
|---|---|---|---|---|---|
| MO00000002 | h | Capataz | 0.0020 | 21.98 | 0.04 |
| MO00000003 | h | Oficial 1ª | 0.0080 | 21.51 | 0.17 |
| MO00000004 | h | Oficial 2ª | 0.0080 | 20.84 | 0.17 |
| Q060201A01 | h | Camión. Con caja fija y grúa auxiliar. Para 16 t | 0.0240 | 58.08 | 1.39 |
| MT01100340 | kg | Acero laminado S275JR, cortado a medida y con una capa de imprimación antioxidante (material; 30/06/2009) | 1.0000 | 1.62 | 1.62 |
|  |  | Total |  |  | 3.39 |

Claves: doblado, lámina, perfil, chapa, capa, montaje, soldadura, corte, oxidación, acero, transporte, estructura, colocación

**620.0030** kg ACERO LAMINADO ESTRUCTURAL S355 J2+N EN CHAPAS (26/01/2010)
Precio: 3.74
ACERO LAMINADO ESTRUCTURAL S355 J2+N EN CHAPAS i/ P.P. DE DESPUNTES, CORTE, DOBLADO, SOLDADURAS, TRANSPORTE, POSICIONAMIENTO Y COLOCACIÓN EN OBRA, PROTECCIÓN ANTI-CORROSIÓN TOTALMENTE MONTADO.

| Código | Ud | Descripción | Rendimiento | Precio | Importe |
|---|---|---|---|---|---|
| MO00000002 | h | Capataz | 0.0020 | 21.98 | 0.04 |
| MO00000003 | h | Oficial 1ª | 0.0080 | 21.51 | 0.17 |
| MO00000004 | h | Oficial 2ª | 0.0080 | 20.84 | 0.17 |
| Q060201A01 | h | Camión. Con caja fija y grúa auxiliar. Para 16 t | 0.0240 | 58.08 | 1.39 |
| MT03010040 | kg | Acero laminado S355 J2+N, cortado a medida y con una capa de imprimación antioxidante (material; 26/01/2010) | 1.0000 | 1.97 | 1.97 |
|  |  | Total |  |  | 3.74 |

Claves: corte, doblado, perfil, soldadura, capa, colocación, lámina, estructura, chapa, oxidación, acero, transporte, montaje

**620.0040** kg ACERO LAMINADO ESTRUCTURAL S355 J2W+N EN CHAPAS (17/04/2012)
Precio: 4.75
ACERO LAMINADO ESTRUCTURAL S355 J2W+N EN CHAPAS, RESISTENCIA MEJORADA A LA CORROSIÓN ATMOSFÉRICA i/ P.P. DE DESPUNTES, CORTE, DOBLADO, SOLDADURAS, TRANSPORTE POSICIONAMIENTO Y COLOCACIÓN EN OBRA, RESISTENTE A LA CORROSIÓN.

| Código | Ud | Descripción | Rendimiento | Precio | Importe |
|---|---|---|---|---|---|
| MO00000002 | h | Capataz | 0.0020 | 21.98 | 0.04 |
| MO00000003 | h | Oficial 1ª | 0.0080 | 21.51 | 0.17 |
| MO00000004 | h | Oficial 2ª | 0.0080 | 20.84 | 0.17 |
| Q060201A01 | h | Camión. Con caja fija y grúa auxiliar. Para 16 t | 0.0240 | 58.08 | 1.39 |
| MT03010020 | kg | Acero laminado S355 J2W+N con resistencia mejorada a la corrosión atmosférica (material) | 1.0000 | 2.98 | 2.98 |
|  |  | Total |  |  | 4.75 |

Claves: corrosión, chapa, corte, lámina, acero, estructura, resistencia, soldadura, colocación, transporte, doblado

### 03.04 APOYOS

#### 03.04.01 APARATO DE APOYO DE NEOPRENO

**692.0100** dm³ APARATO DE APOYO DE NEOPRENO ZUNCHADO (STANDARD, ANCLADO O GOFRADO) SUSTITUIBLE
Precio: 27.14
APARATO DE APOYO DE NEOPRENO ZUNCHADO (STANDARD, ANCLADO O GOFRADO) SUSTITUIBLE, TOTALMENTE COLOCADO i/ NIVELACIÓN DEL APOYO CON MORTERO ESPECIAL DE ALTA RESISTENCIA Y AUTONIVELANTE.

| Código | Ud | Descripción | Rendimiento | Precio | Importe |
|---|---|---|---|---|---|
| MO00000002 | h | Capataz | 0.0290 | 21.98 | 0.64 |
| MO00000003 | h | Oficial 1ª | 0.1110 | 21.51 | 2.39 |
| MO00000004 | h | Oficial 2ª | 0.2000 | 20.84 | 4.17 |
| Q140000A01 | h | Grúa autopropulsada (sin accesorios). Grúas todoterreno (desplazamiento lento). Para carga máxima de 20 t | 0.0330 | 88.62 | 2.92 |
| MT01070005 | m³ | Mortero de cemento portland, MCP-5, de dosificación 1:4 | 0.0150 | 77.67 | 1.17 |
| MT03040275 | dm² | Neopreno armado para apoyos sustituible (material) | 1.0000 | 15.85 | 15.85 |
|  |  | Total |  |  | 27.14 |

Claves: base, neopreno, zuncho, apoyo

#### 03.04.02 APARATOS DE APOYO TIPO POT

**697.0010** ud APOYO DE NEOPRENO CONFINADO-TEFLÓN TIPO POT PL-200, SUSTITUIBLE
Precio: 1214.89

| Código | Ud | Descripción | Rendimiento | Precio | Importe |
|---|---|---|---|---|---|
| MO00000002 | h | Capataz | 1.0100 | 21.98 | 22.20 |
| MO00000003 | h | Oficial 1ª | 5.0200 | 21.51 | 107.98 |
| MO00000004 | h | Oficial 2ª | 5.0200 | 20.84 | 104.62 |
| Q140000A01 | h | Grúa autopropulsada (sin accesorios). Grúas todoterreno (desplazamiento lento). Para carga máxima de 20 t | 1.0000 | 88.62 | 88.62 |
| MT03040040 | ud | Apoyo de neopreno confinado-teflón tipo POT PL-200 sustituible (material) | 1.0000 | 891.47 | 891.47 |
|  |  | Total |  |  | 1214.89 |

Claves: neopreno, apoyo

**697.0020** ud APOYO DE NEOPRENO CONFINADO-TEFLÓN TIPO POT PL-300, SUSTITUIBLE (02/01/2008)
Precio: 1727.21

| Código | Ud | Descripción | Rendimiento | Precio | Importe |
|---|---|---|---|---|---|
| MO00000002 | h | Capataz | 1.0150 | 21.98 | 22.31 |
| MO00000003 | h | Oficial 1ª | 5.0250 | 21.51 | 108.09 |
| MO00000004 | h | Oficial 2ª | 5.0250 | 20.84 | 104.72 |
| Q140000A01 | h | Grúa autopropulsada (sin accesorios). Grúas todoterreno (desplazamiento lento). Para carga máxima de 20 t | 1.0050 | 88.62 | 89.06 |
| MT03040045 | ud | Apoyo de neopreno confinado-teflón tipo POT PL-300 sustituible (material; 02/01/2008) | 1.0000 | 1403.03 | 1403.03 |
|  |  | Total |  |  | 1727.21 |

Claves: neopreno, apoyo

**697.0030** ud APOYO DE NEOPRENO CONFINADO-TEFLÓN TIPO POT PL-400, SUSTITUIBLE (23/04/2008)
Precio: 2234.97

| Código | Ud | Descripción | Rendimiento | Precio | Importe |
|---|---|---|---|---|---|
| MO00000002 | h | Capataz | 1.0200 | 21.98 | 22.42 |
| MO00000003 | h | Oficial 1ª | 5.0300 | 21.51 | 108.20 |
| MO00000004 | h | Oficial 2ª | 5.0300 | 20.84 | 104.83 |
| Q140000A01 | h | Grúa autopropulsada (sin accesorios). Grúas todoterreno (desplazamiento lento). Para carga máxima de 20 t | 1.0100 | 88.62 | 89.51 |
| MT03040050 | ud | Apoyo de neopreno confinado-teflón tipo POT PL-400 sustituible (material; 23/04/2008) | 1.0000 | 1910.01 | 1910.01 |
|  |  | Total |  |  | 2234.97 |

Claves: neopreno, apoyo

**697.0040** ud APOYO DE NEOPRENO CONFINADO-TEFLÓN TIPO POT PL-500, SUSTITUIBLE (29/01/2008)
Precio: 2691.07

| Código | Ud | Descripción | Rendimiento | Precio | Importe |
|---|---|---|---|---|---|
| MO00000002 | h | Capataz | 1.0250 | 21.98 | 22.53 |
| MO00000003 | h | Oficial 1ª | 5.0350 | 21.51 | 108.30 |
| MO00000004 | h | Oficial 2ª | 5.0350 | 20.84 | 104.93 |
| Q140000A01 | h | Grúa autopropulsada (sin accesorios). Grúas todoterreno (desplazamiento lento). Para carga máxima de 20 t | 1.0150 | 88.62 | 89.95 |
| MT03040055 | ud | Apoyo de neopreno confinado-teflón tipo POT PL-500 sustituible (material; 29/01/2008) | 1.0000 | 2365.36 | 2365.36 |
|  |  | Total |  |  | 2691.07 |

Claves: apoyo, neopreno

**697.0050** ud APOYO DE NEOPRENO CONFINADO-TEFLÓN TIPO POT PL-600, SUSTITUIBLE (29/01/2008)
Precio: 3108.66

| Código | Ud | Descripción | Rendimiento | Precio | Importe |
|---|---|---|---|---|---|
| MO00000002 | h | Capataz | 1.0300 | 21.98 | 22.64 |
| MO00000003 | h | Oficial 1ª | 5.0400 | 21.51 | 108.41 |
| MO00000004 | h | Oficial 2ª | 5.0400 | 20.84 | 105.03 |
| Q140000A01 | h | Grúa autopropulsada (sin accesorios). Grúas todoterreno (desplazamiento lento). Para carga máxima de 20 t | 1.0200 | 88.62 | 90.39 |
| MT03040060 | ud | Apoyo de neopreno confinado-teflón tipo POT PL-600 sustituible (material; 29/01/2008) | 1.0000 | 2782.19 | 2782.19 |
|  |  | Total |  |  | 3108.66 |

Claves: neopreno, apoyo

**697.0060** ud APOYO DE NEOPRENO CONFINADO-TEFLÓN TIPO POT PL-700, SUSTITUIBLE (02/01/2008)
Precio: 3570.01

| Código | Ud | Descripción | Rendimiento | Precio | Importe |
|---|---|---|---|---|---|
| MO00000002 | h | Capataz | 1.0350 | 21.98 | 22.75 |
| MO00000003 | h | Oficial 1ª | 5.0450 | 21.51 | 108.52 |
| MO00000004 | h | Oficial 2ª | 5.0450 | 20.84 | 105.14 |
| Q140000A01 | h | Grúa autopropulsada (sin accesorios). Grúas todoterreno (desplazamiento lento). Para carga máxima de 20 t | 1.0250 | 88.62 | 90.84 |
| MT03040065 | ud | Apoyo de neopreno confinado-teflón tipo POT PL-700 sustituible (material; 02/01/2008) | 1.0000 | 3242.76 | 3242.76 |
|  |  | Total |  |  | 3570.01 |

Claves: apoyo, neopreno

**697.0070** ud APOYO DE NEOPRENO CONFINADO-TEFLÓN TIPO POT PL-800, SUSTITUIBLE (29/05/2009)
Precio: 3935.12

| Código | Ud | Descripción | Rendimiento | Precio | Importe |
|---|---|---|---|---|---|
| MO00000002 | h | Capataz | 1.0400 | 21.98 | 22.86 |
| MO00000003 | h | Oficial 1ª | 5.0500 | 21.51 | 108.63 |
| MO00000004 | h | Oficial 2ª | 5.0500 | 20.84 | 105.24 |
| Q140000A01 | h | Grúa autopropulsada (sin accesorios). Grúas todoterreno (desplazamiento lento). Para carga máxima de 20 t | 1.0300 | 88.62 | 91.28 |
| MT03040070 | ud | Apoyo de neopreno confinado-teflón tipo POT PL-800 sustituible (material; 29/05/2009) | 1.0000 | 3607.11 | 3607.11 |
|  |  | Total |  |  | 3935.12 |

Claves: apoyo, neopreno

**697.0080** ud APOYO DE NEOPRENO CONFINADO-TEFLÓN TIPO POT PL-900, SUSTITUIBLE (02/01/2008)
Precio: 4351.25

| Código | Ud | Descripción | Rendimiento | Precio | Importe |
|---|---|---|---|---|---|
| MO00000002 | h | Capataz | 1.0450 | 21.98 | 22.97 |
| MO00000003 | h | Oficial 1ª | 5.0550 | 21.51 | 108.73 |
| MO00000004 | h | Oficial 2ª | 5.0550 | 20.84 | 105.35 |
| Q140000A01 | h | Grúa autopropulsada (sin accesorios). Grúas todoterreno (desplazamiento lento). Para carga máxima de 20 t | 1.0350 | 88.62 | 91.72 |
| MT03040075 | ud | Apoyo de neopreno confinado-teflón tipo POT PL-900 sustituible (material; 02/01/2008) | 1.0000 | 4022.48 | 4022.48 |
|  |  | Total |  |  | 4351.25 |

Claves: neopreno, apoyo

**697.0090** ud APOYO DE NEOPRENO CONFINADO-TEFLÓN TIPO POT PL-1000, SUSTITUIBLE (02/01/2008)
Precio: 4779.19

| Código | Ud | Descripción | Rendimiento | Precio | Importe |
|---|---|---|---|---|---|
| MO00000002 | h | Capataz | 1.0500 | 21.98 | 23.08 |
| MO00000003 | h | Oficial 1ª | 5.0600 | 21.51 | 108.84 |
| MO00000004 | h | Oficial 2ª | 5.0600 | 20.84 | 105.45 |
| Q140000A01 | h | Grúa autopropulsada (sin accesorios). Grúas todoterreno (desplazamiento lento). Para carga máxima de 20 t | 1.0400 | 88.62 | 92.16 |
| MT03040080 | ud | Apoyo de neopreno confinado-teflón tipo POT PL-1000 sustituible (material; 02/01/2008) | 1.0000 | 4449.66 | 4449.66 |
|  |  | Total |  |  | 4779.19 |

Claves: neopreno, apoyo

**697.0100** ud APOYO DE NEOPRENO CONFINADO-TEFLÓN TIPO POT PL-1100, SUSTITUIBLE (02/01/2008)
Precio: 5195.22

| Código | Ud | Descripción | Rendimiento | Precio | Importe |
|---|---|---|---|---|---|
| MO00000002 | h | Capataz | 1.0550 | 21.98 | 23.19 |
| MO00000003 | h | Oficial 1ª | 5.0650 | 21.51 | 108.95 |
| MO00000004 | h | Oficial 2ª | 5.0650 | 20.84 | 105.55 |
| Q140000A01 | h | Grúa autopropulsada (sin accesorios). Grúas todoterreno (desplazamiento lento). Para carga máxima de 20 t | 1.0450 | 88.62 | 92.61 |
| MT03040085 | ud | Apoyo de neopreno confinado-teflón tipo POT PL-1100 sustituible (material; 02/01/2008) | 1.0000 | 4864.92 | 4864.92 |
|  |  | Total |  |  | 5195.22 |

Claves: neopreno, apoyo

**697.0110** ud APOYO DE NEOPRENO CONFINADO-TEFLÓN TIPO POT PL-1200, SUSTITUIBLE (11/03/2008)
Precio: 5611.26

| Código | Ud | Descripción | Rendimiento | Precio | Importe |
|---|---|---|---|---|---|
| MO00000002 | h | Capataz | 1.0600 | 21.98 | 23.30 |
| MO00000003 | h | Oficial 1ª | 5.0700 | 21.51 | 109.06 |
| MO00000004 | h | Oficial 2ª | 5.0700 | 20.84 | 105.66 |
| Q140000A01 | h | Grúa autopropulsada (sin accesorios). Grúas todoterreno (desplazamiento lento). Para carga máxima de 20 t | 1.0500 | 88.62 | 93.05 |
| MT03040090 | ud | Apoyo de neopreno confinado-teflón tipo POT PL-1200 sustituible (material; 11/03/2008) | 1.0000 | 5280.19 | 5280.19 |
|  |  | Total |  |  | 5611.26 |

Claves: neopreno, apoyo

**697.0120** ud APOYO DE NEOPRENO CONFINADO-TEFLÓN TIPO POT PL-1300, SUSTITUIBLE (29/03/2006)
Precio: 6034.42

| Código | Ud | Descripción | Rendimiento | Precio | Importe |
|---|---|---|---|---|---|
| MO00000002 | h | Capataz | 1.0650 | 21.98 | 23.41 |
| MO00000003 | h | Oficial 1ª | 5.0750 | 21.51 | 109.16 |
| MO00000004 | h | Oficial 2ª | 5.0750 | 20.84 | 105.76 |
| Q140000A01 | h | Grúa autopropulsada (sin accesorios). Grúas todoterreno (desplazamiento lento). Para carga máxima de 20 t | 1.0550 | 88.62 | 93.49 |
| MT03040095 | ud | Apoyo de neopreno confinado-teflón tipo POT PL-1300 sustituible (material; 29/03/2006) | 1.0000 | 5702.6 | 5702.60 |
|  |  | Total |  |  | 6034.42 |

Claves: neopreno, apoyo

**697.0130** ud APOYO DE NEOPRENO CONFINADO-TEFLÓN TIPO POT PL-1400, SUSTITUIBLE (12/03/2008)
Precio: 6494.16

| Código | Ud | Descripción | Rendimiento | Precio | Importe |
|---|---|---|---|---|---|
| MO00000002 | h | Capataz | 1.0700 | 21.98 | 23.52 |
| MO00000003 | h | Oficial 1ª | 5.0800 | 21.51 | 109.27 |
| MO00000004 | h | Oficial 2ª | 5.0800 | 20.84 | 105.87 |
| Q140000A01 | h | Grúa autopropulsada (sin accesorios). Grúas todoterreno (desplazamiento lento). Para carga máxima de 20 t | 1.0600 | 88.62 | 93.94 |
| MT03040100 | ud | Apoyo de neopreno confinado-teflón tipo POT PL-1400 sustituible (material; 12/03/2008) | 1.0000 | 6161.56 | 6161.56 |
|  |  | Total |  |  | 6494.16 |

Claves: apoyo, neopreno

**697.0140** ud APOYO DE NEOPRENO CONFINADO-TEFLÓN TIPO POT PL-1600, SUSTITUIBLE (12/03/2008)
Precio: 7607.32

| Código | Ud | Descripción | Rendimiento | Precio | Importe |
|---|---|---|---|---|---|
| MO00000002 | h | Capataz | 1.0800 | 21.98 | 23.74 |
| MO00000003 | h | Oficial 1ª | 5.0900 | 21.51 | 109.49 |
| MO00000004 | h | Oficial 2ª | 5.0900 | 20.84 | 106.08 |
| Q140000A01 | h | Grúa autopropulsada (sin accesorios). Grúas todoterreno (desplazamiento lento). Para carga máxima de 20 t | 1.0700 | 88.62 | 94.82 |
| MT03040105 | ud | Apoyo de neopreno confinado-teflón tipo POT PL-1600 sustituible (material; 12/03/2008) | 1.0000 | 7273.19 | 7273.19 |
|  |  | Total |  |  | 7607.32 |

Claves: neopreno, apoyo

**697.0150** ud APOYO DE NEOPRENO CONFINADO-TEFLÓN TIPO POT PL-1800, SUSTITUIBLE (12/03/2008)
Precio: 9214.34

| Código | Ud | Descripción | Rendimiento | Precio | Importe |
|---|---|---|---|---|---|
| MO00000002 | h | Capataz | 1.0900 | 21.98 | 23.96 |
| MO00000003 | h | Oficial 1ª | 5.1000 | 21.51 | 109.70 |
| MO00000004 | h | Oficial 2ª | 5.1000 | 20.84 | 106.28 |
| Q140000A01 | h | Grúa autopropulsada (sin accesorios). Grúas todoterreno (desplazamiento lento). Para carga máxima de 20 t | 1.0800 | 88.62 | 95.71 |
| MT03040110 | ud | Apoyo de neopreno confinado-teflón tipo POT PL-1800 sustituible (material; 12/03/2008) | 1.0000 | 8878.69 | 8878.69 |
|  |  | Total |  |  | 9214.34 |

Claves: apoyo, neopreno

**697.0160** ud APOYO DE NEOPRENO CONFINADO-TEFLÓN TIPO POT PL-2000, SUSTITUIBLE (13/03/2008)
Precio: 10055.69

| Código | Ud | Descripción | Rendimiento | Precio | Importe |
|---|---|---|---|---|---|
| MO00000002 | h | Capataz | 1.1000 | 21.98 | 24.18 |
| MO00000003 | h | Oficial 1ª | 5.1100 | 21.51 | 109.92 |
| MO00000004 | h | Oficial 2ª | 5.1100 | 20.84 | 106.49 |
| Q140000A01 | h | Grúa autopropulsada (sin accesorios). Grúas todoterreno (desplazamiento lento). Para carga máxima de 20 t | 1.0900 | 88.62 | 96.60 |
| MT03040115 | ud | Apoyo de neopreno confinado-teflón tipo POT PL-2000 sustituible (material; 13/03/2008) | 1.0000 | 9718.5 | 9718.50 |
|  |  | Total |  |  | 10055.69 |

Claves: apoyo, neopreno

**697.0170** ud APOYO DE NEOPRENO CONFINADO-TEFLÓN TIPO POT PL-2500, SUSTITUIBLE (13/03/2008)
Precio: 11033.99

| Código | Ud | Descripción | Rendimiento | Precio | Importe |
|---|---|---|---|---|---|
| MO00000002 | h | Capataz | 1.2000 | 21.98 | 26.38 |
| MO00000003 | h | Oficial 1ª | 5.1480 | 21.51 | 110.73 |
| MO00000004 | h | Oficial 2ª | 5.1480 | 20.84 | 107.28 |
| Q140000A01 | h | Grúa autopropulsada (sin accesorios). Grúas todoterreno (desplazamiento lento). Para carga máxima de 20 t | 1.1200 | 88.62 | 99.25 |
| MT03040120 | ud | Apoyo de neopreno confinado-teflón tipo POT PL-2500 sustituible (material; 13/03/2008) | 1.0000 | 10690.35 | 10690.35 |
|  |  | Total |  |  | 11033.99 |

Claves: neopreno, apoyo

**697.0180** ud APOYO DE NEOPRENO CONFINADO-TEFLÓN TIPO POT PU-200, SUSTITUIBLE (29/05/2009)
Precio: 1749.31

| Código | Ud | Descripción | Rendimiento | Precio | Importe |
|---|---|---|---|---|---|
| MO00000002 | h | Capataz | 1.0100 | 21.98 | 22.20 |
| MO00000003 | h | Oficial 1ª | 5.0200 | 21.51 | 107.98 |
| MO00000004 | h | Oficial 2ª | 5.0200 | 20.84 | 104.62 |
| Q140000A01 | h | Grúa autopropulsada (sin accesorios). Grúas todoterreno (desplazamiento lento). Para carga máxima de 20 t | 1.0000 | 88.62 | 88.62 |
| MT03040125 | ud | Apoyo de neopreno confinado-teflón tipo POT PU-200 sustituible (material; 29/05/2009) | 1.0000 | 1425.89 | 1425.89 |
|  |  | Total |  |  | 1749.31 |

Claves: apoyo, neopreno

**697.0190** ud APOYO DE NEOPRENO CONFINADO-TEFLÓN TIPO POT PU-300, SUSTITUIBLE (02/01/2008)
Precio: 2046.53

| Código | Ud | Descripción | Rendimiento | Precio | Importe |
|---|---|---|---|---|---|
| MO00000002 | h | Capataz | 1.0150 | 21.98 | 22.31 |
| MO00000003 | h | Oficial 1ª | 5.0250 | 21.51 | 108.09 |
| MO00000004 | h | Oficial 2ª | 5.0250 | 20.84 | 104.72 |
| Q140000A01 | h | Grúa autopropulsada (sin accesorios). Grúas todoterreno (desplazamiento lento). Para carga máxima de 20 t | 1.0050 | 88.62 | 89.06 |
| MT03040130 | ud | Apoyo de neopreno confinado-teflón tipo POT PU-300 sustituible (material; 02/01/2008) | 1.0000 | 1722.35 | 1722.35 |
|  |  | Total |  |  | 2046.53 |

Claves: neopreno, apoyo

**697.0200** ud APOYO DE NEOPRENO CONFINADO-TEFLÓN TIPO POT PU-400, SUSTITUIBLE (23/04/2008)
Precio: 2572.42

| Código | Ud | Descripción | Rendimiento | Precio | Importe |
|---|---|---|---|---|---|
| MO00000002 | h | Capataz | 1.0200 | 21.98 | 22.42 |
| MO00000003 | h | Oficial 1ª | 5.0300 | 21.51 | 108.20 |
| MO00000004 | h | Oficial 2ª | 5.0300 | 20.84 | 104.83 |
| Q140000A01 | h | Grúa autopropulsada (sin accesorios). Grúas todoterreno (desplazamiento lento). Para carga máxima de 20 t | 1.0100 | 88.62 | 89.51 |
| MT03040135 | ud | Apoyo de neopreno confinado-teflón tipo POT PU-400 sustituible (material; 23/04/2008) | 1.0000 | 2247.46 | 2247.46 |
|  |  | Total |  |  | 2572.42 |

Claves: apoyo, neopreno

**697.0210** ud APOYO DE NEOPRENO CONFINADO-TEFLÓN TIPO POT PU-500, SUSTITUIBLE (29/01/2008)
Precio: 3040.94

| Código | Ud | Descripción | Rendimiento | Precio | Importe |
|---|---|---|---|---|---|
| MO00000002 | h | Capataz | 1.0250 | 21.98 | 22.53 |
| MO00000003 | h | Oficial 1ª | 5.0350 | 21.51 | 108.30 |
| MO00000004 | h | Oficial 2ª | 5.0350 | 20.84 | 104.93 |
| Q140000A01 | h | Grúa autopropulsada (sin accesorios). Grúas todoterreno (desplazamiento lento). Para carga máxima de 20 t | 1.0150 | 88.62 | 89.95 |
| MT03040140 | ud | Apoyo de neopreno confinado-teflón tipoPOT PU-500 sustituible (material; 29/01/2008) | 1.0000 | 2715.23 | 2715.23 |
|  |  | Total |  |  | 3040.94 |

Claves: neopreno, apoyo

**697.0220** ud APOYO DE NEOPRENO CONFINADO-TEFLÓN TIPO POT PU-600, SUSTITUIBLE (29/01/2008)
Precio: 3434.26

| Código | Ud | Descripción | Rendimiento | Precio | Importe |
|---|---|---|---|---|---|
| MO00000002 | h | Capataz | 1.0300 | 21.98 | 22.64 |
| MO00000003 | h | Oficial 1ª | 5.0400 | 21.51 | 108.41 |
| MO00000004 | h | Oficial 2ª | 5.0400 | 20.84 | 105.03 |
| Q140000A01 | h | Grúa autopropulsada (sin accesorios). Grúas todoterreno (desplazamiento lento). Para carga máxima de 20 t | 1.0200 | 88.62 | 90.39 |
| MT03040145 | ud | Apoyo de neopreno confinado-teflón tipo POT PU-600 sustituible (material; 29/01/2008) | 1.0000 | 3107.79 | 3107.79 |
|  |  | Total |  |  | 3434.26 |

Claves: apoyo, neopreno

**697.0230** ud APOYO DE NEOPRENO CONFINADO-TEFLÓN TIPO POT PU-700, SUSTITUIBLE (02/01/2008)
Precio: 3887.62

| Código | Ud | Descripción | Rendimiento | Precio | Importe |
|---|---|---|---|---|---|
| MO00000002 | h | Capataz | 1.0350 | 21.98 | 22.75 |
| MO00000003 | h | Oficial 1ª | 5.0450 | 21.51 | 108.52 |
| MO00000004 | h | Oficial 2ª | 5.0450 | 20.84 | 105.14 |
| Q140000A01 | h | Grúa autopropulsada (sin accesorios). Grúas todoterreno (desplazamiento lento). Para carga máxima de 20 t | 1.0250 | 88.62 | 90.84 |
| MT03040150 | ud | Apoyo de neopreno confinado-teflón tipo POT PU-700 sustituible (material; 02/01/2008) | 1.0000 | 3560.37 | 3560.37 |
|  |  | Total |  |  | 3887.62 |

Claves: apoyo, neopreno

**697.0240** ud APOYO DE NEOPRENO CONFINADO-TEFLÓN TIPO POT PU-800, SUSTITUIBLE (29/05/2009)
Precio: 4267.94

| Código | Ud | Descripción | Rendimiento | Precio | Importe |
|---|---|---|---|---|---|
| MO00000002 | h | Capataz | 1.0400 | 21.98 | 22.86 |
| MO00000003 | h | Oficial 1ª | 5.0500 | 21.51 | 108.63 |
| MO00000004 | h | Oficial 2ª | 5.0500 | 20.84 | 105.24 |
| Q140000A01 | h | Grúa autopropulsada (sin accesorios). Grúas todoterreno (desplazamiento lento). Para carga máxima de 20 t | 1.0300 | 88.62 | 91.28 |
| MT03040155 | ud | Apoyo de neopreno confinado-teflón tipo POT PU-800 sustituible (material; 29/05/2009) | 1.0000 | 3939.93 | 3939.93 |
|  |  | Total |  |  | 4267.94 |

Claves: apoyo, neopreno

**697.0250** ud APOYO DE NEOPRENO CONFINADO-TEFLÓN TIPO POT PU-900, SUSTITUIBLE (02/01/2008)
Precio: 4629.15

| Código | Ud | Descripción | Rendimiento | Precio | Importe |
|---|---|---|---|---|---|
| MO00000002 | h | Capataz | 1.0450 | 21.98 | 22.97 |
| MO00000003 | h | Oficial 1ª | 5.0550 | 21.51 | 108.73 |
| MO00000004 | h | Oficial 2ª | 5.0550 | 20.84 | 105.35 |
| Q140000A01 | h | Grúa autopropulsada (sin accesorios). Grúas todoterreno (desplazamiento lento). Para carga máxima de 20 t | 1.0350 | 88.62 | 91.72 |
| MT03040160 | ud | Apoyo de neopreno confinado-teflón tipo POT PU-900 sustituible (material; 02/01/2008) | 1.0000 | 4300.38 | 4300.38 |
|  |  | Total |  |  | 4629.15 |

Claves: neopreno, apoyo

**697.0260** ud APOYO DE NEOPRENO CONFINADO-TEFLÓN TIPO POT PU-1000, SUSTITUIBLE (02/01/2008)
Precio: 5192.08

| Código | Ud | Descripción | Rendimiento | Precio | Importe |
|---|---|---|---|---|---|
| MO00000002 | h | Capataz | 1.0500 | 21.98 | 23.08 |
| MO00000003 | h | Oficial 1ª | 5.0600 | 21.51 | 108.84 |
| MO00000004 | h | Oficial 2ª | 5.0600 | 20.84 | 105.45 |
| Q140000A01 | h | Grúa autopropulsada (sin accesorios). Grúas todoterreno (desplazamiento lento). Para carga máxima de 20 t | 1.0400 | 88.62 | 92.16 |
| MT03040165 | ud | Apoyo de neopreno confinado-teflón tipo POT PU-1000 sustituible (material; 02/01/2008) | 1.0000 | 4862.55 | 4862.55 |
|  |  | Total |  |  | 5192.08 |

Claves: apoyo, neopreno

**697.0270** ud APOYO DE NEOPRENO CONFINADO-TEFLÓN TIPO POT PU-1100, SUSTITUIBLE (02/01/2008)
Precio: 6192.09

| Código | Ud | Descripción | Rendimiento | Precio | Importe |
|---|---|---|---|---|---|
| MO00000002 | h | Capataz | 1.0550 | 21.98 | 23.19 |
| MO00000003 | h | Oficial 1ª | 5.0650 | 21.51 | 108.95 |
| MO00000004 | h | Oficial 2ª | 5.0650 | 20.84 | 105.55 |
| Q140000A01 | h | Grúa autopropulsada (sin accesorios). Grúas todoterreno (desplazamiento lento). Para carga máxima de 20 t | 1.0450 | 88.62 | 92.61 |
| MT03040170 | ud | Apoyo de neopreno confinado-teflón tipo POT PU-1100 sustituible (material; 02/01/2008) | 1.0000 | 5861.79 | 5861.79 |
|  |  | Total |  |  | 6192.09 |

Claves: apoyo, neopreno

**697.0280** ud APOYO DE NEOPRENO CONFINADO-TEFLÓN TIPO POT PU-1200, SUSTITUIBLE (09/09/2009)
Precio: 6778.76

| Código | Ud | Descripción | Rendimiento | Precio | Importe |
|---|---|---|---|---|---|
| MO00000002 | h | Capataz | 1.0600 | 21.98 | 23.30 |
| MO00000003 | h | Oficial 1ª | 5.0700 | 21.51 | 109.06 |
| MO00000004 | h | Oficial 2ª | 5.0700 | 20.84 | 105.66 |
| Q140000A01 | h | Grúa autopropulsada (sin accesorios). Grúas todoterreno (desplazamiento lento). Para carga máxima de 20 t | 1.0500 | 88.62 | 93.05 |
| MT03040175 | ud | Apoyo de neopreno confinado-teflón tipo POT PU-1200 sustituible (material; 09/09/2009) | 1.0000 | 6447.69 | 6447.69 |
|  |  | Total |  |  | 6778.76 |

Claves: apoyo, neopreno

**697.0290** ud APOYO DE NEOPRENO CONFINADO-TEFLÓN TIPO POT PU-1300, SUSTITUIBLE (29/03/2006)
Precio: 7102.22

| Código | Ud | Descripción | Rendimiento | Precio | Importe |
|---|---|---|---|---|---|
| MO00000002 | h | Capataz | 1.0650 | 21.98 | 23.41 |
| MO00000003 | h | Oficial 1ª | 5.0750 | 21.51 | 109.16 |
| MO00000004 | h | Oficial 2ª | 5.0750 | 20.84 | 105.76 |
| Q140000A01 | h | Grúa autopropulsada (sin accesorios). Grúas todoterreno (desplazamiento lento). Para carga máxima de 20 t | 1.0550 | 88.62 | 93.49 |
| MT03040180 | ud | Apoyo de neopreno confinado-teflón tipo POT PU-1300 sustituible (material; 29/03/2006) | 1.0000 | 6770.4 | 6770.40 |
|  |  | Total |  |  | 7102.22 |

Claves: neopreno, apoyo

**697.0300** ud APOYO DE NEOPRENO CONFINADO-TEFLÓN TIPO POT PU-1400, SUSTITUIBLE (12/03/2008)
Precio: 7240.54

| Código | Ud | Descripción | Rendimiento | Precio | Importe |
|---|---|---|---|---|---|
| MO00000002 | h | Capataz | 1.0700 | 21.98 | 23.52 |
| MO00000003 | h | Oficial 1ª | 5.0800 | 21.51 | 109.27 |
| MO00000004 | h | Oficial 2ª | 5.0800 | 20.84 | 105.87 |
| Q140000A01 | h | Grúa autopropulsada (sin accesorios). Grúas todoterreno (desplazamiento lento). Para carga máxima de 20 t | 1.0600 | 88.62 | 93.94 |
| MT03040185 | ud | Apoyo de neopreno confinado-teflón tipo POT PU-1400 sustituible (material; 12/03/2008) | 1.0000 | 6907.94 | 6907.94 |
|  |  | Total |  |  | 7240.54 |

Claves: neopreno, apoyo

**697.0310** ud APOYO DE NEOPRENO CONFINADO-TEFLÓN TIPO POT PU-1600, SUSTITUIBLE (12/03/2008)
Precio: 8234.59

| Código | Ud | Descripción | Rendimiento | Precio | Importe |
|---|---|---|---|---|---|
| MO00000002 | h | Capataz | 1.0800 | 21.98 | 23.74 |
| MO00000003 | h | Oficial 1ª | 5.0900 | 21.51 | 109.49 |
| MO00000004 | h | Oficial 2ª | 5.0900 | 20.84 | 106.08 |
| Q140000A01 | h | Grúa autopropulsada (sin accesorios). Grúas todoterreno (desplazamiento lento). Para carga máxima de 20 t | 1.0700 | 88.62 | 94.82 |
| MT03040190 | ud | Apoyo de neopreno confinado-teflón tipo POT PU-1600 sustituible (material; 12/03/2008) | 1.0000 | 7900.46 | 7900.46 |
|  |  | Total |  |  | 8234.59 |

Claves: apoyo, neopreno

**697.0320** ud APOYO DE NEOPRENO CONFINADO-TEFLÓN TIPO POT PU-1800, SUSTITUIBLE (29/03/2006)
Precio: 9026.5

| Código | Ud | Descripción | Rendimiento | Precio | Importe |
|---|---|---|---|---|---|
| MO00000002 | h | Capataz | 1.0900 | 21.98 | 23.96 |
| MO00000003 | h | Oficial 1ª | 5.1000 | 21.51 | 109.70 |
| MO00000004 | h | Oficial 2ª | 5.1000 | 20.84 | 106.28 |
| Q140000A01 | h | Grúa autopropulsada (sin accesorios). Grúas todoterreno (desplazamiento lento). Para carga máxima de 20 t | 1.0800 | 88.62 | 95.71 |
| MT03040195 | ud | Apoyo de neopreno confinado-teflón tipo POT PU-1800 sustituible (material; 29/03/2006) | 1.0000 | 8690.85 | 8690.85 |
|  |  | Total |  |  | 9026.5 |

Claves: neopreno, apoyo

**697.0330** ud APOYO DE NEOPRENO CONFINADO-TEFLÓN TIPO POT PU-2000, SUSTITUIBLE (09/03/2010)
Precio: 10102.19

| Código | Ud | Descripción | Rendimiento | Precio | Importe |
|---|---|---|---|---|---|
| MO00000002 | h | Capataz | 1.1000 | 21.98 | 24.18 |
| MO00000003 | h | Oficial 1ª | 5.1100 | 21.51 | 109.92 |
| MO00000004 | h | Oficial 2ª | 5.1100 | 20.84 | 106.49 |
| Q140000A01 | h | Grúa autopropulsada (sin accesorios). Grúas todoterreno (desplazamiento lento). Para carga máxima de 20 t | 1.0900 | 88.62 | 96.60 |
| MT03040200 | ud | Apoyo de neopreno confinado-teflón tipo POT PU-2000 sustituible (material; 09/03/2010) | 1.0000 | 9765 | 9765.00 |
|  |  | Total |  |  | 10102.19 |

Claves: apoyo, neopreno

**697.0340** ud APOYO DE NEOPRENO CONFINADO-TEFLÓN TIPO POT PU-2500, SUSTITUIBLE (09/03/2010)
Precio: 11083.38

| Código | Ud | Descripción | Rendimiento | Precio | Importe |
|---|---|---|---|---|---|
| MO00000002 | h | Capataz | 1.1200 | 21.98 | 24.62 |
| MO00000003 | h | Oficial 1ª | 5.1480 | 21.51 | 110.73 |
| MO00000004 | h | Oficial 2ª | 5.1480 | 20.84 | 107.28 |
| Q140000A01 | h | Grúa autopropulsada (sin accesorios). Grúas todoterreno (desplazamiento lento). Para carga máxima de 20 t | 1.1200 | 88.62 | 99.25 |
| MT03040205 | ud | Apoyo de neopreno confinado-teflón tipo POT PU-2500 sustituible (material; 09/03/2010) | 1.0000 | 10741.5 | 10741.50 |
|  |  | Total |  |  | 11083.38 |

Claves: apoyo, neopreno

**697.0350** ud APOYO DE NEOPRENO CONFINADO-TEFLÓN TIPO POT PU-4500, SUSTITUIBLE (09/03/2010)
Precio: 15403.37

| Código | Ud | Descripción | Rendimiento | Precio | Importe |
|---|---|---|---|---|---|
| MO00000002 | h | Capataz | 1.4000 | 21.98 | 30.77 |
| MO00000003 | h | Oficial 1ª | 5.4500 | 21.51 | 117.23 |
| MO00000004 | h | Oficial 2ª | 5.4500 | 20.84 | 113.58 |
| Q140000A01 | h | Grúa autopropulsada (sin accesorios). Grúas todoterreno (desplazamiento lento). Para carga máxima de 20 t | 1.1700 | 88.62 | 103.69 |
| MT03040210 | ud | Apoyo de neopreno confinado-teflón tipoPOT PU-4500 sustituible (material; 09/03/2010) | 1.0000 | 15038.1 | 15038.10 |
|  |  | Total |  |  | 15403.37 |

Claves: neopreno, apoyo

**697.0360** ud APOYO DE NEOPRENO CONFINADO-TEFLÓN TIPO POT PF-300, SUSTITUIBLE (23/04/2008)
Precio: 1419.09

| Código | Ud | Descripción | Rendimiento | Precio | Importe |
|---|---|---|---|---|---|
| MO00000002 | h | Capataz | 1.0150 | 21.98 | 22.31 |
| MO00000003 | h | Oficial 1ª | 5.0250 | 21.51 | 108.09 |
| MO00000004 | h | Oficial 2ª | 5.0250 | 20.84 | 104.72 |
| Q140000A01 | h | Grúa autopropulsada (sin accesorios). Grúas todoterreno (desplazamiento lento). Para carga máxima de 20 t | 1.0050 | 88.62 | 89.06 |
| MT03040001 | ud | Apoyo de neopreno confinado-teflón tipo POT PF-300 sustituible (material; 23/04/2008) | 1.0000 | 1094.91 | 1094.91 |
|  |  | Total |  |  | 1419.09 |

Claves: apoyo, neopreno

**697.0370** ud APOYO DE NEOPRENO CONFINADO-TEFLÓN TIPO POT PF-400, SUSTITUIBLE (23/04/2008)
Precio: 1825.45

| Código | Ud | Descripción | Rendimiento | Precio | Importe |
|---|---|---|---|---|---|
| MO00000002 | h | Capataz | 1.0200 | 21.98 | 22.42 |
| MO00000003 | h | Oficial 1ª | 5.0300 | 21.51 | 108.20 |
| MO00000004 | h | Oficial 2ª | 5.0300 | 20.84 | 104.83 |
| Q140000A01 | h | Grúa autopropulsada (sin accesorios). Grúas todoterreno (desplazamiento lento). Para carga máxima de 20 t | 1.0100 | 88.62 | 89.51 |
| MT03040005 | ud | Apoyo de neopreno confinado-teflón tipo POT PF-400 sustituible (material; 23/04/2008) | 1.0000 | 1500.49 | 1500.49 |
|  |  | Total |  |  | 1825.45 |

Claves: apoyo, neopreno

**697.0380** ud APOYO DE NEOPRENO CONFINADO-TEFLÓN TIPO POT PF-500, SUSTITUIBLE (13/01/2009)
Precio: 2390.31

| Código | Ud | Descripción | Rendimiento | Precio | Importe |
|---|---|---|---|---|---|
| MO00000002 | h | Capataz | 1.0250 | 21.98 | 22.53 |
| MO00000003 | h | Oficial 1ª | 5.0350 | 21.51 | 108.30 |
| MO00000004 | h | Oficial 2ª | 5.0350 | 20.84 | 104.93 |
| Q140000A01 | h | Grúa autopropulsada (sin accesorios). Grúas todoterreno (desplazamiento lento). Para carga máxima de 20 t | 1.0150 | 88.62 | 89.95 |
| MT03040010 | ud | Apoyo de neopreno confinado-teflón tipo POT PF-500 sustituible (material; 13/01/2009) | 1.0000 | 2064.6 | 2064.60 |
|  |  | Total |  |  | 2390.31 |

Claves: neopreno, apoyo

**697.0390** ud APOYO DE NEOPRENO CONFINADO-TEFLÓN TIPO POT PF-600, SUSTITUIBLE (23/04/2008)
Precio: 2654.38

| Código | Ud | Descripción | Rendimiento | Precio | Importe |
|---|---|---|---|---|---|
| MO00000002 | h | Capataz | 1.0300 | 21.98 | 22.64 |
| MO00000003 | h | Oficial 1ª | 5.0400 | 21.51 | 108.41 |
| MO00000004 | h | Oficial 2ª | 5.0400 | 20.84 | 105.03 |
| Q140000A01 | h | Grúa autopropulsada (sin accesorios). Grúas todoterreno (desplazamiento lento). Para carga máxima de 20 t | 1.0200 | 88.62 | 90.39 |
| MT03040015 | ud | Apoyo de neopreno confinado-teflón tipo POT PF-600 sustituible (material; 23/04/2008) | 1.0000 | 2327.91 | 2327.91 |
|  |  | Total |  |  | 2654.38 |

Claves: apoyo, neopreno

**697.0400** ud APOYO DE NEOPRENO CONFINADO-TEFLÓN TIPO POT PF-700, SUSTITUIBLE (23/04/2008)
Precio: 2918.46

| Código | Ud | Descripción | Rendimiento | Precio | Importe |
|---|---|---|---|---|---|
| MO00000002 | h | Capataz | 1.0350 | 21.98 | 22.75 |
| MO00000003 | h | Oficial 1ª | 5.0450 | 21.51 | 108.52 |
| MO00000004 | h | Oficial 2ª | 5.0450 | 20.84 | 105.14 |
| Q140000A01 | h | Grúa autopropulsada (sin accesorios). Grúas todoterreno (desplazamiento lento). Para carga máxima de 20 t | 1.0250 | 88.62 | 90.84 |
| MT03040020 | ud | Apoyo de neopreno confinado-teflón tipo POT PF-700 sustituible (material; 23/04/2008) | 1.0000 | 2591.21 | 2591.21 |
|  |  | Total |  |  | 2918.46 |

Claves: apoyo, neopreno

**697.0410** ud APOYO DE NEOPRENO CONFINADO-TEFLÓN TIPO POT PF-800, SUSTITUIBLE (23/04/2008)
Precio: 3143.53

| Código | Ud | Descripción | Rendimiento | Precio | Importe |
|---|---|---|---|---|---|
| MO00000002 | h | Capataz | 1.0400 | 21.98 | 22.86 |
| MO00000003 | h | Oficial 1ª | 5.0500 | 21.51 | 108.63 |
| MO00000004 | h | Oficial 2ª | 5.0500 | 20.84 | 105.24 |
| Q140000A01 | h | Grúa autopropulsada (sin accesorios). Grúas todoterreno (desplazamiento lento). Para carga máxima de 20 t | 1.0300 | 88.62 | 91.28 |
| MT03040025 | ud | Apoyo de neopreno confinado-teflón tipo POT PF-800 sustituible (material; 23/04/2008) | 1.0000 | 2815.52 | 2815.52 |
|  |  | Total |  |  | 3143.53 |

Claves: apoyo, neopreno

**697.0420** ud APOYO DE NEOPRENO CONFINADO-TEFLÓN TIPO POT PF-900, SUSTITUIBLE (23/04/2008)
Precio: 3361.43

| Código | Ud | Descripción | Rendimiento | Precio | Importe |
|---|---|---|---|---|---|
| MO00000002 | h | Capataz | 1.0450 | 21.98 | 22.97 |
| MO00000003 | h | Oficial 1ª | 5.0550 | 21.51 | 108.73 |
| MO00000004 | h | Oficial 2ª | 5.0550 | 20.84 | 105.35 |
| Q140000A01 | h | Grúa autopropulsada (sin accesorios). Grúas todoterreno (desplazamiento lento). Para carga máxima de 20 t | 1.0350 | 88.62 | 91.72 |
| MT03040030 | ud | Apoyo de neopreno confinado-teflón tipo POT PF-900 sustituible (material; 23/04/2008) | 1.0000 | 3032.66 | 3032.66 |
|  |  | Total |  |  | 3361.43 |

Claves: neopreno, apoyo

**697.0430** ud APOYO DE NEOPRENO CONFINADO-TEFLÓN TIPO POT PF-1000, SUSTITUIBLE (23/04/2008)
Precio: 3667.13

| Código | Ud | Descripción | Rendimiento | Precio | Importe |
|---|---|---|---|---|---|
| MO00000002 | h | Capataz | 1.0500 | 21.98 | 23.08 |
| MO00000003 | h | Oficial 1ª | 5.0600 | 21.51 | 108.84 |
| MO00000004 | h | Oficial 2ª | 5.0600 | 20.84 | 105.45 |
| Q140000A01 | h | Grúa autopropulsada (sin accesorios). Grúas todoterreno (desplazamiento lento). Para carga máxima de 20 t | 1.0400 | 88.62 | 92.16 |
| MT03040035 | ud | Apoyo de neopreno confinado-teflón tipo POT PF-1000 sustituible (material; 23/04/2008) | 1.0000 | 3337.6 | 3337.60 |
|  |  | Total |  |  | 3667.13 |

Claves: neopreno, apoyo

#### 03.04.03 APARATOS DE APOYO ESFÉRICOS

**698.0010** ud APOYO ESFÉRICO TIPO KGA O SIMILAR, LIBRE LONGITUDINAL Y TRANSVERSAL, FUERZA VERTICAL MÁXIMA DE 600 t (27/07/2009)
Precio: 3494.76
APOYO ESFÉRICO TIPO KGA O SIMILAR, LIBRE EN LONGITUDINAL Y TRANSVERSAL, PARA UNA FUERZA VERTICAL MÁXIMA EN SERVICIO DE 600 t, DEFINIDO SEGÚN PLANOS Y TOTALMENTE COLOCADO.

| Código | Ud | Descripción | Rendimiento | Precio | Importe |
|---|---|---|---|---|---|
| MO00000002 | h | Capataz | 1.0000 | 21.98 | 21.98 |
| MO00000003 | h | Oficial 1ª | 4.9500 | 21.51 | 106.47 |
| MO00000004 | h | Oficial 2ª | 4.9500 | 20.84 | 103.16 |
| Q140000A01 | h | Grúa autopropulsada (sin accesorios). Grúas todoterreno (desplazamiento lento). Para carga máxima de 20 t | 0.9000 | 88.62 | 79.76 |
| MT03040215 | ud | Apoyo esférico kga carga en servicio 600 t (material; 27/07/2009) | 1.0000 | 3183.39 | 3183.39 |
|  |  | Total |  |  | 3494.76 |

Claves: apoyo, servicio, plano, colocación, máximo, vertical, esfera, fuerza

**698.0020** ud APOYO ESFÉRICO TIPO KGE O SIMILAR, LIBRE LONGITUDINAL Y FIJO TRANSVERSAL, FUERZA VERTICAL MÁXIMA DE 600 t (27/07/2009)
Precio: 5076.69
APOYO ESFÉRICO TIPO KGE O SIMILAR, LIBRE EN LONGITUDINAL Y FIJO EN TRANSVERSAL, PARA UNA FUERZA VERTICAL MÁXIMA EN SERVICIO DE 600 t, DEFINIDO SEGÚN PLANOS Y TOTALMENTE COLOCADO.

| Código | Ud | Descripción | Rendimiento | Precio | Importe |
|---|---|---|---|---|---|
| MO00000002 | h | Capataz | 1.0000 | 21.98 | 21.98 |
| MO00000003 | h | Oficial 1ª | 4.9500 | 21.51 | 106.47 |
| MO00000004 | h | Oficial 2ª | 4.9500 | 20.84 | 103.16 |
| Q140000A01 | h | Grúa autopropulsada (sin accesorios). Grúas todoterreno (desplazamiento lento). Para carga máxima de 20 t | 0.9000 | 88.62 | 79.76 |
| MT03040220 | ud | Apoyo esférico kge carga en servicio 600 t (material; 27/07/2009) | 1.0000 | 4765.32 | 4765.32 |
|  |  | Total |  |  | 5076.69 |

Claves: servicio, colocación, esfera, plano, fuerza, apoyo, máximo, vertical

**698.0030** ud APOYO ESFÉRICO TIPO KGA O SIMILAR, LIBRE LONGITUDINAL Y TRANSVERSAL, FUERZA VERTICAL MÁXIMA DE 900 t
Precio: 4237.66
APOYO ESFÉRICO TIPO KGA O SIMILAR, LIBRE EN LONGITUDINAL Y TRANSVERSAL, PARA UNA FUERZA VERTICAL MÁXIMA EN SERVICIO DE 900 t, DEFINIDO SEGÚN PLANOS Y TOTALMENTE COLOCADO.

| Código | Ud | Descripción | Rendimiento | Precio | Importe |
|---|---|---|---|---|---|
| MO00000002 | h | Capataz | 1.0000 | 21.98 | 21.98 |
| MO00000003 | h | Oficial 1ª | 4.9550 | 21.51 | 106.58 |
| MO00000004 | h | Oficial 2ª | 4.9550 | 20.84 | 103.26 |
| Q140000A01 | h | Grúa autopropulsada (sin accesorios). Grúas todoterreno (desplazamiento lento). Para carga máxima de 20 t | 0.9050 | 88.62 | 80.20 |
| MT03040225 | ud | Apoyo esférico kga carga en servicio 900 t (material) | 1.0000 | 3925.64 | 3925.64 |
|  |  | Total |  |  | 4237.66 |

Claves: apoyo, colocación, máximo, servicio, esfera, plano, vertical, fuerza

**698.0040** ud APOYO ESFÉRICO TIPO KGE O SIMILAR, LIBRE LONGITUDINAL Y FIJO TRANSVERSAL, FUERZA VERTICAL MÁXIMA DE 900 t
Precio: 5688.46
APOYO ESFÉRICO TIPO KGE O SIMILAR, LIBRE EN LONGITUDINAL Y FIJO EN TRANSVERSAL, PARA UNA FUERZA VERTICAL MÁXIMA EN SERVICIO DE 900 t, DEFINIDO SEGÚN PLANOS Y TOTALMENTE COLOCADO.

| Código | Ud | Descripción | Rendimiento | Precio | Importe |
|---|---|---|---|---|---|
| MO00000002 | h | Capataz | 1.0000 | 21.98 | 21.98 |
| MO00000003 | h | Oficial 1ª | 4.9550 | 21.51 | 106.58 |
| MO00000004 | h | Oficial 2ª | 4.9550 | 20.84 | 103.26 |
| Q140000A01 | h | Grúa autopropulsada (sin accesorios). Grúas todoterreno (desplazamiento lento). Para carga máxima de 20 t | 0.9050 | 88.62 | 80.20 |
| MT03040230 | ud | Apoyo esférico kge carga en servicio 900 t (material) | 1.0000 | 5376.44 | 5376.44 |
|  |  | Total |  |  | 5688.46 |

Claves: fuerza, esfera, apoyo, máximo, colocación, servicio, plano, vertical

**698.0050** ud APOYO ESFÉRICO TIPO KGA O SIMILAR, LIBRE LONGITUDINAL Y TRANSVERSAL, FUERZA VERTICAL MÁXIMA DE 1600 t (27/07/2009)
Precio: 5132.31
APOYO ESFÉRICO TIPO KGA O SIMILAR, LIBRE EN LONGITUDINAL Y TRANSVERSAL, PARA UNA FUERZA VERTICAL MÁXIMA EN SERVICIO DE 1600 t, DEFINIDO SEGÚN PLANOS Y TOTALMENTE COLOCADO.

| Código | Ud | Descripción | Rendimiento | Precio | Importe |
|---|---|---|---|---|---|
| MO00000002 | h | Capataz | 1.0000 | 21.98 | 21.98 |
| MO00000003 | h | Oficial 1ª | 5.0000 | 21.51 | 107.55 |
| MO00000004 | h | Oficial 2ª | 5.0000 | 20.84 | 104.20 |
| Q140000A01 | h | Grúa autopropulsada (sin accesorios). Grúas todoterreno (desplazamiento lento). Para carga máxima de 20 t | 1.0000 | 88.62 | 88.62 |
| MT03040235 | ud | Apoyo esférico kga carga en servicio 1600 t (material; 27/07/2009) | 1.0000 | 4809.96 | 4809.96 |
|  |  | Total |  |  | 5132.31 |

Claves: fuerza, vertical, servicio, colocación, apoyo, máximo, plano, esfera

**698.0060** ud APOYO ESFÉRICO TIPO KGE O SIMILAR, LIBRE LONGITUDINAL Y FIJO TRANSVERSAL, FUERZA VERTICAL MÁXIMA DE 1600 t (27/07/2009)
Precio: 6906.75
APOYO ESFÉRICO TIPO KGE O SIMILAR, LIBRE EN LONGITUDINAL Y FIJO EN TRANSVERSAL, PARA UNA FUERZA VERTICAL MÁXIMA EN SERVICIO DE 1600 t, DEFINIDO SEGÚN PLANOS Y TOTALMENTE COLOCADO.

| Código | Ud | Descripción | Rendimiento | Precio | Importe |
|---|---|---|---|---|---|
| MO00000002 | h | Capataz | 1.0000 | 21.98 | 21.98 |
| MO00000003 | h | Oficial 1ª | 5.0000 | 21.51 | 107.55 |
| MO00000004 | h | Oficial 2ª | 5.0000 | 20.84 | 104.20 |
| Q140000A01 | h | Grúa autopropulsada (sin accesorios). Grúas todoterreno (desplazamiento lento). Para carga máxima de 20 t | 1.0000 | 88.62 | 88.62 |
| MT03040240 | ud | Apoyo esférico kge carga en servicio 1600 t (material; 27/07/2009) | 1.0000 | 6584.4 | 6584.40 |
|  |  | Total |  |  | 6906.75 |

Claves: vertical, colocación, servicio, fuerza, esfera, apoyo, máximo, plano

**698.0070** ud APOYO ESFÉRICO TIPO KGA O SIMILAR, LIBRE LONGITUDINAL Y TRANSVERSAL, FUERZA VERTICAL MÁXIMA DE 1900 t (27/07/2009)
Precio: 5757.35
APOYO ESFÉRICO TIPO KGA O SIMILAR, LIBRE EN LONGITUDINAL Y TRANSVERSAL, PARA UNA FUERZA VERTICAL MÁXIMA EN SERVICIO DE 1900 t, DEFINIDO SEGÚN PLANOS Y TOTALMENTE COLOCADO.

| Código | Ud | Descripción | Rendimiento | Precio | Importe |
|---|---|---|---|---|---|
| MO00000002 | h | Capataz | 1.0000 | 21.98 | 21.98 |
| MO00000003 | h | Oficial 1ª | 5.0500 | 21.51 | 108.63 |
| MO00000004 | h | Oficial 2ª | 5.0500 | 20.84 | 105.24 |
| Q140000A01 | h | Grúa autopropulsada (sin accesorios). Grúas todoterreno (desplazamiento lento). Para carga máxima de 20 t | 1.0400 | 88.62 | 92.16 |
| MT03040245 | ud | Apoyo esférico kga carga en servicio 1900 t (material; 27/07/2009) | 1.0000 | 5429.34 | 5429.34 |
|  |  | Total |  |  | 5757.35 |

Claves: colocación, apoyo, plano, máximo, fuerza, esfera, vertical, servicio

**698.0080** ud APOYO ESFÉRICO TIPO KGE O SIMILAR, LIBRE LONGITUDINAL Y FIJO TRANSVERSAL, FUERZA VERTICAL MÁXIMA DE 1900 t (27/07/2009)
Precio: 8618.96
APOYO ESFÉRICO TIPO KGE O SIMILAR, LIBRE EN LONGITUDINAL Y FIJO EN TRANSVERSAL, PARA UNA FUERZA VERTICAL MÁXIMA EN SERVICIO DE 1900 t, DEFINIDO SEGÚN PLANOS Y TOTALMENTE COLOCADO.

| Código | Ud | Descripción | Rendimiento | Precio | Importe |
|---|---|---|---|---|---|
| MO00000002 | h | Capataz | 1.0000 | 21.98 | 21.98 |
| MO00000003 | h | Oficial 1ª | 5.0500 | 21.51 | 108.63 |
| MO00000004 | h | Oficial 2ª | 5.0500 | 20.84 | 105.24 |
| Q140000A01 | h | Grúa autopropulsada (sin accesorios). Grúas todoterreno (desplazamiento lento). Para carga máxima de 20 t | 1.0400 | 88.62 | 92.16 |
| MT03040250 | ud | Apoyo esférico kge carga en servicio 1900 t (material; 27/07/2009) | 1.0000 | 8290.95 | 8290.95 |
|  |  | Total |  |  | 8618.96 |

Claves: apoyo, máximo, vertical, esfera, colocación, servicio, plano, fuerza

**698.0090** ud APOYO ESFÉRICO TIPO KGA O SIMILAR, LIBRE LONGITUDINAL Y TRANSVERSAL, FUERZA VERTICAL MÁXIMA DE 2200 t
Precio: 7428.64
APOYO ESFÉRICO TIPO KGA O SIMILAR, LIBRE EN LONGITUDINAL Y TRANSVERSAL, PARA UNA FUERZA VERTICAL MÁXIMA EN SERVICIO DE 2200 t, DEFINIDO SEGÚN PLANOS Y TOTALMENTE COLOCADO.

| Código | Ud | Descripción | Rendimiento | Precio | Importe |
|---|---|---|---|---|---|
| MO00000002 | h | Capataz | 1.0000 | 21.98 | 21.98 |
| MO00000003 | h | Oficial 1ª | 5.1000 | 21.51 | 109.70 |
| MO00000004 | h | Oficial 2ª | 5.1000 | 20.84 | 106.28 |
| Q140000A01 | h | Grúa autopropulsada (sin accesorios). Grúas todoterreno (desplazamiento lento). Para carga máxima de 20 t | 1.0800 | 88.62 | 95.71 |
| MT03040255 | ud | Apoyo esférico kga carga en servicio 2200 t (material) | 1.0000 | 7094.97 | 7094.97 |
|  |  | Total |  |  | 7428.64 |

Claves: plano, colocación, esfera, apoyo, máximo, vertical, fuerza, servicio

**698.0100** ud APOYO ESFÉRICO TIPO KGE O SIMILAR, LIBRE LONGITUDINAL Y FIJO TRANSVERSAL, FUERZA VERTICAL MÁXIMA DE 2200 t
Precio: 11401.6
APOYO ESFÉRICO TIPO KGE O SIMILAR, LIBRE EN LONGITUDINAL Y FIJO EN TRANSVERSAL, PARA UNA FUERZA VERTICAL MÁXIMA EN SERVICIO DE 2200 t, DEFINIDO SEGÚN PLANOS Y TOTALMENTE COLOCADO.

| Código | Ud | Descripción | Rendimiento | Precio | Importe |
|---|---|---|---|---|---|
| MO00000002 | h | Capataz | 1.0000 | 21.98 | 21.98 |
| MO00000003 | h | Oficial 1ª | 5.1000 | 21.51 | 109.70 |
| MO00000004 | h | Oficial 2ª | 5.1000 | 20.84 | 106.28 |
| Q140000A01 | h | Grúa autopropulsada (sin accesorios). Grúas todoterreno (desplazamiento lento). Para carga máxima de 20 t | 1.0800 | 88.62 | 95.71 |
| MT03040260 | ud | Apoyo esférico kge carga en servicio 2200 t (material) | 1.0000 | 11067.93 | 11067.93 |
|  |  | Total |  |  | 11401.6 |

Claves: apoyo, colocación, plano, máximo, vertical, fuerza, esfera, servicio

**698.0110** ud APOYO ESFÉRICO TIPO KGA O SIMILAR, LIBRE LONGITUDINAL Y TRANSVERSAL, FUERZA VERTICAL MÁXIMA DE 3200 t (27/07/2009)
Precio: 10961.8
APOYO ESFÉRICO TIPO KGA O SIMILAR, LIBRE EN LONGITUDINAL Y TRANSVERSAL, PARA UNA FUERZA VERTICAL MÁXIMA EN SERVICIO DE 3200 t, DEFINIDO SEGÚN PLANOS Y TOTALMENTE COLOCADO.

| Código | Ud | Descripción | Rendimiento | Precio | Importe |
|---|---|---|---|---|---|
| MO00000002 | h | Capataz | 1.0000 | 21.98 | 21.98 |
| MO00000003 | h | Oficial 1ª | 5.1500 | 21.51 | 110.78 |
| MO00000004 | h | Oficial 2ª | 5.1500 | 20.84 | 107.33 |
| Q140000A01 | h | Grúa autopropulsada (sin accesorios). Grúas todoterreno (desplazamiento lento). Para carga máxima de 20 t | 1.1200 | 88.62 | 99.25 |
| MT03040265 | ud | Apoyo esférico kga carga en servicio 3200 t (material; 27/07/2009) | 1.0000 | 10622.46 | 10622.46 |
|  |  | Total |  |  | 10961.8 |

Claves: esfera, vertical, máximo, servicio, colocación, fuerza, apoyo, plano

**698.0120** ud APOYO ESFÉRICO TIPO KGE O SIMILAR, LIBRE LONGITUDINAL Y FIJO TRANSVERSAL, FUERZA VERTICAL MÁXIMA DE 3200 t (27/07/2009)
Precio: 15163.54
APOYO ESFÉRICO TIPO KGE O SIMILAR, LIBRE EN LONGITUDINAL Y FIJO EN TRANSVERSAL, PARA UNA FUERZA VERTICAL MÁXIMA EN SERVICIO DE 3200 t, DEFINIDO SEGÚN PLANOS Y TOTALMENTE COLOCADO.

| Código | Ud | Descripción | Rendimiento | Precio | Importe |
|---|---|---|---|---|---|
| MO00000002 | h | Capataz | 1.0000 | 21.98 | 21.98 |
| MO00000003 | h | Oficial 1ª | 5.1500 | 21.51 | 110.78 |
| MO00000004 | h | Oficial 2ª | 5.1500 | 20.84 | 107.33 |
| Q140000A01 | h | Grúa autopropulsada (sin accesorios). Grúas todoterreno (desplazamiento lento). Para carga máxima de 20 t | 1.1200 | 88.62 | 99.25 |
| MT03040270 | ud | Apoyo esférico kge carga en servicio 3200 t (material; 27/07/2009) | 1.0000 | 14824.2 | 14824.20 |
|  |  | Total |  |  | 15163.54 |

Claves: plano, apoyo, máximo, colocación, fuerza, vertical, servicio, esfera

### 03.05 JUNTAS Y VARIOS

**694.0010** m JUNTA DE DILATACIÓN PARA TABLERO DE 50 mm DE MOVIMIENTO MÁXIMO, TIPO JNA O SIMILAR (04/10/2011)
Precio: 270.11
JUNTA DE DILATACIÓN PARA TABLERO DE 50 mm DE MOVIMIENTO MÁXIMO, TIPO JNA O SIMILAR, TOTALMENTE COLOCADA i/ P.P. DE OPERACIONES DE CORTE Y DEMOLICIÓN, PERFORACIONES, RESINA EPOXI, PERNOS, ANCLAJES QUÍMICOS Y SELLADORES.

| Código | Ud | Descripción | Rendimiento | Precio | Importe |
|---|---|---|---|---|---|
| MO00000002 | h | Capataz | 0.5000 | 21.98 | 10.99 |
| MO00000003 | h | Oficial 1ª | 1.0000 | 21.51 | 21.51 |
| MO00000004 | h | Oficial 2ª | 3.0000 | 20.84 | 62.52 |
| Q010302C10 | h | Compresor transportable con motor diésel. De pistones. Alta presión (1000 a 2000kpa). De 8 m3/minuto de caudal | 1.5000 | 17.61 | 26.42 |
| Q090503A01 | h | Equipos auxiliares para pavimentación. Cortadora de juntas. Para hormigón. Disco de 450 mm de diámetro (maquinaria; 17/04/2012) | 1.5000 | 6.21 | 9.32 |
| Q030000B01 | h | Martillo manual picador neumático. De 9 kg de masa (maquinaria; 17/03/2014) | 1.0000 | 1.07 | 1.07 |
| MT05045000 | m | Junta de dilatación calzada de 50 mm de recorrido máximo (material; 04/10/2011) | 1.0500 | 66.25 | 69.56 |
| MT05041000 | kg | Mortero de alta resistencia (material; 17/07/2014) | 40.0000 | 0.9 | 36.00 |
| MT05041010 | kg | Resina de adherencia hormigón (material; 17/07/2014) | 0.5000 | 13.54 | 6.77 |
| MT05041020 | kg | Mástico bituminoso (material; 17/07/2014) | 25.0000 | 0.8 | 20.00 |
| MT05041030 | ud | Anclajes metálicos M14 (material; 17/07/2014) | 7.0000 | 0.85 | 5.95 |
|  |  | Total |  |  | 270.11 |

**694.0020** m JUNTA DE DILATACIÓN PARA TABLERO DE 70 mm DE MOVIMIENTO MÁXIMO, TIPO JNA O SIMILAR (04/10/2011)
Precio: 353.38
JUNTA DE DILATACIÓN PARA TABLERO DE 70 mm DE MOVIMIENTO MÁXIMO, TIPO JNA O SIMILAR, TOTALMENTE COLOCADA i/ P.P. DE OPERACIONES DE CORTE Y DEMOLICIÓN, PERFORACIONES, RESINA EPOXI, PERNOS, ANCLAJES QUÍMICOS Y SELLADORES.

| Código | Ud | Descripción | Rendimiento | Precio | Importe |
|---|---|---|---|---|---|
| MO00000002 | h | Capataz | 1.0000 | 21.98 | 21.98 |
| MO00000003 | h | Oficial 1ª | 1.5000 | 21.51 | 32.27 |
| MO00000004 | h | Oficial 2ª | 3.5000 | 20.84 | 72.94 |
| Q010302C10 | h | Compresor transportable con motor diésel. De pistones. Alta presión (1000 a 2000kpa). De 8 m3/minuto de caudal | 1.7000 | 17.61 | 29.94 |
| Q090503A01 | h | Equipos auxiliares para pavimentación. Cortadora de juntas. Para hormigón. Disco de 450 mm de diámetro | 1.5000 | 6.21 | 9.32 |
| Q030000B01 | h | Martillo manual picador neumático. De 9 kg de masa | 1.1000 | 1.07 | 1.18 |
| MT05045010 | m | Junta de dilatación calzada de 70 mm de recorrido máximo (material; 04/10/2011) | 1.0500 | 98.05 | 102.95 |
| MT05041000 | kg | Mortero de alta resistencia | 50.0000 | 0.9 | 45.00 |
| MT05041010 | kg | Resina de adherencia hormigón | 0.5800 | 13.54 | 7.85 |
| MT05041020 | kg | Mástico bituminoso | 30.0000 | 0.8 | 24.00 |
| MT05041030 | ud | Anclajes metálicos M14 | 7.0000 | 0.85 | 5.95 |
|  |  | Total |  |  | 353.38 |

**694.0030** m JUNTA DE DILATACIÓN PARA TABLERO DE 80 mm DE MOVIMIENTO MÁXIMO, TIPO JNA O SIMILAR (04/10/2011)
Precio: 451.87
JUNTA DE DILATACIÓN PARA TABLERO DE 80 mm DE MOVIMIENTO MÁXIMO, TIPO JNA O SIMILAR, TOTALMENTE COLOCADA i/ P.P. DE OPERACIONES DE CORTE Y DEMOLICIÓN, PERFORACIONES, RESINA EPOXI, PERNOS, ANCLAJES QUÍMICOS Y SELLADORES.

| Código | Ud | Descripción | Rendimiento | Precio | Importe |
|---|---|---|---|---|---|
| MO00000002 | h | Capataz | 1.0000 | 21.98 | 21.98 |
| MO00000003 | h | Oficial 1ª | 2.0000 | 21.51 | 43.02 |
| MO00000004 | h | Oficial 2ª | 4.0000 | 20.84 | 83.36 |
| Q010302C10 | h | Compresor transportable con motor diésel. De pistones. Alta presión (1000 a 2000kpa). De 8 m3/minuto de caudal | 1.8000 | 17.61 | 31.70 |
| Q090503A01 | h | Equipos auxiliares para pavimentación. Cortadora de juntas. Para hormigón. Disco de 450 mm de diámetro | 1.6000 | 6.21 | 9.94 |
| Q030000B01 | h | Martillo manual picador neumático. De 9 kg de masa | 1.2000 | 1.07 | 1.28 |
| MT05045020 | m | Junta de dilatación calzada de 80 mm de recorrido máximo (material; 04/10/2011) | 1.0500 | 162.25 | 170.36 |
| MT05041000 | kg | Mortero de alta resistencia | 52.0000 | 0.9 | 46.80 |
| MT05041010 | kg | Resina de adherencia hormigón | 0.7000 | 13.54 | 9.48 |
| MT05041020 | kg | Mástico bituminoso | 35.0000 | 0.8 | 28.00 |
| MT05041030 | ud | Anclajes metálicos M14 | 7.0000 | 0.85 | 5.95 |
|  |  | Total |  |  | 451.87 |

**694.0040** m JUNTA DE DILATACIÓN PARA TABLERO DE 100 mm DE MOVIMIENTO MÁXIMO, TIPO JNA O SIMILAR (04/10/2011)
Precio: 525.33
JUNTA DE DILATACIÓN PARA TABLERO DE 100 mm DE MOVIMIENTO MÁXIMO, TIPO JNA O SIMILAR, TOTALMENTE COLOCADA i/ P.P. DE OPERACIONES DE CORTE Y DEMOLICIÓN, PERFORACIONES, RESINA EPOXI, PERNOS, ANCLAJES QUÍMICOS Y SELLADORES.

| Código | Ud | Descripción | Rendimiento | Precio | Importe |
|---|---|---|---|---|---|
| MO00000002 | h | Capataz | 1.2000 | 21.98 | 26.38 |
| MO00000003 | h | Oficial 1ª | 2.2000 | 21.51 | 47.32 |
| MO00000004 | h | Oficial 2ª | 4.2000 | 20.84 | 87.53 |
| Q010302C10 | h | Compresor transportable con motor diésel. De pistones. Alta presión (1000 a 2000kpa). De 8 m3/minuto de caudal | 1.8000 | 17.61 | 31.70 |
| Q090503A01 | h | Equipos auxiliares para pavimentación. Cortadora de juntas. Para hormigón. Disco de 450 mm de diámetro | 1.7000 | 6.21 | 10.56 |
| Q030000B01 | h | Martillo manual picador neumático. De 9 kg de masa | 1.5000 | 1.07 | 1.61 |
| MT05045030 | m | Junta de dilatación calzada de 100 mm de recorrido máximo (material; 04/10/2011) | 1.0500 | 200.85 | 210.89 |
| MT05041000 | kg | Mortero de alta resistencia | 64.0000 | 0.9 | 57.60 |
| MT05041010 | kg | Resina de adherencia hormigón | 0.9000 | 13.54 | 12.19 |
| MT05041020 | kg | Mástico bituminoso | 42.0000 | 0.8 | 33.60 |
| MT05041030 | ud | Anclajes metálicos M14 | 7.0000 | 0.85 | 5.95 |
|  |  | Total |  |  | 525.33 |

**694.0050** m JUNTA DE DILATACIÓN PARA TABLERO DE 160 mm DE MOVIMIENTO MÁXIMO, TIPO JNA O SIMILAR (04/10/2011)
Precio: 670.05
JUNTA DE DILATACIÓN PARA TABLERO DE 160 mm DE MOVIMIENTO MÁXIMO, TIPO JNA O SIMILAR, TOTALMENTE COLOCADA i/ P.P. DE OPERACIONES DE CORTE Y DEMOLICIÓN, PERFORACIONES, RESINA EPOXI, PERNOS, ANCLAJES QUÍMICOS Y SELLADORES.

| Código | Ud | Descripción | Rendimiento | Precio | Importe |
|---|---|---|---|---|---|
| MO00000002 | h | Capataz | 2.0000 | 21.98 | 43.96 |
| MO00000003 | h | Oficial 1ª | 3.0000 | 21.51 | 64.53 |
| MO00000004 | h | Oficial 2ª | 5.0000 | 20.84 | 104.20 |
| Q010302C10 | h | Compresor transportable con motor diésel. De pistones. Alta presión (1000 a 2000kpa). De 8 m3/minuto de caudal | 1.9000 | 17.61 | 33.46 |
| Q090503A01 | h | Equipos auxiliares para pavimentación. Cortadora de juntas. Para hormigón. Disco de 450 mm de diámetro | 1.8000 | 6.21 | 11.18 |
| Q030000B01 | h | Martillo manual picador neumático. De 9 kg de masa | 1.8000 | 1.07 | 1.93 |
| MT05045040 | m | Junta de dilatación calzada de 160 mm de recorrido máximo (material; 04/10/2011) | 1.0500 | 263.85 | 277.04 |
| MT05041000 | kg | Mortero de alta resistencia | 70.0000 | 0.9 | 63.00 |
| MT05041010 | kg | Resina de adherencia hormigón | 1.3000 | 13.54 | 17.60 |
| MT05041020 | kg | Mástico bituminoso | 59.0000 | 0.8 | 47.20 |
| MT05041030 | ud | Anclajes metálicos M14 | 7.0000 | 0.85 | 5.95 |
|  |  | Total |  |  | 670.05 |

**694.0060** m JUNTA DE DILATACIÓN PARA TABLERO DE 230 mm DE MOVIMIENTO MÁXIMO, TIPO JNA O SIMILAR (04/10/2011)
Precio: 871.14
JUNTA DE DILATACIÓN PARA TABLERO DE 230 mm DE MOVIMIENTO MÁXIMO, TIPO JNA O SIMILAR, TOTALMENTE COLOCADA i/ P.P. DE OPERACIONES DE CORTE Y DEMOLICIÓN, PERFORACIONES, RESINA EPOXI, PERNOS, ANCLAJES QUÍMICOS Y SELLADORES.

| Código | Ud | Descripción | Rendimiento | Precio | Importe |
|---|---|---|---|---|---|
| MO00000002 | h | Capataz | 2.2000 | 21.98 | 48.36 |
| MO00000003 | h | Oficial 1ª | 3.2000 | 21.51 | 68.83 |
| MO00000004 | h | Oficial 2ª | 5.2000 | 20.84 | 108.37 |
| Q010302C10 | h | Compresor transportable con motor diésel. De pistones. Alta presión (1000 a 2000kpa). De 8 m3/minuto de caudal | 2.0000 | 17.61 | 35.22 |
| Q090503A01 | h | Equipos auxiliares para pavimentación. Cortadora de juntas. Para hormigón. Disco de 450 mm de diámetro | 2.0000 | 6.21 | 12.42 |
| Q030000B01 | h | Martillo manual picador neumático. De 9 kg de masa | 3.0000 | 1.07 | 3.21 |
| MT05045050 | m | Junta de dilatación calzada de 230 mm de recorrido máximo (material; 04/10/2011) | 1.0500 | 421.25 | 442.31 |
| MT05041000 | kg | Mortero de alta resistencia | 77.0000 | 0.9 | 69.30 |
| MT05041010 | kg | Resina de adherencia hormigón | 1.8000 | 13.54 | 24.37 |
| MT05041020 | kg | Mástico bituminoso | 66.0000 | 0.8 | 52.80 |
| MT05041030 | ud | Anclajes metálicos M14 | 7.0000 | 0.85 | 5.95 |
|  |  | Total |  |  | 871.14 |

**690.0011** m² IMPERMEABILIZACIÓN DE TABLEROS DE PUENTES CON POLIUREA
Precio: 44.75
IMPERMEABILIZACIÓN MEDIANTE MEMBRANA ELÁSTICA DE REVESTIMIENTO E IMPERMEABILIZACIÓN A BASE DE POLIUREAS MODIFICADAS SOBRE IMPRIMACIÓN EPOXY, INCLUSO PREPARACIÓN Y LIMPIEZA DEL SOPORTE, IMPRIMACIÓN, ESPOLVOREOS DE ADHERENCIA Y PROTECCIÓN, MEMBRANA Y CAPA DE PROTECCIÓN FRENTE AL IMPACTO TÉRMICO, COMPLETAMENTE TERMINADA.

| Código | Ud | Descripción | Rendimiento | Precio | Importe |
|---|---|---|---|---|---|
| MO00000002 | h | Capataz | 0.0100 | 21.98 | 0.22 |
| MO00000003 | h | Oficial 1ª | 0.2000 | 21.51 | 4.30 |
| MO00000004 | h | Oficial 2ª | 0.2500 | 20.84 | 5.21 |
| Q190100A01 | h | Equipo de proyección a motor autónomo (maquinaria; 27/06/2022) | 0.2000 | 12 | 2.40 |
| Q190100A02 | h | Equipo de desbastado/microfresado (maquinaria; 27/06/2022) | 0.2000 | 9.96 | 1.99 |
| Q190100A03 | h | Equipo de chorro aire presión (maquinaria; 27/06/2022) | 0.1000 | 2.89 | 0.29 |
| MT05010003 | kg | Membrana poliurea híbrida (material) | 2.0000 | 7.98 | 15.96 |
| MT05010004 | kg | Imprimador epoxídico bicomponente (material) | 0.2000 | 7.05 | 1.41 |
| MT05010005 | kg | Promotor de adherencia y protección bicomponente (material) | 1.1000 | 8.15 | 8.97 |
| MT05060002 | kg | Pintura poliuretánica monocomponente (material; 04/10/2011) | 0.2200 | 7.25 | 1.60 |
| MT01030123 | kg | Árido silíceo 0,2-0,4 mm (material; 21/04/2014) | 1.0000 | 0.28 | 0.28 |
| MT05010006 | kg | Promotor de adherencia monocomponente (material) | 0.3000 | 7.08 | 2.12 |
|  |  | Total |  |  | 44.75 |

**690.0012** m² IMPERMEABILIZACIÓN DE TABLEROS DE PUENTES CON REVESTIMIENTO IMPERMEABLE ELÁSTICO DE EPOXI-BITUMEN
Precio: 16.05
IMPERMEABILIZACIÓN DE TABLERO MEDIANTE MEMBRANA IMPERMEABLE EPOXI-BITUMEN EN BASE AGUA, APLICADO MEDIANTE BROCHA, RODILLO O PISTOLA EN CAPAS DE 250 G/M2 DE DOTACIÓN HASTA ESPESOR DE 3 MM Y ESPOLVOREO HASTA SATURACIÓN DE ÚLTIMA CAPA CON ARENA DE CUARZO SECO DE GRANULOMETRÍA 0,1-0,4 MM, INCLUSO LIMPIEZA PREVIA DEL SOPORTE. TOTALMENTE TERMINADO.

| Código | Ud | Descripción | Rendimiento | Precio | Importe |
|---|---|---|---|---|---|
| MO00000003 | h | Oficial 1ª | 0.1000 | 21.51 | 2.15 |
| MO00000004 | h | Oficial 2ª | 0.1500 | 20.84 | 3.13 |
| Q190100A03 | h | Equipo de chorro aire presión | 0.1000 | 2.89 | 0.29 |
| Q190100A01 | h | Equipo de proyección a motor autónomo | 0.1500 | 12 | 1.80 |
| MT05010007 | kg | Imprimación epoxi-bitumen diluida (material) | 0.3000 | 8 | 2.40 |
| MT05010008 | kg | Revestimiento impermeable elástico de epoxi-bitumen (material) | 0.7500 | 8 | 6.00 |
| MT01030123 | kg | Árido silíceo 0,2-0,4 mm | 1.0000 | 0.28 | 0.28 |
|  |  | Total |  |  | 16.05 |

**690.0013** m² IMPERMEABILIZACIÓN DE TABLEROS DE PUENTES CON MORTERO CEMENTOSO
Precio: 18.72
IMPERMEABILIZACIÓN DE TABLERO MEDIANTE MEMBRANA CEMENTOSA MONOCOMPONENTE DE ALTA ELASTICIDAD, APLICADO MEDIANTE BROCHA, RODILLO O PISTOLA EN ESPESOR DE 3 MM, INCLUSO LIMPIEZA PREVIA DEL SOPORTE. TOTALMENTE TERMINADO.

| Código | Ud | Descripción | Rendimiento | Precio | Importe |
|---|---|---|---|---|---|
| MO00000003 | h | Oficial 1ª | 0.1000 | 21.51 | 2.15 |
| MO00000004 | h | Oficial 2ª | 0.1000 | 20.84 | 2.08 |
| Q190100A03 | h | Equipo de chorro aire presión | 0.1000 | 2.89 | 0.29 |
| Q190100A01 | h | Equipo de proyección a motor autónomo | 0.1500 | 12 | 1.80 |
| MT05010011 | kg | Membrana cementosa monocomponente (material) | 2.0000 | 6.2 | 12.40 |
|  |  | Total |  |  | 18.72 |

**690.0014** m² IMPERMEABILIZACIÓN DE TABLEROS DE PUENTES CON MORTERO BITUMINOSO
Precio: 4.74
IMPERMEABILIZACIÓN DE TABLERO MEDIANTE MORTERO BITUMINOSO APLICADO CON RASTRA DE GOMA EN DOTACIÓN DE 3 KG/M2, INCLUSO IMPRIMACIÓN CON EMULSIÓN ASFÁLTICA APLICADA CON RODILLO EN DOTACIÓN DE 0,300 KG/M2 Y LIMPIEZA PREVIA DEL SOPORTE. TOTALMENTE TERMINADO.

| Código | Ud | Descripción | Rendimiento | Precio | Importe |
|---|---|---|---|---|---|
| MO00000003 | h | Oficial 1ª | 0.0500 | 21.51 | 1.08 |
| MO00000004 | h | Oficial 2ª | 0.1000 | 20.84 | 2.08 |
| Q190100A03 | h | Equipo de chorro aire presión | 0.0500 | 2.89 | 0.14 |
| MT07010077 | kg | Emulsión asfáltica aniónica (material) | 0.3000 | 0.8 | 0.24 |
| MT05042000 | kg | Mortero bituminoso (material; 28/07/2014) | 3.0000 | 0.4 | 1.20 |
|  |  | Total |  |  | 4.74 |

**690.0021** m² IMPERMEABILIZACIÓN DE TABLEROS DE PUENTES CON LÁMINA SBS EN SISTEMA MONOCAPA
Precio: 22.32
IMPERMEABILIZACIÓN DEL TABLERO MEDIANTE LÁMINA ASFÁLTICA DE BETÚN ELASTÓMERO SBS EN SISTEMA MONOCAPA, AUTOPROTEGIDA CON GRÁNULOS CERÁMICOS, DE 6 kg/m2 DE MASA NOMINAL, TOTALMENTE ADHERIDA AL SOPORTE CON SOPLETE, INCLUSO PREPARACIÓN Y LIMPIEZA PREVIA DEL SOPORTE, SOLAPES Y PRUEBAS DE ESTANQUEIDAD. TOTALMENTE TERMINADA.

| Código | Ud | Descripción | Rendimiento | Precio | Importe |
|---|---|---|---|---|---|
| MO00000003 | h | Oficial 1ª | 0.1000 | 21.51 | 2.15 |
| MO00000004 | h | Oficial 2ª | 0.1000 | 20.84 | 2.08 |
| Q190100A03 | h | Equipo de chorro aire presión | 0.1000 | 2.89 | 0.29 |
| Q190100A02 | h | Equipo de desbastado/microfresado | 0.2000 | 9.96 | 1.99 |
| MT07010081 | kg | Imprimación bituminosa (material) | 0.5000 | 2.43 | 1.22 |
| MT05010009 | m² | Lámina impermeabilizante LBM (SBS) FP T 6,0 kg (material) | 1.1000 | 13.26 | 14.59 |
|  |  | Total |  |  | 22.32 |

**690.0031** m² IMPERMEABILIZACIÓN DE TABLEROS DE PUENTES CON LÁMINA SBS EN SISTEMA BICAPA
Precio: 32.32
IMPERMEABILIZACIÓN DEL TABLERO MEDIANTE LÁMINA ASFÁLTICA DE BETÚN ELASTÓMERO SBS EN SISTEMA BICAPA, FORMADA POR CAPA INFERIOR DE MASA NOMINAL 3kg/m2 Y FIELTRO DE FIBRA DE VIDRIO Y CAPA SUPERIOR AUTOPROTEGIDA CON GRÁNULOS CERÁMICOS, DE 6 kg/m2 DE MASA NOMINAL, TOTALMENTE ADHERIDA AL SOPORTE CON SOPLETE, INCLUSO PREPARACIÓN Y LIMPIEZA PREVIA DEL SOPORTE, SOLAPES Y PRUEBAS DE ESTANQUEIDAD. TOTALMENTE TERMINADA.

| Código | Ud | Descripción | Rendimiento | Precio | Importe |
|---|---|---|---|---|---|
| MO00000003 | h | Oficial 1ª | 0.1500 | 21.51 | 3.23 |
| MO00000004 | h | Oficial 2ª | 0.2000 | 20.84 | 4.17 |
| Q190100A03 | h | Equipo de chorro aire presión | 0.1000 | 2.89 | 0.29 |
| Q190100A02 | h | Equipo de desbastado/microfresado | 0.2000 | 9.96 | 1.99 |
| MT07010081 | kg | Imprimación bituminosa | 0.5000 | 2.43 | 1.22 |
| MT05010010 | m² | Lámina impermeabilizante LBM (SBS) FV 3,0 kg (material) | 1.1000 | 6.21 | 6.83 |
| MT05010009 | m² | Lámina impermeabilizante LBM (SBS) FP T 6,0 kg | 1.1000 | 13.26 | 14.59 |
|  |  | Total |  |  | 32.32 |

**690.0040** m² IMPERMEABILIZACIÓN DE PARAMENTOS ENTERRADOS CON PINTURA
Precio: 7.4
IMPERMEABILIZACIÓN DE PARAMENTOS ENTERRADOS CON PINTURA i/ P.P. DE CHORREADO PREVIO CON ARENA Y TODOS LOS MEDIOS NECESARIOS PARA LA COMPLETA EJECUCIÓN.

| Código | Ud | Descripción | Rendimiento | Precio | Importe |
|---|---|---|---|---|---|
| MO00000003 | h | Oficial 1ª | 0.0100 | 21.51 | 0.22 |
| MO00000004 | h | Oficial 2ª | 0.1000 | 20.84 | 2.08 |
| Q010302A01 | h | Compresor transportable con motor diésel. De pistones. Presión normal (700 kPa). De 2 m³/minuto de caudal | 0.0050 | 6.85 | 0.03 |
| MT05060001 | m² | Pintura para impermeabilización (material; 04/10/2011) | 1.0500 | 4.81 | 5.05 |
| MT01030001 | m³ | Arena silícea de 0 a 5 mm | 0.0010 | 19.77 | 0.02 |
|  |  | Total |  |  | 7.4 |

**690.0050** m² IMPERMEABILIZACIÓN DE PARAMENTOS ENTERRADOS CON LÁMINA ASFÁLTICA
Precio: 27.52
IMPERMEABILIZACIÓN DE PARAMENTOS ENTERRADOS (MUROS, ESTRIBOS, ALETAS?) CON LÁMINA ASFÁLTICA. CONSTITUÍDA POR: IMPRIMACIÓN ASFÁLTICA, MÍNIMO 0,5 kg/m², BANDA DE REFUERZO ASFÁLTICA COLOCADA EN TODOS LOS ÁNGULOS ADHERIDA CON SOPLETE AL SOPORTE PREVIAMENTE IMPRIMADO (SOLAPES DE 8 cm MÍNIMO); LÁMINA ASFÁLTICA DE BETÚN ELASTÓMERO ADHERIDA AL SOPORTE CON SOPLETE, LÁMINA DRENANTE FIJADA MECÁNICAMENTE AL SOPORTE (MEDIANTE DISPAROS O FIJACIONES), TUBERÍA DE DRENAJE CORRUGADA Y FLEXIBLE PERFORADA, RELLENO GRANULAR ENVUELTO EN GEOTEXTIL. LISTA PARA VERTER TIERRAS.

| Código | Ud | Descripción | Rendimiento | Precio | Importe |
|---|---|---|---|---|---|
| MO00000003 | h | Oficial 1ª | 0.1000 | 21.51 | 2.15 |
| MO00000004 | h | Oficial 2ª | 0.5000 | 20.84 | 10.42 |
| MT07010080 | t | Emulsión bituminosa tipo C60BF4 IMP (material) | 0.0050 | 439.69 | 2.20 |
| MT01090010 | kg | Oxiasfalto en sacos tipo oa 80/25, de aplicación en caliente (material) | 5.4160 | 1.01 | 5.47 |
| MT05010001 | m² | Lámina de impermeabilización de betún asfáltico de 4 kg/m² (material) | 1.1000 | 4.72 | 5.19 |
| MT10010075 | m | Tubo ranurado de PVC Ø 50 mm (material) | 1.0000 | 0.71 | 0.71 |
| MT05050001 | m² | Suministro de geotextil no tejido tipo 1 | 1.1000 | 1.25 | 1.38 |
|  |  | Total |  |  | 27.52 |

**690.0060** m² IMPERMEABILIZACIÓN ASFÁLTICA MEDIANTE EMULSIÓN BITUMINOSA PARA IMPRIMACIÓN
Precio: 9.58
IMPERMEABILIZACIÓN ASFÁLTICA EJECUTADA MEDIANTE EMULSIÓN BITUMINOSA PARA IMPRIMACIÓN, OXIASFALTO EN SACOS TIPO OA 80/25, DE APLICACIÓN EN CALIENTE Y LÁMINA IMPERMEABILIZANTE DE BETÚN ASFÁLTICO 4 kg/m².

| Código | Ud | Descripción | Rendimiento | Precio | Importe |
|---|---|---|---|---|---|
| MO00000003 | h | Oficial 1ª | 0.0200 | 21.51 | 0.43 |
| MO00000004 | h | Oficial 2ª | 0.1070 | 20.84 | 2.23 |
| MT07010080 | t | Emulsión bituminosa tipo C60BF4 imp | 0.0010 | 439.69 | 0.44 |
| MT01090010 | kg | Oxiasfalto en sacos tipo oa 80/25, de aplicación en caliente | 1.5000 | 1.01 | 1.52 |
| MT05010001 | m² | Lámina de impermeabilización de betún asfáltico de 4 kg/m² | 1.0500 | 4.72 | 4.96 |
|  |  | Total |  |  | 9.58 |

**690.0070** m² IMPERMEABILIZACIÓN DE PARAMENTO CON EMULSIÓN BITUMINOSA CATIONICA AL 50% DE BETÚN, C50 BF5 IMP (17/04/2012)
Precio: 2.19
PINTADO DE IMPERMEABILIZACIÓN DE PARAMENTO CON EMULSIÓN BITUMINOSA CATIÓNICA AL 50% DE BETÚN, C50 BF5 IMP.

| Código | Ud | Descripción | Rendimiento | Precio | Importe |
|---|---|---|---|---|---|
| MO00000003 | h | Oficial 1ª | 0.0050 | 21.51 | 0.11 |
| MO00000004 | h | Oficial 2ª | 0.0800 | 20.84 | 1.67 |
| MT07010090 | t | Emulsión bituminosa tipo C50BF4 IMP (material; 10/04/2014) | 0.0010 | 406.62 | 0.41 |
|  |  | Total |  |  | 2.19 |

**690.0032** m COMPLEMENTO PARA IMPERMEABILIZACIÓN DE JUNTAS DE DILATACIÓN DE ESTRUCTURAS
Precio: 51.2
COMPLEMENTO PARA IMPERMEABILIZACIÓN DE JUNTAS DE DILATACIÓN DE ESTRUCTURAS FORMADO POR UNA LÁMINA IMPERMEABILIZANTE FLEXIBLE, COMPUESTA POR POLIETILENO CLOROSULFONADO O CAUCHO DE ETILENO PROPILENO DIENO TIPO M (EPDM) CON ANCHURA SUFICIENTE PARA CUBRIR EL ANCHO DE JUNTA, TOTALMENTE INSTALADA I/P.P. DE OPERACIONES, PERFILES DE ANCLAJE Y MATERIALES AUXILIARES NECESARIOS

| Código | Ud | Descripción | Rendimiento | Precio | Importe |
|---|---|---|---|---|---|
| MO00000002 | h | Capataz | 0.0900 | 21.98 | 1.98 |
| MO00000003 | h | Oficial 1ª | 0.0900 | 21.51 | 1.94 |
| MO00000004 | h | Oficial 2ª | 0.0900 | 20.84 | 1.88 |
| Q010302C16 | h | Medios auxiliares para impermeabilización de estructuras (maquinaria; 25/03/2014) | 50.1089 | 0.02 | 1.00 |
| MT05010012 | m | Lámina EPDM 1,5 mm (material) | 1.0000 | 30.23 | 30.23 |
| MT01090002 | kg | Adhesivo trixotrópico a base de resinas epoxi (material) | 1.2000 | 11.81 | 14.17 |
|  |  | Total |  |  | 51.2 |

**690.0080** ud SUMIDERO DE FUNDICIÓN 200 MM X 200 MM (09/03/2010)
Precio: 71.02
SUMIDERO DE FUNDICIÓN DE 200 X 200 MM. EN TABLERO, INCLUYENDO EL TUBO DE DESAGÜE DE PVC DE 110 MM. DE DIÁMETRO , REJILLA DE FUNDICIÓN Y MARCO PARA LA MISMA, TOTALMENTE COLOCADO.

| Código | Ud | Descripción | Rendimiento | Precio | Importe |
|---|---|---|---|---|---|
| MO00000003 | h | Oficial 1ª | 0.0010 | 21.51 | 0.02 |
| MO00000004 | h | Oficial 2ª | 0.0200 | 20.84 | 0.42 |
| MT10030007 | ud | Marco y rejilla f.d. DN 200 mm (material; 21/05/2014) | 1.0000 | 24 | 24.00 |
| MT10030008 | ud | Sumidero fundición sin rejilla (material; 21/05/2014) | 1.0000 | 42.5 | 42.50 |
| MT10010005 | m | Tubo de PVC Ø 100 mm (material; 09/03/2010) | 1.0000 | 4.08 | 4.08 |
|  |  | Total |  |  | 71.02 |

**695.0010** ud REDACCIÓN DE "PROYECTO E INFORME DE PRUEBA DE CARGA" EN PUENTE ISOSTÁTICO (10/08/2010)
Precio: 1716.37
REDACCIÓN DE "PROYECTO E INFORME DE PRUEBA DE CARGA" DESCRIBIENDO LOS MEDIOS EMPLEADOS Y LOS RESULTADOS OBTENIDOS i/ LA REALIZACIÓN DE LOS CÁLCULOS Y LA DEFINICIÓN DE LOS PLANOS QUE SE CONSIDERE NECESARIO, EN PUENTES ISOSTÁTICOS

| Código | Ud | Descripción | Rendimiento | Precio | Importe |
|---|---|---|---|---|---|
| MT16010001 | ud | Redacción de "proyecto e informe de prueba de carga" en puente isostático (material; 10/08/2010) | 1.0000 | 1716.37 | 1716.37 |
|  |  | Total |  |  | 1716.37 |

Claves: proyección, carga, medio, prueba, cálculo, plano

**695.0020** ud REDACCIÓN DE "PROYECTO E INFORME DE PRUEBA DE CARGA" EN PUENTE HIPERESTÁTICO (10/08/2010)
Precio: 3136.53
REDACCIÓN DE "PROYECTO E INFORME DE PRUEBA DE CARGA" DESCRIBIENDO LOS MEDIOS EMPLEADOS Y LOS RESULTADOS OBTENIDOS i/ LA REALIZACIÓN DE LOS CÁLCULOS Y LA DEFINICIÓN DE LOS PLANOS QUE SE CONSIDERE NECESARIO, EN PUENTES HIPERESTÁTICOS

| Código | Ud | Descripción | Rendimiento | Precio | Importe |
|---|---|---|---|---|---|
| MT16010010 | ud | Redacción de "proyecto e informe de prueba de carga" en puente hiperestático (material; 10/08/2010) | 1.0000 | 3136.53 | 3136.53 |
|  |  | Total |  |  | 3136.53 |

Claves: cálculo, plano, prueba, medio, proyección, carga

**695.0030** ud REALIZACIÓN DE PRUEBA DE CARGA EN MARCO O PÓRTICO DE HORMIGÓN ARMADO (27/07/2010)
Precio: 1055.01

| Código | Ud | Descripción | Rendimiento | Precio | Importe |
|---|---|---|---|---|---|
| MT16010020 | ud | Realización de prueba de carga en marco o pórtico de hormigón armado (material; 27/07/2010) | 1.0000 | 1055.01 | 1055.01 |
|  |  | Total |  |  | 1055.01 |

Claves: pórtico, hormigón, prueba, carga, marco, armadura

**695.0040** ud REALIZACIÓN DE PRUEBA DE CARGA EN PUENTE ISOSTÁTICO DE UN VANO <= 20 m O EN EL 1ER VANO DE UN PUENTE DE VARIOS VANOS ISOSTÁTICOS (27/07/2010)
Precio: 1596.77
REALIZACIÓN DE PRUEBA DE CARGA EN PUENTE ISOSTÁTICO DE UN VANO <= 20 m O EN EL 1ER VANO DE UN PUENTE DE VARIOS VANOS ISOSTÁTICOS DE LUCES <= 20 m

| Código | Ud | Descripción | Rendimiento | Precio | Importe |
|---|---|---|---|---|---|
| MT16010030 | ud | Realización de prueba de carga en puente isostático de un vano <= 20 m o en el 1er vano de un puente de varios vanos isostáticos de luces <= 20 m (material; 27/07/2010) | 1.0000 | 1596.77 | 1596.77 |
|  |  | Total |  |  | 1596.77 |

Claves: carga, lucernario, hueco, prueba

**695.0050** ud REALIZACIÓN DE PRUEBA DE CARGA EN PUENTE ISOSTÁTICO DE VARIOS VANOS POR CADA VANO DE LUZ <= 20 m , EXCEPTO EN EL PRIMER VANO (27/07/2010)
Precio: 533.21

| Código | Ud | Descripción | Rendimiento | Precio | Importe |
|---|---|---|---|---|---|
| MT16010040 | ud | Realización de prueba de carga en puente isostático de varios vanos por cada vano de luz <= 20 m , excepto en el primer vano (material; 27/07/2010) | 1.0000 | 533.21 | 533.21 |
|  |  | Total |  |  | 533.21 |

Claves: carga, hueco, prueba, luz

**695.0060** ud REALIZACIÓN DE PRUEBA DE CARGA EN PUENTE ISOSTÁTICO DE UN VANO > 20 m O EN EL 1ER VANO DE UN PUENTE DE VARIOS VANOS ISOSTÁTICOS (27/07/2010)
Precio: 2618.85
REALIZACIÓN DE PRUEBA DE CARGA EN PUENTE ISOSTÁTICO DE UN VANO > 20 m O EN EL 1ER VANO DE UN PUENTE DE VARIOS VANOS ISOSTÁTICOS DE LUCES > 20 m

| Código | Ud | Descripción | Rendimiento | Precio | Importe |
|---|---|---|---|---|---|
| MT16010050 | ud | Realización de prueba de carga en puente isostático de un vano > 20 m o en el 1er vano de un puente de varios vanos isostáticos de luces > 20 m (material; 27/07/2010) | 1.0000 | 2618.85 | 2618.85 |
|  |  | Total |  |  | 2618.85 |

Claves: prueba, lucernario, hueco, carga

**695.0070** ud REALIZACIÓN DE PRUEBA DE CARGA EN PUENTE ISOSTÁTICO DE VARIOS VANOS POR CADA VANO DE LUZ > 20 m , EXCEPTO EN EL PRIMER VANO (27/07/2010)
Precio: 655.82

| Código | Ud | Descripción | Rendimiento | Precio | Importe |
|---|---|---|---|---|---|
| MT16010060 | ud | Realización de prueba de carga en puente isostático de varios vanos por cada vano de luz > 20 m , excepto en el primer vano (material; 27/07/2010) | 1.0000 | 655.82 | 655.82 |
|  |  | Total |  |  | 655.82 |

Claves: prueba, hueco, luz, carga

**695.0080** ud REALIZACIÓN DE PRUEBA DE CARGA EN PUENTE HIPERESTÁTICO DE HASTA 4 VANOS DE LUZ MÁXIMA <= 40 m (27/07/2010)
Precio: 3333.08

| Código | Ud | Descripción | Rendimiento | Precio | Importe |
|---|---|---|---|---|---|
| MT16010070 | ud | Realización de prueba de carga en puente hiperestático de hasta 4 vanos de luz máxima <= 40 m (material; 27/07/2010) | 1.0000 | 3333.08 | 3333.08 |
|  |  | Total |  |  | 3333.08 |

Claves: prueba, hueco, luz, máximo, carga

**695.0090** ud REALIZACIÓN DE PRUEBA DE CARGA EN PUENTE HIPERESTÁTICO DE MÁS DE 4 VANOS DE LUZ MÁXIMA <= 40 m, POR CADA VANO EN EXCESO DE LOS 4 (27/07/2010)
Precio: 533.21
REALIZACIÓN DE PRUEBA DE CARGA EN PUENTE HIPERESTÁTICO DE MÁS DE 4 VANOS DE LUZ MÁXIMA <= 40 m, POR CADA VANO EN EXCESO DE LOS 4 PRIMEROS

| Código | Ud | Descripción | Rendimiento | Precio | Importe |
|---|---|---|---|---|---|
| MT16010080 | ud | Realización de prueba de carga en puente hiperestático de más de 4 vanos de luz máxima <= 40 m, por cada vano en exceso de los 4 primeros (material; 27/07/2010) | 1.0000 | 533.21 | 533.21 |
|  |  | Total |  |  | 533.21 |

Claves: prueba, luz, máximo, carga, hueco

**695.0100** ud REALIZACIÓN DE PRUEBA DE CARGA EN PUENTE HIPERESTÁTICO DE HASTA 4 VANOS DE LUZ MÁXIMA > 40 m (27/07/2010)
Precio: 4069.46

| Código | Ud | Descripción | Rendimiento | Precio | Importe |
|---|---|---|---|---|---|
| MT16010090 | ud | Realización de prueba de carga en puente hiperestático de hasta 4 vanos de luz máxima > 40 m (material; 27/07/2010) | 1.0000 | 4069.46 | 4069.46 |
|  |  | Total |  |  | 4069.46 |

Claves: hueco, máximo, luz, prueba, carga

**695.0110** ud REALIZACIÓN DE PRUEBA DE CARGA EN PUENTE HIPERESTÁTICO DE MÁS DE 4 VANOS DE LUZ MÁXIMA > 40 m, POR CADA VANO EN EXCESO DE LOS 4 (27/07/2010)
Precio: 815.5
REALIZACIÓN DE PRUEBA DE CARGA EN PUENTE HIPERESTÁTICO DE MÁS DE 4 VANOS DE LUZ MÁXIMA > 40 m, POR CADA VANO EN EXCESO DE LOS 4 PRIMEROS

| Código | Ud | Descripción | Rendimiento | Precio | Importe |
|---|---|---|---|---|---|
| MT16010100 | ud | Realización de prueba de carga en puente hiperestático de más de 4 vanos de luz máxima > 40 m, por cada vano en exceso de los 4 primeros (material; 27/07/2010) | 1.0000 | 815.5 | 815.50 |
|  |  | Total |  |  | 815.5 |

Claves: carga, luz, prueba, máximo, hueco

**695.0120** día PUESTA A DISPOSICIÓN Y PRESTACIÓN DE SERVICIO DE VEHÍCULO DE SUMINISTRO DE CARGA (27/07/2010)
Precio: 439.12

| Código | Ud | Descripción | Rendimiento | Precio | Importe |
|---|---|---|---|---|---|
| MT16010110 | día | Puesta a disposición y prestación de servicio de vehículo de suministro de carga (material; 27/07/2010) | 1.0000 | 439.12 | 439.12 |
|  |  | Total |  |  | 439.12 |

Claves: carga, vehículo, suministro, servicio

## 04 GEOTECNIA

### 04.01 GEOTEXTILES Y PRODUCTOS RELACIONADOS

**290.0010** m² SUMINISTRO Y COLOCACIÓN DE GEOTEXTIL NO TEJIDO TIPO 1 COMO SEPARADOR (17/02/2010)
Precio: 3.58
GEOTEXTIL FORMADO 100 % POR FIBRAS DE PROLIPROPILENO VIRGEN TIPO 1 i/ P.P. DE SOLAPES, TOTALMENTE COLOCADO COMO SEPARADOR, Y CON LAS SIGUIENTES PROPIEDADES FÍSICAS: RESISTENCIA A LA TRACCIÓN LONGITUDINAL DESDE 8,0 kN/m HASTA 11,8 kN/m, RESISTENCIA A LA TRACCIÓN TRANSVERSAL DESDE 10,1 kN/m HASTA 12,0 kN/m, ELONGACIÓN LONGITUDINAL EN ROTURA DESDE 50% HASTA 55%, ELONGACIÓN TRANSVERSAL EN ROTURA DESDE 55% HASTA 60%, PUNZONAMIENTO ESTÁTICO (CBR) DESDE 1560 N HASTA 1960 N, PERFORACIÓN DINÁMICA (CAIDA CONO) DESDE 24 mm HASTA 19 mm Y PERMEABILIDAD AL AGUA DESDE 4,9 10-6/m²/s HASTA 6,0 10-6/m²/s.

| Código | Ud | Descripción | Rendimiento | Precio | Importe |
|---|---|---|---|---|---|
| MO00000003 | h | Oficial 1ª | 0.0287 | 21.51 | 0.62 |
| MO00000004 | h | Oficial 2ª | 0.0790 | 20.84 | 1.65 |
| Q060201A01 | h | Camión. Con caja fija y grúa auxiliar. Para 16 t | 0.0011 | 58.08 | 0.06 |
| MT05050001 | m² | Suministro de geotextil no tejido tipo 1 | 1.0000 | 1.25 | 1.25 |
|  |  | Total |  |  | 3.58 |

Claves: punzón, físico, agua, colocación, estático, separador, rotura, suministro, propiedad, geotextil, perforación, fibra, permeabilidad, tejido, cono, polipropileno, virgen, tracción, mecánico, unidireccional, resistencia

**290.0020** m² SUMINISTRO Y COLOCACIÓN DE GEOTEXTIL NO TEJIDO TIPO 2 COMO SEPARADOR (17/02/2010)
Precio: 4.01
GEOTEXTIL FORMADO 100 % POR FIBRAS DE PROLIPROPILENO VIRGEN TIPO 2 i/ P.P. DE SOLAPES, TOTALMENTE COLOCADO COMO SEPARADOR, Y CON LAS SIGUIENTES PROPIEDADES FÍSICAS: RESISTENCIA A LA TRACCIÓN LONGITUDINAL DESDE 11,9 kN/m HASTA 18,5 kN/m, RESISTENCIA A LA TRACCIÓN TRANSVERSAL DESDE 12,1 kN/m HASTA 17,7 kN/m, ELONGACIÓN LONGITUDINAL EN ROTURA DESDE 56% HASTA 60%, ELONGACIÓN TRANSVERSAL EN ROTURA HASTA 60%, PUNZONAMIENTO ESTÁTICO (CBR) DESDE 1961 N HASTA 3020 N, PERFORACIÓN DINÁMICA (CAIDA CONO) DESDE 18 mm HASTA 13 mm Y PERMEABILIDAD AL AGUA DESDE 6,1 10-6/m²/s HASTA 7,2 10-6/m²/s.

| Código | Ud | Descripción | Rendimiento | Precio | Importe |
|---|---|---|---|---|---|
| MO00000003 | h | Oficial 1ª | 0.0304 | 21.51 | 0.65 |
| MO00000004 | h | Oficial 2ª | 0.0834 | 20.84 | 1.74 |
| Q060201A01 | h | Camión. Con caja fija y grúa auxiliar. Para 16 t | 0.0011 | 58.08 | 0.06 |
| MT05050005 | m² | Suministro de geotextil no tejido tipo 2 (material; 17/02/2010) | 1.0000 | 1.56 | 1.56 |
|  |  | Total |  |  | 4.01 |

Claves: virgen, tejido, suministro, unidireccional, punzón, propiedad, fibra, mecánico, cono, físico, permeabilidad, rotura, estático, resistencia, perforación, agua, separador, polipropileno, geotextil, colocación, tracción

**290.0030** m² SUMINISTRO Y COLOCACIÓN DE GEOTEXTIL NO TEJIDO TIPO 3 COMO SEPARADOR (17/02/2010)
Precio: 4.95
GEOTEXTIL FORMADO 100 % POR FIBRAS DE PROLIPROPILENO VIRGEN TIPO 3 i/ P.P. DE SOLAPES, TOTALMENTE COLOCADO COMO SEPARADOR, Y CON LAS SIGUIENTES PROPIEDADES FÍSICAS: RESISTENCIA A LA TRACCIÓN LONGITUDINAL DE MÁS DE 18,5 kN/m, RESISTENCIA A LA TRACCIÓN TRANSVERSAL DE MÁS DE 17,7 kN/m, ELONGACIÓN LONGITUDINAL EN ROTURA DE MÁS DE 60%, ELONGACIÓN TRANSVERSAL EN ROTURA DE MÁS DEL 60%, PUNZONAMIENTO ESTÁTICO (CBR) DE MÁS DE 3020 N, PERFORACIÓN DINÁMICA (CAIDA CONO) DE MENOS DE 13 mm Y PERMEABILIDAD AL AGUA DE MÁS DE 7,3 10-6/m²/s.

| Código | Ud | Descripción | Rendimiento | Precio | Importe |
|---|---|---|---|---|---|
| MO00000003 | h | Oficial 1ª | 0.0377 | 21.51 | 0.81 |
| MO00000004 | h | Oficial 2ª | 0.1054 | 20.84 | 2.20 |
| Q060201A01 | h | Camión. Con caja fija y grúa auxiliar. Para 16 t | 0.0011 | 58.08 | 0.06 |
| MT05050010 | m² | Suministro de geotextil no tejido tipo 3 (material; 17/02/2010) | 1.0000 | 1.88 | 1.88 |
|  |  | Total |  |  | 4.95 |

Claves: mecánico, resistencia, tejido, suministro, fibra, cono, unidireccional, permeabilidad, virgen, perforación, estático, separador, punzón, colocación, polipropileno, geotextil, físico, agua, propiedad, tracción, rotura

**290.0040** m² SUMINISTRO Y COLOCACIÓN DE GEOTEXTIL NO TEJIDO TIPO 4 COMO FILTRO (17/02/2010)
Precio: 3.36
GEOTEXTIL FORMADO 100 % POR FIBRAS DE PROLIPROPILENO VIRGEN TIPO 4 i/ P.P. DE SOLAPES, TOTALMENTE COLOCADO COMO FILTRO, Y CON LAS SIGUIENTES PROPIEDADES FÍSICAS: RESISTENCIA A LA TRACCIÓN LONGITUDINAL DESDE 6,5 kN/m HASTA 7,2 kN/m, RESISTENCIA A LA TRACCIÓN TRANSVERSAL DESDE 6,5 kN/m HASTA 7,3 kN/m, ELONGACIÓN LONGITUDINAL EN ROTURA DESDE 50% HASTA 55%, ELONGACIÓN TRANSVERSAL EN ROTURA DESDE 55% HASTA 60%, PUNZONAMIENTO ESTÁTICO (CBR) DESDE 1110 N HASTA 1230 N, PERFORACIÓN DINÁMICA (CAIDA CONO) DESDE 33 mm HASTA 31 mm Y PERMEABILIDAD AL AGUA DESDE 3,5 10-6/m²/s HASTA 4,5 10-6/m²/s.

| Código | Ud | Descripción | Rendimiento | Precio | Importe |
|---|---|---|---|---|---|
| MO00000003 | h | Oficial 1ª | 0.0263 | 21.51 | 0.57 |
| MO00000004 | h | Oficial 2ª | 0.0723 | 20.84 | 1.51 |
| Q060201A01 | h | Camión. Con caja fija y grúa auxiliar. Para 16 t | 0.0011 | 58.08 | 0.06 |
| MT05050015 | m² | Suministro de geotextil no tejido tipo 4 | 1.0000 | 1.22 | 1.22 |
|  |  | Total |  |  | 3.36 |

Claves: filtro, perforación, polipropileno, resistencia, fibra, agua, punzón, tracción, unidireccional, colocación, rotura, virgen, propiedad, permeabilidad, cono, geotextil, tejido, mecánico, físico, estático, suministro

**290.0050** m² SUMINISTRO Y COLOCACIÓN DE GEOTEXTIL NO TEJIDO TIPO 5 COMO FILTRO (17/02/2010)
Precio: 3.51
GEOTEXTIL FORMADO 100 % POR FIBRAS DE PROLIPROPILENO VIRGEN TIPO 5 i/ P.P. DE SOLAPES, TOTALMENTE COLOCADO COMO FILTRO, Y CON LAS SIGUIENTES PROPIEDADES FÍSICAS: RESISTENCIA A LA TRACCIÓN LONGITUDINAL DESDE 7,3 kN/m HASTA 9,2 kN/m, RESISTENCIA A LA TRACCIÓN TRANSVERSAL DESDE 7,4 kN/m HASTA 10,1 kN/m, ELONGACIÓN LONGITUDINAL EN ROTURA HASTA 55%, ELONGACIÓN TRANSVERSAL EN ROTURA HASTA 60%, PUNZONAMIENTO ESTÁTICO (CBR) DESDE 1231 N HASTA 1720 N, PERFORACIÓN DINÁMICA (CAIDA CONO) DESDE 30 mm HASTA 22 mm Y PERMEABILIDAD AL AGUA DESDE 4,6 10-6/m²/s HASTA 5,4 10-6/m²/s.

| Código | Ud | Descripción | Rendimiento | Precio | Importe |
|---|---|---|---|---|---|
| MO00000003 | h | Oficial 1ª | 0.0280 | 21.51 | 0.60 |
| MO00000004 | h | Oficial 2ª | 0.0771 | 20.84 | 1.61 |
| Q060201A01 | h | Camión. Con caja fija y grúa auxiliar. Para 16 t | 0.0011 | 58.08 | 0.06 |
| MT05050020 | m² | Suministro de geotextil no tejido tipo 5 (material; 17/02/2010) | 1.0000 | 1.24 | 1.24 |
|  |  | Total |  |  | 3.51 |

Claves: polipropileno, tracción, filtro, agua, geotextil, permeabilidad, colocación, estático, fibra, físico, resistencia, punzón, tejido, propiedad, suministro, unidireccional, cono, mecánico, virgen, rotura, perforación

**290.0060** m² SUMINISTRO Y COLOCACIÓN DE GEOTEXTIL NO TEJIDO TIPO 6 COMO FILTRO (17/02/2010)
Precio: 4.66
GEOTEXTIL FORMADO 100 % POR FIBRAS DE PROLIPROPILENO VIRGEN TIPO 6 i/ P.P. DE SOLAPES, TOTALMENTE COLOCADO COMO FILTRO, Y CON LAS SIGUIENTES PROPIEDADES FÍSICAS: RESISTENCIA A LA TRACCIÓN LONGITUDINAL DE MÁS DE 9,2 kN/m, RESISTENCIA A LA TRACCIÓN TRANSVERSAL DE MÁS DE 10,1 kN/m, ELONGACIÓN LONGITUDINAL EN ROTURA HASTA 55%, ELONGACIÓN TRANSVERSAL EN ROTURA HASTA 60%, PUNZONAMIENTO ESTÁTICO (CBR) DE MÁS DE 1720 N, PERFORACIÓN DINÁMICA (CAIDA CONO) DE MENOS DE 22 mm Y PERMEABILIDAD AL AGUA DE MÁS DE 5,5 10-6/m²/s.

| Código | Ud | Descripción | Rendimiento | Precio | Importe |
|---|---|---|---|---|---|
| MO00000003 | h | Oficial 1ª | 0.0381 | 21.51 | 0.82 |
| MO00000004 | h | Oficial 2ª | 0.1065 | 20.84 | 2.22 |
| Q060201A01 | h | Camión. Con caja fija y grúa auxiliar. Para 16 t | 0.0011 | 58.08 | 0.06 |
| MT05050025 | m² | Suministro de geotextil no tejido tipo 6 (material; 17/02/2010) | 1.0000 | 1.56 | 1.56 |
|  |  | Total |  |  | 4.66 |

Claves: tracción, mecánico, filtro, agua, rotura, punzón, cono, propiedad, colocación, estático, fibra, físico, geotextil, permeabilidad, suministro, polipropileno, unidireccional, perforación, tejido, resistencia, virgen

**290.0070** m² SUMINISTRO Y COLOCACIÓN DE GEOTEXTIL NO TEJIDO TIPO 7 COMO PROTECCIÓN (17/02/2010)
Precio: 4.77
GEOTEXTIL FORMADO 100 % POR FIBRAS DE PROLIPROPILENO VIRGEN TIPO 7 i/ P.P. DE SOLAPES, TOTALMENTE COLOCADO COMO PROTECCIÓN, Y CON LAS SIGUIENTES PROPIEDADES FÍSICAS: RESISTENCIA A LA TRACCIÓN LONGITUDINAL DESDE 21,1 kN/m HASTA 27,9 kN/m, RESISTENCIA A LA TRACCIÓN TRANSVERSAL DESDE 24,8 kN/m HASTA 31,6 kN/m, ELONGACIÓN LONGITUDINAL EN ROTURA HASTA 60%, ELONGACIÓN TRANSVERSAL EN ROTURA HASTA 60%, PUNZONAMIENTO ESTÁTICO (CBR) DESDE 3930 N HASTA 5260 N, PERFORACIÓN DINÁMICA (CAIDA CONO) DESDE 10 mm HASTA 6 mm Y PERMEABILIDAD AL AGUA DESDE 7,8 10-6/m²/s HASTA 9,0 10-6/m²/s.

| Código | Ud | Descripción | Rendimiento | Precio | Importe |
|---|---|---|---|---|---|
| MO00000003 | h | Oficial 1ª | 0.0275 | 21.51 | 0.59 |
| MO00000004 | h | Oficial 2ª | 0.0757 | 20.84 | 1.58 |
| Q060201A01 | h | Camión. Con caja fija y grúa auxiliar. Para 16 t | 0.0011 | 58.08 | 0.06 |
| MT05050030 | m² | Suministro de geotextil no tejido tipo 7 (material; 17/02/2010) | 1.0000 | 2.54 | 2.54 |
|  |  | Total |  |  | 4.77 |

Claves: suministro, permeabilidad, agua, rotura, colocación, punzón, unidireccional, tracción, mecánico, estático, virgen, tejido, perforación, geotextil, fibra, propiedad, físico, protección, resistencia, polipropileno, cono

**290.0080** m² SUMINISTRO Y COLOCACIÓN DE GEOTEXTIL NO TEJIDO TIPO 8 COMO PROTECCIÓN (17/02/2010)
Precio: 5.73
GEOTEXTIL FORMADO 100 % POR FIBRAS DE PROLIPROPILENO VIRGEN TIPO 8 i/ P.P. DE SOLAPES, TOTALMENTE COLOCADO COMO PROTECCIÓN, Y CON LAS SIGUIENTES PROPIEDADES FÍSICAS: RESISTENCIA A LA TRACCIÓN LONGITUDINAL DESDE 28,0 kN/m HASTA 34,9 kN/m, RESISTENCIA A LA TRACCIÓN TRANSVERSAL DESDE 31,7 kN/m HASTA 43,7 kN/m, ELONGACIÓN LONGITUDINAL EN ROTURA DESDE 60% HASTA 65%, ELONGACIÓN TRANSVERSAL EN ROTURA DESDE 60% HASTA 75%, PUNZONAMIENTO ESTÁTICO (CBR) DESDE 5261 N HASTA 6910 N, PERFORACIÓN DINÁMICA (CAIDA CONO) DESDE 6 mm HASTA 5,5 mm Y PERMEABILIDAD AL AGUA DESDE 9,1 10-6/m²/s HASTA 19,0 10-6/m²/s.

| Código | Ud | Descripción | Rendimiento | Precio | Importe |
|---|---|---|---|---|---|
| MO00000003 | h | Oficial 1ª | 0.0239 | 21.51 | 0.51 |
| MO00000004 | h | Oficial 2ª | 0.0658 | 20.84 | 1.37 |
| Q060201A01 | h | Camión. Con caja fija y grúa auxiliar. Para 16 t | 0.0011 | 58.08 | 0.06 |
| MT05050035 | m² | Suministro de geotextil no tejido tipo 8 (material; 17/02/2010) | 1.0000 | 3.79 | 3.79 |
|  |  | Total |  |  | 5.73 |

Claves: cono, punzón, suministro, mecánico, agua, perforación, físico, colocación, rotura, estático, geotextil, unidireccional, fibra, tejido, polipropileno, protección, tracción, resistencia, permeabilidad, propiedad, virgen

**290.0090** m² SUMINISTRO Y COLOCACIÓN DE GEOTEXTIL NO TEJIDO TIPO 9 COMO PROTECCIÓN (17/02/2010)
Precio: 7.01
GEOTEXTIL FORMADO 100 % POR FIBRAS DE PROLIPROPILENO VIRGEN TIPO 9 i/ P.P. DE SOLAPES, TOTALMENTE COLOCADO COMO PROTECCIÓN, Y CON LAS SIGUIENTES PROPIEDADES FÍSICAS: RESISTENCIA A LA TRACCIÓN LONGITUDINAL DE MÁS DE 34,9 kN/m, RESISTENCIA A LA TRACCIÓN TRANSVERSAL DE MÁS DE 43,7 kN/m, ELONGACIÓN LONGITUDINAL EN ROTURA DE MÁS DE 65%, ELONGACIÓN TRANSVERSAL EN ROTURA DE MÁS DE 75%, PUNZONAMIENTO ESTÁTICO (CBR) DE MÁS DE 6910 N, PERFORACIÓN DINÁMICA (CAIDA CONO) DE MENOS DE 5,5 mm Y PERMEABILIDAD AL AGUA DE MÁS DE 19,1 10-6/m²/s.

| Código | Ud | Descripción | Rendimiento | Precio | Importe |
|---|---|---|---|---|---|
| MO00000003 | h | Oficial 1ª | 0.0238 | 21.51 | 0.51 |
| MO00000004 | h | Oficial 2ª | 0.0665 | 20.84 | 1.39 |
| Q060201A01 | h | Camión. Con caja fija y grúa auxiliar. Para 16 t | 0.0011 | 58.08 | 0.06 |
| MT05050040 | m² | Suministro de geotextil no tejido tipo 9 (material; 17/02/2010) | 1.0000 | 5.05 | 5.05 |
|  |  | Total |  |  | 7.01 |

Claves: unidireccional, perforación, resistencia, colocación, protección, mecánico, suministro, polipropileno, rotura, físico, fibra, geotextil, tejido, tracción, estático, propiedad, virgen, cono, agua, permeabilidad, punzón

**290.0100** m² GEOCELDAS 3D HEXAGONALES DE POLIETILENO ALTA DENSIDAD H=100 mm Ø 200 mm (17/04/2012)
Precio: 15.95
GEOCELDAS DE ESTRUCTURA ALVEOLAR 3D CON CELDAS HEXAGONALES DE 100 mm DE ALTURA Y 200 mm DE DIÁMETRO, FABRICADAS EN POLIETILENO DE ALTA DENSIDAD, ANCLADA AL SUELO CON PIQUETAS DE ACERO CORRUGADO, i/ PÉRDIDAS PARA RECORTES Y SOLAPES, APORTACIÓN Y RELLENO CON TV DE LA OBRA PREVIAMENTE ABONADA, MATERIALES AUXILIARES Y PREPARACIÓN DE LA SUPERFICIE DEL TERRENO, TOTALMENTE COLOCADA EN OBRA.

| Código | Ud | Descripción | Rendimiento | Precio | Importe |
|---|---|---|---|---|---|
| MO00000003 | h | Oficial 1ª | 0.0350 | 21.51 | 0.75 |
| MO00000004 | h | Oficial 2ª | 0.1050 | 20.84 | 2.19 |
| Q040201A10 | h | Retrocargadoras sobre ruedas. De 75 kW de potencia | 0.0170 | 44.39 | 0.75 |
| Q060204A01 | h | Camión. Con caja basculante 6x6. De 258 kW de potencia | 0.0240 | 87.45 | 2.10 |
| MT02030025 | ud | Piqueta acero corrugado Ø 8 mm, 20-8-20 (material; 29/06/2021) | 0.2000 | 0.41 | 0.08 |
| MT02030005 | m² | Geocelda 3d hexagonal de polietileno alta densidad, h=100 mm Ø 200 mm (material; 29/06/2021) | 1.1000 | 9.05 | 9.96 |
| MT12050015 | m³ | Compost de clase i, de origen animal a granel (material; 29/06/2021) | 0.0100 | 11.5 | 0.12 |
|  |  | Total |  |  | 15.95 |

Claves: aportación, suministro, acero, hexagonal, recorte, solape, densidad, anclaje, terreno, estructura, alveolo, polietileno, alto, auxiliar, superficie, colocación, pérdida, relleno, fabricación, suelo, previo, corrugado, material, diámetro, preparación

**290.0110** m² GEOCELDAS 3D HEXAGONALES DE POLIETILENO ALTA DENSIDAD H=100 mm Ø 300 mm (17/04/2012)
Precio: 14
GEOCELDAS DE ESTRUCTURA ALVEOLAR 3D CON CELDAS HEXAGONALES DE 100 mm DE ALTURA Y 300 mm DE DIÁMETRO, FABRICADAS EN POLIETILENO DE ALTA DENSIDAD, ANCLADA AL SUELO CON PIQUETAS DE ACERO CORRUGADO, i/ PÉRDIDAS PARA RECORTES Y SOLAPES, APORTACIÓN Y RELLENO CON TV DE LA OBRA PREVIAMENTE ABONADA, MATERIALES AUXILIARES Y PREPARACIÓN DE LA SUPERFICIE DEL TERRENO, TOTALMENTE COLOCADA EN OBRA.

| Código | Ud | Descripción | Rendimiento | Precio | Importe |
|---|---|---|---|---|---|
| MO00000003 | h | Oficial 1ª | 0.0350 | 21.51 | 0.75 |
| MO00000004 | h | Oficial 2ª | 0.1050 | 20.84 | 2.19 |
| Q040201A10 | h | Retrocargadoras sobre ruedas. De 75 kW de potencia | 0.0170 | 44.39 | 0.75 |
| Q060204A01 | h | Camión. Con caja basculante 6x6. De 258 kW de potencia | 0.0240 | 87.45 | 2.10 |
| MT02030025 | ud | Piqueta acero corrugado Ø 8 mm, 20-8-20 | 0.2000 | 0.41 | 0.08 |
| MT02030010 | m² | Geocelda 3d hexagonal de polietileno alta densidad, h=100 mm Ø 300 mm (material; 29/06/2021) | 1.1000 | 7.28 | 8.01 |
| MT12050015 | m³ | Compost de clase i, de origen animal a granel | 0.0100 | 11.5 | 0.12 |
|  |  | Total |  |  | 14 |

Claves: material, acero, alveolo, preparación, superficie, terreno, previo, pérdida, hexagonal, relleno, suelo, densidad, colocación, anclaje, estructura, suministro, aportación, corrugado, diámetro, solape, alto, polietileno, fabricación, auxiliar, recorte

**290.0120** m² REVESTIMIENTO DE TALUD CON GEOCELDAS DE ESTRUCTURA ALVEOLAR DE (LARGO X ALTO) 100 mm DE ALTURA, DE 35 CELDAS/m²
Precio: 23.92
REVESTIMIENTO DE TALUD CON GEOCELDAS DE ESTRUCTURA ALVEOLAR DE (LARGO X ALTO) 100 mm DE ALTURA, DE 35 CELDAS/m² CON PERFORACIONES EN LAS PAREDES DE LAS CELDAS, ANCLADAS CON PIQUETAS DE ACERO CORRUGADO DE 10 mm DE DIÁMETRO Y 50 cm DE LARGO Y RELLENO CON TIERRA DE LA OBRA ENMENDADA.

| Código | Ud | Descripción | Rendimiento | Precio | Importe |
|---|---|---|---|---|---|
| MO00000003 | h | Oficial 1ª | 0.0810 | 21.51 | 1.74 |
| MO00000004 | h | Oficial 2ª | 0.1170 | 20.84 | 2.44 |
| Q060204A01 | h | Camión. Con caja basculante 6x6. De 258 kW de potencia | 0.0810 | 87.45 | 7.08 |
| Q040201A10 | h | Retrocargadoras sobre ruedas. De 75 kW de potencia | 0.0400 | 44.39 | 1.78 |
| MT02030015 | m² | Geoceldas h=100 mm, 35 celdas/m²+perforaciones (material; 29/06/2021) | 1.1000 | 7.54 | 8.29 |
| MT01110005 | kg | Acero corrugado B 500 B o B 500 C, con características de ductilidad mejoradas, en barras | 0.8000 | 1.22 | 0.98 |
| MT12050015 | m³ | Compost de clase i, de origen animal a granel | 0.0100 | 11.5 | 0.12 |
| MT12050005 | m³ | Tierra vegetal (material) | 0.1500 | 9.93 | 1.49 |
|  |  | Total |  |  | 23.92 |

Claves: corrugado, acero, anclaje, revestimiento, relleno, talud, alto, pared, perforación, tierra, alveolo, estructura, diámetro

**290.0130** m² REVESTIMIENTO VEGETATIVO DE TALUD CON GEOMALLA TRIDIMENSIONAL DE MONOFILAMENTOS SINTÉTICOS TERMOSOLDADOS, DE 20 A 22 mm DE ESPES
Precio: 13.43
REVESTIMIENTO VEGETATIVO Y/O PROTECCIÓN CONTRA LA PÉRDIDA DE FINOS DEL TALUD CON GEOMALLA TRIDIMENSIONAL DE MONOFILAMENTOS SINTÉTICOS TERMOSOLDADOS, DE 20 A 22 mm DE ESPESOR, FIJADA CON GRAPAS DE ACERO CORRUGADO EN FORMA DE U, DE 10 mm DE DIÁMETRO Y DE 20-10-20 cm, CON PREPARACIÓN DE LA SUPERFICIE DEL TERRENO.

| Código | Ud | Descripción | Rendimiento | Precio | Importe |
|---|---|---|---|---|---|
| MO00000003 | h | Oficial 1ª | 0.0590 | 21.51 | 1.27 |
| MO00000004 | h | Oficial 2ª | 0.0900 | 20.84 | 1.88 |
| Q010302C10 | h | Compresor transportable con motor diésel. De pistones. Alta presión (1000 a 2000kpa). De 8 m3/minuto de caudal | 0.0470 | 17.61 | 0.83 |
| Q060201A01 | h | Camión. Con caja fija y grúa auxiliar. Para 16 t | 0.0240 | 58.08 | 1.39 |
| Q040007A01 | h | Retroexcavadora hidráulica sobre ruedas. De 7 t de masa | 0.0100 | 56.72 | 0.57 |
| MT02030020 | m² | Geomalla 3d,e=20-22 mm (material; 29/06/2021) | 1.1500 | 6.18 | 7.11 |
| MT01110005 | kg | Acero corrugado B 500 B o B 500 C, con características de ductilidad mejoradas, en barras | 0.3080 | 1.22 | 0.38 |
|  |  | Total |  |  | 13.43 |

Claves: fijación, sintético, talud, acero, pérdida, grapa, diámetro, preparación, fino, revestimiento, corrugado, superficie, protección, terreno

### 04.02 TRATAMIENTOS DEL TERRENO Y REFUERZOS

#### 04.02.01 COLUMNAS DE GRAVA

**305.0010** m COLUMNA DE GRAVA DE 0,70 m DE DIÁMETRO POR VÍA SECA CON ALIMENTACIÓN POR FONDO HASTA 15,00 m CON SUMINISTRO DE MATERIAL PROCEDENTE DE CANTERA DISTANCIA MÁXIMA A OBRA DE 20 km
Precio: 34.37
COLUMNA DE GRAVA DE 0,70 m DE DIÁMETRO POR VÍA SECA CON ALIMENTACIÓN POR FONDO HASTA 15,00 m, COMPLETAMENTE VIBROCOMPACTADA i/ PERFORACIÓN Y APORTE DE MATERIAL PROCEDENTE DE CANTERA DISTANCIA MÁXIMA A OBRA DE 20 km.

| Código | Ud | Descripción | Rendimiento | Precio | Importe |
|---|---|---|---|---|---|
| MO00000002 | h | Capataz | 0.0290 | 21.98 | 0.64 |
| MO00000003 | h | Oficial 1ª | 0.0780 | 21.51 | 1.68 |
| MO00000004 | h | Oficial 2ª | 0.1750 | 20.84 | 3.65 |
| Q060202A01 | h | Camión. Con caja basculante 4x4. De 199 kW de potencia | 0.0173 | 72.23 | 1.25 |
| Q040101C01 | h | Cargadoras sobre ruedas. De 125 kW de potencia (3 m³) | 0.0217 | 74.48 | 1.62 |
| Q030701A01 | h | Equipos de vibroflotación. De 8 toneladas de masa (maquinaria; 17/04/2012) | 0.0858 | 245.52 | 21.07 |
| MT01030026 | t | Grava de machaqueo (material) | 0.6500 | 6.86 | 4.46 |
|  |  | Total |  |  | 34.37 |

Claves: grava, material, alimentar, diámetro, seco, perforación, aportación, columna

**305.0020** m COLUMNA DE GRAVA DE 0,80 m DE DIÁMETRO POR VÍA SECA CON ALIMENTACIÓN POR FONDO HASTA 15,00 m CON SUMINISTRO DE MATERIAL PROCEDENTE DE CANTERA DISTANCIA MÁXIMA A OBRA DE 20 km
Precio: 36.28
COLUMNA DE GRAVA DE 0,80 m DE DIÁMETRO POR VÍA SECA CON ALIMENTACIÓN POR FONDO HASTA 15,00 m, COMPLETAMENTE VIBROCOMPACTADA i/ PERFORACIÓN Y APORTE DE MATERIAL PROCEDENTE DE CANTERA DISTANCIA MÁXIMA A OBRA DE 20 km.

| Código | Ud | Descripción | Rendimiento | Precio | Importe |
|---|---|---|---|---|---|
| MO00000002 | h | Capataz | 0.0290 | 21.98 | 0.64 |
| MO00000003 | h | Oficial 1ª | 0.0770 | 21.51 | 1.66 |
| MO00000004 | h | Oficial 2ª | 0.1730 | 20.84 | 3.61 |
| Q060202A01 | h | Camión. Con caja basculante 4x4. De 199 kW de potencia | 0.0226 | 72.23 | 1.63 |
| Q040101C01 | h | Cargadoras sobre ruedas. De 125 kW de potencia (3 m³) | 0.0283 | 74.48 | 2.11 |
| Q030701A01 | h | Equipos de vibroflotación. De 8 toneladas de masa | 0.0847 | 245.52 | 20.80 |
| MT01030026 | t | Grava de machaqueo | 0.8500 | 6.86 | 5.83 |
|  |  | Total |  |  | 36.28 |

Claves: perforación, seco, columna, alimentar, material, diámetro, aportación, grava

**305.0030** m COLUMNA DE GRAVA DE 0,90 m DE DIÁMETRO POR VÍA SECA CON ALIMENTACIÓN POR FONDO HASTA 15,00 m CON SUMINISTRO DE MATERIAL PROCEDENTE DE CANTERA DISTANCIA MÁXIMA A OBRA DE 20 km
Precio: 40.5
COLUMNA DE GRAVA DE 0,90 m DE DIÁMETRO POR VÍA SECA CON ALIMENTACIÓN POR FONDO HASTA 15,00 m, COMPLETAMENTE VIBROCOMPACTADA i/ PERFORACIÓN Y APORTE DE MATERIAL PROCEDENTE DE CANTERA DISTANCIA MÁXIMA A OBRA DE 20 km.

| Código | Ud | Descripción | Rendimiento | Precio | Importe |
|---|---|---|---|---|---|
| MO00000002 | h | Capataz | 0.0320 | 21.98 | 0.70 |
| MO00000003 | h | Oficial 1ª | 0.0840 | 21.51 | 1.81 |
| MO00000004 | h | Oficial 2ª | 0.1500 | 20.84 | 3.13 |
| Q060202A01 | h | Camión. Con caja basculante 4x4. De 199 kW de potencia | 0.0288 | 72.23 | 2.08 |
| Q040101C01 | h | Cargadoras sobre ruedas. De 125 kW de potencia (3 m³) | 0.0360 | 74.48 | 2.68 |
| Q030701A01 | h | Equipos de vibroflotación. De 8 toneladas de masa | 0.0924 | 245.52 | 22.69 |
| MT01030026 | t | Grava de machaqueo | 1.0800 | 6.86 | 7.41 |
|  |  | Total |  |  | 40.5 |

Claves: alimentar, columna, material, perforación, diámetro, aportación, grava, seco

**305.0040** m COLUMNA DE GRAVA DE 1,00 m DE DIÁMETRO POR VÍA SECA CON ALIMENTACIÓN POR FONDO HASTA 15,00 m CON SUMINISTRO DE MATERIAL PROCEDENTE DE CANTERA DISTANCIA MÁXIMA A OBRA DE 20 km
Precio: 47.24
COLUMNA DE GRAVA DE 1,00 m DE DIÁMETRO POR VÍA SECA CON ALIMENTACIÓN POR FONDO HASTA 15,00 m, COMPLETAMENTE VIBROCOMPACTADA i/ PERFORACIÓN Y APORTE DE MATERIAL PROCEDENTE DE CANTERA DISTANCIA MÁXIMA A OBRA DE 20 km.

| Código | Ud | Descripción | Rendimiento | Precio | Importe |
|---|---|---|---|---|---|
| MO00000002 | h | Capataz | 0.0370 | 21.98 | 0.81 |
| MO00000003 | h | Oficial 1ª | 0.0830 | 21.51 | 1.79 |
| MO00000004 | h | Oficial 2ª | 0.2770 | 20.84 | 5.77 |
| Q060202A01 | h | Camión. Con caja basculante 4x4. De 199 kW de potencia | 0.0357 | 72.23 | 2.58 |
| Q040101C01 | h | Cargadoras sobre ruedas. De 125 kW de potencia (3 m³) | 0.0447 | 74.48 | 3.33 |
| Q030701A01 | h | Equipos de vibroflotación. De 8 toneladas de masa | 0.0968 | 245.52 | 23.77 |
| MT01030026 | t | Grava de machaqueo | 1.3400 | 6.86 | 9.19 |
|  |  | Total |  |  | 47.24 |

Claves: perforación, columna, material, grava, aportación, diámetro, seco, alimentar

**305.0050** m COLUMNA DE GRAVA DE 1,10 m DE DIÁMETRO POR VÍA SECA CON ALIMENTACIÓN POR FONDO HASTA 15,00 m CON SUMINISTRO DE MATERIAL PROCEDENTE DE CANTERA DISTANCIA MÁXIMA A OBRA DE 20 km
Precio: 53.07
COLUMNA DE GRAVA DE 1,10 m DE DIÁMETRO POR VÍA SECA CON ALIMENTACIÓN POR FONDO HASTA 15,00 m, COMPLETAMENTE VIBROCOMPACTADA i/ PERFORACIÓN Y APORTE DE MATERIAL PROCEDENTE DE CANTERA DISTANCIA MÁXIMA A OBRA DE 20 km.

| Código | Ud | Descripción | Rendimiento | Precio | Importe |
|---|---|---|---|---|---|
| MO00000002 | h | Capataz | 0.0410 | 21.98 | 0.90 |
| MO00000003 | h | Oficial 1ª | 0.0910 | 21.51 | 1.96 |
| MO00000004 | h | Oficial 2ª | 0.3030 | 20.84 | 6.31 |
| Q060202A01 | h | Camión. Con caja basculante 4x4. De 199 kW de potencia | 0.0431 | 72.23 | 3.11 |
| Q040101C01 | h | Cargadoras sobre ruedas. De 125 kW de potencia (3 m³) | 0.0540 | 74.48 | 4.02 |
| Q030701A01 | h | Equipos de vibroflotación. De 8 toneladas de masa | 0.1045 | 245.52 | 25.66 |
| MT01030026 | t | Grava de machaqueo | 1.6200 | 6.86 | 11.11 |
|  |  | Total |  |  | 53.07 |

Claves: alimentar, columna, material, perforación, diámetro, grava, aportación, seco

**305.0060** m COLUMNA DE GRAVA DE 1,20 m DE DIÁMETRO POR VÍA SECA CON ALIMENTACIÓN POR FONDO HASTA 15,00 m CON SUMINISTRO DE MATERIAL PROCEDENTE DE CANTERA DISTANCIA MÁXIMA A OBRA DE 20 km
Precio: 59.74
COLUMNA DE GRAVA DE 1,20 m DE DIÁMETRO POR VÍA SECA CON ALIMENTACIÓN POR FONDO HASTA 15,00 m, COMPLETAMENTE VIBROCOMPACTADA i/ PERFORACIÓN Y APORTE DE MATERIAL PROCEDENTE DE CANTERA DISTANCIA MÁXIMA A OBRA DE 20 km.

| Código | Ud | Descripción | Rendimiento | Precio | Importe |
|---|---|---|---|---|---|
| MO00000002 | h | Capataz | 0.0430 | 21.98 | 0.95 |
| MO00000003 | h | Oficial 1ª | 0.1000 | 21.51 | 2.15 |
| MO00000004 | h | Oficial 2ª | 0.3320 | 20.84 | 6.92 |
| Q060202A01 | h | Camión. Con caja basculante 4x4. De 199 kW de potencia | 0.0511 | 72.23 | 3.69 |
| Q040101C01 | h | Cargadoras sobre ruedas. De 125 kW de potencia (3 m³) | 0.0640 | 74.48 | 4.77 |
| Q030701A01 | h | Equipos de vibroflotación. De 8 toneladas de masa | 0.1144 | 245.52 | 28.09 |
| MT01030026 | t | Grava de machaqueo | 1.9200 | 6.86 | 13.17 |
|  |  | Total |  |  | 59.74 |

Claves: perforación, seco, aportación, columna, alimentar, material, grava, diámetro

**305.0070** m COLUMNA DE GRAVA DE 0,70 m DE DIÁMETRO POR VÍA SECA CON ALIMENTACIÓN POR FONDO DE MÁS DE 15,00 m CON SUMINISTRO DE MATERIAL PROCEDENTE DE CANTERA DISTANCIA MÁXIMA A OBRA DE 20 km
Precio: 37.15
COLUMNA DE GRAVA DE 0,70 m DE DIÁMETRO POR VÍA SECA CON ALIMENTACIÓN POR FONDO DE MÁS DE 15,00 m, COMPLETAMENTE VIBROCOMPACTADA i/ PERFORACIÓN Y APORTE DE MATERIAL PROCEDENTE DE CANTERA DISTANCIA MÁXIMA A OBRA DE 20 km (EXCESO SOBRE 15 m).

| Código | Ud | Descripción | Rendimiento | Precio | Importe |
|---|---|---|---|---|---|
| MO00000002 | h | Capataz | 0.0320 | 21.98 | 0.70 |
| MO00000003 | h | Oficial 1ª | 0.0860 | 21.51 | 1.85 |
| MO00000004 | h | Oficial 2ª | 0.1940 | 20.84 | 4.04 |
| Q060202A01 | h | Camión. Con caja basculante 4x4. De 199 kW de potencia | 0.0173 | 72.23 | 1.25 |
| Q040101C01 | h | Cargadoras sobre ruedas. De 125 kW de potencia (3 m³) | 0.0217 | 74.48 | 1.62 |
| Q030701A01 | h | Equipos de vibroflotación. De 8 toneladas de masa | 0.0946 | 245.52 | 23.23 |
| MT01030026 | t | Grava de machaqueo | 0.6500 | 6.86 | 4.46 |
|  |  | Total |  |  | 37.15 |

Claves: aportación, grava, material, seco, diámetro, columna, alimentar, perforación

**305.0080** m COLUMNA DE GRAVA DE 0,80 m DE DIÁMETRO POR VÍA SECA CON ALIMENTACIÓN POR FONDO DE MÁS DE 15,00 m CON SUMINISTRO DE MATERIAL PROCEDENTE DE CANTERA DISTANCIA MÁXIMA A OBRA DE 20 km
Precio: 38.02
COLUMNA DE GRAVA DE 0,80 m DE DIÁMETRO POR VÍA SECA CON ALIMENTACIÓN POR FONDO DE MÁS DE 15,00 m, COMPLETAMENTE VIBROCOMPACTADA i/ PERFORACIÓN Y APORTE DE MATERIAL PROCEDENTE DE CANTERA DISTANCIA MÁXIMA A OBRA DE 20 km (EXCESO SOBRE 15 m).

| Código | Ud | Descripción | Rendimiento | Precio | Importe |
|---|---|---|---|---|---|
| MO00000002 | h | Capataz | 0.0310 | 21.98 | 0.68 |
| MO00000003 | h | Oficial 1ª | 0.0820 | 21.51 | 1.76 |
| MO00000004 | h | Oficial 2ª | 0.1850 | 20.84 | 3.86 |
| Q060202A01 | h | Camión. Con caja basculante 4x4. De 199 kW de potencia | 0.0226 | 72.23 | 1.63 |
| Q040101C01 | h | Cargadoras sobre ruedas. De 125 kW de potencia (3 m³) | 0.0283 | 74.48 | 2.11 |
| Q030701A01 | h | Equipos de vibroflotación. De 8 toneladas de masa | 0.0902 | 245.52 | 22.15 |
| MT01030026 | t | Grava de machaqueo | 0.8500 | 6.86 | 5.83 |
|  |  | Total |  |  | 38.02 |

Claves: alimentar, aportación, perforación, seco, diámetro, columna, grava, material

**305.0090** m COLUMNA DE GRAVA DE 0,90 m DE DIÁMETRO POR VÍA SECA CON ALIMENTACIÓN POR FONDO DE MÁS DE 15,00 m CON SUMINISTRO DE MATERIAL PROCEDENTE DE CANTERA DISTANCIA MÁXIMA A OBRA DE 20 km
Precio: 43.38
COLUMNA DE GRAVA DE 0,90 m DE DIÁMETRO POR VÍA SECA CON ALIMENTACIÓN POR FONDO DE MÁS DE 15,00 m, COMPLETAMENTE VIBROCOMPACTADA i/ PERFORACIÓN Y APORTE DE MATERIAL PROCEDENTE DE CANTERA DISTANCIA MÁXIMA A OBRA DE 20 km (EXCESO SOBRE 15 m).

| Código | Ud | Descripción | Rendimiento | Precio | Importe |
|---|---|---|---|---|---|
| MO00000002 | h | Capataz | 0.0340 | 21.98 | 0.75 |
| MO00000003 | h | Oficial 1ª | 0.0900 | 21.51 | 1.94 |
| MO00000004 | h | Oficial 2ª | 0.2020 | 20.84 | 4.21 |
| Q060202A01 | h | Camión. Con caja basculante 4x4. De 199 kW de potencia | 0.0288 | 72.23 | 2.08 |
| Q040101C01 | h | Cargadoras sobre ruedas. De 125 kW de potencia (3 m³) | 0.0360 | 74.48 | 2.68 |
| Q030701A01 | h | Equipos de vibroflotación. De 8 toneladas de masa | 0.0990 | 245.52 | 24.31 |
| MT01030026 | t | Grava de machaqueo | 1.0800 | 6.86 | 7.41 |
|  |  | Total |  |  | 43.38 |

Claves: alimentar, seco, perforación, grava, columna, material, aportación, diámetro

**305.0100** m COLUMNA DE GRAVA DE 1,00 m DE DIÁMETRO POR VÍA SECA CON ALIMENTACIÓN POR FONDO DE MÁS DE 15,00 m CON SUMINISTRO DE MATERIAL PROCEDENTE DE CANTERA DISTANCIA MÁXIMA A OBRA DE 20 km
Precio: 48.81
COLUMNA DE GRAVA DE 1,00 m DE DIÁMETRO POR VÍA SECA CON ALIMENTACIÓN POR FONDO DE MÁS DE 15,00 m, COMPLETAMENTE VIBROCOMPACTADA i/ PERFORACIÓN Y APORTE DE MATERIAL PROCEDENTE DE CANTERA DISTANCIA MÁXIMA A OBRA DE 20 km (EXCESO SOBRE 15 m).

| Código | Ud | Descripción | Rendimiento | Precio | Importe |
|---|---|---|---|---|---|
| MO00000002 | h | Capataz | 0.0390 | 21.98 | 0.86 |
| MO00000003 | h | Oficial 1ª | 0.0880 | 21.51 | 1.89 |
| MO00000004 | h | Oficial 2ª | 0.2930 | 20.84 | 6.11 |
| Q060202A01 | h | Camión. Con caja basculante 4x4. De 199 kW de potencia | 0.0357 | 72.23 | 2.58 |
| Q040101C01 | h | Cargadoras sobre ruedas. De 125 kW de potencia (3 m³) | 0.0447 | 74.48 | 3.33 |
| Q030701A01 | h | Equipos de vibroflotación. De 8 toneladas de masa | 0.1012 | 245.52 | 24.85 |
| MT01030026 | t | Grava de machaqueo | 1.3400 | 6.86 | 9.19 |
|  |  | Total |  |  | 48.81 |

Claves: aportación, perforación, diámetro, seco, columna, material, grava, alimentar

**305.0110** m COLUMNA DE GRAVA DE 1,10 m DE DIÁMETRO POR VÍA SECA CON ALIMENTACIÓN POR FONDO DE MÁS DE 15,00 m CON SUMINISTRO DE MATERIAL PROCEDENTE DE CANTERA DISTANCIA MÁXIMA A OBRA DE 20 km
Precio: 54.86
COLUMNA DE GRAVA DE 1,10 m DE DIÁMETRO POR VÍA SECA CON ALIMENTACIÓN POR FONDO DE MÁS DE 15,00 m, COMPLETAMENTE VIBROCOMPACTADA i/ PERFORACIÓN Y APORTE DE MATERIAL PROCEDENTE DE CANTERA DISTANCIA MÁXIMA A OBRA DE 20 km (EXCESO SOBRE 15 m).

| Código | Ud | Descripción | Rendimiento | Precio | Importe |
|---|---|---|---|---|---|
| MO00000002 | h | Capataz | 0.0420 | 21.98 | 0.92 |
| MO00000003 | h | Oficial 1ª | 0.0950 | 21.51 | 2.04 |
| MO00000004 | h | Oficial 2ª | 0.3190 | 20.84 | 6.65 |
| Q060202A01 | h | Camión. Con caja basculante 4x4. De 199 kW de potencia | 0.0431 | 72.23 | 3.11 |
| Q040101C01 | h | Cargadoras sobre ruedas. De 125 kW de potencia (3 m³) | 0.0540 | 74.48 | 4.02 |
| Q030701A01 | h | Equipos de vibroflotación. De 8 toneladas de masa | 0.1100 | 245.52 | 27.01 |
| MT01030026 | t | Grava de machaqueo | 1.6200 | 6.86 | 11.11 |
|  |  | Total |  |  | 54.86 |

Claves: aportación, alimentar, grava, diámetro, perforación, seco, columna, material

**305.0120** m COLUMNA DE GRAVA DE 1,20 m DE DIÁMETRO POR VÍA SECA CON ALIMENTACIÓN POR FONDO DE MÁS DE 15,00 m CON SUMINISTRO DE MATERIAL PROCEDENTE DE CANTERA DISTANCIA MÁXIMA A OBRA DE 20 km
Precio: 61.97
COLUMNA DE GRAVA DE 1,20 m DE DIÁMETRO POR VÍA SECA CON ALIMENTACIÓN POR FONDO DE MÁS DE 15,00 m, COMPLETAMENTE VIBROCOMPACTADA i/ PERFORACIÓN Y APORTE DE MATERIAL PROCEDENTE DE CANTERA DISTANCIA MÁXIMA A OBRA DE 20 km (EXCESO SOBRE 15 m).

| Código | Ud | Descripción | Rendimiento | Precio | Importe |
|---|---|---|---|---|---|
| MO00000002 | h | Capataz | 0.0460 | 21.98 | 1.01 |
| MO00000003 | h | Oficial 1ª | 0.1060 | 21.51 | 2.28 |
| MO00000004 | h | Oficial 2ª | 0.3520 | 20.84 | 7.34 |
| Q060202A01 | h | Camión. Con caja basculante 4x4. De 199 kW de potencia | 0.0511 | 72.23 | 3.69 |
| Q040101C01 | h | Cargadoras sobre ruedas. De 125 kW de potencia (3 m³) | 0.0640 | 74.48 | 4.77 |
| Q030701A01 | h | Equipos de vibroflotación. De 8 toneladas de masa | 0.1210 | 245.52 | 29.71 |
| MT01030026 | t | Grava de machaqueo | 1.9200 | 6.86 | 13.17 |
|  |  | Total |  |  | 61.97 |

Claves: alimentar, aportación, columna, grava, material, diámetro, seco, perforación

**305.0130** m COLUMNA DE GRAVA DE 0,80 m DE DIÁMETRO POR VÍA HÚMEDA CON ALIMENTACIÓN POR SUPERFICIE HASTA 15,00 m CON SUMINISTRO DE MATERIAL PROCEDENTE DE CANTERA DISTANCIA MÁXIMA A OBRA DE 20 km
Precio: 38.34
COLUMNA DE GRAVA DE 0,80 m DE DIÁMETRO POR VÍA HÚMEDA CON ALIMENTACIÓN POR SUPERFICIE HASTA 15,00 m, COMPLETAMENTE VIBROCOMPACTADA i/ PERFORACIÓN Y APORTE DE MATERIAL PROCEDENTE DE CANTERA DISTANCIA MÁXIMA A OBRA DE 20 km.

| Código | Ud | Descripción | Rendimiento | Precio | Importe |
|---|---|---|---|---|---|
| MO00000002 | h | Capataz | 0.0310 | 21.98 | 0.68 |
| MO00000003 | h | Oficial 1ª | 0.0830 | 21.51 | 1.79 |
| MO00000004 | h | Oficial 2ª | 0.1860 | 20.84 | 3.88 |
| Q060202A01 | h | Camión. Con caja basculante 4x4. De 199 kW de potencia | 0.0226 | 72.23 | 1.63 |
| Q040101C01 | h | Cargadoras sobre ruedas. De 125 kW de potencia (3 m³) | 0.0283 | 74.48 | 2.11 |
| Q030701A01 | h | Equipos de vibroflotación. De 8 toneladas de masa | 0.0913 | 245.52 | 22.42 |
| MT01030026 | t | Grava de machaqueo | 0.8500 | 6.86 | 5.83 |
|  |  | Total |  |  | 38.34 |

Claves: diámetro, humedad, grava, columna, aportación, perforación, material, alimentar, superficie

**305.0140** m COLUMNA DE GRAVA DE 0,90 m DE DIÁMETRO POR VÍA HÚMEDA CON ALIMENTACIÓN POR SUPERFICIE HASTA 15,00 m CON SUMINISTRO DE MATERIAL PROCEDENTE DE CANTERA DISTANCIA MÁXIMA A OBRA DE 20 km
Precio: 43.71
COLUMNA DE GRAVA DE 0,90 m DE DIÁMETRO POR VÍA HÚMEDA CON ALIMENTACIÓN POR SUPERFICIE HASTA 15,00 m, COMPLETAMENTE VIBROCOMPACTADA i/ PERFORACIÓN Y APORTE DE MATERIAL PROCEDENTE DE CANTERA DISTANCIA MÁXIMA A OBRA DE 20 km.

| Código | Ud | Descripción | Rendimiento | Precio | Importe |
|---|---|---|---|---|---|
| MO00000002 | h | Capataz | 0.0340 | 21.98 | 0.75 |
| MO00000003 | h | Oficial 1ª | 0.0910 | 21.51 | 1.96 |
| MO00000004 | h | Oficial 2ª | 0.2040 | 20.84 | 4.25 |
| Q060202A01 | h | Camión. Con caja basculante 4x4. De 199 kW de potencia | 0.0288 | 72.23 | 2.08 |
| Q040101C01 | h | Cargadoras sobre ruedas. De 125 kW de potencia (3 m³) | 0.0360 | 74.48 | 2.68 |
| Q030701A01 | h | Equipos de vibroflotación. De 8 toneladas de masa | 0.1001 | 245.52 | 24.58 |
| MT01030026 | t | Grava de machaqueo | 1.0800 | 6.86 | 7.41 |
|  |  | Total |  |  | 43.71 |

Claves: diámetro, superficie, grava, humedad, aportación, alimentar, perforación, material, columna

**305.0150** m COLUMNA DE GRAVA DE 1,00 m DE DIÁMETRO POR VÍA HÚMEDA CON ALIMENTACIÓN POR SUPERFICIE HASTA 15,00 m CON SUMINISTRO DE MATERIAL PROCEDENTE DE CANTERA DISTANCIA MÁXIMA A OBRA DE 20 km
Precio: 52.44
COLUMNA DE GRAVA DE 1,00 m DE DIÁMETRO POR VÍA HÚMEDA CON ALIMENTACIÓN POR SUPERFICIE HASTA 15,00 m, COMPLETAMENTE VIBROCOMPACTADA i/ PERFORACIÓN Y APORTE DE MATERIAL PROCEDENTE DE CANTERA DISTANCIA MÁXIMA A OBRA DE 20 km.

| Código | Ud | Descripción | Rendimiento | Precio | Importe |
|---|---|---|---|---|---|
| MO00000002 | h | Capataz | 0.0370 | 21.98 | 0.81 |
| MO00000003 | h | Oficial 1ª | 0.1000 | 21.51 | 2.15 |
| MO00000004 | h | Oficial 2ª | 0.2240 | 20.84 | 4.67 |
| Q060202A01 | h | Camión. Con caja basculante 4x4. De 199 kW de potencia | 0.0357 | 72.23 | 2.58 |
| Q040101C01 | h | Cargadoras sobre ruedas. De 125 kW de potencia (3 m³) | 0.0447 | 74.48 | 3.33 |
| Q030701A01 | h | Equipos de vibroflotación. De 8 toneladas de masa | 0.1210 | 245.52 | 29.71 |
| MT01030026 | t | Grava de machaqueo | 1.3400 | 6.86 | 9.19 |
|  |  | Total |  |  | 52.44 |

Claves: material, aportación, superficie, grava, perforación, alimentar, columna, diámetro, humedad

**305.0160** m COLUMNA DE GRAVA DE 1,10 m DE DIÁMETRO POR VÍA HÚMEDA CON ALIMENTACIÓN POR SUPERFICIE HASTA 15,00 m CON SUMINISTRO DE MATERIAL PROCEDENTE DE CANTERA DISTANCIA MÁXIMA A OBRA DE 20 km
Precio: 56
COLUMNA DE GRAVA DE 1,10 m DE DIÁMETRO POR VÍA HÚMEDA CON ALIMENTACIÓN POR SUPERFICIE HASTA 15,00 m, COMPLETAMENTE VIBROCOMPACTADA i/ PERFORACIÓN Y APORTE DE MATERIAL PROCEDENTE DE CANTERA DISTANCIA MÁXIMA A OBRA DE 20 km.

| Código | Ud | Descripción | Rendimiento | Precio | Importe |
|---|---|---|---|---|---|
| MO00000002 | h | Capataz | 0.0410 | 21.98 | 0.90 |
| MO00000003 | h | Oficial 1ª | 0.1090 | 21.51 | 2.34 |
| MO00000004 | h | Oficial 2ª | 0.2440 | 20.84 | 5.08 |
| Q060202A01 | h | Camión. Con caja basculante 4x4. De 199 kW de potencia | 0.0431 | 72.23 | 3.11 |
| Q040101C01 | h | Cargadoras sobre ruedas. De 125 kW de potencia (3 m³) | 0.0540 | 74.48 | 4.02 |
| Q030701A01 | h | Equipos de vibroflotación. De 8 toneladas de masa | 0.1199 | 245.52 | 29.44 |
| MT01030026 | t | Grava de machaqueo | 1.6200 | 6.86 | 11.11 |
|  |  | Total |  |  | 56 |

Claves: grava, columna, perforación, humedad, aportación, alimentar, material, diámetro, superficie

**305.0170** m COLUMNA DE GRAVA DE 1,20 m DE DIÁMETRO POR VÍA HÚMEDA CON ALIMENTACIÓN POR SUPERFICIE HASTA 15,00 m CON SUMINISTRO DE MATERIAL PROCEDENTE DE CANTERA DISTANCIA MÁXIMA A OBRA DE 20 km
Precio: 62.88
COLUMNA DE GRAVA DE 1,20 m DE DIÁMETRO POR VÍA HÚMEDA CON ALIMENTACIÓN POR SUPERFICIE HASTA 15,00 m, COMPLETAMENTE VIBROCOMPACTADA i/ PERFORACIÓN Y APORTE DE MATERIAL PROCEDENTE DE CANTERA DISTANCIA MÁXIMA A OBRA DE 20 km.

| Código | Ud | Descripción | Rendimiento | Precio | Importe |
|---|---|---|---|---|---|
| MO00000002 | h | Capataz | 0.0450 | 21.98 | 0.99 |
| MO00000003 | h | Oficial 1ª | 0.1190 | 21.51 | 2.56 |
| MO00000004 | h | Oficial 2ª | 0.2670 | 20.84 | 5.56 |
| Q060202A01 | h | Camión. Con caja basculante 4x4. De 199 kW de potencia | 0.0511 | 72.23 | 3.69 |
| Q040101C01 | h | Cargadoras sobre ruedas. De 125 kW de potencia (3 m³) | 0.0640 | 74.48 | 4.77 |
| Q030701A01 | h | Equipos de vibroflotación. De 8 toneladas de masa | 0.1309 | 245.52 | 32.14 |
| MT01030026 | t | Grava de machaqueo | 1.9200 | 6.86 | 13.17 |
|  |  | Total |  |  | 62.88 |

Claves: columna, grava, alimentar, perforación, humedad, material, diámetro, aportación, superficie

**305.0180** m COLUMNA DE GRAVA DE 0,80 m DE DIÁMETRO POR VÍA HÚMEDA CON ALIMENTACIÓN POR SUPERFICIE DE MÁS DE 15,00 m CON SUMINISTRO DE MATERIAL PROCEDENTE DE CANTERA DISTANCIA MÁXIMA A OBRA DE 20 km
Precio: 40.4
COLUMNA DE GRAVA DE 0,80 m DE DIÁMETRO POR VÍA HÚMEDA CON ALIMENTACIÓN POR SUPERFICIE DE MÁS DE 15,00 m, COMPLETAMENTE VIBROCOMPACTADA i/ PERFORACIÓN Y APORTE DE MATERIAL PROCEDENTE DE CANTERA DISTANCIA MÁXIMA A OBRA DE 20 km (EXCESO SOBRE 15 m).

| Código | Ud | Descripción | Rendimiento | Precio | Importe |
|---|---|---|---|---|---|
| MO00000002 | h | Capataz | 0.0330 | 21.98 | 0.73 |
| MO00000003 | h | Oficial 1ª | 0.0890 | 21.51 | 1.91 |
| MO00000004 | h | Oficial 2ª | 0.1990 | 20.84 | 4.15 |
| Q060202A01 | h | Camión. Con caja basculante 4x4. De 199 kW de potencia | 0.0226 | 72.23 | 1.63 |
| Q040101C01 | h | Cargadoras sobre ruedas. De 125 kW de potencia (3 m³) | 0.0283 | 74.48 | 2.11 |
| Q030701A01 | h | Equipos de vibroflotación. De 8 toneladas de masa | 0.0979 | 245.52 | 24.04 |
| MT01030026 | t | Grava de machaqueo | 0.8500 | 6.86 | 5.83 |
|  |  | Total |  |  | 40.4 |

Claves: columna, humedad, material, diámetro, perforación, superficie, grava, alimentar, aportación

**305.0190** m COLUMNA DE GRAVA DE 0,90 m DE DIÁMETRO POR VÍA HÚMEDA CON ALIMENTACIÓN POR SUPERFICIE DE MÁS DE 15,00 m CON SUMINISTRO DE MATERIAL PROCEDENTE DE CANTERA DISTANCIA MÁXIMA A OBRA DE 20 km
Precio: 45.77
COLUMNA DE GRAVA DE 0,90 m DE DIÁMETRO POR VÍA HÚMEDA CON ALIMENTACIÓN POR SUPERFICIE DE MÁS DE 15,00 m, COMPLETAMENTE VIBROCOMPACTADA i/ PERFORACIÓN Y APORTE DE MATERIAL PROCEDENTE DE CANTERA DISTANCIA MÁXIMA A OBRA DE 20 km (EXCESO SOBRE 15 m).

| Código | Ud | Descripción | Rendimiento | Precio | Importe |
|---|---|---|---|---|---|
| MO00000002 | h | Capataz | 0.0360 | 21.98 | 0.79 |
| MO00000003 | h | Oficial 1ª | 0.0970 | 21.51 | 2.09 |
| MO00000004 | h | Oficial 2ª | 0.2170 | 20.84 | 4.52 |
| Q060202A01 | h | Camión. Con caja basculante 4x4. De 199 kW de potencia | 0.0288 | 72.23 | 2.08 |
| Q040101C01 | h | Cargadoras sobre ruedas. De 125 kW de potencia (3 m³) | 0.0360 | 74.48 | 2.68 |
| Q030701A01 | h | Equipos de vibroflotación. De 8 toneladas de masa | 0.1067 | 245.52 | 26.20 |
| MT01030026 | t | Grava de machaqueo | 1.0800 | 6.86 | 7.41 |
|  |  | Total |  |  | 45.77 |

Claves: aportación, perforación, alimentar, superficie, humedad, grava, columna, material, diámetro

**305.0200** m COLUMNA DE GRAVA DE 1,00 m DE DIÁMETRO POR VÍA HÚMEDA CON ALIMENTACIÓN POR SUPERFICIE DE MÁS DE 15,00 m CON SUMINISTRO DE MATERIAL PROCEDENTE DE CANTERA DISTANCIA MÁXIMA A OBRA DE 20 km
Precio: 51.48
COLUMNA DE GRAVA DE 1,00 m DE DIÁMETRO POR VÍA HÚMEDA CON ALIMENTACIÓN POR SUPERFICIE DE MÁS DE 15,00 m, COMPLETAMENTE VIBROCOMPACTADA i/ PERFORACIÓN Y APORTE DE MATERIAL PROCEDENTE DE CANTERA DISTANCIA MÁXIMA A OBRA DE 20 km (EXCESO SOBRE 15 m).

| Código | Ud | Descripción | Rendimiento | Precio | Importe |
|---|---|---|---|---|---|
| MO00000002 | h | Capataz | 0.0390 | 21.98 | 0.86 |
| MO00000003 | h | Oficial 1ª | 0.1050 | 21.51 | 2.26 |
| MO00000004 | h | Oficial 2ª | 0.2350 | 20.84 | 4.90 |
| Q060202A01 | h | Camión. Con caja basculante 4x4. De 199 kW de potencia | 0.0357 | 72.23 | 2.58 |
| Q040101C01 | h | Cargadoras sobre ruedas. De 125 kW de potencia (3 m³) | 0.0447 | 74.48 | 3.33 |
| Q030701A01 | h | Equipos de vibroflotación. De 8 toneladas de masa | 0.1155 | 245.52 | 28.36 |
| MT01030026 | t | Grava de machaqueo | 1.3400 | 6.86 | 9.19 |
|  |  | Total |  |  | 51.48 |

Claves: alimentar, aportación, perforación, humedad, columna, material, diámetro, superficie, grava

**305.0210** m COLUMNA DE GRAVA DE 1,10 m DE DIÁMETRO POR VÍA HÚMEDA CON ALIMENTACIÓN POR SUPERFICIE DE MÁS DE 15,00 m CON SUMINISTRO DE MATERIAL PROCEDENTE DE CANTERA DISTANCIA MÁXIMA A OBRA DE 20 km
Precio: 58.64
COLUMNA DE GRAVA DE 1,10 m DE DIÁMETRO POR VÍA HÚMEDA CON ALIMENTACIÓN POR SUPERFICIE DE MÁS DE 15,00 m, COMPLETAMENTE VIBROCOMPACTADA i/ PERFORACIÓN Y APORTE DE MATERIAL PROCEDENTE DE CANTERA DISTANCIA MÁXIMA A OBRA DE 20 km (EXCESO SOBRE 15 m).

| Código | Ud | Descripción | Rendimiento | Precio | Importe |
|---|---|---|---|---|---|
| MO00000002 | h | Capataz | 0.0430 | 21.98 | 0.95 |
| MO00000003 | h | Oficial 1ª | 0.1150 | 21.51 | 2.47 |
| MO00000004 | h | Oficial 2ª | 0.2840 | 20.84 | 5.92 |
| Q060202A01 | h | Camión. Con caja basculante 4x4. De 199 kW de potencia | 0.0431 | 72.23 | 3.11 |
| Q040101C01 | h | Cargadoras sobre ruedas. De 125 kW de potencia (3 m³) | 0.0540 | 74.48 | 4.02 |
| Q030701A01 | h | Equipos de vibroflotación. De 8 toneladas de masa | 0.1265 | 245.52 | 31.06 |
| MT01030026 | t | Grava de machaqueo | 1.6200 | 6.86 | 11.11 |
|  |  | Total |  |  | 58.64 |

Claves: perforación, aportación, alimentar, material, humedad, columna, diámetro, grava, superficie

**305.0220** m COLUMNA DE GRAVA DE 1,20 m DE DIÁMETRO POR VÍA HÚMEDA CON ALIMENTACIÓN POR SUPERFICIE DE MÁS DE 15,00 m CON SUMINISTRO DE MATERIAL PROCEDENTE DE CANTERA DISTANCIA MÁXIMA A OBRA DE 20 km
Precio: 65.61
COLUMNA DE GRAVA DE 1,20 m DE DIÁMETRO POR VÍA HÚMEDA CON ALIMENTACIÓN POR SUPERFICIE DE MÁS DE 15,00 m, COMPLETAMENTE VIBROCOMPACTADA i/ PERFORACIÓN Y APORTE DE MATERIAL PROCEDENTE DE CANTERA DISTANCIA MÁXIMA A OBRA DE 20 km (EXCESO SOBRE 15 m).

| Código | Ud | Descripción | Rendimiento | Precio | Importe |
|---|---|---|---|---|---|
| MO00000002 | h | Capataz | 0.0470 | 21.98 | 1.03 |
| MO00000003 | h | Oficial 1ª | 0.1270 | 21.51 | 2.73 |
| MO00000004 | h | Oficial 2ª | 0.2840 | 20.84 | 5.92 |
| Q060202A01 | h | Camión. Con caja basculante 4x4. De 199 kW de potencia | 0.0511 | 72.23 | 3.69 |
| Q040101C01 | h | Cargadoras sobre ruedas. De 125 kW de potencia (3 m³) | 0.0640 | 74.48 | 4.77 |
| Q030701A01 | h | Equipos de vibroflotación. De 8 toneladas de masa | 0.1397 | 245.52 | 34.30 |
| MT01030026 | t | Grava de machaqueo | 1.9200 | 6.86 | 13.17 |
|  |  | Total |  |  | 65.61 |

Claves: perforación, aportación, humedad, alimentar, material, superficie, diámetro, columna, grava

**305.0221** ud EQUIPO Y MEDIOS AUXILIARES COLUMNAS DE GRAVA (13/06/2022)
Precio: 7547.17
TRANSPORTE, MONTAJE Y RETIRADA DE LOS EQUIPOS Y MEDIOS AUXILIARES COLUMNAS DE GRAVA

| Código | Ud | Descripción | Rendimiento | Precio | Importe |
|---|---|---|---|---|---|
| Q030701A10 | ud | Transporte, montaje y retirada del equipo y medios auxiliares para ejecución de columnas de grava (maquinaria; 13/06/2022) | 1.0000 | 7547.17 | 7547.17 |
|  |  | Total |  |  | 7547.17 |

**305.0222** ud EQUIPO Y MEDIOS AUXILIARES PARA CAMBIO ENTRE TAJOS DE COLUMNAS DE GRAVA (13/06/2022)
Precio: 4716.98
TRANSPORTE, MONTAJE Y RETIRADA DEL EQUIPO Y MEDIOS AUXILIARES PARA CAMBIO ENTRE ENTRE TAJOS DE COLUMNAS DE GRAVA

| Código | Ud | Descripción | Rendimiento | Precio | Importe |
|---|---|---|---|---|---|
| Q030701A20 | ud | Transporte, montaje y retirada del equipo y medios auxiliares para cambio entre tajos de columnas de grava (maquinaria; 13/06/2022) | 1.0000 | 4716.98 | 4716.98 |
|  |  | Total |  |  | 4716.98 |

#### 04.02.02 JET-GROUTING

**677.0010** ud TRANSPORTE, MONTAJE Y RETIRADA EQUIPO JET-GROUTING
Precio: 16037.74
TRANSPORTE, MONTAJE Y RETIRADA DE UN EQUIPO DE JET GROUTING COMPLETO (JET SIMPLE, DOBLE O TRIPLE).

| Código | Ud | Descripción | Rendimiento | Precio | Importe |
|---|---|---|---|---|---|
| Q030700B01 | ud | TRANSPORTE, MONTAJE Y RETIRADA EQUIPO JET-GROUTING (maquinaria) | 1.0000 | 16037.74 | 16037.74 |
|  |  | Total |  |  | 16037.74 |

**677.0020** m PERFORACIÓN EN SUELO SIN INYECCIÓN PARA JET GROUTING (17/04/2012)
Precio: 49.95

| Código | Ud | Descripción | Rendimiento | Precio | Importe |
|---|---|---|---|---|---|
| MO00000003 | h | Oficial 1ª | 0.1120 | 21.51 | 2.41 |
| MO00000004 | h | Oficial 2ª | 0.3390 | 20.84 | 7.06 |
| Q030500C05 | h | Sonda móvil (ruedas y cadenas) con motor diésel. De 150 kW de potencia (maquinaria; 17/03/2014) | 0.4400 | 92 | 40.48 |
|  |  | Total |  |  | 49.95 |

**677.0030** m COLUMNA PERFORADA E INYECTADA CON JET SIMPLE CONSUMO DE CEMENTO HASTA 350 kg/m
Precio: 122.45
COLUMNA PERFORADA E INYECTADA CON JET SIMPLE i/ EL SUMINISTRO Y CONSUMO DE CEMENTO HASTA 350 kg/m.

| Código | Ud | Descripción | Rendimiento | Precio | Importe |
|---|---|---|---|---|---|
| MO00000003 | h | Oficial 1ª | 0.1320 | 21.51 | 2.84 |
| MO00000004 | h | Oficial 2ª | 0.7980 | 20.84 | 16.63 |
| Q030500C05 | h | Sonda móvil (ruedas y cadenas) con motor diésel. De 150 kW de potencia | 0.4400 | 92 | 40.48 |
| Q030604A05 | h | Motobombas de muy alta presión para 'jet-grouting'. De 400 litros/minuto (maquinaria; 17/04/2012) | 0.3300 | 71.91 | 23.73 |
| MT01050010 | t | Cemento CEM II/A-P 42,5 R granel (material; 01/01/2010) | 0.3500 | 110 | 38.50 |
| MT01010001 | m³ | Agua | 0.4670 | 0.58 | 0.27 |
|  |  | Total |  |  | 122.45 |

**677.0040** m COLUMNA PERFORADA E INYECTADA CON JET SIMPLE CONSUMO DE CEMENTO DE 350 A 400 kg/m
Precio: 128.52
COLUMNA PERFORADA E INYECTADA CON JET SIMPLE i/ EL SUMINISTRO Y CONSUMO DE CEMENTO DE 350 A 400 kg/m.

| Código | Ud | Descripción | Rendimiento | Precio | Importe |
|---|---|---|---|---|---|
| MO00000003 | h | Oficial 1ª | 0.1360 | 21.51 | 2.93 |
| MO00000004 | h | Oficial 2ª | 0.8000 | 20.84 | 16.67 |
| Q030500C05 | h | Sonda móvil (ruedas y cadenas) con motor diésel. De 150 kW de potencia | 0.4400 | 92 | 40.48 |
| Q030604A05 | h | Motobombas de muy alta presión para 'jet-grouting'. De 400 litros/minuto | 0.3355 | 71.91 | 24.13 |
| MT01050010 | t | Cemento CEM II/A-P 42,5 R granel | 0.4000 | 110 | 44.00 |
| MT01010001 | m³ | Agua | 0.5350 | 0.58 | 0.31 |
|  |  | Total |  |  | 128.52 |

**677.0050** m COLUMNA PERFORADA E INYECTADA CON JET SIMPLE CONSUMO CEMENTO DE 400 A 450 kg/m
Precio: 134.51
COLUMNA PERFORADA E INYECTADA CON JET SIMPLE i/ EL SUMINISTRO Y CONSUMO DE CEMENTO DE 400 A 450 kg/m.

| Código | Ud | Descripción | Rendimiento | Precio | Importe |
|---|---|---|---|---|---|
| MO00000003 | h | Oficial 1ª | 0.1370 | 21.51 | 2.95 |
| MO00000004 | h | Oficial 2ª | 0.8020 | 20.84 | 16.71 |
| Q030500C05 | h | Sonda móvil (ruedas y cadenas) con motor diésel. De 150 kW de potencia | 0.4400 | 92 | 40.48 |
| Q030604A05 | h | Motobombas de muy alta presión para 'jet-grouting'. De 400 litros/minuto | 0.3410 | 71.91 | 24.52 |
| MT01050010 | t | Cemento CEM II/A-P 42,5 R granel | 0.4500 | 110 | 49.50 |
| MT01010001 | m³ | Agua | 0.6000 | 0.58 | 0.35 |
|  |  | Total |  |  | 134.51 |

**677.0060** m COLUMNA PERFORADA E INYECTADA CON JET SIMPLE CONSUMO CEMENTO DE MÁS DE 450 kg/m
Precio: 136.09
COLUMNA PERFORADA E INYECTADA CON JET SIMPLE i/ EL SUMINISTRO Y CONSUMO DE CEMENTO DE MÁS DE 450 kg/m.

| Código | Ud | Descripción | Rendimiento | Precio | Importe |
|---|---|---|---|---|---|
| MO00000003 | h | Oficial 1ª | 0.1380 | 21.51 | 2.97 |
| MO00000004 | h | Oficial 2ª | 0.8040 | 20.84 | 16.76 |
| Q030500C05 | h | Sonda móvil (ruedas y cadenas) con motor diésel. De 150 kW de potencia | 0.4400 | 92 | 40.48 |
| Q030604A05 | h | Motobombas de muy alta presión para 'jet-grouting'. De 400 litros/minuto | 0.3465 | 71.91 | 24.92 |
| MT01050010 | t | Cemento CEM II/A-P 42,5 R granel | 0.4600 | 110 | 50.60 |
| MT01010001 | m³ | Agua | 0.6130 | 0.58 | 0.36 |
|  |  | Total |  |  | 136.09 |

**677.0070** m COLUMNA PERFORADA E INYECTADA CON JET DOBLE CONSUMO CEMENTO HASTA 400 kg/m
Precio: 134.87
COLUMNA PERFORADA E INYECTADA CON JET DOBLE i/ EL SUMINISTRO Y CONSUMO DE CEMENTO HASTA 400 kg/m.

| Código | Ud | Descripción | Rendimiento | Precio | Importe |
|---|---|---|---|---|---|
| MO00000003 | h | Oficial 1ª | 0.1400 | 21.51 | 3.01 |
| MO00000004 | h | Oficial 2ª | 0.8170 | 20.84 | 17.03 |
| Q030500C05 | h | Sonda móvil (ruedas y cadenas) con motor diésel. De 150 kW de potencia | 0.4400 | 92 | 40.48 |
| Q030604A05 | h | Motobombas de muy alta presión para 'jet-grouting'. De 400 litros/minuto | 0.3355 | 71.91 | 24.13 |
| Q010302C10 | h | Compresor transportable con motor diésel. De pistones. Alta presión (1000 a 2000kpa). De 8 m3/minuto de caudal | 0.3355 | 17.61 | 5.91 |
| MT01050010 | t | Cemento CEM II/A-P 42,5 R granel | 0.4000 | 110 | 44.00 |
| MT01010001 | m³ | Agua | 0.5350 | 0.58 | 0.31 |
|  |  | Total |  |  | 134.87 |

**677.0080** m COLUMNA PERFORADA E INYECTADA CON JET DOBLE CONSUMO CEMENTO DE 400 A 500 kg/m
Precio: 146.58
COLUMNA PERFORADA E INYECTADA CON JET DOBLE i/ EL SUMINISTRO Y CONSUMO DE CEMENTO DE 400 A 500 kg/m.

| Código | Ud | Descripción | Rendimiento | Precio | Importe |
|---|---|---|---|---|---|
| MO00000003 | h | Oficial 1ª | 0.1420 | 21.51 | 3.05 |
| MO00000004 | h | Oficial 2ª | 0.8220 | 20.84 | 17.13 |
| Q030500C05 | h | Sonda móvil (ruedas y cadenas) con motor diésel. De 150 kW de potencia | 0.4400 | 92 | 40.48 |
| Q030604A05 | h | Motobombas de muy alta presión para 'jet-grouting'. De 400 litros/minuto | 0.3410 | 71.91 | 24.52 |
| Q010302C10 | h | Compresor transportable con motor diésel. De pistones. Alta presión (1000 a 2000kpa). De 8 m3/minuto de caudal | 0.3410 | 17.61 | 6.01 |
| MT01050010 | t | Cemento CEM II/A-P 42,5 R granel | 0.5000 | 110 | 55.00 |
| MT01010001 | m³ | Agua | 0.6670 | 0.58 | 0.39 |
|  |  | Total |  |  | 146.58 |

**677.0090** m COLUMNA PERFORADA E INYECTADA CON JET DOBLE CONSUMO CEMENTO DE 500 A 600 kg/m
Precio: 158.27
COLUMNA PERFORADA E INYECTADA CON JET DOBLE i/ EL SUMINISTRO Y CONSUMO DE CEMENTO DE 500 A 600 kg/m.

| Código | Ud | Descripción | Rendimiento | Precio | Importe |
|---|---|---|---|---|---|
| MO00000003 | h | Oficial 1ª | 0.1440 | 21.51 | 3.10 |
| MO00000004 | h | Oficial 2ª | 0.8260 | 20.84 | 17.21 |
| Q030500C05 | h | Sonda móvil (ruedas y cadenas) con motor diésel. De 150 kW de potencia | 0.4400 | 92 | 40.48 |
| Q030604A05 | h | Motobombas de muy alta presión para 'jet-grouting'. De 400 litros/minuto | 0.3465 | 71.91 | 24.92 |
| Q010302C10 | h | Compresor transportable con motor diésel. De pistones. Alta presión (1000 a 2000kpa). De 8 m3/minuto de caudal | 0.3465 | 17.61 | 6.10 |
| MT01050010 | t | Cemento CEM II/A-P 42,5 R granel | 0.6000 | 110 | 66.00 |
| MT01010001 | m³ | Agua | 0.8000 | 0.58 | 0.46 |
|  |  | Total |  |  | 158.27 |

**677.0100** m COLUMNA PERFORADA E INYECTADA CON JET DOBLE CONSUMO CEMENTO DE 600 A 700 kg/m
Precio: 169.97
COLUMNA PERFORADA E INYECTADA CON JET DOBLE i/ EL SUMINISTRO Y CONSUMO DE CEMENTO DE 600 A 700 kg/m.

| Código | Ud | Descripción | Rendimiento | Precio | Importe |
|---|---|---|---|---|---|
| MO00000003 | h | Oficial 1ª | 0.1460 | 21.51 | 3.14 |
| MO00000004 | h | Oficial 2ª | 0.8300 | 20.84 | 17.30 |
| Q030500C05 | h | Sonda móvil (ruedas y cadenas) con motor diésel. De 150 kW de potencia | 0.4400 | 92 | 40.48 |
| Q030604A05 | h | Motobombas de muy alta presión para 'jet-grouting'. De 400 litros/minuto | 0.3520 | 71.91 | 25.31 |
| Q010302C10 | h | Compresor transportable con motor diésel. De pistones. Alta presión (1000 a 2000kpa). De 8 m3/minuto de caudal | 0.3520 | 17.61 | 6.20 |
| MT01050010 | t | Cemento CEM II/A-P 42,5 R granel | 0.7000 | 110 | 77.00 |
| MT01010001 | m³ | Agua | 0.9340 | 0.58 | 0.54 |
|  |  | Total |  |  | 169.97 |

**677.0110** m COLUMNA PERFORADA E INYECTADA CON JET DOBLE CONSUMO CEMENTO DE 700 A 800 kg/m
Precio: 181.67
COLUMNA PERFORADA E INYECTADA CON JET DOBLE i/ EL SUMINISTRO Y CONSUMO DE CEMENTO DE 700 A 800 kg/m.

| Código | Ud | Descripción | Rendimiento | Precio | Importe |
|---|---|---|---|---|---|
| MO00000003 | h | Oficial 1ª | 0.1480 | 21.51 | 3.18 |
| MO00000004 | h | Oficial 2ª | 0.8340 | 20.84 | 17.38 |
| Q030500C05 | h | Sonda móvil (ruedas y cadenas) con motor diésel. De 150 kW de potencia | 0.4400 | 92 | 40.48 |
| Q030604A05 | h | Motobombas de muy alta presión para 'jet-grouting'. De 400 litros/minuto | 0.3575 | 71.91 | 25.71 |
| Q010302C10 | h | Compresor transportable con motor diésel. De pistones. Alta presión (1000 a 2000kpa). De 8 m3/minuto de caudal | 0.3575 | 17.61 | 6.30 |
| MT01050010 | t | Cemento CEM II/A-P 42,5 R granel | 0.8000 | 110 | 88.00 |
| MT01010001 | m³ | Agua | 1.0660 | 0.58 | 0.62 |
|  |  | Total |  |  | 181.67 |

**677.0120** m COLUMNA PERFORADA E INYECTADA CON JET DOBLE CONSUMO CEMENTO DE MÁS DE 800 kg/m
Precio: 188.78
COLUMNA PERFORADA E INYECTADA CON JET DOBLE i/ EL SUMINISTRO Y CONSUMO DE CEMENTO DE MÁS DE 800 kg/m.

| Código | Ud | Descripción | Rendimiento | Precio | Importe |
|---|---|---|---|---|---|
| MO00000003 | h | Oficial 1ª | 0.1490 | 21.51 | 3.20 |
| MO00000004 | h | Oficial 2ª | 0.8360 | 20.84 | 17.42 |
| Q030500C05 | h | Sonda móvil (ruedas y cadenas) con motor diésel. De 150 kW de potencia | 0.4400 | 92 | 40.48 |
| Q030604A05 | h | Motobombas de muy alta presión para 'jet-grouting'. De 400 litros/minuto | 0.3608 | 71.91 | 25.95 |
| Q010302C10 | h | Compresor transportable con motor diésel. De pistones. Alta presión (1000 a 2000kpa). De 8 m3/minuto de caudal | 0.3608 | 17.61 | 6.35 |
| MT01050010 | t | Cemento CEM II/A-P 42,5 R granel | 0.8610 | 110 | 94.71 |
| MT01010001 | m³ | Agua | 1.1500 | 0.58 | 0.67 |
|  |  | Total |  |  | 188.78 |

**677.0130** m COLUMNA PERFORADA E INYECTADA CON JET TRIPLE CONSUMO CEMENTO HASTA 400 kg/m
Precio: 146.29
COLUMNA PERFORADA E INYECTADA CON JET TRIPLE i/ EL SUMINISTRO Y CONSUMO DE CEMENTO HASTA 400 kg/m.

| Código | Ud | Descripción | Rendimiento | Precio | Importe |
|---|---|---|---|---|---|
| MO00000003 | h | Oficial 1ª | 0.1710 | 21.51 | 3.68 |
| MO00000004 | h | Oficial 2ª | 0.8790 | 20.84 | 18.32 |
| Q030500C05 | h | Sonda móvil (ruedas y cadenas) con motor diésel. De 150 kW de potencia | 0.4400 | 92 | 40.48 |
| Q030604A01 | h | Motobombas de muy alta presión para 'jet-grouting'. De 90 litros/ minuto (maquinaria; 17/03/2014) | 0.6050 | 45.06 | 27.26 |
| Q010302C10 | h | Compresor transportable con motor diésel. De pistones. Alta presión (1000 a 2000kpa). De 8 m3/minuto de caudal | 0.6050 | 17.61 | 10.65 |
| MT01050010 | t | Cemento CEM II/A-P 42,5 R granel | 0.4000 | 110 | 44.00 |
| MT01010001 | m³ | Agua | 3.2800 | 0.58 | 1.90 |
|  |  | Total |  |  | 146.29 |

**677.0140** m COLUMNA PERFORADA E INYECTADA CON JET TRIPLE CONSUMO CEMENTO DE 400 A 600 kg/m
Precio: 168.85
COLUMNA PERFORADA E INYECTADA CON JET TRIPLE i/ EL SUMINISTRO Y CONSUMO DE CEMENTO DE 400 A 600 kg/m.

| Código | Ud | Descripción | Rendimiento | Precio | Importe |
|---|---|---|---|---|---|
| MO00000003 | h | Oficial 1ª | 0.1750 | 21.51 | 3.76 |
| MO00000004 | h | Oficial 2ª | 0.8850 | 20.84 | 18.44 |
| Q030500C05 | h | Sonda móvil (ruedas y cadenas) con motor diésel. De 150 kW de potencia | 0.4400 | 92 | 40.48 |
| Q030604A01 | h | Motobombas de muy alta presión para 'jet-grouting'. De 90 litros/ minuto | 0.6105 | 45.06 | 27.51 |
| Q010302C10 | h | Compresor transportable con motor diésel. De pistones. Alta presión (1000 a 2000kpa). De 8 m3/minuto de caudal | 0.6105 | 17.61 | 10.75 |
| MT01050010 | t | Cemento CEM II/A-P 42,5 R granel | 0.6000 | 110 | 66.00 |
| MT01010001 | m³ | Agua | 3.2850 | 0.58 | 1.91 |
|  |  | Total |  |  | 168.85 |

**677.0150** m COLUMNA PERFORADA E INYECTADA CON JET TRIPLE CONSUMO CEMENTO DE 600 A 800 kg/m
Precio: 194.15
COLUMNA PERFORADA E INYECTADA CON JET TRIPLE i/ EL SUMINISTRO Y CONSUMO DE CEMENTO DE 600 A 800 kg/m.

| Código | Ud | Descripción | Rendimiento | Precio | Importe |
|---|---|---|---|---|---|
| MO00000003 | h | Oficial 1ª | 0.1780 | 21.51 | 3.83 |
| MO00000004 | h | Oficial 2ª | 0.8910 | 20.84 | 18.57 |
| Q030500C05 | h | Sonda móvil (ruedas y cadenas) con motor diésel. De 150 kW de potencia | 0.4400 | 92 | 40.48 |
| Q030604A01 | h | Motobombas de muy alta presión para 'jet-grouting'. De 90 litros/ minuto | 0.6600 | 45.06 | 29.74 |
| Q010302C10 | h | Compresor transportable con motor diésel. De pistones. Alta presión (1000 a 2000kpa). De 8 m3/minuto de caudal | 0.6600 | 17.61 | 11.62 |
| MT01050010 | t | Cemento CEM II/A-P 42,5 R granel | 0.8000 | 110 | 88.00 |
| MT01010001 | m³ | Agua | 3.2900 | 0.58 | 1.91 |
|  |  | Total |  |  | 194.15 |

**677.0160** m COLUMNA PERFORADA E INYECTADA CON JET TRIPLE CONSUMO CEMENTO DE 800 A 1000 kg/m
Precio: 216.68
COLUMNA PERFORADA E INYECTADA CON JET TRIPLE i/ EL SUMINISTRO Y CONSUMO DE CEMENTO DE 800 A 1000 kg/m.

| Código | Ud | Descripción | Rendimiento | Precio | Importe |
|---|---|---|---|---|---|
| MO00000003 | h | Oficial 1ª | 0.1810 | 21.51 | 3.89 |
| MO00000004 | h | Oficial 2ª | 0.8970 | 20.84 | 18.69 |
| Q030500C05 | h | Sonda móvil (ruedas y cadenas) con motor diésel. De 150 kW de potencia | 0.4400 | 92 | 40.48 |
| Q030604A01 | h | Motobombas de muy alta presión para 'jet-grouting'. De 90 litros/ minuto | 0.6655 | 45.06 | 29.99 |
| Q010302C10 | h | Compresor transportable con motor diésel. De pistones. Alta presión (1000 a 2000kpa). De 8 m3/minuto de caudal | 0.6655 | 17.61 | 11.72 |
| MT01050010 | t | Cemento CEM II/A-P 42,5 R granel | 1.0000 | 110 | 110.00 |
| MT01010001 | m³ | Agua | 3.3000 | 0.58 | 1.91 |
|  |  | Total |  |  | 216.68 |

**677.0170** m COLUMNA PERFORADA E INYECTADA CON JET TRIPLE CONSUMO CEMENTO DE MÁS DE 1000 kg/m
Precio: 230.99
COLUMNA PERFORADA E INYECTADA CON JET TRIPLE i/ EL SUMINISTRO Y CONSUMO DE CEMENTO DE MÁS DE 1000 kg/m.

| Código | Ud | Descripción | Rendimiento | Precio | Importe |
|---|---|---|---|---|---|
| MO00000003 | h | Oficial 1ª | 0.1830 | 21.51 | 3.94 |
| MO00000004 | h | Oficial 2ª | 0.9040 | 20.84 | 18.84 |
| Q030500C05 | h | Sonda móvil (ruedas y cadenas) con motor diésel. De 150 kW de potencia | 0.4400 | 92 | 40.48 |
| Q030604A01 | h | Motobombas de muy alta presión para 'jet-grouting'. De 90 litros/ minuto | 0.6710 | 45.06 | 30.24 |
| Q010302C10 | h | Compresor transportable con motor diésel. De pistones. Alta presión (1000 a 2000kpa). De 8 m3/minuto de caudal | 0.6710 | 17.61 | 11.82 |
| MT01050010 | t | Cemento CEM II/A-P 42,5 R granel | 1.1250 | 110 | 123.75 |
| MT01010001 | m³ | Agua | 3.3100 | 0.58 | 1.92 |
|  |  | Total |  |  | 230.99 |

**677.0180** m SUPERJET EN SUELOS COHESIVOS CON DIÁMETRO DE COLUMNA DE 2 m
Precio: 427.37

| Código | Ud | Descripción | Rendimiento | Precio | Importe |
|---|---|---|---|---|---|
| MO00000003 | h | Oficial 1ª | 0.2400 | 21.51 | 5.16 |
| MO00000004 | h | Oficial 2ª | 0.8000 | 20.84 | 16.67 |
| Q030500C05 | h | Sonda móvil (ruedas y cadenas) con motor diésel. De 150 kW de potencia | 0.4400 | 92 | 40.48 |
| Q030604A10 | h | Motobombas de muy alta presión para 'jet-grouting'. De 480 litros/ minuto (maquinaria; 17/03/2014) | 0.5500 | 75.22 | 41.37 |
| MT01050010 | t | Cemento CEM II/A-P 42,5 R granel | 2.9310 | 110 | 322.41 |
| MT01010001 | m³ | Agua | 2.2000 | 0.58 | 1.28 |
|  |  | Total |  |  | 427.37 |

**677.0190** m SUPERJET EN SUELOS GRANULARES CON DIÁMETRO DE COLUMNA DE 2 m
Precio: 386.13

| Código | Ud | Descripción | Rendimiento | Precio | Importe |
|---|---|---|---|---|---|
| MO00000003 | h | Oficial 1ª | 0.0800 | 21.51 | 1.72 |
| MO00000004 | h | Oficial 2ª | 0.2660 | 20.84 | 5.54 |
| Q030500C05 | h | Sonda móvil (ruedas y cadenas) con motor diésel. De 150 kW de potencia | 0.3300 | 92 | 30.36 |
| Q030604A10 | h | Motobombas de muy alta presión para 'jet-grouting'. De 480 litros/ minuto | 0.3300 | 75.22 | 24.82 |
| MT01050010 | t | Cemento CEM II/A-P 42,5 R granel | 2.9310 | 110 | 322.41 |
| MT01010001 | m³ | Agua | 2.2000 | 0.58 | 1.28 |
|  |  | Total |  |  | 386.13 |

**677.0200** m SUPERJET EN SUELOS COHESIVOS CON DIÁMETRO DE COLUMNA DE 2,5 m
Precio: 622.36

| Código | Ud | Descripción | Rendimiento | Precio | Importe |
|---|---|---|---|---|---|
| MO00000003 | h | Oficial 1ª | 0.2500 | 21.51 | 5.38 |
| MO00000004 | h | Oficial 2ª | 1.0100 | 20.84 | 21.05 |
| Q030500C05 | h | Sonda móvil (ruedas y cadenas) con motor diésel. De 150 kW de potencia | 0.4400 | 92 | 40.48 |
| Q030604A10 | h | Motobombas de muy alta presión para 'jet-grouting'. De 480 litros/ minuto | 0.6600 | 75.22 | 49.65 |
| MT01050010 | t | Cemento CEM II/A-P 42,5 R granel | 4.5800 | 110 | 503.80 |
| MT01010001 | m³ | Agua | 3.4400 | 0.58 | 2.00 |
|  |  | Total |  |  | 622.36 |

**677.0210** m SUPERJET EN SUELOS GRANULARES CON DIÁMETRO DE COLUMNA DE 3 m
Precio: 795.71

| Código | Ud | Descripción | Rendimiento | Precio | Importe |
|---|---|---|---|---|---|
| MO00000003 | h | Oficial 1ª | 0.0850 | 21.51 | 1.83 |
| MO00000004 | h | Oficial 2ª | 0.2730 | 20.84 | 5.69 |
| Q030500C05 | h | Sonda móvil (ruedas y cadenas) con motor diésel. De 150 kW de potencia | 0.3300 | 92 | 30.36 |
| Q030604A10 | h | Motobombas de muy alta presión para 'jet-grouting'. De 480 litros/ minuto | 0.3850 | 75.22 | 28.96 |
| MT01050010 | t | Cemento CEM II/A-P 42,5 R granel | 6.6000 | 110 | 726.00 |
| MT01010001 | m³ | Agua | 4.9500 | 0.58 | 2.87 |
|  |  | Total |  |  | 795.71 |

**677.0220** m SUPERJET EN SUELOS COHESIVOS CON DIÁMETRO DE COLUMNA DE 3 m
Precio: 856.64

| Código | Ud | Descripción | Rendimiento | Precio | Importe |
|---|---|---|---|---|---|
| MO00000003 | h | Oficial 1ª | 0.3000 | 21.51 | 6.45 |
| MO00000004 | h | Oficial 2ª | 1.1000 | 20.84 | 22.92 |
| Q030500C05 | h | Sonda móvil (ruedas y cadenas) con motor diésel. De 150 kW de potencia | 0.4400 | 92 | 40.48 |
| Q030604A10 | h | Motobombas de muy alta presión para 'jet-grouting'. De 480 litros/ minuto | 0.7700 | 75.22 | 57.92 |
| MT01050010 | t | Cemento CEM II/A-P 42,5 R granel | 6.6000 | 110 | 726.00 |
| MT01010001 | m³ | Agua | 4.9500 | 0.58 | 2.87 |
|  |  | Total |  |  | 856.64 |

**677.0230** m SUPERJET EN SUELOS GRANULARES CON DIÁMETRO DE COLUMNA DE 4 m
Precio: 1366.05

| Código | Ud | Descripción | Rendimiento | Precio | Importe |
|---|---|---|---|---|---|
| MO00000003 | h | Oficial 1ª | 0.0950 | 21.51 | 2.04 |
| MO00000004 | h | Oficial 2ª | 0.3000 | 20.84 | 6.25 |
| Q030500C05 | h | Sonda móvil (ruedas y cadenas) con motor diésel. De 150 kW de potencia | 0.3300 | 92 | 30.36 |
| Q030604A10 | h | Motobombas de muy alta presión para 'jet-grouting'. De 480 litros/ minuto | 0.4400 | 75.22 | 33.10 |
| MT01050010 | t | Cemento CEM II/A-P 42,5 R granel | 11.7200 | 110 | 1289.20 |
| MT01010001 | m³ | Agua | 8.8000 | 0.58 | 5.10 |
|  |  | Total |  |  | 1366.05 |

#### 04.02.03 INYECCIONES DEL TERRENO

**676.0010** ud TRANSPORTE, MONTAJE Y RETIRADA DE EQUIPO DE INYECCIÓN (04/10/2011)
Precio: 7075.47
TRANSPORTE, MONTAJE Y RETIRADA DE EQUIPO DE INYECCIÓN, INDEPENDIENTEMENTE DEL SISTEMA DE EJECUCIÓN, ASCENDENTE O DESCENDENTE Y DE LOS ESCALONES DE INYECCIÓN.

| Código | Ud | Descripción | Rendimiento | Precio | Importe |
|---|---|---|---|---|---|
| Q030700A01 | h | TRANSPORTE, MONTAJE Y RETIRADA DE EQUIPO DE INYECCIÓN (maquinaria; 04/10/2011) | 1.0000 | 7075.47 | 7075.47 |
|  |  | Total |  |  | 7075.47 |

**676.0020** ud TRANSPORTE, MONTAJE Y RETIRADA DE EQUIPO DE PERFORACIÓN (04/10/2011)
Precio: 8962.26

| Código | Ud | Descripción | Rendimiento | Precio | Importe |
|---|---|---|---|---|---|
| Q030003A01 | h | TRANSPORTE, MONTAJE Y RETIRADA DE EQUIPO DE PERFORACIÓN (maquinaria; 04/10/2011) | 1.0000 | 8962.26 | 8962.26 |
|  |  | Total |  |  | 8962.26 |

**676.0030** m PERFORACIÓN i/ LAS REPERFORACIONES NECESARIAS (17/04/2012)
Precio: 36.71

| Código | Ud | Descripción | Rendimiento | Precio | Importe |
|---|---|---|---|---|---|
| MO00000002 | h | Capataz | 0.0470 | 21.98 | 1.03 |
| MO00000003 | h | Oficial 1ª | 0.1500 | 21.51 | 3.23 |
| MO00000004 | h | Oficial 2ª | 0.3000 | 20.84 | 6.25 |
| Q030002F01 | h | Equipos con martillo en fondo. De 85 a 130 mm de diámetro (maquinaria; 17/03/2014) | 0.4950 | 52.92 | 26.20 |
|  |  | Total |  |  | 36.71 |

**676.0040** m³ INYECCIÓN DE MORTERO DE BAJA MOVILIDAD PARA RELLENO DE CAVIDADES KÁRSTICAS
Precio: 69.84
INYECCIÓN DE MORTERO DE BAJA MOVILIDAD PARA RELLENO DE CAVIDADES KÁRSTICAS, INDEPENDIENTEMENTE DE LA FÓRMULA DE TRABAJO i/ P.P. DE TUBERÍA METÁLICA.

| Código | Ud | Descripción | Rendimiento | Precio | Importe |
|---|---|---|---|---|---|
| MO00000002 | h | Capataz | 0.0030 | 21.98 | 0.07 |
| MO00000003 | h | Oficial 1ª | 0.0180 | 21.51 | 0.39 |
| MO00000004 | h | Oficial 2ª | 0.1590 | 20.84 | 3.31 |
| Q030603A01 | h | Inyectoras hidráulicas (con grupo). De 120 litros/minuto | 0.1386 | 33.02 | 4.58 |
| MT01050010 | t | Cemento CEM II/A-P 42,5 R granel | 0.4500 | 110 | 49.50 |
| MT01010001 | m³ | Agua | 0.2250 | 0.58 | 0.13 |
| MT01030001 | m³ | Arena silícea de 0 a 5 mm | 0.6000 | 19.77 | 11.86 |
|  |  | Total |  |  | 69.84 |

**676.0050** m³ INYECCIÓN DE MORTERO DE BAJA MOVILIDAD EN TRASDÓS DE ESTRUCTURAS
Precio: 108.36
INYECCIÓN DE MORTERO DE BAJA MOVILIDAD, INDEPENDIENTEMENTE DE LA FÓRMULA DE TRABAJO i/ P.P. DE TUBERÍA METÁLICA EN TRASDÓS DE ESTRUCTURAS.

| Código | Ud | Descripción | Rendimiento | Precio | Importe |
|---|---|---|---|---|---|
| MO00000002 | h | Capataz | 0.0540 | 21.98 | 1.19 |
| MO00000003 | h | Oficial 1ª | 0.3470 | 21.51 | 7.46 |
| MO00000004 | h | Oficial 2ª | 1.6300 | 20.84 | 33.97 |
| Q030603A01 | h | Inyectoras hidráulicas (con grupo). De 120 litros/minuto | 0.1287 | 33.02 | 4.25 |
| MT01050010 | t | Cemento CEM II/A-P 42,5 R granel | 0.4500 | 110 | 49.50 |
| MT01010001 | m³ | Agua | 0.2250 | 0.58 | 0.13 |
| MT01030001 | m³ | Arena silícea de 0 a 5 mm | 0.6000 | 19.77 | 11.86 |
|  |  | Total |  |  | 108.36 |

**676.0060** m INYECCIÓN DEL TERRENO MEDIANTE TUBO-MANGUITO, HASTA 75 kg/m DE CEMENTO
Precio: 103.27

| Código | Ud | Descripción | Rendimiento | Precio | Importe |
|---|---|---|---|---|---|
| MO00000002 | h | Capataz | 0.1010 | 21.98 | 2.22 |
| MO00000003 | h | Oficial 1ª | 0.6580 | 21.51 | 14.15 |
| MO00000004 | h | Oficial 2ª | 3.0950 | 20.84 | 64.50 |
| Q030603A01 | h | Inyectoras hidráulicas (con grupo). De 120 litros/minuto | 0.2442 | 33.02 | 8.06 |
| MT01050010 | t | Cemento CEM II/A-P 42,5 R granel | 0.0750 | 110 | 8.25 |
| MT01010001 | m³ | Agua | 0.1500 | 0.58 | 0.09 |
| MT10010300 | m | tubo manguito PVC Ø 63 mm (material; 17/06/2022) | 1.0000 | 6 | 6.00 |
|  |  | Total |  |  | 103.27 |

**676.0070** m INYECCIÓN DEL TERRENO MEDIANTE TUBO-MANGUITO, HASTA 150 kg/m (ENTRE 75 Y 150 kg/m) DE CEMENTO
Precio: 123.38
INYECCIÓN DEL TERRENO MEDIANTE TUBO-MANGUITO, HASTA 150 kg/m (ENTRE 75 Y 150 kg) DE CEMENTO.

| Código | Ud | Descripción | Rendimiento | Precio | Importe |
|---|---|---|---|---|---|
| MO00000002 | h | Capataz | 0.1150 | 21.98 | 2.53 |
| MO00000003 | h | Oficial 1ª | 0.7450 | 21.51 | 16.02 |
| MO00000004 | h | Oficial 2ª | 3.5050 | 20.84 | 73.04 |
| Q030603A01 | h | Inyectoras hidráulicas (con grupo). De 120 litros/minuto | 0.2761 | 33.02 | 9.12 |
| MT01010001 | m³ | Agua | 0.3000 | 0.58 | 0.17 |
| MT01050010 | t | Cemento CEM II/A-P 42,5 R granel | 0.1500 | 110 | 16.50 |
| MT10010300 | m | tubo manguito PVC Ø 63 mm | 1.0000 | 6 | 6.00 |
|  |  | Total |  |  | 123.38 |

**676.0080** m INYECCIÓN DEL TERRENO MEDIANTE TUBO-MANGUITO, CON MÁS DE 150 kg/m DE CEMENTO
Precio: 144.5

| Código | Ud | Descripción | Rendimiento | Precio | Importe |
|---|---|---|---|---|---|
| MO00000002 | h | Capataz | 0.1330 | 21.98 | 2.92 |
| MO00000003 | h | Oficial 1ª | 0.8600 | 21.51 | 18.50 |
| MO00000004 | h | Oficial 2ª | 4.0460 | 20.84 | 84.32 |
| Q030603A01 | h | Inyectoras hidráulicas (con grupo). De 120 litros/minuto | 0.3190 | 33.02 | 10.53 |
| MT01010001 | m³ | Agua | 0.4000 | 0.58 | 0.23 |
| MT01050010 | t | Cemento CEM II/A-P 42,5 R granel | 0.2000 | 110 | 22.00 |
| MT10010300 | m | tubo manguito PVC Ø 63 mm | 1.0000 | 6 | 6.00 |
|  |  | Total |  |  | 144.5 |

#### 04.02.04 COMPACTACIÓN DINÁMICA, MECHAS DRENANTES Y PRECARGA

**305.0230** m² COMPACTACIÓN DINÁMICA (17/04/2012)
Precio: 7.78
COMPACTACIÓN DINÁMICA CON UNA ENERGÍA POR GOLPE HASTA 200-225 t X m, Y ENERGÍA ESPECIFICA HASTA 200-225 t X m / m², EJECUTADA POR FASES, REALIZADO SOBRE EL TERRENO DE ASIENTO DE UN RELLENO MEDIANTE IMPACTO CON UNA MAZA DE PESO IGUAL O SUPERIOR A 14 t i/ REGULARIZACIÓN Y COMPACTACIÓN CON RODILLO TRAS CADA FASE DEL GOLPEO, ASÍ COMO LAS MEDICIONES Y COMPROBACIONES MEDIANTE PENETRÓMETROS DURANTE EL TRATAMIENTO.

| Código | Ud | Descripción | Rendimiento | Precio | Importe |
|---|---|---|---|---|---|
| MO00000002 | h | Capataz | 0.0500 | 21.98 | 1.10 |
| MO00000003 | h | Oficial 1ª | 0.0140 | 21.51 | 0.30 |
| MO00000004 | h | Oficial 2ª | 0.0440 | 20.84 | 0.92 |
| Q040601B01 | h | Motoniveladoras. De 104 kW de potencia | 0.0022 | 80.28 | 0.18 |
| Q050202C01 | h | Compactador vibrante autopropulsado, de un cilindro, liso. De 16 t de masa | 0.0033 | 50.62 | 0.17 |
| Q050300A01 | h | Equipo para compactación dinámica i/ maza impacto (maquinaria; 29/06/2021) | 0.0330 | 137.16 | 4.53 |
| Q180100A01 | h | Equipo de control de penetración dinámica y asientos (maquinaria; 29/06/2021) | 0.0044 | 131.87 | 0.58 |
|  |  | Total |  |  | 7.78 |

Claves: terreno, penetración, medición, energía, mazo, compacto, peso, relleno, impacto, rodillo, ejecución, asiento, regulación, comprobación

**305.0240** m² SUPLEMENTO, EN INTERVALOS DE 25 t x m, DE LA ENERGÍA POR GOLPE DE COMPACTACIÓN DINÁMICA (17/04/2012)
Precio: 0.98

| Código | Ud | Descripción | Rendimiento | Precio | Importe |
|---|---|---|---|---|---|
| MO00000002 | h | Capataz | 0.0050 | 21.98 | 0.11 |
| MO00000003 | h | Oficial 1ª | 0.0020 | 21.51 | 0.04 |
| MO00000004 | h | Oficial 2ª | 0.0040 | 20.84 | 0.08 |
| Q040601B01 | h | Motoniveladoras. De 104 kW de potencia | 0.0011 | 80.28 | 0.09 |
| Q050202C01 | h | Compactador vibrante autopropulsado, de un cilindro, liso. De 16 t de masa | 0.0011 | 50.62 | 0.06 |
| Q050300A01 | h | Equipo para compactación dinámica i/ maza impacto | 0.0033 | 137.16 | 0.45 |
| Q180100A01 | h | Equipo de control de penetración dinámica y asientos | 0.0011 | 131.87 | 0.15 |
|  |  | Total |  |  | 0.98 |

Claves: medición, energía, compacto, suplemento, aplicación, graduación, comprobación

**305.0250** m² SUPLEMENTO, EN INTERVALOS DE 25 t x m / m², DE LA ENERGÍA ESPECIFICA DE COMPACTACIÓN DINÁMICA (17/04/2012)
Precio: 1.17

| Código | Ud | Descripción | Rendimiento | Precio | Importe |
|---|---|---|---|---|---|
| MO00000002 | h | Capataz | 0.0050 | 21.98 | 0.11 |
| MO00000003 | h | Oficial 1ª | 0.0030 | 21.51 | 0.06 |
| MO00000004 | h | Oficial 2ª | 0.0050 | 20.84 | 0.10 |
| Q040601B01 | h | Motoniveladoras. De 104 kW de potencia | 0.0011 | 80.28 | 0.09 |
| Q050202C01 | h | Compactador vibrante autopropulsado, de un cilindro, liso. De 16 t de masa | 0.0011 | 50.62 | 0.06 |
| Q050300A01 | h | Equipo para compactación dinámica i/ maza impacto | 0.0044 | 137.16 | 0.60 |
| Q180100A01 | h | Equipo de control de penetración dinámica y asientos | 0.0011 | 131.87 | 0.15 |
|  |  | Total |  |  | 1.17 |

Claves: energía, comprobación, aplicación, graduación, medición, compacto, suplemento

**305.0260** m³ CAPA DE GRAVA EN ENCEPADO DE COLUMNAS
Precio: 21.66
CAPA DE GRAVA EN ENCEPADO DE COLUMNAS, O MECHAS DRENANTES Y OTROS TRATAMIENTOS DEL TERRENO.

| Código | Ud | Descripción | Rendimiento | Precio | Importe |
|---|---|---|---|---|---|
| MO00000002 | h | Capataz | 0.0290 | 21.98 | 0.64 |
| MO00000003 | h | Oficial 1ª | 0.0780 | 21.51 | 1.68 |
| MO00000004 | h | Oficial 2ª | 0.1280 | 20.84 | 2.67 |
| Q060202A01 | h | Camión. Con caja basculante 4x4. De 199 kW de potencia | 0.0452 | 72.23 | 3.26 |
| Q040007A01 | h | Retroexcavadora hidráulica sobre ruedas. De 7 t de masa | 0.0187 | 56.72 | 1.06 |
| Q040601B05 | h | Motoniveladoras. De 121 kW de potencia | 0.0011 | 88.25 | 0.10 |
| Q050202B01 | h | Compactador vibrante autopropulsado, de un cilindro, liso. De 10 t de masa (maquinaria; 17/04/2012) | 0.0132 | 44.78 | 0.59 |
| MT01030026 | t | Grava de machaqueo | 1.7000 | 6.86 | 11.66 |
|  |  | Total |  |  | 21.66 |

Claves: grava, columna, capa, encepado

**305.0270** m MECHA DRENANTE DE 10 cm DE ANCHURA Y 4 mm DE ESPESOR
Precio: 1.99
MECHA DRENANTE HINCADA EN EL CIMIENTO DEL TERRAPLÉN, TOTALMENTE TERMINADA i/ PREPARACIÓN DE LA SUPERFICIE DE TRABAJO Y REGISTRO CONTINUO DE PARÁMETROS DE EJECUCIÓN.

| Código | Ud | Descripción | Rendimiento | Precio | Importe |
|---|---|---|---|---|---|
| MO00000002 | h | Capataz | 0.0040 | 21.98 | 0.09 |
| MO00000003 | h | Oficial 1ª | 0.0200 | 21.51 | 0.43 |
| Q030104A01 | h | EQUIPO DE MAQUINARIA ESPECIAL PARA HINCA DE MECHAS DRENANTES (maquinaria) | 0.0220 | 39.45 | 0.87 |
| MT10020001 | m | Mecha plana drenante a=100 mm y e=4 mm (material; 29/06/2021) | 1.0000 | 0.6 | 0.60 |
|  |  | Total |  |  | 1.99 |

Claves: filtro, polietileno, densidad, mecha, alto, prefabricado, revestimiento, geotextil, drenaje, plano, compuesto

**305.0280** m³ PRECARGA EN RELLENOS i/ RETIRADA DEL MATERIAL
Precio: 6.31

| Código | Ud | Descripción | Rendimiento | Precio | Importe |
|---|---|---|---|---|---|
| MO00000002 | h | Capataz | 0.0040 | 21.98 | 0.09 |
| MO00000004 | h | Oficial 2ª | 0.0200 | 20.84 | 0.42 |
| Q040401B05 | h | Tractores sobre cadenas . De 192 kW de potencia (26,7 t) | 0.0066 | 150.61 | 0.99 |
| Q040601B01 | h | Motoniveladoras. De 104 kW de potencia | 0.0033 | 80.28 | 0.26 |
| Q050202C01 | h | Compactador vibrante autopropulsado, de un cilindro, liso. De 16 t de masa | 0.0066 | 50.62 | 0.33 |
| Q090201B01 | h | Camión cisterna para riego. Para una cantidad de 8000 litros | 0.0033 | 80.74 | 0.27 |
| Q040103A01 | h | Cargadoras sobre cadenas. De 90 kW de potencia (1,7 m³) (maquinaria; 17/04/2012) | 0.0154 | 73.32 | 1.13 |
| Q060204A01 | h | Camión. Con caja basculante 6x6. De 258 kW de potencia | 0.0319 | 87.45 | 2.79 |
| MT01010001 | m³ | Agua | 0.0500 | 0.58 | 0.03 |
|  |  | Total |  |  | 6.31 |

Claves: relleno, material

#### 04.02.05 ANCLAJES

**675.1010** m ANCLAJE PROVISIONAL CON INYECCIÓN ÚNICA GLOBAL (IU) TIPO 1 (1 CABLE)
Precio: 17.72
ANCLAJE TIPO 1 (1 CABLE), PROBADO Y ACEPTADO i/ EMPLAZAMIENTOS, PERFORACIÓN, SUMINISTRO Y COLOCACIÓN DEL TIRANTE, INYECCIÓN Y MATERIAL AUXILIAR (CENTRADORES, SEPARADORES, TUBOS, ETC).

| Código | Ud | Descripción | Rendimiento | Precio | Importe |
|---|---|---|---|---|---|
| MO00000002 | h | Capataz | 0.0470 | 21.98 | 1.03 |
| MO00000003 | h | Oficial 1ª | 0.0990 | 21.51 | 2.13 |
| MO00000004 | h | Oficial 2ª | 0.1830 | 20.84 | 3.81 |
| Q030002F01 | h | Equipos con martillo en fondo. De 85 a 130 mm de diámetro | 0.0209 | 52.92 | 1.11 |
| Q081200A01 | h | Equipo de tesado | 0.0165 | 31.45 | 0.52 |
| Q030603A01 | h | Inyectoras hidráulicas (con grupo). De 120 litros/minuto | 0.0022 | 33.02 | 0.07 |
| MT01050010 | t | Cemento CEM II/A-P 42,5 R granel | 0.0140 | 110 | 1.54 |
| MT01010001 | m³ | Agua | 0.0100 | 0.58 | 0.01 |
| MT01110065 | m | Juego de 1 cable de anclaje (material) | 1.0000 | 7.5 | 7.50 |
|  |  | Total |  |  | 17.72 |

**675.1020** m ANCLAJE PROVISIONAL CON INYECCIÓN ÚNICA GLOBAL (IU) TIPO 1 (8 CABLES)
Precio: 125.63
ANCLAJE TIPO 1 (8 CABLES), PROBADO Y ACEPTADO i/ EMPLAZAMIENTOS, PERFORACIÓN, SUMINISTRO Y COLOCACIÓN DEL TIRANTE, INYECCIÓN Y MATERIAL AUXILIAR (CENTRADORES, SEPARADORES, TUBOS, ETC).

| Código | Ud | Descripción | Rendimiento | Precio | Importe |
|---|---|---|---|---|---|
| MO00000002 | h | Capataz | 0.1090 | 21.98 | 2.40 |
| MO00000003 | h | Oficial 1ª | 0.2290 | 21.51 | 4.93 |
| MO00000004 | h | Oficial 2ª | 0.4200 | 20.84 | 8.75 |
| Q030002F05 | h | Carros perforadores. Equipos con martillo en fondo. De 95 a 152 mm de diámetro. | 0.0484 | 72.34 | 3.50 |
| Q081200A01 | h | Equipo de tesado | 0.0385 | 31.45 | 1.21 |
| Q030603A01 | h | Inyectoras hidráulicas (con grupo). De 120 litros/minuto | 0.0055 | 33.02 | 0.18 |
| MT01050010 | t | Cemento CEM II/A-P 42,5 R granel | 0.0280 | 110 | 3.08 |
| MT01010001 | m³ | Agua | 0.0100 | 0.58 | 0.01 |
| MT01110070 | m | Juego de 8 cables de anclaje (material) | 1.0000 | 101.57 | 101.57 |
|  |  | Total |  |  | 125.63 |

**675.1030** m ANCLAJE PROVISIONAL CON INYECCIÓN REPETITIVA (IR) TIPO 2A (1 CABLE)
Precio: 21.69
ANCLAJE TIPO 2A (1 CABLE), PROBADO Y ACEPTADO i/ EMPLAZAMIENTOS, PERFORACIÓN, SUMINISTRO Y COLOCACIÓN DEL TIRANTE, INYECCIÓN Y MATERIAL AUXILIAR (CENTRADORES, SEPARADORES, TUBOS, ETC).

| Código | Ud | Descripción | Rendimiento | Precio | Importe |
|---|---|---|---|---|---|
| MO00000002 | h | Capataz | 0.0690 | 21.98 | 1.52 |
| MO00000003 | h | Oficial 1ª | 0.1450 | 21.51 | 3.12 |
| MO00000004 | h | Oficial 2ª | 0.2640 | 20.84 | 5.50 |
| Q030002F01 | h | Equipos con martillo en fondo. De 85 a 130 mm de diámetro | 0.0308 | 52.92 | 1.63 |
| Q081200A01 | h | Equipo de tesado | 0.0242 | 31.45 | 0.76 |
| Q030603A01 | h | Inyectoras hidráulicas (con grupo). De 120 litros/minuto | 0.0033 | 33.02 | 0.11 |
| MT01050010 | t | Cemento CEM II/A-P 42,5 R granel | 0.0140 | 110 | 1.54 |
| MT01010001 | m³ | Agua | 0.0100 | 0.58 | 0.01 |
| MT01110065 | m | Juego de 1 cable de anclaje | 1.0000 | 7.5 | 7.50 |
|  |  | Total |  |  | 21.69 |

**675.1040** m ANCLAJE PROVISIONAL CON INYECCIÓN REPETITIVA (IR) TIPO 2A (8 CABLES)
Precio: 136.1
ANCLAJE TIPO 2A (8 CABLES), PROBADO Y ACEPTADO i/ EMPLAZAMIENTOS, PERFORACIÓN, SUMINISTRO Y COLOCACIÓN DEL TIRANTE, INYECCIÓN Y MATERIAL AUXILIAR (CENTRADORES, SEPARADORES, TUBOS, ETC).

| Código | Ud | Descripción | Rendimiento | Precio | Importe |
|---|---|---|---|---|---|
| MO00000002 | h | Capataz | 0.1640 | 21.98 | 3.60 |
| MO00000003 | h | Oficial 1ª | 0.3440 | 21.51 | 7.40 |
| MO00000004 | h | Oficial 2ª | 0.6270 | 20.84 | 13.07 |
| Q030002F05 | h | Carros perforadores. Equipos con martillo en fondo. De 95 a 152 mm de diámetro. | 0.0726 | 72.34 | 5.25 |
| Q081200A01 | h | Equipo de tesado | 0.0583 | 31.45 | 1.83 |
| Q030603A01 | h | Inyectoras hidráulicas (con grupo). De 120 litros/minuto | 0.0088 | 33.02 | 0.29 |
| MT01050010 | t | Cemento CEM II/A-P 42,5 R granel | 0.0280 | 110 | 3.08 |
| MT01010001 | m³ | Agua | 0.0100 | 0.58 | 0.01 |
| MT01110070 | m | Juego de 8 cables de anclaje | 1.0000 | 101.57 | 101.57 |
|  |  | Total |  |  | 136.1 |

**675.1050** m ANCLAJE PROVISIONAL CON INYECCIÓN REPETITIVA Y SELECTIVA (IRS) TIPO 2B (1 CABLE)
Precio: 24.64
ANCLAJE TIPO 2B (1 CABLE), PROBADO Y ACEPTADO i/ EMPLAZAMIENTOS, PERFORACIÓN, SUMINISTRO Y COLOCACIÓN DEL TIRANTE, INYECCIÓN Y MATERIAL AUXILIAR (CENTRADORES, SEPARADORES, TUBOS, ETC).

| Código | Ud | Descripción | Rendimiento | Precio | Importe |
|---|---|---|---|---|---|
| MO00000002 | h | Capataz | 0.0840 | 21.98 | 1.85 |
| MO00000003 | h | Oficial 1ª | 0.1770 | 21.51 | 3.81 |
| MO00000004 | h | Oficial 2ª | 0.3250 | 20.84 | 6.77 |
| Q030002F01 | h | Equipos con martillo en fondo. De 85 a 130 mm de diámetro | 0.0385 | 52.92 | 2.04 |
| Q081200A01 | h | Equipo de tesado | 0.0308 | 31.45 | 0.97 |
| Q030603A01 | h | Inyectoras hidráulicas (con grupo). De 120 litros/minuto | 0.0044 | 33.02 | 0.15 |
| MT01050010 | t | Cemento CEM II/A-P 42,5 R granel | 0.0140 | 110 | 1.54 |
| MT01010001 | m³ | Agua | 0.0100 | 0.58 | 0.01 |
| MT01110065 | m | Juego de 1 cable de anclaje | 1.0000 | 7.5 | 7.50 |
|  |  | Total |  |  | 24.64 |

**675.1060** m ANCLAJE PROVISIONAL CON INYECCIÓN REPETITIVA Y SELECTIVA (IRS) TIPO 2B (8 CABLES)
Precio: 146.56
ANCLAJE TIPO 2B (8 CABLES), PROBADO Y ACEPTADO i/ EMPLAZAMIENTOS, PERFORACIÓN, SUMINISTRO Y COLOCACIÓN DEL TIRANTE, INYECCIÓN Y MATERIAL AUXILIAR (CENTRADORES, SEPARADORES, TUBOS, ETC).

| Código | Ud | Descripción | Rendimiento | Precio | Importe |
|---|---|---|---|---|---|
| MO00000002 | h | Capataz | 0.2190 | 21.98 | 4.81 |
| MO00000003 | h | Oficial 1ª | 0.4590 | 21.51 | 9.87 |
| MO00000004 | h | Oficial 2ª | 0.8330 | 20.84 | 17.36 |
| Q030002F05 | h | Carros perforadores. Equipos con martillo en fondo. De 95 a 152 mm de diámetro. | 0.0968 | 72.34 | 7.00 |
| Q081200A01 | h | Equipo de tesado | 0.0781 | 31.45 | 2.46 |
| Q030603A01 | h | Inyectoras hidráulicas (con grupo). De 120 litros/minuto | 0.0121 | 33.02 | 0.40 |
| MT01050010 | t | Cemento CEM II/A-P 42,5 R granel | 0.0280 | 110 | 3.08 |
| MT01010001 | m³ | Agua | 0.0100 | 0.58 | 0.01 |
| MT01110070 | m | Juego de 8 cables de anclaje | 1.0000 | 101.57 | 101.57 |
|  |  | Total |  |  | 146.56 |

**675.1070** m ANCLAJE PERMANENTE CON INYECCIÓN ÚNICA GLOBAL (IU) TIPO 3 (1 CABLE)
Precio: 20.16
ANCLAJE TIPO 3 (1 CABLE), PROBADO Y ACEPTADO i/ EMPLAZAMIENTOS, PERFORACIÓN, SUMINISTRO Y COLOCACIÓN DEL TIRANTE, INYECCIÓN Y MATERIAL AUXILIAR (CENTRADORES, SEPARADORES, TUBOS, ETC).

| Código | Ud | Descripción | Rendimiento | Precio | Importe |
|---|---|---|---|---|---|
| MO00000002 | h | Capataz | 0.0570 | 21.98 | 1.25 |
| MO00000003 | h | Oficial 1ª | 0.1210 | 21.51 | 2.60 |
| MO00000004 | h | Oficial 2ª | 0.2180 | 20.84 | 4.54 |
| Q030002F05 | h | Carros perforadores. Equipos con martillo en fondo. De 95 a 152 mm de diámetro. | 0.0264 | 72.34 | 1.91 |
| Q081200A01 | h | Equipo de tesado | 0.0209 | 31.45 | 0.66 |
| Q030603A01 | h | Inyectoras hidráulicas (con grupo). De 120 litros/minuto | 0.0044 | 33.02 | 0.15 |
| MT01050010 | t | Cemento CEM II/A-P 42,5 R granel | 0.0140 | 110 | 1.54 |
| MT01010001 | m³ | Agua | 0.0100 | 0.58 | 0.01 |
| MT01110065 | m | Juego de 1 cable de anclaje | 1.0000 | 7.5 | 7.50 |
|  |  | Total |  |  | 20.16 |

**675.1080** m ANCLAJE PERMANENTE CON INYECCIÓN ÚNICA GLOBAL (IU) TIPO 3 (8 CABLES)
Precio: 147.16
ANCLAJE TIPO 3 (8 CABLES), PROBADO Y ACEPTADO i/ EMPLAZAMIENTOS, PERFORACIÓN, SUMINISTRO Y COLOCACIÓN DEL TIRANTE, INYECCIÓN Y MATERIAL AUXILIAR (CENTRADORES, SEPARADORES, TUBOS, ETC).

| Código | Ud | Descripción | Rendimiento | Precio | Importe |
|---|---|---|---|---|---|
| MO00000002 | h | Capataz | 0.2190 | 21.98 | 4.81 |
| MO00000003 | h | Oficial 1ª | 0.4590 | 21.51 | 9.87 |
| MO00000004 | h | Oficial 2ª | 0.8330 | 20.84 | 17.36 |
| Q030002F10 | h | Carros perforadores. Equipos neumáticos con martillo en fondo. De 105 a 165 mm de diámetro. | 0.0968 | 78.5 | 7.60 |
| Q081200A01 | h | Equipo de tesado | 0.0781 | 31.45 | 2.46 |
| Q030603A01 | h | Inyectoras hidráulicas (con grupo). De 120 litros/minuto | 0.0121 | 33.02 | 0.40 |
| MT01050010 | t | Cemento CEM II/A-P 42,5 R granel | 0.0280 | 110 | 3.08 |
| MT01010001 | m³ | Agua | 0.0100 | 0.58 | 0.01 |
| MT01110070 | m | Juego de 8 cables de anclaje | 1.0000 | 101.57 | 101.57 |
|  |  | Total |  |  | 147.16 |

**675.1090** m ANCLAJE PERMANENTE CON INYECCIÓN REPETITIVA (IR) TIPO 4A (1 CABLE)
Precio: 26.3
ANCLAJE TIPO 4A (1 CABLE), PROBADO Y ACEPTADO i/ EMPLAZAMIENTOS, PERFORACIÓN, SUMINISTRO Y COLOCACIÓN DEL TIRANTE, INYECCIÓN Y MATERIAL AUXILIAR (CENTRADORES, SEPARADORES, TUBOS, ETC).

| Código | Ud | Descripción | Rendimiento | Precio | Importe |
|---|---|---|---|---|---|
| MO00000002 | h | Capataz | 0.0880 | 21.98 | 1.93 |
| MO00000003 | h | Oficial 1ª | 0.1880 | 21.51 | 4.04 |
| MO00000004 | h | Oficial 2ª | 0.3360 | 20.84 | 7.00 |
| Q030002F05 | h | Carros perforadores. Equipos con martillo en fondo. De 95 a 152 mm de diámetro. | 0.0418 | 72.34 | 3.02 |
| Q081200A01 | h | Equipo de tesado | 0.0330 | 31.45 | 1.04 |
| Q030603A01 | h | Inyectoras hidráulicas (con grupo). De 120 litros/minuto | 0.0066 | 33.02 | 0.22 |
| MT01050010 | t | Cemento CEM II/A-P 42,5 R granel | 0.0140 | 110 | 1.54 |
| MT01010001 | m³ | Agua | 0.0100 | 0.58 | 0.01 |
| MT01110065 | m | Juego de 1 cable de anclaje | 1.0000 | 7.5 | 7.50 |
|  |  | Total |  |  | 26.3 |

**675.1100** m ANCLAJE PERMANENTE CON INYECCIÓN REPETITIVA (IR) TIPO 4A (8 CABLES)
Precio: 157.79
ANCLAJE TIPO 4A (8 CABLES), PROBADO Y ACEPTADO i/ EMPLAZAMIENTOS, PERFORACIÓN, SUMINISTRO Y COLOCACIÓN DEL TIRANTE, INYECCIÓN Y MATERIAL AUXILIAR (CENTRADORES, SEPARADORES, TUBOS, ETC).

| Código | Ud | Descripción | Rendimiento | Precio | Importe |
|---|---|---|---|---|---|
| MO00000002 | h | Capataz | 0.2740 | 21.98 | 6.02 |
| MO00000003 | h | Oficial 1ª | 0.5740 | 21.51 | 12.35 |
| MO00000004 | h | Oficial 2ª | 1.0400 | 20.84 | 21.67 |
| Q030002F10 | h | Carros perforadores. Equipos neumáticos con martillo en fondo. De 105 a 165 mm de diámetro. | 0.1210 | 78.5 | 9.50 |
| Q081200A01 | h | Equipo de tesado | 0.0979 | 31.45 | 3.08 |
| Q030603A01 | h | Inyectoras hidráulicas (con grupo). De 120 litros/minuto | 0.0154 | 33.02 | 0.51 |
| MT01050010 | t | Cemento CEM II/A-P 42,5 R granel | 0.0280 | 110 | 3.08 |
| MT01010001 | m³ | Agua | 0.0100 | 0.58 | 0.01 |
| MT01110070 | m | Juego de 8 cables de anclaje | 1.0000 | 101.57 | 101.57 |
|  |  | Total |  |  | 157.79 |

**675.1110** m ANCLAJE PERMANENTE CON INYECCIÓN REPETITIVA Y SELECTIVA (IRS) TIPO 4B (1 CABLE)
Precio: 30.66
ANCLAJE TIPO 4B (1 CABLE), PROBADO Y ACEPTADO i/ EMPLAZAMIENTOS, PERFORACIÓN, SUMINISTRO Y COLOCACIÓN DEL TIRANTE, INYECCIÓN Y MATERIAL AUXILIAR (CENTRADORES, SEPARADORES, TUBOS, ETC).

| Código | Ud | Descripción | Rendimiento | Precio | Importe |
|---|---|---|---|---|---|
| MO00000002 | h | Capataz | 0.1100 | 21.98 | 2.42 |
| MO00000003 | h | Oficial 1ª | 0.2350 | 21.51 | 5.05 |
| MO00000004 | h | Oficial 2ª | 0.4240 | 20.84 | 8.84 |
| Q030002F05 | h | Carros perforadores. Equipos con martillo en fondo. De 95 a 152 mm de diámetro. | 0.0506 | 72.34 | 3.66 |
| Q081200A01 | h | Equipo de tesado | 0.0407 | 31.45 | 1.28 |
| Q030603A01 | h | Inyectoras hidráulicas (con grupo). De 120 litros/minuto | 0.0110 | 33.02 | 0.36 |
| MT01050010 | t | Cemento CEM II/A-P 42,5 R granel | 0.0140 | 110 | 1.54 |
| MT01010001 | m³ | Agua | 0.0100 | 0.58 | 0.01 |
| MT01110065 | m | Juego de 1 cable de anclaje | 1.0000 | 7.5 | 7.50 |
|  |  | Total |  |  | 30.66 |

**675.1120** m ANCLAJE PERMANENTE CON INYECCIÓN REPETITIVA Y SELECTIVA (IRS) TIPO 4B (8 CABLES)
Precio: 200.3
ANCLAJE TIPO 4B (8 CABLES), PROBADO Y ACEPTADO i/ EMPLAZAMIENTOS, PERFORACIÓN, SUMINISTRO Y COLOCACIÓN DEL TIRANTE, INYECCIÓN Y MATERIAL AUXILIAR (CENTRADORES, SEPARADORES, TUBOS, ETC).

| Código | Ud | Descripción | Rendimiento | Precio | Importe |
|---|---|---|---|---|---|
| MO00000002 | h | Capataz | 0.4930 | 21.98 | 10.84 |
| MO00000003 | h | Oficial 1ª | 1.0330 | 21.51 | 22.22 |
| MO00000004 | h | Oficial 2ª | 1.8730 | 20.84 | 39.03 |
| Q030002F10 | h | Carros perforadores. Equipos neumáticos con martillo en fondo. De 105 a 165 mm de diámetro. | 0.2178 | 78.5 | 17.10 |
| Q081200A01 | h | Equipo de tesado | 0.1760 | 31.45 | 5.54 |
| Q030603A01 | h | Inyectoras hidráulicas (con grupo). De 120 litros/minuto | 0.0275 | 33.02 | 0.91 |
| MT01050010 | t | Cemento CEM II/A-P 42,5 R granel | 0.0280 | 110 | 3.08 |
| MT01010001 | m³ | Agua | 0.0100 | 0.58 | 0.01 |
| MT01110070 | m | Juego de 8 cables de anclaje | 1.0000 | 101.57 | 101.57 |
|  |  | Total |  |  | 200.3 |

**675.1130** m ANCLAJE PROVISIONAL CON INYECCIÓN ÚNICA GLOBAL (IU) TIPO 5 (Ø25)
Precio: 34.96
ANCLAJE TIPO 5 (Ø25), PROBADO Y ACEPTADO i/ EMPLAZAMIENTOS, PERFORACIÓN, SUMINISTRO Y COLOCACIÓN DEL TIRANTE, INYECCIÓN Y MATERIAL AUXILIAR (CENTRADORES, SEPARADORES, TUBOS, ETC).

| Código | Ud | Descripción | Rendimiento | Precio | Importe |
|---|---|---|---|---|---|
| MO00000002 | h | Capataz | 0.1540 | 21.98 | 3.38 |
| MO00000003 | h | Oficial 1ª | 0.3300 | 21.51 | 7.10 |
| MO00000004 | h | Oficial 2ª | 0.5960 | 20.84 | 12.42 |
| Q030002F01 | h | Equipos con martillo en fondo. De 85 a 130 mm de diámetro | 0.0707 | 52.92 | 3.74 |
| Q081200A01 | h | Equipo de tesado | 0.0572 | 31.45 | 1.80 |
| Q030603A01 | h | Inyectoras hidráulicas (con grupo). De 120 litros/minuto | 0.0154 | 33.02 | 0.51 |
| MT01050010 | t | Cemento CEM II/A-P 42,5 R granel | 0.0140 | 110 | 1.54 |
| MT01010001 | m³ | Agua | 0.0100 | 0.58 | 0.01 |
| MT01100100 | m | Barra de acero roscada Ø 25 mm y protección anticorrosiva (material; 14/01/2011) | 1.0000 | 4.46 | 4.46 |
|  |  | Total |  |  | 34.96 |

**675.1140** m ANCLAJE PROVISIONAL CON INYECCIÓN ÚNICA GLOBAL (IU) TIPO 5 (Ø40)
Precio: 79.68
ANCLAJE TIPO 5 (Ø40), PROBADO Y ACEPTADO i/ EMPLAZAMIENTOS, PERFORACIÓN, SUMINISTRO Y COLOCACIÓN DEL TIRANTE, INYECCIÓN Y MATERIAL AUXILIAR (CENTRADORES, SEPARADORES, TUBOS, ETC).

| Código | Ud | Descripción | Rendimiento | Precio | Importe |
|---|---|---|---|---|---|
| MO00000002 | h | Capataz | 0.3320 | 21.98 | 7.30 |
| MO00000003 | h | Oficial 1ª | 0.6970 | 21.51 | 14.99 |
| MO00000004 | h | Oficial 2ª | 1.2650 | 20.84 | 26.36 |
| Q030002F05 | h | Carros perforadores. Equipos con martillo en fondo. De 95 a 152 mm de diámetro. | 0.1463 | 72.34 | 10.58 |
| Q081200A01 | h | Equipo de tesado | 0.1188 | 31.45 | 3.74 |
| Q030603A01 | h | Inyectoras hidráulicas (con grupo). De 120 litros/minuto | 0.0187 | 33.02 | 0.62 |
| MT01050010 | t | Cemento CEM II/A-P 42,5 R granel | 0.0280 | 110 | 3.08 |
| MT01010001 | m³ | Agua | 0.0100 | 0.58 | 0.01 |
| MT01110060 | m | Barra de acero roscada Ø 40 mm y protección anticorrosiva (material) | 1.0000 | 13 | 13.00 |
|  |  | Total |  |  | 79.68 |

**675.1150** m ANCLAJE PROVISIONAL CON INYECCIÓN REPETITIVA (IR) TIPO 6A (Ø25)
Precio: 41.58
ANCLAJE TIPO 6A (Ø25), PROBADO Y ACEPTADO i/ EMPLAZAMIENTOS, PERFORACIÓN, SUMINISTRO Y COLOCACIÓN DEL TIRANTE, INYECCIÓN Y MATERIAL AUXILIAR (CENTRADORES, SEPARADORES, TUBOS, ETC).

| Código | Ud | Descripción | Rendimiento | Precio | Importe |
|---|---|---|---|---|---|
| MO00000002 | h | Capataz | 0.1810 | 21.98 | 3.98 |
| MO00000003 | h | Oficial 1ª | 0.3870 | 21.51 | 8.32 |
| MO00000004 | h | Oficial 2ª | 0.6990 | 20.84 | 14.57 |
| Q030002F05 | h | Carros perforadores. Equipos con martillo en fondo. De 95 a 152 mm de diámetro. | 0.0825 | 72.34 | 5.97 |
| Q081200A01 | h | Equipo de tesado | 0.0671 | 31.45 | 2.11 |
| Q030603A01 | h | Inyectoras hidráulicas (con grupo). De 120 litros/minuto | 0.0187 | 33.02 | 0.62 |
| MT01050010 | t | Cemento CEM II/A-P 42,5 R granel | 0.0140 | 110 | 1.54 |
| MT01010001 | m³ | Agua | 0.0100 | 0.58 | 0.01 |
| MT01100100 | m | Barra de acero roscada Ø 25 mm y protección anticorrosiva | 1.0000 | 4.46 | 4.46 |
|  |  | Total |  |  | 41.58 |

**675.1160** m ANCLAJE PROVISIONAL CON INYECCIÓN REPETITIVA (IR) TIPO 6A (Ø40)
Precio: 91.19
ANCLAJE TIPO 6A (Ø40), PROBADO Y ACEPTADO i/ EMPLAZAMIENTOS, PERFORACIÓN, SUMINISTRO Y COLOCACIÓN DEL TIRANTE, INYECCIÓN Y MATERIAL AUXILIAR (CENTRADORES, SEPARADORES, TUBOS, ETC).

| Código | Ud | Descripción | Rendimiento | Precio | Importe |
|---|---|---|---|---|---|
| MO00000002 | h | Capataz | 0.3870 | 21.98 | 8.51 |
| MO00000003 | h | Oficial 1ª | 0.8110 | 21.51 | 17.44 |
| MO00000004 | h | Oficial 2ª | 1.4720 | 20.84 | 30.68 |
| Q030002F10 | h | Carros perforadores. Equipos neumáticos con martillo en fondo. De 105 a 165 mm de diámetro. | 0.1705 | 78.5 | 13.38 |
| Q081200A01 | h | Equipo de tesado | 0.1386 | 31.45 | 4.36 |
| Q030603A01 | h | Inyectoras hidráulicas (con grupo). De 120 litros/minuto | 0.0220 | 33.02 | 0.73 |
| MT01050010 | t | Cemento CEM II/A-P 42,5 R granel | 0.0280 | 110 | 3.08 |
| MT01010001 | m³ | Agua | 0.0100 | 0.58 | 0.01 |
| MT01110060 | m | Barra de acero roscada Ø 40 mm y protección anticorrosiva | 1.0000 | 13 | 13.00 |
|  |  | Total |  |  | 91.19 |

**675.1170** m ANCLAJE PROVISIONAL CON INYECCIÓN REPETITIVA Y SELECTIVA (IRS) TIPO 6B (Ø25)
Precio: 46.8
ANCLAJE TIPO 6B (Ø25), PROBADO Y ACEPTADO i/ EMPLAZAMIENTOS, PERFORACIÓN, SUMINISTRO Y COLOCACIÓN DEL TIRANTE, INYECCIÓN Y MATERIAL AUXILIAR (CENTRADORES, SEPARADORES, TUBOS, ETC).

| Código | Ud | Descripción | Rendimiento | Precio | Importe |
|---|---|---|---|---|---|
| MO00000002 | h | Capataz | 0.2070 | 21.98 | 4.55 |
| MO00000003 | h | Oficial 1ª | 0.4440 | 21.51 | 9.55 |
| MO00000004 | h | Oficial 2ª | 0.8050 | 20.84 | 16.78 |
| Q030002F05 | h | Carros perforadores. Equipos con martillo en fondo. De 95 a 152 mm de diámetro. | 0.0946 | 72.34 | 6.84 |
| Q081200A01 | h | Equipo de tesado | 0.0770 | 31.45 | 2.42 |
| Q030603A01 | h | Inyectoras hidráulicas (con grupo). De 120 litros/minuto | 0.0198 | 33.02 | 0.65 |
| MT01050010 | t | Cemento CEM II/A-P 42,5 R granel | 0.0140 | 110 | 1.54 |
| MT01010001 | m³ | Agua | 0.0100 | 0.58 | 0.01 |
| MT01100100 | m | Barra de acero roscada Ø 25 mm y protección anticorrosiva | 1.0000 | 4.46 | 4.46 |
|  |  | Total |  |  | 46.8 |

**675.1180** m ANCLAJE PROVISIONAL CON INYECCIÓN REPETITIVA Y SELECTIVA (IRS) TIPO 6B (Ø40)
Precio: 101.82
ANCLAJE TIPO 6B (Ø40), PROBADO Y ACEPTADO i/ EMPLAZAMIENTOS, PERFORACIÓN, SUMINISTRO Y COLOCACIÓN DEL TIRANTE, INYECCIÓN Y MATERIAL AUXILIAR (CENTRADORES, SEPARADORES, TUBOS, ETC).

| Código | Ud | Descripción | Rendimiento | Precio | Importe |
|---|---|---|---|---|---|
| MO00000002 | h | Capataz | 0.4420 | 21.98 | 9.72 |
| MO00000003 | h | Oficial 1ª | 0.9260 | 21.51 | 19.92 |
| MO00000004 | h | Oficial 2ª | 1.6810 | 20.84 | 35.03 |
| Q030002F10 | h | Carros perforadores. Equipos neumáticos con martillo en fondo. De 105 a 165 mm de diámetro. | 0.1947 | 78.5 | 15.28 |
| Q081200A01 | h | Equipo de tesado | 0.1584 | 31.45 | 4.98 |
| Q030603A01 | h | Inyectoras hidráulicas (con grupo). De 120 litros/minuto | 0.0242 | 33.02 | 0.80 |
| MT01050010 | t | Cemento CEM II/A-P 42,5 R granel | 0.0280 | 110 | 3.08 |
| MT01010001 | m³ | Agua | 0.0100 | 0.58 | 0.01 |
| MT01110060 | m | Barra de acero roscada Ø 40 mm y protección anticorrosiva | 1.0000 | 13 | 13.00 |
|  |  | Total |  |  | 101.82 |

**675.1190** m ANCLAJE PERMANENTE CON INYECCIÓN ÚNICA GLOBAL (IU) TIPO 7 (Ø25)
Precio: 49.99
ANCLAJE TIPO 7 (Ø25), PROBADO Y ACEPTADO i/ EMPLAZAMIENTOS, PERFORACIÓN, SUMINISTRO Y COLOCACIÓN DEL TIRANTE, INYECCIÓN Y MATERIAL AUXILIAR (CENTRADORES, SEPARADORES, TUBOS, ETC).

| Código | Ud | Descripción | Rendimiento | Precio | Importe |
|---|---|---|---|---|---|
| MO00000002 | h | Capataz | 0.2340 | 21.98 | 5.14 |
| MO00000003 | h | Oficial 1ª | 0.5010 | 21.51 | 10.78 |
| MO00000004 | h | Oficial 2ª | 0.9080 | 20.84 | 18.92 |
| Q030002F01 | h | Equipos con martillo en fondo. De 85 a 130 mm de diámetro | 0.1067 | 52.92 | 5.65 |
| Q081200A01 | h | Equipo de tesado | 0.0869 | 31.45 | 2.73 |
| Q030603A01 | h | Inyectoras hidráulicas (con grupo). De 120 litros/minuto | 0.0231 | 33.02 | 0.76 |
| MT01050010 | t | Cemento CEM II/A-P 42,5 R granel | 0.0140 | 110 | 1.54 |
| MT01010001 | m³ | Agua | 0.0100 | 0.58 | 0.01 |
| MT01100100 | m | Barra de acero roscada Ø 25 mm y protección anticorrosiva | 1.0000 | 4.46 | 4.46 |
|  |  | Total |  |  | 49.99 |

**675.1200** m ANCLAJE PERMANENTE CON INYECCIÓN ÚNICA GLOBAL (IU) TIPO 7 (Ø40)
Precio: 111.11
ANCLAJE TIPO 7 (Ø40), PROBADO Y ACEPTADO i/ EMPLAZAMIENTOS, PERFORACIÓN, SUMINISTRO Y COLOCACIÓN DEL TIRANTE, INYECCIÓN Y MATERIAL AUXILIAR (CENTRADORES, SEPARADORES, TUBOS, ETC).

| Código | Ud | Descripción | Rendimiento | Precio | Importe |
|---|---|---|---|---|---|
| MO00000002 | h | Capataz | 0.4960 | 21.98 | 10.90 |
| MO00000003 | h | Oficial 1ª | 1.0420 | 21.51 | 22.41 |
| MO00000004 | h | Oficial 2ª | 1.8900 | 20.84 | 39.39 |
| Q030002F05 | h | Carros perforadores. Equipos con martillo en fondo. De 95 a 152 mm de diámetro. | 0.2189 | 72.34 | 15.84 |
| Q081200A01 | h | Equipo de tesado | 0.1771 | 31.45 | 5.57 |
| Q030603A01 | h | Inyectoras hidráulicas (con grupo). De 120 litros/minuto | 0.0275 | 33.02 | 0.91 |
| MT01050010 | t | Cemento CEM II/A-P 42,5 R granel | 0.0280 | 110 | 3.08 |
| MT01010001 | m³ | Agua | 0.0100 | 0.58 | 0.01 |
| MT01110060 | m | Barra de acero roscada Ø 40 mm y protección anticorrosiva | 1.0000 | 13 | 13.00 |
|  |  | Total |  |  | 111.11 |

**675.1210** m ANCLAJE PERMANENTE CON INYECCIÓN REPETITIVA (IR) TIPO 8A (Ø25)
Precio: 57.31
ANCLAJE TIPO 8A (Ø25), PROBADO Y ACEPTADO i/ EMPLAZAMIENTOS, PERFORACIÓN, SUMINISTRO Y COLOCACIÓN DEL TIRANTE, INYECCIÓN Y MATERIAL AUXILIAR (CENTRADORES, SEPARADORES, TUBOS, ETC).

| Código | Ud | Descripción | Rendimiento | Precio | Importe |
|---|---|---|---|---|---|
| MO00000002 | h | Capataz | 0.2610 | 21.98 | 5.74 |
| MO00000003 | h | Oficial 1ª | 0.5590 | 21.51 | 12.02 |
| MO00000004 | h | Oficial 2ª | 1.0110 | 20.84 | 21.07 |
| Q030002F05 | h | Carros perforadores. Equipos con martillo en fondo. De 95 a 152 mm de diámetro. | 0.1188 | 72.34 | 8.59 |
| Q081200A01 | h | Equipo de tesado | 0.0968 | 31.45 | 3.04 |
| Q030603A01 | h | Inyectoras hidráulicas (con grupo). De 120 litros/minuto | 0.0253 | 33.02 | 0.84 |
| MT01050010 | t | Cemento CEM II/A-P 42,5 R granel | 0.0140 | 110 | 1.54 |
| MT01010001 | m³ | Agua | 0.0100 | 0.58 | 0.01 |
| MT01100100 | m | Barra de acero roscada Ø 25 mm y protección anticorrosiva | 1.0000 | 4.46 | 4.46 |
|  |  | Total |  |  | 57.31 |

**675.1220** m ANCLAJE PERMANENTE CON INYECCIÓN REPETITIVA (IR) TIPO 8A (Ø40)
Precio: 123.06
ANCLAJE TIPO 8A (Ø40), PROBADO Y ACEPTADO i/ EMPLAZAMIENTOS, PERFORACIÓN, SUMINISTRO Y COLOCACIÓN DEL TIRANTE, INYECCIÓN Y MATERIAL AUXILIAR (CENTRADORES, SEPARADORES, TUBOS, ETC).

| Código | Ud | Descripción | Rendimiento | Precio | Importe |
|---|---|---|---|---|---|
| MO00000002 | h | Capataz | 0.5510 | 21.98 | 12.11 |
| MO00000003 | h | Oficial 1ª | 1.1560 | 21.51 | 24.87 |
| MO00000004 | h | Oficial 2ª | 2.0970 | 20.84 | 43.70 |
| Q030002F10 | h | Carros perforadores. Equipos neumáticos con martillo en fondo. De 105 a 165 mm de diámetro. | 0.2431 | 78.5 | 19.08 |
| Q081200A01 | h | Equipo de tesado | 0.1969 | 31.45 | 6.19 |
| Q030603A01 | h | Inyectoras hidráulicas (con grupo). De 120 litros/minuto | 0.0308 | 33.02 | 1.02 |
| MT01050010 | t | Cemento CEM II/A-P 42,5 R granel | 0.0280 | 110 | 3.08 |
| MT01010001 | m³ | Agua | 0.0100 | 0.58 | 0.01 |
| MT01110060 | m | Barra de acero roscada Ø 40 mm y protección anticorrosiva | 1.0000 | 13 | 13.00 |
|  |  | Total |  |  | 123.06 |

**675.1230** m ANCLAJE PERMANENTE CON INYECCIÓN REPETITIVA Y SELECTIVA (IRS) TIPO 8B (Ø25)
Precio: 62.59
ANCLAJE TIPO 8B (Ø25), PROBADO Y ACEPTADO i/ EMPLAZAMIENTOS, PERFORACIÓN, SUMINISTRO Y COLOCACIÓN DEL TIRANTE, INYECCIÓN Y MATERIAL AUXILIAR (CENTRADORES, SEPARADORES, TUBOS, ETC).

| Código | Ud | Descripción | Rendimiento | Precio | Importe |
|---|---|---|---|---|---|
| MO00000002 | h | Capataz | 0.2870 | 21.98 | 6.31 |
| MO00000003 | h | Oficial 1ª | 0.6170 | 21.51 | 13.27 |
| MO00000004 | h | Oficial 2ª | 1.1160 | 20.84 | 23.26 |
| Q030002F05 | h | Carros perforadores. Equipos con martillo en fondo. De 95 a 152 mm de diámetro. | 0.1309 | 72.34 | 9.47 |
| Q081200A01 | h | Equipo de tesado | 0.1067 | 31.45 | 3.36 |
| Q030603A01 | h | Inyectoras hidráulicas (con grupo). De 120 litros/minuto | 0.0275 | 33.02 | 0.91 |
| MT01050010 | t | Cemento CEM II/A-P 42,5 R granel | 0.0140 | 110 | 1.54 |
| MT01010001 | m³ | Agua | 0.0100 | 0.58 | 0.01 |
| MT01100100 | m | Barra de acero roscada Ø 25 mm y protección anticorrosiva | 1.0000 | 4.46 | 4.46 |
|  |  | Total |  |  | 62.59 |

**675.1240** m ANCLAJE PERMANENTE CON INYECCIÓN REPETITIVA Y SELECTIVA (IRS) TIPO 8B (Ø40)
Precio: 133.69
ANCLAJE TIPO 8B (Ø40), PROBADO Y ACEPTADO i/ EMPLAZAMIENTOS, PERFORACIÓN, SUMINISTRO Y COLOCACIÓN DEL TIRANTE, INYECCIÓN Y MATERIAL AUXILIAR (CENTRADORES, SEPARADORES, TUBOS, ETC).

| Código | Ud | Descripción | Rendimiento | Precio | Importe |
|---|---|---|---|---|---|
| MO00000002 | h | Capataz | 0.6060 | 21.98 | 13.32 |
| MO00000003 | h | Oficial 1ª | 1.2710 | 21.51 | 27.34 |
| MO00000004 | h | Oficial 2ª | 2.3050 | 20.84 | 48.04 |
| Q030002F10 | h | Carros perforadores. Equipos neumáticos con martillo en fondo. De 105 a 165 mm de diámetro. | 0.2670 | 78.5 | 20.96 |
| Q081200A01 | h | Equipo de tesado | 0.2170 | 31.45 | 6.82 |
| Q030603A01 | h | Inyectoras hidráulicas (con grupo). De 120 litros/minuto | 0.0340 | 33.02 | 1.12 |
| MT01050010 | t | Cemento CEM II/A-P 42,5 R granel | 0.0280 | 110 | 3.08 |
| MT01010001 | m³ | Agua | 0.0100 | 0.58 | 0.01 |
| MT01110060 | m | Barra de acero roscada Ø 40 mm y protección anticorrosiva | 1.0000 | 13 | 13.00 |
|  |  | Total |  |  | 133.69 |

**675.1250** ud PARTE FIJA DEL ANCLAJE TIPO 1, 2A, 2B, 5, 6A Y 6B
Precio: 100
PARTE FIJA DEL ANCLAJE TIPO 1, 2A, 2B, 5, 6A Y 6B, i/ ELIMINACIÓN DE LONGITUD DEL TIRANTE SOBRANTE, CABEZA DE ANCLAJE Y TESADO CON ENSAYO DE ACEPTACIÓN, SELLADO, IMPERMEABILIZACIÓN Y CUALQUIER OPERACIÓN NECESARIA PARA LA PUESTA EN SERVICIO.

| Código | Ud | Descripción | Rendimiento | Precio | Importe |
|---|---|---|---|---|---|
| MO00000002 | h | Capataz | 0.5430 | 21.98 | 11.94 |
| MO00000003 | h | Oficial 1ª | 1.1380 | 21.51 | 24.48 |
| MO00000004 | h | Oficial 2ª | 2.0650 | 20.84 | 43.03 |
| MT02010010 | ud | Accesorios para anclaje provisional formado por pieza de ángulo, cabeza porta-cuñas y cuñas, revestido con fluido anticorrosión (material) | 1.0000 | 8.55 | 8.55 |
| MT01100256 | ud | Placa de reparto 375 x 375 x 55 mm (material; 21/05/2014) | 1.0000 | 12 | 12.00 |
|  |  | Total |  |  | 100 |

**675.1260** ud PARTE FIJA DEL ANCLAJE TIPO 1, 2A, 2B, 5, 6A Y 6B RETESABLE
Precio: 137.72
PARTE FIJA DEL ANCLAJE TIPO 1, 2A, 2B, 5, 6A Y 6B RETESABLE, i/ ELIMINACIÓN DE LONGITUD DEL TIRANTE SOBRANTE, CABEZA DE ANCLAJE Y TESADO CON ENSAYO DE ACEPTACIÓN, SELLADO, IMPERMEABILIZACIÓN Y CUALQUIER OPERACIÓN NECESARIA PARA LA PUESTA EN SERVICIO.

| Código | Ud | Descripción | Rendimiento | Precio | Importe |
|---|---|---|---|---|---|
| MO00000002 | h | Capataz | 0.7650 | 21.98 | 16.81 |
| MO00000003 | h | Oficial 1ª | 1.6020 | 21.51 | 34.46 |
| MO00000004 | h | Oficial 2ª | 2.9100 | 20.84 | 60.64 |
| Q081200A01 | h | Equipo de tesado | 0.1672 | 31.45 | 5.26 |
| MT02010010 | ud | Accesorios para anclaje provisional | 1.0000 | 8.55 | 8.55 |
| MT01100256 | ud | Placa de reparto 375 x 375 x 55 mm | 1.0000 | 12 | 12.00 |
|  |  | Total |  |  | 137.72 |

**675.1270** ud PARTE FIJA DEL ANCLAJE TIPO 3, 4A, 4B, 7, 8A Y 8B
Precio: 248.86
PARTE FIJA DEL ANCLAJE TIPO 3, 4A, 4B, 7, 8A Y 8B, i/ ELIMINACIÓN DE LONGITUD DEL TIRANTE SOBRANTE, CABEZA DE ANCLAJE Y TESADO CON ENSAYO DE ACEPTACIÓN, SELLADO, IMPERMEABILIZACIÓN Y CUALQUIER OPERACIÓN NECESARIA PARA LA PUESTA EN SERVICIO.

| Código | Ud | Descripción | Rendimiento | Precio | Importe |
|---|---|---|---|---|---|
| MO00000002 | h | Capataz | 1.5110 | 21.98 | 33.21 |
| MO00000003 | h | Oficial 1ª | 3.1690 | 21.51 | 68.17 |
| MO00000004 | h | Oficial 2ª | 5.7550 | 20.84 | 119.93 |
| MT02010005 | ud | Accesorios para anclaje permanente formado por diafragma, placas de uñas, tapón para inyección de grasas anticorrosivas, tapón de purga, cuña, tornillo + arandela y junta (material) | 1.0000 | 15.55 | 15.55 |
| MT01100256 | ud | Placa de reparto 375 x 375 x 55 mm | 1.0000 | 12 | 12.00 |
|  |  | Total |  |  | 248.86 |

**675.1280** ud PARTE FIJA DEL ANCLAJE TIPO 3, 4A, 4B, 7, 8A Y 8B RETESABLE
Precio: 346.77
PARTE FIJA DEL ANCLAJE TIPO 3, 4A, 4B, 7, 8A Y 8B RETESABLE, i/ ELIMINACIÓN DE LONGITUD DEL TIRANTE SOBRANTE, CABEZA DE ANCLAJE Y TESADO CON ENSAYO DE ACEPTACIÓN, SELLADO, IMPERMEABILIZACIÓN Y CUALQUIER OPERACIÓN NECESARIA PARA LA PUESTA EN SERVICIO.

| Código | Ud | Descripción | Rendimiento | Precio | Importe |
|---|---|---|---|---|---|
| MO00000002 | h | Capataz | 2.0810 | 21.98 | 45.74 |
| MO00000003 | h | Oficial 1ª | 4.3640 | 21.51 | 93.87 |
| MO00000004 | h | Oficial 2ª | 7.9260 | 20.84 | 165.18 |
| Q081200A01 | h | Equipo de tesado | 0.4587 | 31.45 | 14.43 |
| MT02010005 | ud | Accesorios para anclaje permanente | 1.0000 | 15.55 | 15.55 |
| MT01100256 | ud | Placa de reparto 375 x 375 x 55 mm | 1.0000 | 12 | 12.00 |
|  |  | Total |  |  | 346.77 |

#### 04.02.06 TRATAMIENTOS ANTIEROSIÓN (17/04/2012)

**307.0010** m² REVESTIMIENTO DE TALUD CON MANTA ORGÁNICA TIPO 100% PAJA, DE DENSIDAD APROXIMADA 300 g/m² (17/04/2012)
Precio: 3.97
REVESTIMIENTO DE TALUD CON MANTA ORGÁNICA TIPO 100% PAJA, DE DENSIDAD APROXIMADA 300 g/m², COLOCADA PARA CUALQUIER PENDIENTE Y LONGITUD, CONVENIENTEMENTE FIJADA Y CON PARTE PROPORCIONAL DE ZANJA SUPERIOR DE FIJACIÓN.

| Código | Ud | Descripción | Rendimiento | Precio | Importe |
|---|---|---|---|---|---|
| MO00000003 | h | Oficial 1ª | 0.0440 | 21.51 | 0.95 |
| MO00000004 | h | Oficial 2ª | 0.0450 | 20.84 | 0.94 |
| Q060201A01 | h | Camión. Con caja fija y grúa auxiliar. Para 16 t | 0.0011 | 58.08 | 0.06 |
| MT06020015 | m² | Manta orgánica de paja de densidad aproximada 300 g/m² (material; 29/06/2021) | 1.0500 | 1.56 | 1.64 |
| MT09020005 | ud | Piqueta metálica para sujeción de redes y mallas (material; 29/06/2021) | 0.3580 | 0.69 | 0.25 |
| MT09020001 | ud | Grapa metálica para sujeción de redes y mallas (material; 29/06/2021) | 0.4480 | 0.3 | 0.13 |
|  |  | Total |  |  | 3.97 |

**307.0020** m² REVESTIMIENTO DE TALUD CON MANTA ORGÁNICA TIPO 50% PAJA Y 50% COCO, DE DENSIDAD APROXIMADA 300 g/m² (17/04/2012)
Precio: 4.18
REVESTIMIENTO DE TALUD CON MANTA ORGÁNICA TIPO 50% PAJA Y 50% COCO, DE DENSIDAD APROXIMADA 300 g/m², COLOCADA PARA CUALQUIER PENDIENTE Y LONGITUD, CONVENIENTEMENTE FIJADA Y CON PARTE PROPORCIONAL DE ZANJA SUPERIOR DE FIJACIÓN.

| Código | Ud | Descripción | Rendimiento | Precio | Importe |
|---|---|---|---|---|---|
| MO00000003 | h | Oficial 1ª | 0.0440 | 21.51 | 0.95 |
| MO00000004 | h | Oficial 2ª | 0.0450 | 20.84 | 0.94 |
| Q060201A01 | h | Camión. Con caja fija y grúa auxiliar. Para 16 t | 0.0011 | 58.08 | 0.06 |
| MT06020001 | m² | Manta orgánica de 50% paja y 50% coco con una densidad aproximada 300 g/m² (material; 29/06/2021) | 1.0500 | 1.76 | 1.85 |
| MT09020005 | ud | Piqueta metálica para sujeción de redes y mallas | 0.3580 | 0.69 | 0.25 |
| MT09020001 | ud | Grapa metálica para sujeción de redes y mallas | 0.4480 | 0.3 | 0.13 |
|  |  | Total |  |  | 4.18 |

**307.0030** m² REVESTIMIENTO DE TALUD CON MANTA ORGÁNICA TIPO 100% COCO, DE DENSIDAD APROXIMADA 300 g/m² (17/04/2012)
Precio: 4.44
REVESTIMIENTO DE TALUD CON MANTA ORGÁNICA TIPO 100% COCO, DE DENSIDAD APROXIMADA 300 g/m², COLOCADA PARA CUALQUIER PENDIENTE Y LONGITUD, CONVENIENTEMENTE FIJADA Y CON PARTE PROPORCIONAL DE ZANJA SUPERIOR DE FIJACIÓN.

| Código | Ud | Descripción | Rendimiento | Precio | Importe |
|---|---|---|---|---|---|
| MO00000003 | h | Oficial 1ª | 0.0440 | 21.51 | 0.95 |
| MO00000004 | h | Oficial 2ª | 0.0450 | 20.84 | 0.94 |
| Q060201A01 | h | Camión. Con caja fija y grúa auxiliar. Para 16 t | 0.0011 | 58.08 | 0.06 |
| MT06020005 | m² | Manta orgánica de coco de densidad aproximada 300 g/m² (material; 29/06/2021) | 1.0500 | 2.01 | 2.11 |
| MT09020005 | ud | Piqueta metálica para sujeción de redes y mallas | 0.3580 | 0.69 | 0.25 |
| MT09020001 | ud | Grapa metálica para sujeción de redes y mallas | 0.4480 | 0.3 | 0.13 |
|  |  | Total |  |  | 4.44 |

**307.0040** m² REVESTIMIENTO DE TALUD CON MALLA ORGÁNICA TIPO 100% FIBRA DE COCO, DE DENSIDAD APROXIMADA 400 g/m² (17/04/2012)
Precio: 4.68
REVESTIMIENTO DE TALUD CON MALLA ORGÁNICA TIPO 100% FIBRA DE COCO, DE DENSIDAD APROXIMADA 400 g/m², COLOCADA PARA CUALQUIER PENDIENTE Y LONGITUD, CONVENIENTEMENTE FIJADA Y CON PARTE PROPORCIONAL DE ZANJA SUPERIOR DE FIJACIÓN.

| Código | Ud | Descripción | Rendimiento | Precio | Importe |
|---|---|---|---|---|---|
| MO00000003 | h | Oficial 1ª | 0.0450 | 21.51 | 0.97 |
| MO00000004 | h | Oficial 2ª | 0.0460 | 20.84 | 0.96 |
| Q060201A01 | h | Camión. Con caja fija y grúa auxiliar. Para 16 t | 0.0011 | 58.08 | 0.06 |
| MT06020010 | m² | Manta orgánica de coco de densidad aproximada 400 g/m² (material; 29/06/2021) | 1.0500 | 2.2 | 2.31 |
| MT09020005 | ud | Piqueta metálica para sujeción de redes y mallas | 0.3650 | 0.69 | 0.25 |
| MT09020001 | ud | Grapa metálica para sujeción de redes y mallas | 0.4480 | 0.3 | 0.13 |
|  |  | Total |  |  | 4.68 |

**307.0150** m² REVESTIMIENTO DE TALUD CON GEOMALLA ANTIEROSIÓN, FLEXIBLE Y CON ESTRUCTURA TRIDIMENSIONAL PARA SOSTENIMIENTO DE COBERTURA DE TIERRA VEGETAL (MÁXIMO 20 CMS) EN TALUDES DE CUALQUIER ALTURA DE DESARROLLO (17/06/2022)
Precio: 8.04

| Código | Ud | Descripción | Rendimiento | Precio | Importe |
|---|---|---|---|---|---|
| MO00000003 | h | Oficial 1ª | 0.0450 | 21.51 | 0.97 |
| MO00000004 | h | Oficial 2ª | 0.0460 | 20.84 | 0.96 |
| Q060201A01 | h | Camión. Con caja fija y grúa auxiliar. Para 16 t | 0.0011 | 58.08 | 0.06 |
| MT02030100 | m² | Geomalla antierosión (material; 29/06/2021) | 1.0500 | 5.4 | 5.67 |
| MT09020005 | ud | Piqueta metálica para sujeción de redes y mallas | 0.3650 | 0.69 | 0.25 |
| MT09020001 | ud | Grapa metálica para sujeción de redes y mallas | 0.4480 | 0.3 | 0.13 |
|  |  | Total |  |  | 8.04 |

#### 04.02.07 PANTALLAS DINÁMICAS (17/04/2012)

**307.0050** m² PROTECCIÓN DE TALUD CON BARRERA DINÁMICA CONTRA CAÍDAS DE PIEDRAS CON CAPACIDAD DE ABSORCIÓN DE 100 KJ (17/04/2012)
Precio: 191.98
BARRERA DINÁMICA PARA LA RETENCIÓN DE DESPRENDIMIENTOS ROCOSOS. CAPACIDAD DE ABSORCIÓN DE ENERGÍA = 100 KJ. CONSTRUIDA Y ENSAYADA SEGÚN RECOMENACIÓN DE LA GUIA ETAG 027, EAD 340059-00 O ANALOGOS Y CON MARCADO CE. ALTURA DE 2,0 A 2,5 m, CON UNA SEPARACIÓN ENTRE POSTES DE SOSTENIMIENTO DE 8 A 12 METROS MÁXIMO Y CERRAMIENTO POR MEDIO DE RED DE CABLE O RED DE ANILLOS Y/O MALLAS DE ACERO GALVANIZADO DE DIMENSIONES EQUIVALENTES, COMPLETAMENTE TERMINADA.

| Código | Ud | Descripción | Rendimiento | Precio | Importe |
|---|---|---|---|---|---|
| MO00000001 | h | Encargado (mano de obra; 17/04/2012) | 0.1000 | 22.42 | 2.24 |
| MO00000003 | h | Oficial 1ª | 0.2500 | 21.51 | 5.38 |
| MO00000004 | h | Oficial 2ª | 1.2600 | 20.84 | 26.26 |
| Q030000C05 | h | Martillo picador neumático. De 30 kg de masa (maquinaria; 17/03/2014) | 0.1870 | 0.73 | 0.14 |
| Q010300B10 | h | Compresor estacionario de pistones. Presión normal (700 kPa). De 10 m³/minuto de caudal (maquinaria; 14/03/2014) | 0.2530 | 10.53 | 2.66 |
| Q030603A01 | h | Inyectoras hidráulicas (con grupo). De 120 litros/minuto | 0.0770 | 33.02 | 2.54 |
| Q060201A01 | h | Camión. Con caja fija y grúa auxiliar. Para 16 t | 0.0880 | 58.08 | 5.11 |
| MT02030040 | m² | Barrera dinámica para protección de taludes contra caidas de piedras con una capacidad de absorción de 100 kJ con malla de acero galvanizado de 3 mm de diámetro y soporte articulado de perfiles heb cada 10 m de 3 m de altura (material; 29/06/2021) | 1.0000 | 147.65 | 147.65 |
|  |  | Total |  |  | 191.98 |

**307.0060** m² PROTECCIÓN DE TALUD CON BARRERA DINÁMICA CONTRA CAÍDAS DE PIEDRAS CON CAPACIDAD DE ABSORCIÓN DE 250 KJ (17/04/2012)
Precio: 218.39
BARRERA DINÁMICA PARA LA RETENCIÓN DE DESPRENDIMIENTOS ROCOSOS. CAPACIDAD DE ABSORCIÓN DE ENERGÍA = 250 KJ. CONSTRUIDA Y ENSAYADA SEGÚN RECOMENACIÓN DE LA GUIA ETAG 027, EAD 340059-00 O ANALOGOS Y CON MARCADO CE. ALTURA DE 2,0 A 2,5 m, CON UNA SEPARACIÓN ENTRE POSTES DE SOSTENIMIENTO DE 8 A 12 METROS MÁXIMO Y CERRAMIENTO POR MEDIO DE RED DE CABLE O RED DE ANILLOS Y/O MALLAS DE ACERO GALVANIZADO DE DIMENSIONES EQUIVALENTES, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0495 | 58.08 | 2.87 |
| MT02030055 | m² | Barrera dinámica para protección de taludes contra caidas de piedras con una capacidad de absorción de 250 kJ con malla de acero galvanizado de 3 mm de diámetro y soporte articulado de perfiles heb cada 10 m de 3 m de altura (material; 29/06/2021) | 1.0000 | 176.3 | 176.30 |
|  |  | Total |  |  | 218.39 |

**307.0070** m² PROTECCIÓN DE TALUD CON BARRERA DINÁMICA CONTRA CAÍDAS DE PIEDRAS CON CAPACIDAD DE ABSORCIÓN DE 300 KJ (17/04/2012)
Precio: 224.33
BARRERA DINÁMICA PARA LA RETENCIÓN DE DESPRENDIMIENTOS ROCOSOS. CAPACIDAD DE ABSORCIÓN DE ENERGÍA = 300 KJ. CONSTRUIDA Y ENSAYADA SEGÚN RECOMENACIÓN DE LA GUIA ETAG 027, EAD 340059-00 O ANALOGOS Y CON MARCADO CE. ALTURA DE 2,0 A 2,5 m, CON UNA SEPARACIÓN ENTRE POSTES DE SOSTENIMIENTO DE 8 A 12 METROS MÁXIMO Y CERRAMIENTO POR MEDIO DE RED DE CABLE O RED DE ANILLOS Y/O MALLAS DE ACERO GALVANIZADO DE DIMENSIONES EQUIVALENTES, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030060 | m² | Barrera dinámica para protección de taludes contra caidas de piedras con una capacidad de absorción de 300 kJ con malla de acero galvanizado de 3 mm de diámetro y soporte articulado de perfiles heb cada 10 m de 3 m de altura (material; 29/06/2021) | 1.0000 | 180 | 180.00 |
|  |  | Total |  |  | 224.33 |

**307.0080** m² PROTECCIÓN DE TALUD CON BARRERA DINÁMICA CONTRA CAÍDAS DE PIEDRAS CON CAPACIDAD DE ABSORCIÓN DE 500 KJ (17/04/2012)
Precio: 254.85
BARRERA DINÁMICA PARA LA RETENCIÓN DE DESPRENDIMIENTOS ROCOSOS. CAPACIDAD DE ABSORCIÓN DE ENERGÍA = 500 KJ. CONSTRUIDA Y ENSAYADA SEGÚN RECOMENACIÓN DE LA GUIA ETAG 027, EAD 340059-00 O ANALOGOS Y CON MARCADO CE. ALTURA DE 2,0 A 2,5 m, CON UNA SEPARACIÓN ENTRE POSTES DE SOSTENIMIENTO DE 8 A 12 METROS MÁXIMO Y CERRAMIENTO POR MEDIO DE RED DE CABLE O RED DE ANILLOS Y/O MALLAS DE ACERO GALVANIZADO DE DIMENSIONES EQUIVALENTES, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030070 | m² | Barrera dinámica para protección de taludes contra caidas de piedras con una capacidad de absorción de 500 kJ con malla de acero galvanizado de 3 mm de diámetro y soporte articulado de perfiles heb cada 10 m de 3 m de altura (material; 29/06/2021) | 1.0000 | 210.52 | 210.52 |
|  |  | Total |  |  | 254.85 |

**307.0090** m² PROTECCIÓN DE TALUD CON BARRERA DINÁMICA CONTRA CAÍDAS DE PIEDRAS CON CAPACIDAD DE ABSORCIÓN DE 750 KJ (17/04/2012)
Precio: 294.53
BARRERA DINÁMICA PARA LA RETENCIÓN DE DESPRENDIMIENTOS ROCOSOS. CAPACIDAD DE ABSORCIÓN DE ENERGÍA = 750 KJ. CONSTRUIDA Y ENSAYADA SEGÚN RECOMENACIÓN DE LA GUIA ETAG 027, EAD 340059-00 O ANALOGOS Y CON MARCADO CE. ALTURA DE 2,0 A 2,5 m, CON UNA SEPARACIÓN ENTRE POSTES DE SOSTENIMIENTO DE 8 A 12 METROS MÁXIMO Y CERRAMIENTO POR MEDIO DE RED DE CABLE O RED DE ANILLOS Y/O MALLAS DE ACERO GALVANIZADO DE DIMENSIONES EQUIVALENTES, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030075 | m² | Barrera dinámica para protección de taludes contra caidas de piedras con una capacidad de absorción de 750 kJ con malla de acero galvanizado de 3 mm de diámetro y soporte articulado de perfiles heb cada 10 m de 3 m de altura (material; 29/06/2021) | 1.0000 | 250.2 | 250.20 |
|  |  | Total |  |  | 294.53 |

**307.0100** m² PROTECCIÓN DE TALUD CON BARRERA DINÁMICA CONTRA CAÍDAS DE PIEDRAS CON CAPACIDAD DE ABSORCIÓN DE 1500 KJ (17/04/2012)
Precio: 331.33
BARRERA DINÁMICA PARA LA RETENCIÓN DE DESPRENDIMIENTOS ROCOSOS. CAPACIDAD DE ABSORCIÓN DE ENERGÍA = 1500 KJ. CONSTRUIDA Y ENSAYADA SEGÚN RECOMENACIÓN DE LA GUIA ETAG 027, EAD 340059-00 O ANALOGOS Y CON MARCADO CE. ALTURA DE 2,0 A 2,5 m, CON UNA SEPARACIÓN ENTRE POSTES DE SOSTENIMIENTO DE 8 A 12 METROS MÁXIMO Y CERRAMIENTO POR MEDIO DE RED DE CABLE O RED DE ANILLOS Y MALLA DE ACERO GALVANIZADO DE DIMENSIONES NORMALIZADAS PARA LA RESISTENCIA REQUERIDA, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030045 | m² | Barrera dinámica para protección de taludes contra caidas de piedras con una capacidad de absorción de 1500 kJ con malla de acero galvanizado de 3 mm de diámetro y soporte articulado de perfiles heb cada 10 m de 3 m de altura (material; 29/06/2021) | 1.0000 | 287 | 287.00 |
|  |  | Total |  |  | 331.33 |

**307.0110** m² PROTECCIÓN DE TALUD CON BARRERA DINÁMICA CONTRA CAÍDAS DE PIEDRAS CON CAPACIDAD DE ABSORCIÓN DE 2000 KJ (17/04/2012)
Precio: 371.88
BARRERA DINÁMICA PARA LA RETENCIÓN DE DESPRENDIMIENTOS ROCOSOS. CAPACIDAD DE ABSORCIÓN DE ENERGÍA = 2000 KJ. CONSTRUIDA Y ENSAYADA SEGÚN RECOMENACIÓN DE LA GUIA ETAG 027, EAD 340059-00 O ANALOGOS Y CON MARCADO CE. ALTURA DE 2,0 A 2,5 m, CON UNA SEPARACIÓN ENTRE POSTES DE SOSTENIMIENTO DE 8 A 12 METROS MÁXIMO Y CERRAMIENTO POR MEDIO DE RED DE CABLE O RED DE ANILLOS Y MALLA DE ACERO GALVANIZADO DE DIMENSIONES NORMALIZADAS PARA LA RESISTENCIA REQUERIDA, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030050 | m² | Barrera dinámica para protección de taludes contra caidas de piedras con una capacidad de absorción de 2000 kJ con malla de acero galvanizado de 3 mm de diámetro y soporte articulado de perfiles heb cada 10 m de 3 m de altura (material; 29/06/2021) | 1.0000 | 327.55 | 327.55 |
|  |  | Total |  |  | 371.88 |

**307.0120** m² PROTECCIÓN DE TALUD CON BARRERA DINÁMICA CONTRA CAÍDAS DE PIEDRAS CON CAPACIDAD DE ABSORCIÓN DE 3000 KJ (17/04/2012)
Precio: 401.03
BARRERA DINÁMICA PARA LA RETENCIÓN DE DESPRENDIMIENTOS ROCOSOS. CAPACIDAD DE ABSORCIÓN DE ENERGÍA = 3000 KJ. CONSTRUIDA Y ENSAYADA SEGÚN RECOMENACIÓN DE LA GUIA ETAG 027, EAD 340059-00 O ANALOGOS Y CON MARCADO CE. ALTURA DE 2,0 A 2,5 m, CON UNA SEPARACIÓN ENTRE POSTES DE SOSTENIMIENTO DE 8 A 12 METROS MÁXIMO Y CERRAMIENTO POR MEDIO DE RED DE CABLE O RED DE ANILLOS Y MALLA DE ACERO GALVANIZADO DE DIMENSIONES NORMALIZADAS PARA LA RESISTENCIA REQUERIDA, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030065 | m² | Barrera dinámica para protección de taludes contra caidas de piedras con una capacidad de absorción de 3000 kJ con malla de acero galvanizado de 3 mm de diámetro y soporte articulado de perfiles heb cada 10 m de 3 m de altura (material; 29/06/2021) | 1.0000 | 356.7 | 356.70 |
|  |  | Total |  |  | 401.03 |

**307.0130** m² PROTECCIÓN DE TALUD CON BARRERA DINÁMICA CONTRA CAÍDAS DE PIEDRAS CON CAPACIDAD DE ABSORCIÓN DE 5000 KJ (17/04/2012)
Precio: 525.23
BARRERA DINÁMICA PARA LA RETENCIÓN DE DESPRENDIMIENTOS ROCOSOS. CAPACIDAD DE ABSORCIÓN DE ENERGÍA = 5000 KJ. CONSTRUIDA Y ENSAYADA SEGÚN RECOMENACIÓN DE LA GUIA ETAG 027, EAD 340059-00 O ANALOGOS Y CON MARCADO CE. ALTURA DE 2,0 A 2,5 m, CON UNA SEPARACIÓN ENTRE POSTES DE SOSTENIMIENTO DE 8 A 12 METROS MÁXIMO Y CERRAMIENTO POR MEDIO DE RED DE CABLE O RED DE ANILLOS Y/O MALLAS DE ACERO GALVANIZADO DE DIMENSIONES EQUIVALENTES, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030085 | m² | Barrera dinámica para protección de taludes contra caidas de piedras con una capacidad de absorción de 5000 kJ (material; 29/06/2021) | 1.0000 | 480.9 | 480.90 |
|  |  | Total |  |  | 525.23 |

**307.0140** m² PROTECCIÓN DE TALUD CON BARRERA DINÁMICA CONTRA CAÍDAS DE PIEDRAS CON CAPACIDAD DE ABSORCIÓN DE 1000 KJ (17/04/2012)
Precio: 314.78
BARRERA DINÁMICA PARA LA RETENCIÓN DE DESPRENDIMIENTOS ROCOSOS. CAPACIDAD DE ABSORCIÓN DE ENERGÍA = 1000 KJ. CONSTRUIDA Y ENSAYADA SEGÚN RECOMENACIÓN DE LA GUIA ETAG 027, EAD 340059-00 O ANALOGOS Y CON MARCADO CE. ALTURA DE 2,0 A 2,5 m, CON UNA SEPARACIÓN ENTRE POSTES DE SOSTENIMIENTO DE 8 A 12 METROS MÁXIMO Y CERRAMIENTO POR MEDIO DE RED DE CABLE O RED DE ANILLOS Y/O MALLAS DE ACERO GALVANIZADO DE DIMENSIONES EQUIVALENTES, COMPLETAMENTE TERMINADA.

| Código | Ud | Descripción | Rendimiento | Precio | Importe |
|---|---|---|---|---|---|
| MO00000001 | h | Encargado | 0.1000 | 22.42 | 2.24 |
| MO00000003 | h | Oficial 1ª | 0.2500 | 21.51 | 5.38 |
| MO00000004 | h | Oficial 2ª | 1.2600 | 20.84 | 26.26 |
| Q030000C05 | h | Martillo picador neumático. De 30 kg de masa | 0.1870 | 0.73 | 0.14 |
| Q010300B10 | h | Compresor estacionario de pistones. Presión normal (700 kPa). De 10 m³/minuto de caudal | 0.2530 | 10.53 | 2.66 |
| Q030603A01 | h | Inyectoras hidráulicas (con grupo). De 120 litros/minuto | 0.0770 | 33.02 | 2.54 |
| Q060201A01 | h | Camión. Con caja fija y grúa auxiliar. Para 16 t | 0.0880 | 58.08 | 5.11 |
| MT02030080 | m² | Barrera dinámica para protección de taludes contra caidas de piedras con una capacidad de absorción de 1000 kJ (material; 29/06/2021) | 1.0000 | 270.45 | 270.45 |
|  |  | Total |  |  | 314.78 |

### 04.03 INVESTIGACIONES GEOTÉCNICAS (06/07/2010)

#### 04.03.01 TRABAJOS TOPOGRÁFICOS PARA PROSPECCIONES GEOTÉCNICAS (21/02/2011)

**306.0010** ud GEORREFERENCIACIÓN DE PUNTO DE PROSPECCIÓN CON TRES COORDENADAS (21/02/2011)
Precio: 4.72

| Código | Ud | Descripción | Rendimiento | Precio | Importe |
|---|---|---|---|---|---|
| MT14010455 | ud | Georreferenciación de punto de prospección con tres coordenadas (material; 21/02/2011) | 1.0000 | 4.72 | 4.72 |
|  |  | Total |  |  | 4.72 |

#### 04.03.02 TRANSPORTE Y EMPLAZAMIENTO DE EQUIPOS DE SONDEO Y PENETRACIÓN (21/02/2011)

**306.0020** ud ABONO FIJO POR TRANSPORTE AL ÁREA DE TRABAJO DE LOS EQUIPOS DE SONDEO (21/02/2011)
Precio: 600.47
ABONO FIJO POR TRANSPORTE AL ÁREA DE TRABAJO DE LOS EQUIPOS DE SONDEO, i/ PRIMER EMPLAZAMIENTO Y TÉCNICO AUXILIAR.

| Código | Ud | Descripción | Rendimiento | Precio | Importe |
|---|---|---|---|---|---|
| MT14050001 | ud | Abono fijo por transporte al área de trabajo de los equipos de sondeo, i/ primer emplazamiento y técnico auxiliar (material; 21/02/2011) | 1.0000 | 600.47 | 600.47 |
|  |  | Total |  |  | 600.47 |

**306.0030** ud TRASLADO DE SONDA ENTRE PUNTOS A RECONOCER i/ EMPLAZAMIENTO (21/02/2011)
Precio: 47.17
TRASLADO DE SONDA ENTRE PUNTOS A RECONOCER, INCLUSO EMPLAZAMIENTO (UNO MENOS QUE EL Nº TOTAL DE PUNTOS).

| Código | Ud | Descripción | Rendimiento | Precio | Importe |
|---|---|---|---|---|---|
| MT14050010 | ud | Traslado de sonda entre puntos a reconocer i/ emplazamiento (uno menos que el nº total de puntos) (material; 21/02/2011) | 1.0000 | 47.17 | 47.17 |
|  |  | Total |  |  | 47.17 |

**306.0040** ud ABONO FIJO POR TRANSPORTE AL ÁREA DE TRABAJO DEL CONJUNTO DE PENETRÓMETRO (ESTÁTICO O DINÁMICO), EQUIPO DE PLACA DE CARGA, PRESI (21/02/2011)
Precio: 331.15
ABONO FIJO POR TRANSPORTE AL ÁREA DE TRABAJO DEL CONJUNTO DE PENETRÓMETRO (ESTÁTICO O DINÁMICO), EQUIPO DE PLACA DE CARGA, PRESIÓMETRO, DILATÓMETRO, PIEZÓMETRO, SÍSMICOS, ELÉCTRICOS, ELECTROMAGNÉTICOS, DIAGRAFÍAS, GEORRÁDAR, VANE-TEST, O CUALQUIER OTRO EQUIPO ANÁLOGO.

| Código | Ud | Descripción | Rendimiento | Precio | Importe |
|---|---|---|---|---|---|
| MT14050005 | ud | Abono fijo por transporte al área de trabajo del conjunto de penetrómetro (estático o dinámico), equipo de placa de carga, presiómetro, dilatómetro, piezométro, sísmicos, eléctricos, electromagnéticos, diagrafías, georrádar, vane-test, o cualquier otro equipo análogo (material; 21/02/2011) | 1.0000 | 331.15 | 331.15 |
|  |  | Total |  |  | 331.15 |

**306.0050** ud TRASLADO ENTRE PUNTOS A RECONOCER DE PENETRÓMETRO (ESTÁTICO O DINÁMICO), EQUIPO DE PLACA DE CARGA, PRESIÓMETRO, DILATÓMETRO, PIE (21/02/2011)
Precio: 18.87
TRASLADO ENTRE PUNTOS A RECONOCER DE PENETRÓMETRO (ESTÁTICO O DINÁMICO), EQUIPO DE PLACA DE CARGA, PRESIÓMETRO, DILATÓMETRO, PIEZÓMETRO, SÍSMICOS, ELÉCTRICOS, ELECTROMAGNÉTICOS, DIAGRAFÍAS, GEORRÁDAR, VANE-TEST, ETC.

| Código | Ud | Descripción | Rendimiento | Precio | Importe |
|---|---|---|---|---|---|
| MT14050015 | ud | Traslado entre puntos a reconocer de penetrómetro (estático o dinámico), equipo de placa de carga, presiómetro, dilatómetro, piezómetro, sísmicos, eléctricos, electromagnéticos, diagrafías, georrádar, vane-test, etc (material; 21/02/2011) | 1.0000 | 18.87 | 18.87 |
|  |  | Total |  |  | 18.87 |

#### 04.03.03 SONDEOS (06/07/2010)

**306.0060** m PERFORACIÓN A ROTACIÓN EN RELLENOS O SUELOS Ø < 120 mm CON EXTRACCIÓN CONTINUA DE TESTIGO (21/02/2011)
Precio: 51.89
PERFORACIÓN A ROTACIÓN EN RELLENOS O SUELOS, CON DIÁMETROS COMERCIALES Ø < 120 mm CON EXTRACCIÓN CONTINUA DE TESTIGO i/ SUMINISTRO DE AGUA Y TESTIFICACIÓN IN SITU POR TÉCNICO COMPETENTE.

| Código | Ud | Descripción | Rendimiento | Precio | Importe |
|---|---|---|---|---|---|
| MT14040020 | m | Perforación a rotación en rellenos o suelos, Ø < 120 mm con extracción continua de testigo (material; 21/02/2011) | 1.0000 | 51.89 | 51.89 |
|  |  | Total |  |  | 51.89 |

**306.0070** m PERFORACIÓN A ROTACIÓN O ROTOPERCUSIÓN EN GRAVAS-BOLOS, Ø < 120 mm (21/02/2011)
Precio: 94.34
PERFORACIÓN A ROTACIÓN O ROTOPERCUSIÓN EN GRAVAS-BOLOS, CON DIÁMETROS COMERCIALES Ø < 120 mm i/ SUMINISTRO DE AGUA Y TESTIFICACIÓN "IN SITU" POR TÉCNICO COMPETENTE.

| Código | Ud | Descripción | Rendimiento | Precio | Importe |
|---|---|---|---|---|---|
| MT14040035 | m | Perforación a rotación o rotopercusión en gravas-bolos, Ø < 120 mm (material; 21/02/2011) | 1.0000 | 94.34 | 94.34 |
|  |  | Total |  |  | 94.34 |

**306.0080** m PERFORACIÓN A ROTACIÓN EN ROCAS RESISTENCIA COMPRESIÓN SIMPLE <= 100 MPA, Ø < 120 mm CON EXTRACCIÓN CONTINUA DE TESTIGO (21/02/2011)
Precio: 67.92
PERFORACIÓN A ROTACIÓN EN ROCAS DE RESISTENCIA A COMPRESIÓN SIMPLE <= 100 MPa, CON DIÁMETROS COMERCIALES Ø < 120 mm CON EXTRACCIÓN CONTINUA DE TESTIGO i/ SUMINISTRO DE AGUA Y TESTIFICACIÓN IN SITU POR TÉCNICO COMPETENTE.

| Código | Ud | Descripción | Rendimiento | Precio | Importe |
|---|---|---|---|---|---|
| MT14040025 | m | Perforación a rotación en rocas resistencia compresión simple <= 100 mpa, Ø < 120 mm con extracción continua de testigo (material; 21/02/2011) | 1.0000 | 67.92 | 67.92 |
|  |  | Total |  |  | 67.92 |

**306.0090** m PERFORACIÓN A ROTACIÓN EN ROCAS RESISTENCIA COMPRESIÓN SIMPLE > 100 MPA, Ø < 120 mm CON EXTRACCIÓN CONTINUA DE TESTIGO (21/02/2011)
Precio: 84.91
PERFORACIÓN A ROTACIÓN EN ROCAS DE RESISTENCIA A COMPRESIÓN SIMPLE > 100 MPa, CON DIÁMETROS COMERCIALES Ø < 120 mm CON EXTRACCIÓN CONTINUA DE TESTIGO i/ SUMINISTRO DE AGUA Y TESTIFICACIÓN IN SITU POR TÉCNICO COMPETENTE.

| Código | Ud | Descripción | Rendimiento | Precio | Importe |
|---|---|---|---|---|---|
| MT14040030 | m | Perforación a rotación en rocas resistencia compresión simple > 100 mpa, Ø < 120 mm con extracción continua de testigo (material; 21/02/2011) | 1.0000 | 84.91 | 84.91 |
|  |  | Total |  |  | 84.91 |

**306.0100** m PERFORACIÓN A DESTROZA EN CUALQUIER TIPO DE TERRENO Y A CUALQUIER PROFUNDIDAD, CON DIÁMETRO DE HASTA 200 mm (21/02/2011)
Precio: 39.62
PERFORACIÓN A DESTROZA EN CUALQUIER TIPO DE TERRENO Y A CUALQUIER PROFUNDIDAD, CON DIÁMETRO DE HASTA 200 mm i/ SUMINISTRO DE AGUA.

| Código | Ud | Descripción | Rendimiento | Precio | Importe |
|---|---|---|---|---|---|
| MT14040015 | m | Perforación a destroza en cualquier tipo de terreno y a cualquier profundidad, con diámetro de hasta 200 mm i/ suministro de agua (material; 21/02/2011) | 1.0000 | 39.62 | 39.62 |
|  |  | Total |  |  | 39.62 |

**306.0110** m RECARGO POR PERFORACIÓN CON EXTRACCIÓN CONTINUA DE TESTIGO EN CUALQUIER TIPO DE TERRENO, ENTRE LOS 25 Y 50 m DE PROFUNDIDAD (21/02/2011)
Precio: 10.38
RECARGO POR PERFORACIÓN CON EXTRACCIÓN CONTINUA DE TESTIGO EN CUALQUIER TIPO DE TERRENO, ENTRE LOS 25 Y 50 m DE PROFUNDIDAD, EXCEPTO PERFORACIÓN A DESTROZA.

| Código | Ud | Descripción | Rendimiento | Precio | Importe |
|---|---|---|---|---|---|
| MT14040050 | m | Recargo por perforación con extracción continua de testigo en cualquier tipo de terreno, entre los 25 y 50 m de profundidad, excepto perforación a destroza (material; 21/02/2011) | 1.0000 | 10.38 | 10.38 |
|  |  | Total |  |  | 10.38 |

**306.0120** m RECARGO POR PERFORACIÓN CON EXTRACCIÓN CONTINUA DE TESTIGO EN CUALQUIER TIPO DE TERRENO, A PARTIR DE 50 m DE PROFUNDIDAD (21/02/2011)
Precio: 22.64
RECARGO POR PERFORACIÓN CON EXTRACCIÓN CONTINUA DE TESTIGO EN CUALQUIER TIPO DE TERRENO, A PARTIR DE 50 m DE PROFUNDIDAD, EXCEPTO PERFORACIÓN A DESTROZA.

| Código | Ud | Descripción | Rendimiento | Precio | Importe |
|---|---|---|---|---|---|
| MT14040045 | m | Recargo por perforación con extracción continua de testigo en cualquier tipo de terreno, a partir de 50 m de profundidad, excepto perforación a destroza (material; 21/02/2011) | 1.0000 | 22.64 | 22.64 |
|  |  | Total |  |  | 22.64 |

**306.0130** m RECARGO ADICIONAL POR PERFORACIÓN CON DIÁMETRO Ø > 120 mm (06/07/2010)
Precio: 16.04
RECARGO ADICIONAL POR PERFORACIÓN CON DIÁMETRO Ø > 120 mm, EXCEPTO PERFORACIÓN A DESTROZA.

| Código | Ud | Descripción | Rendimiento | Precio | Importe |
|---|---|---|---|---|---|
| MT14030001 | m | Recargo adicional por perforación con diámetro f > 120 mm (material; 06/07/2010) | 1.0000 | 16.04 | 16.04 |
|  |  | Total |  |  | 16.04 |

**306.0140** m RECARGO POR PERFORACIÓN INCLINADA (B > 30º) O ASCENDENTE EN CUALQUIER TIPO DE TERRENO Y A CUALQUIER PROFUNDIDAD (21/02/2011)
Precio: 33.02
RECARGO POR PERFORACIÓN INCLINADA (B > 30º) O ASCENDENTE EN CUALQUIER TIPO DE TERRENO Y A CUALQUIER PROFUNDIDAD, EXCEPTO PERFORACIÓN A DESTROZA.

| Código | Ud | Descripción | Rendimiento | Precio | Importe |
|---|---|---|---|---|---|
| MT14040055 | m | Recargo por perforación inclinada (b > 30º) o ascendente en cualquier tipo de terreno y a cualquier profundidad, excepto perforación a destroza (material; 21/02/2011) | 1.0000 | 33.02 | 33.02 |
|  |  | Total |  |  | 33.02 |

**306.0150** ud TOMA DE MUESTRA INALTERADA CON TOMAMUESTRAS DE TIPO ABIERTO, A CUALQUIER PROFUNDIDAD (21/02/2011)
Precio: 28.3

| Código | Ud | Descripción | Rendimiento | Precio | Importe |
|---|---|---|---|---|---|
| MT14010490 | ud | Toma de muestra inalterada con tomamuestras de tipo abierto, a cualquier profundidad (material; 21/02/2011) | 1.0000 | 28.3 | 28.30 |
|  |  | Total |  |  | 28.3 |

**306.0160** ud TOMA DE MUESTRA INALTERADA CON TOMAMUESTRAS DE TIPO PISTÓN O SHELBY i/ CAMISA, A CUALQUIER PROFUNDIDAD (21/02/2011)
Precio: 61.32
TOMA DE MUESTRA INALTERADA CON TOMAMUESTRAS DE TIPO PISTÓN O SHELBY, i/ CAMISA, A CUALQUIER PROFUNDIDAD.

| Código | Ud | Descripción | Rendimiento | Precio | Importe |
|---|---|---|---|---|---|
| MT14010495 | ud | Toma de muestra inalterada con tomamuestras de tipo pistón o shelby i/ camisa, a cualquier profundidad (material; 21/02/2011) | 1.0000 | 61.32 | 61.32 |
|  |  | Total |  |  | 61.32 |

**306.0170** ud TESTIGO PARAFINADO DE LONGITUD L > 35 cm DE Y Ø > 70 mm A CUALQUIER PROFUNDIDAD (21/02/2011)
Precio: 14.15
TESTIGO PARAFINADO DE LONGITUD L > 35 cm DE Y Ø > 70 mm, A CUALQUIER PROFUNDIDAD.

| Código | Ud | Descripción | Rendimiento | Precio | Importe |
|---|---|---|---|---|---|
| MT14010485 | ud | Testigo parafinado de longitud l > 35 cm de y Ø > 70 mm a cualquier profundidad (material; 21/02/2011) | 1.0000 | 14.15 | 14.15 |
|  |  | Total |  |  | 14.15 |

**306.0180** m TUBO RANURADO DE PVC, DE DIÁMETRO Ø > 60 mm COLOCADO EN EL INTERIOR DE SONDEO (21/02/2011)
Precio: 7.9
TUBO RANURADO DE PVC, DE DIÁMETRO Ø > 60 mm, COLOCADO EN EL INTERIOR DE SONDEO.

| Código | Ud | Descripción | Rendimiento | Precio | Importe |
|---|---|---|---|---|---|
| MT10010240 | m | Tubo ranurado de pvc, de diámetro Ø > 60 mm colocado en el interior de sondeo (material; 21/02/2011) | 1.0000 | 7.9 | 7.90 |
|  |  | Total |  |  | 7.9 |

**306.0190** ud EMBOCADURA Y TAPADO DE SONDEO i/ ARQUETA IDENTIFICADA CON LA DENOMINACIÓN DEL PUNTO (21/02/2011)
Precio: 45.28
EMBOCADURA Y TAPADO DE SONDEO i/ ARQUETA IDENTIFICADA CON LA DENOMINACIÓN DEL PUNTO, TOTALMENTE TERMINADA.

| Código | Ud | Descripción | Rendimiento | Precio | Importe |
|---|---|---|---|---|---|
| MT14010445 | ud | Embocadura y tapado de sondeo i/ arqueta identificada con la denominación del punto, totalmente terminada (material; 21/02/2011) | 1.0000 | 45.28 | 45.28 |
|  |  | Total |  |  | 45.28 |

**306.0200** ud TOMA DE MUESTRAS DE LAS AGUAS, EN SONDEO, DESTINADAS AL ANÁLISIS QUÍMICO (21/02/2011)
Precio: 18.77

| Código | Ud | Descripción | Rendimiento | Precio | Importe |
|---|---|---|---|---|---|
| MT14010500 | ud | Toma de muestras de las aguas, en sondeo, destinadas al análisis químico (material; 21/02/2011) | 1.0000 | 18.77 | 18.77 |
|  |  | Total |  |  | 18.77 |

**306.0210** ud CAJA PORTATESTIGOS DE CARTÓN PARAFINADO (21/02/2011)
Precio: 9.34
CAJA PORTATESTIGOS DE CARTÓN PARAFINADO i/ TRANSPORTE A ALMACÉN DESIGNADO, ROTULACIÓN Y FOTOGRAFÍA EN COLOR.

| Código | Ud | Descripción | Rendimiento | Precio | Importe |
|---|---|---|---|---|---|
| MT14010390 | ud | Caja portatestigos de cartón parafinado i/ transporte a almacén designado, rotulación y fotografía en color (material; 21/02/2011) | 1.0000 | 9.34 | 9.34 |
|  |  | Total |  |  | 9.34 |

**306.0220** ud CAJA PORTATESTIGOS DE MADERA (21/02/2011)
Precio: 28.02
CAJA PORTATESTIGOS DE MADERA i/ TRANSPORTE A ALMACÉN DESIGNADO, ROTULACIÓN Y FOTOGRAFÍA EN COLOR.

| Código | Ud | Descripción | Rendimiento | Precio | Importe |
|---|---|---|---|---|---|
| MT14010395 | ud | Caja portatestigos de madera i/ transporte a almacén designado, rotulación y fotografía en color (material; 21/02/2011) | 1.0000 | 28.02 | 28.02 |
|  |  | Total |  |  | 28.02 |

#### 04.03.04 INSTRUMENTACIÓN DE SONDEOS (21/02/2011)

**306.0230** m TUBERÍA INCLINOMÉTRICA DE ALUMINIO Ø >= 75 mm (21/02/2011)
Precio: 31.13
TUBERÍA INCLINOMÉTRICA DE ALUMINIO Ø >= 75 mm i/ LA PARTE PROPORCIONAL DE TAPÓN DE FONDO Y TAPA CON CANDADO.

| Código | Ud | Descripción | Rendimiento | Precio | Importe |
|---|---|---|---|---|---|
| MT15010005 | m | Tubería inclinométrica de aluminio Ø > 75 mm (material; 21/02/2011) | 1.0000 | 31.13 | 31.13 |
|  |  | Total |  |  | 31.13 |

**306.0240** m TUBERÍA INCLINOMÉTRICA DE PVC Ø >= 75 mm (21/02/2011)
Precio: 23.58
TUBERÍA INCLINOMÉTRICA DE PVC Ø >= 75 mm i/ LA PARTE PROPORCIONAL DE TAPÓN DE FONDO Y TAPA CON CANDADO.

| Código | Ud | Descripción | Rendimiento | Precio | Importe |
|---|---|---|---|---|---|
| MT15010010 | m | Tubería inclinométrica de pvc Ø > 75 mm (material; 21/02/2011) | 1.0000 | 23.58 | 23.58 |
|  |  | Total |  |  | 23.58 |

**306.0250** ud INSTALACIÓN DE TUBERÍA INCLINOMÉTRICA EN SONDEO (21/02/2011)
Precio: 566.04
INSTALACIÓN DE TUBERÍA INCLINOMÉTRICA EN SONDEO i/ LOS TRABAJOS DE SELLADO DE UNIONES, INYECCIÓN DE LECHADA Y MOJÓN EN EMBOCADURA.

| Código | Ud | Descripción | Rendimiento | Precio | Importe |
|---|---|---|---|---|---|
| MT14010460 | ud | Instalación de tubería inclinométrica en sondeo i/ los trabajos de sellado de uniones, inyección de lechada y mojón en embocadura (material; 21/02/2011) | 1.0000 | 566.04 | 566.04 |
|  |  | Total |  |  | 566.04 |

**306.0260** ud LECTURA DE INCLINÓMETRO EN SONDEOS (21/02/2011)
Precio: 471.7
LECTURA DE INCLINÓMETRO EN SONDEOS i/ P.P. DE INFORME E INTERPRETACIÓN.

| Código | Ud | Descripción | Rendimiento | Precio | Importe |
|---|---|---|---|---|---|
| MT14010410 | ud | Lectura de inclinómetro en sondeos i/ p.p. De informe e interpretación (material; 21/02/2011) | 1.0000 | 471.7 | 471.70 |
|  |  | Total |  |  | 471.7 |

**306.0270** ud LECTURA DE NIVEL PIEZOMÉTRICO EN SONDEO, A CUALQUIER PROFUNDIDAD (21/02/2011)
Precio: 37.74
LECTURA DE NIVEL PIEZOMÉTRICO EN SONDEO, A CUALQUIER PROFUNDIDAD i/ P.P. DE INFORME E INTERPRETACIÓN.

| Código | Ud | Descripción | Rendimiento | Precio | Importe |
|---|---|---|---|---|---|
| MT14010415 | ud | Lectura de nivel piezométrico en sondeo, a cualquier profundidad i/ p.p. De informe e interpretación (material; 21/02/2011) | 1.0000 | 37.74 | 37.74 |
|  |  | Total |  |  | 37.74 |

#### 04.03.05 PENETRACIONES DINÁMICAS (21/02/2011)

**306.0280** ud ENSAYO DE PENETRACIÓN ESTÁNDAR SPT (21/02/2011)
Precio: 30.55
ENSAYO DE PENETRACIÓN ESTÁNDAR SPT, A CUALQUIER PROFUNDIDAD Y EN CUALQUIER TIPO DE TERRENO, SEGÚN UNE EN ISO 22476-3.

| Código | Ud | Descripción | Rendimiento | Precio | Importe |
|---|---|---|---|---|---|
| MT14010300 | ud | Ensayo de penetración estándar SPT, a cualquier profundidad y en cualquier tipo de terreno, según UNE-EN ISO 22476-3 (material; 21/02/2011) | 1.0000 | 30.55 | 30.55 |
|  |  | Total |  |  | 30.55 |

**306.0290** m PENETRACIÓN DINÁMICA TIPO DPL, DPM, DPH Y DPSH, Y ENSAYO BORRO (21/02/2011)
Precio: 20.75
PENETRACIÓN DINÁMICA TIPO DPL, DPM, DPH Y DPSH, SEGÚN UNE EN ISO 22476-2, Y ENSAYO BORRO, SEGÚN UNE 103809, A CUALQUIER PROFUNDIDAD.

| Código | Ud | Descripción | Rendimiento | Precio | Importe |
|---|---|---|---|---|---|
| MT14040001 | m | Penetración dinámica tipo dpl, dpm, dph y dpsh, y ensayo borro (material; 21/02/2011) | 1.0000 | 20.75 | 20.75 |
|  |  | Total |  |  | 20.75 |

#### 04.03.06 PENETRACIONES ESTÁTICAS (21/02/2011)

**306.0300** m PENETRACIÓN ESTÁTICA TIPO CPTU (PIEZOCONO) (21/02/2011)
Precio: 122.64
PENETRACIÓN ESTÁTICA TIPO CPTU (PIEZOCONO), CON MEDIDA Y REGISTRO CONTINUO DE RESISTENCIA EN PUNTA, FUSTE Y PRESIÓN INTERSTICIAL i/ P.P. DE ENSAYOS DE DISIPACIÓN. A CUALQUIER PROFUNDIDAD, INCLUSO P.P. DE INTERPRETACIÓN DE RESULTADOS Y PRESENTACIÓN DE INFORME.

| Código | Ud | Descripción | Rendimiento | Precio | Importe |
|---|---|---|---|---|---|
| MT14040005 | m | Penetración estática tipo CPTU (piezocono), con medida y registro continuo de resistencia en punta, fuste y presión intersticial i/ p.p. De ensayos de disipación. A cualquier profundidad, incluso p.p. De interpretación de resultados y presentación de informe (material; 21/02/2011) | 1.0000 | 122.64 | 122.64 |
|  |  | Total |  |  | 122.64 |

**306.0310** m PENETRACIÓN ESTÁTICA, EXCEPTO TIPO CPTU (PIEZOCONO) (21/02/2011)
Precio: 33.02
PENETRACIÓN ESTÁTICA, EXCEPTO TIPO CPTU (PIEZOCONO). A CUALQUIER PROFUNDIDAD i/ P.P. DE INTERPRETACIÓN DE RESULTADOS Y PRESENTACIÓN DE INFORME.

| Código | Ud | Descripción | Rendimiento | Precio | Importe |
|---|---|---|---|---|---|
| MT14040010 | m | Penetración estática, excepto tipo CPTU (piezocono). a cualquier profundidad i/ p.p. De interpretación de resultados y presentación de informe (material; 21/02/2011) | 1.0000 | 33.02 | 33.02 |
|  |  | Total |  |  | 33.02 |

#### 04.03.07 CALICATAS Y TOMAS DE MUESTRAS IN SITU (21/02/2011)

**306.0320** ud CALICATA MANUAL O MECÁNICA (21/02/2011)
Precio: 117.92
CALICATA MANUAL O MECÁNICA, INCLUSO FOTOGRAFÍAS EN COLOR Y REPOSICIÓN, i/ TESTIFICACIÓN "IN SITU" A CARGO DE TÉCNICO EXPERTO.

| Código | Ud | Descripción | Rendimiento | Precio | Importe |
|---|---|---|---|---|---|
| MT14060005 | ud | Calicata manual o mecánica i/ fotografías en color y reposición, i/ testificación "in situ" a cargo de técnico experto (material; 21/02/2011) | 1.0000 | 117.92 | 117.92 |
|  |  | Total |  |  | 117.92 |

**306.0330** ud TOMA DE MUESTRA EN SACO, DE MENOS DE 30 kg (21/02/2011)
Precio: 8.49
TOMA DE MUESTRA EN SACO EN CALICATA, CANTERA O ZONA CANTERABLE, ACOPIO U OTROS PUNTOS, DE MENOS DE 30 kg.

| Código | Ud | Descripción | Rendimiento | Precio | Importe |
|---|---|---|---|---|---|
| MT14060015 | ud | Toma de muestra en saco, de menos de 30 kg (material; 21/02/2011) | 1.0000 | 8.49 | 8.49 |
|  |  | Total |  |  | 8.49 |

**306.0340** ud TOMA DE MUESTRA EN SACO, DE MÁS DE 30 kg (21/02/2011)
Precio: 18.87
TOMA DE MUESTRA EN SACO EN CALICATA, CANTERA O ZONA CANTERABLE, ACOPIO U OTROS PUNTOS, DE MÁS DE 30 kg.

| Código | Ud | Descripción | Rendimiento | Precio | Importe |
|---|---|---|---|---|---|
| MT14060010 | ud | Toma de muestra en saco, de más de 30 kg (material; 21/02/2011) | 1.0000 | 18.87 | 18.87 |
|  |  | Total |  |  | 18.87 |

**306.0350** ud TOMA DE MUESTRAS EN BLOQUE EN CUALQUIER TIPO DE TERRENO, EXCEPTO ROCA (21/02/2011)
Precio: 36.06

| Código | Ud | Descripción | Rendimiento | Precio | Importe |
|---|---|---|---|---|---|
| MT14060020 | ud | Toma de muestras en bloque en cualquier tipo de terreno, excepto roca (material; 21/02/2011) | 1.0000 | 36.06 | 36.06 |
|  |  | Total |  |  | 36.06 |

**306.0360** ud TOMA DE TESTIGOS EN ROCA "IN SITU" CON MÁQUINA SACATESTIGOS O TALLADO DE BLOQUE (21/02/2011)
Precio: 150.56

| Código | Ud | Descripción | Rendimiento | Precio | Importe |
|---|---|---|---|---|---|
| MT14060025 | ud | Toma de testigos en roca "in situ" con máquina sacatestigos o tallado de bloque (material; 21/02/2011) | 1.0000 | 150.56 | 150.56 |
|  |  | Total |  |  | 150.56 |

#### 04.03.08 DETERMINACIONES DE HUMEDAD Y DENSIDAD "IN SITU" (21/02/2011)

**306.0370** ud COMPROBACIÓN DE LA HUMEDAD NATURAL "IN SITU" (21/02/2011)
Precio: 7.55

| Código | Ud | Descripción | Rendimiento | Precio | Importe |
|---|---|---|---|---|---|
| MT14010030 | ud | Comprobación de la humedad natural "in situ" (material; 21/02/2011) | 1.0000 | 7.55 | 7.55 |
|  |  | Total |  |  | 7.55 |

**306.0380** ud DETERMINACIÓN "IN SITU" DE LA DENSIDAD DE UN SUELO POR EL MÉTODO DE LA ARENA (21/02/2011)
Precio: 47.17
DETERMINACIÓN "IN SITU" DE LA DENSIDAD DE UN SUELO POR EL MÉTODO DE LA ARENA, UNE 103503.

| Código | Ud | Descripción | Rendimiento | Precio | Importe |
|---|---|---|---|---|---|
| MT14010040 | ud | Determinación "in situ" de la densidad de un suelo por el método de la arena, UNE 103503 (material; 21/02/2011) | 1.0000 | 47.17 | 47.17 |
|  |  | Total |  |  | 47.17 |

**306.0390** ud DETERMINACIÓN DE LA DENSIDAD "IN SITU" DE UN SUELO POR ISÓTOPOS RADIOACTIVOS (21/02/2011)
Precio: 25.47

| Código | Ud | Descripción | Rendimiento | Precio | Importe |
|---|---|---|---|---|---|
| MT14010060 | ud | Determinación de la densidad "in situ" de un suelo por isótopos radioactivos (material; 21/02/2011) | 1.0000 | 25.47 | 25.47 |
|  |  | Total |  |  | 25.47 |

#### 04.03.09 DETERMINACIONES DE PERMEABILIDAD IN SITU (21/02/2011)

**306.0400** ud ENSAYO DE PERMEABILIDAD LEFRANC (21/02/2011)
Precio: 94.34
ENSAYO DE PERMEABILIDAD LEFRANC BAJO DIRECCIÓN "IN SITU" DE TÉCNICO EXPERTO E INTERPRETACIÓN.

| Código | Ud | Descripción | Rendimiento | Precio | Importe |
|---|---|---|---|---|---|
| MT14010310 | ud | Ensayo de permeabilidad Lefranc bajo dirección "in situ" de técnico experto e interpretación (material; 21/02/2011) | 1.0000 | 94.34 | 94.34 |
|  |  | Total |  |  | 94.34 |

**306.0410** ud ENSAYO DE PERMEABILIDAD LUGEON, HASTA 50 m DE PROFUNDIDAD (21/02/2011)
Precio: 141.51
ENSAYO DE PERMEABILIDAD LUGEON, HASTA 50 m DE PROFUNDIDAD, BAJO DIRECCIÓN "IN SITU" DE TÉCNICO EXPERTO E INTERPRETACIÓN.

| Código | Ud | Descripción | Rendimiento | Precio | Importe |
|---|---|---|---|---|---|
| MT14010320 | ud | Ensayo de permeabilidad Lugeon, hasta 50 m de profundidad, bajo dirección "in situ" de técnico experto e interpretación (material; 21/02/2011) | 1.0000 | 141.51 | 141.51 |
|  |  | Total |  |  | 141.51 |

**306.0420** ud ENSAYO DE PERMEABILIDAD LUGEON, A MÁS DE 50 m DE PROFUNDIDAD (21/02/2011)
Precio: 198.11
ENSAYO DE PERMEABILIDAD LUGEON, A MÁS DE 50 m DE PROFUNDIDAD, BAJO DIRECCIÓN "IN SITU" DE TÉCNICO EXPERTO E INTERPRETACIÓN.

| Código | Ud | Descripción | Rendimiento | Precio | Importe |
|---|---|---|---|---|---|
| MT14010315 | ud | Ensayo de permeabilidad Lugeon, a más de 50 m de profundidad, bajo dirección "in situ" de técnico experto e interpretación (material; 21/02/2011) | 1.0000 | 198.11 | 198.11 |
|  |  | Total |  |  | 198.11 |

#### 04.03.10 ENSAYOS PRESIOMÉTRICOS Y DILATOMÉTRICOS (21/02/2011)

**306.0430** ud ENSAYO PRESIOMÉTRICO, CON CICLO INTERMEDIO DE CARGA-DESCARGA (21/02/2011)
Precio: 306.6
ENSAYO PRESIOMÉTRICO, CON CICLO INTERMEDIO DE CARGA-DESCARGA, BAJO DIRECCIÓN "IN SITU" DE TÉCNICO EXPERTO i/ P.P. DE INFORME DE INTERPRETACIÓN.

| Código | Ud | Descripción | Rendimiento | Precio | Importe |
|---|---|---|---|---|---|
| MT14010360 | ud | Ensayo presiométrico, con ciclo intermedio de carga-descarga, bajo dirección "in situ" de técnico experto i/ p.p. De informe de interpretación (material; 21/02/2011) | 1.0000 | 306.6 | 306.60 |
|  |  | Total |  |  | 306.6 |

**306.0440** ud ENSAYO DILATOMÉTRICO (21/02/2011)
Precio: 221.7
ENSAYO DILATOMÉTRICO, BAJO DIRECCIÓN "IN SITU" DE TÉCNICO EXPERTO i/ P.P. DE INFORME DE INTERPRETACIÓN.

| Código | Ud | Descripción | Rendimiento | Precio | Importe |
|---|---|---|---|---|---|
| MT14010335 | ud | Ensayo dilatométrico, bajo dirección "in situ" de técnico experto i/ p.p. De informe de interpretación (material; 21/02/2011) | 1.0000 | 221.7 | 221.70 |
|  |  | Total |  |  | 221.7 |

#### 04.03.11 ENSAYOS DE CARGA CON PLACA Y OTROS ENSAYOS DE CAMPO (21/02/2011)

**306.0450** ud ENSAYOS DE CARGA DE TERRENOS CON PLACA CIRCULAR, DE SUPERFICIE SUPERIOR A 700 cm² (21/02/2011)
Precio: 485.85
ENSAYOS DE CARGA DE TERRENOS CON PLACA CIRCULAR, DE SUPERFICIE SUPERIOR A 700 cm², CON O SIN ALARGADERAS i/ MEDIOS DE REACCIÓN E INFORME BAJO DIRECCIÓN "IN SITU" DE TÉCNICO EXPERTO, UNE 103808.

| Código | Ud | Descripción | Rendimiento | Precio | Importe |
|---|---|---|---|---|---|
| MT14010385 | ud | Ensayos de carga de terrenos con placa circular, de superficie superior a 700 cm², con o sin alargaderas i/ medios de reacción e informe bajo dirección "in situ" de técnico experto, une 103808 (material; 21/02/2011) | 1.0000 | 485.85 | 485.85 |
|  |  | Total |  |  | 485.85 |

**306.0460** ud ENSAYO DE HUELLA EN TERRENOS (21/02/2011)
Precio: 94.34
ENSAYO DE HUELLA EN TERRENOS, UNE 103407.

| Código | Ud | Descripción | Rendimiento | Precio | Importe |
|---|---|---|---|---|---|
| MT14010290 | ud | Ensayo de huella en terrenos, UNE 103407 (material; 21/02/2011) | 1.0000 | 94.34 | 94.34 |
|  |  | Total |  |  | 94.34 |

**306.0470** ud ENSAYO DE MOLINETE (VANE-TEST), CON DETERMINACIÓN DE RESISTENCIA AL CORTE (21/02/2011)
Precio: 212.26

| Código | Ud | Descripción | Rendimiento | Precio | Importe |
|---|---|---|---|---|---|
| MT14010295 | ud | Ensayo de molinete (Vane-test), con determinación de resistencia al corte (material; 21/02/2011) | 1.0000 | 212.26 | 212.26 |
|  |  | Total |  |  | 212.26 |

#### 04.03.12 PROSPECCIONES GEOFÍSICAS (21/02/2011)

**306.0480** m PERFIL SÍSMICO DE REFRACCIÓN (21/02/2011)
Precio: 3.77
PERFIL SÍSMICO DE REFRACCIÓN, CON AL MENOS 5 PUNTOS DE TIRO, CON IMPLANTACIÓN DE AL MENOS 12 GEÓFONOS EQUIESPACIADOS i/ DIRECCIÓN POR TÉCNICO EXPERTO, OPERARIO AUXILIAR Y P.P. DE INFORME E INTERPRETACIÓN.

| Código | Ud | Descripción | Rendimiento | Precio | Importe |
|---|---|---|---|---|---|
| MT14040040 | m | Perfil sísmico de refracción, con al menos 5 puntos de tiro, con implantación de al menos 12 geófonos equiespaciados i/ dirección por técnico experto, operario auxiliar y p.p. De informe e interpretación (material; 21/02/2011) | 1.0000 | 3.77 | 3.77 |
|  |  | Total |  |  | 3.77 |

**306.0490** m TESTIFICACIÓN SÍSMICA EN SONDEO (UP-HOLE O DOWN-HOLE) (21/02/2011)
Precio: 14.15
TESTIFICACIÓN SÍSMICA EN SONDEO (UP-HOLE O DOWN-HOLE) DIRIGIDO POR TÉCNICO COMPETENTE i/ P.P. DE INFORME E INTERPRETACIÓN.

| Código | Ud | Descripción | Rendimiento | Precio | Importe |
|---|---|---|---|---|---|
| MT14010475 | m | Testificación sísmica en sondeo (up-hole o down-hole) dirigido por técnico competente i/ p.p. De informe e interpretación (material; 21/02/2011) | 1.0000 | 14.15 | 14.15 |
|  |  | Total |  |  | 14.15 |

**306.0500** m TESTIFICACIÓN SÍSMICA EN SONDEO (CROSS-HOLE) (21/02/2011)
Precio: 18.87
TESTIFICACIÓN SÍSMICA EN SONDEO (CROSS-HOLE) DIRIGIDO POR TÉCNICO COMPETENTE, i/ P.P. DE INFORME E INTERPRETACIÓN.

| Código | Ud | Descripción | Rendimiento | Precio | Importe |
|---|---|---|---|---|---|
| MT14010480 | m | Testificación sísmica en sondeo (cross-hole) dirigido por técnico competente, i/ p.p. De informe e interpretación (material; 21/02/2011) | 1.0000 | 18.87 | 18.87 |
|  |  | Total |  |  | 18.87 |

**306.0510** ud SONDEO ELÉCTRICO VERTICAL DE HASTA 400 m DE APERTURA DE ALAS (21/02/2011)
Precio: 136.79
SONDEO ELÉCTRICO VERTICAL DE HASTA 400 m DE APERTURA DE ALAS, DIRIGIDO POR TÉCNICO COMPETENTE i/ P.P. DE INFORME E INTERPRETACIÓN, UNE 22613.

| Código | Ud | Descripción | Rendimiento | Precio | Importe |
|---|---|---|---|---|---|
| MT14010505 | ud | Sondeo eléctrico vertical (s.e.v.) de hasta 400 m de apertura de alas, dirigido por técnico competente i/ p.p. De informe e interpretación, une 22613 (material; 21/02/2011) | 1.0000 | 136.79 | 136.79 |
|  |  | Total |  |  | 136.79 |

**306.0520** m CALICATA ELÉCTRICA A TRES PROFUNDIDADES (21/02/2011)
Precio: 3.77

| Código | Ud | Descripción | Rendimiento | Precio | Importe |
|---|---|---|---|---|---|
| MT14060001 | m | Calicata eléctrica a tres profundidades (material; 21/02/2011) | 1.0000 | 3.77 | 3.77 |
|  |  | Total |  |  | 3.77 |

**306.0530** m REGISTRO CON GEORRÁDAR (21/02/2011)
Precio: 2.17
REGISTRO CON GEORRÁDAR DIRIGIDO POR TÉCNICO COMPETENTE i/ P.P. DE INFORME E INTERPRETACIÓN.

| Código | Ud | Descripción | Rendimiento | Precio | Importe |
|---|---|---|---|---|---|
| MT14010470 | m | Registro con georrádar dirigido por técnico competente i/ p.p. De informe e interpretación (material; 21/02/2011) | 1.0000 | 2.17 | 2.17 |
|  |  | Total |  |  | 2.17 |

#### 04.03.13 ENSAYOS DE LABORATORIO EN SUELOS: IDENTIFICACIÓN Y CLASIFICACIÓN (21/02/2011)

**306.0540** ud APERTURA Y PREPARACIÓN DE MUESTRAS DE SUELOS (UNA MUESTRA PARA VARIOS ENSAYOS) (21/02/2011)
Precio: 5.66
APERTURA Y PREPARACIÓN DE MUESTRAS DE SUELOS, CUANDO UNA MISMA MUESTRA (NORMALMENTE INALTERADA) DEBA SERVIR PARA LA REALIZACIÓN DE MÁS DE UN ENSAYO. APLICABLE UNA SOLA VEZ POR MUESTRA.

| Código | Ud | Descripción | Rendimiento | Precio | Importe |
|---|---|---|---|---|---|
| MT14010025 | ud | Apertura y preparación de muestras de suelos (una muestra para varios ensayos) (material; 21/02/2011) | 1.0000 | 5.66 | 5.66 |
|  |  | Total |  |  | 5.66 |

**306.0550** ud APERTURA Y PREPARACIÓN DE MUESTRAS DE ROCA (UNA MUESTRA PARA VARIOS ENSAYOS) (21/02/2011)
Precio: 6.6
APERTURA Y PREPARACIÓN DE MUESTRAS DE ROCA, CUANDO UNA MISMA MUESTRA DEBA SERVIR PARA LA REALIZACIÓN DE MÁS DE UN ENSAYO. APLICABLE UNA SOLA VEZ POR MUESTRA.

| Código | Ud | Descripción | Rendimiento | Precio | Importe |
|---|---|---|---|---|---|
| MT14010020 | ud | Apertura y preparación de muestras de roca (una muestra para varios ensayos) (material; 21/02/2011) | 1.0000 | 6.6 | 6.60 |
|  |  | Total |  |  | 6.6 |

**306.0560** ud ANÁLISIS GRANULOMÉTRICO DE SUELOS POR TAMIZADO (21/02/2011)
Precio: 39.02
ANÁLISIS GRANULOMÉTRICO DE SUELOS POR TAMIZADO, UNE 103101.

| Código | Ud | Descripción | Rendimiento | Precio | Importe |
|---|---|---|---|---|---|
| MT14010010 | ud | Análisis granulométrico de suelos por tamizado, UNE 103101 (material; 21/02/2011) | 1.0000 | 39.02 | 39.02 |
|  |  | Total |  |  | 39.02 |

**306.0570** ud ANÁLISIS GRANULOMÉTRICO DE SUELOS FINOS POR SEDIMENTACIÓN (21/02/2011)
Precio: 61.32
ANÁLISIS GRANULOMÉTRICO DE SUELOS FINOS POR SEDIMENTACIÓN, UNE 103102.

| Código | Ud | Descripción | Rendimiento | Precio | Importe |
|---|---|---|---|---|---|
| MT14010005 | ud | Análisis granulométrico de suelos finos por sedimentación, UNE 103102 (material; 21/02/2011) | 1.0000 | 61.32 | 61.32 |
|  |  | Total |  |  | 61.32 |

**306.0580** ud DETERMINACIÓN DE LOS LÍMITES LÍQUIDO Y PLÁSTICO DE UN SUELO (LÍMITES DE ATTERBERG) (21/02/2011)
Precio: 37.78
DETERMINACIÓN DE LOS LÍMITES LÍQUIDO Y PLÁSTICO DE UN SUELO (LÍMITES DE ATTERBERG), UNE 103103 Y UNE 103104.

| Código | Ud | Descripción | Rendimiento | Precio | Importe |
|---|---|---|---|---|---|
| MT14010155 | ud | Determinación de los límites líquido y plástico de un suelo (límites de Atterberg), UNE 103103 y UNE 103104 (material; 21/02/2011) | 1.0000 | 37.78 | 37.78 |
|  |  | Total |  |  | 37.78 |

**306.0590** ud COMPROBACIÓN DE LA NO PLASTICIDAD (21/02/2011)
Precio: 14.15

| Código | Ud | Descripción | Rendimiento | Precio | Importe |
|---|---|---|---|---|---|
| MT14010035 | ud | Comprobación de la no plasticidad (material; 21/02/2011) | 1.0000 | 14.15 | 14.15 |
|  |  | Total |  |  | 14.15 |

**306.0600** ud DETERMINACIÓN DE LAS CARACTERÍSTICAS DE RETRACCIÓN DE UN SUELO (21/02/2011)
Precio: 27.32
DETERMINACIÓN DE LAS CARACTERÍSTICAS DE RETRACCIÓN DE UN SUELO, UNE 103108.

| Código | Ud | Descripción | Rendimiento | Precio | Importe |
|---|---|---|---|---|---|
| MT14010150 | ud | Determinación de las características de retracción de un suelo, UNE 103108 (material; 21/02/2011) | 1.0000 | 27.32 | 27.32 |
|  |  | Total |  |  | 27.32 |

**306.0610** ud DETERMINACIÓN DE LA HUMEDAD DE UN SUELO MEDIANTE SECADO EN ESTUFA (21/02/2011)
Precio: 6.6
DETERMINACIÓN DE LA HUMEDAD DE UN SUELO MEDIANTE SECADO EN ESTUFA, UNE 103300.

| Código | Ud | Descripción | Rendimiento | Precio | Importe |
|---|---|---|---|---|---|
| MT14010105 | ud | Determinación de la humedad de un suelo mediante secado en estufa, UNE 103300 (material; 21/02/2011) | 1.0000 | 6.6 | 6.60 |
|  |  | Total |  |  | 6.6 |

**306.0620** ud DETERMINACIÓN DE LA DENSIDAD DE UN SUELO (MÉTODO DE LA BALANZA HIDROSTÁTICA) (21/02/2011)
Precio: 7.55
DETERMINACIÓN DE LA DENSIDAD DE UN SUELO. MÉTODO DE LA BALANZA HIDROSTÁTICA, UNE 103301.

| Código | Ud | Descripción | Rendimiento | Precio | Importe |
|---|---|---|---|---|---|
| MT14010070 | ud | Determinación de la densidad de un suelo (método de la balanza hidrostática) (material; 21/02/2011) | 1.0000 | 7.55 | 7.55 |
|  |  | Total |  |  | 7.55 |

**306.0630** ud DETERMINACIÓN DE LA DENSIDAD RELATIVA DE LAS PARTÍCULAS DE UN SUELO (21/02/2011)
Precio: 23.59
DETERMINACIÓN DE LA DENSIDAD RELATIVA DE LAS PARTÍCULAS DE UN SUELO, UNE 103302.

| Código | Ud | Descripción | Rendimiento | Precio | Importe |
|---|---|---|---|---|---|
| MT14010085 | ud | Determinación de la densidad relativa de las partículas de un suelo, UNE 103302 (material; 21/02/2011) | 1.0000 | 23.59 | 23.59 |
|  |  | Total |  |  | 23.59 |

**306.0640** ud ENSAYO PARA DETERMINAR EL ÍNDICE "EQUIVALENTE DE ARENA" DE UN SUELO (21/02/2011)
Precio: 37.74
ENSAYO PARA DETERMINAR EL ÍNDICE "EQUIVALENTE DE ARENA" DE UN SUELO, UNE 103109.

| Código | Ud | Descripción | Rendimiento | Precio | Importe |
|---|---|---|---|---|---|
| MT14010345 | ud | Ensayo para determinar el índice "equivalente de arena" de un suelo, UNE 103109 (material; 21/02/2011) | 1.0000 | 37.74 | 37.74 |
|  |  | Total |  |  | 37.74 |

#### 04.03.14 ENSAYOS DE LABORATORIO EN SUELOS: FÍSICOS Y QUÍMICOS (06/07/2010)

**306.0650** ud DETERMINACIÓN DEL CONTENIDO DE CARBONATOS EN LOS SUELOS (21/02/2011)
Precio: 38.98
DETERMINACIÓN DEL CONTENIDO DE CARBONATOS EN LOS SUELOS, UNE 103200.

| Código | Ud | Descripción | Rendimiento | Precio | Importe |
|---|---|---|---|---|---|
| MT14010180 | ud | Determinación del contenido de carbonatos en los suelos, UNE 103200 (material; 21/02/2011) | 1.0000 | 38.98 | 38.98 |
|  |  | Total |  |  | 38.98 |

**306.0660** ud DETERMINACIÓN CUANTITATIVA DEL CONTENIDO EN SULFATOS SOLUBLES DE UN SUELO (21/02/2011)
Precio: 40.54
DETERMINACIÓN CUANTITATIVA DEL CONTENIDO EN SULFATOS SOLUBLES DE UN SUELO, UNE 103201.

| Código | Ud | Descripción | Rendimiento | Precio | Importe |
|---|---|---|---|---|---|
| MT14010050 | ud | Determinación cuantitativa del contenido en sulfatos solubles de un suelo, UNE 103201 (material; 21/02/2011) | 1.0000 | 40.54 | 40.54 |
|  |  | Total |  |  | 40.54 |

**306.0670** ud DETERMINACIÓN CUALITATIVA DEL CONTENIDO EN SULFATOS SOLUBLES DE UN SUELO (21/02/2011)
Precio: 41.49
DETERMINACIÓN CUALITATIVA DEL CONTENIDO EN SULFATOS SOLUBLES DE UN SUELO, UNE 103202.

| Código | Ud | Descripción | Rendimiento | Precio | Importe |
|---|---|---|---|---|---|
| MT14010045 | ud | Determinación cualitativa del contenido en sulfatos solubles de un suelo, UNE 103202 (material; 21/02/2011) | 1.0000 | 41.49 | 41.49 |
|  |  | Total |  |  | 41.49 |

**306.0680** ud DETERMINACIÓN DEL CONTENIDO DE MATERIA ORGÁNICA OXIDABLE DE UN SUELO POR EL MÉTODO DEL PERMANGANATO POTÁSICO (21/02/2011)
Precio: 22.64
DETERMINACIÓN DEL CONTENIDO DE MATERIA ORGÁNICA OXIDABLE DE UN SUELO POR EL MÉTODO DEL PERMANGANATO POTÁSICO, UNE 103204.

| Código | Ud | Descripción | Rendimiento | Precio | Importe |
|---|---|---|---|---|---|
| MT14010185 | ud | Determinación del contenido de materia orgánica oxidable de un suelo por el método del permanganato potásico, UNE 103204 (material; 21/02/2011) | 1.0000 | 22.64 | 22.64 |
|  |  | Total |  |  | 22.64 |

**306.0690** ud DETERMINACIÓN DEL CONTENIDO DE SALES SOLUBLES EN LOS SUELOS (21/02/2011)
Precio: 45.3
DETERMINACIÓN DEL CONTENIDO DE SALES SOLUBLES EN LOS SUELOS, UNE 103205.

| Código | Ud | Descripción | Rendimiento | Precio | Importe |
|---|---|---|---|---|---|
| MT14010190 | ud | Determinación del contenido de sales solubles en los suelos, UNE 103205 (material; 21/02/2011) | 1.0000 | 45.3 | 45.30 |
|  |  | Total |  |  | 45.3 |

**306.0700** ud DETERMINACIÓN DEL CONTENIDO DE YESOS EN LOS SUELOS (21/02/2011)
Precio: 33.02
DETERMINACIÓN DEL CONTENIDO DE YESOS EN LOS SUELOS, UNE 103206.

| Código | Ud | Descripción | Rendimiento | Precio | Importe |
|---|---|---|---|---|---|
| MT14010195 | ud | Determinación del contenido de yesos en los suelos, UNE 103206 (material; 21/02/2011) | 1.0000 | 33.02 | 33.02 |
|  |  | Total |  |  | 33.02 |

**306.0710** ud DETERMINACIÓN DEL PH DE UN SUELO (21/02/2011)
Precio: 20.76
DETERMINACIÓN DEL PH DE UN SUELO, UNE 77305.

| Código | Ud | Descripción | Rendimiento | Precio | Importe |
|---|---|---|---|---|---|
| MT14010220 | ud | Determinación del ph de un suelo, UNE 77305 (material; 21/02/2011) | 1.0000 | 20.76 | 20.76 |
|  |  | Total |  |  | 20.76 |

**306.0720** ud ANÁLISIS MINERALÓGICO MEDIANTE DIFRACCIÓN DE RAYOS X (06/07/2010)
Precio: 108.5
ANÁLISIS MINERALÓGICO MEDIANTE DIFRACCIÓN DE RAYOS X i/ PREPARACIÓN DE MUESTRA, DIFRACTOGRAMA Y DETERMINACIÓN CUANTITATIVA DE FRACCIONES MINERALES PRESENTES.

| Código | Ud | Descripción | Rendimiento | Precio | Importe |
|---|---|---|---|---|---|
| MT14020001 | ud | Análisis mineralógico mediante difracción de rayos X (material; 06/07/2010) | 1.0810 | 100.37 | 108.50 |
|  |  | Total |  |  | 108.5 |

#### 04.03.15 ENSAYOS DE LABORATORIO EN SUELOS: COMPACTACIÓN (21/02/2011)

**306.0730** ud ENSAYO DE COMPACTACIÓN PRÓCTOR NORMAL (21/02/2011)
Precio: 54.8
ENSAYO DE COMPACTACIÓN PRÓCTOR NORMAL, UNE 103500.

| Código | Ud | Descripción | Rendimiento | Precio | Importe |
|---|---|---|---|---|---|
| MT14010255 | ud | Ensayo de compactación próctor normal, UNE 103500 (material; 21/02/2011) | 1.0000 | 54.8 | 54.80 |
|  |  | Total |  |  | 54.8 |

**306.0740** ud ENSAYO DE COMPACTACIÓN PRÓCTOR MODIFICADO (21/02/2011)
Precio: 75.2
ENSAYO DE COMPACTACIÓN PRÓCTOR MODIFICADO, UNE 103501.

| Código | Ud | Descripción | Rendimiento | Precio | Importe |
|---|---|---|---|---|---|
| MT14010250 | ud | Ensayo de compactación próctor modificado, UNE 103501 (material; 21/02/2011) | 1.0000 | 75.2 | 75.20 |
|  |  | Total |  |  | 75.2 |

**306.0750** ud DETERMINACIÓN DE LA DENSIDAD MÍNIMA DE UNA ARENA (21/02/2011)
Precio: 5.66
DETERMINACIÓN DE LA DENSIDAD MÍNIMA DE UNA ARENA, UNE 103105.

| Código | Ud | Descripción | Rendimiento | Precio | Importe |
|---|---|---|---|---|---|
| MT14010080 | ud | Determinación de la densidad mínima de una arena, UNE 103105 (material; 21/02/2011) | 1.0000 | 5.66 | 5.66 |
|  |  | Total |  |  | 5.66 |

**306.0760** ud DETERMINACIÓN DE LA DENSIDAD MÁXIMA DE UNA ARENA POR EL MÉTODO DE APISONADO (21/02/2011)
Precio: 10.38
DETERMINACIÓN DE LA DENSIDAD MÁXIMA DE UNA ARENA POR EL MÉTODO DE APISONADO, UNE 103106.

| Código | Ud | Descripción | Rendimiento | Precio | Importe |
|---|---|---|---|---|---|
| MT14010075 | ud | Determinación de la densidad máxima de una arena por el método de apisonado, UNE 103106 (material; 21/02/2011) | 1.0000 | 10.38 | 10.38 |
|  |  | Total |  |  | 10.38 |

**306.0770** ud ENSAYO PARA DETERMINAR EN LABORATORIO EL ÍNDICE C.B.R. DE UN SUELO (21/02/2011)
Precio: 117.15
ENSAYO PARA DETERMINAR EN LABORATORIO EL ÍNDICE C.B.R. DE UN SUELO PARA LA SOBRECARGA DE 4,5 kg DEFINIDA EN LA NORMA, UNE 103502.

| Código | Ud | Descripción | Rendimiento | Precio | Importe |
|---|---|---|---|---|---|
| MT14010350 | ud | Ensayo para determinar en laboratorio el índice C.B.R. De un suelo para la sobrecarga de 4,5 kg definida en la norma, UNE 103502 (material; 21/02/2011) | 1.0000 | 117.15 | 117.15 |
|  |  | Total |  |  | 117.15 |

#### 04.03.16 ENSAYOS DE LABORATORIO EN SUELOS: RESISTENCIA Y DEFORMABILIDAD (21/02/2011)

**306.0780** ud ENSAYO DE ROTURA A COMPRESIÓN SIMPLE EN PROBETAS DE SUELO (21/02/2011)
Precio: 28.28
ENSAYO DE ROTURA A COMPRESIÓN SIMPLE EN PROBETAS DE SUELO, UNE 103400 (i/ DETERMINACIÓN DE HUMEDAD Y DENSIDAD).

| Código | Ud | Descripción | Rendimiento | Precio | Importe |
|---|---|---|---|---|---|
| MT14010325 | ud | Ensayo de rotura a compresión simple en probetas de suelo, UNE 103400 (i/ determinación de humedad y densidad) (material; 21/02/2011) | 1.0000 | 28.28 | 28.28 |
|  |  | Total |  |  | 28.28 |

**306.0790** ud ENSAYO DE CORTE DIRECTO EN SUELOS, SIN CONSOLIDAR Y SIN DRENAR (UU) (21/02/2011)
Precio: 58.51
ENSAYO DE CORTE DIRECTO EN SUELOS, SIN CONSOLIDAR Y SIN DRENAR (UU), UNE 103401.

| Código | Ud | Descripción | Rendimiento | Precio | Importe |
|---|---|---|---|---|---|
| MT14010275 | ud | Ensayo de corte directo en suelos, sin consolidar y sin drenar (UU), UNE 103401 (material; 21/02/2011) | 1.0000 | 58.51 | 58.51 |
|  |  | Total |  |  | 58.51 |

**306.0800** ud ENSAYO DE CORTE DIRECTO EN SUELOS, CONSOLIDADO Y SIN DRENAR (CU) (21/02/2011)
Precio: 84.91
ENSAYO DE CORTE DIRECTO EN SUELOS, CONSOLIDADO Y SIN DRENAR (CU), UNE 103401.

| Código | Ud | Descripción | Rendimiento | Precio | Importe |
|---|---|---|---|---|---|
| MT14010270 | ud | Ensayo de corte directo en suelos, consolidado y sin drenar (CU), UNE 103401 (material; 21/02/2011) | 1.0000 | 84.91 | 84.91 |
|  |  | Total |  |  | 84.91 |

**306.0810** ud ENSAYO DE CORTE DIRECTO EN SUELOS, CONSOLIDADO Y DRENADO (CD) (21/02/2011)
Precio: 163.2
ENSAYO DE CORTE DIRECTO EN SUELOS, CONSOLIDADO Y DRENADO (CD), UNE 103401.

| Código | Ud | Descripción | Rendimiento | Precio | Importe |
|---|---|---|---|---|---|
| MT14010265 | ud | Ensayo de corte directo en suelos, consolidado y drenado (CD), UNE 103401 (material; 21/02/2011) | 1.0000 | 163.2 | 163.20 |
|  |  | Total |  |  | 163.2 |

**306.0820** ud ENSAYO TRIAXIAL EN SUELOS, SIN CONSOLIDAR Y SIN DRENAR (UU) (21/02/2011)
Precio: 146.23
ENSAYO TRIAXIAL EN SUELOS, SIN CONSOLIDAR Y SIN DRENAR (UU), UNE 103402.

| Código | Ud | Descripción | Rendimiento | Precio | Importe |
|---|---|---|---|---|---|
| MT14010380 | ud | Ensayo triaxial en suelos, sin consolidar y sin drenar (UU), UNE 103402 (material; 21/02/2011) | 1.0000 | 146.23 | 146.23 |
|  |  | Total |  |  | 146.23 |

**306.0830** ud ENSAYO TRIAXIAL EN SUELOS, CONSOLIDADO Y SIN DRENAR (CU) (21/02/2011)
Precio: 235.85
ENSAYO TRIAXIAL EN SUELOS, CONSOLIDADO Y SIN DRENAR (CU), UNE 103402.

| Código | Ud | Descripción | Rendimiento | Precio | Importe |
|---|---|---|---|---|---|
| MT14010375 | ud | Ensayo triaxial en suelos, consolidado y sin drenar (CU), UNE 103402 (material; 21/02/2011) | 1.0000 | 235.85 | 235.85 |
|  |  | Total |  |  | 235.85 |

**306.0840** ud ENSAYO TRIAXIAL EN SUELOS, CONSOLIDADO Y DRENADO (CD) (21/02/2011)
Precio: 306.6
ENSAYO TRIAXIAL EN SUELOS, CONSOLIDADO Y DRENADO (CD), UNE 103402.

| Código | Ud | Descripción | Rendimiento | Precio | Importe |
|---|---|---|---|---|---|
| MT14010370 | ud | Ensayo triaxial en suelos, consolidado y drenado (CD), UNE 103402 (material; 21/02/2011) | 1.0000 | 306.6 | 306.60 |
|  |  | Total |  |  | 306.6 |

**306.0850** ud ENSAYO DE CONSOLIDACIÓN UNIDIMENSIONAL DE UN SUELO EN EDÓMETRO (21/02/2011)
Precio: 179.25
ENSAYO DE CONSOLIDACIÓN UNIDIMENSIONAL DE UN SUELO EN EDÓMETRO (CON AL MENOS SIETE ESCALONES DE CARGA Y TRES DE DESCARGA i/ CURVAS DE CONSOLIDACIÓN), UNE 103405.

| Código | Ud | Descripción | Rendimiento | Precio | Importe |
|---|---|---|---|---|---|
| MT14010260 | ud | Ensayo de consolidación unidimensional de un suelo en edómetro (con al menos siete escalones de carga y tres de descarga i/ curvas de consolidación), UNE 103405 (material; 21/02/2011) | 1.0000 | 179.25 | 179.25 |
|  |  | Total |  |  | 179.25 |

**306.0860** ud ENSAYO DE COLAPSO DE SUELOS (21/02/2011)
Precio: 94.34
ENSAYO DE COLAPSO DE SUELOS, PARA CONDICIONES DE ENSAYO DEFINIDAS EN EL APARTADO 330.4.4.1 DEL PG-3 (i/ CURVAS), UNE 103406.

| Código | Ud | Descripción | Rendimiento | Precio | Importe |
|---|---|---|---|---|---|
| MT14010245 | ud | Ensayo de colapso de suelos, para condiciones de ensayo definidas en el apartado 330.4.4.1 del PG-3 (i/ curvas), UNE 103406 (material; 21/02/2011) | 1.0000 | 94.34 | 94.34 |
|  |  | Total |  |  | 94.34 |

**306.0870** ud ENSAYO DEL HINCHAMIENTO LIBRE DE UN SUELO EN EDÓMETRO (21/02/2011)
Precio: 62.83
ENSAYO DEL HINCHAMIENTO LIBRE DE UN SUELO EN EDÓMETRO, PARA CONDICIONES DE ENSAYO DEFINIDAS EN EL APARTADO 330.4.4.2 DEL PG-3 (i/ CURVAS), UNE 103601.

| Código | Ud | Descripción | Rendimiento | Precio | Importe |
|---|---|---|---|---|---|
| MT14010330 | ud | Ensayo del hinchamiento libre de un suelo en edómetro, para condiciones de ensayo definidas en el apartado 330.4.4.2 del PG-3 (i/ curvas), UNE 103601 (material; 21/02/2011) | 1.0000 | 62.83 | 62.83 |
|  |  | Total |  |  | 62.83 |

**306.0880** ud ENSAYO PARA CALCULAR LA PRESIÓN DE HINCHAMIENTO DE UN SUELO EN EDÓMETRO (21/02/2011)
Precio: 59.43
ENSAYO PARA CALCULAR LA PRESIÓN DE HINCHAMIENTO DE UN SUELO EN EDÓMETRO (i/ CURVAS), UNE 103602.

| Código | Ud | Descripción | Rendimiento | Precio | Importe |
|---|---|---|---|---|---|
| MT14010340 | ud | Ensayo para calcular la presión de hinchamiento de un suelo en edómetro (i/ curvas), UNE 103602 (material; 21/02/2011) | 1.0000 | 59.43 | 59.43 |
|  |  | Total |  |  | 59.43 |

#### 04.03.17 ENSAYOS DE LABORATORIO EN SUELOS: PERMEABILIDAD Y DISPERSABILIDAD (21/02/2011)

**306.0890** ud DETERMINACIÓN DE LA PERMEABILIDAD DE UNA MUESTRA DE SUELO (MÉTODO DE CARGA CONSTANTE) (21/02/2011)
Precio: 58.49
DETERMINACIÓN DE LA PERMEABILIDAD DE UNA MUESTRA DE SUELO. MÉTODO DE CARGA CONSTANTE, UNE 103403.

| Código | Ud | Descripción | Rendimiento | Precio | Importe |
|---|---|---|---|---|---|
| MT14010115 | ud | Determinación de la permeabilidad de una muestra de suelo (método de carga constante) (material; 21/02/2011) | 1.0000 | 58.49 | 58.49 |
|  |  | Total |  |  | 58.49 |

**306.0900** ud ENSAYO DE PERMEABILIDAD EN APARATO TRIAXIAL O EDÓMETRO (21/02/2011)
Precio: 99.06

| Código | Ud | Descripción | Rendimiento | Precio | Importe |
|---|---|---|---|---|---|
| MT14010305 | ud | Ensayo de permeabilidad en aparato triaxial o edómetro (material; 21/02/2011) | 1.0000 | 99.06 | 99.06 |
|  |  | Total |  |  | 99.06 |

**306.0910** ud ENSAYO DE DISPERSIÓN O EROSIÓN INTERNA (PIN-HOLE) (21/02/2011)
Precio: 99.06

| Código | Ud | Descripción | Rendimiento | Precio | Importe |
|---|---|---|---|---|---|
| MT14010280 | ud | Ensayo de dispersión o erosión interna (pin-hole) (material; 21/02/2011) | 1.0000 | 99.06 | 99.06 |
|  |  | Total |  |  | 99.06 |

#### 04.03.18 ENSAYOS DE ROCAS (EXCEPTO ÁRIDOS) (21/02/2011)

**306.0920** ud DETERMINACIÓN DEL PESO ESPECÍFICO DE LOS MATERIALES PÉTREOS (21/02/2011)
Precio: 39.62

| Código | Ud | Descripción | Rendimiento | Precio | Importe |
|---|---|---|---|---|---|
| MT14010215 | ud | Determinación del peso específico de los materiales pétreos (material; 21/02/2011) | 1.0000 | 39.62 | 39.62 |
|  |  | Total |  |  | 39.62 |

**306.0930** ud DETERMINACIÓN DE LA RESISTENCIA A COMPRESIÓN SIMPLE DE PROBETAS DE ROCA (RESISTENCIA A COMPRESIÓN UNIAXIAL) (21/02/2011)
Precio: 35.85
DETERMINACIÓN DE LA RESISTENCIA A COMPRESIÓN SIMPLE DE PROBETAS DE ROCA (RESISTENCIA A COMPRESIÓN UNIAXIAL) i/ PREPARACIÓN DE PROBETA UNE 22950-1.

| Código | Ud | Descripción | Rendimiento | Precio | Importe |
|---|---|---|---|---|---|
| MT14010145 | ud | Determinación de la resistencia a compresión simple de probetas de roca (resistencia a compresión uniaxial) i/ preparación de probeta UNE 22950-1 (material; 21/02/2011) | 1.0000 | 35.85 | 35.85 |
|  |  | Total |  |  | 35.85 |

**306.0940** ud DETERMINACIÓN DE LA RESISTENCIA A COMPRESIÓN SIMPLE DE LAS ROCAS (21/02/2011)
Precio: 92.45
DETERMINACIÓN DE LA RESISTENCIA A COMPRESIÓN SIMPLE DE LAS ROCAS, CON DETERMINACIÓN DEL MODULO DE ELASTICIDAD (YOUNG) Y DEL COEFICIENTE DE POISSON (MEDIDA DE DEFORMACIONES LONGITUDINALES Y TRANSVERSALES CON BANDAS EXTENSOMÉTRICAS U OTRO MÉTODO PRECISO) i/ PREPARACIÓN DE PROBETA, UNE 22950-3.

| Código | Ud | Descripción | Rendimiento | Precio | Importe |
|---|---|---|---|---|---|
| MT14010135 | ud | Determinación de la resistencia a compresión simple de las rocas, con determinación del modulo de elasticidad (Young) y del coeficiente de poisson (medida de deformaciones longitudinales y transversales con bandas extensométricas u otro método preciso) i/ preparación de probeta, UNE 22950-3 (material; 21/02/2011) | 1.0000 | 92.45 | 92.45 |
|  |  | Total |  |  | 92.45 |

**306.0950** ud ENSAYO TRIAXIAL EN ROCAS (21/02/2011)
Precio: 235.85
ENSAYO TRIAXIAL EN ROCAS i/ PREPARACIÓN DE PROBETA, UNE 22950-4.

| Código | Ud | Descripción | Rendimiento | Precio | Importe |
|---|---|---|---|---|---|
| MT14010365 | ud | Ensayo triaxial en rocas i/ preparación de probeta, UNE 22950-4 (material; 21/02/2011) | 1.0000 | 235.85 | 235.85 |
|  |  | Total |  |  | 235.85 |

**306.0960** ud DETERMINACIÓN INDIRECTA DE LA RESISTENCIA A TRACCIÓN DE LAS ROCAS (ENSAYO BRASILEÑO) (21/02/2011)
Precio: 37.74
DETERMINACIÓN INDIRECTA DE LA RESISTENCIA A TRACCIÓN DE LAS ROCAS (ENSAYO BRASILEÑO) i/ PREPARACIÓN DE PROBETA, UNE 22950-2.

| Código | Ud | Descripción | Rendimiento | Precio | Importe |
|---|---|---|---|---|---|
| MT14010225 | ud | Determinación indirecta de la resistencia a tracción de las rocas (ensayo brasileño) i/ preparación de probeta, UNE 22950-2 (material; 21/02/2011) | 1.0000 | 37.74 | 37.74 |
|  |  | Total |  |  | 37.74 |

**306.0970** ud DETERMINACIÓN DE LA RESISTENCIA A CARGA PUNTUAL DE LAS ROCAS (PLT) (21/02/2011)
Precio: 22.64
DETERMINACIÓN DE LA RESISTENCIA A CARGA PUNTUAL DE LAS ROCAS (PLT) i/ PREPARACIÓN DE PROBETA, UNE 22950-5.

| Código | Ud | Descripción | Rendimiento | Precio | Importe |
|---|---|---|---|---|---|
| MT14010130 | ud | Determinación de la resistencia a carga puntual de las rocas (plt) i/ preparación de probeta, UNE 22950-5 (material; 21/02/2011) | 1.0000 | 22.64 | 22.64 |
|  |  | Total |  |  | 22.64 |

**306.0980** ud DETERMINACIÓN DE LA ESTABILIDAD DE LOS ÁRIDOS Y FRAGMENTOS DE ROCA FRENTE A LA ACCIÓN DE DESMORONAMIENTO (INMERSIÓN) EN AGUA (21/02/2011)
Precio: 60.19
DETERMINACIÓN DE LA ESTABILIDAD DE LOS ÁRIDOS Y FRAGMENTOS DE ROCA FRENTE A LA ACCIÓN DE DESMORONAMIENTO (INMERSIÓN) EN AGUA, UNE 146510.

| Código | Ud | Descripción | Rendimiento | Precio | Importe |
|---|---|---|---|---|---|
| MT14010090 | ud | Determinación de la estabilidad de los áridos y fragmentos de roca frente a la acción de desmoronamiento (inmersión) en agua, UNE 146510 (material; 21/02/2011) | 1.0000 | 60.19 | 60.19 |
|  |  | Total |  |  | 60.19 |

**306.0990** ud DETERMINACIÓN DE SLAKE DURABILITY INDEX (21/02/2011)
Precio: 80.19

| Código | Ud | Descripción | Rendimiento | Precio | Importe |
|---|---|---|---|---|---|
| MT14010160 | ud | Determinación de slake durability index (material; 21/02/2011) | 1.0000 | 80.19 | 80.19 |
|  |  | Total |  |  | 80.19 |

**306.1000** ud DETERMINACIÓN DE DUREZA SCHMIDT (21/02/2011)
Precio: 4.72

| Código | Ud | Descripción | Rendimiento | Precio | Importe |
|---|---|---|---|---|---|
| MT14010055 | ud | Determinación de dureza Schmidt (material; 21/02/2011) | 1.0000 | 4.72 | 4.72 |
|  |  | Total |  |  | 4.72 |

**306.1010** ud DETERMINACIÓN DE LA ESTABILIDAD DE LOS ÁRIDOS Y FRAGMENTOS DE ROCA FRENTE A LA ACCIÓN DE LOS CICLOS DE HUMEDAD-SEQUEDAD (21/02/2011)
Precio: 64.15
DETERMINACIÓN DE LA ESTABILIDAD DE LOS ÁRIDOS Y FRAGMENTOS DE ROCA FRENTE A LA ACCIÓN DE LOS CICLOS DE HUMEDAD-SEQUEDAD, UNE 146511.

| Código | Ud | Descripción | Rendimiento | Precio | Importe |
|---|---|---|---|---|---|
| MT14010095 | ud | Determinación de la estabilidad de los áridos y fragmentos de roca frente a la acción de los ciclos de humedad-sequedad, UNE 146511 (material; 21/02/2011) | 1.0000 | 64.15 | 64.15 |
|  |  | Total |  |  | 64.15 |

**306.1020** ud ESTUDIO PETROGRÁFICO CON RECUENTO MINERALÓGICO, INCLUSO PREPARACIÓN DE LÁMINA DELGADA (21/02/2011)
Precio: 160.38
ESTUDIO PETROGRÁFICO CON RECUENTO MINERALÓGICO i/ PREPARACIÓN DE LÁMINA DELGADA.

| Código | Ud | Descripción | Rendimiento | Precio | Importe |
|---|---|---|---|---|---|
| MT14010450 | ud | Estudio petrográfico con recuento mineralógico, incluso preparación de lámina delgada (material; 21/02/2011) | 1.0000 | 160.38 | 160.38 |
|  |  | Total |  |  | 160.38 |

#### 04.03.19 ENSAYOS DE ÁRIDOS (21/02/2011)

**306.1030** ud DENSIDAD APARENTE Y POROSIDAD (DEL POLVO MINERAL) (21/02/2011)
Precio: 56.6
DENSIDAD APARENTE Y POROSIDAD (DEL POLVO MINERAL), UNE EN 1097-3.

| Código | Ud | Descripción | Rendimiento | Precio | Importe |
|---|---|---|---|---|---|
| MT14010405 | ud | Densidad aparente y porosidad (del polvo mineral), UNE-EN 1097-3 (material; 21/02/2011) | 1.0000 | 56.6 | 56.60 |
|  |  | Total |  |  | 56.6 |

**306.1040** ud DETERMINACIÓN DE LA DENSIDAD DE PARTÍCULAS Y LA ABSORCIÓN DE AGUA (21/02/2011)
Precio: 56.6
DETERMINACIÓN DE LA DENSIDAD DE PARTÍCULAS Y LA ABSORCIÓN DE AGUA, UNE EN 1097-6.

| Código | Ud | Descripción | Rendimiento | Precio | Importe |
|---|---|---|---|---|---|
| MT14010065 | ud | Determinación de la densidad de partículas y la absorción de agua, UNE-EN 1097-6 (material; 21/02/2011) | 1.0000 | 56.6 | 56.60 |
|  |  | Total |  |  | 56.6 |

**306.1050** ud ANÁLISIS GRANULOMÉTRICO DE ÁRIDOS GRUESOS Y FINOS (21/02/2011)
Precio: 32.82
ANÁLISIS GRANULOMÉTRICO DE ÁRIDOS GRUESOS Y FINOS, UNE EN 933-1.

| Código | Ud | Descripción | Rendimiento | Precio | Importe |
|---|---|---|---|---|---|
| MT14010001 | ud | Análisis granulométrico de áridos gruesos y finos, UNE-EN 933-1 (material; 21/02/2011) | 1.0000 | 32.82 | 32.82 |
|  |  | Total |  |  | 32.82 |

**306.1060** ud ANÁLISIS GRANULOMÉTRICO POR TAMIZADO DEL POLVO MINERAL (21/02/2011)
Precio: 94.34
ANÁLISIS GRANULOMÉTRICO POR TAMIZADO DEL POLVO MINERAL, UNE EN 933-10.

| Código | Ud | Descripción | Rendimiento | Precio | Importe |
|---|---|---|---|---|---|
| MT14010015 | ud | Análisis granulométrico por tamizado del polvo mineral, UNE-EN 933-10 (material; 21/02/2011) | 1.0000 | 94.34 | 94.34 |
|  |  | Total |  |  | 94.34 |

**306.1070** ud ENSAYO DE EQUIVALENTE DE ARENA (21/02/2011)
Precio: 37.74
ENSAYO DE EQUIVALENTE DE ARENA, UNE EN 933-8.

| Código | Ud | Descripción | Rendimiento | Precio | Importe |
|---|---|---|---|---|---|
| MT14010285 | ud | Ensayo de equivalente de arena, UNE-EN 933-8 (material; 21/02/2011) | 1.0000 | 37.74 | 37.74 |
|  |  | Total |  |  | 37.74 |

**306.1080** ud ENSAYO DE AZUL DE METILENO (21/02/2011)
Precio: 50.96
ENSAYO DE AZUL DE METILENO, UNE EN 933-9.

| Código | Ud | Descripción | Rendimiento | Precio | Importe |
|---|---|---|---|---|---|
| MT14010240 | ud | Ensayo de azul de metileno, UNE-EN 933-9 (material; 21/02/2011) | 1.0000 | 50.96 | 50.96 |
|  |  | Total |  |  | 50.96 |

**306.1090** ud DETERMINACIÓN DE LA LIMPIEZA SUPERFICIAL DEL ÁRIDO GRUESO (21/02/2011)
Precio: 33.96
DETERMINACIÓN DE LA LIMPIEZA SUPERFICIAL DEL ÁRIDO GRUESO, UNE 146130.

| Código | Ud | Descripción | Rendimiento | Precio | Importe |
|---|---|---|---|---|---|
| MT14010110 | ud | Determinación de la limpieza superficial del árido grueso, UNE 146130 (material; 21/02/2011) | 1.0000 | 33.96 | 33.96 |
|  |  | Total |  |  | 33.96 |

**306.1100** ud DETERMINACIÓN DE TERRONES DE ARCILLA EN ÁRIDOS PARA LA FABRICACIÓN DE MORTEROS Y HORMIGONES (21/02/2011)
Precio: 39.62
DETERMINACIÓN DE TERRONES DE ARCILLA EN ÁRIDOS PARA LA FABRICACIÓN DE MORTEROS Y HORMIGONES, UNE 7133.

| Código | Ud | Descripción | Rendimiento | Precio | Importe |
|---|---|---|---|---|---|
| MT14010170 | ud | Determinación de terrones de arcilla en áridos para la fabricación de morteros y hormigones, UNE 7133 (material; 21/02/2011) | 1.0000 | 39.62 | 39.62 |
|  |  | Total |  |  | 39.62 |

**306.1110** ud DETERMINACIÓN DEL NÚMERO DE CARAS DE FRACTURA EN EL MACHAQUEO (21/02/2011)
Precio: 34.4
DETERMINACIÓN DEL NÚMERO DE CARAS DE FRACTURA EN EL MACHAQUEO, UNE EN 933-5.

| Código | Ud | Descripción | Rendimiento | Precio | Importe |
|---|---|---|---|---|---|
| MT14010210 | ud | Determinación del número de caras de fractura en el machaqueo, UNE-EN 933-5 (material; 21/02/2011) | 1.0000 | 34.4 | 34.40 |
|  |  | Total |  |  | 34.4 |

**306.1120** ud DETERMINACIÓN DE LA FORMA DE LAS PARTÍCULAS. ÍNDICE DE LAJAS (21/02/2011)
Precio: 50.15
DETERMINACIÓN DE LA FORMA DE LAS PARTÍCULAS. ÍNDICE DE LAJAS, UNE EN 933-3.

| Código | Ud | Descripción | Rendimiento | Precio | Importe |
|---|---|---|---|---|---|
| MT14010100 | ud | Determinación de la forma de las partículas. Índice de lajas, UNE-EN 933-3 (material; 21/02/2011) | 1.0000 | 50.15 | 50.15 |
|  |  | Total |  |  | 50.15 |

**306.1130** ud COEFICIENTE DE DESGASTE DE LOS ÁNGELES (21/02/2011)
Precio: 66.99
COEFICIENTE DE DESGASTE DE LOS ÁNGELES, UNE EN 1097-2.

| Código | Ud | Descripción | Rendimiento | Precio | Importe |
|---|---|---|---|---|---|
| MT14010400 | ud | Coeficiente de desgaste de los ángeles, UNE-EN 1097-2 (material; 21/02/2011) | 1.0000 | 66.99 | 66.99 |
|  |  | Total |  |  | 66.99 |

**306.1140** ud DETERMINACIÓN DEL COEFICIENTE DE PULIMENTO ACELERADO (CPA) (21/02/2011)
Precio: 471.7
DETERMINACIÓN DEL COEFICIENTE DE PULIMENTO ACELERADO (CPA), UNE EN 1097-8.

| Código | Ud | Descripción | Rendimiento | Precio | Importe |
|---|---|---|---|---|---|
| MT14010175 | ud | Determinación del coeficiente de pulimento acelerado (CPA), UNE-EN 1097-8 (material; 21/02/2011) | 1.0000 | 471.7 | 471.70 |
|  |  | Total |  |  | 471.7 |

**306.1150** ud ENSAYO PARA DETERMINAR LAS PROPIEDADES TÉRMICAS Y DE ALTERACIÓN DE LOS ÁRIDOS. PARTE 2: ENSAYO DE SULFATO DE MAGNESIO (21/02/2011)
Precio: 146.23
ENSAYO PARA DETERMINAR LAS PROPIEDADES TÉRMICAS Y DE ALTERACIÓN DE LOS ÁRIDOS. PARTE 2: ENSAYO DE SULFATO DE MAGNESIO. UNE EN 1367-2.

| Código | Ud | Descripción | Rendimiento | Precio | Importe |
|---|---|---|---|---|---|
| MT14010355 | ud | Ensayo para determinar las propiedades térmicas y de alteración de los áridos. Parte 2: ensayo de sulfato de magnesio. UNE-EN 1367-2 (material; 21/02/2011) | 1.0000 | 146.23 | 146.23 |
|  |  | Total |  |  | 146.23 |

**306.1160** ud DETERMINACIÓN DE SULFATOS (21/02/2011)
Precio: 45.86
DETERMINACIÓN DE SULFATOS, UNE EN 1744-1.

| Código | Ud | Descripción | Rendimiento | Precio | Importe |
|---|---|---|---|---|---|
| MT14010165 | ud | Determinación de sulfatos, UNE-EN 1744-1 (material; 21/02/2011) | 1.0000 | 45.86 | 45.86 |
|  |  | Total |  |  | 45.86 |

**306.1170** ud DET. DE LA REACTIVIDAD POTENCIAL DE LOS ÁRIDOS. MÉT. QUÍMICO. PARTE 1: DETERMINACIÓN DE LA REACTIVIDAD ÁLCALI-SÍLICE Y ÁLCALI-SI (21/02/2011)
Precio: 117.92
DETERMINACIÓN DE LA REACTIVIDAD POTENCIAL DE LOS ÁRIDOS. MÉTODO QUÍMICO. PARTE 1: DETERMINACIÓN DE LA REACTIVIDAD ÁLCALI-SÍLICE Y ÁLCALI-SILICATO, UNE 146507-1.

| Código | Ud | Descripción | Rendimiento | Precio | Importe |
|---|---|---|---|---|---|
| MT14010120 | ud | Determinación de la reactividad potencial de los áridos. Método químico. Parte 1: determinación de la reactividad álcali-sílice y álcali-silicato, UNE 146507-1 (material; 21/02/2011) | 1.0000 | 117.92 | 117.92 |
|  |  | Total |  |  | 117.92 |

**306.1180** ud DET. DE LA REACTIVIDAD POTENCIAL DE LOS ÁRIDOS. MÉT. QUÍMICO. PARTE 2: DETERMINACIÓN DE LA REACTIVIDAD ÁLCALI-CARBONATO (21/02/2011)
Precio: 117.92
DETERMINACIÓN DE LA REACTIVIDAD POTENCIAL DE LOS ÁRIDOS. MÉTODO QUÍMICO. PARTE 2: DETERMINACIÓN DE LA REACTIVIDAD ÁLCALI-CARBONATO, UNE 146507-2.

| Código | Ud | Descripción | Rendimiento | Precio | Importe |
|---|---|---|---|---|---|
| MT14010125 | ud | Determinación de la reactividad potencial de los áridos. Método químico. Parte 2: determinación de la reactividad álcali-carbonato, UNE 146507-2 (material; 21/02/2011) | 1.0000 | 117.92 | 117.92 |
|  |  | Total |  |  | 117.92 |

**306.1190** ud MACHAQUEO DE MUESTRAS (21/02/2011)
Precio: 37.74

| Código | Ud | Descripción | Rendimiento | Precio | Importe |
|---|---|---|---|---|---|
| MT14010465 | ud | Machaqueo de muestras (material; 21/02/2011) | 1.0000 | 37.74 | 37.74 |
|  |  | Total |  |  | 37.74 |

**306.1200** ud DETERMINACIÓN DE LA RESISTENCIA A COMPRESIÓN SIMPLE DE MATERIALES TRATADOS CON CONGLOMERANTES HIDRÁULICOS (21/02/2011)
Precio: 67.92
DETERMINACIÓN DE LA RESISTENCIA A COMPRESIÓN SIMPLE DE MATERIALES TRATADOS CON CONGLOMERANTES HIDRÁULICOS, NLT-305/90 (i/ PREPARACIÓN DE LA PROBETA, LA HUMEDAD Y LA DENSIDAD).

| Código | Ud | Descripción | Rendimiento | Precio | Importe |
|---|---|---|---|---|---|
| MT14010140 | ud | Determinación de la resistencia a compresión simple de materiales tratados con conglomerantes hidráulicos, NLT-305/90 (i/ preparación de la probeta, la humedad y la densidad) (material; 21/02/2011) | 1.0000 | 67.92 | 67.92 |
|  |  | Total |  |  | 67.92 |

#### 04.03.20 ENSAYOS DE AGRESIVIDAD QUÍMICA AL HORMIGÓN (08/07/2011)

**306.1210** ud ANÁLISIS QUÍMICO COMPLETO DE AGUA (08/07/2011)
Precio: 99.06
ANÁLISIS QUÍMICO COMPLETO DE AGUA PARA DETERMINAR SU AGRESIVIDAD FRENTE AL HORMIGÓN, SEGÚN LA INSTRUCCIÓN EHE: VALOR DEL PH, UNE 83952, CO2 AGRESIVO, UNE EN 13577, IÓN AMONIO, UNE 83954, IÓN MAGNESIO, UNE 83955, IÓN SULFATO, UNE 83956, Y RESIDUO SECO, UNE 83957.

| Código | Ud | Descripción | Rendimiento | Precio | Importe |
|---|---|---|---|---|---|
| MT14010435 | ud | Análisis químico completo de agua para determinar su agresividad frente al hormigón, según la instrucción ehe: valor del ph, UNE 83952, CO2 agresivo, UNE-EN 13577, ión amonio, UNE 83954, ión magnesio, UNE 83955, ión sulfato, UNE 83956, y residuo seco, UNE 83957 (material; 08/07/2011) | 1.0000 | 99.06 | 99.06 |
|  |  | Total |  |  | 99.06 |

**306.1220** ud ANÁLISIS QUÍMICO COMPLETO DE SUELO (08/07/2011)
Precio: 47.17
ANÁLISIS QUÍMICO COMPLETO DE SUELO PARA DETERMINAR SU AGRESIVIDAD FRENTE AL HORMIGÓN, SEGÚN LA INSTRUCCIÓN EHE: GRADO DE ACIDEZ BAUMANN-GULLY, UNE 83962, Y DETERMINACIÓN DEL IÓN SULFATO, UNE 83963.

| Código | Ud | Descripción | Rendimiento | Precio | Importe |
|---|---|---|---|---|---|
| MT14010440 | ud | Análisis químico completo de suelo para determinar su agresividad frente al hormigón, según la instrucción EHE: grado de acidez Baumann-Gully, UNE 83962, y determinación del ión sulfato, UNE 83963 (material; 08/07/2011) | 1.0000 | 47.17 | 47.17 |
|  |  | Total |  |  | 47.17 |

#### 04.03.21 ENSAYOS DE DETERMINACIÓN DE ABRASIVIDAD DE ROCAS (08/07/2011)

**306.1230** ud DETERMINACIÓN DEL ÍNDICE DE ABRASIVIDAD CERCHAR (08/07/2011)
Precio: 28.3

| Código | Ud | Descripción | Rendimiento | Precio | Importe |
|---|---|---|---|---|---|
| MT14010200 | ud | Determinación del índice de abrasividad cerchar (material; 08/07/2011) | 1.0000 | 28.3 | 28.30 |
|  |  | Total |  |  | 28.3 |

**306.1240** ud DETERMINACIÓN DEL ÍNDICE DE SCHIMAZEK (08/07/2011)
Precio: 133.96

| Código | Ud | Descripción | Rendimiento | Precio | Importe |
|---|---|---|---|---|---|
| MT14010205 | ud | Determinación del índice de Schimazek (material; 08/07/2011) | 1.0000 | 133.96 | 133.96 |
|  |  | Total |  |  | 133.96 |

### 04.04 CIMENTACIONES

#### 04.04.01 PILOTES

##### 04.04.01.01 EQUIPO Y MEDIOS AUXILIARES

**680.1000** ud EQUIPO Y MEDIOS AUXILIARES PILOTES HASTA 1200 mm
Precio: 7547.17
TRANSPORTE, MONTAJE Y RETIRADA DEL EQUIPO Y MEDIOS AUXILIARES PARA EJECUCIÓN DE PILOTES DE DIÁMETRO HASTA 1200 mm.

| Código | Ud | Descripción | Rendimiento | Precio | Importe |
|---|---|---|---|---|---|
| Q190101A01 | ud | Transporte, montaje y retirada del equipo y medios auxiliares para ejecución de pilotes de diámetro hasta 1200 mm. (maquinaria) | 1.0000 | 7547.17 | 7547.17 |
|  |  | Total |  |  | 7547.17 |

**680.1010** ud EQUIPO Y MEDIOS AUXILIARES PILOTES DESDE 1200 mm HASTA 2000 mm
Precio: 11320.75
TRANSPORTE, MONTAJE Y RETIRADA DEL EQUIPO Y MEDIOS AUXILIARES PARA EJECUCIÓN DE PILOTES DE DIÁMETRO DESDE 1200 mm HASTA 2000 mm.

| Código | Ud | Descripción | Rendimiento | Precio | Importe |
|---|---|---|---|---|---|
| Q190101A15 | ud | Transporte, montaje y retirada del equipo y medios auxiliares para ejecución de pilotes de diámetro desde 1200 mm hasta 2000 mm. (maquinaria) | 1.0000 | 11320.75 | 11320.75 |
|  |  | Total |  |  | 11320.75 |

**680.1020** ud EQUIPO Y MEDIOS AUXILIARES PARA CAMBIO ENTRE TAJOS DE PILOTES DE HASTA 1200 mm DISTANCIADOS MÁS DE 2 km CON GÓNDOLA
Precio: 4716.98
TRANSPORTE, MONTAJE Y RETIRADA DEL EQUIPO Y MEDIOS AUXILIARES PARA CAMBIO ENTRE TAJOS PARA PILOTES HASTA 1200 mm DISTANCIADOS MÁS DE 2 km CON GÓNDOLA.

| Código | Ud | Descripción | Rendimiento | Precio | Importe |
|---|---|---|---|---|---|
| Q190101A10 | ud | Transporte, montaje y retirada del equipo y medios auxiliares para cambio entre tajos para pilotes hasta 1200 mm con góndola. (maquinaria) | 1.0000 | 4716.98 | 4716.98 |
|  |  | Total |  |  | 4716.98 |

**680.1030** ud EQUIPO Y MEDIOS AUXILIARES PARA CAMBIO ENTRE TAJOS DE PILOTES DE 1200 hasta 2000 mm DISTANCIADOS MÁS DE 2 km CON GÓNDOLA
Precio: 8490.57
TRANSPORTE, MONTAJE Y RETIRADA DEL EQUIPO Y MEDIOS AUXILIARES PARA CAMBIO ENTRE TAJOS PARA PILOTES DESDE 1200 mm A 2000 mm DISTANCIADOS MÁS DE 2 km CON GÓNDOLA.

| Código | Ud | Descripción | Rendimiento | Precio | Importe |
|---|---|---|---|---|---|
| Q190101A05 | ud | Transporte, montaje y retirada del equipo y medios auxiliares para cambio entre tajos para pilotes desde 1200 mm a 2000 mm con g (maquinaria) | 1.0000 | 8490.57 | 8490.57 |
|  |  | Total |  |  | 8490.57 |

##### 04.04.01.02 PILOTES CON CAMISA

**671.0010** kg ACERO EN CAMISA PERDIDA EMPLEADA DURANTE LA EJECUCIÓN DE PILOTE
Precio: 1.65
ACERO EN CAMISA PERDIDA EMPLEADA DURANTE LA EJECUCIÓN DE PILOTE i/ TRANSPORTE, POSICIONAMIENTO Y COLOCACIÓN EN OBRA, ASÍ COMO TODOS LOS MEDIOS NECESARIOS PARA SU TOTAL MONTAJE.

| Código | Ud | Descripción | Rendimiento | Precio | Importe |
|---|---|---|---|---|---|
| MO00000002 | h | Capataz | 0.0020 | 21.98 | 0.04 |
| MO00000003 | h | Oficial 1ª | 0.0020 | 21.51 | 0.04 |
| MO00000004 | h | Oficial 2ª | 0.0040 | 20.84 | 0.08 |
| Q140000A01 | h | Grúa autopropulsada (sin accesorios). Grúas todoterreno (desplazamiento lento). Para carga máxima de 20 t | 0.0022 | 88.62 | 0.19 |
| Q060202A01 | h | Camión. Con caja basculante 4x4. De 199 kW de potencia | 0.0039 | 72.23 | 0.28 |
| MT02050005 | kg | Acero en camisa perdida (material) | 1.0000 | 1.02 | 1.02 |
|  |  | Total |  |  | 1.65 |

**671.0020** m PILOTE DE DIÁMETRO HASTA 500 mm (INCLUIDO) CON ENTUBACIÓN RECUPERABLE (HASTA 6 m) HASTA 30 m DE PROFUNDIDAD
Precio: 44.56
PERFORACIÓN DE PILOTE DE DIÁMETRO HASTA 500 mm (INCLUIDO) CON ENTUBACIÓN RECUPERABLE (HASTA 6 m) HASTA 30 m DE PROFUNDIDAD i/ CAMISA Y SU RECUPERACIÓN.

| Código | Ud | Descripción | Rendimiento | Precio | Importe |
|---|---|---|---|---|---|
| MO00000002 | h | Capataz | 0.0500 | 21.98 | 1.10 |
| MO00000003 | h | Oficial 1ª | 0.1360 | 21.51 | 2.93 |
| MO00000004 | h | Oficial 2ª | 0.2000 | 20.84 | 4.17 |
| Q030202A01 | h | Máquina integral sobre cadenas para perforación de pilotes con oscilador hidráulico y entubación recuperable. De 100 kNm (maquinaria; 17/03/2014) | 0.1375 | 227.74 | 31.31 |
| Q040201A01 | h | Retrocargadoras sobre ruedas. De 60 kW de potencia | 0.0319 | 40.8 | 1.30 |
| Q060202A01 | h | Camión. Con caja basculante 4x4. De 199 kW de potencia | 0.0319 | 72.23 | 2.30 |
| MT02050001 | kg | Amortización de acero en camisa recuperable en pilote (material) | 2.4170 | 0.6 | 1.45 |
|  |  | Total |  |  | 44.56 |

**671.0030** m PILOTE DE DIÁMETRO DESDE 500 HASTA 650 mm (INCLUIDO) CON ENTUBACIÓN RECUPERABLE (HASTA 6 m) HASTA 30 m DE PROFUNDIDAD
Precio: 52.35
PERFORACIÓN DE PILOTE DE DIÁMETRO DESDE 500 HASTA 650 mm (INCLUIDO) CON ENTUBACIÓN RECUPERABLE (HASTA 6 m) HASTA 30 m DE PROFUNDIDAD i/ CAMISA Y SU RECUPERACIÓN.

| Código | Ud | Descripción | Rendimiento | Precio | Importe |
|---|---|---|---|---|---|
| MO00000002 | h | Capataz | 0.0650 | 21.98 | 1.43 |
| MO00000003 | h | Oficial 1ª | 0.1770 | 21.51 | 3.81 |
| MO00000004 | h | Oficial 2ª | 0.2600 | 20.84 | 5.42 |
| Q030202A01 | h | Máquina integral sobre cadenas para perforación de pilotes con oscilador hidráulico y entubación recuperable. De 100 kNm | 0.1540 | 227.74 | 35.07 |
| Q040201A01 | h | Retrocargadoras sobre ruedas. De 60 kW de potencia | 0.0418 | 40.8 | 1.71 |
| Q060202A01 | h | Camión. Con caja basculante 4x4. De 199 kW de potencia | 0.0418 | 72.23 | 3.02 |
| MT02050001 | kg | Amortización de acero en camisa recuperable en pilote | 3.1560 | 0.6 | 1.89 |
|  |  | Total |  |  | 52.35 |

**671.0040** m PILOTE DE DIÁMETRO DESDE 650 HASTA 850 mm (INCLUIDO) CON ENTUBACIÓN RECUPERABLE (HASTA 6 m) HASTA 30 m DE PROFUNDIDAD
Precio: 61.44
PERFORACIÓN DE PILOTE DE DIÁMETRO DESDE 650 HASTA 850 mm (INCLUIDO) CON ENTUBACIÓN RECUPERABLE (HASTA 6 m) HASTA 30 m DE PROFUNDIDAD i/ CAMISA Y SU RECUPERACIÓN.

| Código | Ud | Descripción | Rendimiento | Precio | Importe |
|---|---|---|---|---|---|
| MO00000002 | h | Capataz | 0.0850 | 21.98 | 1.87 |
| MO00000003 | h | Oficial 1ª | 0.2300 | 21.51 | 4.95 |
| MO00000004 | h | Oficial 2ª | 0.3400 | 20.84 | 7.09 |
| Q030202A01 | h | Máquina integral sobre cadenas para perforación de pilotes con oscilador hidráulico y entubación recuperable. De 100 kNm | 0.1705 | 227.74 | 38.83 |
| Q040201A01 | h | Retrocargadoras sobre ruedas. De 60 kW de potencia | 0.0550 | 40.8 | 2.24 |
| Q060202A01 | h | Camión. Con caja basculante 4x4. De 199 kW de potencia | 0.0550 | 72.23 | 3.97 |
| MT02050001 | kg | Amortización de acero en camisa recuperable en pilote | 4.1500 | 0.6 | 2.49 |
|  |  | Total |  |  | 61.44 |

**671.0050** m PILOTE DE DIÁMETRO DE 1000 mm (INCLUIDO) CON ENTUBACIÓN RECUPERABLE (HASTA 6 m) HASTA 30 m DE PROFUNDIDAD
Precio: 80.92
PERFORACIÓN DE PILOTE DE DIÁMETRO DE 1000 mm (INCLUIDO) CON ENTUBACIÓN RECUPERABLE (HASTA 6 m) HASTA 30 m DE PROFUNDIDAD i/ CAMISA Y SU RECUPERACIÓN.

| Código | Ud | Descripción | Rendimiento | Precio | Importe |
|---|---|---|---|---|---|
| MO00000002 | h | Capataz | 0.1000 | 21.98 | 2.20 |
| MO00000003 | h | Oficial 1ª | 0.2720 | 21.51 | 5.85 |
| MO00000004 | h | Oficial 2ª | 0.4000 | 20.84 | 8.34 |
| Q030202A05 | h | Máquina integral sobre cadenas para perforación de pilotes con oscilador hidráulico y entubación recuperable. De 150 kNm (maquinaria; 17/03/2014) | 0.1870 | 290.86 | 54.39 |
| Q040201A01 | h | Retrocargadoras sobre ruedas. De 60 kW de potencia | 0.0638 | 40.8 | 2.60 |
| Q060202A01 | h | Camión. Con caja basculante 4x4. De 199 kW de potencia | 0.0638 | 72.23 | 4.61 |
| MT02050001 | kg | Amortización de acero en camisa recuperable en pilote | 4.8830 | 0.6 | 2.93 |
|  |  | Total |  |  | 80.92 |

**671.0060** m PILOTE DE DIÁMETRO DE 1200 mm (INCLUIDO) CON ENTUBACIÓN RECUPERABLE (HASTA 6 m) HASTA 30 m DE PROFUNDIDAD
Precio: 91.06
PERFORACIÓN DE PILOTE DE DIÁMETRO DE 1200 mm (INCLUIDO) CON ENTUBACIÓN RECUPERABLE (HASTA 6 m) HASTA 30 m DE PROFUNDIDAD i/ CAMISA Y SU RECUPERACIÓN.

| Código | Ud | Descripción | Rendimiento | Precio | Importe |
|---|---|---|---|---|---|
| MO00000002 | h | Capataz | 0.1200 | 21.98 | 2.64 |
| MO00000003 | h | Oficial 1ª | 0.3260 | 21.51 | 7.01 |
| MO00000004 | h | Oficial 2ª | 0.4800 | 20.84 | 10.00 |
| Q030202A05 | h | Máquina integral sobre cadenas para perforación de pilotes con oscilador hidráulico y entubación recuperable. De 150 kNm | 0.2035 | 290.86 | 59.19 |
| Q040201A01 | h | Retrocargadoras sobre ruedas. De 60 kW de potencia | 0.0770 | 40.8 | 3.14 |
| Q060202A01 | h | Camión. Con caja basculante 4x4. De 199 kW de potencia | 0.0770 | 72.23 | 5.56 |
| MT02050001 | kg | Amortización de acero en camisa recuperable en pilote | 5.8700 | 0.6 | 3.52 |
|  |  | Total |  |  | 91.06 |

**671.0070** m PILOTE DE DIÁMETRO DE 1500 mm (INCLUIDO) CON ENTUBACIÓN RECUPERABLE (HASTA 6 m) HASTA 30 m DE PROFUNDIDAD
Precio: 110.19
PERFORACIÓN DE PILOTE DE DIÁMETRO DE 1500 mm (INCLUIDO) CON ENTUBACIÓN RECUPERABLE (HASTA 6 m) HASTA 30 m DE PROFUNDIDAD i/ CAMISA Y SU RECUPERACIÓN.

| Código | Ud | Descripción | Rendimiento | Precio | Importe |
|---|---|---|---|---|---|
| MO00000002 | h | Capataz | 0.1500 | 21.98 | 3.30 |
| MO00000003 | h | Oficial 1ª | 0.4080 | 21.51 | 8.78 |
| MO00000004 | h | Oficial 2ª | 0.6000 | 20.84 | 12.50 |
| Q030202A05 | h | Máquina integral sobre cadenas para perforación de pilotes con oscilador hidráulico y entubación recuperable. De 150 kNm | 0.2420 | 290.86 | 70.39 |
| Q040201A01 | h | Retrocargadoras sobre ruedas. De 60 kW de potencia | 0.0957 | 40.8 | 3.90 |
| Q060202A01 | h | Camión. Con caja basculante 4x4. De 199 kW de potencia | 0.0957 | 72.23 | 6.91 |
| MT02050001 | kg | Amortización de acero en camisa recuperable en pilote | 7.3500 | 0.6 | 4.41 |
|  |  | Total |  |  | 110.19 |

**671.0080** m PILOTE DE DIÁMETRO DE 1800 mm (INCLUIDO) CON ENTUBACIÓN RECUPERABLE (HASTA 6 m) HASTA 30 m DE PROFUNDIDAD
Precio: 124.86
PERFORACIÓN DE PILOTE DE DIÁMETRO DE 1800 mm (INCLUIDO) CON ENTUBACIÓN RECUPERABLE (HASTA 6 m) HASTA 30 m DE PROFUNDIDAD i/ CAMISA Y SU RECUPERACIÓN.

| Código | Ud | Descripción | Rendimiento | Precio | Importe |
|---|---|---|---|---|---|
| MO00000002 | h | Capataz | 0.1800 | 21.98 | 3.96 |
| MO00000003 | h | Oficial 1ª | 0.5000 | 21.51 | 10.76 |
| MO00000004 | h | Oficial 2ª | 0.7200 | 20.84 | 15.00 |
| Q030202A05 | h | Máquina integral sobre cadenas para perforación de pilotes con oscilador hidráulico y entubación recuperable. De 150 kNm | 0.2640 | 290.86 | 76.79 |
| Q040201A01 | h | Retrocargadoras sobre ruedas. De 60 kW de potencia | 0.1155 | 40.8 | 4.71 |
| Q060202A01 | h | Camión. Con caja basculante 4x4. De 199 kW de potencia | 0.1155 | 72.23 | 8.34 |
| MT02050001 | kg | Amortización de acero en camisa recuperable en pilote | 8.8300 | 0.6 | 5.30 |
|  |  | Total |  |  | 124.86 |

**671.0090** m PILOTE DE DIÁMETRO DE 2000 mm (INCLUIDO) CON ENTUBACIÓN RECUPERABLE (HASTA 6 m) HASTA 30 m DE PROFUNDIDAD
Precio: 149.69
PERFORACIÓN DE PILOTE DE DIÁMETRO DE 2000 mm (INCLUIDO) CON ENTUBACIÓN RECUPERABLE (HASTA 6 m) HASTA 30 m DE PROFUNDIDAD i/ CAMISA Y SU RECUPERACIÓN.

| Código | Ud | Descripción | Rendimiento | Precio | Importe |
|---|---|---|---|---|---|
| MO00000002 | h | Capataz | 0.2000 | 21.98 | 4.40 |
| MO00000003 | h | Oficial 1ª | 0.5500 | 21.51 | 11.83 |
| MO00000004 | h | Oficial 2ª | 0.8000 | 20.84 | 16.67 |
| Q030202A05 | h | Máquina integral sobre cadenas para perforación de pilotes con oscilador hidráulico y entubación recuperable. De 150 kNm | 0.3300 | 290.86 | 95.98 |
| Q040201A01 | h | Retrocargadoras sobre ruedas. De 60 kW de potencia | 0.1320 | 40.8 | 5.39 |
| Q060202A01 | h | Camión. Con caja basculante 4x4. De 199 kW de potencia | 0.1320 | 72.23 | 9.53 |
| MT02050001 | kg | Amortización de acero en camisa recuperable en pilote | 9.8100 | 0.6 | 5.89 |
|  |  | Total |  |  | 149.69 |

**671.0100** m PILOTE DE DIÁMETRO HASTA 500 mm (INCLUIDO) CON ENTUBACIÓN RECUPERABLE (DE MÁS DE 6 m) HASTA 30 m DE PROFUNDIDAD
Precio: 52.98
PERFORACIÓN DE PILOTE DE DIÁMETRO HASTA 500 mm (INCLUIDO) CON ENTUBACIÓN RECUPERABLE (DE MÁS DE 6 m) HASTA 30 m DE PROFUNDIDAD i/ CAMISA Y SU RECUPERACIÓN.

| Código | Ud | Descripción | Rendimiento | Precio | Importe |
|---|---|---|---|---|---|
| MO00000002 | h | Capataz | 0.0550 | 21.98 | 1.21 |
| MO00000003 | h | Oficial 1ª | 0.1500 | 21.51 | 3.23 |
| MO00000004 | h | Oficial 2ª | 0.2200 | 20.84 | 4.58 |
| Q030202A01 | h | Máquina integral sobre cadenas para perforación de pilotes con oscilador hidráulico y entubación recuperable. De 100 kNm | 0.1430 | 227.74 | 32.57 |
| Q040201A01 | h | Retrocargadoras sobre ruedas. De 60 kW de potencia | 0.0319 | 40.8 | 1.30 |
| Q060202A01 | h | Camión. Con caja basculante 4x4. De 199 kW de potencia | 0.0319 | 72.23 | 2.30 |
| Q130105A01 | h | Grupo de soldadura para tubos de 300 Amperios (maquinaria; 19/05/2014) | 0.6600 | 2.03 | 1.34 |
| Q010000A01 | h | Grupo electrógeno. Con motor diesel. De 30 kVA de potencia (maquinaria; 17/04/2012) | 0.6600 | 7.58 | 5.00 |
| MT02050001 | kg | Amortización de acero en camisa recuperable en pilote | 2.4170 | 0.6 | 1.45 |
|  |  | Total |  |  | 52.98 |

**671.0110** m PILOTE DE DIÁMETRO DESDE 500 HASTA 650 mm (INCLUIDO) CON ENTUBACIÓN RECUPERABLE (DE MÁS DE 6 m) HASTA 30 m DE PROFUNDIDAD
Precio: 63.13
PERFORACIÓN DE PILOTE DE DIÁMETRO DESDE 500 mm HASTA 650 mm (INCLUIDO) CON ENTUBACIÓN RECUPERABLE (DE MÁS DE 6 m) HASTA 30 m DE PROFUNDIDAD i/ CAMISA Y SU RECUPERACIÓN.

| Código | Ud | Descripción | Rendimiento | Precio | Importe |
|---|---|---|---|---|---|
| MO00000002 | h | Capataz | 0.0720 | 21.98 | 1.58 |
| MO00000003 | h | Oficial 1ª | 0.1950 | 21.51 | 4.19 |
| MO00000004 | h | Oficial 2ª | 0.2860 | 20.84 | 5.96 |
| Q030202A01 | h | Máquina integral sobre cadenas para perforación de pilotes con oscilador hidráulico y entubación recuperable. De 100 kNm | 0.1595 | 227.74 | 36.32 |
| Q040201A01 | h | Retrocargadoras sobre ruedas. De 60 kW de potencia | 0.0418 | 40.8 | 1.71 |
| Q060202A01 | h | Camión. Con caja basculante 4x4. De 199 kW de potencia | 0.0418 | 72.23 | 3.02 |
| Q130105A01 | h | Grupo de soldadura para tubos de 300 Amperios | 0.8800 | 2.03 | 1.79 |
| Q010000A01 | h | Grupo electrógeno. Con motor diesel. De 30 kVA de potencia | 0.8800 | 7.58 | 6.67 |
| MT02050001 | kg | Amortización de acero en camisa recuperable en pilote | 3.1560 | 0.6 | 1.89 |
|  |  | Total |  |  | 63.13 |

**671.0120** m PILOTE DE DIÁMETRO DESDE 650 HASTA 850 mm (INCLUIDO) CON ENTUBACIÓN RECUPERABLE (DE MÁS DE 6 m) HASTA 30 m DE PROFUNDIDAD
Precio: 74.92
PERFORACIÓN DE PILOTE DE DIÁMETRO DESDE 650 mm HASTA 850 mm (INCLUIDO) CON ENTUBACIÓN RECUPERABLE (DE MÁS DE 6 m) HASTA 30 m DE PROFUNDIDAD i/ CAMISA Y SU RECUPERACIÓN.

| Código | Ud | Descripción | Rendimiento | Precio | Importe |
|---|---|---|---|---|---|
| MO00000002 | h | Capataz | 0.0940 | 21.98 | 2.07 |
| MO00000003 | h | Oficial 1ª | 0.2550 | 21.51 | 5.49 |
| MO00000004 | h | Oficial 2ª | 0.3750 | 20.84 | 7.82 |
| Q030202A01 | h | Máquina integral sobre cadenas para perforación de pilotes con oscilador hidráulico y entubación recuperable. De 100 kNm | 0.1815 | 227.74 | 41.33 |
| Q040201A01 | h | Retrocargadoras sobre ruedas. De 60 kW de potencia | 0.0550 | 40.8 | 2.24 |
| Q060202A01 | h | Camión. Con caja basculante 4x4. De 199 kW de potencia | 0.0550 | 72.23 | 3.97 |
| Q130105A01 | h | Grupo de soldadura para tubos de 300 Amperios | 0.9900 | 2.03 | 2.01 |
| Q010000A01 | h | Grupo electrógeno. Con motor diesel. De 30 kVA de potencia | 0.9900 | 7.58 | 7.50 |
| MT02050001 | kg | Amortización de acero en camisa recuperable en pilote | 4.1500 | 0.6 | 2.49 |
|  |  | Total |  |  | 74.92 |

**671.0130** m PILOTE DE DIÁMETRO DE 1000 mm (INCLUIDO) CON ENTUBACIÓN RECUPERABLE (DE MÁS DE 6 m) HASTA 30 m DE PROFUNDIDAD
Precio: 97.94
PERFORACIÓN DE PILOTE DE DIÁMETRO DE 1000 mm (INCLUIDO) CON ENTUBACIÓN RECUPERABLE (DE MÁS DE 6 m) HASTA 30 m DE PROFUNDIDAD i/ CAMISA Y SU RECUPERACIÓN.

| Código | Ud | Descripción | Rendimiento | Precio | Importe |
|---|---|---|---|---|---|
| MO00000002 | h | Capataz | 0.1100 | 21.98 | 2.42 |
| MO00000003 | h | Oficial 1ª | 0.3000 | 21.51 | 6.45 |
| MO00000004 | h | Oficial 2ª | 0.4400 | 20.84 | 9.17 |
| Q030202A05 | h | Máquina integral sobre cadenas para perforación de pilotes con oscilador hidráulico y entubación recuperable. De 150 kNm | 0.2035 | 290.86 | 59.19 |
| Q040201A01 | h | Retrocargadoras sobre ruedas. De 60 kW de potencia | 0.0638 | 40.8 | 2.60 |
| Q060202A01 | h | Camión. Con caja basculante 4x4. De 199 kW de potencia | 0.0638 | 72.23 | 4.61 |
| Q130105A01 | h | Grupo de soldadura para tubos de 300 Amperios | 1.1000 | 2.03 | 2.23 |
| Q010000A01 | h | Grupo electrógeno. Con motor diesel. De 30 kVA de potencia | 1.1000 | 7.58 | 8.34 |
| MT02050001 | kg | Amortización de acero en camisa recuperable en pilote | 4.8830 | 0.6 | 2.93 |
|  |  | Total |  |  | 97.94 |

**671.0140** m PILOTE DE DIÁMETRO DE 1200 mm (INCLUIDO) CON ENTUBACIÓN RECUPERABLE (DE MÁS DE 6 m) HASTA 30 m DE PROFUNDIDAD
Precio: 117.53
PERFORACIÓN DE PILOTE DE DIÁMETRO DE 1200 mm (INCLUIDO) CON ENTUBACIÓN RECUPERABLE (DE MÁS DE 6 m) HASTA 30 m DE PROFUNDIDAD i/ CAMISA Y SU RECUPERACIÓN.

| Código | Ud | Descripción | Rendimiento | Precio | Importe |
|---|---|---|---|---|---|
| MO00000002 | h | Capataz | 0.1320 | 21.98 | 2.90 |
| MO00000003 | h | Oficial 1ª | 0.3600 | 21.51 | 7.74 |
| MO00000004 | h | Oficial 2ª | 0.5300 | 20.84 | 11.05 |
| Q030202A05 | h | Máquina integral sobre cadenas para perforación de pilotes con oscilador hidráulico y entubación recuperable. De 150 kNm | 0.2475 | 290.86 | 71.99 |
| Q040201A01 | h | Retrocargadoras sobre ruedas. De 60 kW de potencia | 0.0770 | 40.8 | 3.14 |
| Q060202A01 | h | Camión. Con caja basculante 4x4. De 199 kW de potencia | 0.0770 | 72.23 | 5.56 |
| Q130105A01 | h | Grupo de soldadura para tubos de 300 Amperios | 1.2100 | 2.03 | 2.46 |
| Q010000A01 | h | Grupo electrógeno. Con motor diesel. De 30 kVA de potencia | 1.2100 | 7.58 | 9.17 |
| MT02050001 | kg | Amortización de acero en camisa recuperable en pilote | 5.8700 | 0.6 | 3.52 |
|  |  | Total |  |  | 117.53 |

**671.0150** m PILOTE DE DIÁMETRO DE 1500 mm (INCLUIDO) CON ENTUBACIÓN RECUPERABLE (DE MÁS DE 6 m) HASTA 30 m DE PROFUNDIDAD
Precio: 150.95
PERFORACIÓN DE PILOTE DE DIÁMETRO DE 1500 mm (INCLUIDO) CON ENTUBACIÓN RECUPERABLE (DE MÁS DE 6 m) HASTA 30 m DE PROFUNDIDAD i/ CAMISA Y SU RECUPERACIÓN.

| Código | Ud | Descripción | Rendimiento | Precio | Importe |
|---|---|---|---|---|---|
| MO00000002 | h | Capataz | 0.1650 | 21.98 | 3.63 |
| MO00000003 | h | Oficial 1ª | 0.4500 | 21.51 | 9.68 |
| MO00000004 | h | Oficial 2ª | 0.6600 | 20.84 | 13.75 |
| Q030202A05 | h | Máquina integral sobre cadenas para perforación de pilotes con oscilador hidráulico y entubación recuperable. De 150 kNm | 0.3300 | 290.86 | 95.98 |
| Q040201A01 | h | Retrocargadoras sobre ruedas. De 60 kW de potencia | 0.0957 | 40.8 | 3.90 |
| Q060202A01 | h | Camión. Con caja basculante 4x4. De 199 kW de potencia | 0.0957 | 72.23 | 6.91 |
| Q130105A01 | h | Grupo de soldadura para tubos de 300 Amperios | 1.3200 | 2.03 | 2.68 |
| Q010000A01 | h | Grupo electrógeno. Con motor diesel. De 30 kVA de potencia | 1.3200 | 7.58 | 10.01 |
| MT02050001 | kg | Amortización de acero en camisa recuperable en pilote | 7.3500 | 0.6 | 4.41 |
|  |  | Total |  |  | 150.95 |

**671.0160** m PILOTE DE DIÁMETRO DE 1800 mm (INCLUIDO) CON ENTUBACIÓN RECUPERABLE (DE MÁS DE 6 m) HASTA 30 m DE PROFUNDIDAD
Precio: 173.77
PERFORACIÓN DE PILOTE DE DIÁMETRO DE 1800 mm (INCLUIDO) CON ENTUBACIÓN RECUPERABLE (DE MÁS DE 6 m) HASTA 30 m DE PROFUNDIDAD i/ CAMISA Y SU RECUPERACIÓN.

| Código | Ud | Descripción | Rendimiento | Precio | Importe |
|---|---|---|---|---|---|
| MO00000002 | h | Capataz | 0.2000 | 21.98 | 4.40 |
| MO00000003 | h | Oficial 1ª | 0.5500 | 21.51 | 11.83 |
| MO00000004 | h | Oficial 2ª | 0.8000 | 20.84 | 16.67 |
| Q030202A05 | h | Máquina integral sobre cadenas para perforación de pilotes con oscilador hidráulico y entubación recuperable. De 150 kNm | 0.3740 | 290.86 | 108.78 |
| Q040201A01 | h | Retrocargadoras sobre ruedas. De 60 kW de potencia | 0.1155 | 40.8 | 4.71 |
| Q060202A01 | h | Camión. Con caja basculante 4x4. De 199 kW de potencia | 0.1155 | 72.23 | 8.34 |
| Q130105A01 | h | Grupo de soldadura para tubos de 300 Amperios | 1.4300 | 2.03 | 2.90 |
| Q010000A01 | h | Grupo electrógeno. Con motor diesel. De 30 kVA de potencia | 1.4300 | 7.58 | 10.84 |
| MT02050001 | kg | Amortización de acero en camisa recuperable en pilote | 8.8300 | 0.6 | 5.30 |
|  |  | Total |  |  | 173.77 |

**671.0170** m PILOTE DE DIÁMETRO DE 2000 mm (INCLUIDO) CON ENTUBACIÓN RECUPERABLE (DE MÁS DE 6 m) HASTA 30 m DE PROFUNDIDAD
Precio: 202.98
PERFORACIÓN DE PILOTE DE DIÁMETRO DE 2000 mm (INCLUIDO) CON ENTUBACIÓN RECUPERABLE (DE MÁS DE 6 m) HASTA 30 m DE PROFUNDIDAD i/ CAMISA Y SU RECUPERACIÓN.

| Código | Ud | Descripción | Rendimiento | Precio | Importe |
|---|---|---|---|---|---|
| MO00000002 | h | Capataz | 0.2200 | 21.98 | 4.84 |
| MO00000003 | h | Oficial 1ª | 0.6050 | 21.51 | 13.01 |
| MO00000004 | h | Oficial 2ª | 0.8800 | 20.84 | 18.34 |
| Q030202A05 | h | Máquina integral sobre cadenas para perforación de pilotes con oscilador hidráulico y entubación recuperable. De 150 kNm | 0.4510 | 290.86 | 131.18 |
| Q040201A01 | h | Retrocargadoras sobre ruedas. De 60 kW de potencia | 0.1320 | 40.8 | 5.39 |
| Q060202A01 | h | Camión. Con caja basculante 4x4. De 199 kW de potencia | 0.1320 | 72.23 | 9.53 |
| Q130105A01 | h | Grupo de soldadura para tubos de 300 Amperios | 1.5400 | 2.03 | 3.13 |
| Q010000A01 | h | Grupo electrógeno. Con motor diesel. De 30 kVA de potencia | 1.5400 | 7.58 | 11.67 |
| MT02050001 | kg | Amortización de acero en camisa recuperable en pilote | 9.8100 | 0.6 | 5.89 |
|  |  | Total |  |  | 202.98 |

**671.0180** m PILOTE DE DIÁMETRO DESDE 500 HASTA 650 mm (INCLUIDO) CON ENTUBACIÓN RECUPERABLE (HASTA 6 m) DESDE 30 m A 45 m DE PROFUNDIDAD
Precio: 64.99
PERFORACIÓN DE PILOTE DE DIÁMETRO DESDE 500 HASTA 650 mm (INCLUIDO) CON ENTUBACIÓN RECUPERABLE (HASTA 6 m) DESDE 30 A 45 m DE PROFUNDIDAD i/ CAMISA Y SU RECUPERACIÓN.

| Código | Ud | Descripción | Rendimiento | Precio | Importe |
|---|---|---|---|---|---|
| MO00000002 | h | Capataz | 0.0810 | 21.98 | 1.78 |
| MO00000003 | h | Oficial 1ª | 0.2210 | 21.51 | 4.75 |
| MO00000004 | h | Oficial 2ª | 0.3250 | 20.84 | 6.77 |
| Q030202A01 | h | Máquina integral sobre cadenas para perforación de pilotes con oscilador hidráulico y entubación recuperable. De 100 kNm | 0.1925 | 227.74 | 43.84 |
| Q040201A01 | h | Retrocargadoras sobre ruedas. De 60 kW de potencia | 0.0528 | 40.8 | 2.15 |
| Q060202A01 | h | Camión. Con caja basculante 4x4. De 199 kW de potencia | 0.0528 | 72.23 | 3.81 |
| MT02050001 | kg | Amortización de acero en camisa recuperable en pilote | 3.1560 | 0.6 | 1.89 |
|  |  | Total |  |  | 64.99 |

**671.0190** m PILOTE DE DIÁMETRO DESDE 650 HASTA 850 mm (INCLUIDO) CON ENTUBACIÓN RECUPERABLE (HASTA 6 m) DESDE 30 m A 45 m DE PROFUNDIDAD
Precio: 76.29
PERFORACIÓN DE PILOTE DE DIÁMETRO DESDE 650 HASTA 850 mm (INCLUIDO) CON ENTUBACIÓN RECUPERABLE (HASTA 6 m) DESDE 30 HASTA 45 m DE PROFUNDIDAD i/ CAMISA Y SU RECUPERACIÓN.

| Código | Ud | Descripción | Rendimiento | Precio | Importe |
|---|---|---|---|---|---|
| MO00000002 | h | Capataz | 0.1060 | 21.98 | 2.33 |
| MO00000003 | h | Oficial 1ª | 0.2870 | 21.51 | 6.17 |
| MO00000004 | h | Oficial 2ª | 0.4250 | 20.84 | 8.86 |
| Q030202A01 | h | Máquina integral sobre cadenas para perforación de pilotes con oscilador hidráulico y entubación recuperable. De 100 kNm | 0.2134 | 227.74 | 48.60 |
| Q040201A01 | h | Retrocargadoras sobre ruedas. De 60 kW de potencia | 0.0693 | 40.8 | 2.83 |
| Q060202A01 | h | Camión. Con caja basculante 4x4. De 199 kW de potencia | 0.0693 | 72.23 | 5.01 |
| MT02050001 | kg | Amortización de acero en camisa recuperable en pilote | 4.1500 | 0.6 | 2.49 |
|  |  | Total |  |  | 76.29 |

**671.0200** m PILOTE DE DIÁMETRO DE 1000 mm (INCLUIDO) CON ENTUBACIÓN RECUPERABLE (HASTA 6 m) DESDE 30 m A 45 m DE PROFUNDIDAD
Precio: 100.32
PERFORACIÓN DE PILOTE DE DIÁMETRO DE 1000 mm (INCLUIDO) CON ENTUBACIÓN RECUPERABLE (HASTA 6 m) DESDE 30 HASTA 45 m DE PROFUNDIDAD i/ CAMISA Y SU RECUPERACIÓN.

| Código | Ud | Descripción | Rendimiento | Precio | Importe |
|---|---|---|---|---|---|
| MO00000002 | h | Capataz | 0.1250 | 21.98 | 2.75 |
| MO00000003 | h | Oficial 1ª | 0.3400 | 21.51 | 7.31 |
| MO00000004 | h | Oficial 2ª | 0.5000 | 20.84 | 10.42 |
| Q030202A05 | h | Máquina integral sobre cadenas para perforación de pilotes con oscilador hidráulico y entubación recuperable. De 150 kNm | 0.2332 | 290.86 | 67.83 |
| Q040201A01 | h | Retrocargadoras sobre ruedas. De 60 kW de potencia | 0.0803 | 40.8 | 3.28 |
| Q060202A01 | h | Camión. Con caja basculante 4x4. De 199 kW de potencia | 0.0803 | 72.23 | 5.80 |
| MT02050001 | kg | Amortización de acero en camisa recuperable en pilote | 4.8830 | 0.6 | 2.93 |
|  |  | Total |  |  | 100.32 |

**671.0210** m PILOTE DE DIÁMETRO DE 1200 mm (INCLUIDO) CON ENTUBACIÓN RECUPERABLE (HASTA 6 m) DESDE 30 m A 45 m DE PROFUNDIDAD
Precio: 112.92
PERFORACIÓN DE PILOTE DE DIÁMETRO DE 1200 mm (INCLUIDO) CON ENTUBACIÓN RECUPERABLE (HASTA 6 m) DESDE 30 HASTA 45 m DE PROFUNDIDAD i/ CAMISA Y SU RECUPERACIÓN.

| Código | Ud | Descripción | Rendimiento | Precio | Importe |
|---|---|---|---|---|---|
| MO00000002 | h | Capataz | 0.1500 | 21.98 | 3.30 |
| MO00000003 | h | Oficial 1ª | 0.4070 | 21.51 | 8.75 |
| MO00000004 | h | Oficial 2ª | 0.6000 | 20.84 | 12.50 |
| Q030202A05 | h | Máquina integral sobre cadenas para perforación de pilotes con oscilador hidráulico y entubación recuperable. De 150 kNm | 0.2541 | 290.86 | 73.91 |
| Q040201A01 | h | Retrocargadoras sobre ruedas. De 60 kW de potencia | 0.0968 | 40.8 | 3.95 |
| Q060202A01 | h | Camión. Con caja basculante 4x4. De 199 kW de potencia | 0.0968 | 72.23 | 6.99 |
| MT02050001 | kg | Amortización de acero en camisa recuperable en pilote | 5.8700 | 0.6 | 3.52 |
|  |  | Total |  |  | 112.92 |

**671.0220** m PILOTE DE DIÁMETRO DE 1500 mm (INCLUIDO) CON ENTUBACIÓN RECUPERABLE (HASTA 6 m) DESDE 30 m A 45 m DE PROFUNDIDAD
Precio: 136.68
PERFORACIÓN DE PILOTE DE DIÁMETRO DE 1500 mm (INCLUIDO) CON ENTUBACIÓN RECUPERABLE (HASTA 6 m) DESDE 30 HASTA 45 m DE PROFUNDIDAD i/ CAMISA Y SU RECUPERACIÓN.

| Código | Ud | Descripción | Rendimiento | Precio | Importe |
|---|---|---|---|---|---|
| MO00000002 | h | Capataz | 0.1880 | 21.98 | 4.13 |
| MO00000003 | h | Oficial 1ª | 0.5100 | 21.51 | 10.97 |
| MO00000004 | h | Oficial 2ª | 0.7500 | 20.84 | 15.63 |
| Q030202A05 | h | Máquina integral sobre cadenas para perforación de pilotes con oscilador hidráulico y entubación recuperable. De 150 kNm | 0.3025 | 290.86 | 87.99 |
| Q040201A01 | h | Retrocargadoras sobre ruedas. De 60 kW de potencia | 0.1199 | 40.8 | 4.89 |
| Q060202A01 | h | Camión. Con caja basculante 4x4. De 199 kW de potencia | 0.1199 | 72.23 | 8.66 |
| MT02050001 | kg | Amortización de acero en camisa recuperable en pilote | 7.3500 | 0.6 | 4.41 |
|  |  | Total |  |  | 136.68 |

**671.0230** m PILOTE DE DIÁMETRO DE 1800 mm (INCLUIDO) CON ENTUBACIÓN RECUPERABLE (HASTA 6 m) DESDE 30 m A 45 m DE PROFUNDIDAD
Precio: 154.59
PERFORACIÓN DE PILOTE DE DIÁMETRO DE 1800 mm (INCLUIDO) CON ENTUBACIÓN RECUPERABLE (HASTA 6 m) DESDE 30 HASTA 45 m DE PROFUNDIDAD i/ CAMISA Y SU RECUPERACIÓN.

| Código | Ud | Descripción | Rendimiento | Precio | Importe |
|---|---|---|---|---|---|
| MO00000002 | h | Capataz | 0.2250 | 21.98 | 4.95 |
| MO00000003 | h | Oficial 1ª | 0.6250 | 21.51 | 13.44 |
| MO00000004 | h | Oficial 2ª | 0.9000 | 20.84 | 18.76 |
| Q030202A05 | h | Máquina integral sobre cadenas para perforación de pilotes con oscilador hidráulico y entubación recuperable. De 150 kNm | 0.3300 | 290.86 | 95.98 |
| Q040201A01 | h | Retrocargadoras sobre ruedas. De 60 kW de potencia | 0.1430 | 40.8 | 5.83 |
| Q060202A01 | h | Camión. Con caja basculante 4x4. De 199 kW de potencia | 0.1430 | 72.23 | 10.33 |
| MT02050001 | kg | Amortización de acero en camisa recuperable en pilote | 8.8300 | 0.6 | 5.30 |
|  |  | Total |  |  | 154.59 |

**671.0240** m PILOTE DE DIÁMETRO DE 2000 mm (INCLUIDO) CON ENTUBACIÓN RECUPERABLE (HASTA 6 m) DESDE 30 m A 45 m DE PROFUNDIDAD
Precio: 186.62
PERFORACIÓN DE PILOTE DE DIÁMETRO DE 2000 mm (INCLUIDO) CON ENTUBACIÓN RECUPERABLE (HASTA 6 m) DESDE 30 HASTA 45 m DE PROFUNDIDAD i/ CAMISA Y SU RECUPERACIÓN.

| Código | Ud | Descripción | Rendimiento | Precio | Importe |
|---|---|---|---|---|---|
| MO00000002 | h | Capataz | 0.2500 | 21.98 | 5.50 |
| MO00000003 | h | Oficial 1ª | 0.6880 | 21.51 | 14.80 |
| MO00000004 | h | Oficial 2ª | 1.0000 | 20.84 | 20.84 |
| Q030202A05 | h | Máquina integral sobre cadenas para perforación de pilotes con oscilador hidráulico y entubación recuperable. De 150 kNm | 0.4158 | 290.86 | 120.94 |
| Q040201A01 | h | Retrocargadoras sobre ruedas. De 60 kW de potencia | 0.1650 | 40.8 | 6.73 |
| Q060202A01 | h | Camión. Con caja basculante 4x4. De 199 kW de potencia | 0.1650 | 72.23 | 11.92 |
| MT02050001 | kg | Amortización de acero en camisa recuperable en pilote | 9.8100 | 0.6 | 5.89 |
|  |  | Total |  |  | 186.62 |

**671.0250** m PILOTE DE DIÁMETRO DE 1200 mm (INCLUIDO) CON ENTUBACIÓN RECUPERABLE (DE MÁS DE 6 m) DESDE 30 m A 45 m DE PROFUNDIDAD
Precio: 145.55
PERFORACIÓN DE PILOTE DE DIÁMETRO DE 1200 mm (INCLUIDO) CON ENTUBACIÓN RECUPERABLE (DE MÁS DE 6 m) DESDE 30 HASTA 45 m DE PROFUNDIDAD i/ CAMISA Y SU RECUPERACIÓN.

| Código | Ud | Descripción | Rendimiento | Precio | Importe |
|---|---|---|---|---|---|
| MO00000002 | h | Capataz | 0.1650 | 21.98 | 3.63 |
| MO00000003 | h | Oficial 1ª | 0.4500 | 21.51 | 9.68 |
| MO00000004 | h | Oficial 2ª | 0.6620 | 20.84 | 13.80 |
| Q030202A05 | h | Máquina integral sobre cadenas para perforación de pilotes con oscilador hidráulico y entubación recuperable. De 150 kNm | 0.3080 | 290.86 | 89.58 |
| Q040201A01 | h | Retrocargadoras sobre ruedas. De 60 kW de potencia | 0.0957 | 40.8 | 3.90 |
| Q060202A01 | h | Camión. Con caja basculante 4x4. De 199 kW de potencia | 0.0957 | 72.23 | 6.91 |
| Q130105A01 | h | Grupo de soldadura para tubos de 300 Amperios | 1.5125 | 2.03 | 3.07 |
| Q010000A01 | h | Grupo electrógeno. Con motor diesel. De 30 kVA de potencia | 1.5125 | 7.58 | 11.46 |
| MT02050001 | kg | Amortización de acero en camisa recuperable en pilote | 5.8700 | 0.6 | 3.52 |
|  |  | Total |  |  | 145.55 |

**671.0260** m PILOTE DE DIÁMETRO DE 1500 mm (INCLUIDO) CON ENTUBACIÓN RECUPERABLE (DE MÁS DE 6 m) DESDE 30 m A 45 m DE PROFUNDIDAD
Precio: 187.61
PERFORACIÓN DE PILOTE DE DIÁMETRO DE 1500 mm (INCLUIDO) CON ENTUBACIÓN RECUPERABLE (DE MÁS DE 6 m) DESDE 30 HASTA 45 m DE PROFUNDIDAD i/ CAMISA Y SU RECUPERACIÓN.

| Código | Ud | Descripción | Rendimiento | Precio | Importe |
|---|---|---|---|---|---|
| MO00000002 | h | Capataz | 0.2060 | 21.98 | 4.53 |
| MO00000003 | h | Oficial 1ª | 0.5620 | 21.51 | 12.09 |
| MO00000004 | h | Oficial 2ª | 0.8250 | 20.84 | 17.19 |
| Q030202A05 | h | Máquina integral sobre cadenas para perforación de pilotes con oscilador hidráulico y entubación recuperable. De 150 kNm | 0.4125 | 290.86 | 119.98 |
| Q040201A01 | h | Retrocargadoras sobre ruedas. De 60 kW de potencia | 0.1199 | 40.8 | 4.89 |
| Q060202A01 | h | Camión. Con caja basculante 4x4. De 199 kW de potencia | 0.1199 | 72.23 | 8.66 |
| Q130105A01 | h | Grupo de soldadura para tubos de 300 Amperios | 1.6500 | 2.03 | 3.35 |
| Q010000A01 | h | Grupo electrógeno. Con motor diesel. De 30 kVA de potencia | 1.6500 | 7.58 | 12.51 |
| MT02050001 | kg | Amortización de acero en camisa recuperable en pilote | 7.3500 | 0.6 | 4.41 |
|  |  | Total |  |  | 187.61 |

**671.0270** m PILOTE DE DIÁMETRO DE 1800 mm (INCLUIDO) CON ENTUBACIÓN RECUPERABLE (DE MÁS DE 6 m) DESDE 30 m A 45 m DE PROFUNDIDAD
Precio: 216.01
PERFORACIÓN DE PILOTE DE DIÁMETRO DE 1800 mm (INCLUIDO) CON ENTUBACIÓN RECUPERABLE (DE MÁS DE 6 m) DESDE 30 HASTA 45 m DE PROFUNDIDAD i/ CAMISA Y SU RECUPERACIÓN.

| Código | Ud | Descripción | Rendimiento | Precio | Importe |
|---|---|---|---|---|---|
| MO00000002 | h | Capataz | 0.2500 | 21.98 | 5.50 |
| MO00000003 | h | Oficial 1ª | 0.6880 | 21.51 | 14.80 |
| MO00000004 | h | Oficial 2ª | 1.0000 | 20.84 | 20.84 |
| Q030202A05 | h | Máquina integral sobre cadenas para perforación de pilotes con oscilador hidráulico y entubación recuperable. De 150 kNm | 0.4675 | 290.86 | 135.98 |
| Q040201A01 | h | Retrocargadoras sobre ruedas. De 60 kW de potencia | 0.1452 | 40.8 | 5.92 |
| Q060202A01 | h | Camión. Con caja basculante 4x4. De 199 kW de potencia | 0.1452 | 72.23 | 10.49 |
| Q130105A01 | h | Grupo de soldadura para tubos de 300 Amperios | 1.7875 | 2.03 | 3.63 |
| Q010000A01 | h | Grupo electrógeno. Con motor diesel. De 30 kVA de potencia | 1.7875 | 7.58 | 13.55 |
| MT02050001 | kg | Amortización de acero en camisa recuperable en pilote | 8.8300 | 0.6 | 5.30 |
|  |  | Total |  |  | 216.01 |

**671.0280** m PILOTE DE DIÁMETRO DE 2000 mm (INCLUIDO) CON ENTUBACIÓN RECUPERABLE (DE MÁS DE 6 m) DESDE 30 m A 45 m DE PROFUNDIDAD
Precio: 252.07
PERFORACIÓN DE PILOTE DE DIÁMETRO DE 2000 mm (INCLUIDO) CON ENTUBACIÓN RECUPERABLE (DE MÁS DE 6 m) DESDE 30 HASTA 45 m DE PROFUNDIDAD i/ CAMISA Y SU RECUPERACIÓN.

| Código | Ud | Descripción | Rendimiento | Precio | Importe |
|---|---|---|---|---|---|
| MO00000002 | h | Capataz | 0.2750 | 21.98 | 6.04 |
| MO00000003 | h | Oficial 1ª | 0.7560 | 21.51 | 16.26 |
| MO00000004 | h | Oficial 2ª | 1.1000 | 20.84 | 22.92 |
| Q030202A05 | h | Máquina integral sobre cadenas para perforación de pilotes con oscilador hidráulico y entubación recuperable. De 150 kNm | 0.5632 | 290.86 | 163.81 |
| Q040201A01 | h | Retrocargadoras sobre ruedas. De 60 kW de potencia | 0.1650 | 40.8 | 6.73 |
| Q060202A01 | h | Camión. Con caja basculante 4x4. De 199 kW de potencia | 0.1650 | 72.23 | 11.92 |
| Q130105A01 | h | Grupo de soldadura para tubos de 300 Amperios | 1.9250 | 2.03 | 3.91 |
| Q010000A01 | h | Grupo electrógeno. Con motor diesel. De 30 kVA de potencia | 1.9250 | 7.58 | 14.59 |
| MT02050001 | kg | Amortización de acero en camisa recuperable en pilote | 9.8100 | 0.6 | 5.89 |
|  |  | Total |  |  | 252.07 |

##### 04.04.01.03 PILAS-PILOTE (17/04/2012)

**671.0300** ud CENTRADO Y NIVELADO DE PILA-PILOTE (17/04/2012)
Precio: 2769.3

| Código | Ud | Descripción | Rendimiento | Precio | Importe |
|---|---|---|---|---|---|
| MO00000002 | h | Capataz | 3.0000 | 21.98 | 65.94 |
| MO00000003 | h | Oficial 1ª | 12.0000 | 21.51 | 258.12 |
| MO00000004 | h | Oficial 2ª | 24.0000 | 20.84 | 500.16 |
| Q140000A15 | h | Grúa autopropulsada (sin accesorios). Grúas todoterreno (desplazamiento lento). Para carga máxima de 80 t | 12.0000 | 162.09 | 1945.08 |
|  |  | Total |  |  | 2769.3 |

##### 04.04.01.04 PILOTES CON BARRENA CONTINUA

**671.0310** m PILOTE DE DIÁMETRO HASTA 500 mm (INCLUIDO) CON BARRENA CONTINUA, i/ ARMADO HASTA 25 m
Precio: 31.89
PERFORACIÓN DE PILOTE DE DIÁMETRO HASTA 500 mm (INCLUIDO) CON BARRENA CONTINUA i/ ARMADO HASTA 25 m.

| Código | Ud | Descripción | Rendimiento | Precio | Importe |
|---|---|---|---|---|---|
| MO00000002 | h | Capataz | 0.0300 | 21.98 | 0.66 |
| MO00000003 | h | Oficial 1ª | 0.0600 | 21.51 | 1.29 |
| MO00000004 | h | Oficial 2ª | 0.1200 | 20.84 | 2.50 |
| Q140000A01 | h | Grúa autopropulsada (sin accesorios). Grúas todoterreno (desplazamiento lento). Para carga máxima de 20 t | 0.0165 | 88.62 | 1.46 |
| Q060202A01 | h | Camión. Con caja basculante 4x4. De 199 kW de potencia | 0.0275 | 72.23 | 1.99 |
| Q040201A01 | h | Retrocargadoras sobre ruedas. De 60 kW de potencia | 0.0275 | 40.8 | 1.12 |
| Q030201A01 | h | Maquinaria para pilotes perforados "in situ". Máquina integral sobre cadenas para perforación de pilotes a rotación con hélice o (maquinaria; 17/04/2012) | 0.0385 | 193.48 | 7.45 |
| MT01110005 | kg | Acero corrugado B 500 B o B 500 C, con características de ductilidad mejoradas, en barras | 12.6400 | 1.22 | 15.42 |
|  |  | Total |  |  | 31.89 |

**671.0320** m PILOTE DE DIÁMETRO DESDE 500 HASTA 650 mm (INCLUIDO) CON BARRENA CONTINUA, i/ ARMADO HASTA 25 m
Precio: 41.51
PERFORACIÓN DE PILOTE DE DIÁMETRO DESDE 500 HASTA 650 mm (INCLUIDO) CON BARRENA CONTINUA i/ ARMADO HASTA 25 m.

| Código | Ud | Descripción | Rendimiento | Precio | Importe |
|---|---|---|---|---|---|
| MO00000002 | h | Capataz | 0.0450 | 21.98 | 0.99 |
| MO00000003 | h | Oficial 1ª | 0.0900 | 21.51 | 1.94 |
| MO00000004 | h | Oficial 2ª | 0.1800 | 20.84 | 3.75 |
| Q140000A01 | h | Grúa autopropulsada (sin accesorios). Grúas todoterreno (desplazamiento lento). Para carga máxima de 20 t | 0.0275 | 88.62 | 2.44 |
| Q060202A01 | h | Camión. Con caja basculante 4x4. De 199 kW de potencia | 0.0352 | 72.23 | 2.54 |
| Q040201A01 | h | Retrocargadoras sobre ruedas. De 60 kW de potencia | 0.0352 | 40.8 | 1.44 |
| Q030201A01 | h | Maquinaria para pilotes perforados "in situ". Máquina integral sobre cadenas para perforación de pilotes a rotación con hélice o | 0.0495 | 193.48 | 9.58 |
| MT01110005 | kg | Acero corrugado B 500 B o B 500 C, con características de ductilidad mejoradas, en barras | 15.4320 | 1.22 | 18.83 |
|  |  | Total |  |  | 41.51 |

**671.0330** m PILOTE DE DIÁMETRO DESDE 650 HASTA 850 mm (INCLUIDO) CON BARRENA CONTINUA, i/ ARMADO HASTA 25 m
Precio: 54.45
PERFORACIÓN DE PILOTE DE DIÁMETRO DESDE 650 HASTA 850 mm (INCLUIDO) CON BARRENA CONTINUA i/ ARMADO HASTA 25 m.

| Código | Ud | Descripción | Rendimiento | Precio | Importe |
|---|---|---|---|---|---|
| MO00000002 | h | Capataz | 0.0600 | 21.98 | 1.32 |
| MO00000003 | h | Oficial 1ª | 0.1200 | 21.51 | 2.58 |
| MO00000004 | h | Oficial 2ª | 0.2400 | 20.84 | 5.00 |
| Q140000A01 | h | Grúa autopropulsada (sin accesorios). Grúas todoterreno (desplazamiento lento). Para carga máxima de 20 t | 0.0330 | 88.62 | 2.92 |
| Q060202A01 | h | Camión. Con caja basculante 4x4. De 199 kW de potencia | 0.0429 | 72.23 | 3.10 |
| Q040201A01 | h | Retrocargadoras sobre ruedas. De 60 kW de potencia | 0.0429 | 40.8 | 1.75 |
| Q030201A01 | h | Maquinaria para pilotes perforados "in situ". Máquina integral sobre cadenas para perforación de pilotes a rotación con hélice o | 0.0660 | 193.48 | 12.77 |
| MT01110005 | kg | Acero corrugado B 500 B o B 500 C, con características de ductilidad mejoradas, en barras | 20.5000 | 1.22 | 25.01 |
|  |  | Total |  |  | 54.45 |

**671.0340** m PILOTE DE DIÁMETRO DE 1000 mm (INCLUIDO) CON BARRENA CONTINUA, i/ ARMADO HASTA 25 m
Precio: 65.79
PERFORACIÓN DE PILOTE DE DIÁMETRO DE 1000 mm CON BARRENA CONTINUA i/ ARMADO HASTA 25 m.

| Código | Ud | Descripción | Rendimiento | Precio | Importe |
|---|---|---|---|---|---|
| MO00000002 | h | Capataz | 0.0750 | 21.98 | 1.65 |
| MO00000003 | h | Oficial 1ª | 0.1500 | 21.51 | 3.23 |
| MO00000004 | h | Oficial 2ª | 0.3000 | 20.84 | 6.25 |
| Q140000A01 | h | Grúa autopropulsada (sin accesorios). Grúas todoterreno (desplazamiento lento). Para carga máxima de 20 t | 0.0407 | 88.62 | 3.61 |
| Q060202A01 | h | Camión. Con caja basculante 4x4. De 199 kW de potencia | 0.0484 | 72.23 | 3.50 |
| Q040201A01 | h | Retrocargadoras sobre ruedas. De 60 kW de potencia | 0.0484 | 40.8 | 1.97 |
| Q030201A01 | h | Maquinaria para pilotes perforados "in situ". Máquina integral sobre cadenas para perforación de pilotes a rotación con hélice o | 0.0825 | 193.48 | 15.96 |
| MT01110005 | kg | Acero corrugado B 500 B o B 500 C, con características de ductilidad mejoradas, en barras | 24.2800 | 1.22 | 29.62 |
|  |  | Total |  |  | 65.79 |

##### 04.04.01.05 WIDIA (04/10/2011)

**671.0360** h WIDIA (04/10/2011)
Precio: 547.17

| Código | Ud | Descripción | Rendimiento | Precio | Importe |
|---|---|---|---|---|---|
| Q180100C01 | h | Máquina Widia (maquinaria; 04/10/2011) | 1.0000 | 547.17 | 547.17 |
|  |  | Total |  |  | 547.17 |

##### 04.04.01.06 PILOTES CON LODOS TIXOTRÓPICOS (17/04/2012)

**671.0370** m PILOTE HASTA 650 mm (INCLUIDO) CON LODOS TIXOTRÓPICOS Y/O POLÍMEROS HASTA 25 m (17/04/2012)
Precio: 64.65
PERFORACIÓN DE PILOTE DE DIÁMETRO HASTA 650 mm (INCLUIDO) CON LODOS TIXOTRÓPICOS Y/O POLÍMEROS HASTA 25 m.

| Código | Ud | Descripción | Rendimiento | Precio | Importe |
|---|---|---|---|---|---|
| MO00000002 | h | Capataz | 0.0650 | 21.98 | 1.43 |
| MO00000003 | h | Oficial 1ª | 0.1700 | 21.51 | 3.66 |
| MO00000004 | h | Oficial 2ª | 0.2500 | 20.84 | 5.21 |
| Q030201A01 | h | Maquinaria para pilotes perforados "in situ". Máquina integral sobre cadenas para perforación de pilotes a rotación con hélice o | 0.2475 | 193.48 | 47.89 |
| Q030404A01 | h | Maquinaria para lodos de perforación: desarenadores de lodos, mezcladores de lodos, bombas de lodos, deslimadores y depósitos de (maquinaria; 30/04/2014) | 0.3850 | 8.29 | 3.19 |
| Q060201A01 | h | Camión. Con caja fija y grúa auxiliar. Para 16 t | 0.0330 | 58.08 | 1.92 |
| Q040201A01 | h | Retrocargadoras sobre ruedas. De 60 kW de potencia | 0.0330 | 40.8 | 1.35 |
|  |  | Total |  |  | 64.65 |

**671.0380** m PILOTE DESDE 650 HASTA 850 mm (INCLUIDO) CON LODOS TIXOTRÓPICOS Y/O POLÍMEROS HASTA 25 m (17/04/2012)
Precio: 83.77
PERFORACIÓN DE PILOTE DE DIÁMETRO DESDE 650 HASTA 850 mm (INCLUIDO) CON LODOS TIXOTRÓPICOS Y/O POLÍMEROS HASTA 25 m.

| Código | Ud | Descripción | Rendimiento | Precio | Importe |
|---|---|---|---|---|---|
| MO00000002 | h | Capataz | 0.0850 | 21.98 | 1.87 |
| MO00000003 | h | Oficial 1ª | 0.2230 | 21.51 | 4.80 |
| MO00000004 | h | Oficial 2ª | 0.3280 | 20.84 | 6.84 |
| Q030201A01 | h | Maquinaria para pilotes perforados "in situ". Máquina integral sobre cadenas para perforación de pilotes a rotación con hélice o | 0.3190 | 193.48 | 61.72 |
| Q030404A01 | h | Maquinaria para lodos de perforación: desarenadores de lodos, mezcladores de lodos, bombas de lodos, deslimadores y depósitos de | 0.5038 | 8.29 | 4.18 |
| Q060201A01 | h | Camión. Con caja fija y grúa auxiliar. Para 16 t | 0.0440 | 58.08 | 2.56 |
| Q040201A01 | h | Retrocargadoras sobre ruedas. De 60 kW de potencia | 0.0440 | 40.8 | 1.80 |
|  |  | Total |  |  | 83.77 |

**671.0390** m PILOTE DE 1000 mm (INCLUIDO) CON LODOS TIXOTRÓPICOS Y/O POLÍMEROS HASTA 25 m (17/04/2012)
Precio: 99.21
PERFORACIÓN DE PILOTE DE DIÁMETRO DE 1000 mm CON LODOS TIXOTRÓPICOS Y/O POLÍMEROS HASTA 25 m.

| Código | Ud | Descripción | Rendimiento | Precio | Importe |
|---|---|---|---|---|---|
| MO00000002 | h | Capataz | 0.1000 | 21.98 | 2.20 |
| MO00000003 | h | Oficial 1ª | 0.2620 | 21.51 | 5.64 |
| MO00000004 | h | Oficial 2ª | 0.3850 | 20.84 | 8.02 |
| Q030201A01 | h | Maquinaria para pilotes perforados "in situ". Máquina integral sobre cadenas para perforación de pilotes a rotación con hélice o | 0.3795 | 193.48 | 73.43 |
| Q030404A01 | h | Maquinaria para lodos de perforación: desarenadores de lodos, mezcladores de lodos, bombas de lodos, deslimadores y depósitos de | 0.5940 | 8.29 | 4.92 |
| Q060201A01 | h | Camión. Con caja fija y grúa auxiliar. Para 16 t | 0.0506 | 58.08 | 2.94 |
| Q040201A01 | h | Retrocargadoras sobre ruedas. De 60 kW de potencia | 0.0506 | 40.8 | 2.06 |
|  |  | Total |  |  | 99.21 |

**671.0400** m PILOTE DE 1200 mm CON LODOS TIXOTRÓPICOS Y/O POLÍMEROS HASTA 25 m (17/04/2012)
Precio: 119.25
PERFORACIÓN DE PILOTE DE DIÁMETRO DE 1200 mm CON LODOS TIXOTRÓPICOS Y/O POLÍMEROS HASTA 25 m.

| Código | Ud | Descripción | Rendimiento | Precio | Importe |
|---|---|---|---|---|---|
| MO00000002 | h | Capataz | 0.1200 | 21.98 | 2.64 |
| MO00000003 | h | Oficial 1ª | 0.3150 | 21.51 | 6.78 |
| MO00000004 | h | Oficial 2ª | 0.4620 | 20.84 | 9.63 |
| Q030201A01 | h | Maquinaria para pilotes perforados "in situ". Máquina integral sobre cadenas para perforación de pilotes a rotación con hélice o | 0.4565 | 193.48 | 88.32 |
| Q030404A01 | h | Maquinaria para lodos de perforación: desarenadores de lodos, mezcladores de lodos, bombas de lodos, deslimadores y depósitos de | 0.7117 | 8.29 | 5.90 |
| Q060201A01 | h | Camión. Con caja fija y grúa auxiliar. Para 16 t | 0.0605 | 58.08 | 3.51 |
| Q040201A01 | h | Retrocargadoras sobre ruedas. De 60 kW de potencia | 0.0605 | 40.8 | 2.47 |
|  |  | Total |  |  | 119.25 |

**671.0410** m PILOTE DE 1500 mm (INCLUIDO) CON LODOS TIXOTRÓPICOS Y/O POLÍMEROS HASTA 25 m (17/04/2012)
Precio: 145.16
PERFORACIÓN DE PILOTE DE DIÁMETRO DE 1500 mm CON LODOS TIXOTRÓPICOS Y/O POLÍMEROS HASTA 25 m.

| Código | Ud | Descripción | Rendimiento | Precio | Importe |
|---|---|---|---|---|---|
| MO00000002 | h | Capataz | 0.1500 | 21.98 | 3.30 |
| MO00000003 | h | Oficial 1ª | 0.3930 | 21.51 | 8.45 |
| MO00000004 | h | Oficial 2ª | 0.5770 | 20.84 | 12.02 |
| Q030201A01 | h | Maquinaria para pilotes perforados "in situ". Máquina integral sobre cadenas para perforación de pilotes a rotación con hélice o | 0.5500 | 193.48 | 106.41 |
| Q030404A01 | h | Maquinaria para lodos de perforación: desarenadores de lodos, mezcladores de lodos, bombas de lodos, deslimadores y depósitos de | 0.8888 | 8.29 | 7.37 |
| Q060201A01 | h | Camión. Con caja fija y grúa auxiliar. Para 16 t | 0.0770 | 58.08 | 4.47 |
| Q040201A01 | h | Retrocargadoras sobre ruedas. De 60 kW de potencia | 0.0770 | 40.8 | 3.14 |
|  |  | Total |  |  | 145.16 |

**671.0420** m PILOTE DE 1800 mm (INCLUIDO) CON LODOS TIXOTRÓPICOS Y/O POLÍMEROS HASTA 25 m (17/04/2012)
Precio: 163.43
PERFORACIÓN DE PILOTE DE DIÁMETRO DE 1800 mm CON LODOS TIXOTRÓPICOS Y/O POLÍMEROS HASTA 25 m.

| Código | Ud | Descripción | Rendimiento | Precio | Importe |
|---|---|---|---|---|---|
| MO00000002 | h | Capataz | 0.1800 | 21.98 | 3.96 |
| MO00000003 | h | Oficial 1ª | 0.4700 | 21.51 | 10.11 |
| MO00000004 | h | Oficial 2ª | 0.6920 | 20.84 | 14.42 |
| Q030201A01 | h | Maquinaria para pilotes perforados "in situ". Máquina integral sobre cadenas para perforación de pilotes a rotación con hélice o | 0.6050 | 193.48 | 117.06 |
| Q030404A01 | h | Maquinaria para lodos de perforación: desarenadores de lodos, mezcladores de lodos, bombas de lodos, deslimadores y depósitos de | 1.0670 | 8.29 | 8.85 |
| Q060201A01 | h | Camión. Con caja fija y grúa auxiliar. Para 16 t | 0.0913 | 58.08 | 5.30 |
| Q040201A01 | h | Retrocargadoras sobre ruedas. De 60 kW de potencia | 0.0913 | 40.8 | 3.73 |
|  |  | Total |  |  | 163.43 |

**671.0430** m PILOTE DE 2000 mm (INCLUIDO) CON LODOS TIXOTRÓPICOS Y/O POLÍMEROS HASTA 25 m (17/04/2012)
Precio: 182.56
PERFORACIÓN DE PILOTE DE DIÁMETRO DE 2000 mm CON LODOS TIXOTRÓPICOS Y/O POLÍMEROS HASTA 25 m.

| Código | Ud | Descripción | Rendimiento | Precio | Importe |
|---|---|---|---|---|---|
| MO00000002 | h | Capataz | 0.2000 | 21.98 | 4.40 |
| MO00000003 | h | Oficial 1ª | 0.5230 | 21.51 | 11.25 |
| MO00000004 | h | Oficial 2ª | 0.7700 | 20.84 | 16.05 |
| Q030201A01 | h | Maquinaria para pilotes perforados "in situ". Máquina integral sobre cadenas para perforación de pilotes a rotación con hélice o | 0.6820 | 193.48 | 131.95 |
| Q030404A01 | h | Maquinaria para lodos de perforación: desarenadores de lodos, mezcladores de lodos, bombas de lodos, deslimadores y depósitos de | 1.1000 | 8.29 | 9.12 |
| Q060201A01 | h | Camión. Con caja fija y grúa auxiliar. Para 16 t | 0.0990 | 58.08 | 5.75 |
| Q040201A01 | h | Retrocargadoras sobre ruedas. De 60 kW de potencia | 0.0990 | 40.8 | 4.04 |
|  |  | Total |  |  | 182.56 |

**671.0440** m PILOTE DE 1000 mm (INCLUIDO) CON LODOS TIXOTRÓPICOS Y/O POLÍMEROS DESDE 25 HASTA 45 m (17/04/2012)
Precio: 123.68
PERFORACIÓN DE PILOTE DE DIÁMETRO DE 1000 mm CON LODOS TIXOTRÓPICOS Y/O POLÍMEROS DESDE 25 HASTA 45 m.

| Código | Ud | Descripción | Rendimiento | Precio | Importe |
|---|---|---|---|---|---|
| MO00000002 | h | Capataz | 0.1250 | 21.98 | 2.75 |
| MO00000003 | h | Oficial 1ª | 0.3270 | 21.51 | 7.03 |
| MO00000004 | h | Oficial 2ª | 0.4810 | 20.84 | 10.02 |
| Q030201A01 | h | Maquinaria para pilotes perforados "in situ". Máquina integral sobre cadenas para perforación de pilotes a rotación con hélice o | 0.4730 | 193.48 | 91.52 |
| Q030404A01 | h | Maquinaria para lodos de perforación: desarenadores de lodos, mezcladores de lodos, bombas de lodos, deslimadores y depósitos de | 0.7425 | 8.29 | 6.16 |
| Q060201A01 | h | Camión. Con caja fija y grúa auxiliar. Para 16 t | 0.0627 | 58.08 | 3.64 |
| Q040201A01 | h | Retrocargadoras sobre ruedas. De 60 kW de potencia | 0.0627 | 40.8 | 2.56 |
|  |  | Total |  |  | 123.68 |

**671.0450** m PILOTE DE 1200 mm (INCLUIDO) CON LODOS TIXOTRÓPICOS Y/O POLÍMEROS DESDE 25 HASTA 45 m (17/04/2012)
Precio: 145.09
PERFORACIÓN DE PILOTE DE DIÁMETRO DE 1200 mm CON LODOS TIXOTRÓPICOS Y/O POLÍMEROS DESDE 25 HASTA 45 m.

| Código | Ud | Descripción | Rendimiento | Precio | Importe |
|---|---|---|---|---|---|
| MO00000002 | h | Capataz | 0.1500 | 21.98 | 3.30 |
| MO00000003 | h | Oficial 1ª | 0.3940 | 21.51 | 8.47 |
| MO00000004 | h | Oficial 2ª | 0.5770 | 20.84 | 12.02 |
| Q030201A01 | h | Maquinaria para pilotes perforados "in situ". Máquina integral sobre cadenas para perforación de pilotes a rotación con hélice o | 0.5500 | 193.48 | 106.41 |
| Q030404A01 | h | Maquinaria para lodos de perforación: desarenadores de lodos, mezcladores de lodos, bombas de lodos, deslimadores y depósitos de | 0.8899 | 8.29 | 7.38 |
| Q060201A01 | h | Camión. Con caja fija y grúa auxiliar. Para 16 t | 0.0759 | 58.08 | 4.41 |
| Q040201A01 | h | Retrocargadoras sobre ruedas. De 60 kW de potencia | 0.0759 | 40.8 | 3.10 |
|  |  | Total |  |  | 145.09 |

**671.0460** m PILOTE DE 1500 mm (INCLUIDO) CON LODOS TIXOTRÓPICOS Y/O POLÍMEROS DESDE 25 HASTA 45 m (17/04/2012)
Precio: 178.36
PERFORACIÓN DE PILOTE DE DIÁMETRO DE 1500 mm CON LODOS TIXOTRÓPICOS Y/O POLÍMEROS DESDE 25 HASTA 45 m.

| Código | Ud | Descripción | Rendimiento | Precio | Importe |
|---|---|---|---|---|---|
| MO00000002 | h | Capataz | 0.4900 | 21.98 | 10.77 |
| MO00000003 | h | Oficial 1ª | 0.4900 | 21.51 | 10.54 |
| MO00000004 | h | Oficial 2ª | 0.7210 | 20.84 | 15.03 |
| Q030201A01 | h | Maquinaria para pilotes perforados "in situ". Máquina integral sobre cadenas para perforación de pilotes a rotación con hélice o | 0.6380 | 193.48 | 123.44 |
| Q030404A01 | h | Maquinaria para lodos de perforación: desarenadores de lodos, mezcladores de lodos, bombas de lodos, deslimadores y depósitos de | 1.1000 | 8.29 | 9.12 |
| Q060201A01 | h | Camión. Con caja fija y grúa auxiliar. Para 16 t | 0.0957 | 58.08 | 5.56 |
| Q040201A01 | h | Retrocargadoras sobre ruedas. De 60 kW de potencia | 0.0957 | 40.8 | 3.90 |
|  |  | Total |  |  | 178.36 |

**671.0470** m PILOTE DE 1800 mm (INCLUIDO) CON LODOS TIXOTRÓPICOS Y/O POLÍMEROS DESDE 25 HASTA 45 m (17/04/2012)
Precio: 195.77
PERFORACIÓN DE PILOTE DE DIÁMETRO DE 1800 mm CON LODOS TIXOTRÓPICOS Y/O POLÍMEROS DESDE 25 HASTA 45 m.

| Código | Ud | Descripción | Rendimiento | Precio | Importe |
|---|---|---|---|---|---|
| MO00000002 | h | Capataz | 0.2250 | 21.98 | 4.95 |
| MO00000003 | h | Oficial 1ª | 0.5870 | 21.51 | 12.63 |
| MO00000004 | h | Oficial 2ª | 0.8650 | 20.84 | 18.03 |
| Q030201A01 | h | Maquinaria para pilotes perforados "in situ". Máquina integral sobre cadenas para perforación de pilotes a rotación con hélice o | 0.7150 | 193.48 | 138.34 |
| Q030404A01 | h | Maquinaria para lodos de perforación: desarenadores de lodos, mezcladores de lodos, bombas de lodos, deslimadores y depósitos de | 1.3200 | 8.29 | 10.94 |
| Q060201A01 | h | Camión. Con caja fija y grúa auxiliar. Para 16 t | 0.1100 | 58.08 | 6.39 |
| Q040201A01 | h | Retrocargadoras sobre ruedas. De 60 kW de potencia | 0.1100 | 40.8 | 4.49 |
|  |  | Total |  |  | 195.77 |

**671.0480** m PILOTE DE 2000 mm (INCLUIDO) CON LODOS TIXOTRÓPICOS Y/O POLÍMEROS DESDE 25 HASTA 45 m (17/04/2012)
Precio: 222.57
PERFORACIÓN DE PILOTE DE DIÁMETRO DE 2000 mm CON LODOS TIXOTRÓPICOS Y/O POLÍMEROS DESDE 25 HASTA 45 m.

| Código | Ud | Descripción | Rendimiento | Precio | Importe |
|---|---|---|---|---|---|
| MO00000002 | h | Capataz | 0.2500 | 21.98 | 5.50 |
| MO00000003 | h | Oficial 1ª | 0.6540 | 21.51 | 14.07 |
| MO00000004 | h | Oficial 2ª | 0.9600 | 20.84 | 20.01 |
| Q030201A01 | h | Maquinaria para pilotes perforados "in situ". Máquina integral sobre cadenas para perforación de pilotes a rotación con hélice o | 0.8250 | 193.48 | 159.62 |
| Q030404A01 | h | Maquinaria para lodos de perforación: desarenadores de lodos, mezcladores de lodos, bombas de lodos, deslimadores y depósitos de | 1.3750 | 8.29 | 11.40 |
| Q060201A01 | h | Camión. Con caja fija y grúa auxiliar. Para 16 t | 0.1210 | 58.08 | 7.03 |
| Q040201A01 | h | Retrocargadoras sobre ruedas. De 60 kW de potencia | 0.1210 | 40.8 | 4.94 |
|  |  | Total |  |  | 222.57 |

##### 04.04.01.07 PILOTES EN SECO (17/04/2012)

**671.0510** m PILOTE HASTA 500 mm (INCLUIDO) EN SECO HASTA 25 m (17/04/2012)
Precio: 28.57
PERFORACIÓN DE PILOTE DE DIÁMETRO HASTA 500 mm (INCLUIDO) EN SECO HASTA 25 m.

| Código | Ud | Descripción | Rendimiento | Precio | Importe |
|---|---|---|---|---|---|
| MO00000002 | h | Capataz | 0.0450 | 21.98 | 0.99 |
| MO00000003 | h | Oficial 1ª | 0.0800 | 21.51 | 1.72 |
| MO00000004 | h | Oficial 2ª | 0.1150 | 20.84 | 2.40 |
| Q030201A01 | h | Maquinaria para pilotes perforados "in situ". Máquina integral sobre cadenas para perforación de pilotes a rotación con hélice o | 0.1100 | 193.48 | 21.28 |
| Q060201A01 | h | Camión. Con caja fija y grúa auxiliar. Para 16 t | 0.0220 | 58.08 | 1.28 |
| Q040201A01 | h | Retrocargadoras sobre ruedas. De 60 kW de potencia | 0.0220 | 40.8 | 0.90 |
|  |  | Total |  |  | 28.57 |

**671.0520** m PILOTE DESDE 500 HASTA 650 mm (INCLUIDO) EN SECO HASTA 25 m (17/04/2012)
Precio: 34.86
PERFORACIÓN DE PILOTE DE DIÁMETRO DESDE 500 HASTA 650 mm (INCLUIDO) EN SECO HASTA 25 m.

| Código | Ud | Descripción | Rendimiento | Precio | Importe |
|---|---|---|---|---|---|
| MO00000002 | h | Capataz | 0.0600 | 21.98 | 1.32 |
| MO00000003 | h | Oficial 1ª | 0.1000 | 21.51 | 2.15 |
| MO00000004 | h | Oficial 2ª | 0.1500 | 20.84 | 3.13 |
| Q030201A01 | h | Maquinaria para pilotes perforados "in situ". Máquina integral sobre cadenas para perforación de pilotes a rotación con hélice o | 0.1320 | 193.48 | 25.54 |
| Q060201A01 | h | Camión. Con caja fija y grúa auxiliar. Para 16 t | 0.0275 | 58.08 | 1.60 |
| Q040201A01 | h | Retrocargadoras sobre ruedas. De 60 kW de potencia | 0.0275 | 40.8 | 1.12 |
|  |  | Total |  |  | 34.86 |

**671.0530** m PILOTE DESDE 650 HASTA 850 mm (INCLUIDO) EN SECO HASTA 25 m (17/04/2012)
Precio: 42.07
PERFORACIÓN DE PILOTE DE DIÁMETRO DESDE 650 HASTA 850 mm (INCLUIDO) EN SECO HASTA 25 m.

| Código | Ud | Descripción | Rendimiento | Precio | Importe |
|---|---|---|---|---|---|
| MO00000002 | h | Capataz | 0.0780 | 21.98 | 1.71 |
| MO00000003 | h | Oficial 1ª | 0.1300 | 21.51 | 2.80 |
| MO00000004 | h | Oficial 2ª | 0.2000 | 20.84 | 4.17 |
| Q030201A01 | h | Maquinaria para pilotes perforados "in situ". Máquina integral sobre cadenas para perforación de pilotes a rotación con hélice o | 0.1540 | 193.48 | 29.80 |
| Q060201A01 | h | Camión. Con caja fija y grúa auxiliar. Para 16 t | 0.0363 | 58.08 | 2.11 |
| Q040201A01 | h | Retrocargadoras sobre ruedas. De 60 kW de potencia | 0.0363 | 40.8 | 1.48 |
|  |  | Total |  |  | 42.07 |

**671.0540** m PILOTE DE 1000 mm (INCLUIDO) EN SECO HASTA 25 m (17/04/2012)
Precio: 56.83
PERFORACIÓN DE PILOTE DE DIÁMETRO DE 1000 mm (INCLUIDO) EN SECO HASTA 25 m.

| Código | Ud | Descripción | Rendimiento | Precio | Importe |
|---|---|---|---|---|---|
| MO00000002 | h | Capataz | 0.0920 | 21.98 | 2.02 |
| MO00000003 | h | Oficial 1ª | 0.1540 | 21.51 | 3.31 |
| MO00000004 | h | Oficial 2ª | 0.2300 | 20.84 | 4.79 |
| Q030201A01 | h | Maquinaria para pilotes perforados "in situ". Máquina integral sobre cadenas para perforación de pilotes a rotación con hélice o | 0.2200 | 193.48 | 42.57 |
| Q060201A01 | h | Camión. Con caja fija y grúa auxiliar. Para 16 t | 0.0418 | 58.08 | 2.43 |
| Q040201A01 | h | Retrocargadoras sobre ruedas. De 60 kW de potencia | 0.0418 | 40.8 | 1.71 |
|  |  | Total |  |  | 56.83 |

**671.0550** m PILOTE DE 1200 mm (INCLUIDO) EN SECO HASTA 25 m (17/04/2012)
Precio: 78.89
PERFORACIÓN DE PILOTE DE DIÁMETRO DE 1200 mm (INCLUIDO) EN SECO HASTA 25 m.

| Código | Ud | Descripción | Rendimiento | Precio | Importe |
|---|---|---|---|---|---|
| MO00000002 | h | Capataz | 0.1100 | 21.98 | 2.42 |
| MO00000003 | h | Oficial 1ª | 0.1850 | 21.51 | 3.98 |
| MO00000004 | h | Oficial 2ª | 0.2770 | 20.84 | 5.77 |
| Q030201A01 | h | Maquinaria para pilotes perforados "in situ". Máquina integral sobre cadenas para perforación de pilotes a rotación con hélice o | 0.3190 | 193.48 | 61.72 |
| Q060201A01 | h | Camión. Con caja fija y grúa auxiliar. Para 16 t | 0.0506 | 58.08 | 2.94 |
| Q040201A01 | h | Retrocargadoras sobre ruedas. De 60 kW de potencia | 0.0506 | 40.8 | 2.06 |
|  |  | Total |  |  | 78.89 |

**671.0560** m PILOTE DE 1500 mm (INCLUIDO) EN SECO HASTA 25 m (17/04/2012)
Precio: 101.38
PERFORACIÓN DE PILOTE DE DIÁMETRO DE 1500 mm (INCLUIDO) EN SECO HASTA 25 m.

| Código | Ud | Descripción | Rendimiento | Precio | Importe |
|---|---|---|---|---|---|
| MO00000002 | h | Capataz | 0.1380 | 21.98 | 3.03 |
| MO00000003 | h | Oficial 1ª | 0.2300 | 21.51 | 4.95 |
| MO00000004 | h | Oficial 2ª | 0.4000 | 20.84 | 8.34 |
| Q030201A01 | h | Maquinaria para pilotes perforados "in situ". Máquina integral sobre cadenas para perforación de pilotes a rotación con hélice o | 0.4070 | 193.48 | 78.75 |
| Q060201A01 | h | Camión. Con caja fija y grúa auxiliar. Para 16 t | 0.0638 | 58.08 | 3.71 |
| Q040201A01 | h | Retrocargadoras sobre ruedas. De 60 kW de potencia | 0.0638 | 40.8 | 2.60 |
|  |  | Total |  |  | 101.38 |

**671.0570** m PILOTE DE 1800 mm (INCLUIDO) EN SECO HASTA 25 m (17/04/2012)
Precio: 121.7
PERFORACIÓN DE PILOTE DE DIÁMETRO DE 1800 mm (INCLUIDO) EN SECO HASTA 25 m.

| Código | Ud | Descripción | Rendimiento | Precio | Importe |
|---|---|---|---|---|---|
| MO00000002 | h | Capataz | 0.1660 | 21.98 | 3.65 |
| MO00000003 | h | Oficial 1ª | 0.2800 | 21.51 | 6.02 |
| MO00000004 | h | Oficial 2ª | 0.4150 | 20.84 | 8.65 |
| Q030201A01 | h | Maquinaria para pilotes perforados "in situ". Máquina integral sobre cadenas para perforación de pilotes a rotación con hélice o | 0.4950 | 193.48 | 95.77 |
| Q060201A01 | h | Camión. Con caja fija y grúa auxiliar. Para 16 t | 0.0770 | 58.08 | 4.47 |
| Q040201A01 | h | Retrocargadoras sobre ruedas. De 60 kW de potencia | 0.0770 | 40.8 | 3.14 |
|  |  | Total |  |  | 121.7 |

**671.0580** m PILOTE DE 2000 mm (INCLUIDO) EN SECO HASTA 25 m (17/04/2012)
Precio: 139.69
PERFORACIÓN DE PILOTE DE DIÁMETRO DE 2000 mm (INCLUIDO) EN SECO HASTA 25 m.

| Código | Ud | Descripción | Rendimiento | Precio | Importe |
|---|---|---|---|---|---|
| MO00000002 | h | Capataz | 0.1800 | 21.98 | 3.96 |
| MO00000003 | h | Oficial 1ª | 0.3100 | 21.51 | 6.67 |
| MO00000004 | h | Oficial 2ª | 0.4650 | 20.84 | 9.69 |
| Q030201A01 | h | Maquinaria para pilotes perforados "in situ". Máquina integral sobre cadenas para perforación de pilotes a rotación con hélice o | 0.5720 | 193.48 | 110.67 |
| Q060201A01 | h | Camión. Con caja fija y grúa auxiliar. Para 16 t | 0.0880 | 58.08 | 5.11 |
| Q040201A01 | h | Retrocargadoras sobre ruedas. De 60 kW de potencia | 0.0880 | 40.8 | 3.59 |
|  |  | Total |  |  | 139.69 |

**671.0590** m PILOTE HASTA 500 mm (INCLUIDO) EN SECO DESDE 25 HASTA 45 m (17/04/2012)
Precio: 34.64
PERFORACIÓN DE PILOTE DE DIÁMETRO HASTA 500 mm (INCLUIDO) EN SECO DESDE 25 HASTA 45 m.

| Código | Ud | Descripción | Rendimiento | Precio | Importe |
|---|---|---|---|---|---|
| MO00000002 | h | Capataz | 0.0560 | 21.98 | 1.23 |
| MO00000003 | h | Oficial 1ª | 0.1000 | 21.51 | 2.15 |
| MO00000004 | h | Oficial 2ª | 0.1440 | 20.84 | 3.00 |
| Q030201A01 | h | Maquinaria para pilotes perforados "in situ". Máquina integral sobre cadenas para perforación de pilotes a rotación con hélice o | 0.1320 | 193.48 | 25.54 |
| Q060201A01 | h | Camión. Con caja fija y grúa auxiliar. Para 16 t | 0.0275 | 58.08 | 1.60 |
| Q040201A01 | h | Retrocargadoras sobre ruedas. De 60 kW de potencia | 0.0275 | 40.8 | 1.12 |
|  |  | Total |  |  | 34.64 |

**671.0600** m PILOTE DESDE 500 HASTA 650 mm (INCLUIDO) EN SECO DESDE 25 HASTA 45 m (17/04/2012)
Precio: 43.53
PERFORACIÓN DE PILOTE DE DIÁMETRO DESDE 500 HASTA 650 mm (INCLUIDO) EN SECO DESDE 25 HASTA 45 m.

| Código | Ud | Descripción | Rendimiento | Precio | Importe |
|---|---|---|---|---|---|
| MO00000002 | h | Capataz | 0.0750 | 21.98 | 1.65 |
| MO00000003 | h | Oficial 1ª | 0.1250 | 21.51 | 2.69 |
| MO00000004 | h | Oficial 2ª | 0.1870 | 20.84 | 3.90 |
| Q030201A01 | h | Maquinaria para pilotes perforados "in situ". Máquina integral sobre cadenas para perforación de pilotes a rotación con hélice o | 0.1650 | 193.48 | 31.92 |
| Q060201A01 | h | Camión. Con caja fija y grúa auxiliar. Para 16 t | 0.0341 | 58.08 | 1.98 |
| Q040201A01 | h | Retrocargadoras sobre ruedas. De 60 kW de potencia | 0.0341 | 40.8 | 1.39 |
|  |  | Total |  |  | 43.53 |

**671.0610** m PILOTE DESDE 650 HASTA 850 mm (INCLUIDO) EN SECO DESDE 25 HASTA 45 m (17/04/2012)
Precio: 53.51
PERFORACIÓN DE PILOTE DE DIÁMETRO DESDE 650 HASTA 850 mm (INCLUIDO) EN SECO DESDE 25 HASTA 45 m.

| Código | Ud | Descripción | Rendimiento | Precio | Importe |
|---|---|---|---|---|---|
| MO00000002 | h | Capataz | 0.0980 | 21.98 | 2.15 |
| MO00000003 | h | Oficial 1ª | 0.1620 | 21.51 | 3.48 |
| MO00000004 | h | Oficial 2ª | 0.2500 | 20.84 | 5.21 |
| Q030201A01 | h | Maquinaria para pilotes perforados "in situ". Máquina integral sobre cadenas para perforación de pilotes a rotación con hélice o | 0.1980 | 193.48 | 38.31 |
| Q060201A01 | h | Camión. Con caja fija y grúa auxiliar. Para 16 t | 0.0440 | 58.08 | 2.56 |
| Q040201A01 | h | Retrocargadoras sobre ruedas. De 60 kW de potencia | 0.0440 | 40.8 | 1.80 |
|  |  | Total |  |  | 53.51 |

**671.0620** m PILOTE DE 1000 mm (INCLUIDO) EN SECO DESDE 25 HASTA 45 m (17/04/2012)
Precio: 71.82
PERFORACIÓN DE PILOTE DE DIÁMETRO DE 1000 mm (INCLUIDO) EN SECO DESDE 25 HASTA 45 m.

| Código | Ud | Descripción | Rendimiento | Precio | Importe |
|---|---|---|---|---|---|
| MO00000002 | h | Capataz | 0.1150 | 21.98 | 2.53 |
| MO00000003 | h | Oficial 1ª | 0.1900 | 21.51 | 4.09 |
| MO00000004 | h | Oficial 2ª | 0.3300 | 20.84 | 6.88 |
| Q030201A01 | h | Maquinaria para pilotes perforados "in situ". Máquina integral sobre cadenas para perforación de pilotes a rotación con hélice o | 0.2750 | 193.48 | 53.21 |
| Q060201A01 | h | Camión. Con caja fija y grúa auxiliar. Para 16 t | 0.0517 | 58.08 | 3.00 |
| Q040201A01 | h | Retrocargadoras sobre ruedas. De 60 kW de potencia | 0.0517 | 40.8 | 2.11 |
|  |  | Total |  |  | 71.82 |

**671.0630** m PILOTE DE 1200 mm (INCLUIDO) EN SECO DESDE 25 HASTA 45 m (17/04/2012)
Precio: 98.29
PERFORACIÓN DE PILOTE DE DIÁMETRO DE 1200 mm (INCLUIDO) EN SECO DESDE 25 HASTA 45 m.

| Código | Ud | Descripción | Rendimiento | Precio | Importe |
|---|---|---|---|---|---|
| MO00000002 | h | Capataz | 0.1370 | 21.98 | 3.01 |
| MO00000003 | h | Oficial 1ª | 0.2300 | 21.51 | 4.95 |
| MO00000004 | h | Oficial 2ª | 0.3450 | 20.84 | 7.19 |
| Q030201A01 | h | Maquinaria para pilotes perforados "in situ". Máquina integral sobre cadenas para perforación de pilotes a rotación con hélice o | 0.3960 | 193.48 | 76.62 |
| Q060201A01 | h | Camión. Con caja fija y grúa auxiliar. Para 16 t | 0.0660 | 58.08 | 3.83 |
| Q040201A01 | h | Retrocargadoras sobre ruedas. De 60 kW de potencia | 0.0660 | 40.8 | 2.69 |
|  |  | Total |  |  | 98.29 |

**671.0640** m PILOTE DE 1500 mm (INCLUIDO) EN SECO DESDE 25 HASTA 45 m (17/04/2012)
Precio: 126.1
PERFORACIÓN DE PILOTE DE DIÁMETRO DE 1500 mm (INCLUIDO) EN SECO DESDE 25 HASTA 45 m.

| Código | Ud | Descripción | Rendimiento | Precio | Importe |
|---|---|---|---|---|---|
| MO00000002 | h | Capataz | 0.1720 | 21.98 | 3.78 |
| MO00000003 | h | Oficial 1ª | 0.2870 | 21.51 | 6.17 |
| MO00000004 | h | Oficial 2ª | 0.5000 | 20.84 | 10.42 |
| Q030201A01 | h | Maquinaria para pilotes perforados "in situ". Máquina integral sobre cadenas para perforación de pilotes a rotación con hélice o | 0.5060 | 193.48 | 97.90 |
| Q060201A01 | h | Camión. Con caja fija y grúa auxiliar. Para 16 t | 0.0792 | 58.08 | 4.60 |
| Q040201A01 | h | Retrocargadoras sobre ruedas. De 60 kW de potencia | 0.0792 | 40.8 | 3.23 |
|  |  | Total |  |  | 126.1 |

**671.0650** m PILOTE DE 1800 mm (INCLUIDO) EN SECO DESDE 25 HASTA 45 m (17/04/2012)
Precio: 151.35
PERFORACIÓN DE PILOTE DE DIÁMETRO DE 1800 mm (INCLUIDO) EN SECO DESDE 25 HASTA 45 m.

| Código | Ud | Descripción | Rendimiento | Precio | Importe |
|---|---|---|---|---|---|
| MO00000002 | h | Capataz | 0.2070 | 21.98 | 4.55 |
| MO00000003 | h | Oficial 1ª | 0.3500 | 21.51 | 7.53 |
| MO00000004 | h | Oficial 2ª | 0.5100 | 20.84 | 10.63 |
| Q030201A01 | h | Maquinaria para pilotes perforados "in situ". Máquina integral sobre cadenas para perforación de pilotes a rotación con hélice o | 0.6160 | 193.48 | 119.18 |
| Q060201A01 | h | Camión. Con caja fija y grúa auxiliar. Para 16 t | 0.0957 | 58.08 | 5.56 |
| Q040201A01 | h | Retrocargadoras sobre ruedas. De 60 kW de potencia | 0.0957 | 40.8 | 3.90 |
|  |  | Total |  |  | 151.35 |

**671.0660** m PILOTE DE 2000 mm (INCLUIDO) EN SECO DESDE 25 HASTA 45 m (17/04/2012)
Precio: 174.58
PERFORACIÓN DE PILOTE DE DIÁMETRO DE 2000 mm (INCLUIDO) EN SECO DESDE 25 HASTA 45 m.

| Código | Ud | Descripción | Rendimiento | Precio | Importe |
|---|---|---|---|---|---|
| MO00000002 | h | Capataz | 0.2250 | 21.98 | 4.95 |
| MO00000003 | h | Oficial 1ª | 0.3870 | 21.51 | 8.32 |
| MO00000004 | h | Oficial 2ª | 0.5800 | 20.84 | 12.09 |
| Q030201A01 | h | Maquinaria para pilotes perforados "in situ". Máquina integral sobre cadenas para perforación de pilotes a rotación con hélice o | 0.7150 | 193.48 | 138.34 |
| Q060201A01 | h | Camión. Con caja fija y grúa auxiliar. Para 16 t | 0.1100 | 58.08 | 6.39 |
| Q040201A01 | h | Retrocargadoras sobre ruedas. De 60 kW de potencia | 0.1100 | 40.8 | 4.49 |
|  |  | Total |  |  | 174.58 |

##### 04.04.01.08 PILOTES PREFABRICADOS (17/04/2012)

**670.0010** m PILOTE PREFABRICADO DE HORMIGÓN ARMADO HINCADO DESDE 0,20 m HASTA 0,25 m DE LADO (17/04/2012)
Precio: 75.06
PILOTE PREFABRICADO DE HORMIGÓN ARMADO HINCADO DESDE 0,20 m HASTA 0,25 m DE LADO, CON AZUCHE NORMAL, EN CUALQUIER TIPO DE TERRENO.

| Código | Ud | Descripción | Rendimiento | Precio | Importe |
|---|---|---|---|---|---|
| MO00000002 | h | Capataz | 0.0100 | 21.98 | 0.22 |
| MO00000003 | h | Oficial 1ª | 0.0500 | 21.51 | 1.08 |
| MO00000004 | h | Oficial 2ª | 0.1000 | 20.84 | 2.08 |
| Q030102A05 | h | Martinete hidráulico para hinca de pilotes prefabricados. De 5 toneladas de masa (maquinaria; 17/03/2014) | 0.0550 | 108.5 | 5.97 |
| MT02050020 | m | Pilote prefabricado de 20 a 25 cm de lado+azuche normal (material; 29/06/2021) | 1.0000 | 65.71 | 65.71 |
|  |  | Total |  |  | 75.06 |

Claves: areno, terreno, pilote, prefabricado, armadura, hormigón, hinca

**670.0020** m PILOTE PREFABRICADO DE HORMIGÓN ARMADO HINCADO DESDE 0,25 m HASTA 0,30 m DE LADO (17/04/2012)
Precio: 83.6
PILOTE PREFABRICADO DE HORMIGÓN ARMADO HINCADO DESDE 0,25 m HASTA 0,30 m DE LADO, CON AZUCHE NORMAL, EN CUALQUIER TIPO DE TERRENO.

| Código | Ud | Descripción | Rendimiento | Precio | Importe |
|---|---|---|---|---|---|
| MO00000002 | h | Capataz | 0.0106 | 21.98 | 0.23 |
| MO00000003 | h | Oficial 1ª | 0.0530 | 21.51 | 1.14 |
| MO00000004 | h | Oficial 2ª | 0.1060 | 20.84 | 2.21 |
| Q030102A05 | h | Martinete hidráulico para hinca de pilotes prefabricados. De 5 toneladas de masa | 0.0572 | 108.5 | 6.21 |
| MT02050025 | m | Pilote prefabricado de 25 a 30 cm de lado+azuche normal (material; 29/06/2021) | 1.0000 | 73.81 | 73.81 |
|  |  | Total |  |  | 83.6 |

Claves: armadura, areno, terreno, prefabricado, pilote, hinca, hormigón

**670.0030** m PILOTE PREFABRICADO DE HORMIGÓN ARMADO HINCADO DESDE 0,30 m HASTA 0,35 m DE LADO (17/04/2012)
Precio: 87.27
PILOTE PREFABRICADO DE HORMIGÓN ARMADO HINCADO DESDE 0,30 m HASTA 0,35 m DE LADO, CON AZUCHE NORMAL, EN CUALQUIER TIPO DE TERRENO.

| Código | Ud | Descripción | Rendimiento | Precio | Importe |
|---|---|---|---|---|---|
| MO00000002 | h | Capataz | 0.0112 | 21.98 | 0.25 |
| MO00000003 | h | Oficial 1ª | 0.0560 | 21.51 | 1.20 |
| MO00000004 | h | Oficial 2ª | 0.1120 | 20.84 | 2.33 |
| Q030102A10 | h | Martinete hidráulico para hinca de pilotes prefabricados. De 9 toneladas de masa (maquinaria; 17/03/2014) | 0.0583 | 134.02 | 7.81 |
| MT02050030 | m | Pilote prefabricado de 30 a 35 cm de lado+azuche normal (material; 29/06/2021) | 1.0000 | 75.68 | 75.68 |
|  |  | Total |  |  | 87.27 |

Claves: hinca, pilote, areno, hormigón, terreno, armadura, prefabricado

**670.0040** m PILOTE PREFABRICADO DE HORMIGÓN ARMADO HINCADO DESDE 0,35 m HASTA 0,40 m DE LADO (17/04/2012)
Precio: 107.37
PILOTE PREFABRICADO DE HORMIGÓN ARMADO HINCADO DESDE 0,35 m HASTA 0,40 m DE LADO, CON AZUCHE NORMAL, EN CUALQUIER TIPO DE TERRENO.

| Código | Ud | Descripción | Rendimiento | Precio | Importe |
|---|---|---|---|---|---|
| MO00000002 | h | Capataz | 0.0115 | 21.98 | 0.25 |
| MO00000003 | h | Oficial 1ª | 0.0575 | 21.51 | 1.24 |
| MO00000004 | h | Oficial 2ª | 0.1150 | 20.84 | 2.40 |
| Q030102A10 | h | Martinete hidráulico para hinca de pilotes prefabricados. De 9 toneladas de masa | 0.0605 | 134.02 | 8.11 |
| MT02050035 | m | Pilote prefabricado de 35 a 40 cm de lado+azuche normal (material; 29/06/2021) | 1.0000 | 95.37 | 95.37 |
|  |  | Total |  |  | 107.37 |

Claves: areno, armadura, prefabricado, pilote, terreno, hormigón, hinca

**670.0050** ud EQUIPO Y MEDIOS AUXILIARES PILOTES PREFABRICADOS (17/06/2022)
Precio: 7547.17
TRANSPORTE, MONTAJE Y RETIRADA DEL EQUIPO Y MEDIOS AUXILIARES PILOTES PREFABRICADOS

| Código | Ud | Descripción | Rendimiento | Precio | Importe |
|---|---|---|---|---|---|
| Q030102A20 | ud | Transporte, montaje y retirada del equipo y medios auxiliares pilotes prefabricados (maquinaria; 17/06/2022) | 1.0000 | 7547.17 | 7547.17 |
|  |  | Total |  |  | 7547.17 |

**670.0060** ud EQUIPO Y MEDIOS AUXILIARES PARA CAMBIO ENTRE TAJOS DE PILOTES PREFABRICADOS (17/06/2022)
Precio: 4716.98
TRANSPORTE, MONTAJE Y RETIRADA DEL EQUIPO Y MEDIOS AUXILIARES PARA CAMBIO ENTRE TAJOS DE PILOTES PREFABRICADOS

| Código | Ud | Descripción | Rendimiento | Precio | Importe |
|---|---|---|---|---|---|
| Q030102A30 | ud | Transporte, montaje y retirada del equipo y medios auxiliares para cambio entre tajos de pilotes prefabricados (maquinaria; 17/06/2022) | 1.0000 | 4716.98 | 4716.98 |
|  |  | Total |  |  | 4716.98 |

**670.0070** ud SUMINISTRO Y COLOCACIÓN DE JUNTA PARA UNIÓN DE PILOTES PREFABRICADOS DE HORMIGÓN ARMADO, ENTRE 0,20 Y 0,25 M DE LADO (17/06/2022)
Precio: 11.86

| Código | Ud | Descripción | Rendimiento | Precio | Importe |
|---|---|---|---|---|---|
| MO00000003 | h | Oficial 1ª | 0.0500 | 21.51 | 1.08 |
| MT02020060 | ud | Junta para unión de pilotes prefabricados de hormigón armado, entre 0,20 y 0,25 m de lado (material; 20/05/2014) | 1.0000 | 10.78 | 10.78 |
|  |  | Total |  |  | 11.86 |

**670.0080** ud SUMINISTRO Y COLOCACIÓN DE JUNTA PARA UNIÓN DE PILOTES PREFABRICADOS DE HORMIGÓN ARMADO, ENTRE 0,25 Y 0,30 M DE LADO (17/06/2022)
Precio: 15.77

| Código | Ud | Descripción | Rendimiento | Precio | Importe |
|---|---|---|---|---|---|
| MO00000003 | h | Oficial 1ª | 0.0530 | 21.51 | 1.14 |
| MT02020061 | ud | Junta para unión de pilotes prefabricados de hormigón armado, entre 0,25 y 0,30 m de lado (material; 20/05/2014) | 1.0000 | 14.63 | 14.63 |
|  |  | Total |  |  | 15.77 |

**670.0090** ud SUMINISTRO Y COLOCACIÓN DE JUNTA PARA UNIÓN DE PILOTES PREFABRICADOS DE HORMIGÓN ARMADO, ENTRE 0,30 Y 0,35 M DE LADO (17/06/2022)
Precio: 21.33

| Código | Ud | Descripción | Rendimiento | Precio | Importe |
|---|---|---|---|---|---|
| MO00000003 | h | Oficial 1ª | 0.0560 | 21.51 | 1.20 |
| MT02020062 | ud | Junta para unión de pilotes prefabricados de hormigón armado, entre 0,30 y 0,35 m de lado (material; 20/05/2014) | 1.0000 | 20.13 | 20.13 |
|  |  | Total |  |  | 21.33 |

**670.0100** ud SUMINISTRO Y COLOCACIÓN DE JUNTA PARA UNIÓN DE PILOTES PREFABRICADOS DE HORMIGÓN ARMADO, ENTRE 0,35 Y 0,40 M DE LADO (17/06/2022)
Precio: 28.74

| Código | Ud | Descripción | Rendimiento | Precio | Importe |
|---|---|---|---|---|---|
| MO00000003 | h | Oficial 1ª | 0.0575 | 21.51 | 1.24 |
| MT02020063 | ud | Junta para unión de pilotes prefabricados de hormigón armado, entre 0,35 y 0,40 m de lado (material; 20/05/2014) | 1.0000 | 27.5 | 27.50 |
|  |  | Total |  |  | 28.74 |

##### 04.04.01.09 ENSAYOS Y PRUEBAS DE CARGA DE PILOTES

###### 04.04.01.09.01 TRANSPORTE A OBRA

**308.0010** ud TRANSPORTE A OBRA DE PERSONAL Y EQUIPOS PARA ENSAYOS EN ELEMENTOS DE CIMENTACIÓN
Precio: 377.36
TRANSPORTE A OBRA DE PERSONAL Y EQUIPOS PARA REALIZACIÓN DE ENSAYOS EN ELEMENTOS DE CIMENTACIÓN.

| Código | Ud | Descripción | Rendimiento | Precio | Importe |
|---|---|---|---|---|---|
| MT14050020 | ud | Transporte a obra de personal y equipos para ensayos en elementos de cimentación (material) | 1.0000 | 377.36 | 377.36 |
|  |  | Total |  |  | 377.36 |

###### 04.04.01.09.02 ENSAYOS ULTRASÓNICOS EN PILOTES

**308.0020** m SUMINISTRO Y COLOCACIÓN DE TUBO SÓNICO DE ACERO ROSCADO 2'' Y 2,3 MM DE ESPESOR INLCUSO P.P. DE MANGUITOS Y TAPONES PARA SU ASEG (17/04/2012)
Precio: 4.91
SUMINISTRO Y COLOCACIÓN DE TUBO SÓNICO DE ACERO ROSCADO 2'' Y 2,3 MM DE ESPESOR INLCUSO P.P. DE MANGUITOS Y TAPONES PARA SU ASEGURAR SU ESTANQUEIDAD, COMPLETAMENTE FIJADO A LA ARMADURA DEL PILOTE

| Código | Ud | Descripción | Rendimiento | Precio | Importe |
|---|---|---|---|---|---|
| MO00000002 | h | Capataz | 0.0100 | 21.98 | 0.22 |
| MO00000003 | h | Oficial 1ª | 0.0200 | 21.51 | 0.43 |
| MO00000004 | h | Oficial 2ª | 0.0200 | 20.84 | 0.42 |
| Q130105A01 | h | Grupo de soldadura para tubos de 300 Amperios | 0.0200 | 2.03 | 0.04 |
| MT13010005 | m | Tubo sónico de acero roscado 2'' y 2,3 mm de espesor (material; 22/06/2021) | 1.0000 | 3.8 | 3.80 |
|  |  | Total |  |  | 4.91 |

**308.0030** m SUMINISTRO Y COLOCACIÓN DE TUBO SÓNICO DE ACERO ROSCADO 4'' Y 2,4 MM DE ESPESOR INLCUSO P.P. DE MANGUITOS Y TAPONES PARA SU ASEG (17/04/2012)
Precio: 10.18
SUMINISTRO Y COLOCACIÓN DE TUBO SÓNICO DE ACERO ROSCADO 4'' Y 2,4 MM DE ESPESOR INLCUSO P.P. DE MANGUITOS Y TAPONES PARA SU ASEGURAR SU ESTANQUEIDAD, COMPLETAMENTE FIJADO A LA ARMADURA DEL PILOTE

| Código | Ud | Descripción | Rendimiento | Precio | Importe |
|---|---|---|---|---|---|
| MO00000002 | h | Capataz | 0.0100 | 21.98 | 0.22 |
| MO00000003 | h | Oficial 1ª | 0.0300 | 21.51 | 0.65 |
| MO00000004 | h | Oficial 2ª | 0.0300 | 20.84 | 0.63 |
| Q130105A01 | h | Grupo de soldadura para tubos de 300 Amperios | 0.0300 | 2.03 | 0.06 |
| MT13010010 | m | Tubo sónico de acero roscado 4'' y 2,4 mm de espesor (material; 22/06/2021) | 1.0000 | 8.62 | 8.62 |
|  |  | Total |  |  | 10.18 |

**308.0040** ud ENSAYO POR "CROSS-HOLE" ULTRASÓNICO (3 TUBOS, 3 DIAGRAFÍAS POR PILOTE) HASTA 20 m DE PROFUNDIDAD
Precio: 47.17
ENSAYO DE INTEGRIDAD ESTRUCTURAL POR "CROSS-HOLE" ULTRASÓNICO DE PILOTE INSTRUMENTADO CON TRES (3) TUBOS (3 DIAGRAFÍAS POR PILOTE) HASTA 20 m DE PROFUNDIDAD.

| Código | Ud | Descripción | Rendimiento | Precio | Importe |
|---|---|---|---|---|---|
| MT14010420 | ud | Ensayo por "cross-hole" ultrasónico (3 tubos, 3 diagrafías por pilote) hasta 20 m de profundidad (material) | 1.0000 | 47.17 | 47.17 |
|  |  | Total |  |  | 47.17 |

**308.0060** ud ENSAYO POR "CROSS-HOLE" ULTRASÓNICO (4 TUBOS, 6 DIAGRAFÍAS POR PILOTE) HASTA 35 m DE PROFUNDIDAD
Precio: 70.75
ENSAYO DE INTEGRIDAD ESTRUCTURAL POR "CROSS-HOLE" ULTRASÓNICO DE PILOTE INSTRUMENTADO CON CUATRO (4) TUBOS (6 DIAGRAFÍAS POR PILOTE) HASTA 35 m DE PROFUNDIDAD.

| Código | Ud | Descripción | Rendimiento | Precio | Importe |
|---|---|---|---|---|---|
| MT14010430 | ud | Ensayo por "cross-hole" ultrasónico (4 tubos, 6 diagrafías por pilote) hasta 35 m de profundidad (material) | 1.0000 | 70.75 | 70.75 |
|  |  | Total |  |  | 70.75 |

**308.0070** ud ENSAYO POR "CROSS-HOLE" ULTRASÓNICO (4 TUBOS, 6 DIAGRAFÍAS POR PILOTE) A PARTIR DE 35 m DE PROFUNDIDAD
Precio: 103.77
ENSAYO DE INTEGRIDAD ESTRUCTURAL POR "CROSS-HOLE" ULTRASÓNICO DE PILOTE INSTRUMENTADO CON CUATRO (4) TUBOS (6 DIAGRAFÍAS POR PILOTE) A PARTIR DE 35 m DE PROFUNDIDAD.

| Código | Ud | Descripción | Rendimiento | Precio | Importe |
|---|---|---|---|---|---|
| MT14010425 | ud | Ensayo por "cross-hole" ultrasónico (4 tubos, 6 diagrafías por pilote) a partir de 35 m de profundidad (material) | 1.0000 | 103.77 | 103.77 |
|  |  | Total |  |  | 103.77 |

###### 04.04.01.09.03 PRUEBAS DE CARGA DE ANCLAJES AL TERRENO

**308.0140** ud ENSAYO DE ADECUACIÓN O IDONEIDAD DE UN ANCLAJE AL TERRENO
Precio: 566.04
ENSAYO DE ADECUACIÓN O IDONEIDAD DE UN ANCLAJE AL TERRENO i/ GATO Y CENTRAL HIDRÁULICA.

| Código | Ud | Descripción | Rendimiento | Precio | Importe |
|---|---|---|---|---|---|
| MT14010235 | ud | Ensayo de adecuación o idoneidad de un anclaje al terreno (material) | 1.0000 | 566.04 | 566.04 |
|  |  | Total |  |  | 566.04 |

**308.0150** ud ENSAYO DE ACEPTACIÓN O RECEPCIÓN DE UN ANCLAJE AL TERRENO
Precio: 117.92
ENSAYO DE ACEPTACIÓN O RECEPCIÓN DE UN ANCLAJE AL TERRENO i/ GATO Y CENTRAL HIDRÁULICA.

| Código | Ud | Descripción | Rendimiento | Precio | Importe |
|---|---|---|---|---|---|
| MT14010230 | ud | Ensayo de aceptación o recepción de un anclaje al terreno (material) | 1.0000 | 117.92 | 117.92 |
|  |  | Total |  |  | 117.92 |

##### 04.04.01.10 INYECCIÓN DE PILOTES EN PUNTA

**309.0010** ud DESPLAZAMIENTO DEL EQUIPO Y MEDIOS AUXILIARES PARA INYECCIONES EN PUNTA DE PILOTES
Precio: 3301.89
DESPLAZAMIENTO DEL EQUIPO Y MEDIOS AUXILIARES PARA EJECUCIÓN DE INYECCIONES EN PUNTA DE PILOTES.

| Código | Ud | Descripción | Rendimiento | Precio | Importe |
|---|---|---|---|---|---|
| Q180100B01 | ud | Desplazamiento del equipo y medios auxiliares para inyecciones en punta de pilotes (maquinaria) | 1.0000 | 3301.89 | 3301.89 |
|  |  | Total |  |  | 3301.89 |

**309.0020** ud POSICIONAMIENTO DE LA PERFORADORA Y DE LA INYECTORA
Precio: 235.85
POSICIONAMIENTO DE LA PERFORADORA Y POSICIONAMIENTO DE LA INYECTORA.

| Código | Ud | Descripción | Rendimiento | Precio | Importe |
|---|---|---|---|---|---|
| Q190101B01 | ud | Movilización y posicionamiento de la perforadora y de la inyectora (maquinaria) | 1.0000 | 235.85 | 235.85 |
|  |  | Total |  |  | 235.85 |

**309.0030** m PERFORACIÓN EN VACÍO A TRAVÉS DE TUBO SÓNICO (17/04/2012)
Precio: 22.59
PERFORACIÓN EN VACÍO, A TRAVÉS DE TUBO SÓNICO (MONTAJE VARILLAJE, ETC).

| Código | Ud | Descripción | Rendimiento | Precio | Importe |
|---|---|---|---|---|---|
| MO00000002 | h | Capataz | 0.1000 | 21.98 | 2.20 |
| MO00000003 | h | Oficial 1ª | 0.2000 | 21.51 | 4.30 |
| MO00000004 | h | Oficial 2ª | 0.4000 | 20.84 | 8.34 |
| Q010302C10 | h | Compresor transportable con motor diésel. De pistones. Alta presión (1000 a 2000kpa). De 8 m3/minuto de caudal | 0.4400 | 17.61 | 7.75 |
|  |  | Total |  |  | 22.59 |

**309.0040** m PERFORACIÓN EN PUNTA DE PILOTE PARA INYECCIÓN (DESTROZA) (17/04/2012)
Precio: 64.25

| Código | Ud | Descripción | Rendimiento | Precio | Importe |
|---|---|---|---|---|---|
| MO00000002 | h | Capataz | 0.1000 | 21.98 | 2.20 |
| MO00000003 | h | Oficial 1ª | 0.2000 | 21.51 | 4.30 |
| MO00000004 | h | Oficial 2ª | 0.3000 | 20.84 | 6.25 |
| Q040201A01 | h | Retrocargadoras sobre ruedas. De 60 kW de potencia | 0.0330 | 40.8 | 1.35 |
| Q060200A01 | h | Camión. Con caja fija. Para 10 t | 0.0110 | 44.95 | 0.49 |
| Q140000A01 | h | Grúa autopropulsada (sin accesorios). Grúas todoterreno (desplazamiento lento). Para carga máxima de 20 t | 0.0330 | 88.62 | 2.92 |
| Q030200A01 | h | Perforadoras de pilotes a rotación con hélice o cubo para montar sobre grúa. De 120 kNm (maquinaria; 17/04/2012) | 0.3311 | 141.16 | 46.74 |
|  |  | Total |  |  | 64.25 |

**309.0050** t CEMENTO EN INYECCIÓN DE LECHADA EN PUNTA
Precio: 131.33
CEMENTO EN INYECCIÓN DE LECHADA EN PUNTA CON OBTURADOR EN CABEZA A TRAVÉS DE TUBO SÓNICO PARA CUALQUIER DIÁMETRO.

| Código | Ud | Descripción | Rendimiento | Precio | Importe |
|---|---|---|---|---|---|
| MO00000002 | h | Capataz | 0.0400 | 21.98 | 0.88 |
| MO00000003 | h | Oficial 1ª | 0.4000 | 21.51 | 8.60 |
| MO00000004 | h | Oficial 2ª | 0.8000 | 20.84 | 16.67 |
| Q030603A01 | h | Inyectoras hidráulicas (con grupo). De 120 litros/minuto | 0.4400 | 33.02 | 14.53 |
| Q060200A01 | h | Camión. Con caja fija. Para 10 t | 0.1034 | 44.95 | 4.65 |
| MT13010001 | ud | Tubo sónico para inyección de lechada de cemento (material) | 1.0000 | 3.97 | 3.97 |
| MT01050030 | t | Lechada de cemento para inyectar | 1.0000 | 82.03 | 82.03 |
|  |  | Total |  |  | 131.33 |

#### 04.04.02 PANTALLAS CONTINUAS DE HORMIGÓN ARMADO

**672.0010** ud TRANSPORTE, MONTAJE Y RETIRADA DE EQUIPO DE EXCAVACIÓN DE PANTALLA HASTA 60 cm (04/10/2011)
Precio: 9433.96

| Código | Ud | Descripción | Rendimiento | Precio | Importe |
|---|---|---|---|---|---|
| Q120005A01 | h | Transporte, montaje y retirada de equipo de excavación de pantalla hasta 60 cm (maquinaria; 04/10/2011) | 1.0000 | 9433.96 | 9433.96 |
|  |  | Total |  |  | 9433.96 |

**672.0020** ud TRANSPORTE, MONTAJE Y RETIRADA DE EQUIPO DE EXCAVACIÓN DE PANTALLA DE MÁS DE 60 cm (04/10/2011)
Precio: 14150.94

| Código | Ud | Descripción | Rendimiento | Precio | Importe |
|---|---|---|---|---|---|
| Q120005A02 | h | Transporte, montaje y retirada de equipo de excavación de pantalla de más de 60 cm (maquinaria; 04/10/2011) | 1.0000 | 14150.94 | 14150.94 |
|  |  | Total |  |  | 14150.94 |

**672.0030** m² EXCAVACIÓN DE PANTALLA MEDIANTE CUCHARA BIVALVA DE 45 cm DE ESPESOR, HASTA 30 m DE PROFUNDIDAD
Precio: 57.38
EXCAVACIÓN DE PANTALLA MEDIANTE CUCHARA BIVALVA DE 45 cm DE ESPESOR, HASTA 30 m DE PROFUNDIDAD i/ LA TOTAL EJECUCIÓN DE MURETES GUÍA CON HORMIGÓN C12/15, EXCAVACIÓN, LODOS TIXOTRÓPICOS O BENTONÍTICOS, LIMPIEZA DE PARAMENTOS Y P.P. DE TRANSPORTE DE EQUIPO MECÁNICO.

| Código | Ud | Descripción | Rendimiento | Precio | Importe |
|---|---|---|---|---|---|
| MO00000002 | h | Capataz | 0.1050 | 21.98 | 2.31 |
| MO00000003 | h | Oficial 1ª | 0.2500 | 21.51 | 5.38 |
| MO00000004 | h | Oficial 2ª | 0.5250 | 20.84 | 10.94 |
| Q060200A01 | h | Camión. Con caja fija. Para 10 t | 0.1980 | 44.95 | 8.90 |
| Q030300A01 | h | Maquinaria para pantallas excavadas "in situ". Cucharas suspendidas con cierre hidráulico o mecánico. De 3 m de longitud de aper (maquinaria; 17/03/2014) | 0.2277 | 102.04 | 23.23 |
| Q030404A01 | h | Maquinaria para lodos de perforación: desarenadores de lodos, mezcladores de lodos, bombas de lodos, deslimadores y depósitos de | 0.4422 | 8.29 | 3.67 |
| AUX610.5000 | m³ | HORMIGÓN C12/15 EN FORMACIÓN DE MURETE GUÍA | 0.0400 | 73.77 | 2.95 |
|  |  | Total |  |  | 57.38 |

**672.0040** m² EXCAVACIÓN DE PANTALLA MEDIANTE CUCHARA BIVALVA, HASTA 60 cm DE ESPESOR, HASTA 30 m DE PROFUNDIDAD
Precio: 71.17
EXCAVACIÓN DE PANTALLA MEDIANTE CUCHARA BIVALVA, HASTA 60 cm DE ESPESOR, HASTA 30 m DE PROFUNDIDAD i/ LA TOTAL EJECUCIÓN DE MURETES GUÍA CON HORMIGÓN C12/15, EXCAVACIÓN, LODOS TIXOTRÓPICOS O BENTONÍTICOS, LIMPIEZA DE PARAMENTOS Y P.P. DE TRANSPORTE DE EQUIPO MECÁNICO.

| Código | Ud | Descripción | Rendimiento | Precio | Importe |
|---|---|---|---|---|---|
| MO00000002 | h | Capataz | 0.1350 | 21.98 | 2.97 |
| MO00000003 | h | Oficial 1ª | 0.2950 | 21.51 | 6.35 |
| MO00000004 | h | Oficial 2ª | 0.5950 | 20.84 | 12.40 |
| Q060200A01 | h | Camión. Con caja fija. Para 10 t | 0.2640 | 44.95 | 11.87 |
| Q030300A01 | h | Maquinaria para pantallas excavadas "in situ". Cucharas suspendidas con cierre hidráulico o mecánico. De 3 m de longitud de aper | 0.3025 | 102.04 | 30.87 |
| Q030404A01 | h | Maquinaria para lodos de perforación: desarenadores de lodos, mezcladores de lodos, bombas de lodos, deslimadores y depósitos de | 0.4532 | 8.29 | 3.76 |
| AUX610.5000 | m³ | HORMIGÓN C12/15 EN FORMACIÓN DE MURETE GUÍA | 0.0400 | 73.77 | 2.95 |
|  |  | Total |  |  | 71.17 |

**672.0050** m² EXCAVACIÓN DE PANTALLA MEDIANTE CUCHARA BIVALVA, DESDE 60 cm HASTA 80 cm DE ESPESOR, HASTA 30 m DE PROFUNDIDAD
Precio: 92.49
EXCAVACIÓN DE PANTALLA MEDIANTE CUCHARA BIVALVA, DESDE 60 cm HASTA 80 cm DE ESPESOR, HASTA 30 m DE PROFUNDIDAD i/ LA TOTAL EJECUCIÓN DE MURETES GUÍA CON HORMIGÓN C12/15, EXCAVACIÓN, LODOS TIXOTRÓPICOS O BENTONÍTICOS, LIMPIEZA DE PARAMENTOS Y P.P. DE TRANSPORTE DE EQUIPO MECÁNICO.

| Código | Ud | Descripción | Rendimiento | Precio | Importe |
|---|---|---|---|---|---|
| MO00000002 | h | Capataz | 0.1800 | 21.98 | 3.96 |
| MO00000003 | h | Oficial 1ª | 0.3930 | 21.51 | 8.45 |
| MO00000004 | h | Oficial 2ª | 0.7910 | 20.84 | 16.48 |
| Q060200A01 | h | Camión. Con caja fija. Para 10 t | 0.3498 | 44.95 | 15.72 |
| Q030300A01 | h | Maquinaria para pantallas excavadas "in situ". Cucharas suspendidas con cierre hidráulico o mecánico. De 3 m de longitud de aper | 0.4026 | 102.04 | 41.08 |
| Q030404A01 | h | Maquinaria para lodos de perforación: desarenadores de lodos, mezcladores de lodos, bombas de lodos, deslimadores y depósitos de | 0.4642 | 8.29 | 3.85 |
| AUX610.5000 | m³ | HORMIGÓN C12/15 EN FORMACIÓN DE MURETE GUÍA | 0.0400 | 73.77 | 2.95 |
|  |  | Total |  |  | 92.49 |

**672.0060** m² EXCAVACIÓN DE PANTALLA MEDIANTE CUCHARA BIVALVA, DESDE 80 cm HASTA 100 cm DE ESPESOR, HASTA 30 m DE PROFUNDIDAD
Precio: 114.31
EXCAVACIÓN DE PANTALLA MEDIANTE CUCHARA BIVALVA, DESDE 80 cm HASTA 100 cm DE ESPESOR, HASTA 30 m DE PROFUNDIDAD i/ LA TOTAL EJECUCIÓN DE MURETES GUÍA CON HORMIGÓN C12/15, EXCAVACIÓN, LODOS TIXOTRÓPICOS O BENTONÍTICOS, LIMPIEZA DE PARAMENTOS Y P.P. DE TRANSPORTE DE EQUIPO MECÁNICO.

| Código | Ud | Descripción | Rendimiento | Precio | Importe |
|---|---|---|---|---|---|
| MO00000002 | h | Capataz | 0.2260 | 21.98 | 4.97 |
| MO00000003 | h | Oficial 1ª | 0.4920 | 21.51 | 10.58 |
| MO00000004 | h | Oficial 2ª | 0.9870 | 20.84 | 20.57 |
| Q060200A01 | h | Camión. Con caja fija. Para 10 t | 0.4400 | 44.95 | 19.78 |
| Q030300A01 | h | Maquinaria para pantallas excavadas "in situ". Cucharas suspendidas con cierre hidráulico o mecánico. De 3 m de longitud de aper | 0.5049 | 102.04 | 51.52 |
| Q030404A01 | h | Maquinaria para lodos de perforación: desarenadores de lodos, mezcladores de lodos, bombas de lodos, deslimadores y depósitos de | 0.4752 | 8.29 | 3.94 |
| AUX610.5000 | m³ | HORMIGÓN C12/15 EN FORMACIÓN DE MURETE GUÍA | 0.0400 | 73.77 | 2.95 |
|  |  | Total |  |  | 114.31 |

**672.0070** m² EXCAVACIÓN DE PANTALLA MEDIANTE CUCHARA BIVALVA, DESDE 100 cm HASTA 120 cm DE ESPESOR, HASTA 30 m DE PROFUNDIDAD
Precio: 135.74
EXCAVACIÓN DE PANTALLA MEDIANTE CUCHARA BIVALVA, DESDE 100 cm HASTA 120 cm DE ESPESOR, HASTA 30 m DE PROFUNDIDAD i/ LA TOTAL EJECUCIÓN DE MURETES GUÍA CON HORMIGÓN C12/15, EXCAVACIÓN, LODOS TIXOTRÓPICOS O BENTONÍTICOS, LIMPIEZA DE PARAMENTOS Y P.P. DE TRANSPORTE DE EQUIPO MECÁNICO.

| Código | Ud | Descripción | Rendimiento | Precio | Importe |
|---|---|---|---|---|---|
| MO00000002 | h | Capataz | 0.2710 | 21.98 | 5.96 |
| MO00000003 | h | Oficial 1ª | 0.5900 | 21.51 | 12.69 |
| MO00000004 | h | Oficial 2ª | 1.1850 | 20.84 | 24.70 |
| Q060200A01 | h | Camión. Con caja fija. Para 10 t | 0.5269 | 44.95 | 23.68 |
| Q030300A01 | h | Maquinaria para pantallas excavadas "in situ". Cucharas suspendidas con cierre hidráulico o mecánico. De 3 m de longitud de aper | 0.6050 | 102.04 | 61.73 |
| Q030404A01 | h | Maquinaria para lodos de perforación: desarenadores de lodos, mezcladores de lodos, bombas de lodos, deslimadores y depósitos de | 0.4862 | 8.29 | 4.03 |
| AUX610.5000 | m³ | HORMIGÓN C12/15 EN FORMACIÓN DE MURETE GUÍA | 0.0400 | 73.77 | 2.95 |
|  |  | Total |  |  | 135.74 |

**672.0080** m² EXCAVACIÓN DE PANTALLA MEDIANTE CUCHARA BIVALVA, DE MÁS DE 120 cm DE ESPESOR, HASTA 30 m DE PROFUNDIDAD
Precio: 143.63
EXCAVACIÓN DE PANTALLA MEDIANTE CUCHARA BIVALVA, DE MÁS DE 120 cm DE ESPESOR, HASTA 30 m DE PROFUNDIDAD i/ LA TOTAL EJECUCIÓN DE MURETES GUÍA CON HORMIGÓN C12/15, EXCAVACIÓN, LODOS TIXOTRÓPICOS O BENTONÍTICOS, LIMPIEZA DE PARAMENTOS Y P.P. DE TRANSPORTE DE EQUIPO MECÁNICO.

| Código | Ud | Descripción | Rendimiento | Precio | Importe |
|---|---|---|---|---|---|
| MO00000002 | h | Capataz | 0.2750 | 21.98 | 6.04 |
| MO00000003 | h | Oficial 1ª | 0.6000 | 21.51 | 12.91 |
| MO00000004 | h | Oficial 2ª | 1.2500 | 20.84 | 26.05 |
| Q060200A01 | h | Camión. Con caja fija. Para 10 t | 0.5390 | 44.95 | 24.23 |
| Q030300A01 | h | Maquinaria para pantallas excavadas "in situ". Cucharas suspendidas con cierre hidráulico o mecánico. De 3 m de longitud de aper | 0.6600 | 102.04 | 67.35 |
| Q030404A01 | h | Maquinaria para lodos de perforación: desarenadores de lodos, mezcladores de lodos, bombas de lodos, deslimadores y depósitos de | 0.4950 | 8.29 | 4.10 |
| AUX610.5000 | m³ | HORMIGÓN C12/15 EN FORMACIÓN DE MURETE GUÍA | 0.0400 | 73.77 | 2.95 |
|  |  | Total |  |  | 143.63 |

**672.0090** m² EXCAVACIÓN DE PANTALLA MEDIANTE CUCHARA BIVALVA, HASTA 60 cm DE ESPESOR, DE MÁS DE 30 m DE PROFUNDIDAD
Precio: 78.21
EXCAVACIÓN DE PANTALLA MEDIANTE CUCHARA BIVALVA, HASTA 60 cm DE ESPESOR, DE MÁS DE 30 m DE PROFUNDIDAD i/ LA TOTAL EJECUCIÓN DE MURETES GUÍA CON C12/15, EXCAVACIÓN, LODOS TIXOTRÓPICOS O BENTONÍTICOS, LIMPIEZA DE PARAMENTOS Y P.P. DE TRANSPORTE DE EQUIPO MECÁNICO.

| Código | Ud | Descripción | Rendimiento | Precio | Importe |
|---|---|---|---|---|---|
| MO00000002 | h | Capataz | 0.1490 | 21.98 | 3.28 |
| MO00000003 | h | Oficial 1ª | 0.3240 | 21.51 | 6.97 |
| MO00000004 | h | Oficial 2ª | 0.6540 | 20.84 | 13.63 |
| Q060200A01 | h | Camión. Con caja fija. Para 10 t | 0.2904 | 44.95 | 13.05 |
| Q030300A01 | h | Maquinaria para pantallas excavadas "in situ". Cucharas suspendidas con cierre hidráulico o mecánico. De 3 m de longitud de aper | 0.3322 | 102.04 | 33.90 |
| Q030404A01 | h | Maquinaria para lodos de perforación: desarenadores de lodos, mezcladores de lodos, bombas de lodos, deslimadores y depósitos de | 0.4983 | 8.29 | 4.13 |
| AUX610.5000 | m³ | HORMIGÓN C12/15 EN FORMACIÓN DE MURETE GUÍA | 0.0440 | 73.77 | 3.25 |
|  |  | Total |  |  | 78.21 |

**672.0100** m² EXCAVACIÓN DE PANTALLA MEDIANTE CUCHARA BIVALVA, DESDE 60 cm HASTA 80 cm DE ESPESOR, DE MÁS DE 30 m DE PROFUNDIDAD
Precio: 101.46
EXCAVACIÓN DE PANTALLA MEDIANTE CUCHARA BIVALVA, DESDE 60 cm HASTA 80 cm DE ESPESOR, DE MÁS DE 30 m DE PROFUNDIDAD i/ LA TOTAL EJECUCIÓN DE MURETES GUÍA CON HORMIGÓN C12/15, EXCAVACIÓN, LODOS TIXOTRÓPICOS O BENTONÍTICOS, LIMPIEZA DE PARAMENTOS Y P.P. DE TRANSPORTE DE EQUIPO MECÁNICO.

| Código | Ud | Descripción | Rendimiento | Precio | Importe |
|---|---|---|---|---|---|
| MO00000002 | h | Capataz | 0.1980 | 21.98 | 4.35 |
| MO00000003 | h | Oficial 1ª | 0.4320 | 21.51 | 9.29 |
| MO00000004 | h | Oficial 2ª | 0.8700 | 20.84 | 18.13 |
| Q060200A01 | h | Camión. Con caja fija. Para 10 t | 0.3795 | 44.95 | 17.06 |
| Q030300A01 | h | Maquinaria para pantallas excavadas "in situ". Cucharas suspendidas con cierre hidráulico o mecánico. De 3 m de longitud de aper | 0.4422 | 102.04 | 45.12 |
| Q030404A01 | h | Maquinaria para lodos de perforación: desarenadores de lodos, mezcladores de lodos, bombas de lodos, deslimadores y depósitos de | 0.5140 | 8.29 | 4.26 |
| AUX610.5000 | m³ | HORMIGÓN C12/15 EN FORMACIÓN DE MURETE GUÍA | 0.0440 | 73.77 | 3.25 |
|  |  | Total |  |  | 101.46 |

**672.0110** m² EXCAVACIÓN DE PANTALLA MEDIANTE CUCHARA BIVALVA, DESDE 80 cm HASTA 100 cm DE ESPESOR, DE MÁS DE 30 m DE PROFUNDIDAD
Precio: 125.74
EXCAVACIÓN DE PANTALLA MEDIANTE CUCHARA BIVALVA, DESDE 80 cm HASTA 100 cm DE ESPESOR, DE MÁS DE 30 m DE PROFUNDIDAD i/ LA TOTAL EJECUCIÓN DE MURETES GUÍA CON HORMIGÓN C12/15, EXCAVACIÓN, LODOS TIXOTRÓPICOS O BENTONÍTICOS, LIMPIEZA DE PARAMENTOS Y P.P. DE TRANSPORTE DE EQUIPO MECÁNICO.

| Código | Ud | Descripción | Rendimiento | Precio | Importe |
|---|---|---|---|---|---|
| MO00000002 | h | Capataz | 0.2480 | 21.98 | 5.45 |
| MO00000003 | h | Oficial 1ª | 0.5410 | 21.51 | 11.64 |
| MO00000004 | h | Oficial 2ª | 1.0860 | 20.84 | 22.63 |
| Q060200A01 | h | Camión. Con caja fija. Para 10 t | 0.4840 | 44.95 | 21.76 |
| Q030300A01 | h | Maquinaria para pantallas excavadas "in situ". Cucharas suspendidas con cierre hidráulico o mecánico. De 3 m de longitud de aper | 0.5555 | 102.04 | 56.68 |
| Q030404A01 | h | Maquinaria para lodos de perforación: desarenadores de lodos, mezcladores de lodos, bombas de lodos, deslimadores y depósitos de | 0.5225 | 8.29 | 4.33 |
| AUX610.5000 | m³ | HORMIGÓN C12/15 EN FORMACIÓN DE MURETE GUÍA | 0.0440 | 73.77 | 3.25 |
|  |  | Total |  |  | 125.74 |

**672.0120** m² EXCAVACIÓN DE PANTALLA MEDIANTE CUCHARA BIVALVA, DESDE 100 cm HASTA 120 cm DE ESPESOR, DE MÁS DE 30 m DE PROFUNDIDAD
Precio: 149.31
EXCAVACIÓN DE PANTALLA MEDIANTE CUCHARA BIVALVA, DESDE 100 cm HASTA 120 cm DE ESPESOR, DE MÁS DE 30 m DE PROFUNDIDAD i/ LA TOTAL EJECUCIÓN DE MURETES GUÍA CON HORMIGÓN C12/15, EXCAVACIÓN, LODOS TIXOTRÓPICOS O BENTONÍTICOS, LIMPIEZA DE PARAMENTOS Y P.P. DE TRANSPORTE DE EQUIPO MECÁNICO.

| Código | Ud | Descripción | Rendimiento | Precio | Importe |
|---|---|---|---|---|---|
| MO00000002 | h | Capataz | 0.2980 | 21.98 | 6.55 |
| MO00000003 | h | Oficial 1ª | 0.6490 | 21.51 | 13.96 |
| MO00000004 | h | Oficial 2ª | 1.3030 | 20.84 | 27.15 |
| Q060200A01 | h | Camión. Con caja fija. Para 10 t | 0.5797 | 44.95 | 26.06 |
| Q030300A01 | h | Maquinaria para pantallas excavadas "in situ". Cucharas suspendidas con cierre hidráulico o mecánico. De 3 m de longitud de aper | 0.6655 | 102.04 | 67.91 |
| Q030404A01 | h | Maquinaria para lodos de perforación: desarenadores de lodos, mezcladores de lodos, bombas de lodos, deslimadores y depósitos de | 0.5346 | 8.29 | 4.43 |
| AUX610.5000 | m³ | HORMIGÓN C12/15 EN FORMACIÓN DE MURETE GUÍA | 0.0440 | 73.77 | 3.25 |
|  |  | Total |  |  | 149.31 |

**672.0130** m² EXCAVACIÓN DE PANTALLA MEDIANTE CUCHARA BIVALVA, DE MÁS DE 120 cm DE ESPESOR, DE MÁS DE 30 m DE PROFUNDIDAD
Precio: 158.04
EXCAVACIÓN DE PANTALLA MEDIANTE CUCHARA BIVALVA, DE MÁS DE 120 cm DE ESPESOR, DE MÁS DE 30 m DE PROFUNDIDAD i/ LA TOTAL EJECUCIÓN DE MURETES GUÍA CON HORMIGÓN C12/15, EXCAVACIÓN, LODOS TIXOTRÓPICOS O BENTONÍTICOS, LIMPIEZA DE PARAMENTOS Y P.P. DE TRANSPORTE DE EQUIPO MECÁNICO.

| Código | Ud | Descripción | Rendimiento | Precio | Importe |
|---|---|---|---|---|---|
| MO00000002 | h | Capataz | 0.3020 | 21.98 | 6.64 |
| MO00000003 | h | Oficial 1ª | 0.6600 | 21.51 | 14.20 |
| MO00000004 | h | Oficial 2ª | 1.3750 | 20.84 | 28.66 |
| Q060200A01 | h | Camión. Con caja fija. Para 10 t | 0.5940 | 44.95 | 26.70 |
| Q030300A01 | h | Maquinaria para pantallas excavadas "in situ". Cucharas suspendidas con cierre hidráulico o mecánico. De 3 m de longitud de aper | 0.7260 | 102.04 | 74.08 |
| Q030404A01 | h | Maquinaria para lodos de perforación: desarenadores de lodos, mezcladores de lodos, bombas de lodos, deslimadores y depósitos de | 0.5445 | 8.29 | 4.51 |
| AUX610.5000 | m³ | HORMIGÓN C12/15 EN FORMACIÓN DE MURETE GUÍA | 0.0440 | 73.77 | 3.25 |
|  |  | Total |  |  | 158.04 |

**672.0140** m² EXCAVACIÓN DE PANTALLA MEDIANTE HIDROFRESA, HASTA 80 cm DE ESPESOR, HASTA 35 m DE PROFUNDIDAD
Precio: 150.63
EXCAVACIÓN DE PANTALLA MEDIANTE HIDROFRESA, HASTA 80 cm DE ESPESOR, HASTA 35 m DE PROFUNDIDAD i/ LA TOTAL EJECUCIÓN DE MURETES GUÍA CON HORMIGÓN C12/15, EXCAVACIÓN, LODOS TIXOTRÓPICOS O BENTONÍTICOS, LIMPIEZA DE PARAMENTOS Y P.P. DE TRANSPORTE DE EQUIPO MECÁNICO.

| Código | Ud | Descripción | Rendimiento | Precio | Importe |
|---|---|---|---|---|---|
| MO00000002 | h | Capataz | 0.1620 | 21.98 | 3.56 |
| MO00000003 | h | Oficial 1ª | 0.3490 | 21.51 | 7.51 |
| MO00000004 | h | Oficial 2ª | 0.6960 | 20.84 | 14.50 |
| Q030302A01 | h | Maquinaria para pantallas excavadas "in situ". Hidrofresa con circulación inversa. Para 1 m de anchura (maquinaria; 17/04/2012) | 0.2530 | 458.1 | 115.90 |
| Q030404A01 | h | Maquinaria para lodos de perforación: desarenadores de lodos, mezcladores de lodos, bombas de lodos, deslimadores y depósitos de | 0.6600 | 8.29 | 5.47 |
| AUX610.5000 | m³ | HORMIGÓN C12/15 EN FORMACIÓN DE MURETE GUÍA | 0.0500 | 73.77 | 3.69 |
|  |  | Total |  |  | 150.63 |

**672.0150** m² EXCAVACIÓN DE PANTALLA MEDIANTE HIDROFRESA, DESDE 80 cm HASTA 100 cm DE ESPESOR, HASTA 35 m DE PROFUNDIDAD
Precio: 187.08
EXCAVACIÓN DE PANTALLA MEDIANTE HIDROFRESA, DESDE 80 cm HASTA 100 cm DE ESPESOR, HASTA 35 m DE PROFUNDIDAD i/ LA TOTAL EJECUCIÓN DE MURETES GUÍA CON HORMIGÓN C12/15, EXCAVACIÓN, LODOS TIXOTRÓPICOS O BENTONÍTICOS, LIMPIEZA DE PARAMENTOS Y P.P. DE TRANSPORTE DE EQUIPO MECÁNICO.

| Código | Ud | Descripción | Rendimiento | Precio | Importe |
|---|---|---|---|---|---|
| MO00000002 | h | Capataz | 0.2020 | 21.98 | 4.44 |
| MO00000003 | h | Oficial 1ª | 0.4360 | 21.51 | 9.38 |
| MO00000004 | h | Oficial 2ª | 0.8690 | 20.84 | 18.11 |
| Q030302A01 | h | Maquinaria para pantallas excavadas "in situ". Hidrofresa con circulación inversa. Para 1 m de anchura | 0.3157 | 458.1 | 144.62 |
| Q030404A01 | h | Maquinaria para lodos de perforación: desarenadores de lodos, mezcladores de lodos, bombas de lodos, deslimadores y depósitos de | 0.8250 | 8.29 | 6.84 |
| AUX610.5000 | m³ | HORMIGÓN C12/15 EN FORMACIÓN DE MURETE GUÍA | 0.0500 | 73.77 | 3.69 |
|  |  | Total |  |  | 187.08 |

**672.0160** m² EXCAVACIÓN DE PANTALLA MEDIANTE HIDROFRESA, DESDE 100 cm HASTA 120 cm DE ESPESOR, HASTA 35 m DE PROFUNDIDAD
Precio: 224.1
EXCAVACIÓN DE PANTALLA MEDIANTE HIDROFRESA, DESDE 100 cm HASTA 120 cm DE ESPESOR, HASTA 35 m DE PROFUNDIDAD i/ LA TOTAL EJECUCIÓN DE MURETES GUÍA CON HORMIGÓN C12/15, EXCAVACIÓN, LODOS TIXOTRÓPICOS O BENTONÍTICOS, LIMPIEZA DE PARAMENTOS Y P.P. DE TRANSPORTE DE EQUIPO MECÁNICO.

| Código | Ud | Descripción | Rendimiento | Precio | Importe |
|---|---|---|---|---|---|
| MO00000002 | h | Capataz | 0.2430 | 21.98 | 5.34 |
| MO00000003 | h | Oficial 1ª | 0.5230 | 21.51 | 11.25 |
| MO00000004 | h | Oficial 2ª | 1.0440 | 20.84 | 21.76 |
| Q030302A01 | h | Maquinaria para pantallas excavadas "in situ". Hidrofresa con circulación inversa. Para 1 m de anchura | 0.3795 | 458.1 | 173.85 |
| Q030404A01 | h | Maquinaria para lodos de perforación: desarenadores de lodos, mezcladores de lodos, bombas de lodos, deslimadores y depósitos de | 0.9900 | 8.29 | 8.21 |
| AUX610.5000 | m³ | HORMIGÓN C12/15 EN FORMACIÓN DE MURETE GUÍA | 0.0500 | 73.77 | 3.69 |
|  |  | Total |  |  | 224.1 |

**672.0170** m² EXCAVACIÓN DE PANTALLA MEDIANTE HIDROFRESA, DE MÁS DE 120 cm DE ESPESOR, HASTA 35 m DE PROFUNDIDAD
Precio: 256.53
EXCAVACIÓN DE PANTALLA MEDIANTE HIDROFRESA, DE MÁS DE 120 cm DE ESPESOR, HASTA 35 m DE PROFUNDIDAD i/ LA TOTAL EJECUCIÓN DE MURETES GUÍA CON HORMIGÓN C12/15, EXCAVACIÓN, LODOS TIXOTRÓPICOS O BENTONÍTICOS, LIMPIEZA DE PARAMENTOS Y P.P. DE TRANSPORTE DE EQUIPO MECÁNICO.

| Código | Ud | Descripción | Rendimiento | Precio | Importe |
|---|---|---|---|---|---|
| MO00000002 | h | Capataz | 0.2670 | 21.98 | 5.87 |
| MO00000003 | h | Oficial 1ª | 0.5750 | 21.51 | 12.37 |
| MO00000004 | h | Oficial 2ª | 1.1480 | 20.84 | 23.92 |
| Q030302A01 | h | Maquinaria para pantallas excavadas "in situ". Hidrofresa con circulación inversa. Para 1 m de anchura | 0.4400 | 458.1 | 201.56 |
| Q030404A01 | h | Maquinaria para lodos de perforación: desarenadores de lodos, mezcladores de lodos, bombas de lodos, deslimadores y depósitos de | 1.1000 | 8.29 | 9.12 |
| AUX610.5000 | m³ | HORMIGÓN C12/15 EN FORMACIÓN DE MURETE GUÍA | 0.0500 | 73.77 | 3.69 |
|  |  | Total |  |  | 256.53 |

**672.0180** m² EXCAVACIÓN DE PANTALLA MEDIANTE HIDROFRESA, HASTA 80 cm DE ESPESOR, DE MÁS DE 35 m DE PROFUNDIDAD
Precio: 187.59
EXCAVACIÓN DE PANTALLA MEDIANTE HIDROFRESA, HASTA 80 cm DE ESPESOR, DE MÁS DE 35 m DE PROFUNDIDAD i/ LA TOTAL EJECUCIÓN DE MURETES GUÍA CON HORMIGÓN C12/15, EXCAVACIÓN, LODOS TIXOTRÓPICOS O BENTONÍTICOS, LIMPIEZA DE PARAMENTOS Y P.P. DE TRANSPORTE DE EQUIPO MECÁNICO.

| Código | Ud | Descripción | Rendimiento | Precio | Importe |
|---|---|---|---|---|---|
| MO00000002 | h | Capataz | 0.2020 | 21.98 | 4.44 |
| MO00000003 | h | Oficial 1ª | 0.4360 | 21.51 | 9.38 |
| MO00000004 | h | Oficial 2ª | 0.8690 | 20.84 | 18.11 |
| Q030302A01 | h | Maquinaria para pantallas excavadas "in situ". Hidrofresa con circulación inversa. Para 1 m de anchura | 0.3168 | 458.1 | 145.13 |
| Q030404A01 | h | Maquinaria para lodos de perforación: desarenadores de lodos, mezcladores de lodos, bombas de lodos, deslimadores y depósitos de | 0.8250 | 8.29 | 6.84 |
| AUX610.5000 | m³ | HORMIGÓN C12/15 EN FORMACIÓN DE MURETE GUÍA | 0.0500 | 73.77 | 3.69 |
|  |  | Total |  |  | 187.59 |

**672.0190** m² EXCAVACIÓN DE PANTALLA MEDIANTE HIDROFRESA, DESDE 80 cm HASTA 100 cm DE ESPESOR, DE MÁS DE 35 m DE PROFUNDIDAD
Precio: 233.02
EXCAVACIÓN DE PANTALLA MEDIANTE HIDROFRESA, DESDE 80 cm HASTA 100 cm DE ESPESOR, DE MÁS DE 35 m DE PROFUNDIDAD i/ LA TOTAL EJECUCIÓN DE MURETES GUÍA CON HORMIGÓN C12/15, EXCAVACIÓN, LODOS TIXOTRÓPICOS O BENTONÍTICOS, LIMPIEZA DE PARAMENTOS Y P.P. DE TRANSPORTE DE EQUIPO MECÁNICO.

| Código | Ud | Descripción | Rendimiento | Precio | Importe |
|---|---|---|---|---|---|
| MO00000002 | h | Capataz | 0.2520 | 21.98 | 5.54 |
| MO00000003 | h | Oficial 1ª | 0.5450 | 21.51 | 11.72 |
| MO00000004 | h | Oficial 2ª | 1.0860 | 20.84 | 22.63 |
| Q030302A01 | h | Maquinaria para pantallas excavadas "in situ". Hidrofresa con circulación inversa. Para 1 m de anchura | 0.3949 | 458.1 | 180.90 |
| Q030404A01 | h | Maquinaria para lodos de perforación: desarenadores de lodos, mezcladores de lodos, bombas de lodos, deslimadores y depósitos de | 1.0307 | 8.29 | 8.54 |
| AUX610.5000 | m³ | HORMIGÓN C12/15 EN FORMACIÓN DE MURETE GUÍA | 0.0500 | 73.77 | 3.69 |
|  |  | Total |  |  | 233.02 |

**672.0200** m² EXCAVACIÓN DE PANTALLA MEDIANTE HIDROFRESA, DESDE 100 cm HASTA 120 cm DE ESPESOR, DE MÁS DE 35 m DE PROFUNDIDAD
Precio: 279.09
EXCAVACIÓN DE PANTALLA MEDIANTE HIDROFRESA, DESDE 100 cm HASTA 120 cm DE ESPESOR, DE MÁS DE 35 m DE PROFUNDIDAD i/ LA TOTAL EJECUCIÓN DE MURETES GUÍA CON HORMIGÓN C12/15, EXCAVACIÓN, LODOS TIXOTRÓPICOS O BENTONÍTICOS, LIMPIEZA DE PARAMENTOS Y P.P. DE TRANSPORTE DE EQUIPO MECÁNICO.

| Código | Ud | Descripción | Rendimiento | Precio | Importe |
|---|---|---|---|---|---|
| MO00000002 | h | Capataz | 0.3040 | 21.98 | 6.68 |
| MO00000003 | h | Oficial 1ª | 0.6540 | 21.51 | 14.07 |
| MO00000004 | h | Oficial 2ª | 1.3050 | 20.84 | 27.20 |
| Q030302A01 | h | Maquinaria para pantallas excavadas "in situ". Hidrofresa con circulación inversa. Para 1 m de anchura | 0.4741 | 458.1 | 217.19 |
| Q030404A01 | h | Maquinaria para lodos de perforación: desarenadores de lodos, mezcladores de lodos, bombas de lodos, deslimadores y depósitos de | 1.2375 | 8.29 | 10.26 |
| AUX610.5000 | m³ | HORMIGÓN C12/15 EN FORMACIÓN DE MURETE GUÍA | 0.0500 | 73.77 | 3.69 |
|  |  | Total |  |  | 279.09 |

**672.0210** m² EXCAVACIÓN DE PANTALLA MEDIANTE HIDROFRESA, DE MÁS DE 120 cm DE ESPESOR, DE MÁS DE 35 m DE PROFUNDIDAD
Precio: 319.71
EXCAVACIÓN DE PANTALLA MEDIANTE HIDROFRESA, DE MÁS DE 120 cm DE ESPESOR, DE MÁS DE 35 m DE PROFUNDIDAD i/ LA TOTAL EJECUCIÓN DE MURETES GUÍA CON HORMIGÓN C12/15, EXCAVACIÓN, LODOS TIXOTRÓPICOS O BENTONÍTICOS, LIMPIEZA DE PARAMENTOS Y P.P. DE TRANSPORTE DE EQUIPO MECÁNICO.

| Código | Ud | Descripción | Rendimiento | Precio | Importe |
|---|---|---|---|---|---|
| MO00000002 | h | Capataz | 0.3340 | 21.98 | 7.34 |
| MO00000003 | h | Oficial 1ª | 0.7180 | 21.51 | 15.44 |
| MO00000004 | h | Oficial 2ª | 1.4340 | 20.84 | 29.88 |
| Q030302A01 | h | Maquinaria para pantallas excavadas "in situ". Hidrofresa con circulación inversa. Para 1 m de anchura | 0.5500 | 458.1 | 251.96 |
| Q030404A01 | h | Maquinaria para lodos de perforación: desarenadores de lodos, mezcladores de lodos, bombas de lodos, deslimadores y depósitos de | 1.3750 | 8.29 | 11.40 |
| AUX610.5000 | m³ | HORMIGÓN C12/15 EN FORMACIÓN DE MURETE GUÍA | 0.0500 | 73.77 | 3.69 |
|  |  | Total |  |  | 319.71 |

**672.0220** m³ SUPLEMENTO DE EXCAVACIÓN EN PANTALLA MEDIANTE TRÉPANO (29/06/2021)
Precio: 74.63

| Código | Ud | Descripción | Rendimiento | Precio | Importe |
|---|---|---|---|---|---|
| Q030303A01 | h | EQUIPO DE PERFORACIÓN DE PANTALLAS MEDIANTE TRÉPANO (maquinaria; 29/06/2021) | 1.2000 | 62.19 | 74.63 |
|  |  | Total |  |  | 74.63 |

#### 04.04.03 MICROPILOTES

**671.1000** ud TRANSPORTE, MONTAJE Y RETIRADA DE EQUIPO
Precio: 3301.89

| Código | Ud | Descripción | Rendimiento | Precio | Importe |
|---|---|---|---|---|---|
| Q030601B01 | ud | Transporte, montaje y retirada de equipo de micropilotes (maquinaria) | 1.0000 | 3301.89 | 3301.89 |
|  |  | Total |  |  | 3301.89 |

**671.1010** m MICROPILOTE HASTA 150 mm INYECCIÓN TIPO IU LECHADA HASTA 30 kg CEMENTO
Precio: 45.78
MICROPILOTE DE HASTA 150 mm DE DIÁMETRO E INYECCIÓN TIPO IU CON LECHADA DE CEMENTO DE HASTA 30 kg DE CEMENTO/m (SIN ARMADURA).

| Código | Ud | Descripción | Rendimiento | Precio | Importe |
|---|---|---|---|---|---|
| MO00000002 | h | Capataz | 0.0330 | 21.98 | 0.73 |
| MO00000003 | h | Oficial 1ª | 0.1040 | 21.51 | 2.24 |
| MO00000004 | h | Oficial 2ª | 0.1060 | 20.84 | 2.21 |
| Q030002F10 | h | Carros perforadores. Equipos neumáticos con martillo en fondo. De 105 a 165 mm de diámetro. | 0.2805 | 78.5 | 22.02 |
| Q060201A01 | h | Camión. Con caja fija y grúa auxiliar. Para 16 t | 0.0660 | 58.08 | 3.83 |
| Q060500A01 | h | Camión con tanque para agua. De 10 m³ de capacidad (maquinaria; 17/03/2014) | 0.0099 | 54.84 | 0.54 |
| Q030603A01 | h | Inyectoras hidráulicas (con grupo). De 120 litros/minuto | 0.3300 | 33.02 | 10.90 |
| MT01010001 | m³ | Agua | 0.0200 | 0.58 | 0.01 |
| MT01050005 | t | Cemento portland CEM II/B-S/42,5 (material) | 0.0300 | 110 | 3.30 |
|  |  | Total |  |  | 45.78 |

**671.1020** m MICROPILOTE HASTA 150 mm INYECCIÓN TIPO IR LECHADA HASTA 30 kg CEMENTO
Precio: 52.32
MICROPILOTE DE HASTA 150 mm DE DIÁMETRO E INYECCIÓN TIPO IR CON LECHADA DE CEMENTO DE HASTA 30 kg DE CEMENTO/m (SIN ARMADURA).

| Código | Ud | Descripción | Rendimiento | Precio | Importe |
|---|---|---|---|---|---|
| MO00000002 | h | Capataz | 0.0370 | 21.98 | 0.81 |
| MO00000003 | h | Oficial 1ª | 0.1400 | 21.51 | 3.01 |
| MO00000004 | h | Oficial 2ª | 0.1500 | 20.84 | 3.13 |
| Q030002F10 | h | Carros perforadores. Equipos neumáticos con martillo en fondo. De 105 a 165 mm de diámetro. | 0.2805 | 78.5 | 22.02 |
| Q060201A01 | h | Camión. Con caja fija y grúa auxiliar. Para 16 t | 0.0825 | 58.08 | 4.79 |
| Q060500A01 | h | Camión con tanque para agua. De 10 m³ de capacidad | 0.0132 | 54.84 | 0.72 |
| Q030603A01 | h | Inyectoras hidráulicas (con grupo). De 120 litros/minuto | 0.4400 | 33.02 | 14.53 |
| MT01010001 | m³ | Agua | 0.0200 | 0.58 | 0.01 |
| MT01050005 | t | Cemento portland CEM II/B-S/42,5 | 0.0300 | 110 | 3.30 |
|  |  | Total |  |  | 52.32 |

**671.1030** m MICROPILOTE HASTA 150 mm INYECCIÓN TIPO IRS LECHADA HASTA 30 kg CEMENTO
Precio: 58.11
MICROPILOTE DE HASTA 150 mm DE DIÁMETRO E INYECCIÓN TIPO IRS CON LECHADA DE CEMENTO DE HASTA 30 kg DE CEMENTO/m (SIN ARMADURA).

| Código | Ud | Descripción | Rendimiento | Precio | Importe |
|---|---|---|---|---|---|
| MO00000002 | h | Capataz | 0.0450 | 21.98 | 0.99 |
| MO00000003 | h | Oficial 1ª | 0.1600 | 21.51 | 3.44 |
| MO00000004 | h | Oficial 2ª | 0.1700 | 20.84 | 3.54 |
| Q030002F10 | h | Carros perforadores. Equipos neumáticos con martillo en fondo. De 105 a 165 mm de diámetro. | 0.2805 | 78.5 | 22.02 |
| Q060201A01 | h | Camión. Con caja fija y grúa auxiliar. Para 16 t | 0.0990 | 58.08 | 5.75 |
| Q060500A01 | h | Camión con tanque para agua. De 10 m³ de capacidad | 0.0165 | 54.84 | 0.90 |
| Q030603A01 | h | Inyectoras hidráulicas (con grupo). De 120 litros/minuto | 0.5500 | 33.02 | 18.16 |
| MT01010001 | m³ | Agua | 0.0200 | 0.58 | 0.01 |
| MT01050005 | t | Cemento portland CEM II/B-S/42,5 | 0.0300 | 110 | 3.30 |
|  |  | Total |  |  | 58.11 |

**671.1040** m MICROPILOTE HASTA 180 mm INYECCIÓN TIPO IU LECHADA HASTA 40 kg CEMENTO
Precio: 50.52
MICROPILOTE DE HASTA 180 mm DE DIÁMETRO E INYECCIÓN TIPO IU CON LECHADA DE CEMENTO DE HASTA 40 kg DE CEMENTO/m (SIN ARMADURA).

| Código | Ud | Descripción | Rendimiento | Precio | Importe |
|---|---|---|---|---|---|
| MO00000002 | h | Capataz | 0.0400 | 21.98 | 0.88 |
| MO00000003 | h | Oficial 1ª | 0.1250 | 21.51 | 2.69 |
| MO00000004 | h | Oficial 2ª | 0.1270 | 20.84 | 2.65 |
| Q030002B05 | h | Carros perforadores. Equipos neumáticos con martillo en fondo. Hasta 200 mm de diámetro. (maquinaria; 12/05/2014) | 0.2550 | 95.77 | 24.42 |
| Q060201A01 | h | Camión. Con caja fija y grúa auxiliar. Para 16 t | 0.0671 | 58.08 | 3.90 |
| Q060500A01 | h | Camión con tanque para agua. De 10 m³ de capacidad | 0.0121 | 54.84 | 0.66 |
| Q030603A01 | h | Inyectoras hidráulicas (con grupo). De 120 litros/minuto | 0.3300 | 33.02 | 10.90 |
| MT01010001 | m³ | Agua | 0.0260 | 0.58 | 0.02 |
| MT01050005 | t | Cemento portland CEM II/B-S/42,5 | 0.0400 | 110 | 4.40 |
|  |  | Total |  |  | 50.52 |

**671.1050** m MICROPILOTE HASTA 180 mm INYECCIÓN TIPO IR LECHADA HASTA 40 kg CEMENTO
Precio: 58.34
MICROPILOTE DE HASTA 180 mm DE DIÁMETRO E INYECCIÓN TIPO IR CON LECHADA DE CEMENTO DE HASTA 40 kg DE CEMENTO/m (SIN ARMADURA).

| Código | Ud | Descripción | Rendimiento | Precio | Importe |
|---|---|---|---|---|---|
| MO00000002 | h | Capataz | 0.0420 | 21.98 | 0.92 |
| MO00000003 | h | Oficial 1ª | 0.1500 | 21.51 | 3.23 |
| MO00000004 | h | Oficial 2ª | 0.1600 | 20.84 | 3.33 |
| Q030002B05 | h | Carros perforadores. Equipos neumáticos con martillo en fondo. Hasta 200 mm de diámetro. | 0.2805 | 95.77 | 26.86 |
| Q060201A01 | h | Camión. Con caja fija y grúa auxiliar. Para 16 t | 0.0726 | 58.08 | 4.22 |
| Q060500A01 | h | Camión con tanque para agua. De 10 m³ de capacidad | 0.0154 | 54.84 | 0.84 |
| Q030603A01 | h | Inyectoras hidráulicas (con grupo). De 120 litros/minuto | 0.4400 | 33.02 | 14.53 |
| MT01010001 | m³ | Agua | 0.0250 | 0.58 | 0.01 |
| MT01050005 | t | Cemento portland CEM II/B-S/42,5 | 0.0400 | 110 | 4.40 |
|  |  | Total |  |  | 58.34 |

**671.1060** m MICROPILOTE HASTA 180 mm INYECCIÓN TIPO IRS LECHADA HASTA 40 kg CEMENTO
Precio: 65.67
MICROPILOTE DE HASTA 180 mm DE DIÁMETRO E INYECCIÓN TIPO IRS CON LECHADA DE CEMENTO DE HASTA 40 kg DE CEMENTO/m (SIN ARMADURA).

| Código | Ud | Descripción | Rendimiento | Precio | Importe |
|---|---|---|---|---|---|
| MO00000002 | h | Capataz | 0.0540 | 21.98 | 1.19 |
| MO00000003 | h | Oficial 1ª | 0.1800 | 21.51 | 3.87 |
| MO00000004 | h | Oficial 2ª | 0.1900 | 20.84 | 3.96 |
| Q030002B05 | h | Carros perforadores. Equipos neumáticos con martillo en fondo. Hasta 200 mm de diámetro. | 0.2805 | 95.77 | 26.86 |
| Q060201A01 | h | Camión. Con caja fija y grúa auxiliar. Para 16 t | 0.1056 | 58.08 | 6.13 |
| Q060500A01 | h | Camión con tanque para agua. De 10 m³ de capacidad | 0.0198 | 54.84 | 1.09 |
| Q030603A01 | h | Inyectoras hidráulicas (con grupo). De 120 litros/minuto | 0.5500 | 33.02 | 18.16 |
| MT01010001 | m³ | Agua | 0.0250 | 0.58 | 0.01 |
| MT01050005 | t | Cemento portland CEM II/B-S/42,5 | 0.0400 | 110 | 4.40 |
|  |  | Total |  |  | 65.67 |

**671.1070** m MICROPILOTE HASTA 200 mm INYECCIÓN TIPO IU LECHADA HASTA 50 kg CEMENTO
Precio: 55.75
MICROPILOTE DE HASTA 200 mm DE DIÁMETRO E INYECCIÓN TIPO IU CON LECHADA DE CEMENTO DE HASTA 50 kg DE CEMENTO/m (SIN ARMADURA).

| Código | Ud | Descripción | Rendimiento | Precio | Importe |
|---|---|---|---|---|---|
| MO00000002 | h | Capataz | 0.0440 | 21.98 | 0.97 |
| MO00000003 | h | Oficial 1ª | 0.1380 | 21.51 | 2.97 |
| MO00000004 | h | Oficial 2ª | 0.1410 | 20.84 | 2.94 |
| Q030002B05 | h | Carros perforadores. Equipos neumáticos con martillo en fondo. Hasta 200 mm de diámetro. | 0.2860 | 95.77 | 27.39 |
| Q060201A01 | h | Camión. Con caja fija y grúa auxiliar. Para 16 t | 0.0748 | 58.08 | 4.34 |
| Q060500A01 | h | Camión con tanque para agua. De 10 m³ de capacidad | 0.0132 | 54.84 | 0.72 |
| Q030603A01 | h | Inyectoras hidráulicas (con grupo). De 120 litros/minuto | 0.3300 | 33.02 | 10.90 |
| MT01010001 | m³ | Agua | 0.0300 | 0.58 | 0.02 |
| MT01050005 | t | Cemento portland CEM II/B-S/42,5 | 0.0500 | 110 | 5.50 |
|  |  | Total |  |  | 55.75 |

**671.1080** m MICROPILOTE HASTA 200 mm INYECCIÓN TIPO IR LECHADA HASTA 50 kg CEMENTO
Precio: 61.93
MICROPILOTE DE HASTA 200 mm DE DIÁMETRO E INYECCIÓN TIPO IR CON LECHADA DE CEMENTO DE HASTA 50 kg DE CEMENTO/m (SIN ARMADURA).

| Código | Ud | Descripción | Rendimiento | Precio | Importe |
|---|---|---|---|---|---|
| MO00000002 | h | Capataz | 0.0470 | 21.98 | 1.03 |
| MO00000003 | h | Oficial 1ª | 0.1800 | 21.51 | 3.87 |
| MO00000004 | h | Oficial 2ª | 0.1900 | 20.84 | 3.96 |
| Q030002B05 | h | Carros perforadores. Equipos neumáticos con martillo en fondo. Hasta 200 mm de diámetro. | 0.2860 | 95.77 | 27.39 |
| Q060201A01 | h | Camión. Con caja fija y grúa auxiliar. Para 16 t | 0.0803 | 58.08 | 4.66 |
| Q060500A01 | h | Camión con tanque para agua. De 10 m³ de capacidad | 0.0176 | 54.84 | 0.97 |
| Q030603A01 | h | Inyectoras hidráulicas (con grupo). De 120 litros/minuto | 0.4400 | 33.02 | 14.53 |
| MT01010001 | m³ | Agua | 0.0300 | 0.58 | 0.02 |
| MT01050005 | t | Cemento portland CEM II/B-S/42,5 | 0.0500 | 110 | 5.50 |
|  |  | Total |  |  | 61.93 |

**671.1090** m MICROPILOTE HASTA 200 mm INYECCIÓN TIPO IRS LECHADA HASTA 50 kg CEMENTO
Precio: 69.12
MICROPILOTE DE HASTA 200 mm DE DIÁMETRO E INYECCIÓN TIPO IRS CON LECHADA DE CEMENTO DE HASTA 50 kg DE CEMENTO/m (SIN ARMADURA).

| Código | Ud | Descripción | Rendimiento | Precio | Importe |
|---|---|---|---|---|---|
| MO00000002 | h | Capataz | 0.0600 | 21.98 | 1.32 |
| MO00000003 | h | Oficial 1ª | 0.2000 | 21.51 | 4.30 |
| MO00000004 | h | Oficial 2ª | 0.2100 | 20.84 | 4.38 |
| Q030002B05 | h | Carros perforadores. Equipos neumáticos con martillo en fondo. Hasta 200 mm de diámetro. | 0.2860 | 95.77 | 27.39 |
| Q060201A01 | h | Camión. Con caja fija y grúa auxiliar. Para 16 t | 0.1177 | 58.08 | 6.84 |
| Q060500A01 | h | Camión con tanque para agua. De 10 m³ de capacidad | 0.0220 | 54.84 | 1.21 |
| Q030603A01 | h | Inyectoras hidráulicas (con grupo). De 120 litros/minuto | 0.5500 | 33.02 | 18.16 |
| MT01010001 | m³ | Agua | 0.0300 | 0.58 | 0.02 |
| MT01050005 | t | Cemento portland CEM II/B-S/42,5 | 0.0500 | 110 | 5.50 |
|  |  | Total |  |  | 69.12 |

**671.1100** m MICROPILOTE HASTA 225 mm INYECCIÓN TIPO IU LECHADA HASTA 60 kg CEMENTO
Precio: 65.95
MICROPILOTE DE HASTA 225 mm DE DIÁMETRO E INYECCIÓN TIPO IU CON LECHADA DE CEMENTO DE HASTA 60 kg DE CEMENTO/m (SIN ARMADURA).

| Código | Ud | Descripción | Rendimiento | Precio | Importe |
|---|---|---|---|---|---|
| MO00000002 | h | Capataz | 0.0500 | 21.98 | 1.10 |
| MO00000003 | h | Oficial 1ª | 0.1560 | 21.51 | 3.36 |
| MO00000004 | h | Oficial 2ª | 0.1590 | 20.84 | 3.31 |
| Q030002B10 | h | Carros perforadores. Equipos neumáticos con martillo en fondo. Hasta 250 mm de diámetro. (maquinaria; 12/05/2014) | 0.2915 | 119.71 | 34.90 |
| Q060201A01 | h | Camión. Con caja fija y grúa auxiliar. Para 16 t | 0.0847 | 58.08 | 4.92 |
| Q060500A01 | h | Camión con tanque para agua. De 10 m³ de capacidad | 0.0154 | 54.84 | 0.84 |
| Q030603A01 | h | Inyectoras hidráulicas (con grupo). De 120 litros/minuto | 0.3300 | 33.02 | 10.90 |
| MT01010001 | m³ | Agua | 0.0350 | 0.58 | 0.02 |
| MT01050005 | t | Cemento portland CEM II/B-S/42,5 | 0.0600 | 110 | 6.60 |
|  |  | Total |  |  | 65.95 |

**671.1110** m MICROPILOTE HASTA 225 mm INYECCIÓN TIPO IR LECHADA HASTA 60 kg CEMENTO
Precio: 70.4
MICROPILOTE DE HASTA 225 mm DE DIÁMETRO E INYECCIÓN TIPO IR CON LECHADA DE CEMENTO DE HASTA 60 kg DE CEMENTO/m (SIN ARMADURA).

| Código | Ud | Descripción | Rendimiento | Precio | Importe |
|---|---|---|---|---|---|
| MO00000002 | h | Capataz | 0.0520 | 21.98 | 1.14 |
| MO00000003 | h | Oficial 1ª | 0.1600 | 21.51 | 3.44 |
| MO00000004 | h | Oficial 2ª | 0.1620 | 20.84 | 3.38 |
| Q030002B10 | h | Carros perforadores. Equipos neumáticos con martillo en fondo. Hasta 250 mm de diámetro. | 0.2915 | 119.71 | 34.90 |
| Q060201A01 | h | Camión. Con caja fija y grúa auxiliar. Para 16 t | 0.0913 | 58.08 | 5.30 |
| Q060500A01 | h | Camión con tanque para agua. De 10 m³ de capacidad | 0.0198 | 54.84 | 1.09 |
| Q030603A01 | h | Inyectoras hidráulicas (con grupo). De 120 litros/minuto | 0.4400 | 33.02 | 14.53 |
| MT01010001 | m³ | Agua | 0.0350 | 0.58 | 0.02 |
| MT01050005 | t | Cemento portland CEM II/B-S/42,5 | 0.0600 | 110 | 6.60 |
|  |  | Total |  |  | 70.4 |

**671.1120** m MICROPILOTE HASTA 225 mm INYECCIÓN TIPO IRS LECHADA HASTA 60 kg CEMENTO
Precio: 79.25
MICROPILOTE DE HASTA 225 mm DE DIÁMETRO E INYECCIÓN TIPO IRS CON LECHADA DE CEMENTO DE HASTA 60 kg DE CEMENTO/m (SIN ARMADURA).

| Código | Ud | Descripción | Rendimiento | Precio | Importe |
|---|---|---|---|---|---|
| MO00000002 | h | Capataz | 0.0670 | 21.98 | 1.47 |
| MO00000003 | h | Oficial 1ª | 0.2100 | 21.51 | 4.52 |
| MO00000004 | h | Oficial 2ª | 0.2200 | 20.84 | 4.58 |
| Q030002B10 | h | Carros perforadores. Equipos neumáticos con martillo en fondo. Hasta 250 mm de diámetro. | 0.2915 | 119.71 | 34.90 |
| Q060201A01 | h | Camión. Con caja fija y grúa auxiliar. Para 16 t | 0.1320 | 58.08 | 7.67 |
| Q060500A01 | h | Camión con tanque para agua. De 10 m³ de capacidad | 0.0242 | 54.84 | 1.33 |
| Q030603A01 | h | Inyectoras hidráulicas (con grupo). De 120 litros/minuto | 0.5500 | 33.02 | 18.16 |
| MT01010001 | m³ | Agua | 0.0350 | 0.58 | 0.02 |
| MT01050005 | t | Cemento portland CEM II/B-S/42,5 | 0.0600 | 110 | 6.60 |
|  |  | Total |  |  | 79.25 |

**671.1130** m MICROPILOTE HASTA 250 mm INYECCIÓN TIPO IU LECHADA HASTA 70 kg CEMENTO
Precio: 69.1
MICROPILOTE DE HASTA 250 mm DE DIÁMETRO E INYECCIÓN TIPO IU CON LECHADA DE CEMENTO DE HASTA 70 kg DE CEMENTO/m (SIN ARMADURA).

| Código | Ud | Descripción | Rendimiento | Precio | Importe |
|---|---|---|---|---|---|
| MO00000002 | h | Capataz | 0.0550 | 21.98 | 1.21 |
| MO00000003 | h | Oficial 1ª | 0.1730 | 21.51 | 3.72 |
| MO00000004 | h | Oficial 2ª | 0.1760 | 20.84 | 3.67 |
| Q030002B10 | h | Carros perforadores. Equipos neumáticos con martillo en fondo. Hasta 250 mm de diámetro. | 0.2970 | 119.71 | 35.55 |
| Q060201A01 | h | Camión. Con caja fija y grúa auxiliar. Para 16 t | 0.0935 | 58.08 | 5.43 |
| Q060500A01 | h | Camión con tanque para agua. De 10 m³ de capacidad | 0.0165 | 54.84 | 0.90 |
| Q030603A01 | h | Inyectoras hidráulicas (con grupo). De 120 litros/minuto | 0.3300 | 33.02 | 10.90 |
| MT01010001 | m³ | Agua | 0.0400 | 0.58 | 0.02 |
| MT01050005 | t | Cemento portland CEM II/B-S/42,5 | 0.0700 | 110 | 7.70 |
|  |  | Total |  |  | 69.1 |

**671.1140** m MICROPILOTE HASTA 250 mm INYECCIÓN TIPO IR LECHADA HASTA 70 kg CEMENTO
Precio: 70.84
MICROPILOTE DE HASTA 250 mm DE DIÁMETRO E INYECCIÓN TIPO IR CON LECHADA DE CEMENTO DE HASTA 70 kg DE CEMENTO/m (SIN ARMADURA).

| Código | Ud | Descripción | Rendimiento | Precio | Importe |
|---|---|---|---|---|---|
| MO00000002 | h | Capataz | 0.0580 | 21.98 | 1.27 |
| MO00000003 | h | Oficial 1ª | 0.1760 | 21.51 | 3.79 |
| MO00000004 | h | Oficial 2ª | 0.1800 | 20.84 | 3.75 |
| Q030002B10 | h | Carros perforadores. Equipos neumáticos con martillo en fondo. Hasta 250 mm de diámetro. | 0.2970 | 119.71 | 35.55 |
| Q060201A01 | h | Camión. Con caja fija y grúa auxiliar. Para 16 t | 0.0605 | 58.08 | 3.51 |
| Q060500A01 | h | Camión con tanque para agua. De 10 m³ de capacidad | 0.0132 | 54.84 | 0.72 |
| Q030603A01 | h | Inyectoras hidráulicas (con grupo). De 120 litros/minuto | 0.4400 | 33.02 | 14.53 |
| MT01010001 | m³ | Agua | 0.0400 | 0.58 | 0.02 |
| MT01050005 | t | Cemento portland CEM II/B-S/42,5 | 0.0700 | 110 | 7.70 |
|  |  | Total |  |  | 70.84 |

**671.1150** m MICROPILOTE HASTA 250 mm INYECCIÓN TIPO IRS LECHADA HASTA 70 kg CEMENTO
Precio: 83.31
MICROPILOTE DE HASTA 250 mm DE DIÁMETRO E INYECCIÓN TIPO IRS CON LECHADA DE CEMENTO DE HASTA 70 kg DE CEMENTO/m (SIN ARMADURA).

| Código | Ud | Descripción | Rendimiento | Precio | Importe |
|---|---|---|---|---|---|
| MO00000002 | h | Capataz | 0.0750 | 21.98 | 1.65 |
| MO00000003 | h | Oficial 1ª | 0.2330 | 21.51 | 5.01 |
| MO00000004 | h | Oficial 2ª | 0.2500 | 20.84 | 5.21 |
| Q030002B10 | h | Carros perforadores. Equipos neumáticos con martillo en fondo. Hasta 250 mm de diámetro. | 0.2970 | 119.71 | 35.55 |
| Q060201A01 | h | Camión. Con caja fija y grúa auxiliar. Para 16 t | 0.1463 | 58.08 | 8.50 |
| Q060500A01 | h | Camión con tanque para agua. De 10 m³ de capacidad | 0.0275 | 54.84 | 1.51 |
| Q030603A01 | h | Inyectoras hidráulicas (con grupo). De 120 litros/minuto | 0.5500 | 33.02 | 18.16 |
| MT01010001 | m³ | Agua | 0.0400 | 0.58 | 0.02 |
| MT01050005 | t | Cemento portland CEM II/B-S/42,5 | 0.0700 | 110 | 7.70 |
|  |  | Total |  |  | 83.31 |

**671.1160** m MICROPILOTE HASTA 280 mm INYECCIÓN TIPO IU LECHADA HASTA 90 kg CEMENTO
Precio: 81.02
MICROPILOTE DE HASTA 280 mm DE DIÁMETRO E INYECCIÓN TIPO IU CON LECHADA DE CEMENTO DE HASTA 90 kg DE CEMENTO/m (SIN ARMADURA).

| Código | Ud | Descripción | Rendimiento | Precio | Importe |
|---|---|---|---|---|---|
| MO00000002 | h | Capataz | 0.0610 | 21.98 | 1.34 |
| MO00000003 | h | Oficial 1ª | 0.1940 | 21.51 | 4.17 |
| MO00000004 | h | Oficial 2ª | 0.1980 | 20.84 | 4.13 |
| Q030002B15 | h | Carros perforadores. Equipos neumáticos con martillo en fondo. Hasta 300 mm de diámetro. (maquinaria; 12/05/2014) | 0.3025 | 143.65 | 43.45 |
| Q060201A01 | h | Camión. Con caja fija y grúa auxiliar. Para 16 t | 0.1045 | 58.08 | 6.07 |
| Q060500A01 | h | Camión con tanque para agua. De 10 m³ de capacidad | 0.0187 | 54.84 | 1.03 |
| Q030603A01 | h | Inyectoras hidráulicas (con grupo). De 120 litros/minuto | 0.3300 | 33.02 | 10.90 |
| MT01010001 | m³ | Agua | 0.0500 | 0.58 | 0.03 |
| MT01050005 | t | Cemento portland CEM II/B-S/42,5 | 0.0900 | 110 | 9.90 |
|  |  | Total |  |  | 81.02 |

**671.1170** m MICROPILOTE HASTA 280 mm INYECCIÓN TIPO IR LECHADA HASTA 90 kg CEMENTO
Precio: 85.64
MICROPILOTE DE HASTA 280 mm DE DIÁMETRO E INYECCIÓN TIPO IR CON LECHADA DE CEMENTO DE HASTA 90 kg DE CEMENTO/m (SIN ARMADURA).

| Código | Ud | Descripción | Rendimiento | Precio | Importe |
|---|---|---|---|---|---|
| MO00000002 | h | Capataz | 0.0650 | 21.98 | 1.43 |
| MO00000003 | h | Oficial 1ª | 0.1980 | 21.51 | 4.26 |
| MO00000004 | h | Oficial 2ª | 0.2010 | 20.84 | 4.19 |
| Q030002B15 | h | Carros perforadores. Equipos neumáticos con martillo en fondo. Hasta 300 mm de diámetro. | 0.3025 | 143.65 | 43.45 |
| Q060201A01 | h | Camión. Con caja fija y grúa auxiliar. Para 16 t | 0.1122 | 58.08 | 6.52 |
| Q060500A01 | h | Camión con tanque para agua. De 10 m³ de capacidad | 0.0242 | 54.84 | 1.33 |
| Q030603A01 | h | Inyectoras hidráulicas (con grupo). De 120 litros/minuto | 0.4400 | 33.02 | 14.53 |
| MT01010001 | m³ | Agua | 0.0500 | 0.58 | 0.03 |
| MT01050005 | t | Cemento portland CEM II/B-S/42,5 | 0.0900 | 110 | 9.90 |
|  |  | Total |  |  | 85.64 |

**671.1180** m MICROPILOTE HASTA 280 mm INYECCIÓN TIPO IRS LECHADA HASTA 90 kg CEMENTO
Precio: 96.11
MICROPILOTE DE HASTA 280 mm DE DIÁMETRO E INYECCIÓN TIPO IRS CON LECHADA DE CEMENTO DE HASTA 90 kg DE CEMENTO/m (SIN ARMADURA).

| Código | Ud | Descripción | Rendimiento | Precio | Importe |
|---|---|---|---|---|---|
| MO00000002 | h | Capataz | 0.0840 | 21.98 | 1.85 |
| MO00000003 | h | Oficial 1ª | 0.2610 | 21.51 | 5.61 |
| MO00000004 | h | Oficial 2ª | 0.2800 | 20.84 | 5.84 |
| Q030002B15 | h | Carros perforadores. Equipos neumáticos con martillo en fondo. Hasta 300 mm de diámetro. | 0.3025 | 143.65 | 43.45 |
| Q060201A01 | h | Camión. Con caja fija y grúa auxiliar. Para 16 t | 0.1650 | 58.08 | 9.58 |
| Q060500A01 | h | Camión con tanque para agua. De 10 m³ de capacidad | 0.0308 | 54.84 | 1.69 |
| Q030603A01 | h | Inyectoras hidráulicas (con grupo). De 120 litros/minuto | 0.5500 | 33.02 | 18.16 |
| MT01010001 | m³ | Agua | 0.0500 | 0.58 | 0.03 |
| MT01050005 | t | Cemento portland CEM II/B-S/42,5 | 0.0900 | 110 | 9.90 |
|  |  | Total |  |  | 96.11 |

**671.1190** m MICROPILOTE HASTA 300 mm INYECCIÓN TIPO IU LECHADA HASTA 120 kg CEMENTO
Precio: 86.33
MICROPILOTE DE HASTA 300 mm DE DIÁMETRO E INYECCIÓN TIPO IU CON LECHADA DE CEMENTO DE HASTA 120 kg DE CEMENTO/m (SIN ARMADURA).

| Código | Ud | Descripción | Rendimiento | Precio | Importe |
|---|---|---|---|---|---|
| MO00000002 | h | Capataz | 0.0660 | 21.98 | 1.45 |
| MO00000003 | h | Oficial 1ª | 0.2080 | 21.51 | 4.47 |
| MO00000004 | h | Oficial 2ª | 0.2120 | 20.84 | 4.42 |
| Q030002B15 | h | Carros perforadores. Equipos neumáticos con martillo en fondo. Hasta 300 mm de diámetro. | 0.3080 | 143.65 | 44.24 |
| Q060201A01 | h | Camión. Con caja fija y grúa auxiliar. Para 16 t | 0.1122 | 58.08 | 6.52 |
| Q060500A01 | h | Camión con tanque para agua. De 10 m³ de capacidad | 0.0198 | 54.84 | 1.09 |
| Q030603A01 | h | Inyectoras hidráulicas (con grupo). De 120 litros/minuto | 0.3300 | 33.02 | 10.90 |
| MT01010001 | m³ | Agua | 0.0650 | 0.58 | 0.04 |
| MT01050005 | t | Cemento portland CEM II/B-S/42,5 | 0.1200 | 110 | 13.20 |
|  |  | Total |  |  | 86.33 |

**671.1200** m MICROPILOTE HASTA 300 mm INYECCIÓN TIPO IR LECHADA HASTA 120 kg CEMENTO
Precio: 96.82
MICROPILOTE DE HASTA 300 mm DE DIÁMETRO E INYECCIÓN TIPO IR CON LECHADA DE CEMENTO DE HASTA 120 kg DE CEMENTO/m (SIN ARMADURA).

| Código | Ud | Descripción | Rendimiento | Precio | Importe |
|---|---|---|---|---|---|
| MO00000002 | h | Capataz | 0.0700 | 21.98 | 1.54 |
| MO00000003 | h | Oficial 1ª | 0.3000 | 21.51 | 6.45 |
| MO00000004 | h | Oficial 2ª | 0.4000 | 20.84 | 8.34 |
| Q030002B15 | h | Carros perforadores. Equipos neumáticos con martillo en fondo. Hasta 300 mm de diámetro. | 0.3080 | 143.65 | 44.24 |
| Q060201A01 | h | Camión. Con caja fija y grúa auxiliar. Para 16 t | 0.1210 | 58.08 | 7.03 |
| Q060500A01 | h | Camión con tanque para agua. De 10 m³ de capacidad | 0.0264 | 54.84 | 1.45 |
| Q030603A01 | h | Inyectoras hidráulicas (con grupo). De 120 litros/minuto | 0.4400 | 33.02 | 14.53 |
| MT01010001 | m³ | Agua | 0.0650 | 0.58 | 0.04 |
| MT01050005 | t | Cemento portland CEM II/B-S/42,5 | 0.1200 | 110 | 13.20 |
|  |  | Total |  |  | 96.82 |

**671.1210** m MICROPILOTE HASTA 300 mm INYECCIÓN TIPO IRS LECHADA HASTA 120 kg CEMENTO
Precio: 108.67
MICROPILOTE DE HASTA 300 mm DE DIÁMETRO E INYECCIÓN TIPO IRS CON LECHADA DE CEMENTO DE HASTA 120 kg DE CEMENTO/m (SIN ARMADURA).

| Código | Ud | Descripción | Rendimiento | Precio | Importe |
|---|---|---|---|---|---|
| MO00000002 | h | Capataz | 0.0900 | 21.98 | 1.98 |
| MO00000003 | h | Oficial 1ª | 0.4000 | 21.51 | 8.60 |
| MO00000004 | h | Oficial 2ª | 0.5000 | 20.84 | 10.42 |
| Q030002B15 | h | Carros perforadores. Equipos neumáticos con martillo en fondo. Hasta 300 mm de diámetro. | 0.3080 | 143.65 | 44.24 |
| Q060201A01 | h | Camión. Con caja fija y grúa auxiliar. Para 16 t | 0.1760 | 58.08 | 10.22 |
| Q060500A01 | h | Camión con tanque para agua. De 10 m³ de capacidad | 0.0330 | 54.84 | 1.81 |
| Q030603A01 | h | Inyectoras hidráulicas (con grupo). De 120 litros/minuto | 0.5500 | 33.02 | 18.16 |
| MT01010001 | m³ | Agua | 0.0650 | 0.58 | 0.04 |
| MT01050005 | t | Cemento portland CEM II/B-S/42,5 | 0.1200 | 110 | 13.20 |
|  |  | Total |  |  | 108.67 |

**671.1220** t ACERO PARA ARMADURA TUBULAR PARA MICROPILOTES (INCLUIDO UNIONES ROSCADAS). (29/06/2021)
Precio: 2075.47
ACERO PARA ARMADURA TUBULAR PARA MICROPILOTES (INCLUIDO TODAS LAS UNIONES ROSCADAS NECESARIAS).

| Código | Ud | Descripción | Rendimiento | Precio | Importe |
|---|---|---|---|---|---|
| MT03010015 | t | Acero S355J2H en perfil hueco (material; 29/06/2021) | 1.0000 | 2075.47 | 2075.47 |
|  |  | Total |  |  | 2075.47 |

### 04.05 PROTECCIÓN DE TALUDES

**342.0010** m² PROTECCIÓN DE TALUDES CON MALLA METÁLICA, UNA DE TRIPLE TORSIÓN, PASO DE MALLA HASTA 50 mm Y DIÁMETRO HASTA 1,5 mm, ANCLADA CON
Precio: 11.56
PROTECCIÓN DE TALUDES CON MALLA METÁLICA, UNA DE TRIPLE TORSIÓN, PASO DE MALLA HASTA 50 mm Y DIÁMETRO HASTA 1,5 mm, ANCLADA CON BARRAS DE ACERO CORRUGADAS Y SUJETA CON CABLES.

| Código | Ud | Descripción | Rendimiento | Precio | Importe |
|---|---|---|---|---|---|
| MO00000002 | h | Capataz | 0.0050 | 21.98 | 0.11 |
| MO00000003 | h | Oficial 1ª | 0.0850 | 21.51 | 1.83 |
| MO00000004 | h | Oficial 2ª | 0.1000 | 20.84 | 2.08 |
| Q060201A01 | h | Camión. Con caja fija y grúa auxiliar. Para 16 t | 0.0132 | 58.08 | 0.77 |
| Q140506B10 | h | Elevadoras autopropulsadas: Elevador de tijera configuración "X" o "Z". Para 15 m de altura, diesel (maquinaria; 02/07/2014) | 0.0550 | 15.08 | 0.83 |
| MT02030030 | m² | Tela metálica de triple torsión de alambre galvanizado de 50 mm de paso de malla y de ø 1,5 mm (material; 29/06/2021) | 1.0000 | 3.25 | 3.25 |
| MT01110005 | kg | Acero corrugado B 500 B o B 500 C, con características de ductilidad mejoradas, en barras | 0.8000 | 1.22 | 0.98 |
| MT02030001 | m | Cable de acero para sujeción de mallas protectoras (material) | 0.6000 | 2.72 | 1.63 |
| MT01050030 | t | Lechada de cemento para inyectar | 0.0010 | 82.03 | 0.08 |
|  |  | Total |  |  | 11.56 |

Claves: malla, anclaje, triple, talud, cable, diámetro, paso, torsión, acero, corrugado, barra, metal, protección

**342.0020** m² PROTECCIÓN DE TALUDES CON MALLA METÁLICA, UNA DE TRIPLE TORSIÓN, PASO DE MALLA HASTA 50 mm Y DIÁMETRO HASTA 1,5 mm, ANCLADA CON
Precio: 12.22
PROTECCIÓN DE TALUDES CON MALLA METÁLICA, UNA DE TRIPLE TORSIÓN, PASO DE MALLA HASTA 50 mm Y DIÁMETRO HASTA 1,5 mm, ANCLADA CON BARRAS DE ACERO CORRUGADAS Y SUJETA CON PIQUETAS DE ANCLAJE.

| Código | Ud | Descripción | Rendimiento | Precio | Importe |
|---|---|---|---|---|---|
| MO00000002 | h | Capataz | 0.0060 | 21.98 | 0.13 |
| MO00000003 | h | Oficial 1ª | 0.0900 | 21.51 | 1.94 |
| MO00000004 | h | Oficial 2ª | 0.1250 | 20.84 | 2.61 |
| Q060201A01 | h | Camión. Con caja fija y grúa auxiliar. Para 16 t | 0.0187 | 58.08 | 1.09 |
| Q140506B10 | h | Elevadoras autopropulsadas: Elevador de tijera configuración "X" o "Z". Para 15 m de altura, diesel | 0.0605 | 15.08 | 0.91 |
| MT02030030 | m² | Tela metálica de triple torsión de alambre galvanizado de 50 mm de paso de malla y de ø 1,5 mm | 1.0000 | 3.25 | 3.25 |
| MT01110005 | kg | Acero corrugado B 500 B o B 500 C, con características de ductilidad mejoradas, en barras | 0.8000 | 1.22 | 0.98 |
| MT02030025 | ud | Piqueta acero corrugado Ø 8 mm, 20-8-20 | 3.0000 | 0.41 | 1.23 |
| MT01050030 | t | Lechada de cemento para inyectar | 0.0010 | 82.03 | 0.08 |
|  |  | Total |  |  | 12.22 |

Claves: protección, anclaje, triple, paso, diámetro, barra, malla, corrugado, talud, torsión, metal, acero

**342.0030** m² PROTECCIÓN DE TALUDES CON MALLA METÁLICA, UNA DE TRIPLE TORSIÓN, PASO DE MALLA HASTA 80 mm Y DIÁMETRO HASTA 2,4 mm, ANCLADA CON
Precio: 11.47
PROTECCIÓN DE TALUDES CON MALLA METÁLICA, UNA DE TRIPLE TORSIÓN, PASO DE MALLA HASTA 80 mm Y DIÁMETRO HASTA 2,4 mm, ANCLADA CON BARRAS DE ACERO CORRUGADAS Y SUJETA CON CABLES.

| Código | Ud | Descripción | Rendimiento | Precio | Importe |
|---|---|---|---|---|---|
| MO00000002 | h | Capataz | 0.0050 | 21.98 | 0.11 |
| MO00000003 | h | Oficial 1ª | 0.0850 | 21.51 | 1.83 |
| MO00000004 | h | Oficial 2ª | 0.1000 | 20.84 | 2.08 |
| Q060201A01 | h | Camión. Con caja fija y grúa auxiliar. Para 16 t | 0.0132 | 58.08 | 0.77 |
| Q140506B10 | h | Elevadoras autopropulsadas: Elevador de tijera configuración "X" o "Z". Para 15 m de altura, diesel | 0.0550 | 15.08 | 0.83 |
| MT02030035 | m² | Tela metálica de triple torsión de alambre galvanizado de 80 mm de paso de malla y de ø 2,4 mm (material; 29/06/2021) | 1.0000 | 3.16 | 3.16 |
| MT01110005 | kg | Acero corrugado B 500 B o B 500 C, con características de ductilidad mejoradas, en barras | 0.8000 | 1.22 | 0.98 |
| MT02030001 | m | Cable de acero para sujeción de mallas protectoras | 0.6000 | 2.72 | 1.63 |
| MT01050030 | t | Lechada de cemento para inyectar | 0.0010 | 82.03 | 0.08 |
|  |  | Total |  |  | 11.47 |

Claves: talud, corrugado, diámetro, paso, metal, anclaje, protección, torsión, barra, acero, malla, triple, cable

**342.0040** m² PROTECCIÓN DE TALUDES CON MALLA METÁLICA, UNA DE TRIPLE TORSIÓN, PASO DE MALLA HASTA 80 mm Y DIÁMETRO HASTA 2,4 mm, ANCLADA CON
Precio: 12.13
PROTECCIÓN DE TALUDES CON MALLA METÁLICA, UNA DE TRIPLE TORSIÓN, PASO DE MALLA HASTA 80 mm Y DIÁMETRO HASTA 2,4 mm, ANCLADA CON BARRAS DE ACERO CORRUGADAS Y SUJETA CON PIQUETAS DE ANCLAJE.

| Código | Ud | Descripción | Rendimiento | Precio | Importe |
|---|---|---|---|---|---|
| MO00000002 | h | Capataz | 0.0060 | 21.98 | 0.13 |
| MO00000003 | h | Oficial 1ª | 0.0900 | 21.51 | 1.94 |
| MO00000004 | h | Oficial 2ª | 0.1250 | 20.84 | 2.61 |
| Q060201A01 | h | Camión. Con caja fija y grúa auxiliar. Para 16 t | 0.0187 | 58.08 | 1.09 |
| Q140506B10 | h | Elevadoras autopropulsadas: Elevador de tijera configuración "X" o "Z". Para 15 m de altura, diesel | 0.0605 | 15.08 | 0.91 |
| MT02030035 | m² | Tela metálica de triple torsión de alambre galvanizado de 80 mm de paso de malla y de ø 2,4 mm | 1.0000 | 3.16 | 3.16 |
| MT01110005 | kg | Acero corrugado B 500 B o B 500 C, con características de ductilidad mejoradas, en barras | 0.8000 | 1.22 | 0.98 |
| MT02030025 | ud | Piqueta acero corrugado Ø 8 mm, 20-8-20 | 3.0000 | 0.41 | 1.23 |
| MT01050030 | t | Lechada de cemento para inyectar | 0.0010 | 82.03 | 0.08 |
|  |  | Total |  |  | 12.13 |

Claves: triple, torsión, metal, talud, diámetro, barra, malla, anclaje, paso, protección, corrugado, acero

**342.0050** m² MALLA DE CABLES DE ACERO DE ALTO LÍMITE ELÁSTICO EN TALUDES, CUADRICULA HASTA 4 x 4
Precio: 54.37
MALLA DE CABLES DE ACERO DE ALTO LÍMITE ELÁSTICO, ANCLADA CON BARRAS DE SUJECIÓN EN CUADRÍCULA DE HASTA 4 X 4 m Ó 15 kN/m² DE CONTENCIÓN PARA ESTABILIZACIÓN DE TALUDES i/ SUMINISTRO Y COLOCACIÓN, BARRAS, ANCLAJES, ETC.

| Código | Ud | Descripción | Rendimiento | Precio | Importe |
|---|---|---|---|---|---|
| MO00000002 | h | Capataz | 0.1000 | 21.98 | 2.20 |
| MO00000003 | h | Oficial 1ª | 0.2000 | 21.51 | 4.30 |
| MO00000004 | h | Oficial 2ª | 0.2500 | 20.84 | 5.21 |
| Q060201A01 | h | Camión. Con caja fija y grúa auxiliar. Para 16 t | 0.1100 | 58.08 | 6.39 |
| Q140506B10 | h | Elevadoras autopropulsadas: Elevador de tijera configuración "X" o "Z". Para 15 m de altura, diesel | 0.2200 | 15.08 | 3.32 |
| Q030002F05 | h | Carros perforadores. Equipos con martillo en fondo. De 95 a 152 mm de diámetro. | 0.0110 | 72.34 | 0.80 |
| Q030601C01 | h | Equipo para anclaje de pernos con compresor (maquinaria) | 0.0110 | 17.94 | 0.20 |
| MT02030090 | m² | Malla de cables de acero de alto límite elástico con una cuadrícula hasta 4 x 4 para protección de taludes (material) | 1.0000 | 27.24 | 27.24 |
| MT01110005 | kg | Acero corrugado B 500 B o B 500 C, con características de ductilidad mejoradas, en barras | 1.8500 | 1.22 | 2.26 |
| MT01050030 | t | Lechada de cemento para inyectar | 0.0050 | 82.03 | 0.41 |
| MT02030001 | m | Cable de acero para sujeción de mallas protectoras | 0.7500 | 2.72 | 2.04 |
|  |  | Total |  |  | 54.37 |

**342.0060** m² MALLA DE CABLES DE ACERO DE ALTO LÍMITE ELÁSTICO EN TALUDES, CUADRICULA HASTA 3 x 3
Precio: 64.13
MALLA DE CABLES DE ACERO DE ALTO LÍMITE ELÁSTICO, ANCLADA CON BARRAS DE SUJECIÓN EN CUADRÍCULA DE HASTA 3 X 3 m Ó 25 kN/m² DE CONTENCIÓN PARA ESTABILIZACIÓN DE TALUDES i/ SUMINISTRO Y COLOCACIÓN, BARRAS, ANCLAJES, ETC.

| Código | Ud | Descripción | Rendimiento | Precio | Importe |
|---|---|---|---|---|---|
| MO00000002 | h | Capataz | 0.1050 | 21.98 | 2.31 |
| MO00000003 | h | Oficial 1ª | 0.2050 | 21.51 | 4.41 |
| MO00000004 | h | Oficial 2ª | 0.2550 | 20.84 | 5.31 |
| Q060201A01 | h | Camión. Con caja fija y grúa auxiliar. Para 16 t | 0.2200 | 58.08 | 12.78 |
| Q140506B10 | h | Elevadoras autopropulsadas: Elevador de tijera configuración "X" o "Z". Para 15 m de altura, diesel | 0.3300 | 15.08 | 4.98 |
| Q030002F05 | h | Carros perforadores. Equipos con martillo en fondo. De 95 a 152 mm de diámetro. | 0.0165 | 72.34 | 1.19 |
| Q030601C01 | h | Equipo para anclaje de pernos con compresor | 0.0165 | 17.94 | 0.30 |
| MT02030090 | m² | Malla de cables de acero de alto límite elástico | 1.0000 | 27.24 | 27.24 |
| MT01110005 | kg | Acero corrugado B 500 B o B 500 C, con características de ductilidad mejoradas, en barras | 1.9000 | 1.22 | 2.32 |
| MT01050030 | t | Lechada de cemento para inyectar | 0.0070 | 82.03 | 0.57 |
| MT02030001 | m | Cable de acero para sujeción de mallas protectoras | 1.0000 | 2.72 | 2.72 |
|  |  | Total |  |  | 64.13 |

**342.0070** m² MALLA DE CABLES DE ACERO DE ALTO LÍMITE ELÁSTICO EN TALUDES, CUADRICULA HASTA 2 x 2
Precio: 74.67
MALLA DE CABLES DE ACERO DE ALTO LÍMITE ELÁSTICO, ANCLADA CON BARRAS DE SUJECIÓN EN CUADRÍCULA DE HASTA 2 X 2 m Ó MÁS DE 25 kN/m² DE CONTENCIÓN PARA ESTABILIZACIÓN DE TALUDES i/ SUMINISTRO Y COLOCACIÓN, BARRAS, ANCLAJES, ETC.

| Código | Ud | Descripción | Rendimiento | Precio | Importe |
|---|---|---|---|---|---|
| MO00000002 | h | Capataz | 0.1100 | 21.98 | 2.42 |
| MO00000003 | h | Oficial 1ª | 0.2100 | 21.51 | 4.52 |
| MO00000004 | h | Oficial 2ª | 0.2600 | 20.84 | 5.42 |
| Q060201A01 | h | Camión. Con caja fija y grúa auxiliar. Para 16 t | 0.3300 | 58.08 | 19.17 |
| Q140506B10 | h | Elevadoras autopropulsadas: Elevador de tijera configuración "X" o "Z". Para 15 m de altura, diesel | 0.4400 | 15.08 | 6.64 |
| Q030002F05 | h | Carros perforadores. Equipos con martillo en fondo. De 95 a 152 mm de diámetro. | 0.0220 | 72.34 | 1.59 |
| Q030601C01 | h | Equipo para anclaje de pernos con compresor | 0.0220 | 17.94 | 0.39 |
| MT02030090 | m² | Malla de cables de acero de alto límite elástico | 1.0000 | 27.24 | 27.24 |
| MT01110005 | kg | Acero corrugado B 500 B o B 500 C, con características de ductilidad mejoradas, en barras | 1.9500 | 1.22 | 2.38 |
| MT01050030 | t | Lechada de cemento para inyectar | 0.0100 | 82.03 | 0.82 |
| MT02030001 | m | Cable de acero para sujeción de mallas protectoras | 1.5000 | 2.72 | 4.08 |
|  |  | Total |  |  | 74.67 |

**342.0080** m² MALLA DE TRIPLE TORSIÓN REFORZADA PARA ESTABILIZACIÓN DE TALUDES
Precio: 18.07
MALLA DE TRIPLE TORSIÓN REFORZADA (SUJECIÓN A BASE DE BULONES EN DISTRIBUCIÓN TRIANGULAR DE LADO 4 m Y DE 2 m DE LONGITUD UNIDOS ENTRE SÍ CON CABLES) PARA ESTABILIZACIÓN DE TALUDES i/ SUMINISTRO Y EJECUCIÓN DE ANCLAJES Y TODAS LAS OPERACIONES Y MEDIOS NECESARIOS PARA LA COMPLETA EJECUCIÓN DE LA UNIDAD.

| Código | Ud | Descripción | Rendimiento | Precio | Importe |
|---|---|---|---|---|---|
| MO00000002 | h | Capataz | 0.0060 | 21.98 | 0.13 |
| MO00000003 | h | Oficial 1ª | 0.0500 | 21.51 | 1.08 |
| MO00000004 | h | Oficial 2ª | 0.1500 | 20.84 | 3.13 |
| Q060201A01 | h | Camión. Con caja fija y grúa auxiliar. Para 16 t | 0.0220 | 58.08 | 1.28 |
| Q140506B10 | h | Elevadoras autopropulsadas: Elevador de tijera configuración "X" o "Z". Para 15 m de altura, diesel | 0.0770 | 15.08 | 1.16 |
| Q030002F05 | h | Carros perforadores. Equipos con martillo en fondo. De 95 a 152 mm de diámetro. | 0.0110 | 72.34 | 0.80 |
| Q030601C01 | h | Equipo para anclaje de pernos con compresor | 0.0110 | 17.94 | 0.20 |
| MT01110050 | m² | Malla de triple torsión reforzada (material; 29/06/2021) | 1.0000 | 3.25 | 3.25 |
| MT02030001 | m | Cable de acero para sujeción de mallas protectoras | 1.7500 | 2.72 | 4.76 |
| MT01110005 | kg | Acero corrugado B 500 B o B 500 C, con características de ductilidad mejoradas, en barras | 1.2000 | 1.22 | 1.46 |
| MT01050030 | t | Lechada de cemento para inyectar | 0.0100 | 82.03 | 0.82 |
|  |  | Total |  |  | 18.07 |

**658.0010** m³ ESCOLLERA DE 200/400 kg EN DRENAJE O PROTECCION FLUVIAL (17/04/2012)
Precio: 35
ESCOLLERA COLOCADA DE 200/400 kg EN ELEMENTOS DE DRENAJE O PROTECCIÓN FLUVIAL, EN CONTRAFUERTES DRENANTES, O PARA CIMENTACIÓN DE MUROS Y OTRAS ESTRUCTURAS.

| Código | Ud | Descripción | Rendimiento | Precio | Importe |
|---|---|---|---|---|---|
| MO00000003 | h | Oficial 1ª | 0.0220 | 21.51 | 0.47 |
| MO00000004 | h | Oficial 2ª | 0.0220 | 20.84 | 0.46 |
| Q040005B15 | h | Excavadora hidráulica sobre cadenas. De 23,8 t de masa | 0.2310 | 82.6 | 19.08 |
| Q060206A01 | h | Camión. Con caja basculante 8x4. De 323 kW de potencia | 0.0242 | 103.43 | 2.50 |
| MT01040005 | m³ | Bloque de piedra para formación de escollera de 200 a 400 kg de peso (material; 27/06/2014) | 1.0000 | 12.49 | 12.49 |
|  |  | Total |  |  | 35 |

**658.0020** m³ ESCOLLERA DE 400/800 kg EN DRENAJE O PROTECCION FLUVIAL (17/04/2012)
Precio: 40.77
ESCOLLERA COLOCADA DE 400/800 kg EN ELEMENTOS DE DRENAJE O PROTECCIÓN FLUVIAL, EN CONTRAFUERTES DRENANTES, O PARA CIMENTACIÓN DE MUROS Y OTRAS ESTRUCTURAS.

| Código | Ud | Descripción | Rendimiento | Precio | Importe |
|---|---|---|---|---|---|
| MO00000003 | h | Oficial 1ª | 0.0440 | 21.51 | 0.95 |
| MO00000004 | h | Oficial 2ª | 0.0440 | 20.84 | 0.92 |
| Q040005B15 | h | Excavadora hidráulica sobre cadenas. De 23,8 t de masa | 0.2530 | 82.6 | 20.90 |
| Q060206A01 | h | Camión. Con caja basculante 8x4. De 323 kW de potencia | 0.0484 | 103.43 | 5.01 |
| MT01040015 | m³ | Bloque de piedra para formación de escollera de 400 a 800 kg de peso (material; 27/06/2014) | 1.0000 | 12.99 | 12.99 |
|  |  | Total |  |  | 40.77 |

**658.0030** m³ ESCOLLERA DE 1200/2000 kg EN DRENAJE O PROTECCION FLUVIAL (17/04/2012)
Precio: 50.03
ESCOLLERA COLOCADA DE 1200/2000 kg EN ELEMENTOS DE DRENAJE O PROTECCIÓN FLUVIAL, EN CONTRAFUERTES DRENANTES, O PARA CIMENTACIÓN DE MUROS Y OTRAS ESTRUCTURAS.

| Código | Ud | Descripción | Rendimiento | Precio | Importe |
|---|---|---|---|---|---|
| MO00000003 | h | Oficial 1ª | 0.0880 | 21.51 | 1.89 |
| MO00000004 | h | Oficial 2ª | 0.0880 | 20.84 | 1.83 |
| Q040005B15 | h | Excavadora hidráulica sobre cadenas. De 23,8 t de masa | 0.2750 | 82.6 | 22.72 |
| Q060206A01 | h | Camión. Con caja basculante 8x4. De 323 kW de potencia | 0.0968 | 103.43 | 10.01 |
| MT01040025 | m³ | Bloque de piedra para formación de escollera de 1200 a 2000 kg de peso (material; 27/06/2014) | 1.0000 | 13.58 | 13.58 |
|  |  | Total |  |  | 50.03 |

**658.0040** m³ ESCOLLERA DE 3000/4000 KG EN DRENAJE O PROTECCION FLUVIAL (17/04/2012)
Precio: 66.18
ESCOLLERA COLOCADA DE 3000/4000 kg EN ELEMENTOS DE DRENAJE O PROTECCIÓN FLUVIAL, EN CONTRAFUERTES DRENANTES, O PARA CIMENTACIÓN DE MUROS Y OTRAS ESTRUCTURAS.

| Código | Ud | Descripción | Rendimiento | Precio | Importe |
|---|---|---|---|---|---|
| MO00000003 | h | Oficial 1ª | 0.1760 | 21.51 | 3.79 |
| MO00000004 | h | Oficial 2ª | 0.1760 | 20.84 | 3.67 |
| Q040005B15 | h | Excavadora hidráulica sobre cadenas. De 23,8 t de masa | 0.2970 | 82.6 | 24.53 |
| Q060206A01 | h | Camión. Con caja basculante 8x4. De 323 kW de potencia | 0.1936 | 103.43 | 20.02 |
| MT01040030 | m³ | Bloque de piedra para formación de escollera de 3000 a 4000 kg de peso (material; 27/06/2014) | 1.0000 | 14.17 | 14.17 |
|  |  | Total |  |  | 66.18 |

**658.0050** m³ MURO DE ESCOLLERA HORMIGONADA DE 50/300 kg
Precio: 58.45
MURO DE ESCOLLERA HORMIGONADA DE 50/300 kg, CONFORME A UNE EN 13383-1 i/ RELLENO DEL TRASDÓS CON MATERIAL FILTRANTE, TOTALMENTE COLOCADA.

| Código | Ud | Descripción | Rendimiento | Precio | Importe |
|---|---|---|---|---|---|
| MO00000003 | h | Oficial 1ª | 0.1000 | 21.51 | 2.15 |
| MO00000004 | h | Oficial 2ª | 0.2500 | 20.84 | 5.21 |
| Q040005B15 | h | Excavadora hidráulica sobre cadenas. De 23,8 t de masa | 0.1639 | 82.6 | 13.54 |
| Q060206A01 | h | Camión. Con caja basculante 8x4. De 323 kW de potencia | 0.1177 | 103.43 | 12.17 |
| MT01040001 | m³ | Bloque de piedra para formación de escollera de 50 a 300 kg de peso (material; 02/07/2014) | 1.0000 | 12.1 | 12.10 |
| MT01060015 | m³ | Hormigón C20/25 de cualquier consistencia y cualquier tamaño máximo de árido | 0.1100 | 72.13 | 7.93 |
| MT01030010 | m³ | Material drenante (material; 26/03/2014) | 0.5000 | 9.1 | 4.55 |
| MT05050005 | m² | Suministro de geotextil no tejido tipo 2 | 0.5100 | 1.56 | 0.80 |
|  |  | Total |  |  | 58.45 |

**658.0060** m³ MURO DE ESCOLLERA CON BLOQUES 50 A 300 kg
Precio: 39.65
MURO DE ESCOLLERA COLOCADA CON BLOQUES DE 50 A 300 kg (USO HMB 50/300), CONFORME A UNE EN 13383-1 i/ RELLENO DEL TRASDÓS CON MATERIAL FILTRANTE.

| Código | Ud | Descripción | Rendimiento | Precio | Importe |
|---|---|---|---|---|---|
| MO00000003 | h | Oficial 1ª | 0.0220 | 21.51 | 0.47 |
| MO00000004 | h | Oficial 2ª | 0.0220 | 20.84 | 0.46 |
| Q040005B15 | h | Excavadora hidráulica sobre cadenas. De 23,8 t de masa | 0.1661 | 82.6 | 13.72 |
| Q060206A01 | h | Camión. Con caja basculante 8x4. De 323 kW de potencia | 0.0242 | 103.43 | 2.50 |
| MT01040001 | m³ | Bloque de piedra para formación de escollera de 50 a 300 kg de peso | 1.0000 | 12.1 | 12.10 |
| MT01060015 | m³ | Hormigón C20/25 de cualquier consistencia y cualquier tamaño máximo de árido | 0.0700 | 72.13 | 5.05 |
| MT01030010 | m³ | Material drenante | 0.5000 | 9.1 | 4.55 |
| MT05050005 | m² | Suministro de geotextil no tejido tipo 2 | 0.5100 | 1.56 | 0.80 |
|  |  | Total |  |  | 39.65 |

**658.0070** m³ MURO DE ESCOLLERA CON BLOQUES DE 300 A 1000 kg
Precio: 45.18
MURO DE ESCOLLERA COLOCADA CON BLOQUES DE 300 A 1000 kg (USO HMB 300/1000), CONFORME A UNE EN 13383-1 i/ RELLENO DEL TRASDÓS CON MATERIAL FILTRANTE.

| Código | Ud | Descripción | Rendimiento | Precio | Importe |
|---|---|---|---|---|---|
| MO00000003 | h | Oficial 1ª | 0.0330 | 21.51 | 0.71 |
| MO00000004 | h | Oficial 2ª | 0.0330 | 20.84 | 0.69 |
| Q040005B15 | h | Excavadora hidráulica sobre cadenas. De 23,8 t de masa | 0.2013 | 82.6 | 16.63 |
| Q060206A01 | h | Camión. Con caja basculante 8x4. De 323 kW de potencia | 0.0363 | 103.43 | 3.75 |
| MT01040010 | m³ | Bloque de piedra para formación de escollera de 300 a 1000 kg de peso (material; 02/07/2014) | 1.0000 | 13 | 13.00 |
| MT01060015 | m³ | Hormigón C20/25 de cualquier consistencia y cualquier tamaño máximo de árido | 0.0700 | 72.13 | 5.05 |
| MT01030010 | m³ | Material drenante | 0.5000 | 9.1 | 4.55 |
| MT05050005 | m² | Suministro de geotextil no tejido tipo 2 | 0.5100 | 1.56 | 0.80 |
|  |  | Total |  |  | 45.18 |

**658.0080** m³ MURO DE ESCOLLERA CON BLOQUES DE 1000 A 3000 kg O SUPERIOR
Precio: 64.25
MURO DE ESCOLLERA COLOCADA CON BLOQUES DE 1000 A 3000 kg (USO HMB 1000/3000) O DE PESO SUPERIOR, CONFORME A UNE EN 13383-1 i/ RELLENO DEL TRASDÓS CON MATERIAL FILTRANTE.

| Código | Ud | Descripción | Rendimiento | Precio | Importe |
|---|---|---|---|---|---|
| MO00000003 | h | Oficial 1ª | 0.1200 | 21.51 | 2.58 |
| MO00000004 | h | Oficial 2ª | 0.1200 | 20.84 | 2.50 |
| Q040005B15 | h | Excavadora hidráulica sobre cadenas. De 23,8 t de masa | 0.3520 | 82.6 | 29.08 |
| Q060206A01 | h | Camión. Con caja basculante 8x4. De 323 kW de potencia | 0.0550 | 103.43 | 5.69 |
| MT01040020 | m³ | Bloque de piedra para formación de escollera de 1000 a 3000 kg de peso (material; 02/07/2014) | 1.0000 | 14 | 14.00 |
| MT01060015 | m³ | Hormigón C20/25 de cualquier consistencia y cualquier tamaño máximo de árido | 0.0700 | 72.13 | 5.05 |
| MT01030010 | m³ | Material drenante | 0.5000 | 9.1 | 4.55 |
| MT05050005 | m² | Suministro de geotextil no tejido tipo 2 | 0.5100 | 1.56 | 0.80 |
|  |  | Total |  |  | 64.25 |

**659.0010** m³ MURO DE GAVIONES
Precio: 71.99
MURO DE GAVIONES, TOTALMENTE TERMINADO.

| Código | Ud | Descripción | Rendimiento | Precio | Importe |
|---|---|---|---|---|---|
| MO00000002 | h | Capataz | 0.0950 | 21.98 | 2.09 |
| MO00000003 | h | Oficial 1ª | 0.4700 | 21.51 | 10.11 |
| MO00000004 | h | Oficial 2ª | 1.4150 | 20.84 | 29.49 |
| Q040201A05 | h | Retrocargadoras sobre ruedas. De 65 kW de potencia (maquinaria; 17/03/2014) | 0.2596 | 42.65 | 11.07 |
| MT02010001 | m³ | Gavión de bloque de piedra, tela metálica de alambre de acero galvanizado de Ø 2,4 mm y 8 x 10 cm de paso de malla (material) | 1.0000 | 19.23 | 19.23 |
|  |  | Total |  |  | 71.99 |

**342.0200** m BULÓN DE ANCLAJE PASIVO PARA PROTECCIÓN DE TALUDES CON BARRA DE ACERO CORRUGADO B 500 B O B 500 C DE 25 mm DE DIÁMETRO
Precio: 25.67
BULÓN DE ANCLAJE PASIVO PARA PROTECCIÓN DE TALUDES CON BARRA DE ACERO CORRUGADO B 500 B O B 500 C DE 25 mm DE DIÁMETRO, CON ANCLAJE CONTINUO MEDIANTE RESINA O MORTERO i/ PERFORACIÓN, SUMINISTRO DE MATERIALES, PLACA, TUERCA, COLOCACIÓN Y DEMÁS OPERACIONES NECESARIAS.

| Código | Ud | Descripción | Rendimiento | Precio | Importe |
|---|---|---|---|---|---|
| MO00000002 | h | Capataz | 0.0150 | 21.98 | 0.33 |
| MO00000003 | h | Oficial 1ª | 0.1000 | 21.51 | 2.15 |
| MO00000004 | h | Oficial 2ª | 0.1000 | 20.84 | 2.08 |
| Q140506B10 | h | Elevadoras autopropulsadas: Elevador de tijera configuración "X" o "Z". Para 15 m de altura, diesel | 0.0208 | 15.08 | 0.31 |
| Q030002F05 | h | Carros perforadores. Equipos con martillo en fondo. De 95 a 152 mm de diámetro. | 0.0832 | 72.34 | 6.02 |
| Q030601C01 | h | Equipo para anclaje de pernos con compresor | 0.0130 | 17.94 | 0.23 |
| Q060201A01 | h | Camión. Con caja fija y grúa auxiliar. Para 16 t | 0.0208 | 58.08 | 1.21 |
| Q010000C01 | h | Grupo electrógeno. Con motor diesel. De 500 kVA de potencia (maquinaria; 17/04/2012) | 0.0130 | 79.5 | 1.03 |
| Q030603A01 | h | Inyectoras hidráulicas (con grupo). De 120 litros/minuto | 0.1300 | 33.02 | 4.29 |
| MT01100025 | m | Perno metálico Ø 25 mm (material) | 1.0000 | 3.7 | 3.70 |
| MT01100330 | ud | Arandela cuadrada de 200 x 200 mm, para perno con tuerca (material) | 0.3750 | 1.53 | 0.57 |
| MT13020010 | ud | Cartucho de resina para empernajes (material) | 3.7500 | 1 | 3.75 |
|  |  | Total |  |  | 25.67 |

**342.0210** m BULÓN DE ANCLAJE PASIVO PARA PROTECCIÓN DE TALUDES CON BARRA DE ACERO CORRUGADO B 500 B O B 500 C DE 32 mm DE DIÁMETRO
Precio: 28.78
BULÓN DE ANCLAJE PASIVO PARA PROTECCIÓN DE TALUDES CON BARRA DE ACERO CORRUGADO B 500 B O B 500 C DE 32 mm DE DIÁMETRO, CON ANCLAJE CONTINUO MEDIANTE RESINA O MORTERO i/ PERFORACIÓN, SUMINISTRO DE MATERIALES, PLACA, TUERCA, COLOCACIÓN Y DEMÁS OPERACIONES NECESARIAS.

| Código | Ud | Descripción | Rendimiento | Precio | Importe |
|---|---|---|---|---|---|
| MO00000002 | h | Capataz | 0.0150 | 21.98 | 0.33 |
| MO00000003 | h | Oficial 1ª | 0.1000 | 21.51 | 2.15 |
| MO00000004 | h | Oficial 2ª | 0.1000 | 20.84 | 2.08 |
| Q140506B10 | h | Elevadoras autopropulsadas: Elevador de tijera configuración "X" o "Z". Para 15 m de altura, diesel | 0.0234 | 15.08 | 0.35 |
| Q030002F05 | h | Carros perforadores. Equipos con martillo en fondo. De 95 a 152 mm de diámetro. | 0.0910 | 72.34 | 6.58 |
| Q030601C01 | h | Equipo para anclaje de pernos con compresor | 0.0130 | 17.94 | 0.23 |
| Q060201A01 | h | Camión. Con caja fija y grúa auxiliar. Para 16 t | 0.0234 | 58.08 | 1.36 |
| Q010000C01 | h | Grupo electrógeno. Con motor diesel. De 500 kVA de potencia | 0.0130 | 79.5 | 1.03 |
| Q030603A01 | h | Inyectoras hidráulicas (con grupo). De 120 litros/minuto | 0.1300 | 33.02 | 4.29 |
| MT01100030 | m | Perno metálico Ø 32 mm (material; 03/12/2002) | 1.0000 | 6.06 | 6.06 |
| MT01100330 | ud | Arandela cuadrada de 200 x 200 mm, para perno con tuerca | 0.3750 | 1.53 | 0.57 |
| MT13020010 | ud | Cartucho de resina para empernajes | 3.7500 | 1 | 3.75 |
|  |  | Total |  |  | 28.78 |

**342.0220** m BULÓN ACTIVO PARA PROTECCIÓN DE TALUDES DE 25 mm DE DIÁMETRO
Precio: 34.02
BULÓN ACTIVO PARA PROTECCIÓN DE TALUDES DE 25 mm DE DIÁMETRO, COLOCADO EN ESTABILIZACIÓN DE TALUDES, i/ PERFORACIÓN DEL TALADRO, INYECCIÓN CON CEMENTO DE ALTA RESISTENCIA INICIAL Y TESADO DEL BULÓN CON GATO HIDRÁULICO.

| Código | Ud | Descripción | Rendimiento | Precio | Importe |
|---|---|---|---|---|---|
| MO00000002 | h | Capataz | 0.0300 | 21.98 | 0.66 |
| MO00000003 | h | Oficial 1ª | 0.2000 | 21.51 | 4.30 |
| MO00000004 | h | Oficial 2ª | 0.2000 | 20.84 | 4.17 |
| Q140506B10 | h | Elevadoras autopropulsadas: Elevador de tijera configuración "X" o "Z". Para 15 m de altura, diesel | 0.0275 | 15.08 | 0.41 |
| Q030002F05 | h | Carros perforadores. Equipos con martillo en fondo. De 95 a 152 mm de diámetro. | 0.0704 | 72.34 | 5.09 |
| Q030603A01 | h | Inyectoras hidráulicas (con grupo). De 120 litros/minuto | 0.1100 | 33.02 | 3.63 |
| Q081200A01 | h | Equipo de tesado | 0.1320 | 31.45 | 4.15 |
| Q010302C10 | h | Compresor transportable con motor diésel. De pistones. Alta presión (1000 a 2000kpa). De 8 m3/minuto de caudal | 0.1100 | 17.61 | 1.94 |
| Q060201A01 | h | Camión. Con caja fija y grúa auxiliar. Para 16 t | 0.0187 | 58.08 | 1.09 |
| MT03050025 | kg | Acero en barras para bulones tesados (material; 01/01/2010) | 3.8500 | 1.94 | 7.47 |
| MT01050010 | t | Cemento CEM II/A-P 42,5 R granel | 0.0100 | 110 | 1.10 |
| MT01010001 | m³ | Agua | 0.0090 | 0.58 | 0.01 |
|  |  | Total |  |  | 34.02 |

Claves: alto, taladro, estable, cemento, resistencia, llave, talud, inyección, protección, colocación, perforación, diámetro, activar

**342.0230** m BULÓN ACTIVO PARA PROTECCIÓN DE TALUDES DE 32 mm DE DIÁMETRO
Precio: 42.16
BULÓN ACTIVO PARA PROTECCIÓN DE TALUDES DE 32 mm DE DIÁMETRO, COLOCADO EN ESTABILIZACIÓN DE TALUDES, i/ PERFORACIÓN DEL TALADRO, INYECCIÓN CON CEMENTO DE ALTA RESISTENCIA INICIAL Y TESADO DEL BULÓN CON GATO HIDRÁULICO.

| Código | Ud | Descripción | Rendimiento | Precio | Importe |
|---|---|---|---|---|---|
| MO00000002 | h | Capataz | 0.0300 | 21.98 | 0.66 |
| MO00000003 | h | Oficial 1ª | 0.2000 | 21.51 | 4.30 |
| MO00000004 | h | Oficial 2ª | 0.2000 | 20.84 | 4.17 |
| Q140506B10 | h | Elevadoras autopropulsadas: Elevador de tijera configuración "X" o "Z". Para 15 m de altura, diesel | 0.0275 | 15.08 | 0.41 |
| Q030002F05 | h | Carros perforadores. Equipos con martillo en fondo. De 95 a 152 mm de diámetro. | 0.0770 | 72.34 | 5.57 |
| Q030603A01 | h | Inyectoras hidráulicas (con grupo). De 120 litros/minuto | 0.1320 | 33.02 | 4.36 |
| Q081200A01 | h | Equipo de tesado | 0.1650 | 31.45 | 5.19 |
| Q010302C10 | h | Compresor transportable con motor diésel. De pistones. Alta presión (1000 a 2000kpa). De 8 m3/minuto de caudal | 0.1320 | 17.61 | 2.32 |
| Q060201A01 | h | Camión. Con caja fija y grúa auxiliar. Para 16 t | 0.0220 | 58.08 | 1.28 |
| MT03050025 | kg | Acero en barras para bulones tesados | 6.3100 | 1.94 | 12.24 |
| MT01050010 | t | Cemento CEM II/A-P 42,5 R granel | 0.0150 | 110 | 1.65 |
| MT01010001 | m³ | Agua | 0.0090 | 0.58 | 0.01 |
|  |  | Total |  |  | 42.16 |

Claves: diámetro, colocación, llave, resistencia, cemento, taladro, talud, protección, estable, alto, perforación, inyección, activar

**342.0240** m BULÓN AUTOPERFORANTE DE 22 t DE CARGA DE ROTURA
Precio: 65.8
BULÓN AUTOPERFORANTE DE 22 t DE CARGA DE ROTURA, COLOCADO EN TALUDES, INYECTADO CON LECHADA O MORTERO DE CEMENTO i/ P.P. DE BOCA DE PERFORACIÓN PERDIDA Y MANGUITOS DE UNIÓN ROSCADOS CON JUNTA Y TOPE CENTRAL Y PLACA DE ANCLAJE.

| Código | Ud | Descripción | Rendimiento | Precio | Importe |
|---|---|---|---|---|---|
| MO00000002 | h | Capataz | 0.0520 | 21.98 | 1.14 |
| MO00000003 | h | Oficial 1ª | 0.1500 | 21.51 | 3.23 |
| MO00000004 | h | Oficial 2ª | 0.4500 | 20.84 | 9.38 |
| Q140506B10 | h | Elevadoras autopropulsadas: Elevador de tijera configuración "X" o "Z". Para 15 m de altura, diesel | 0.0198 | 15.08 | 0.30 |
| Q060201A01 | h | Camión. Con caja fija y grúa auxiliar. Para 16 t | 0.0187 | 58.08 | 1.09 |
| Q030603A01 | h | Inyectoras hidráulicas (con grupo). De 120 litros/minuto | 0.0220 | 33.02 | 0.73 |
| Q030002F05 | h | Carros perforadores. Equipos con martillo en fondo. De 95 a 152 mm de diámetro. | 0.2750 | 72.34 | 19.89 |
| MT01100225 | ud | Placa de anclaje para barras de 30/16 y 22 t (material; 14/01/2011) | 0.1100 | 8.75 | 0.96 |
| MT01100285 | ud | Tuerca semiesférica para bulones de 22 t (material; 14/01/2011) | 0.1100 | 5.81 | 0.64 |
| MT01100075 | m | Barra de bulón autoperforante 30/16 y 22 t de carga de rotura (material; 14/01/2011) | 1.0000 | 17.96 | 17.96 |
| MT01100145 | ud | Broca de cruz a rotopercusión de 55 mm de diámetro (material; 14/01/2011) | 0.1100 | 42.54 | 4.68 |
| MT01100175 | ud | Manguito de empalme para barra 30/16 de 22 t (material; 14/01/2011) | 0.3300 | 10.82 | 3.57 |
| MT01010001 | m³ | Agua | 0.0500 | 0.58 | 0.03 |
| MT01050005 | t | Cemento portland CEM II/B-S/42,5 | 0.0200 | 110 | 2.20 |
|  |  | Total |  |  | 65.8 |

Claves: talud, pérdida, perforación, boca, unión, lechada, rotura, mortero, rosca, manguito, anclaje, cemento, carga, inyección, junta, central, placa, colocación

**342.0250** m BULÓN AUTOPERFORANTE DE 32 t DE CARGA DE ROTURA
Precio: 72.35
BULÓN AUTOPERFORANTE DE 32 t DE CARGA DE ROTURA, COLOCADO EN TALUDES, INYECTADO CON LECHADA O MORTERO DE CEMENTO i/ P.P. DE BROCA DE PERFORACIÓN PERDIDA Y MANGUITOS DE UNIÓN ROSCADOS CON JUNTA Y TOPE CENTRAL Y PLACA DE ANCLAJE.

| Código | Ud | Descripción | Rendimiento | Precio | Importe |
|---|---|---|---|---|---|
| MO00000002 | h | Capataz | 0.0620 | 21.98 | 1.36 |
| MO00000003 | h | Oficial 1ª | 0.1800 | 21.51 | 3.87 |
| MO00000004 | h | Oficial 2ª | 0.5000 | 20.84 | 10.42 |
| Q140506B10 | h | Elevadoras autopropulsadas: Elevador de tijera configuración "X" o "Z". Para 15 m de altura, diesel | 0.0220 | 15.08 | 0.33 |
| Q060201A01 | h | Camión. Con caja fija y grúa auxiliar. Para 16 t | 0.0209 | 58.08 | 1.21 |
| Q030603A01 | h | Inyectoras hidráulicas (con grupo). De 120 litros/minuto | 0.0220 | 33.02 | 0.73 |
| Q030002F05 | h | Carros perforadores. Equipos con martillo en fondo. De 95 a 152 mm de diámetro. | 0.2750 | 72.34 | 19.89 |
| MT01100210 | ud | Placa de anclaje para barras de 30/11 y 32 t (material; 14/01/2011) | 0.1100 | 13.93 | 1.53 |
| MT01100300 | ud | Tuerca semiesférica para bulones de 32 t (material; 14/01/2011) | 0.1100 | 8.32 | 0.92 |
| MT01100085 | m | Barra de bulón autoperforante 30/11 y 32 t de carga de rotura (material; 14/01/2011) | 1.0000 | 20.94 | 20.94 |
| MT01100145 | ud | Broca de cruz a rotopercusión de 55 mm de diámetro | 0.1100 | 42.54 | 4.68 |
| MT01100165 | ud | Manguito de empalme para barra 30/11 de 32 t (material; 14/01/2011) | 0.3300 | 12.84 | 4.24 |
| MT01010001 | m³ | Agua | 0.0500 | 0.58 | 0.03 |
| MT01050005 | t | Cemento portland CEM II/B-S/42,5 | 0.0200 | 110 | 2.20 |
|  |  | Total |  |  | 72.35 |

Claves: talud, unión, colocación, perforación, junta, rosca, lechada, pérdida, boca, mortero, inyección, carga, placa, anclaje, cemento, rotura, manguito, central

## 05 FIRMES

### 05.01 CAPAS GRANULARES NO TRATADAS

**510.0010** m³ ZAHORRA
Precio: 25.26
ZAHORRA i/ TRANSPORTE, EXTENSIÓN Y COMPACTACIÓN, MEDIDA SOBRE PERFIL TEÓRICO.

| Código | Ud | Descripción | Rendimiento | Precio | Importe |
|---|---|---|---|---|---|
| MO00000002 | h | Capataz | 0.0120 | 21.98 | 0.26 |
| MO00000004 | h | Oficial 2ª | 0.0240 | 20.84 | 0.50 |
| Q050202C01 | h | Compactador vibrante autopropulsado, de un cilindro, liso. De 16 t de masa | 0.0120 | 50.62 | 0.61 |
| Q090201B01 | h | Camión cisterna para riego. Para una cantidad de 8000 litros | 0.0120 | 80.74 | 0.97 |
| Q060202A01 | h | Camión. Con caja basculante 4x4. De 199 kW de potencia | 0.0720 | 72.23 | 5.20 |
| Q090100A02 | h | Extendedora automotriz de áridos, con sistema automático de nivelación y tolva de descarga (maquinaria; 17/04/2012) | 0.0120 | 91.34 | 1.10 |
| MT01030041 | t | Zahorra | 2.2000 | 7.5 | 16.50 |
| MT01010001 | m³ | Agua | 0.2000 | 0.58 | 0.12 |
|  |  | Total |  |  | 25.26 |

### 05.02 CAPAS GRANULARES TRATADAS CON CONGLOMERANTES

**513.0010** m³ SUELO-CEMENTO FABRICADO EN CENTRAL CON MATERIAL GRANULAR PROCEDENTE DE LA EXCAVACIÓN DE LA TRAZA
Precio: 15.52
SUELO-CEMENTO FABRICADO EN CENTRAL i/ TRANSPORTE, EXTENDIDO, COMPACTACIÓN, PREFISURACIÓN Y PREPARACIÓN DE LA SUPERFICIE DE ASIENTO, SIN INCLUIR CEMENTO NI RIEGO DE CURADO. EMPLEANDO MATERIAL GRANULAR PROCEDENTE DE LA EXCAVACIÓN DE LA TRAZA

| Código | Ud | Descripción | Rendimiento | Precio | Importe |
|---|---|---|---|---|---|
| MO00000002 | h | Capataz | 0.0160 | 21.98 | 0.35 |
| MO00000003 | h | Oficial 1ª | 0.0160 | 21.51 | 0.34 |
| MO00000004 | h | Oficial 2ª | 0.0480 | 20.84 | 1.00 |
| Q090100A02 | h | Extendedora automotriz de áridos, con sistema automático de nivelación y tolva de descarga | 0.0320 | 91.34 | 2.92 |
| Q040404A06 | h | Tractor automotriz de prefisuración de suelocemento en fresco o in situ (maquinaria; 17/04/2012) | 0.0160 | 34.1 | 0.55 |
| Q040101A05 | h | Cargadoras sobre ruedas. De 60 kW de potencia (1 m³) (maquinaria; 17/03/2014) | 0.0160 | 42.59 | 0.68 |
| Q060202A01 | h | Camión. Con caja basculante 4x4. De 199 kW de potencia | 0.0640 | 72.23 | 4.62 |
| Q090000A01 | h | Estabilización de suelos. Centrales de grava-cemento y suelo-cementos. De 160 t/h de producción (maquinaria; 17/03/2014) | 0.0160 | 86.4 | 1.38 |
| Q050202B05 | h | Compactador vibrante autopropulsado, de un cilindro, liso. De 12 t de masa | 0.0160 | 48.17 | 0.77 |
| Q090201B01 | h | Camión cisterna para riego. Para una cantidad de 8000 litros | 0.0160 | 80.74 | 1.29 |
| MT01030213 | m³ | Formación de acopio y tratamiento del material de la traza para su uso en la fabricación de suelo-cemento (material; 17/12/2004) | 1.0000 | 1.5 | 1.50 |
| MT01010001 | m³ | Agua | 0.2000 | 0.58 | 0.12 |
|  |  | Total |  |  | 15.52 |

**513.0011** m³ SUELO-CEMENTO FABRICADO EN CENTRAL CON MATERIAL GRANULAR PROCEDENTE DE PRÉSTAMO
Precio: 20.99
SUELO-CEMENTO FABRICADO EN CENTRAL i/ TRANSPORTE, EXTENDIDO, COMPACTACIÓN, PREFISURACIÓN Y PREPARACIÓN DE LA SUPERFICIE DE ASIENTO, SIN INCLUIR CEMENTO NI RIEGO DE CURADO. EMPLEANDO MATERIAL GRANULAR PROCEDENTE DE PRÉSTAMO

| Código | Ud | Descripción | Rendimiento | Precio | Importe |
|---|---|---|---|---|---|
| MO00000002 | h | Capataz | 0.0160 | 21.98 | 0.35 |
| MO00000003 | h | Oficial 1ª | 0.0160 | 21.51 | 0.34 |
| MO00000004 | h | Oficial 2ª | 0.0480 | 20.84 | 1.00 |
| Q090100A02 | h | Extendedora automotriz de áridos, con sistema automático de nivelación y tolva de descarga | 0.0320 | 91.34 | 2.92 |
| Q040404A06 | h | Tractor automotriz de prefisuración de suelocemento en fresco o in situ | 0.0160 | 34.1 | 0.55 |
| Q040101A05 | h | Cargadoras sobre ruedas. De 60 kW de potencia (1 m³) | 0.0160 | 42.59 | 0.68 |
| Q060202A01 | h | Camión. Con caja basculante 4x4. De 199 kW de potencia | 0.0640 | 72.23 | 4.62 |
| Q090000A01 | h | Estabilización de suelos. Centrales de grava-cemento y suelo-cementos. De 160 t/h de producción | 0.0160 | 86.4 | 1.38 |
| Q050202B05 | h | Compactador vibrante autopropulsado, de un cilindro, liso. De 12 t de masa | 0.0160 | 48.17 | 0.77 |
| Q090201B01 | h | Camión cisterna para riego. Para una cantidad de 8000 litros | 0.0160 | 80.74 | 1.29 |
| MT01030214 | m³ | Material granular de préstamo apto para suelo-cemento, incluido transporte hasta planta (material; 17/12/2004) | 1.0000 | 6.97 | 6.97 |
| MT01010001 | m³ | Agua | 0.2000 | 0.58 | 0.12 |
|  |  | Total |  |  | 20.99 |

**513.0012** m³ SUELO-CEMENTO FABRICADO EN CENTRAL CON MATERIAL GRANULAR PROCEDENTE DE CANTERA
Precio: 26.49
SUELO-CEMENTO FABRICADO EN CENTRAL i/ TRANSPORTE, EXTENDIDO, COMPACTACIÓN, PREFISURACIÓN Y PREPARACIÓN DE LA SUPERFICIE DE ASIENTO, SIN INCLUIR CEMENTO NI RIEGO DE CURADO. EMPLEANDO MATERIAL GRANULAR PROCEDENTE DE CANTERA

| Código | Ud | Descripción | Rendimiento | Precio | Importe |
|---|---|---|---|---|---|
| MO00000002 | h | Capataz | 0.0160 | 21.98 | 0.35 |
| MO00000003 | h | Oficial 1ª | 0.0160 | 21.51 | 0.34 |
| MO00000004 | h | Oficial 2ª | 0.0480 | 20.84 | 1.00 |
| Q090100A02 | h | Extendedora automotriz de áridos, con sistema automático de nivelación y tolva de descarga | 0.0320 | 91.34 | 2.92 |
| Q040404A06 | h | Tractor automotriz de prefisuración de suelocemento en fresco o in situ | 0.0160 | 34.1 | 0.55 |
| Q040101A05 | h | Cargadoras sobre ruedas. De 60 kW de potencia (1 m³) | 0.0160 | 42.59 | 0.68 |
| Q060202A01 | h | Camión. Con caja basculante 4x4. De 199 kW de potencia | 0.0640 | 72.23 | 4.62 |
| Q090000A01 | h | Estabilización de suelos. Centrales de grava-cemento y suelo-cementos. De 160 t/h de producción | 0.0160 | 86.4 | 1.38 |
| Q050202B05 | h | Compactador vibrante autopropulsado, de un cilindro, liso. De 12 t de masa | 0.0160 | 48.17 | 0.77 |
| Q090201B01 | h | Camión cisterna para riego. Para una cantidad de 8000 litros | 0.0160 | 80.74 | 1.29 |
| MT01030215 | m³ | Material granular de cantera apto para suelo-cemento, incluido transporte hasta planta (material; 26/06/2014) | 1.0000 | 12.47 | 12.47 |
| MT01010001 | m³ | Agua | 0.2000 | 0.58 | 0.12 |
|  |  | Total |  |  | 26.49 |

**513.0020** m³ GRAVA-CEMENTO FABRICADO EN CENTRAL
Precio: 32.88
GRAVA-CEMENTO FABRICADO EN CENTRAL i/ TRANSPORTE, EXTENDIDO, COMPACTACIÓN, PREFISURACIÓN Y PREPARACIÓN DE LA SUPERFICIE DE ASIENTO, SIN INCLUIR CEMENTO NI RIEGO DE CURADO.

| Código | Ud | Descripción | Rendimiento | Precio | Importe |
|---|---|---|---|---|---|
| MO00000002 | h | Capataz | 0.0180 | 21.98 | 0.40 |
| MO00000003 | h | Oficial 1ª | 0.0180 | 21.51 | 0.39 |
| MO00000004 | h | Oficial 2ª | 0.0400 | 20.84 | 0.83 |
| Q040101A05 | h | Cargadoras sobre ruedas. De 60 kW de potencia (1 m³) | 0.0180 | 42.59 | 0.77 |
| Q060202A01 | h | Camión. Con caja basculante 4x4. De 199 kW de potencia | 0.0540 | 72.23 | 3.90 |
| Q090000A01 | h | Estabilización de suelos. Centrales de grava-cemento y suelo-cementos. De 160 t/h de producción | 0.0180 | 86.4 | 1.56 |
| Q050202B05 | h | Compactador vibrante autopropulsado, de un cilindro, liso. De 12 t de masa | 0.0180 | 48.17 | 0.87 |
| Q090201B01 | h | Camión cisterna para riego. Para una cantidad de 8000 litros | 0.0180 | 80.74 | 1.45 |
| Q090100A02 | h | Extendedora automotriz de áridos, con sistema automático de nivelación y tolva de descarga | 0.0400 | 91.34 | 3.65 |
| Q040404A06 | h | Tractor automotriz de prefisuración de suelocemento en fresco o in situ | 0.0500 | 34.1 | 1.71 |
| MT01030025 | m³ | Grava de machaqueo (material) | 1.0500 | 16.41 | 17.23 |
| MT01010001 | m³ | Agua | 0.2000 | 0.58 | 0.12 |
|  |  | Total |  |  | 32.88 |

**202.0040** t CONGLOMERANTE HIDRÁULICO TIPO HRB E4 DE ENDURECIMIENTO RÁPIDO
Precio: 110
CONGLOMERANTE HIDRÁULICO DE ENDURECIMIENTO RÁPIDO TIPO HRB E4 SEGÚN UNE-EN 13282, RESISTENCIA MÍNIMA A 28 DÍAS 32,5 MPA Y CONTENIDO MÍNIMO DE CLÍNKER 20%

| Código | Ud | Descripción | Rendimiento | Precio | Importe |
|---|---|---|---|---|---|
| MT01050003 | t | Conglomerante hidráulico de endurecimiento rápido tipo HRB E4 según UNE-EN 13282, resistencia mínima a 28 días 32,5 MPa y contenido mínimo de clínker 20% (material) | 1.0000 | 110 | 110.00 |
|  |  | Total |  |  | 110 |

**202.0050** t CONGLOMERANTE HIDRÁULICO TIPO HRB N4 DE ENDURECIMIENTO NORMAL
Precio: 107.43
CONGLOMERANTE HIDRÁULICO DE ENDURECIMIENTO NORMAL TIPO HRB N4 SEGÚN UNE-EN 13282, RESISTENCIA MÍNIMA A 56 DÍAS 32,5 MPA Y CONTENIDO MÍNIMO DE CLÍNKER 20%

| Código | Ud | Descripción | Rendimiento | Precio | Importe |
|---|---|---|---|---|---|
| MT01050002 | t | Conglomerante hidráulico tipo HRB n4 de endurecimiento normal (material) | 1.0000 | 107.43 | 107.43 |
|  |  | Total |  |  | 107.43 |

### 05.03 RIEGOS ASFÁLTICOS

**530.0010** t ÁRIDO EMPLEADO EN RIEGOS DE IMPRIMACIÓN O DE CURADO
Precio: 17.25
ÁRIDO DE COBERTURA EMPLEADO EN RIEGOS DE IMPRIMACIÓN O DE CURADO i/ LA EXTENSIÓN, COMPACTACIÓN Y BARRIDO, TOTALMENTE TERMINADO.

| Código | Ud | Descripción | Rendimiento | Precio | Importe |
|---|---|---|---|---|---|
| MO00000003 | h | Oficial 1ª | 0.0500 | 21.51 | 1.08 |
| MO00000004 | h | Oficial 2ª | 0.0500 | 20.84 | 1.04 |
| Q100003A01 | h | Barredora y aspirador de polvo. Remolcada sin aspiración de polvo, de 60 kW (maquinaria; 17/03/2014) | 0.0300 | 26.87 | 0.81 |
| Q050102A01 | h | Compactadores de ruedas múltiples, autopropulsados. De 7 ruedas, 21 t lastrado (maquinaria; 17/04/2012) | 0.0300 | 54.88 | 1.65 |
| Q040101A05 | h | Cargadoras sobre ruedas. De 60 kW de potencia (1 m³) | 0.0300 | 42.59 | 1.28 |
| Q090100A01 | h | Extendedora de gravillas autopropulsadas. De 150 m³/h de producción (maquinaria; 17/04/2012) | 0.0400 | 91.34 | 3.65 |
| MT01030070 | t | Árido empleado en riegos de imprimación o de curado (material) | 1.0000 | 7.74 | 7.74 |
|  |  | Total |  |  | 17.25 |

**531.0010** t EMULSIÓN C60B4 ADH EN RIEGOS DE ADHERENCIA O C60B4 CUR EN RIEGOS DE CURADO (17/04/2012)
Precio: 588.83
EMULSIÓN C60B4 ADH EN RIEGOS DE ADHERENCIA O C60B4 CUR EN RIEGOS DE CURADO i/ EL BARRIDO Y LA PREPARACIÓN DE LA SUPERFICIE, TOTALMENTE TERMINADO.

| Código | Ud | Descripción | Rendimiento | Precio | Importe |
|---|---|---|---|---|---|
| MO00000002 | h | Capataz | 0.2400 | 21.98 | 5.28 |
| MO00000004 | h | Oficial 2ª | 1.9200 | 20.84 | 40.01 |
| Q090201B05 | h | Camión cisterna para riego. Con rampa de riego. Para una cantidad de 10000 litros (maquinaria; 17/04/2012) | 0.4800 | 88.03 | 42.25 |
| Q100003A05 | h | Barredora y aspirador de polvo. Autopropulsada de 9 m³ | 0.2400 | 109.56 | 26.29 |
| MT07010051 | t | Emulsión bituminosa tipo C60B4 ADH / C60B4 CUR (material; 27/05/2014) | 1.0000 | 475 | 475.00 |
|  |  | Total |  |  | 588.83 |

**531.0020** t EMULSIÓN C60B3 ADH EN RIEGOS DE ADHERENCIA O C60B3 CUR EN RIEGOS DE CURADO
Precio: 588.83
EMULSIÓN C60B3 ADH EN RIEGOS DE ADHERENCIA O C60B3 CUR EN RIEGOS DE CURADO i/ EL BARRIDO Y LA PREPARACIÓN DE LA SUPERFICIE, TOTALMENTE TERMINADO.

| Código | Ud | Descripción | Rendimiento | Precio | Importe |
|---|---|---|---|---|---|
| MO00000002 | h | Capataz | 0.2400 | 21.98 | 5.28 |
| MO00000004 | h | Oficial 2ª | 1.9200 | 20.84 | 40.01 |
| Q090201B05 | h | Camión cisterna para riego. Con rampa de riego. Para una cantidad de 10000 litros | 0.4800 | 88.03 | 42.25 |
| Q100003A05 | h | Barredora y aspirador de polvo. Autopropulsada de 9 m³ | 0.2400 | 109.56 | 26.29 |
| MT07010050 | t | Emulsión bituminosa tipo C60B3 ADH / C60B3 CUR (material) | 1.0000 | 475 | 475.00 |
|  |  | Total |  |  | 588.83 |

**531.0030** t EMULSIÓN C60BP4 ADH, MODIFICADA CON POLÍMEROS, EN RIEGO DE ADHERENCIA (17/04/2012)
Precio: 620.22
EMULSIÓN C60BP4 ADH, MODIFICADA CON POLÍMEROS, EN RIEGO DE ADHERENCIA i/ BARRIDO Y PREPARACIÓN DE LA SUPERFICIE, TOTALMENTE TERMINADO.

| Código | Ud | Descripción | Rendimiento | Precio | Importe |
|---|---|---|---|---|---|
| MO00000002 | h | Capataz | 0.2667 | 21.98 | 5.86 |
| MO00000004 | h | Oficial 2ª | 2.1334 | 20.84 | 44.46 |
| Q090201B05 | h | Camión cisterna para riego. Con rampa de riego. Para una cantidad de 10000 litros | 0.5333 | 88.03 | 46.95 |
| Q100003A05 | h | Barredora y aspirador de polvo. Autopropulsada de 9 m³ | 0.2667 | 109.56 | 29.22 |
| MT07010066 | t | Emulsión bituminosa tipo C60BP4 ADH (material; 26/03/2014) | 1.0000 | 493.73 | 493.73 |
|  |  | Total |  |  | 620.22 |

**531.0040** t EMULSIÓN C60BP3 ADH, MODIFICADA CON POLÍMEROS, EN RIEGO DE ADHERENCIA
Precio: 620.22
EMULSIÓN C60BP3 ADH, MODIFICADA CON POLÍMEROS, EN RIEGO DE ADHERENCIA i/ BARRIDO Y PREPARACIÓN DE LA SUPERFICIE, TOTALMENTE TERMINADO.

| Código | Ud | Descripción | Rendimiento | Precio | Importe |
|---|---|---|---|---|---|
| MO00000002 | h | Capataz | 0.2667 | 21.98 | 5.86 |
| MO00000004 | h | Oficial 2ª | 2.1334 | 20.84 | 44.46 |
| Q090201B05 | h | Camión cisterna para riego. Con rampa de riego. Para una cantidad de 10000 litros | 0.5333 | 88.03 | 46.95 |
| Q100003A05 | h | Barredora y aspirador de polvo. Autopropulsada de 9 m³ | 0.2667 | 109.56 | 29.22 |
| MT07010065 | t | Emulsión bituminosa tipo C60BP3 ADH / C60BP4 ADH (material) | 1.0000 | 493.73 | 493.73 |
|  |  | Total |  |  | 620.22 |

**531.0050** t PROTECCIÓN DE RIEGOS DE ADHERENCIA MEDIANTE LECHADA DE CAL
Precio: 0.32
PROTECCIÓN DE RIEGOS DE ADHERENCIA MEDIANTE LECHADA DE CAL, CON DOTACIÓN MÍNIMA DE 250 G/M2, PREPARACIÓN DEL PRODUCTO Y EXTENDIDO, TOTALMENTE TERMINADO

| Código | Ud | Descripción | Rendimiento | Precio | Importe |
|---|---|---|---|---|---|
| MO00000003 | h | Oficial 1ª | 0.0012 | 21.51 | 0.03 |
| MO00000002 | h | Capataz | 0.0012 | 21.98 | 0.03 |
| Q090201B02 | h | Camión cisterna de 8000 l, dotado de sistema de recirculación y agitación de la lechada, tanques independientes y rampa delanter (maquinaria; 17/04/2012) | 0.0012 | 88.03 | 0.11 |
| MT01050032 | t | Lechada de cal con conglomerante tipo cl-90 s y dotación mínima 250 g/m2 (material) | 0.2500 | 0.59 | 0.15 |
|  |  | Total |  |  | 0.32 |

**213.0010** t EMULSIÓN TERMOADHERENTE TIPO C60B4 TER PARA RIEGOS DE ADHERENCIA
Precio: 549.61

| Código | Ud | Descripción | Rendimiento | Precio | Importe |
|---|---|---|---|---|---|
| MO00000002 | h | Capataz | 0.2400 | 21.98 | 5.28 |
| MO00000004 | h | Oficial 2ª | 1.9200 | 20.84 | 40.01 |
| Q090201B05 | h | Camión cisterna para riego. Con rampa de riego. Para una cantidad de 10000 litros | 0.4800 | 88.03 | 42.25 |
| Q100003A05 | h | Barredora y aspirador de polvo. Autopropulsada de 9 m³ | 0.2400 | 109.56 | 26.29 |
| MT07010070 | t | Emulsión bituminosa tipo C60B3 TER / C60B4 TER (material) | 1.0000 | 435.78 | 435.78 |
|  |  | Total |  |  | 549.61 |

**213.0020** t EMULSIÓN TERMOADHERENTE TIPO C60B3 TER PARA RIEGOS DE ADHERENCIA
Precio: 549.61

| Código | Ud | Descripción | Rendimiento | Precio | Importe |
|---|---|---|---|---|---|
| MO00000002 | h | Capataz | 0.2400 | 21.98 | 5.28 |
| MO00000004 | h | Oficial 2ª | 1.9200 | 20.84 | 40.01 |
| Q090201B05 | h | Camión cisterna para riego. Con rampa de riego. Para una cantidad de 10000 litros | 0.4800 | 88.03 | 42.25 |
| Q100003A05 | h | Barredora y aspirador de polvo. Autopropulsada de 9 m³ | 0.2400 | 109.56 | 26.29 |
| MT07010070 | t | Emulsión bituminosa tipo C60B3 TER / C60B4 TER | 1.0000 | 435.78 | 435.78 |
|  |  | Total |  |  | 549.61 |

**213.0030** t EMULSIÓN TERMOADHERENTE MODIFICADA TIPO C60BP4 TER PARA RIEGOS DE ADHERENCIA
Precio: 643.83

| Código | Ud | Descripción | Rendimiento | Precio | Importe |
|---|---|---|---|---|---|
| MO00000002 | h | Capataz | 0.2400 | 21.98 | 5.28 |
| MO00000004 | h | Oficial 2ª | 1.9200 | 20.84 | 40.01 |
| Q090201B05 | h | Camión cisterna para riego. Con rampa de riego. Para una cantidad de 10000 litros | 0.4800 | 88.03 | 42.25 |
| Q100003A05 | h | Barredora y aspirador de polvo. Autopropulsada de 9 m³ | 0.2400 | 109.56 | 26.29 |
| MT07010085 | t | Emulsión bituminosa tipo C60BP3 TER/C60BP4 TER (material) | 1.0000 | 530 | 530.00 |
|  |  | Total |  |  | 643.83 |

**213.0040** t EMULSIÓN TERMOADHERENTE MODIFICADA TIPO C60BP3 TER PARA RIEGOS DE ADHERENCIA
Precio: 643.83

| Código | Ud | Descripción | Rendimiento | Precio | Importe |
|---|---|---|---|---|---|
| MO00000002 | h | Capataz | 0.2400 | 21.98 | 5.28 |
| MO00000004 | h | Oficial 2ª | 1.9200 | 20.84 | 40.01 |
| Q090201B05 | h | Camión cisterna para riego. Con rampa de riego. Para una cantidad de 10000 litros | 0.4800 | 88.03 | 42.25 |
| Q100003A05 | h | Barredora y aspirador de polvo. Autopropulsada de 9 m³ | 0.2400 | 109.56 | 26.29 |
| MT07010085 | t | Emulsión bituminosa tipo C60BP3 TER/C60BP4 TER | 1.0000 | 530 | 530.00 |
|  |  | Total |  |  | 643.83 |

**530.0020** t EMULSIÓN C50BF4 IMP EN RIEGO DE IMPRIMACIÓN (17/04/2012)
Precio: 463.55
EMULSIÓN C50BF4 IMP EN RIEGO DE IMPRIMACIÓN, BARRIDO Y PREPARACIÓN DE LA SUPERFICIE, TOTALMENTE TERMINADO.

| Código | Ud | Descripción | Rendimiento | Precio | Importe |
|---|---|---|---|---|---|
| MO00000002 | h | Capataz | 0.1200 | 21.98 | 2.64 |
| MO00000004 | h | Oficial 2ª | 0.9600 | 20.84 | 20.01 |
| Q090201B05 | h | Camión cisterna para riego. Con rampa de riego. Para una cantidad de 10000 litros | 0.2400 | 88.03 | 21.13 |
| Q100003A05 | h | Barredora y aspirador de polvo. Autopropulsada de 9 m³ | 0.1200 | 109.56 | 13.15 |
| MT07010090 | t | Emulsión bituminosa tipo C50BF4 IMP | 1.0000 | 406.62 | 406.62 |
|  |  | Total |  |  | 463.55 |

**530.0030** t EMULSIÓN C60BF4 IMP EN RIEGO DE IMPRIMACIÓN
Precio: 496.62
EMULSIÓN C60BF4 IMP EN RIEGO DE IMPRIMACIÓN, BARRIDO Y PREPARACIÓN DE LA SUPERFICIE, TOTALMENTE TERMINADO.

| Código | Ud | Descripción | Rendimiento | Precio | Importe |
|---|---|---|---|---|---|
| MO00000002 | h | Capataz | 0.1200 | 21.98 | 2.64 |
| MO00000004 | h | Oficial 2ª | 0.9600 | 20.84 | 20.01 |
| Q090201B05 | h | Camión cisterna para riego. Con rampa de riego. Para una cantidad de 10000 litros | 0.2400 | 88.03 | 21.13 |
| Q100003A05 | h | Barredora y aspirador de polvo. Autopropulsada de 9 m³ | 0.1200 | 109.56 | 13.15 |
| MT07010080 | t | Emulsión bituminosa tipo C60BF4 imp | 1.0000 | 439.69 | 439.69 |
|  |  | Total |  |  | 496.62 |

**213.1000** t EMULSIÓN TIPO C60B5 MIC PARA MICROAGLOMERADO EN FRÍO
Precio: 477.51

| Código | Ud | Descripción | Rendimiento | Precio | Importe |
|---|---|---|---|---|---|
| MT07010075 | t | Emulsión bituminosa tipo C60B5 MIC / C60B6 MIC / C60B6 GE / C60B7 GE / C60B6 REC / C60B7 REC (material) | 1.0000 | 477.51 | 477.51 |
|  |  | Total |  |  | 477.51 |

**213.1010** t EMULSIÓN TIPO C60B6 MIC PARA MICROAGLOMERADO EN FRÍO (27/05/2014)
Precio: 498.21
EMULSIÓN MODIFICADA TIPO C60B6 MIC PARA MICROAGLOMERADO EN FRÍO.

| Código | Ud | Descripción | Rendimiento | Precio | Importe |
|---|---|---|---|---|---|
| MT07010076 | t | Emulsión bituminosa tipo C60B6 MIC (material; 27/05/2014) | 1.0000 | 498.21 | 498.21 |
|  |  | Total |  |  | 498.21 |

**213.1020** t EMULSIÓN MODIFICADA TIPO C60BP5 MIC PARA MICROAGLOMERADO EN FRÍO
Precio: 519.23

| Código | Ud | Descripción | Rendimiento | Precio | Importe |
|---|---|---|---|---|---|
| MT07010060 | t | Emulsión bituminosa tipo C60BP5 MIC / C60BP6 MIC (material) | 1.0000 | 519.23 | 519.23 |
|  |  | Total |  |  | 519.23 |

**213.1030** t EMULSIÓN MODIFICADA TIPO C60BP6 MIC PARA MICROAGLOMERADO EN FRÍO (27/05/2014)
Precio: 540

| Código | Ud | Descripción | Rendimiento | Precio | Importe |
|---|---|---|---|---|---|
| MT07010061 | t | Emulsión bituminosa tipo C60BP6 MIC (material; 27/05/2014) | 1.0000 | 540 | 540.00 |
|  |  | Total |  |  | 540 |

### 05.04 MEZCLAS BITUMINOSAS (17/04/2012)

**542.0010** t MBC TIPO AC16 SURF S, EXCEPTO BETÚN Y POLVO MINERAL (17/04/2012)
Precio: 28.88
MEZCLA BITUMINOSA EN CALIENTE TIPO AC16 SURF S, EXCEPTO BETÚN Y POLVO MINERAL, TOTALMENTE EXTENDIDA Y COMPACTADA.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción (maquinaria; 17/04/2012) | 0.0129 | 395.22 | 5.10 |
| Q060202A01 | h | Camión. Con caja basculante 4x4. De 199 kW de potencia | 0.0972 | 72.23 | 7.02 |
| Q090401A01 | h | Extendedora asfáltica sobre cadenas. De 125 kW de potencia con regla doble támper hasta 7,5 m (maquinaria; 17/04/2012) | 0.0129 | 90.91 | 1.17 |
| Q050205B01 | h | Compactador vibrante autopropulsado, de dos cilindros, tándem. De 10 t de masa (maquinaria; 17/03/2014) | 0.0129 | 51.54 | 0.66 |
| Q050102A01 | h | Compactadores de ruedas múltiples, autopropulsados. De 7 ruedas, 21 t lastrado | 0.0129 | 54.88 | 0.71 |
| MT01030116 | t | Árido de machaqueo tamaño 0/6 para capa de rodadura (material; 21/04/2014) | 0.4465 | 10.33 | 4.61 |
| MT01030117 | t | Árido de machaqueo tamaño 6/12 para capa de rodadura (material; 21/04/2014) | 0.3900 | 12.29 | 4.79 |
| MT01030118 | t | Árido de machaqueo tamaño 12/20 para capa de rodadura (material; 21/04/2014) | 0.1140 | 12.29 | 1.40 |
|  |  | Total |  |  | 28.88 |

**542.0020** t MBC TIPO AC22 SURF S, EXCEPTO BETÚN Y POLVO MINERAL (17/04/2012)
Precio: 28.5
MEZCLA BITUMINOSA EN CALIENTE TIPO AC22 SURF S, EXCEPTO BETÚN Y POLVO MINERAL, TOTALMENTE EXTENDIDA Y COMPACTADA.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030119 | t | Árido de machaqueo tamaño 20/40 para capa de rodadura (material; 21/04/2014) | 0.1630 | 11.95 | 1.95 |
| MT01030116 | t | Árido de machaqueo tamaño 0/6 para capa de rodadura | 0.4210 | 10.33 | 4.35 |
| MT01030117 | t | Árido de machaqueo tamaño 6/12 para capa de rodadura | 0.2490 | 12.29 | 3.06 |
| MT01030118 | t | Árido de machaqueo tamaño 12/20 para capa de rodadura | 0.0860 | 12.29 | 1.06 |
|  |  | Total |  |  | 28.5 |

**542.0030** t MBC TIPO AC16 SURF D, EXCEPTO BETÚN Y POLVO MINERAL (17/04/2012)
Precio: 28.71
MEZCLA BITUMINOSA EN CALIENTE TIPO AC16 SURF D, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030116 | t | Árido de machaqueo tamaño 0/6 para capa de rodadura | 0.5420 | 10.33 | 5.60 |
| MT01030117 | t | Árido de machaqueo tamaño 6/12 para capa de rodadura | 0.2950 | 12.29 | 3.63 |
| MT01030118 | t | Árido de machaqueo tamaño 12/20 para capa de rodadura | 0.1140 | 12.29 | 1.40 |
|  |  | Total |  |  | 28.71 |

**542.0040** t MBC TIPO AC22 SURF D, EXCEPTO BETÚN Y POLVO MINERAL (17/04/2012)
Precio: 28.63
MEZCLA BITUMINOSA EN CALIENTE TIPO AC22 SURF D, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030116 | t | Árido de machaqueo tamaño 0/6 para capa de rodadura | 0.5700 | 10.33 | 5.89 |
| MT01030117 | t | Árido de machaqueo tamaño 6/12 para capa de rodadura | 0.1900 | 12.29 | 2.34 |
| MT01030118 | t | Árido de machaqueo tamaño 12/20 para capa de rodadura | 0.1520 | 12.29 | 1.87 |
| MT01030119 | t | Árido de machaqueo tamaño 20/40 para capa de rodadura | 0.0380 | 11.95 | 0.45 |
|  |  | Total |  |  | 28.63 |

**542.0050** t MBC TIPO AC22 BIN S, EXCEPTO BETÚN Y POLVO MINERAL (17/04/2012)
Precio: 27.69
MEZCLA BITUMINOSA EN CALIENTE TIPO AC22 BIN S, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030112 | t | Árido de machaqueo tamaño 0/6 para mezclas bituminosas (material; 21/04/2014) | 0.4085 | 10.33 | 4.22 |
| MT01030113 | t | Árido de machaqueo tamaño 6/12 para mezclas bituminosas (material; 21/04/2014) | 0.2280 | 10.05 | 2.29 |
| MT01030114 | t | Árido de machaqueo tamaño 12/20 para mezclas bituminosas (material; 21/04/2014) | 0.1805 | 10.05 | 1.81 |
| MT01030115 | t | Árido de machaqueo tamaño 20/40 para mezclas bituminosas (material; 21/04/2014) | 0.1330 | 9.72 | 1.29 |
|  |  | Total |  |  | 27.69 |

**542.0060** t MBC TIPO AC22 BIN D, EXCEPTO BETÚN Y POLVO MINERAL (17/04/2012)
Precio: 27.78
MEZCLA BITUMINOSA EN CALIENTE TIPO AC22 BIN D, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030112 | t | Árido de machaqueo tamaño 0/6 para mezclas bituminosas | 0.5700 | 10.33 | 5.89 |
| MT01030113 | t | Árido de machaqueo tamaño 6/12 para mezclas bituminosas | 0.1900 | 10.05 | 1.91 |
| MT01030114 | t | Árido de machaqueo tamaño 12/20 para mezclas bituminosas | 0.1520 | 10.05 | 1.53 |
| MT01030115 | t | Árido de machaqueo tamaño 20/40 para mezclas bituminosas | 0.0380 | 9.72 | 0.37 |
|  |  | Total |  |  | 27.78 |

**542.0070** t MBC TIPO AC32 BIN S, EXCEPTO BETÚN Y POLVO MINERAL (17/04/2012)
Precio: 27.7
MEZCLA BITUMINOSA EN CALIENTE TIPO AC32 BIN S, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030112 | t | Árido de machaqueo tamaño 0/6 para mezclas bituminosas | 0.3325 | 10.33 | 3.43 |
| MT01030113 | t | Árido de machaqueo tamaño 6/12 para mezclas bituminosas | 0.2375 | 10.05 | 2.39 |
| MT01030114 | t | Árido de machaqueo tamaño 12/20 para mezclas bituminosas | 0.3230 | 10.05 | 3.25 |
| MT01030115 | t | Árido de machaqueo tamaño 20/40 para mezclas bituminosas | 0.0570 | 9.72 | 0.55 |
|  |  | Total |  |  | 27.7 |

**542.0080** t MBC TIPO AC32 BASE S, EXCEPTO BETÚN Y POLVO MINERAL (17/04/2012)
Precio: 27.7
MEZCLA BITUMINOSA EN CALIENTE TIPO AC32 BASE S, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030112 | t | Árido de machaqueo tamaño 0/6 para mezclas bituminosas | 0.3325 | 10.33 | 3.43 |
| MT01030113 | t | Árido de machaqueo tamaño 6/12 para mezclas bituminosas | 0.2375 | 10.05 | 2.39 |
| MT01030114 | t | Árido de machaqueo tamaño 12/20 para mezclas bituminosas | 0.3230 | 10.05 | 3.25 |
| MT01030115 | t | Árido de machaqueo tamaño 20/40 para mezclas bituminosas | 0.0570 | 9.72 | 0.55 |
|  |  | Total |  |  | 27.7 |

**542.0090** t MBC TIPO AC22 BASE G, EXCEPTO BETÚN Y POLVO MINERAL (17/04/2012)
Precio: 27.71
MEZCLA BITUMINOSA EN CALIENTE TIPO AC22 BASE G, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030112 | t | Árido de machaqueo tamaño 0/6 para mezclas bituminosas | 0.3800 | 10.33 | 3.93 |
| MT01030113 | t | Árido de machaqueo tamaño 6/12 para mezclas bituminosas | 0.1995 | 10.05 | 2.00 |
| MT01030114 | t | Árido de machaqueo tamaño 12/20 para mezclas bituminosas | 0.3135 | 10.05 | 3.15 |
| MT01030115 | t | Árido de machaqueo tamaño 20/40 para mezclas bituminosas | 0.0570 | 9.72 | 0.55 |
|  |  | Total |  |  | 27.71 |

**542.0100** t MBC TIPO AC32 BASE G, EXCEPTO BETÚN Y POLVO MINERAL (17/04/2012)
Precio: 27.72
MEZCLA BITUMINOSA EN CALIENTE TIPO AC32 BASE G, EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050102A01 | h | Compactadores de ruedas múltiples, autopropulsados. De 7 ruedas, 21 t lastrado | 0.0129 | 54.88 | 0.71 |
| Q050205B01 | h | Compactador vibrante autopropulsado, de dos cilindros, tándem. De 10 t de masa | 0.0129 | 51.54 | 0.66 |
| MT01030112 | t | Árido de machaqueo tamaño 0/6 para mezclas bituminosas | 0.4085 | 10.33 | 4.22 |
| MT01030113 | t | Árido de machaqueo tamaño 6/12 para mezclas bituminosas | 0.1235 | 10.05 | 1.24 |
| MT01030114 | t | Árido de machaqueo tamaño 12/20 para mezclas bituminosas | 0.3610 | 10.05 | 3.63 |
| MT01030115 | t | Árido de machaqueo tamaño 20/40 para mezclas bituminosas | 0.0570 | 9.72 | 0.55 |
|  |  | Total |  |  | 27.72 |

**542.0150** t SILO DE TRANSFERENCIA PARA LA EXTENSIÓN DE MEZCLAS BITUMINOSAS (17/04/2012)
Precio: 0.35
SUPLEMENTOS POR UTILIZACIÓN DE SILO DE TRANSFERENCIA MÓVIL AUTOPROPULSADO PARA EXTENDIDO DE MEZCLA BITUMINOSA EN CALIENTE.

| Código | Ud | Descripción | Rendimiento | Precio | Importe |
|---|---|---|---|---|---|
| MO00000003 | h | Oficial 1ª | 0.0001 | 21.51 | 0.00 |
| MO00000002 | h | Capataz | 0.0005 | 21.98 | 0.01 |
| Q040101C02 | h | Silo de transferencia para la extensión de mezclas bituminosas (maquinaria; 17/04/2012) | 0.0005 | 675.2 | 0.34 |
|  |  | Total |  |  | 0.35 |

**543.0020** m² MBC TIPO BBTM 11B EN CAPA DE RODADURA, EXCEPTO BETÚN Y POLVO MINERAL (17/04/2012)
Precio: 2.53
MEZCLA BITUMINOSA EN CALIENTE TIPO BBTM 11B EN CAPA DE RODADURA, EXTENDIDA Y COMPACTADA, EXCEPTO BETÚN Y POLVO MINERAL DE APORTACIÓN, CON UN ESPESOR DE 3 cm.

| Código | Ud | Descripción | Rendimiento | Precio | Importe |
|---|---|---|---|---|---|
| MO00000002 | h | Capataz | 0.0009 | 21.98 | 0.02 |
| MO00000003 | h | Oficial 1ª | 0.0038 | 21.51 | 0.08 |
| MO00000004 | h | Oficial 2ª | 0.0038 | 20.84 | 0.08 |
| Q040101C01 | h | Cargadoras sobre ruedas. De 125 kW de potencia (3 m³) | 0.0009 | 74.48 | 0.07 |
| Q090301A01 | h | Producción de mezclas asfálticas. En caliente: planta discontínua móvil. De 160 t/h de producción | 0.0009 | 395.22 | 0.36 |
| Q060202A01 | h | Camión. Con caja basculante 4x4. De 199 kW de potencia | 0.0072 | 72.23 | 0.52 |
| Q090401A01 | h | Extendedora asfáltica sobre cadenas. De 125 kW de potencia con regla doble támper hasta 7,5 m | 0.0009 | 90.91 | 0.08 |
| Q050205B01 | h | Compactador vibrante autopropulsado, de dos cilindros, tándem. De 10 t de masa | 0.0009 | 51.54 | 0.05 |
| Q050102A01 | h | Compactadores de ruedas múltiples, autopropulsados. De 7 ruedas, 21 t lastrado | 0.0009 | 54.88 | 0.05 |
| MT01030120 | t | Árido de machaqueo tamaño 0/6 para capa de rodadura drenante/discontinua (material; 21/04/2014) | 0.0180 | 13 | 0.23 |
| MT01030121 | t | Árido de machaqueo tamaño 6/12 para capa de rodadura drenante/discontinua (material; 21/04/2014) | 0.0520 | 19 | 0.99 |
|  |  | Total |  |  | 2.53 |

**543.0030** m² MBC POROSA TIPO PA 11 EN CAPA DE RODADURA, EXCEPTO BETÚN Y POLVO MINERAL (17/04/2012)
Precio: 3.26
MEZCLA BITUMINOSA EN CALIENTE DRENANTE TIPO PA 11 EN CAPA DE RODADURA, EXTENDIDA Y COMPACTADA, EXCEPTO BETÚN Y POLVO MINERAL DE APORTACIÓN, CON UN ESPESOR DE 4 cm.

| Código | Ud | Descripción | Rendimiento | Precio | Importe |
|---|---|---|---|---|---|
| MO00000002 | h | Capataz | 0.0012 | 21.98 | 0.03 |
| MO00000003 | h | Oficial 1ª | 0.0049 | 21.51 | 0.11 |
| MO00000004 | h | Oficial 2ª | 0.0049 | 20.84 | 0.10 |
| Q040101C01 | h | Cargadoras sobre ruedas. De 125 kW de potencia (3 m³) | 0.0012 | 74.48 | 0.09 |
| Q090301A01 | h | Producción de mezclas asfálticas. En caliente: planta discontínua móvil. De 160 t/h de producción | 0.0012 | 395.22 | 0.47 |
| Q060202A01 | h | Camión. Con caja basculante 4x4. De 199 kW de potencia | 0.0093 | 72.23 | 0.67 |
| Q090401A01 | h | Extendedora asfáltica sobre cadenas. De 125 kW de potencia con regla doble támper hasta 7,5 m | 0.0012 | 90.91 | 0.11 |
| Q050205B01 | h | Compactador vibrante autopropulsado, de dos cilindros, tándem. De 10 t de masa | 0.0012 | 51.54 | 0.06 |
| Q050102A01 | h | Compactadores de ruedas múltiples, autopropulsados. De 7 ruedas, 21 t lastrado | 0.0012 | 54.88 | 0.07 |
| MT01030120 | t | Árido de machaqueo tamaño 0/6 para capa de rodadura drenante/discontinua | 0.0230 | 13 | 0.30 |
| MT01030121 | t | Árido de machaqueo tamaño 6/12 para capa de rodadura drenante/discontinua | 0.0660 | 19 | 1.25 |
|  |  | Total |  |  | 3.26 |

**543.0040** m² MBC POROSA TIPO PA 16 EN CAPA DE RODADURA, EXCEPTO BETÚN Y POLVO MINERAL (17/04/2012)
Precio: 3.33
MEZCLA BITUMINOSA EN CALIENTE DRENANTE TIPO PA 16 EN CAPA DE RODADURA, EXTENDIDA Y COMPACTADA, EXCEPTO BETÚN Y POLVO MINERAL DE APORTACIÓN, CON UN ESPESOR DE 4 cm.

| Código | Ud | Descripción | Rendimiento | Precio | Importe |
|---|---|---|---|---|---|
| MT01030120 | t | Árido de machaqueo tamaño 0/6 para capa de rodadura drenante/discontinua | 0.0160 | 13 | 0.21 |
| MT01030121 | t | Árido de machaqueo tamaño 6/12 para capa de rodadura drenante/discontinua | 0.0600 | 19 | 1.14 |
| MT01030122 | t | Árido de machaqueo tamaño 12/20 para capa de rodadura drenante/discontinua (material; 21/04/2014) | 0.0140 | 19 | 0.27 |
| MO00000002 | h | Capataz | 0.0012 | 21.98 | 0.03 |
| MO00000003 | h | Oficial 1ª | 0.0049 | 21.51 | 0.11 |
| MO00000004 | h | Oficial 2ª | 0.0049 | 20.84 | 0.10 |
| Q040101C01 | h | Cargadoras sobre ruedas. De 125 kW de potencia (3 m³) | 0.0012 | 74.48 | 0.09 |
| Q090301A01 | h | Producción de mezclas asfálticas. En caliente: planta discontínua móvil. De 160 t/h de producción | 0.0012 | 395.22 | 0.47 |
| Q060202A01 | h | Camión. Con caja basculante 4x4. De 199 kW de potencia | 0.0093 | 72.23 | 0.67 |
| Q090401A01 | h | Extendedora asfáltica sobre cadenas. De 125 kW de potencia con regla doble támper hasta 7,5 m | 0.0012 | 90.91 | 0.11 |
| Q050205B01 | h | Compactador vibrante autopropulsado, de dos cilindros, tándem. De 10 t de masa | 0.0012 | 51.54 | 0.06 |
| Q050102A01 | h | Compactadores de ruedas múltiples, autopropulsados. De 7 ruedas, 21 t lastrado | 0.0012 | 54.88 | 0.07 |
|  |  | Total |  |  | 3.33 |

**542.0120** t MBC TIPO AC22 BIN S MAM, EXCEPTO BETÚN Y POLVO MINERAL (17/04/2012)
Precio: 27.69
MEZCLA BITUMINOSA EN CALIENTE TIPO AC22 BIN S MAM (S-20 DE ALTO MÓDULO INTERMEDIA), EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050102A01 | h | Compactadores de ruedas múltiples, autopropulsados. De 7 ruedas, 21 t lastrado | 0.0129 | 54.88 | 0.71 |
| Q050205B01 | h | Compactador vibrante autopropulsado, de dos cilindros, tándem. De 10 t de masa | 0.0129 | 51.54 | 0.66 |
| MT01030112 | t | Árido de machaqueo tamaño 0/6 para mezclas bituminosas | 0.4085 | 10.33 | 4.22 |
| MT01030113 | t | Árido de machaqueo tamaño 6/12 para mezclas bituminosas | 0.2280 | 10.05 | 2.29 |
| MT01030114 | t | Árido de machaqueo tamaño 12/20 para mezclas bituminosas | 0.1805 | 10.05 | 1.81 |
| MT01030115 | t | Árido de machaqueo tamaño 20/40 para mezclas bituminosas | 0.1330 | 9.72 | 1.29 |
|  |  | Total |  |  | 27.69 |

**542.0130** t MBC TIPO AC22 BASE S MAM, EXCEPTO BETÚN Y POLVO MINERAL (17/04/2012)
Precio: 27.71
MEZCLA BITUMINOSA EN CALIENTE TIPO AC22 BASE S MAM (S-20 DE ALTO MÓDULO BASE), EXTENDIDA Y COMPACTADA, EXCEPTO BETÚN Y POLVO MINERAL DE APORTACIÓN.

| Código | Ud | Descripción | Rendimiento | Precio | Importe |
|---|---|---|---|---|---|
| MO00000002 | h | Capataz | 0.0129 | 21.98 | 0.28 |
| MO00000003 | h | Oficial 1ª | 0.0514 | 21.51 | 1.11 |
| MO00000004 | h | Oficial 2ª | 0.0514 | 20.84 | 1.07 |
| Q040101C01 | h | Cargadoras sobre ruedas. De 125 kW de potencia (3 m³) | 0.0129 | 74.48 | 0.96 |
| Q090301A01 | h | Producción de mezclas asfálticas. En caliente: planta discontínua móvil. De 160 t/h de producción | 0.0129 | 395.22 | 5.10 |
| Q060202A01 | h | Camión. Con caja basculante 4x4. De 199 kW de potencia | 0.0972 | 72.23 | 7.02 |
| Q090401A01 | h | Extendedora asfáltica sobre cadenas. De 125 kW de potencia con regla doble támper hasta 7,5 m | 0.0129 | 90.91 | 1.17 |
| Q050205B01 | h | Compactador vibrante autopropulsado, de dos cilindros, tándem. De 10 t de masa | 0.0129 | 51.54 | 0.66 |
| Q050102A01 | h | Compactadores de ruedas múltiples, autopropulsados. De 7 ruedas, 21 t lastrado | 0.0129 | 54.88 | 0.71 |
| MT01030112 | t | Árido de machaqueo tamaño 0/6 para mezclas bituminosas | 0.3800 | 10.33 | 3.93 |
| MT01030113 | t | Árido de machaqueo tamaño 6/12 para mezclas bituminosas | 0.1995 | 10.05 | 2.00 |
| MT01030114 | t | Árido de machaqueo tamaño 12/20 para mezclas bituminosas | 0.3135 | 10.05 | 3.15 |
| MT01030115 | t | Árido de machaqueo tamaño 20/40 para mezclas bituminosas | 0.0570 | 9.72 | 0.55 |
|  |  | Total |  |  | 27.71 |

**543.0050** m² MBC TIPO BBTM 8B EN CAPA DE RODADURA, EXCEPTO BETÚN Y POLVO MINERAL (17/04/2012)
Precio: 1.6
MEZCLA BITUMINOSA EN CALIENTE TIPO BBTM 8B EN CAPA DE RODADURA, EXTENDIDA Y COMPACTADA, EXCEPTO BETÚN Y POLVO MINERAL DE APORTACIÓN, CON UN ESPESOR DE 2 cm.

| Código | Ud | Descripción | Rendimiento | Precio | Importe |
|---|---|---|---|---|---|
| MO00000002 | h | Capataz | 0.0006 | 21.98 | 0.01 |
| MO00000003 | h | Oficial 1ª | 0.0026 | 21.51 | 0.06 |
| MO00000004 | h | Oficial 2ª | 0.0026 | 20.84 | 0.05 |
| Q040101C01 | h | Cargadoras sobre ruedas. De 125 kW de potencia (3 m³) | 0.0006 | 74.48 | 0.04 |
| Q090301A01 | h | Producción de mezclas asfálticas. En caliente: planta discontínua móvil. De 160 t/h de producción | 0.0006 | 395.22 | 0.24 |
| Q060202A01 | h | Camión. Con caja basculante 4x4. De 199 kW de potencia | 0.0050 | 72.23 | 0.36 |
| Q090401A01 | h | Extendedora asfáltica sobre cadenas. De 125 kW de potencia con regla doble támper hasta 7,5 m | 0.0006 | 90.91 | 0.05 |
| Q050102A01 | h | Compactadores de ruedas múltiples, autopropulsados. De 7 ruedas, 21 t lastrado | 0.0006 | 54.88 | 0.03 |
| Q050205B01 | h | Compactador vibrante autopropulsado, de dos cilindros, tándem. De 10 t de masa | 0.0006 | 51.54 | 0.03 |
| MT01030120 | t | Árido de machaqueo tamaño 0/6 para capa de rodadura drenante/discontinua | 0.0300 | 13 | 0.39 |
| MT01030121 | t | Árido de machaqueo tamaño 6/12 para capa de rodadura drenante/discontinua | 0.0180 | 19 | 0.34 |
|  |  | Total |  |  | 1.6 |

**543.0060** m² MBC TIPO BBTM 11A EN CAPA DE RODADURA, EXCEPTO BETÚN Y POLVO MINERAL (17/04/2012)
Precio: 2.43
MEZCLA BITUMINOSA EN CALIENTE TIPO BBTM 11A EN CAPA DE RODADURA, EXTENDIDA Y COMPACTADA, EXCEPTO BETÚN Y POLVO MINERAL DE APORTACIÓN, CON UN ESPESOR DE 3 cm.

| Código | Ud | Descripción | Rendimiento | Precio | Importe |
|---|---|---|---|---|---|
| MO00000002 | h | Capataz | 0.0009 | 21.98 | 0.02 |
| MO00000003 | h | Oficial 1ª | 0.0038 | 21.51 | 0.08 |
| MO00000004 | h | Oficial 2ª | 0.0038 | 20.84 | 0.08 |
| Q040101C01 | h | Cargadoras sobre ruedas. De 125 kW de potencia (3 m³) | 0.0009 | 74.48 | 0.07 |
| Q090301A01 | h | Producción de mezclas asfálticas. En caliente: planta discontínua móvil. De 160 t/h de producción | 0.0009 | 395.22 | 0.36 |
| Q060202A01 | h | Camión. Con caja basculante 4x4. De 199 kW de potencia | 0.0072 | 72.23 | 0.52 |
| Q090401A01 | h | Extendedora asfáltica sobre cadenas. De 125 kW de potencia con regla doble támper hasta 7,5 m | 0.0009 | 90.91 | 0.08 |
| Q050102A01 | h | Compactadores de ruedas múltiples, autopropulsados. De 7 ruedas, 21 t lastrado | 0.0009 | 54.88 | 0.05 |
| Q050205B01 | h | Compactador vibrante autopropulsado, de dos cilindros, tándem. De 10 t de masa | 0.0009 | 51.54 | 0.05 |
| MT01030120 | t | Árido de machaqueo tamaño 0/6 para capa de rodadura drenante/discontinua | 0.0380 | 13 | 0.49 |
| MT01030121 | t | Árido de machaqueo tamaño 6/12 para capa de rodadura drenante/discontinua | 0.0330 | 19 | 0.63 |
|  |  | Total |  |  | 2.43 |

**543.0070** m² MBC TIPO BBTM 8A EN CAPA DE RODADURA, EXCEPTO BETÚN Y POLVO MINERAL (17/04/2012)
Precio: 1.57
MEZCLA BITUMINOSA EN CALIENTE TIPO BBTM 8A EN CAPA DE RODADURA, EXTENDIDA Y COMPACTADA, EXCEPTO BETÚN Y POLVO MINERAL DE APORTACIÓN, CON UN ESPESOR DE 2 cm.

| Código | Ud | Descripción | Rendimiento | Precio | Importe |
|---|---|---|---|---|---|
| MO00000002 | h | Capataz | 0.0006 | 21.98 | 0.01 |
| MO00000003 | h | Oficial 1ª | 0.0025 | 21.51 | 0.05 |
| MO00000004 | h | Oficial 2ª | 0.0025 | 20.84 | 0.05 |
| Q040101C01 | h | Cargadoras sobre ruedas. De 125 kW de potencia (3 m³) | 0.0006 | 74.48 | 0.04 |
| Q090301A01 | h | Producción de mezclas asfálticas. En caliente: planta discontínua móvil. De 160 t/h de producción | 0.0006 | 395.22 | 0.24 |
| Q060202A01 | h | Camión. Con caja basculante 4x4. De 199 kW de potencia | 0.0048 | 72.23 | 0.35 |
| Q090401A01 | h | Extendedora asfáltica sobre cadenas. De 125 kW de potencia con regla doble támper hasta 7,5 m | 0.0006 | 90.91 | 0.05 |
| Q050102A01 | h | Compactadores de ruedas múltiples, autopropulsados. De 7 ruedas, 21 t lastrado | 0.0006 | 54.88 | 0.03 |
| Q050205B01 | h | Compactador vibrante autopropulsado, de dos cilindros, tándem. De 10 t de masa | 0.0006 | 51.54 | 0.03 |
| MT01030120 | t | Árido de machaqueo tamaño 0/6 para capa de rodadura drenante/discontinua | 0.0290 | 13 | 0.38 |
| MT01030121 | t | Árido de machaqueo tamaño 6/12 para capa de rodadura drenante/discontinua | 0.0180 | 19 | 0.34 |
|  |  | Total |  |  | 1.57 |

**800.0030** tkm TRANSPORTE SUPLEMENTARIO DE ÁRIDOS DESDE CANTERAS D>30 km (17/04/2012)
Precio: 0.13
TRANSPORTE SUPLEMENTARIO DE ÁRIDOS, EXPRESAMENTE AUTORIZADO POR LA DIRECCIÓN DE OBRA, POR EL EXCESO SOBRE UNA DISTANCIA DE TRANSPORTE DE 30 km DESDE LA CANTERA.

| Código | Ud | Descripción | Rendimiento | Precio | Importe |
|---|---|---|---|---|---|
| Q060206A01 | h | Camión. Con caja basculante 8x4. De 323 kW de potencia | 0.0013 | 103.43 | 0.13 |
|  |  | Total |  |  | 0.13 |

### 05.05 PAVIMENTOS DE HORMIGÓN

**550.0010** m³ PAVIMENTO DE HORMIGÓN ARMADO CONTINUO HF-4,5 (i/ ARMADURA)
Precio: 232.59
PAVIMENTO DE HORMIGÓN ARMADO CONTINUO HF-45 TOTALMENTE TERMINADO, P.P. ARMADURA, JUNTAS Y CURADO CON PRODUCTO FILMÓGENO.

| Código | Ud | Descripción | Rendimiento | Precio | Importe |
|---|---|---|---|---|---|
| MO00000002 | h | Capataz | 0.0500 | 21.98 | 1.10 |
| MO00000003 | h | Oficial 1ª | 0.2350 | 21.51 | 5.05 |
| MO00000004 | h | Oficial 2ª | 0.3000 | 20.84 | 6.25 |
| Q090700A05 | h | Pavimentadora de hormigón. Sobre cadenas con encofrado deslizante. De 300 kW de potencia, anchura de extendido 11,5 m (maquinaria; 17/04/2012) | 0.0500 | 298.22 | 14.91 |
| Q090503A01 | h | Equipos auxiliares para pavimentación. Cortadora de juntas. Para hormigón. Disco de 450 mm de diámetro | 0.0250 | 6.21 | 0.16 |
| Q090503A02 | h | Equipo aplicación riego de curado con productos filmógenos (maquinaria; 17/04/2012) | 0.0500 | 60 | 3.00 |
| Q080600A05 | h | Transporte de hormigón. Camión con caja basculante 12 m3 6x6 con cobertor (maquinaria; 17/03/2014) | 0.3150 | 87.45 | 27.55 |
| MT07020001 | m³ | Hormigón para pavimentos HF-4,5 (material) | 1.0500 | 65.02 | 68.27 |
| MT01110005 | kg | Acero corrugado B 500 B o B 500 C, con características de ductilidad mejoradas, en barras | 82.0000 | 1.22 | 100.04 |
| MT01080010 | l | Producto filmógeno de curado (material; 17/10/2005) | 0.3500 | 2.8 | 0.98 |
| MT05010002 | m² | Lámina de polietileno antiahderencia con capa hormigón magro (material) | 4.4000 | 1.2 | 5.28 |
|  |  | Total |  |  | 232.59 |

**550.0020** m³ PAVIMENTO DE HORMIGÓN EN MASA HF-4,5 CON JUNTAS
Precio: 142.48
PAVIMENTO DE HORMIGÓN EN MASA HF-4,5 TOTALMENTE TERMINADO i/ P.P. DE JUNTAS, SELLADO Y CURADO CON PRODUCTO FILMÓGENO.

| Código | Ud | Descripción | Rendimiento | Precio | Importe |
|---|---|---|---|---|---|
| MO00000002 | h | Capataz | 0.0500 | 21.98 | 1.10 |
| MO00000003 | h | Oficial 1ª | 0.2500 | 21.51 | 5.38 |
| MO00000004 | h | Oficial 2ª | 0.3000 | 20.84 | 6.25 |
| Q090700A05 | h | Pavimentadora de hormigón. Sobre cadenas con encofrado deslizante. De 300 kW de potencia, anchura de extendido 11,5 m | 0.0500 | 298.22 | 14.91 |
| Q090503A01 | h | Equipos auxiliares para pavimentación. Cortadora de juntas. Para hormigón. Disco de 450 mm de diámetro | 0.0500 | 6.21 | 0.31 |
| Q080600A05 | h | Transporte de hormigón. Camión con caja basculante 12 m3 6x6 con cobertor | 0.3150 | 87.45 | 27.55 |
| Q090503A02 | h | Equipo aplicación riego de curado con productos filmógenos | 0.0500 | 60 | 3.00 |
| MT07020001 | m³ | Hormigón para pavimentos HF-4,5 | 1.0500 | 65.02 | 68.27 |
| MT01110055 | kg | Acero liso en pasadores i/ parte proporcional de vainas (material) | 5.0000 | 1.89 | 9.45 |
| MT01080010 | l | Producto filmógeno de curado | 0.3500 | 2.8 | 0.98 |
| MT05010002 | m² | Lámina de polietileno antiahderencia con capa hormigón magro | 4.4000 | 1.2 | 5.28 |
|  |  | Total |  |  | 142.48 |

**550.0030** m³ PAVIMENTO DE HORMIGÓN EN MASA HF-4,5 EN ARCENES CON JUNTAS
Precio: 98.74
PAVIMENTO DE HORMIGÓN EN MASA HF-4,5 EN ARCENES CON JUNTAS, SELLADO, TOTALMENTE TERMINADO

| Código | Ud | Descripción | Rendimiento | Precio | Importe |
|---|---|---|---|---|---|
| MO00000002 | h | Capataz | 0.0240 | 21.98 | 0.53 |
| MO00000003 | h | Oficial 1ª | 0.1000 | 21.51 | 2.15 |
| MO00000004 | h | Oficial 2ª | 0.2000 | 20.84 | 4.17 |
| Q080600A05 | h | Transporte de hormigón. Camión con caja basculante 12 m3 6x6 con cobertor | 0.1000 | 87.45 | 8.75 |
| Q090700A05 | h | Pavimentadora de hormigón. Sobre cadenas con encofrado deslizante. De 300 kW de potencia, anchura de extendido 11,5 m | 0.0240 | 298.22 | 7.16 |
| Q090503A02 | h | Equipo aplicación riego de curado con productos filmógenos | 0.0240 | 60 | 1.44 |
| Q090503A01 | h | Equipos auxiliares para pavimentación. Cortadora de juntas. Para hormigón. Disco de 450 mm de diámetro | 0.0240 | 6.21 | 0.15 |
| MT05010002 | m² | Lámina de polietileno antiahderencia con capa hormigón magro | 4.4000 | 1.2 | 5.28 |
| MT07020001 | m³ | Hormigón para pavimentos HF-4,5 | 1.0500 | 65.02 | 68.27 |
| MT01080010 | l | Producto filmógeno de curado | 0.3000 | 2.8 | 0.84 |
|  |  | Total |  |  | 98.74 |

**551.0010** m³ HORMIGÓN MAGRO EN BASE DE FIRME (17/10/2005)
Precio: 83.49
HORMIGÓN MAGRO VIBRADO EN BASE DE FIRME, COMPLETAMENTE TERMINADO i/ CURADO

| Código | Ud | Descripción | Rendimiento | Precio | Importe |
|---|---|---|---|---|---|
| MO00000002 | h | Capataz | 0.0200 | 21.98 | 0.44 |
| MO00000003 | h | Oficial 1ª | 0.0800 | 21.51 | 1.72 |
| MO00000004 | h | Oficial 2ª | 0.0800 | 20.84 | 1.67 |
| Q080600A05 | h | Transporte de hormigón. Camión con caja basculante 12 m3 6x6 con cobertor | 0.1000 | 87.45 | 8.75 |
| Q090700A05 | h | Pavimentadora de hormigón. Sobre cadenas con encofrado deslizante. De 300 kW de potencia, anchura de extendido 11,5 m | 0.0200 | 298.22 | 5.96 |
| Q090503A02 | h | Equipo aplicación riego de curado con productos filmógenos | 0.0200 | 60 | 1.20 |
| MT01080010 | l | Producto filmógeno de curado | 0.2500 | 2.8 | 0.70 |
| MT01060150 | m³ | Hormigón magro en base de firme (material; 02/06/2014) | 1.0300 | 61.21 | 63.05 |
|  |  | Total |  |  | 83.49 |

### 05.06 TRATAMIENTOS SUPERFICIALES

**533.0020** m² DOBLE TRATAMIENTO SUPERFICIAL, CON EMULSIÓN ASFÁLTICA C65B4 TRG
Precio: 2.07
DOBLE TRATAMIENTO SUPERFICIAL, CON EMULSIÓN ASFÁLTICA C65B4 TRG Y DOTACIÓN 1,10 kg/m² Y 0,80 kg/m² CON ÁRIDOS 6/3 Y 12/6 i/ EXTENSIÓN, COMPACTACIÓN, LIMPIEZA Y BARRIDO.

| Código | Ud | Descripción | Rendimiento | Precio | Importe |
|---|---|---|---|---|---|
| MO00000002 | h | Capataz | 0.0013 | 21.98 | 0.03 |
| MO00000003 | h | Oficial 1ª | 0.0063 | 21.51 | 0.14 |
| MO00000004 | h | Oficial 2ª | 0.0063 | 20.84 | 0.13 |
| Q100003A05 | h | Barredora y aspirador de polvo. Autopropulsada de 9 m³ | 0.0013 | 109.56 | 0.14 |
| Q090201B05 | h | Camión cisterna para riego. Con rampa de riego. Para una cantidad de 10000 litros | 0.0013 | 88.03 | 0.11 |
| Q040101C01 | h | Cargadoras sobre ruedas. De 125 kW de potencia (3 m³) | 0.0013 | 74.48 | 0.10 |
| Q060202A01 | h | Camión. Con caja basculante 4x4. De 199 kW de potencia | 0.0048 | 72.23 | 0.35 |
| Q090100A01 | h | Extendedora de gravillas autopropulsadas. De 150 m³/h de producción | 0.0013 | 91.34 | 0.12 |
| Q050205B01 | h | Compactador vibrante autopropulsado, de dos cilindros, tándem. De 10 t de masa | 0.0013 | 51.54 | 0.07 |
| Q050102A01 | h | Compactadores de ruedas múltiples, autopropulsados. De 7 ruedas, 21 t lastrado | 0.0013 | 54.88 | 0.07 |
| MT07010055 | t | Emulsión bituminosa tipo C65B3 TRG / C65B4 TRG / C65B4 MBC / C65B5 MBC (material) | 0.0019 | 404.53 | 0.77 |
| MT01030111 | t | Árido de machaqueo tamaño 3/6 para mezclas bituminosas (material; 28/04/2014) | 0.0015 | 10.33 | 0.02 |
| MT01030113 | t | Árido de machaqueo tamaño 6/12 para mezclas bituminosas | 0.0018 | 10.05 | 0.02 |
|  |  | Total |  |  | 2.07 |

### 05.07 BETUNES

**211.0000** t BETÚN ASFÁLTICO DURO TIPO 15/25
Precio: 680.75
BETÚN ASFÁLTICO DURO EN MEZCLAS BITUMINOSAS TIPO 15/25

| Código | Ud | Descripción | Rendimiento | Precio | Importe |
|---|---|---|---|---|---|
| MT07010001 | t | Betún asfáltico 15/25 (13/22) (material) | 1.0000 | 680.75 | 680.75 |
|  |  | Total |  |  | 680.75 |

**211.0010** t BETÚN ASFÁLTICO CONVENCIONAL TIPO 35/50
Precio: 650
BETÚN ASFÁLTICO CONVENCIONAL EN MEZCLAS BITUMINOSAS TIPO 35/50

| Código | Ud | Descripción | Rendimiento | Precio | Importe |
|---|---|---|---|---|---|
| MT07010005 | t | Betún asfáltico 35/50 (40/50) (material) | 1.0000 | 650 | 650.00 |
|  |  | Total |  |  | 650 |

**211.0020** t BETÚN ASFÁLTICO CONVENCIONAL TIPO 50/70
Precio: 650
BETÚN ASFÁLTICO CONVENCIONAL EN MEZCLAS BITUMINOSAS TIPO 50/70

| Código | Ud | Descripción | Rendimiento | Precio | Importe |
|---|---|---|---|---|---|
| MT07010010 | t | Betún asfáltico 50/70 (60/70) (material) | 1.0000 | 650 | 650.00 |
|  |  | Total |  |  | 650 |

**211.0030** t BETÚN ASFÁLTICO CONVENCIONAL TIPO 70/100
Precio: 650
BETÚN ASFÁLTICO CONVENCIONAL EN MEZCLAS BITUMINOSAS TIPO 70/100

| Código | Ud | Descripción | Rendimiento | Precio | Importe |
|---|---|---|---|---|---|
| MT07010015 | t | Betún asfáltico 70/100 (material) | 1.0000 | 650 | 650.00 |
|  |  | Total |  |  | 650 |

**215.0000** t BETÚN MODIFICADO CON POLÍMEROS (CON O SIN CAUCHO) TIPO PMB 10/40-70
Precio: 750
BETÚN PMB 10/40-70 MODIFICADO CON POLÍMEROS (CON O SIN CAUCHO) PARA MEZCLAS BITUMINOSAS, A PIE DE OBRA O PLANTA.

| Código | Ud | Descripción | Rendimiento | Precio | Importe |
|---|---|---|---|---|---|
| MT07010030 | t | Betún PMB 10/40-70 modificado con polímeros (material) | 1.0000 | 750 | 750.00 |
|  |  | Total |  |  | 750 |

**215.0010** t BETÚN MODIFICADO CON POLÍMEROS (CON O SIN CAUCHO) TIPO PMB 25/55-65
Precio: 633.58
BETÚN PMB 25/55-65 MODIFICADO CON POLÍMEROS (CON O SIN CAUCHO) PARA MEZCLAS BITUMINOSAS, A PIE DE OBRA O PLANTA.

| Código | Ud | Descripción | Rendimiento | Precio | Importe |
|---|---|---|---|---|---|
| MT07010035 | t | Betún PMB 25/55-65 modificado con polímeros (material) | 1.0000 | 633.58 | 633.58 |
|  |  | Total |  |  | 633.58 |

**215.0020** t BETÚN MODIFICADO CON POLÍMEROS (CON O SIN CAUCHO) TIPO PMB 45/80-60
Precio: 730
BETÚN PMB 45/80-60 MODIFICADO CON POLÍMEROS (CON O SIN CAUCHO) PARA MEZCLAS BITUMINOSAS, A PIE DE OBRA O PLANTA.

| Código | Ud | Descripción | Rendimiento | Precio | Importe |
|---|---|---|---|---|---|
| MT07010040 | t | Betún PMB 45/80-60 modificado con polímeros (material) | 1.0000 | 730 | 730.00 |
|  |  | Total |  |  | 730 |

**215.0030** t BETÚN MODIFICADO CON POLÍMEROS (CON O SIN CAUCHO) TIPO PMB 45/80-65
Precio: 750
BETÚN PMB 45/80-65 MODIFICADO CON POLÍMEROS (CON O SIN CAUCHO) TIPO BM-3C, EMPLEADO EN MEZCLAS BITUMINOSAS A PIE DE OBRA O PLANTA.

| Código | Ud | Descripción | Rendimiento | Precio | Importe |
|---|---|---|---|---|---|
| MT07010045 | t | Betún PMB 45/80-65 modificado con polímeros (material) | 1.0000 | 750 | 750.00 |
|  |  | Total |  |  | 750 |

**211.0040** t BETÚN MEJORADO CON CAUCHO PROCEDENTE DE POLVO DE NFS, TIPO BC35/50
Precio: 683.55
BETÚN MEJORADO CON CAUCHO PROCEDENTE DE POLVO DE NEUMÁTICO FUERA DE USO, TIPO BC35/50, PARA MEZCLAS BITUMINOSAS EN CALIENTE, A PIE DE OBRA O PLANTA.

| Código | Ud | Descripción | Rendimiento | Precio | Importe |
|---|---|---|---|---|---|
| MT07010020 | t | Betún mejorado con caucho procedente de polvo de NFU, tipo BC35/50 (material) | 1.0000 | 683.55 | 683.55 |
|  |  | Total |  |  | 683.55 |

**211.0050** t BETÚN MEJORADO CON CAUCHO PROCEDENTE DE POLVO DE NFS, TIPO BC50/70
Precio: 683.55
BETÚN MEJORADO CON CAUCHO PROCEDENTE DE POLVO DE NEUMÁTICO FUERA DE USO, TIPO BC50/70, PARA MEZCLAS BITUMINOSAS EN CALIENTE, A PIE DE OBRA O PLANTA.

| Código | Ud | Descripción | Rendimiento | Precio | Importe |
|---|---|---|---|---|---|
| MT07010025 | t | Betún mejorado con caucho procedente de polvo de NFU, tipo BC50/70 (material) | 1.0000 | 683.55 | 683.55 |
|  |  | Total |  |  | 683.55 |

### 05.08 POLVO MINERAL

**542.0110** t CARBONATO EMPLEADO COMO POLVO MINERAL DE APORTACIÓN
Precio: 56.47
CARBONATO EMPLEADO COMO POLVO MINERAL DE APORTACIÓN, PUESTO A PIE DE OBRA O PLANTA.

| Código | Ud | Descripción | Rendimiento | Precio | Importe |
|---|---|---|---|---|---|
| MT01050035 | t | Polvo mineral de aportación utilizado en la fabricación de mezclas bituminosas (material) | 1.0000 | 56.47 | 56.47 |
|  |  | Total |  |  | 56.47 |

**542.0140** t CEMENTO PORTLAND EMPLEADO COMO POLVO MINERAL DE APORTACIÓN
Precio: 100
CEMENTO PARA ESTABILIZACIÓN DE SUELOS Y FABRICACIÓN DE SUELOCEMENTO O GRAVACEMENTO, PUESTO A PIE DE OBRA

| Código | Ud | Descripción | Rendimiento | Precio | Importe |
|---|---|---|---|---|---|
| MT01050036 | t | Cemento portland empleado como polvo mineral de aportación, puesto a pie de obra o planta (material) | 1.0000 | 100 | 100.00 |
|  |  | Total |  |  | 100 |

### 05.09 MEZCLAS EN FRÍO

**541.0010** t MEZCLA BITUMINOSA EN FRÍO, TIPO AF8, CON ÁRIDO CALIZO, EXCEPTO LIGANTE (17/04/2012)
Precio: 22.33
MEZCLA BITUMINOSA EN FRÍO, TIPO AF8, CON ÁRIDO CALIZO i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción (maquinaria; 17/03/2014) | 0.0153 | 182.48 | 2.79 |
| Q060202A01 | h | Camión. Con caja basculante 4x4. De 199 kW de potencia | 0.0386 | 72.23 | 2.79 |
| Q090401A01 | h | Extendedora asfáltica sobre cadenas. De 125 kW de potencia con regla doble támper hasta 7,5 m | 0.0153 | 90.91 | 1.39 |
| Q050205B01 | h | Compactador vibrante autopropulsado, de dos cilindros, tándem. De 10 t de masa | 0.0153 | 51.54 | 0.79 |
| Q050102A01 | h | Compactadores de ruedas múltiples, autopropulsados. De 7 ruedas, 21 t lastrado | 0.0153 | 54.88 | 0.84 |
| MT01030110 | t | Árido de machaqueo tamaño 0/3 para mezclas bituminosas (material; 28/04/2014) | 0.0950 | 10.33 | 0.98 |
| MT01030111 | t | Árido de machaqueo tamaño 3/6 para mezclas bituminosas | 0.2850 | 10.33 | 2.94 |
| MT01030113 | t | Árido de machaqueo tamaño 6/12 para mezclas bituminosas | 0.5700 | 10.05 | 5.73 |
|  |  | Total |  |  | 22.33 |

**541.0020** t MEZCLA BITUMINOSA EN FRÍO, TIPO AF8, CON ÁRIDO ESPECIAL PARA RODADURA, EXCEPTO LIGANTE
Precio: 23.51
MEZCLA BITUMINOSA EN FRÍO, TIPO AF8, CON ÁRIDO ESPECIAL PARA RODADURA i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción | 0.0153 | 182.48 | 2.79 |
| Q060202A01 | h | Camión. Con caja basculante 4x4. De 199 kW de potencia | 0.0386 | 72.23 | 2.79 |
| Q090401A01 | h | Extendedora asfáltica sobre cadenas. De 125 kW de potencia con regla doble támper hasta 7,5 m | 0.0153 | 90.91 | 1.39 |
| Q050203B01 | h | Compactador vibrante autopropulsado, de un cilindro, con tacos. De 10 t de masa (maquinaria; 17/03/2014) | 0.0153 | 51.54 | 0.79 |
| Q050102A01 | h | Compactadores de ruedas múltiples, autopropulsados. De 7 ruedas, 21 t lastrado | 0.0153 | 54.88 | 0.84 |
| MT01030110 | t | Árido de machaqueo tamaño 0/3 para mezclas bituminosas | 0.0950 | 10.33 | 0.98 |
| MT01030111 | t | Árido de machaqueo tamaño 3/6 para mezclas bituminosas | 0.2850 | 10.33 | 2.94 |
| MT01030075 | t | Árido especial para rodadura (material) | 0.5498 | 12.57 | 6.91 |
|  |  | Total |  |  | 23.51 |

**541.0030** t MEZCLA BITUMINOSA EN FRÍO, TIPO AF12, CON ÁRIDO CALIZO, EXCEPTO LIGANTE (17/04/2012)
Precio: 22.29
MEZCLA BITUMINOSA EN FRÍO, TIPO AF12, CON ÁRIDO CALIZO i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción | 0.0153 | 182.48 | 2.79 |
| Q060202A01 | h | Camión. Con caja basculante 4x4. De 199 kW de potencia | 0.0386 | 72.23 | 2.79 |
| Q090401A01 | h | Extendedora asfáltica sobre cadenas. De 125 kW de potencia con regla doble támper hasta 7,5 m | 0.0153 | 90.91 | 1.39 |
| Q050205B01 | h | Compactador vibrante autopropulsado, de dos cilindros, tándem. De 10 t de masa | 0.0153 | 51.54 | 0.79 |
| Q050102A01 | h | Compactadores de ruedas múltiples, autopropulsados. De 7 ruedas, 21 t lastrado | 0.0153 | 54.88 | 0.84 |
| MT01030110 | t | Árido de machaqueo tamaño 0/3 para mezclas bituminosas | 0.0475 | 10.33 | 0.49 |
| MT01030111 | t | Árido de machaqueo tamaño 3/6 para mezclas bituminosas | 0.1900 | 10.33 | 1.96 |
| MT01030113 | t | Árido de machaqueo tamaño 6/12 para mezclas bituminosas | 0.4750 | 10.05 | 4.77 |
| MT01030114 | t | Árido de machaqueo tamaño 12/20 para mezclas bituminosas | 0.2375 | 10.05 | 2.39 |
|  |  | Total |  |  | 22.29 |

**541.0040** t MEZCLA BITUMINOSA EN FRÍO, TIPO AF12, CON ÁRIDO ESPECIAL PARA RODADURA, EXCEPTO LIGANTE
Precio: 22.89
MEZCLA BITUMINOSA EN FRÍO, TIPO AF12, CON ÁRIDO ESPECIAL PARA RODADURA i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción | 0.0153 | 182.48 | 2.79 |
| Q060202A01 | h | Camión. Con caja basculante 4x4. De 199 kW de potencia | 0.0386 | 72.23 | 2.79 |
| Q090401A01 | h | Extendedora asfáltica sobre cadenas. De 125 kW de potencia con regla doble támper hasta 7,5 m | 0.0153 | 90.91 | 1.39 |
| Q050205B01 | h | Compactador vibrante autopropulsado, de dos cilindros, tándem. De 10 t de masa | 0.0153 | 51.54 | 0.79 |
| Q050102A01 | h | Compactadores de ruedas múltiples, autopropulsados. De 7 ruedas, 21 t lastrado | 0.0153 | 54.88 | 0.84 |
| MT01030110 | t | Árido de machaqueo tamaño 0/3 para mezclas bituminosas | 0.0475 | 10.33 | 0.49 |
| MT01030111 | t | Árido de machaqueo tamaño 3/6 para mezclas bituminosas | 0.1900 | 10.33 | 1.96 |
| MT01030113 | t | Árido de machaqueo tamaño 6/12 para mezclas bituminosas | 0.4750 | 10.05 | 4.77 |
| MT01030075 | t | Árido especial para rodadura | 0.2375 | 12.57 | 2.99 |
|  |  | Total |  |  | 22.89 |

**541.0050** t MEZCLA BITUMINOSA EN FRÍO, TIPO AF20, CON ÁRIDO CALIZO, EXCEPTO LIGANTE (17/04/2012)
Precio: 22.23
MEZCLA BITUMINOSA EN FRÍO, TIPO AF20, CON ÁRIDO CALIZO i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción | 0.0153 | 182.48 | 2.79 |
| Q060202A01 | h | Camión. Con caja basculante 4x4. De 199 kW de potencia | 0.0386 | 72.23 | 2.79 |
| Q090401A01 | h | Extendedora asfáltica sobre cadenas. De 125 kW de potencia con regla doble támper hasta 7,5 m | 0.0153 | 90.91 | 1.39 |
| Q050205B01 | h | Compactador vibrante autopropulsado, de dos cilindros, tándem. De 10 t de masa | 0.0153 | 51.54 | 0.79 |
| Q050102A01 | h | Compactadores de ruedas múltiples, autopropulsados. De 7 ruedas, 21 t lastrado | 0.0153 | 54.88 | 0.84 |
| MT01030110 | t | Árido de machaqueo tamaño 0/3 para mezclas bituminosas | 0.0475 | 10.33 | 0.49 |
| MT01030111 | t | Árido de machaqueo tamaño 3/6 para mezclas bituminosas | 0.1520 | 10.33 | 1.57 |
| MT01030113 | t | Árido de machaqueo tamaño 6/12 para mezclas bituminosas | 0.3230 | 10.05 | 3.25 |
| MT01030114 | t | Árido de machaqueo tamaño 12/20 para mezclas bituminosas | 0.2375 | 10.05 | 2.39 |
| MT01030115 | t | Árido de machaqueo tamaño 20/40 para mezclas bituminosas | 0.1900 | 9.72 | 1.85 |
|  |  | Total |  |  | 22.23 |

**541.0060** t MEZCLA BITUMINOSA EN FRÍO, TIPO AF20, CON ÁRIDO ESPECIAL PARA RODADURA, EXCEPTO LIGANTE
Precio: 22.83
MEZCLA BITUMINOSA EN FRÍO, TIPO AF20, CON ÁRIDO ESPECIAL PARA RODADURA i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción | 0.0153 | 182.48 | 2.79 |
| Q060202A01 | h | Camión. Con caja basculante 4x4. De 199 kW de potencia | 0.0386 | 72.23 | 2.79 |
| Q090401A01 | h | Extendedora asfáltica sobre cadenas. De 125 kW de potencia con regla doble támper hasta 7,5 m | 0.0153 | 90.91 | 1.39 |
| Q050205B01 | h | Compactador vibrante autopropulsado, de dos cilindros, tándem. De 10 t de masa | 0.0153 | 51.54 | 0.79 |
| Q050102A01 | h | Compactadores de ruedas múltiples, autopropulsados. De 7 ruedas, 21 t lastrado | 0.0153 | 54.88 | 0.84 |
| MT01030110 | t | Árido de machaqueo tamaño 0/3 para mezclas bituminosas | 0.0475 | 10.33 | 0.49 |
| MT01030111 | t | Árido de machaqueo tamaño 3/6 para mezclas bituminosas | 0.1520 | 10.33 | 1.57 |
| MT01030113 | t | Árido de machaqueo tamaño 6/12 para mezclas bituminosas | 0.3230 | 10.05 | 3.25 |
| MT01030075 | t | Árido especial para rodadura | 0.2375 | 12.57 | 2.99 |
| MT01030115 | t | Árido de machaqueo tamaño 20/40 para mezclas bituminosas | 0.1900 | 9.72 | 1.85 |
|  |  | Total |  |  | 22.83 |

**541.0070** t MEZCLA BITUMINOSA EN FRÍO, TIPO AF25, CON ÁRIDO CALIZO, EXCEPTO LIGANTE (17/04/2012)
Precio: 22.17
MEZCLA BITUMINOSA EN FRÍO, TIPO AF25, CON ÁRIDO CALIZO i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción | 0.0153 | 182.48 | 2.79 |
| Q060202A01 | h | Camión. Con caja basculante 4x4. De 199 kW de potencia | 0.0386 | 72.23 | 2.79 |
| Q090401A01 | h | Extendedora asfáltica sobre cadenas. De 125 kW de potencia con regla doble támper hasta 7,5 m | 0.0153 | 90.91 | 1.39 |
| Q050205B01 | h | Compactador vibrante autopropulsado, de dos cilindros, tándem. De 10 t de masa | 0.0153 | 51.54 | 0.79 |
| Q050102A01 | h | Compactadores de ruedas múltiples, autopropulsados. De 7 ruedas, 21 t lastrado | 0.0153 | 54.88 | 0.84 |
| MT01030110 | t | Árido de machaqueo tamaño 0/3 para mezclas bituminosas | 0.0950 | 10.33 | 0.98 |
| MT01030111 | t | Árido de machaqueo tamaño 3/6 para mezclas bituminosas | 0.1900 | 10.33 | 1.96 |
| MT01030113 | t | Árido de machaqueo tamaño 6/12 para mezclas bituminosas | 0.0950 | 10.05 | 0.95 |
| MT01030114 | t | Árido de machaqueo tamaño 12/20 para mezclas bituminosas | 0.1900 | 10.05 | 1.91 |
| MT01030115 | t | Árido de machaqueo tamaño 20/40 para mezclas bituminosas | 0.3800 | 9.72 | 3.69 |
|  |  | Total |  |  | 22.17 |

**541.0080** t MEZCLA BITUMINOSA EN FRÍO, TIPO AF25, CON ÁRIDO ESPECIAL PARA RODADURA, EXCEPTO LIGANTE
Precio: 22.39
MEZCLA BITUMINOSA EN FRÍO, TIPO AF25, CON ÁRIDO ESPECIAL PARA RODADURA i/ FABRICACIÓN, TRANSPORTE, EXTENDIDO Y COMPACTACIÓN, EXCEPTO LIGANTE.

| Código | Ud | Descripción | Rendimiento | Precio | Importe |
|---|---|---|---|---|---|
| MO00000002 | h | Capataz | 0.0153 | 21.98 | 0.34 |
| MO00000003 | h | Oficial 1ª | 0.0612 | 21.51 | 1.32 |
| MO00000004 | h | Oficial 2ª | 0.0612 | 20.84 | 1.28 |
| Q040101C01 | h | Cargadoras sobre ruedas. De 125 kW de potencia (3 m³) | 0.0153 | 74.48 | 1.14 |
| Q090300A01 | h | Producción de mezclas asfálticas. En frío: planta continua. De 160 t/h de producción | 0.0153 | 182.48 | 2.79 |
| Q060202A01 | h | Camión. Con caja basculante 4x4. De 199 kW de potencia | 0.0386 | 72.23 | 2.79 |
| Q090401A01 | h | Extendedora asfáltica sobre cadenas. De 125 kW de potencia con regla doble támper hasta 7,5 m | 0.0153 | 90.91 | 1.39 |
| Q050205B01 | h | Compactador vibrante autopropulsado, de dos cilindros, tándem. De 10 t de masa | 0.0153 | 51.54 | 0.79 |
| Q050102A01 | h | Compactadores de ruedas múltiples, autopropulsados. De 7 ruedas, 21 t lastrado | 0.0153 | 54.88 | 0.84 |
| MT01030110 | t | Árido de machaqueo tamaño 0/3 para mezclas bituminosas | 0.0950 | 10.33 | 0.98 |
| MT01030111 | t | Árido de machaqueo tamaño 3/6 para mezclas bituminosas | 0.1646 | 10.33 | 1.70 |
| MT01030113 | t | Árido de machaqueo tamaño 6/12 para mezclas bituminosas | 0.0950 | 10.05 | 0.95 |
| MT01030075 | t | Árido especial para rodadura | 0.1900 | 12.57 | 2.39 |
| MT01030115 | t | Árido de machaqueo tamaño 20/40 para mezclas bituminosas | 0.3800 | 9.72 | 3.69 |
|  |  | Total |  |  | 22.39 |

### 05.10 MICROAGLOMERADOS EN FRÍO

**540.0010** t MICROAGLOMERADO EN FRÍO TIPO MICROF 11 i/ POLVO MINERAL DE APORTACIÓN, EXCEPTO LIGANTE
Precio: 78.43
FABRICACIÓN Y EXTENSIÓN DE MICROAGLOMERADO EN FRÍO TIPO MICROF 11 i/ POLVO MINERAL DE APORTACIÓN Y PUESTA EN OBRA, EXCEPTO LIGANTE.

| Código | Ud | Descripción | Rendimiento | Precio | Importe |
|---|---|---|---|---|---|
| MO00000002 | h | Capataz | 0.0255 | 21.98 | 0.56 |
| MO00000003 | h | Oficial 1ª | 0.1020 | 21.51 | 2.19 |
| MO00000004 | h | Oficial 2ª | 0.1020 | 20.84 | 2.13 |
| Q040101C01 | h | Cargadoras sobre ruedas. De 125 kW de potencia (3 m³) | 0.0255 | 74.48 | 1.90 |
| Q060202A01 | h | Camión. Con caja basculante 4x4. De 199 kW de potencia | 0.0643 | 72.23 | 4.64 |
| Q090202A01 | h | Equipo para lechadas asfálticas sobre camión. Equipo rígido. Para 12 m³ de capacidad (maquinaria; 17/03/2014) | 0.0255 | 145.04 | 3.70 |
| Q100003A05 | h | Barredora y aspirador de polvo. Autopropulsada de 9 m³ | 0.0255 | 109.56 | 2.79 |
| Q050102A01 | h | Compactadores de ruedas múltiples, autopropulsados. De 7 ruedas, 21 t lastrado | 0.0255 | 54.88 | 1.40 |
| MT01050035 | t | Polvo mineral de aportación utilizado en la fabricación de mezclas bituminosas | 0.0665 | 56.47 | 3.76 |
| MT01030110 | t | Árido de machaqueo tamaño 0/3 para mezclas bituminosas | 0.2660 | 10.33 | 2.75 |
| MT01030111 | t | Árido de machaqueo tamaño 3/6 para mezclas bituminosas | 0.2755 | 10.33 | 2.85 |
| MT01030113 | t | Árido de machaqueo tamaño 6/12 para mezclas bituminosas | 0.3420 | 10.05 | 3.44 |
| MT01080005 | t | Aditivo de control de rotura (material) | 0.0300 | 1541.01 | 46.23 |
| MT01010001 | m³ | Agua | 0.1500 | 0.58 | 0.09 |
|  |  | Total |  |  | 78.43 |

**540.0020** t MICROAGLOMERADO EN FRÍO TIPO MICROF 8 i/ POLVO MINERAL DE APORTACIÓN, EXCEPTO LIGANTE
Precio: 79.31
FABRICACIÓN Y EXTENSIÓN DE MICROAGLOMERADO EN FRÍO TIPO MICROF 8 i/ POLVO MINERAL DE APORTACIÓN Y PUESTA EN OBRA, EXCEPTO LIGANTE.

| Código | Ud | Descripción | Rendimiento | Precio | Importe |
|---|---|---|---|---|---|
| MO00000002 | h | Capataz | 0.0255 | 21.98 | 0.56 |
| MO00000003 | h | Oficial 1ª | 0.1020 | 21.51 | 2.19 |
| MO00000004 | h | Oficial 2ª | 0.1020 | 20.84 | 2.13 |
| Q040101C01 | h | Cargadoras sobre ruedas. De 125 kW de potencia (3 m³) | 0.0255 | 74.48 | 1.90 |
| Q060202A01 | h | Camión. Con caja basculante 4x4. De 199 kW de potencia | 0.0643 | 72.23 | 4.64 |
| Q090202A01 | h | Equipo para lechadas asfálticas sobre camión. Equipo rígido. Para 12 m³ de capacidad | 0.0255 | 145.04 | 3.70 |
| Q100003A05 | h | Barredora y aspirador de polvo. Autopropulsada de 9 m³ | 0.0255 | 109.56 | 2.79 |
| Q050102A01 | h | Compactadores de ruedas múltiples, autopropulsados. De 7 ruedas, 21 t lastrado | 0.0255 | 54.88 | 1.40 |
| MT01050035 | t | Polvo mineral de aportación utilizado en la fabricación de mezclas bituminosas | 0.0855 | 56.47 | 4.83 |
| MT01030110 | t | Árido de machaqueo tamaño 0/3 para mezclas bituminosas | 0.4370 | 10.33 | 4.51 |
| MT01030111 | t | Árido de machaqueo tamaño 3/6 para mezclas bituminosas | 0.1805 | 10.33 | 1.86 |
| MT01030113 | t | Árido de machaqueo tamaño 6/12 para mezclas bituminosas | 0.2470 | 10.05 | 2.48 |
| MT01080005 | t | Aditivo de control de rotura | 0.0300 | 1541.01 | 46.23 |
| MT01010001 | m³ | Agua | 0.1500 | 0.58 | 0.09 |
|  |  | Total |  |  | 79.31 |

**540.0030** t MICROAGLOMERADO EN FRÍO TIPO MICROF 5 i/ POLVO MINERAL DE APORTACIÓN, EXCEPTO LIGANTE
Precio: 81.58
FABRICACIÓN Y EXTENSIÓN DE MICROAGLOMERADO EN FRÍO TIPO MICROF 5 i/ POLVO MINERAL DE APORTACIÓN Y PUESTA EN OBRA, EXCEPTO LIGANTE.

| Código | Ud | Descripción | Rendimiento | Precio | Importe |
|---|---|---|---|---|---|
| MO00000002 | h | Capataz | 0.0255 | 21.98 | 0.56 |
| MO00000003 | h | Oficial 1ª | 0.1020 | 21.51 | 2.19 |
| MO00000004 | h | Oficial 2ª | 0.1020 | 20.84 | 2.13 |
| Q040101C01 | h | Cargadoras sobre ruedas. De 125 kW de potencia (3 m³) | 0.0255 | 74.48 | 1.90 |
| Q060202A01 | h | Camión. Con caja basculante 4x4. De 199 kW de potencia | 0.0643 | 72.23 | 4.64 |
| Q090202A01 | h | Equipo para lechadas asfálticas sobre camión. Equipo rígido. Para 12 m³ de capacidad | 0.0255 | 145.04 | 3.70 |
| Q100003A05 | h | Barredora y aspirador de polvo. Autopropulsada de 9 m³ | 0.0255 | 109.56 | 2.79 |
| Q050102A01 | h | Compactadores de ruedas múltiples, autopropulsados. De 7 ruedas, 21 t lastrado | 0.0255 | 54.88 | 1.40 |
| MT01050035 | t | Polvo mineral de aportación utilizado en la fabricación de mezclas bituminosas | 0.1330 | 56.47 | 7.51 |
| MT01030110 | t | Árido de machaqueo tamaño 0/3 para mezclas bituminosas | 0.5320 | 10.33 | 5.50 |
| MT01030111 | t | Árido de machaqueo tamaño 3/6 para mezclas bituminosas | 0.2850 | 10.33 | 2.94 |
| MT01080005 | t | Aditivo de control de rotura | 0.0300 | 1541.01 | 46.23 |
| MT01010001 | m³ | Agua | 0.1500 | 0.58 | 0.09 |
|  |  | Total |  |  | 81.58 |

## 06 TÚNELES

### 06.01 EXCAVACIÓN EN TÚNELES

**802.0010** m³ EXCAVACIÓN DE TÚNEL EN AVANCE, TERRENO CLASE "A" Y RMR>65, MEDIANTE PERFORACIÓN Y VOLADURA
Precio: 50.56
EXCAVACIÓN DE TÚNEL EN SECCIÓN DE AVANCE, MEDIANTE PERFORACIÓN Y VOLADURA i/ SUMINISTRO DE EXPLOSIVOS, ARRANQUE DEL MATERIAL, CARGA Y TRANSPORTE A LUGAR DE EMPLEO O A VERTEDERO, Y EN SU CASO, FORMACIÓN DE VERTEDERO Y TODOS LOS MEDIOS Y LAS INSTALACIONES AUXILIARES NECESARIAS EN TERRENO CLASE "A" Y RMR>65.
(NOTA: LA CLASE DE TERRENO SE DEFINIRÁ EN PLANOS Y PLIEGO, SEGÚN CARACTERÍSTICAS LITOLÓGICAS, PARA UN RMR ORIENTATIVO MAYOR DE 65).

| Código | Ud | Descripción | Rendimiento | Precio | Importe |
|---|---|---|---|---|---|
| MO00000002 | h | Capataz | 0.0700 | 21.98 | 1.54 |
| MO00000003 | h | Oficial 1ª | 0.5000 | 21.51 | 10.76 |
| Q040201A01 | h | Retrocargadoras sobre ruedas. De 60 kW de potencia | 0.0570 | 40.8 | 2.33 |
| Q040007A01 | h | Retroexcavadora hidráulica sobre ruedas. De 7 t de masa | 0.0500 | 56.72 | 2.84 |
| Q060204A01 | h | Camión. Con caja basculante 6x6. De 258 kW de potencia | 0.1180 | 87.45 | 10.32 |
| Q120000A05 | h | Jumbos. Para 45 m² de sección (2 brazos) (maquinaria; 17/04/2012) | 0.0570 | 168.45 | 9.60 |
| Q120501A01 | h | Equipo de maquinaria auxiliar para túneles (maquinaria) | 0.0500 | 30.42 | 1.52 |
| Q010000C01 | h | Grupo electrógeno. Con motor diesel. De 500 kVA de potencia | 0.0680 | 79.5 | 5.41 |
| MT01020001 | kg | Dinamita con p.p. De mecha y detonante | 2.0000 | 3.12 | 6.24 |
|  |  | Total |  |  | 50.56 |

Claves: terreno, plano, EXCAVACIÓN, explosivo, clase

**802.0020** m³ EXCAVACIÓN DE TÚNEL EN DESTROZA, TERRENO CLASE "A" Y RMR>65, MEDIANTE PERFORACIÓN Y VOLADURA
Precio: 28.93
EXCAVACIÓN DE TÚNEL EN SECCIÓN DE DESTROZA, MEDIANTE PERFORACIÓN Y VOLADURA i/ SUMINISTRO DE EXPLOSIVOS, ARRANQUE DEL MATERIAL, CARGA Y TRANSPORTE A LUGAR DE EMPLEO O A VERTEDERO, Y EN SU CASO, FORMACIÓN DE VERTEDERO Y TODOS LOS MEDIOS Y LAS INSTALACIONES AUXILIARES NECESARIAS EN TERRENO CLASE "A" Y RMR>65.
(NOTA: LA CLASE DE TERRENO SE DEFINIRÁ EN PLANOS Y PLIEGO, SEGÚN CARACTERÍSTICAS LITOLÓGICAS, PARA UN RMR ORIENTATIVO MAYOR DE 65).

| Código | Ud | Descripción | Rendimiento | Precio | Importe |
|---|---|---|---|---|---|
| MO00000002 | h | Capataz | 0.0410 | 21.98 | 0.90 |
| MO00000003 | h | Oficial 1ª | 0.2000 | 21.51 | 4.30 |
| Q040201A01 | h | Retrocargadoras sobre ruedas. De 60 kW de potencia | 0.0260 | 40.8 | 1.06 |
| Q040007A01 | h | Retroexcavadora hidráulica sobre ruedas. De 7 t de masa | 0.0220 | 56.72 | 1.25 |
| Q060204A01 | h | Camión. Con caja basculante 6x6. De 258 kW de potencia | 0.1060 | 87.45 | 9.27 |
| Q120000A05 | h | Jumbos. Para 45 m² de sección (2 brazos) | 0.0260 | 168.45 | 4.38 |
| Q120501A01 | h | Equipo de maquinaria auxiliar para túneles | 0.0230 | 30.42 | 0.70 |
| Q010000C01 | h | Grupo electrógeno. Con motor diesel. De 500 kVA de potencia | 0.0300 | 79.5 | 2.39 |
| MT01020001 | kg | Dinamita con p.p. De mecha y detonante | 1.5000 | 3.12 | 4.68 |
|  |  | Total |  |  | 28.93 |

Claves: EXCAVACIÓN, terreno, clase, plano, explosivo

**802.0030** m³ EXCAVACIÓN DE TÚNEL EN AVANCE, TERRENO CLASE "B" Y RMR >50 Y RMR<65 MEDIANTE PERFORACIÓN Y VOLADURA
Precio: 52.82
EXCAVACIÓN DE TÚNEL EN SECCIÓN DE AVANCE, MEDIANTE PERFORACIÓN Y VOLADURA i/ SUMINISTRO DE EXPLOSIVOS, ARRANQUE DEL MATERIAL, CARGA Y TRANSPORTE A LUGAR DE EMPLEO O A VERTEDERO, Y EN SU CASO, FORMACIÓN DE VERTEDERO Y TODOS LOS MEDIOS Y LAS INSTALACIONES AUXILIARES NECESARIAS EN TERRENO CLASE "B" Y RMR >50 Y RMR<65.
(NOTA: LA CLASE DE TERRENO SE DEFINIRÁ EN PLANOS Y PLIEGO, SEGÚN CARACTERÍSTICAS LITOLÓGICAS, PARA UN RMR ORIENTATIVO ENTRE 50 Y 65).

| Código | Ud | Descripción | Rendimiento | Precio | Importe |
|---|---|---|---|---|---|
| MO00000002 | h | Capataz | 0.0740 | 21.98 | 1.63 |
| MO00000003 | h | Oficial 1ª | 0.5250 | 21.51 | 11.29 |
| Q040201A01 | h | Retrocargadoras sobre ruedas. De 60 kW de potencia | 0.0600 | 40.8 | 2.45 |
| Q040007A01 | h | Retroexcavadora hidráulica sobre ruedas. De 7 t de masa | 0.0530 | 56.72 | 3.01 |
| Q060204A01 | h | Camión. Con caja basculante 6x6. De 258 kW de potencia | 0.1240 | 87.45 | 10.84 |
| Q120000A05 | h | Jumbos. Para 45 m² de sección (2 brazos) | 0.0600 | 168.45 | 10.11 |
| Q120501A01 | h | Equipo de maquinaria auxiliar para túneles | 0.0530 | 30.42 | 1.61 |
| Q010000C01 | h | Grupo electrógeno. Con motor diesel. De 500 kVA de potencia | 0.0710 | 79.5 | 5.64 |
| MT01020001 | kg | Dinamita con p.p. De mecha y detonante | 2.0000 | 3.12 | 6.24 |
|  |  | Total |  |  | 52.82 |

Claves: terreno, explosivo, EXCAVACIÓN, clase, plano

**802.0040** m³ EXCAVACIÓN DE TÚNEL EN DESTROZA, TERRENO CLASE "B" Y RMR >50 Y RMR<65 MEDIANTE PERFORACIÓN Y VOLADURA
Precio: 30.08
EXCAVACIÓN DE TÚNEL EN SECCIÓN DE DESTROZA, MEDIANTE PERFORACIÓN Y VOLADURA i/ SUMINISTRO DE EXPLOSIVOS, ARRANQUE DEL MATERIAL, CARGA Y TRANSPORTE A LUGAR DE EMPLEO O A VERTEDERO, Y EN SU CASO, FORMACIÓN DE VERTEDERO Y TODOS LOS MEDIOS Y LAS INSTALACIONES AUXILIARES NECESARIAS EN TERRENO CLASE "B" Y RMR >50 Y RMR<65.
(NOTA: LA CLASE DE TERRENO SE DEFINIRÁ EN PLANOS Y PLIEGO, SEGÚN CARACTERÍSTICAS LITOLÓGICAS, PARA UN RMR ORIENTATIVO ENTRE 50 Y 65).

| Código | Ud | Descripción | Rendimiento | Precio | Importe |
|---|---|---|---|---|---|
| MO00000002 | h | Capataz | 0.0430 | 21.98 | 0.95 |
| MO00000003 | h | Oficial 1ª | 0.2100 | 21.51 | 4.52 |
| Q040201A01 | h | Retrocargadoras sobre ruedas. De 60 kW de potencia | 0.0270 | 40.8 | 1.10 |
| Q040007A01 | h | Retroexcavadora hidráulica sobre ruedas. De 7 t de masa | 0.0230 | 56.72 | 1.30 |
| Q060204A01 | h | Camión. Con caja basculante 6x6. De 258 kW de potencia | 0.1110 | 87.45 | 9.71 |
| Q120000A05 | h | Jumbos. Para 45 m² de sección (2 brazos) | 0.0270 | 168.45 | 4.55 |
| Q120501A01 | h | Equipo de maquinaria auxiliar para túneles | 0.0240 | 30.42 | 0.73 |
| Q010000C01 | h | Grupo electrógeno. Con motor diesel. De 500 kVA de potencia | 0.0320 | 79.5 | 2.54 |
| MT01020001 | kg | Dinamita con p.p. De mecha y detonante | 1.5000 | 3.12 | 4.68 |
|  |  | Total |  |  | 30.08 |

Claves: plano, terreno, clase, EXCAVACIÓN, explosivo

**802.0050** m³ EXCAVACIÓN DE TÚNEL EN AVANCE, TERRENO CLASE "C" Y RMR >35 Y RMR<50 MEDIANTE PERFORACIÓN Y VOLADURA
Precio: 55.08
EXCAVACIÓN DE TÚNEL EN SECCIÓN DE AVANCE, MEDIANTE PERFORACIÓN Y VOLADURA i/ SUMINISTRO DE EXPLOSIVOS, ARRANQUE DEL MATERIAL, CARGA Y TRANSPORTE A LUGAR DE EMPLEO O A VERTEDERO, Y EN SU CASO, FORMACIÓN DE VERTEDERO Y TODOS LOS MEDIOS Y LAS INSTALACIONES AUXILIARES NECESARIAS EN TERRENO CLASE "C" Y RMR >35 Y RMR<50.
(NOTA: LA CLASE DE TERRENO SE DEFINIRÁ EN PLANOS Y PLIEGO, SEGÚN CARACTERÍSTICAS LITOLÓGICAS, PARA UN RMR ORIENTATIVO ENTRE 35 Y 50).

| Código | Ud | Descripción | Rendimiento | Precio | Importe |
|---|---|---|---|---|---|
| MO00000002 | h | Capataz | 0.0770 | 21.98 | 1.69 |
| MO00000003 | h | Oficial 1ª | 0.5510 | 21.51 | 11.85 |
| Q040201A01 | h | Retrocargadoras sobre ruedas. De 60 kW de potencia | 0.0630 | 40.8 | 2.57 |
| Q040007A01 | h | Retroexcavadora hidráulica sobre ruedas. De 7 t de masa | 0.0550 | 56.72 | 3.12 |
| Q060204A01 | h | Camión. Con caja basculante 6x6. De 258 kW de potencia | 0.1300 | 87.45 | 11.37 |
| Q120000A05 | h | Jumbos. Para 45 m² de sección (2 brazos) | 0.0630 | 168.45 | 10.61 |
| Q120501A01 | h | Equipo de maquinaria auxiliar para túneles | 0.0550 | 30.42 | 1.67 |
| Q010000C01 | h | Grupo electrógeno. Con motor diesel. De 500 kVA de potencia | 0.0750 | 79.5 | 5.96 |
| MT01020001 | kg | Dinamita con p.p. De mecha y detonante | 2.0000 | 3.12 | 6.24 |
|  |  | Total |  |  | 55.08 |

Claves: EXCAVACIÓN, terreno, explosivo, plano, clase

**802.0060** m³ EXCAVACIÓN DE TÚNEL EN DESTROZA, TERRENO CLASE "C" Y RMR >35 Y RMR<50 MEDIANTE PERFORACIÓN Y VOLADURA
Precio: 31.46
EXCAVACIÓN DE TÚNEL EN SECCIÓN DE DESTROZA, MEDIANTE PERFORACIÓN Y VOLADURA i/ SUMINISTRO DE EXPLOSIVOS, ARRANQUE DEL MATERIAL, CARGA Y TRANSPORTE A LUGAR DE EMPLEO O A VERTEDERO, Y EN SU CASO, FORMACIÓN DE VERTEDERO Y TODOS LOS MEDIOS Y LAS INSTALACIONES AUXILIARES NECESARIAS EN TERRENO CLASE "C" Y RMR >35 Y RMR<50.
(NOTA: LA CLASE DE TERRENO SE DEFINIRÁ EN PLANOS Y PLIEGO, SEGÚN CARACTERÍSTICAS LITOLÓGICAS, PARA UN RMR ORIENTATIVO ENTRE 35 Y 50).

| Código | Ud | Descripción | Rendimiento | Precio | Importe |
|---|---|---|---|---|---|
| MO00000002 | h | Capataz | 0.0450 | 21.98 | 0.99 |
| MO00000003 | h | Oficial 1ª | 0.2210 | 21.51 | 4.75 |
| Q040201A01 | h | Retrocargadoras sobre ruedas. De 60 kW de potencia | 0.0290 | 40.8 | 1.18 |
| Q040007A01 | h | Retroexcavadora hidráulica sobre ruedas. De 7 t de masa | 0.0240 | 56.72 | 1.36 |
| Q060204A01 | h | Camión. Con caja basculante 6x6. De 258 kW de potencia | 0.1170 | 87.45 | 10.23 |
| Q120000A05 | h | Jumbos. Para 45 m² de sección (2 brazos) | 0.0290 | 168.45 | 4.89 |
| Q120501A01 | h | Equipo de maquinaria auxiliar para túneles | 0.0250 | 30.42 | 0.76 |
| Q010000C01 | h | Grupo electrógeno. Con motor diesel. De 500 kVA de potencia | 0.0330 | 79.5 | 2.62 |
| MT01020001 | kg | Dinamita con p.p. De mecha y detonante | 1.5000 | 3.12 | 4.68 |
|  |  | Total |  |  | 31.46 |

Claves: explosivo, clase, terreno, EXCAVACIÓN, plano

**802.0070** m³ EXCAVACIÓN DE TÚNEL EN AVANCE, TERRENO CLASE "D" Y RMR<35 MEDIANTE PERFORACIÓN Y VOLADURA
Precio: 57.59
EXCAVACIÓN DE TÚNEL EN SECCIÓN DE AVANCE, MEDIANTE PERFORACIÓN Y VOLADURA i/ SUMINISTRO DE EXPLOSIVOS, ARRANQUE DEL MATERIAL, CARGA Y TRANSPORTE A LUGAR DE EMPLEO O A VERTEDERO, Y EN SU CASO, FORMACIÓN DE VERTEDERO Y TODOS LOS MEDIOS Y LAS INSTALACIONES AUXILIARES NECESARIAS EN TERRENO CLASE "D" Y RMR<35.
(NOTA: LA CLASE DE TERRENO SE DEFINIRÁ EN PLANOS Y PLIEGO, SEGÚN CARACTERÍSTICAS LITOLÓGICAS, PARA UN RMR ORIENTATIVO MENOR DE 35).

| Código | Ud | Descripción | Rendimiento | Precio | Importe |
|---|---|---|---|---|---|
| MO00000002 | h | Capataz | 0.0810 | 21.98 | 1.78 |
| MO00000003 | h | Oficial 1ª | 0.5790 | 21.51 | 12.45 |
| Q040201A01 | h | Retrocargadoras sobre ruedas. De 60 kW de potencia | 0.0660 | 40.8 | 2.69 |
| Q040007A01 | h | Retroexcavadora hidráulica sobre ruedas. De 7 t de masa | 0.0580 | 56.72 | 3.29 |
| Q060204A01 | h | Camión. Con caja basculante 6x6. De 258 kW de potencia | 0.1370 | 87.45 | 11.98 |
| Q120000A05 | h | Jumbos. Para 45 m² de sección (2 brazos) | 0.0660 | 168.45 | 11.12 |
| Q120501A01 | h | Equipo de maquinaria auxiliar para túneles | 0.0580 | 30.42 | 1.76 |
| Q010000C01 | h | Grupo electrógeno. Con motor diesel. De 500 kVA de potencia | 0.0790 | 79.5 | 6.28 |
| MT01020001 | kg | Dinamita con p.p. De mecha y detonante | 2.0000 | 3.12 | 6.24 |
|  |  | Total |  |  | 57.59 |

Claves: terreno, clase, EXCAVACIÓN, plano, explosivo

**802.0080** m³ EXCAVACIÓN DE TÚNEL EN DESTROZA, TERRENO CLASE "D" Y RMR<35 MEDIANTE PERFORACIÓN Y VOLADURA
Precio: 32.75
EXCAVACIÓN DE TÚNEL EN SECCIÓN DE DESTROZA, MEDIANTE PERFORACIÓN Y VOLADURA i/ SUMINISTRO DE EXPLOSIVOS, ARRANQUE DEL MATERIAL, CARGA Y TRANSPORTE A LUGAR DE EMPLEO O A VERTEDERO, Y EN SU CASO, FORMACIÓN DE VERTEDERO Y TODOS LOS MEDIOS Y LAS INSTALACIONES AUXILIARES NECESARIAS EN TERRENO CLASE "D" Y RMR<35.
(NOTA: LA CLASE DE TERRENO SE DEFINIRÁ EN PLANOS Y PLIEGO, SEGÚN CARACTERÍSTICAS LITOLÓGICAS, PARA UN RMR ORIENTATIVO MENOR DE 35).

| Código | Ud | Descripción | Rendimiento | Precio | Importe |
|---|---|---|---|---|---|
| MO00000002 | h | Capataz | 0.0470 | 21.98 | 1.03 |
| MO00000003 | h | Oficial 1ª | 0.2320 | 21.51 | 4.99 |
| Q040201A01 | h | Retrocargadoras sobre ruedas. De 60 kW de potencia | 0.0300 | 40.8 | 1.22 |
| Q040007A01 | h | Retroexcavadora hidráulica sobre ruedas. De 7 t de masa | 0.0250 | 56.72 | 1.42 |
| Q060204A01 | h | Camión. Con caja basculante 6x6. De 258 kW de potencia | 0.1230 | 87.45 | 10.76 |
| Q120000A05 | h | Jumbos. Para 45 m² de sección (2 brazos) | 0.0300 | 168.45 | 5.05 |
| Q120501A01 | h | Equipo de maquinaria auxiliar para túneles | 0.0270 | 30.42 | 0.82 |
| Q010000C01 | h | Grupo electrógeno. Con motor diesel. De 500 kVA de potencia | 0.0350 | 79.5 | 2.78 |
| MT01020001 | kg | Dinamita con p.p. De mecha y detonante | 1.5000 | 3.12 | 4.68 |
|  |  | Total |  |  | 32.75 |

Claves: clase, explosivo, EXCAVACIÓN, terreno, plano

**802.0090** m³ EXCAVACIÓN POR MEDIOS MECÁNICOS EN TÚNEL AVANCE, EN SUELO DE CALIDAD BUENA, SIN EXPLOSIVOS
Precio: 51.91
EXCAVACIÓN POR MEDIOS MECÁNICOS EN TÚNEL AVANCE, EN SUELO DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.0800 | 21.98 | 1.76 |
| MO00000003 | h | Oficial 1ª | 1.0000 | 21.51 | 21.51 |
| Q040201A01 | h | Retrocargadoras sobre ruedas. De 60 kW de potencia | 0.0790 | 40.8 | 3.22 |
| Q040007A01 | h | Retroexcavadora hidráulica sobre ruedas. De 7 t de masa | 0.0690 | 56.72 | 3.91 |
| Q060204A01 | h | Camión. Con caja basculante 6x6. De 258 kW de potencia | 0.1300 | 87.45 | 11.37 |
| Q120501A01 | h | Equipo de maquinaria auxiliar para túneles | 0.0720 | 30.42 | 2.19 |
| Q010000C01 | h | Grupo electrógeno. Con motor diesel. De 500 kVA de potencia | 0.1000 | 79.5 | 7.95 |
|  |  | Total |  |  | 51.91 |

Claves: ayuda, terreno, suelo, calidad, medio, plano, explosivo, mecánico, EXCAVACIÓN, clase

**802.0100** m³ EXCAVACIÓN POR MEDIOS MECÁNICOS EN TÚNEL DESTROZA, EN SUELO DE CALIDAD BUENA
Precio: 30.15
EXCAVACIÓN POR MEDIOS MECÁNICOS EN TÚNEL DESTROZA, EN SUELO DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.0620 | 21.98 | 1.36 |
| MO00000003 | h | Oficial 1ª | 0.4000 | 21.51 | 8.60 |
| Q040201A01 | h | Retrocargadoras sobre ruedas. De 60 kW de potencia | 0.0360 | 40.8 | 1.47 |
| Q040007A01 | h | Retroexcavadora hidráulica sobre ruedas. De 7 t de masa | 0.0300 | 56.72 | 1.70 |
| Q060204A01 | h | Camión. Con caja basculante 6x6. De 258 kW de potencia | 0.1170 | 87.45 | 10.23 |
| Q120501A01 | h | Equipo de maquinaria auxiliar para túneles | 0.0400 | 30.42 | 1.22 |
| Q010000C01 | h | Grupo electrógeno. Con motor diesel. De 500 kVA de potencia | 0.0700 | 79.5 | 5.57 |
|  |  | Total |  |  | 30.15 |

Claves: terreno, plano, ayuda, explosivo, clase, mecánico, calidad, suelo, medio, EXCAVACIÓN

**802.0110** m³ EXCAVACIÓN POR MEDIOS MECÁNICOS EN TÚNEL AVANCE, EN SUELO DE CALIDAD MALA, SIN EXPLOSIVOS
Precio: 71.61
EXCAVACIÓN POR MEDIOS MECÁNICOS EN TÚNEL AVANCE, EN SUELO DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.1620 | 21.98 | 3.56 |
| MO00000003 | h | Oficial 1ª | 1.4900 | 21.51 | 32.05 |
| Q040201A01 | h | Retrocargadoras sobre ruedas. De 60 kW de potencia | 0.0830 | 40.8 | 3.39 |
| Q040007A01 | h | Retroexcavadora hidráulica sobre ruedas. De 7 t de masa | 0.0730 | 56.72 | 4.14 |
| Q060204A01 | h | Camión. Con caja basculante 6x6. De 258 kW de potencia | 0.1370 | 87.45 | 11.98 |
| Q120501A01 | h | Equipo de maquinaria auxiliar para túneles | 0.1500 | 30.42 | 4.56 |
| Q010000C01 | h | Grupo electrógeno. Con motor diesel. De 500 kVA de potencia | 0.1500 | 79.5 | 11.93 |
|  |  | Total |  |  | 71.61 |

Claves: suelo, terreno, plano, explosivo, mecánico, EXCAVACIÓN, calidad, ayuda, medio, clase

**802.0120** m³ EXCAVACIÓN POR MEDIOS MECÁNICOS EN TÚNEL DESTROZA, EN SUELO DE CALIDAD MALA, SIN EXPLOSIVOS
Precio: 39.76
EXCAVACIÓN POR MEDIOS MECÁNICOS EN TÚNEL DESTROZA, EN SUELO DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.0740 | 21.98 | 1.63 |
| MO00000003 | h | Oficial 1ª | 0.7750 | 21.51 | 16.67 |
| Q040201A01 | h | Retrocargadoras sobre ruedas. De 60 kW de potencia | 0.0380 | 40.8 | 1.55 |
| Q040007A01 | h | Retroexcavadora hidráulica sobre ruedas. De 7 t de masa | 0.0310 | 56.72 | 1.76 |
| Q060204A01 | h | Camión. Con caja basculante 6x6. De 258 kW de potencia | 0.1230 | 87.45 | 10.76 |
| Q120501A01 | h | Equipo de maquinaria auxiliar para túneles | 0.0550 | 30.42 | 1.67 |
| Q010000C01 | h | Grupo electrógeno. Con motor diesel. De 500 kVA de potencia | 0.0720 | 79.5 | 5.72 |
|  |  | Total |  |  | 39.76 |

Claves: mecánico, EXCAVACIÓN, ayuda, terreno, explosivo, suelo, clase, medio, calidad, plano

**802.0130** m³ EXCAVACIÓN POR MEDIOS MECÁNICOS EN TÚNEL AVANCE, EN ROCA DE CALIDAD BUENA, SIN EXPLOSIVOS
Precio: 86.57
EXCAVACIÓN POR MEDIOS MECÁNICOS EN TÚNEL AVANCE, EN ROCA DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.1880 | 21.98 | 4.13 |
| MO00000003 | h | Oficial 1ª | 0.2200 | 21.51 | 4.73 |
| Q040201A01 | h | Retrocargadoras sobre ruedas. De 60 kW de potencia | 0.1260 | 40.8 | 5.14 |
| Q040007A01 | h | Retroexcavadora hidráulica sobre ruedas. De 7 t de masa | 0.1100 | 56.72 | 6.24 |
| Q060204A01 | h | Camión. Con caja basculante 6x6. De 258 kW de potencia | 0.1300 | 87.45 | 11.37 |
| Q120501A01 | h | Equipo de maquinaria auxiliar para túneles | 0.5000 | 30.42 | 15.21 |
| Q010000C01 | h | Grupo electrógeno. Con motor diesel. De 500 kVA de potencia | 0.5000 | 79.5 | 39.75 |
|  |  | Total |  |  | 86.57 |

Claves: clase, ayuda, roca, EXCAVACIÓN, plano, calidad, mecánico, terreno, medio, explosivo

**802.0140** m³ EXCAVACIÓN POR MEDIOS MECÁNICOS EN TÚNEL DESTROZA, EN ROCA DE CALIDAD BUENA, SIN EXPLOSIVOS
Precio: 37.9
EXCAVACIÓN POR MEDIOS MECÁNICOS EN TÚNEL DESTROZA, EN ROCA DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.0800 | 21.98 | 1.76 |
| MO00000003 | h | Oficial 1ª | 0.1500 | 21.51 | 3.23 |
| Q040201A01 | h | Retrocargadoras sobre ruedas. De 60 kW de potencia | 0.0580 | 40.8 | 2.37 |
| Q040007A01 | h | Retroexcavadora hidráulica sobre ruedas. De 7 t de masa | 0.0480 | 56.72 | 2.72 |
| Q060204A01 | h | Camión. Con caja basculante 6x6. De 258 kW de potencia | 0.1170 | 87.45 | 10.23 |
| Q120501A01 | h | Equipo de maquinaria auxiliar para túneles | 0.1600 | 30.42 | 4.87 |
| Q010000C01 | h | Grupo electrógeno. Con motor diesel. De 500 kVA de potencia | 0.1600 | 79.5 | 12.72 |
|  |  | Total |  |  | 37.9 |

Claves: plano, ayuda, calidad, mecánico, clase, terreno, EXCAVACIÓN, explosivo, medio, roca

**802.0150** m³ EXCAVACIÓN POR MEDIOS MECÁNICOS EN TÚNEL AVANCE, EN ROCA DE CALIDAD MALA, SIN EXPLOSIVOS
Precio: 50.43
EXCAVACIÓN POR MEDIOS MECÁNICOS EN TÚNEL AVANCE, EN ROCA DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.1290 | 21.98 | 2.84 |
| MO00000003 | h | Oficial 1ª | 0.1790 | 21.51 | 3.85 |
| Q040201A01 | h | Retrocargadoras sobre ruedas. De 60 kW de potencia | 0.1320 | 40.8 | 5.39 |
| Q040007A01 | h | Retroexcavadora hidráulica sobre ruedas. De 7 t de masa | 0.1160 | 56.72 | 6.58 |
| Q060204A01 | h | Camión. Con caja basculante 6x6. De 258 kW de potencia | 0.1370 | 87.45 | 11.98 |
| Q120501A01 | h | Equipo de maquinaria auxiliar para túneles | 0.1800 | 30.42 | 5.48 |
| Q010000C01 | h | Grupo electrógeno. Con motor diesel. De 500 kVA de potencia | 0.1800 | 79.5 | 14.31 |
|  |  | Total |  |  | 50.43 |

Claves: plano, ayuda, medio, mecánico, EXCAVACIÓN, calidad, terreno, explosivo, clase, roca

**802.0160** m³ EXCAVACIÓN POR MEDIOS MECÁNICOS EN TÚNEL DESTROZA, EN ROCA DE CALIDAD MALA, SIN EXPLOSIVOS
Precio: 27.13
EXCAVACIÓN POR MEDIOS MECÁNICOS EN TÚNEL DESTROZA, EN ROCA DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.0100 | 21.98 | 0.22 |
| MO00000003 | h | Oficial 1ª | 0.0700 | 21.51 | 1.51 |
| Q040201A01 | h | Retrocargadoras sobre ruedas. De 60 kW de potencia | 0.0600 | 40.8 | 2.45 |
| Q040007A01 | h | Retroexcavadora hidráulica sobre ruedas. De 7 t de masa | 0.0500 | 56.72 | 2.84 |
| Q060204A01 | h | Camión. Con caja basculante 6x6. De 258 kW de potencia | 0.1230 | 87.45 | 10.76 |
| Q120501A01 | h | Equipo de maquinaria auxiliar para túneles | 0.0850 | 30.42 | 2.59 |
| Q010000C01 | h | Grupo electrógeno. Con motor diesel. De 500 kVA de potencia | 0.0850 | 79.5 | 6.76 |
|  |  | Total |  |  | 27.13 |

Claves: clase, plano, roca, explosivo, calidad, terreno, EXCAVACIÓN, ayuda, medio, mecánico

**802.0180** m³ EXCAVACIÓN DE TÚNEL AVANCE, EN BOQUILLAS
Precio: 80.59
EXCAVACIÓN DE TÚNEL EN AVANCE, EN BOQUILLAS i/ CARGA Y TRANSPORTE A LUGAR DE EMPLEO O A VERTEDERO, Y EN SU CASO, FORMACIÓN DE VERTEDERO Y TODOS LOS MEDIOS Y LAS INSTALACIONES AUXILIARES NECESARIAS.

| Código | Ud | Descripción | Rendimiento | Precio | Importe |
|---|---|---|---|---|---|
| MO00000002 | h | Capataz | 0.1120 | 21.98 | 2.46 |
| MO00000003 | h | Oficial 1ª | 0.9890 | 21.51 | 21.27 |
| Q040201A01 | h | Retrocargadoras sobre ruedas. De 60 kW de potencia | 0.1200 | 40.8 | 4.90 |
| Q040007A01 | h | Retroexcavadora hidráulica sobre ruedas. De 7 t de masa | 0.1000 | 56.72 | 5.67 |
| Q060204A01 | h | Camión. Con caja basculante 6x6. De 258 kW de potencia | 0.0830 | 87.45 | 7.26 |
| Q120000A05 | h | Jumbos. Para 45 m² de sección (2 brazos) | 0.1200 | 168.45 | 20.21 |
| Q120501A01 | h | Equipo de maquinaria auxiliar para túneles | 0.1000 | 30.42 | 3.04 |
| Q010000C01 | h | Grupo electrógeno. Con motor diesel. De 500 kVA de potencia | 0.1200 | 79.5 | 9.54 |
| MT01020001 | kg | Dinamita con p.p. De mecha y detonante | 2.0000 | 3.12 | 6.24 |
|  |  | Total |  |  | 80.59 |

Claves: EXCAVACIÓN, boquilla

**802.0190** m³ EXCAVACIÓN DE TÚNEL DESTROZA, EN BOQUILLAS
Precio: 43.1
EXCAVACIÓN DE TÚNEL EN DESTROZA, EN BOQUILLAS i/ CARGA Y TRANSPORTE A LUGAR DE EMPLEO O A VERTEDERO, Y EN SU CASO, FORMACIÓN DE VERTEDERO Y TODOS LOS MEDIOS Y LAS INSTALACIONES AUXILIARES NECESARIAS.

| Código | Ud | Descripción | Rendimiento | Precio | Importe |
|---|---|---|---|---|---|
| MO00000002 | h | Capataz | 0.0570 | 21.98 | 1.25 |
| MO00000003 | h | Oficial 1ª | 0.5000 | 21.51 | 10.76 |
| Q040201A01 | h | Retrocargadoras sobre ruedas. De 60 kW de potencia | 0.0500 | 40.8 | 2.04 |
| Q040007A01 | h | Retroexcavadora hidráulica sobre ruedas. De 7 t de masa | 0.0450 | 56.72 | 2.55 |
| Q060204A01 | h | Camión. Con caja basculante 6x6. De 258 kW de potencia | 0.0830 | 87.45 | 7.26 |
| Q120000A05 | h | Jumbos. Para 45 m² de sección (2 brazos) | 0.0500 | 168.45 | 8.42 |
| Q120501A01 | h | Equipo de maquinaria auxiliar para túneles | 0.0450 | 30.42 | 1.37 |
| Q010000C01 | h | Grupo electrógeno. Con motor diesel. De 500 kVA de potencia | 0.0600 | 79.5 | 4.77 |
| MT01020001 | kg | Dinamita con p.p. De mecha y detonante | 1.5000 | 3.12 | 4.68 |
|  |  | Total |  |  | 43.1 |

Claves: boquilla, EXCAVACIÓN

**802.0200** m³ EXCAVACIÓN CON EXPLOSIVOS O MEDIOS MECÁNICOS EN GALERÍAS, EN TERRENOS DE CALIDAD BUENA
Precio: 60.75
EXCAVACIÓN CON EXPLOSIVOS O MEDIOS MECÁNICOS EN GALERÍAS, A SECCIÓN COMPLETA, EN TERRENOS DE CALIDAD BUENA i/ CARGA Y TRANSPORTE A LUGAR DE EMPLEO O A VERTEDERO, Y EN SU CASO, FORMACIÓN DE VERTEDERO Y TODOS LOS MEDIOS Y LAS INSTALACIONES AUXILIARES NECESARIAS.
(NOTA: LA CLASE DE TERRENO SE DEFINIRÁ EN PLANOS Y PLIEGO, SEGÚN CARACTERÍSTICAS LITOLÓGICAS).

| Código | Ud | Descripción | Rendimiento | Precio | Importe |
|---|---|---|---|---|---|
| MO00000002 | h | Capataz | 0.0500 | 21.98 | 1.10 |
| MO00000003 | h | Oficial 1ª | 0.6500 | 21.51 | 13.98 |
| Q040201A01 | h | Retrocargadoras sobre ruedas. De 60 kW de potencia | 0.0650 | 40.8 | 2.65 |
| Q040007A01 | h | Retroexcavadora hidráulica sobre ruedas. De 7 t de masa | 0.0650 | 56.72 | 3.69 |
| Q060204A01 | h | Camión. Con caja basculante 6x6. De 258 kW de potencia | 0.1340 | 87.45 | 11.72 |
| Q120000A05 | h | Jumbos. Para 45 m² de sección (2 brazos) | 0.0750 | 168.45 | 12.63 |
| Q120501A01 | h | Equipo de maquinaria auxiliar para túneles | 0.0650 | 30.42 | 1.98 |
| Q010000C01 | h | Grupo electrógeno. Con motor diesel. De 500 kVA de potencia | 0.0850 | 79.5 | 6.76 |
| MT01020001 | kg | Dinamita con p.p. De mecha y detonante | 2.0000 | 3.12 | 6.24 |
|  |  | Total |  |  | 60.75 |

Claves: clase, medio, mecánico, EXCAVACIÓN, plano, calidad, sección, explosivo, terreno

**802.0210** m³ EXCAVACIÓN CON EXPLOSIVOS O MEDIOS MECÁNICOS EN GALERÍAS, EN TERRENOS DE CALIDAD MALA
Precio: 69.43
EXCAVACIÓN CON EXPLOSIVOS O MEDIOS MECÁNICOS EN GALERÍAS, A SECCIÓN COMPLETA, EN TERRENOS DE CALIDAD MALA i/ CARGA Y TRANSPORTE A LUGAR DE EMPLEO O A VERTEDERO, Y EN SU CASO, FORMACIÓN DE VERTEDERO Y TODOS LOS MEDIOS Y LAS INSTALACIONES AUXILIARES NECESARIAS.
(NOTA: LA CLASE DE TERRENO SE DEFINIRÁ EN PLANOS Y PLIEGO, SEGÚN CARACTERÍSTICAS LITOLÓGICAS).

| Código | Ud | Descripción | Rendimiento | Precio | Importe |
|---|---|---|---|---|---|
| MO00000002 | h | Capataz | 0.0670 | 21.98 | 1.47 |
| MO00000003 | h | Oficial 1ª | 0.9000 | 21.51 | 19.36 |
| Q040201A01 | h | Retrocargadoras sobre ruedas. De 60 kW de potencia | 0.0780 | 40.8 | 3.18 |
| Q040007A01 | h | Retroexcavadora hidráulica sobre ruedas. De 7 t de masa | 0.0780 | 56.72 | 4.42 |
| Q060204A01 | h | Camión. Con caja basculante 6x6. De 258 kW de potencia | 0.1410 | 87.45 | 12.33 |
| Q120000A05 | h | Jumbos. Para 45 m² de sección (2 brazos) | 0.0780 | 168.45 | 13.14 |
| Q120501A01 | h | Equipo de maquinaria auxiliar para túneles | 0.0700 | 30.42 | 2.13 |
| Q010000C01 | h | Grupo electrógeno. Con motor diesel. De 500 kVA de potencia | 0.0900 | 79.5 | 7.16 |
| MT01020001 | kg | Dinamita con p.p. De mecha y detonante | 2.0000 | 3.12 | 6.24 |
|  |  | Total |  |  | 69.43 |

Claves: plano, clase, medio, mecánico, explosivo, terreno, calidad, EXCAVACIÓN, sección

**802.0220** m³ EXCAVACIÓN CON EXPLOSIVOS O MEDIOS MECÁNICOS A SECCIÓN COMPLETA EN TERRENO CLASE "A" Y 65<RMR
Precio: 62.53
EXCAVACIÓN CON EXPLOSIVOS O MEDIOS MECÁNICOS A SECCIÓN COMPLETA, EN BOQUILLAS Y TERRENOS DE CALIDAD "A" Y 65<RMR, i/ CARGA Y TRANSPORTE A LUGAR DE EMPLEO O A VERTEDERO, Y EN SU CASO, FORMACIÓN DE VERTEDERO Y TODOS LOS MEDIOS Y LAS INSTALACIONES AUXILIARES NECESARIAS.
(NOTA: LA CLASE DE TERRENO SE DEFINIRÁ EN PLANOS Y PLIEGO, SEGÚN CARACTERÍSTICAS LITOLÓGICAS).

| Código | Ud | Descripción | Rendimiento | Precio | Importe |
|---|---|---|---|---|---|
| MO00000002 | h | Capataz | 0.0612 | 21.98 | 1.35 |
| MO00000003 | h | Oficial 1ª | 0.5200 | 21.51 | 11.19 |
| MO00000004 | h | Oficial 2ª | 0.3606 | 20.84 | 7.51 |
| Q120000A06 | h | Jumbos. Para 100 m² de sección (3 brazos + cesta) (maquinaria; 17/04/2012) | 0.0200 | 398.12 | 7.96 |
| Q120000A05 | h | Jumbos. Para 45 m² de sección (2 brazos) | 0.0200 | 168.45 | 3.37 |
| Q120501A01 | h | Equipo de maquinaria auxiliar para túneles | 0.0075 | 30.42 | 0.23 |
| Q040007A10 | h | Retroexcavadora hidráulica sobre ruedas. De 11 t de masa. (maquinaria; 17/04/2012) | 0.0200 | 65.92 | 1.32 |
| Q040101C01 | h | Cargadoras sobre ruedas. De 125 kW de potencia (3 m³) | 0.0225 | 74.48 | 1.68 |
| Q060203A01 | h | Camión. Con caja basculante 4x4. De 221 kW de potencia | 0.0247 | 78.93 | 1.95 |
| Q040005B15 | h | Excavadora hidráulica sobre cadenas. De 23,8 t de masa | 0.0200 | 82.6 | 1.65 |
| Q010302A10 | h | Compresor transportable con motor diésel. De pistones. Presión normal (700 kPa). De 10 m³/minuto de caudal (maquinaria; 17/03/2014) | 0.0600 | 20.98 | 1.26 |
| Q140506A05 | h | Plataformas elevadoras móviles para personal (PEMP). Elevadoras sobre remolque (telescópicas). De 15 m de altura (maquinaria; 17/03/2014) | 0.1200 | 42.52 | 5.10 |
| Q010000C01 | h | Grupo electrógeno. Con motor diesel. De 500 kVA de potencia | 0.1200 | 79.5 | 9.54 |
| MT01020001 | kg | Dinamita con p.p. De mecha y detonante | 2.7000 | 3.12 | 8.42 |
|  |  | Total |  |  | 62.53 |

Claves: explosivo, EXCAVACIÓN, clase, mecánico, calidad, sección, medio, plano, terreno

**802.0230** m³ EXCAVACIÓN CON EXPLOSIVOS O MEDIOS MECÁNICOS A SECCIÓN COMPLETA EN TERRENO CLASE "B" Y 50<RMR<65
Precio: 69.2
EXCAVACIÓN CON EXPLOSIVOS O MEDIOS MECÁNICOS A SECCIÓN COMPLETA, EN BOQUILLAS Y TERRENOS DE CALIDAD "B" Y 50<RMR<65, i/ CARGA Y TRANSPORTE A LUGAR DE EMPLEO O A VERTEDERO, Y EN SU CASO, FORMACIÓN DE VERTEDERO Y TODOS LOS MEDIOS Y LAS INSTALACIONES AUXILIARES NECESARIAS.
(NOTA: LA CLASE DE TERRENO SE DEFINIRÁ EN PLANOS Y PLIEGO, SEGÚN CARACTERÍSTICAS LITOLÓGICAS).

| Código | Ud | Descripción | Rendimiento | Precio | Importe |
|---|---|---|---|---|---|
| MO00000002 | h | Capataz | 0.0661 | 21.98 | 1.45 |
| MO00000003 | h | Oficial 1ª | 0.5690 | 21.51 | 12.24 |
| MO00000004 | h | Oficial 2ª | 0.4096 | 20.84 | 8.54 |
| Q120000A06 | h | Jumbos. Para 100 m² de sección (3 brazos + cesta) | 0.0250 | 398.12 | 9.95 |
| Q120000A05 | h | Jumbos. Para 45 m² de sección (2 brazos) | 0.0250 | 168.45 | 4.21 |
| Q040007A10 | h | Retroexcavadora hidráulica sobre ruedas. De 11 t de masa. | 0.0200 | 65.92 | 1.32 |
| Q040101C01 | h | Cargadoras sobre ruedas. De 125 kW de potencia (3 m³) | 0.0187 | 74.48 | 1.39 |
| Q060203A01 | h | Camión. Con caja basculante 4x4. De 221 kW de potencia | 0.0247 | 78.93 | 1.95 |
| Q040005B15 | h | Excavadora hidráulica sobre cadenas. De 23,8 t de masa | 0.0200 | 82.6 | 1.65 |
| Q120501A01 | h | Equipo de maquinaria auxiliar para túneles | 0.0150 | 30.42 | 0.46 |
| Q010302A10 | h | Compresor transportable con motor diésel. De pistones. Presión normal (700 kPa). De 10 m³/minuto de caudal | 0.0750 | 20.98 | 1.57 |
| Q140506A05 | h | Plataformas elevadoras móviles para personal (PEMP). Elevadoras sobre remolque (telescópicas). De 15 m de altura | 0.1500 | 42.52 | 6.38 |
| Q010000C01 | h | Grupo electrógeno. Con motor diesel. De 500 kVA de potencia | 0.1200 | 79.5 | 9.54 |
| MT01020001 | kg | Dinamita con p.p. De mecha y detonante | 2.7400 | 3.12 | 8.55 |
|  |  | Total |  |  | 69.2 |

Claves: mecánico, medio, explosivo, sección, terreno, EXCAVACIÓN, clase, calidad, plano

### 06.02 SOSTENIMIENTOS

**803.0010** m BULÓN AUTOPERFORANTE DE 10 t DE CARGA DE ROTURA
Precio: 24.75
BULÓN AUTOPERFORANTE EN TÚNELES DE 10 t DE CARGA DE ROTURA, INYECTADO CON LECHADA O MORTERO DE CEMENTO i/ P.P. DE BOCA DE PERFORACIÓN PERDIDA Y MANGUITOS DE UNIÓN ROSCADOS CON JUNTA Y TOPE CENTRAL Y PLACA DE ANCLAJE.

| Código | Ud | Descripción | Rendimiento | Precio | Importe |
|---|---|---|---|---|---|
| MO00000002 | h | Capataz | 0.0073 | 21.98 | 0.16 |
| MO00000003 | h | Oficial 1ª | 0.0726 | 21.51 | 1.56 |
| MO00000004 | h | Oficial 2ª | 0.2000 | 20.84 | 4.17 |
| Q060500A01 | h | Camión con tanque para agua. De 10 m³ de capacidad | 0.0180 | 54.84 | 0.99 |
| Q120501A01 | h | Equipo de maquinaria auxiliar para túneles | 0.0110 | 30.42 | 0.33 |
| Q120000A05 | h | Jumbos. Para 45 m² de sección (2 brazos) | 0.0110 | 168.45 | 1.85 |
| Q030600A01 | h | Equipos de mezclado y agitación para producciones mayores de 20 m³/h. De 200 litros de capacidad (maquinaria; 17/03/2014) | 0.0180 | 63.16 | 1.14 |
| MT01100220 | ud | Placa de anclaje para barras de 30/16 y 10 t (material; 14/01/2011) | 0.1100 | 4.51 | 0.50 |
| MT01100270 | ud | Tuerca semiesférica para bulones de 10 t (material; 14/01/2011) | 0.1100 | 4.19 | 0.46 |
| MT01100070 | m | Barra de bulón autoperforante 30/16 y 10 t de carga de rotura (material; 14/01/2011) | 1.0000 | 8.23 | 8.23 |
| MT01100125 | ud | Broca de cruz a rotopercusión para 30/16 de 10 t (material; 14/01/2011) | 0.1100 | 17.7 | 1.95 |
| MT01100170 | ud | Manguito de empalme para barra 30/16 de 10 t (material; 14/01/2011) | 0.1100 | 10.72 | 1.18 |
| MT01010001 | m³ | Agua | 0.0500 | 0.58 | 0.03 |
| MT01050005 | t | Cemento portland CEM II/B-S/42,5 | 0.0200 | 110 | 2.20 |
|  |  | Total |  |  | 24.75 |

Claves: lechada, perforación, central, carga, pérdida, rotura, anclaje, unión, rosca, boca, mortero, placa, inyección, manguito, junta, cemento

**803.0020** m BULÓN AUTOPERFORANTE DE 15 t DE CARGA DE ROTURA
Precio: 34.3
BULÓN AUTOPERFORANTE EN TÚNELES DE 15 t DE CARGA DE ROTURA, INYECTADO CON LECHADA O MORTERO DE CEMENTO i/ P.P. DE BOCA DE PERFORACIÓN PERDIDA Y MANGUITOS DE UNIÓN ROSCADOS CON JUNTA Y TOPE CENTRAL Y PLACA DE ANCLAJE.

| Código | Ud | Descripción | Rendimiento | Precio | Importe |
|---|---|---|---|---|---|
| MO00000002 | h | Capataz | 0.0110 | 21.98 | 0.24 |
| MO00000003 | h | Oficial 1ª | 0.1680 | 21.51 | 3.61 |
| MO00000004 | h | Oficial 2ª | 0.3360 | 20.84 | 7.00 |
| Q060500A01 | h | Camión con tanque para agua. De 10 m³ de capacidad | 0.0220 | 54.84 | 1.21 |
| Q030600A01 | h | Equipos de mezclado y agitación para producciones mayores de 20 m³/h. De 200 litros de capacidad | 0.0220 | 63.16 | 1.39 |
| Q120000A05 | h | Jumbos. Para 45 m² de sección (2 brazos) | 0.0120 | 168.45 | 2.02 |
| Q120501A01 | h | Equipo de maquinaria auxiliar para túneles | 0.0120 | 30.42 | 0.37 |
| MT01100215 | ud | Placa de anclaje para barras de 30/11 y 15 t (material; 14/01/2011) | 0.1100 | 6.48 | 0.71 |
| MT01100275 | ud | Tuerca semiesférica para bulones de 15 t (material; 14/01/2011) | 0.1100 | 4.32 | 0.48 |
| MT01100080 | m | Barra de bulón autoperforante 30/11 y 15 t de carga de rotura (material; 14/01/2011) | 1.0000 | 11.32 | 11.32 |
| MT01100130 | ud | Broca de cruz a rotopercusión para 30/11 de 15 t (material; 14/01/2011) | 0.1100 | 19.39 | 2.13 |
| MT01100160 | ud | Manguito de empalme para barra 30/11 de 15 t (material; 14/01/2011) | 0.1100 | 12.45 | 1.37 |
| MT01010001 | m³ | Agua | 0.0500 | 0.58 | 0.03 |
| MT01050005 | t | Cemento portland CEM II/B-S/42,5 | 0.0220 | 110 | 2.42 |
|  |  | Total |  |  | 34.3 |

Claves: junta, inyección, rosca, placa, anclaje, mortero, carga, central, pérdida, lechada, manguito, rotura, cemento, boca, perforación, unión

**803.0030** m BULÓN AUTOPERFORANTE DE 24 t DE CARGA DE ROTURA
Precio: 59.51
BULÓN AUTOPERFORANTE EN TÚNELES DE 24 t DE CARGA DE ROTURA, INYECTADO CON LECHADA O MORTERO DE CEMENTO i/ P.P. DE BOCA DE PERFORACIÓN PERDIDA Y MANGUITOS DE UNIÓN ROSCADOS CON JUNTA Y TOPE CENTRAL Y PLACA DE ANCLAJE.

| Código | Ud | Descripción | Rendimiento | Precio | Importe |
|---|---|---|---|---|---|
| MO00000002 | h | Capataz | 0.0210 | 21.98 | 0.46 |
| MO00000003 | h | Oficial 1ª | 0.2950 | 21.51 | 6.35 |
| MO00000004 | h | Oficial 2ª | 0.5900 | 20.84 | 12.30 |
| Q030600A01 | h | Equipos de mezclado y agitación para producciones mayores de 20 m³/h. De 200 litros de capacidad | 0.0450 | 63.16 | 2.84 |
| Q120000A05 | h | Jumbos. Para 45 m² de sección (2 brazos) | 0.0220 | 168.45 | 3.71 |
| Q120501A01 | h | Equipo de maquinaria auxiliar para túneles | 0.0220 | 30.42 | 0.67 |
| Q060500A01 | h | Camión con tanque para agua. De 10 m³ de capacidad | 0.0450 | 54.84 | 2.47 |
| MT01100235 | ud | Placa de anclaje para barras de 40/20 y 24 t (material; 14/01/2011) | 0.1100 | 10.07 | 1.11 |
| MT01100290 | ud | Tuerca semiesférica para bulones de 24 t (material; 14/01/2011) | 0.1100 | 5.53 | 0.61 |
| MT01100060 | m | Barra de bulón autoperforante 40/20 y 24 t de carga de rotura (material; 14/01/2011) | 1.0000 | 21.76 | 21.76 |
| MT01100115 | ud | Broca de cruz a rotopercusión para 40/20 de 24 t (material; 14/01/2011) | 0.1100 | 28.11 | 3.09 |
| MT01100185 | ud | Manguito de empalme para barra 40/20 de 24 t (material; 14/01/2011) | 0.1100 | 15.35 | 1.69 |
| MT01010001 | m³ | Agua | 0.0500 | 0.58 | 0.03 |
| MT01050005 | t | Cemento portland CEM II/B-S/42,5 | 0.0220 | 110 | 2.42 |
|  |  | Total |  |  | 59.51 |

Claves: cemento, mortero, lechada, perforación, unión, pérdida, junta, inyección, carga, boca, rosca, rotura, manguito, placa, anclaje, central

**803.0040** m BULÓN AUTOPERFORANTE DE 30 t DE CARGA DE ROTURA
Precio: 61.65
BULÓN AUTOPERFORANTE EN TÚNELES DE 30 t DE CARGA DE ROTURA, INYECTADO CON LECHADA O MORTERO DE CEMENTO i/ P.P. DE BOCA DE PERFORACIÓN PERDIDA Y MANGUITOS DE UNIÓN ROSCADOS CON JUNTA Y TOPE CENTRAL Y PLACA DE ANCLAJE.

| Código | Ud | Descripción | Rendimiento | Precio | Importe |
|---|---|---|---|---|---|
| MO00000002 | h | Capataz | 0.0420 | 21.98 | 0.92 |
| MO00000003 | h | Oficial 1ª | 0.3000 | 21.51 | 6.45 |
| MO00000004 | h | Oficial 2ª | 0.6000 | 20.84 | 12.50 |
| Q060500A01 | h | Camión con tanque para agua. De 10 m³ de capacidad | 0.0500 | 54.84 | 2.74 |
| Q030600A01 | h | Equipos de mezclado y agitación para producciones mayores de 20 m³/h. De 200 litros de capacidad | 0.0500 | 63.16 | 3.16 |
| Q120000A05 | h | Jumbos. Para 45 m² de sección (2 brazos) | 0.0275 | 168.45 | 4.63 |
| Q120501A01 | h | Equipo de maquinaria auxiliar para túneles | 0.0275 | 30.42 | 0.84 |
| MT01100230 | ud | Placa de anclaje para barras de 40/16 y 30 t (material; 14/01/2011) | 0.1100 | 10.75 | 1.18 |
| MT01100295 | ud | Tuerca semiesférica para bulones de 30 t (material; 14/01/2011) | 0.1100 | 6.65 | 0.73 |
| MT01100065 | m | Barra de bulón autoperforante 40/16 y 30 t de carga de rotura (material; 14/01/2011) | 1.0000 | 20.12 | 20.12 |
| MT01100120 | ud | Broca de cruz a rotopercusión para 40/16 de 30 t (material; 14/01/2011) | 0.1100 | 36.6 | 4.03 |
| MT01100180 | ud | Manguito de empalme para barra 40/16 de 30 t (material; 14/01/2011) | 0.1100 | 17.29 | 1.90 |
| MT01010001 | m³ | Agua | 0.0500 | 0.58 | 0.03 |
| MT01050005 | t | Cemento portland CEM II/B-S/42,5 | 0.0220 | 110 | 2.42 |
|  |  | Total |  |  | 61.65 |

Claves: perforación, placa, unión, junta, inyección, pérdida, anclaje, rotura, central, lechada, boca, cemento, mortero, carga, rosca, manguito

**803.0050** m BULÓN AUTOPERFORANTE DE 40 t DE CARGA DE ROTURA
Precio: 104.34
BULÓN AUTOPERFORANTE EN TÚNELES DE 40 t DE CARGA DE ROTURA, INYECTADO CON LECHADA O MORTERO DE CEMENTO i/ P.P. DE BOCA DE PERFORACIÓN PERDIDA Y MANGUITOS DE UNIÓN ROSCADOS CON JUNTA Y TOPE CENTRAL Y PLACA DE ANCLAJE.

| Código | Ud | Descripción | Rendimiento | Precio | Importe |
|---|---|---|---|---|---|
| MO00000002 | h | Capataz | 0.0840 | 21.98 | 1.85 |
| MO00000003 | h | Oficial 1ª | 0.6000 | 21.51 | 12.91 |
| MO00000004 | h | Oficial 2ª | 1.2000 | 20.84 | 25.01 |
| Q030600A01 | h | Equipos de mezclado y agitación para producciones mayores de 20 m³/h. De 200 litros de capacidad | 0.0680 | 63.16 | 4.29 |
| Q120000A05 | h | Jumbos. Para 45 m² de sección (2 brazos) | 0.0550 | 168.45 | 9.26 |
| Q120501A01 | h | Equipo de maquinaria auxiliar para túneles | 0.0550 | 30.42 | 1.67 |
| Q060500A01 | h | Camión con tanque para agua. De 10 m³ de capacidad | 0.0680 | 54.84 | 3.73 |
| MT01100240 | ud | Placa de anclaje para barras de 52/26 y 40 t (material; 14/01/2011) | 0.1100 | 16.91 | 1.86 |
| MT01100305 | ud | Tuerca semiesférica para bulones de 40 t (material; 14/01/2011) | 0.1100 | 13.39 | 1.47 |
| MT01100055 | m | Barra de bulón autoperforante 52/26 y 40 t de carga de rotura (material; 14/01/2011) | 1.0000 | 31.35 | 31.35 |
| MT01100110 | ud | Broca de cruz a rotopercusión para 52/26 de 40 t (material; 14/01/2011) | 0.1100 | 40.23 | 4.43 |
| MT01100190 | ud | Manguito de empalme para barra 52/26 de 40 t (material; 14/01/2011) | 0.1100 | 33.81 | 3.72 |
| MT01010001 | m³ | Agua | 0.0700 | 0.58 | 0.04 |
| MT01050005 | t | Cemento portland CEM II/B-S/42,5 | 0.0250 | 110 | 2.75 |
|  |  | Total |  |  | 104.34 |

Claves: lechada, mortero, carga, manguito, inyección, perforación, rotura, cemento, boca, junta, unión, rosca, pérdida, central, placa, anclaje

**803.0060** m BULÓN AUTOPERFORANTE DE 55 t DE CARGA DE ROTURA
Precio: 134.92
BULÓN AUTOPERFORANTE EN TÚNELES DE 55 t DE CARGA DE ROTURA, INYECTADO CON LECHADA O MORTERO DE CEMENTO i/ P.P. DE BOCA DE PERFORACIÓN PERDIDA Y MANGUITOS DE UNIÓN ROSCADOS CON JUNTA Y TOPE CENTRAL Y PLACA DE ANCLAJE.

| Código | Ud | Descripción | Rendimiento | Precio | Importe |
|---|---|---|---|---|---|
| MO00000002 | h | Capataz | 0.1680 | 21.98 | 3.69 |
| MO00000003 | h | Oficial 1ª | 0.8500 | 21.51 | 18.28 |
| MO00000004 | h | Oficial 2ª | 1.7000 | 20.84 | 35.43 |
| Q060500A01 | h | Camión con tanque para agua. De 10 m³ de capacidad | 0.0750 | 54.84 | 4.11 |
| Q030600A01 | h | Equipos de mezclado y agitación para producciones mayores de 20 m³/h. De 200 litros de capacidad | 0.0750 | 63.16 | 4.74 |
| Q120000A05 | h | Jumbos. Para 45 m² de sección (2 brazos) | 0.0600 | 168.45 | 10.11 |
| Q120501A01 | h | Equipo de maquinaria auxiliar para túneles | 0.0600 | 30.42 | 1.83 |
| MT01100245 | ud | Placa de anclaje para barras de 73/53 y 55 t (material; 14/01/2011) | 0.1100 | 18.14 | 2.00 |
| MT01100310 | ud | Tuerca semiesférica para bulones de 55 t (material; 14/01/2011) | 0.1100 | 25.85 | 2.84 |
| MT01100050 | m | Barra de bulón autoperforante 73/53 y 55 t de carga de rotura (material; 14/01/2011) | 1.0000 | 38.96 | 38.96 |
| MT01100105 | ud | Broca de cruz a rotopercusión para 73/53 de 55 t (material; 14/01/2011) | 0.1100 | 45.96 | 5.06 |
| MT01100195 | ud | Manguito de empalme para barra 73/53 de 55 t (material; 14/01/2011) | 0.1100 | 46.21 | 5.08 |
| MT01010001 | m³ | Agua | 0.0700 | 0.58 | 0.04 |
| MT01050005 | t | Cemento portland CEM II/B-S/42,5 | 0.0250 | 110 | 2.75 |
|  |  | Total |  |  | 134.92 |

Claves: central, placa, unión, pérdida, lechada, rosca, perforación, boca, manguito, inyección, cemento, junta, carga, anclaje, mortero, rotura

**803.0070** m BULÓN AUTOPERFORANTE DE 90 t DE CARGA DE ROTURA
Precio: 244.72
BULÓN AUTOPERFORANTE EN TÚNELES DE 90 t DE CARGA DE ROTURA, INYECTADO CON LECHADA O MORTERO DE CEMENTO i/ P.P. DE BOCA DE PERFORACIÓN PERDIDA Y MANGUITOS DE UNIÓN ROSCADOS CON JUNTA Y TOPE CENTRAL Y PLACA DE ANCLAJE.

| Código | Ud | Descripción | Rendimiento | Precio | Importe |
|---|---|---|---|---|---|
| MO00000002 | h | Capataz | 0.5690 | 21.98 | 12.51 |
| MO00000003 | h | Oficial 1ª | 1.5000 | 21.51 | 32.27 |
| MO00000004 | h | Oficial 2ª | 3.0000 | 20.84 | 62.52 |
| Q060500A01 | h | Camión con tanque para agua. De 10 m³ de capacidad | 0.1200 | 54.84 | 6.58 |
| Q030600A01 | h | Equipos de mezclado y agitación para producciones mayores de 20 m³/h. De 200 litros de capacidad | 0.1200 | 63.16 | 7.58 |
| Q120000A05 | h | Jumbos. Para 45 m² de sección (2 brazos) | 0.1200 | 168.45 | 20.21 |
| Q120501A01 | h | Equipo de maquinaria auxiliar para túneles | 0.1200 | 30.42 | 3.65 |
| MT01100200 | ud | Placa de anclaje para barras de 103/78 y 90 t (material; 14/01/2011) | 0.1100 | 38.15 | 4.20 |
| MT01100315 | ud | Tuerca semiesférica para bulones de 90 t (material; 14/01/2011) | 0.1100 | 42.44 | 4.67 |
| MT01100095 | m | Barra de bulón autoperforante 103/78 y 90 t de carga de rotura (material; 14/01/2011) | 1.0000 | 72.18 | 72.18 |
| MT01100140 | ud | Broca de cruz a rotopercusión para 103/78 de 90 t (material; 14/01/2011) | 0.1100 | 62.19 | 6.84 |
| MT01100150 | ud | Manguito de empalme para barra 103/78 de 90 t (material; 14/01/2011) | 0.1100 | 64.08 | 7.05 |
| MT01010001 | m³ | Agua | 0.1000 | 0.58 | 0.06 |
| MT01050005 | t | Cemento portland CEM II/B-S/42,5 | 0.0400 | 110 | 4.40 |
|  |  | Total |  |  | 244.72 |

Claves: anclaje, inyección, carga, mortero, cemento, perforación, rosca, rotura, manguito, pérdida, boca, junta, placa, lechada, unión, central

**803.0080** m BULÓN AUTOPERFORANTE DE 150 t DE CARGA DE ROTURA
Precio: 289.06
BULÓN AUTOPERFORANTE EN TÚNELES DE 150 t DE CARGA DE ROTURA, INYECTADO CON LECHADA O MORTERO DE CEMENTO i/ P.P. DE BOCA DE PERFORACIÓN PERDIDA Y MANGUITOS DE UNIÓN ROSCADOS CON JUNTA Y TOPE CENTRAL Y PLACA DE ANCLAJE.

| Código | Ud | Descripción | Rendimiento | Precio | Importe |
|---|---|---|---|---|---|
| MO00000002 | h | Capataz | 0.6610 | 21.98 | 14.53 |
| MO00000003 | h | Oficial 1ª | 1.6000 | 21.51 | 34.42 |
| MO00000004 | h | Oficial 2ª | 3.2000 | 20.84 | 66.69 |
| Q060500A01 | h | Camión con tanque para agua. De 10 m³ de capacidad | 0.1660 | 54.84 | 9.10 |
| Q030600A01 | h | Equipos de mezclado y agitación para producciones mayores de 20 m³/h. De 200 litros de capacidad | 0.1660 | 63.16 | 10.48 |
| Q120000A05 | h | Jumbos. Para 45 m² de sección (2 brazos) | 0.1660 | 168.45 | 27.96 |
| Q120501A01 | h | Equipo de maquinaria auxiliar para túneles | 0.1660 | 30.42 | 5.05 |
| MT01100205 | ud | Placa de anclaje para barras de 105/53 y 150 t (material; 14/01/2011) | 0.1100 | 50.74 | 5.58 |
| MT01100280 | ud | Tuerca semiesférica para bulones de 150 t (material; 14/01/2011) | 0.1100 | 61.21 | 6.73 |
| MT01100090 | m | Barra de bulón autoperforante 105/53 y 150 t de carga de rotura (material; 14/01/2011) | 1.0000 | 85.21 | 85.21 |
| MT01100135 | ud | Broca de cruz a rotopercusión para 105/53 de 150 t (material; 14/01/2011) | 0.1100 | 79.21 | 8.71 |
| MT01100155 | ud | Manguito de empalme para barra 105/53 de 150 t (material; 14/01/2011) | 0.1100 | 82.12 | 9.03 |
| MT01010001 | m³ | Agua | 0.1200 | 0.58 | 0.07 |
| MT01050005 | t | Cemento portland CEM II/B-S/42,5 | 0.0500 | 110 | 5.50 |
|  |  | Total |  |  | 289.06 |

Claves: rosca, unión, central, carga, inyección, placa, cemento, boca, lechada, perforación, mortero, rotura, manguito, junta, anclaje, pérdida

**803.0090** m BULÓN PASIVO EN TÚNEL Y GALERÍAS CON BARRA DE ACERO CORRUGADO DE DIÁMETRO 25 mm
Precio: 22.18
BULÓN DE ANCLAJE PASIVO, EN TÚNEL Y GALERÍAS, CON BARRA DE ACERO CORRUGADO DE 25 mm DE DIÁMETRO, CON ANCLAJE CONTINUO MEDIANTE RESINA O MORTERO i/ PERFORACIÓN, SUMINISTRO DE MATERIALES, PLACA, TUERCA, COLOCACIÓN Y DEMÁS OPERACIONES NECESARIAS.

| Código | Ud | Descripción | Rendimiento | Precio | Importe |
|---|---|---|---|---|---|
| MO00000002 | h | Capataz | 0.0100 | 21.98 | 0.22 |
| MO00000003 | h | Oficial 1ª | 0.2000 | 21.51 | 4.30 |
| MO00000004 | h | Oficial 2ª | 0.2000 | 20.84 | 4.17 |
| Q010302A10 | h | Compresor transportable con motor diésel. De pistones. Presión normal (700 kPa). De 10 m³/minuto de caudal | 0.1700 | 20.98 | 3.57 |
| Q120000A05 | h | Jumbos. Para 45 m² de sección (2 brazos) | 0.0120 | 168.45 | 2.02 |
| Q120501A01 | h | Equipo de maquinaria auxiliar para túneles | 0.0120 | 30.42 | 0.37 |
| Q010000C01 | h | Grupo electrógeno. Con motor diesel. De 500 kVA de potencia | 0.0120 | 79.5 | 0.95 |
| MT01100025 | m | Perno metálico Ø 25 mm | 1.0000 | 3.7 | 3.70 |
| MT01100330 | ud | Arandela cuadrada de 200 x 200 mm, para perno con tuerca | 0.2500 | 1.53 | 0.38 |
| MT13020010 | ud | Cartucho de resina para empernajes | 2.5000 | 1 | 2.50 |
|  |  | Total |  |  | 22.18 |

Claves: acero, resina, corrugado, anclaje, diámetro, mortero

**803.0100** m BULÓN PASIVO EN TÚNEL Y GALERÍAS CON BARRA DE ACERO CORRUGADO DE DIÁMETRO 32 mm
Precio: 24.57
BULÓN DE ANCLAJE PASIVO, EN TÚNEL Y GALERÍAS, CON BARRA DE ACERO CORRUGADO DE 32 mm DE DIÁMETRO, CON ANCLAJE CONTINUO MEDIANTE RESINA O MORTERO i/ PERFORACIÓN, SUMINISTRO DE MATERIALES, PLACA, TUERCA, COLOCACIÓN Y DEMÁS OPERACIONES NECESARIAS.

| Código | Ud | Descripción | Rendimiento | Precio | Importe |
|---|---|---|---|---|---|
| MO00000002 | h | Capataz | 0.0100 | 21.98 | 0.22 |
| MO00000003 | h | Oficial 1ª | 0.2000 | 21.51 | 4.30 |
| MO00000004 | h | Oficial 2ª | 0.2000 | 20.84 | 4.17 |
| Q010302A10 | h | Compresor transportable con motor diésel. De pistones. Presión normal (700 kPa). De 10 m³/minuto de caudal | 0.1700 | 20.98 | 3.57 |
| Q120000A05 | h | Jumbos. Para 45 m² de sección (2 brazos) | 0.0120 | 168.45 | 2.02 |
| Q120501A01 | h | Equipo de maquinaria auxiliar para túneles | 0.0120 | 30.42 | 0.37 |
| Q010000C01 | h | Grupo electrógeno. Con motor diesel. De 500 kVA de potencia | 0.0120 | 79.5 | 0.95 |
| MT01100030 | m | Perno metálico Ø 32 mm | 1.0000 | 6.06 | 6.06 |
| MT01100330 | ud | Arandela cuadrada de 200 x 200 mm, para perno con tuerca | 0.2700 | 1.53 | 0.41 |
| MT13020010 | ud | Cartucho de resina para empernajes | 2.5000 | 1 | 2.50 |
|  |  | Total |  |  | 24.57 |

Claves: corrugado, resina, acero, anclaje, mortero, diámetro

**803.0110** m BULÓN DE EXPANSIÓN CON CARGA DE ROTURA DE 100 kN
Precio: 22.1
BULÓN DE EXPANSIÓN CON CARGA DE ROTURA DE 100 kN EN TÚNELES i/ SUMINISTRO, COLOCACIÓN Y DEMÁS OPERACIONES NECESARIAS.

| Código | Ud | Descripción | Rendimiento | Precio | Importe |
|---|---|---|---|---|---|
| MO00000002 | h | Capataz | 0.0120 | 21.98 | 0.26 |
| MO00000003 | h | Oficial 1ª | 0.1300 | 21.51 | 2.80 |
| MO00000004 | h | Oficial 2ª | 0.2000 | 20.84 | 4.17 |
| Q120000A05 | h | Jumbos. Para 45 m² de sección (2 brazos) | 0.0400 | 168.45 | 6.74 |
| Q120501A01 | h | Equipo de maquinaria auxiliar para túneles | 0.0200 | 30.42 | 0.61 |
| Q010000C01 | h | Grupo electrógeno. Con motor diesel. De 500 kVA de potencia | 0.0250 | 79.5 | 1.99 |
| Q020200A01 | h | Grupos de presión, motor eléctrico. Potencia de 1 a 22 kW. Caudal de 1,7 a 17 l/s. Presión de 350 a 900 kPa. De 1,1 kW de potenc (maquinaria; 17/04/2012) | 0.0100 | 1.45 | 0.01 |
| MT01100046 | m | Bulón de expansión de carga de rotura de 100 kN (material; 22/04/2014) | 1.0000 | 4.85 | 4.85 |
| MT01100255 | ud | Placa de reparto 150 x 150 mm (material; 29/06/2021) | 0.3300 | 2.03 | 0.67 |
|  |  | Total |  |  | 22.1 |

Claves: carga, rotura, expansión

**803.0120** m BULÓN DE EXPANSIÓN CON CARGA DE ROTURA DE 120 kN
Precio: 24.49
BULÓN DE EXPANSIÓN CON CARGA DE ROTURA DE 120 kN EN TÚNELES i/ SUMINISTRO, COLOCACIÓN Y DEMÁS OPERACIONES NECESARIAS.

| Código | Ud | Descripción | Rendimiento | Precio | Importe |
|---|---|---|---|---|---|
| MO00000002 | h | Capataz | 0.0120 | 21.98 | 0.26 |
| MO00000003 | h | Oficial 1ª | 0.1300 | 21.51 | 2.80 |
| MO00000004 | h | Oficial 2ª | 0.2000 | 20.84 | 4.17 |
| Q120000A05 | h | Jumbos. Para 45 m² de sección (2 brazos) | 0.0400 | 168.45 | 6.74 |
| Q120501A01 | h | Equipo de maquinaria auxiliar para túneles | 0.0200 | 30.42 | 0.61 |
| Q010000C01 | h | Grupo electrógeno. Con motor diesel. De 500 kVA de potencia | 0.0250 | 79.5 | 1.99 |
| Q020200A01 | h | Grupos de presión, motor eléctrico. Potencia de 1 a 22 kW. Caudal de 1,7 a 17 l/s. Presión de 350 a 900 kPa. De 1,1 kW de potenc | 0.0100 | 1.45 | 0.01 |
| MT01100047 | m | Bulón de expansión de carga de rotura de 120 kN (material; 22/04/2014) | 1.0000 | 7.24 | 7.24 |
| MT01100255 | ud | Placa de reparto 150 x 150 mm | 0.3300 | 2.03 | 0.67 |
|  |  | Total |  |  | 24.49 |

Claves: expansión, carga, rotura

**803.0130** m BULÓN DE EXPANSIÓN CON CARGA DE ROTURA DE 160 kN
Precio: 29.99
BULÓN DE EXPANSIÓN CON CARGA DE ROTURA DE 160 kN EN TÚNELES i/ SUMINISTRO, COLOCACIÓN Y DEMÁS OPERACIONES NECESARIAS.

| Código | Ud | Descripción | Rendimiento | Precio | Importe |
|---|---|---|---|---|---|
| MO00000002 | h | Capataz | 0.0120 | 21.98 | 0.26 |
| MO00000003 | h | Oficial 1ª | 0.1300 | 21.51 | 2.80 |
| MO00000004 | h | Oficial 2ª | 0.2000 | 20.84 | 4.17 |
| Q120000A05 | h | Jumbos. Para 45 m² de sección (2 brazos) | 0.0400 | 168.45 | 6.74 |
| Q120501A01 | h | Equipo de maquinaria auxiliar para túneles | 0.0200 | 30.42 | 0.61 |
| Q010000C01 | h | Grupo electrógeno. Con motor diesel. De 500 kVA de potencia | 0.0250 | 79.5 | 1.99 |
| Q020200A01 | h | Grupos de presión, motor eléctrico. Potencia de 1 a 22 kW. Caudal de 1,7 a 17 l/s. Presión de 350 a 900 kPa. De 1,1 kW de potenc | 0.0100 | 1.45 | 0.01 |
| MT01100048 | m | Bulón de expansión de carga de rotura de 160 kN (material; 22/04/2014) | 1.0000 | 12.74 | 12.74 |
| MT01100255 | ud | Placa de reparto 150 x 150 mm | 0.3300 | 2.03 | 0.67 |
|  |  | Total |  |  | 29.99 |

Claves: rotura, expansión, carga

**803.0140** m BULÓN DE EXPANSIÓN CON CARGA DE ROTURA DE 240 kN
Precio: 36.93
BULÓN DE EXPANSIÓN CON CARGA DE ROTURA DE 240 kN EN TÚNELES i/ SUMINISTRO, COLOCACIÓN Y DEMÁS OPERACIONES NECESARIAS.

| Código | Ud | Descripción | Rendimiento | Precio | Importe |
|---|---|---|---|---|---|
| MO00000002 | h | Capataz | 0.0120 | 21.98 | 0.26 |
| MO00000003 | h | Oficial 1ª | 0.1300 | 21.51 | 2.80 |
| MO00000004 | h | Oficial 2ª | 0.2000 | 20.84 | 4.17 |
| Q120000A05 | h | Jumbos. Para 45 m² de sección (2 brazos) | 0.0400 | 168.45 | 6.74 |
| Q120501A01 | h | Equipo de maquinaria auxiliar para túneles | 0.0200 | 30.42 | 0.61 |
| Q010000C01 | h | Grupo electrógeno. Con motor diesel. De 500 kVA de potencia | 0.0250 | 79.5 | 1.99 |
| Q020200A01 | h | Grupos de presión, motor eléctrico. Potencia de 1 a 22 kW. Caudal de 1,7 a 17 l/s. Presión de 350 a 900 kPa. De 1,1 kW de potenc | 0.0100 | 1.45 | 0.01 |
| MT01100049 | m | Bulón de expansión de carga de rotura de 240 kN (material; 22/04/2014) | 1.0000 | 19.28 | 19.28 |
| MT01100250 | ud | Placa de reparto 200 x 200 mm (material; 06/10/2009) | 0.2500 | 4.29 | 1.07 |
|  |  | Total |  |  | 36.93 |

Claves: carga, rotura, expansión

**803.0150** m BULÓN DE FIBRA DE VIDRIO EN BARRA MACIZA DE 25 mm DE DIÁMETRO
Precio: 22.94
BULÓN DE FIBRA DE VIDRIO EN BARRA MACIZA DE 25 mm DE DIÁMETRO EN SOSTENIMIENTO O TRATAMIENTO DEL FRENTE DE EXCAVACIÓN DE TÚNELES Y OBRAS SUBTERRÁNEAS i/ SUMINISTRO, COLOCACIÓN Y DEMÁS OPERACIONES NECESARIAS.

| Código | Ud | Descripción | Rendimiento | Precio | Importe |
|---|---|---|---|---|---|
| MO00000002 | h | Capataz | 0.0480 | 21.98 | 1.06 |
| MO00000003 | h | Oficial 1ª | 0.4000 | 21.51 | 8.60 |
| Q010302A10 | h | Compresor transportable con motor diésel. De pistones. Presión normal (700 kPa). De 10 m³/minuto de caudal | 0.0300 | 20.98 | 0.63 |
| Q120000A05 | h | Jumbos. Para 45 m² de sección (2 brazos) | 0.0300 | 168.45 | 5.05 |
| Q120501A01 | h | Equipo de maquinaria auxiliar para túneles | 0.0300 | 30.42 | 0.91 |
| Q010000C01 | h | Grupo electrógeno. Con motor diesel. De 500 kVA de potencia | 0.0400 | 79.5 | 3.18 |
| MT01100330 | ud | Arandela cuadrada de 200 x 200 mm, para perno con tuerca | 0.2500 | 1.53 | 0.38 |
| MT01090005 | ud | Cartucho de resina epoxi para anclajes | 1.0000 | 1.8 | 1.80 |
| MT01100040 | m | Bulón fibra de vidrio Ø 25 mm (material; 29/06/2021) | 1.0000 | 1.33 | 1.33 |
|  |  | Total |  |  | 22.94 |

Claves: diámetro, vidrio, fibra, EXCAVACIÓN, barra, macizo, frente

**803.0160** m BULÓN DE FIBRA DE VIDRIO EN BARRA MACIZA DE 32 mm DE DIÁMETRO
Precio: 26.89
BULÓN DE FIBRA DE VIDRIO EN BARRA MACIZA DE 32 mm DE DIÁMETRO EN SOSTENIMIENTO O TRATAMIENTO DEL FRENTE DE EXCAVACIÓN DE TÚNELES Y OBRAS SUBTERRÁNEAS.

| Código | Ud | Descripción | Rendimiento | Precio | Importe |
|---|---|---|---|---|---|
| MO00000002 | h | Capataz | 0.0760 | 21.98 | 1.67 |
| MO00000003 | h | Oficial 1ª | 0.4500 | 21.51 | 9.68 |
| Q010302A10 | h | Compresor transportable con motor diésel. De pistones. Presión normal (700 kPa). De 10 m³/minuto de caudal | 0.0360 | 20.98 | 0.76 |
| Q120000A05 | h | Jumbos. Para 45 m² de sección (2 brazos) | 0.0360 | 168.45 | 6.06 |
| Q120501A01 | h | Equipo de maquinaria auxiliar para túneles | 0.0360 | 30.42 | 1.10 |
| Q010000C01 | h | Grupo electrógeno. Con motor diesel. De 500 kVA de potencia | 0.0500 | 79.5 | 3.98 |
| MT01100330 | ud | Arandela cuadrada de 200 x 200 mm, para perno con tuerca | 0.2500 | 1.53 | 0.38 |
| MT01090005 | ud | Cartucho de resina epoxi para anclajes | 1.0000 | 1.8 | 1.80 |
| MT01100045 | m | Bulón fibra de vidrio Ø 32 mm (material) | 1.0000 | 1.46 | 1.46 |
|  |  | Total |  |  | 26.89 |

Claves: EXCAVACIÓN, macizo, frente, diámetro, fibra, barra, vidrio

**803.0170** m² MALLA ELECTROSOLDADA SOSTENIMIENTO TÚNELES ACERO CORRUGADO B 500 T DE DIÁMETRO 4 mm CUADRÍCULA 10 X 10
Precio: 22.82
MALLA ELECTROSOLDADA EN SOSTENIMIENTO DE TÚNELES CON ACERO CORRUGADO B 500 T DE Ø 4 mm EN CUADRÍCULA 10 X 10, COLOCADO EN OBRA i/ P.P. DE ALAMBRE DE ATAR, SEGÚN EHE-08 Y CTE-SE-A.

| Código | Ud | Descripción | Rendimiento | Precio | Importe |
|---|---|---|---|---|---|
| MO00000002 | h | Capataz | 0.0200 | 21.98 | 0.44 |
| MO00000003 | h | Oficial 1ª | 0.1880 | 21.51 | 4.04 |
| Q010000A30 | h | Grupo electrógeno. Con motor diesel. De 80 kVA de potencia | 0.0100 | 16.01 | 0.16 |
| Q060201A01 | h | Camión. Con caja fija y grúa auxiliar. Para 16 t | 0.1200 | 58.08 | 6.97 |
| Q140506A06 | h | Plataforma con brazo telescópico de 1 t de elevación y 62 kW de potencia (maquinaria; 17/03/2014) | 0.1200 | 78.37 | 9.40 |
| MT01100005 | kg | Alambre de atar recocido Ø 1,3 mm | 0.0150 | 1.36 | 0.02 |
| MT01110010 | m² | Malla 10 x 10 x 4 (material) | 1.1500 | 1.56 | 1.79 |
|  |  | Total |  |  | 22.82 |

Claves: malla, acero, corrugado, electrosoldadura, colocación, alambre

**803.0180** m² MALLA ELECTROSOLDADA SOSTENIMIENTO TÚNELES ACERO CORRUGADO B 500 T DE DIÁMETRO 5 mm CUADRÍCULA 10 X 10
Precio: 26.97
MALLA ELECTROSOLDADA EN SOSTENIMIENTO DE TÚNELES CON ACERO CORRUGADO B 500 T DE Ø 5 mm EN CUADRÍCULA 10 X 10, COLOCADO EN OBRA i/ P.P. DE ALAMBRE DE ATAR, SEGÚN EHE-08 Y CTE-SE-A.

| Código | Ud | Descripción | Rendimiento | Precio | Importe |
|---|---|---|---|---|---|
| MO00000002 | h | Capataz | 0.0240 | 21.98 | 0.53 |
| MO00000003 | h | Oficial 1ª | 0.1920 | 21.51 | 4.13 |
| Q010000A30 | h | Grupo electrógeno. Con motor diesel. De 80 kVA de potencia | 0.0100 | 16.01 | 0.16 |
| Q060201A01 | h | Camión. Con caja fija y grúa auxiliar. Para 16 t | 0.1440 | 58.08 | 8.36 |
| Q140506A06 | h | Plataforma con brazo telescópico de 1 t de elevación y 62 kW de potencia | 0.1440 | 78.37 | 11.29 |
| MT01100005 | kg | Alambre de atar recocido Ø 1,3 mm | 0.0150 | 1.36 | 0.02 |
| MT01110015 | m² | Malla 10 x 10 x 5 (material; 01/01/2010) | 1.1500 | 2.16 | 2.48 |
|  |  | Total |  |  | 26.97 |

Claves: colocación, malla, acero, electrosoldadura, alambre, corrugado

**803.0190** m² MALLA ELECTROSOLDADA SOSTENIMIENTO TÚNELES ACERO CORRUGADO B 500 T DE DIÁMETRO 5 mm CUADRÍCULA 15 X 15
Precio: 29.82
MALLA ELECTROSOLDADA EN SOSTENIMIENTO DE TÚNELES CON ACERO CORRUGADO B 500 T DE Ø 5 mm EN CUADRÍCULA 15 X 15, COLOCADO EN OBRA i/ P.P. DE ALAMBRE DE ATAR, SEGÚN EHE-08 Y CTE-SE-A.

| Código | Ud | Descripción | Rendimiento | Precio | Importe |
|---|---|---|---|---|---|
| MO00000002 | h | Capataz | 0.0280 | 21.98 | 0.62 |
| MO00000003 | h | Oficial 1ª | 0.1960 | 21.51 | 4.22 |
| Q010000A30 | h | Grupo electrógeno. Con motor diesel. De 80 kVA de potencia | 0.0100 | 16.01 | 0.16 |
| Q060201A01 | h | Camión. Con caja fija y grúa auxiliar. Para 16 t | 0.1670 | 58.08 | 9.70 |
| Q140506A06 | h | Plataforma con brazo telescópico de 1 t de elevación y 62 kW de potencia | 0.1670 | 78.37 | 13.09 |
| MT01100005 | kg | Alambre de atar recocido Ø 1,3 mm | 0.0150 | 1.36 | 0.02 |
| MT01110030 | m² | Malla 15 x 15 x 5 (material; 01/01/2010) | 1.1500 | 1.75 | 2.01 |
|  |  | Total |  |  | 29.82 |

Claves: malla, alambre, electrosoldadura, corrugado, colocación, acero

**803.0200** m² MALLA ELECTROSOLDADA SOSTENIMIENTO TÚNELES ACERO CORRUGADO B 500 T DE DIÁMETRO 6 mm CUADRÍCULA 10 X 10
Precio: 30.87
MALLA ELECTROSOLDADA EN SOSTENIMIENTO DE TÚNELES CON ACERO CORRUGADO B 500 T DE Ø 6 mm EN CUADRÍCULA 10 X 10, COLOCADO EN OBRA i/ P.P. DE ALAMBRE DE ATAR, SEGÚN EHE-08 Y CTE-SE-A.

| Código | Ud | Descripción | Rendimiento | Precio | Importe |
|---|---|---|---|---|---|
| MO00000002 | h | Capataz | 0.0280 | 21.98 | 0.62 |
| MO00000003 | h | Oficial 1ª | 0.1960 | 21.51 | 4.22 |
| Q010000A30 | h | Grupo electrógeno. Con motor diesel. De 80 kVA de potencia | 0.0100 | 16.01 | 0.16 |
| Q060201A01 | h | Camión. Con caja fija y grúa auxiliar. Para 16 t | 0.1670 | 58.08 | 9.70 |
| Q140506A06 | h | Plataforma con brazo telescópico de 1 t de elevación y 62 kW de potencia | 0.1670 | 78.37 | 13.09 |
| MT01100005 | kg | Alambre de atar recocido Ø 1,3 mm | 0.0190 | 1.36 | 0.03 |
| MT01110020 | m² | Malla 10 x 10 x 6 (material; 05/12/2007) | 1.1500 | 2.65 | 3.05 |
|  |  | Total |  |  | 30.87 |

Claves: corrugado, alambre, malla, electrosoldadura, colocación, acero

**803.0210** m² MALLA ELECTROSOLDADA SOSTENIMIENTO TÚNELES ACERO CORRUGADO B 500 T DE DIÁMETRO 6 mm CUADRÍCULA 15 X 15
Precio: 34.48
MALLA ELECTROSOLDADA EN SOSTENIMIENTO DE TÚNELES CON ACERO CORRUGADO B 500 T DE Ø 6 mm EN CUADRÍCULA 15 X 15, COLOCADO EN OBRA i/ P.P. DE ALAMBRE DE ATAR, SEGÚN EHE-08 Y CTE-SE-A.

| Código | Ud | Descripción | Rendimiento | Precio | Importe |
|---|---|---|---|---|---|
| MO00000002 | h | Capataz | 0.0320 | 21.98 | 0.70 |
| MO00000003 | h | Oficial 1ª | 0.2000 | 21.51 | 4.30 |
| Q010000A30 | h | Grupo electrógeno. Con motor diesel. De 80 kVA de potencia | 0.0100 | 16.01 | 0.16 |
| Q060201A01 | h | Camión. Con caja fija y grúa auxiliar. Para 16 t | 0.1900 | 58.08 | 11.04 |
| Q140506A06 | h | Plataforma con brazo telescópico de 1 t de elevación y 62 kW de potencia | 0.1900 | 78.37 | 14.89 |
| MT01100005 | kg | Alambre de atar recocido Ø 1,3 mm | 0.0150 | 1.36 | 0.02 |
| MT01110035 | m² | Malla 15 x 15 x 6 (material) | 1.1500 | 2.93 | 3.37 |
|  |  | Total |  |  | 34.48 |

Claves: electrosoldadura, colocación, acero, malla, alambre, corrugado

**803.0220** m² MALLA ELECTROSOLDADA SOSTENIMIENTO TÚNELES ACERO CORRUGADO B 500 T DE DIÁMETRO 8 mm CUADRÍCULA 10 X 10
Precio: 34.78
MALLA ELECTROSOLDADA EN SOSTENIMIENTO DE TÚNELES CON ACERO CORRUGADO B 500 T DE Ø 8 mm EN CUADRÍCULA 10 X 10, COLOCADO EN OBRA i/ P.P. DE ALAMBRE DE ATAR, SEGÚN EHE-08 Y CTE-SE-A.

| Código | Ud | Descripción | Rendimiento | Precio | Importe |
|---|---|---|---|---|---|
| MO00000002 | h | Capataz | 0.0320 | 21.98 | 0.70 |
| MO00000003 | h | Oficial 1ª | 0.2000 | 21.51 | 4.30 |
| Q010000A30 | h | Grupo electrógeno. Con motor diesel. De 80 kVA de potencia | 0.0100 | 16.01 | 0.16 |
| Q060201A01 | h | Camión. Con caja fija y grúa auxiliar. Para 16 t | 0.1900 | 58.08 | 11.04 |
| Q140506A06 | h | Plataforma con brazo telescópico de 1 t de elevación y 62 kW de potencia | 0.1900 | 78.37 | 14.89 |
| MT01100005 | kg | Alambre de atar recocido Ø 1,3 mm | 0.0180 | 1.36 | 0.02 |
| MT01110025 | m² | Malla 10 x 10 x 8 (material; 12/05/2010) | 1.1500 | 3.19 | 3.67 |
|  |  | Total |  |  | 34.78 |

Claves: alambre, colocación, acero, electrosoldadura, malla, corrugado

**803.0230** m² MALLA ELECTROSOLDADA SOSTENIMIENTO TÚNELES ACERO CORRUGADO B 500 T DE DIÁMETRO 8 mm CUADRÍCULA 15 X 15
Precio: 47.12
MALLA ELECTROSOLDADA EN SOSTENIMIENTO DE TÚNELES CON ACERO CORRUGADO B 500 T DE Ø 8 mm EN CUADRÍCULA 15 X 15, COLOCADO EN OBRA i/ P.P. DE ALAMBRE DE ATAR, SEGÚN EHE-08 Y CTE-SE-A.

| Código | Ud | Descripción | Rendimiento | Precio | Importe |
|---|---|---|---|---|---|
| MO00000002 | h | Capataz | 0.0380 | 21.98 | 0.84 |
| MO00000003 | h | Oficial 1ª | 0.2040 | 21.51 | 4.39 |
| Q010000A30 | h | Grupo electrógeno. Con motor diesel. De 80 kVA de potencia | 0.0100 | 16.01 | 0.16 |
| Q060201A01 | h | Camión. Con caja fija y grúa auxiliar. Para 16 t | 0.2670 | 58.08 | 15.51 |
| Q140506A06 | h | Plataforma con brazo telescópico de 1 t de elevación y 62 kW de potencia | 0.2670 | 78.37 | 20.92 |
| MT01100005 | kg | Alambre de atar recocido Ø 1,3 mm | 0.0170 | 1.36 | 0.02 |
| MT01110040 | m² | Malla 15 x 15 x 8 (material; 01/01/2010) | 1.1500 | 4.59 | 5.28 |
|  |  | Total |  |  | 47.12 |

Claves: colocación, corrugado, malla, alambre, electrosoldadura, acero

**803.0240** m² MALLA ELECTROSOLDADA SOSTENIMIENTO TÚNELES ACERO CORRUGADO B 500 T DE DIÁMETRO 10 mm CUADRÍCULA 15 X 15
Precio: 45.74
MALLA ELECTROSOLDADA EN SOSTENIMIENTO DE TÚNELES CON ACERO CORRUGADO B 500 T DE Ø 10 mm EN CUADRÍCULA 15 X 15, COLOCADO EN OBRA i/ P.P. DE ALAMBRE DE ATAR, SEGÚN EHE-08 Y CTE-SE-A.

| Código | Ud | Descripción | Rendimiento | Precio | Importe |
|---|---|---|---|---|---|
| MO00000002 | h | Capataz | 0.0400 | 21.98 | 0.88 |
| MO00000003 | h | Oficial 1ª | 0.2080 | 21.51 | 4.47 |
| Q010000A30 | h | Grupo electrógeno. Con motor diesel. De 80 kVA de potencia | 0.0100 | 16.01 | 0.16 |
| Q060201A01 | h | Camión. Con caja fija y grúa auxiliar. Para 16 t | 0.2380 | 58.08 | 13.82 |
| Q140506A06 | h | Plataforma con brazo telescópico de 1 t de elevación y 62 kW de potencia | 0.2380 | 78.37 | 18.65 |
| MT01100005 | kg | Alambre de atar recocido Ø 1,3 mm | 0.0190 | 1.36 | 0.03 |
| MT01110045 | m² | Malla 15 x 15 x 10 (material; 01/01/2010) | 1.1500 | 6.72 | 7.73 |
|  |  | Total |  |  | 45.74 |

Claves: colocación, electrosoldadura, corrugado, acero, alambre, malla

**803.0250** m² MALLA ELECTROSOLDADA CONTRABÓVEDAS TÚNELES ACERO CORRUGADO B 500 T DE DIÁMETRO 4 mm CUADRÍCULA 10 X 10
Precio: 20.83
MALLA ELECTROSOLDADA EN CONTRABÓVEDAS DE TÚNELES CON ACERO CORRUGADO B 500 T DE Ø 4 mm EN CUADRÍCULA 10 X 10, COLOCADO EN OBRA i/ P.P. DE ALAMBRE DE ATAR, SEGÚN EHE-08 Y CTE-SE-A.

| Código | Ud | Descripción | Rendimiento | Precio | Importe |
|---|---|---|---|---|---|
| MO00000002 | h | Capataz | 0.0120 | 21.98 | 0.26 |
| MO00000003 | h | Oficial 1ª | 0.1800 | 21.51 | 3.87 |
| Q010000A30 | h | Grupo electrógeno. Con motor diesel. De 80 kVA de potencia | 0.0100 | 16.01 | 0.16 |
| Q060201A01 | h | Camión. Con caja fija y grúa auxiliar. Para 16 t | 0.1080 | 58.08 | 6.27 |
| Q140506A06 | h | Plataforma con brazo telescópico de 1 t de elevación y 62 kW de potencia | 0.1080 | 78.37 | 8.46 |
| MT01100005 | kg | Alambre de atar recocido Ø 1,3 mm | 0.0150 | 1.36 | 0.02 |
| MT01110010 | m² | Malla 10 x 10 x 4 | 1.1500 | 1.56 | 1.79 |
|  |  | Total |  |  | 20.83 |

Claves: alambre, colocación, malla, corrugado, acero, electrosoldadura

**803.0260** m² MALLA ELECTROSOLDADA CONTRABÓVEDAS TÚNELES ACERO CORRUGADO B 500 T DE DIÁMETRO 6 mm CUADRÍCULA 10 X 10
Precio: 32.83
MALLA ELECTROSOLDADA EN CONTRABÓVEDAS DE TÚNELES CON ACERO CORRUGADO B 500 T DE Ø 6 mm EN CUADRÍCULA 10 X 10, COLOCADO EN OBRA i/ P.P. DE ALAMBRE DE ATAR, SEGÚN EHE-08 Y CTE-SE-A.

| Código | Ud | Descripción | Rendimiento | Precio | Importe |
|---|---|---|---|---|---|
| MO00000002 | h | Capataz | 0.0200 | 21.98 | 0.44 |
| MO00000003 | h | Oficial 1ª | 0.1880 | 21.51 | 4.04 |
| Q010000A30 | h | Grupo electrógeno. Con motor diesel. De 80 kVA de potencia | 0.0100 | 16.01 | 0.16 |
| Q060201A01 | h | Camión. Con caja fija y grúa auxiliar. Para 16 t | 0.1840 | 58.08 | 10.69 |
| Q140506A06 | h | Plataforma con brazo telescópico de 1 t de elevación y 62 kW de potencia | 0.1840 | 78.37 | 14.42 |
| MT01100005 | kg | Alambre de atar recocido Ø 1,3 mm | 0.0190 | 1.36 | 0.03 |
| MT01110020 | m² | Malla 10 x 10 x 6 | 1.1500 | 2.65 | 3.05 |
|  |  | Total |  |  | 32.83 |

Claves: malla, corrugado, electrosoldadura, alambre, acero, colocación

**803.0270** m² MALLA ELECTROSOLDADA CONTRABÓVEDAS TÚNELES ACERO CORRUGADO B 500 T DE DIÁMETRO 8 mm CUADRÍCULA 10 X 10
Precio: 38.53
MALLA ELECTROSOLDADA EN CONTRABÓVEDAS DE TÚNELES CON ACERO CORRUGADO B 500 T DE Ø 8 mm EN CUADRÍCULA 10 X 10, COLOCADO EN OBRA i/ P.P. DE ALAMBRE DE ATAR, SEGÚN EHE-08 Y CTE-SE-A.

| Código | Ud | Descripción | Rendimiento | Precio | Importe |
|---|---|---|---|---|---|
| MO00000002 | h | Capataz | 0.0240 | 21.98 | 0.53 |
| MO00000003 | h | Oficial 1ª | 0.1920 | 21.51 | 4.13 |
| Q010000A30 | h | Grupo electrógeno. Con motor diesel. De 80 kVA de potencia | 0.0100 | 16.01 | 0.16 |
| Q060201A01 | h | Camión. Con caja fija y grúa auxiliar. Para 16 t | 0.2200 | 58.08 | 12.78 |
| Q140506A06 | h | Plataforma con brazo telescópico de 1 t de elevación y 62 kW de potencia | 0.2200 | 78.37 | 17.24 |
| MT01100005 | kg | Alambre de atar recocido Ø 1,3 mm | 0.0180 | 1.36 | 0.02 |
| MT01110025 | m² | Malla 10 x 10 x 8 | 1.1500 | 3.19 | 3.67 |
|  |  | Total |  |  | 38.53 |

Claves: electrosoldadura, alambre, colocación, malla, corrugado, acero

**803.0280** m² MALLA ELECTROSOLDADA CONTRABÓVEDAS TÚNELES ACERO CORRUGADO B 500 T DE DIÁMETRO 6 mm CUADRÍCULA 15 X 15
Precio: 36.51
MALLA ELECTROSOLDADA EN CONTRABÓVEDAS DE TÚNELES CON ACERO CORRUGADO B 500 T DE Ø 6 mm EN CUADRÍCULA 15 X 15, COLOCADO EN OBRA i/ P.P. DE ALAMBRE DE ATAR, SEGÚN EHE-08 Y CTE-SE-A.

| Código | Ud | Descripción | Rendimiento | Precio | Importe |
|---|---|---|---|---|---|
| MO00000002 | h | Capataz | 0.0240 | 21.98 | 0.53 |
| MO00000003 | h | Oficial 1ª | 0.1120 | 21.51 | 2.41 |
| Q010000A30 | h | Grupo electrógeno. Con motor diesel. De 80 kVA de potencia | 0.0100 | 16.01 | 0.16 |
| Q060201A01 | h | Camión. Con caja fija y grúa auxiliar. Para 16 t | 0.2200 | 58.08 | 12.78 |
| Q140506A06 | h | Plataforma con brazo telescópico de 1 t de elevación y 62 kW de potencia | 0.2200 | 78.37 | 17.24 |
| MT01100005 | kg | Alambre de atar recocido Ø 1,3 mm | 0.0150 | 1.36 | 0.02 |
| MT01110035 | m² | Malla 15 x 15 x 6 | 1.1500 | 2.93 | 3.37 |
|  |  | Total |  |  | 36.51 |

Claves: colocación, acero, electrosoldadura, corrugado, malla, alambre

**803.0290** m² MALLA ELECTROSOLDADA CONTRABÓVEDAS TÚNELES ACERO CORRUGADO B 500 T DE DIÁMETRO 8 mm CUADRÍCULA 15 X 15
Precio: 47.87
MALLA ELECTROSOLDADA EN CONTRABÓVEDAS DE TÚNELES CON ACERO CORRUGADO B 500 T DE Ø 8 mm EN CUADRÍCULA 15 X 15, COLOCADO EN OBRA i/ P.P. DE ALAMBRE DE ATAR, SEGÚN EHE-08 Y CTE-SE-A.

| Código | Ud | Descripción | Rendimiento | Precio | Importe |
|---|---|---|---|---|---|
| MO00000002 | h | Capataz | 0.0300 | 21.98 | 0.66 |
| MO00000003 | h | Oficial 1ª | 0.1960 | 21.51 | 4.22 |
| Q010000A30 | h | Grupo electrógeno. Con motor diesel. De 80 kVA de potencia | 0.0100 | 16.01 | 0.16 |
| Q060201A01 | h | Camión. Con caja fija y grúa auxiliar. Para 16 t | 0.2750 | 58.08 | 15.97 |
| Q140506A06 | h | Plataforma con brazo telescópico de 1 t de elevación y 62 kW de potencia | 0.2750 | 78.37 | 21.55 |
| MT01100005 | kg | Alambre de atar recocido Ø 1,3 mm | 0.0190 | 1.36 | 0.03 |
| MT01110040 | m² | Malla 15 x 15 x 8 | 1.1500 | 4.59 | 5.28 |
|  |  | Total |  |  | 47.87 |

Claves: malla, electrosoldadura, acero, colocación, alambre, corrugado

**803.0300** m² MALLA ELECTROSOLDADA CONTRABÓVEDAS TÚNELES ACERO CORRUGADO B 500 T DE DIÁMETRO 10 mm CUADRÍCULA 15 X 15
Precio: 53.16
MALLA ELECTROSOLDADA EN CONTRABÓVEDAS DE TÚNELES CON ACERO CORRUGADO B 500 T DE Ø 10 mm EN CUADRÍCULA 15 X 15, COLOCADO EN OBRA i/ P.P. DE ALAMBRE DE ATAR, SEGÚN EHE-08 Y CTE-SE-A.

| Código | Ud | Descripción | Rendimiento | Precio | Importe |
|---|---|---|---|---|---|
| MO00000002 | h | Capataz | 0.0320 | 21.98 | 0.70 |
| MO00000003 | h | Oficial 1ª | 0.2000 | 21.51 | 4.30 |
| Q010000A30 | h | Grupo electrógeno. Con motor diesel. De 80 kVA de potencia | 0.0100 | 16.01 | 0.16 |
| Q060201A01 | h | Camión. Con caja fija y grúa auxiliar. Para 16 t | 0.2950 | 58.08 | 17.13 |
| Q140506A06 | h | Plataforma con brazo telescópico de 1 t de elevación y 62 kW de potencia | 0.2950 | 78.37 | 23.12 |
| MT01100005 | kg | Alambre de atar recocido Ø 1,3 mm | 0.0180 | 1.36 | 0.02 |
| MT01110045 | m² | Malla 15 x 15 x 10 | 1.1500 | 6.72 | 7.73 |
|  |  | Total |  |  | 53.16 |

Claves: corrugado, acero, colocación, alambre, electrosoldadura, malla

**803.0310** m CERCHA DE TIPO TH-16,5
Precio: 82.8
CERCHA DE TIPO TH-16,5 EN CUALQUIER DISPOSICIÓN i/ SUMINISTRO, GRAPAS, ELEMENTOS DE FIJACIÓN AL TERRENO, BRIDAS DE SUJECIÓN, TRESILLONES DE ARRIOSTRAMIENTO, MONTAJE Y DEMÁS OPERACIONES NECESARIAS.

| Código | Ud | Descripción | Rendimiento | Precio | Importe |
|---|---|---|---|---|---|
| MO00000002 | h | Capataz | 0.1740 | 21.98 | 3.82 |
| MO00000003 | h | Oficial 1ª | 0.3540 | 21.51 | 7.61 |
| Q010000A30 | h | Grupo electrógeno. Con motor diesel. De 80 kVA de potencia | 0.1650 | 16.01 | 2.64 |
| Q040201A10 | h | Retrocargadoras sobre ruedas. De 75 kW de potencia | 0.1320 | 44.39 | 5.86 |
| Q060203A01 | h | Camión. Con caja basculante 4x4. De 221 kW de potencia | 0.1320 | 78.93 | 10.42 |
| Q140506A06 | h | Plataforma con brazo telescópico de 1 t de elevación y 62 kW de potencia | 0.1320 | 78.37 | 10.34 |
| MT01110005 | kg | Acero corrugado B 500 B o B 500 C, con características de ductilidad mejoradas, en barras | 2.4000 | 1.22 | 2.93 |
| MT03010011 | kg | Acero laminado S355JR, cortado a medida y con una capa de imprimación antioxidante (material; 26/01/2010) | 18.1500 | 1.97 | 35.76 |
| MT03050005 | ud | Grapa y elemento de fijación para thn 16,5 kg (material) | 0.5000 | 6.84 | 3.42 |
|  |  | Total |  |  | 82.8 |

Claves: cercha, arriostramiento, sujeción, grapa

**803.0320** m CERCHA DE TIPO TH-21
Precio: 99.84
CERCHA DE TIPO TH-21 EN CUALQUIER DISPOSICIÓN i/ SUMINISTRO, GRAPAS, ELEMENTOS DE FIJACIÓN AL TERRENO, BRIDAS DE SUJECIÓN, TRESILLONES DE ARRIOSTRAMIENTO, MONTAJE Y DEMÁS OPERACIONES NECESARIAS.

| Código | Ud | Descripción | Rendimiento | Precio | Importe |
|---|---|---|---|---|---|
| MO00000002 | h | Capataz | 0.1500 | 21.98 | 3.30 |
| MO00000003 | h | Oficial 1ª | 0.4500 | 21.51 | 9.68 |
| Q010000A30 | h | Grupo electrógeno. Con motor diesel. De 80 kVA de potencia | 0.1980 | 16.01 | 3.17 |
| Q040201A10 | h | Retrocargadoras sobre ruedas. De 75 kW de potencia | 0.1584 | 44.39 | 7.03 |
| Q060203A01 | h | Camión. Con caja basculante 4x4. De 221 kW de potencia | 0.1584 | 78.93 | 12.50 |
| Q140506A06 | h | Plataforma con brazo telescópico de 1 t de elevación y 62 kW de potencia | 0.1584 | 78.37 | 12.41 |
| MT01110005 | kg | Acero corrugado B 500 B o B 500 C, con características de ductilidad mejoradas, en barras | 2.2000 | 1.22 | 2.68 |
| MT03010011 | kg | Acero laminado S355JR, cortado a medida y con una capa de imprimación antioxidante | 23.1000 | 1.97 | 45.51 |
| MT03050010 | ud | Grapa y elemento de fijación para thn 21 kg (material) | 0.5000 | 7.11 | 3.56 |
|  |  | Total |  |  | 99.84 |

Claves: arriostramiento, grapa, cercha, sujeción

**803.0330** m CERCHA DE TIPO TH-29
Precio: 129.5
CERCHA DE TIPO TH-29 EN CUALQUIER DISPOSICIÓN i/ SUMINISTRO, GRAPAS, ELEMENTOS DE FIJACIÓN AL TERRENO, BRIDAS DE SUJECIÓN, TRESILLONES DE ARRIOSTRAMIENTO, MONTAJE Y DEMÁS OPERACIONES NECESARIAS.

| Código | Ud | Descripción | Rendimiento | Precio | Importe |
|---|---|---|---|---|---|
| MO00000002 | h | Capataz | 0.2070 | 21.98 | 4.55 |
| MO00000003 | h | Oficial 1ª | 0.6210 | 21.51 | 13.36 |
| Q010000A30 | h | Grupo electrógeno. Con motor diesel. De 80 kVA de potencia | 0.2376 | 16.01 | 3.80 |
| Q040201A10 | h | Retrocargadoras sobre ruedas. De 75 kW de potencia | 0.1900 | 44.39 | 8.43 |
| Q060203A01 | h | Camión. Con caja basculante 4x4. De 221 kW de potencia | 0.1900 | 78.93 | 15.00 |
| Q140506A06 | h | Plataforma con brazo telescópico de 1 t de elevación y 62 kW de potencia | 0.1900 | 78.37 | 14.89 |
| MT01110005 | kg | Acero corrugado B 500 B o B 500 C, con características de ductilidad mejoradas, en barras | 2.4000 | 1.22 | 2.93 |
| MT03010011 | kg | Acero laminado S355JR, cortado a medida y con una capa de imprimación antioxidante | 31.9000 | 1.97 | 62.84 |
| MT03050015 | ud | Grapa y elemento de fijación para thn 29 kg (material) | 0.5000 | 7.39 | 3.70 |
|  |  | Total |  |  | 129.5 |

Claves: cercha, arriostramiento, sujeción, grapa

**803.0340** m CERCHA DE TIPO HEB-140
Precio: 143.4
CERCHA DE TIPO HEB-140 EN CUALQUIER DISPOSICIÓN i/ SUMINISTRO, ELEMENTOS DE FIJACIÓN AL TERRENO, TRESILLONES DE ARRIOSTRAMIENTO, TORNILLOS, PLACAS, MONTAJE Y DEMÁS OPERACIONES NECESARIAS.

| Código | Ud | Descripción | Rendimiento | Precio | Importe |
|---|---|---|---|---|---|
| MO00000002 | h | Capataz | 0.2410 | 21.98 | 5.30 |
| MO00000003 | h | Oficial 1ª | 0.7220 | 21.51 | 15.53 |
| Q010000A30 | h | Grupo electrógeno. Con motor diesel. De 80 kVA de potencia | 0.2850 | 16.01 | 4.56 |
| Q040201A10 | h | Retrocargadoras sobre ruedas. De 75 kW de potencia | 0.2280 | 44.39 | 10.12 |
| Q060203A01 | h | Camión. Con caja basculante 4x4. De 221 kW de potencia | 0.2280 | 78.93 | 18.00 |
| Q140506A06 | h | Plataforma con brazo telescópico de 1 t de elevación y 62 kW de potencia | 0.2280 | 78.37 | 17.87 |
| MT01110005 | kg | Acero corrugado B 500 B o B 500 C, con características de ductilidad mejoradas, en barras | 1.6000 | 1.22 | 1.95 |
| MT03010011 | kg | Acero laminado S355JR, cortado a medida y con una capa de imprimación antioxidante | 33.7000 | 1.97 | 66.39 |
| MT03010022 | ud | Placa de acero de 250 x 300 x 10 mm (material; 22/04/2014) | 0.5000 | 6.75 | 3.38 |
| MT03010023 | ud | Tornillo para placa de unión de cerchas (material; 22/04/2014) | 1.0000 | 0.3 | 0.30 |
|  |  | Total |  |  | 143.4 |

Claves: cercha, arriostramiento, anclaje, placa, tornillo

**803.0350** m CERCHA DE TIPO HEB-160
Precio: 176.61
CERCHA DE TIPO HEB-160 EN CUALQUIER DISPOSICIÓN i/ SUMINISTRO, ELEMENTOS DE FIJACIÓN AL TERRENO, TRESILLONES DE ARRIOSTRAMIENTO, TORNILLOS, PLACAS, MONTAJE Y DEMÁS OPERACIONES NECESARIAS.

| Código | Ud | Descripción | Rendimiento | Precio | Importe |
|---|---|---|---|---|---|
| MO00000002 | h | Capataz | 0.3040 | 21.98 | 6.68 |
| MO00000003 | h | Oficial 1ª | 0.9130 | 21.51 | 19.64 |
| Q010000A30 | h | Grupo electrógeno. Con motor diesel. De 80 kVA de potencia | 0.3420 | 16.01 | 5.48 |
| Q040201A10 | h | Retrocargadoras sobre ruedas. De 75 kW de potencia | 0.2740 | 44.39 | 12.16 |
| Q060203A01 | h | Camión. Con caja basculante 4x4. De 221 kW de potencia | 0.2740 | 78.93 | 21.63 |
| Q140506A06 | h | Plataforma con brazo telescópico de 1 t de elevación y 62 kW de potencia | 0.2740 | 78.37 | 21.47 |
| MT01110005 | kg | Acero corrugado B 500 B o B 500 C, con características de ductilidad mejoradas, en barras | 1.6000 | 1.22 | 1.95 |
| MT03010011 | kg | Acero laminado S355JR, cortado a medida y con una capa de imprimación antioxidante | 42.6000 | 1.97 | 83.92 |
| MT03010022 | ud | Placa de acero de 250 x 300 x 10 mm | 0.5000 | 6.75 | 3.38 |
| MT03010023 | ud | Tornillo para placa de unión de cerchas | 1.0000 | 0.3 | 0.30 |
|  |  | Total |  |  | 176.61 |

Claves: cercha, placa, arriostramiento, anclaje, tornillo

**803.0360** m CERCHA DE TIPO HEB-180
Precio: 210.87
CERCHA DE TIPO HEB-180 EN CUALQUIER DISPOSICIÓN i/ SUMINISTRO, ELEMENTOS DE FIJACIÓN AL TERRENO, TRESILLONES DE ARRIOSTRAMIENTO, TORNILLOS, PLACAS, MONTAJE Y DEMÁS OPERACIONES NECESARIAS.

| Código | Ud | Descripción | Rendimiento | Precio | Importe |
|---|---|---|---|---|---|
| MO00000002 | h | Capataz | 0.3660 | 21.98 | 8.04 |
| MO00000003 | h | Oficial 1ª | 1.0970 | 21.51 | 23.60 |
| Q010000A30 | h | Grupo electrógeno. Con motor diesel. De 80 kVA de potencia | 0.4110 | 16.01 | 6.58 |
| Q040201A10 | h | Retrocargadoras sobre ruedas. De 75 kW de potencia | 0.3280 | 44.39 | 14.56 |
| Q060203A01 | h | Camión. Con caja basculante 4x4. De 221 kW de potencia | 0.3280 | 78.93 | 25.89 |
| Q140506A06 | h | Plataforma con brazo telescópico de 1 t de elevación y 62 kW de potencia | 0.3280 | 78.37 | 25.71 |
| MT01110005 | kg | Acero corrugado B 500 B o B 500 C, con características de ductilidad mejoradas, en barras | 1.6000 | 1.22 | 1.95 |
| MT03010011 | kg | Acero laminado S355JR, cortado a medida y con una capa de imprimación antioxidante | 51.2000 | 1.97 | 100.86 |
| MT03010022 | ud | Placa de acero de 250 x 300 x 10 mm | 0.5000 | 6.75 | 3.38 |
| MT03010023 | ud | Tornillo para placa de unión de cerchas | 1.0000 | 0.3 | 0.30 |
|  |  | Total |  |  | 210.87 |

Claves: placa, anclaje, tornillo, arriostramiento, cercha

**803.0370** m CERCHA DE TIPO RETICULADA 15-20-32
Precio: 27.73
CERCHA RETICULADA 15-20-32 EN CUALQUIER DISPOSICIÓN i/ SUMINISTRO, TRESILLONES DE ARRIOSTRAMIENTO, ELEMENTOS DE MONTAJE Y DEMÁS OPERACIONES NECESARIAS.

| Código | Ud | Descripción | Rendimiento | Precio | Importe |
|---|---|---|---|---|---|
| MO00000002 | h | Capataz | 0.0760 | 21.98 | 1.67 |
| MO00000003 | h | Oficial 1ª | 0.2280 | 21.51 | 4.90 |
| Q120501A01 | h | Equipo de maquinaria auxiliar para túneles | 0.0560 | 30.42 | 1.70 |
| MT03050020 | kg | Acero laminado en perfiles reticulares tipo "TE" (material; 08/10/2009) | 10.6570 | 1.62 | 17.26 |
| MT03050035 | ud | Elementos de fijación para te 130 kg (material; 08/10/2009) | 0.1200 | 6.84 | 0.82 |
| MT03010021 | ud | Placa de acero de 150 x 200 x 8 mm (material; 22/04/2014) | 0.5000 | 2.16 | 1.08 |
| MT03010023 | ud | Tornillo para placa de unión de cerchas | 1.0000 | 0.3 | 0.30 |
|  |  | Total |  |  | 27.73 |

Claves: arriostramiento, retícula, montaje, cercha

**803.0380** m CERCHA DE TIPO RETICULADA 50-20-32
Precio: 30.24
CERCHA RETICULADA 50-20-32 EN CUALQUIER DISPOSICIÓN i/ SUMINISTRO, TRESILLONES DE ARRIOSTRAMIENTO, ELEMENTOS DE MONTAJE Y DEMÁS OPERACIONES NECESARIAS.

| Código | Ud | Descripción | Rendimiento | Precio | Importe |
|---|---|---|---|---|---|
| MO00000002 | h | Capataz | 0.0830 | 21.98 | 1.82 |
| MO00000003 | h | Oficial 1ª | 0.2500 | 21.51 | 5.38 |
| Q120501A01 | h | Equipo de maquinaria auxiliar para túneles | 0.0610 | 30.42 | 1.86 |
| MT03050020 | kg | Acero laminado en perfiles reticulares tipo "te" | 11.6570 | 1.62 | 18.88 |
| MT03050030 | ud | Elementos de fijación para te 95 kg (material; 08/10/2009) | 0.1300 | 7.11 | 0.92 |
| MT03010021 | ud | Placa de acero de 150 x 200 x 8 mm | 0.5000 | 2.16 | 1.08 |
| MT03010023 | ud | Tornillo para placa de unión de cerchas | 1.0000 | 0.3 | 0.30 |
|  |  | Total |  |  | 30.24 |

Claves: montaje, arriostramiento, cercha, retícula

**803.0390** m CERCHA DE TIPO RETICULADA 70-20-32
Precio: 33.05
CERCHA RETICULADA 70-20-32 EN CUALQUIER DISPOSICIÓN i/ SUMINISTRO, TRESILLONES DE ARRIOSTRAMIENTO, ELEMENTOS DE MONTAJE Y DEMÁS OPERACIONES NECESARIAS.

| Código | Ud | Descripción | Rendimiento | Precio | Importe |
|---|---|---|---|---|---|
| MO00000002 | h | Capataz | 0.0910 | 21.98 | 2.00 |
| MO00000003 | h | Oficial 1ª | 0.2740 | 21.51 | 5.89 |
| Q120501A01 | h | Equipo de maquinaria auxiliar para túneles | 0.0670 | 30.42 | 2.04 |
| MT03050020 | kg | Acero laminado en perfiles reticulares tipo "te" | 12.8000 | 1.62 | 20.74 |
| MT03050030 | ud | Elementos de fijación para te 95 kg | 0.1400 | 7.11 | 1.00 |
| MT03010021 | ud | Placa de acero de 150 x 200 x 8 mm | 0.5000 | 2.16 | 1.08 |
| MT03010023 | ud | Tornillo para placa de unión de cerchas | 1.0000 | 0.3 | 0.30 |
|  |  | Total |  |  | 33.05 |

Claves: cercha, montaje, retícula, arriostramiento

**803.0400** m CERCHA DE TIPO RETICULADA 95-20-32
Precio: 36.07
CERCHA RETICULADA 95-20-32 EN CUALQUIER DISPOSICIÓN i/ SUMINISTRO, TRESILLONES DE ARRIOSTRAMIENTO, ELEMENTOS DE MONTAJE Y DEMÁS OPERACIONES NECESARIAS.

| Código | Ud | Descripción | Rendimiento | Precio | Importe |
|---|---|---|---|---|---|
| MO00000002 | h | Capataz | 0.1000 | 21.98 | 2.20 |
| MO00000003 | h | Oficial 1ª | 0.3000 | 21.51 | 6.45 |
| Q120501A01 | h | Equipo de maquinaria auxiliar para túneles | 0.0730 | 30.42 | 2.22 |
| MT03050020 | kg | Acero laminado en perfiles reticulares tipo "te" | 14.0000 | 1.62 | 22.68 |
| MT03050030 | ud | Elementos de fijación para te 95 kg | 0.1600 | 7.11 | 1.14 |
| MT03010021 | ud | Placa de acero de 150 x 200 x 8 mm | 0.5000 | 2.16 | 1.08 |
| MT03010023 | ud | Tornillo para placa de unión de cerchas | 1.0000 | 0.3 | 0.30 |
|  |  | Total |  |  | 36.07 |

Claves: montaje, arriostramiento, retícula, cercha

**803.0410** m CERCHA DE TIPO RETICULADA 130-20-32
Precio: 37.14
CERCHA RETICULADA 130-20-32 EN CUALQUIER DISPOSICIÓN i/ SUMINISTRO, TRESILLONES DE ARRIOSTRAMIENTO, ELEMENTOS DE MONTAJE Y DEMÁS OPERACIONES NECESARIAS.

| Código | Ud | Descripción | Rendimiento | Precio | Importe |
|---|---|---|---|---|---|
| MO00000002 | h | Capataz | 0.1020 | 21.98 | 2.24 |
| MO00000003 | h | Oficial 1ª | 0.3050 | 21.51 | 6.56 |
| Q120501A01 | h | Equipo de maquinaria auxiliar para túneles | 0.0750 | 30.42 | 2.28 |
| MT03050020 | kg | Acero laminado en perfiles reticulares tipo "te" | 14.5200 | 1.62 | 23.52 |
| MT03050035 | ud | Elementos de fijación para te 130 kg | 0.1700 | 6.84 | 1.16 |
| MT03010021 | ud | Placa de acero de 150 x 200 x 8 mm | 0.5000 | 2.16 | 1.08 |
| MT03010023 | ud | Tornillo para placa de unión de cerchas | 1.0000 | 0.3 | 0.30 |
|  |  | Total |  |  | 37.14 |

Claves: retícula, montaje, cercha, arriostramiento

**803.0420** m³ HORMIGÓN PROYECTADO H/MP/30 EN SOSTENIMIENTO DE TÚNELES Y OBRAS SUBTERRÁNEAS
Precio: 253.79
HORMIGÓN PROYECTADO H/MP/30 CON CUALQUIER ESPESOR EN SOSTENIMIENTO DE TÚNELES Y OBRAS SUBTERRÁNEAS i/ LOS ADITIVOS NECESARIOS Y P.P. POR RECHAZO EN LA COLOCACIÓN, SIN ADICIÓN DE FIBRAS.

| Código | Ud | Descripción | Rendimiento | Precio | Importe |
|---|---|---|---|---|---|
| MO00000002 | h | Capataz | 0.2400 | 21.98 | 5.28 |
| MO00000003 | h | Oficial 1ª | 2.6500 | 21.51 | 57.00 |
| Q120402A01 | h | Robot de gunita y hormigón proyectado. De 20 m³/h sin compresor (maquinaria; 17/04/2012) | 0.2400 | 94.79 | 22.75 |
| Q120501A01 | h | Equipo de maquinaria auxiliar para túneles | 0.2400 | 30.42 | 7.30 |
| Q010000C01 | h | Grupo electrógeno. Con motor diesel. De 500 kVA de potencia | 0.3400 | 79.5 | 27.03 |
| MT01080001 | kg | Aditivo para gunitados (material) | 30.0000 | 1.23 | 36.90 |
| MT01060100 | m³ | Hormigón para proyectar de resistencia >= 30 MPa, para cualquier consistencia y cualquier tamaño máximo de árido (material) | 1.1000 | 88.66 | 97.53 |
|  |  | Total |  |  | 253.79 |

Claves: colocación, proyección, hormigón, rechazo, aditivo, fibra

**803.0430** m³ HORMIGÓN PROYECTADO H/MP/35 EN SOSTENIMIENTO DE TÚNELES Y OBRAS SUBTERRÁNEAS
Precio: 271.55
HORMIGÓN PROYECTADO H/MP/35 CON CUALQUIER ESPESOR EN SOSTENIMIENTO DE TÚNELES Y OBRAS SUBTERRÁNEAS i/ LOS ADITIVOS NECESARIOS Y P.P. POR RECHAZO EN LA COLOCACIÓN, SIN ADICIÓN DE FIBRAS.

| Código | Ud | Descripción | Rendimiento | Precio | Importe |
|---|---|---|---|---|---|
| MO00000002 | h | Capataz | 0.2400 | 21.98 | 5.28 |
| MO00000003 | h | Oficial 1ª | 2.6500 | 21.51 | 57.00 |
| Q120402A01 | h | Robot de gunita y hormigón proyectado. De 20 m³/h sin compresor | 0.2400 | 94.79 | 22.75 |
| Q120501A01 | h | Equipo de maquinaria auxiliar para túneles | 0.2400 | 30.42 | 7.30 |
| Q010000C01 | h | Grupo electrógeno. Con motor diesel. De 500 kVA de potencia | 0.3400 | 79.5 | 27.03 |
| MT01080001 | kg | Aditivo para gunitados | 35.0000 | 1.23 | 43.05 |
| MT01060105 | m³ | Hormigón para proyectar de resistencia >= 35 MPa, para cualquier consistencia y cualquier tamaño máximo de árido (material) | 1.1000 | 99.22 | 109.14 |
|  |  | Total |  |  | 271.55 |

Claves: hormigón, fibra, rechazo, colocación, aditivo, proyección

**803.0440** m³ HORMIGÓN PROYECTADO H/MP/40 EN SOSTENIMIENTO DE TÚNELES Y OBRAS SUBTERRÁNEAS
Precio: 289.49
HORMIGÓN PROYECTADO H/MP/40 CON CUALQUIER ESPESOR EN SOSTENIMIENTO DE TÚNELES Y OBRAS SUBTERRÁNEAS i/ LOS ADITIVOS NECESARIOS Y P.P. POR RECHAZO EN LA COLOCACIÓN, SIN ADICIÓN DE FIBRAS.

| Código | Ud | Descripción | Rendimiento | Precio | Importe |
|---|---|---|---|---|---|
| MO00000002 | h | Capataz | 0.2400 | 21.98 | 5.28 |
| MO00000003 | h | Oficial 1ª | 2.6500 | 21.51 | 57.00 |
| Q120402A01 | h | Robot de gunita y hormigón proyectado. De 20 m³/h sin compresor | 0.2400 | 94.79 | 22.75 |
| Q120501A01 | h | Equipo de maquinaria auxiliar para túneles | 0.2400 | 30.42 | 7.30 |
| Q010000C01 | h | Grupo electrógeno. Con motor diesel. De 500 kVA de potencia | 0.3400 | 79.5 | 27.03 |
| MT01080001 | kg | Aditivo para gunitados | 40.0000 | 1.23 | 49.20 |
| MT01060110 | m³ | Hormigón para proyectar de resistencia >= 40 MPa, para cualquier consistencia y cualquier tamaño máximo de árido (material) | 1.1000 | 109.94 | 120.93 |
|  |  | Total |  |  | 289.49 |

Claves: hormigón, fibra, colocación, rechazo, proyección, aditivo

**803.0450** m³ HORMIGÓN C25/30 EN CONTRABÓVEDAS DE SOSTENIMIENTO DE TÚNELES Y OBRAS SUBTERRÁNEAS
Precio: 138.02
HORMIGÓN C25/30 EN CONTRABÓVEDAS DE SOSTENIMIENTO DE TÚNELES Y OBRAS SUBTERRÁNEAS, SIN INCLUIR ENCOFRADO.

| Código | Ud | Descripción | Rendimiento | Precio | Importe |
|---|---|---|---|---|---|
| MO00000002 | h | Capataz | 0.0830 | 21.98 | 1.82 |
| MO00000003 | h | Oficial 1ª | 0.5000 | 21.51 | 10.76 |
| MO00000004 | h | Oficial 2ª | 0.3330 | 20.84 | 6.94 |
| Q080702C01 | h | Bombas para hormigones sobre camión, con pluma. Para una producción de 60 m³/h. Con pluma de 42 m | 0.2000 | 190.85 | 38.17 |
| Q081101A10 | h | Convertidores y grupos electrógenos de alta frecuencia para vibradores de hormigón (4,9 kW de potencia) | 0.6000 | 1.36 | 0.82 |
| Q081100A15 | h | Vibradores de hormigones. De 76 mm de diámetro (maquinaria; 17/04/2012) | 0.6000 | 0.64 | 0.38 |
| MT01060045 | m³ | Hormigón C25/30 de cualquier consistencia y cualquier tamaño máximo de árido | 1.0500 | 75.36 | 79.13 |
|  |  | Total |  |  | 138.02 |

Claves: encofrar, hormigón, armadura

**803.0460** m³ HORMIGÓN C30/37 EN CONTRABÓVEDAS DE SOSTENIMIENTO DE TÚNELES Y OBRAS SUBTERRÁNEAS
Precio: 146.8
HORMIGÓN C30/37 EN CONTRABÓVEDAS DE SOSTENIMIENTO DE TÚNELES Y OBRAS SUBTERRÁNEAS, SIN INCLUIR ENCOFRADO.

| Código | Ud | Descripción | Rendimiento | Precio | Importe |
|---|---|---|---|---|---|
| MO00000002 | h | Capataz | 0.0830 | 21.98 | 1.82 |
| MO00000003 | h | Oficial 1ª | 0.5000 | 21.51 | 10.76 |
| MO00000004 | h | Oficial 2ª | 0.3330 | 20.84 | 6.94 |
| Q080702C01 | h | Bombas para hormigones sobre camión, con pluma. Para una producción de 60 m³/h. Con pluma de 42 m | 0.2000 | 190.85 | 38.17 |
| Q081101A10 | h | Convertidores y grupos electrógenos de alta frecuencia para vibradores de hormigón (4,9 kW de potencia) | 0.6000 | 1.36 | 0.82 |
| Q081100A15 | h | Vibradores de hormigones. De 76 mm de diámetro | 0.6000 | 0.64 | 0.38 |
| MT01060050 | m³ | Hormigón C30/37 para cualquier consistencia y cualquier tamaño máximo de árido | 1.0500 | 83.72 | 87.91 |
|  |  | Total |  |  | 146.8 |

Claves: hormigón, armadura, encofrar

**803.0470** m³ HORMIGÓN C35/40 EN CONTRABÓVEDAS DE SOSTENIMIENTO DE TÚNELES Y OBRAS SUBTERRÁNEAS (01/01/2010)
Precio: 149.88
HORMIGÓN C35/40 EN CONTRABÓVEDAS DE SOSTENIMIENTO DE TÚNELES Y OBRAS SUBTERRÁNEAS, SIN INCLUIR ENCOFRADO.

| Código | Ud | Descripción | Rendimiento | Precio | Importe |
|---|---|---|---|---|---|
| MO00000002 | h | Capataz | 0.0830 | 21.98 | 1.82 |
| MO00000003 | h | Oficial 1ª | 0.5000 | 21.51 | 10.76 |
| MO00000004 | h | Oficial 2ª | 0.3330 | 20.84 | 6.94 |
| Q080702C01 | h | Bombas para hormigones sobre camión, con pluma. Para una producción de 60 m³/h. Con pluma de 42 m | 0.2000 | 190.85 | 38.17 |
| Q081101A10 | h | Convertidores y grupos electrógenos de alta frecuencia para vibradores de hormigón (4,9 kW de potencia) | 0.6000 | 1.36 | 0.82 |
| Q081100A15 | h | Vibradores de hormigones. De 76 mm de diámetro | 0.6000 | 0.64 | 0.38 |
| MT01060055 | m³ | Hormigón C35/45 para cualquier consistencia y cualquier tamaño máximo de árido | 1.0500 | 86.66 | 90.99 |
|  |  | Total |  |  | 149.88 |

Claves: hormigón, encofrar, armadura

**803.0480** m³ HORMIGÓN C40/50 EN CONTRABÓVEDAS DE SOSTENIMIENTO DE TÚNELES Y OBRAS SUBTERRÁNEAS (01/01/2010)
Precio: 154.09
HORMIGÓN C40/50 EN CONTRABÓVEDAS DE SOSTENIMIENTO DE TÚNELES Y OBRAS SUBTERRÁNEAS, SIN INCLUIR ENCOFRADO.

| Código | Ud | Descripción | Rendimiento | Precio | Importe |
|---|---|---|---|---|---|
| MO00000002 | h | Capataz | 0.0830 | 21.98 | 1.82 |
| MO00000003 | h | Oficial 1ª | 0.5000 | 21.51 | 10.76 |
| MO00000004 | h | Oficial 2ª | 0.3330 | 20.84 | 6.94 |
| Q080702C01 | h | Bombas para hormigones sobre camión, con pluma. Para una producción de 60 m³/h. Con pluma de 42 m | 0.2000 | 190.85 | 38.17 |
| Q081101A10 | h | Convertidores y grupos electrógenos de alta frecuencia para vibradores de hormigón (4,9 kW de potencia) | 0.6000 | 1.36 | 0.82 |
| Q081100A15 | h | Vibradores de hormigones. De 76 mm de diámetro | 0.6000 | 0.64 | 0.38 |
| MT01060056 | m³ | Hormigón C40/50 para cualquier consistencia y cualquier tamaño máximo de árido | 1.0500 | 90.67 | 95.20 |
|  |  | Total |  |  | 154.09 |

Claves: encofrar, hormigón, armadura

**803.0490** m³ HORMIGÓN PROYECTADO H/MP/30 EN CAPA DE SELLADO DE FRENTE DE TÚNEL
Precio: 251.78

| Código | Ud | Descripción | Rendimiento | Precio | Importe |
|---|---|---|---|---|---|
| MO00000002 | h | Capataz | 0.2360 | 21.98 | 5.19 |
| MO00000003 | h | Oficial 1ª | 2.6060 | 21.51 | 56.06 |
| Q120402A01 | h | Robot de gunita y hormigón proyectado. De 20 m³/h sin compresor | 0.2360 | 94.79 | 22.37 |
| Q120501A01 | h | Equipo de maquinaria auxiliar para túneles | 0.2360 | 30.42 | 7.18 |
| Q010000C01 | h | Grupo electrógeno. Con motor diesel. De 500 kVA de potencia | 0.3340 | 79.5 | 26.55 |
| MT01080001 | kg | Aditivo para gunitados | 30.0000 | 1.23 | 36.90 |
| MT01060100 | m³ | Hormigón para proyectar de resistencia >= 30 MPa, para cualquier consistencia y cualquier tamaño máximo de árido | 1.1000 | 88.66 | 97.53 |
|  |  | Total |  |  | 251.78 |

**803.0500** m SONDEO DE EXPLORACIÓN GEOTÉCNICA EN TÚNEL CON EXTRACCIÓN CONTINUA DE TESTIGO (17/04/2012)
Precio: 89.49
SONDEO DE EXPLORACIÓN GEOTÉCNICA EN TÚNEL CON EXTRACCIÓN CONTINUA DE TESTIGO i/ LA PUESTA EN OBRA DE LOS EQUIPOS, LA PERFORACIÓN, LA TESTIFICACIÓN Y LA P.P. DE ENSAYOS DE LABORATORIOS.

| Código | Ud | Descripción | Rendimiento | Precio | Importe |
|---|---|---|---|---|---|
| MO00000002 | h | Capataz | 0.0190 | 21.98 | 0.42 |
| MO00000003 | h | Oficial 1ª | 0.7500 | 21.51 | 16.13 |
| MO00000004 | h | Oficial 2ª | 1.5000 | 20.84 | 31.26 |
| Q060201A01 | h | Camión. Con caja fija y grúa auxiliar. Para 16 t | 0.1000 | 58.08 | 5.81 |
| Q030501A01 | h | Maquinaria de sondeos. Sonda. Perforación por rotopercusión: Neumáticos e hidráulicos. Martillo neumático o hidráulico. De 45 kW (maquinaria; 17/04/2012) | 0.7500 | 47.83 | 35.87 |
|  |  | Total |  |  | 89.49 |

**803.0510** m DREN CON TUBO RANURADO DE PVC DE 50 mm DE DIÁMETRO EN EL FRENTE
Precio: 24.06
DREN CON TUBO RANURADO DE PVC DE 50 mm DE DIÁMETRO EN EL FRENTE DE TÚNEL i/ PERFORACIÓN.

| Código | Ud | Descripción | Rendimiento | Precio | Importe |
|---|---|---|---|---|---|
| MO00000002 | h | Capataz | 0.0080 | 21.98 | 0.18 |
| MO00000003 | h | Oficial 1ª | 0.0400 | 21.51 | 0.86 |
| Q120000A05 | h | Jumbos. Para 45 m² de sección (2 brazos) | 0.0800 | 168.45 | 13.48 |
| Q120501A01 | h | Equipo de maquinaria auxiliar para túneles | 0.0800 | 30.42 | 2.43 |
| Q010000C01 | h | Grupo electrógeno. Con motor diesel. De 500 kVA de potencia | 0.0800 | 79.5 | 6.36 |
| MT10010075 | m | Tubo ranurado de PVC Ø 50 mm | 1.0500 | 0.71 | 0.75 |
|  |  | Total |  |  | 24.06 |

Claves: perforación, ranura, tubo, diámetro, frente, drenaje, PVC

**803.0540** m DREN AUTOPERFORANTE CON TUBO RANURADO DE PVC DE 51 mm DE DIÁMETRO
Precio: 28.79
DREN AUTOPERFORANTE CON TUBO RANURADO DE PVC DE 51 mm DE DIÁMETRO EN EL FRENTE DE TÚNEL i/ PERFORACIÓN.

| Código | Ud | Descripción | Rendimiento | Precio | Importe |
|---|---|---|---|---|---|
| MO00000002 | h | Capataz | 0.0060 | 21.98 | 0.13 |
| MO00000003 | h | Oficial 1ª | 0.0200 | 21.51 | 0.43 |
| Q120000A05 | h | Jumbos. Para 45 m² de sección (2 brazos) | 0.0800 | 168.45 | 13.48 |
| Q120501A01 | h | Equipo de maquinaria auxiliar para túneles | 0.0800 | 30.42 | 2.43 |
| Q010000C01 | h | Grupo electrógeno. Con motor diesel. De 500 kVA de potencia | 0.0800 | 79.5 | 6.36 |
| MT10010030 | m | Tubo ranurado de PVC Ø 51 mm (material; 14/01/2011) | 1.0500 | 1.22 | 1.28 |
| MT01100145 | ud | Broca de cruz a rotopercusión de 55 mm de diámetro | 0.1100 | 42.54 | 4.68 |
|  |  | Total |  |  | 28.79 |

Claves: diámetro, frente, PVC, perforación, ranura, drenaje, tubo

**803.0550** m MICROPILOTE EN PROTECCIÓN DE EMBOQUILLES DE 80 mm DE DIÁMETRO DE PERFORACIÓ
Precio: 64.11
MICROPILOTE EN PROTECCIÓN DE EMBOQUILLES DE 80 mm DE DIÁMETRO DE PERFORACIÓN, ARMADURA TUBULAR DE ACERO S355 DE 76,2 mm DE DIÁMETRO EXTERIOR Y 7,6 mm DE ESPESOR, i/ INYECCIÓN DE LECHADA DE CEMENTO.

| Código | Ud | Descripción | Rendimiento | Precio | Importe |
|---|---|---|---|---|---|
| MO00000002 | h | Capataz | 0.0470 | 21.98 | 1.03 |
| MO00000003 | h | Oficial 1ª | 0.1720 | 21.51 | 3.70 |
| MO00000004 | h | Oficial 2ª | 0.1790 | 20.84 | 3.73 |
| Q060500A01 | h | Camión con tanque para agua. De 10 m³ de capacidad | 0.0120 | 54.84 | 0.66 |
| Q060201A01 | h | Camión. Con caja fija y grúa auxiliar. Para 16 t | 0.1290 | 58.08 | 7.49 |
| Q030002F10 | h | Carros perforadores. Equipos neumáticos con martillo en fondo. De 105 a 165 mm de diámetro. | 0.1290 | 78.5 | 10.13 |
| Q030600A01 | h | Equipos de mezclado y agitación para producciones mayores de 20 m³/h. De 200 litros de capacidad | 0.1290 | 63.16 | 8.15 |
| Q010000A30 | h | Grupo electrógeno. Con motor diesel. De 80 kVA de potencia | 0.1290 | 16.01 | 2.07 |
| MT01010001 | m³ | Agua | 0.0520 | 0.58 | 0.03 |
| MT01050005 | t | Cemento portland CEM II/B-S/42,5 | 0.0060 | 110 | 0.66 |
| MT02020041 | m | Tubo de acero de 76,2 mm de diámetro y 7,6 mm de espesor de pared (material; 09/04/2014) | 1.0500 | 25.2 | 26.46 |
|  |  | Total |  |  | 64.11 |

**803.0560** m MICROPILOTE EN PROTECCIÓN DE EMBOQUILLES DE 101 mm DE DIÁMETRO DE PERFORACIÓN
Precio: 71.29
MICROPILOTE EN PROTECCIÓN DE EMBOQUILLES DE 101 mm DE DIÁMETRO DE PERFORACIÓN, ARMADURA TUBULAR DE ACERO S355 DE 88,9 mm DE DIÁMETRO EXTERIOR Y 8 mm DE ESPESOR, i/ NYECCIÓN DE LECHADA DE CEMENTO.

| Código | Ud | Descripción | Rendimiento | Precio | Importe |
|---|---|---|---|---|---|
| MO00000002 | h | Capataz | 0.0490 | 21.98 | 1.08 |
| MO00000003 | h | Oficial 1ª | 0.1800 | 21.51 | 3.87 |
| MO00000004 | h | Oficial 2ª | 0.1900 | 20.84 | 3.96 |
| Q060500A01 | h | Camión con tanque para agua. De 10 m³ de capacidad | 0.0140 | 54.84 | 0.77 |
| Q060201A01 | h | Camión. Con caja fija y grúa auxiliar. Para 16 t | 0.1330 | 58.08 | 7.72 |
| Q030002F10 | h | Carros perforadores. Equipos neumáticos con martillo en fondo. De 105 a 165 mm de diámetro. | 0.1330 | 78.5 | 10.44 |
| Q030600A01 | h | Equipos de mezclado y agitación para producciones mayores de 20 m³/h. De 200 litros de capacidad | 0.1330 | 63.16 | 8.40 |
| Q010000A30 | h | Grupo electrógeno. Con motor diesel. De 80 kVA de potencia | 0.1330 | 16.01 | 2.13 |
| MT01010001 | m³ | Agua | 0.0530 | 0.58 | 0.03 |
| MT01050005 | t | Cemento portland CEM II/B-S/42,5 | 0.0100 | 110 | 1.10 |
| MT02020002 | m | Tubo de acero de 88,9 mm de diámetro y 8 mm de espesor de pared (material; 09/04/2014) | 1.0500 | 30.28 | 31.79 |
|  |  | Total |  |  | 71.29 |

**803.0570** m MICROPILOTE EN INTERIOR DE TÚNEL O EN PROTECCIÓN DE EMBOQUILLES DE 140 mm DE DIÁMETRO DE PERFORACIÓN
Precio: 89.93
MICROPILOTE EN INTERIOR DE TÚNEL O EN PROTECCIÓN DE EMBOQUILLES DE 140 mm DE DIÁMETRO DE PERFORACIÓN, ARMADURA TUBULAR DE ACERO S355 DE 88,9 mm DE DIÁMETRO EXTERIOR Y 10 mm DE ESPESOR i/ INYECCIÓN DE LECHADA DE CEMENTO.

| Código | Ud | Descripción | Rendimiento | Precio | Importe |
|---|---|---|---|---|---|
| MO00000002 | h | Capataz | 0.0550 | 21.98 | 1.21 |
| MO00000003 | h | Oficial 1ª | 0.2000 | 21.51 | 4.30 |
| MO00000004 | h | Oficial 2ª | 0.2100 | 20.84 | 4.38 |
| Q060500A01 | h | Camión con tanque para agua. De 10 m³ de capacidad | 0.0600 | 54.84 | 3.29 |
| Q060201A01 | h | Camión. Con caja fija y grúa auxiliar. Para 16 t | 0.1500 | 58.08 | 8.71 |
| Q030002F10 | h | Carros perforadores. Equipos neumáticos con martillo en fondo. De 105 a 165 mm de diámetro. | 0.1500 | 78.5 | 11.78 |
| Q030600A01 | h | Equipos de mezclado y agitación para producciones mayores de 20 m³/h. De 200 litros de capacidad | 0.1500 | 63.16 | 9.47 |
| Q010000A30 | h | Grupo electrógeno. Con motor diesel. De 80 kVA de potencia | 0.1500 | 16.01 | 2.40 |
| MT01010001 | m³ | Agua | 0.0570 | 0.58 | 0.03 |
| MT01050005 | t | Cemento portland CEM II/B-S/42,5 | 0.0210 | 110 | 2.31 |
| MT02020040 | m | Tubo de acero de 88,9 mm de diámetro y 10 mm de espesor de pared (material; 14/01/2011) | 1.0500 | 40.05 | 42.05 |
|  |  | Total |  |  | 89.93 |

Claves: cemento, armadura, inyección, perforación, acero, diámetro, micropilote, protección, exterior, interior, lechada

**803.0580** m MICROPILOTE EN INTERIOR DE TÚNEL O EN PROTECCIÓN DE EMBOQUILLES DE 150 mm DE DIÁMETRO DE PERFORACIÓN
Precio: 88.04
MICROPILOTE EN INTERIOR DE TÚNEL O EN PROTECCIÓN DE EMBOQUILLES DE 150 mm DE DIÁMETRO DE PERFORACIÓN, ARMADURA TUBULAR DE ACERO S355 DE 101,6 mm DE DIÁMETRO EXTERIOR Y 10 mm DE ESPESOR i/ INYECCIÓN DE LECHADA DE CEMENTO.

| Código | Ud | Descripción | Rendimiento | Precio | Importe |
|---|---|---|---|---|---|
| MO00000002 | h | Capataz | 0.0600 | 21.98 | 1.32 |
| MO00000003 | h | Oficial 1ª | 0.1900 | 21.51 | 4.09 |
| MO00000004 | h | Oficial 2ª | 0.2000 | 20.84 | 4.17 |
| Q060500A01 | h | Camión con tanque para agua. De 10 m³ de capacidad | 0.0170 | 54.84 | 0.93 |
| Q060201A01 | h | Camión. Con caja fija y grúa auxiliar. Para 16 t | 0.1600 | 58.08 | 9.29 |
| Q030002F10 | h | Carros perforadores. Equipos neumáticos con martillo en fondo. De 105 a 165 mm de diámetro. | 0.1600 | 78.5 | 12.56 |
| Q030600A01 | h | Equipos de mezclado y agitación para producciones mayores de 20 m³/h. De 200 litros de capacidad | 0.1600 | 63.16 | 10.11 |
| Q010000A30 | h | Grupo electrógeno. Con motor diesel. De 80 kVA de potencia | 0.1600 | 16.01 | 2.56 |
| MT01010001 | m³ | Agua | 0.0580 | 0.58 | 0.03 |
| MT01050005 | t | Cemento portland CEM II/B-S/42,5 | 0.0240 | 110 | 2.64 |
| MT02020025 | m | Tubo de acero de 101,6 mm de diámetro y 10 mm de espesor de pared (material; 14/01/2011) | 1.0500 | 38.42 | 40.34 |
|  |  | Total |  |  | 88.04 |

Claves: micropilote, interior, exterior, armadura, protección, lechada, inyección, perforación, diámetro, acero, cemento

**803.0590** m MICROPILOTE EN INTERIOR DE TÚNEL O EN PROTECCIÓN DE EMBOQUILLES DE 200 mm DE DIÁMETRO DE PERFORACIÓN
Precio: 120.1
MICROPILOTE EN INTERIOR DE TÚNEL O EN PROTECCIÓN DE EMBOQUILLES DE 200 mm DE DIÁMETRO DE PERFORACIÓN, ARMADURA TUBULAR DE ACERO S355 DE 150 mm DE DIÁMETRO EXTERIOR Y 10 mm DE ESPESOR i/ INYECCIÓN DE LECHADA DE CEMENTO.

| Código | Ud | Descripción | Rendimiento | Precio | Importe |
|---|---|---|---|---|---|
| MO00000002 | h | Capataz | 0.0780 | 21.98 | 1.71 |
| MO00000003 | h | Oficial 1ª | 0.3000 | 21.51 | 6.45 |
| MO00000004 | h | Oficial 2ª | 0.3100 | 20.84 | 6.46 |
| Q060500A01 | h | Camión con tanque para agua. De 10 m³ de capacidad | 0.0200 | 54.84 | 1.10 |
| Q060201A01 | h | Camión. Con caja fija y grúa auxiliar. Para 16 t | 0.1900 | 58.08 | 11.04 |
| Q030002F10 | h | Carros perforadores. Equipos neumáticos con martillo en fondo. De 105 a 165 mm de diámetro. | 0.1900 | 78.5 | 14.92 |
| Q030600A01 | h | Equipos de mezclado y agitación para producciones mayores de 20 m³/h. De 200 litros de capacidad | 0.1900 | 63.16 | 12.00 |
| Q010000A30 | h | Grupo electrógeno. Con motor diesel. De 80 kVA de potencia | 0.1900 | 16.01 | 3.04 |
| MT01010001 | m³ | Agua | 0.0650 | 0.58 | 0.04 |
| MT01050005 | t | Cemento portland CEM II/B-S/42,5 | 0.0240 | 110 | 2.64 |
| MT02020030 | m | Tubo de acero de 150 mm de diámetro y 10 mm de espesor de pared (material; 14/01/2011) | 1.0500 | 57.81 | 60.70 |
|  |  | Total |  |  | 120.1 |

Claves: diámetro, lechada, acero, armadura, exterior, interior, cemento, protección, perforación, micropilote, inyección

**803.0600** m MICROPILOTE EN INTERIOR DE TÚNEL O EN PROTECCIÓN DE EMBOQUILLES DE 300 mm DE DIÁMETRO DE PERFORACIÓN
Precio: 189.17
MICROPILOTE EN INTERIOR DE TÚNEL O EN PROTECCIÓN DE EMBOQUILLES DE 300 mm DE DIÁMETRO DE PERFORACIÓN, ARMADURA TUBULAR DE ACERO S355 DE 200 mm DE DIÁMETRO EXTERIOR Y 10 mm DE ESPESOR i/ INYECCIÓN DE LECHADA DE CEMENTO.

| Código | Ud | Descripción | Rendimiento | Precio | Importe |
|---|---|---|---|---|---|
| MO00000002 | h | Capataz | 0.0890 | 21.98 | 1.96 |
| MO00000003 | h | Oficial 1ª | 0.6650 | 21.51 | 14.30 |
| MO00000004 | h | Oficial 2ª | 0.6750 | 20.84 | 14.07 |
| Q060500A01 | h | Camión con tanque para agua. De 10 m³ de capacidad | 0.0260 | 54.84 | 1.43 |
| Q060201A01 | h | Camión. Con caja fija y grúa auxiliar. Para 16 t | 0.2500 | 58.08 | 14.52 |
| Q030002F10 | h | Carros perforadores. Equipos neumáticos con martillo en fondo. De 105 a 165 mm de diámetro. | 0.2500 | 78.5 | 19.63 |
| Q030600A01 | h | Equipos de mezclado y agitación para producciones mayores de 20 m³/h. De 200 litros de capacidad | 0.2500 | 63.16 | 15.79 |
| Q010000A30 | h | Grupo electrógeno. Con motor diesel. De 80 kVA de potencia | 0.2500 | 16.01 | 4.00 |
| MT01010001 | m³ | Agua | 0.0860 | 0.58 | 0.05 |
| MT01050005 | t | Cemento portland CEM II/B-S/42,5 | 0.1070 | 110 | 11.77 |
| MT02020035 | m | Tubo de acero de 200 mm de diámetro y 10 mm de espesor de pared (material; 14/01/2011) | 1.0500 | 87.29 | 91.65 |
|  |  | Total |  |  | 189.17 |

Claves: cemento, inyección, protección, acero, perforación, armadura, interior, exterior, micropilote, lechada, diámetro

**803.0610** m MICROPILOTE EN INTERIOR DE TÚNEL O PROTECCIÓN DE EMBOQUILLES PARA INYECCIÓN REPETITIVA SELECTIVA DE 140 mm DE DIÁMETRO
Precio: 128.83
MICROPILOTE EN INTERIOR DE TÚNEL O EN PROTECCIÓN DE EMBOQUILLES PARA INYECCIÓN REPETITIVA SELECTIVA DE 140 mm DE DIÁMETRO DE PERFORACIÓN, ARMADURA TUBULAR DE ACERO S355 DE 88,9 mm DE DIÁMETRO EXTERIOR Y 10 mm DE ESPESOR, CON VÁLVULAS DE INYECCIÓN Y ELEMENTOS AUXILIARES i/ INYECCIÓN DE LECHADA DE CEMENTO.

| Código | Ud | Descripción | Rendimiento | Precio | Importe |
|---|---|---|---|---|---|
| MO00000002 | h | Capataz | 0.1450 | 21.98 | 3.19 |
| MO00000003 | h | Oficial 1ª | 0.6000 | 21.51 | 12.91 |
| MO00000004 | h | Oficial 2ª | 0.6100 | 20.84 | 12.71 |
| Q060500A01 | h | Camión con tanque para agua. De 10 m³ de capacidad | 0.0200 | 54.84 | 1.10 |
| Q060201A01 | h | Camión. Con caja fija y grúa auxiliar. Para 16 t | 0.2300 | 58.08 | 13.36 |
| Q030002F10 | h | Carros perforadores. Equipos neumáticos con martillo en fondo. De 105 a 165 mm de diámetro. | 0.2300 | 78.5 | 18.06 |
| Q030600A01 | h | Equipos de mezclado y agitación para producciones mayores de 20 m³/h. De 200 litros de capacidad | 0.2300 | 63.16 | 14.53 |
| Q010000A30 | h | Grupo electrógeno. Con motor diesel. De 80 kVA de potencia | 0.2300 | 16.01 | 3.68 |
| MT01010001 | m³ | Agua | 0.0800 | 0.58 | 0.05 |
| MT01050005 | t | Cemento portland CEM II/B-S/42,5 | 0.0400 | 110 | 4.40 |
| MT02020040 | m | Tubo de acero de 88,9 mm de diámetro y 10 mm de espesor de pared | 1.0500 | 40.05 | 42.05 |
| MT02020045 | ud | Válvula para inyección y reinyección de lechada de cemento (material; 14/01/2011) | 1.0000 | 2.79 | 2.79 |
|  |  | Total |  |  | 128.83 |

Claves: válvula, auxiliar, interior, cemento, acero, exterior, diámetro, micropilote, inyección, armadura, protección, perforación, lechada

**803.0620** m² CHAPA NERVADA O TROQUELADA 2 mm Y 9 ONDAS POR PANEL EN VISERAS DE PROTECCIÓN DE EMBOQUILLE DE TÚNELES
Precio: 76.98
CHAPA NERVADA O TROQUELADA DE 2 mm DE ESPESOR Y 9 ONDAS POR PANEL EN FORMACIÓN DE VISERAS DE PROTECCIÓN DE EMBOQUILLE DE TÚNELES.

| Código | Ud | Descripción | Rendimiento | Precio | Importe |
|---|---|---|---|---|---|
| MO00000002 | h | Capataz | 0.0240 | 21.98 | 0.53 |
| MO00000003 | h | Oficial 1ª | 0.2800 | 21.51 | 6.02 |
| Q120501A01 | h | Equipo de maquinaria auxiliar para túneles | 0.0630 | 30.42 | 1.92 |
| MT03010010 | kg | Acero S275JR en perfiles laminados o plancha, cortado a medida i/ imprimación antioxidante (material) | 33.4180 | 2.05 | 68.51 |
|  |  | Total |  |  | 76.98 |

Claves: visera, chapa, panel, ondulado, protección, troquelado, nervio

**803.0630** m² CHAPA NERVADA O TROQUELADA 2 mm Y 9 ONDAS POR PANEL COMO ENCOFRADO PERDIDO EN SOSTENIMIENTO O EN RELLENOS DE TÚNELES Y OBRAS SUB
Precio: 81.46
CHAPA NERVADA O TROQUELADA DE 2 mm DE ESPESOR Y 9 ONDAS POR PANEL COMO ENCOFRADO PERDIDO EN SOSTENIMIENTO O EN RELLENOS DE TÚNELES Y OBRAS SUBTERRÁNEAS i/ P.P. DE PERFILES Y PUNTALES PROVISIONALES PARA SUJECIÓN Y FIJACIÓN DEL ENCOFRADO.

| Código | Ud | Descripción | Rendimiento | Precio | Importe |
|---|---|---|---|---|---|
| MO00000002 | h | Capataz | 0.0570 | 21.98 | 1.25 |
| MO00000003 | h | Oficial 1ª | 0.4000 | 21.51 | 8.60 |
| Q120501A01 | h | Equipo de maquinaria auxiliar para túneles | 0.0900 | 30.42 | 2.74 |
| MT03010010 | kg | Acero s275jr en perfiles laminados o plancha, cortado a medida i/ imprimación antioxidante | 33.4180 | 2.05 | 68.51 |
| MT01120015 | ud | Amortización de puntal metálico y telescópico de 5 m y 150 usos | 2.0000 | 0.18 | 0.36 |
|  |  | Total |  |  | 81.46 |

Claves: ondulado, encofrar, puntal, sujeción, fijación, perfil, relleno, panel, chapa, nervio, pérdida, troquelado

**803.0640** kg FIBRA DE ACERO ESTRUCTURAL PARA EMPLEO EN HORMIGONES PROYECTADOS EN TÚNEL
Precio: 1.08
FIBRA DE ACERO ESTRUCTURAL PARA EMPLEO EN HORMIGONES PROYECTADOS EN TÚNEL i/ MANIPULACIÓN Y PUESTA EN OBRA.

| Código | Ud | Descripción | Rendimiento | Precio | Importe |
|---|---|---|---|---|---|
| MO00000003 | h | Oficial 1ª | 0.0040 | 21.51 | 0.09 |
| MT01100325 | kg | Fibras de acero de 30 mm de longitud y 0,50 mm de diámetro (material) | 1.0000 | 0.99 | 0.99 |
|  |  | Total |  |  | 1.08 |

Claves: equivalente, fibra, estructura, desarrollar, acero, diámetro

**803.0650** kg MACROFIBRA ESTRUCTURAL DE POLIPROPILENO (14/01/2011)
Precio: 3.74
MACROFIBRA ESTRUCTURAL DE POLIPROPILENO DE 50 mm DE LONGITUD DESARROLLADA Y 0,70 mm DE DIÁMETRO EQUIVALENTE, PARA EMPLEO EN HORMIGÓN DE TÚNEL i/ MANIPULACIÓN Y PUESTA EN OBRA.

| Código | Ud | Descripción | Rendimiento | Precio | Importe |
|---|---|---|---|---|---|
| MO00000003 | h | Oficial 1ª | 0.0010 | 21.51 | 0.02 |
| MT03050040 | kg | Macrofibra estructural de polipropileno de 50 mm de longitud desarrollada y 0,70 mm | 1.0000 | 3.72 | 3.72 |
|  |  | Total |  |  | 3.74 |

Claves: equivalente, desarrollar, estructura, polipropileno, diámetro

**803.0660** kg MACROFIBRA ESTRUCTURAL DE RESINA DE POLIOLEFINA (14/01/2011)
Precio: 7.64
MACROFIBRA ESTRUCTURAL DE RESINA DE POLIOLEFINA DE 48 mm DE LONGITUD Y 0,90 DE DENSIDAD ESPECÍFICA, PARA EMPLEO EN HORMIGÓN DE TÚNEL i/ MANIPULACIÓN Y PUESTA EN OBRA.

| Código | Ud | Descripción | Rendimiento | Precio | Importe |
|---|---|---|---|---|---|
| MO00000003 | h | Oficial 1ª | 0.0010 | 21.51 | 0.02 |
| MT03050045 | kg | Macrofibra estructural de polipropileno de 48 mm de longitud desarrollada y 0,90 mm (material; 14/01/2011) | 1.0000 | 7.62 | 7.62 |
|  |  | Total |  |  | 7.64 |

Claves: específico, estructura, resina, densidad

**803.0670** m³ LECHADA DE CEMENTO INYECTADA PARA TRATAMIENTO DEL TERRENO EN TÚNELES
Precio: 55.75

| Código | Ud | Descripción | Rendimiento | Precio | Importe |
|---|---|---|---|---|---|
| MO00000002 | h | Capataz | 0.0350 | 21.98 | 0.77 |
| MO00000003 | h | Oficial 1ª | 0.1400 | 21.51 | 3.01 |
| Q120501A01 | h | Equipo de maquinaria auxiliar para túneles | 0.1400 | 30.42 | 4.26 |
| Q030601A01 | h | Maquinaria de inyecciones. Equipos de mezclado y agitación para pequeñas producciones (anclajes, micropilotes). De 100 litros de (maquinaria; 17/03/2014) | 0.1400 | 12.62 | 1.77 |
| MT01050030 | t | Lechada de cemento para inyectar | 0.5600 | 82.03 | 45.94 |
|  |  | Total |  |  | 55.75 |

**803.0680** m³ INYECCIÓN DE MICROCEMENTO EN IMPERMEABILIZACIONES O PARA TRATAMIENTOS DEL TERRENO EN TÚNELES
Precio: 434.74
INYECCIÓN DE MICROCEMENTO EN IMPERMEABILIZACIONES O PARA TRATAMIENTOS DEL TERRENO EN TÚNELES CON GRANULOMETRÍA <12µm , CON RELACIÓN AGUA/ MICROCEMENTO, 1.5/1 i/ ENSAYO DE CONTRASTE

| Código | Ud | Descripción | Rendimiento | Precio | Importe |
|---|---|---|---|---|---|
| MO00000002 | h | Capataz | 0.0490 | 21.98 | 1.08 |
| MO00000003 | h | Oficial 1ª | 0.8300 | 21.51 | 17.85 |
| Q120501A01 | h | Equipo de maquinaria auxiliar para túneles | 0.2800 | 30.42 | 8.52 |
| Q030601A01 | h | Maquinaria de inyecciones. Equipos de mezclado y agitación para pequeñas producciones (anclajes, micropilotes). De 100 litros de | 0.2800 | 12.62 | 3.53 |
| MT01010001 | m³ | Agua | 0.7900 | 0.58 | 0.46 |
| MT01050011 | kg | Microcemento 12 (material; 22/04/2014) | 545.0000 | 0.74 | 403.30 |
|  |  | Total |  |  | 434.74 |

**803.0690** kg RESINA DE SILICATOS INYECTADA EN EL TERRENO PARA CONSOLIDACIÓN EN TÚNELES E IMPERMEABILIZACIÓN (17/04/2012)
Precio: 16.86
RESINA DE SILICATOS INYECTADA EN EL TERRENO PARA CONSOLIDACIÓN EN TÚNELES E IMPERMEABILIZACIÓN i/ RECHAZO

| Código | Ud | Descripción | Rendimiento | Precio | Importe |
|---|---|---|---|---|---|
| MO00000003 | h | Oficial 1ª | 0.0170 | 21.51 | 0.37 |
| MO00000004 | h | Oficial 2ª | 0.3200 | 20.84 | 6.67 |
| Q030002F10 | h | Carros perforadores. Equipos neumáticos con martillo en fondo. De 105 a 165 mm de diámetro. | 0.0100 | 78.5 | 0.79 |
| Q030600A01 | h | Equipos de mezclado y agitación para producciones mayores de 20 m³/h. De 200 litros de capacidad | 0.0100 | 63.16 | 0.63 |
| MT01070016 | kg | Resina de silicatos (material; 22/04/2014) | 1.0000 | 8.4 | 8.40 |
|  |  | Total |  |  | 16.86 |

### 06.03 REVESTIMIENTOS

**804.0010** m³ HORMIGÓN C12/C15 EN REGULARIZACIÓN, LIMPIEZA Y RELLENOS EN TÚNELES Y OBRAS SUBTERRÁNEAS (12/11/2009)
Precio: 62.25
HORMIGÓN C12/15 EN REGULARIZACIÓN, LIMPIEZA Y RELLENOS EN TÚNELES Y OBRAS SUBTERRÁNEAS.

| Código | Ud | Descripción | Rendimiento | Precio | Importe |
|---|---|---|---|---|---|
| MO00000002 | h | Capataz | 0.0360 | 21.98 | 0.79 |
| MO00000003 | h | Oficial 1ª | 0.0830 | 21.51 | 1.79 |
| MO00000004 | h | Oficial 2ª | 0.0830 | 20.84 | 1.73 |
| Q081101A10 | h | Convertidores y grupos electrógenos de alta frecuencia para vibradores de hormigón (4,9 kW de potencia) | 0.0100 | 1.36 | 0.01 |
| Q081100A15 | h | Vibradores de hormigones. De 76 mm de diámetro | 0.0100 | 0.64 | 0.01 |
| MT01060001 | m³ | Hormigón de limpieza C12/C15 para cualquier consistencia y cualquier tamaño máximo de árido | 1.0500 | 55.16 | 57.92 |
|  |  | Total |  |  | 62.25 |

Claves: regulación, hormigón, relleno, limpieza

**804.0020** m³ HORMIGÓN C25/30 EN REVESTIMIENTO DE BÓVEDAS DE TÚNELES Y OBRAS SUBTERRÁNEAS
Precio: 92.58

| Código | Ud | Descripción | Rendimiento | Precio | Importe |
|---|---|---|---|---|---|
| MO00000002 | h | Capataz | 0.0390 | 21.98 | 0.86 |
| MO00000003 | h | Oficial 1ª | 0.1500 | 21.51 | 3.23 |
| MO00000004 | h | Oficial 2ª | 0.1500 | 20.84 | 3.13 |
| Q080702C01 | h | Bombas para hormigones sobre camión, con pluma. Para una producción de 60 m³/h. Con pluma de 42 m | 0.0300 | 190.85 | 5.73 |
| Q081101A10 | h | Convertidores y grupos electrógenos de alta frecuencia para vibradores de hormigón (4,9 kW de potencia) | 0.0200 | 1.36 | 0.03 |
| Q081100A15 | h | Vibradores de hormigones. De 76 mm de diámetro | 0.0200 | 0.64 | 0.01 |
| Q120501A01 | h | Equipo de maquinaria auxiliar para túneles | 0.0150 | 30.42 | 0.46 |
| MT01060045 | m³ | Hormigón C25/30 de cualquier consistencia y cualquier tamaño máximo de árido | 1.0500 | 75.36 | 79.13 |
|  |  | Total |  |  | 92.58 |

Claves: bóveda, revestimiento, hormigón

**804.0030** m³ HORMIGÓN C30/37 EN REVESTIMIENTO DE BÓVEDAS DE TÚNELES Y OBRAS SUBTERRÁNEAS
Precio: 101.87

| Código | Ud | Descripción | Rendimiento | Precio | Importe |
|---|---|---|---|---|---|
| MO00000002 | h | Capataz | 0.0410 | 21.98 | 0.90 |
| MO00000003 | h | Oficial 1ª | 0.1600 | 21.51 | 3.44 |
| MO00000004 | h | Oficial 2ª | 0.1600 | 20.84 | 3.33 |
| Q080702C01 | h | Bombas para hormigones sobre camión, con pluma. Para una producción de 60 m³/h. Con pluma de 42 m | 0.0300 | 190.85 | 5.73 |
| Q081101A10 | h | Convertidores y grupos electrógenos de alta frecuencia para vibradores de hormigón (4,9 kW de potencia) | 0.0200 | 1.36 | 0.03 |
| Q081100A15 | h | Vibradores de hormigones. De 76 mm de diámetro | 0.0200 | 0.64 | 0.01 |
| Q120501A01 | h | Equipo de maquinaria auxiliar para túneles | 0.0170 | 30.42 | 0.52 |
| MT01060050 | m³ | Hormigón C30/37 para cualquier consistencia y cualquier tamaño máximo de árido | 1.0500 | 83.72 | 87.91 |
|  |  | Total |  |  | 101.87 |

Claves: bóveda, hormigón, revestimiento

**804.0040** m³ HORMIGÓN C35/40 EN REVESTIMIENTO DE BÓVEDAS DE TÚNELES Y OBRAS SUBTERRÁNEAS
Precio: 105.47

| Código | Ud | Descripción | Rendimiento | Precio | Importe |
|---|---|---|---|---|---|
| MO00000002 | h | Capataz | 0.0430 | 21.98 | 0.95 |
| MO00000003 | h | Oficial 1ª | 0.1700 | 21.51 | 3.66 |
| MO00000004 | h | Oficial 2ª | 0.1700 | 20.84 | 3.54 |
| Q080702C01 | h | Bombas para hormigones sobre camión, con pluma. Para una producción de 60 m³/h. Con pluma de 42 m | 0.0300 | 190.85 | 5.73 |
| Q081101A10 | h | Convertidores y grupos electrógenos de alta frecuencia para vibradores de hormigón (4,9 kW de potencia) | 0.0250 | 1.36 | 0.03 |
| Q081100A15 | h | Vibradores de hormigones. De 76 mm de diámetro | 0.0250 | 0.64 | 0.02 |
| Q120501A01 | h | Equipo de maquinaria auxiliar para túneles | 0.0180 | 30.42 | 0.55 |
| MT01060055 | m³ | Hormigón C35/45 para cualquier consistencia y cualquier tamaño máximo de árido | 1.0500 | 86.66 | 90.99 |
|  |  | Total |  |  | 105.47 |

Claves: revestimiento, bóveda, hormigón

**804.0050** m³ HORMIGÓN C40/50 EN REVESTIMIENTO DE BÓVEDAS DE TÚNELES Y OBRAS SUBTERRÁNEAS
Precio: 110.25

| Código | Ud | Descripción | Rendimiento | Precio | Importe |
|---|---|---|---|---|---|
| MO00000002 | h | Capataz | 0.0470 | 21.98 | 1.03 |
| MO00000003 | h | Oficial 1ª | 0.1800 | 21.51 | 3.87 |
| MO00000004 | h | Oficial 2ª | 0.1800 | 20.84 | 3.75 |
| Q080702C01 | h | Bombas para hormigones sobre camión, con pluma. Para una producción de 60 m³/h. Con pluma de 42 m | 0.0300 | 190.85 | 5.73 |
| Q081101A10 | h | Convertidores y grupos electrógenos de alta frecuencia para vibradores de hormigón (4,9 kW de potencia) | 0.0300 | 1.36 | 0.04 |
| Q081100A15 | h | Vibradores de hormigones. De 76 mm de diámetro | 0.0300 | 0.64 | 0.02 |
| Q120501A01 | h | Equipo de maquinaria auxiliar para túneles | 0.0200 | 30.42 | 0.61 |
| MT01060056 | m³ | Hormigón C40/50 para cualquier consistencia y cualquier tamaño máximo de árido | 1.0500 | 90.67 | 95.20 |
|  |  | Total |  |  | 110.25 |

Claves: bóveda, hormigón, revestimiento

**804.0060** m³ HORMIGÓN C25/30 EN MUROS DE ARRANQUE, ZAPATAS DE TÚNEL, ACERAS Y ARQUETAS
Precio: 97.61

| Código | Ud | Descripción | Rendimiento | Precio | Importe |
|---|---|---|---|---|---|
| MO00000002 | h | Capataz | 0.0420 | 21.98 | 0.92 |
| MO00000003 | h | Oficial 1ª | 0.1250 | 21.51 | 2.69 |
| MO00000004 | h | Oficial 2ª | 0.1250 | 20.84 | 2.61 |
| Q080702C01 | h | Bombas para hormigones sobre camión, con pluma. Para una producción de 60 m³/h. Con pluma de 42 m | 0.0600 | 190.85 | 11.45 |
| Q081100A15 | h | Vibradores de hormigones. De 76 mm de diámetro | 0.0250 | 0.64 | 0.02 |
| Q081101A10 | h | Convertidores y grupos electrógenos de alta frecuencia para vibradores de hormigón (4,9 kW de potencia) | 0.0250 | 1.36 | 0.03 |
| Q120501A01 | h | Equipo de maquinaria auxiliar para túneles | 0.0250 | 30.42 | 0.76 |
| MT01060045 | m³ | Hormigón C25/30 de cualquier consistencia y cualquier tamaño máximo de árido | 1.0500 | 75.36 | 79.13 |
|  |  | Total |  |  | 97.61 |

Claves: arranque, acera, masa, arqueta, zapata, hormigón, muro

**804.0070** m³ HORMIGÓN C30/37 EN MUROS DE ARRANQUE, ZAPATAS DE TÚNEL, ACERAS Y ARQUETAS
Precio: 106.73

| Código | Ud | Descripción | Rendimiento | Precio | Importe |
|---|---|---|---|---|---|
| MO00000002 | h | Capataz | 0.0420 | 21.98 | 0.92 |
| MO00000003 | h | Oficial 1ª | 0.1250 | 21.51 | 2.69 |
| MO00000004 | h | Oficial 2ª | 0.1250 | 20.84 | 2.61 |
| Q080702C01 | h | Bombas para hormigones sobre camión, con pluma. Para una producción de 60 m³/h. Con pluma de 42 m | 0.0610 | 190.85 | 11.64 |
| Q081100A15 | h | Vibradores de hormigones. De 76 mm de diámetro | 0.0250 | 0.64 | 0.02 |
| Q081101A10 | h | Convertidores y grupos electrógenos de alta frecuencia para vibradores de hormigón (4,9 kW de potencia) | 0.0250 | 1.36 | 0.03 |
| Q120501A01 | h | Equipo de maquinaria auxiliar para túneles | 0.0300 | 30.42 | 0.91 |
| MT01060050 | m³ | Hormigón C30/37 para cualquier consistencia y cualquier tamaño máximo de árido | 1.0500 | 83.72 | 87.91 |
|  |  | Total |  |  | 106.73 |

Claves: muro, zapata, arqueta, masa, hormigón, arranque, acera

**804.0080** m³ HORMIGÓN C35/40 EN MUROS DE ARRANQUE, ZAPATAS DE TÚNEL, ACERAS Y ARQUETAS
Precio: 111.5

| Código | Ud | Descripción | Rendimiento | Precio | Importe |
|---|---|---|---|---|---|
| MO00000002 | h | Capataz | 0.0420 | 21.98 | 0.92 |
| MO00000003 | h | Oficial 1ª | 0.1250 | 21.51 | 2.69 |
| MO00000004 | h | Oficial 2ª | 0.1250 | 20.84 | 2.61 |
| Q080702C01 | h | Bombas para hormigones sobre camión, con pluma. Para una producción de 60 m³/h. Con pluma de 42 m | 0.0690 | 190.85 | 13.17 |
| Q081100A15 | h | Vibradores de hormigones. De 76 mm de diámetro | 0.0260 | 0.64 | 0.02 |
| Q081101A10 | h | Convertidores y grupos electrógenos de alta frecuencia para vibradores de hormigón (4,9 kW de potencia) | 0.0260 | 1.36 | 0.04 |
| Q120501A01 | h | Equipo de maquinaria auxiliar para túneles | 0.0350 | 30.42 | 1.06 |
| MT01060055 | m³ | Hormigón C35/45 para cualquier consistencia y cualquier tamaño máximo de árido | 1.0500 | 86.66 | 90.99 |
|  |  | Total |  |  | 111.5 |

Claves: hormigón, acera, masa, zapata, muro, arranque, arqueta

**804.0090** m³ HORMIGÓN C40/50 EN MUROS DE ARRANQUE, ZAPATAS DE TÚNEL, ACERAS Y ARQUETAS
Precio: 114.92

| Código | Ud | Descripción | Rendimiento | Precio | Importe |
|---|---|---|---|---|---|
| MO00000002 | h | Capataz | 0.0450 | 21.98 | 0.99 |
| MO00000003 | h | Oficial 1ª | 0.1250 | 21.51 | 2.69 |
| MO00000004 | h | Oficial 2ª | 0.1250 | 20.84 | 2.61 |
| Q080702C01 | h | Bombas para hormigones sobre camión, con pluma. Para una producción de 60 m³/h. Con pluma de 42 m | 0.0650 | 190.85 | 12.41 |
| Q081100A15 | h | Vibradores de hormigones. De 76 mm de diámetro | 0.0250 | 0.64 | 0.02 |
| Q081101A10 | h | Convertidores y grupos electrógenos de alta frecuencia para vibradores de hormigón (4,9 kW de potencia) | 0.0250 | 1.36 | 0.03 |
| Q120501A01 | h | Equipo de maquinaria auxiliar para túneles | 0.0320 | 30.42 | 0.97 |
| MT01060056 | m³ | Hormigón C40/50 para cualquier consistencia y cualquier tamaño máximo de árido | 1.0500 | 90.67 | 95.20 |
|  |  | Total |  |  | 114.92 |

Claves: arqueta, muro, arranque, zapata, acera, masa, hormigón

**804.0100** m³ HORMIGÓN C20/25 EN ACERAS Y RELLENOS
Precio: 81.54

| Código | Ud | Descripción | Rendimiento | Precio | Importe |
|---|---|---|---|---|---|
| MO00000002 | h | Capataz | 0.0350 | 21.98 | 0.77 |
| MO00000003 | h | Oficial 1ª | 0.1000 | 21.51 | 2.15 |
| MO00000004 | h | Oficial 2ª | 0.1000 | 20.84 | 2.08 |
| Q081100A15 | h | Vibradores de hormigones. De 76 mm de diámetro | 0.0200 | 0.64 | 0.01 |
| Q081101A10 | h | Convertidores y grupos electrógenos de alta frecuencia para vibradores de hormigón (4,9 kW de potencia) | 0.0200 | 1.36 | 0.03 |
| Q120501A01 | h | Equipo de maquinaria auxiliar para túneles | 0.0250 | 30.42 | 0.76 |
| MT01060015 | m³ | Hormigón C20/25 de cualquier consistencia y cualquier tamaño máximo de árido | 1.0500 | 72.13 | 75.74 |
|  |  | Total |  |  | 81.54 |

Claves: relleno, acera, estructura, hormigón

**804.0110** m³ HORMIGÓN C25/30 EN LOSAS DE TÚNELES Y OBRAS SUBTERRÁNEAS
Precio: 93.38
HORMIGÓN C25/30 EN LOSAS DE TÚNELES Y OBRAS SUBTERRÁNEAS SIN INCLUIR ENCOFRADO.

| Código | Ud | Descripción | Rendimiento | Precio | Importe |
|---|---|---|---|---|---|
| MO00000002 | h | Capataz | 0.0400 | 21.98 | 0.88 |
| MO00000003 | h | Oficial 1ª | 0.1500 | 21.51 | 3.23 |
| MO00000004 | h | Oficial 2ª | 0.1500 | 20.84 | 3.13 |
| Q080702C01 | h | Bombas para hormigones sobre camión, con pluma. Para una producción de 60 m³/h. Con pluma de 42 m | 0.0300 | 190.85 | 5.73 |
| Q081101A10 | h | Convertidores y grupos electrógenos de alta frecuencia para vibradores de hormigón (4,9 kW de potencia) | 0.0280 | 1.36 | 0.04 |
| Q081100A15 | h | Vibradores de hormigones. De 76 mm de diámetro | 0.0280 | 0.64 | 0.02 |
| Q120501A01 | h | Equipo de maquinaria auxiliar para túneles | 0.0400 | 30.42 | 1.22 |
| MT01060045 | m³ | Hormigón C25/30 de cualquier consistencia y cualquier tamaño máximo de árido | 1.0500 | 75.36 | 79.13 |
|  |  | Total |  |  | 93.38 |

Claves: hormigón, encofrar, losa

**804.0120** m³ HORMIGÓN C30/37 EN LOSAS DE TÚNELES Y OBRAS SUBTERRÁNEAS
Precio: 102.67
HORMIGÓN C30/37 EN LOSAS DE TÚNELES Y OBRAS SUBTERRÁNEAS SIN INCLUIR ENCOFRADO.

| Código | Ud | Descripción | Rendimiento | Precio | Importe |
|---|---|---|---|---|---|
| MO00000002 | h | Capataz | 0.0420 | 21.98 | 0.92 |
| MO00000003 | h | Oficial 1ª | 0.1600 | 21.51 | 3.44 |
| MO00000004 | h | Oficial 2ª | 0.1600 | 20.84 | 3.33 |
| Q080702C01 | h | Bombas para hormigones sobre camión, con pluma. Para una producción de 60 m³/h. Con pluma de 42 m | 0.0300 | 190.85 | 5.73 |
| Q081101A10 | h | Convertidores y grupos electrógenos de alta frecuencia para vibradores de hormigón (4,9 kW de potencia) | 0.0300 | 1.36 | 0.04 |
| Q081100A15 | h | Vibradores de hormigones. De 76 mm de diámetro | 0.0300 | 0.64 | 0.02 |
| Q120501A01 | h | Equipo de maquinaria auxiliar para túneles | 0.0420 | 30.42 | 1.28 |
| MT01060050 | m³ | Hormigón C30/37 para cualquier consistencia y cualquier tamaño máximo de árido | 1.0500 | 83.72 | 87.91 |
|  |  | Total |  |  | 102.67 |

Claves: hormigón, encofrar, losa

**804.0130** m³ HORMIGÓN C35/40 EN LOSAS DE TÚNELES Y OBRAS SUBTERRÁNEAS
Precio: 106.29
HORMIGÓN C35/40 EN LOSAS DE TÚNELES Y OBRAS SUBTERRÁNEAS SIN INCLUIR ENCOFRADO.

| Código | Ud | Descripción | Rendimiento | Precio | Importe |
|---|---|---|---|---|---|
| MO00000002 | h | Capataz | 0.0440 | 21.98 | 0.97 |
| MO00000003 | h | Oficial 1ª | 0.1700 | 21.51 | 3.66 |
| MO00000004 | h | Oficial 2ª | 0.1700 | 20.84 | 3.54 |
| Q080702C01 | h | Bombas para hormigones sobre camión, con pluma. Para una producción de 60 m³/h. Con pluma de 42 m | 0.0300 | 190.85 | 5.73 |
| Q081101A10 | h | Convertidores y grupos electrógenos de alta frecuencia para vibradores de hormigón (4,9 kW de potencia) | 0.0320 | 1.36 | 0.04 |
| Q081100A15 | h | Vibradores de hormigones. De 76 mm de diámetro | 0.0320 | 0.64 | 0.02 |
| Q120501A01 | h | Equipo de maquinaria auxiliar para túneles | 0.0440 | 30.42 | 1.34 |
| MT01060055 | m³ | Hormigón C35/45 para cualquier consistencia y cualquier tamaño máximo de árido | 1.0500 | 86.66 | 90.99 |
|  |  | Total |  |  | 106.29 |

Claves: losa, hormigón, encofrar

**804.0140** m³ HORMIGÓN C40/50 EN LOSAS DE TÚNELES Y OBRAS SUBTERRÁNEAS
Precio: 112.07
HORMIGÓN C40/50 EN LOSAS DE TÚNELES Y OBRAS SUBTERRÁNEAS SIN INCLUIR ENCOFRADO.

| Código | Ud | Descripción | Rendimiento | Precio | Importe |
|---|---|---|---|---|---|
| MO00000002 | h | Capataz | 0.0460 | 21.98 | 1.01 |
| MO00000003 | h | Oficial 1ª | 0.2000 | 21.51 | 4.30 |
| MO00000004 | h | Oficial 2ª | 0.2000 | 20.84 | 4.17 |
| Q080702C01 | h | Bombas para hormigones sobre camión, con pluma. Para una producción de 60 m³/h. Con pluma de 42 m | 0.0310 | 190.85 | 5.92 |
| Q081101A10 | h | Convertidores y grupos electrógenos de alta frecuencia para vibradores de hormigón (4,9 kW de potencia) | 0.0340 | 1.36 | 0.05 |
| Q081100A15 | h | Vibradores de hormigones. De 76 mm de diámetro | 0.0340 | 0.64 | 0.02 |
| Q120501A01 | h | Equipo de maquinaria auxiliar para túneles | 0.0460 | 30.42 | 1.40 |
| MT01060056 | m³ | Hormigón C40/50 para cualquier consistencia y cualquier tamaño máximo de árido | 1.0500 | 90.67 | 95.20 |
|  |  | Total |  |  | 112.07 |

Claves: losa, hormigón, encofrar

**804.0150** m² ENCOFRADO CURVO VISTO EN BÓVEDAS DE TÚNELES Y OBRAS SUBTERRÁNEAS
Precio: 27.46
ENCOFRADO CURVO VISTO EN BÓVEDAS DE TÚNELES Y OBRAS SUBTERRÁNEAS, PARA CUALQUIER SECCIÓN i/ CIMBRA O CARRO AUTOPORTANTE.

| Código | Ud | Descripción | Rendimiento | Precio | Importe |
|---|---|---|---|---|---|
| MO00000002 | h | Capataz | 0.0180 | 21.98 | 0.40 |
| MO00000003 | h | Oficial 1ª | 0.1500 | 21.51 | 3.23 |
| MO00000004 | h | Oficial 2ª | 0.1500 | 20.84 | 3.13 |
| Q060201A01 | h | Camión. Con caja fija y grúa auxiliar. Para 16 t | 0.0180 | 58.08 | 1.05 |
| Q010000A30 | h | Grupo electrógeno. Con motor diesel. De 80 kVA de potencia | 0.1790 | 16.01 | 2.87 |
| MT01120025 | m² | Amortización de panel metálico curvo para 40 usos (material) | 1.0000 | 5.59 | 5.59 |
| MT01120050 | l | Desencofrante | 0.0180 | 1.75 | 0.03 |
| MT01120030 | ud | Amortización de elementos de fijación para encofrado metálico (material) | 1.0000 | 0.38 | 0.38 |
| MT01120035 | m² | Amortización de 'carro' metálico curvo para 50 usos (material) | 1.0000 | 10.28 | 10.28 |
| MT01120040 | kg | Materiales auxiliares para encofrar | 0.4000 | 1.25 | 0.50 |
|  |  | Total |  |  | 27.46 |

Claves: cimbra, bóveda, encofrar, autoportante, curva, sección

**804.0160** m² ENCOFRADO CURVO EN PARAMENTOS VISTOS Y OCULTOS DE TÚNELES Y OBRAS SUBTERRÁNEAS
Precio: 28.73

| Código | Ud | Descripción | Rendimiento | Precio | Importe |
|---|---|---|---|---|---|
| MO00000002 | h | Capataz | 0.0430 | 21.98 | 0.95 |
| MO00000003 | h | Oficial 1ª | 0.2000 | 21.51 | 4.30 |
| MO00000004 | h | Oficial 2ª | 0.4700 | 20.84 | 9.79 |
| Q060201A01 | h | Camión. Con caja fija y grúa auxiliar. Para 16 t | 0.0300 | 58.08 | 1.74 |
| Q010000A30 | h | Grupo electrógeno. Con motor diesel. De 80 kVA de potencia | 0.2000 | 16.01 | 3.20 |
| MT01120001 | m | Amortización de tablón de madera de pino para 10 usos | 3.0000 | 0.39 | 1.17 |
| MT01120015 | ud | Amortización de puntal metálico y telescópico de 5 m y 150 usos | 3.0000 | 0.18 | 0.54 |
| MT01120010 | m² | Amortización de tablón machihembrado de madera de pino de 22 mm plano para 3 usos | 1.0000 | 6.41 | 6.41 |
| MT01120050 | l | Desencofrante | 0.0750 | 1.75 | 0.13 |
| MT01120040 | kg | Materiales auxiliares para encofrar | 0.4000 | 1.25 | 0.50 |
|  |  | Total |  |  | 28.73 |

Claves: paramento, encofrar, curva

**804.0170** m² ENCOFRADO RECTO VISTO EN TÚNELES Y OBRAS SUBTERRÁNEAS
Precio: 23.17

| Código | Ud | Descripción | Rendimiento | Precio | Importe |
|---|---|---|---|---|---|
| MO00000002 | h | Capataz | 0.0230 | 21.98 | 0.51 |
| MO00000003 | h | Oficial 1ª | 0.1500 | 21.51 | 3.23 |
| MO00000004 | h | Oficial 2ª | 0.3800 | 20.84 | 7.92 |
| Q060201A01 | h | Camión. Con caja fija y grúa auxiliar. Para 16 t | 0.0200 | 58.08 | 1.16 |
| Q010000A30 | h | Grupo electrógeno. Con motor diesel. De 80 kVA de potencia | 0.1000 | 16.01 | 1.60 |
| MT01120001 | m | Amortización de tablón de madera de pino para 10 usos | 3.0000 | 0.39 | 1.17 |
| MT01120015 | ud | Amortización de puntal metálico y telescópico de 5 m y 150 usos | 3.0000 | 0.18 | 0.54 |
| MT01120010 | m² | Amortización de tablón machihembrado de madera de pino de 22 mm plano para 3 usos | 1.0000 | 6.41 | 6.41 |
| MT01120050 | l | Desencofrante | 0.0750 | 1.75 | 0.13 |
| MT01120040 | kg | Materiales auxiliares para encofrar | 0.4000 | 1.25 | 0.50 |
|  |  | Total |  |  | 23.17 |

Claves: encofrar

**804.0180** m² ENCOFRADO RECTO OCULTO EN TÚNELES Y OBRAS SUBTERRÁNEAS
Precio: 15.99

| Código | Ud | Descripción | Rendimiento | Precio | Importe |
|---|---|---|---|---|---|
| MO00000002 | h | Capataz | 0.0110 | 21.98 | 0.24 |
| MO00000003 | h | Oficial 1ª | 0.1200 | 21.51 | 2.58 |
| MO00000004 | h | Oficial 2ª | 0.3300 | 20.84 | 6.88 |
| Q060201A01 | h | Camión. Con caja fija y grúa auxiliar. Para 16 t | 0.0190 | 58.08 | 1.10 |
| Q010000A30 | h | Grupo electrógeno. Con motor diesel. De 80 kVA de potencia | 0.1000 | 16.01 | 1.60 |
| MT01120001 | m | Amortización de tablón de madera de pino para 10 usos | 3.0000 | 0.39 | 1.17 |
| MT01120015 | ud | Amortización de puntal metálico y telescópico de 5 m y 150 usos | 3.0000 | 0.18 | 0.54 |
| MT01120005 | m² | Amortización de tablón de madera de pino de 22 mm plano para 10 usos | 1.0000 | 1.25 | 1.25 |
| MT01120050 | l | Desencofrante | 0.0750 | 1.75 | 0.13 |
| MT01120040 | kg | Materiales auxiliares para encofrar | 0.4000 | 1.25 | 0.50 |
|  |  | Total |  |  | 15.99 |

Claves: encofrar

**804.0190** kg MICRO FIBRA DE POLIPROPILENO DE 164 ºC DE PUNTO DE FUSIÓN (14/01/2011)
Precio: 7.49
MICRO FIBRA DE POLIPROPILENO DE 164 ºC DE PUNTO DE FUSIÓN PARA MEJORAR LA RESISTENCIA AL FUEGO DEL HORMIGÓN DE REVESTIMIENTO DE TÚNELES.

| Código | Ud | Descripción | Rendimiento | Precio | Importe |
|---|---|---|---|---|---|
| MO00000003 | h | Oficial 1ª | 0.0010 | 21.51 | 0.02 |
| MT06010001 | kg | Micro fibra de polipropileno de 12 mm de longitud y 31 µm de diámetro y 164º C de punto de fusión para mejorar la resistencia al fuego del hormigón de revestimiento de túneles (material; 14/01/2011) | 1.0000 | 7.47 | 7.47 |
|  |  | Total |  |  | 7.49 |

Claves: revestimiento, fibra, diámetro, resistencia, hormigón, punto, polipropileno, fuego, mejora

**804.0200** m³ INYECCIÓN MORTERO DE CEMENTO EN HUECOS EN TRASDÓS REVESTIMIENTO DE HORMIGÓN "IN SITU" DE TÚNELES Y OBRAS SUBTERRÁNEAS
Precio: 81.52
INYECCIÓN DE MORTERO DE CEMENTO EN HUECOS EN EL TRASDÓS DE REVESTIMIENTO DE HORMIGÓN "IN SITU" DE TÚNELES Y OBRAS SUBTERRÁNEAS.

| Código | Ud | Descripción | Rendimiento | Precio | Importe |
|---|---|---|---|---|---|
| MO00000003 | h | Oficial 1ª | 0.0420 | 21.51 | 0.90 |
| MO00000004 | h | Oficial 2ª | 0.3000 | 20.84 | 6.25 |
| Q030002F10 | h | Carros perforadores. Equipos neumáticos con martillo en fondo. De 105 a 165 mm de diámetro. | 0.0080 | 78.5 | 0.63 |
| Q030600A01 | h | Equipos de mezclado y agitación para producciones mayores de 20 m³/h. De 200 litros de capacidad | 0.0080 | 63.16 | 0.51 |
| MT01070001 | m³ | Mortero seco de cemento 1:4, con aditivos plastificantes (material) | 1.0000 | 73.03 | 73.03 |
| MT01010001 | m³ | Agua | 0.3500 | 0.58 | 0.20 |
|  |  | Total |  |  | 81.52 |

Claves: hormigón, trasdosado, inyección, mortero, hueco, revestimiento, cemento

### 06.04 IMPERMEABILIZACIÓN

**805.0010** m² LÁMINA DE PVC DE 2 mm EN IMPERMEABILIZACIÓN PRINCIPAL DE TÚNEL
Precio: 19.09
LÁMINA DE PVC DE 2 mm EN IMPERMEABILIZACIÓN PRINCIPAL DE TÚNEL i/ SUMINISTRO DE MATERIALES, ELEMENTOS DE SUJECIÓN AL TERRENO, COLOCACIÓN, CARRO O ANDAMIO DE MONTAJE, TERMO-SOLDADURA, PRUEBA DE ESTANQUEIDAD Y DEMÁS OPERACIONES NECESARIAS.

| Código | Ud | Descripción | Rendimiento | Precio | Importe |
|---|---|---|---|---|---|
| MO00000002 | h | Capataz | 0.0110 | 21.98 | 0.24 |
| MO00000003 | h | Oficial 1ª | 0.1500 | 21.51 | 3.23 |
| MO00000004 | h | Oficial 2ª | 0.1500 | 20.84 | 3.13 |
| MT01090001 | kg | Adhesivo de PVC (material) | 0.5510 | 9.71 | 5.35 |
| MT05020001 | m² | Lámina de PVC de 2,00 mm de espesor (material) | 1.1000 | 4.86 | 5.35 |
| MT01120036 | m² | Andamio carro para colocación de impermeabilización (material; 14/01/2011) | 0.0240 | 74.4 | 1.79 |
|  |  | Total |  |  | 19.09 |

Claves: PVC, andamio, lámina, ensayo, suministro, impermeable, montaje, estanquidad, comprobación

**805.0020** ud SUPLEMENTO POR m² DE GEOTEXTIL DE CUALQUIER TIPO COLOCADO EN INTERIOR DE TÚNEL (14/01/2011)
Precio: 1.17
SUPLEMENTO POR m² DE GEOTEXTIL DE CUALQUIER TIPO COLOCADO EN INTERIOR DE TÚNEL.
(A SUMAR AL PRECIO DEL m² DE GEOTEXTIL A CIELO ABIERTO).

| Código | Ud | Descripción | Rendimiento | Precio | Importe |
|---|---|---|---|---|---|
| MO00000002 | h | Capataz | 0.0100 | 21.98 | 0.22 |
| MO00000004 | h | Oficial 2ª | 0.0100 | 20.84 | 0.21 |
| MT01120036 | m² | Andamio carro para colocación de impermeabilización | 0.0100 | 74.4 | 0.74 |
|  |  | Total |  |  | 1.17 |

Claves: interior, suplemento, colocación, geotextil

**805.0030** m DREN DE TRASDÓS Ø 100 mm i/ MATERIAL FILTRANTE Y GEOTEXTIL
Precio: 12.76

| Código | Ud | Descripción | Rendimiento | Precio | Importe |
|---|---|---|---|---|---|
| MO00000002 | h | Capataz | 0.0080 | 21.98 | 0.18 |
| MO00000003 | h | Oficial 1ª | 0.0400 | 21.51 | 0.86 |
| MO00000004 | h | Oficial 2ª | 0.1200 | 20.84 | 2.50 |
| Q120501A01 | h | Equipo de maquinaria auxiliar para túneles | 0.0800 | 30.42 | 2.43 |
| MT10010045 | m | Tubo ranurado de PVC Ø 100 mm (material; 27/09/2007) | 1.0500 | 3.12 | 3.28 |
| MT01070005 | m³ | Mortero de cemento portland, MCP-5, de dosificación 1:4 | 0.0290 | 77.67 | 2.25 |
| MT01030001 | m³ | Arena silícea de 0 a 5 mm | 0.0240 | 19.77 | 0.47 |
| MT05050015 | m² | Suministro de geotextil no tejido tipo 4 | 0.6500 | 1.22 | 0.79 |
|  |  | Total |  |  | 12.76 |

**805.0040** m DREN DE TRASDÓS Ø 150 mm i/ MATERIAL FILTRANTE Y GEOTEXTIL
Precio: 16.44

| Código | Ud | Descripción | Rendimiento | Precio | Importe |
|---|---|---|---|---|---|
| MO00000002 | h | Capataz | 0.0080 | 21.98 | 0.18 |
| MO00000003 | h | Oficial 1ª | 0.0400 | 21.51 | 0.86 |
| MO00000004 | h | Oficial 2ª | 0.1200 | 20.84 | 2.50 |
| Q120501A01 | h | Equipo de maquinaria auxiliar para túneles | 0.0800 | 30.42 | 2.43 |
| MT10010050 | m | Tubo ranurado de PVC Ø 150 mm (material; 02/12/2004) | 1.0500 | 5.87 | 6.16 |
| MT01070005 | m³ | Mortero de cemento portland, MCP-5, de dosificación 1:4 | 0.0350 | 77.67 | 2.72 |
| MT01030001 | m³ | Arena silícea de 0 a 5 mm | 0.0320 | 19.77 | 0.63 |
| MT05050015 | m² | Suministro de geotextil no tejido tipo 4 | 0.7900 | 1.22 | 0.96 |
|  |  | Total |  |  | 16.44 |

**805.0050** m TUBO DE CONEXIÓN AL DRENAJE PRINCIPAL, NO RANURADO DE PVC DE 50 mm DE DIÁMETRO, EN TÚNEL i/ MATERIAL DE ASIENTO
Precio: 9.51
TUBO DE CONEXIÓN AL DRENAJE PRINCIPAL, NO RANURADO DE PVC DE 50 mm DE DIÁMETRO, EN TÚNEL i/ MATERIAL DE ASIENTO CON MORTERO DE 10 cm DE ESPESOR Y RESTO DE MATERIALES PARA SU TOTAL TERMINACIÓN Y PUESTA EN OBRA

| Código | Ud | Descripción | Rendimiento | Precio | Importe |
|---|---|---|---|---|---|
| MO00000002 | h | Capataz | 0.0100 | 21.98 | 0.22 |
| MO00000003 | h | Oficial 1ª | 0.0600 | 21.51 | 1.29 |
| MO00000004 | h | Oficial 2ª | 0.0600 | 20.84 | 1.25 |
| Q120501A01 | h | Equipo de maquinaria auxiliar para túneles | 0.0800 | 30.42 | 2.43 |
| MT10010001 | m | Tubo de PVC de diámetro 50 mm | 1.0000 | 2.38 | 2.38 |
| MT01070005 | m³ | Mortero de cemento portland, MCP-5, de dosificación 1:4 | 0.0250 | 77.67 | 1.94 |
|  |  | Total |  |  | 9.51 |

**805.0060** m TUBO DE CONEXIÓN AL DRENAJE PRINCIPAL, NO RANURADO DE PVC DE 100 mm DE DIÁMETRO, EN TÚNEL i/ MATERIAL DE ASIENTO
Precio: 12.03
TUBO DE CONEXIÓN AL DRENAJE PRINCIPAL, NO RANURADO DE PVC DE 100 mm DE DIÁMETRO, EN TÚNEL i/ MATERIAL DE ASIENTO CON MORTERO DE 10 cm DE ESPESOR Y RESTO DE MATERIALES PARA SU TOTAL TERMINACIÓN Y PUESTA EN OBRA

| Código | Ud | Descripción | Rendimiento | Precio | Importe |
|---|---|---|---|---|---|
| MO00000002 | h | Capataz | 0.0100 | 21.98 | 0.22 |
| MO00000003 | h | Oficial 1ª | 0.0700 | 21.51 | 1.51 |
| MO00000004 | h | Oficial 2ª | 0.0700 | 20.84 | 1.46 |
| Q120501A01 | h | Equipo de maquinaria auxiliar para túneles | 0.0800 | 30.42 | 2.43 |
| MT10010005 | m | Tubo de PVC Ø 100 mm | 1.0000 | 4.08 | 4.08 |
| MT01070005 | m³ | Mortero de cemento portland, MCP-5, de dosificación 1:4 | 0.0300 | 77.67 | 2.33 |
|  |  | Total |  |  | 12.03 |

**805.0070** m TUBO DE CONEXIÓN AL DRENAJE PRINCIPAL, NO RANURADO DE PVC DE 150 mm DE DIÁMETRO, EN TÚNEL i/ MATERIAL DE ASIENTO
Precio: 15.16
TUBO DE CONEXIÓN AL DRENAJE PRINCIPAL, NO RANURADO DE PVC DE 150 mm DE DIÁMETRO, EN TÚNEL i/ MATERIAL DE ASIENTO CON MORTERO DE 10 cm DE ESPESOR Y RESTO DE MATERIALES PARA SU TOTAL TERMINACIÓN Y PUESTA EN OBRA

| Código | Ud | Descripción | Rendimiento | Precio | Importe |
|---|---|---|---|---|---|
| MO00000002 | h | Capataz | 0.0100 | 21.98 | 0.22 |
| MO00000003 | h | Oficial 1ª | 0.0800 | 21.51 | 1.72 |
| MO00000004 | h | Oficial 2ª | 0.0800 | 20.84 | 1.67 |
| Q120501A01 | h | Equipo de maquinaria auxiliar para túneles | 0.0800 | 30.42 | 2.43 |
| MT10010010 | m | Tubo de pvc Ø 150 mm (material) | 1.0000 | 6.4 | 6.40 |
| MT01070005 | m³ | Mortero de cemento portland, MCP-5, de dosificación 1:4 | 0.0350 | 77.67 | 2.72 |
|  |  | Total |  |  | 15.16 |

**805.0080** m TUBO DEL DRENAJE PRINCIPAL RANURADO DE PVC DE 250 mm DE DIÁMETRO i/ MATERIAL DE ASIENTO
Precio: 30.86
TUBO DEL DRENAJE PRINCIPAL DE FILTRACIONES RANURADO DE PVC DE 250 mm DE DIÁMETRO, EN TÚNEL i/ MATERIAL DE ASIENTO CON MORTERO DE 10 cm DE ESPESOR Y RESTO DE MATERIALES PARA SU TOTAL TERMINACIÓN Y PUESTA EN OBRA

| Código | Ud | Descripción | Rendimiento | Precio | Importe |
|---|---|---|---|---|---|
| MO00000002 | h | Capataz | 0.0900 | 21.98 | 1.98 |
| MO00000003 | h | Oficial 1ª | 0.1350 | 21.51 | 2.90 |
| MO00000004 | h | Oficial 2ª | 0.1350 | 20.84 | 2.81 |
| Q120501A01 | h | Equipo de maquinaria auxiliar para túneles | 0.0900 | 30.42 | 2.74 |
| MT10010055 | m | Tubo ranurado de PVC Ø 250 mm | 1.0500 | 13.94 | 14.64 |
| MT01030001 | m³ | Arena silícea de 0 a 5 mm | 0.0480 | 19.77 | 0.95 |
| MT01070005 | m³ | Mortero de cemento portland, MCP-5, de dosificación 1:4 | 0.0450 | 77.67 | 3.50 |
| MT05050015 | m² | Suministro de geotextil no tejido tipo 4 | 1.1000 | 1.22 | 1.34 |
|  |  | Total |  |  | 30.86 |

**805.0090** m TUBO DEL DRENAJE PRINCIPAL RANURADO DE PVC DE 300 mm DE DIÁMETRO i/ MATERIAL DE ASIENTO
Precio: 32.68
TUBO DEL DRENAJE PRINCIPAL DE FILTRACIONES RANURADO DE PVC DE 300 mm DE DIÁMETRO, EN TÚNEL i/ MATERIAL DE ASIENTO CON MORTERO DE 10 cm DE ESPESOR Y RESTO DE MATERIALES PARA SU TOTAL TERMINACIÓN Y PUESTA EN OBRA

| Código | Ud | Descripción | Rendimiento | Precio | Importe |
|---|---|---|---|---|---|
| MO00000002 | h | Capataz | 0.0950 | 21.98 | 2.09 |
| MO00000003 | h | Oficial 1ª | 0.1400 | 21.51 | 3.01 |
| MO00000004 | h | Oficial 2ª | 0.1400 | 20.84 | 2.92 |
| Q120501A01 | h | Equipo de maquinaria auxiliar para túneles | 0.0920 | 30.42 | 2.80 |
| MT10010060 | m | Tubo ranurado de PVC Ø 300 mm (material; 08/04/2010) | 1.0500 | 14.61 | 15.34 |
| MT01030001 | m³ | Arena silícea de 0 a 5 mm | 0.0550 | 19.77 | 1.09 |
| MT01070005 | m³ | Mortero de cemento portland, MCP-5, de dosificación 1:4 | 0.0500 | 77.67 | 3.88 |
| MT05050015 | m² | Suministro de geotextil no tejido tipo 4 | 1.2700 | 1.22 | 1.55 |
|  |  | Total |  |  | 32.68 |

**805.0100** m TUBO DEL DRENAJE PRINCIPAL RANURADO DE PVC DE 400 mm DE DIÁMETRO i/ MATERIAL DE ASIENTO
Precio: 55.08
TUBO DEL DRENAJE PRINCIPAL DE FILTRACIONES RANURADO DE PVC DE 400 mm DE DIÁMETRO, EN TÚNEL i/ MATERIAL DE ASIENTO CON MORTERO DE 10 cm DE ESPESOR Y RESTO DE MATERIALES PARA SU TOTAL TERMINACIÓN Y PUESTA EN OBRA

| Código | Ud | Descripción | Rendimiento | Precio | Importe |
|---|---|---|---|---|---|
| MO00000002 | h | Capataz | 0.1050 | 21.98 | 2.31 |
| MO00000003 | h | Oficial 1ª | 0.1500 | 21.51 | 3.23 |
| MO00000004 | h | Oficial 2ª | 0.1500 | 20.84 | 3.13 |
| Q120501A01 | h | Equipo de maquinaria auxiliar para túneles | 0.0930 | 30.42 | 2.83 |
| MT10010065 | m | Tubo ranurado de PVC Ø 400 mm | 1.0500 | 21.84 | 22.93 |
| MT01030001 | m³ | Arena silícea de 0 a 5 mm | 0.7100 | 19.77 | 14.04 |
| MT01070005 | m³ | Mortero de cemento portland, MCP-5, de dosificación 1:4 | 0.0600 | 77.67 | 4.66 |
| MT05050015 | m² | Suministro de geotextil no tejido tipo 4 | 1.6000 | 1.22 | 1.95 |
|  |  | Total |  |  | 55.08 |

**805.0110** m TUBO COLECTOR DE DRENAJE PRINCIPAL DE FILTRACIONES DE PVC DE 250 mm DE DIÁMETRO
Precio: 24.93
TUBO COLECTOR DE DRENAJE PRINCIPAL DE FILTRACIONES DE PVC DE 250 mm DE DIÁMETRO, EN TÚNEL i/ MATERIAL DE ASIENTO CON MORTERO DE 10 cm DE ESPESOR Y RESTO DE MATERIALES PARA SU TOTAL TERMINACIÓN Y PUESTA EN OBRA

| Código | Ud | Descripción | Rendimiento | Precio | Importe |
|---|---|---|---|---|---|
| MO00000002 | h | Capataz | 0.0650 | 21.98 | 1.43 |
| MO00000003 | h | Oficial 1ª | 0.1800 | 21.51 | 3.87 |
| MO00000004 | h | Oficial 2ª | 0.1800 | 20.84 | 3.75 |
| Q120501A01 | h | Equipo de maquinaria auxiliar para túneles | 0.0800 | 30.42 | 2.43 |
| MT10010015 | m | Tubo de PVC de diámetro 250 mm | 1.0000 | 9.95 | 9.95 |
| MT01070005 | m³ | Mortero de cemento portland, MCP-5, de dosificación 1:4 | 0.0450 | 77.67 | 3.50 |
|  |  | Total |  |  | 24.93 |

**805.0120** m TUBO COLECTOR DE DRENAJE PRINCIPAL DE FILTRACIONES DE PVC DE 300 mm DE DIÁMETRO
Precio: 29.35
TUBO COLECTOR DE DRENAJE PRINCIPAL DE FILTRACIONES DE PVC DE 300 mm DE DIÁMETRO, EN TÚNEL i/ MATERIAL DE ASIENTO CON MORTERO DE 10 cm DE ESPESOR Y RESTO DE MATERIALES PARA SU TOTAL TERMINACIÓN Y PUESTA EN OBRA

| Código | Ud | Descripción | Rendimiento | Precio | Importe |
|---|---|---|---|---|---|
| MO00000002 | h | Capataz | 0.0710 | 21.98 | 1.56 |
| MO00000003 | h | Oficial 1ª | 0.2000 | 21.51 | 4.30 |
| MO00000004 | h | Oficial 2ª | 0.2000 | 20.84 | 4.17 |
| Q120501A01 | h | Equipo de maquinaria auxiliar para túneles | 0.1000 | 30.42 | 3.04 |
| MT10010020 | m | Tubo de PVC de diámetro 300 mm (material; 26/01/2010) | 1.0000 | 12.4 | 12.40 |
| MT01070005 | m³ | Mortero de cemento portland, MCP-5, de dosificación 1:4 | 0.0500 | 77.67 | 3.88 |
|  |  | Total |  |  | 29.35 |

**805.0130** m TUBO COLECTOR DE DRENAJE PRINCIPAL DE FILTRACIONES DE PVC DE 400 mm DE DIÁMETRO
Precio: 38.75
TUBO COLECTOR DE DRENAJE PRINCIPAL DE FILTRACIONES DE PVC DE 400 mm DE DIÁMETRO, EN TÚNEL i/ MATERIAL DE ASIENTO CON MORTERO DE 10 cm DE ESPESOR Y RESTO DE MATERIALES PARA SU TOTAL TERMINACIÓN Y PUESTA EN OBRA

| Código | Ud | Descripción | Rendimiento | Precio | Importe |
|---|---|---|---|---|---|
| MO00000002 | h | Capataz | 0.0800 | 21.98 | 1.76 |
| MO00000003 | h | Oficial 1ª | 0.2500 | 21.51 | 5.38 |
| MO00000004 | h | Oficial 2ª | 0.2500 | 20.84 | 5.21 |
| Q120501A01 | h | Equipo de maquinaria auxiliar para túneles | 0.1200 | 30.42 | 3.65 |
| MT10010025 | m | Tubo de PVC de diámetro 400 mm | 1.0000 | 18.09 | 18.09 |
| MT01070005 | m³ | Mortero de cemento portland, MCP-5, de dosificación 1:4 | 0.0600 | 77.67 | 4.66 |
|  |  | Total |  |  | 38.75 |

### 06.05 CONTROL, AUSCULTACIÓN Y SEGUIMIENTO

**807.0010** ud CÉLULA DE PRESIÓN DE 3 MPa DE RANGO Y PRECISIÓN DE 0,5% DE FONDO DE ESCALA
Precio: 653.99
CÉLULA DE PRESIÓN DE 3 MPa DE RANGO Y PRECISIÓN DE 0,5% DE FONDO DE ESCALA i/ P.P. DE CABLEADO, INSTALACIÓN Y CENTRALIZACIÓN EN ARMARIO DE INTEMPERIE.

| Código | Ud | Descripción | Rendimiento | Precio | Importe |
|---|---|---|---|---|---|
| MO00000004 | h | Oficial 2ª | 1.0000 | 20.84 | 20.84 |
| MT15010001 | ud | Célula de presión de 3 mpa de rango y precisión de 0,5% de fondo de escala i/ p.p. De cableado, instalación y centralización en armario de intemperie (material) | 1.0000 | 633.15 | 633.15 |
|  |  | Total |  |  | 653.99 |

Claves: cableado, armario, presión, célula, centralización, escala

**807.0020** ud PERNO DE CONVERGENCIA PARA CINTA EXTENSOMÉTRICA DE MEDIDA DE CONVERGENCIAS EN TUNEL
Precio: 1.28
PERNO DE CONVERGENCIA PARA CINTA EXTENSOMÉTRICA DE MEDIDA DE CONVERGENCIAS EN TÚNEL.

| Código | Ud | Descripción | Rendimiento | Precio | Importe |
|---|---|---|---|---|---|
| MT13020001 | ud | Perno para medida convergencias (material) | 1.0000 | 1.28 | 1.28 |
|  |  | Total |  |  | 1.28 |

Claves: perno, cinta

**807.0030** ud DIANA DE PUNTERÍA PARA MEDIDAS DE CONVERGENCIA POR SISTEMA DE LECTURA CON LÁSER EN TÚNEL
Precio: 9.3

| Código | Ud | Descripción | Rendimiento | Precio | Importe |
|---|---|---|---|---|---|
| MT13020015 | ud | Diana de puntería (material) | 1.0000 | 9.3 | 9.30 |
|  |  | Total |  |  | 9.3 |

**807.0040** ud MONTAJE DE UN PERNO O DIANA DE PUNTERÍA PARA CONVERGENCIAS EN TÚNEL
Precio: 20.32

| Código | Ud | Descripción | Rendimiento | Precio | Importe |
|---|---|---|---|---|---|
| MO00000002 | h | Capataz | 0.0150 | 21.98 | 0.33 |
| MO00000003 | h | Oficial 1ª | 0.3000 | 21.51 | 6.45 |
| MO00000004 | h | Oficial 2ª | 0.3000 | 20.84 | 6.25 |
| Q010302A10 | h | Compresor transportable con motor diésel. De pistones. Presión normal (700 kPa). De 10 m³/minuto de caudal | 0.3000 | 20.98 | 6.29 |
| MT13020010 | ud | Cartucho de resina para empernajes | 1.0000 | 1 | 1.00 |
|  |  | Total |  |  | 20.32 |

Claves: perno, montaje

## 07 SEÑALIZACIÓN, BALIZAMIENTO Y DEFENSAS

### 07.01 SEÑALIZACIÓN VERTICAL

**701.0010** ud SEÑAL TRIANGULAR DE 175 cm DE LADO Y RETRORREFLECTANCIA DE CLASE RA3
Precio: 352.63
SEÑAL TRIANGULAR DE 175 CM DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030035 | ud | Placa triangular de 175 cm de lado con RA3 (material) | 1.0000 | 213.15 | 213.15 |
| MT01060015 | m³ | Hormigón C20/25 de cualquier consistencia y cualquier tamaño máximo de árido | 0.3600 | 72.13 | 25.97 |
| MT09070013 | ud | Poste de 100 x 80 x 3 mm (material; 01/04/2014) | 4.5000 | 16.9 | 76.05 |
| MT09070045 | ud | Juego de tornillería y anclaje (material; 06/10/2011) | 1.0000 | 2.48 | 2.48 |
|  |  | Total |  |  | 352.63 |

**701.0020** ud SEÑAL TRIANGULAR DE 175 cm DE LADO Y RETRORREFLECTANCIA DE CLASE RA2
Precio: 296.91
SEÑAL TRIANGULAR DE 175 CM DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030030 | ud | Placa triangular de 175 cm de lado con RA2 (material) | 1.0000 | 157.43 | 157.43 |
| MT01060015 | m³ | Hormigón C20/25 de cualquier consistencia y cualquier tamaño máximo de árido | 0.3600 | 72.13 | 25.97 |
| MT09070013 | ud | Poste de 100 x 80 x 3 mm | 4.5000 | 16.9 | 76.05 |
| MT09070045 | ud | Juego de tornillería | 1.0000 | 2.48 | 2.48 |
|  |  | Total |  |  | 296.91 |

**701.0030** ud SEÑAL TRIANGULAR DE 135 cm DE LADO Y RETRORREFLECTANCIA DE CLASE RA3
Precio: 258.83
SEÑAL TRIANGULAR DE 135 CM DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030025 | ud | Placa triangular de 135 cm de lado con RA3 (material) | 1.0000 | 130.27 | 130.27 |
| MT01060015 | m³ | Hormigón C20/25 de cualquier consistencia y cualquier tamaño máximo de árido | 0.3240 | 72.13 | 23.37 |
| MT09070016 | m | Poste de 100 x 60 x 3 mm (material; 08/06/2022) | 4.5000 | 15.05 | 67.73 |
| MT09070045 | ud | Juego de tornillería | 1.0000 | 2.48 | 2.48 |
|  |  | Total |  |  | 258.83 |

**701.0040** ud SEÑAL TRIANGULAR DE 135 cm DE LADO Y RETRORREFLECTANCIA DE CLASE RA2
Precio: 221.39
SEÑAL TRIANGULAR DE 135 CM DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030020 | ud | Placa triangular de 135 cm de lado con RA2 (material) | 1.0000 | 92.83 | 92.83 |
| MT01060015 | m³ | Hormigón C20/25 de cualquier consistencia y cualquier tamaño máximo de árido | 0.3240 | 72.13 | 23.37 |
| MT09070016 | m | Poste de 100 x 60 x 3 mm | 4.5000 | 15.05 | 67.73 |
| MT09070045 | ud | Juego de tornillería | 1.0000 | 2.48 | 2.48 |
|  |  | Total |  |  | 221.39 |

**701.0041** ud SEÑAL TRIANGULAR DE 90 cm DE LADO Y RETRORREFLECTANCIA DE CLASE RA3 (07/06/2022)
Precio: 206.57
SEÑAL TRIANGULAR DE 90 cm DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q040201A01 | h | Retrocargadoras sobre ruedas. De 60 kW de potencia | 0.1700 | 40.8 | 6.94 |
| Q060201A01 | h | Camión. Con caja fija y grúa auxiliar. Para 16 t | 0.0500 | 58.08 | 2.90 |
| MT01060015 | m³ | Hormigón C20/25 de cualquier consistencia y cualquier tamaño máximo de árido | 0.2000 | 72.13 | 14.43 |
| MT09030019 | ud | Placa triangular de 90 cm de lado con RA3 (material; 07/06/2022) | 1.0000 | 96 | 96.00 |
| MT09070015 | m | Poste de 100 x 50 x 2 mm (material; 07/06/2022) | 4.5000 | 13.04 | 58.68 |
| MT09070045 | ud | Juego de tornillería | 1.0000 | 2.48 | 2.48 |
|  |  | Total |  |  | 206.57 |

**701.0042** ud SEÑAL TRIANGULAR DE 90 cm DE LADO Y RETRORREFLECTANCIA DE CLASE RA2 (07/06/2022)
Precio: 175.57
SEÑAL TRIANGULAR DE 90 cm DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q040201A01 | h | Retrocargadoras sobre ruedas. De 60 kW de potencia | 0.1700 | 40.8 | 6.94 |
| Q060201A01 | h | Camión. Con caja fija y grúa auxiliar. Para 16 t | 0.0500 | 58.08 | 2.90 |
| MT01060015 | m³ | Hormigón C20/25 de cualquier consistencia y cualquier tamaño máximo de árido | 0.2000 | 72.13 | 14.43 |
| MT09030018 | ud | Placa triangular de 90 cm de lado con RA2 (material; 07/06/2022) | 1.0000 | 65 | 65.00 |
| MT09070015 | m | Poste de 100 x 50 x 2 mm | 4.5000 | 13.04 | 58.68 |
| MT09070045 | ud | Juego de tornillería | 1.0000 | 2.48 | 2.48 |
|  |  | Total |  |  | 175.57 |

**701.0043** ud SEÑAL TRIANGULAR INVERTIDA DE 175 cm DE LADO Y RETRORREFLECTANCIA DE CLASE RA3 (06/06/2022)
Precio: 391.45
SEÑAL TRIANGULAR INVERTIDA DE 175 cm DE LADO, RETRORREFLECTANTE DE CLASE RA3, COLOCADA SOBRE POSTE GALVANIZADO, FIJADO A TIERRA MEDIANTE HORMIGONADO i/ TORNILLERÍA Y ELEMENTOS DE FIJACIÓN Y TRANSPORTE A LUGAR DE EMPLEO.

| Código | Ud | Descripción | Rendimiento | Precio | Importe |
|---|---|---|---|---|---|
| MO00000004 | h | Oficial 2ª | 1.0000 | 20.84 | 20.84 |
| MO00000003 | h | Oficial 1ª | 0.2000 | 21.51 | 4.30 |
| Q040201A01 | h | Retrocargadoras sobre ruedas. De 60 kW de potencia | 0.1700 | 40.8 | 6.94 |
| Q060201A01 | h | Camión. Con caja fija y grúa auxiliar. Para 16 t | 0.0500 | 58.08 | 2.90 |
| MT09070014 | m | Poste de 120 x 80 x 4 mm (material; 06/06/2022) | 4.5000 | 24.95 | 112.28 |
| MT01060015 | m³ | Hormigón C20/25 de cualquier consistencia y cualquier tamaño máximo de árido | 0.3960 | 72.13 | 28.56 |
| MT09030035 | ud | Placa triangular de 175 cm de lado con RA3 | 1.0000 | 213.15 | 213.15 |
| MT09070045 | ud | Juego de tornillería | 1.0000 | 2.48 | 2.48 |
|  |  | Total |  |  | 391.45 |

**701.0044** ud SEÑAL TRIANGULAR INVERTIDA DE 175 cm DE LADO Y RETRORREFLECTANCIA DE CLASE RA2 (07/06/2022)
Precio: 335.73
SEÑAL TRIANGULAR INVERTIDA DE 175 cm DE LADO, RETRORREFLECTANTE DE CLASE RA2, COLOCADA SOBRE POSTE GALVANIZADO, FIJADO A TIERRA MEDIANTE HORMIGONADO i/ TORNILLERÍA Y ELEMENTOS DE FIJACIÓN Y TRANSPORTE A LUGAR DE EMPLEO.

| Código | Ud | Descripción | Rendimiento | Precio | Importe |
|---|---|---|---|---|---|
| MO00000004 | h | Oficial 2ª | 1.0000 | 20.84 | 20.84 |
| MO00000003 | h | Oficial 1ª | 0.2000 | 21.51 | 4.30 |
| Q040201A01 | h | Retrocargadoras sobre ruedas. De 60 kW de potencia | 0.1700 | 40.8 | 6.94 |
| Q060201A01 | h | Camión. Con caja fija y grúa auxiliar. Para 16 t | 0.0500 | 58.08 | 2.90 |
| MT09070014 | m | Poste de 120 x 80 x 4 mm | 4.5000 | 24.95 | 112.28 |
| MT01060015 | m³ | Hormigón C20/25 de cualquier consistencia y cualquier tamaño máximo de árido | 0.3960 | 72.13 | 28.56 |
| MT09030030 | ud | Placa triangular de 175 cm de lado con RA2 | 1.0000 | 157.43 | 157.43 |
| MT09070045 | ud | Juego de tornillería | 1.0000 | 2.48 | 2.48 |
|  |  | Total |  |  | 335.73 |

**701.0045** ud SEÑAL TRIANGULAR INVERTIDA DE 135 cm DE LADO Y RETRORREFLECTANCIA DE CLASE RA3 (07/06/2022)
Precio: 259.11
SEÑAL TRIANGULAR INVERTIDA DE 135 cm DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT01060015 | m³ | Hormigón C20/25 de cualquier consistencia y cualquier tamaño máximo de árido | 0.2250 | 72.13 | 16.23 |
| MT09030025 | ud | Placa triangular de 135 cm de lado con RA3 | 1.0000 | 130.27 | 130.27 |
| MT09070005 | m | Poste de 120 x 60 x 3 mm (material; 29/06/2021) | 4.5000 | 16.7 | 75.15 |
| MT09070045 | ud | Juego de tornillería | 1.0000 | 2.48 | 2.48 |
|  |  | Total |  |  | 259.11 |

**701.0046** ud SEÑAL TRIANGULAR INVERTIDA DE 135 cm DE LADO Y RETRORREFLECTANCIA DE CLASE RA2 (07/06/2022)
Precio: 221.67
SEÑAL TRIANGULAR INVERTIDA DE 135 cm DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q040201A01 | h | Retrocargadoras sobre ruedas. De 60 kW de potencia | 0.1700 | 40.8 | 6.94 |
| Q060201A01 | h | Camión. Con caja fija y grúa auxiliar. Para 16 t | 0.0500 | 58.08 | 2.90 |
| MT01060015 | m³ | Hormigón C20/25 de cualquier consistencia y cualquier tamaño máximo de árido | 0.2250 | 72.13 | 16.23 |
| MT09070005 | m | Poste de 120 x 60 x 3 mm | 4.5000 | 16.7 | 75.15 |
| MT09030020 | ud | Placa triangular de 135 cm de lado con RA2 | 1.0000 | 92.83 | 92.83 |
| MT09070045 | ud | Juego de tornillería | 1.0000 | 2.48 | 2.48 |
|  |  | Total |  |  | 221.67 |

**701.0050** ud SEÑAL CIRCULAR DE 120 cm DE DIÁMETRO Y RETRORREFLECTANCIA DE CLASE RA3
Precio: 330.19
SEÑAL CIRCULAR DE 120 CM DE DIÁMETRO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT01060015 | m³ | Hormigón C20/25 de cualquier consistencia y cualquier tamaño máximo de árido | 0.3600 | 72.13 | 25.97 |
| MT09070013 | ud | Poste de 100 x 80 x 3 mm | 4.5000 | 16.9 | 76.05 |
| MT09030015 | ud | Placa circular de 120 cm de diámetro con RA3 (material) | 1.0000 | 190.71 | 190.71 |
| MT09070045 | ud | Juego de tornillería | 1.0000 | 2.48 | 2.48 |
|  |  | Total |  |  | 330.19 |

**701.0060** ud SEÑAL CIRCULAR DE 120 cm DE DIÁMETRO Y RETRORREFLECTANCIA DE CLASE RA2
Precio: 275.57
SEÑAL CIRCULAR DE 120 CM DE DIÁMETRO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030010 | ud | Placa circular de 120 cm de diámetro con RA2 (material) | 1.0000 | 136.09 | 136.09 |
| MT01060015 | m³ | Hormigón C20/25 de cualquier consistencia y cualquier tamaño máximo de árido | 0.3600 | 72.13 | 25.97 |
| MT09070013 | ud | Poste de 100 x 80 x 3 mm | 4.5000 | 16.9 | 76.05 |
| MT09070045 | ud | Juego de tornillería | 1.0000 | 2.48 | 2.48 |
|  |  | Total |  |  | 275.57 |

**701.0070** ud SEÑAL CIRCULAR DE 90 cm DE DIÁMETRO Y RETRORREFLECTANCIA DE CLASE RA3
Precio: 236.22
SEÑAL CIRCULAR DE 90 CM DE DIÁMETRO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030005 | ud | Placa circular de 90 cm de diámetro con RA3 (material) | 1.0000 | 118.09 | 118.09 |
| MT09070001 | m | Poste de 100 x 50 x 3 mm (material; 29/06/2021) | 4.5000 | 14.32 | 64.44 |
| MT01060015 | m³ | Hormigón C20/25 de cualquier consistencia y cualquier tamaño máximo de árido | 0.2250 | 72.13 | 16.23 |
| MT09070045 | ud | Juego de tornillería | 1.0000 | 2.48 | 2.48 |
|  |  | Total |  |  | 236.22 |

**701.0080** ud SEÑAL CIRCULAR DE 90 cm DE DIÁMETRO Y RETRORREFLECTANCIA DE CLASE RA2
Precio: 205.02
SEÑAL CIRCULAR DE 90 CM DE DIÁMETRO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030001 | ud | Placa circular de 90 cm de diámetro con RA2 (material) | 1.0000 | 86.89 | 86.89 |
| MT09070001 | m | Poste de 100 x 50 x 3 mm | 4.5000 | 14.32 | 64.44 |
| MT01060015 | m³ | Hormigón C20/25 de cualquier consistencia y cualquier tamaño máximo de árido | 0.2250 | 72.13 | 16.23 |
| MT09070045 | ud | Juego de tornillería | 1.0000 | 2.48 | 2.48 |
|  |  | Total |  |  | 205.02 |

**701.0090** ud SEÑAL CIRCULAR DE 60 cm DE DIÁMETRO Y RETRORREFLECTANCIA DE CLASE RA3
Precio: 178.91
SEÑAL CIRCULAR DE 60 CM DE DIÁMETRO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030090 | ud | Placa circular de 60 cm de diámetro con RA3 (material) | 1.0000 | 80 | 80.00 |
| MT09070010 | m | Poste de 80 x 40 x 2 mm (material; 29/06/2021) | 4.5000 | 10.85 | 48.83 |
| MT01060015 | m³ | Hormigón C20/25 de cualquier consistencia y cualquier tamaño máximo de árido | 0.1750 | 72.13 | 12.62 |
| MT09070045 | ud | Juego de tornillería | 1.0000 | 2.48 | 2.48 |
|  |  | Total |  |  | 178.91 |

**701.0100** ud SEÑAL CIRCULAR DE 60 cm DE DIÁMETRO Y RETRORREFLECTANCIA DE CLASE RA2
Precio: 152.91
SEÑAL CIRCULAR DE 60 CM DE DIÁMETRO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030095 | ud | Placa circular de 60 cm de diámetro con RA2 (material) | 1.0000 | 54 | 54.00 |
| MT09070010 | m | Poste de 80 x 40 x 2 mm | 4.5000 | 10.85 | 48.83 |
| MT01060015 | m³ | Hormigón C20/25 de cualquier consistencia y cualquier tamaño máximo de árido | 0.1750 | 72.13 | 12.62 |
| MT09070045 | ud | Juego de tornillería | 1.0000 | 2.48 | 2.48 |
|  |  | Total |  |  | 152.91 |

**701.0109** ud SEÑAL OCTOGONAL CON DOBLE APOTEMA DE 90 cm Y RETRORREFLECTANCIA DE CLASE RA3 (07/06/2022)
Precio: 232.68
SEÑAL OCTOGONAL CON DOBLE APOTEMA DE 90 CM, RETRORREFLACTANTE DE CLASE RA3, COLOCADA SOBRE POSTE GALVANIZADO, FIJADO A TIERRA MEDIANTE HORMIGONADO I/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT01060015 | m³ | Hormigón C20/25 de cualquier consistencia y cualquier tamaño máximo de árido | 0.2250 | 72.13 | 16.23 |
| MT09030101 | ud | Placa octogonal con doble apotema de 90 cm y RA3 (material; 07/06/2022) | 1.0000 | 111.26 | 111.26 |
| MT09070016 | m | Poste de 100 x 60 x 3 mm | 4.5000 | 15.05 | 67.73 |
| MT09070045 | ud | Juego de tornillería | 1.0000 | 2.48 | 2.48 |
|  |  | Total |  |  | 232.68 |

**701.0110** ud SEÑAL OCTOGONAL CON DOBLE APOTEMA DE 90 cm Y RETRORREFLECTANCIA DE CLASE RA2
Precio: 217.27
SEÑAL OCTOGONAL CON DOBLE APOTEMA DE 90 CM, RETRORREFLACTANTE DE CLASE RA2, COLOCADA SOBRE POSTE GALVANIZADO, FIJADO A TIERRA MEDIANTE HORMIGONADO I/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030100 | ud | Placa octogonal con doble apotema de 90 cm y RA2 (material) | 1.0000 | 95.85 | 95.85 |
| MT01060015 | m³ | Hormigón C20/25 de cualquier consistencia y cualquier tamaño máximo de árido | 0.2250 | 72.13 | 16.23 |
| MT09070016 | m | Poste de 100 x 60 x 3 mm | 4.5000 | 15.05 | 67.73 |
| MT09070045 | ud | Juego de tornillería | 1.0000 | 2.48 | 2.48 |
|  |  | Total |  |  | 217.27 |

**701.0111** ud SEÑAL OCTOGONAL CON DOBLE APOTEMA DE 60 cm Y RETRORREFLECTANCIA DE CLASE RA3 (07/06/2022)
Precio: 167.01
SEÑAL OCTOGONAL CON DOBLE APOTEMA DE 60 CM, RETRORREFLACTANTE DE CLASE RA3, COLOCADA SOBRE POSTE GALVANIZADO, FIJADO A TIERRA MEDIANTE HORMIGONADO I/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT01060015 | m³ | Hormigón C20/25 de cualquier consistencia y cualquier tamaño máximo de árido | 0.1750 | 72.13 | 12.62 |
| MT09070015 | m | Poste de 100 x 50 x 2 mm | 4.5000 | 13.04 | 58.68 |
| MT09030102 | ud | Placa octogonal con doble apotema de 60 cm y RA3 (material; 07/06/2022) | 1.0000 | 58.25 | 58.25 |
| MT09070045 | ud | Juego de tornillería | 1.0000 | 2.48 | 2.48 |
|  |  | Total |  |  | 167.01 |

**701.0112** ud SEÑAL OCTOGONAL CON DOBLE APOTEMA DE 60 cm Y RETRORREFLECTANCIA DE CLASE RA2 (07/06/2022)
Precio: 159.61
SEÑAL OCTOGONAL CON DOBLE APOTEMA DE 60 CM, RETRORREFLACTANTE DE CLASE RA2, COLOCADA SOBRE POSTE GALVANIZADO, FIJADO A TIERRA MEDIANTE HORMIGONADO I/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT01060015 | m³ | Hormigón C20/25 de cualquier consistencia y cualquier tamaño máximo de árido | 0.1750 | 72.13 | 12.62 |
| MT09070015 | m | Poste de 100 x 50 x 2 mm | 4.5000 | 13.04 | 58.68 |
| MT09030103 | ud | Placa octogonal con doble apotema de 60 cm y RA2 (material; 07/06/2022) | 1.0000 | 50.85 | 50.85 |
| MT09070045 | ud | Juego de tornillería | 1.0000 | 2.48 | 2.48 |
|  |  | Total |  |  | 159.61 |

**701.0120** ud SEÑAL CUADRADA DE 120 cm DE LADO Y RETRORREFLECTANCIA DE CLASE RA3
Precio: 403.33
SEÑAL CUADRADA DE 120 CM DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030055 | ud | Placa cuadrada de 120 cm de lado con RA3 (material) | 1.0000 | 225.03 | 225.03 |
| MT01060015 | m³ | Hormigón C20/25 de cualquier consistencia y cualquier tamaño máximo de árido | 0.3960 | 72.13 | 28.56 |
| MT09070014 | m | Poste de 120 x 80 x 4 mm | 4.5000 | 24.95 | 112.28 |
| MT09070045 | ud | Juego de tornillería | 1.0000 | 2.48 | 2.48 |
|  |  | Total |  |  | 403.33 |

**701.0130** ud SEÑAL CUADRADA DE 120 cm DE LADO Y RETRORREFLECTANCIA DE CLASE RA2
Precio: 346.48
SEÑAL CUADRADA DE 120 CM DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030050 | ud | Placa cuadrada de 120 cm de lado con RA2 (material) | 1.0000 | 168.18 | 168.18 |
| MT01060015 | m³ | Hormigón C20/25 de cualquier consistencia y cualquier tamaño máximo de árido | 0.3960 | 72.13 | 28.56 |
| MT09070014 | m | Poste de 120 x 80 x 4 mm | 4.5000 | 24.95 | 112.28 |
| MT09070045 | ud | Juego de tornillería | 1.0000 | 2.48 | 2.48 |
|  |  | Total |  |  | 346.48 |

**701.0140** ud SEÑAL CUADRADA DE 90 cm DE LADO Y RETRORREFLECTANCIA DE CLASE RA3
Precio: 252.44
SEÑAL CUADRADA DE 90 CM DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030045 | ud | Placa cuadrada de 90 cm de lado con RA3 (material) | 1.0000 | 123.88 | 123.88 |
| MT01060015 | m³ | Hormigón C20/25 de cualquier consistencia y cualquier tamaño máximo de árido | 0.3240 | 72.13 | 23.37 |
| MT09070016 | m | Poste de 100 x 60 x 3 mm | 4.5000 | 15.05 | 67.73 |
| MT09070045 | ud | Juego de tornillería | 1.0000 | 2.48 | 2.48 |
|  |  | Total |  |  | 252.44 |

**701.0150** ud SEÑAL CUADRADA DE 90 cm DE LADO Y RETRORREFLECTANCIA DE CLASE RA2
Precio: 237.23
SEÑAL CUADRADA DE 90 CM DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030040 | ud | Placa cuadrada de 90 cm de lado con RA2 (material) | 1.0000 | 108.67 | 108.67 |
| MT01060015 | m³ | Hormigón C20/25 de cualquier consistencia y cualquier tamaño máximo de árido | 0.3240 | 72.13 | 23.37 |
| MT09070016 | m | Poste de 100 x 60 x 3 mm | 4.5000 | 15.05 | 67.73 |
| MT09070045 | ud | Juego de tornillería | 1.0000 | 2.48 | 2.48 |
|  |  | Total |  |  | 237.23 |

**701.0160** ud SEÑAL RECTANGULAR DE 120X180 cm DE LADO Y RETRORREFLECTANCIA DE CLASE RA3
Precio: 549.15
SEÑAL RECTANGULAR DE 120X180 CM DE LADO, RETRORREFLECTANTE DE CLASE RA3, COLOCADA SOBRE POSTES GALVANIZADOS, FIJADOS A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030085 | ud | Placa rectangular de 120 x 180 cm de lado con RA3 (material) | 1.0000 | 307.66 | 307.66 |
| MT01060015 | m³ | Hormigón C20/25 de cualquier consistencia y cualquier tamaño máximo de árido | 0.7200 | 72.13 | 51.93 |
| MT09070013 | ud | Poste de 100 x 80 x 3 mm | 9.0000 | 16.9 | 152.10 |
| MT09070045 | ud | Juego de tornillería | 1.0000 | 2.48 | 2.48 |
|  |  | Total |  |  | 549.15 |

**701.0170** ud SEÑAL RECTANGULAR DE 120X180 cm DE LADO Y RETRORREFLECTANCIA DE CLASE RA2
Precio: 489.61
SEÑAL RECTANGULAR DE 120X180 CM DE LADO, RETRORREFLECTANTE DE CLASE RA2, COLOCADA SOBRE POSTES GALVANIZADOS, FIJADOS A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030080 | ud | Placa rectangular de 120 x 180 cm de lado con RA2 (material) | 1.0000 | 248.12 | 248.12 |
| MT01060015 | m³ | Hormigón C20/25 de cualquier consistencia y cualquier tamaño máximo de árido | 0.7200 | 72.13 | 51.93 |
| MT09070013 | ud | Poste de 100 x 80 x 3 mm | 9.0000 | 16.9 | 152.10 |
| MT09070045 | ud | Juego de tornillería | 1.0000 | 2.48 | 2.48 |
|  |  | Total |  |  | 489.61 |

**701.0180** ud SEÑAL RECTANGULAR DE 90X135 cm DE LADO Y RETRORREFLECTANCIA DE CLASE RA3
Precio: 366.06
SEÑAL RECTANGULAR DE 90X135 CM DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030075 | ud | Placa rectangular de 90 x 135 cm de lado con RA3 (material) | 1.0000 | 226.58 | 226.58 |
| MT01060015 | m³ | Hormigón C20/25 de cualquier consistencia y cualquier tamaño máximo de árido | 0.3600 | 72.13 | 25.97 |
| MT09070013 | ud | Poste de 100 x 80 x 3 mm | 4.5000 | 16.9 | 76.05 |
| MT09070045 | ud | Juego de tornillería | 1.0000 | 2.48 | 2.48 |
|  |  | Total |  |  | 366.06 |

**701.0190** ud SEÑAL RECTANGULAR DE 90X135 cm DE LADO Y RETRORREFLECTANCIA DE CLASE RA2
Precio: 301.32
SEÑAL RECTANGULAR DE 90X135 CM DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030070 | ud | Placa rectangular de 90 x 135 cm de lado con RA2 (material) | 1.0000 | 161.84 | 161.84 |
| MT01060015 | m³ | Hormigón C20/25 de cualquier consistencia y cualquier tamaño máximo de árido | 0.3600 | 72.13 | 25.97 |
| MT09070013 | ud | Poste de 100 x 80 x 3 mm | 4.5000 | 16.9 | 76.05 |
| MT09070045 | ud | Juego de tornillería | 1.0000 | 2.48 | 2.48 |
|  |  | Total |  |  | 301.32 |

**701.0200** ud SEÑAL RECTANGULAR DE 60X120 cm DE LADO Y RETRORREFLECTANCIA DE CLASE RA3
Precio: 266.16
SEÑAL RECTANGULAR DE 60X120 CM DE LADO, RETRORREFLECTANTE DE CLASE RA3, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030065 | ud | Placa rectangular de 60 x 120 cm de lado con RA3 (material) | 1.0000 | 148.03 | 148.03 |
| MT01060015 | m³ | Hormigón C20/25 de cualquier consistencia y cualquier tamaño máximo de árido | 0.2250 | 72.13 | 16.23 |
| MT09070001 | m | Poste de 100 x 50 x 3 mm | 4.5000 | 14.32 | 64.44 |
| MT09070045 | ud | Juego de tornillería | 1.0000 | 2.48 | 2.48 |
|  |  | Total |  |  | 266.16 |

**701.0210** ud SEÑAL RECTANGULAR DE 60X120 cm DE LADO Y RETRORREFLECTANCIA DE CLASE RA2
Precio: 218.83
SEÑAL RECTANGULAR DE 60X120 CM DE LADO, RETRORREFLECTANTE DE CLASE RA2, COLOCADA SOBRE POSTE GALVANIZADO, FIJADO A TIERRA MEDIANTE HORMIGONADO i/ TORNILLERÍA Y ELEMENTOS DE FIJACIÓN Y TRANSPORTE A LUGAR DE EMPLEO.

| Código | Ud | Descripción | Rendimiento | Precio | Importe |
|---|---|---|---|---|---|
| MO00000003 | h | Oficial 1ª | 0.2000 | 21.51 | 4.30 |
| MO00000004 | h | Oficial 2ª | 1.0000 | 20.84 | 20.84 |
| Q060201A01 | h | Camión. Con caja fija y grúa auxiliar. Para 16 t | 0.0500 | 58.08 | 2.90 |
| Q040201A01 | h | Retrocargadoras sobre ruedas. De 60 kW de potencia | 0.1700 | 40.8 | 6.94 |
| MT09030060 | ud | Placa rectangular de 60 x 120 cm de lado con RA2 (material) | 1.0000 | 100.7 | 100.70 |
| MT01060015 | m³ | Hormigón C20/25 de cualquier consistencia y cualquier tamaño máximo de árido | 0.2250 | 72.13 | 16.23 |
| MT09070001 | m | Poste de 100 x 50 x 3 mm | 4.5000 | 14.32 | 64.44 |
| MT09070045 | ud | Juego de tornillería | 1.0000 | 2.48 | 2.48 |
|  |  | Total |  |  | 218.83 |

**701.0220** m² CARTEL TIPO FLECHA EN CHAPA DE ACERO GALVANIZADO, CON RA3
Precio: 395.89
CARTEL TIPO FLECHA EN CHAPA DE ACERO GALVANIZADO, RETRORREFLECTANTE CLASE RA3, i/ TORNILLERÍA, ELEMENTOS DE FIJACIÓN, POSTES Y CIMENTACIÓN Y TRANSPORTE A LUGAR DE EMPLEO.

| Código | Ud | Descripción | Rendimiento | Precio | Importe |
|---|---|---|---|---|---|
| MO00000003 | h | Oficial 1ª | 0.2500 | 21.51 | 5.38 |
| MO00000004 | h | Oficial 2ª | 1.2000 | 20.84 | 25.01 |
| Q060201A01 | h | Camión. Con caja fija y grúa auxiliar. Para 16 t | 0.0500 | 58.08 | 2.90 |
| Q040201A01 | h | Retrocargadoras sobre ruedas. De 60 kW de potencia | 0.3000 | 40.8 | 12.24 |
| MT01060015 | m³ | Hormigón C20/25 de cualquier consistencia y cualquier tamaño máximo de árido | 0.6480 | 72.13 | 46.74 |
| MT09050020 | m² | Cartel de chapa de acero clase RA3 (material) | 1.0000 | 163.46 | 163.46 |
| MT09070013 | ud | Poste de 100 x 80 x 3 mm | 8.0000 | 16.9 | 135.20 |
| MT09070045 | ud | Juego de tornillería | 2.0000 | 2.48 | 4.96 |
|  |  | Total |  |  | 395.89 |

**701.0230** m² CARTEL TIPO FLECHA EN CHAPA DE ACERO GALVANIZADO, CON RA2
Precio: 374.07
CARTEL TIPO FLECHA EN CHAPA DE ACERO GALVANIZADO, RETRORREFLECTANTE CLASE RA2, i/ TORNILLERÍA, ELEMENTOS DE FIJACIÓN, POSTES Y CIMENTACIÓN Y TRANSPORTE A LUGAR DE EMPLEO.

| Código | Ud | Descripción | Rendimiento | Precio | Importe |
|---|---|---|---|---|---|
| MO00000003 | h | Oficial 1ª | 0.2500 | 21.51 | 5.38 |
| MO00000004 | h | Oficial 2ª | 1.2000 | 20.84 | 25.01 |
| Q060201A01 | h | Camión. Con caja fija y grúa auxiliar. Para 16 t | 0.0500 | 58.08 | 2.90 |
| Q040201A01 | h | Retrocargadoras sobre ruedas. De 60 kW de potencia | 0.3000 | 40.8 | 12.24 |
| MT09050015 | m² | Cartel de chapa de acero clase RA2 (material) | 1.0000 | 141.64 | 141.64 |
| MT01060015 | m³ | Hormigón C20/25 de cualquier consistencia y cualquier tamaño máximo de árido | 0.6480 | 72.13 | 46.74 |
| MT09070013 | ud | Poste de 100 x 80 x 3 mm | 8.0000 | 16.9 | 135.20 |
| MT09070045 | ud | Juego de tornillería | 2.0000 | 2.48 | 4.96 |
|  |  | Total |  |  | 374.07 |

**701.0240** m² CARTEL DE CHAPA DE ACERO GALVANIZADO, RA3
Precio: 395.89
CARTEL DE CHAPA DE ACERO GALVANIZADO, RETRORREFLECTANTE DE CLASE RA3, i/ TORNILLERÍA, ELEMENTOS DE FIJACIÓN, POSTES Y CIMENTACIÓN Y TRANSPORTE A LUGAR DE EMPLEO.

| Código | Ud | Descripción | Rendimiento | Precio | Importe |
|---|---|---|---|---|---|
| MO00000003 | h | Oficial 1ª | 0.2500 | 21.51 | 5.38 |
| MO00000004 | h | Oficial 2ª | 1.2000 | 20.84 | 25.01 |
| Q060201A01 | h | Camión. Con caja fija y grúa auxiliar. Para 16 t | 0.0500 | 58.08 | 2.90 |
| Q040201A01 | h | Retrocargadoras sobre ruedas. De 60 kW de potencia | 0.3000 | 40.8 | 12.24 |
| MT09050020 | m² | Cartel de chapa de acero clase RA3 | 1.0000 | 163.46 | 163.46 |
| MT01060015 | m³ | Hormigón C20/25 de cualquier consistencia y cualquier tamaño máximo de árido | 0.6480 | 72.13 | 46.74 |
| MT09070013 | ud | Poste de 100 x 80 x 3 mm | 8.0000 | 16.9 | 135.20 |
| MT09070045 | ud | Juego de tornillería | 2.0000 | 2.48 | 4.96 |
|  |  | Total |  |  | 395.89 |

**701.0250** m² CARTEL DE CHAPA DE ACERO GALVANIZADO, RA2
Precio: 374.07
CARTEL DE CHAPA DE ACERO GALVANIZADO, RETRORREFLECTANTE DE CLASE RA2, i/ TORNILLERÍA, ELEMENTOS DE FIJACIÓN, POSTES Y CIMENTACIÓN Y TRANSPORTE A LUGAR DE EMPLEO.

| Código | Ud | Descripción | Rendimiento | Precio | Importe |
|---|---|---|---|---|---|
| MO00000003 | h | Oficial 1ª | 0.2500 | 21.51 | 5.38 |
| MO00000004 | h | Oficial 2ª | 1.2000 | 20.84 | 25.01 |
| Q060201A01 | h | Camión. Con caja fija y grúa auxiliar. Para 16 t | 0.0500 | 58.08 | 2.90 |
| Q040201A01 | h | Retrocargadoras sobre ruedas. De 60 kW de potencia | 0.3000 | 40.8 | 12.24 |
| MT09050015 | m² | Cartel de chapa de acero clase RA2 | 1.0000 | 141.64 | 141.64 |
| MT01060015 | m³ | Hormigón C20/25 de cualquier consistencia y cualquier tamaño máximo de árido | 0.6480 | 72.13 | 46.74 |
| MT09070013 | ud | Poste de 100 x 80 x 3 mm | 8.0000 | 16.9 | 135.20 |
| MT09070045 | ud | Juego de tornillería | 2.0000 | 2.48 | 4.96 |
|  |  | Total |  |  | 374.07 |

**701.0260** m² PANEL EN LAMAS DE ACERO GALVANIZADO CLASE RA3
Precio: 397.39
PANEL EN LAMAS DE ACERO GALVANIZADO RETRORREFLECTANTE CLASE RA3 i/ PARTE PROPORCIONAL DE POSTES, EXCAVACIÓN Y HORMIGONADO DE CIMIENTOS, TOTALMENTE COLOCADO Y TRANSPORTE A LUGAR DE EMPLEO.

| Código | Ud | Descripción | Rendimiento | Precio | Importe |
|---|---|---|---|---|---|
| MO00000003 | h | Oficial 1ª | 0.2500 | 21.51 | 5.38 |
| MO00000004 | h | Oficial 2ª | 1.2000 | 20.84 | 25.01 |
| Q060201A01 | h | Camión. Con caja fija y grúa auxiliar. Para 16 t | 0.0500 | 58.08 | 2.90 |
| Q040201A01 | h | Retrocargadoras sobre ruedas. De 60 kW de potencia | 0.3000 | 40.8 | 12.24 |
| MT09050005 | m² | Cartel de lamas de acero de 175 mm de clase RA3 (material) | 1.0000 | 126.06 | 126.06 |
| MT09070011 | m | Poste IPN galvanizado (material; 01/04/2014) | 8.0000 | 24.1 | 192.80 |
| MT01060015 | m³ | Hormigón C20/25 de cualquier consistencia y cualquier tamaño máximo de árido | 0.3200 | 72.13 | 23.08 |
| MT09070045 | ud | Juego de tornillería | 4.0000 | 2.48 | 9.92 |
|  |  | Total |  |  | 397.39 |

**701.0270** m² PANEL EN LAMAS DE ACERO GALVANIZADO CLASE RA2
Precio: 375.48
PANEL EN LAMAS DE ACERO GALVANIZADO RETRORREFLECTANTE CLASE RA2 i/ PARTE PROPORCIONAL DE POSTES, EXCAVACIÓN Y HORMIGONADO DE CIMIENTOS, TOTALMENTE COLOCADO Y TRANSPORTE A LUGAR DE EMPLEO.

| Código | Ud | Descripción | Rendimiento | Precio | Importe |
|---|---|---|---|---|---|
| MO00000003 | h | Oficial 1ª | 0.2500 | 21.51 | 5.38 |
| MO00000004 | h | Oficial 2ª | 1.2000 | 20.84 | 25.01 |
| Q060201A01 | h | Camión. Con caja fija y grúa auxiliar. Para 16 t | 0.0500 | 58.08 | 2.90 |
| Q040201A01 | h | Retrocargadoras sobre ruedas. De 60 kW de potencia | 0.3000 | 40.8 | 12.24 |
| MT09050001 | m² | Cartel de lamas de acero de 175 mm de clase RA2 (material) | 1.0000 | 104.15 | 104.15 |
| MT09070011 | m | Poste IPN galvanizado | 8.0000 | 24.1 | 192.80 |
| MT01060015 | m³ | Hormigón C20/25 de cualquier consistencia y cualquier tamaño máximo de árido | 0.3200 | 72.13 | 23.08 |
| MT09070045 | ud | Juego de tornillería | 4.0000 | 2.48 | 9.92 |
|  |  | Total |  |  | 375.48 |

**701.0280** m² PANEL EN LAMAS DE ALUMINIO EXTRUSIONADO CLASE RA3, EN PÓRTICOS O BANDEROLAS
Precio: 276.86
PANEL EN LAMAS DE ALUMINIO EXTRUSIONADO RETRORREFLECTANTE DE CLASE RA3, COLOCADO EN PÓRTICOS O BANDEROLAS i/ TRANSPORTE A LUGAR DE EMPLEO (SIN INCLUIR PÓRTICO O BANDEROLA).

| Código | Ud | Descripción | Rendimiento | Precio | Importe |
|---|---|---|---|---|---|
| MO00000003 | h | Oficial 1ª | 0.5000 | 21.51 | 10.76 |
| MO00000004 | h | Oficial 2ª | 1.0000 | 20.84 | 20.84 |
| Q140506A05 | h | Plataformas elevadoras móviles para personal (PEMP). Elevadoras sobre remolque (telescópicas). De 15 m de altura | 1.0000 | 42.52 | 42.52 |
| Q060201A01 | h | Camión. Con caja fija y grúa auxiliar. Para 16 t | 0.0500 | 58.08 | 2.90 |
| MT09050010 | m² | Cartel de lamas de aluminio extrusionado de 175 mm de clase RA3 (material) | 1.0000 | 189.92 | 189.92 |
| MT09070045 | ud | Juego de tornillería | 4.0000 | 2.48 | 9.92 |
|  |  | Total |  |  | 276.86 |

**701.0290** ud BANDEROLA ACERO GALVANIZADO, DE HASTA 5,00 m DE BRAZO Y HASTA 20 m² DE CARTELERÍA (NO INCLUIDA)
Precio: 12360.46
BANDEROLA DE ACERO GALVANIZADO DE HASTA 5,00 m DE BRAZO Y/O HASTA 20 m² DE CARTEL i/ EXCAVACIÓN, RELLENO, CIMENTACIÓN MEDIANTE HORMIGÓN ARMADO Y ANCLAJES Y TRANSPORTE A LUGAR DE EMPLEO, COMPLETAMENTE COLOCADA (SIN INCLUIR CARTEL).

| Código | Ud | Descripción | Rendimiento | Precio | Importe |
|---|---|---|---|---|---|
| MO00000002 | h | Capataz | 2.0000 | 21.98 | 43.96 |
| MO00000003 | h | Oficial 1ª | 4.5000 | 21.51 | 96.80 |
| MO00000004 | h | Oficial 2ª | 9.0000 | 20.84 | 187.56 |
| Q040007A01 | h | Retroexcavadora hidráulica sobre ruedas. De 7 t de masa | 1.7500 | 56.72 | 99.26 |
| Q140000A05 | h | Grúa autopropulsada (sin accesorios). Grúas todoterreno (desplazamiento lento). Para carga máxima de 30 t | 3.7500 | 95.03 | 356.36 |
| Q060201A01 | h | Camión. Con caja fija y grúa auxiliar. Para 16 t | 3.5000 | 58.08 | 203.28 |
| Q140506A05 | h | Plataformas elevadoras móviles para personal (PEMP). Elevadoras sobre remolque (telescópicas). De 15 m de altura | 3.7500 | 42.52 | 159.45 |
| MT01060045 | m³ | Hormigón C25/30 de cualquier consistencia y cualquier tamaño máximo de árido | 12.0000 | 75.36 | 904.32 |
| MT01060001 | m³ | Hormigón de limpieza C12/C15 para cualquier consistencia y cualquier tamaño máximo de árido | 0.6300 | 55.16 | 34.75 |
| MT01110001 | kg | Acero corrugado B 500 B o B 500 C, con características de ductilidad mejoradas, en barras elaborado (material) | 315.0000 | 1.58 | 497.70 |
| MT03010030 | kg | Acero S275JR galvanizado ensamblado en obra (material; 07/05/2014) | 2339.0000 | 4.18 | 9777.02 |
|  |  | Total |  |  | 12360.46 |

**701.0300** ud BANDEROLA ACERO GALVANIZADO, DE HASTA 6,00 m DE BRAZO Y HASTA 25 m² DE CARTELERÍA (NO INCLUIDA)
Precio: 12995.82
BANDEROLA DE ACERO GALVANIZADO DE HASTA 6,00 m DE BRAZO Y/O HASTA 25 m² DE CARTEL i/ EXCAVACIÓN, RELLENO, CIMENTACIÓN MEDIANTE HORMIGÓN ARMADO Y ANCLAJES Y TRANSPORTE A LUGAR DE EMPLEO, COMPLETAMENTE COLOCADA (SIN INCLUIR CARTEL).

| Código | Ud | Descripción | Rendimiento | Precio | Importe |
|---|---|---|---|---|---|
| MO00000002 | h | Capataz | 2.0000 | 21.98 | 43.96 |
| MO00000003 | h | Oficial 1ª | 4.5000 | 21.51 | 96.80 |
| MO00000004 | h | Oficial 2ª | 9.0000 | 20.84 | 187.56 |
| Q040007A01 | h | Retroexcavadora hidráulica sobre ruedas. De 7 t de masa | 1.7500 | 56.72 | 99.26 |
| Q140000A05 | h | Grúa autopropulsada (sin accesorios). Grúas todoterreno (desplazamiento lento). Para carga máxima de 30 t | 3.7500 | 95.03 | 356.36 |
| Q060201A01 | h | Camión. Con caja fija y grúa auxiliar. Para 16 t | 3.5000 | 58.08 | 203.28 |
| Q140506A05 | h | Plataformas elevadoras móviles para personal (PEMP). Elevadoras sobre remolque (telescópicas). De 15 m de altura | 3.7500 | 42.52 | 159.45 |
| MT01060045 | m³ | Hormigón C25/30 de cualquier consistencia y cualquier tamaño máximo de árido | 12.0000 | 75.36 | 904.32 |
| MT01060001 | m³ | Hormigón de limpieza C12/C15 para cualquier consistencia y cualquier tamaño máximo de árido | 0.6300 | 55.16 | 34.75 |
| MT01110001 | kg | Acero corrugado B 500 B o B 500 C, con características de ductilidad mejoradas, en barras elaborado | 315.0000 | 1.58 | 497.70 |
| MT03010030 | kg | Acero S275JR galvanizado ensamblado en obra | 2491.0000 | 4.18 | 10412.38 |
|  |  | Total |  |  | 12995.82 |

**701.0310** ud BANDEROLA ACERO GALVANIZADO, DE HASTA 7,00 m DE BRAZO Y HASTA 30 m² DE CARTELERÍA (NO INCLUIDA)
Precio: 14131.72
BANDEROLA DE ACERO GALVANIZADO DE HASTA 7,00 m DE BRAZO Y/O HASTA 30 m² DE CARTEL i/ EXCAVACIÓN, RELLENO, CIMENTACIÓN MEDIANTE HORMIGÓN ARMADO Y ANCLAJES Y TRANSPORTE A LUGAR DE EMPLEO, COMPLETAMENTE COLOCADA (SIN INCLUIR CARTEL).

| Código | Ud | Descripción | Rendimiento | Precio | Importe |
|---|---|---|---|---|---|
| MO00000002 | h | Capataz | 2.0000 | 21.98 | 43.96 |
| MO00000003 | h | Oficial 1ª | 5.0000 | 21.51 | 107.55 |
| MO00000004 | h | Oficial 2ª | 10.0000 | 20.84 | 208.40 |
| Q040007A01 | h | Retroexcavadora hidráulica sobre ruedas. De 7 t de masa | 1.7500 | 56.72 | 99.26 |
| Q140000A05 | h | Grúa autopropulsada (sin accesorios). Grúas todoterreno (desplazamiento lento). Para carga máxima de 30 t | 3.7500 | 95.03 | 356.36 |
| Q060201A01 | h | Camión. Con caja fija y grúa auxiliar. Para 16 t | 3.5000 | 58.08 | 203.28 |
| Q140506A05 | h | Plataformas elevadoras móviles para personal (PEMP). Elevadoras sobre remolque (telescópicas). De 15 m de altura | 3.7500 | 42.52 | 159.45 |
| MT01060045 | m³ | Hormigón C25/30 de cualquier consistencia y cualquier tamaño máximo de árido | 12.0000 | 75.36 | 904.32 |
| MT01060001 | m³ | Hormigón de limpieza C12/C15 para cualquier consistencia y cualquier tamaño máximo de árido | 0.7200 | 55.16 | 39.72 |
| MT01110001 | kg | Acero corrugado B 500 B o B 500 C, con características de ductilidad mejoradas, en barras elaborado | 315.0000 | 1.58 | 497.70 |
| MT03010030 | kg | Acero S275JR galvanizado ensamblado en obra | 2754.0000 | 4.18 | 11511.72 |
|  |  | Total |  |  | 14131.72 |

**701.0320** ud BANDEROLA ACERO GALVANIZADO, DE HASTA 8,00 m DE BRAZO Y HASTA 35 m² DE CARTELERÍA (NO INCLUIDA)
Precio: 14767.08
BANDEROLA DE ACERO GALVANIZADO DE HASTA 8,00 m DE BRAZO Y/O HASTA 35 m² DE CARTEL i/ EXCAVACIÓN, RELLENO, CIMENTACIÓN MEDIANTE HORMIGÓN ARMADO Y ANCLAJES Y TRANSPORTE A LUGAR DE EMPLEO, COMPLETAMENTE COLOCADA (SIN INCLUIR CARTEL).

| Código | Ud | Descripción | Rendimiento | Precio | Importe |
|---|---|---|---|---|---|
| MO00000002 | h | Capataz | 2.0000 | 21.98 | 43.96 |
| MO00000003 | h | Oficial 1ª | 5.0000 | 21.51 | 107.55 |
| MO00000004 | h | Oficial 2ª | 10.0000 | 20.84 | 208.40 |
| Q040007A01 | h | Retroexcavadora hidráulica sobre ruedas. De 7 t de masa | 1.7500 | 56.72 | 99.26 |
| Q140000A05 | h | Grúa autopropulsada (sin accesorios). Grúas todoterreno (desplazamiento lento). Para carga máxima de 30 t | 3.7500 | 95.03 | 356.36 |
| Q060201A01 | h | Camión. Con caja fija y grúa auxiliar. Para 16 t | 3.5000 | 58.08 | 203.28 |
| Q140506A05 | h | Plataformas elevadoras móviles para personal (PEMP). Elevadoras sobre remolque (telescópicas). De 15 m de altura | 3.7500 | 42.52 | 159.45 |
| MT01060045 | m³ | Hormigón C25/30 de cualquier consistencia y cualquier tamaño máximo de árido | 12.0000 | 75.36 | 904.32 |
| MT01060001 | m³ | Hormigón de limpieza C12/C15 para cualquier consistencia y cualquier tamaño máximo de árido | 0.7200 | 55.16 | 39.72 |
| MT01110001 | kg | Acero corrugado B 500 B o B 500 C, con características de ductilidad mejoradas, en barras elaborado | 315.0000 | 1.58 | 497.70 |
| MT03010030 | kg | Acero S275JR galvanizado ensamblado en obra | 2906.0000 | 4.18 | 12147.08 |
|  |  | Total |  |  | 14767.08 |

**701.0340** ud PÓRTICO ACERO GALVANIZADO, LUZ HASTA 16,00 m Y HASTA 40 m² DE CARTELERÍA (NO INCLUIDA)
Precio: 28538.6
PÓRTICO DE ACERO GALVANIZADO DE HASTA 16,00 m DE LUZ Y/O HASTA 40 m² DE CARTEL i/ EXCAVACIÓN, RELLENO, CIMENTACIÓN MEDIANTE HORMIGÓN ARMADO Y ANCLAJES Y TRANSPORTE A LUGAR DE EMPLEO, COMPLETAMENTE COLOCADO (SIN INCLUIR CARTEL).

| Código | Ud | Descripción | Rendimiento | Precio | Importe |
|---|---|---|---|---|---|
| MO00000002 | h | Capataz | 3.0000 | 21.98 | 65.94 |
| MO00000003 | h | Oficial 1ª | 7.0000 | 21.51 | 150.57 |
| MO00000004 | h | Oficial 2ª | 14.0000 | 20.84 | 291.76 |
| Q040007A01 | h | Retroexcavadora hidráulica sobre ruedas. De 7 t de masa | 3.0000 | 56.72 | 170.16 |
| Q140000A05 | h | Grúa autopropulsada (sin accesorios). Grúas todoterreno (desplazamiento lento). Para carga máxima de 30 t | 6.0000 | 95.03 | 570.18 |
| Q060201A01 | h | Camión. Con caja fija y grúa auxiliar. Para 16 t | 6.0000 | 58.08 | 348.48 |
| Q140506A05 | h | Plataformas elevadoras móviles para personal (PEMP). Elevadoras sobre remolque (telescópicas). De 15 m de altura | 6.0000 | 42.52 | 255.12 |
| MT01060045 | m³ | Hormigón C25/30 de cualquier consistencia y cualquier tamaño máximo de árido | 20.0000 | 75.36 | 1507.20 |
| MT01060001 | m³ | Hormigón de limpieza C12/C15 para cualquier consistencia y cualquier tamaño máximo de árido | 0.8250 | 55.16 | 45.51 |
| MT01110001 | kg | Acero corrugado B 500 B o B 500 C, con características de ductilidad mejoradas, en barras elaborado | 825.0000 | 1.58 | 1303.50 |
| MT03010030 | kg | Acero S275JR galvanizado ensamblado en obra | 5701.0000 | 4.18 | 23830.18 |
|  |  | Total |  |  | 28538.6 |

**701.0350** ud PÓRTICO ACERO GALVANIZADO, LUZ HASTA 17,00 m Y HASTA 60 m² DE CARTELERÍA (NO INCLUIDA)
Precio: 29403.86
PÓRTICO DE ACERO GALVANIZADO DE HASTA 17,00 m DE LUZ Y/O HASTA 60 m² DE CARTEL i/ EXCAVACIÓN, RELLENO, CIMENTACIÓN MEDIANTE HORMIGÓN ARMADO Y ANCLAJES Y TRANSPORTE A LUGAR DE EMPLEO, COMPLETAMENTE COLOCADO (SIN INCLUIR CARTEL).

| Código | Ud | Descripción | Rendimiento | Precio | Importe |
|---|---|---|---|---|---|
| MO00000002 | h | Capataz | 3.0000 | 21.98 | 65.94 |
| MO00000003 | h | Oficial 1ª | 7.0000 | 21.51 | 150.57 |
| MO00000004 | h | Oficial 2ª | 14.0000 | 20.84 | 291.76 |
| Q040007A01 | h | Retroexcavadora hidráulica sobre ruedas. De 7 t de masa | 3.0000 | 56.72 | 170.16 |
| Q140000A05 | h | Grúa autopropulsada (sin accesorios). Grúas todoterreno (desplazamiento lento). Para carga máxima de 30 t | 6.0000 | 95.03 | 570.18 |
| Q060201A01 | h | Camión. Con caja fija y grúa auxiliar. Para 16 t | 6.0000 | 58.08 | 348.48 |
| Q140506A05 | h | Plataformas elevadoras móviles para personal (PEMP). Elevadoras sobre remolque (telescópicas). De 15 m de altura | 6.0000 | 42.52 | 255.12 |
| MT01060045 | m³ | Hormigón C25/30 de cualquier consistencia y cualquier tamaño máximo de árido | 20.0000 | 75.36 | 1507.20 |
| MT01060001 | m³ | Hormigón de limpieza C12/C15 para cualquier consistencia y cualquier tamaño máximo de árido | 0.8250 | 55.16 | 45.51 |
| MT01110001 | kg | Acero corrugado B 500 B o B 500 C, con características de ductilidad mejoradas, en barras elaborado | 825.0000 | 1.58 | 1303.50 |
| MT03010030 | kg | Acero S275JR galvanizado ensamblado en obra | 5908.0000 | 4.18 | 24695.44 |
|  |  | Total |  |  | 29403.86 |

**701.0360** ud PÓRTICO ACERO GALVANIZADO, LUZ HASTA 18,00 m Y HASTA 60 m² DE CARTELERÍA (NO INCLUIDA)
Precio: 30269.12
PÓRTICO DE ACERO GALVANIZADO DE HASTA 18,00 m DE LUZ Y/O HASTA 60 m² DE CARTEL i/ EXCAVACIÓN, RELLENO, CIMENTACIÓN MEDIANTE HORMIGÓN ARMADO Y ANCLAJES Y TRANSPORTE A LUGAR DE EMPLEO, COMPLETAMENTE COLOCADO (SIN INCLUIR CARTEL).

| Código | Ud | Descripción | Rendimiento | Precio | Importe |
|---|---|---|---|---|---|
| MO00000002 | h | Capataz | 3.0000 | 21.98 | 65.94 |
| MO00000003 | h | Oficial 1ª | 7.0000 | 21.51 | 150.57 |
| MO00000004 | h | Oficial 2ª | 14.0000 | 20.84 | 291.76 |
| Q040007A01 | h | Retroexcavadora hidráulica sobre ruedas. De 7 t de masa | 3.0000 | 56.72 | 170.16 |
| Q140000A05 | h | Grúa autopropulsada (sin accesorios). Grúas todoterreno (desplazamiento lento). Para carga máxima de 30 t | 6.0000 | 95.03 | 570.18 |
| Q060201A01 | h | Camión. Con caja fija y grúa auxiliar. Para 16 t | 6.0000 | 58.08 | 348.48 |
| Q140506A05 | h | Plataformas elevadoras móviles para personal (PEMP). Elevadoras sobre remolque (telescópicas). De 15 m de altura | 6.0000 | 42.52 | 255.12 |
| MT01060045 | m³ | Hormigón C25/30 de cualquier consistencia y cualquier tamaño máximo de árido | 20.0000 | 75.36 | 1507.20 |
| MT01060001 | m³ | Hormigón de limpieza C12/C15 para cualquier consistencia y cualquier tamaño máximo de árido | 0.8250 | 55.16 | 45.51 |
| MT01110001 | kg | Acero corrugado B 500 B o B 500 C, con características de ductilidad mejoradas, en barras elaborado | 825.0000 | 1.58 | 1303.50 |
| MT03010030 | kg | Acero S275JR galvanizado ensamblado en obra | 6115.0000 | 4.18 | 25560.70 |
|  |  | Total |  |  | 30269.12 |

**701.0370** ud PÓRTICO ACERO GALVANIZADO, LUZ HASTA 20,00 m Y HASTA 60 m² DE CARTELERÍA (NO INCLUIDA)
Precio: 41226.94
PÓRTICO DE ACERO GALVANIZADO DE HASTA 20,00 m DE LUZ Y/O HASTA 60 m² DE CARTEL i/ EXCAVACIÓN, RELLENO, CIMENTACIÓN MEDIANTE HORMIGÓN ARMADO Y ANCLAJES Y TRANSPORTE A LUGAR DE EMPLEO, COMPLETAMENTE COLOCADO (SIN INCLUIR CARTEL).

| Código | Ud | Descripción | Rendimiento | Precio | Importe |
|---|---|---|---|---|---|
| MO00000002 | h | Capataz | 4.0000 | 21.98 | 87.92 |
| MO00000003 | h | Oficial 1ª | 8.0000 | 21.51 | 172.08 |
| MO00000004 | h | Oficial 2ª | 19.0000 | 20.84 | 395.96 |
| Q040007A01 | h | Retroexcavadora hidráulica sobre ruedas. De 7 t de masa | 3.5000 | 56.72 | 198.52 |
| Q140000A05 | h | Grúa autopropulsada (sin accesorios). Grúas todoterreno (desplazamiento lento). Para carga máxima de 30 t | 7.5000 | 95.03 | 712.73 |
| Q060201A01 | h | Camión. Con caja fija y grúa auxiliar. Para 16 t | 7.0000 | 58.08 | 406.56 |
| Q140506A05 | h | Plataformas elevadoras móviles para personal (PEMP). Elevadoras sobre remolque (telescópicas). De 15 m de altura | 7.5000 | 42.52 | 318.90 |
| MT01060045 | m³ | Hormigón C25/30 de cualquier consistencia y cualquier tamaño máximo de árido | 24.0000 | 75.36 | 1808.64 |
| MT01060001 | m³ | Hormigón de limpieza C12/C15 para cualquier consistencia y cualquier tamaño máximo de árido | 0.8250 | 55.16 | 45.51 |
| MT01110001 | kg | Acero corrugado B 500 B o B 500 C, con características de ductilidad mejoradas, en barras elaborado | 825.0000 | 1.58 | 1303.50 |
| MT03010030 | kg | Acero S275JR galvanizado ensamblado en obra | 8559.0000 | 4.18 | 35776.62 |
|  |  | Total |  |  | 41226.94 |

**701.0380** ud PÓRTICO ACERO GALVANIZADO, LUZ HASTA 22,00 m Y HASTA 60 m² DE CARTELERÍA (NO INCLUIDA)
Precio: 43538.48
PÓRTICO DE ACERO GALVANIZADO DE HASTA 22,00 m DE LUZ Y/O HASTA 60 m² DE CARTEL i/ EXCAVACIÓN, RELLENO, CIMENTACIÓN MEDIANTE HORMIGÓN ARMADO Y ANCLAJES Y TRANSPORTE A LUGAR DE EMPLEO, COMPLETAMENTE COLOCADO (SIN INCLUIR CARTEL).

| Código | Ud | Descripción | Rendimiento | Precio | Importe |
|---|---|---|---|---|---|
| MO00000002 | h | Capataz | 4.0000 | 21.98 | 87.92 |
| MO00000003 | h | Oficial 1ª | 8.0000 | 21.51 | 172.08 |
| MO00000004 | h | Oficial 2ª | 19.0000 | 20.84 | 395.96 |
| Q040007A01 | h | Retroexcavadora hidráulica sobre ruedas. De 7 t de masa | 3.5000 | 56.72 | 198.52 |
| Q140000A05 | h | Grúa autopropulsada (sin accesorios). Grúas todoterreno (desplazamiento lento). Para carga máxima de 30 t | 7.5000 | 95.03 | 712.73 |
| Q060201A01 | h | Camión. Con caja fija y grúa auxiliar. Para 16 t | 7.0000 | 58.08 | 406.56 |
| Q140506A05 | h | Plataformas elevadoras móviles para personal (PEMP). Elevadoras sobre remolque (telescópicas). De 15 m de altura | 7.5000 | 42.52 | 318.90 |
| MT01060045 | m³ | Hormigón C25/30 de cualquier consistencia y cualquier tamaño máximo de árido | 24.0000 | 75.36 | 1808.64 |
| MT01060001 | m³ | Hormigón de limpieza C12/C15 para cualquier consistencia y cualquier tamaño máximo de árido | 0.8250 | 55.16 | 45.51 |
| MT01110001 | kg | Acero corrugado B 500 B o B 500 C, con características de ductilidad mejoradas, en barras elaborado | 825.0000 | 1.58 | 1303.50 |
| MT03010030 | kg | Acero S275JR galvanizado ensamblado en obra | 9112.0000 | 4.18 | 38088.16 |
|  |  | Total |  |  | 43538.48 |

**701.0390** ud PÓRTICO ACERO GALVANIZADO, LUZ HASTA 24,00 m Y HASTA 80 m² DE CARTELERÍA (NO INCLUIDA)
Precio: 70130.92
PÓRTICO DE ACERO GALVANIZADO DE HASTA 24,00 m DE LUZ Y/O HASTA 80 m² DE CARTEL i/ EXCAVACIÓN, RELLENO, CIMENTACIÓN MEDIANTE HORMIGÓN ARMADO Y ANCLAJES Y TRANSPORTE A LUGAR DE EMPLEO, COMPLETAMENTE COLOCADO (SIN INCLUIR CARTEL).

| Código | Ud | Descripción | Rendimiento | Precio | Importe |
|---|---|---|---|---|---|
| MO00000002 | h | Capataz | 5.0000 | 21.98 | 109.90 |
| MO00000003 | h | Oficial 1ª | 11.0000 | 21.51 | 236.61 |
| MO00000004 | h | Oficial 2ª | 21.0000 | 20.84 | 437.64 |
| Q040007A01 | h | Retroexcavadora hidráulica sobre ruedas. De 7 t de masa | 4.0000 | 56.72 | 226.88 |
| Q140000A05 | h | Grúa autopropulsada (sin accesorios). Grúas todoterreno (desplazamiento lento). Para carga máxima de 30 t | 8.0000 | 95.03 | 760.24 |
| Q060201A01 | h | Camión. Con caja fija y grúa auxiliar. Para 16 t | 8.0000 | 58.08 | 464.64 |
| Q140506A05 | h | Plataformas elevadoras móviles para personal (PEMP). Elevadoras sobre remolque (telescópicas). De 15 m de altura | 8.0000 | 42.52 | 340.16 |
| MT01060045 | m³ | Hormigón C25/30 de cualquier consistencia y cualquier tamaño máximo de árido | 25.0000 | 75.36 | 1884.00 |
| MT01060001 | m³ | Hormigón de limpieza C12/C15 para cualquier consistencia y cualquier tamaño máximo de árido | 0.8250 | 55.16 | 45.51 |
| MT01110001 | kg | Acero corrugado B 500 B o B 500 C, con características de ductilidad mejoradas, en barras elaborado | 825.0000 | 1.58 | 1303.50 |
| MT03010030 | kg | Acero S275JR galvanizado ensamblado en obra | 15388.0000 | 4.18 | 64321.84 |
|  |  | Total |  |  | 70130.92 |

### 07.02 SEÑALIZACIÓN HORIZONTAL (17/04/2012)

**700.0010** m MARCA VIAL BLANCA REFLECTANTE, TERMOPLÁSTICA EN CALIENTE, ANCHO 10 cm (17/04/2012)
Precio: 0.51
MARCA VIAL DE TIPO II (RW), DE PINTURA BLANCA REFLECTANTE, TIPO TERMOPLÁSTICA EN CALIENTE, DE 10 cm DE ANCHO SIN RESALTES i/ LIMPIEZA Y PREPARACIÓN DE LA SUPERFICIE Y PREMARCAJE (MEDIDA LA LONGITUD REALMENTE PINTADA).

| Código | Ud | Descripción | Rendimiento | Precio | Importe |
|---|---|---|---|---|---|
| MO00000003 | h | Oficial 1ª | 0.0020 | 21.51 | 0.04 |
| Q100002A05 | h | Máquinas para pintar bandas. De 225 l de capacidad (maquinaria; 17/04/2012) | 0.0020 | 37.7 | 0.08 |
| Q100003A01 | h | Barredora y aspirador de polvo. Remolcada sin aspiración de polvo, de 60 kW | 0.0010 | 26.87 | 0.03 |
| Q040105A01 | h | Minicargadoras. De 43 kW de potencia (60 l/m) (maquinaria; 17/04/2012) | 0.0010 | 34.74 | 0.03 |
| MT09060020 | kg | Pintura termoplástica en caliente para marcas viales (material; 29/06/2021) | 0.3000 | 0.95 | 0.29 |
| MT09060005 | kg | Microesferas de vidrio (material; 29/06/2021) | 0.0500 | 0.82 | 0.04 |
|  |  | Total |  |  | 0.51 |

**700.0020** m MARCA VIAL BLANCA REFLECTANTE, TERMOPLÁSTICA EN CALIENTE, ANCHO 15 cm (17/04/2012)
Precio: 0.67
MARCA VIAL DE TIPO II (RW), DE PINTURA BLANCA REFLECTANTE, TIPO TERMOPLÁSTICA EN CALIENTE, DE 15 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060020 | kg | Pintura termoplástica en caliente para marcas viales | 0.4500 | 0.95 | 0.43 |
| MT09060005 | kg | Microesferas de vidrio | 0.0750 | 0.82 | 0.06 |
|  |  | Total |  |  | 0.67 |

**700.0030** m MARCA VIAL BLANCA REFLECTANTE, TERMOPLÁSTICA EN CALIENTE, ANCHO 20 cm (17/04/2012)
Precio: 0.83
MARCA VIAL DE TIPO II (RW), DE PINTURA BLANCA REFLECTANTE, TIPO TERMOPLÁSTICA EN CALIENTE, DE 20 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060020 | kg | Pintura termoplástica en caliente para marcas viales | 0.6000 | 0.95 | 0.57 |
| MT09060005 | kg | Microesferas de vidrio | 0.1000 | 0.82 | 0.08 |
|  |  | Total |  |  | 0.83 |

**700.0040** m MARCA VIAL BLANCA REFLECTANTE, TIPO ACRÍLICA, ANCHO 10 cm (17/04/2012)
Precio: 0.33
MARCA VIAL DE TIPO II (RW), DE PINTURA BLANCA REFLECTANTE, TIPO ACRÍLICA DE BASE SOLVENTE DE 10 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060010 | kg | Pintura acrílica base solvente (material; 29/06/2021) | 0.0720 | 1.5 | 0.11 |
| MT09060005 | kg | Microesferas de vidrio | 0.0480 | 0.82 | 0.04 |
|  |  | Total |  |  | 0.33 |

**700.0050** m MARCA VIAL BLANCA REFLECTANTE, TIPO ACRÍLICA, ANCHO 15 cm (17/04/2012)
Precio: 0.4
MARCA VIAL DE TIPO II (RW), DE PINTURA BLANCA REFLECTANTE, TIPO ACRÍLICA DE BASE SOLVENTE DE 15 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060010 | kg | Pintura acrílica base solvente | 0.1080 | 1.5 | 0.16 |
| MT09060005 | kg | Microesferas de vidrio | 0.0720 | 0.82 | 0.06 |
|  |  | Total |  |  | 0.4 |

**700.0060** m MARCA VIAL BLANCA REFLECTANTE, TIPO ACRÍLICA, ANCHO 20 cm (17/04/2012)
Precio: 0.48
MARCA VIAL DE TIPO II (RW), DE PINTURA BLANCA REFLECTANTE, TIPO ACRÍLICA DE BASE SOLVENTE DE 20 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060010 | kg | Pintura acrílica base solvente | 0.1440 | 1.5 | 0.22 |
| MT09060005 | kg | Microesferas de vidrio | 0.0960 | 0.82 | 0.08 |
|  |  | Total |  |  | 0.48 |

**700.0070** m MARCA VIAL BLANCA REFLECTANTE, ACRÍLICA EN BASE AGUA, ANCHO 10 cm (17/04/2012)
Precio: 0.35
MARCA VIAL DE TIPO II (RW), DE PINTURA BLANCA REFLECTANTE, TIPO ACRÍLICA EN BASE AGUA, DE 10 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060001 | kg | Pintura acrílica en solución acuosa para marcas viales (material; 29/06/2021) | 0.0720 | 1.65 | 0.12 |
| MT09060005 | kg | Microesferas de vidrio | 0.0600 | 0.82 | 0.05 |
|  |  | Total |  |  | 0.35 |

**700.0080** m MARCA VIAL BLANCA REFLECTANTE, ACRÍLICA EN BASE AGUA, ANCHO 15 cm (17/04/2012)
Precio: 0.43
MARCA VIAL DE TIPO II (RW), DE PINTURA BLANCA REFLECTANTE, TIPO ACRÍLICA EN BASE AGUA, DE 15 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060001 | kg | Pintura acrílica en solución acuosa | 0.1080 | 1.65 | 0.18 |
| MT09060005 | kg | Microesferas de vidrio | 0.0900 | 0.82 | 0.07 |
|  |  | Total |  |  | 0.43 |

**700.0090** m MARCA VIAL BLANCA REFLECTANTE, ACRÍLICA EN BASE AGUA, ANCHO 20 cm (17/04/2012)
Precio: 0.52
MARCA VIAL DE TIPO II (RW), DE PINTURA BLANCA REFLECTANTE, TIPO ACRÍLICA EN BASE AGUA, DE 20 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060001 | kg | Pintura acrílica en solución acuosa | 0.1440 | 1.65 | 0.24 |
| MT09060005 | kg | Microesferas de vidrio | 0.1200 | 0.82 | 0.10 |
|  |  | Total |  |  | 0.52 |

**700.0100** m MARCA VIAL AMARILLA REFLECTANTE, TIPO ACRÍLICA, ANCHO 10 cm (17/04/2012)
Precio: 0.35
MARCA VIAL TIPO II (RW) DE PINTURA AMARILLA REFLECTANTE, TIPO ACRÍLICA DE BASE SOLVENTE, DE 10 cm DE ANCHO i/ LIMPIEZA Y PREPARACIÓN DE LA SUPERFICIE, PREMARCAJE Y ELIMINACIÓN POSTERIOR (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060015 | kg | Pintura acrílica amarilla solvente para marcas viales (material; 29/06/2021) | 0.0720 | 1.75 | 0.13 |
| MT09060005 | kg | Microesferas de vidrio | 0.0480 | 0.82 | 0.04 |
|  |  | Total |  |  | 0.35 |

**700.0110** m MARCA VIAL AMARILLA REFLECTANTE, TIPO ACRÍLICA, ANCHO 15 cm (17/04/2012)
Precio: 0.43
MARCA VIAL TIPO II (RW) DE PINTURA AMARILLA REFLECTANTE, TIPO ACRÍLICA DE BASE SOLVENTE, DE 15 cm DE ANCHO i/ LIMPIEZA Y PREPARACIÓN DE LA SUPERFICIE, PREMARCAJE Y ELIMINACIÓN POSTERIOR (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060015 | kg | Pintura acrílica amarilla solvente para marcas viales | 0.1080 | 1.75 | 0.19 |
| MT09060005 | kg | Microesferas de vidrio | 0.0720 | 0.82 | 0.06 |
|  |  | Total |  |  | 0.43 |

**700.0130** m² MARCA VIAL BLANCA REFLECTANTE, TIPO ACRÍLICA, EN SÍMBOLOS (17/04/2012)
Precio: 7.45
MARCA VIAL DE TIPO II (RW), DE PINTURA BLANCA REFLECTANTE, TIPO ACRÍLICA DE BASE SOLVENTE, EN SÍMBOLOS Y CEBREADOS i/ LIMPIEZA Y PREPARACIÓN DE LA SUPERFICIE Y PREMARCAJE (MEDIDA LA SUPERFICIE REALMENTE PINTADA).

| Código | Ud | Descripción | Rendimiento | Precio | Importe |
|---|---|---|---|---|---|
| MO00000003 | h | Oficial 1ª | 0.1000 | 21.51 | 2.15 |
| Q100002A05 | h | Máquinas para pintar bandas. De 225 l de capacidad | 0.1000 | 37.7 | 3.77 |
| Q100003A01 | h | Barredora y aspirador de polvo. Remolcada sin aspiración de polvo, de 60 kW | 0.0010 | 26.87 | 0.03 |
| Q040105A01 | h | Minicargadoras. De 43 kW de potencia (60 l/m) | 0.0010 | 34.74 | 0.03 |
| MT09060010 | kg | Pintura acrílica base solvente | 0.7200 | 1.5 | 1.08 |
| MT09060005 | kg | Microesferas de vidrio | 0.4800 | 0.82 | 0.39 |
|  |  | Total |  |  | 7.45 |

**700.0140** m² MARCA VIAL BLANCA REFLECTANTE, ACRÍLICA EN BASE AGUA, EN SÍMBOLOS (17/04/2012)
Precio: 7.56
MARCA VIAL DE TIPO II (RW), DE PINTURA BLANCA REFLECTANTE, TIPO ACRÍLICA EN BASE AGUA, EN SÍMBOLOS Y CEBREADOS i/ LIMPIEZA Y PREPARACIÓN DE LA SUPERFICIE Y PREMARCAJE (MEDIDA LA SUPERFICIE REALMENTE PINTADA)

| Código | Ud | Descripción | Rendimiento | Precio | Importe |
|---|---|---|---|---|---|
| MO00000003 | h | Oficial 1ª | 0.1000 | 21.51 | 2.15 |
| Q100002A05 | h | Máquinas para pintar bandas. De 225 l de capacidad | 0.1000 | 37.7 | 3.77 |
| Q100003A01 | h | Barredora y aspirador de polvo. Remolcada sin aspiración de polvo, de 60 kW | 0.0010 | 26.87 | 0.03 |
| Q040105A01 | h | Minicargadoras. De 43 kW de potencia (60 l/m) | 0.0010 | 34.74 | 0.03 |
| MT09060001 | kg | Pintura acrílica en solución acuosa | 0.7200 | 1.65 | 1.19 |
| MT09060005 | kg | Microesferas de vidrio | 0.4800 | 0.82 | 0.39 |
|  |  | Total |  |  | 7.56 |

**700.0160** m MARCA VIAL BLANCA REFLECTANTE, PLÁSTICA EN FRÍO, ANCHO 10 cm (10/06/2022)
Precio: 0.6
MARCA VIAL DE TIPO II (RW), DE PINTURA BLANCA REFLECTANTE PLÁSTICA EN FRÍO, DE 10 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060030 | kg | Pintura plástica blanca en frío (material; 16/06/2021) | 0.1500 | 2.5 | 0.38 |
| MT09060005 | kg | Microesferas de vidrio | 0.0500 | 0.82 | 0.04 |
|  |  | Total |  |  | 0.6 |

**700.0170** m MARCA VIAL BLANCA REFLECTANTE, PLÁSTICA EN FRÍO, ANCHO 15 cm (13/06/2022)
Precio: 0.8
MARCA VIAL DE TIPO II (RW), DE PINTURA BLANCA REFLECTANTE PLÁSTICA EN FRÍO, DE 15 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060030 | kg | Pintura plástica blanca en frío | 0.2250 | 2.5 | 0.56 |
| MT09060005 | kg | Microesferas de vidrio | 0.0750 | 0.82 | 0.06 |
|  |  | Total |  |  | 0.8 |

**700.0180** m MARCA VIAL BLANCA REFLECTANTE, PLÁSTICA EN FRÍO, ANCHO 20 cm (13/06/2022)
Precio: 1.01
MARCA VIAL DE TIPO II (RW), DE PINTURA BLANCA REFLECTANTE PLÁSTICA EN FRÍO, DE 20 cm DE ANCHO SIN RESALTES i/ LIMPIEZA Y PREPARACIÓN DE LA SUPERFICIE Y PREMARCAJE (MEDIDA LA LONGITUD REALMENTE PINTADA).

| Código | Ud | Descripción | Rendimiento | Precio | Importe |
|---|---|---|---|---|---|
| MO00000003 | h | Oficial 1ª | 0.0020 | 21.51 | 0.04 |
| Q100002A05 | h | Máquinas para pintar bandas. De 225 l de capacidad | 0.0020 | 37.7 | 0.08 |
| Q100003A01 | h | Barredora y aspirador de polvo. Remolcada sin aspiración de polvo, de 60 kW | 0.0010 | 26.87 | 0.03 |
| Q040105A01 | h | Minicargadoras. De 43 kW de potencia (60 l/m) | 0.0010 | 34.74 | 0.03 |
| MT09060030 | kg | Pintura plástica blanca en frío | 0.3000 | 2.5 | 0.75 |
| MT09060005 | kg | Microesferas de vidrio | 0.1000 | 0.82 | 0.08 |
|  |  | Total |  |  | 1.01 |

**700.0190** m² MARCA VIAL BLANCA REFLECTANTE, PLÁSTICA EN FRÍO, EN SÍMBOLOS (13/06/2022)
Precio: 10.14
MARCA VIAL DE TIPO II (RW), DE PINTURA BLANCA REFLECTANTE PLÁSTICA EN FRÍO, EN SÍMBOLOS Y CEBREADOS i/ LIMPIEZA Y PREPARACIÓN DE LA SUPERFICIE Y PREMARCAJE (MEDIDA LA SUPERFICIE REALMENTE PINTADA).

| Código | Ud | Descripción | Rendimiento | Precio | Importe |
|---|---|---|---|---|---|
| MO00000003 | h | Oficial 1ª | 0.1000 | 21.51 | 2.15 |
| Q100002A05 | h | Máquinas para pintar bandas. De 225 l de capacidad | 0.1000 | 37.7 | 3.77 |
| Q100003A01 | h | Barredora y aspirador de polvo. Remolcada sin aspiración de polvo, de 60 kW | 0.0010 | 26.87 | 0.03 |
| Q040105A01 | h | Minicargadoras. De 43 kW de potencia (60 l/m) | 0.0010 | 34.74 | 0.03 |
| MT09060030 | kg | Pintura plástica blanca en frío | 1.5000 | 2.5 | 3.75 |
| MT09060005 | kg | Microesferas de vidrio | 0.5000 | 0.82 | 0.41 |
|  |  | Total |  |  | 10.14 |

**700.0150** m² BANDA TRANSVERSAL DE ALERTA (BTA) (17/04/2012)
Precio: 82.83
BANDA TRANSVERSAL DE ALERTA DE 0,50 m DE ANCHO, CON RESALTOS DE 100x50x10 mm, REALIZADA CON PINTURA PLÁSTICA EN FRÍO CON MICROESFERAS DE VIDRIO, INCLUSO LIMPIEZA Y PREPARACIÓN DE LA SUPERFICIE Y PREMARCAJE, TOTALMENTE TERMINADA.

| Código | Ud | Descripción | Rendimiento | Precio | Importe |
|---|---|---|---|---|---|
| MO00000002 | h | Capataz | 0.3000 | 21.98 | 6.59 |
| MO00000003 | h | Oficial 1ª | 0.6000 | 21.51 | 12.91 |
| MO00000004 | h | Oficial 2ª | 0.8000 | 20.84 | 16.67 |
| Q100002A05 | h | Máquinas para pintar bandas. De 225 l de capacidad | 0.0800 | 37.7 | 3.02 |
| Q100003A01 | h | Barredora y aspirador de polvo. Remolcada sin aspiración de polvo, de 60 kW | 0.0800 | 26.87 | 2.15 |
| MT09060030 | kg | Pintura plástica blanca en frío | 5.0000 | 2.5 | 12.50 |
| MT09060005 | kg | Microesferas de vidrio | 0.6000 | 0.82 | 0.49 |
| MT09060025 | ud | Pastillas prefabricadas para banda sonora (BTA) (material; 16/06/2021) | 30.0000 | 0.5 | 15.00 |
| MT01090030 | kg | Adhesivo para pastillas prefabricadas en bta (material; 16/06/2021) | 1.5000 | 9 | 13.50 |
|  |  | Total |  |  | 82.83 |

**700.0200** m RESALTE BLANCO REFLECTANTE, PLÁSTICA EN FRÍO, ANCHO 10 cm (SOLO RESALTES) (13/06/2022)
Precio: 0.8
RESALTE EN MARCA VIAL DE 10 cm DE ANCHO, TIPO II (RR), DE PINTURA BLANCA REFLECTANTE PLÁSTICA EN FRÍO i/ LIMPIEZA Y PREPARACIÓN DE LA SUPERFICIE Y PREMARCAJE (MEDIDA LA LONGITUD REALMENTE PINTADA DE RESALTES CON SUS VANOS).

| Código | Ud | Descripción | Rendimiento | Precio | Importe |
|---|---|---|---|---|---|
| MO00000003 | h | Oficial 1ª | 0.0030 | 21.51 | 0.06 |
| Q100002A05 | h | Máquinas para pintar bandas. De 225 l de capacidad | 0.0030 | 37.7 | 0.11 |
| Q100003A01 | h | Barredora y aspirador de polvo. Remolcada sin aspiración de polvo, de 60 kW | 0.0015 | 26.87 | 0.04 |
| Q040105A01 | h | Minicargadoras. De 43 kW de potencia (60 l/m) | 0.0015 | 34.74 | 0.05 |
| MT09060030 | kg | Pintura plástica blanca en frío | 0.2000 | 2.5 | 0.50 |
| MT09060005 | kg | Microesferas de vidrio | 0.0500 | 0.82 | 0.04 |
|  |  | Total |  |  | 0.8 |

**700.0210** m RESALTE BLANCO REFLECTANTE, PLÁSTICA EN FRÍO, ANCHO 15 cm (SOLO RESALTES) (13/06/2022)
Precio: 1.07
RESALTE EN MARCA VIAL DE 15 cm DE ANCHO, TIPO II (RR), DE PINTURA BLANCA REFLECTANTE PLÁSTICA EN FRÍO i/ LIMPIEZA Y PREPARACIÓN DE LA SUPERFICIE Y PREMARCAJE (MEDIDA LA LONGITUD REALMENTE PINTADA DE RESALTES CON SUS VANOS).

| Código | Ud | Descripción | Rendimiento | Precio | Importe |
|---|---|---|---|---|---|
| MO00000003 | h | Oficial 1ª | 0.0030 | 21.51 | 0.06 |
| Q100002A05 | h | Máquinas para pintar bandas. De 225 l de capacidad | 0.0030 | 37.7 | 0.11 |
| Q100003A01 | h | Barredora y aspirador de polvo. Remolcada sin aspiración de polvo, de 60 kW | 0.0015 | 26.87 | 0.04 |
| Q040105A01 | h | Minicargadoras. De 43 kW de potencia (60 l/m) | 0.0015 | 34.74 | 0.05 |
| MT09060030 | kg | Pintura plástica blanca en frío | 0.3000 | 2.5 | 0.75 |
| MT09060005 | kg | Microesferas de vidrio | 0.0750 | 0.82 | 0.06 |
|  |  | Total |  |  | 1.07 |

**700.0220** m RESALTE BLANCO REFLECTANTE, PLÁSTICA EN FRÍO, ANCHO 20 cm (SOLO RESALTES) (13/06/2022)
Precio: 1.34
RESALTE EN MARCA VIAL DE 20 cm DE ANCHO, TIPO II (RR), DE PINTURA BLANCA REFLECTANTE PLÁSTICA EN FRÍO i/ LIMPIEZA Y PREPARACIÓN DE LA SUPERFICIE Y PREMARCAJE (MEDIDA LA LONGITUD REALMENTE PINTADA DE RESALTES CON SUS VANOS).

| Código | Ud | Descripción | Rendimiento | Precio | Importe |
|---|---|---|---|---|---|
| MO00000003 | h | Oficial 1ª | 0.0030 | 21.51 | 0.06 |
| Q100002A05 | h | Máquinas para pintar bandas. De 225 l de capacidad | 0.0030 | 37.7 | 0.11 |
| Q100003A01 | h | Barredora y aspirador de polvo. Remolcada sin aspiración de polvo, de 60 kW | 0.0015 | 26.87 | 0.04 |
| Q040105A01 | h | Minicargadoras. De 43 kW de potencia (60 l/m) | 0.0015 | 34.74 | 0.05 |
| MT09060030 | kg | Pintura plástica blanca en frío | 0.4000 | 2.5 | 1.00 |
| MT09060005 | kg | Microesferas de vidrio | 0.1000 | 0.82 | 0.08 |
|  |  | Total |  |  | 1.34 |

**700.0230** m² RESALTE BLANCO REFLECTANTE, PLÁSTICA EN FRÍO, EN SÍMBOLOS (SOLO RESALTES) (13/06/2022)
Precio: 11.39
RESALTE EN SÍMBOLOS Y CEBREADOS, TIPO II (RR), DE PINTURA BLANCA REFLECTANTE PLÁSTICA EN FRÍO i/ LIMPIEZA Y PREPARACIÓN DE LA SUPERFICIE Y PREMARCAJE (MEDIDA LA SUPERFICIE REALMENTE PINTADA).

| Código | Ud | Descripción | Rendimiento | Precio | Importe |
|---|---|---|---|---|---|
| MO00000003 | h | Oficial 1ª | 0.1000 | 21.51 | 2.15 |
| Q100002A05 | h | Máquinas para pintar bandas. De 225 l de capacidad | 0.1000 | 37.7 | 3.77 |
| Q100003A01 | h | Barredora y aspirador de polvo. Remolcada sin aspiración de polvo, de 60 kW | 0.0010 | 26.87 | 0.03 |
| Q040105A01 | h | Minicargadoras. De 43 kW de potencia (60 l/m) | 0.0010 | 34.74 | 0.03 |
| MT09060030 | kg | Pintura plástica blanca en frío | 2.0000 | 2.5 | 5.00 |
| MT09060005 | kg | Microesferas de vidrio | 0.5000 | 0.82 | 0.41 |
|  |  | Total |  |  | 11.39 |

**700.0240** m RESALTE BLANCO REFLECTANTE, TERMOPLÁSTICA EN CALIENTE, ANCHO 10 cm (SOLO RESALTES) (13/06/2022)
Precio: 0.45
RESALTE EN MARCA VIAL DE 10 cm DE ANCHO, TIPO II (RR), DE PINTURA BLANCA REFLECTANTE TERMOPLÁSTICA EN CALIENTE i/ LIMPIEZA Y PREPARACIÓN DE LA SUPERFICIE Y PREMARCAJE (MEDIDA LA LONGITUD REALMENTE PINTADA DE RESALTES CON SUS VANOS).

| Código | Ud | Descripción | Rendimiento | Precio | Importe |
|---|---|---|---|---|---|
| MO00000003 | h | Oficial 1ª | 0.0030 | 21.51 | 0.06 |
| Q100002A05 | h | Máquinas para pintar bandas. De 225 l de capacidad | 0.0030 | 37.7 | 0.11 |
| Q100003A01 | h | Barredora y aspirador de polvo. Remolcada sin aspiración de polvo, de 60 kW | 0.0015 | 26.87 | 0.04 |
| Q040105A01 | h | Minicargadoras. De 43 kW de potencia (60 l/m) | 0.0015 | 34.74 | 0.05 |
| MT09060005 | kg | Microesferas de vidrio | 0.0500 | 0.82 | 0.04 |
| MT09060020 | kg | Pintura termoplástica en caliente para marcas viales | 0.1600 | 0.95 | 0.15 |
|  |  | Total |  |  | 0.45 |

**700.0250** m RESALTE BLANCO REFLECTANTE, TERMOPLÁSTICA EN CALIENTE, ANCHO 15 cm (SOLO RESALTES) (13/06/2022)
Precio: 0.55
RESALTE EN MARCA VIAL DE 15 cm DE ANCHO, TIPO II (RR), DE PINTURA BLANCA REFLECTANTE TERMOPLÁSTICA EN CALIENTE i/ LIMPIEZA Y PREPARACIÓN DE LA SUPERFICIE Y PREMARCAJE (MEDIDA LA LONGITUD REALMENTE PINTADA DE RESALTES CON SUS VANOS).

| Código | Ud | Descripción | Rendimiento | Precio | Importe |
|---|---|---|---|---|---|
| MO00000003 | h | Oficial 1ª | 0.0030 | 21.51 | 0.06 |
| Q100002A05 | h | Máquinas para pintar bandas. De 225 l de capacidad | 0.0030 | 37.7 | 0.11 |
| Q100003A01 | h | Barredora y aspirador de polvo. Remolcada sin aspiración de polvo, de 60 kW | 0.0015 | 26.87 | 0.04 |
| Q040105A01 | h | Minicargadoras. De 43 kW de potencia (60 l/m) | 0.0015 | 34.74 | 0.05 |
| MT09060005 | kg | Microesferas de vidrio | 0.0750 | 0.82 | 0.06 |
| MT09060020 | kg | Pintura termoplástica en caliente para marcas viales | 0.2400 | 0.95 | 0.23 |
|  |  | Total |  |  | 0.55 |

**700.0260** m RESALTE BLANCO REFLECTANTE, TERMOPLÁSTICA EN CALIENTE, ANCHO 20 cm (SOLO RESALTES) (13/06/2022)
Precio: 0.64
RESALTE EN MARCA VIAL DE 20 cm DE ANCHO, TIPO II (RR), DE PINTURA BLANCA REFLECTANTE TERMOPLÁSTICA EN CALIENTE i/ LIMPIEZA Y PREPARACIÓN DE LA SUPERFICIE Y PREMARCAJE (MEDIDA LA LONGITUD REALMENTE PINTADA DE RESALTES CON SUS VANOS).

| Código | Ud | Descripción | Rendimiento | Precio | Importe |
|---|---|---|---|---|---|
| MO00000003 | h | Oficial 1ª | 0.0030 | 21.51 | 0.06 |
| Q100002A05 | h | Máquinas para pintar bandas. De 225 l de capacidad | 0.0030 | 37.7 | 0.11 |
| Q100003A01 | h | Barredora y aspirador de polvo. Remolcada sin aspiración de polvo, de 60 kW | 0.0015 | 26.87 | 0.04 |
| Q040105A01 | h | Minicargadoras. De 43 kW de potencia (60 l/m) | 0.0015 | 34.74 | 0.05 |
| MT09060005 | kg | Microesferas de vidrio | 0.1000 | 0.82 | 0.08 |
| MT09060020 | kg | Pintura termoplástica en caliente para marcas viales | 0.3200 | 0.95 | 0.30 |
|  |  | Total |  |  | 0.64 |

### 07.03 BALIZAMIENTO

**703.0010** ud BALIZA CILÍNDRICA CH-75 DE CLASE RA2
Precio: 47.22
BALIZA CILÍNDRICA CH-75 CON MATERIAL REFLECTANTE CLASE RA2, TOTALMENTE COLOCADA.

| Código | Ud | Descripción | Rendimiento | Precio | Importe |
|---|---|---|---|---|---|
| MO00000004 | h | Oficial 2ª | 0.5000 | 20.84 | 10.42 |
| MT09010065 | ud | Baliza CH-75 retrorreflectante de clase RA2 (material) | 1.0000 | 36.8 | 36.80 |
|  |  | Total |  |  | 47.22 |

**703.0015** ud BALIZA CILÍNDRICA CH-75 DE CLASE RA3 (28/06/2022)
Precio: 50.82
BALIZA CILÍNDRICA CH-75 CON MATERIAL REFLECTANTE CLASE RA3, TOTALMENTE COLOCADA.

| Código | Ud | Descripción | Rendimiento | Precio | Importe |
|---|---|---|---|---|---|
| MO00000004 | h | Oficial 2ª | 0.5000 | 20.84 | 10.42 |
| MT09010066 | ud | Baliza CH-75 retrorreflectante de clase RA3 (material; 09/06/2022) | 1.0000 | 40.4 | 40.40 |
|  |  | Total |  |  | 50.82 |

**703.0020** ud HITO DE VÉRTICE N-120 RETRORREFLECTANTE DE CLASE RA2
Precio: 356.95
HITO DE VÉRTICE N-120 CON MATERIAL RETRORREFLECTANTE DE CLASE RA2, LASTRADO CON GRAVA O GRAVILLA, TOTALMENTE COLOCADO.

| Código | Ud | Descripción | Rendimiento | Precio | Importe |
|---|---|---|---|---|---|
| MO00000004 | h | Oficial 2ª | 1.0000 | 20.84 | 20.84 |
| MT09010070 | ud | Hito de vértice N-120 retrorreflectante de clase RA2 (material) | 1.0000 | 333 | 333.00 |
| MT01030020 | m³ | Grava silícea de 20 a 40 mm | 0.2830 | 11 | 3.11 |
|  |  | Total |  |  | 356.95 |

**703.0025** ud HITO DE VÉRTICE N-120 RETRORREFLECTANTE DE CLASE RA3
Precio: 414.95
HITO DE VÉRTICE N-120 CON MATERIAL RETRORREFLECTANTE DE CLASE RA3, LASTRADO CON GRAVA O GRAVILLA, TOTALMENTE COLOCADO.

| Código | Ud | Descripción | Rendimiento | Precio | Importe |
|---|---|---|---|---|---|
| MO00000004 | h | Oficial 2ª | 1.0000 | 20.84 | 20.84 |
| MT09010071 | ud | Hito de vértice N-120 retrorreflectante de clase RA3 (material; 31/03/2014) | 1.0000 | 391 | 391.00 |
| MT01030020 | m³ | Grava silícea de 20 a 40 mm | 0.2830 | 11 | 3.11 |
|  |  | Total |  |  | 414.95 |

**703.0030** ud HITO DE VÉRTICE N-180 RETRORREFLECTANTE DE CLASE RA2
Precio: 537.83
HITO DE VÉRTICE N-180 CON MATERIAL RETRORREFLECTANTE DE CLASE RA2, LASTRADO CON GRAVA O GRAVILLA, TOTALMENTE COLOCADO.

| Código | Ud | Descripción | Rendimiento | Precio | Importe |
|---|---|---|---|---|---|
| MO00000004 | h | Oficial 2ª | 1.0000 | 20.84 | 20.84 |
| MT09010075 | ud | Hito de vértice N-180 retrorreflectante de clase RA2 (material) | 1.0000 | 510 | 510.00 |
| MT01030020 | m³ | Grava silícea de 20 a 40 mm | 0.6350 | 11 | 6.99 |
|  |  | Total |  |  | 537.83 |

**703.0035** ud HITO DE VÉRTICE N-180 RETRORREFLECTANTE DE CLASE RA3
Precio: 639.83
HITO DE VÉRTICE N-180 CON MATERIAL RETRORREFLECTANTE DE CLASE RA3, LASTRADO CON GRAVA O GRAVILLA, TOTALMENTE COLOCADO.

| Código | Ud | Descripción | Rendimiento | Precio | Importe |
|---|---|---|---|---|---|
| MO00000004 | h | Oficial 2ª | 1.0000 | 20.84 | 20.84 |
| MT09010076 | ud | Hito de vértice N-180 retrorreflectante de clase RA3 (material; 31/03/2014) | 1.0000 | 612 | 612.00 |
| MT01030020 | m³ | Grava silícea de 20 a 40 mm | 0.6350 | 11 | 6.99 |
|  |  | Total |  |  | 639.83 |

**703.0040** ud HITO DE ARISTA DE H-155 CM DE TIPO I DE CLASE RA3
Precio: 17.32
HITO DE ARISTA (DE 155 cm) TIPO I (PARA CARRETERA CONVENCIONAL), DE RETRORREFLECTANCIA CLASE RA3, TOTALMENTE COLOCADO, INCLUIDA CIMENTACIÓN.

| Código | Ud | Descripción | Rendimiento | Precio | Importe |
|---|---|---|---|---|---|
| MO00000004 | h | Oficial 2ª | 0.2000 | 20.84 | 4.17 |
| MT09010001 | ud | Hito de arista de 155 cm de tipo I clase RA3, incluida cimentación (material) | 1.0000 | 13.15 | 13.15 |
|  |  | Total |  |  | 17.32 |

**703.0045** ud HITO DE ARISTA DE H-155 CM DE TIPO I DE CLASE RA2 (17/04/2012)
Precio: 16.52
HITO DE ARISTA (DE 155 cm) TIPO I (PARA CARRETERA CONVENCIONAL), DE RETRORREFLECTANCIA CLASE RA2, TOTALMENTE COLOCADO, INCLUIDA CIMENTACIÓN.

| Código | Ud | Descripción | Rendimiento | Precio | Importe |
|---|---|---|---|---|---|
| MO00000004 | h | Oficial 2ª | 0.2000 | 20.84 | 4.17 |
| MT09010002 | ud | Hito de arista de 155 cm de tipo I clase RA2, incluida cimentación (material; 31/03/2014) | 1.0000 | 12.35 | 12.35 |
|  |  | Total |  |  | 16.52 |

**703.0050** ud HITO DE ARISTA DE H-155 CM DE TIPO II DE CLASE RA3
Precio: 13.27
HITO DE ARISTA (DE 155 cm) TIPO II (PARA AUTOPISTA O AUTOVÍA), DE RETRORREFLECTANCIA CLASE RA3, TOTALMENTE COLOCADO, INCLUIDA CIMENTACIÓN.

| Código | Ud | Descripción | Rendimiento | Precio | Importe |
|---|---|---|---|---|---|
| MO00000004 | h | Oficial 2ª | 0.2000 | 20.84 | 4.17 |
| MT09010005 | ud | Hito de arista de 155 cm de tipo II clase RA3, incluida cimentación (material) | 1.0000 | 9.1 | 9.10 |
|  |  | Total |  |  | 13.27 |

**703.0055** ud HITO DE ARISTA DE H-155 CM DE TIPO II DE CLASE RA2 (17/04/2012)
Precio: 13.02
HITO DE ARISTA (DE 155 cm) TIPO II (PARA AUTOPISTA O AUTOVÍA), DE RETRORREFLECTANCIA CLASE RA2, TOTALMENTE COLOCADO, INCLUIDA CIMENTACIÓN.

| Código | Ud | Descripción | Rendimiento | Precio | Importe |
|---|---|---|---|---|---|
| MO00000004 | h | Oficial 2ª | 0.2000 | 20.84 | 4.17 |
| MT09010004 | ud | Hito de arista de 155 cm de tipo II clase RA2, incluida cimentación (material; 31/03/2014) | 1.0000 | 8.85 | 8.85 |
|  |  | Total |  |  | 13.02 |

**703.0060** ud HITO DE ARISTA DE H-45 CM DE TIPO I DE CLASE RA3, SOBRE BARRERA
Precio: 17.1
HITO DE ARISTA (DE 45 cm) TIPO I (PARA CARRETERA CONVENCIONAL), DE RETRORREFLECTANCIA CLASE RA3, SOBRE BARRERA, TOTALMENTE COLOCADO.

| Código | Ud | Descripción | Rendimiento | Precio | Importe |
|---|---|---|---|---|---|
| MO00000004 | h | Oficial 2ª | 0.3000 | 20.84 | 6.25 |
| MT09010010 | ud | Hito de arista de 45 cm de tipo I de clase RA3, con anclaje para barrera (material) | 1.0000 | 10.85 | 10.85 |
|  |  | Total |  |  | 17.1 |

**703.0065** ud HITO DE ARISTA DE H-45 CM DE TIPO I DE CLASE RA2, SOBRE BARRERA (17/04/2012)
Precio: 16.3
HITO DE ARISTA (DE 45 cm) TIPO I (PARA CARRETERA CONVENCIONAL), DE RETRORREFLECTANCIA CLASE RA2, SOBRE BARRERA, TOTALMENTE COLOCADO.

| Código | Ud | Descripción | Rendimiento | Precio | Importe |
|---|---|---|---|---|---|
| MO00000004 | h | Oficial 2ª | 0.3000 | 20.84 | 6.25 |
| MT09010009 | ud | Hito de arista de 45 cm de tipo I clase RA2, con anclaje para barrera (material; 31/03/2014) | 1.0000 | 10.05 | 10.05 |
|  |  | Total |  |  | 16.3 |

**703.0070** ud HITO DE ARISTA DE H-45 CM DE TIPO II DE CLASE RA3, SOBRE BARRERA
Precio: 15
HITO DE ARISTA (DE 45 cm) TIPO II (PARA AUTOPISTA O AUTOVÍA), DE RETRORREFLECTANCIA CLASE RA3, SOBRE BARRERA, TOTALMENTE COLOCADO.

| Código | Ud | Descripción | Rendimiento | Precio | Importe |
|---|---|---|---|---|---|
| MO00000004 | h | Oficial 2ª | 0.3000 | 20.84 | 6.25 |
| MT09010015 | ud | Hito de arista de 45 cm de tipo II clase RA3, con anclaje para barrera (material) | 1.0000 | 8.75 | 8.75 |
|  |  | Total |  |  | 15 |

**703.0075** ud HITO DE ARISTA DE H-45 CM DE TIPO II DE CLASE RA2, SOBRE BARRERA (17/04/2012)
Precio: 14.75
HITO DE ARISTA (DE 45 cm) TIPO II (PARA AUTOPISTA O AUTOVÍA), DE RETRORREFLECTANCIA CLASE RA2, SOBRE BARRERA, TOTALMENTE COLOCADO.

| Código | Ud | Descripción | Rendimiento | Precio | Importe |
|---|---|---|---|---|---|
| MO00000004 | h | Oficial 2ª | 0.3000 | 20.84 | 6.25 |
| MT09010014 | ud | Hito de arista de 45 cm de tipo II clase RA2, con anclaje para barrera (material; 31/03/2014) | 1.0000 | 8.5 | 8.50 |
|  |  | Total |  |  | 14.75 |

**703.0080** ud PANEL DIRECCIONAL DE 160X40 cm, DE CLASE RA2
Precio: 233.12
PANEL DIRECCIONAL DE 160x40 cm Y RETRORREFLACTANCIA CLASE RA2 i/ TORNILLERÍA, ELEMENTOS DE FIJACIÓN, POSTES Y CIMENTACIÓN Y TRANSPORTE A LUGAR DE EMPLEO.

| Código | Ud | Descripción | Rendimiento | Precio | Importe |
|---|---|---|---|---|---|
| MO00000004 | h | Oficial 2ª | 1.0000 | 20.84 | 20.84 |
| Q040201A01 | h | Retrocargadoras sobre ruedas. De 60 kW de potencia | 0.1000 | 40.8 | 4.08 |
| Q060201A01 | h | Camión. Con caja fija y grúa auxiliar. Para 16 t | 0.0500 | 58.08 | 2.90 |
| MT09010080 | ud | Panel direccional de 160 x 40 cm de clase RA2 (material) | 1.0000 | 77.6 | 77.60 |
| MT01060015 | m³ | Hormigón C20/25 de cualquier consistencia y cualquier tamaño máximo de árido | 0.4000 | 72.13 | 28.85 |
| MT09070045 | ud | Juego de tornillería | 2.0000 | 2.48 | 4.96 |
| MT09070015 | m | Poste de 100 x 50 x 2 mm | 7.2000 | 13.04 | 93.89 |
|  |  | Total |  |  | 233.12 |

**703.0090** ud PANEL DIRECCIONAL DOBLE DE 160X40 cm, DE CLASE RA2
Precio: 353.33
PANEL DIRECCIONAL DOBLE DE 160x40 cm Y RETRORREFLECTANCIA CLASE RA2 i/ TORNILLERÍA, ELEMENTOS DE FIJACIÓN, POSTES Y CIMENTACIÓN Y TRANSPORTE A LUGAR DE EMPLEO.

| Código | Ud | Descripción | Rendimiento | Precio | Importe |
|---|---|---|---|---|---|
| MO00000004 | h | Oficial 2ª | 1.0000 | 20.84 | 20.84 |
| Q040201A01 | h | Retrocargadoras sobre ruedas. De 60 kW de potencia | 0.1000 | 40.8 | 4.08 |
| Q060201A01 | h | Camión. Con caja fija y grúa auxiliar. Para 16 t | 0.0500 | 58.08 | 2.90 |
| MT09010080 | ud | Panel direccional de 160 x 40 cm de clase RA2 | 2.0000 | 77.6 | 155.20 |
| MT01060015 | m³ | Hormigón C20/25 de cualquier consistencia y cualquier tamaño máximo de árido | 0.4500 | 72.13 | 32.46 |
| MT09070045 | ud | Juego de tornillería | 4.0000 | 2.48 | 9.92 |
| MT09070016 | m | Poste de 100 x 60 x 3 mm | 8.5000 | 15.05 | 127.93 |
|  |  | Total |  |  | 353.33 |

**703.0100** ud PANEL DIRECCIONAL TRIPLE DE 160X40 cm, DE CLASE RA2
Precio: 495.92
PANEL DIRECCIONAL TRIPLE DE 160x40 cm Y RETRORREFLECTANCIA CLASE RA2 i/ TORNILLERÍA, ELEMENTOS DE FIJACIÓN, POSTES Y CIMENTACIÓN Y TRANSPORTE A LUGAR DE EMPLEO.

| Código | Ud | Descripción | Rendimiento | Precio | Importe |
|---|---|---|---|---|---|
| MO00000004 | h | Oficial 2ª | 1.0000 | 20.84 | 20.84 |
| Q040201A01 | h | Retrocargadoras sobre ruedas. De 60 kW de potencia | 0.1000 | 40.8 | 4.08 |
| Q060201A01 | h | Camión. Con caja fija y grúa auxiliar. Para 16 t | 0.0500 | 58.08 | 2.90 |
| MT09010080 | ud | Panel direccional de 160 x 40 cm de clase RA2 | 3.0000 | 77.6 | 232.80 |
| MT01060015 | m³ | Hormigón C20/25 de cualquier consistencia y cualquier tamaño máximo de árido | 0.6480 | 72.13 | 46.74 |
| MT09070045 | ud | Juego de tornillería | 6.0000 | 2.48 | 14.88 |
| MT09070005 | m | Poste de 120 x 60 x 3 mm | 10.4000 | 16.7 | 173.68 |
|  |  | Total |  |  | 495.92 |

**703.0110** ud PANEL DIRECCIONAL DE 80X40 cm, DE CLASE RA2
Precio: 128.47
PANEL DIRECCIONAL DE 80x40 cm Y RETRORREFLECTANCIA CLASE RA2 i/ TORNILLERÍA, ELEMENTOS DE FIJACIÓN, POSTES Y CIMENTACIÓN Y TRANSPORTE A LUGAR DE EMPLEO.

| Código | Ud | Descripción | Rendimiento | Precio | Importe |
|---|---|---|---|---|---|
| MO00000004 | h | Oficial 2ª | 1.0000 | 20.84 | 20.84 |
| Q040201A01 | h | Retrocargadoras sobre ruedas. De 60 kW de potencia | 0.1000 | 40.8 | 4.08 |
| Q060201A01 | h | Camión. Con caja fija y grúa auxiliar. Para 16 t | 0.0500 | 58.08 | 2.90 |
| MT09010085 | ud | Panel direccional de 80 x 40 cm de clase RA2 (material) | 1.0000 | 36.8 | 36.80 |
| MT01060015 | m³ | Hormigón C20/25 de cualquier consistencia y cualquier tamaño máximo de árido | 0.2000 | 72.13 | 14.43 |
| MT09070045 | ud | Juego de tornillería | 1.0000 | 2.48 | 2.48 |
| MT09070015 | m | Poste de 100 x 50 x 2 mm | 3.6000 | 13.04 | 46.94 |
|  |  | Total |  |  | 128.47 |

**703.0120** ud PANEL DIRECCIONAL DOBLE DE 80X40 cm, DE CLASE RA2
Precio: 181.67
PANEL DIRECCIONAL DOBLE DE 80x40 cm Y RETRORREFLECTANCIA CLASE RA2 i/ TORNILLERÍA, ELEMENTOS DE FIJACIÓN, POSTES Y CIMENTACIÓN Y TRANSPORTE A LUGAR DE EMPLEO.

| Código | Ud | Descripción | Rendimiento | Precio | Importe |
|---|---|---|---|---|---|
| MO00000004 | h | Oficial 2ª | 1.0000 | 20.84 | 20.84 |
| Q040201A01 | h | Retrocargadoras sobre ruedas. De 60 kW de potencia | 0.1000 | 40.8 | 4.08 |
| Q060201A01 | h | Camión. Con caja fija y grúa auxiliar. Para 16 t | 0.0500 | 58.08 | 2.90 |
| MT09010085 | ud | Panel direccional de 80 x 40 cm de clase RA2 | 2.0000 | 36.8 | 73.60 |
| MT01060015 | m³ | Hormigón C20/25 de cualquier consistencia y cualquier tamaño máximo de árido | 0.2000 | 72.13 | 14.43 |
| MT09070045 | ud | Juego de tornillería | 2.0000 | 2.48 | 4.96 |
| MT09070001 | m | Poste de 100 x 50 x 3 mm | 4.2500 | 14.32 | 60.86 |
|  |  | Total |  |  | 181.67 |

**703.0130** ud PANEL DIRECCIONAL TRIPLE DE 80X40 cm, DE CLASE RA2
Precio: 255.87
PANEL DIRECCIONAL TRIPLE DE 80x40 cm Y RETRORREFLECTANCIA CLASE RA2 i/ TORNILLERÍA, ELEMENTOS DE FIJACIÓN, POSTES Y CIMENTACIÓN Y TRANSPORTE A LUGAR DE EMPLEO.

| Código | Ud | Descripción | Rendimiento | Precio | Importe |
|---|---|---|---|---|---|
| MO00000004 | h | Oficial 2ª | 1.0000 | 20.84 | 20.84 |
| Q040201A01 | h | Retrocargadoras sobre ruedas. De 60 kW de potencia | 0.1000 | 40.8 | 4.08 |
| Q060201A01 | h | Camión. Con caja fija y grúa auxiliar. Para 16 t | 0.0500 | 58.08 | 2.90 |
| MT09010085 | ud | Panel direccional de 80 x 40 cm de clase RA2 | 3.0000 | 36.8 | 110.40 |
| MT01060015 | m³ | Hormigón C20/25 de cualquier consistencia y cualquier tamaño máximo de árido | 0.3240 | 72.13 | 23.37 |
| MT09070045 | ud | Juego de tornillería | 3.0000 | 2.48 | 7.44 |
| MT09070005 | m | Poste de 120 x 60 x 3 mm | 5.2000 | 16.7 | 86.84 |
|  |  | Total |  |  | 255.87 |

**702.0010** ud CAPTAFARO HORIZONTAL CON REFLECTANCIA A UNA CARA
Precio: 5.74

| Código | Ud | Descripción | Rendimiento | Precio | Importe |
|---|---|---|---|---|---|
| MO00000004 | h | Oficial 2ª | 0.0700 | 20.84 | 1.46 |
| MT09010095 | ud | Captafaro horizontal con reflectancia a una cara (material) | 1.0000 | 3.2 | 3.20 |
| MT01090020 | kg | Adhesivo epoxy para captafaro "ojos de gato" (material) | 0.1000 | 10.8 | 1.08 |
|  |  | Total |  |  | 5.74 |

**702.0020** ud CAPTAFARO HORIZONTAL CON REFLECTANCIA A DOS CARAS
Precio: 6.89

| Código | Ud | Descripción | Rendimiento | Precio | Importe |
|---|---|---|---|---|---|
| MO00000004 | h | Oficial 2ª | 0.0700 | 20.84 | 1.46 |
| MT09010090 | ud | Captafaro horizontal con reflectancia a dos caras (material) | 1.0000 | 4.35 | 4.35 |
| MT01090020 | kg | Adhesivo epoxy para captafaro | 0.1000 | 10.8 | 1.08 |
|  |  | Total |  |  | 6.89 |

**701.0410** ud HITO KILOMÉTRICO S-570 DE 60X60 cm DE LADO DE CLASE RA3
Precio: 130.89
HITO KILOMÉTRICO S-570 DE 60x60 cm DE LADO, CON MATERIAL RETRORREFLECTANTE DE CLASE RA3 i/ POSTE, TORNILLERÍA Y CIMENTACIÓN, TOTALMENTE COLOCADO.

| Código | Ud | Descripción | Rendimiento | Precio | Importe |
|---|---|---|---|---|---|
| MO00000003 | h | Oficial 1ª | 0.1000 | 21.51 | 2.15 |
| MO00000004 | h | Oficial 2ª | 0.8000 | 20.84 | 16.67 |
| Q040201A01 | h | Retrocargadoras sobre ruedas. De 60 kW de potencia | 0.0800 | 40.8 | 3.26 |
| Q060201A01 | h | Camión. Con caja fija y grúa auxiliar. Para 16 t | 0.0500 | 58.08 | 2.90 |
| MT09010050 | ud | Hito kilométrico S-570 de 60 x 60 cm de lado, de clase RA3 (material) | 1.0000 | 73.65 | 73.65 |
| MT09070010 | m | Poste de 80 x 40 x 2 mm | 2.0000 | 10.85 | 21.70 |
| MT01060015 | m³ | Hormigón C20/25 de cualquier consistencia y cualquier tamaño máximo de árido | 0.1120 | 72.13 | 8.08 |
| MT09070045 | ud | Juego de tornillería | 1.0000 | 2.48 | 2.48 |
|  |  | Total |  |  | 130.89 |

**701.0420** ud HITO KILOMÉTRICO S-571 DE 80X60 cm DE LADO, DE CLASE RA3
Precio: 153.35
HITO KILOMÉTRICO S-571 DE 80x60 cm DE LADO, CON MATERIAL RETRORREFLECTANTE DE CLASE RA3 i/ POSTE, TORNILLERÍA Y CIMENTACIÓN, TOTALMENTE COLOCADO.

| Código | Ud | Descripción | Rendimiento | Precio | Importe |
|---|---|---|---|---|---|
| MO00000003 | h | Oficial 1ª | 0.1000 | 21.51 | 2.15 |
| MO00000004 | h | Oficial 2ª | 0.8000 | 20.84 | 16.67 |
| Q040201A01 | h | Retrocargadoras sobre ruedas. De 60 kW de potencia | 0.0800 | 40.8 | 3.26 |
| Q060201A01 | h | Camión. Con caja fija y grúa auxiliar. Para 16 t | 0.0500 | 58.08 | 2.90 |
| MT09010025 | ud | Hito kilométrico S-571 de 80 x 60 cm de lado, de clase RA3 (material) | 1.0000 | 89.4 | 89.40 |
| MT09070010 | m | Poste de 80 x 40 x 2 mm | 2.2000 | 10.85 | 23.87 |
| MT01060015 | m³ | Hormigón C20/25 de cualquier consistencia y cualquier tamaño máximo de árido | 0.1750 | 72.13 | 12.62 |
| MT09070045 | ud | Juego de tornillería | 1.0000 | 2.48 | 2.48 |
|  |  | Total |  |  | 153.35 |

**701.0425** ud HITO KILOMÉTRICO S-571 DE 80X60 cm DE LADO, DE CLASE RA2
Precio: 128.35
HITO KILOMÉTRICO S-571 DE 80x60 cm DE LADO, CON MATERIAL RETRORREFLECTANTE DE CLASE RA2 i/ POSTE, TORNILLERÍA Y CIMENTACIÓN, TOTALMENTE COLOCADO.

| Código | Ud | Descripción | Rendimiento | Precio | Importe |
|---|---|---|---|---|---|
| MO00000003 | h | Oficial 1ª | 0.1000 | 21.51 | 2.15 |
| MO00000004 | h | Oficial 2ª | 0.8000 | 20.84 | 16.67 |
| Q040201A01 | h | Retrocargadoras sobre ruedas. De 60 kW de potencia | 0.0800 | 40.8 | 3.26 |
| Q060201A01 | h | Camión. Con caja fija y grúa auxiliar. Para 16 t | 0.0500 | 58.08 | 2.90 |
| MT09010024 | ud | Hito kilométrico S-571 de 80 x 60 cm de lado, de clase RA2 (material; 01/04/2014) | 1.0000 | 64.4 | 64.40 |
| MT09070010 | m | Poste de 80 x 40 x 2 mm | 2.2000 | 10.85 | 23.87 |
| MT01060015 | m³ | Hormigón C20/25 de cualquier consistencia y cualquier tamaño máximo de árido | 0.1750 | 72.13 | 12.62 |
| MT09070045 | ud | Juego de tornillería | 1.0000 | 2.48 | 2.48 |
|  |  | Total |  |  | 128.35 |

**701.0430** ud HITO KILOMÉTRICO S-572 DE 60X40 cm DE LADO DE CLASE RA2
Precio: 90
HITO KILOMÉTRICO S-572 DE 60x40 cm DE LADO, CON MATERIAL RETRORREFLECTANTE DE CLASE RA2 i/ POSTE, TORNILLERÍA Y CIMENTACIÓN, TOTALMENTE COLOCADO.

| Código | Ud | Descripción | Rendimiento | Precio | Importe |
|---|---|---|---|---|---|
| MO00000003 | h | Oficial 1ª | 0.1000 | 21.51 | 2.15 |
| MO00000004 | h | Oficial 2ª | 0.8000 | 20.84 | 16.67 |
| Q040201A01 | h | Retrocargadoras sobre ruedas. De 60 kW de potencia | 0.0800 | 40.8 | 3.26 |
| Q060201A01 | h | Camión. Con caja fija y grúa auxiliar. Para 16 t | 0.0500 | 58.08 | 2.90 |
| MT09010030 | ud | Hito kilométrico S-572 de 60 x 40 cm de lado, de clase RA2 (material) | 1.0000 | 35 | 35.00 |
| MT09070010 | m | Poste de 80 x 40 x 2 mm | 1.9000 | 10.85 | 20.62 |
| MT01060015 | m³ | Hormigón C20/25 de cualquier consistencia y cualquier tamaño máximo de árido | 0.0960 | 72.13 | 6.92 |
| MT09070045 | ud | Juego de tornillería | 1.0000 | 2.48 | 2.48 |
|  |  | Total |  |  | 90 |

**701.0440** ud HITO KILOMÉTRICO S-572 DE 60X40 cm DE LADO, DE CLASE RA3
Precio: 104.03
HITO KILOMÉTRICO S-572 DE 60x40 cm DE LADO, CON MATERIAL RETRORREFLECTANTE DE CLASE RA3 i/ POSTE, TORNILLERÍA Y CIMENTACIÓN, TOTALMENTE COLOCADO.

| Código | Ud | Descripción | Rendimiento | Precio | Importe |
|---|---|---|---|---|---|
| MO00000003 | h | Oficial 1ª | 0.1000 | 21.51 | 2.15 |
| MO00000004 | h | Oficial 2ª | 0.8000 | 20.84 | 16.67 |
| Q040201A01 | h | Retrocargadoras sobre ruedas. De 60 kW de potencia | 0.0800 | 40.8 | 3.26 |
| Q060201A01 | h | Camión. Con caja fija y grúa auxiliar. Para 16 t | 0.0500 | 58.08 | 2.90 |
| MT09010035 | ud | Hito kilométrico S-572 de 60 x 40 cm de lado, de clase RA3 (material) | 1.0000 | 49.03 | 49.03 |
| MT09070010 | m | Poste de 80 x 40 x 2 mm | 1.9000 | 10.85 | 20.62 |
| MT01060015 | m³ | Hormigón C20/25 de cualquier consistencia y cualquier tamaño máximo de árido | 0.0960 | 72.13 | 6.92 |
| MT09070045 | ud | Juego de tornillería | 1.0000 | 2.48 | 2.48 |
|  |  | Total |  |  | 104.03 |

**701.0450** ud HITO KILOMÉTRICO S-573 DE 80X40 cm DE LADO, DE CLASE RA2
Precio: 107.31
HITO KILOMÉTRICO S-573 DE 80x40 cm DE LADO, CON MATERIAL RETRORREFLECTANTE DE CLASE RA2 i/ POSTE, TORNILLERÍA Y CIMENTACIÓN, TOTALMENTE COLOCADO.

| Código | Ud | Descripción | Rendimiento | Precio | Importe |
|---|---|---|---|---|---|
| MO00000003 | h | Oficial 1ª | 0.1000 | 21.51 | 2.15 |
| MO00000004 | h | Oficial 2ª | 0.8000 | 20.84 | 16.67 |
| Q040201A01 | h | Retrocargadoras sobre ruedas. De 60 kW de potencia | 0.0800 | 40.8 | 3.26 |
| Q060201A01 | h | Camión. Con caja fija y grúa auxiliar. Para 16 t | 0.0500 | 58.08 | 2.90 |
| MT09010040 | ud | Hito kilométrico S-573 de 80 x 40 cm de lado, de clase RA2 (material) | 1.0000 | 47.9 | 47.90 |
| MT09070010 | m | Poste de 80 x 40 x 2 mm | 2.2000 | 10.85 | 23.87 |
| MT01060015 | m³ | Hormigón C20/25 de cualquier consistencia y cualquier tamaño máximo de árido | 0.1120 | 72.13 | 8.08 |
| MT09070045 | ud | Juego de tornillería | 1.0000 | 2.48 | 2.48 |
|  |  | Total |  |  | 107.31 |

**701.0460** ud HITO KILOMÉTRICO S-573 DE 80X40 cm DE LADO, DE CLASE RA3
Precio: 124.41
HITO KILOMÉTRICO S-573 DE 80x40 cm DE LADO, CON MATERIAL RETRORREFLECTANTE DE CLASE RA3 i/ POSTE, TORNILLERÍA Y CIMENTACIÓN, TOTALMENTE COLOCADO.

| Código | Ud | Descripción | Rendimiento | Precio | Importe |
|---|---|---|---|---|---|
| MO00000003 | h | Oficial 1ª | 0.1000 | 21.51 | 2.15 |
| MO00000004 | h | Oficial 2ª | 0.8000 | 20.84 | 16.67 |
| Q040201A01 | h | Retrocargadoras sobre ruedas. De 60 kW de potencia | 0.0800 | 40.8 | 3.26 |
| Q060201A01 | h | Camión. Con caja fija y grúa auxiliar. Para 16 t | 0.0500 | 58.08 | 2.90 |
| MT09010045 | ud | Hito kilométrico S-573 de 80 x 40 cm de lado, de clase RA3 (material) | 1.0000 | 65 | 65.00 |
| MT09070010 | m | Poste de 80 x 40 x 2 mm | 2.2000 | 10.85 | 23.87 |
| MT01060015 | m³ | Hormigón C20/25 de cualquier consistencia y cualquier tamaño máximo de árido | 0.1120 | 72.13 | 8.08 |
| MT09070045 | ud | Juego de tornillería | 1.0000 | 2.48 | 2.48 |
|  |  | Total |  |  | 124.41 |

**701.0470** ud HITO MIRIAMÉTRICO DE CLASE RA2
Precio: 506.98
HITO MIRIAMÉTRICO RETRORREFLECTANTE DE CLASE RA2 i/ TORNILLERÍA, EXCAVACIÓN Y CIMENTACIÓN, TOTALMENTE COLOCADO.

| Código | Ud | Descripción | Rendimiento | Precio | Importe |
|---|---|---|---|---|---|
| MO00000003 | h | Oficial 1ª | 0.4000 | 21.51 | 8.60 |
| MO00000004 | h | Oficial 2ª | 1.5000 | 20.84 | 31.26 |
| Q040201A01 | h | Retrocargadoras sobre ruedas. De 60 kW de potencia | 0.1400 | 40.8 | 5.71 |
| Q060201A01 | h | Camión. Con caja fija y grúa auxiliar. Para 16 t | 0.0500 | 58.08 | 2.90 |
| MT09010055 | ud | Hito miriamétrico de clase RA2 (material) | 1.0000 | 438 | 438.00 |
| MT01060015 | m³ | Hormigón C20/25 de cualquier consistencia y cualquier tamaño máximo de árido | 0.2500 | 72.13 | 18.03 |
| MT09070045 | ud | Juego de tornillería | 1.0000 | 2.48 | 2.48 |
|  |  | Total |  |  | 506.98 |

**701.0480** ud HITO MIRIAMÉTRICO DE CLASE RA3
Precio: 608.98
HITO MIRIAMÉTRICO RETRORREFLECTANTE DE CLASE RA3 i/ TORNILLERÍA, EXCAVACIÓN Y CIMENTACIÓN, TOTALMENTE COLOCADO.

| Código | Ud | Descripción | Rendimiento | Precio | Importe |
|---|---|---|---|---|---|
| MO00000003 | h | Oficial 1ª | 0.4000 | 21.51 | 8.60 |
| MO00000004 | h | Oficial 2ª | 1.5000 | 20.84 | 31.26 |
| Q040201A01 | h | Retrocargadoras sobre ruedas. De 60 kW de potencia | 0.1400 | 40.8 | 5.71 |
| Q060201A01 | h | Camión. Con caja fija y grúa auxiliar. Para 16 t | 0.0500 | 58.08 | 2.90 |
| MT09010060 | ud | Hito miriamétrico de clase RA3 (material) | 1.0000 | 540 | 540.00 |
| MT01060015 | m³ | Hormigón C20/25 de cualquier consistencia y cualquier tamaño máximo de árido | 0.2500 | 72.13 | 18.03 |
| MT09070045 | ud | Juego de tornillería | 1.0000 | 2.48 | 2.48 |
|  |  | Total |  |  | 608.98 |

### 07.04 DEFENSAS (17/04/2012)

**617.0700** m PRETIL METÁLICO GALVANIZADO Y TERMOLACADO CLASE CONTENCIÓN ALTA, H2, W5 O INFERIOR, ÍNDICE DE SEVERIDAD B (28/06/2022)
Precio: 218.5
PRETIL METÁLICO GALVANIZADO Y TERMOLACADO CON NIVEL DE CONTENCIÓN H2, ANCHURA DE TRABAJO W5 O INFERIOR, ÍNDICE DE SEVERIDAD B O INFERIOR i/ ANCLAJES Y TODOS LOS MATERIALES Y OPERACIONES NECESARIOS PARA LA CORRECTA EJECUCIÓN DE LA UNIDAD DE OBRA.
NOTA: SE MEDIRÁ EL TERMINAL O LA TRANSICIÓN COMO LONGITUD DE PRETIL (INCLUIR EN PPTP).

| Código | Ud | Descripción | Rendimiento | Precio | Importe |
|---|---|---|---|---|---|
| MO00000003 | h | Oficial 1ª | 0.2000 | 21.51 | 4.30 |
| MO00000004 | h | Oficial 2ª | 0.8000 | 20.84 | 16.67 |
| Q060200A05 | h | Camión. Con caja fija. Para 16 t | 0.0500 | 55.87 | 2.79 |
| MT09040180 | m | Pretil metálico galvanizado y termolacado de contención alta H2, índice de severidad B, anchura de trabajo W5 (material) | 1.0000 | 194.4 | 194.40 |
| MT09010100 | ud | Captafaros triangular barrera dos caras h.i. (material; 29/06/2021) | 0.1250 | 2.7 | 0.34 |
|  |  | Total |  |  | 218.5 |

**617.0710** m PRETIL METÁLICO GALVANIZADO Y TERMOLACADO CLASE CONTENCIÓN ALTA, H2, W4 O INFERIOR, ÍNDICE DE SEVERIDAD B (28/06/2022)
Precio: 227.14
PRETIL METÁLICO GALVANIZADO Y TERMOLACADO CON NIVEL DE CONTENCIÓN H2, ANCHURA DE TRABAJO W4 O INFERIOR, ÍNDICE DE SEVERIDAD B O INFERIOR i/ ANCLAJES Y TODOS LOS MATERIALES Y OPERACIONES NECESARIOS PARA LA CORRECTA EJECUCIÓN DE LA UNIDAD DE OBRA.
NOTA: SE MEDIRÁ EL TERMINAL O LA TRANSICIÓN COMO LONGITUD DE PRETIL (INCLUIR EN PPTP).

| Código | Ud | Descripción | Rendimiento | Precio | Importe |
|---|---|---|---|---|---|
| MO00000003 | h | Oficial 1ª | 0.2000 | 21.51 | 4.30 |
| MO00000004 | h | Oficial 2ª | 0.8000 | 20.84 | 16.67 |
| Q060200A05 | h | Camión. Con caja fija. Para 16 t | 0.0500 | 55.87 | 2.79 |
| MT09040181 | m | Pretil metálico galvanizado y termolacado de contención alta H2, índice de severidad B, anchura de trabajo W4 (material; 14/06/2022) | 1.0000 | 203.04 | 203.04 |
| MT09010100 | ud | Captafaros triangular barrera dos caras h.i. | 0.1250 | 2.7 | 0.34 |
|  |  | Total |  |  | 227.14 |

**617.0720** m PRETIL DE HORMIGÓN CLASE CONTENCIÓN ALTA, H2, W4 O INFERIOR, ÍNDICE DE SEVERIDAD B (28/06/2022)
Precio: 163.96
PRETIL DE HORMIGÓN CON NIVEL DE CONTENCIÓN H2, ANCHURA DE TRABAJO W4 O INFERIOR, ÍNDICE DE SEVERIDAD B O INFERIOR i/ ANCLAJES Y TODOS LOS MATERIALES Y OPERACIONES NECESARIOS PARA LA CORRECTA EJECUCIÓN DE LA UNIDAD DE OBRA.
NOTA: SE MEDIRÁ EL TERMINAL O LA TRANSICIÓN COMO LONGITUD DE PRETIL (INCLUIR EN PPTP).

| Código | Ud | Descripción | Rendimiento | Precio | Importe |
|---|---|---|---|---|---|
| MO00000003 | h | Oficial 1ª | 0.0996 | 21.51 | 2.14 |
| MO00000004 | h | Oficial 2ª | 0.3985 | 20.84 | 8.30 |
| Q060200A05 | h | Camión. Con caja fija. Para 16 t | 0.1107 | 55.87 | 6.18 |
| MT09040185 | m | Pretil de hormigón de contención alta H2, índice de severidad B, anchura de trabajo W4 (material; 16/06/2022) | 1.0000 | 147 | 147.00 |
| MT09010100 | ud | Captafaros triangular barrera dos caras h.i. | 0.1250 | 2.7 | 0.34 |
|  |  | Total |  |  | 163.96 |

**617.0730** m PRETIL DE HORMIGÓN CLASE CONTENCIÓN ALTA, H2, W1 O INFERIOR, ÍNDICE DE SEVERIDAD B (28/06/2022)
Precio: 166.96
PRETIL DE HORMIGÓN CON NIVEL DE CONTENCIÓN H2, ANCHURA DE TRABAJO W1 O INFERIOR, ÍNDICE DE SEVERIDAD B O INFERIOR i/ ANCLAJES Y TODOS LOS MATERIALES Y OPERACIONES NECESARIOS PARA LA CORRECTA EJECUCIÓN DE LA UNIDAD DE OBRA.
NOTA: SE MEDIRÁ EL TERMINAL O LA TRANSICIÓN COMO LONGITUD DE PRETIL (INCLUIR EN PPTP).

| Código | Ud | Descripción | Rendimiento | Precio | Importe |
|---|---|---|---|---|---|
| MO00000003 | h | Oficial 1ª | 0.0996 | 21.51 | 2.14 |
| MO00000004 | h | Oficial 2ª | 0.3985 | 20.84 | 8.30 |
| Q060200A05 | h | Camión. Con caja fija. Para 16 t | 0.1107 | 55.87 | 6.18 |
| MT09040186 | m | Pretil de hormigón de contención alta H2, índice de severidad B, anchura de trabajo W1 (material; 16/06/2022) | 1.0000 | 150 | 150.00 |
| MT09010100 | ud | Captafaros triangular barrera dos caras h.i. | 0.1250 | 2.7 | 0.34 |
|  |  | Total |  |  | 166.96 |

**617.0800** m PRETIL METÁLICO GALVANIZADO Y TERMOLACADO CLASE CONTENCIÓN ALTA, H3, W4 O INFERIOR, ÍNDICE DE SEVERIDAD B (28/06/2022)
Precio: 248.74
PRETIL METÁLICO GALVANIZADO Y TERMOLACADO CON NIVEL DE CONTENCIÓN H3, ANCHURA DE TRABAJO W4 O INFERIOR, ÍNDICE DE SEVERIDAD B O INFERIOR i/ ANCLAJES Y TODOS LOS MATERIALES Y OPERACIONES NECESARIOS PARA LA CORRECTA EJECUCIÓN DE LA UNIDAD DE OBRA.
NOTA: SE MEDIRÁ EL TERMINAL O LA TRANSICIÓN COMO LONGITUD DE PRETIL (INCLUIR EN PPTP).

| Código | Ud | Descripción | Rendimiento | Precio | Importe |
|---|---|---|---|---|---|
| MO00000003 | h | Oficial 1ª | 0.2000 | 21.51 | 4.30 |
| MO00000004 | h | Oficial 2ª | 0.8000 | 20.84 | 16.67 |
| Q060200A05 | h | Camión. Con caja fija. Para 16 t | 0.0500 | 55.87 | 2.79 |
| MT09040166 | m | Pretil metálico galvanizado y termolacado de contención alta H3, índice de severidad B, anchura de trabajo W4 (material; 14/06/2022) | 1.0000 | 224.64 | 224.64 |
| MT09010100 | ud | Captafaros triangular barrera dos caras h.i. | 0.1250 | 2.7 | 0.34 |
|  |  | Total |  |  | 248.74 |

**617.0810** m PRETIL METÁLICO GALVANIZADO Y TERMOLACADO CLASE CONTENCIÓN ALTA, H3, W2 O INFERIOR, ÍNDICE DE SEVERIDAD B (28/06/2022)
Precio: 270.34
PRETIL METÁLICO GALVANIZADO Y TERMOLACADO CON NIVEL DE CONTENCIÓN H3, ANCHURA DE TRABAJO W2 O INFERIOR, ÍNDICE DE SEVERIDAD B O INFERIOR i/ ANCLAJES Y TODOS LOS MATERIALES Y OPERACIONES NECESARIOS PARA LA CORRECTA EJECUCIÓN DE LA UNIDAD DE OBRA.
NOTA: SE MEDIRÁ EL TERMINAL O LA TRANSICIÓN COMO LONGITUD DE PRETIL (INCLUIR EN PPTP).

| Código | Ud | Descripción | Rendimiento | Precio | Importe |
|---|---|---|---|---|---|
| MO00000003 | h | Oficial 1ª | 0.2000 | 21.51 | 4.30 |
| MO00000004 | h | Oficial 2ª | 0.8000 | 20.84 | 16.67 |
| Q060200A05 | h | Camión. Con caja fija. Para 16 t | 0.0500 | 55.87 | 2.79 |
| MT09040165 | m | Pretil metálico galvanizado y termolacado de contención alta H3, índice de severidad B, anchura de trabajo W2 (material) | 1.0000 | 246.24 | 246.24 |
| MT09010100 | ud | Captafaros triangular barrera dos caras h.i. | 0.1250 | 2.7 | 0.34 |
|  |  | Total |  |  | 270.34 |

**617.0900** m PRETIL DE HORMIGÓN CLASE CONTENCIÓN MUY ALTA, H4b, W5 O INFERIOR, ÍNDICE DE SEVERIDAD B (28/06/2022)
Precio: 229.14
PRETIL DE HORMIGÓN CON NIVEL DE CONTENCIÓN H4b, ANCHURA DE TRABAJO W5 O INFERIOR, ÍNDICE DE SEVERIDAD B O INFERIOR i/ ANCLAJES Y TODOS LOS MATERIALES Y OPERACIONES NECESARIOS PARA LA CORRECTA EJECUCIÓN DE LA UNIDAD DE OBRA.
NOTA: SE MEDIRÁ EL TERMINAL O LA TRANSICIÓN COMO LONGITUD DE PRETIL (INCLUIR EN PPTP).

| Código | Ud | Descripción | Rendimiento | Precio | Importe |
|---|---|---|---|---|---|
| MO00000003 | h | Oficial 1ª | 0.1126 | 21.51 | 2.42 |
| MO00000004 | h | Oficial 2ª | 0.4504 | 20.84 | 9.39 |
| Q060200A05 | h | Camión. Con caja fija. Para 16 t | 0.1251 | 55.87 | 6.99 |
| MT09040187 | m | Pretil de hormigón de contención muy alta H4b, índice de severidad B, anchura de trabajo W5 (material; 16/06/2022) | 1.0000 | 210 | 210.00 |
| MT09010100 | ud | Captafaros triangular barrera dos caras h.i. | 0.1250 | 2.7 | 0.34 |
|  |  | Total |  |  | 229.14 |

**617.0910** m PRETIL METÁLICO GALVANIZADO Y TERMOLACADO CLASE CONTENCIÓN MUY ALTA, H4b, W4 O INFERIOR, ÍNDICE DE SEVERIDAD B (28/06/2022)
Precio: 322.18
PRETIL METÁLICO GALVANIZADO Y TERMOLACADO CON NIVEL DE CONTENCIÓN H4b, ANCHURA DE TRABAJO W4 O INFERIOR, ÍNDICE DE SEVERIDAD B O INFERIOR i/ ANCLAJES Y TODOS LOS MATERIALES Y OPERACIONES NECESARIOS PARA LA CORRECTA EJECUCIÓN DE LA UNIDAD DE OBRA.
NOTA: SE MEDIRÁ EL TERMINAL O LA TRANSICIÓN COMO LONGITUD DE PRETIL (INCLUIR EN PPTP).

| Código | Ud | Descripción | Rendimiento | Precio | Importe |
|---|---|---|---|---|---|
| MO00000003 | h | Oficial 1ª | 0.2000 | 21.51 | 4.30 |
| MO00000004 | h | Oficial 2ª | 0.8000 | 20.84 | 16.67 |
| Q060200A05 | h | Camión. Con caja fija. Para 16 t | 0.0500 | 55.87 | 2.79 |
| MT09040160 | m | Pretil metálico galvanizado y termolacado de contención muy alta H4b, índice de severidad B, anchura de trabajo W4 (material; 29/06/2021) | 1.0000 | 298.08 | 298.08 |
| MT09010100 | ud | Captafaros triangular barrera dos caras h.i. | 0.1250 | 2.7 | 0.34 |
|  |  | Total |  |  | 322.18 |

**617.0920** m PRETIL DE HORMIGÓN CLASE CONTENCIÓN MUY ALTA, H4b, W2 O INFERIOR, ÍNDICE DE SEVERIDAD B (28/06/2022)
Precio: 256.14
PRETIL DE HORMIGÓN CON NIVEL DE CONTENCIÓN H4b, ANCHURA DE TRABAJO W2 O INFERIOR, ÍNDICE DE SEVERIDAD B O INFERIOR i/ ANCLAJES Y TODOS LOS MATERIALES Y OPERACIONES NECESARIOS PARA LA CORRECTA EJECUCIÓN DE LA UNIDAD DE OBRA.
NOTA: SE MEDIRÁ EL TERMINAL O LA TRANSICIÓN COMO LONGITUD DE PRETIL (INCLUIR EN PPTP).

| Código | Ud | Descripción | Rendimiento | Precio | Importe |
|---|---|---|---|---|---|
| MO00000003 | h | Oficial 1ª | 0.1126 | 21.51 | 2.42 |
| MO00000004 | h | Oficial 2ª | 0.4504 | 20.84 | 9.39 |
| Q060200A05 | h | Camión. Con caja fija. Para 16 t | 0.1251 | 55.87 | 6.99 |
| MT09040188 | m | Pretil de hormigón de contención muy alta H4b, índice de severidad B, anchura de trabajo W2 (material; 16/06/2022) | 1.0000 | 237 | 237.00 |
| MT09010100 | ud | Captafaros triangular barrera dos caras h.i. | 0.1250 | 2.7 | 0.34 |
|  |  | Total |  |  | 256.14 |

**704.0500** m BARRERA METÁLICA SEGURIDAD SIMPLE, CLASE CONTENCIÓN NORMAL, N2, W6 O INFERIOR, D=1,8 m O INFERIOR, ÍNDICE DE SEVERIDAD A (28/06/2022)
Precio: 20.58
BARRERA METÁLICA DE SEGURIDAD SIMPLE, CON NIVEL DE CONTENCIÓN N2, ANCHURA DE TRABAJO W6 O INFERIOR, DEFLEXIÓN DINÁMICA 1,80 m O INFERIOR, ÍNDICE DE SEVERIDAD A i/ CAPTAFAROS, POSTES, P.P. DE UNIONES, TORNILLERÍA Y ANCLAJES, TOTALMENTE INSTALADA.
NOTA: SE MEDIRÁ LA TRANSICIÓN O ABATIMIENTO COMO LONGITUD DE BARRERA (INCLUIR EN PPTP).

| Código | Ud | Descripción | Rendimiento | Precio | Importe |
|---|---|---|---|---|---|
| MO00000003 | h | Oficial 1ª | 0.0450 | 21.51 | 0.97 |
| MO00000004 | h | Oficial 2ª | 0.1800 | 20.84 | 3.75 |
| Q060202A01 | h | Camión. Con caja basculante 4x4. De 199 kW de potencia | 0.0030 | 72.23 | 0.22 |
| Q100001B01 | h | Maquina colocación bionda. Automotriz. De 10 kW de potencia (maquinaria; 17/03/2014) | 0.0120 | 11.29 | 0.14 |
| MT09010100 | ud | Captafaros triangular barrera dos caras h.i. | 0.1250 | 2.7 | 0.34 |
| MT09040115 | m | Barrera metálica simple galvanizada de contención normal N2, índice de severidad A, anchura de trabajo W6, deflexión dinámica 1,80 m (material; 14/06/2022) | 1.0000 | 15.16 | 15.16 |
|  |  | Total |  |  | 20.58 |

**704.0510** m BARRERA METÁLICA SEGURIDAD SIMPLE, CLASE CONTENCIÓN NORMAL, N2, W6 O INFERIOR, D=1,6 m O INFERIOR, ÍNDICE DE SEVERIDAD A (28/06/2022)
Precio: 29.7
BARRERA METÁLICA DE SEGURIDAD SIMPLE, CON NIVEL DE CONTENCIÓN N2, ANCHURA DE TRABAJO W6 O INFERIOR, DEFLEXIÓN DINÁMICA 1,60 m O INFERIOR, ÍNDICE DE SEVERIDAD A i/ CAPTAFAROS, POSTES, P.P. DE UNIONES, TORNILLERÍA Y ANCLAJES, TOTALMENTE INSTALADA.
NOTA: SE MEDIRÁ LA TRANSICIÓN O ABATIMIENTO COMO LONGITUD DE BARRERA (INCLUIR EN PPTP).

| Código | Ud | Descripción | Rendimiento | Precio | Importe |
|---|---|---|---|---|---|
| MO00000003 | h | Oficial 1ª | 0.0450 | 21.51 | 0.97 |
| MO00000004 | h | Oficial 2ª | 0.1800 | 20.84 | 3.75 |
| Q060202A01 | h | Camión. Con caja basculante 4x4. De 199 kW de potencia | 0.0030 | 72.23 | 0.22 |
| Q100001B01 | h | Maquina colocación bionda. Automotriz. De 10 kW de potencia | 0.0120 | 11.29 | 0.14 |
| MT09010100 | ud | Captafaros triangular barrera dos caras h.i. | 0.1250 | 2.7 | 0.34 |
| MT09040110 | m | Barrera metálica simple galvanizada de contención normal N2, índice de severidad A, anchura de trabajo W6, deflexión dinámica 1,60 m (material; 14/06/2022) | 1.0000 | 24.28 | 24.28 |
|  |  | Total |  |  | 29.7 |

**704.0520** m BARRERA METÁLICA SEGURIDAD SIMPLE, CLASE CONTENCIÓN NORMAL, N2, W5 O INFERIOR, D=1,4 m O INFERIOR, ÍNDICE DE SEVERIDAD A (28/06/2022)
Precio: 27.72
BARRERA METÁLICA DE SEGURIDAD SIMPLE, CON NIVEL DE CONTENCIÓN N2, ANCHURA DE TRABAJO W5 O INFERIOR, DEFLEXIÓN DINÁMICA 1,40 m O INFERIOR, ÍNDICE DE SEVERIDAD A i/ CAPTAFAROS, POSTES, P.P. DE UNIONES, TORNILLERÍA Y ANCLAJES, TOTALMENTE INSTALADA.
NOTA: SE MEDIRÁ LA TRANSICIÓN O ABATIMIENTO COMO LONGITUD DE BARRERA (INCLUIR EN PPTP).

| Código | Ud | Descripción | Rendimiento | Precio | Importe |
|---|---|---|---|---|---|
| MO00000003 | h | Oficial 1ª | 0.0450 | 21.51 | 0.97 |
| MO00000004 | h | Oficial 2ª | 0.1800 | 20.84 | 3.75 |
| Q060202A01 | h | Camión. Con caja basculante 4x4. De 199 kW de potencia | 0.0030 | 72.23 | 0.22 |
| Q100001B01 | h | Maquina colocación bionda. Automotriz. De 10 kW de potencia | 0.0120 | 11.29 | 0.14 |
| MT09010100 | ud | Captafaros triangular barrera dos caras h.i. | 0.1250 | 2.7 | 0.34 |
| MT09040120 | m | Barrera metálica simple galvanizada de contención normal N2, índice de severidad A, anchura de trabajo W5, deflexión dinámica 1,40 m (material; 14/06/2022) | 1.0000 | 22.3 | 22.30 |
|  |  | Total |  |  | 27.72 |

**704.0530** m BARRERA METÁLICA SEGURIDAD SIMPLE, CLASE CONTENCIÓN NORMAL, N2, W5 O INFERIOR, D=1,2 m O INFERIOR, ÍNDICE DE SEVERIDAD A (28/06/2022)
Precio: 28.25
BARRERA METÁLICA DE SEGURIDAD SIMPLE, CON NIVEL DE CONTENCIÓN N2, ANCHURA DE TRABAJO W5 O INFERIOR, DEFLEXIÓN DINÁMICA 1,20 m O INFERIOR, ÍNDICE DE SEVERIDAD A i/ CAPTAFAROS, POSTES, P.P. DE UNIONES, TORNILLERÍA Y ANCLAJES, TOTALMENTE INSTALADA.
NOTA: SE MEDIRÁ LA TRANSICIÓN O ABATIMIENTO COMO LONGITUD DE BARRERA (INCLUIR EN PPTP).

| Código | Ud | Descripción | Rendimiento | Precio | Importe |
|---|---|---|---|---|---|
| MO00000003 | h | Oficial 1ª | 0.0450 | 21.51 | 0.97 |
| MO00000004 | h | Oficial 2ª | 0.1800 | 20.84 | 3.75 |
| Q060202A01 | h | Camión. Con caja basculante 4x4. De 199 kW de potencia | 0.0030 | 72.23 | 0.22 |
| Q100001B01 | h | Maquina colocación bionda. Automotriz. De 10 kW de potencia | 0.0120 | 11.29 | 0.14 |
| MT09010100 | ud | Captafaros triangular barrera dos caras h.i. | 0.1250 | 2.7 | 0.34 |
| MT09040105 | m | Barrera metálica simple galvanizada de contención normal N2, índice de severidad A, anchura de trabajo W5, deflexión dinámica 1,20 m (material; 21/04/2014) | 1.0000 | 22.83 | 22.83 |
|  |  | Total |  |  | 28.25 |

**704.0540** m BARRERA METÁLICA SEGURIDAD SIMPLE, CLASE CONTENCIÓN NORMAL, N2, W4 O INFERIOR, D=1,0 m O INFERIOR, ÍNDICE DE SEVERIDAD A (28/06/2022)
Precio: 33.88
BARRERA METÁLICA DE SEGURIDAD SIMPLE, CON NIVEL DE CONTENCIÓN N2, ANCHURA DE TRABAJO W4 O INFERIOR, DEFLEXIÓN DINÁMICA 1,00 m O INFERIOR, ÍNDICE DE SEVERIDAD A i/ CAPTAFAROS, POSTES, P.P. DE UNIONES, TORNILLERÍA Y ANCLAJES, TOTALMENTE INSTALADA.
NOTA: SE MEDIRÁ LA TRANSICIÓN O ABATIMIENTO COMO LONGITUD DE BARRERA (INCLUIR EN PPTP).

| Código | Ud | Descripción | Rendimiento | Precio | Importe |
|---|---|---|---|---|---|
| MO00000003 | h | Oficial 1ª | 0.0450 | 21.51 | 0.97 |
| MO00000004 | h | Oficial 2ª | 0.1800 | 20.84 | 3.75 |
| Q060202A01 | h | Camión. Con caja basculante 4x4. De 199 kW de potencia | 0.0030 | 72.23 | 0.22 |
| Q100001B01 | h | Maquina colocación bionda. Automotriz. De 10 kW de potencia | 0.0120 | 11.29 | 0.14 |
| MT09010100 | ud | Captafaros triangular barrera dos caras h.i. | 0.1250 | 2.7 | 0.34 |
| MT09040085 | m | Barrera metálica simple galvanizada de contención normal N2, índice de severidad A, anchura de trabajo W4, deflexión dinámica 1,00 m (material; 21/04/2014) | 1.0000 | 28.46 | 28.46 |
|  |  | Total |  |  | 33.88 |

**704.0550** m BARRERA METÁLICA SEGURIDAD SIMPLE, CLASE CONTENCIÓN NORMAL, N2, W3 O INFERIOR, D=0,8 m O INFERIOR, ÍNDICE DE SEVERIDAD A (28/06/2022)
Precio: 37.76
BARRERA METÁLICA DE SEGURIDAD SIMPLE, CON NIVEL DE CONTENCIÓN N2, ANCHURA DE TRABAJO W3 O INFERIOR, DEFLEXIÓN DINÁMICA 0,80 m O INFERIOR, ÍNDICE DE SEVERIDAD A i/ CAPTAFAROS, POSTES, P.P. DE UNIONES, TORNILLERÍA Y ANCLAJES, TOTALMENTE INSTALADA.
NOTA: SE MEDIRÁ LA TRANSICIÓN O ABATIMIENTO COMO LONGITUD DE BARRERA (INCLUIR EN PPTP).

| Código | Ud | Descripción | Rendimiento | Precio | Importe |
|---|---|---|---|---|---|
| MO00000003 | h | Oficial 1ª | 0.0450 | 21.51 | 0.97 |
| MO00000004 | h | Oficial 2ª | 0.1800 | 20.84 | 3.75 |
| Q060202A01 | h | Camión. Con caja basculante 4x4. De 199 kW de potencia | 0.0030 | 72.23 | 0.22 |
| Q100001B01 | h | Maquina colocación bionda. Automotriz. De 10 kW de potencia | 0.0120 | 11.29 | 0.14 |
| MT09010100 | ud | Captafaros triangular barrera dos caras h.i. | 0.1250 | 2.7 | 0.34 |
| MT09040075 | m | Barrera metálica simple galvanizada de contención normal N2, índice de severidad A, anchura de trabajo W3, deflexión dinámica 0,80 m (material; 21/04/2014) | 1.0000 | 32.34 | 32.34 |
|  |  | Total |  |  | 37.76 |

**704.0560** m BARRERA METÁLICA SEGURIDAD SIMPLE, CLASE CONTENCIÓN NORMAL, N2, W2 O INFERIOR, D=0,6 m O INFERIOR, ÍNDICE DE SEVERIDAD A (28/06/2022)
Precio: 39.73
BARRERA METÁLICA DE SEGURIDAD SIMPLE, CON NIVEL DE CONTENCIÓN N2, ANCHURA DE TRABAJO W2 O INFERIOR, DEFLEXIÓN DINÁMICA 0,60 m O INFERIOR, ÍNDICE DE SEVERIDAD A i/ CAPTAFAROS, POSTES, P.P. DE UNIONES, TORNILLERÍA Y ANCLAJES, TOTALMENTE INSTALADA.
NOTA: SE MEDIRÁ LA TRANSICIÓN O ABATIMIENTO COMO LONGITUD DE BARRERA (INCLUIR EN PPTP).

| Código | Ud | Descripción | Rendimiento | Precio | Importe |
|---|---|---|---|---|---|
| MO00000003 | h | Oficial 1ª | 0.0450 | 21.51 | 0.97 |
| MO00000004 | h | Oficial 2ª | 0.1800 | 20.84 | 3.75 |
| Q060202A01 | h | Camión. Con caja basculante 4x4. De 199 kW de potencia | 0.0030 | 72.23 | 0.22 |
| Q100001B01 | h | Maquina colocación bionda. Automotriz. De 10 kW de potencia | 0.0120 | 11.29 | 0.14 |
| MT09010100 | ud | Captafaros triangular barrera dos caras h.i. | 0.1250 | 2.7 | 0.34 |
| MT09040125 | m | Barrera metálica simple galvanizada de contención normal N2, índice de severidad A, anchura de trabajo W2, deflexión dinámica 0,60 m (material; 14/06/2022) | 1.0000 | 34.31 | 34.31 |
|  |  | Total |  |  | 39.73 |

**704.0600** m BARRERA METÁLICA SEGURIDAD SIMPLE, CLASE CONTENCIÓN ALTA, H1, W5 O INFERIOR, D=1,3 m O INFERIOR, ÍNDICE DE SEVERIDAD A (28/06/2022)
Precio: 32.28
BARRERA METÁLICA DE SEGURIDAD SIMPLE, CON NIVEL DE CONTENCIÓN H1, ANCHURA DE TRABAJO W5 O INFERIOR, DEFLEXIÓN DINÁMICA 1,30 m O INFERIOR, ÍNDICE DE SEVERIDAD A i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0030 | 72.23 | 0.22 |
| Q100001B01 | h | Maquina colocación bionda. Automotriz. De 10 kW de potencia | 0.0140 | 11.29 | 0.16 |
| MT09010100 | ud | Captafaros triangular barrera dos caras h.i. | 0.1250 | 2.7 | 0.34 |
| MT09040060 | m | Barrera metálica simple galvanizada de contención alta H1, índice de severidad A, anchura de trabajo W5, deflexión dinámica 1,30 m (material; 21/04/2014) | 1.0000 | 25.8 | 25.80 |
|  |  | Total |  |  | 32.28 |

**704.0610** m BARRERA METÁLICA SEGURIDAD SIMPLE, CLASE CONTENCIÓN ALTA, H1, W4 O INFERIOR, D=1,1 m O INFERIOR, ÍNDICE DE SEVERIDAD A (28/06/2022)
Precio: 35.78
BARRERA METÁLICA DE SEGURIDAD SIMPLE, CON NIVEL DE CONTENCIÓN H1, ANCHURA DE TRABAJO W4 O INFERIOR, DEFLEXIÓN DINÁMICA 1,10 m O INFERIOR, ÍNDICE DE SEVERIDAD A i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0030 | 72.23 | 0.22 |
| Q100001B01 | h | Maquina colocación bionda. Automotriz. De 10 kW de potencia | 0.0140 | 11.29 | 0.16 |
| MT09010100 | ud | Captafaros triangular barrera dos caras h.i. | 0.1250 | 2.7 | 0.34 |
| MT09040070 | m | Barrera metálica simple galvanizada con contención alta H1, índice de severidad A, anchura de trabajo W4, deflexión dinámica 1,10 m (material; 14/06/2022) | 1.0000 | 29.3 | 29.30 |
|  |  | Total |  |  | 35.78 |

**704.0620** m BARRERA METÁLICA SEGURIDAD SIMPLE, CLASE CONTENCIÓN ALTA, H1, W3 O INFERIOR, D=0,9 m O INFERIOR, ÍNDICE DE SEVERIDAD A (28/06/2022)
Precio: 41.02
BARRERA METÁLICA DE SEGURIDAD SIMPLE, CON NIVEL DE CONTENCIÓN H1, ANCHURA DE TRABAJO W3 O INFERIOR, DEFLEXIÓN DINÁMICA 0,90 m O INFERIOR, ÍNDICE DE SEVERIDAD A i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0030 | 72.23 | 0.22 |
| Q100001B01 | h | Maquina colocación bionda. Automotriz. De 10 kW de potencia | 0.0140 | 11.29 | 0.16 |
| MT09010100 | ud | Captafaros triangular barrera dos caras h.i. | 0.1250 | 2.7 | 0.34 |
| MT09040071 | m | Barrera metálica simple galvanizada con contención alta H1, índice de severidad A, anchura de trabajo W3, deflexión dinámica 0,90 m (material; 14/06/2022) | 1.0000 | 34.54 | 34.54 |
|  |  | Total |  |  | 41.02 |

**704.0700** m BARRERA METÁLICA SEGURIDAD SIMPLE, CLASE CONTENCIÓN ALTA, H2, W5 O INFERIOR, D=1,4 m O INFERIOR, ÍNDICE DE SEVERIDAD A (28/06/2022)
Precio: 62.68
BARRERA METÁLICA DE SEGURIDAD SIMPLE, CON NIVEL DE CONTENCIÓN H2, ANCHURA DE TRABAJO W5 O INFERIOR, DEFLEXIÓN DINÁMICA 1,40 m O INFERIOR, ÍNDICE DE SEVERIDAD A i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0030 | 72.23 | 0.22 |
| Q100001B01 | h | Maquina colocación bionda. Automotriz. De 10 kW de potencia | 0.0140 | 11.29 | 0.16 |
| MT09010100 | ud | Captafaros triangular barrera dos caras h.i. | 0.1250 | 2.7 | 0.34 |
| MT09040035 | m | Barrera metálica simple galvanizada de contención alta H2, índice de severidad A, anchura de trabajo W5, deflexión dinámica 1,40 m (material; 21/04/2014) | 1.0000 | 56.2 | 56.20 |
|  |  | Total |  |  | 62.68 |

**704.0710** m BARRERA METÁLICA SEGURIDAD SIMPLE, CLASE CONTENCIÓN ALTA, H2, W4 O INFERIOR, D=1,1 m O INFERIOR, ÍNDICE DE SEVERIDAD A (28/06/2022)
Precio: 46.72
BARRERA METÁLICA DE SEGURIDAD SIMPLE, CON NIVEL DE CONTENCIÓN H2, ANCHURA DE TRABAJO W4 O INFERIOR, DEFLEXIÓN DINÁMICA 1,10 m O INFERIOR, ÍNDICE DE SEVERIDAD A i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0030 | 72.23 | 0.22 |
| Q100001B01 | h | Maquina colocación bionda. Automotriz. De 10 kW de potencia | 0.0140 | 11.29 | 0.16 |
| MT09010100 | ud | Captafaros triangular barrera dos caras h.i. | 0.1250 | 2.7 | 0.34 |
| MT09040040 | m | Barrera metálica simple galvanizada de contención alta H2, índice de severidad A, anchura de trabajo W4, deflexión dinámica 1,10 m (material; 14/06/2022) | 1.0000 | 40.24 | 40.24 |
|  |  | Total |  |  | 46.72 |

**704.0720** m BARRERA METÁLICA SEGURIDAD SIMPLE, CLASE CONTENCIÓN ALTA, H2, W3 O INFERIOR, D=0,9 m O INFERIOR, ÍNDICE DE SEVERIDAD B (28/06/2022)
Precio: 62.83
BARRERA METÁLICA DE SEGURIDAD SIMPLE, CON NIVEL DE CONTENCIÓN H2, ANCHURA DE TRABAJO W3 O INFERIOR, DEFLEXIÓN DINÁMICA 0,90 m O INFERIOR, ÍNDICE DE SEVERIDAD B O INFERIOR i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0030 | 72.23 | 0.22 |
| Q100001B01 | h | Maquina colocación bionda. Automotriz. De 10 kW de potencia | 0.0140 | 11.29 | 0.16 |
| MT09010100 | ud | Captafaros triangular barrera dos caras h.i. | 0.1250 | 2.7 | 0.34 |
| MT09040045 | m | Barrera metálica simple galvanizada de contención alta H2, índice de severidad B, anchura de trabajo W3, deflexión dinámica 0,90 m (material; 14/06/2022) | 1.0000 | 56.35 | 56.35 |
|  |  | Total |  |  | 62.83 |

**704.0730** m BARRERA DE HORMIGÓN PREFABRICADA SIMPLE, CLASE DE CONTENCIÓN ALTA, H2, W3 O INFERIOR, D=0,4 m O INFERIOR, ÍNDICE DE SEVERIDAD B (28/06/2022)
Precio: 134.84
BARRERA DE HORMIGÓN PREFABRICADA CON UNA CARA ACTIVA CON NIVEL DE CONTENCIÓN H2, ANCHURA DE TRABAJO W3 O INFERIOR, DEFLEXIÓN DINÁMICA 0,40 m O INFERIOR, ÍNDICE DE SEVERIDAD B O INFERIOR i/ PARTE PROPORCIONAL PIEZAS ESPECIALES (JUNTAS DE DILATACIÓN, TERMINALES, TRANSICIONES ENTRE SISTEMAS, ETC.), ANCLAJES, PEDESTALES, TACONES EN ÉSTOS PARA EL PASO DEL AGUA A SUMIDEROS Y TODOS LOS MATERIALES Y OPERACIONES NECESARIOS PARA LA EJECUCIÓN DE LA UNIDAD.
NOTA: SE MEDIRÁ EL TERMINAL COMO LONGITUD DE BARRERA (INCLUIR EN PPTP).

| Código | Ud | Descripción | Rendimiento | Precio | Importe |
|---|---|---|---|---|---|
| MO00000003 | h | Oficial 1ª | 0.0809 | 21.51 | 1.74 |
| MO00000004 | h | Oficial 2ª | 0.3236 | 20.84 | 6.74 |
| Q060200A05 | h | Camión. Con caja fija. Para 16 t | 0.0899 | 55.87 | 5.02 |
| MT09040300 | m | Barrera de hormigón prefabricada simple de contención alta H2, índice de severidad B, anchura de trabajo W3, deflexión dinámica 0,40 m (material; 15/06/2022) | 1.0000 | 121 | 121.00 |
| MT09010100 | ud | Captafaros triangular barrera dos caras h.i. | 0.1250 | 2.7 | 0.34 |
|  |  | Total |  |  | 134.84 |

**704.0740** m BARRERA DE HORMIGÓN PREFABRICADA SIMPLE, CLASE DE CONTENCIÓN ALTA, H2, W1 O INFERIOR, D=0,1 m O INFERIOR, ÍNDICE DE SEVERIDAD B (28/06/2022)
Precio: 121.98
BARRERA DE HORMIGÓN PREFABRICADA CON UNA CARA ACTIVA CON NIVEL DE CONTENCIÓN H2, ANCHURA DE TRABAJO W1 O INFERIOR, DEFLEXIÓN DINÁMICA 0,10 m O INFERIOR, ÍNDICE DE SEVERIDAD B O INFERIOR i/ PARTE PROPORCIONAL PIEZAS ESPECIALES (JUNTAS DE DILATACIÓN, TERMINALES, TRANSICIONES ENTRE SISTEMAS, ETC.), ANCLAJES, PEDESTALES, TACONES EN ÉSTOS PARA EL PASO DEL AGUA A SUMIDEROS Y TODOS LOS MATERIALES Y OPERACIONES NECESARIOS PARA LA EJECUCIÓN DE LA UNIDAD.
NOTA: SE MEDIRÁ EL TERMINAL COMO LONGITUD DE BARRERA (INCLUIR EN PPTP).

| Código | Ud | Descripción | Rendimiento | Precio | Importe |
|---|---|---|---|---|---|
| MO00000003 | h | Oficial 1ª | 0.0697 | 21.51 | 1.50 |
| MO00000004 | h | Oficial 2ª | 0.2790 | 20.84 | 5.81 |
| Q060200A05 | h | Camión. Con caja fija. Para 16 t | 0.0775 | 55.87 | 4.33 |
| MT09040305 | m | Barrera de hormigón prefabricada simple de contención alta H2, índice de severidad B, anchura de trabajo W1, deflexión dinámica 0,10 m (material; 15/06/2022) | 1.0000 | 110 | 110.00 |
| MT09010100 | ud | Captafaros triangular barrera dos caras h.i. | 0.1250 | 2.7 | 0.34 |
|  |  | Total |  |  | 121.98 |

**704.0800** m BARRERA METÁLICA SEGURIDAD SIMPLE, CLASE CONTENCIÓN ALTA, H3, W5 O INFERIOR, D=1,0 m O INFERIOR, ÍNDICE DE SEVERIDAD A (28/06/2022)
Precio: 94.45
BARRERA METÁLICA DE SEGURIDAD SIMPLE, CON NIVEL DE CONTENCIÓN H3, ANCHURA DE TRABAJO W5 O INFERIOR, DEFLEXIÓN DINÁMICA 1,00 m O INFERIOR, ÍNDICE DE SEVERIDAD A i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0030 | 72.23 | 0.22 |
| Q100001B01 | h | Maquina colocación bionda. Automotriz. De 10 kW de potencia | 0.0140 | 11.29 | 0.16 |
| MT09010100 | ud | Captafaros triangular barrera dos caras h.i. | 0.1250 | 2.7 | 0.34 |
| MT09040034 | m | Barrera metálica simple galvanizada de contención alta H3, índice de severidad A, anchura de trabajo W5, deflexión dinámica 1,00 m (material; 14/06/2022) | 1.0000 | 87.97 | 87.97 |
|  |  | Total |  |  | 94.45 |

**704.1500** m BARRERA METÁLICA SEGURIDAD SIMPLE CON SPM, CLASE CONTENCIÓN NORMAL, N2, W5 O INFERIOR, D=1,3 m O INFERIOR, ÍNDICE DE SEVERIDAD A, NIVEL DE SEVERIDAD I (28/06/2022)
Precio: 58.1
BARRERA METÁLICA DE SEGURIDAD SIMPLE CON SISTEMA PARA PROTECCIÓN DE MOTOCICLISTAS (SPM), CON NIVEL DE CONTENCIÓN N2, ANCHURA DE TRABAJO W5 O INFERIOR, DEFLEXIÓN DINÁMICA 1,30 m O INFERIOR, ÍNDICE DE SEVERIDAD A Y NIVEL DE SEVERIDAD I i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0040 | 72.23 | 0.29 |
| Q100001B01 | h | Maquina colocación bionda. Automotriz. De 10 kW de potencia | 0.0120 | 11.29 | 0.14 |
| MT09010100 | ud | Captafaros triangular barrera dos caras h.i. | 0.1250 | 2.7 | 0.34 |
| MT09040100 | m | Barrera metálica simple galvanizada con SPM de contención normal N2, índice de severidad A, anchura de trabajo W5, deflexión dinámica 1,30 m, nivel de severidad I (material; 21/04/2014) | 1.0000 | 51.57 | 51.57 |
|  |  | Total |  |  | 58.1 |

**704.1510** m BARRERA METÁLICA SEGURIDAD SIMPLE CON SPM, CLASE CONTENCIÓN NORMAL, N2, W4 O INFERIOR, D=1,1 m O INFERIOR, ÍNDICE DE SEVERIDAD A, NIVEL DE SEVERIDAD I (28/06/2022)
Precio: 60.8
BARRERA METÁLICA DE SEGURIDAD SIMPLE CON SISTEMA PARA PROTECCIÓN DE MOTOCICLISTAS (SPM), CON NIVEL DE CONTENCIÓN N2, ANCHURA DE TRABAJO W4 O INFERIOR, DEFLEXIÓN DINÁMICA 1,10 m O INFERIOR, ÍNDICE DE SEVERIDAD A Y NIVEL DE SEVERIDAD I i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0040 | 72.23 | 0.29 |
| Q100001B01 | h | Maquina colocación bionda. Automotriz. De 10 kW de potencia | 0.0120 | 11.29 | 0.14 |
| MT09010100 | ud | Captafaros triangular barrera dos caras h.i. | 0.1250 | 2.7 | 0.34 |
| MT09040091 | m | Barrera metálica simple galvanizada con SPM de contención normal N2, índice de severidad A, anchura de trabajo W4, deflexión dinámica 1,10 m, nivel de severidad I (material; 15/06/2022) | 1.0000 | 54.27 | 54.27 |
|  |  | Total |  |  | 60.8 |

**704.1520** m BARRERA METÁLICA SEGURIDAD SIMPLE CON SPM, CLASE CONTENCIÓN NORMAL, N2, W4 O INFERIOR, D=0,9 m O INFERIOR, ÍNDICE DE SEVERIDAD A, NIVEL DE SEVERIDAD I (28/06/2022)
Precio: 61.34
BARRERA METÁLICA DE SEGURIDAD SIMPLE CON SISTEMA PARA PROTECCIÓN DE MOTOCICLISTAS (SPM), CON NIVEL DE CONTENCIÓN N2, ANCHURA DE TRABAJO W4 O INFERIOR, DEFLEXIÓN DINÁMICA 0,90 m O INFERIOR, ÍNDICE DE SEVERIDAD A Y NIVEL DE SEVERIDAD I i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0040 | 72.23 | 0.29 |
| Q100001B01 | h | Maquina colocación bionda. Automotriz. De 10 kW de potencia | 0.0120 | 11.29 | 0.14 |
| MT09010100 | ud | Captafaros triangular barrera dos caras h.i. | 0.1250 | 2.7 | 0.34 |
| MT09040095 | m | Barrera metálica simple galvanizada con SPM de contención normal N2, índice de severidad A, anchura de trabajo W4, deflexión dinámica 0,90 m, nivel de severidad I (material; 02/06/2014) | 1.0000 | 54.81 | 54.81 |
|  |  | Total |  |  | 61.34 |

**704.1530** m BARRERA METÁLICA SEGURIDAD SIMPLE CON SPM, CLASE CONTENCIÓN NORMAL, N2, W3 O INFERIOR, D=0,7 m O INFERIOR, ÍNDICE DE SEVERIDAD A, NIVEL DE SEVERIDAD I (28/06/2022)
Precio: 62.42
BARRERA METÁLICA DE SEGURIDAD SIMPLE CON SISTEMA PARA PROTECCIÓN DE MOTOCICLISTAS (SPM), CON NIVEL DE CONTENCIÓN N2, ANCHURA DE TRABAJO W3 O INFERIOR, DEFLEXIÓN DINÁMICA 0,70 m O INFERIOR, ÍNDICE DE SEVERIDAD A Y NIVEL DE SEVERIDAD I i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0040 | 72.23 | 0.29 |
| Q100001B01 | h | Maquina colocación bionda. Automotriz. De 10 kW de potencia | 0.0120 | 11.29 | 0.14 |
| MT09010100 | ud | Captafaros triangular barrera dos caras h.i. | 0.1250 | 2.7 | 0.34 |
| MT09040090 | m | Barrera metálica simple galvanizada con SPM de contención normal N2, índice de severidad A, anchura de trabajo W3, deflexión dinámica 0,70 m, nivel de severidad I (material; 15/06/2022) | 1.0000 | 55.89 | 55.89 |
|  |  | Total |  |  | 62.42 |

**704.1540** m BARRERA METÁLICA SEGURIDAD SIMPLE CON SPM, CLASE CONTENCIÓN NORMAL, N2, W2 O INFERIOR, D=0,6 m O INFERIOR, ÍNDICE DE SEVERIDAD A, NIVEL DE SEVERIDAD I (28/06/2022)
Precio: 71.06
BARRERA METÁLICA DE SEGURIDAD SIMPLE CON SISTEMA PARA PROTECCIÓN DE MOTOCICLISTAS (SPM), CON NIVEL DE CONTENCIÓN N2, ANCHURA DE TRABAJO W2 O INFERIOR, DEFLEXIÓN DINÁMICA 0,60 m O INFERIOR, ÍNDICE DE SEVERIDAD A Y NIVEL DE SEVERIDAD I i/ CAPTAFAROS, POSTES, P.P. DE UNIONES, TORNILLERÍA Y ANCLAJES, TOTALMENTE INSTALADA.
NOTA: SE MEDIRÁ LA TRANSICIÓN O ABATIMIENTO COMO LONGITUD DE BARRERA (INCLUIR EN PPTP).

| Código | Ud | Descripción | Rendimiento | Precio | Importe |
|---|---|---|---|---|---|
| MO00000003 | h | Oficial 1ª | 0.0550 | 21.51 | 1.18 |
| MO00000004 | h | Oficial 2ª | 0.2200 | 20.84 | 4.58 |
| Q060202A01 | h | Camión. Con caja basculante 4x4. De 199 kW de potencia | 0.0040 | 72.23 | 0.29 |
| Q100001B01 | h | Maquina colocación bionda. Automotriz. De 10 kW de potencia | 0.0120 | 11.29 | 0.14 |
| MT09010100 | ud | Captafaros triangular barrera dos caras h.i. | 0.1250 | 2.7 | 0.34 |
| MT09040089 | m | Barrera metálica simple galvanizada con SPM de contención normal N2, índice de severidad A, anchura de trabajo W2, deflexión dinámica 0,60 m, nivel de severidad I (material; 15/06/2022) | 1.0000 | 64.53 | 64.53 |
|  |  | Total |  |  | 71.06 |

**704.1600** m BARRERA METÁLICA SEGURIDAD SIMPLE CON SPM, CLASE CONTENCIÓN ALTA, H1, W5 O INFERIOR, D=1,2 m O INFERIOR, ÍNDICE DE SEVERIDAD A, NIVEL DE SEVERIDAD I (28/06/2022)
Precio: 67.83
BARRERA METÁLICA DE SEGURIDAD SIMPLE CON SISTEMA PARA PROTECCIÓN DE MOTOCICLISTAS (SPM), CON NIVEL DE CONTENCIÓN H1, ANCHURA DE TRABAJO W5 O INFERIOR, DEFLEXIÓN DINÁMICA 1,20 m O INFERIOR, ÍNDICE DE SEVERIDAD A Y NIVEL DE SEVERIDAD I i/ CAPTAFAROS, POSTES, P.P. DE UNIONES, TORNILLERÍA Y ANCLAJES, TOTALMENTE INSTALADA.
NOTA: SE MEDIRÁ LA TRANSICIÓN O ABATIMIENTO COMO LONGITUD DE BARRERA (INCLUIR EN PPTP).

| Código | Ud | Descripción | Rendimiento | Precio | Importe |
|---|---|---|---|---|---|
| MO00000003 | h | Oficial 1ª | 0.0600 | 21.51 | 1.29 |
| MO00000004 | h | Oficial 2ª | 0.2400 | 20.84 | 5.00 |
| Q060202A01 | h | Camión. Con caja basculante 4x4. De 199 kW de potencia | 0.0040 | 72.23 | 0.29 |
| Q100001B01 | h | Maquina colocación bionda. Automotriz. De 10 kW de potencia | 0.0140 | 11.29 | 0.16 |
| MT09010100 | ud | Captafaros triangular barrera dos caras h.i. | 0.1250 | 2.7 | 0.34 |
| MT09040065 | m | Barrera metálica simple galvanizada con SPM de contención alta H1, índice de severidad A, anchura de trabajo W5, deflexión dinámica 1,20 m, nivel de severidad I (material; 02/06/2014) | 1.0000 | 60.75 | 60.75 |
|  |  | Total |  |  | 67.83 |

**704.1610** m BARRERA METÁLICA SEGURIDAD SIMPLE CON SPM, CLASE CONTENCIÓN ALTA, H1, W5 O INFERIOR, D=1,0 m O INFERIOR, ÍNDICE DE SEVERIDAD A, NIVEL DE SEVERIDAD I (28/06/2022)
Precio: 73.23
BARRERA METÁLICA DE SEGURIDAD SIMPLE CON SISTEMA PARA PROTECCIÓN DE MOTOCICLISTAS (SPM), CON NIVEL DE CONTENCIÓN H1, ANCHURA DE TRABAJO W5 O INFERIOR, DEFLEXIÓN DINÁMICA 1,00 m O INFERIOR, ÍNDICE DE SEVERIDAD A Y NIVEL DE SEVERIDAD I i/ CAPTAFAROS, POSTES, P.P. DE UNIONES, TORNILLERÍA Y ANCLAJES, TOTALMENTE INSTALADA.
NOTA: SE MEDIRÁ LA TRANSICIÓN O ABATIMIENTO COMO LONGITUD DE BARRERA (INCLUIR EN PPTP).

| Código | Ud | Descripción | Rendimiento | Precio | Importe |
|---|---|---|---|---|---|
| MO00000003 | h | Oficial 1ª | 0.0600 | 21.51 | 1.29 |
| MO00000004 | h | Oficial 2ª | 0.2400 | 20.84 | 5.00 |
| Q060202A01 | h | Camión. Con caja basculante 4x4. De 199 kW de potencia | 0.0040 | 72.23 | 0.29 |
| Q100001B01 | h | Maquina colocación bionda. Automotriz. De 10 kW de potencia | 0.0140 | 11.29 | 0.16 |
| MT09010100 | ud | Captafaros triangular barrera dos caras h.i. | 0.1250 | 2.7 | 0.34 |
| MT09040088 | m | Barrera metálica simple galvanizada con SPM de contención alta H1, índice de severidad A, anchura de trabajo W5, deflexión dinámica 1,00 m, nivel de severidad I (material; 15/06/2022) | 1.0000 | 66.15 | 66.15 |
|  |  | Total |  |  | 73.23 |

**704.1620** m BARRERA METÁLICA SEGURIDAD SIMPLE CON SPM, CLASE CONTENCIÓN ALTA, H1, W4 O INFERIOR, D=1,2 m O INFERIOR, ÍNDICE DE SEVERIDAD B, NIVEL DE SEVERIDAD I (28/06/2022)
Precio: 82.76
BARRERA METÁLICA DE SEGURIDAD SIMPLE CON SISTEMA PARA PROTECCIÓN DE MOTOCICLISTAS (SPM), CON NIVEL DE CONTENCIÓN H1, ANCHURA DE TRABAJO W4 O INFERIOR, DEFLEXIÓN DINÁMICA 1,20 m O INFERIOR, ÍNDICE DE SEVERIDAD B O INFERIOR Y NIVEL DE SEVERIDAD I i/ CAPTAFAROS, POSTES, P.P. DE UNIONES, TORNILLERÍA Y ANCLAJES, TOTALMENTE INSTALADA.
NOTA: SE MEDIRÁ LA TRANSICIÓN O ABATIMIENTO COMO LONGITUD DE BARRERA (INCLUIR EN PPTP).

| Código | Ud | Descripción | Rendimiento | Precio | Importe |
|---|---|---|---|---|---|
| MO00000003 | h | Oficial 1ª | 0.0600 | 21.51 | 1.29 |
| MO00000004 | h | Oficial 2ª | 0.2400 | 20.84 | 5.00 |
| Q060202A01 | h | Camión. Con caja basculante 4x4. De 199 kW de potencia | 0.0040 | 72.23 | 0.29 |
| Q100001B01 | h | Maquina colocación bionda. Automotriz. De 10 kW de potencia | 0.0140 | 11.29 | 0.16 |
| MT09010100 | ud | Captafaros triangular barrera dos caras h.i. | 0.1250 | 2.7 | 0.34 |
| MT09040087 | m | Barrera metálica simple galvanizada con SPM de contención alta H1, índice de severidad B, anchura de trabajo W4, deflexión dinámica 1,20 m, nivel de severidad I (material; 15/06/2022) | 1.0000 | 75.68 | 75.68 |
|  |  | Total |  |  | 82.76 |

**704.1700** m BARRERA METÁLICA SEGURIDAD SIMPLE CON SPM, CLASE CONTENCIÓN ALTA, H2, W5 O INFERIOR, D=1,4 m O INFERIOR, ÍNDICE DE SEVERIDAD A, NIVEL DE SEVERIDAD I (28/06/2022)
Precio: 71.61
BARRERA METÁLICA DE SEGURIDAD SIMPLE CON SISTEMA PARA PROTECCIÓN DE MOTOCICLISTAS (SPM), CON NIVEL DE CONTENCIÓN H2, ANCHURA DE TRABAJO W5 O INFERIOR, DEFLEXIÓN DINÁMICA 1,40 m O INFERIOR, ÍNDICE DE SEVERIDAD A Y NIVEL DE SEVERIDAD I i/ CAPTAFAROS, POSTES, P.P. DE UNIONES, TORNILLERÍA Y ANCLAJES, TOTALMENTE INSTALADA.
NOTA: SE MEDIRÁ LA TRANSICIÓN O ABATIMIENTO COMO LONGITUD DE BARRERA (INCLUIR EN PPTP).

| Código | Ud | Descripción | Rendimiento | Precio | Importe |
|---|---|---|---|---|---|
| MO00000003 | h | Oficial 1ª | 0.0600 | 21.51 | 1.29 |
| MO00000004 | h | Oficial 2ª | 0.2400 | 20.84 | 5.00 |
| Q060202A01 | h | Camión. Con caja basculante 4x4. De 199 kW de potencia | 0.0040 | 72.23 | 0.29 |
| Q100001B01 | h | Maquina colocación bionda. Automotriz. De 10 kW de potencia | 0.0140 | 11.29 | 0.16 |
| MT09010100 | ud | Captafaros triangular barrera dos caras h.i. | 0.1250 | 2.7 | 0.34 |
| MT09040086 | m | Barrera metálica simple galvanizada con SPM de contención alta H2, índice de severidad A, anchura de trabajo W5, deflexión dinámica 1,40 m, nivel de severidad I (material; 15/06/2022) | 1.0000 | 64.53 | 64.53 |
|  |  | Total |  |  | 71.61 |

**704.2500** m BARRERA METÁLICA SEGURIDAD DOBLE, CLASE CONTENCIÓN NORMAL, N2, W4 O INFERIOR, D=1,1 m O INFERIOR, ÍNDICE DE SEVERIDAD A (28/06/2022)
Precio: 50.06
BARRERA METÁLICA DE SEGURIDAD DOBLE, CON NIVEL DE CONTENCIÓN N2, ANCHURA DE TRABAJO W4 O INFERIOR, DEFLEXIÓN DINÁMICA 1,10 m O INFERIOR, ÍNDICE DE SEVERIDAD A i/ CAPTAFAROS, POSTES, P.P. DE UNIONES, TORNILLERÍA Y ANCLAJES, TOTALMENTE INSTALADA.
NOTA: SE MEDIRÁ LA TRANSICIÓN O ABATIMIENTO COMO LONGITUD DE BARRERA (INCLUIR EN PPTP).

| Código | Ud | Descripción | Rendimiento | Precio | Importe |
|---|---|---|---|---|---|
| MO00000003 | h | Oficial 1ª | 0.0600 | 21.51 | 1.29 |
| MO00000004 | h | Oficial 2ª | 0.2400 | 20.84 | 5.00 |
| Q060202A01 | h | Camión. Con caja basculante 4x4. De 199 kW de potencia | 0.0040 | 72.23 | 0.29 |
| Q100001B01 | h | Maquina colocación bionda. Automotriz. De 10 kW de potencia | 0.0120 | 11.29 | 0.14 |
| MT09010100 | ud | Captafaros triangular barrera dos caras h.i. | 0.2500 | 2.7 | 0.68 |
| MT09040030 | m | Barrera metálica doble galvanizada de contención normal N2, índice de severidad A, anchura de trabajo W4, deflexión dinámica 1,10 m (material; 21/04/2014) | 1.0000 | 42.66 | 42.66 |
|  |  | Total |  |  | 50.06 |

**704.2510** m BARRERA METÁLICA SEGURIDAD DOBLE, CLASE CONTENCIÓN NORMAL, N2, W2 O INFERIOR, D=0,6 m O INFERIOR, ÍNDICE DE SEVERIDAD A (28/06/2022)
Precio: 60.94
BARRERA METÁLICA DE SEGURIDAD DOBLE, CON NIVEL DE CONTENCIÓN N2, ANCHURA DE TRABAJO W2 O INFERIOR, DEFLEXIÓN DINÁMICA 0,60 m O INFERIOR, ÍNDICE DE SEVERIDAD A i/ CAPTAFAROS, POSTES, P.P. DE UNIONES, TORNILLERÍA Y ANCLAJES, TOTALMENTE INSTALADA.
NOTA: SE MEDIRÁ LA TRANSICIÓN O ABATIMIENTO COMO LONGITUD DE BARRERA (INCLUIR EN PPTP).

| Código | Ud | Descripción | Rendimiento | Precio | Importe |
|---|---|---|---|---|---|
| MO00000003 | h | Oficial 1ª | 0.0600 | 21.51 | 1.29 |
| MO00000004 | h | Oficial 2ª | 0.2400 | 20.84 | 5.00 |
| Q060202A01 | h | Camión. Con caja basculante 4x4. De 199 kW de potencia | 0.0040 | 72.23 | 0.29 |
| Q100001B01 | h | Maquina colocación bionda. Automotriz. De 10 kW de potencia | 0.0120 | 11.29 | 0.14 |
| MT09010100 | ud | Captafaros triangular barrera dos caras h.i. | 0.2500 | 2.7 | 0.68 |
| MT09040025 | m | Barrera metálica doble galvanizada de contención normal N2, índice de severidad A, anchura de trabajo W2, deflexión dinámica 0,60 m (material; 21/04/2014) | 1.0000 | 53.54 | 53.54 |
|  |  | Total |  |  | 60.94 |

**704.2520** m BARRERA DE HORMIGÓN PREFABRICADA DOBLE, CLASE DE CONTENCIÓN NORMAL, N2, W3 O INFERIOR, D=0,4 m O INFERIOR, ÍNDICE DE SEVERIDAD B (28/06/2022)
Precio: 98.32
BARRERA DE HORMIGÓN PREFABRICADA CON DOBLE CARA ACTIVA CON NIVEL DE CONTENCIÓN N2, ANCHURA DE TRABAJO W3 O INFERIOR, DEFLEXIÓN DINÁMICA 0,40 m O INFERIOR, ÍNDICE DE SEVERIDAD B O INFERIOR i/ PARTE PROPORCIONAL PIEZAS ESPECIALES (JUNTAS DE DILATACIÓN, TERMINALES, TRANSICIONES ENTRE SISTEMAS, ETC.), ANCLAJES, PEDESTALES, TACONES EN ÉSTOS PARA EL PASO DEL AGUA A SUMIDEROS Y TODOS LOS MATERIALES Y OPERACIONES NECESARIOS PARA LA EJECUCIÓN DE LA UNIDAD.
NOTA: SE MEDIRÁ EL TERMINAL COMO LONGITUD DE BARRERA (INCLUIR EN PPTP).

| Código | Ud | Descripción | Rendimiento | Precio | Importe |
|---|---|---|---|---|---|
| MO00000003 | h | Oficial 1ª | 0.0697 | 21.51 | 1.50 |
| MO00000004 | h | Oficial 2ª | 0.2790 | 20.84 | 5.81 |
| Q060200A05 | h | Camión. Con caja fija. Para 16 t | 0.0775 | 55.87 | 4.33 |
| MT09040310 | m | Barrera de hormigón prefabricada doble de contención normal N2, índice de severidad B, anchura de trabajo W3, deflexión dinámica 0,40 m (material; 15/06/2022) | 1.0000 | 86 | 86.00 |
| MT09010100 | ud | Captafaros triangular barrera dos caras h.i. | 0.2500 | 2.7 | 0.68 |
|  |  | Total |  |  | 98.32 |

**704.2600** m BARRERA METÁLICA SEGURIDAD DOBLE, CLASE CONTENCIÓN ALTA, H1, W5 O INFERIOR, D=1,0 m O INFERIOR, ÍNDICE DE SEVERIDAD A (28/06/2022)
Precio: 58.05
BARRERA METÁLICA DE SEGURIDAD DOBLE, CON NIVEL DE CONTENCIÓN H1, ANCHURA DE TRABAJO W5 O INFERIOR, DEFLEXIÓN DINÁMICA 1,00 m O INFERIOR, ÍNDICE DE SEVERIDAD A i/ CAPTAFAROS, POSTES, P.P. DE UNIONES, TORNILLERÍA Y ANCLAJES, TOTALMENTE INSTALADA.
NOTA: SE MEDIRÁ LA TRANSICIÓN O ABATIMIENTO COMO LONGITUD DE BARRERA (INCLUIR EN PPTP).

| Código | Ud | Descripción | Rendimiento | Precio | Importe |
|---|---|---|---|---|---|
| MO00000003 | h | Oficial 1ª | 0.0670 | 21.51 | 1.44 |
| MO00000004 | h | Oficial 2ª | 0.2680 | 20.84 | 5.59 |
| Q060202A01 | h | Camión. Con caja basculante 4x4. De 199 kW de potencia | 0.0040 | 72.23 | 0.29 |
| Q100001B01 | h | Maquina colocación bionda. Automotriz. De 10 kW de potencia | 0.0170 | 11.29 | 0.19 |
| MT09010100 | ud | Captafaros triangular barrera dos caras h.i. | 0.2500 | 2.7 | 0.68 |
| MT09040015 | m | Barrera metálica doble galvanizada de contención alta H1, índice de severidad A, anchura de trabajo W5, deflexión dinámica 1,00 m (material; 21/04/2014) | 1.0000 | 49.86 | 49.86 |
|  |  | Total |  |  | 58.05 |

**704.2610** m BARRERA METÁLICA SEGURIDAD DOBLE, CLASE CONTENCIÓN ALTA, H1, W4 O INFERIOR, D=0,9 m O INFERIOR, ÍNDICE DE SEVERIDAD A (28/06/2022)
Precio: 71.73
BARRERA METÁLICA DE SEGURIDAD DOBLE, CON NIVEL DE CONTENCIÓN H1, ANCHURA DE TRABAJO W4 O INFERIOR, DEFLEXIÓN DINÁMICA 0,90 m O INFERIOR, ÍNDICE DE SEVERIDAD A i/ CAPTAFAROS, POSTES, P.P. DE UNIONES, TORNILLERÍA Y ANCLAJES, TOTALMENTE INSTALADA.
NOTA: SE MEDIRÁ LA TRANSICIÓN O ABATIMIENTO COMO LONGITUD DE BARRERA (INCLUIR EN PPTP).

| Código | Ud | Descripción | Rendimiento | Precio | Importe |
|---|---|---|---|---|---|
| MO00000003 | h | Oficial 1ª | 0.0670 | 21.51 | 1.44 |
| MO00000004 | h | Oficial 2ª | 0.2680 | 20.84 | 5.59 |
| Q060202A01 | h | Camión. Con caja basculante 4x4. De 199 kW de potencia | 0.0040 | 72.23 | 0.29 |
| Q100001B01 | h | Maquina colocación bionda. Automotriz. De 10 kW de potencia | 0.0170 | 11.29 | 0.19 |
| MT09010100 | ud | Captafaros triangular barrera dos caras h.i. | 0.2500 | 2.7 | 0.68 |
| MT09040005 | m | Barrera metálica doble galvanizada de contención alta H1, índice de severidad A, anchura de trabajo W4, deflexión dinámica 0,90 m (material; 21/04/2014) | 1.0000 | 63.54 | 63.54 |
|  |  | Total |  |  | 71.73 |

**704.2620** m BARRERA METÁLICA SEGURIDAD DOBLE, CLASE CONTENCIÓN ALTA, H1, W3 O INFERIOR, D=0,8 m O INFERIOR, ÍNDICE DE SEVERIDAD A (28/06/2022)
Precio: 72.77
BARRERA METÁLICA DE SEGURIDAD DOBLE, CON NIVEL DE CONTENCIÓN H1, ANCHURA DE TRABAJO W3 O INFERIOR, DEFLEXIÓN DINÁMICA 0,80 m O INFERIOR, ÍNDICE DE SEVERIDAD A i/ CAPTAFAROS, POSTES, P.P. DE UNIONES, TORNILLERÍA Y ANCLAJES, TOTALMENTE INSTALADA.
NOTA: SE MEDIRÁ LA TRANSICIÓN O ABATIMIENTO COMO LONGITUD DE BARRERA (INCLUIR EN PPTP).

| Código | Ud | Descripción | Rendimiento | Precio | Importe |
|---|---|---|---|---|---|
| MO00000003 | h | Oficial 1ª | 0.0670 | 21.51 | 1.44 |
| MO00000004 | h | Oficial 2ª | 0.2680 | 20.84 | 5.59 |
| Q060202A01 | h | Camión. Con caja basculante 4x4. De 199 kW de potencia | 0.0040 | 72.23 | 0.29 |
| Q100001B01 | h | Maquina colocación bionda. Automotriz. De 10 kW de potencia | 0.0170 | 11.29 | 0.19 |
| MT09010100 | ud | Captafaros triangular barrera dos caras h.i. | 0.2500 | 2.7 | 0.68 |
| MT09040004 | m | Barrera metálica doble galvanizada de contención alta H1, índice de severidad A, anchura de trabajo W3, deflexión dinámica 0,80 m (material; 15/06/2022) | 1.0000 | 64.58 | 64.58 |
|  |  | Total |  |  | 72.77 |

**704.2630** m BARRERA DE HORMIGÓN PREFABRICADA DOBLE, CLASE DE CONTENCIÓN ALTA, H1, W4 O INFERIOR, D=0,6 m O INFERIOR, ÍNDICE DE SEVERIDAD B (28/06/2022)
Precio: 98.32
BARRERA DE HORMIGÓN PREFABRICADA CON DOBLE CARA ACTIVA CON NIVEL DE CONTENCIÓN H1, ANCHURA DE TRABAJO W4 O INFERIOR, DEFLEXIÓN DINÁMICA 0,60 m O INFERIOR, ÍNDICE DE SEVERIDAD B O INFERIOR i/ PARTE PROPORCIONAL PIEZAS ESPECIALES (JUNTAS DE DILATACIÓN, TERMINALES, TRANSICIONES ENTRE SISTEMAS, ETC.), ANCLAJES, PEDESTALES, TACONES EN ÉSTOS PARA EL PASO DEL AGUA A SUMIDEROS Y TODOS LOS MATERIALES Y OPERACIONES NECESARIOS PARA LA EJECUCIÓN DE LA UNIDAD.
NOTA: SE MEDIRÁ EL TERMINAL COMO LONGITUD DE BARRERA (INCLUIR EN PPTP).

| Código | Ud | Descripción | Rendimiento | Precio | Importe |
|---|---|---|---|---|---|
| MO00000003 | h | Oficial 1ª | 0.0697 | 21.51 | 1.50 |
| MO00000004 | h | Oficial 2ª | 0.2790 | 20.84 | 5.81 |
| Q060200A05 | h | Camión. Con caja fija. Para 16 t | 0.0775 | 55.87 | 4.33 |
| MT09040315 | m | Barrera de hormigón prefabricada doble de contención alta H1, índice de severidad B, anchura de trabajo W4, deflexión dinámica 0,60 m (material; 15/06/2022) | 1.0000 | 86 | 86.00 |
| MT09010100 | ud | Captafaros triangular barrera dos caras h.i. | 0.2500 | 2.7 | 0.68 |
|  |  | Total |  |  | 98.32 |

**704.2700** m BARRERA METÁLICA SEGURIDAD DOBLE, CLASE CONTENCIÓN ALTA, H2, W6 O INFERIOR, D=1,6 m O INFERIOR, ÍNDICE DE SEVERIDAD A (28/06/2022)
Precio: 66.53
BARRERA METÁLICA DE SEGURIDAD DOBLE, CON NIVEL DE CONTENCIÓN H2, ANCHURA DE TRABAJO W6 O INFERIOR, DEFLEXIÓN DINÁMICA 1,60 m O INFERIOR, ÍNDICE DE SEVERIDAD A i/ CAPTAFAROS, POSTES, P.P. DE UNIONES, TORNILLERÍA Y ANCLAJES, TOTALMENTE INSTALADA.
NOTA: SE MEDIRÁ LA TRANSICIÓN O ABATIMIENTO COMO LONGITUD DE BARRERA (INCLUIR EN PPTP).

| Código | Ud | Descripción | Rendimiento | Precio | Importe |
|---|---|---|---|---|---|
| MO00000003 | h | Oficial 1ª | 0.0670 | 21.51 | 1.44 |
| MO00000004 | h | Oficial 2ª | 0.2680 | 20.84 | 5.59 |
| Q060202A01 | h | Camión. Con caja basculante 4x4. De 199 kW de potencia | 0.0040 | 72.23 | 0.29 |
| Q100001B01 | h | Maquina colocación bionda. Automotriz. De 10 kW de potencia | 0.0170 | 11.29 | 0.19 |
| MT09010100 | ud | Captafaros triangular barrera dos caras h.i. | 0.2500 | 2.7 | 0.68 |
| MT09040001 | m | Barrera metálica doble galvanizada de contención alta H2, índice de severidad A, anchura de trabajo W6, deflexión dinámica 1,60 m (material; 21/04/2014) | 1.0000 | 58.34 | 58.34 |
|  |  | Total |  |  | 66.53 |

**740.2710** m BARRERA METÁLICA SEGURIDAD DOBLE, CLASE CONTENCIÓN ALTA, H2, W5 O INFERIOR, D=1,5 m O INFERIOR, ÍNDICE DE SEVERIDAD A (28/06/2022)
Precio: 70.05
BARRERA METÁLICA DE SEGURIDAD DOBLE, CON NIVEL DE CONTENCIÓN H2, ANCHURA DE TRABAJO W5 O INFERIOR, DEFLEXIÓN DINÁMICA 1,50 m O INFERIOR, ÍNDICE DE SEVERIDAD A i/ CAPTAFAROS, POSTES, P.P. DE UNIONES, TORNILLERÍA Y ANCLAJES, TOTALMENTE INSTALADA.
NOTA: SE MEDIRÁ LA TRANSICIÓN O ABATIMIENTO COMO LONGITUD DE BARRERA (INCLUIR EN PPTP).

| Código | Ud | Descripción | Rendimiento | Precio | Importe |
|---|---|---|---|---|---|
| MO00000003 | h | Oficial 1ª | 0.0670 | 21.51 | 1.44 |
| MO00000004 | h | Oficial 2ª | 0.2680 | 20.84 | 5.59 |
| Q060202A01 | h | Camión. Con caja basculante 4x4. De 199 kW de potencia | 0.0040 | 72.23 | 0.29 |
| Q100001B01 | h | Maquina colocación bionda. Automotriz. De 10 kW de potencia | 0.0170 | 11.29 | 0.19 |
| MT09010100 | ud | Captafaros triangular barrera dos caras h.i. | 0.2500 | 2.7 | 0.68 |
| MT09040000 | m | Barrera metálica doble galvanizada de contención alta H2, índice de severidad A, anchura de trabajo W5, deflexión dinámica 1,50 m (material; 15/06/2022) | 1.0000 | 61.86 | 61.86 |
|  |  | Total |  |  | 70.05 |

**740.2720** m BARRERA METÁLICA SEGURIDAD DOBLE, CLASE CONTENCIÓN ALTA, H2, W4 O INFERIOR, D=1,1 m O INFERIOR, ÍNDICE DE SEVERIDAD A (28/06/2022)
Precio: 74.05
BARRERA METÁLICA DE SEGURIDAD DOBLE, CON NIVEL DE CONTENCIÓN H2, ANCHURA DE TRABAJO W4 O INFERIOR, DEFLEXIÓN DINÁMICA 1,10 m O INFERIOR, ÍNDICE DE SEVERIDAD A i/ CAPTAFAROS, POSTES, P.P. DE UNIONES, TORNILLERÍA Y ANCLAJES, TOTALMENTE INSTALADA.
NOTA: SE MEDIRÁ LA TRANSICIÓN O ABATIMIENTO COMO LONGITUD DE BARRERA (INCLUIR EN PPTP).

| Código | Ud | Descripción | Rendimiento | Precio | Importe |
|---|---|---|---|---|---|
| MO00000003 | h | Oficial 1ª | 0.0670 | 21.51 | 1.44 |
| MO00000004 | h | Oficial 2ª | 0.2680 | 20.84 | 5.59 |
| Q060202A01 | h | Camión. Con caja basculante 4x4. De 199 kW de potencia | 0.0040 | 72.23 | 0.29 |
| Q100001B01 | h | Maquina colocación bionda. Automotriz. De 10 kW de potencia | 0.0170 | 11.29 | 0.19 |
| MT09010100 | ud | Captafaros triangular barrera dos caras h.i. | 0.2500 | 2.7 | 0.68 |
| MT09039999 | m | Barrera metálica doble galvanizada de contención alta H2, índice de severidad A, anchura de trabajo W4, deflexión dinámica 1,10 m (material; 15/06/2022) | 1.0000 | 65.86 | 65.86 |
|  |  | Total |  |  | 74.05 |

**704.2730** m BARRERA DE HORMIGÓN PREFABRICADA DOBLE, CLASE DE CONTENCIÓN ALTA, H2, W3 O INFERIOR, D=0,7 m O INFERIOR, ÍNDICE DE SEVERIDAD B (28/06/2022)
Precio: 131.17
BARRERA DE HORMIGÓN PREFABRICADA CON DOBLE CARA ACTIVA CON NIVEL DE CONTENCIÓN H2, ANCHURA DE TRABAJO W3 O INFERIOR, DEFLEXIÓN DINÁMICA 0,70 m O INFERIOR, ÍNDICE DE SEVERIDAD B O INFERIOR i/ PARTE PROPORCIONAL PIEZAS ESPECIALES (JUNTAS DE DILATACIÓN, TERMINALES, TRANSICIONES ENTRE SISTEMAS, ETC.), ANCLAJES, PEDESTALES, TACONES EN ÉSTOS PARA EL PASO DEL AGUA A SUMIDEROS Y TODOS LOS MATERIALES Y OPERACIONES NECESARIOS PARA LA EJECUCIÓN DE LA UNIDAD.
NOTA: SE MEDIRÁ EL TERMINAL COMO LONGITUD DE BARRERA (INCLUIR EN PPTP).

| Código | Ud | Descripción | Rendimiento | Precio | Importe |
|---|---|---|---|---|---|
| MO00000003 | h | Oficial 1ª | 0.0928 | 21.51 | 2.00 |
| MO00000004 | h | Oficial 2ª | 0.3710 | 20.84 | 7.73 |
| Q060200A05 | h | Camión. Con caja fija. Para 16 t | 0.1031 | 55.87 | 5.76 |
| MT09040320 | m | Barrera de hormigón prefabricada doble de contención alta H2, índice de severidad B, anchura de trabajo W3, deflexión dinámica 0,70 m (material; 16/06/2022) | 1.0000 | 115 | 115.00 |
| MT09010100 | ud | Captafaros triangular barrera dos caras h.i. | 0.2500 | 2.7 | 0.68 |
|  |  | Total |  |  | 131.17 |

**704.2740** m BARRERA DE HORMIGÓN PREFABRICADA DOBLE, CLASE DE CONTENCIÓN ALTA, H2, W1 O INFERIOR, D=0,1 m O INFERIOR, ÍNDICE DE SEVERIDAD B (28/06/2022)
Precio: 132.17
BARRERA DE HORMIGÓN PREFABRICADA CON DOBLE CARA ACTIVA CON NIVEL DE CONTENCIÓN H2, ANCHURA DE TRABAJO W1 O INFERIOR, DEFLEXIÓN DINÁMICA 0,10 m O INFERIOR, ÍNDICE DE SEVERIDAD B O INFERIOR i/ PARTE PROPORCIONAL PIEZAS ESPECIALES (JUNTAS DE DILATACIÓN, TERMINALES, TRANSICIONES ENTRE SISTEMAS, ETC.), ANCLAJES, PEDESTALES, TACONES EN ÉSTOS PARA EL PASO DEL AGUA A SUMIDEROS Y TODOS LOS MATERIALES Y OPERACIONES NECESARIOS PARA LA EJECUCIÓN DE LA UNIDAD.
NOTA: SE MEDIRÁ EL TERMINAL COMO LONGITUD DE BARRERA (INCLUIR EN PPTP).

| Código | Ud | Descripción | Rendimiento | Precio | Importe |
|---|---|---|---|---|---|
| MO00000003 | h | Oficial 1ª | 0.0928 | 21.51 | 2.00 |
| MO00000004 | h | Oficial 2ª | 0.3710 | 20.84 | 7.73 |
| Q060200A05 | h | Camión. Con caja fija. Para 16 t | 0.1031 | 55.87 | 5.76 |
| MT09040325 | m | Barrera de hormigón prefabricada doble de contención alta H2, índice de severidad B, anchura de trabajo W1, deflexión dinámica 0,10 m (material; 16/06/2022) | 1.0000 | 116 | 116.00 |
| MT09010100 | ud | Captafaros triangular barrera dos caras h.i. | 0.2500 | 2.7 | 0.68 |
|  |  | Total |  |  | 132.17 |

**704.2800** m BARRERA DE HORMIGÓN PREFABRICADA DOBLE, CLASE DE CONTENCIÓN ALTA, H3, W6 O INFERIOR, D=1,5 m O INFERIOR, ÍNDICE DE SEVERIDAD B (28/06/2022)
Precio: 139.32
BARRERA DE HORMIGÓN PREFABRICADA CON DOBLE CARA ACTIVA CON NIVEL DE CONTENCIÓN H3, ANCHURA DE TRABAJO W6 O INFERIOR, DEFLEXIÓN DINÁMICA 1,50 m O INFERIOR, ÍNDICE DE SEVERIDAD B O INFERIOR i/ PARTE PROPORCIONAL PIEZAS ESPECIALES (JUNTAS DE DILATACIÓN, TERMINALES, TRANSICIONES ENTRE SISTEMAS, ETC.), ANCLAJES, PEDESTALES, TACONES EN ÉSTOS PARA EL PASO DEL AGUA A SUMIDEROS Y TODOS LOS MATERIALES Y OPERACIONES NECESARIOS PARA LA EJECUCIÓN DE LA UNIDAD.
NOTA: SE MEDIRÁ EL TERMINAL COMO LONGITUD DE BARRERA (INCLUIR EN PPTP).

| Código | Ud | Descripción | Rendimiento | Precio | Importe |
|---|---|---|---|---|---|
| MO00000003 | h | Oficial 1ª | 0.0697 | 21.51 | 1.50 |
| MO00000004 | h | Oficial 2ª | 0.2790 | 20.84 | 5.81 |
| Q060200A05 | h | Camión. Con caja fija. Para 16 t | 0.0775 | 55.87 | 4.33 |
| MT09040330 | m | Barrera de hormigón prefabricada doble de contención alta H3, índice de severidad B, anchura de trabajo W6, deflexión dinámica 1,50 m (material; 16/06/2022) | 1.0000 | 127 | 127.00 |
| MT09010100 | ud | Captafaros triangular barrera dos caras h.i. | 0.2500 | 2.7 | 0.68 |
|  |  | Total |  |  | 139.32 |

**704.3700** m BARRERA METÁLICA MÓVIL EN PASO DE MEDIANA, CLASE CONTENCIÓN ALTA, H2, W7 O INFERIOR, D=1,9 m O INFERIOR, ÍNDICE DE SEVERIDAD B (28/06/2022)
Precio: 521.24
BARRERA METÁLICA MÓVIL EN PASO DE MEDIANA, CON NIVEL DE CONTENCIÓN H2, ANCHURA DE TRABAJO W7 O INFERIOR, DEFLEXIÓN DINÁMICA 1,90 m O INFERIOR, ÍNDICE DE SEVERIDAD B O INFERIOR i/ ANCLAJES Y TODOS LOS MATERIALES Y OPERACIONES NECESARIOS PARA LA CORRECTA EJECUCIÓN DE LA UNIDAD DE OBRA.
NOTA: SE MEDIRÁ EL TERMINAL O LA TRANSICIÓN COMO LONGITUD DE BARRERA MÓVIL DE PASO DE MEDIANA (INCLUIR EN PPTP).

| Código | Ud | Descripción | Rendimiento | Precio | Importe |
|---|---|---|---|---|---|
| MO00000003 | h | Oficial 1ª | 0.2000 | 21.51 | 4.30 |
| MO00000004 | h | Oficial 2ª | 0.8000 | 20.84 | 16.67 |
| Q060200A05 | h | Camión. Con caja fija. Para 16 t | 0.0500 | 55.87 | 2.79 |
| MT09040210 | m | Barrera metálica galvanizada móvil de paso de mediana de contención alta H2, índice de severidad B, anchura de trabajo W7, deflexión dinámica 1,90 m (material; 15/06/2022) | 1.0000 | 496.8 | 496.80 |
| MT09010100 | ud | Captafaros triangular barrera dos caras h.i. | 0.2500 | 2.7 | 0.68 |
|  |  | Total |  |  | 521.24 |

**704.3710** m BARRERA METÁLICA MÓVIL EN PASO DE MEDIANA, CLASE CONTENCIÓN ALTA, H2, W5 O INFERIOR, D=0,8 m O INFERIOR, ÍNDICE DE SEVERIDAD B (28/06/2022)
Precio: 629.24
BARRERA METÁLICA MÓVIL EN PASO DE MEDIANA, CON NIVEL DE CONTENCIÓN H2, ANCHURA DE TRABAJO W5 O INFERIOR, DEFLEXIÓN DINÁMICA 0,80 m O INFERIOR, ÍNDICE DE SEVERIDAD B O INFERIOR i/ ANCLAJES Y TODOS LOS MATERIALES Y OPERACIONES NECESARIOS PARA LA CORRECTA EJECUCIÓN DE LA UNIDAD DE OBRA.
NOTA: SE MEDIRÁ EL TERMINAL O LA TRANSICIÓN COMO LONGITUD DE BARRERA MÓVIL DE PASO DE MEDIANA (INCLUIR EN PPTP).

| Código | Ud | Descripción | Rendimiento | Precio | Importe |
|---|---|---|---|---|---|
| MO00000003 | h | Oficial 1ª | 0.2000 | 21.51 | 4.30 |
| MO00000004 | h | Oficial 2ª | 0.8000 | 20.84 | 16.67 |
| Q060200A05 | h | Camión. Con caja fija. Para 16 t | 0.0500 | 55.87 | 2.79 |
| MT09040205 | m | Barrera metálica galvanizada móvil de paso de mediana de contención alta H2, índice de severidad B, anchura de trabajo W5, deflexión dinámica 0,80 m (material; 15/06/2022) | 1.0000 | 604.8 | 604.80 |
| MT09010100 | ud | Captafaros triangular barrera dos caras h.i. | 0.2500 | 2.7 | 0.68 |
|  |  | Total |  |  | 629.24 |

**704.3720** m BARRERA METÁLICA MÓVIL EN PASO DE MEDIANA, CLASE CONTENCIÓN ALTA, H2, W3 O INFERIOR, D=0,3 m O INFERIOR, ÍNDICE DE SEVERIDAD B (28/06/2022)
Precio: 672.44
BARRERA METÁLICA MÓVIL EN PASO DE MEDIANA, CON NIVEL DE CONTENCIÓN H2, ANCHURA DE TRABAJO W3 O INFERIOR, DEFLEXIÓN DINÁMICA 0,30 m O INFERIOR, ÍNDICE DE SEVERIDAD B O INFERIOR i/ ANCLAJES Y TODOS LOS MATERIALES Y OPERACIONES NECESARIOS PARA LA CORRECTA EJECUCIÓN DE LA UNIDAD DE OBRA.
NOTA: SE MEDIRÁ EL TERMINAL O LA TRANSICIÓN COMO LONGITUD DE BARRERA MÓVIL DE PASO DE MEDIANA (INCLUIR EN PPTP).

| Código | Ud | Descripción | Rendimiento | Precio | Importe |
|---|---|---|---|---|---|
| MO00000003 | h | Oficial 1ª | 0.2000 | 21.51 | 4.30 |
| MO00000004 | h | Oficial 2ª | 0.8000 | 20.84 | 16.67 |
| Q060200A05 | h | Camión. Con caja fija. Para 16 t | 0.0500 | 55.87 | 2.79 |
| MT09040200 | m | Barrera metálica galvanizada móvil de paso de mediana de contención alta H2, índice de severidad B, anchura de trabajo W3, deflexión dinámica 0,30 m (material; 15/06/2022) | 1.0000 | 648 | 648.00 |
| MT09010100 | ud | Captafaros triangular barrera dos caras h.i. | 0.2500 | 2.7 | 0.68 |
|  |  | Total |  |  | 672.44 |

## 08 INTEGRACIÓN AMBIENTAL

**330.0010** m³ TIERRA VEGETAL PROCEDENTE DE PRÉSTAMO (17/04/2012)
Precio: 6.37
TIERRA VEGETAL PROCEDENTE DE PRÉSTAMO i/ CANON DE PRÉSTAMO, CARGA Y TRANSPORTE HASTA 5 KM AL LUGAR DE EMPLEO, FORMACIÓN DE ACOPIOS, ESCARIFICADO DE TALUDES, EXTENDIDO SOBRE TALUDES Y ZONAS A REVEGETAR Y PERFILADO.

| Código | Ud | Descripción | Rendimiento | Precio | Importe |
|---|---|---|---|---|---|
| MO00000002 | h | Capataz | 0.0060 | 21.98 | 0.13 |
| MO00000004 | h | Oficial 2ª | 0.0150 | 20.84 | 0.31 |
| Q040101A05 | h | Cargadoras sobre ruedas. De 60 kW de potencia (1 m³) | 0.0050 | 42.59 | 0.21 |
| Q040201A10 | h | Retrocargadoras sobre ruedas. De 75 kW de potencia | 0.0150 | 44.39 | 0.67 |
| Q060203A01 | h | Camión. Con caja basculante 4x4. De 221 kW de potencia | 0.0270 | 78.93 | 2.13 |
| MT12050020 | m³ | Canon tierra vegetal de préstamo (material; 08/05/2014) | 1.0000 | 2.92 | 2.92 |
|  |  | Total |  |  | 6.37 |

Claves: aportación, explanación, vegetal, tierra, talud

**801.0010** m JALONAMIENTO CON CINTA PLÁSTICA Y ESTACAS DE MADERA
Precio: 0.48
JALONAMIENTO PARA DELIMITACIÓN DE VEGETACIÓN DE INTERÉS, REALIZADO CON CINTA PLÁSTICA Y ESTACAS DE MADERA DE 1,5 m DE ALTURA Y SEPARADAS UNOS 10 m ENTRE SÍ, TOTALMENTE TERMINADO Y DESMANTELAMIENTO FINAL.

| Código | Ud | Descripción | Rendimiento | Precio | Importe |
|---|---|---|---|---|---|
| MO00000004 | h | Oficial 2ª | 0.0050 | 20.84 | 0.10 |
| MT09020015 | ud | Estaca de madera de 1,5 m de longitud (material) | 0.1000 | 2 | 0.20 |
| MT09020020 | m | Cinta de señalización de obra (material; 16/04/2014) | 1.0000 | 0.18 | 0.18 |
|  |  | Total |  |  | 0.48 |

Claves: unión, colocación, protección, señalización, soporte, cinta, angular, metal, tiempo

**801.0050** m³ EXTENSIÓN DE TIERRA VEGETAL DE LA PROPIA OBRA EN SUPERFICIES HORIZONTALES (17/04/2012)
Precio: 1.04
ACOPIO, MANTENIMIENTO, CARGA, TRANSPORTE Y EXTENSIÓN DE TIERRA VEGETAL DE LA PROPIA OBRA, EN SUPERFICIES HORIZONTALES.

| Código | Ud | Descripción | Rendimiento | Precio | Importe |
|---|---|---|---|---|---|
| MO00000004 | h | Oficial 2ª | 0.0100 | 20.84 | 0.21 |
| Q040201A10 | h | Retrocargadoras sobre ruedas. De 75 kW de potencia | 0.0100 | 44.39 | 0.44 |
| Q060203A01 | h | Camión. Con caja basculante 4x4. De 221 kW de potencia | 0.0050 | 78.93 | 0.39 |
|  |  | Total |  |  | 1.04 |

**801.0060** m³ EXTENSIÓN DE TIERRA VEGETAL DE LA PROPIA OBRA EN TALUDES (17/04/2012)
Precio: 1.45
ACOPIO, MANTENIMIENTO, CARGA, TRANSPORTE Y EXTENSIÓN DE TIERRA VEGETAL DE LA PROPIA OBRA EN TALUDES.

| Código | Ud | Descripción | Rendimiento | Precio | Importe |
|---|---|---|---|---|---|
| MO00000004 | h | Oficial 2ª | 0.0150 | 20.84 | 0.31 |
| Q040201A10 | h | Retrocargadoras sobre ruedas. De 75 kW de potencia | 0.0150 | 44.39 | 0.67 |
| Q060203A01 | h | Camión. Con caja basculante 4x4. De 221 kW de potencia | 0.0060 | 78.93 | 0.47 |
|  |  | Total |  |  | 1.45 |

**801.0070** m² HIDROSIEMBRA CON MEZCLA DE SEMILLAS HERBÁCEAS
Precio: 1.08
HIDROSIEMBRA CON MEZCLA DE SEMILLAS HERBÁCEAS i/ PREPARACIÓN DE LA SUPERFICIE, ABONADO Y MANTENIMIENTO.

| Código | Ud | Descripción | Rendimiento | Precio | Importe |
|---|---|---|---|---|---|
| MO00000002 | h | Capataz | 0.0010 | 21.98 | 0.02 |
| MO00000003 | h | Oficial 1ª | 0.0040 | 21.51 | 0.09 |
| MO00000004 | h | Oficial 2ª | 0.0080 | 20.84 | 0.17 |
| Q170001A01 | h | Hidrosembradora 6.000 l (maquinaria; 09/05/2014) | 0.0100 | 43.08 | 0.43 |
| MT01010001 | m³ | Agua | 0.0140 | 0.58 | 0.01 |
| MT12010001 | kg | Biactivador microbiano (material) | 0.0220 | 5.58 | 0.12 |
| MT12020001 | kg | Estabilizador sintético de base acrílica (material) | 0.0110 | 6.47 | 0.07 |
| MT12040001 | kg | Abono mineral de liberación muy lento (15-8-11%+2mgo) gr (material; 16/04/2014) | 0.0580 | 0.97 | 0.06 |
| MT12050001 | kg | Encojinamiento protector para hidrosiembras de fibra larga (material) | 0.0220 | 0.77 | 0.02 |
| MT12070001 | kg | Mezcla de hidrosiembra de especies herbáceas adaptadas agroclimaticamente (material) | 0.0280 | 3.32 | 0.09 |
|  |  | Total |  |  | 1.08 |

**801.0080** ud ESTRUCTURA DE ESCAPE DE FAUNA EN VALLADO PERIMETRAL, TOTALMENTE INSTALADA
Precio: 160.05

| Código | Ud | Descripción | Rendimiento | Precio | Importe |
|---|---|---|---|---|---|
| MO00000003 | h | Oficial 1ª | 0.3000 | 21.51 | 6.45 |
| MO00000004 | h | Oficial 2ª | 2.0000 | 20.84 | 41.68 |
| MT08010005 | ud | Dispositivo de escape para especies de fauna silvestre y doméstica (material) | 1.0000 | 111.92 | 111.92 |
|  |  | Total |  |  | 160.05 |

**801.0090** m² PANEL HORMIGON POROSO ABSORBENTE (17/04/2012)
Precio: 88.7
COLOCACIÓN DE PANEL DE HORMIGÓN POROSO ABSORBENTE, SIN INCLUIR PERFILES NI CIMENTACIÓN.

| Código | Ud | Descripción | Rendimiento | Precio | Importe |
|---|---|---|---|---|---|
| MO00000003 | h | Oficial 1ª | 0.0400 | 21.51 | 0.86 |
| MO00000004 | h | Oficial 2ª | 0.0600 | 20.84 | 1.25 |
| Q140000A05 | h | Grúa autopropulsada (sin accesorios). Grúas todoterreno (desplazamiento lento). Para carga máxima de 30 t | 0.0400 | 95.03 | 3.80 |
| Q140506A07 | h | Plataforma elevadora autopropulsada, con brazos telescópicos, para 20 m de altura (maquinaria; 20/06/2022) | 0.0400 | 45.5 | 1.82 |
| MT04020001 | m² | Panel de hormigón poroso absorbente (material; 20/06/2022) | 1.0000 | 80.97 | 80.97 |
|  |  | Total |  |  | 88.7 |

Claves: junta, sección, pantalla, porosidad, metal, plano, hormigón, acústico, estructura, terminación, perfil, absorción, neopreno, absorbente, cuadrado, ajustar, aislamiento

**801.0100** m² PANEL METÁLICO ACÚSTICO FONOABSORBENTE (17/04/2012)
Precio: 117.81
COLOCACIÓN DE PANEL METÁLICO ACÚSTICO FONOABSORBENTE, SIN INCLUIR PERFILES NI CIMENTACIÓN.

| Código | Ud | Descripción | Rendimiento | Precio | Importe |
|---|---|---|---|---|---|
| MO00000003 | h | Oficial 1ª | 0.0400 | 21.51 | 0.86 |
| MO00000004 | h | Oficial 2ª | 0.0400 | 20.84 | 0.83 |
| Q140000A05 | h | Grúa autopropulsada (sin accesorios). Grúas todoterreno (desplazamiento lento). Para carga máxima de 30 t | 0.0400 | 95.03 | 3.80 |
| Q140506A07 | h | Plataforma elevadora autopropulsada, con brazos telescópicos, para 20 m de altura | 0.0400 | 45.5 | 1.82 |
| MT04020005 | m² | Panel metálico de chapa lisa+panel absorbente+chapa (material; 20/06/2022) | 1.0000 | 110.5 | 110.50 |
|  |  | Total |  |  | 117.81 |

Claves: galvanizar, módulo, plano, núcleo, compuesto, ajustar, lana, metal, neopreno, aislamiento, roca, acero, terminación, fonoabsorbente, chapa, acústico, persiana, estructura, panel, pantalla, absorción, perfil

**801.0110** m² PANEL ACÚSTICO DE POLIMETACRILATO DE METILO (17/04/2012)
Precio: 112.38
COLOCACIÓN DE PANEL ACÚSTICO DE POLIMETACRILATO DE METILO, SIN INCLUIR PERFILES NI CIMENTACIÓN.

| Código | Ud | Descripción | Rendimiento | Precio | Importe |
|---|---|---|---|---|---|
| MO00000003 | h | Oficial 1ª | 0.0300 | 21.51 | 0.65 |
| MO00000004 | h | Oficial 2ª | 0.0300 | 20.84 | 0.63 |
| Q140000A01 | h | Grúa autopropulsada (sin accesorios). Grúas todoterreno (desplazamiento lento). Para carga máxima de 20 t | 0.0300 | 88.62 | 2.66 |
| Q140506A07 | h | Plataforma elevadora autopropulsada, con brazos telescópicos, para 20 m de altura | 0.0300 | 45.5 | 1.37 |
| MT04020010 | m² | Panel de polimetacrilato de metilo de 20 mm de espesor con aislamiento mayor de 25 DB i/ juntas de goma epdm y perfiles de acero inoxidable de 1,5 mm de espesor y angulares de acero S275JR (material; 20/06/2022) | 1.0000 | 107.07 | 107.07 |
|  |  | Total |  |  | 112.38 |

Claves: plano, acústico, junta, inoxidable, terminación, aislamiento, ajustar, metilo, goma, estructura, polimetacrilato, panel, perfil, angular, acero, metal, pantalla

**801.0120** m² SIEMBRA EN SECO MECANIZADA DE PRADERA POLIFITA (23/02/2011)
Precio: 0.69
SIEMBRA EN SECO MECANIZADA DE PRADERA POLIFITA DE BAJO MANTENIMIENTO, REALIZADA MEDIANTE TRACTOR SOBRE RUEDAS CON SEMBRADORA CENTRÍFUGA ACOPLADA, CON DÓSIS DE SEMILLA DE 25 gr/m² Y ABONADO MINERAL COMPLEJO 12-24-12 EN DÓSIS DE 35 gr/m², EN ZONAS DE PENDIENTE INFERIOR AL 25%, EJECUTADA EN SUPERFICIES SUPERIORES A 5000 m² i/ LABOREO PREVIO CON GRADA DE DISCOS.

| Código | Ud | Descripción | Rendimiento | Precio | Importe |
|---|---|---|---|---|---|
| MO00000002 | h | Capataz | 0.0050 | 21.98 | 0.11 |
| MO00000004 | h | Oficial 2ª | 0.0100 | 20.84 | 0.21 |
| Q040404A05 | h | Tractores tipo agrícola. De 50 kW de potencia (maquinaria; 17/04/2012) | 0.0050 | 34.1 | 0.17 |
| Q170101A01 | h | Grada de discos (maquinaria; 09/05/2014) | 0.0050 | 15.05 | 0.08 |
| MT12070005 | kg | Mezcla siembra mecanizada (material; 23/02/2011) | 0.0250 | 2.69 | 0.07 |
| MT12030002 | kg | Abono mineral complejo 12-24-12 (material; 29/05/2014) | 0.0350 | 1.44 | 0.05 |
|  |  | Total |  |  | 0.69 |

Claves: siembra, mineral, complejo, acoplar, tractor, centrífugo, rueda, seco, superficie, ejecución, grada, inferior, previo, semilla, mecanismo, disco

**801.0130** m² SIEMBRA CON MEDIOS MANUALES (23/02/2011)
Precio: 1.82
SIEMBRA CON MEDIOS MANUALES, EN UNA PENDIENTE < 30 %, SUPERFICIE < 500 m² i/ EL RULETEADO POSTERIOR Y LA PRIMERA SIEGA.

| Código | Ud | Descripción | Rendimiento | Precio | Importe |
|---|---|---|---|---|---|
| MO00000002 | h | Capataz | 0.0100 | 21.98 | 0.22 |
| MO00000004 | h | Oficial 2ª | 0.0700 | 20.84 | 1.46 |
| MT12030001 | kg | Abono mineral simple, no soluble (material; 16/04/2014) | 0.0350 | 0.58 | 0.02 |
| MT12070010 | kg | Mezcla siembra manual (material; 23/02/2011) | 0.0250 | 4.6 | 0.12 |
|  |  | Total |  |  | 1.82 |

Claves: manual, superficie, siembra, medio

**801.0140** ud PLANTACIÓN DE QUERCUS ILEX SUBSP BALLOTA (ENCINA)
Precio: 3.81
EJECUCIÓN DE PLANTACIÓN QUERCUS ILEX SUBSP BALLOTA (ENCINA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol (material; 16/04/2014) | 0.5000 | 0.33 | 0.17 |
| MT12030001 | kg | Abono mineral simple, no soluble | 0.0500 | 0.58 | 0.03 |
| MT12080001 | ud | Tutor de caña de bambú (material; 16/04/2014) | 1.0000 | 0.22 | 0.22 |
| MT12060001 | ud | Planta quercus ilex subsp ballota (encina) de 1/2 savias (material; 16/04/2014) | 1.0000 | 0.46 | 0.46 |
|  |  | Total |  |  | 3.81 |

Claves: bambú, relleno, abono, medio, suministro, riego, encina, caña, descarga, mineral, plantación, alveolo, vegetal, tierra, transporte, planta, EXCAVACIÓN, colocación, manual, alcorque, ejecución

**801.0150** ud PLANTACIÓN DE QUERCUS SUBER (ALCORNOQUE MEDITERRÁNEO)
Precio: 3.81
EJECUCIÓN DE PLANTACIÓN QUERCUS SUBER (ALCORNOQUE MEDITERRÁNEO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060005 | ud | Planta quercus suber (alcornoque mediterráneo) de 1/2 savias (material; 16/04/2014) | 1.0000 | 0.46 | 0.46 |
|  |  | Total |  |  | 3.81 |

Claves: colocación, planta, mediterráneo, manual, descarga, relleno, caña, medio, vegetal, plantación, transporte, riego, alcornoque, abono, alveolo, bambú, ejecución, alcorque, mineral, EXCAVACIÓN, suministro, tierra

**801.0160** ud PLANTACIÓN DE QUERCUS FAGINEA (QUEJIGO, ROBLE CARRASQUEÑO O CARVALLO)
Precio: 4.04
EJECUCIÓN DE PLANTACIÓN QUERCUS FAGINEA (QUEJIGO, ROBLE CARRASQUEÑO O CARVALLO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060010 | ud | Planta quercus faginea (quejigo, roble carrasqueño o carvallo) de 1/2 savias (material; 16/04/2014) | 1.0000 | 0.69 | 0.69 |
|  |  | Total |  |  | 4.04 |

Claves: EXCAVACIÓN, tierra, suministro, alveolo, roble, plantación, abono, planta, colocación, riego, vegetal, ejecución, manual, mineral, caña, descarga, relleno, bambú, medio, transporte, alcorque

**801.0170** ud PLANTACIÓN DE FRAXINUS ANGUSTIFOLIA (FRESNO DE HOJAS ESTRECHAS)
Precio: 4.43
EJECUCIÓN DE PLANTACIÓN FRAXINUS ANGUSTIFOLIA (FRESNO DE HOJAS ESTRECHAS) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060015 | ud | Planta fraxinus angustifolia (fresno de hojas estrechas) de 1/2 savias (material; 16/04/2014) | 1.0000 | 1.08 | 1.08 |
|  |  | Total |  |  | 4.43 |

Claves: abono, caña, suministro, EXCAVACIÓN, alveolo, relleno, planta, vegetal, mineral, ejecución, descarga, riego, tierra, transporte, bambú, hoja, fresno, plantación, alcorque, colocación, medio, manual

**801.0180** ud PLANTACIÓN DE PINUS PINASTER (PINO RODENO O PINO MARÍTIMO O PINO RUBIAL)
Precio: 3.74
EJECUCIÓN DE PLANTACIÓN PINUS PINASTER (PINO RODENO O PINO MARÍTIMO O PINO RUBIAL) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060020 | ud | Planta pinus pinaster (pino rodeno o pino marítimo o pino rubial) de 1/2 savias (material; 16/04/2014) | 1.0000 | 0.39 | 0.39 |
|  |  | Total |  |  | 3.74 |

Claves: ejecución, alveolo, abono, EXCAVACIÓN, mineral, medio, transporte, planta, vegetal, tierra, colocación, plantación, manual, descarga, caña, rodeno, relleno, suministro, alcorque, riego, bambú, pino

**801.0190** ud PLANTACIÓN DE GENISTA HIRSUTA (AULAGA O TOJO ALFILETERO)
Precio: 3.78
EJECUCIÓN DE PLANTACIÓN GENISTA HIRSUTA (AULAGA O TOJO ALFILETERO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060025 | ud | Planta genista hirsuta (aulaga o tojo alfiletero) de 1/2 savias (material) | 1.0000 | 0.43 | 0.43 |
|  |  | Total |  |  | 3.78 |

Claves: riego, descarga, medio, manual, tierra, vegetal, relleno, alveolo, bambú, colocación, plantación, ejecución, EXCAVACIÓN, abono, mineral, caña, alcorque, planta, transporte, suministro

**801.0200** ud PLANTACIÓN DE CISTUS SALVIFOLIUS (JARA DE HOJA DE SALVIA, JAGUARZO MORISCO, CARPAZA, ESTEPA BORDA, ESTEPA BORRERA, ESTEPA NEGRA,
Precio: 3.86
EJECUCIÓN DE PLANTACIÓN CISTUS SALVIFOLIUS (JARA DE HOJA DE SALVIA, JAGUARZO MORISCO, CARPAZA, ESTEPA BORDA, ESTEPA BORRERA, ESTEPA NEGRA, TOMILLO BLANCO, HIERBA LOBERA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060030 | ud | Planta cistus salvifolius (jara de hoja de salvia, jaguarzo morisco, carpaza, estepa borda, estepa borrera, estepa negra, tomillo blanco, hierba lobera) de 1/2 savias (material; 16/04/2014) | 1.0000 | 0.51 | 0.51 |
|  |  | Total |  |  | 3.86 |

Claves: bambú, plantación, EXCAVACIÓN, planta, suministro, tierra, transporte, descarga, riego, vegetal, blanco, negro, colocación, alveolo, relleno, manual, abono, caña, hoja, hierba, ejecución, alcorque, mineral, medio

**801.0210** ud PLANTACIÓN DE LAVANDULA STOECHAS (CANTUESO O TOMILLO BORRIQUERO)
Precio: 3.82
EJECUCIÓN DE PLANTACIÓN LAVÁNDULA STOECHAS (CANTUESO O TOMILLO BORRIQUERO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060035 | ud | Planta lavándula stoechas (cantueso o tomillo borriquero) de 1/2 savias (material; 16/04/2014) | 1.0000 | 0.47 | 0.47 |
|  |  | Total |  |  | 3.82 |

Claves: riego, plantación, planta, suministro, mineral, ejecución, caña, tierra, descarga, alcorque, vegetal, colocación, bambú, abono, transporte, alveolo, manual, relleno, medio, EXCAVACIÓN

**801.0220** ud PLANTACIÓN DE CYSTUS MULTIFLORUS (GENISTA BLANCA)
Precio: 3.79
EJECUCIÓN DE PLANTACIÓN CYSTUS MULTIFLORUS (GENISTA BLANCA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060040 | ud | Planta cystus multiflorus (genista blanca) de 1/2 savias (material) | 1.0000 | 0.44 | 0.44 |
|  |  | Total |  |  | 3.79 |

Claves: medio, relleno, blanco, ejecución, caña, planta, tierra, descarga, colocación, suministro, transporte, manual, vegetal, alveolo, bambú, alcorque, EXCAVACIÓN, mineral, riego, plantación, abono

**801.0230** ud PLANTACIÓN DE THYMUS VULGARIS (TOMILLO)
Precio: 4.07
EJECUCIÓN DE PLANTACIÓN THYMUS VULGARIS (TOMILLO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060045 | ud | Planta thymus vulgaris (tomillo) de 1/2 savias (material; 16/04/2014) | 1.0000 | 0.72 | 0.72 |
|  |  | Total |  |  | 4.07 |

Claves: abono, manual, transporte, caña, relleno, alcorque, EXCAVACIÓN, mineral, tierra, colocación, suministro, plantación, ejecución, planta, descarga, vegetal, riego, medio, alveolo, bambú

**801.0240** ud PLANTACIÓN DE JUNCUS SPIRALIS (JUNCO, JUNCO FINO, JUNCO DE ESTERAS, JUNQUERA)
Precio: 3.84
EJECUCIÓN DE PLANTACIÓN JUNCUS SPIRALIS (JUNCO, JUNCO FINO, JUNCO DE ÉSTERAS, JUNQUERA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060050 | ud | Planta juncus spiralis (junco, junco fino, junco de esteras, junquera) de 1/2 savias (material; 16/04/2014) | 1.0000 | 0.49 | 0.49 |
|  |  | Total |  |  | 3.84 |

Claves: colocación, medio, descarga, planta, relleno, ejecución, manual, alveolo, abono, fino, transporte, vegetal, EXCAVACIÓN, alcorque, tierra, mineral, suministro, riego, plantación, bambú, caña

**801.0250** ud PLANTACIÓN DE SCIRPUS HOLOSCHOENUS (JUNCO AGRUPADO O JUNCO DE CHURRERO)
Precio: 3.96
EJECUCIÓN DE PLANTACIÓN SCIRPUS HOLOSCHOENUS (JUNCO AGRUPADO O JUNCO DE CHURRERO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060055 | ud | Planta scirpus holoschoenus (junco agrupado o junco de churrero) de 1/2 savias (material; 16/04/2014) | 1.0000 | 0.61 | 0.61 |
|  |  | Total |  |  | 3.96 |

Claves: bambú, medio, mineral, colocación, tierra, caña, riego, descarga, abono, vegetal, suministro, transporte, ejecución, plantación, relleno, manual, EXCAVACIÓN, planta, alveolo, alcorque

**801.0260** ud PLANTACIÓN DE PISTACIA LENTISCUS (LENTISCO, ENTINA O MATA CHARNECA)
Precio: 4.13
EJECUCIÓN DE PLANTACIÓN PISTACIA LENTISCUS (LENTISCO, ENTINA O MATA CHARNECA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.5200 | 0.58 | 0.30 |
| MT12080001 | ud | Tutor de caña de bambú | 1.0000 | 0.22 | 0.22 |
| MT12060060 | ud | Planta pistacia lentiscus (lentisco, entina o mata charneca) de 1/2 savias (material; 16/04/2014) | 1.0000 | 0.51 | 0.51 |
|  |  | Total |  |  | 4.13 |

Claves: alveolo, riego, mat, alcorque, relleno, tierra, plantación, manual, mineral, suministro, abono, medio, bambú, caña, colocación, transporte, descarga, EXCAVACIÓN, ejecución, vegetal, planta

**801.0270** ud PLANTACIÓN DE ASPARAGUS ACUTIFOLIUS (ESPARRAGUERA TRIGUERA)
Precio: 4.09
EJECUCIÓN DE PLANTACIÓN ASPARAGUS ACUTIFOLIUS (ESPARRAGUERA TRIGUERA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060065 | ud | Planta asparagus acutifolius (esparraguera triguera) de 1/2 savias (material) | 1.0000 | 0.74 | 0.74 |
|  |  | Total |  |  | 4.09 |

Claves: alveolo, esparraguera, planta, vegetal, abono, alcorque, plantación, suministro, descarga, ejecución, tierra, manual, relleno, EXCAVACIÓN, riego, transporte, mineral, caña, medio, colocación, bambú

**801.0280** ud PLANTACIÓN DE PHYLIREA ANGUSTIFOLIA (LABIÉRNAGO U OLIVILLA)
Precio: 3.88
EJECUCIÓN DE PLANTACIÓN PHYLIREA ANGUSTIFOLIA (LABIÉRNAGO U OLIVILLA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060070 | ud | Planta phylirea angustifolia (labiérnago u olivilla) de 1/2 savias (material; 16/04/2014) | 1.0000 | 0.53 | 0.53 |
|  |  | Total |  |  | 3.88 |

Claves: suministro, caña, ejecución, abono, bambú, alcorque, planta, plantación, transporte, descarga, medio, vegetal, mineral, tierra, EXCAVACIÓN, riego, alveolo, colocación, relleno, manual

**801.0290** ud PLANTACIÓN DE TAMUS COMMUNIS (NUEZA NEGRA, BRIONIA NEGRA, ENREDADERA, ESPÁRRAGO CULEBRA)
Precio: 4.09
EJECUCIÓN DE PLANTACIÓN TAMUS COMMUNIS (NUEZA NEGRA, BRIONIA NEGRA, ENREDADERA, ESPÁRRAGO CULEBRA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060075 | ud | Planta tamus communis (nueza negra, brionia negra, enredadera, espárrago culebra) de 1/2 savias (material) | 1.0000 | 0.74 | 0.74 |
|  |  | Total |  |  | 4.09 |

Claves: negro, manual, riego, transporte, abono, mineral, caña, tierra, plantación, descarga, relleno, EXCAVACIÓN, alveolo, bambú, medio, planta, colocación, ejecución, alcorque, vegetal, suministro

**801.0300** ud PLANTACIÓN DE CYTISUS GRANDIFLORUS (ESCOBÓN)
Precio: 3.79
EJECUCIÓN DE PLANTACIÓN CYTISUS GRANDIFLORUS (ESCOBÓN) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060080 | ud | Planta cytisus grandiflorus (escobón) de 1/2 savias (material) | 1.0000 | 0.44 | 0.44 |
|  |  | Total |  |  | 3.79 |

Claves: manual, abono, vegetal, EXCAVACIÓN, tierra, colocación, caña, descarga, planta, relleno, bambú, riego, mineral, medio, plantación, ejecución, alveolo, transporte, alcorque, suministro

**801.0310** ud PLANTACIÓN DE CEDRUS ATLANTICA (CEDRO DEL ATLAS, CEDRO PLATEADO O CEDRO ATLÁNTICO)
Precio: 101.61
EJECUCIÓN DE PLANTACIÓN CEDRUS ATLÁNTICA (CEDRO DEL ATLAS, CEDRO PLATEADO O CEDRO ATLÁNTICO) DE 200/250 cm DE ALTURA, EN CEPELLÓN, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.0400 | 21.51 | 0.86 |
| MO00000004 | h | Oficial 2ª | 0.4000 | 20.84 | 8.34 |
| Q060500A01 | h | Camión con tanque para agua. De 10 m³ de capacidad | 0.0100 | 54.84 | 0.55 |
| Q060202A01 | h | Camión. Con caja basculante 4x4. De 199 kW de potencia | 0.0020 | 72.23 | 0.14 |
| MT01010001 | m³ | Agua | 0.0500 | 0.58 | 0.03 |
| MT12050010 | kg | Estiércol | 0.5000 | 0.33 | 0.17 |
| MT12030001 | kg | Abono mineral simple, no soluble | 0.0500 | 0.58 | 0.03 |
| MT12080001 | ud | Tutor de caña de bambú | 1.0000 | 0.22 | 0.22 |
| MT12060085 | ud | Cedrus atlántica (cedro del atlas, cedro plateado o cedro atlántico) de 200/250 cm de altura, en cepellón (material; 16/04/2014) | 1.0000 | 91.27 | 91.27 |
|  |  | Total |  |  | 101.61 |

Claves: alcorque, dimensión, planta, caña, ejecución, abono, plantación, riego, cepellón, tierra, colocación, EXCAVACIÓN, cedro, plata, manual, bambú, suministro, transporte, descarga, relleno, vegetal, mineral, medio

**801.0320** ud PLANTACIÓN DE CUPRESSUS SEMPERVIRENS (CIPRÉS COMÚN O CIPRÉS MEDITERRÁNEO)
Precio: 6.48
EJECUCIÓN DE PLANTACIÓN CUPRESSUS SEMPERVIRENS (CIPRÉS COMÚN O CIPRÉS MEDITERRÁNEO) DE 125/150 cm DE ALTURA, EN CONTENEDOR, PARA SETOS, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.0100 | 21.51 | 0.22 |
| MO00000004 | h | Oficial 2ª | 0.1000 | 20.84 | 2.08 |
| Q060500A01 | h | Camión con tanque para agua. De 10 m³ de capacidad | 0.0100 | 54.84 | 0.55 |
| Q060202A01 | h | Camión. Con caja basculante 4x4. De 199 kW de potencia | 0.0010 | 72.23 | 0.07 |
| MT01010001 | m³ | Agua | 0.0100 | 0.58 | 0.01 |
| MT12050010 | kg | Estiércol | 0.5000 | 0.33 | 0.17 |
| MT12030001 | kg | Abono mineral simple, no soluble | 0.0500 | 0.58 | 0.03 |
| MT12080001 | ud | Tutor de caña de bambú | 1.0000 | 0.22 | 0.22 |
| MT12060090 | ud | Cupressus sempervirens (ciprés común o ciprés mediterráneo) de 125/150 cm de altura, en contenedor, para setos (material; 16/04/2014) | 1.0000 | 3.13 | 3.13 |
|  |  | Total |  |  | 6.48 |

Claves: mineral, manual, descarga, relleno, bambú, vegetal, alcorque, medio, riego, EXCAVACIÓN, abono, ciprés, transporte, caña, ejecución, plantación, mediterráneo, suministro, planta, tierra, dimensión, contenedor, colocación

**801.0330** ud PLANTACIÓN DE PINUS HALEPENSIS (PINO CARRASCO, PINCARRASCO, PINO DE ALEPO O PINO DE JERUSALÉN)
Precio: 59.3
EJECUCIÓN DE PLANTACIÓN PINUS HALEPENSIS (PINO CARRASCO, PINCARRASCO, PINO DE ALEPO O PINO DE JERUSALÉN) DE 200/250 cm DE ALTURA, EN CEPELLÓN ESCAYOLADO, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.0400 | 21.51 | 0.86 |
| MO00000004 | h | Oficial 2ª | 0.4000 | 20.84 | 8.34 |
| Q060500A01 | h | Camión con tanque para agua. De 10 m³ de capacidad | 0.0100 | 54.84 | 0.55 |
| Q060202A01 | h | Camión. Con caja basculante 4x4. De 199 kW de potencia | 0.0020 | 72.23 | 0.14 |
| MT01010001 | m³ | Agua | 0.0500 | 0.58 | 0.03 |
| MT12050010 | kg | Estiércol | 0.5000 | 0.33 | 0.17 |
| MT12030001 | kg | Abono mineral simple, no soluble | 0.0500 | 0.58 | 0.03 |
| MT12080001 | ud | Tutor de caña de bambú | 1.0000 | 0.22 | 0.22 |
| MT12060095 | ud | Pinus halepensis (pino carrasco, pincarrasco, pino de alepo o pino de jerusalén) de 200/250 cm de altura, en cepellón escayolado (material; 16/04/2014) | 1.0000 | 48.96 | 48.96 |
|  |  | Total |  |  | 59.3 |

Claves: pino, escayola, vegetal, caña, transporte, colocación, manual, planta, riego, dimensión, tierra, bambú, alcorque, descarga, Jerusalén, cepellón, ejecución, EXCAVACIÓN, abono, plantación, mineral, medio, suministro, relleno

**801.0340** ud PLANTACIÓN DE PINUS PINEA (PINO PIÑONERO, PINO MANSO, PINO DONCEL O PINO ALBAR)
Precio: 98.06
EJECUCIÓN DE PLANTACIÓN PINUS PINEA (PINO PIÑONERO, PINO MANSO, PINO DONCEL O PINO ALBAR) DE 200/250 cm DE ALTURA, EN CEPELLÓN ESCAYOLADO, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.0400 | 21.51 | 0.86 |
| MO00000004 | h | Oficial 2ª | 0.4000 | 20.84 | 8.34 |
| Q060500A01 | h | Camión con tanque para agua. De 10 m³ de capacidad | 0.0100 | 54.84 | 0.55 |
| Q060202A01 | h | Camión. Con caja basculante 4x4. De 199 kW de potencia | 0.0020 | 72.23 | 0.14 |
| MT01010001 | m³ | Agua | 0.0500 | 0.58 | 0.03 |
| MT12050010 | kg | Estiércol | 0.5000 | 0.33 | 0.17 |
| MT12030001 | kg | Abono mineral simple, no soluble | 0.0500 | 0.58 | 0.03 |
| MT12080001 | ud | Tutor de caña de bambú | 1.0000 | 0.22 | 0.22 |
| MT12060105 | ud | Pinus pinea (pino piñonero, pino manso, pino doncel o pino albar) de 200/250 cm de altura, en cepellón escayolado (material; 16/04/2014) | 1.0000 | 87.72 | 87.72 |
|  |  | Total |  |  | 98.06 |

Claves: manual, cepellón, pino, alcorque, caña, abono, medio, planta, bambú, dimensión, ejecución, plantación, suministro, escayola, riego, transporte, vegetal, descarga, colocación, relleno, mineral, tierra, EXCAVACIÓN

**801.0350** ud PLANTACIÓN DE PRUNUS CERASIFERA (CIRUELO-CEREZO O CIRUELO DE JARDÍN)
Precio: 86.18
EJECUCIÓN DE PLANTACIÓN PRUNUS CERASIFERA (CIRUELO-CEREZO O CIRUELO DE JARDÍN) DE 10-12 cm DE DIÁMETRO, EN CEPELLÓN, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.0400 | 21.51 | 0.86 |
| MO00000004 | h | Oficial 2ª | 0.4000 | 20.84 | 8.34 |
| Q060500A01 | h | Camión con tanque para agua. De 10 m³ de capacidad | 0.0100 | 54.84 | 0.55 |
| Q060202A01 | h | Camión. Con caja basculante 4x4. De 199 kW de potencia | 0.0020 | 72.23 | 0.14 |
| MT01010001 | m³ | Agua | 0.0500 | 0.58 | 0.03 |
| MT12050010 | kg | Estiércol | 0.5000 | 0.33 | 0.17 |
| MT12030001 | kg | Abono mineral simple, no soluble | 0.0500 | 0.58 | 0.03 |
| MT12080001 | ud | Tutor de caña de bambú | 1.0000 | 0.22 | 0.22 |
| MT12060110 | ud | Prunus cerasifera (ciruelo-cerezo o ciruelo de jardín) de 10-12 cm de diámetro, en cepellón (material; 16/04/2014) | 1.0000 | 75.84 | 75.84 |
|  |  | Total |  |  | 86.18 |

Claves: medio, descarga, tierra, alcorque, transporte, caña, planta, manual, bambú, relleno, vegetal, ejecución, ciruelo, jardinería, diámetro, mineral, plantación, colocación, EXCAVACIÓN, dimensión, cepellón, riego, abono, suministro

**801.0360** ud PLANTACIÓN DE OLEA EUROPAEA (OLIVO O ACEITUNO)
Precio: 81.05
EJECUCIÓN DE PLANTACIÓN OLEA EUROPAEA (OLIVO O ACEITUNO) DE 25-30 cm DE DIÁMETRO, EN CONTENEDOR, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.0400 | 21.51 | 0.86 |
| MO00000004 | h | Oficial 2ª | 0.4000 | 20.84 | 8.34 |
| Q060500A01 | h | Camión con tanque para agua. De 10 m³ de capacidad | 0.0100 | 54.84 | 0.55 |
| Q060202A01 | h | Camión. Con caja basculante 4x4. De 199 kW de potencia | 0.0020 | 72.23 | 0.14 |
| MT01010001 | m³ | Agua | 0.0500 | 0.58 | 0.03 |
| MT12050010 | kg | Estiércol | 0.5000 | 0.33 | 0.17 |
| MT12030001 | kg | Abono mineral simple, no soluble | 0.0500 | 0.58 | 0.03 |
| MT12080001 | ud | Tutor de caña de bambú | 1.0000 | 0.22 | 0.22 |
| MT12060115 | ud | Olea europaea (olivo o aceituno) de 25-30 cm de diámetro, en contenedor (material; 14/04/2014) | 1.0000 | 70.71 | 70.71 |
|  |  | Total |  |  | 81.05 |

Claves: contenedor, relleno, dimensión, diámetro, EXCAVACIÓN, planta, manual, mineral, alcorque, olivo, colocación, riego, medio, tierra, transporte, vegetal, descarga, plantación, abono, ejecución, caña, suministro, bambú

**801.0370** ud RIEGO DE ÁRBOLES
Precio: 2.18
RIEGO DE ÁRBOLES MEDIANTE CAMIÓN CISTERNA 8000 l i/ CARGA Y TRANSPORTE DESDE PUNTO DE ABASTECIMIENTO HASTA EL LUGAR DE USO.

| Código | Ud | Descripción | Rendimiento | Precio | Importe |
|---|---|---|---|---|---|
| MO00000004 | h | Oficial 2ª | 0.0800 | 20.84 | 1.67 |
| Q090201B01 | h | Camión cisterna para riego. Para una cantidad de 8000 litros | 0.0060 | 80.74 | 0.48 |
| MT01010001 | m³ | Agua | 0.0500 | 0.58 | 0.03 |
|  |  | Total |  |  | 2.18 |

Claves: abastecer, transporte, punto, camión, riego, cisterna, árbol, carga

**801.0380** ud RIEGO DE ARBUSTOS
Precio: 1.75
RIEGO DE ARBUSTOS MEDIANTE CAMIÓN CISTERNA 8000 l i/ CARGA Y TRANSPORTE DESDE PUNTO DE ABASTECIMIENTO HASTA EL LUGAR DE USO.

| Código | Ud | Descripción | Rendimiento | Precio | Importe |
|---|---|---|---|---|---|
| MO00000004 | h | Oficial 2ª | 0.0600 | 20.84 | 1.25 |
| Q090201B01 | h | Camión cisterna para riego. Para una cantidad de 8000 litros | 0.0060 | 80.74 | 0.48 |
| MT01010001 | m³ | Agua | 0.0300 | 0.58 | 0.02 |
|  |  | Total |  |  | 1.75 |

Claves: carga, punto, camión, abastecer, riego, cisterna, transporte, arbusto

**801.0390** Ha PROSPECCION ARQUEOLÓGICA (17/06/2021)
Precio: 36.09
PROSPECCIÓN ARQUEOLÓGICA SUPERFICIAL MEDIANTE LA PRESENCIA DIRECTA DE ARQUEÓLOGO EXPRESAMENTE AUTORIZADO A PIE DE OBRA PREVIA A LA REALIZACIÓN DE LOS MOVIMIENTOS DE TIERRAS, INCLUYE LA EMISIÓN DE INFORMES.

| Código | Ud | Descripción | Rendimiento | Precio | Importe |
|---|---|---|---|---|---|
| MO00000008 | h | Titulado superior (mano de obra; 17/06/2021) | 1.3000 | 27.76 | 36.09 |
|  |  | Total |  |  | 36.09 |

**801.0400** ud CATAS ARQUEOLÓGICAS MANUALES (17/04/2012)
Precio: 689.6
EJECUCIÓN DE CATAS ARQUEOLÓGICAS MANUALES, EN LAS ÁREAS DE RESPETO DE YACIMIENTOS ARQUEOLÓGICOS, DE FORMA PREVIA A LAS OBRAS, INCLUSO PARTE PROPORCIONAL DE INFORME DE RESULTADOS FIRMADO POR ARQUEÓLOGO DIRECTOR

| Código | Ud | Descripción | Rendimiento | Precio | Importe |
|---|---|---|---|---|---|
| MO00000002 | h | Capataz | 0.0500 | 21.98 | 1.10 |
| MO00000004 | h | Oficial 2ª | 0.5000 | 20.84 | 10.42 |
| MO00000008 | h | Titulado superior | 10.0000 | 27.76 | 277.60 |
| MO00000009 | h | Titulado medio (mano de obra; 17/06/2021) | 16.0000 | 25.03 | 400.48 |
|  |  | Total |  |  | 689.6 |

**801.0410** m² SONDEOS GEO-ARQUEOLÓGICOS CON MEDIOS MECÁNICOS (17/04/2012)
Precio: 18.12
REALIZACIÓN DE SONDEOS GEO-ARQUEOLÓGICOS MECÁNICOS.

| Código | Ud | Descripción | Rendimiento | Precio | Importe |
|---|---|---|---|---|---|
| MO00000002 | h | Capataz | 0.0400 | 21.98 | 0.88 |
| MO00000008 | h | Titulado superior | 0.5000 | 27.76 | 13.88 |
| MO00000004 | h | Oficial 2ª | 0.0400 | 20.84 | 0.83 |
| Q030000C01 | h | Martillo picador neumático. De 22 kg de masa | 0.0400 | 0.63 | 0.03 |
| Q060200A01 | h | Camión. Con caja fija. Para 10 t | 0.0400 | 44.95 | 1.80 |
| Q010302C10 | h | Compresor transportable con motor diésel. De pistones. Alta presión (1000 a 2000kpa). De 8 m3/minuto de caudal | 0.0400 | 17.61 | 0.70 |
|  |  | Total |  |  | 18.12 |

**801.0420** m² DECAPAJE ARQUEOLÓGICO POR MEDIOS MECÁNICOS (17/04/2012)
Precio: 5.89
DECAPAJE ARQUEOLÓGICO POR MEDIOS MECÁNICOS CON SUPERVISIÓN DE UN ARQUEÓLOGO, INCLUSO RETIRADA MANUAL DEL MATERIAL SOBRANTE HASTA LLEGAR AL NIVEL DE INICIO DE LA EXCAVACIÓN ARQUEOLÓGICA

| Código | Ud | Descripción | Rendimiento | Precio | Importe |
|---|---|---|---|---|---|
| MO00000004 | h | Oficial 2ª | 0.0400 | 20.84 | 0.83 |
| MO00000008 | h | Titulado superior | 0.0100 | 27.76 | 0.28 |
| Q060203A01 | h | Camión. Con caja basculante 4x4. De 221 kW de potencia | 0.0500 | 78.93 | 3.95 |
| Q040006B10 | h | Excavadora hidráulica sobre rueda. De 22 t de masa | 0.0100 | 82.7 | 0.83 |
|  |  | Total |  |  | 5.89 |

**801.0430** Ha PROSPECCIÓN ARQUEOLÓGICA CON GEORRADAR (17/04/2012)
Precio: 5385.99
PROSPECCIÓN MEDIANTE SISTEMA DE DETECCIÓN ARQUEOLÓGICA MEDIANTE RADAR DE PENETRACIÓN DE TIERRA, GEORADAR, DESPLAZADO POR VEHÍCULO. LOS DATOS SON ADQUIRIDOS POR UN EQUIPO TOMOGRÁFICO Y GPS PARA LA GEOLOCALIZACIÓN DE LAS ANOMALÍAS EN OBRA; EN TERRENOS DONDE SE PRESUME RAZONADAMENTE LA EXISTENCIA DE RESTOS ARQUEOLÓGICOS. ÁREAS LIBRES DE OBSTÁCULOS Y SIN PANTALLAS QUE IMPIDAN LA GEOLOCALIZACIÓN POR GPS. INCLUYE EL EXPEDIENTE ADMINISTRATIVO PARA LA SOLICITUD DE LA AUTORIZACIÓN ASÍ COMO EL PROCESADO DE DATOS Y EL INFORME DE RESULTADOS POR DUPLICADO, SIENDO UNA COPIA PARA LA ENTIDAD CONTRATANTE Y OTRA PARA LA ADMINISTRACIÓN COMPETENTE QUE DEBE AUTORIZAR LA ACTUACIÓN.

| Código | Ud | Descripción | Rendimiento | Precio | Importe |
|---|---|---|---|---|---|
| MO00000008 | h | Titulado superior | 40.0000 | 27.76 | 1110.40 |
| MO00000011 | h | Técnico en georadar (mano de obra; 17/06/2021) | 65.0000 | 38.51 | 2503.15 |
| MO00000004 | h | Oficial 2ª | 16.0000 | 20.84 | 333.44 |
| MT12090001 | ud | Materiales varios y utillaje para arqueología (material; 17/06/2021) | 1.0000 | 1439 | 1439.00 |
|  |  | Total |  |  | 5385.99 |

**801.0440** m PANTALLA DE MADERA PARA PASOS DE FAUNA (17/04/2012)
Precio: 158.91
PANTALLA OPACA DE MADERA TRATADA DE 2 M DE ALTURA PARA PASOS DE FAUNA REALIZADA CON DOBLE CAPA DE TABLA ANTIDESLIZANTE Y LISTONES DE UNIÓN INTERMEDIOS, INCLUSO MATERIAL NECESARIO PARA EL SOSTENIMIENTO Y SISTEMA DE ANCLAJE AL TABLERO INCLUIDA LA COLOCACIÓN.

| Código | Ud | Descripción | Rendimiento | Precio | Importe |
|---|---|---|---|---|---|
| MO00000002 | h | Capataz | 0.1500 | 21.98 | 3.30 |
| MO00000003 | h | Oficial 1ª | 1.5500 | 21.51 | 33.34 |
| MO00000004 | h | Oficial 2ª | 2.7000 | 20.84 | 56.27 |
| Q060201A01 | h | Camión. Con caja fija y grúa auxiliar. Para 16 t | 0.6000 | 58.08 | 34.85 |
| MT01120047 | m³ | Tablón de pino 2,50/5,50x2,05x0,76 (material; 17/06/2021) | 0.1000 | 195.65 | 19.57 |
| MT01110006 | kg | Palastro 15 mm (material; 17/06/2021) | 10.0000 | 0.83 | 8.30 |
| MT01110005 | kg | Acero corrugado B 500 B o B 500 C, con características de ductilidad mejoradas, en barras | 2.1000 | 1.22 | 2.56 |
| MT05041040 | ud | Anclaje mecánico de expansión, cargas medianas, hormigón fisurado y cargas sismicas, D<10 mm, l=90 - 120 mm, acero al carbono GA (material; 17/06/2021) | 0.5000 | 1.43 | 0.72 |
|  |  | Total |  |  | 158.91 |

**801.0450** m BARRERA DE PROTECCIÓN DE AVES
Precio: 264
BARANDILLA DE PROTECCIÓN DE AVES, DE ACERO CON TRATAMIENTO ANTICORROSIÓN Y PINTADO, COMPUESTA POR PERFILES TUBULARES DE DIÁMETRO 50 MM DE 3 M DE ALTURA, ALTERNADOS CON DOS PERFILES TUBULARES DE 40 MM DE DIÁMETRO Y 1,10 M DE ALTURA DISPUESTOS COMO EN PLANOS I/ P.P. DE CHAPAS Y ELEMENTOS DE ANCLAJE, ASÍ COMO CUALQUIER MATERIAL O MAQUINARIA AUXILIAR NECESARIA PARA SU CORRECTA EJECUCIÓN, TOTALMENTE COLOCADO.

| Código | Ud | Descripción | Rendimiento | Precio | Importe |
|---|---|---|---|---|---|
| MO00000002 | h | Capataz | 0.1000 | 21.98 | 2.20 |
| MO00000004 | h | Oficial 2ª | 1.0000 | 20.84 | 20.84 |
| Q060201A01 | h | Camión. Con caja fija y grúa auxiliar. Para 16 t | 0.2000 | 58.08 | 11.62 |
| Q010000A30 | h | Grupo electrógeno. Con motor diesel. De 80 kVA de potencia | 0.1800 | 16.01 | 2.88 |
| Q130105A02 | h | Equipo de soldadura eléctrica (maquinaria; 17/06/2021) | 0.5000 | 6.3 | 3.15 |
| MT01070001 | m³ | Mortero seco de cemento 1:4, con aditivos plastificantes | 0.0020 | 73.03 | 0.15 |
| MT01110001 | kg | Acero corrugado B 500 B o B 500 C, con características de ductilidad mejoradas, en barras elaborado | 2.1500 | 1.58 | 3.40 |
| MT03010010 | kg | Acero s275jr en perfiles laminados o plancha, cortado a medida i/ imprimación antioxidante | 107.2000 | 2.05 | 219.76 |
|  |  | Total |  |  | 264 |

## 09 OBRAS COMPLEMENTARIAS (19/03/1991)

**915.0010** m CERRAMIENTO COMPUESTO POR POSTES METÁLICOS Y MALLA DE ACERO GALVANIZADO SIMPLE TORSIÓN
Precio: 18.84
CERRAMIENTO DE 2 M DE ALTURA COMPUESTO POR POSTES METÁLICOS CADA 4 M, ARRIOSTRAMIENTO CADA 40 M Y MALLA DE ACERO GALVANIZADO ANUDADA CON DISTANCIA ENTRE LOS HILOS VERTICALES DE 15 CM Y DISTANCIA ENTRE LOS HORIZONTALES CON AUMENTO PROGRESIVO DESDE 5-15 CM EN LA PARTE INFERIOR HASTA 15- 20 CM EN LA SUPERIOR, CON MALLA DE ACERO GALVANIZADO DE REFUERZO TRIPLE TORSIÓN DE 1 M PARA PEQUEÑOS VERTEBRADOS ADOSADA EN LA BASE, ENTERRADAS 20 CM i/ PARTE PROPORCIONAL DE CIMIENTOS, TOTALMENTE COLOCADO. EXCEPTO PUERTAS

| Código | Ud | Descripción | Rendimiento | Precio | Importe |
|---|---|---|---|---|---|
| MO00000002 | h | Capataz | 0.1000 | 21.98 | 2.20 |
| MO00000004 | h | Oficial 2ª | 0.5000 | 20.84 | 10.42 |
| Q040007A10 | h | Retroexcavadora hidráulica sobre ruedas. De 11 t de masa. | 0.0050 | 65.92 | 0.33 |
| MT04010001 | m | Enrejado de malla metálica anudada de 2,00 m de altura y refuerzo de un metro de malla triple torsion (material) | 1.0000 | 2.63 | 2.63 |
| MT01060015 | m³ | Hormigón C20/25 de cualquier consistencia y cualquier tamaño máximo de árido | 0.0100 | 72.13 | 0.72 |
| MT09070012 | m | Poste de acero galvanizado d=50mm (material; 27/03/2014) | 0.3500 | 7.26 | 2.54 |
|  |  | Total |  |  | 18.84 |

**915.0020** ud PUERTA PARA CERRAMIENTO DE UNA HOJA, TOTALMENTE COLOCADA (17/04/2012)
Precio: 233.27

| Código | Ud | Descripción | Rendimiento | Precio | Importe |
|---|---|---|---|---|---|
| MO00000003 | h | Oficial 1ª | 0.2000 | 21.51 | 4.30 |
| MO00000004 | h | Oficial 2ª | 1.0000 | 20.84 | 20.84 |
| MT08010001 | ud | Puerta de una hoja, formada por perfiles de acero galvanizado y malla de triple torsión (material; 29/06/2021) | 1.0000 | 208.13 | 208.13 |
|  |  | Total |  |  | 233.27 |

Claves: cerramiento, puerta, hoja

**915.0025** ud PUERTA DE DOS HOJAS, FORMADA POR PERFILES DE ACERO GALVANIZADO Y MALLA DE TRIPLE TORSIÓN (17/04/2012)
Precio: 338.25

| Código | Ud | Descripción | Rendimiento | Precio | Importe |
|---|---|---|---|---|---|
| MO00000003 | h | Oficial 1ª | 0.2000 | 21.51 | 4.30 |
| MO00000004 | h | Oficial 2ª | 1.0000 | 20.84 | 20.84 |
| MT08010002 | ud | Puerta de dos hojas, formada por perfiles de acero galvanizado y malla de triple torsión (material; 17/06/2021) | 1.0000 | 313.11 | 313.11 |
|  |  | Total |  |  | 338.25 |

**915.0030** ud HITO DE EXPROPIACIÓN LISO PREFABRICADO DE HORMIGÓN BASE 20x20 Y ALTURA 1,15 m (12/11/2009)
Precio: 36.18
HITO DE EXPROPIACIÓN LISO PREFABRICADO EN HORMIGÓN BLANCO DE DIMENSIONES 1,15 M DE ALTURA, 20X20 CM EN LA BASE INFERIOR, 15X15 CM EN EL EXTREMO SUPERIOR, ACABADO EN PUNTA PIRAMIDAL CON INSCRIPCIÓN DEL ENTE AL QUE PERTENECE, 80 KG DE PESO, CON 4 VARILLAS DE ACERO CORRUGADO B 500 B O B 500 C, CON CARACTERÍSTICAS DE DUCTILIDAD MEJORADAS DE 8 MM DE DIÁMETRO Y 1,30 M DE LARGO, ASOMANDO POR LA BASE INFERIOR 20 CM APROXIMADAMENTE, PARA POSTERIOR HORMIGONADO EN HOYO, INCLUSO EXCAVACIÓN DE HOYO Y CIMENTACIÓN DE HORMIGÓN C12/15, TOTALMENTE COLOCADO.

| Código | Ud | Descripción | Rendimiento | Precio | Importe |
|---|---|---|---|---|---|
| MO00000002 | h | Capataz | 0.1000 | 21.98 | 2.20 |
| MO00000004 | h | Oficial 2ª | 0.3300 | 20.84 | 6.88 |
| Q060200A01 | h | Camión. Con caja fija. Para 10 t | 0.1000 | 44.95 | 4.50 |
| Q040201A01 | h | Retrocargadoras sobre ruedas. De 60 kW de potencia | 0.1600 | 40.8 | 6.53 |
| MT01060001 | m³ | Hormigón de limpieza C12/C15 para cualquier consistencia y cualquier tamaño máximo de árido | 0.0270 | 55.16 | 1.49 |
| MT08010010 | ud | Hito de expropiación, prefabricado de hormigón blanco (material; 17/06/2021) | 1.0000 | 14.58 | 14.58 |
|  |  | Total |  |  | 36.18 |

## 10 GESTIÓN DE RESIDUOS (14/04/2011)

**950.0010** t CLASIFICACIÓN Y RECOGIDA SELECTIVA (17/04/2012)
Precio: 6.14
CLASIFICACIÓN Y RECOGIDA SELECTIVA DE RESIDUOS, EXCEPTO TIERRAS Y PIEDRAS DE EXCAVACIÓN, MEDIANTE MEDIOS MANUALES Y MECÁNICOS DE LOS RESIDUOS Y SU DEPÓSITO EN LA ZONA PRINCIPAL DE ALMACENAMIENTO DE RESIDUOS DE LA OBRA.

| Código | Ud | Descripción | Rendimiento | Precio | Importe |
|---|---|---|---|---|---|
| MO00000004 | h | Oficial 2ª | 0.2000 | 20.84 | 4.17 |
| Q040201A10 | h | Retrocargadoras sobre ruedas. De 75 kW de potencia | 0.0300 | 44.39 | 1.33 |
| Q040800A05 | h | Motovolquetes. De 3.000 kg de carga (maquinaria; 17/03/2014) | 0.0200 | 32.04 | 0.64 |
|  |  | Total |  |  | 6.14 |

**950.0020** t GESTIÓN DE RNP NO PÉTREOS (14/04/2011)
Precio: 10.34
CARGA Y TRANSPORTE DE RESIDUOS DE CONSTRUCCIÓN Y DEMOLICIÓN NO PELIGROSO - RNP- DE CARÁCTER NO PÉTREO (CARTÓN-PAPEL, MADERA, VIDRIO, PLÁSTICOS Y METALES INCLUIDOS ENVASES Y EMBALAJES DE ESTOS MATERIALES ASÍ COMO BIODEGRADABLES DEL DESBROCE) A PLANTA DE VALORIZACIÓN AUTORIZADA POR TRANSPORTISTA AUTORIZADO (POR CONSEJERÍA DE MEDIO AMBIENTE), A UNA DISTANCIA DE 20 KM., CONSIDERANDO IDA Y VUELTA, EN CAMIONES DE HASTA 16 T. DE PESO, CARGADOS CON PALA CARGADORA, INCLUSO CANON DE ENTRADA A PLANTA, SIN MEDIDAS DE PROTECCIÓN COLECTIVAS.

| Código | Ud | Descripción | Rendimiento | Precio | Importe |
|---|---|---|---|---|---|
| Q040201A10 | h | Retrocargadoras sobre ruedas. De 75 kW de potencia | 0.0100 | 44.39 | 0.44 |
| Q060201A01 | h | Camión. Con caja fija y grúa auxiliar. Para 16 t | 0.0500 | 58.08 | 2.90 |
| MT13GR0001 | t | Canon a planta (RCD no pétreo) (material; 14/04/2011) | 1.0000 | 7 | 7.00 |
|  |  | Total |  |  | 10.34 |

**950.0030** t GESTIÓN DE RNP PÉTREOS (17/04/2012)
Precio: 7.34
CARGA Y TRANSPORTE DE RESIDUOS DE CONSTRUCCIÓN Y DEMOLICIÓN NO PELIGROSOS -RNP- DE CARÁCTER PÉTREO (EXCEPTO TIERRAS Y PIEDRAS) CONSTITUIDOS POR HORMIGÓN, LADRILLOS, TEJAS Y MATERIALES CERÁMICOS (O MEZCLA DE ÉSTOS), YESO Y/O MEZCLAS BITUMINOSAS A PLANTA DE VALORIZACIÓN POR TRANSPORTISTA AUTORIZADO (POR CONSEJERÍA DE MEDIO AMBIENTE), A UNA DISTANCIA DE 20 KM., CONSIDERANDO IDA Y VUELTA, EN CAMIONES BASCULANTES DE HASTA 16 T. DE PESO, CARGADOS CON PALA CARGADORA INCLUSO CANON DE ENTRADA A PLANTA, SIN MEDIDAS DE PROTECCIÓN COLECTIVAS.

| Código | Ud | Descripción | Rendimiento | Precio | Importe |
|---|---|---|---|---|---|
| Q040201A10 | h | Retrocargadoras sobre ruedas. De 75 kW de potencia | 0.0100 | 44.39 | 0.44 |
| Q060201A01 | h | Camión. Con caja fija y grúa auxiliar. Para 16 t | 0.0500 | 58.08 | 2.90 |
| MT13GR0002 | t | Canon a planta (RCD pétreo) (material; 05/07/2012) | 1.0000 | 4 | 4.00 |
|  |  | Total |  |  | 7.34 |

Claves: medio, cargador, protección, demolición, carga, madero, camión, residuo, escombro, entrada, planta, basculante, nacional, autónomo, plástico, construcción, peso, colectivo

**950.0040** t GESTIÓN DE TIERRAS (17/04/2012)
Precio: 6.55
CARGA Y TRANSPORTE DE RESIDUOS DE CONSTRUCCIÓN Y DEMOLICIÓN DE CARÁCTER PÉTREO CONSTITUIDOS POR TIERRAS Y PIEDRAS A PLANTA DE VALORIZACIÓN POR TRANSPORTISTA AUTORIZADO (POR CONSEJERÍA DE MEDIO AMBIENTE), A UNA DISTANCIA DE 20 KM., CONSIDERANDO IDA Y VUELTA, EN CAMIONES BASCULANTES DE HASTA 20 T. DE PESO, CARGADOS CON PALA CARGADORA INCLUSO CANON DE ENTRADA A PLANTA, SIN MEDIDAS DE PROTECCIÓN COLECTIVAS.

| Código | Ud | Descripción | Rendimiento | Precio | Importe |
|---|---|---|---|---|---|
| Q040201A10 | h | Retrocargadoras sobre ruedas. De 75 kW de potencia | 0.0100 | 44.39 | 0.44 |
| Q060202A01 | h | Camión. Con caja basculante 4x4. De 199 kW de potencia | 0.0500 | 72.23 | 3.61 |
| MT13GR0003 | t | Canon a planta (tierras) (material; 05/07/2012) | 1.0000 | 2.5 | 2.50 |
|  |  | Total |  |  | 6.55 |

**950.0050** t GESTIÓN DE RP (TIERRAS CONTAMINADAS) (17/04/2012)
Precio: 64.05
CARGA Y TRANSPORTE DE RESIDUOS PELIGROSOS -RP- (TIERRAS CONTAMINADAS) A PLANTA DE VALORIZACIÓN POR TRANSPORTISTA AUTORIZADO (POR CONSEJERÍA DE MEDIO AMBIENTE), A UNA DISTANCIA DE 20 KM., CONSIDERANDO IDA Y VUELTA, EN CAMIONES BASCULANTES DE HASTA 16 T. DE PESO, CARGADOS CON PALA CARGADORA INCLUSO CANON DE ENTRADA A PLANTA, SIN MEDIDAS DE PROTECCIÓN COLECTIVAS.

| Código | Ud | Descripción | Rendimiento | Precio | Importe |
|---|---|---|---|---|---|
| Q040201A10 | h | Retrocargadoras sobre ruedas. De 75 kW de potencia | 0.0100 | 44.39 | 0.44 |
| Q060202A01 | h | Camión. Con caja basculante 4x4. De 199 kW de potencia | 0.0500 | 72.23 | 3.61 |
| MT13GR0004 | t | Canon a planta (RP): Tierras contaminadas (material; 07/07/2014) | 1.0000 | 60 | 60.00 |
|  |  | Total |  |  | 64.05 |

**950.0051** t GESTIÓN DE RP (ENVASES CONTAMINADOS) (17/04/2012)
Precio: 309.15
CARGA Y TRANSPORTE DE RESIDUOS PELIGROSOS -RP- (ENVASES CONTAMINADOS) A PLANTA DE VALORIZACIÓN POR TRANSPORTISTA AUTORIZADO (POR CONSEJERÍA DE MEDIO AMBIENTE), A UNA DISTANCIA DE 20 KM., CONSIDERANDO IDA Y VUELTA, EN CAMIONES BASCULANTES DE HASTA 16 T. DE PESO, CARGADOS CON PALA CARGADORA INCLUSO CANON DE ENTRADA A PLANTA, SIN MEDIDAS DE PROTECCIÓN COLECTIVAS.

| Código | Ud | Descripción | Rendimiento | Precio | Importe |
|---|---|---|---|---|---|
| Q040201A10 | h | Retrocargadoras sobre ruedas. De 75 kW de potencia | 0.0100 | 44.39 | 0.44 |
| Q060201A01 | h | Camión. Con caja fija y grúa auxiliar. Para 16 t | 0.1500 | 58.08 | 8.71 |
| MT13GR0006 | t | Canon a planta (RP): Envases contaminados (material; 07/07/2014) | 1.0000 | 300 | 300.00 |
|  |  | Total |  |  | 309.15 |

**950.0052** t GESTIÓN DE RP (AMIANTO) (17/04/2012)
Precio: 134.15
CARGA Y TRANSPORTE DE RESIDUOS PELIGROSOS -RP- (AMIANTO) A PLANTA DE VALORIZACIÓN POR TRANSPORTISTA AUTORIZADO (POR CONSEJERÍA DE MEDIO AMBIENTE), A UNA DISTANCIA DE 20 KM., CONSIDERANDO IDA Y VUELTA, EN CAMIONES BASCULANTES DE HASTA 16 T. DE PESO, CARGADOS CON PALA CARGADORA INCLUSO CANON DE ENTRADA A PLANTA, SIN MEDIDAS DE PROTECCIÓN COLECTIVAS.

| Código | Ud | Descripción | Rendimiento | Precio | Importe |
|---|---|---|---|---|---|
| Q040201A10 | h | Retrocargadoras sobre ruedas. De 75 kW de potencia | 0.0100 | 44.39 | 0.44 |
| Q060201A01 | h | Camión. Con caja fija y grúa auxiliar. Para 16 t | 0.1500 | 58.08 | 8.71 |
| MT13GR0007 | t | Canon a planta (RP): Amianto (material; 07/07/2014) | 1.0000 | 125 | 125.00 |
|  |  | Total |  |  | 134.15 |

**950.0060** t CANON GESTIÓN DE RNP NO PÉTREOS (14/04/2011)
Precio: 7
CANON DE ENTRADA A PLANTA DE GESTIÓN DE RESIDUOS NO PÉTREOS. NO SE INCLUYE EL TRANSPORTE.

| Código | Ud | Descripción | Rendimiento | Precio | Importe |
|---|---|---|---|---|---|
| MT13GR0001 | t | Canon a planta (RCD no pétreo) | 1.0000 | 7 | 7.00 |
|  |  | Total |  |  | 7 |

**950.0070** t CANON GESTIÓN DE RNP PÉTREOS (05/07/2012)
Precio: 4
CANON DE ENTRADA A PLANTA DE GESTIÓN DE RESIDUOS PÉTREOS. NO SE INCLUYE EL TRANSPORTE.

| Código | Ud | Descripción | Rendimiento | Precio | Importe |
|---|---|---|---|---|---|
| MT13GR0002 | t | Canon a planta (RCD pétreo) | 1.0000 | 4 | 4.00 |
|  |  | Total |  |  | 4 |

**950.0080** t CANON GESTIÓN DE TIERRAS (05/07/2012)
Precio: 2.5
CANON DE ENTRADA A PLANTA DE GESTIÓN DE RESIDUOS DE TIERRAS. NO SE INCLUYE EL TRANSPORTE.

| Código | Ud | Descripción | Rendimiento | Precio | Importe |
|---|---|---|---|---|---|
| MT13GR0003 | t | Canon a planta (tierras) | 1.0000 | 2.5 | 2.50 |
|  |  | Total |  |  | 2.5 |

**950.0090** t CANON GESTIÓN DE RP (TIERRAS CONTAMINADAS) (07/07/2014)
Precio: 60
CANON DE ENTRADA A PLANTA DE GESTIÓN DE RESIDUOS PELIGROSOS (TIERRAS CONTAMINADAS). NO SE INCLUYE EL TRANSPORTE.

| Código | Ud | Descripción | Rendimiento | Precio | Importe |
|---|---|---|---|---|---|
| MT13GR0004 | t | Canon a planta (RP): Tierras contaminadas | 1.0000 | 60 | 60.00 |
|  |  | Total |  |  | 60 |

**950.0091** t CANON GESTIÓN DE RP (ENVASES CONTAMINADOS) (07/07/2014)
Precio: 300
CANON DE ENTRADA A PLANTA DE GESTIÓN DE RESIDUOS PELIGROSOS (ENVASES CONTAMINADOS). NO SE INCLUYE EL TRANSPORTE.

| Código | Ud | Descripción | Rendimiento | Precio | Importe |
|---|---|---|---|---|---|
| MT13GR0006 | t | Canon a planta (RP): Envases contaminados | 1.0000 | 300 | 300.00 |
|  |  | Total |  |  | 300 |

**950.0092** t CANON GESTIÓN DE RP (AMIANTO) (07/07/2014)
Precio: 125
CANON DE ENTRADA A PLANTA DE GESTIÓN DE RESIDUOS PELIGROSOS (AMIANTO). NO SE INCLUYE EL TRANSPORTE.

| Código | Ud | Descripción | Rendimiento | Precio | Importe |
|---|---|---|---|---|---|
| MT13GR0007 | t | Canon a planta (RP): Amianto | 1.0000 | 125 | 125.00 |
|  |  | Total |  |  | 125 |

## 11 INSTALACIONES (06/06/2022)

### 11.01 ESTACIONES DE AFORO DE TRÁFICO (09/06/2022)

**1101.0010** ud ESTACIÓN DE AFORO PRIMARIA, SECUNDARIA O DE COBERTURA EN CALZADA ÚNICA (09/06/2022)
Precio: 4217.33
SUMINISTRO Y COLOCACIÓN DE ESTACIÓN DE AFORO NO PERMANENTE EN CALZADA ÚNICA (1 CARRIL POR SENTIDO) Y COMPUESTA POR BUCLES DE INDUCCIÓN, CASETA DE REGISTRO, CIMENTACIÓN, ARQUETA, BORNERAS Y CONECTORES; INCLUIDO SUMINISTRO, MANO DE OBRA, MATERIALES Y MAQUINARIA (TAMBIÉN DESVÍOS DE TRÁFICO, SEÑALIZACIÓN PROVISIONAL Y TRABAJOS NOCTURNOS EN SU CASO), TOTALMENTE TERMINADA, CONEXIONADA Y EN PERFECTO FUNCIONAMIENTO.

| Código | Ud | Descripción | Rendimiento | Precio | Importe |
|---|---|---|---|---|---|
| MO00000004 | h | Oficial 2ª | 21.5000 | 20.84 | 448.06 |
| Q060210A01 | h | Furgón transporte instalaciones de aforo de tráfico (maquinaria; 16/06/2022) | 5.1250 | 9.54 | 48.89 |
| Q120502A01 | ud | Maquinaria auxiliar para instalaciones de aforos de tráfico (maquinaria; 16/06/2022) | 5.1250 | 3.45 | 17.68 |
| MT11010010 | ud | Bucle de inducción magnética (material; 15/10/2015) | 4.0000 | 497 | 1988.00 |
| MT11040001 | ud | Armario metálico intemperie y cerradura de seguridad amaestrada para ubicación de equipos, con borneras de conexión de cables de espiras, incluida zapata de cimentación. (material; 16/06/2022) | 1.0000 | 1527.7 | 1527.70 |
| MT11100017 | ud | Conector de Cables ADR (material; 16/06/2022) | 1.0000 | 80.5 | 80.50 |
| MT11010040 | ud | Borneras de tipo industrial para conexión de retorno de espiras (material; 16/06/2022) | 1.0000 | 106.5 | 106.50 |
|  |  | Total |  |  | 4217.33 |

**1101.0020** ud ESTACIÓN DE AFORO PRIMARIA, SECUNDARIA O DE COBERTURA EN DOBLE CALZADA (2+2) (09/06/2022)
Precio: 6924.12
SUMINISTRO Y COLOCACIÓN DE ESTACIÓN DE AFORO NO PERMANENTE EN DOBLE CALZADA (2 CARRILES POR SENTIDO) Y COMPUESTA POR BUCLES DE INDUCCIÓN, CASETA DE REGISTRO, CIMENTACIÓN, ARQUETA, BORNERAS Y CONECTORES; INCLUIDO SUMINISTRO, MANO DE OBRA, MATERIALES Y MAQUINARIA (TAMBIÉN DESVÍOS DE TRÁFICO, SEÑALIZACIÓN PROVISIONAL Y TRABAJOS NOCTURNOS EN SU CASO), TOTALMENTE TERMINADA, CONEXIONADA Y EN PERFECTO FUNCIONAMIENTO.

| Código | Ud | Descripción | Rendimiento | Precio | Importe |
|---|---|---|---|---|---|
| MO00000004 | h | Oficial 2ª | 41.0000 | 20.84 | 854.44 |
| Q060210A01 | h | Furgón transporte instalaciones de aforo de tráfico | 9.8750 | 9.54 | 94.21 |
| Q120502A01 | ud | Maquinaria auxiliar para instalaciones de aforos de tráfico | 9.8750 | 3.45 | 34.07 |
| MT11010010 | ud | Bucle de inducción magnética | 8.0000 | 497 | 3976.00 |
| MT11040001 | ud | Armario metálico intemperie y cerradura de seguridad amaestrada para ubicación de equipos, con borneras de conexión de cables de espiras, incluida zapata de cimentación. | 1.0000 | 1527.7 | 1527.70 |
| MT11100017 | ud | Conector de Cables ADR | 2.0000 | 80.5 | 161.00 |
| MT11010040 | ud | Borneras de tipo industrial para conexión de retorno de espiras | 1.0000 | 106.5 | 106.50 |
| MT11010050 | ud | Arqueta para mediana (material; 16/06/2022) | 1.0000 | 170.2 | 170.20 |
|  |  | Total |  |  | 6924.12 |

**1101.0050** ud ESTACIÓN DE AFORO PERMANENTE EN CALZADA ÚNICA (09/06/2022)
Precio: 11496.73
SUMINISTRO Y COLOCACIÓN DE ESTACIÓN DE AFORO PERMANENTE EN CALZADA ÚNICA (1 CARRIL POR SENTIDO) Y COMPUESTA POR BUCLES DE INDUCCIÓN, CASETA DE REGISTRO, CIMENTACIÓN, ARQUETA, BORNERAS, CONECTORES, CONTADOR AUTOMATICO DE TRÁFICO, JUNTO CON TODO EL EQUIPAMIENTO NECESARIO PARA ESTAR DOTADA DE ALIMENTACIÓN SOLAR, TELEMETRÍA Y COMUNICACIONES; INCLUIDO SUMINISTRO, MANO DE OBRA, MATERIALES Y MAQUINARIA (TAMBIÉN DESVÍOS DE TRÁFICO, SEÑALIZACIÓN PROVISIONAL Y TRABAJOS NOCTURNOS EN SU CASO), TOTALMENTE TERMINADA, CONEXIONADA Y EN PERFECTO FUNCIONAMIENTO.

| Código | Ud | Descripción | Rendimiento | Precio | Importe |
|---|---|---|---|---|---|
| MO00000004 | h | Oficial 2ª | 30.0000 | 20.84 | 625.20 |
| Q060210A01 | h | Furgón transporte instalaciones de aforo de tráfico | 7.0000 | 9.54 | 66.78 |
| Q120502A01 | ud | Maquinaria auxiliar para instalaciones de aforos de tráfico | 7.0000 | 3.45 | 24.15 |
| MT11010040 | ud | Borneras de tipo industrial para conexión de retorno de espiras | 1.0000 | 106.5 | 106.50 |
| MT11040001 | ud | Armario metálico intemperie y cerradura de seguridad amaestrada para ubicación de equipos, con borneras de conexión de cables de espiras, incluida zapata de cimentación. | 1.0000 | 1527.7 | 1527.70 |
| MT11100017 | ud | Conector de Cables ADR | 1.0000 | 80.5 | 80.50 |
| MT11010010 | ud | Bucle de inducción magnética | 4.0000 | 497 | 1988.00 |
| MT11010060 | ud | Aparato aforador de tráfico ADR-Sabre (material; 16/06/2022) | 1.0000 | 3643.2 | 3643.20 |
| MT11010070 | ud | Batería estacionaria 12 V/60 A (material; 16/06/2022) | 1.0000 | 283.7 | 283.70 |
| MT11010080 | ud | Columna para módulo fotovoltaico, incluyendo cimentación, columna y soporte para módulo (material; 16/06/2022) | 1.0000 | 732.7 | 732.70 |
| MT11090001 | ud | Módulo fotovoltaico monocristalino (panel solar) para instalar sobre columna (material; 16/06/2022) | 1.0000 | 986.7 | 986.70 |
| MT11010100 | ud | Regulador de carga (material; 16/06/2022) | 1.0000 | 154.9 | 154.90 |
| MT11010110 | ud | Temporizador de precisión (material; 16/06/2022) | 1.0000 | 303.6 | 303.60 |
| MT11010120 | ud | Terminal equipo telefonía (modem) (material; 16/06/2022) | 1.0000 | 579.6 | 579.60 |
| MT11040002 | ud | Antena para modem de alta ganancia para instalacion en exterior de armario (material; 16/06/2022) | 1.0000 | 199.8 | 199.80 |
| MT11100005 | ud | Cable de conexión del ADR y SOLAR/MODEM (material; 16/06/2022) | 1.0000 | 193.7 | 193.70 |
|  |  | Total |  |  | 11496.73 |

**1101.0060** ud ESTACIÓN DE AFORO PERMANENTE EN CALZADA DOBLE (2+2) (09/06/2022)
Precio: 14085.95
SUMINISTRO Y COLOCACIÓN DE ESTACIÓN DE AFORO PERMANENTE EN CALZADA DOBLE (2 CARRILES POR SENTIDO) Y COMPUESTA POR BUCLES DE INDUCCIÓN, CASETA DE REGISTRO, CIMENTACIÓN, ARQUETA, BORNERAS, CONECTORES, CONTADOR AUTOMATICO DE TRÁFICO, JUNTO CON TODO EL EQUIPAMIENTO NECESARIO PARA ESTAR DOTADA DE ALIMENTACIÓN SOLAR, TELEMETRÍA Y COMUNICACIONES; INCLUIDO SUMINISTRO, MANO DE OBRA, MATERIALES Y MAQUINARIA (TAMBIÉN DESVÍOS DE TRÁFICO, SEÑALIZACIÓN PROVISIONAL Y TRABAJOS NOCTURNOS EN SU CASO), TOTALMENTE TERMINADA, CONEXIONADA Y EN PERFECTO FUNCIONAMIENTO.

| Código | Ud | Descripción | Rendimiento | Precio | Importe |
|---|---|---|---|---|---|
| MO00000004 | h | Oficial 2ª | 50.0000 | 20.84 | 1042.00 |
| Q060210A01 | h | Furgón transporte instalaciones de aforo de tráfico | 15.0000 | 9.54 | 143.10 |
| Q120502A01 | ud | Maquinaria auxiliar para instalaciones de aforos de tráfico | 15.0000 | 3.45 | 51.75 |
| MT11010010 | ud | Bucle de inducción magnética | 8.0000 | 497 | 3976.00 |
| MT11040001 | ud | Armario metálico intemperie y cerradura de seguridad amaestrada para ubicación de equipos, con borneras de conexión de cables de espiras, incluida zapata de cimentación. | 1.0000 | 1527.7 | 1527.70 |
| MT11100017 | ud | Conector de Cables ADR | 2.0000 | 80.5 | 161.00 |
| MT11010040 | ud | Borneras de tipo industrial para conexión de retorno de espiras | 1.0000 | 106.5 | 106.50 |
| MT11010060 | ud | Aparato aforador de tráfico ADR-Sabre | 1.0000 | 3643.2 | 3643.20 |
| MT11010070 | ud | Batería estacionaria 12 V/60 A | 1.0000 | 283.7 | 283.70 |
| MT11010080 | ud | Columna para módulo fotovoltaico, incluyendo cimentación, columna y soporte para módulo | 1.0000 | 732.7 | 732.70 |
| MT11090001 | ud | Módulo fotovoltaico monocristalino (panel solar) para instalar sobre columna | 1.0000 | 986.7 | 986.70 |
| MT11010100 | ud | Regulador de carga | 1.0000 | 154.9 | 154.90 |
| MT11010110 | ud | Temporizador de precisión | 1.0000 | 303.6 | 303.60 |
| MT11010120 | ud | Terminal equipo telefonía (modem) | 1.0000 | 579.6 | 579.60 |
| MT11040002 | ud | Antena para modem de alta ganancia para instalacion en exterior de armario | 1.0000 | 199.8 | 199.80 |
| MT11100005 | ud | Cable de conexión del ADR y SOLAR/MODEM | 1.0000 | 193.7 | 193.70 |
|  |  | Total |  |  | 14085.95 |

**1101.0070** ud ESTACIÓN DE AFORO PERMANENTE EN CALZADA DOBLE (3+3) (16/06/2022)
Precio: 16803.07
SUMINISTRO Y COLOCACIÓN DE ESTACIÓN DE AFORO PERMANENTE EN CALZADA DOBLE (3 CARRILES POR SENTIDO) Y COMPUESTA POR BUCLES DE INDUCCIÓN, CASETA DE REGISTRO, CIMENTACIÓN, ARQUETA, BORNERAS, CONECTORES, CONTADOR AUTOMATICO DE TRÁFICO, JUNTO CON TODO EL EQUIPAMIENTO NECESARIO PARA ESTAR DOTADA DE ALIMENTACIÓN SOLAR, TELEMETRÍA Y COMUNICACIONES; INCLUIDO SUMINISTRO, MANO DE OBRA, MATERIALES Y MAQUINARIA (TAMBIÉN DESVÍOS DE TRÁFICO, SEÑALIZACIÓN PROVISIONAL Y TRABAJOS NOCTURNOS EN SU CASO), TOTALMENTE TERMINADA, CONEXIONADA Y EN PERFECTO FUNCIONAMIENTO.

| Código | Ud | Descripción | Rendimiento | Precio | Importe |
|---|---|---|---|---|---|
| MO00000004 | h | Oficial 2ª | 80.0000 | 20.84 | 1667.20 |
| Q060210A01 | h | Furgón transporte instalaciones de aforo de tráfico | 23.0000 | 9.54 | 219.42 |
| Q120502A01 | ud | Maquinaria auxiliar para instalaciones de aforos de tráfico | 23.0000 | 3.45 | 79.35 |
| MT11010010 | ud | Bucle de inducción magnética | 12.0000 | 497 | 5964.00 |
| MT11040001 | ud | Armario metálico intemperie y cerradura de seguridad amaestrada para ubicación de equipos, con borneras de conexión de cables de espiras, incluida zapata de cimentación. | 1.0000 | 1527.7 | 1527.70 |
| MT11100017 | ud | Conector de Cables ADR | 2.0000 | 80.5 | 161.00 |
| MT11010040 | ud | Borneras de tipo industrial para conexión de retorno de espiras | 1.0000 | 106.5 | 106.50 |
| MT11010060 | ud | Aparato aforador de tráfico ADR-Sabre | 1.0000 | 3643.2 | 3643.20 |
| MT11010070 | ud | Batería estacionaria 12 V/60 A | 1.0000 | 283.7 | 283.70 |
| MT11010080 | ud | Columna para módulo fotovoltaico, incluyendo cimentación, columna y soporte para módulo | 1.0000 | 732.7 | 732.70 |
| MT11090001 | ud | Módulo fotovoltaico monocristalino (panel solar) para instalar sobre columna | 1.0000 | 986.7 | 986.70 |
| MT11010100 | ud | Regulador de carga | 1.0000 | 154.9 | 154.90 |
| MT11010110 | ud | Temporizador de precisión | 1.0000 | 303.6 | 303.60 |
| MT11010120 | ud | Terminal equipo telefonía (modem) | 1.0000 | 579.6 | 579.60 |
| MT11040002 | ud | Antena para modem de alta ganancia para instalacion en exterior de armario | 1.0000 | 199.8 | 199.80 |
| MT11100005 | ud | Cable de conexión del ADR y SOLAR/MODEM | 1.0000 | 193.7 | 193.70 |
|  |  | Total |  |  | 16803.07 |

**1101.0080** ud ESTACIÓN DE AFORO PERMANENTE EN CALZADA DOBLE (4+4) (16/06/2022)
Precio: 19103.39
SUMINISTRO Y COLOCACIÓN DE ESTACIÓN DE AFORO PERMANENTE EN CALZADA DOBLE (4 CARRILES POR SENTIDO) Y COMPUESTA POR BUCLES DE INDUCCIÓN, CASETA DE REGISTRO, CIMENTACIÓN, ARQUETA, BORNERAS, CONECTORES, CONTADOR AUTOMATICO DE TRÁFICO, JUNTO CON TODO EL EQUIPAMIENTO NECESARIO PARA ESTAR DOTADA DE ALIMENTACIÓN SOLAR, TELEMETRÍA Y COMUNICACIONES; INCLUIDO SUMINISTRO, MANO DE OBRA, MATERIALES Y MAQUINARIA (TAMBIÉN DESVÍOS DE TRÁFICO, SEÑALIZACIÓN PROVISIONAL Y TRABAJOS NOCTURNOS EN SU CASO), TOTALMENTE TERMINADA, CONEXIONADA Y EN PERFECTO FUNCIONAMIENTO.

| Código | Ud | Descripción | Rendimiento | Precio | Importe |
|---|---|---|---|---|---|
| MO00000004 | h | Oficial 2ª | 90.0000 | 20.84 | 1875.60 |
| Q060210A01 | h | Furgón transporte instalaciones de aforo de tráfico | 31.0000 | 9.54 | 295.74 |
| Q120502A01 | ud | Maquinaria auxiliar para instalaciones de aforos de tráfico | 31.0000 | 3.45 | 106.95 |
| MT11010010 | ud | Bucle de inducción magnética | 16.0000 | 497 | 7952.00 |
| MT11040001 | ud | Armario metálico intemperie y cerradura de seguridad amaestrada para ubicación de equipos, con borneras de conexión de cables de espiras, incluida zapata de cimentación. | 1.0000 | 1527.7 | 1527.70 |
| MT11100017 | ud | Conector de Cables ADR | 2.0000 | 80.5 | 161.00 |
| MT11010040 | ud | Borneras de tipo industrial para conexión de retorno de espiras | 1.0000 | 106.5 | 106.50 |
| MT11010060 | ud | Aparato aforador de tráfico ADR-Sabre | 1.0000 | 3643.2 | 3643.20 |
| MT11010070 | ud | Batería estacionaria 12 V/60 A | 1.0000 | 283.7 | 283.70 |
| MT11010080 | ud | Columna para módulo fotovoltaico, incluyendo cimentación, columna y soporte para módulo | 1.0000 | 732.7 | 732.70 |
| MT11090001 | ud | Módulo fotovoltaico monocristalino (panel solar) para instalar sobre columna | 1.0000 | 986.7 | 986.70 |
| MT11010100 | ud | Regulador de carga | 1.0000 | 154.9 | 154.90 |
| MT11010110 | ud | Temporizador de precisión | 1.0000 | 303.6 | 303.60 |
| MT11010120 | ud | Terminal equipo telefonía (modem) | 1.0000 | 579.6 | 579.60 |
| MT11040002 | ud | Antena para modem de alta ganancia para instalacion en exterior de armario | 1.0000 | 199.8 | 199.80 |
| MT11100005 | ud | Cable de conexión del ADR y SOLAR/MODEM | 1.0000 | 193.7 | 193.70 |
|  |  | Total |  |  | 19103.39 |

**1101.0090** ud INSTALACIÓN DE ESPIRA EN CARRIL (16/06/2022)
Precio: 1214.04
SUMINISTRO E INSTALACIÓN DE ESPIRA EN CARRIL DE CIRCULACIÓN, COMPUESTA POR BUCLES DE INDUCCIÓN, BORNERAS Y CONECTORES; INCLUIDO SUMINISTRO, MANO DE OBRA, MATERIALES Y MAQUINARIA (TAMBIÉN DESVÍOS DE TRÁFICO, SEÑALIZACIÓN PROVISIONAL Y TRABAJOS NOCTURNOS EN SU CASO), TOTALMENTE TERMINADA, CONEXIONADA Y EN PERFECTO FUNCIONAMIENTO.

| Código | Ud | Descripción | Rendimiento | Precio | Importe |
|---|---|---|---|---|---|
| MO00000004 | h | Oficial 2ª | 9.0000 | 20.84 | 187.56 |
| Q060210A01 | h | Furgón transporte instalaciones de aforo de tráfico | 2.5000 | 9.54 | 23.85 |
| Q120502A01 | ud | Maquinaria auxiliar para instalaciones de aforos de tráfico | 2.5000 | 3.45 | 8.63 |
| MT11010010 | ud | Bucle de inducción magnética | 2.0000 | 497 | 994.00 |
|  |  | Total |  |  | 1214.04 |

**1101.0030** ud ESTACIÓN DE AFORO PRIMARIA, SECUNDARIA O DE COBERTURA EN DOBLE CALZADA (3+3) (16/06/2022)
Precio: 9369.78
SUMINISTRO Y COLOCACIÓN DE ESTACIÓN DE AFORO NO PERMANENTE EN DOBLE CALZADA (3 CARRILES POR SENTIDO) Y COMPUESTA POR BUCLES DE INDUCCIÓN, CASETA DE REGISTRO, CIMENTACIÓN, ARQUETA, BORNERAS Y CONECTORES; INCLUIDO SUMINISTRO, MANO DE OBRA, MATERIALES Y MAQUINARIA (TAMBIÉN DESVÍOS DE TRÁFICO, SEÑALIZACIÓN PROVISIONAL Y TRABAJOS NOCTURNOS EN SU CASO), TOTALMENTE TERMINADA, CONEXIONADA Y EN PERFECTO FUNCIONAMIENTO.

| Código | Ud | Descripción | Rendimiento | Precio | Importe |
|---|---|---|---|---|---|
| MO00000004 | h | Oficial 2ª | 60.0000 | 20.84 | 1250.40 |
| Q060210A01 | h | Furgón transporte instalaciones de aforo de tráfico | 14.6250 | 9.54 | 139.52 |
| Q120502A01 | ud | Maquinaria auxiliar para instalaciones de aforos de tráfico | 14.6250 | 3.45 | 50.46 |
| MT11010010 | ud | Bucle de inducción magnética | 12.0000 | 497 | 5964.00 |
| MT11040001 | ud | Armario metálico intemperie y cerradura de seguridad amaestrada para ubicación de equipos, con borneras de conexión de cables de espiras, incluida zapata de cimentación. | 1.0000 | 1527.7 | 1527.70 |
| MT11100017 | ud | Conector de Cables ADR | 2.0000 | 80.5 | 161.00 |
| MT11010040 | ud | Borneras de tipo industrial para conexión de retorno de espiras | 1.0000 | 106.5 | 106.50 |
| MT11010050 | ud | Arqueta para mediana | 1.0000 | 170.2 | 170.20 |
|  |  | Total |  |  | 9369.78 |

**1101.0040** ud ESTACIÓN DE AFORO PRIMARIA, SECUNDARIA O DE COBERTURA EN DOBLE CALZADA (4+4) (16/06/2022)
Precio: 11825.21
SUMINISTRO Y COLOCACIÓN DE ESTACIÓN DE AFORO NO PERMANENTE EN DOBLE CALZADA (4 CARRILES POR SENTIDO) Y COMPUESTA POR BUCLES DE INDUCCIÓN, CASETA DE REGISTRO, CIMENTACIÓN, ARQUETA, BORNERAS Y CONECTORES; INCLUIDO SUMINISTRO, MANO DE OBRA, MATERIALES Y MAQUINARIA (TAMBIÉN DESVÍOS DE TRÁFICO, SEÑALIZACIÓN PROVISIONAL Y TRABAJOS NOCTURNOS EN SU CASO), TOTALMENTE TERMINADA, CONEXIONADA Y EN PERFECTO FUNCIONAMIENTO.

| Código | Ud | Descripción | Rendimiento | Precio | Importe |
|---|---|---|---|---|---|
| MO00000004 | h | Oficial 2ª | 79.5000 | 20.84 | 1656.78 |
| Q060210A01 | h | Furgón transporte instalaciones de aforo de tráfico | 19.3250 | 9.54 | 184.36 |
| Q120502A01 | ud | Maquinaria auxiliar para instalaciones de aforos de tráfico | 19.3250 | 3.45 | 66.67 |
| MT11010010 | ud | Bucle de inducción magnética | 16.0000 | 497 | 7952.00 |
| MT11040001 | ud | Armario metálico intemperie y cerradura de seguridad amaestrada para ubicación de equipos, con borneras de conexión de cables de espiras, incluida zapata de cimentación. | 1.0000 | 1527.7 | 1527.70 |
| MT11100017 | ud | Conector de Cables ADR | 2.0000 | 80.5 | 161.00 |
| MT11010040 | ud | Borneras de tipo industrial para conexión de retorno de espiras | 1.0000 | 106.5 | 106.50 |
| MT11010050 | ud | Arqueta para mediana | 1.0000 | 170.2 | 170.20 |
|  |  | Total |  |  | 11825.21 |

### 11.02 ILUMINACIÓN (06/06/2022)

**1102.0001** ud SUMINISTRO Y MONTAJE DE PROYECTOR LED 50W, 7000 LM Y 4000 K (07/06/2022)
Precio: 590.86
SUMINISTRO Y MONTAJE DE PROYECTOR LED, HASTA 7000 LM Y 50 W, INCLUYENDO EL DRIVER, FLUJO DE SALIDA MIMIMO DE 120 LM/W. CLASE I, IP66, IK09. 4000K Y CRI>=70. COMPATIBLE CON REGULACIÓN.L80B10:100.000 H A 25ºC. INCLUIDO DRIVER PARA REGULACIÓN. COMPLETAMENTE INSTALADO Y FUNCIONANDO.

| Código | Ud | Descripción | Rendimiento | Precio | Importe |
|---|---|---|---|---|---|
| MO00000003 | h | Oficial 1ª | 0.5000 | 21.51 | 10.76 |
| Q140506A05 | h | Plataformas elevadoras móviles para personal (PEMP). Elevadoras sobre remolque (telescópicas). De 15 m de altura | 0.5000 | 42.52 | 21.26 |
| MT11080032 | ud | Proyector LED, hasta 7000 lm y 50 W (material; 08/06/2022) | 1.0000 | 553.52 | 553.52 |
| MT12000011 | ud | Pequeño material alumbrado (material; 08/06/2022) | 1.0000 | 5.32 | 5.32 |
|  |  | Total |  |  | 590.86 |

**1102.0002** ud SUMINISTRO Y MONTAJE DE PROYECTOR LED 65W, 8000 LM Y 4000 K (07/06/2022)
Precio: 603.95
SUMINISTRO Y MONTAJE DE PROYECTOR LED, HASTA 8000 LM Y 65 W, FLUJO DE SALIDA MINIMO DE 120 LM/W. CLASE I, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080033 | ud | Proyector LED, hasta 8000 lm y 65 W (material; 08/06/2022) | 1.0000 | 566.61 | 566.61 |
| MT12000011 | ud | Pequeño material alumbrado | 1.0000 | 5.32 | 5.32 |
|  |  | Total |  |  | 603.95 |

**1102.0003** ud SUMINISTRO Y MONTAJE DE PROYECTOR LED 80W, 11000 LM Y 4000 K (07/06/2022)
Precio: 665.34
SUMINISTRO Y MONTAJE DE PROYECTOR LED, HASTA 11000 LM Y 80 W, RFLUJO DE SALIDA MINIMO DE 120 LM/W. CLASE I, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080023 | ud | Proyector LED, hasta 11000 lm y 80 W (material; 08/06/2022) | 1.0000 | 628 | 628.00 |
| MT12000011 | ud | Pequeño material alumbrado | 1.0000 | 5.32 | 5.32 |
|  |  | Total |  |  | 665.34 |

**1102.0004** ud SUMINISTRO Y MONTAJE DE PROYECTOR LED 135W, 18000 LM Y 4000 K (07/06/2022)
Precio: 838.64
SUMINISTRO Y MONTAJE DE PROYECTOR LED, HASTA 18000 LM Y 135 W,FLUJO DE SALIDA MINIMO DE 120 LM/W. CLASE I, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080024 | ud | Proyector LED, hasta 18000 lm y 135 W (material; 08/06/2022) | 1.0000 | 801.3 | 801.30 |
| MT12000011 | ud | Pequeño material alumbrado | 1.0000 | 5.32 | 5.32 |
|  |  | Total |  |  | 838.64 |

**1102.0005** ud SUMINISTRO Y MONTAJE DE PROYECTOR LED 190W, 24000 LM Y 4000 K (07/06/2022)
Precio: 933.07
SUMINISTRO Y MONTAJE DE PROYECTOR LED, HASTA 24000 LM Y 190 W, FLUJO DE SALIDA MINIMO DE 120 LM/W. CLASE I O II, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080025 | ud | Proyector LED, hasta 24000 lm y 190 W (material; 08/06/2022) | 1.0000 | 895.73 | 895.73 |
| MT12000011 | ud | Pequeño material alumbrado | 1.0000 | 5.32 | 5.32 |
|  |  | Total |  |  | 933.07 |

**1102.0006** ud SUMINISTRO Y MONTAJE DE PROYECTOR LED 220W, 27000 LM Y 4000 K (07/06/2022)
Precio: 1006.94
SUMINISTRO Y MONTAJE DE PROYECTOR LED, HASTA 27000 LM Y 220 W, FLUJO DE SALIDA MINIMO DE 120 LM/W. CLASE I, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080026 | ud | Proyector LED, hasta 27000 lm y 220 W (material; 08/06/2022) | 1.0000 | 969.6 | 969.60 |
| MT12000011 | ud | Pequeño material alumbrado | 1.0000 | 5.32 | 5.32 |
|  |  | Total |  |  | 1006.94 |

**1102.0007** ud SUMINISTRO Y MONTAJE DE PROYECTOR LED 240W, 32000 LM Y 4000 K (07/06/2022)
Precio: 1138.77
SUMINISTRO Y MONTAJE DE PROYECTOR LED, HASTA 32000 LM Y 240 W, FLUJO DE SALIDA MINIMO DE 120 LM/W. CLASE I, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080027 | ud | Proyector LED, hasta 32000 lm y 240 W (material; 08/06/2022) | 1.0000 | 1101.43 | 1101.43 |
| MT12000011 | ud | Pequeño material alumbrado | 1.0000 | 5.32 | 5.32 |
|  |  | Total |  |  | 1138.77 |

**1102.0008** ud SUMINISTRO Y MONTAJE DE PROYECTOR LED 280W, 36000 LM Y 4000 K (07/06/2022)
Precio: 1153.73
SUMINISTRO Y MONTAJE DE PROYECTOR LED, HASTA 36000 LM Y 280 W,FLUJO DE SALIDA MINIMO DE 120 LM/W. CLASE I, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080028 | ud | Proyector LED, hasta 36000 lm y 280 W (material; 08/06/2022) | 1.0000 | 1116.39 | 1116.39 |
| MT12000011 | ud | Pequeño material alumbrado | 1.0000 | 5.32 | 5.32 |
|  |  | Total |  |  | 1153.73 |

**1102.0009** ud SUMINISTRO Y MONTAJE DE PROYECTOR LED 320W, 40000 LM Y 4000 K (07/06/2022)
Precio: 1212.64
SUMINISTRO Y MONTAJE DE PROYECTOR LED, HASTA 40000 LM Y 320 W, FLUJO DE SALIDA MINIMO DE 120 LM/W. CLASE I, IP66, IK09. 4000K Y CRI>=70. COMPATIBLE CON REGULACIÓN.L80B10:100.000 H A 25ºC.INCLUIDO DRIVER DE REGULACIÓN. COMPLETAMENTE INSTALADO Y FUNCIONANDO.

| Código | Ud | Descripción | Rendimiento | Precio | Importe |
|---|---|---|---|---|---|
| MO00000003 | h | Oficial 1ª | 0.5000 | 21.51 | 10.76 |
| Q140506A05 | h | Plataformas elevadoras móviles para personal (PEMP). Elevadoras sobre remolque (telescópicas). De 15 m de altura | 0.5000 | 42.52 | 21.26 |
| MT11080029 | ud | Proyector LED, hasta 40000 lm y 320 W (material; 08/06/2022) | 1.0000 | 1175.3 | 1175.30 |
| MT12000011 | ud | Pequeño material alumbrado | 1.0000 | 5.32 | 5.32 |
|  |  | Total |  |  | 1212.64 |

**1102.0010** ud SUMINISTRO Y MONTAJE DE PROYECTOR LED 420W, 51000 LM Y 4000 K (07/06/2022)
Precio: 1304.27
SUMINISTRO Y MONTAJE DE PROYECTOR LED, HASTA 51000 LM Y 420 W RENDIMIENTO MÍNIMO SALIDA 120 LM/W. CLASE I, IP66, IK09. 4000K Y CRI>=70. COMPATIBLE CON REGULACIÓN. L80B10:100.000 H A 25ºC. INCLUIDO DRIVER DE REGULACIÓN. COMPLETAMENTE INSTALADO Y FUNCIONANDO.

| Código | Ud | Descripción | Rendimiento | Precio | Importe |
|---|---|---|---|---|---|
| MO00000003 | h | Oficial 1ª | 0.5000 | 21.51 | 10.76 |
| Q140506A05 | h | Plataformas elevadoras móviles para personal (PEMP). Elevadoras sobre remolque (telescópicas). De 15 m de altura | 0.5000 | 42.52 | 21.26 |
| MT11080030 | ud | Proyector LED, hasta 51000 lm y 420 W (material; 08/06/2022) | 1.0000 | 1266.93 | 1266.93 |
| MT12000011 | ud | Pequeño material alumbrado | 1.0000 | 5.32 | 5.32 |
|  |  | Total |  |  | 1304.27 |

**1102.0011** ud SUMINISTRO Y MONTAJE DE PROYECTOR LED 470W, 60000 LM Y 4000 K (07/06/2022)
Precio: 1386.79
SUMINISTRO Y MONTAJE DE PROYECTOR LED, HASTA 51000 LM Y 420 W RENDIMIENTO MÍNIMO SALIDA 120 LM/W. CLASE I, IP66, IK09. 4000K Y CRI>=70. COMPATIBLE CON REGULACIÓN. L80B10:100.000 H A 25ºC. INCLUIDO DRIVER DE REGULACIÓN. COMPETAMENTE INSTALADO Y FUNCIONANDO.

| Código | Ud | Descripción | Rendimiento | Precio | Importe |
|---|---|---|---|---|---|
| MO00000003 | h | Oficial 1ª | 0.5000 | 21.51 | 10.76 |
| Q140506A05 | h | Plataformas elevadoras móviles para personal (PEMP). Elevadoras sobre remolque (telescópicas). De 15 m de altura | 0.5000 | 42.52 | 21.26 |
| MT11080031 | ud | Proyector LED, hasta 60000 lm y 470 W (material; 08/06/2022) | 1.0000 | 1349.45 | 1349.45 |
| MT12000011 | ud | Pequeño material alumbrado | 1.0000 | 5.32 | 5.32 |
|  |  | Total |  |  | 1386.79 |

**1102.0012** ud SUMINISTRO Y MONTAJE DE LUMINARIA LED EXTERIOR 73W, 11000 LM Y 4000 K (07/06/2022)
Precio: 601.34
LUMINARIA LED EXTERIOR, HASTA 11000 LUM, 73 W, RENDIMIENTO MÍNIMO DE SALIDA 150 LM/W. CLASE I, IP66, IK08.(4000K) CRI>=70. L90B10:100.000H A 25ºC

| Código | Ud | Descripción | Rendimiento | Precio | Importe |
|---|---|---|---|---|---|
| MO00000003 | h | Oficial 1ª | 0.5000 | 21.51 | 10.76 |
| Q140506A05 | h | Plataformas elevadoras móviles para personal (PEMP). Elevadoras sobre remolque (telescópicas). De 15 m de altura | 0.5000 | 42.52 | 21.26 |
| MT11080022 | ud | Luminaria LED exterior, hasta 11000 lum, 73 W (material; 08/06/2022) | 1.0000 | 564 | 564.00 |
| MT12000011 | ud | Pequeño material alumbrado | 1.0000 | 5.32 | 5.32 |
|  |  | Total |  |  | 601.34 |

**1102.0013** ud SUMINISTRO Y MONTAJE DE LUMINARIA LED EXTERIOR 100W, 15000 LM Y 2500-4000 K (07/06/2022)
Precio: 666.34
SUMINISTRO Y MONTAJE DE LUMINARIA LED EXTERIOR, 15000 LUM, 100W, RENDIMIENTO MÍNIMO DE SALIDA 150M/W. CLASE I, IP66, IK08. (2500-4000K) CRI>=70.L90B10:100.000H A 25ºC. COMPLETAMENTE INSTALADA Y FUNCIONANDO.

| Código | Ud | Descripción | Rendimiento | Precio | Importe |
|---|---|---|---|---|---|
| MO00000003 | h | Oficial 1ª | 0.5000 | 21.51 | 10.76 |
| Q140506A05 | h | Plataformas elevadoras móviles para personal (PEMP). Elevadoras sobre remolque (telescópicas). De 15 m de altura | 0.5000 | 42.52 | 21.26 |
| MT11080019 | ud | Luminaria LED exterior, 15000 lum, 100 W (material; 08/06/2022) | 1.0000 | 629 | 629.00 |
| MT12000011 | ud | Pequeño material alumbrado | 1.0000 | 5.32 | 5.32 |
|  |  | Total |  |  | 666.34 |

**1102.0014** ud SUMINISTRO Y MONTAJE DE LUMINARIA LED EXTERIOR 185W, 27000 LM Y 2500-4000 K (07/06/2022)
Precio: 907.61
SUMINISTRO Y MONTAJE DE LUMINARIA LED EXTERIOR, 27000 LUM, 185 W, RENDIMIENTO MÍNIMO DE SALIDA 150 LM/W. CLASE I, IP66, IK08 (2500-4000K) CRI>=70.L90B10:100.000H A 25ºC. COMPLETAMENTE INSTALADA Y FUNCIONANDO.

| Código | Ud | Descripción | Rendimiento | Precio | Importe |
|---|---|---|---|---|---|
| MO00000003 | h | Oficial 1ª | 0.5000 | 21.51 | 10.76 |
| Q140506A05 | h | Plataformas elevadoras móviles para personal (PEMP). Elevadoras sobre remolque (telescópicas). De 15 m de altura | 0.5000 | 42.52 | 21.26 |
| MT11080020 | ud | Luminaria LED exterior, 27000 lum, 185 W (material; 08/06/2022) | 1.0000 | 870.27 | 870.27 |
| MT12000011 | ud | Pequeño material alumbrado | 1.0000 | 5.32 | 5.32 |
|  |  | Total |  |  | 907.61 |

**1102.0015** ud SUMINISTRO Y MONTAJE DE LUMINARIA LED EXTERIOR 300W, 45000 LM Y 2500-4000 K (07/06/2022)
Precio: 1292.34
SUMINISTRO Y MONTAJE DE LUMINARIA LED EXTERIOR, 45000 LUM,300 W, RENDIMIENTO MÍNIMO DE SALIDA 150 LM/W. CLASE I, IP66, IK08. (2500-4000K)CRI>=70.L90B10:100.000H A 25ºC. COMPLETAMENTE INSTALADA Y FUNCIONANDO.

| Código | Ud | Descripción | Rendimiento | Precio | Importe |
|---|---|---|---|---|---|
| MO00000003 | h | Oficial 1ª | 0.5000 | 21.51 | 10.76 |
| Q140506A05 | h | Plataformas elevadoras móviles para personal (PEMP). Elevadoras sobre remolque (telescópicas). De 15 m de altura | 0.5000 | 42.52 | 21.26 |
| MT11080021 | ud | Luminaria LED exterior, 45000 lum, 300 W (material; 08/06/2022) | 1.0000 | 1255 | 1255.00 |
| MT12000011 | ud | Pequeño material alumbrado | 1.0000 | 5.32 | 5.32 |
|  |  | Total |  |  | 1292.34 |

**1102.0016** ud SUMINISTRO Y MONTAJE DE LUMINARIA LED EMERGENCIA 21W, 3000 LM Y 4000 K. SIN BATERÍA. (07/06/2022)
Precio: 368.52
SUMINISTRO Y MONTAJE DE LUMINARIA LED EMERGENCIA, HASTA 3000 LM Y 21 W. TEMPERATURA DE COLOR 4000K. PROGRAMACIÓN UN NIVEL L1N. CON PROTECCION SOBRETENSIONES. SIN EMERGENCIA. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080001 | ud | Luminaria LED emergencia, hasta 3000 lm y 21 W. Sin batería. (material; 08/06/2022) | 1.0000 | 331.18 | 331.18 |
| MT12000011 | ud | Pequeño material alumbrado | 1.0000 | 5.32 | 5.32 |
|  |  | Total |  |  | 368.52 |

**1102.0017** ud SUMINISTRO Y MONTAJE DE LUMINARIA LED EMERGENCIA 36W, 4500 LM Y 4000 K. SIN BATERÍA. (07/06/2022)
Precio: 395.17
SUMINISTRO Y MONTAJE DE LUMINARIA LED EMERGENCIA, HASTA 4500 LM Y 36W.TEMPERATURA DE COLOR 4000K. PROGRAMACIÓN UN NIVEL L1N. CON PROTECCION SOBRETENSIONES. SIN EMERGENCIA. RENDIMIENTO MÍNIMO 125LM /W. IP66 IK10. CRI>=80. COMPLETAMENTE INSTALADA Y FUNCIONANDO.

| Código | Ud | Descripción | Rendimiento | Precio | Importe |
|---|---|---|---|---|---|
| MO00000003 | h | Oficial 1ª | 0.5000 | 21.51 | 10.76 |
| Q140506A05 | h | Plataformas elevadoras móviles para personal (PEMP). Elevadoras sobre remolque (telescópicas). De 15 m de altura | 0.5000 | 42.52 | 21.26 |
| MT11080012 | ud | Luminaria LED emergencia, hasta 4500 lm y 36 W. Sin batería. (material; 08/06/2022) | 1.0000 | 357.83 | 357.83 |
| MT12000011 | ud | Pequeño material alumbrado | 1.0000 | 5.32 | 5.32 |
|  |  | Total |  |  | 395.17 |

**1102.0018** ud SUMINISTRO Y MONTAJE DE LUMINARIA LED EMERGENCIA 46W, 6500 LM Y 4000 K. SIN BATERÍA. (07/06/2022)
Precio: 491.29
SUMINISTRO Y MONTAJE DE LUMINARIA LED EMERGENCIA, HASTA 6500 LM Y 46 W. TEMPERATURA DE COLOR 4000K. PROGRAMACIÓN UN NIVEL L1N. CON PROTECCION SOBRETENSIONES. SIN EMERGENCIA. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080013 | ud | Luminaria LED emergencia, hasta 6500 lm y 46 W. Sin batería. (material; 08/06/2022) | 1.0000 | 453.95 | 453.95 |
| MT12000011 | ud | Pequeño material alumbrado | 1.0000 | 5.32 | 5.32 |
|  |  | Total |  |  | 491.29 |

**1102.0019** ud SUMINISTRO Y MONTAJE DE LUMINARIA LED EMERGENCIA 21W, 3000 LM Y 4000 K. CON BATERÍA AUTÓNOMA 1H. (07/06/2022)
Precio: 515.4
SUMINISTRO Y MONTAJE DE LUMINARIA LED EMERGENCIA, HASTA 3000 LM Y 21 W. TEMPERATURA DE COLOR 4000K. PROGRAMACIÓN UN NIVEL L1N. CON PROTECCION SOBRETENSIONES. BATERÍA AUTÓNOMA 1H. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080003 | ud | Luminaria LED emergencia, hasta 3000 lm y 21 W. Con batería autonomía 1 hora. (material; 08/06/2022) | 1.0000 | 478.06 | 478.06 |
| MT12000011 | ud | Pequeño material alumbrado | 1.0000 | 5.32 | 5.32 |
|  |  | Total |  |  | 515.4 |

**1102.0020** ud SUMINISTRO Y MONTAJE DE LUMINARIA LED EMERGENCIA 36W, 4500 LM Y 4000 K. CON BATERÍA AUTÓNOMA 1H. (07/06/2022)
Precio: 542.05
SUMINISTRO Y MONTAJE DE LUMINARIA LED EMERGENCIA, HASTA 4500 LM Y 36 W. TEMPERATURA DE COLOR 4000K. PROGRAMACIÓN UN NIVEL L1N. CON PROTECCION SOBRETENSIONES. BATERÍA AUTÓNOMA 1H. RENDIMIENTO MÍNIMO 125LM /W. IP66 IK10. CRI>=80. L80B10:100.000H A 25ºC. COMPLETAMENTE INSTALADA Y FUNCIONANDO.

| Código | Ud | Descripción | Rendimiento | Precio | Importe |
|---|---|---|---|---|---|
| MO00000003 | h | Oficial 1ª | 0.5000 | 21.51 | 10.76 |
| Q140506A05 | h | Plataformas elevadoras móviles para personal (PEMP). Elevadoras sobre remolque (telescópicas). De 15 m de altura | 0.5000 | 42.52 | 21.26 |
| MT11080007 | ud | Luminaria LED emergencia, hasta 4500 lm y 36 W. Con batería autonomía 1 hora. (material; 08/06/2022) | 1.0000 | 504.71 | 504.71 |
| MT12000011 | ud | Pequeño material alumbrado | 1.0000 | 5.32 | 5.32 |
|  |  | Total |  |  | 542.05 |

**1102.0021** ud SUMINISTRO Y MONTAJE DE LUMINARIA LED EMERGENCIA 46W, 6500 LM Y 4000 K. CON BATERÍA AUTÓNOMA 1H. (07/06/2022)
Precio: 638.17
SUMINISTRO Y MONTAJE DE LUMINARIA LED EMERGENCIA, HASTA 6500 LM Y 46 W. TEMPERATURA DE COLOR 4000K. PROGRAMACIÓN UN NIVEL L1N. CON PROTECCION SOBRETENSIONES. BATERÍA AUTÓNOMA 1H. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080014 | ud | Luminaria LED emergencia, hasta 6500 lm y 46 W. Con batería autonomía 1 hora. (material; 08/06/2022) | 1.0000 | 600.83 | 600.83 |
| MT12000011 | ud | Pequeño material alumbrado | 1.0000 | 5.32 | 5.32 |
|  |  | Total |  |  | 638.17 |

**1102.0022** ud SUMINISTRO Y MONTAJE DE LUMINARIA LED EMERGENCIA 21W, 3000 LM Y 4000 K. CON BATERÍA AUTÓNOMA 3H. (07/06/2022)
Precio: 542.05
SUMINISTRO Y MONTAJE DE LUMINARIA LED EMERGENCIA, HASTA 3000 LM Y 21 W. TEMPERATURA DE COLOR 4000K. PROGRAMACIÓN UN NIVEL L1N. CON PROTECCION SOBRETENSIONES. BATERÍA AUTÓNOMA 3H. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080004 | ud | Luminaria LED emergencia, hasta 3000 lm y 21 W. Con batería autonomía 3 horas. (material; 08/06/2022) | 1.0000 | 504.71 | 504.71 |
| MT12000011 | ud | Pequeño material alumbrado | 1.0000 | 5.32 | 5.32 |
|  |  | Total |  |  | 542.05 |

**1102.0023** ud SUMINISTRO Y MONTAJE DE LUMINARIA LED EMERGENCIA 36W, 4500 LM Y 4000 K. CON BATERÍA AUTÓNOMA 3H. (07/06/2022)
Precio: 678.7
SUMINISTRO Y MONTAJE DE LUMINARIA LED EMERGENCIA, HASTA 4500 LM Y 36 W. TEMPERATURA DE COLOR 4000K. PROGRAMACIÓN UN NIVEL L1N. CON PROTECCION SOBRETENSIONES. BATERÍA AUTÓNOMA 3H. RENDIMIENTO MÍNIMO 125LM /W. IP66 IK10. CRI>=80. L80B10:100.000H A 25ºC. COMPLETAMENTE INSTALADA Y FUNCIONANDO.

| Código | Ud | Descripción | Rendimiento | Precio | Importe |
|---|---|---|---|---|---|
| MO00000003 | h | Oficial 1ª | 0.5000 | 21.51 | 10.76 |
| Q140506A05 | h | Plataformas elevadoras móviles para personal (PEMP). Elevadoras sobre remolque (telescópicas). De 15 m de altura | 0.5000 | 42.52 | 21.26 |
| MT11080008 | ud | Luminaria LED emergencia, hasta 4500 lm y 36 W. Con batería autonomía 3 horas. (material; 08/06/2022) | 1.0000 | 641.36 | 641.36 |
| MT12000011 | ud | Pequeño material alumbrado | 1.0000 | 5.32 | 5.32 |
|  |  | Total |  |  | 678.7 |

**1102.0024** ud SUMINISTRO Y MONTAJE DE LUMINARIA LED EMERGENCIA 46W, 6500 LM Y 4000 K. CON BATERÍA AUTÓNOMA 3H. (07/06/2022)
Precio: 664.81
SUMINISTRO Y MONTAJE DE LUMINARIA LED EMERGENCIA, HASTA 6500 LM Y 46 W. TEMPERATURA DE COLOR 4000K. PROGRAMACIÓN UN NIVEL L1N. CON PROTECCION SOBRETENSIONES. BATERÍA AUTÓNOMA 3H. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080015 | ud | Luminaria LED emergencia, hasta 6500 lm y 46 W. Con batería autonomía 3 horas. (material; 08/06/2022) | 1.0000 | 627.47 | 627.47 |
| MT12000011 | ud | Pequeño material alumbrado | 1.0000 | 5.32 | 5.32 |
|  |  | Total |  |  | 664.81 |

**1102.0025** ud SUMINISTRO Y MONTAJE DE LUMINARIA LED EMERGENCIA 21W, 3000 LM Y 4000 K. SIN BATERÍA. REGULACIÓN DALI (07/06/2022)
Precio: 379.28
SUMINISTRO Y MONTAJE DE LUMINARIA LED EMERGENCIA, HASTA 3000 LM Y 21 W. TEMPERATURA DE COLOR 4000K. REGULABLE DALI. CON PROTECCION SOBRETENSIONES. SIN EMERGENCIA. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080005 | ud | Luminaria LED emergencia, hasta 3000 lm y 21 W. Sin batería con regulación DALI. (material; 08/06/2022) | 1.0000 | 341.94 | 341.94 |
| MT12000011 | ud | Pequeño material alumbrado | 1.0000 | 5.32 | 5.32 |
|  |  | Total |  |  | 379.28 |

**1102.0026** ud SUMINISTRO Y MONTAJE DE LUMINARIA LED EMERGENCIA 36W, 4500 LM Y 4000 K. SIN BATERÍA. REGULACIÓN DALI (07/06/2022)
Precio: 405.92
SUMINISTRO Y MONTAJE DE LUMINARIA LED EMERGENCIA, HASTA 4500 LM Y 36 W. TEMPERATURA DE COLOR 4000K. REGULABLE DALI. CON PROTECCION SOBRETENSIONES. SIN EMERGENCIA. RENDIMIENTO MÍNIMO 125LM /W. IP66, IK10. CRI>=80. L80B10:100.000H A 25ºC. COMPETAMENTE INSTALADA Y FUNCIONANDO.

| Código | Ud | Descripción | Rendimiento | Precio | Importe |
|---|---|---|---|---|---|
| MO00000003 | h | Oficial 1ª | 0.5000 | 21.51 | 10.76 |
| Q140506A05 | h | Plataformas elevadoras móviles para personal (PEMP). Elevadoras sobre remolque (telescópicas). De 15 m de altura | 0.5000 | 42.52 | 21.26 |
| MT11080009 | ud | Luminaria LED emergencia, hasta 4500 lm y 36 W. Sin batería con regulación DALI. (material; 08/06/2022) | 1.0000 | 368.58 | 368.58 |
| MT12000011 | ud | Pequeño material alumbrado | 1.0000 | 5.32 | 5.32 |
|  |  | Total |  |  | 405.92 |

**1102.0027** ud SUMINISTRO Y MONTAJE DE LUMINARIA LED EMERGENCIA 46W, 6500 LM Y 4000 K. SIN BATERÍA. REGULACIÓN DALI (07/06/2022)
Precio: 502.04
SUMINISTRO Y MONTAJE DE LUMINARIA LED EMERGENCIA, HASTA 6500 LM Y 46 W. TEMPERATURA DE COLOR 4000K. REGULABLE DALI. CON PROTECCION SOBRETENSIONES. SIN EMERGENCIA. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080016 | ud | Luminaria LED emergencia, hasta 6500 lm y 46 W. Sin batería con regulación DALI. (material; 08/06/2022) | 1.0000 | 464.7 | 464.70 |
| MT12000011 | ud | Pequeño material alumbrado | 1.0000 | 5.32 | 5.32 |
|  |  | Total |  |  | 502.04 |

**1102.0028** ud SUMINISTRO Y MONTAJE DE LUMINARIA LED EMERGENCIA 21W, 3000 LM Y 4000 K. BATERÍA AUTÓNOMA 1H. REGULACIÓN DALI (07/06/2022)
Precio: 526.16
SUMINISTRO Y MONTAJE DE LUMINARIA LED EMERGENCIA, HASTA 3000 LM Y 21 W. TEMPERATURA DE COLOR 4000K. REGULABRE DALI. CON PROTECCION SOBRETENSIONES. BATERÍA AUTÓNOMA 1H. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080006 | ud | Luminaria LED emergencia, hasta 3000 lm y 21 W. Con batería autónoma 1 h. Regulación DALI. (material; 08/06/2022) | 1.0000 | 488.82 | 488.82 |
| MT12000011 | ud | Pequeño material alumbrado | 1.0000 | 5.32 | 5.32 |
|  |  | Total |  |  | 526.16 |

**1102.0029** ud SUMINISTRO Y MONTAJE DE LUMINARIA LED EMERGENCIA 36W, 4500 LM Y 4000 K. BATERÍA AUTÓNOMA 1H. REGULACIÓN DALI (07/06/2022)
Precio: 552.8
SUMINISTRO Y MONTAJE DE LUMINARIA LED EMERGENCIA, HASTA 4500 LM Y 36 W. TEMPERATURA DE COLOR 4000K. REGULABRE DALI. CON PROTECCION SOBRETENSIONES. BATERÍA AUTÓNOMA 1H.RENDIMIENTO MÍNIMO 125LM /W. IP66 IK10. CRI>=80. L80B10:100.000H A 25ºC. COMPLETAMENTE INSTALADA Y FUNCIONANDO.

| Código | Ud | Descripción | Rendimiento | Precio | Importe |
|---|---|---|---|---|---|
| MO00000003 | h | Oficial 1ª | 0.5000 | 21.51 | 10.76 |
| Q140506A05 | h | Plataformas elevadoras móviles para personal (PEMP). Elevadoras sobre remolque (telescópicas). De 15 m de altura | 0.5000 | 42.52 | 21.26 |
| MT11080010 | ud | Luminaria LED emergencia, hasta 4500 lm y 36 W. Con batería autónoma 1 h. Regulación DALI. (material; 08/06/2022) | 1.0000 | 515.46 | 515.46 |
| MT12000011 | ud | Pequeño material alumbrado | 1.0000 | 5.32 | 5.32 |
|  |  | Total |  |  | 552.8 |

**1102.0030** ud SUMINISTRO Y MONTAJE DE LUMINARIA LED EMERGENCIA 46W, 6500 LM Y 4000 K. BATERÍA AUTÓNOMA 1H. REGULACIÓN DALI (07/06/2022)
Precio: 648.92
SUMINISTRO Y MONTAJE DE LUMINARIA LED EMERGENCIA, HASTA 6500 LM Y 46 W. TEMPERATURA DE COLOR 4000K. REGULABRE DALI. CON PROTECCION SOBRETENSIONES. BATERÍA AUTÓNOMA 1H.RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080017 | ud | Luminaria LED emergencia, hasta 6500 lm y 46 W. Con batería autónoma 1 h. Regulación DALI. (material; 08/06/2022) | 1.0000 | 611.58 | 611.58 |
| MT12000011 | ud | Pequeño material alumbrado | 1.0000 | 5.32 | 5.32 |
|  |  | Total |  |  | 648.92 |

**1102.0031** ud SUMINISTRO Y MONTAJE DE LUMINARIA LED EMERGENCIA 21W, 3000 LM Y 4000 K. BATERÍA AUTÓNOMA 3H. REGULACIÓN DALI (07/06/2022)
Precio: 552.8
SUMINISTRO Y MONTAJE DE LUMINARIA LED EMERGENCIA, HASTA 3000 LM Y 21 W. TEMPERATURA DE COLOR 4000K. REGULABLE DALI. CON PROTECCION SOBRETENSIONES.BATERÍA AUTÓNOMA 3H. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080002 | ud | Luminaria LED emergencia, hasta 3000 lm y 21 W. Con batería autónoma 3 horas. Regulación DALI. (material; 08/06/2022) | 1.0000 | 515.46 | 515.46 |
| MT12000011 | ud | Pequeño material alumbrado | 1.0000 | 5.32 | 5.32 |
|  |  | Total |  |  | 552.8 |

**1102.0032** ud SUMINISTRO Y MONTAJE DE LUMINARIA LED EMERGENCIA 36W, 4500 LM Y 4000 K. BATERÍA AUTÓNOMA 3H. REGULACIÓN DALI (07/06/2022)
Precio: 579.45
SUMINISTRO Y MONTAJE DE LUMINARIA LED EMERGENCIA, HASTA 4500 LM Y 36 W. TEMPERATURA DE COLOR 4000K. REGULABLE DALI. CON PROTECCION SOBRETENSIONES. BATERÍA AUTÓNOMA 3H. RENDIMIENTO MÍNIMO 125LM /W. IP66 IK10. CRI>=80. L80B10:100.000H A 25ºC. COMPLETAMENTE INSTALADA Y FUNCIONANDO.

| Código | Ud | Descripción | Rendimiento | Precio | Importe |
|---|---|---|---|---|---|
| MO00000003 | h | Oficial 1ª | 0.5000 | 21.51 | 10.76 |
| Q140506A05 | h | Plataformas elevadoras móviles para personal (PEMP). Elevadoras sobre remolque (telescópicas). De 15 m de altura | 0.5000 | 42.52 | 21.26 |
| MT11080011 | ud | Luminaria LED emergencia, hasta 4500 lm y 36 W. Con batería autónoma 3 horas. Regulación DALI. (material; 08/06/2022) | 1.0000 | 542.11 | 542.11 |
| MT12000011 | ud | Pequeño material alumbrado | 1.0000 | 5.32 | 5.32 |
|  |  | Total |  |  | 579.45 |

**1102.0033** ud SUMINISTRO Y MONTAJE DE LUMINARIA LED EMERGENCIA 46W, 6500 LM Y 4000 K. BATERÍA AUTÓNOMA 3H. REGULACIÓN DALI (07/06/2022)
Precio: 6309.36
SUMINISTRO Y MONTAJE DE LUMINARIA LED EMERGENCIA, HASTA 6500 LM Y 46 W. TEMPERATURA DE COLOR 4000K. REGULABLE DALI. CON PROTECCION SOBRETENSIONES. BATERÍA AUTÓNOMA 3H. RENDIMIENTO MÍNIMO 125LM /W. IP66, IK10. CRI>=80. L80B10:100.000H A 25ºC. COMPLETAMENTE INSTALADA Y FUNCIONANDO.

| Código | Ud | Descripción | Rendimiento | Precio | Importe |
|---|---|---|---|---|---|
| MO00000003 | h | Oficial 1ª | 0.5000 | 21.51 | 10.76 |
| Q140506A05 | h | Plataformas elevadoras móviles para personal (PEMP). Elevadoras sobre remolque (telescópicas). De 15 m de altura | 0.5000 | 42.52 | 21.26 |
| MT11080018 | ud | Luminaria LED emergencia, hasta 6500 lm y 46 W. Con batería autónoma 3 horas. Regulación DALI. (material; 08/06/2022) | 1.0000 | 6272.02 | 6272.02 |
| MT12000011 | ud | Pequeño material alumbrado | 1.0000 | 5.32 | 5.32 |
|  |  | Total |  |  | 6309.36 |

**1102.0034** ud SUMINISTRO Y MONTAJE DE LUMINANCÍMETRO ANALÓGICO L20. RANGO DE MEDICIÓN 0-7000 CD/M2 (07/06/2022)
Precio: 3260.15
SUMINISTRO E INSTALACIÓN DE LUMINANCÍMETRO ANALOGICO L20 , MATERIAL EXTERIOR EN ACERO INOX, IP66/67, RANGO MEDICIÓN 0-7000CD/M2. CONDICIONES TRABAJO HUMEDAD 30-80% (SIN CONDENSACIÓN).CONO VISIÓN 20º. SALIDA 4-20 MA. COMPATIBLE SISTEMA DALI. COMPLETAMENTE INSTALADO Y FUNCIONANDO.

| Código | Ud | Descripción | Rendimiento | Precio | Importe |
|---|---|---|---|---|---|
| MO00000003 | h | Oficial 1ª | 2.0000 | 21.51 | 43.02 |
| Q140506A05 | h | Plataformas elevadoras móviles para personal (PEMP). Elevadoras sobre remolque (telescópicas). De 15 m de altura | 0.5000 | 42.52 | 21.26 |
| MT12000007 | ud | Luminancímetro analogico L20 0-7000cd/m2 (material; 08/06/2022) | 1.0000 | 3190.55 | 3190.55 |
| MT12000011 | ud | Pequeño material alumbrado | 1.0000 | 5.32 | 5.32 |
|  |  | Total |  |  | 3260.15 |

**1102.0035** ud SUMINISTRO Y MONTAJE DE LUMINANCÍMETRO DE BOCA. RANGO DE MEDICIÓN 0-7000 CD/M3 (07/06/2022)
Precio: 4869.6
SUMINISTRO E INSTALACIÓN DE LUMINANCÍMETRO DE BOCA , MATERIAL EXTERIOR EN ACERO INOX, IP66/67, RANGO MEDICIÓN 0-7000CD/M2. CONDICIONES TRABAJO HUMEDAD 30-80% (SIN CONDENSACIÓN).CONO VISIÓN 20º. SALIDA 4-20 MA. ADECUADO SISTEMA PLC. COMPATIBLE CON SISTEMA DE PUNTO A PUNTO, COMUNICACIÓN A TRAVÉS DE RS-485 CON EL PANEL DE CONTROL CENTRAL (OTRAS INTERFACES COMO ETHERNET, BAJO PEDIDO). COMPLETAMENTE INSTALADO Y FUNCIONANDO.

| Código | Ud | Descripción | Rendimiento | Precio | Importe |
|---|---|---|---|---|---|
| MO00000003 | h | Oficial 1ª | 2.0000 | 21.51 | 43.02 |
| Q140506A05 | h | Plataformas elevadoras móviles para personal (PEMP). Elevadoras sobre remolque (telescópicas). De 15 m de altura | 0.5000 | 42.52 | 21.26 |
| MT12000008 | ud | Luminancímetro de boca 0-7000cd/m2 (material; 08/06/2022) | 1.0000 | 4800 | 4800.00 |
| MT12000011 | ud | Pequeño material alumbrado | 1.0000 | 5.32 | 5.32 |
|  |  | Total |  |  | 4869.6 |

**1102.0036** ud SUMINISTRO Y MONTAJE DE LUXÓMETRO ACERO INOX. RANGO DE MEDICIÓN 0-100000 LUX (07/06/2022)
Precio: 3094.77
SUMINISTRO Y MONTAJE DELUXÓMETRO, MATERIAL EXTERIOR EN ACERO INOX, IP66/67, RANGO MEDICIÓN 0-100.000 LUX. CONDICIONES TRABAJO HUMEDAD 30-80% ( SIN CONDENSACIÓN ). COMPLETAMENTE INSTALADO Y FUNCIONANDO.

| Código | Ud | Descripción | Rendimiento | Precio | Importe |
|---|---|---|---|---|---|
| MO00000003 | h | Oficial 1ª | 2.0000 | 21.51 | 43.02 |
| Q140506A05 | h | Plataformas elevadoras móviles para personal (PEMP). Elevadoras sobre remolque (telescópicas). De 15 m de altura | 0.5000 | 42.52 | 21.26 |
| MT12000009 | ud | Luxómetro 0-100.000 lux (material; 08/06/2022) | 1.0000 | 3025.17 | 3025.17 |
| MT12000011 | ud | Pequeño material alumbrado | 1.0000 | 5.32 | 5.32 |
|  |  | Total |  |  | 3094.77 |

**1102.0037** ud SUMINISTRO Y PUESTA EN MARCHA DE CONTROLADOR LÓGICO REGULABLE PLC (07/06/2022)
Precio: 4565.45
SUMINISTRO Y PUESTA EN MARCHA DE PLC (CONTROLADOR LÓGICO PROGRAMABLE) FRECUENCIA 50/60HZ, IP66, TENSIÓN 100-277V. CONSUMO INFERIOR A 3W.ENTRADA ANALÓGICA 4-20 MA. COMUNICACIÓN PROTOCOLO MODBUS ETHERNET INCLUIDA FUENTE DE ALIMENTACIÓN, ARMARIO DE CONTROL, ROUTER ETHERNET, ASÍ COMO SCADA Y SISTEMA DE GRABACIÓN DE DATOS.

| Código | Ud | Descripción | Rendimiento | Precio | Importe |
|---|---|---|---|---|---|
| MO00000003 | h | Oficial 1ª | 6.0000 | 21.51 | 129.06 |
| MT12000013 | ud | PLC comunicacion y control iluminacion (material; 08/06/2022) | 1.0000 | 4429.89 | 4429.89 |
| MT12000012 | ud | Pequeño material para comunicaciones (material; 08/06/2022) | 1.0000 | 6.5 | 6.50 |
|  |  | Total |  |  | 4565.45 |

**1102.0038** ud SUMINISTRO Y PUESTA EN MARCHA DE REPETIDOR SEÑAL DALI (07/06/2022)
Precio: 511.8
SUMINISTRO Y PUESTA EN MARCHA DE REPETIDOR SEÑAL DALI, PARA PROLONGACIÓN DE LA SEÑAL ENTRE 600 Y 300 M. FRECUENCIA 50/60HZ, TEMPERATURA FUNCIONAMIENTO -10 A 70ºC.

| Código | Ud | Descripción | Rendimiento | Precio | Importe |
|---|---|---|---|---|---|
| MO00000003 | h | Oficial 1ª | 3.0000 | 21.51 | 64.53 |
| MT12000014 | ud | Repetidor señal DALI (600 y 300 m) (material; 08/06/2022) | 1.0000 | 440.77 | 440.77 |
| MT12000012 | ud | Pequeño material para comunicaciones | 1.0000 | 6.5 | 6.50 |
|  |  | Total |  |  | 511.8 |

**1102.0039** ud SUMINISTRO Y MONTAJE DE FUENTE DE ALIMENTACIÓN AUXILIAR PLC MODBUS (07/06/2022)
Precio: 241.34
SUMINISTRO Y MONTAJE DE FUENTE DE ALIMENTACIÓN AUXILIAR PLC MODBUS, 24 VDC / 2.5 A. FRECUENCIA 50/60HZ, TENSIÓN 110-290 VAC,TEMPERATURA FUNCIONAMIENTO -10 A 70ºC.

| Código | Ud | Descripción | Rendimiento | Precio | Importe |
|---|---|---|---|---|---|
| MO00000003 | h | Oficial 1ª | 1.0000 | 21.51 | 21.51 |
| MO00000004 | h | Oficial 2ª | 1.0000 | 20.84 | 20.84 |
| MT12000006 | ud | Fuente de alimentación PLC Modbus (material; 08/06/2022) | 1.0000 | 198.99 | 198.99 |
|  |  | Total |  |  | 241.34 |

**1102.0040** ud SUMINISTRO Y PUESTA EN MARCHA DE ORDENADOR INDUSTRIAL CON SOFTWARE DE CONTROL DE ILUMINACIÓN (07/06/2022)
Precio: 10597.8
SUMINISTRO Y PUESTA EN MARCHA DE ORDENADOR INDUSTRIAL CON SOFTWARE DE CONTROL DE INSTALACIÓN. SEÑAL RS485 O 4-20MA. INCLUIDO SERVIDOR WEB INTEGRADO QUE PERMITA INTERFAZ ETHERNET PARA COMUNICACIÓN REMOTA. GABINETE DE CONTROL DE ILUMINACIÓN. PANEL DE CONTROL PRINCIPAL DEL TÚNEL FORMADO POR UN CONTROLADOR DE RED Y PROTECCIONES ELÉCTRICAS. SOFTWARE DE CONTROL DE ILUMINACIÓN CON POSIBILIDAD DE INTEGRACIÓN MODBUS SOBRE PROTOCOLO MODBUS / TCP. POSIBILIDAD DE INGRESAR LOS MEDIDORES DE LUMINANCIA RS-485. CONFIGURACIÓN DE LA CONEXIÓN INTERNA DE TODOS LOS ELEMENTOS Y CONTROL DE CALIDAD EN FÁBRICA.

| Código | Ud | Descripción | Rendimiento | Precio | Importe |
|---|---|---|---|---|---|
| MO00000003 | h | Oficial 1ª | 6.0000 | 21.51 | 129.06 |
| MO00000004 | h | Oficial 2ª | 6.0000 | 20.84 | 125.04 |
| MT12000010 | ud | Ordenador industrial con software de control de instalación (material; 08/06/2022) | 1.0000 | 10314.2 | 10314.20 |
| MT12000016 | ud | Tarjeta micro SD 512 MB (material; 08/06/2022) | 1.0000 | 23 | 23.00 |
| MT12000012 | ud | Pequeño material para comunicaciones | 1.0000 | 6.5 | 6.50 |
|  |  | Total |  |  | 10597.8 |

**1102.0041** ud SUMINISTRO Y MONTAJE DE SWITCH EN CUADRO DE MANDO (07/06/2022)
Precio: 6532.62
SUMINISTRO Y COLOCACIÓN DE SWITCH EN CUADRO DE MANDO. COMUNICACIÓN ETHERNET O CABLE PAR TRENZADO. COMPLETAMENTE INSTALADO Y FUNCIONANDO.

| Código | Ud | Descripción | Rendimiento | Precio | Importe |
|---|---|---|---|---|---|
| MO00000003 | h | Oficial 1ª | 6.0000 | 21.51 | 129.06 |
| MO00000004 | h | Oficial 2ª | 6.0000 | 20.84 | 125.04 |
| MT12000015 | ud | Switch 6 puertos en carril DIN en cuadro de mando (material; 08/06/2022) | 1.0000 | 6272.02 | 6272.02 |
| MT12000012 | ud | Pequeño material para comunicaciones | 1.0000 | 6.5 | 6.50 |
|  |  | Total |  |  | 6532.62 |

**1102.0042** ud SUMINISTRO E INSTALACIÓN DE CONTROLADOR DE ILUMINACIÓN. COMPATIBLE CON DALI (07/06/2022)
Precio: 513.11
SUMINISTRO Y MONTAJE DE CONTROLADOR LOCAL DE UNIDAD DE ILUMINACIÓN COMPATIBLE SISTEMA DALI O 1-10V. COMPLETAMENTE INSTALADO Y FUNCIONANDO.

| Código | Ud | Descripción | Rendimiento | Precio | Importe |
|---|---|---|---|---|---|
| MO00000003 | h | Oficial 1ª | 3.0000 | 21.51 | 64.53 |
| Q140506A05 | h | Plataformas elevadoras móviles para personal (PEMP). Elevadoras sobre remolque (telescópicas). De 15 m de altura | 0.5000 | 42.52 | 21.26 |
| MT12000002 | ud | Controlador local de unidad de iluminación (material; 08/06/2022) | 1.0000 | 422 | 422.00 |
| MT12000011 | ud | Pequeño material alumbrado | 1.0000 | 5.32 | 5.32 |
|  |  | Total |  |  | 513.11 |

**1102.0043** ud SUMINISTRO E INSTALACIÓN DE UNIDAD MAESTRA PARA CONTROL DE LUMINARIAS (07/06/2022)
Precio: 24215.36
SUMINISTRO Y PUESTA EN MARCHA DE UNIDAD MAESTRA DE CONTROL DE PLC EN LA RED Y CONTRACTORES DE POTENCIA, PERMITE CONFIGURAR Y SUPERVISAR GRUPO DE LUMINARIAS. AJUSTA LA ILUMINACION INTERIOR SEGÚN NIVELES DE LUZ EXTERIOR MANTENIENDO INTEGRIDAD DE LA COMUNICACION EN RED.120-240VAC, 50-60HZ, TEMPERATURA FUNCIONAMIENTO 0-70ºC.

| Código | Ud | Descripción | Rendimiento | Precio | Importe |
|---|---|---|---|---|---|
| MO00000003 | h | Oficial 1ª | 8.0000 | 21.51 | 172.08 |
| MO00000004 | h | Oficial 2ª | 8.0000 | 20.84 | 166.72 |
| MT12000017 | ud | Unidad maestra de control (material; 08/06/2022) | 1.0000 | 23870.06 | 23870.06 |
| MT12000012 | ud | Pequeño material para comunicaciones | 1.0000 | 6.5 | 6.50 |
|  |  | Total |  |  | 24215.36 |

**1102.0044** ud SUMINISTRO Y MONTAJE DE FILTRO DE LÍNEA 1000-750 MA (07/06/2022)
Precio: 4464.7
SUMINISTRO Y MONTAJE DE FILTRO DE LINEA MINIMO 1000-750 NMA VENTILACIÓN, BOMBAS JOCKEY-DIESEL. COMPLETAMENTE INSTALADO Y FUNCIONANDO.

| Código | Ud | Descripción | Rendimiento | Precio | Importe |
|---|---|---|---|---|---|
| MO00000003 | h | Oficial 1ª | 3.0000 | 21.51 | 64.53 |
| MT12000004 | ud | Filtro de línea 1000-750 nmA (material; 08/06/2022) | 1.0000 | 4400.17 | 4400.17 |
|  |  | Total |  |  | 4464.7 |

**1102.0045** ud SUMINISTRO Y MONATJE DE FILTRO DE LÍNEA 120-80 MA (07/06/2022)
Precio: 284.59
SUMINISTRO Y MONTAJE DE FILTRO DE LINEA MINIMO 120-80 MA VENTILACIÓN, BOMBAS JOCKEY-DIESEL. COMPLETAMENTE INSTALADO Y FUNCIONANDO.

| Código | Ud | Descripción | Rendimiento | Precio | Importe |
|---|---|---|---|---|---|
| MO00000003 | h | Oficial 1ª | 3.0000 | 21.51 | 64.53 |
| MT12000005 | ud | Filtro de línea 120-80 mA (material; 08/06/2022) | 1.0000 | 220.06 | 220.06 |
|  |  | Total |  |  | 284.59 |

**1102.0046** ud INTEGRACIÓN Y PUESTA EN MARCHA DE SOFTWARE DE CONTROL DE ILUMINACIÓN (07/06/2022)
Precio: 15628.2
INTEGRACIÓN Y PUESTA EN MARCHA DE SOFTWARE DE CONTROL DE ILUMINACIÓN ( ENTRADA LUMINANCIMETRO / LUXÓMETRO CON COMPENSACIÓN SUCIEDAD Y FALLO DE LUMINARIAS). REGULACIÓN HORARIA. INTEGRABLE MEDIANTE PROTOCOLO MODBUS Y MAPEO INSTALACIONES. INCLUSO ENTRENAMIENTO- FORMACION DE USUARIOS.

| Código | Ud | Descripción | Rendimiento | Precio | Importe |
|---|---|---|---|---|---|
| MO00000003 | h | Oficial 1ª | 120.0000 | 21.51 | 2581.20 |
| MO00000001 | h | Encargado | 80.0000 | 22.42 | 1793.60 |
| MO00000002 | h | Capataz | 110.0000 | 21.98 | 2417.80 |
| MO00000004 | h | Oficial 2ª | 120.0000 | 20.84 | 2500.80 |
| MO00000008 | h | Titulado superior | 120.0000 | 27.76 | 3331.20 |
| MO00000009 | h | Titulado medio | 120.0000 | 25.03 | 3003.60 |
|  |  | Total |  |  | 15628.2 |

**1102.0047** ud SUMINISTRO Y PUESTA EN MARCHA DE CONVERSOR DE MEDIOS RS-485 A ETHERNET PARA INTEGRACIÓN DE FOTÓMETROS (07/06/2022)
Precio: 544.58
SUMINISTRO Y PUESTA EN MARCHA DE CONVERSOR DE MEDIOS RS-485 A ETHERNET PARA INTEGRAR LOS FOTÓMETROS LCAM E ILCAM UTILIZANDO ETHERNET PRINCIPAL. PLACA DE INTERFAZ DE MONTAJE EN RACK 19U DE 3 U DE ALTO. CADA PLACA ADMITE ENLACES RS485 A 2 FOTÓMETROS Y 2 CONEXIONES DE RED. ENTRADAS DE 100 A 240 VCA PARA ALIMENTACIÓN, 3 CONEXIONES ETHERNET RJ-45 Y 3 CONEXIONES DE ENLACES SERIE RS-485 (BLOQUE DE TERMINALES). COMPLETAMENTE INSTALADO Y FUNCIONANDO.

| Código | Ud | Descripción | Rendimiento | Precio | Importe |
|---|---|---|---|---|---|
| MO00000003 | h | Oficial 1ª | 2.0000 | 21.51 | 43.02 |
| MT12000003 | ud | Conversor de medios RS-485 a Ethernet (material; 08/06/2022) | 1.0000 | 495.06 | 495.06 |
| MT12000012 | ud | Pequeño material para comunicaciones | 1.0000 | 6.5 | 6.50 |
|  |  | Total |  |  | 544.58 |

**1102.0048** m SUMINISTRO Y MONTAJE DE CABLE TRENZADO DE CALIBRE 2X1,5 MM2 CON BLINDAJE DE COBRE ESTAÑADO (07/06/2022)
Precio: 3.23
SUMINISTRO Y MONTAJE DE CABLE DE 2 PARES TRENZADOS DE CALIBRE 2X1,5 MM2 CON BLINDAJE DE COBRE ESTAÑADO, COBERTURA >65%. RESISTENCIA>120 OHMIOS /KM, IMPEDANCIA CARACTERÍSTICA DE 100-120 OHMIOS. CAPACIDAD ELÉCTRICA ENTRE CONDUCTORES <60 PF/M . CONDUCTOR Y BLINDAJE <100PF/M. NO PROPAGADOR DE LLAMA NI INCENDIO, LIBRE DE HALÓGENO, BAJA EMISIÓN DE HUMOS OPACOS Y BAJA CORROSIVIDAD. INCLUYE ROTULACIÓN Y TODOS LOS TRABAJOS, MATERIALES Y MEDIOS AUXILIARES PARA DEJAR LA UNIDAD TOTALMENTE INSTALADA PROBADA EN PERFECTO ESTADO DE FUNCIONAMIENTO SEGÚN PLANOS Y DEMÁS DOCUMENTOS DEL PROYECTO, INDICACIONES DE LA DF Y NORMATIVA VIGENTE.

| Código | Ud | Descripción | Rendimiento | Precio | Importe |
|---|---|---|---|---|---|
| MO00000004 | h | Oficial 2ª | 0.0500 | 20.84 | 1.04 |
| MO00000003 | h | Oficial 1ª | 0.0500 | 21.51 | 1.08 |
| MT11100008 | m | Cable par trenzado 2x1,5mm2 (material; 08/06/2022) | 1.0000 | 1.11 | 1.11 |
|  |  | Total |  |  | 3.23 |

**1102.0049** m SUMINISTRO Y MONTAJE DE CABLE TRENZADO DE CALIBRE 2X2,5 MM2 CON BLINDAJE DE COBRE ESTAÑADO (07/06/2022)
Precio: 3.39
SUMINISTRO Y MONTAJE DE CABLE DE 2 PARES TRENZADOS DE CALIBRE 2X2,5 MM2 CON BLINDAJE DE COBRE ESTAÑADO, COBERTURA >65%. RESISTENCIA>120 OHMIOS /KM, IMPEDANCIA CARACTERÍSTICA DE 100-120 OHMIOS. CAPACIDAD ELÉCTRICA ENTRE CONDUCTORES <60 PF/M . CONDUCTOR Y BLINDAJE <100PF/M. NO PROPAGADOR DE LLAMA NI INCENDIO, LIBRE DE HALÓGENO, BAJA EMISIÓN DE HUMOS OPACOS Y BAJA CORROSIVIDAD. INCLUYE ROTULACIÓN Y TODOS LOS TRABAJOS, MATERIALES Y MEDIOS AUXILIARES PARA DEJAR LA UNIDAD TOTALMENTE INSTALADA PROBADA EN PERFECTO ESTADO DE FUNCIONAMIENTO SEGÚN PLANOS Y DEMÁS DOCUMENTOS DEL PROYECTO, INDICACIONES DE LA DF Y NORMATIVA VIGENTE.

| Código | Ud | Descripción | Rendimiento | Precio | Importe |
|---|---|---|---|---|---|
| MO00000004 | h | Oficial 2ª | 0.0500 | 20.84 | 1.04 |
| MO00000003 | h | Oficial 1ª | 0.0500 | 21.51 | 1.08 |
| MT11100009 | m | Cable par trenzado 2x2,5mm2 (material; 08/06/2022) | 1.0000 | 1.27 | 1.27 |
|  |  | Total |  |  | 3.39 |

**1102.0050** m BÁCULO TRONCOCONICO DE ACERO GALVANIZADO DE 12 M DE ALTURA PARA SOPORTE DE LUMINARIA (07/06/2022)
Precio: 746.1
SUMINISTRO Y MONTAJE DE CABLE DE 2 PARES TRENZADOS DE CALIBRE 2X2,5 MM2 CON BLINDAJE DE COBRE ESTAÑADO, COBERTURA >65%. RESISTENCIA>120 OHMIOS /KM, IMPEDANCIA CARACTERÍSTICA DE 100-120 OHMIOS. CAPACIDAD ELÉCTRICA ENTRE CONDUCTORES <60 PF/M . CONDUCTOR Y BLINDAJE <100PF/M. NO PROPAGADOR DE LLAMA NI INCENDIO, LIBRE DE HALÓGENO, BAJA EMISIÓN DE HUMOS OPACOS Y BAJA CORROSIVIDAD. INCLUYE ROTULACIÓN Y TODOS LOS TRABAJOS, MATERIALES Y MEDIOS AUXILIARES PARA DEJAR LA UNIDAD TOTALMENTE INSTALADA PROBADA EN PERFECTO ESTADO DE FUNCIONAMIENTO SEGÚN PLANOS Y DEMÁS DOCUMENTOS DEL PROYECTO, INDICACIONES DE LA DF Y NORMATIVA VIGENTE.

| Código | Ud | Descripción | Rendimiento | Precio | Importe |
|---|---|---|---|---|---|
| MO00000004 | h | Oficial 2ª | 1.0000 | 20.84 | 20.84 |
| MO00000003 | h | Oficial 1ª | 1.0000 | 21.51 | 21.51 |
| Q060201A01 | h | Camión. Con caja fija y grúa auxiliar. Para 16 t | 0.2000 | 58.08 | 11.62 |
| MT11030065 | ud | Placa de cobre de 500 x 500 x 2 mm para conexión a tierra (material; 19/03/1991) | 1.0000 | 3.46 | 3.46 |
| MT11030087 | ud | Caja derivación PVC con fusibles (material; 29/04/2014) | 1.0000 | 5.78 | 5.78 |
| MT11010002 | m | Cond. Aisla. Rv-k 0,6-1kv 2x2,5mm2 cu (material; 27/03/2014) | 12.0000 | 1.16 | 13.92 |
| MT11010006 | m | Conduc cobre desnudo 35 mm2 (material; 15/04/2014) | 2.0000 | 2.85 | 5.70 |
| MT11020002 | ud | Pica toma tierra alumbrado instalada (material; 14/04/2014) | 1.0000 | 18.8 | 18.80 |
| MT12000011 | ud | Pequeño material alumbrado | 1.0000 | 5.32 | 5.32 |
| MT11010001 | m | Tubo para cables pvc Ø 110 mm (material; 29/06/2021) | 13.0000 | 2.18 | 28.34 |
| MT12000001 | ud | Báculo troncocónico de acero galvanizado de 12 m de altura para soporte de luminaria (material; 08/06/2022) | 1.0000 | 610.81 | 610.81 |
|  |  | Total |  |  | 746.1 |

**1102.0051** m BASE PARA CIMENTACIÓN DE BÁCULOS DE ILUMINACIÓN (07/06/2022)
Precio: 240.27
EJECUCIÓN DE BASE PARA CIMENTACIÓN DE BÁCULOS DE ILUMINACIÓN ( 10<H<12 M) INCLUIDO EXCAVACIÓN, HORMIGÓN DE LIMPIEZA, HORMIGÓN PARA ZAPATA DE CIMENTACIÓN, ARMADURAS EN CASO NECESARIO, ENCOFRADO, IMPERMEABILIZACIÓN CON BREA, RELLENO LOCALIZADO PERNOS DE ANCLAJE Y TODAS LAS OPERACIONES Y MEDIOS NECESARIOS PARA LA CORRECTA EJECUCIÓN SIGUIENDO INSTRUCCIONES DE LA DIRECCIÓN FACULTATIVA.

| Código | Ud | Descripción | Rendimiento | Precio | Importe |
|---|---|---|---|---|---|
| MO00000004 | h | Oficial 2ª | 1.2500 | 20.84 | 26.05 |
| MO00000003 | h | Oficial 1ª | 1.0000 | 21.51 | 21.51 |
| Q040201A01 | h | Retrocargadoras sobre ruedas. De 60 kW de potencia | 0.1500 | 40.8 | 6.12 |
| Q060200A01 | h | Camión. Con caja fija. Para 10 t | 0.1000 | 44.95 | 4.50 |
| Q081100A01 | h | Vibradores de hormigones. De 36 mm de diámetro | 0.2800 | 0.38 | 0.11 |
| Q081101A10 | h | Convertidores y grupos electrógenos de alta frecuencia para vibradores de hormigón (4,9 kW de potencia) | 0.2800 | 1.36 | 0.38 |
| Q050000A15 | h | Compactadores de conducción manual. Bandejas vibrantes. De 1000 kg de masa | 0.0300 | 9.37 | 0.28 |
| MT01060015 | m³ | Hormigón C20/25 de cualquier consistencia y cualquier tamaño máximo de árido | 0.0640 | 72.13 | 4.62 |
| MT01060045 | m³ | Hormigón C25/30 de cualquier consistencia y cualquier tamaño máximo de árido | 0.7680 | 75.36 | 57.88 |
| MT01120015 | ud | Amortización de puntal metálico y telescópico de 5 m y 150 usos | 4.0000 | 0.18 | 0.72 |
| MT01120005 | m² | Amortización de tablón de madera de pino de 22 mm plano para 10 usos | 3.8400 | 1.25 | 4.80 |
| MT01120050 | l | Desencofrante | 0.0960 | 1.75 | 0.17 |
| MT01120040 | kg | Materiales auxiliares para encofrar | 0.8500 | 1.25 | 1.06 |
| MT01100005 | kg | Alambre de atar recocido Ø 1,3 mm | 0.6100 | 1.36 | 0.83 |
| MT01110001 | kg | Acero corrugado B 500 B o B 500 C, con características de ductilidad mejoradas, en barras elaborado | 61.5000 | 1.58 | 97.17 |
| MT07010090 | t | Emulsión bituminosa tipo C50BF4 IMP | 0.0040 | 406.62 | 1.63 |
| MT01100352 | ud | Perno de anclaje d=2 cm l=70 mm (material; 21/05/2014) | 4.0000 | 3.11 | 12.44 |
|  |  | Total |  |  | 240.27 |

### 11.03 VENTILACIÓN (06/06/2022)

**1103.0001** ud SUMINISTRO, TRANSPORTE E INSTALACION DE ARMARIO DE FUERZA 2X11 KW, CON ARRANCADOR SUAVE (03/06/2022)
Precio: 16040.28
SUMINISTRO, TRANSPORTE E INSTALACION DE ARMARIO DE FUERZA 2X11 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040006 | ud | Armario Eléctrico de potencia para 2 ventiladores tipo Jet Fan reversible de 11 kW, con arrancador suave (material; 13/06/2022) | 1.0000 | 15061 | 15061.00 |
|  |  | Total |  |  | 16040.28 |

**1103.0002** ud SUMINISTRO, TRANSPORTE E INSTALACION DE ARMARIO DE FUERZA 2X15 KW, CON ARRANCADOR SUAVE (03/06/2022)
Precio: 16040.28
SUMINISTRO, TRANSPORTE E INSTALACION DE ARMARIO DE FUERZA 2X15 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040007 | ud | Armario Eléctrico de potencia para 2 ventiladores tipo Jet Fan reversible de 15 kW, con arrancador suave (material; 13/06/2022) | 1.0000 | 15061 | 15061.00 |
|  |  | Total |  |  | 16040.28 |

**1103.0003** ud SUMINISTRO, TRANSPORTE E INSTALACION DE ARMARIO DE FUERZA 2X22 KW, CON ARRANCADOR SUAVE (03/06/2022)
Precio: 16563.28
SUMINISTRO, TRANSPORTE E INSTALACION DE ARMARIO DE FUERZA 2X22 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040008 | ud | Armario Eléctrico de potencia para 2 ventiladores tipo Jet Fan reversible de 22 kW, con arrancador suave (material; 13/06/2022) | 1.0000 | 15584 | 15584.00 |
|  |  | Total |  |  | 16563.28 |

**1103.0004** ud SUMINISTRO, TRANSPORTE E INSTALACION DE ARMARIO DE FUERZA 2X30 KW, CON ARRANCADOR SUAVE (03/06/2022)
Precio: 16747.28
SUMINISTRO, TRANSPORTE E INSTALACION DE ARMARIO DE FUERZA 2X30 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040009 | ud | Armario Eléctrico de potencia para 2 ventiladores tipo Jet Fan reversible de 30 kW, con arrancador suave (material; 13/06/2022) | 1.0000 | 15768 | 15768.00 |
|  |  | Total |  |  | 16747.28 |

**1103.0005** ud SUMINISTRO, TRANSPORTE E INSTALACION DE ARMARIO DE FUERZA 2X37 KW, CON ARRANCADOR SUAVE (03/06/2022)
Precio: 17072.28
SUMINISTRO, TRANSPORTE E INSTALACION DE ARMARIO DE FUERZA 2X37 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040010 | ud | Armario Eléctrico de potencia para 2 ventiladores tipo Jet Fan reversible de 37 kW, con arrancador suave (material; 13/06/2022) | 1.0000 | 16093 | 16093.00 |
|  |  | Total |  |  | 17072.28 |

**1103.0006** ud SUMINISTRO, TRANSPORTE E INSTALACION DE ARMARIO DE FUERZA 2X45 KW, CON ARRANCADOR SUAVE (03/06/2022)
Precio: 17832.28
SUMINISTRO, TRANSPORTE E INSTALACION DE ARMARIO DE FUERZA 2X55 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040011 | ud | Armario Eléctrico de potencia para 2 ventiladores tipo Jet Fan reversible de 45 kW, con arrancador suave (material; 13/06/2022) | 1.0000 | 16853 | 16853.00 |
|  |  | Total |  |  | 17832.28 |

**1103.0007** ud SUMINISTRO, TRANSPORTE E INSTALACION DE ARMARIO DE FUERZA 2X55 KW, CON ARRANCADOR SUAVE (03/06/2022)
Precio: 19229.28
SUMINISTRO, TRANSPORTE E INSTALACION DE ARMARIO DE FUERZA 2X55 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040012 | ud | Armario Eléctrico de potencia para 2 ventiladores tipo Jet Fan reversible de 55 kW, con arrancador suave (material; 13/06/2022) | 1.0000 | 18250 | 18250.00 |
|  |  | Total |  |  | 19229.28 |

**1103.0008** ud SUMINISTRO, TRANSPORTE E INSTALACION DE ARMARIO DE FUERZA 2X75 KW, CON ARRANCADOR SUAVE (03/06/2022)
Precio: 19779.28
SUMINISTRO, TRANSPORTE E INSTALACION DE ARMARIO DE FUERZA 2X75 KW, PARA DOS VENTILADORES REVERSIBLES, CON ARRANCADOR SUAVE. ARMARIO DE ACERO AL CARBONO.
CADA ARMARIO ELÉCTRICO DISPONE DE LAS SIGUIENTES CARACTERÍSTICAS:
- ARMARIO DE POTENCIA PARA 2 VENTILADORES DE TIPO REVERSIBLE.
- 3 X 400V, 50 HZ.
- MATERIALES ELÉCTRICOS COMUNES Y ESPECÍFICOS PARA EL CUADRO ELÉCTRICO.
- CIRCUIT BREAKER (ABB-SCH).
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040013 | ud | Armario Eléctrico de potencia para 2 ventiladores tipo Jet Fan reversible de 75 kW, con arrancador suave (material; 13/06/2022) | 1.0000 | 18800 | 18800.00 |
|  |  | Total |  |  | 19779.28 |

**1103.0009** ud SUMINISTRO, TRANSPORTE E INSTALACION DE ARMARIO DE FUERZA 2X11 KW, CON VARIADOR DE FRECUENCIA (03/06/2022)
Precio: 16138.28
SUMINISTRO, TRANSPORTE E INSTALACION DE ARMARIO DE FUERZA 2X15 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040014 | ud | Armario Eléctrico de potencia para 2 ventiladores tipo Jet Fan reversible de 11 kW, con variador de frecuencia (material; 13/06/2022) | 1.0000 | 15159 | 15159.00 |
|  |  | Total |  |  | 16138.28 |

**1103.0010** ud SUMINISTRO, TRANSPORTE E INSTALACION DE ARMARIO DE FUERZA 2X15 KW, CON VARIADOR DE FRECUENCIA (03/06/2022)
Precio: 16192.28
SUMINISTRO, TRANSPORTE E INSTALACION DE ARMARIO DE FUERZA 2X15 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040015 | ud | Armario Eléctrico de potencia para 2 ventiladores tipo Jet Fan reversible de 15 kW, con variador de frecuencia (material; 13/06/2022) | 1.0000 | 15213 | 15213.00 |
|  |  | Total |  |  | 16192.28 |

**1103.0011** ud SUMINISTRO, TRANSPORTE E INSTALACION DE ARMARIO DE FUERZA 2X22 KW, CON VARIADOR DE FRECUENCIA (03/06/2022)
Precio: 17094.28
SUMINISTRO, TRANSPORTE E INSTALACION DE ARMARIO DE FUERZA 2X22 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO

| Código | Ud | Descripción | Rendimiento | Precio | Importe |
|---|---|---|---|---|---|
| MO00000002 | h | Capataz | 8.0000 | 21.98 | 175.84 |
| MO00000003 | h | Oficial 1ª | 8.0000 | 21.51 | 172.08 |
| MO00000004 | h | Oficial 2ª | 8.0000 | 20.84 | 166.72 |
| Q060201A01 | h | Camión. Con caja fija y grúa auxiliar. Para 16 t | 8.0000 | 58.08 | 464.64 |
| MT11040016 | ud | Armario Eléctrico de potencia para 2 ventiladores tipo Jet Fan reversible de 22 kW, con variador de frecuencia (material; 13/06/2022) | 1.0000 | 16115 | 16115.00 |
|  |  | Total |  |  | 17094.28 |

**1103.0012** ud SUMINISTRO, TRANSPORTE E INSTALACION DE ARMARIO DE FUERZA 2X30 KW, CON VARIADOR DE FRECUENCIA (03/06/2022)
Precio: 17227.28
SUMINISTRO, TRANSPORTE E INSTALACION DE ARMARIO DE FUERZA 2X30 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO

| Código | Ud | Descripción | Rendimiento | Precio | Importe |
|---|---|---|---|---|---|
| MO00000002 | h | Capataz | 8.0000 | 21.98 | 175.84 |
| MO00000003 | h | Oficial 1ª | 8.0000 | 21.51 | 172.08 |
| MO00000004 | h | Oficial 2ª | 8.0000 | 20.84 | 166.72 |
| Q060201A01 | h | Camión. Con caja fija y grúa auxiliar. Para 16 t | 8.0000 | 58.08 | 464.64 |
| MT11040017 | ud | Armario Eléctrico de potencia para 2 ventiladores tipo Jet Fan reversible de 30 kW, con variador de frecuencia (material; 13/06/2022) | 1.0000 | 16248 | 16248.00 |
|  |  | Total |  |  | 17227.28 |

**1103.0013** ud SUMINISTRO, TRANSPORTE E INSTALACION DE ARMARIO DE FUERZA 2X37 KW, CON VARIADOR DE FRECUENCIA (03/06/2022)
Precio: 17421.28
SUMINISTRO, TRANSPORTE E INSTALACION DE ARMARIO DE FUERZA 2X37 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO

| Código | Ud | Descripción | Rendimiento | Precio | Importe |
|---|---|---|---|---|---|
| MO00000002 | h | Capataz | 8.0000 | 21.98 | 175.84 |
| MO00000003 | h | Oficial 1ª | 8.0000 | 21.51 | 172.08 |
| MO00000004 | h | Oficial 2ª | 8.0000 | 20.84 | 166.72 |
| Q060201A01 | h | Camión. Con caja fija y grúa auxiliar. Para 16 t | 8.0000 | 58.08 | 464.64 |
| MT11040018 | ud | Armario Eléctrico de potencia para 2 ventiladores tipo Jet Fan reversible de 37 kW, con variador de frecuencia (material; 13/06/2022) | 1.0000 | 16442 | 16442.00 |
|  |  | Total |  |  | 17421.28 |

**1103.0014** ud SUMINISTRO, TRANSPORTE E INSTALACION DE ARMARIO DE FUERZA 2X45 KW, CON VARIADOR DE FRECUENCIA (03/06/2022)
Precio: 18525.28
SUMINISTRO, TRANSPORTE E INSTALACION DE ARMARIO DE FUERZA 2X45 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO

| Código | Ud | Descripción | Rendimiento | Precio | Importe |
|---|---|---|---|---|---|
| MO00000002 | h | Capataz | 8.0000 | 21.98 | 175.84 |
| MO00000003 | h | Oficial 1ª | 8.0000 | 21.51 | 172.08 |
| MO00000004 | h | Oficial 2ª | 8.0000 | 20.84 | 166.72 |
| Q060201A01 | h | Camión. Con caja fija y grúa auxiliar. Para 16 t | 8.0000 | 58.08 | 464.64 |
| MT11040019 | ud | Armario Eléctrico de potencia para 2 ventiladores tipo Jet Fan reversible de 45 kW, con variador de frecuencia (material; 13/06/2022) | 1.0000 | 17546 | 17546.00 |
|  |  | Total |  |  | 18525.28 |

**1103.0015** ud SUMINISTRO, TRANSPORTE E INSTALACION DE ARMARIO DE FUERZA 2X55 KW, CON VARIADOR DE FRECUENCIA (03/06/2022)
Precio: 19521.28
SUMINISTRO, TRANSPORTE E INSTALACION DE ARMARIO DE FUERZA 2X75 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO

| Código | Ud | Descripción | Rendimiento | Precio | Importe |
|---|---|---|---|---|---|
| MO00000002 | h | Capataz | 8.0000 | 21.98 | 175.84 |
| MO00000003 | h | Oficial 1ª | 8.0000 | 21.51 | 172.08 |
| MO00000004 | h | Oficial 2ª | 8.0000 | 20.84 | 166.72 |
| Q060201A01 | h | Camión. Con caja fija y grúa auxiliar. Para 16 t | 8.0000 | 58.08 | 464.64 |
| MT11040020 | ud | Armario Eléctrico de potencia para 2 ventiladores tipo Jet Fan reversible de 55 kW, con variador de frecuencia. (material; 13/06/2022) | 1.0000 | 18542 | 18542.00 |
|  |  | Total |  |  | 19521.28 |

**1103.0016** ud SUMINISTRO, TRANSPORTE E INSTALACION DE ARMARIO DE FUERZA 2X75 KW, CON VARIADOR DE FRECUENCIA (03/06/2022)
Precio: 20479.28
SUMINISTRO, TRANSPORTE E INSTALACION DE ARMARIO DE FUERZA 2X75 KW, PARA DOS VENTILADORES REVERSIBLES, CON VARIADOR DE FRECUENCIA. ARMARIO DE ACERO AL CARBONO.
CADA ARMARIO ELÉCTRICO DISPONE DE LAS SIGUIENTES CARACTERÍSTICAS:
- ARMARIO DE POTENCIA PARA 2 VENTILADORES DE TIPO REVERSIBLE.
- 3 X 400V, 50 HZ.
- MATERIALES ELÉCTRICOS COMUNES Y ESPECÍFICOS PARA EL CUADRO ELÉCTRICO.
- CIRCUIT BREAKER (ABB-SCH).
- FILTRO RFI CLASE C2.
- IP54.
- VARIADOR DE FRECUENCIA DANFOSS.
- RESISTENCIAS DE CALDEO.
- VENTILACIÓN MECÁNICA PARA REFRIGERACIÓN.
- TERMOSTATO PARA GESTIÓN TÉRMICA DEL ARMARIO.
- GESTIÓN DE LA RESISTENCIA DE CALDEO DEL MOTOR
COMPLETAMENTE MONTADO Y EN FUNCIONAMIENTO.

| Código | Ud | Descripción | Rendimiento | Precio | Importe |
|---|---|---|---|---|---|
| MO00000002 | h | Capataz | 8.0000 | 21.98 | 175.84 |
| MO00000003 | h | Oficial 1ª | 8.0000 | 21.51 | 172.08 |
| MO00000004 | h | Oficial 2ª | 8.0000 | 20.84 | 166.72 |
| Q060201A01 | h | Camión. Con caja fija y grúa auxiliar. Para 16 t | 8.0000 | 58.08 | 464.64 |
| MT11040021 | ud | Armario Eléctrico de potencia para 2 ventiladores tipo Jet Fan reversible de 75 kW, con variador de frecuencia. (material; 13/06/2022) | 1.0000 | 19500 | 19500.00 |
|  |  | Total |  |  | 20479.28 |

**1103.0017** ud SUMINISTRO, TRANSPORTE E INSTALACIÓN DE ARMARIO DE CONTROL PARA 8 VENTILADORES (03/06/2022)
Precio: 23050.52
SUMINISTRO, TRANSPORTE E INSTALACIÓN DE ARMARIO DE CONTROL PARA 8 VENTILADORES REVERSIBLES, CON SISTEMA DE CONTROL PROGRAMABLE (PLC) MODO LOCAL Y REMOTO, INCLUYENDO COMPONENTES Y ACCESORIOS, PANTALLA TÁCTIL CON INTERFAZ DE SENSOR DE VIBRACIONES, CALDEO DE MOTOR Y SONDA DE TEMPERATURA. ARMARIO DE ACERO AL CARBONO.
CADA CUADRO ELÉCTRICO DISPONE DE LAS SIGUIENTES CARACTERÍSTICAS:
- ARMARIO DE CONTROL PARA 8 VENTILADORES DE TIPO REVERSIBLE.
- 3 X 400V, 50 HZ.
- CIRCUIT BREAKER (ABB-SCH).
- IP54.
PLC MODICON M241:
- CON MODO LOCAL Y REMOTO (MODBUS TCP).
- PANTALLA TÁCTIL DE 7".
- INTERFACE CON SENSOR DE VIBRACIONES.
- GESTIÓN DE SEÑALES: PTC DEVANADOS, PTC100 RODAMIENTOS Y SENSOR DE VIBRACIONES 4..20 MA.
- MODO LOCAL MEDIANTE BOTONERA Y PANTALLA TÁCTIL DEL ARMARIO.
- MODO REMOTO COMUNICADO POR MODBUS TCP.
COMPLETAMENTE MONTADO Y EN FUNCIONAMIENTO

| Código | Ud | Descripción | Rendimiento | Precio | Importe |
|---|---|---|---|---|---|
| MO00000002 | h | Capataz | 8.0000 | 21.98 | 175.84 |
| MO00000003 | h | Oficial 1ª | 16.0000 | 21.51 | 344.16 |
| MO00000004 | h | Oficial 2ª | 32.0000 | 20.84 | 666.88 |
| Q060201A01 | h | Camión. Con caja fija y grúa auxiliar. Para 16 t | 8.0000 | 58.08 | 464.64 |
| MT11040022 | ud | Armario de control para 8 ventiladores con PLC (material; 13/06/2022) | 1.0000 | 21399 | 21399.00 |
|  |  | Total |  |  | 23050.52 |

**1103.0018** ud SUMINISTRO, TRANSPORTE E INSTALACIÓN DE ARMARIO DE CONTROL PARA 8 VENTILADORES CON ZJET (03/06/2022)
Precio: 28716.52
SUMINISTRO, TRANSPORTE E INSTALACIÓN DE ARMARIO DE CONTROL PARA 8 VENTILADORES REVERSIBLES, CON SISTEMA DE CONTROL PROGRAMABLE (PLC) MODO LOCAL Y REMOTO, INCLUYENDO COMPONENTES Y ACCESORIOS, PANTALLA TÁCTIL CON INTERFAZ DE SENSOR DE VIBRACIONES, CALDEO DE MOTOR Y SONDA DE TEMPERATURA. ARMARIO DE ACERO AL CARBONO.
CADA CUADRO ELÉCTRICO DISPONE DE LAS SIGUIENTES CARACTERÍSTICAS:
- ARMARIO DE CONTROL PARA 8 VENTILADORES DE TIPO REVERSIBLE.
- 3 X 400V, 50 HZ.
- CIRCUIT BREAKER (ABB-SCH).
- IP54.
PLC MODICON M241:
- CON MODO LOCAL Y REMOTO (MODBUS TCP).
- PANTALLA TÁCTIL DE 7".
- INTERFACE CON SENSOR DE VIBRACIONES.
- GESTIÓN DE SEÑALES: PTC DEVANADOS, PTC100 RODAMIENTOS Y SENSOR DE VIBRACIONES 4..20 MA.
- MODO LOCAL MEDIANTE BOTONERA Y PANTALLA TÁCTIL DEL ARMARIO.
- MODO REMOTO COMUNICADO POR MODBUS TCP.
ZJET:
- CONEXIÓN PLUG & PLAY
- COMUNICACIÓN: PROTOCOLO MODBUS TCP.
- PROTECCIÓN IP 40 (IP66 ENSAMBLADO EN VENTILADOR).
- COMPATIBILIDAD EMC.
- SEÑALES DE VENTILADOR INTEGRADAS EN ELECTRÓNICA DE SUPERVISIÓN ZJET
- REGISTRO DE DATOS.
- ALIMENTACIÓN Y GESTIÓN AUTOMATIZACIÓN DE LAS RESISTENCIAS DE CALDEO DEL MOTOR.
- INTEGRACIÓN CON EL SOFTWARE DE MONITORIZACIÓN DE ZITRÓN (OPCIONAL).
COMPLETAMENTE MONTADO Y EN FUNCIONAMIENTO

| Código | Ud | Descripción | Rendimiento | Precio | Importe |
|---|---|---|---|---|---|
| MO00000002 | h | Capataz | 8.0000 | 21.98 | 175.84 |
| MO00000003 | h | Oficial 1ª | 16.0000 | 21.51 | 344.16 |
| MO00000004 | h | Oficial 2ª | 32.0000 | 20.84 | 666.88 |
| Q060201A01 | h | Camión. Con caja fija y grúa auxiliar. Para 16 t | 8.0000 | 58.08 | 464.64 |
| MT12100013 | ud | Tarjeta de monitorización y adquisición de datos (material; 13/06/2022) | 8.0000 | 1286 | 10288.00 |
| MT11040023 | ud | Armario de control para 8 ventiladores con PLC con ZJET (material; 13/06/2022) | 1.0000 | 16777 | 16777.00 |
|  |  | Total |  |  | 28716.52 |

**1103.0019** ud SUMINISTRO, TRANSPORTE, MONTAJE Y PUESTA EN MARCHA DE VENTILADOR REVERSIBLE POTENCIA 11 KW, CAUDAL 11 M3/S, ACERO AL CARBONO (03/06/2022)
Precio: 15613.96
SUMINISTRO, TRANSPORTE, MONTAJE Y PUESTA EN MARCHA DE VENTILADOR REVERSIBLE DE ACERO AL CARBONO Y PINTADA AMBIENTE CORROSIVO C5, CON RODETE DE ACERO INOX.DIAMETRO EXTERIOR 900 MM/ DIAMETRO INTERIOR 700MM, POTENCIA 11 KW, CAUDAL 11 M3/S. (400 ºC, 2H), INCLUSO SILENCIADORES , ENGRASE Y CAJA CONEXIONES PARA SEÑALES DE VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000001 | ud | Ventilador Jet - Fan Reversible Potencia 11 KW con un caudal 11 m3/s, de acero al carbono (material; 13/06/2022) | 1.0000 | 13629 | 13629.00 |
|  |  | Total |  |  | 15613.96 |

**1103.0020** ud SUMINISTRO, TRANSPORTE, MONTAJE Y PUESTA EN MARCHA DE VENTILADOR REVERSIBLE POTENCIA 15 KW, CAUDAL 12 M3/S, ACERO AL CARBONO (03/06/2022)
Precio: 15813.96
SUMINISTRO, TRANSPORTE, MONTAJE Y PUESTA EN MARCHA DE VENTILADOR REVERSIBLE DE ACERO AL CARBONO Y PINTADA AMBIENTE CORROSIVO C5, CON RODETE DE ACERO INOX. DIAMETRO EXTERIOR 900 MM/ DIAMETRO INTERIOR 700MM, POTENCIA 15 KW,CAUDAL 12 M3/S. (400 ºC, 2H), INCLUSO SILENCIADORES , ENGRASE Y CAJA CONEXIONES PARA SEÑALES DE VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000003 | ud | Ventilador Jet - Fan Reversible Potencia 15 KW con un caudal 12 m3/s, de acero al carbono (material; 13/06/2022) | 1.0000 | 13829 | 13829.00 |
|  |  | Total |  |  | 15813.96 |

**1103.0021** ud SUMINISTRO, TRANSPORTE, MONTAJE Y PUESTA EN MARCHA DE VENTILADOR REVERSIBLE POTENCIA 18 KW, CAUDAL 13 M3/S, ACERO AL CARBONO (03/06/2022)
Precio: 16142.96
SUMINISTRO, TRANSPORTE, MONTAJE Y PUESTA EN MARCHA DE VENTILADOR REVERSIBLE DE ACERO AL CARBONO Y PINTADA AMBIENTE CORROSIVO C5, CON RODETE DE ACERO INOX. DIAMETRO EXTERIOR 900 MM/ DIAMETRO INTERIOR 700MM, POTENCIA 18 KW,CAUDAL 13 M3/S. (400 ºC, 2H), INCLUSO SILENCIADORES , ENGRASE Y CAJA CONEXIONES PARA SEÑALES DE VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000007 | ud | Ventilador Jet - Fan Reversible Potencia 18 KW con un caudal 13 m3/s, de acero al carbono (material; 13/06/2022) | 1.0000 | 14158 | 14158.00 |
|  |  | Total |  |  | 16142.96 |

**1103.0022** ud SUMINISTRO, TRANSPORTE, MONTAJE Y PUESTA EN MARCHA DE VENTILADOR REVERSIBLE POTENCIA 22 KW, CAUDAL 14 M3/S, ACERO AL CARBONO (03/06/2022)
Precio: 16720.96
SUMINISTRO, TRANSPORTE, MONTAJE Y PUESTA EN MARCHA DE VENTILADOR REVERSIBLE DE ACERO AL CARBONO Y PINTADA AMBIENTE CORROSIVO C5, CON RODETE DE ACERO INOX. DIAMETRO EXTERIOR 900 MM/ DIAMETRO INTERIOR 700MM, POTENCIA 22 KW,CAUDAL 14 M3/S. (400 ºC, 2H), INCLUSO SILENCIADORES , ENGRASE Y CAJA CONEXIONES PARA SEÑALES DE VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000009 | ud | Ventilador Jet - Fan Reversible Potencia 22 KW con un caudal 14 m3/s, de acero al carbono (material; 13/06/2022) | 1.0000 | 14736 | 14736.00 |
|  |  | Total |  |  | 16720.96 |

**1103.0023** ud SUMINISTRO, TRANSPORTE, MONTAJE Y PUESTA EN MARCHA DE VENTILADOR REVERSIBLE POTENCIA 11 KW, CAUDAL 11 M3/S, ACERO INOXIDABLE (03/06/2022)
Precio: 19140.96
SUMINISTRO, TRANSPORTE, MONTAJE Y PUESTA EN MARCHA DE VENTILADOR REVERSIBLE DE ACERO INOXIDABLE DE DIAMETRO EXTERIOR 900 MM/ DIAMETRO INTERIOR 700MM, POTENCIA 11 KW,CAUDAL 11 M3/S. (400 ºC, 2H), INCLUSO SILENCIADORES , ENGRASE Y CAJA CONEXIONES PARA SEÑALES DE VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000002 | ud | Ventilador Jet - Fan Reversible Potencia 11 KW con un caudal 11 m3/s, de acero inoxidable (material; 13/06/2022) | 1.0000 | 17156 | 17156.00 |
|  |  | Total |  |  | 19140.96 |

**1103.0024** ud SUMINISTRO, TRANSPORTE, MONTAJE Y PUESTA EN MARCHA DE VENTILADOR REVERSIBLE POTENCIA 15 KW, CAUDAL 12 M3/S, ACERO INOXIDABLE (03/06/2022)
Precio: 19339.96
SUMINISTRO, TRANSPORTE, MONTAJE Y PUESTA EN MARCHA DE VENTILADOR REVERSIBLE DE ACERO INOXIDABLE DE DIAMETRO EXTERIOR 900 MM/ DIAMETRO INTERIOR 700MM, POTENCIA 15 KW,CAUDAL 12 M3/S. (400 ºC, 2H), INCLUSO SILENCIADORES , ENGRASE Y CAJA CONEXIONES PARA SEÑALES DE VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000004 | ud | Ventilador Jet - Fan Reversible Potencia 15 KW con un caudal 12 m3/s, de acero inoxidable (material; 13/06/2022) | 1.0000 | 17355 | 17355.00 |
|  |  | Total |  |  | 19339.96 |

**1103.0025** ud SUMINISTRO, TRANSPORTE, MONTAJE Y PUESTA EN MARCHA DE VENTILADOR REVERSIBLE POTENCIA 18 KW, CAUDAL 13 M3/S, ACERO INOXIDABLE (03/06/2022)
Precio: 19668.96
SUMINISTRO, TRANSPORTE, MONTAJE Y PUESTA EN MARCHA DE VENTILADOR REVERSIBLE DE ACERO INOXIDABLE DE DIAMETRO EXTERIOR 900 MM/ DIAMETRO INTERIOR 700MM, POTENCIA 18 KW,CAUDAL 13 M3/S. (400 ºC, 2H), INCLUSO SILENCIADORES , ENGRASE Y CAJA CONEXIONES PARA SEÑALES DE VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000008 | ud | Ventilador Jet - Fan Reversible Potencia 18 KW con un caudal 13 m3/s, de acero inoxidable (material; 13/06/2022) | 1.0000 | 17684 | 17684.00 |
|  |  | Total |  |  | 19668.96 |

**1103.0026** ud SUMINISTRO, TRANSPORTE, MONTAJE Y PUESTA EN MARCHA DE VENTILADOR REVERSIBLE POTENCIA 22 KW, CAUDAL 14 M3/S, ACERO INOXIDABLE (03/06/2022)
Precio: 20247.96
SUMINISTRO, TRANSPORTE, MONTAJE Y PUESTA EN MARCHA DE VENTILADOR REVERSIBLE DE ACERO INOXIDABLE DE DIAMETRO EXTERIOR 900 MM/ DIAMETRO INTERIOR 700MM, POTENCIA 22 KW,CAUDAL 14 M3/S. (400 ºC, 2H), INCLUSO SILENCIADORES , ENGRASE Y CAJA CONEXIONES PARA SEÑALES DE VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000010 | ud | Ventilador Jet - Fan Reversible Potencia 22 KW con un caudal 14 m3/s, de acero inoxidable (material; 13/06/2022) | 1.0000 | 18263 | 18263.00 |
|  |  | Total |  |  | 20247.96 |

**1103.0027** ud SUMINISTRO, TRANSPORTE, MONTAJE Y PUESTA EN MARCHA DE VENTILADOR REVERSIBLE POTENCIA 15 KW, CAUDAL 20 M3/S, ACERO AL CARBONO (03/06/2022)
Precio: 19619.96
SUMINISTRO, TRANSPORTE, MONTAJE Y PUESTA EN MARCHA DE VENTILADOR REVERSIBLE DE ACERO AL CARBONO Y PINTADA AMBIENTE CORROSIVO C5, CON RODETE DE ACERO INOX. DIAMETRO EXTERIOR 1200 MM/ DIAMETRO INTERIOR 1000MM, POTENCIA 15 KW,CAUDAL 20 M3/S. (400 ºC, 2H), INCLUSO SILENCIADORES , ENGRASE Y CAJA CONEXIONES PARA SEÑALES DE VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000005 | ud | Ventilador Jet - Fan Reversible Potencia 15 KW con un caudal 20 m3/s, de acero al carbono (material; 13/06/2022) | 1.0000 | 17635 | 17635.00 |
|  |  | Total |  |  | 19619.96 |

**1103.0028** ud SUMINISTRO, TRANSPORTE, MONTAJE Y PUESTA EN MARCHA DE VENTILADOR REVERSIBLE POTENCIA 22 KW, CAUDAL 23 M3/S, ACERO AL CARBONO (03/06/2022)
Precio: 20841.96
SUMINISTRO, TRANSPORTE, MONTAJE Y PUESTA EN MARCHA DE VENTILADOR REVERSIBLE DE ACERO AL CARBONO Y PINTADA AMBIENTE CORROSIVO C5, CON RODETE DE ACERO INOX. DIAMETRO EXTERIOR 1200 MM/ DIAMETRO INTERIOR 1000MM, POTENCIA 22 KW,CAUDAL 23 M3/S. (400 ºC, 2H), INCLUSO SILENCIADORES , ENGRASE Y CAJA CONEXIONES PARA SEÑALES CON VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000011 | ud | Ventilador Jet - Fan Reversible Potencia 22 KW con un caudal 23 m3/s, de acero al carbono (material; 13/06/2022) | 1.0000 | 18857 | 18857.00 |
|  |  | Total |  |  | 20841.96 |

**1103.0029** ud SUMINISTRO, TRANSPORTE, MONTAJE Y PUESTA EN MARCHA DE VENTILADOR REVERSIBLE POTENCIA 30 KW, CAUDAL 26 M3/S, ACERO AL CARBONO (03/06/2022)
Precio: 21784.96
SUMINISTRO, TRANSPORTE, MONTAJE Y PUESTA EN MARCHA DE VENTILADOR REVERSIBLE DE ACERO AL CARBONO Y PINTADA AMBIENTE CORROSIVO C5, CON RODETE DE ACERO INOX. DIAMETRO EXTERIOR 1200 MM/ DIAMETRO INTERIOR 1000MM, POTENCIA 30 KW,CAUDAL 26 M3/S. (400 ºC, 2H), INCLUSO SILENCIADORES , ENGRASE Y CAJA CONEXIONES PARA SEÑALES CON VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000013 | ud | Ventilador Jet - Fan Reversible Potencia 30 KW con un caudal 26 m3/s, de acero al carbono (material; 13/06/2022) | 1.0000 | 19800 | 19800.00 |
|  |  | Total |  |  | 21784.96 |

**1103.0030** ud SUMINISTRO, TRANSPORTE, MONTAJE Y PUESTA EN MARCHA DE VENTILADOR REVERSIBLE POTENCIA 15 KW, CAUDAL 20 M3/S, ACERO INOXIDABLE (03/06/2022)
Precio: 24590.96
SUMINISTRO, TRANSPORTE, MONTAJE Y PUESTA EN MARCHA DE VENTILADOR REVERSIBLE DE ACERO INOXIDABLE DE DIAMETRO EXTERIOR 1200 MM/ DIAMETRO INTERIOR 1000MM, POTENCIA 15 KW,CAUDAL 20 M3/S. (400 ºC, 2H), INCLUSO SILENCIADORES , ENGRASE Y CAJA CONEXIONES PARA SEÑALES DE VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000006 | ud | Ventilador Jet - Fan Reversible Potencia 15 KW con un caudal 20 m3/s, de acero inoxidable (material; 13/06/2022) | 1.0000 | 22606 | 22606.00 |
|  |  | Total |  |  | 24590.96 |

**1103.0031** ud SUMINISTRO, TRANSPORTE, MONTAJE Y PUESTA EN MARCHA DE VENTILADOR REVERSIBLE POTENCIA 22 KW, CAUDAL 23 M3/S, ACERO INOXIDABLE (03/06/2022)
Precio: 25812.96
SUMINISTRO, TRANSPORTE, MONTAJE Y PUESTA EN MARCHA DE VENTILADOR REVERSIBLE DE ACERO INOXIDABLE DE DIAMETRO EXTERIOR 1200 MM/ DIAMETRO INTERIOR 1000MM, POTENCIA 22 KW,CAUDAL 23 M3/S. (400 ºC, 2H), INCLUSO SILENCIADORES , ENGRASE Y CAJA CONEXIONES PARA SEÑALES CON VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000012 | ud | Ventilador Jet - Fan Reversible Potencia 22 KW con un caudal 23 m3/s, de acero inoxidable (material; 13/06/2022) | 1.0000 | 23828 | 23828.00 |
|  |  | Total |  |  | 25812.96 |

**1103.0032** ud SUMINISTRO, TRANSPORTE, MONTAJE Y PUESTA EN MARCHA DE VENTILADOR REVERSIBLE POTENCIA 30 KW, CAUDAL 26 M3/S, ACERO INOXIDABLE (03/06/2022)
Precio: 26756.96
SUMINISTRO, TRANSPORTE, MONTAJE Y PUESTA EN MARCHA DE VENTILADOR REVERSIBLE DE ACERO INOXIDABLE DE DIAMETRO EXTERIOR 1200 MM/ DIAMETRO INTERIOR 1000MM, POTENCIA 30 KW,CAUDAL 26 M3/S. (400 ºC, 2H), INCLUSO SILENCIADORES , ENGRASE Y CAJA CONEXIONES PARA SEÑALES CON VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000014 | ud | Ventilador Jet - Fan Reversible Potencia 30 KW con un caudal 26 m3/s, de acero inoxidable (material; 13/06/2022) | 1.0000 | 24772 | 24772.00 |
|  |  | Total |  |  | 26756.96 |

**1103.0033** ud SUMINISTRO, TRANSPORTE, MONTAJE Y PUESTA EN MARCHA DE VENTILADOR REVERSIBLE POTENCIA 37 KW, CAUDAL 37 M3/S, ACERO AL CARBONO (03/06/2022)
Precio: 24355.96
SUMINISTRO, TRANSPORTE, MONTAJE Y PUESTA EN MARCHA DE VENTILADOR REVERSIBLE DE ACERO AL CARBONO Y PINTADA AMBIENTE CORROSIVO C5, CON RODETE DE ACERO INOX. DIAMETRO EXTERIOR 1450MM/DIAMETRO INTERIOR 1250 MM, POTENCIA 37 KW,CAUDAL 37 M3/S. (400 ºC, 2H), INCLUSO SILENCIADORES , ENGRASE Y CAJA CONEXIONES PARA SEÑALES DE VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000017 | ud | Ventilador Jet - Fan Reversible Potencia 37 KW con un caudal 37 m3/s, de acero al carbono (material; 13/06/2022) | 1.0000 | 22371 | 22371.00 |
|  |  | Total |  |  | 24355.96 |

**1103.0034** ud SUMINISTRO, TRANSPORTE, MONTAJE Y PUESTA EN MARCHA DE VENTILADOR REVERSIBLE POTENCIA 45 KW, CAUDAL 40 M3/S, ACERO AL CARBONO (09/06/2022)
Precio: 25181.96
SUMINISTRO, TRANSPORTE, MONTAJE Y PUESTA EN MARCHA DE VENTILADOR REVERSIBLE DE ACERO AL CARBONO Y PINTADA AMBIENTE CORROSIVO C5, CON RODETE DE ACERO INOX. DIAMETRO EXTERIOR 1450 MM/ DIAMETRO INTERIOR 1250MM, POTENCIA 45 KW,CAUDAL 40 M3/S. (400 ºC, 2H), INCLUSO SILENCIADORES , ENGRASE Y CAJA CONEXIONES PARA SEÑALES DE VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000019 | ud | Ventilador Jet - Fan Reversible Potencia 45 KW con un caudal 40 m3/s, de acero al carbono (material; 13/06/2022) | 1.0000 | 23197 | 23197.00 |
|  |  | Total |  |  | 25181.96 |

**1103.0035** ud SUMINISTRO, TRANSPORTE, MONTAJE Y PUESTA EN MARCHA DE VENTILADOR REVERSIBLE POTENCIA 55 KW, CAUDAL 42 M3/S, ACERO AL CARBONO (09/06/2022)
Precio: 26702.96
SUMINISTRO, TRANSPORTE, MONTAJE Y PUESTA EN MARCHA DE VENTILADOR REVERSIBLE DE ACERO AL CARBONO Y PINTADA AMBIENTE CORROSIVO C5, CON RODETE DE ACERO INOX. DIAMETRO EXTERIOR 1450 MM/ DIAMETRO INTERIOR 1250MM, POTENCIA 55 KW,CAUDAL 42 M3/S. (400 ºC, 2H), INCLUSO CAJA PARA SEÑALES CON VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000023 | ud | Ventilador Jet - Fan Reversible Potencia 55 KW con un caudal 42 m3/s, de acero al carbono (material; 13/06/2022) | 1.0000 | 24718 | 24718.00 |
|  |  | Total |  |  | 26702.96 |

**1103.0036** ud SUMINISTRO, TRANSPORTE, MONTAJE Y PUESTA EN MARCHA DE VENTILADOR REVERSIBLE POTENCIA 37 KW, CAUDAL 37 M3/S, ACERO INOXIDABLE (09/06/2022)
Precio: 31305.96
SUMINISTRO, TRANSPORTE, MONTAJE Y PUESTA EN MARCHA DE VENTILADOR REVERSIBLE DE ACERO INOXIDABLE DE DIAMETRO EXTERIOR 1450MM/DIAMETRO INTERIOR 1250 MM, POTENCIA 37 KW,CAUDAL 37 M3/S. (400 ºC, 2H), INCLUSO SILENCIADORES , ENGRASE Y CAJA CONEXIONES PARA SEÑALES DE VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000018 | ud | Ventilador Jet - Fan Reversible Potencia 37 KW con un caudal 37 m3/s, de acero inoxidable (material; 13/06/2022) | 1.0000 | 29321 | 29321.00 |
|  |  | Total |  |  | 31305.96 |

**1103.0037** ud SUMINISTRO, TRANSPORTE, MONTAJE Y PUESTA EN MARCHA DE VENTILADOR REVERSIBLE POTENCIA 45 KW, CAUDAL 40 M3/S, ACERO INOXIDABLE (09/06/2022)
Precio: 32131.96
SUMINISTRO, TRANSPORTE, MONTAJE Y PUESTA EN MARCHA DE VENTILADOR REVERSIBLE DE ACERO INOXIDABLE DE DIAMETRO EXTERIOR 1450 MM/ DIAMETRO INTERIOR 1250MM, POTENCIA 45 KW,CAUDAL 40 M3/S. (400 ºC, 2H), INCLUSO SILENCIADORES , ENGRASE Y CAJA CONEXIONES PARA SEÑALES DE VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000020 | ud | Ventilador Jet - Fan Reversible Potencia 45 KW con un caudal 40 m3/s, de acero inoxidable (material; 13/06/2022) | 1.0000 | 30147 | 30147.00 |
|  |  | Total |  |  | 32131.96 |

**1103.0038** ud SUMINISTRO, TRANSPORTE, MONTAJE Y PUESTA EN MARCHA DE VENTILADOR REVERSIBLE POTENCIA 55 KW, CAUDAL 43 M3/S, ACERO INOXIDABLE (09/06/2022)
Precio: 33652.96
SUMINISTRO, TRANSPORTE, MONTAJE Y PUESTA EN MARCHA DE VENTILADOR REVERSIBLE DE ACERO INOXIDABLE DE DIAMETRO EXTERIOR 1450 MM/ DIAMETRO INTERIOR 1250MM, POTENCIA 55 KW,CAUDAL 43 M3/S. (400 ºC, 2H), INCLUSO SILENCIADORES , ENGRASE Y CAJA CONEXIONES PARA SEÑALES CON VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000024 | ud | Ventilador Jet - Fan Reversible Potencia 55 KW con un caudal 43 m3/s, de acero inoxidable (material; 13/06/2022) | 1.0000 | 31668 | 31668.00 |
|  |  | Total |  |  | 33652.96 |

**1103.0039** ud SUMINISTRO, TRANSPORTE, MONTAJE Y PUESTA EN MARCHA DE VENTILADOR REVERSIBLE POTENCIA 30 KW, CAUDAL 42 M3/S, ACERO AL CARBONO (09/06/2022)
Precio: 24355.96
SUMINISTRO, TRANSPORTE, MONTAJE Y PUESTA EN MARCHA DE VENTILADOR REVERSIBLE DE ACERO AL CARBONO Y PINTADA AMBIENTE CORROSIVO C5, CON RODETE DE ACERO INOX. DIAMETRO EXTERIOR 1600 MM/ DIAMETRO INTERIOR 1400MM, POTENCIA 30 KW,CAUDAL 42 M3/S. (400 ºC, 2H), INCLUSO SILENCIADORES , ENGRASE Y CAJA CONEXIONES PARA SEÑALES CON VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000015 | ud | Ventilador Jet - Fan Reversible Potencia 30 KW con un caudal 42 m3/s, de acero al carbono (material; 13/06/2022) | 1.0000 | 22371 | 22371.00 |
|  |  | Total |  |  | 24355.96 |

**1103.0040** ud SUMINISTRO, TRANSPORTE, MONTAJE Y PUESTA EN MARCHA DE VENTILADOR REVERSIBLE POTENCIA 45 KW, CAUDAL 46 M3/S, ACERO AL CARBONO (09/06/2022)
Precio: 27634.96
SUMINISTRO, TRANSPORTE, MONTAJE Y PUESTA EN MARCHA DE VENTILADOR REVERSIBLE DE ACERO AL CARBONO Y PINTADA AMBIENTE CORROSIVO C5, CON RODETE DE ACERO INOX. DIAMETRO EXTERIOR 1600 MM/ DIAMETRO INTERIOR 1400MM, POTENCIA 45 KW,CAUDAL 46 M3/S. (400 ºC, 2H), INCLUSO SILENCIADORES , ENGRASE Y CAJA CONEXIONES PARA SEÑALES CON VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000021 | ud | Ventilador Jet - Fan Reversible Potencia 45 KW con un caudal 46 m3/s, de acero al carbono (material; 13/06/2022) | 1.0000 | 25650 | 25650.00 |
|  |  | Total |  |  | 27634.96 |

**1103.0041** ud SUMINISTRO, TRANSPORTE, MONTAJE Y PUESTA EN MARCHA DE VENTILADOR REVERSIBLE POTENCIA 75 KW, CAUDAL 54 M3/S, ACERO AL CARBONO (09/06/2022)
Precio: 31498.96
SUMINISTRO, TRANSPORTE, MONTAJE Y PUESTA EN MARCHADE VENTILADOR REVERSIBLE DE ACERO AL CARBONO DE DIAMETRO EXTERIOR 1600 MM/ DIAMETRO INTERIOR 1400MM, POTENCIA 75 KW,CAUDAL 54 M3/S. (400 ºC, 2H), INCLUSO CAJA PARA SEÑALES CON VIBRACIÓN, TEMPERATURA, RESISTENCIA CALDEO PARA MOTOR ASI COMO SUSTENTACIÓN EN ACERO INOXIDABLE.
DESCRIPCION:
CARCASA DEL VENTILADOR: EN ACERO AL CARBONO S-275JR SEGUN LA NORMA EN 10025-1; TRATAMIENTO ANTICORROSIVO: Z207.
SILENCIADOR:
- LAMINA EXTERNA: EN ACERO AL CARBONO DX51D SEGUN NORMA EN 10346; TRATAMIENTO ANTICORROSIVO: Z207.
- LAMINA INTERNA: EN ACERO AL CARBONO DD-11 SEGUN NORMA EN 10111; TRATAMIENTO ANTICORROSIVO: Z207.
- AISLAMIENTO ACUSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
+ TRATAMIENTO CARCASA DE ACERO AL CARBONO Z207 (ADECUADO PARA CATEGORIA DE CORROSIVIDAD ATMOSFERICA C5): GALVANIZADO EN CALIENTE (EN ISO 1461) + 3 CAPAS DE PINTURA DE ESPESOR TOTAL 160 ƒÊM.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000025 | ud | Ventilador Jet - Fan Reversible Potencia 75 KW con un caudal 54 m3/s, de acero al carbono (material; 13/06/2022) | 1.0000 | 29514 | 29514.00 |
|  |  | Total |  |  | 31498.96 |

**1103.0042** ud SUMINISTRO, TRANSPORTE, MONTAJE Y PUESTA EN MARCHA DE VENTILADOR REVERSIBLE POTENCIA 30 KW, CAUDAL 42 M3/S, ACERO INOXIDABLE (09/06/2022)
Precio: 32157.96
SUMINISTRO, TRANSPORTE, MONTAJE Y PUESTA EN MARCHA DE VENTILADOR REVERSIBLE DE ACERO INOXIDABLE DE DIAMETRO EXTERIOR 1600 MM/ DIAMETRO INTERIOR 1400MM, POTENCIA 30 KW,CAUDAL 42 M3/S. (400 ºC, 2H), INCLUSO SILENCIADORES , ENGRASE Y CAJA CONEXIONES PARA SEÑALES CON VIBRACIÓN, TEMPERATURA, RESISTENCIA CALDEO PARA MOTOR ASI COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000016 | ud | Ventilador Jet - Fan Reversible Potencia 30 KW con un caudal 42 m3/s, de acero inoxidable (material; 13/06/2022) | 1.0000 | 30173 | 30173.00 |
|  |  | Total |  |  | 32157.96 |

**1103.0043** ud SUMINISTRO, TRANSPORTE, MONTAJE Y PUESTA EN MARCHA DE VENTILADOR REVERSIBLE POTENCIA 45 KW, CAUDAL 46 M3/S, ACERO INOXIDABLE (09/06/2022)
Precio: 34600.96
SUMINISTRO, TRANSPORTE Y COLOCACIÓN DE COMPUERTA DE SOBREPRESIÓN DE 700X700 MM PARA SISTEMAS DE VENTILACIÓN Y EVITAR EXCESO DE SOBREPRESIONES, CARCASA DE PERFIL DE ACERO GALVANIZADO, LAMAS DE ALUMINIO DE APERTURA AUTOMATICA ANTE DIFERENCIA DE PRESION DEFINIDA POR ASISTENCIA TÁCNICA, POR CIERRE DE COMPUERTAS CORTAFUEGOS O ESTANCAS, EJES DE ACERO INOXIDABLE, JUNTAS ESTANCAS DE NEOPRENO. RESISTENCIA A TEMPERATURAS DE HASTA 80 C. TOTALMENTE INSTALADA Y FUNCIONANDO.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000022 | ud | Ventilador Jet - Fan Reversible Potencia 45 KW con un caudal 46 m3/s, de acero inoxidable (material; 13/06/2022) | 1.0000 | 32616 | 32616.00 |
|  |  | Total |  |  | 34600.96 |

**1103.0044** ud SUMINISTRO, TRANSPORTE, MONTAJE Y PUESTA EN MARCHA DE VENTILADOR REVERSIBLE POTENCIA 75 KW, CAUDAL 54 M3/S, ACERO INOXIDABLE (09/06/2022)
Precio: 38464.96
SUMINISTRO, TRANSPORTE, MONTAJE Y PUESTA EN MARCHA DE VENTILADOR REVERSIBLE DE ACERO INOXIDABLE DE DIÁMETRO EXTERIOR 1600 MM/ DIÁMETRO INTERIOR 1400MM, POTENCIA 75 KW, CAUDAL 54 M3/S. (400 ºC, 2H), INCLUSO SILENCIADORES , ENGRASE Y CAJA CONEXIONES PARA SEÑALES CON VIBRACIÓN, TEMPERATURA, RESISTENCIA CALDEO PARA MOTOR ASÍ COMO SUSTENTACIÓN EN ACERO INOXIDABLE.
DESCRIPCION:
CARCASA DEL VENTILADOR: EN ACERO INOX AISI 316L SEGÚN LA NORMA EN 10088-1; TRATAMIENTO ANTICORROSIVO: DECAPADO+PASIVADO.
SILENCIADOR:
- LÁMINA EXTERNA: EN ACERO INOX AISI 316L SEGÚN NORMA EN 10088-1; TRATAMIENTO ANTICORROSIVO: DECAPADO + PASIVADO.
- LÁMINA INTERNA: EN ACERO INOX AISI 316L SEGÚN NORMA EN 10088-1; TRATAMIENTO ANTICORROSIVO: DECAPADO + PASIVADO.
- AISLAMIENTO ACÚSTICO. MATERIAL INSONORIZANTE: LANA MINERAL DE ROCA (ESPESOR: 100 MM; DENSIDAD: 70 KG/M3).
SISTEMA DE SUSTENTACION PARA LA INSTALACION DE LOS VENTILADORES EN LA CUPULA DEL TUNEL: FABRICADO EN PERFIL DE ACERO INOX AISI 316L, CON JUNTAS ANTIVIBRACION, ELEVADA CAPACIDAD DE CARGA Y ADAPTADA A LA SECCION DEL TUNEL;
- SISTEMA DE SEGURIDAD DEL VENTILADOR: CABLE DE SEGURIDAD EN ACERO INOXIDABLE AISI 316L, TORNILLO CON OJO Y ELEMENTOS DE FIJACION.
RODETE :
- NUCLEO Y ALABES: EN ACERO INOX AISI 316L SEGUN NORMA EN 10088-1; TRATAMIENTO ANTICORROSIVO: DECAPADO + PASIVADO.
- GRADO DE EQUILIBRADO G2.5 DE ACUERDO A LA NORMA ISO 21940-11.
MOTOR :
- TIPO: JAULA DE ARDILLA; TENSION: 400/690 V; FRECUENCIA: 50 HZ; 4 POLOS; CLASE DE EFICIENCIA: IE3.
- AISLAMIENTO: CLASE H; APTO PARA AMBIENTES DE TIPO C5; RESISTENCIA A TEMPERATURA: 400OC-2H; GRADO DE PROTECCION: IP-55;
- ARRANQUE: DIRECTO/SOFT-STARTER/ESTRELLA-TRIANGULO/VARIADOR DE FRECUENCIA.
- LUBRICACION: EXTERNA.
- VIDA DEL COJINETE (L10): > 20.000H.
- RESISTENCIAS DE CALDEO.
CAJA DE BORNAS :
- CAJA DE BORNAS DE POTENCIA SOBRE LA CARCASA DEL VENTILADOR IP65;
- CAJA DE BORNAS DE SENALES SOBRE LA CARCASA DEL VENTILADOR IP65;
SENSORES :
- SENSOR DE VIBRACIONES: SOBRE COJINETE POSTERIOR DEL MOTOR.
- 2 PT100 EN COJINETES DEL MOTOR (UNO POR COJINETE).
- 3 PTC EN LOS DEVANADOS (1 POR DEVANADO)
+ ENSAYO DE RUTINA REALIZADO AL 100% DE LOS VENTILADORES PARA DETERMINAR: POTENCIA ABSORBIDA, VOLTAJE, INTENSIDAD Y NIVEL DE VIBRACIONES EN MM/S (BASADO EN NORMA AMCA 204-05).
+ NIVEL ACUSTICO CON UN MARGEN DE �+/- 3 DB(A) MEDIDO EN CAMPO LIBRE A 10 M - 45�º;
+ MANUAL DE OPERACION Y MANTENIMIENTO INCLUIDO.
COMPLETAMENTE MONTADO Y EN FUNCIONAMIENTO.

| Código | Ud | Descripción | Rendimiento | Precio | Importe |
|---|---|---|---|---|---|
| MO00000002 | h | Capataz | 8.0000 | 21.98 | 175.84 |
| MO00000003 | h | Oficial 1ª | 16.0000 | 21.51 | 344.16 |
| MO00000004 | h | Oficial 2ª | 48.0000 | 20.84 | 1000.32 |
| Q060201A01 | h | Camión. Con caja fija y grúa auxiliar. Para 16 t | 8.0000 | 58.08 | 464.64 |
| MT13000026 | ud | Ventilador Jet - Fan Reversible Potencia 75 KW con un caudal 54 m3/s, de acero inoxidable (material; 13/06/2022) | 1.0000 | 36480 | 36480.00 |
|  |  | Total |  |  | 38464.96 |

**1103.0045** ud SUMINISTRO, TRANSPORTE, MONTAJE Y PUESTA EN MARCHA DE VENTILADOR HELICOIDAL. POTENCIA 3 KW, CAUDAL MIN 6 M3/S (09/06/2022)
Precio: 3143.7
SUMINISTRO, TRANSPORTE, MONTAJE Y PUESTA EN MARCHA DE VENTILADOR HELICOIDAL ESTRUCTURA DE ACERO GALVANIZADO, CON CAJA AISLADA ACÚSTICAMENTE, CON TAPAS DE REGISTRO DESMONTABLE.POTENCIA 3 W .CAUDAL MIN 6 M3/S. CON AISLAMIENTO TÉRMICO Y ACÚSTICO. ACABADO ANTICORROSIVO EN CHAPA DE ACERO GALVANIZADO.TOTALMENTE MONTADO, CONEXIONADO, PROBADO Y FUNCIONANDO.

| Código | Ud | Descripción | Rendimiento | Precio | Importe |
|---|---|---|---|---|---|
| MO00000002 | h | Capataz | 8.0000 | 21.98 | 175.84 |
| MO00000003 | h | Oficial 1ª | 8.0000 | 21.51 | 172.08 |
| MO00000004 | h | Oficial 2ª | 32.0000 | 20.84 | 666.88 |
| Q060201A01 | h | Camión. Con caja fija y grúa auxiliar. Para 16 t | 2.0000 | 58.08 | 116.16 |
| MT11700005 | ud | Ventilador helicoidal. Potencia 3 KW, caudal min 6 m3/s (material; 13/06/2022) | 1.0000 | 2012.74 | 2012.74 |
|  |  | Total |  |  | 3143.7 |

**1103.0046** ud SUMINISTRO, TRANSPORTE, MONTAJE Y PUESTA EN MARCHA DE CUADRO DE CONTROL DE VENTILADOR DE PRESURIZACIÓN (09/06/2022)
Precio: 3505.06
SUMINISTRO, TRANSPORTE, MONTAJE Y PUESTA EN MARCHA DE CUADRO DE CONTROL DE VENTILADOR DE PRESURIZACIÓN INCLUYENDO VARIADOR DE FRECUENCIA PROGRAMADO A 50 PA, SONDA DE PRESIÓN DIFERENCIAL, MAGNETO TÉRMICO, LED DE LINEA Y FALLO Y PULSADOR DE CHEQUEO.TOTALMENTE MONTADO, CONEXIONDO, PROBADO Y FUNCIONANDO.

| Código | Ud | Descripción | Rendimiento | Precio | Importe |
|---|---|---|---|---|---|
| MO00000002 | h | Capataz | 8.0000 | 21.98 | 175.84 |
| MO00000003 | h | Oficial 1ª | 8.0000 | 21.51 | 172.08 |
| MO00000004 | h | Oficial 2ª | 32.0000 | 20.84 | 666.88 |
| MT12100006 | ud | Cuadro de control de ventilador de presurización (material; 13/06/2022) | 1.0000 | 2490.26 | 2490.26 |
|  |  | Total |  |  | 3505.06 |

**1103.0047** ud SUMINISTR DE REJILLA DE DE IMPULSIÓN Y TOMA DE AIRE CON MALLA GALVANIZADA TIPO DE AIRE 1.000X1.000 MM (09/06/2022)
Precio: 579.52
SUMINISTRO Y COLOCACIÓN A PIE DE OBRA DE REJILLA DE DE IMPULSIÓN Y TOMA DE AIRE CON MALLA GALVANIZADA TIPO DE AIRE 1.000X1.000 MM Y ALETAS PARALELAS PARA PASO DE 100 MM CON MARCO DE MONTAJE EN ACERO GALVANIZADO. INCLUIDO FIJACIÓN CON TORNILLOS VISIBLES Y TOTALMENTE INSTALADA

| Código | Ud | Descripción | Rendimiento | Precio | Importe |
|---|---|---|---|---|---|
| MO00000004 | h | Oficial 2ª | 4.0000 | 20.84 | 83.36 |
| MO00000003 | h | Oficial 1ª | 4.0000 | 21.51 | 86.04 |
| MO00000002 | h | Capataz | 2.0000 | 21.98 | 43.96 |
| Q060201A01 | h | Camión. Con caja fija y grúa auxiliar. Para 16 t | 2.0000 | 58.08 | 116.16 |
| MT12100009 | ud | Rejilla de de impulsión y toma de aire con malla galvanizada tipo de aire 1.000x1.000 mm (material; 13/06/2022) | 1.0000 | 250 | 250.00 |
|  |  | Total |  |  | 579.52 |

**1103.0048** ud SUMINISTRO, TRANSPORTE Y COLOCACIÓN DE COMPUERTA DE SOBREPRESIÓN DE 700X700 MM (09/06/2022)
Precio: 1073.82
SUMINISTRO, TRANSPORTE Y COLOCACIÓN DE COMPUERTA DE SOBREPRESIÓN DE 700X700 MM DE MEDIDA INTERIOR ÚTIL PARA SISTEMAS DE VENTILACIÓN Y EVITAR EXCESO DE SOBREPRESIONES, CARCASA DE PERFIL DE ACERO GALVANIZADO, LAMAS DE ALUMINIO DE APERTURA AUTOMATICA ANTE DIFERENCIA DE PRESION DEFINIDA POR ASISTENCIA TÁCNICA, POR CIERRE DE COMPUERTAS CORTAFUEGOS O ESTANCAS, EJES DE ACERO INOXIDABLE, JUNTAS ESTANCAS DE NEOPRENO. RESISTENCIA A TEMPERATURAS DE HASTA 80 C. TOTALMENTE INSTALADA Y FUNCIONANDO.

| Código | Ud | Descripción | Rendimiento | Precio | Importe |
|---|---|---|---|---|---|
| MO00000004 | h | Oficial 2ª | 16.0000 | 20.84 | 333.44 |
| MO00000003 | h | Oficial 1ª | 8.0000 | 21.51 | 172.08 |
| MO00000002 | h | Capataz | 8.0000 | 21.98 | 175.84 |
| Q060201A01 | h | Camión. Con caja fija y grúa auxiliar. Para 16 t | 2.0000 | 58.08 | 116.16 |
| MT12100004 | ud | Compuerta de sobrepresión de 700x700 mm (material; 13/06/2022) | 1.0000 | 276.3 | 276.30 |
|  |  | Total |  |  | 1073.82 |

**1103.0049** ud SUMINISTRO INSTALACIÓN Y MONTAJE DE PRESOSTATO DIFERENCIAL (09/06/2022)
Precio: 2881.36
SUMINISTRO INSTALACIÓN Y MONTAJE DE PRESOSTATO DIFERENCIAL INCLUSO CONEXIONADO ELÉCTRICO.

| Código | Ud | Descripción | Rendimiento | Precio | Importe |
|---|---|---|---|---|---|
| MO00000004 | h | Oficial 2ª | 16.0000 | 20.84 | 333.44 |
| MO00000003 | h | Oficial 1ª | 8.0000 | 21.51 | 172.08 |
| MO00000002 | h | Capataz | 8.0000 | 21.98 | 175.84 |
| MT12100007 | ud | Presostato diferencial (material; 13/06/2022) | 1.0000 | 2200 | 2200.00 |
|  |  | Total |  |  | 2881.36 |

**1103.0050** ud SUMINISTRO, TRANSPORTE Y MONTAJE DE COMPUERTA CORTAFUEGOS RECTANGULAR 1200MM X650 (09/06/2022)
Precio: 1593.68
SUMINISTRO, TRANSPORTE Y MONTAJE DE COMPUERTA CORTAFUEGOS RECTANGULAR SEGÚN UNE-EN-13600-2:2000 EI-120 DE 1200MM X650. ENVOLVENTE FORMADA POR DOS CUERPOS DE ACERO GALVANIZADO, SEPARADOS ENTRE SÍ POR UN MARCO DE FIBROSILICATAO QUE ELIMINA PUENTE TÉRMICO. ACCIONAMIENTO MEDIANTE FUSIBLE TÉRMICO CON FINAL DE CARRERA. MECANISMOS EN ACERO CINCADO Y PROTEGIDO POR CAJA DESMONTABLE DE ACERO GALVANIZADO.

| Código | Ud | Descripción | Rendimiento | Precio | Importe |
|---|---|---|---|---|---|
| MO00000004 | h | Oficial 2ª | 16.0000 | 20.84 | 333.44 |
| MO00000003 | h | Oficial 1ª | 8.0000 | 21.51 | 172.08 |
| MO00000002 | h | Capataz | 8.0000 | 21.98 | 175.84 |
| Q060201A01 | h | Camión. Con caja fija y grúa auxiliar. Para 16 t | 4.0000 | 58.08 | 232.32 |
| MT12100003 | ud | Compuerta cortafuegos rectangular 1200mm x650mm (material; 13/06/2022) | 1.0000 | 680 | 680.00 |
|  |  | Total |  |  | 1593.68 |

**1103.0051** m SUMINISTRO, TRANSPORTE, MONTAJE DE CONDUCTOS DE EXTRACCIÓN EN ACERO GALVANIZADO DE 1 MM (09/06/2022)
Precio: 143.17
SUMINISTRO, TRANSPORTE, MONTAJE DE CONDUCTOS DE EXTRACCIÓN EN ACERO GALVANIZADO DE 1 MM DE ESPESOR TOTALMENTE INSTALADO SEGÚN SOLUCIÓN CONSTRUCTIVA, INCLUIDO PARTE PROPORCIONAL DE ACCESORIOS DE EMPALME, DISTRIBUCIÓN, CODOS, TES, TRASNFORMACIONES,… INCLUISO SOPORTES DE VARILLA Y ABRAZADERAS GALVANIZADAS PARA CUELGUE, TOTALMENTE INSTALADO Y EN FUNCIONAMIENTO.

| Código | Ud | Descripción | Rendimiento | Precio | Importe |
|---|---|---|---|---|---|
| MO00000004 | h | Oficial 2ª | 2.0000 | 20.84 | 41.68 |
| MO00000003 | h | Oficial 1ª | 1.0000 | 21.51 | 21.51 |
| MO00000002 | h | Capataz | 1.0000 | 21.98 | 21.98 |
| MT12100005 | m | Conductos de extracción en acero galvanizado de 1 mm (material; 13/06/2022) | 1.0000 | 58 | 58.00 |
|  |  | Total |  |  | 143.17 |

**1103.0052** ud SUMINISTRO, TRANSPORTE Y MONTAJE DE PUERTA CORTAFUEGOS DE 1,60 X 2,10M. EI2-60-C5 (09/06/2022)
Precio: 2071.68
SUMINISTRO, TRANSPORTE Y MONTAJE DE PUERTA METÁLICA CORTAFUEGOS DE DOS HOJAS PIVOTANTES DE 1,60 X 2,10M. HOMOLOGADA EI2-60-C5 CONSTRUIDA CON DOS CHAPAS DE ACERO ELECTROCINCADO DE 0,80 MM DE ESPESOR Y CÁMARA INTERMEDIA DE MATERIAL AISLANTE IGNÍFUGO, SOBRE CERCO ABIERTO DE CHAPA DE ACERO GALVANIZADO DE 1,2 MM DE ESPESOR, CON SIETE PATILLAS PARA FIJACIÓN A OBRA, CERRADURA EMBUTIDA Y CREMONA DE CIERRE AUTOMÁTICO Y BARRA ANTIPÁNICO, ELABORADA EN TALLER, AJUSTE Y FIJACIÓN EN OBRA INCLUSO ACABADO EN PINTURA EPOXI POLIMERIZADA AL HORNO

| Código | Ud | Descripción | Rendimiento | Precio | Importe |
|---|---|---|---|---|---|
| MO00000004 | h | Oficial 2ª | 16.0000 | 20.84 | 333.44 |
| MO00000003 | h | Oficial 1ª | 8.0000 | 21.51 | 172.08 |
| Q060201A01 | h | Camión. Con caja fija y grúa auxiliar. Para 16 t | 2.0000 | 58.08 | 116.16 |
| MT12100008 | ud | Puerta cortafuegos de 1,60 x 2,10m. EI2-60-C5 de 2 hojas (material; 13/06/2022) | 1.0000 | 1450 | 1450.00 |
|  |  | Total |  |  | 2071.68 |

**1103.0053** ud SUMINISTRO E INSTALACIÓN DE SISTEMA DE DETECCIÓN DE CONTROL DE VISIBILIDAD (OPACÍMETRO) (10/06/2022)
Precio: 8859.52
SUMINISTRO E INSTALACIÓN DE SISTEMA DE DETECCIÓN DE CONTROL DE VISIBILIDAD (OPACÍMETRO) Y TRANSMISIÓN DE INFORMACIÓN AL CENTRO DE CONTROL, UTILIZADO EN TÚNELES, DEL TIPO MEDICIÓN POR EXTINCIÓN DIRECTA DE LUZ, POR EXTINCIÓN, CON SISTEMA AUTOMÁTICO DE CONTROL DE SUCIEDAD ÓPTICA. COMPUESTO POR UN EMISOR Y UN RECEPTOR, COMPLETAMENTE COLOCADOS EN LA PARED DEL TÚNEL, INCLUIDA FUENTE DE ALIMENTACIÓN/ CONEXIÓN, SU INSTALACIÓN, PEQUEÑO MATERIAL, ÚTILES Y HERRAMIENTAS, ASÍ COMO LA PARTE PROPORCIONAL DEL CABLE DE ALIMENTACIÓN Y SEÑALES INCLUSO SU PUESTA EN MARCHA, MEDICIONES Y LAS PRUEBAS NECESARIAS PARA CONSIDERARLO PERFECTAMENTE INSTALADO Y FUNCIONANDO CORRECTAMENTE.RANGO DE MEDIDA 0...15 /KM, PRECISIÓN DE LA MEDIDA ± 1,35% TRANSMISIÓN. FRECUENCIA 50/60HZ. 190-260V AC. RESISTENCIA IP65. TEMPERATURA DE TRABAJO -30ºC A 60ªC.

| Código | Ud | Descripción | Rendimiento | Precio | Importe |
|---|---|---|---|---|---|
| MO00000004 | h | Oficial 2ª | 8.0000 | 20.84 | 166.72 |
| MO00000003 | h | Oficial 1ª | 8.0000 | 21.51 | 172.08 |
| Q060201A01 | h | Camión. Con caja fija y grúa auxiliar. Para 16 t | 4.0000 | 58.08 | 232.32 |
| MT12100011 | ud | Sistema de detección de control de visibilidad (opacímetro) (material; 13/06/2022) | 1.0000 | 8288.4 | 8288.40 |
|  |  | Total |  |  | 8859.52 |

**1103.0054** ud SUMINISTRO E INSTALACIÓN DE SISTEMA DE DETECCIÓN DE CONTROL DE CO (10/06/2022)
Precio: 2171.12
SUMINISTRO E INSTALACIÓN DE SISTEMA DE DETECCIÓN DE CONTROL DE CO Y TRANSMISIÓN DE INFORMACIÓN AL CENTRO DE CONTROL, UTILIZADO EN TÚNELES, DEL TIPO MEDICIÓN POR EXTINCIÓN DIRECTA DE LUZ, POR EXTINCIÓN, CON SISTEMA AUTOMÁTICO DE CONTROL DE SUCIEDAD ÓPTICA, COMPUESTO POR UN EMISOR Y UN RECEPTOR, COMPLETAMENTE COLOCADOS EN LA PARED DEL TÚNEL, INCLUIDA SU INSTALACIÓN, PEQUEÑO MATERIAL, ÚTILES Y HERRAMIENTAS, ASÍ COMO LA PARTE PROPORCIONAL DEL CABLE DE ALIMENTACIÓN Y SEÑALES INCLUSO FUENTE DE ALIMENTACIÓN, SU PUESTA EN MARCHA, MEDICIONES Y LAS PRUEBAS NECESARIAS PARA CONSIDERARLO PERFECTAMENTE INSTALADO Y FUNCIONANDO CORRECTAMENTE. RANGO DE MEDIDA 0...300 PPM, PRECISIÓN ± 12 PPM. FRECUENCIA 50/60HZ. 190-260V AC. RESISTENCIA IP65. TEMPERATURA DE TRABAJO -30ºC A 60ªC.

| Código | Ud | Descripción | Rendimiento | Precio | Importe |
|---|---|---|---|---|---|
| MO00000003 | h | Oficial 1ª | 8.0000 | 21.51 | 172.08 |
| MO00000004 | h | Oficial 2ª | 8.0000 | 20.84 | 166.72 |
| Q060201A01 | h | Camión. Con caja fija y grúa auxiliar. Para 16 t | 4.0000 | 58.08 | 232.32 |
| MT12100010 | ud | Sistema de detección de control de CO (material; 13/06/2022) | 1.0000 | 1600 | 1600.00 |
|  |  | Total |  |  | 2171.12 |

**1103.0055** ud SUMINISTRO E INSTALACIÓN DE SISTEMA DE DETECCIÓN DE CONTROL DE VISIBILIDAD Y DETECCIÓN DE GASES (CO, NO, NO2 ) (10/06/2022)
Precio: 4376.01
SUMINISTRO E INSTALACIÓN DE SISTEMA DE DETECCIÓN DE CONTROL DE VISIBILIDAD Y DETECCIÓN DE GASES (CO, NO, NO2 ) Y TRANSMISIÓN DE INFORMACIÓN AL CENTRO DE CONTROL, UTILIZADO EN TÚNELES, DEL TIPO DISPERSIÓN DE LUZ Y CÉLULA FOTOQUÍMICA, COMPLETAMENTE COLOCADO EN LA PARED DEL TÚNEL, INCLUIDA FUENTE DE ALIMENTACIÓN, SU INSTALACIÓN, PEQUEÑO MATERIAL, ÚTILES Y HERRAMIENTAS, ASÍ COMO LA PARTE PROPORCIONAL DEL CABLE DE ALIMENTACIÓN Y SEÑALES INCLUSO SU PUESTA EN MARCHA, MEDICIONES Y LAS PRUEBAS NECESARIAS PARA CONSIDERARLO PERFECTAMENTE INSTALADO Y FUNCIONANDO CORRECTAMENTE.FRECUENCIA 50/60HZ. 18-28 DC. RESISTENCIA IP6K9K COMPATIBLE CON LIMPIEZA DE HASTIALES. RANGOS DE MEDIDA: VISIBILIDAD: 0...15 /KM, CO: 0...300 PPM, NO: 0...100 PPM, NO2: 0...5 PPM. RESOLUCIÓN: VISIBILIDAD: 0.001/KM, CO: 0.5 PPM, NO: 0.5PPM, NO2: 0.05 PPM. TEMPERATURA DE TRABAJO -20ºC A 55ªC. INCLUIDA UNIDAD DE CONTROL Y /O UNIDAD DE CONEXIÓN.

| Código | Ud | Descripción | Rendimiento | Precio | Importe |
|---|---|---|---|---|---|
| MO00000003 | h | Oficial 1ª | 8.0000 | 21.51 | 172.08 |
| MO00000004 | h | Oficial 2ª | 8.0000 | 20.84 | 166.72 |
| Q060201A01 | h | Camión. Con caja fija y grúa auxiliar. Para 16 t | 4.0000 | 58.08 | 232.32 |
| MT12100012 | ud | Sistema de detección de control de visibilidad y detección de gases (CO, NO, NO2 ) (material; 13/06/2022) | 1.0000 | 3804.89 | 3804.89 |
|  |  | Total |  |  | 4376.01 |

**1103.0056** ud SUMINISTRO E INSTALACIÓN DE ANEMÓMETRO CON SENSOR ULTRASÓNICO DE INTERIOR (10/06/2022)
Precio: 2285.56
SUMINISTRO E INSTALACIÓN DE ANEMÓMETRO PARA DETERMINAR VELOCIDAD Y DIRECCIÓN VIENTO EN INTERIOR DE TÚNEL CON SENSOR ULTRASÓNICO, COMPLETAMENTE COLOCADO EN LA PARED DEL TÚNEL, INCLUIDA FUENTE DE ALIMENTACIÓN, SU INSTALACIÓN, PEQUEÑO MATERIAL, ÚTILES Y HERRAMIENTAS, ASÍ COMO LA PARTE PROPORCIONAL DEL CABLE DE ALIMENTACIÓN Y SEÑALES INCLUSO SU PUESTA EN MARCHA, MEDICIONES Y LAS PRUEBAS NECESARIAS PARA CONSIDERARLO PERFECTAMENTE INSTALADO Y FUNCIONANDO CORRECTAMENTE. RANGO DE MEDIDA: –20 M/S ... +20 M/S. PRECISIÓN: ?5 M/S: ±0.1 M/S; >5 M/S: ±2 %. TEMPERATURA DE OPERACIÓN: -30...+60ºC. ALIMENTACIÓN 24V CC, IP66/IP67. INTEGRACIÓN RS-232, ETHERNET.

| Código | Ud | Descripción | Rendimiento | Precio | Importe |
|---|---|---|---|---|---|
| MO00000003 | h | Oficial 1ª | 4.0000 | 21.51 | 86.04 |
| MO00000004 | h | Oficial 2ª | 4.0000 | 20.84 | 83.36 |
| Q060201A01 | h | Camión. Con caja fija y grúa auxiliar. Para 16 t | 2.0000 | 58.08 | 116.16 |
| MT12100002 | ud | Anemómetro con sensor ultrasónico de interior (material; 13/06/2022) | 1.0000 | 2000 | 2000.00 |
|  |  | Total |  |  | 2285.56 |

**1103.0057** ud SUMINISTRO E INSTALACIÓN DE ANEMÓMETRO CON SENSOR ULTRASÓNICO DE EXTERIOR (10/06/2022)
Precio: 3885.56
SUMINISTRO E INSTALACIÓN DE ANEMÓMETRO PARA DETERMINAR VELOCIDAD Y DIRECCIÓN VIENTO EN EXTERIOR DE TÚNEL CON SENSOR ULTRASÓNICO, COMPLETAMENTE COLOCADO POSTE EXTERIOR, INCLUIDA FUENTE DE ALIMENTACIÓN, SU INSTALACIÓN, PEQUEÑO MATERIAL, ÚTILES Y HERRAMIENTAS, ASÍ COMO LA PARTE PROPORCIONAL DEL CABLE DE ALIMENTACIÓN Y SEÑALES INCLUSO SU PUESTA EN MARCHA, MEDICIONES Y LAS PRUEBAS NECESARIAS PARA CONSIDERARLO PERFECTAMENTE INSTALADO Y FUNCIONANDO CORRECTAMENTE. RANGO DE MEDIDA: –20 M/S ... +20 M/S. PRECISIÓN: ?5 M/S: ±0.1 M/S; >5 M/S: ±2 %. TEMPERATURA DE OPERACIÓN: -30...+60ºC. ALIMENTACIÓN 24V CC, IP66/IP67. INTEGRACIÓN RS-232, ETHERNET, DATALOGGER PARA ENVIO DE DATOS DE FORMA AUTOMATIZADA Y EN TIEMPO REAL A LA NUBE PARA SU MONITORIZACIÓN EN REMOTO DESDE CUALQUIER LUGAR Y DISPOSITIVO.

| Código | Ud | Descripción | Rendimiento | Precio | Importe |
|---|---|---|---|---|---|
| MO00000004 | h | Oficial 2ª | 4.0000 | 20.84 | 83.36 |
| MO00000003 | h | Oficial 1ª | 4.0000 | 21.51 | 86.04 |
| Q060201A01 | h | Camión. Con caja fija y grúa auxiliar. Para 16 t | 2.0000 | 58.08 | 116.16 |
| MT12100001 | ud | Anemómetro con sensor ultrasónico de exterior (material; 13/06/2022) | 1.0000 | 3600 | 3600.00 |
|  |  | Total |  |  | 3885.56 |

**1103.0058** m SUMINISTRO, TRANSPORTE, MONTAJE Y PUESTA EN MARCHA CABLE SENSOR DE TEMPERATURA (10/06/2022)
Precio: 12.58
SUMINISTRO, TRANSPORTE, MONTAJE Y PUESTA EN MARCHA CABLE SENSOR DE TEMPERATURA FIJA NOMINAL 68,3ºC (155º F) CON FUNDA DE VINILO, RESISTENTE A LAS ABRASIONES Y ACEITES, IDEAL PARA APLICACIONES INDUSTRIALES. MÁXIMA TEMPERATURA AMBIENTAL 45ºC (113ºF).INCLUIDO TACO PARA SUJECION DE CABLE.

| Código | Ud | Descripción | Rendimiento | Precio | Importe |
|---|---|---|---|---|---|
| MO00000003 | h | Oficial 1ª | 0.1000 | 21.51 | 2.15 |
| MO00000004 | h | Oficial 2ª | 0.1000 | 20.84 | 2.08 |
| Q060201A01 | h | Camión. Con caja fija y grúa auxiliar. Para 16 t | 0.0500 | 58.08 | 2.90 |
| MT11100011 | m | Cable sensor de temperatura (material; 13/06/2022) | 1.0000 | 5.45 | 5.45 |
|  |  | Total |  |  | 12.58 |

**1103.0059** ud SUMINISTRO, TRANSPORTE Y PUESTA EN MARCHA MÓDULO INDICADOR DEL PUNTO DE INCENDIOS (10/06/2022)
Precio: 1714.64
SUMINISTRO, TRANSPORTE Y PUESTA EN MARCHA MÓDULO INDICADOR DEL PUNTO DONDE SE HA PRODUCIDO LA ALARMA DE INCENDIOS.(MAXIMO 3000M). ZONAS INDEPENDIENTES Y CON RELÉ DE ALARMA Y FALLO. SALIDA MODBUS RTU INDICANDO ESTADO DEL SISTEMA Y PUNTO DONDE SE PRODUCE ALARMA. IP65. ALIMENTACION 24V.

| Código | Ud | Descripción | Rendimiento | Precio | Importe |
|---|---|---|---|---|---|
| MO00000002 | h | Capataz | 8.0000 | 21.98 | 175.84 |
| MO00000004 | h | Oficial 2ª | 8.0000 | 20.84 | 166.72 |
| MO00000003 | h | Oficial 1ª | 8.0000 | 21.51 | 172.08 |
| MT11700002 | ud | Puesta en marcha módulo indicador del punto de incendios (material; 13/06/2022) | 1.0000 | 1200 | 1200.00 |
|  |  | Total |  |  | 1714.64 |

**1103.0060** m SUMINISTRO, TRANSPORTE, MONTAJE Y PUESTA EN MARCHA CABLE DETECTOR DE INCENDIO DE FIBRA ÓPTICA (10/06/2022)
Precio: 9.51
SUMINISTRO, TRANSPORTE, MONTAJE Y PUESTA EN MARCHA CABLE DETECTOR DE INCENDIO DE FIBRA ÓPTICA, 4MM, FIBRAS GI62,5/125µM DOS FIBRAS ÓPTICAS MULTIMODO CUBIERTAS EN TUBO DE FRNC NO PROPAGADOR DEL FUEGO Y LIBRE DE HALOGENOS.INCLUIDO TACO PARA SUJECION DE CABLE.

| Código | Ud | Descripción | Rendimiento | Precio | Importe |
|---|---|---|---|---|---|
| MO00000002 | h | Capataz | 0.1000 | 21.98 | 2.20 |
| MO00000003 | h | Oficial 1ª | 0.1000 | 21.51 | 2.15 |
| MO00000004 | h | Oficial 2ª | 0.1000 | 20.84 | 2.08 |
| MT11100006 | m | Cable detector de incendio de fibra óptica, 4mm, fibras GI62,5/125µm Dos fibras ópticas multimodo cubiertas en tubo de FRNC no propagador del fuego y libre de halogenos (material; 13/06/2022) | 1.0000 | 3.08 | 3.08 |
|  |  | Total |  |  | 9.51 |

**1103.0061** ud SUMINISTRO, TRANSPORTE Y PUESTA EN MARCHA UNIDAD CONTROLADORA DE SISTEMA LÁSER DE DETECCIÓN LINEAL DE TEMPERATURA (10/06/2022)
Precio: 43416.64
SUMINISTRO, TRANSPORTE Y PUESTA EN MARCHA UNIDAD CONTROLADORA DE SISTEMA LÁSER DE DETECCIÓN LINEAL DE TEMPERATURA MEDIANTE CABLE DE FIBRA ÓPTICA PARA LONGITUD MÁXIMA DE 1KM DE CABLE POR CANAL, PROCESAMIENTO DE TECNOLOGIA OFDR CON 1000 ZONAS PROGRAMABLES. DIFERENTES CRITERIO Y NIVELES DE DECISIÓN DE GENERACIÓN DE ALARMA Y PREALARMA PARA DIFERENTES TRAMOS. CON 4 SEÑALES DE ENTRADA Y 12 DE SALIDA Y PUERTO RD-232. ALIMENTACIÓN 230 V AC. TEMPERATURA -10 A 60ºC. INCLUIDO LICENCIA SOFTWARE. OPCION MOBBUS TCP.

| Código | Ud | Descripción | Rendimiento | Precio | Importe |
|---|---|---|---|---|---|
| MO00000002 | h | Capataz | 8.0000 | 21.98 | 175.84 |
| MO00000004 | h | Oficial 2ª | 8.0000 | 20.84 | 166.72 |
| MO00000003 | h | Oficial 1ª | 8.0000 | 21.51 | 172.08 |
| MT11700004 | ud | Unidad Controladora de sistema láser de detección lineal de temperatura (material; 13/06/2022) | 1.0000 | 42902 | 42902.00 |
|  |  | Total |  |  | 43416.64 |

**1103.0062** ud SUMINISTRO, TRANSPORTE Y PUESTA EN MARCHA PROGRAMA Y PUESTA EN SERVICIO DE INSTALACION DE CABLE DE FIBRA OPTICA PARA DETECCIÓN DE TEMPERATURA (10/06/2022)
Precio: 2129.28
SUMINISTRO, TRANSPORTE Y PUESTA EN MARCHA PROGRAMA Y PUESTA EN SERVICIO DE INSTALACION DE CABLE DE FIBRA ÓPTICA CONFORME A LA DIRECCION FACULTATIVA DEFINIENDO RANGO DE DETECCION, INCREMENTO DE TEMPERATURA EN EL TIEMPO, INCREMENTO DE TEMPERATURA RESPECTO A MEDIA DE CABLE, RESOLUCIÓN ESPACIAL.INCLUSO PRUEBA DE SISTEMA DE DETECCIÓN.

| Código | Ud | Descripción | Rendimiento | Precio | Importe |
|---|---|---|---|---|---|
| MO00000002 | h | Capataz | 16.0000 | 21.98 | 351.68 |
| MO00000003 | h | Oficial 1ª | 16.0000 | 21.51 | 344.16 |
| MO00000004 | h | Oficial 2ª | 16.0000 | 20.84 | 333.44 |
| MT11700003 | ud | Puesta en marcha programa y puesta en servicio de instalacion de fibrolaser (material; 13/06/2022) | 1.0000 | 1100 | 1100.00 |
|  |  | Total |  |  | 2129.28 |

**1103.0063** ud SUMINISTRO, TRANSPORTE Y MONTAJE DE PUERTA CORTAFUEGOS VEHICULAR Y PEATONAL EI-120 C5 (10/06/2022)
Precio: 17667.12
SUMINISTRO, TRANSPORTE Y MONTAJE PUERTA VEHICULAR CON PEATONAL INCORPORADA.
PUERTA DE ACCESOS PARA VEHÍCULOS (ACCIONAMIENTO MANUAL), ASÍ COMO PUERTA DE ACCESO DE PERSONAS PARA LA GALERÍA DE EVACUACIÓN DE LOS TÚNELES.
LAS PUERTAS DE ACCESO A VEHÍCULOS TENDRÁN UNAS DIMENSIONES DE 4.000X3.700MM,ESTAN DESTINADOS AL CIERRE DE LAS GALERIAS DE EVACUACION DE LOS TUNELES, REDUCIENDO EL HUECO DE DICHA GALERIA Y COLOCANDO A CONTINUACION PUERTAS DE DOBLE HOJA TOTALMENTE INDEPENDIENTES, SIN PILAR CENTRAL, DE FORMA QUE AL ABRIR AMBAS HOJAS EN SENTIDO DE EVACUACION SE CONSIGUE UN PASO TOTALMENTE DIAFANO, CADA HOJA TENDRA UN PASO DE LUZ DE APROXIMADAMENTE 900X2.100MM.
TODO EL CONJUNTO ESTA DISENADO ESPECIALMENTE PARA RESISTIR UN FUEGO DURANTE AL MENOS 120 MINUTOS.
LA APERTURA DE LA PUERTA DISPONE DE UN SISTEMA DE BARRA ANTIPANICO EN DIRECCION DE EVACUACION, Y MANILLA AL OTRO LADO DE LA HOJA. LA POSICION DE LA PUERTA, CERRADA, ENCLAVADA SE TRANSMITE POR MEDIO DE UN CONTACTOR MECANICO DE SEGURIDAD A LOS CENTROS DE CONTROL. TENIENDO EN CUENTA QUE LA GALERIA TIENE UNA PRESURIZACION DE MAX. 50PA, LA FUERZA DE APERTURA SERA DE MAX. 100N.
LAS HOJAS UNA VEZ ABIERTAS SE CIERRAN AUTOMATICAMENTE MEDIANTE LOS CIERRAPUERTAS INSTALADOS.
MATERIAL.-
EL MATERIAL A UTILIZAR ES DE CHAPA DE ACERO GALVANIZADO Y LACADO SEGUN RAL INDICADO CON UN REVESTIMIENTO ESPECIAL ANTICORROSION PARA TUNELES.
ACCIONAMIENTOS.-
EN LA DIRECCION DE EVACUACION LAS PUERTAS ESTAN PROVISTAS DE UNA BARRA ANTIPANICO. EN EL OTRO LADO DE UNA MANILLA.
LA UNIDAD COMPRENDE SUMINISTRO, TRANSPORTE E INSTALACIÓN. ADEMÁS DE INFORME PERICIAL DE RESISTENCIA AL FUEGO.

| Código | Ud | Descripción | Rendimiento | Precio | Importe |
|---|---|---|---|---|---|
| MO00000002 | h | Capataz | 40.0000 | 21.98 | 879.20 |
| MO00000003 | h | Oficial 1ª | 40.0000 | 21.51 | 860.40 |
| MO00000004 | h | Oficial 2ª | 40.0000 | 20.84 | 833.60 |
| Q060201A01 | h | Camión. Con caja fija y grúa auxiliar. Para 16 t | 24.0000 | 58.08 | 1393.92 |
| MT11700001 | ud | Puerta Cortafuegos Vehicular y Peatonal EI-120 C5 (material; 13/06/2022) | 1.0000 | 13700 | 13700.00 |
|  |  | Total |  |  | 17667.12 |

### 11.04 SISTEMA PCI (06/06/2022)

**1104.0001** ud SUMINISTRO Y MONTAJE DE EXTINTOR POLVO SECO 3KG (ABC) (08/06/2022)
Precio: 43.31
SUMINISTRO Y MONTAJE DE EXTINTOR POLVO SECO 3KG (ABC) CON SOPORTE, MANÓMETRO COMPROBABLE Y MANGUERA CON DIFUSOR, SEGÚN NORMA UNE, CERTIFICADO AENOR.

| Código | Ud | Descripción | Rendimiento | Precio | Importe |
|---|---|---|---|---|---|
| MO00000004 | h | Oficial 2ª | 0.5000 | 20.84 | 10.42 |
| MT12200003 | ud | Extintor polvo seco 3kg (ABC) (material; 08/06/2022) | 1.0000 | 32.89 | 32.89 |
|  |  | Total |  |  | 43.31 |

**1104.0002** ud SUMINISTRO Y MONTAJE DE EXTINTOR POLVO SECO 6KG (ABC) (08/06/2022)
Precio: 47.42
SUMINISTRO Y MONTAJE DE EXTINTOR POLVO SECO 6KG (ABC) CON SOPORTE, MANÓMETRO COMPROBABLE Y MANGUERA CON DIFUSOR, SEGÚN NORMA UNE, CERTIFICADO AENOR.

| Código | Ud | Descripción | Rendimiento | Precio | Importe |
|---|---|---|---|---|---|
| MO00000004 | h | Oficial 2ª | 0.5000 | 20.84 | 10.42 |
| MT12200005 | ud | Extintor polvo seco 6kg (ABC) (material; 08/06/2022) | 1.0000 | 37 | 37.00 |
|  |  | Total |  |  | 47.42 |

**1104.0003** ud SUMINISTRO Y MONTAJE DE EXTINTOR POLVO SECO 9 KG(ABC) (08/06/2022)
Precio: 58.42
SUMINISTRO Y MONTAJE DE EXTINTOR POLVO SECO 9KG (ABC) CON SOPORTE, MANÓMETRO COMPROBABLE Y MANGUERA CON DIFUSOR, SEGÚN NORMA UNE, CERTIFICADO AENOR.

| Código | Ud | Descripción | Rendimiento | Precio | Importe |
|---|---|---|---|---|---|
| MO00000004 | h | Oficial 2ª | 0.5000 | 20.84 | 10.42 |
| MT12200006 | ud | Extintor polvo seco 9 kg(ABC) (material; 08/06/2022) | 1.0000 | 48 | 48.00 |
|  |  | Total |  |  | 58.42 |

**1104.0004** ud SUMINISTRO Y MONTAJE DE EXTINTOR 5KG DE CO2 (08/06/2022)
Precio: 91.22
SUMINISTRO Y MONTAJE DE EXTINTOR DIÓXIDO DE CARBONO 5KG (CO2) CON SOPORTE, MANÓMETRO COMPROBABLE Y MANGUERA CON DIFUSOR, SEGÚN NORMA UNE, CERTIFICADO AENOR.

| Código | Ud | Descripción | Rendimiento | Precio | Importe |
|---|---|---|---|---|---|
| MO00000004 | h | Oficial 2ª | 0.5000 | 20.84 | 10.42 |
| MT12200004 | ud | Extintor polvo seco 5kg de CO2 (material; 08/06/2022) | 1.0000 | 80.8 | 80.80 |
|  |  | Total |  |  | 91.22 |

**1104.0005** ud SUMINISTRO Y MONTAJE DE EXTINTOR 25 KG POLVO SECO (ABC) SOBRE CARRETILLA (08/06/2022)
Precio: 197.52
SUMINISTRO Y MONTAJE DE EXTINTOR POLVO SECO 25KG (ABC) SOBRE CARRETILLA, CON SOPORTE, MANÓMETRO COMPROBABLE Y MANGUERA CON DIFUSOR, SEGÚN NORMA UNE, CERTIFICADO AENOR.

| Código | Ud | Descripción | Rendimiento | Precio | Importe |
|---|---|---|---|---|---|
| MO00000004 | h | Oficial 2ª | 0.5000 | 20.84 | 10.42 |
| MT12200002 | ud | Extintor 25 kg polvo seco (ABC) sobre carretilla (material; 08/06/2022) | 1.0000 | 187.1 | 187.10 |
|  |  | Total |  |  | 197.52 |

**1104.0006** ud SUMINISTRO Y MONTAJE DE HIDRANTE BAJO NIVEL DE TIERRA DN100 (4") (08/06/2022)
Precio: 1118.6
SUMINISTRO Y MONTAJE DE HIDRANTE BAJO NIVEL DE TIERRA DE 4", 100 MM DE DIAMETRO CON DOS SALIDAS DE 70 INCLUSO RACORES Y TAPA. TOTALMENTE MONTADO INCLUSO PIEZAS ESPECIALES Y ARQUETA COMPLETA.

| Código | Ud | Descripción | Rendimiento | Precio | Importe |
|---|---|---|---|---|---|
| MO00000003 | h | Oficial 1ª | 6.0000 | 21.51 | 129.06 |
| MO00000004 | h | Oficial 2ª | 6.0000 | 20.84 | 125.04 |
| MT12200012 | ud | Hidrante en arqueta con dos racores de 70 mm TIPO BARCELONA (material; 08/06/2022) | 1.0000 | 858 | 858.00 |
| MT12200013 | ud | Pequeño material para hidrante (material; 08/06/2022) | 1.0000 | 6.5 | 6.50 |
|  |  | Total |  |  | 1118.6 |

**1104.0007** ud SUMINISTRO Y MONTAJE DE HIDRANTE BAJO NIVEL DE TIERRA DN80 (3") (08/06/2022)
Precio: 975.6
SUMINISTRO Y MONTAJE DE HIDRANTE BAJO NIVEL DE TIERRA DE 3", 70 MM DE DIAMETRO CON DOS SALIDAS DE 45 INCLUSO RACORES Y TAPA. TOTALMENTE MONTADO INCLUSO PIEZAS ESPECIALES Y ARQUETA COMPLETA.

| Código | Ud | Descripción | Rendimiento | Precio | Importe |
|---|---|---|---|---|---|
| MO00000003 | h | Oficial 1ª | 6.0000 | 21.51 | 129.06 |
| MO00000004 | h | Oficial 2ª | 6.0000 | 20.84 | 125.04 |
| MT12200011 | ud | Hidrante en arqueta con dos racores de 45 mm TIPO BARCELONA (material; 08/06/2022) | 1.0000 | 715 | 715.00 |
| MT12200013 | ud | Pequeño material para hidrante | 1.0000 | 6.5 | 6.50 |
|  |  | Total |  |  | 975.6 |

**1104.0008** ud EXCAVACION EN HASTIAL PARA NICHO PARA INSTALACIONES (08/06/2022)
Precio: 1919.17
EXCAVACION EN HASTIAL PARA NICHO PARA INSTALACIONES (POSTES SOS, ELEMENTOS DE CAMPO, RED DE CONTROL E HIDRANTES). TOTALMENTE ACABADO.

| Código | Ud | Descripción | Rendimiento | Precio | Importe |
|---|---|---|---|---|---|
| AUX301.0030 | m³ | DEMOLICIÓN DE SOSTENIMIENTO DE HORMIGÓN PROYECTADO REFORZADO CON ACERO | 3.0000 | 43.7 | 131.10 |
| AUX802.0130 | m³ | EXCAVACIÓN POR MEDIOS MECÁNICOS EN TÚNEL AVANCE, EN ROCA DE CALIDAD BUENA, SIN EXPLOSIVOS | 7.0000 | 86.57 | 605.99 |
| AUX803.0640 | kg | FIBRA DE ACERO ESTRUCTURAL PARA EMPLEO EN HORMIGONES PROYECTADOS EN TÚNEL | 171.0000 | 1.08 | 184.68 |
| AUX803.0420 | m³ | HORMIGÓN PROYECTADO H/MP/30 EN SOSTENIMIENTO DE TÚNELES Y OBRAS SUBTERRÁNEAS | 4.0000 | 249.35 | 997.40 |
|  |  | Total |  |  | 1919.17 |

**1104.0009** ud SUMINISTRO Y MONTAJE DE HIDRANTE DN80 (3”) TOMA CURVA (08/06/2022)
Precio: 1738.05
SUMINISTRO Y MONTAJE DE HIDRANTE DN80 (3”) TOMA CURVA, PROFUNDIDAD VARIABLE CARRETE 200 MM APROX, EQUIPADO CON DOS SALIDAS LATERALES DE 45 MM. (1 ½”) Y UNA CENTRAL DE 70 MM (2 ½”) RACORD A PETICIÓN DEL CLIENTE, CON GUIA ANTIARIETE, SISTEMA ANTIHELADA Y SISTEMA PROTECCIÓN DE GOLPES Y ROTURA ANTE IMPACTOS.TIPO C DE ACUERDO NORMA EN 14384.TOTALMENTE MONTADO INCLUSO PIEZAS ESPECIALES.

| Código | Ud | Descripción | Rendimiento | Precio | Importe |
|---|---|---|---|---|---|
| MO00000003 | h | Oficial 1ª | 6.0000 | 21.51 | 129.06 |
| MO00000004 | h | Oficial 2ª | 6.0000 | 20.84 | 125.04 |
| MT12200009 | ud | Hidrante columna húmeda DN80 (3") toma curva (material; 08/06/2022) | 1.0000 | 1477.45 | 1477.45 |
| MT12200013 | ud | Pequeño material para hidrante | 1.0000 | 6.5 | 6.50 |
|  |  | Total |  |  | 1738.05 |

**1104.0010** ud SUMINISTRO Y MONTAJE DE HIDRANTE DN80 (3”), TOMA RECTA (08/06/2022)
Precio: 1571.72
SUMINISTRO Y MONTAJE DE HIDRANTE DN80 (3”), TOMA RECTA, PROFUNDIDAD VARIABLE CARRETE 200 MM APROX, EQUIPADO CON DOS SALIDAS LATERALES DE 70 MM (2 ½”) Y UNA CENTRAL DE 100 MM (2 ½”) RACORD A PETICIÓN DEL CLIENTE, CON GUIA ANTIARIETE, SISTEMA ANTIHELADA Y SISTEMA PROTECCIÓN DE GOLPES Y ROTURA ANTE IMPACTOS.TIPO C DE ACUERDO NORMA EN 14384.TOTALMENTE MONTADO INCLUSO PIEZAS ESPECIALES.

| Código | Ud | Descripción | Rendimiento | Precio | Importe |
|---|---|---|---|---|---|
| MO00000003 | h | Oficial 1ª | 6.0000 | 21.51 | 129.06 |
| MO00000004 | h | Oficial 2ª | 6.0000 | 20.84 | 125.04 |
| MT12200010 | ud | Hidrante columna húmeda DN80 (3") toma recta (material; 08/06/2022) | 1.0000 | 1311.12 | 1311.12 |
| MT12200013 | ud | Pequeño material para hidrante | 1.0000 | 6.5 | 6.50 |
|  |  | Total |  |  | 1571.72 |

**1104.0011** ud SUMINISTRO Y MONTAJE DE HIDRANTE DE DN100 (4”) TOMA CURVA (08/06/2022)
Precio: 1948.89
SUMINISTRO Y MONTAJE DE HIDRANTE DE DN100 (4”), TOMA CURVA,PROFUNDIDAD VARIABLE CARRETE 200MM APROX, EQUIPADO CON DOS SALIDAS LATERALES DE 70 MM. (2 ½”) Y UNA CENTRAL DE 100 MM (4”), RACORD A PETICIÓN DEL CLIENTE,CON GUIA ANTIARIETE, SISTEMA ANTIHELADA Y SISTEMA PROTECCIÓN DE GOLPES Y ROTURA ANTE IMPACTOS. TIPO C DE ACUERDO NORMA EN 14384.TOTALMENTE MONTADO INCLUSO PIEZAS ESPECIALES.

| Código | Ud | Descripción | Rendimiento | Precio | Importe |
|---|---|---|---|---|---|
| MO00000003 | h | Oficial 1ª | 6.0000 | 21.51 | 129.06 |
| MO00000004 | h | Oficial 2ª | 6.0000 | 20.84 | 125.04 |
| MT12200007 | ud | Hidrante columna húmeda DN100 (4") toma curva (material; 08/06/2022) | 1.0000 | 1688.29 | 1688.29 |
| MT12200013 | ud | Pequeño material para hidrante | 1.0000 | 6.5 | 6.50 |
|  |  | Total |  |  | 1948.89 |

**1104.0012** ud SUMINISTRO Y MONTAJE DE HIDRANTE DE DN100 (4”), TOMA RECTA (08/06/2022)
Precio: 1626.91
SUMINISTRO Y COLOCACIÓN DE HIDRANTE DE DN100 (4”), TOMA RECTA, PROFUNDIDAD VARIABLE CARRETE 200MM APROX, EQUIPADO CON DOS SALIDAS LATERALES DE 70 MM. (2 ½”) Y UNA CENTRAL DE 100 MM (4”), RACORD A PETICIÓN DEL CLIENTE,CON GUIA ANTIARIETE, SISTEMA ANTIHELADA Y SISTEMA PROTECCIÓN DE GOLPES Y ROTURA ANTE IMPACTOS. TIPO C DE ACUERDO NORMA EN 14384.TOTALMENTE MONTADO INCLUSO PIEZAS ESPECIALES.

| Código | Ud | Descripción | Rendimiento | Precio | Importe |
|---|---|---|---|---|---|
| MO00000003 | h | Oficial 1ª | 6.0000 | 21.51 | 129.06 |
| MO00000004 | h | Oficial 2ª | 6.0000 | 20.84 | 125.04 |
| MT12200008 | ud | Hidrante columna húmeda DN100 (4") toma recta (material; 08/06/2022) | 1.0000 | 1366.31 | 1366.31 |
| MT12200013 | ud | Pequeño material para hidrante | 1.0000 | 6.5 | 6.50 |
|  |  | Total |  |  | 1626.91 |

**1104.0013** ud SUMINISTRO Y MONTAJE DE BIFURCACIÓN SIAMESA EN ALUMINIO IPF-40 (08/06/2022)
Precio: 402.4
SUMINISTRO Y MONTAJE DE BIFURCACIÓN SIAMESA EN ALUMINIO IPF-40, ENTRADA ROSCADA 3" CON DOS SALIDAS DE 45 MM CON RACORES Y TAPONES A PETICIÓN DE CLIENTE. LLAVE DE SECCION DE 3" CON ARMARIO-COFRE EN CHAPA DE ACERO CON CERCO METÁLICO ROJO Y TAPA METALICA BLANCA CON INSCRIPCIÓN DE BOMBEROS Y LLAVE DE CUADRADILLO DE 8 MM. INCLUSO SELLADO JUNTA PERIMETRAL. COMPLETAMENTE INSTALADA.

| Código | Ud | Descripción | Rendimiento | Precio | Importe |
|---|---|---|---|---|---|
| MO00000003 | h | Oficial 1ª | 4.0000 | 21.51 | 86.04 |
| MO00000004 | h | Oficial 2ª | 4.0000 | 20.84 | 83.36 |
| MT12200001 | ud | Bifurcación siamesa IPF-40 (material; 10/06/2022) | 1.0000 | 226.5 | 226.50 |
| MT12200013 | ud | Pequeño material para hidrante | 1.0000 | 6.5 | 6.50 |
|  |  | Total |  |  | 402.4 |

**1104.0014** ud SUMINISTRO Y MONTAJE DE BIFURCACIÓN SIAMESA EN ALUMINIO IPF-41 (08/06/2022)
Precio: 466.35
SUMINISTRO Y MONTAJE DE BIFURCACIÓN SIAMESA EN ALUMINIO IPF-41, ENTRADA ROSCADA 3" CON DOS SALIDAS DE 70 MM CON RACORES Y TAPONES A PETICIÓN DE CLIENTE. LLAVE DE SECCION DE 3" BOLA INDEPENDIENTE CON ARMARIO-COFRE EN CHAPA DE ACERO CON CERCO METALICO ROJO Y TAPA METALICA BLANCA CON INSCRIPCIÓN DE BOMBEROS Y LLAVE DE CUADRADILLO DE 8 MM. INCLUSO SELLADO JUNTA PERIMETRAL.DIMENSIONES DEPENDIENTE DE LA CASA TIENEN UNAS CARACTERSITICAS. COMPLETAMENTE INSTALADA.

| Código | Ud | Descripción | Rendimiento | Precio | Importe |
|---|---|---|---|---|---|
| MO00000003 | h | Oficial 1ª | 4.0000 | 21.51 | 86.04 |
| MO00000004 | h | Oficial 2ª | 4.0000 | 20.84 | 83.36 |
| MT12200014 | ud | Toma de fachada IPF-41 (material; 10/06/2022) | 1.0000 | 290.45 | 290.45 |
| MT12200013 | ud | Pequeño material para hidrante | 1.0000 | 6.5 | 6.50 |
|  |  | Total |  |  | 466.35 |

### 11.05 SUMINISTRO ELÉCTRICIDAD (06/06/2022)

**1105.0001** ud SUMINISTRO Y MONTAJE DE GRUPO ELECTRÓGENO ABIERTO 460KVA/507KVA (PRP/LTP) (13/06/2022)
Precio: 60580.93
SUMINISTRO, TRANSPORTE E INSTALACION DE GRUPO ELECTRÓGENO ABIERTO 460KVA/507KVA (PRP/LTP) MOTOR DIESEL DE 1500 RPM Y ALTERNADOR 400/230V, 50 HZ, AISLAMIENTO H/H. INTERRUPTOR MAGNETOTÉRMICO DE 630A 4 POLOS. FILTROS DE AIRE, PRECALDEO, Y TERMOSTATO. ALTERNADOR DE CARGA, CUADRO DE MANDO Y CONTROL PREVISTO PARA ARRANQUE AUTOMATICO POR FALLO DE RED. PROTECCIÓN DIFERENCIAL. INCLUIDO CUADRO DE CONMUTACIÓN TRANSPORTE PUESTA EN MARCHA . CUMPLIENDO CARACTERISTICAS RECOGIDAS EN PLIEGO DE ESPECIFICACIONES TÉCNICA DEL PROYECTO.

| Código | Ud | Descripción | Rendimiento | Precio | Importe |
|---|---|---|---|---|---|
| MO00000003 | h | Oficial 1ª | 8.0000 | 21.51 | 172.08 |
| MO00000004 | h | Oficial 2ª | 8.0000 | 20.84 | 166.72 |
| MT11800004 | ud | Grupo electrógeno abierto 460KVA/507KVA (PRP/LTP) (material; 13/06/2022) | 1.0000 | 60242.13 | 60242.13 |
|  |  | Total |  |  | 60580.93 |

**1105.0002** ud SUMINISTRO Y MONTAJE DE GRUPO ELECTRÓGENO INSONORO 460KVA/507 KVA (PRP/LTP) (13/06/2022)
Precio: 70939.76
SUMINISTRO, TRANSPORTE E INSTALACION DE GRUPO ELECTRÓGENO INSONORO 460KVA/507 KVA(PRP/LTP) MOTOR DIESEL DE 1500 RPM Y ALTERNADOR 400/230V, 50 HZ, AISLAMIENTO H/H. INTERRUPTOR MAGNETOTÉRMICO DE 630A 4 POLOS. FILTROS DE AIRE, PRECALDEO, Y TERMOSTATO.NIVEL SONORO MEDIO A 7 M 72 DB. ALTERNADOR DE CARGA, CUADRO DE MANDO Y CONTROL PREVISTO PARA ARRANQUE AUTOMATICO POR FALLO DE RED. PROTECCIÓN DIFERENCIAL. INCLUIDO CUADRO DE CONMUTACIÓN TRANSPORTE PUESTA EN MARCHA. CUMPLIENDO CARACTERISTICAS RECOGIDAS EN PLIEGO DE ESPECIFICACIONES TÉCNICA DEL PROYECTO.

| Código | Ud | Descripción | Rendimiento | Precio | Importe |
|---|---|---|---|---|---|
| MO00000003 | h | Oficial 1ª | 8.0000 | 21.51 | 172.08 |
| MO00000004 | h | Oficial 2ª | 8.0000 | 20.84 | 166.72 |
| MT11800007 | ud | Grupo electrógeno insonoro 460KVA/507 KVA(PRP/LTP) (material; 13/06/2022) | 1.0000 | 70600.96 | 70600.96 |
|  |  | Total |  |  | 70939.76 |

**1105.0003** ud SUMINISTRO Y MONTAJE DE GRUPO ELECTRÓGENO ABIERTO 670KVA/738 KVA(PRP/LTP) (13/06/2022)
Precio: 88248.15
SUMINISTRO, TRANSPORTE E INSTALACION DE GRUPO ELECTRÓGENO ABIERTO 670KVA/738 KVA(PRP/LTP) MOTOR DIESEL DE 1500 RPM Y ALTERNADOR 400/230V, 50 HZ, AISLAMIENTO H/H. INTERRUPTOR MAGNETOTÉRMICO DE 1000A 4 POLOS. FILTROS DE AIRE, PRECALDEO, Y TERMOSTATO. ALTERNADOR DE CARGA, CUADRO DE MANDO Y CONTROL PREVISTO PARA ARRANQUE AUTOMATICO POR FALLO DE RED. PROTECCIÓN DIFERENCIAL. INCLUIDO CUADRO DE CONMUTACIÓN TRANSPORTE PUESTA EN MARCHA . CUMPLIENDO CARACTERISTICAS RECOGIDAS EN PLIEGO DE ESPECIFICACIONES TÉCNICA DEL PROYECTO.

| Código | Ud | Descripción | Rendimiento | Precio | Importe |
|---|---|---|---|---|---|
| MO00000003 | h | Oficial 1ª | 8.0000 | 21.51 | 172.08 |
| MO00000004 | h | Oficial 2ª | 8.0000 | 20.84 | 166.72 |
| MT11800005 | ud | Grupo electrógeno abierto 670KVA/738 KVA(PRP/LTP) (material; 13/06/2022) | 1.0000 | 87909.35 | 87909.35 |
|  |  | Total |  |  | 88248.15 |

**1105.0004** ud SUMINISTRO Y MONTAJE DE GRUPO ELECTRÓGENO INSONORO 670KVA/738 KVA(PRP/LTP) (13/06/2022)
Precio: 105121.96
SUMINISTRO, TRANSPORTE E INSTALACION DE GRUPO ELECTRÓGENO INSONORO 670KVA/738 KVA(PRP/LTP) MOTOR DIESEL DE 1500 RPM Y ALTERNADOR 400/230V, 50 HZ, AISLAMIENTO H/H. INTERRUPTOR MAGNETOTÉRMICO DE 1000A 4 POLOS. FILTROS DE AIRE, PRECALDEO, Y TERMOSTATO.NIVEL SONORO MEDIO A 7 M 72 DB. ALTERNADOR DE CARGA, CUADRO DE MANDO Y CONTROL PREVISTO PARA ARRANQUE AUTOMATICO POR FALLO DE RED. PROTECCIÓN DIFERENCIAL. INCLUIDO CUADRO DE CONMUTACIÓN TRANSPORTE PUESTA EN MARCHA. CUMPLIENDO CARACTERISTICAS RECOGIDAS EN PLIEGO DE ESPECIFICACIONES TÉCNICA DEL PROYECTO.

| Código | Ud | Descripción | Rendimiento | Precio | Importe |
|---|---|---|---|---|---|
| MO00000003 | h | Oficial 1ª | 8.0000 | 21.51 | 172.08 |
| MO00000004 | h | Oficial 2ª | 8.0000 | 20.84 | 166.72 |
| MT11800008 | ud | Grupo electrógeno insonoro 670KVA/738 KVA(PRP/LTP) (material; 13/06/2022) | 1.0000 | 104783.16 | 104783.16 |
|  |  | Total |  |  | 105121.96 |

**1105.0005** ud SUMINISTRO Y MONTAJE DE GRUPO ELECTRÓGENO ABIERTO 747KVA/823KVA(PRP/LTP (13/06/2022)
Precio: 100873.42
SUMINISTRO, TRANSPORTE E INSTALACION DE GRUPO ELECTRÓGENO ABIERTO 747KVA/823KVA(PRP/LTP) MOTOR DIESEL DE 1500 RPM Y ALTERNADOR 400/230V, 50 HZ, AISLAMIENTO H/H. INTERRUPTOR MAGNETOTÉRMICO DE 1250A 4 POLOS. FILTROS DE AIRE, PRECALDEO, Y TERMOSTATO.ALTERNADOR DE CARGA, CUADRO DE MANDO Y CONTROL PREVISTO PARA ARRANQUE AUTOMATICO POR FALLO DE RED. PROTECCIÓN DIFERENCIAL. INCLUIDO CUADRO DE CONMUTACIÓN TRANSPORTE PUESTA EN MARCHA . CUMPLIENDO CARACTERISTICAS RECOGIDAS EN PLIEGO DE ESPECIFICACIONES TÉCNICA DEL PROYECTO.

| Código | Ud | Descripción | Rendimiento | Precio | Importe |
|---|---|---|---|---|---|
| MO00000003 | h | Oficial 1ª | 8.0000 | 21.51 | 172.08 |
| MO00000004 | h | Oficial 2ª | 8.0000 | 20.84 | 166.72 |
| MT11800006 | ud | Grupo electrógeno abierto 747KVA/823KVA(PRP/LTP) (material; 13/06/2022) | 1.0000 | 100534.62 | 100534.62 |
|  |  | Total |  |  | 100873.42 |

**1105.0006** ud SUMINISTRO Y MONTAJE DE GRUPO ELECTRÓGENO INSONORO 747KVA/823KVA(PRP/LTP) (13/06/2022)
Precio: 118992.45
SUMINISTRO, TRANSPORTE E INSTALACION DE GRUPO ELECTRÓGENO INSONORO 747KVA/823KVA(PRP/LTP) MOTOR DIESEL DE 1500 RPM Y ALTERNADOR 400/230V, 50 HZ, AISLAMIENTO H/H. INTERRUPTOR MAGNETOTÉRMICO DE 1250A 4 POLOS. FILTROS DE AIRE, PRECALDEO, Y TERMOSTATO.NIVEL SONORO MEDIO A 7 M 76 DB. ALTERNADOR DE CARGA, CUADRO DE MANDO Y CONTROL PREVISTO PARA ARRANQUE AUTOMATICO POR FALLO DE RED. PROTECCIÓN DIFERENCIAL. INCLUIDO CUADRO DE CONMUTACIÓN TRANSPORTE PUESTA EN MARCHA. CUMPLIENDO CARACTERISTICAS RECOGIDAS EN PLIEGO DE ESPECIFICACIONES TÉCNICA DEL PROYECTO.

| Código | Ud | Descripción | Rendimiento | Precio | Importe |
|---|---|---|---|---|---|
| MO00000003 | h | Oficial 1ª | 8.0000 | 21.51 | 172.08 |
| MO00000004 | h | Oficial 2ª | 8.0000 | 20.84 | 166.72 |
| MT11800009 | ud | Grupo electrógeno insonoro 747KVA/823KVA(PRP/LTP) (material; 13/06/2022) | 1.0000 | 118653.65 | 118653.65 |
|  |  | Total |  |  | 118992.45 |

**1105.0007** ud SUMINISTRO Y MONTAJE DE GRUPO ELECTRÓGENO ABIERTO 1259 KVA/1385 KVA(PRP/LTP) (13/06/2022)
Precio: 214747.71
SUMINISTRO E INSTALACION DE GRUPO ELECTRÓGENO ABIERTO 1259 KVA/1385 KVA(PRP/LTP) MOTOR DIESEL DE 1500 RPM Y ALTERNADOR 400/230V, 50 HZ, AISLAMIENTO H/H. INTERRUPTOR MAGNETOTÉRMICO DE 1600A 4 POLOS. FILTROS DE AIRE, PRECALDEO, Y TERMOSTATO.ALTERNADOR DE CARGA, CUADRO DE MANDO Y CONTROL PREVISTO PARA ARRANQUE AUTOMATICO POR FALLO DE RED. PROTECCIÓN DIFERENCIAL. INCLUIDO CUADRO DE CONMUTACIÓN TRANSPORTE PUESTA EN MARCHA . CUMPLIENDO CARACTERISTICAS RECOGIDAS EN PLIEGO DE ESPECIFICACIONES TÉCNICA DEL PROYECTO.

| Código | Ud | Descripción | Rendimiento | Precio | Importe |
|---|---|---|---|---|---|
| MO00000003 | h | Oficial 1ª | 8.0000 | 21.51 | 172.08 |
| MO00000004 | h | Oficial 2ª | 8.0000 | 20.84 | 166.72 |
| MT11800002 | ud | Grupo electrógeno abierto 1259 KVA/1385 KVA(PRP/LTP) (material; 13/06/2022) | 1.0000 | 214408.91 | 214408.91 |
|  |  | Total |  |  | 214747.71 |

**1105.0008** ud SUMINISTRO Y MONTAJE DE GRUPO ELECTRÓGENO INSONORO 1259 KVA/1385 KVA(PRP/LTP) (13/06/2022)
Precio: 267434.01
SUMINISTRO, TRANSPORTE E INSTALACION DE GRUPO ELECTRÓGENO INSONORO 1259 KVA/1385 KVA(PRP/LTP) MOTOR DIESEL DE 1500 RPM Y ALTERNADOR 400/230V, 50 HZ, AISLAMIENTO H/H. INTERRUPTOR MAGNETOTÉRMICO DE 1600A 4 POLOS. FILTROS DE AIRE, PRECALDEO, Y TERMOSTATO.ALTERNADOR DE CARGA, CUADRO DE MANDO Y CONTROL PREVISTO PARA ARRANQUE AUTOMATICO POR FALLO DE RED. PROTECCIÓN DIFERENCIAL. INCLUIDO CUADRO DE CONMUTACIÓN TRANSPORTE PUESTA EN MARCHA . CUMPLIENDO CARACTERISTICAS RECOGIDAS EN PLIEGO DE ESPECIFICACIONES TÉCNICA DEL PROYECTO.

| Código | Ud | Descripción | Rendimiento | Precio | Importe |
|---|---|---|---|---|---|
| MO00000003 | h | Oficial 1ª | 8.0000 | 21.51 | 172.08 |
| MO00000004 | h | Oficial 2ª | 8.0000 | 20.84 | 166.72 |
| MT11800003 | ud | Grupo electrógeno abierto insonoro 1259 KVA/1385 KVA(PRP/LTP) (material; 13/06/2022) | 1.0000 | 267095.21 | 267095.21 |
|  |  | Total |  |  | 267434.01 |

**1105.0009** ud SUMINISTRO Y PUESTA EN MARCHA DE SAI. POTENCIA 10KVA. AUTONOMÍA 30 MIN. (13/06/2022)
Precio: 19058.71
SUMINISTRO, TRANSPORTE Y PUESTA EN MARCHA DE SAI. POTENCIA 10KVA. AUTONOMÍA 30 MIN. SALIDA /ENTRADA 400V, DOBLE CONVERSIÓN. FACTOR DE POTENCIA DE SALIDA 0,9, CORRECCIÓN ACTIVA EN TODAS LAS FASES. FRECUENCIA 50/60 HZ. FUNCIÓN APAGADO DE EMERGENCIA, MODO ECO, COMPATIBLE CON GENERADOR, PUESTOS DE COMUNICACIÓN (USB Y RS-232. BY-PASS DE MANTENIMIENTO). INCLUYE TRANSPORTE, UBICACIÓN Y EMPLAZAMIENTO DE EQUIPOS EN SALA PUESTA EN MARCHA Y COMPROBACIÓN DE INSTALACIÓN.

| Código | Ud | Descripción | Rendimiento | Precio | Importe |
|---|---|---|---|---|---|
| MO00000003 | h | Oficial 1ª | 4.0000 | 21.51 | 86.04 |
| MT11800011 | ud | SAI. Potencia 10KVA. Autonomía 30 min. (material; 13/06/2022) | 1.0000 | 18972.67 | 18972.67 |
|  |  | Total |  |  | 19058.71 |

**1105.0010** ud SUMINISTRO Y PUESTA EN MARCHA DE SAI. POTENCIA 30KVA. AUTONOMÍA 30 MIN. (13/06/2022)
Precio: 24884.65
SUMINISTRO, TRANSPORTE Y PUESTA EN MARCHA DE SAI POTENCIA 30KVA.(30 MIN). SALIDA /ENTRADA 400V, DOBLE CONVERSIÓN. FACTOR DE POTENCIA DE SALIDA 0,9, CORRECCIÓN ACTIVA EN TODAS LAS FASES. FRECUENCIA 50/60 HZ. FUNCIÓN APAGADO DE EMERGENCIA, MODO ECO, COMPATIBLE CON GENERADOR, PUESTOS DE COMUNICACIÓN (USB Y RS-232). BY-PASS DE MANTENIMIENTO. INCLUYE TRANSPORTE, UBICACION Y EMPLAZAMIENTO DE EQUIPOS EN SALA PUESTA EN MARCHA Y COMPROBACIÓN DE INSTALACIÓN.

| Código | Ud | Descripción | Rendimiento | Precio | Importe |
|---|---|---|---|---|---|
| MO00000003 | h | Oficial 1ª | 4.0000 | 21.51 | 86.04 |
| MT11800013 | ud | SAI. Potencia 30KVA. Autonomía 30 min (material; 13/06/2022) | 1.0000 | 24798.61 | 24798.61 |
|  |  | Total |  |  | 24884.65 |

**1105.0011** ud SUMINISTRO Y PUESTA EN MARCHA DE SAI. POTENCIA 40KVA. AUTONOMÍA 30 MIN. (13/06/2022)
Precio: 31291.03
SUMINISTRO, TRANSPORTE Y PUESTA EN MARCHA DE SAI POTENCIA 40KVA.(30 MIN). SALIDA /ENTRADA 400V, DOBLE CONVERSION. FACTOR DE POTENCIA DE SALIDA 0,9, CORRECCIÓN ACTIVA EN TODAS LAS FASES. FRECUENCIA 50/60 HZ. FUNCIÓN APAGADO DE EMERGENCIA, MODO ECO, COMPATIBLE CON GENERADOR, PUESTOS DE COMUNICACIÓN (USB Y RS-232). BY-PASS DE MANTENIMIENTO. INCLUYE TRANSPORTE, UBICACIÓN Y EMPLAZAMAMIENTO DE EQUIPOS EN SALA PUESTA EN MARCHA Y COMPROBACIÓN DE INSTALACIÓN.

| Código | Ud | Descripción | Rendimiento | Precio | Importe |
|---|---|---|---|---|---|
| MO00000003 | h | Oficial 1ª | 4.0000 | 21.51 | 86.04 |
| MT11800014 | ud | SAI. Potencia 40KVA. Autonomía 30 min (material; 13/06/2022) | 1.0000 | 31204.99 | 31204.99 |
|  |  | Total |  |  | 31291.03 |

**1105.0012** ud SUMINISTRO Y PUESTA EN MARCHA DE SAI. POTENCIA 50KVA. AUTONOMÍA 30 MIN. (13/06/2022)
Precio: 32011.03
SUMINISTRO, TRANSPORTE Y PUESTA EN MARCHA DE SAI POTENCIA 50KVA.(30 MIN). SALIDA /ENTRADA 400V, DOBLE CONVERSIÓN. FACTOR DE POTENCIA DE SALIDA 0,9, CORRECCIÓN ACTIVA EN TODAS LAS FASES. FRECUENCIA 50/60 HZ. FUNCIÓN APAGADO DE EMERGENCIA, MODO ECO, COMPATIBLE CON GENERADOR, PUESTOS DE COMUNICACION (USB Y RS-232). BY-PASS DE MANTENIMIENTO. INCLUYE TRANSPORTE, UBICACIÓN Y EMPLAZAMIENTO DE EQUIPOS EN SALA PUESTA EN MARCHA Y COMPROBACIÓN DE INSTALACIÓN.

| Código | Ud | Descripción | Rendimiento | Precio | Importe |
|---|---|---|---|---|---|
| MO00000003 | h | Oficial 1ª | 4.0000 | 21.51 | 86.04 |
| MT11800015 | ud | SAI. Potencia 50KVA. Autonomía 30 min (material; 13/06/2022) | 1.0000 | 31924.99 | 31924.99 |
|  |  | Total |  |  | 32011.03 |

**1105.0013** ud SUMINISTRO Y PUESTA EN MARCHA DE SAI. POTENCIA 60KVA. AUTONOMÍA 30 MIN. (13/06/2022)
Precio: 46911.03
SUMINISTRO, TRANSPORTE Y PUESTA EN MARCHA DE SAI POTENCIA 60KVA.(30 MIN). SALIDA /ENTRADA 400V, DOBLE CONVERSIÓN. FACTOR DE POTENCIA DE SALIDA 0,9, CORRECCIÓN ACTIVA EN TODAS LAS FASES. FRECUENCIA 50/60 HZ. FUNCIÓN APAGADO DE EMERGENCIA, MODO ECO, COMPATIBLE CON GENERADOR, PUESTOS DE COMUNICACION (USB Y RS-232). BY-PASS DE MANTENIMIENTO. INCLUYE TRANSPORTE, UBICACIÓN Y EMPLAZAMIENTO DE EQUIPOS EN SALA PUESTA EN MARCHA Y COMPROBACION DE INSTALACION.

| Código | Ud | Descripción | Rendimiento | Precio | Importe |
|---|---|---|---|---|---|
| MO00000003 | h | Oficial 1ª | 4.0000 | 21.51 | 86.04 |
| MT11800016 | ud | SAI. Potencia 60KVA. Autonomía 30 min (material; 13/06/2022) | 1.0000 | 46824.99 | 46824.99 |
|  |  | Total |  |  | 46911.03 |

**1105.0014** ud SUMINISTRO Y PUESTA EN MARCHA DE SAI. POTENCIA 80KVA. AUTONOMÍA 30 MIN. (13/06/2022)
Precio: 54086.03
SUMINISTRO, TRANSPORTE Y PUESTA EN MARCHA DE SAI POTENCIA 80KVA.(30 MIN). SALIDA /ENTRADA 400V, DOBLE CONVERSIÓN. FACTOR DE POTENCIA DE SALIDA 0,9, CORRECCIÓN ACTIVA EN TODAS LAS FASES. FRECUENCIA 50/60 HZ. FUNCIÓN APAGADO DE EMERGENCIA, MODO ECO, COMPATIBLE CON GENERADOR, PUESTOS DE COMUNICACION (USB Y RS-232). BY-PASS DE MANTENIMIENTO. INCLUYE TRANSPORTE, UBICACIÓN Y EMPLAZAMIENTO DE EQUIPOS EN SALA PUESTA EN MARCHA Y COMPROBACIÓN DE INSTALACIÓN.

| Código | Ud | Descripción | Rendimiento | Precio | Importe |
|---|---|---|---|---|---|
| MO00000003 | h | Oficial 1ª | 4.0000 | 21.51 | 86.04 |
| MT11800017 | ud | SAI. Potencia 80KVA. Autonomía 30 min (material; 13/06/2022) | 1.0000 | 53999.99 | 53999.99 |
|  |  | Total |  |  | 54086.03 |

**1105.0015** ud SUMINISTRO Y PUESTA EN MARCHA DE SAI. POTENCIA 100KVA. AUTONOMÍA 30 MIN. (13/06/2022)
Precio: 55786.03
SUMINISTRO, TRANSPORTE Y PUESTA EN MARCHA DE SAI POTENCIA 100KVA.(30 MIN). SALIDA /ENTRADA 400V, DOBLE CONVERSION. FACTOR DE POTENCIA DE SALIDA 0,9, CORRECCIÓN ACTIVA EN TODAS LAS FASES. FRECUENCIA 50/60 HZ. FUNCIÓN APAGADO DE EMERGENCIA, MODO ECO, COMPATIBLE CON GENERADOR, PUESTOS DE COMUNICACIÓN (USB Y RS-232). BY-PASS DE MANTENIMIENTO. INCLUYE TRANSPORTE, UBICACIÓN Y EMPLAZAMIENTO DE EQUIPOS EN SALA PUESTA EN MARCHA Y COMPROBACIÓN DE INSTALACIÓN.

| Código | Ud | Descripción | Rendimiento | Precio | Importe |
|---|---|---|---|---|---|
| MO00000003 | h | Oficial 1ª | 4.0000 | 21.51 | 86.04 |
| MT11800010 | ud | SAI. Potencia 100KVA. Autonomía 30 min (material; 13/06/2022) | 1.0000 | 55699.99 | 55699.99 |
|  |  | Total |  |  | 55786.03 |

**1105.0016** ud SUMINISTRO Y PUESTA EN MARCHA DE SAI. POTENCIA 120KVA. AUTONOMÍA 30 MIN. (13/06/2022)
Precio: 58786.03
SUMINISTRO, TRANSPORTE Y PUESTA EN MARCHA DE SAI POTENCIA 120KVA.(30 MIN). SALIDA /ENTRADA 400V, DOBLE CONVERSIÓN. FACTOR DE POTENCIA DE SALIDA 0,9, CORRECCIÓN ACTIVA EN TODAS LAS FASES. FRECUENCIA 50/60 HZ. FUNCIÓN APAGADO DE EMERGENCIA, MODO ECO, COMPATIBLE CON GENERADOR, PUESTOS DE COMUNICACIÓN (USB Y RS-232). BY-PASS DE MANTENIMIENTO. INCLUYE TRANSPORTE, UBICACIÓN Y EMPLAZAMAMIENTO DE EQUIPOS EN SALA PUESTA EN MARCHA Y COMPROBACIÓN DE INSTALACIÓN.

| Código | Ud | Descripción | Rendimiento | Precio | Importe |
|---|---|---|---|---|---|
| MO00000003 | h | Oficial 1ª | 4.0000 | 21.51 | 86.04 |
| MT11800012 | ud | SAI. Potencia 120KVA. Autonomía 30 min (material; 13/06/2022) | 1.0000 | 58699.99 | 58699.99 |
|  |  | Total |  |  | 58786.03 |

**1105.0017** m SUMINISTRO Y MONTAJE DE BANDEJA METÁLICA 60X100 MM (14/06/2022)
Precio: 85.09
SUMINISTRO Y MONTAJE DE BANDEJA DE CHAPA METÁLICA PERFORADA Y REFORZADA DE ACERO AL CARBONO SEGÚN UNE-EN 10,130:08 DE 1,5 MM DIMENSIONES 60X100 M. CERTIFICADO RESISTENCIA AL FUEGO E60 SEGÚN DIN 4102-12 ACABADO ANTICORROSIÓN Y GALVANIZADO EN CALIENTE CON ESPESOR MEDIO DE CAPA PROTECTORA DE 70 MICRAS INCLUSO PARTE PROPORCIONAL DE SOPORTES Y OTROS ACCESORIOS NECESARIOS. COMPLETAMENTE INSTALADA.

| Código | Ud | Descripción | Rendimiento | Precio | Importe |
|---|---|---|---|---|---|
| MO00000003 | h | Oficial 1ª | 0.5000 | 21.51 | 10.76 |
| MO00000004 | h | Oficial 2ª | 0.5000 | 20.84 | 10.42 |
| MT11200008 | m | Bandeja metálica perforada 60x100 mm (material; 14/06/2022) | 1.0000 | 59.78 | 59.78 |
| MT11100014 | m | Cable unipolar ES07Z1-K (AS) 1x16mm2 (material; 14/06/2022) | 1.0000 | 4.13 | 4.13 |
|  |  | Total |  |  | 85.09 |

**1105.0018** ud SUMINISTRO Y MONTAJE DE SOPORTE REFORZADO DE 100 MM PARA BANDEJA. (14/06/2022)
Precio: 33.29
SUMINISTRO Y MONTAJE DE SOPORTE REFORZADO DE 100 MM CON ANCHO CON SISTEMA CLICK DE FIJACIÓN RÁPIDA. RESISTENCIA AL FUEGO E90, CONFORME A DIN 4102-12. ACABADO EN GALVANIZADO CALIENTE (NORMA UNE-EN ISO 1461), ADECUADA PARA INSTALACIONES EXTERIORES Y EN AMBIENTES AGRESIVOS. COMPLETAMENTE INSTALADO.

| Código | Ud | Descripción | Rendimiento | Precio | Importe |
|---|---|---|---|---|---|
| MO00000003 | h | Oficial 1ª | 0.2000 | 21.51 | 4.30 |
| MO00000004 | h | Oficial 2ª | 0.2000 | 20.84 | 4.17 |
| MT11800018 | ud | Soporte reforzado de 100 mm con ancho con sistema click de fijación rápida (material; 14/06/2022) | 1.0000 | 24.82 | 24.82 |
|  |  | Total |  |  | 33.29 |

**1105.0019** m SUMINISTRO Y MONTAJE DE BANDEJA METÁLICA 100X200 MM (14/06/2022)
Precio: 137.42
SUMINISTRO Y MONTAJE DE BANDEJA DE CHAPA METÁLICA PERFORADA Y REFORZADA DE ACERO AL CARBONO SEGÚN UNE-EN 10,130:08 DE 1,5 MM DIMENSIONES 100X200 MM. CERTIFICADO RESISTENCIA AL FUEGO E60 SEGÚN DIN 4102-12 ACABADO ANTICORROSIÓN Y GALVANIZADO EN CALIENTE CON ESPESOR MEDIO DE CAPA PROTECTORA DE 70 MICRAS INCLUSO PARTE PROPORCIONAL DE SOPORTES Y OTROS ACCESORIOS NECESARIOS. COMLETAMENTE INSTALADA.

| Código | Ud | Descripción | Rendimiento | Precio | Importe |
|---|---|---|---|---|---|
| MO00000003 | h | Oficial 1ª | 0.5000 | 21.51 | 10.76 |
| MO00000004 | h | Oficial 2ª | 0.5000 | 20.84 | 10.42 |
| MT11200006 | m | Bandeja metálica perforada 100x200 mm (material; 14/06/2022) | 1.0000 | 112.11 | 112.11 |
| MT11100014 | m | Cable unipolar ES07Z1-K (AS) 1x16mm2 | 1.0000 | 4.13 | 4.13 |
|  |  | Total |  |  | 137.42 |

**1105.0020** ud SUMINISTRO Y MONTAJE DE SOPORTE REFORZADO DE 200 MM PARA BANDEJA. (14/06/2022)
Precio: 45.59
SUMINISTRO Y MONTAJE DE SOPORTE REFORZADO DE 200 MM CON ANCHO CON SISTEMA CLICK DE FIJACIÓN RÁPIDA. RESISTENCIA AL FUEGO E90, CONFORME A DIN 4102-12. ACABADO EN GALVANIZADO CALIENTE (NORMA UNE-EN ISO 1461), ADECUADA PARA INSTALACIONES EXTERIORES Y EN AMBIENTES AGRESIVOS. COMLPETAMENTE INSTALADO.

| Código | Ud | Descripción | Rendimiento | Precio | Importe |
|---|---|---|---|---|---|
| MO00000003 | h | Oficial 1ª | 0.2000 | 21.51 | 4.30 |
| MO00000004 | h | Oficial 2ª | 0.2000 | 20.84 | 4.17 |
| MT11800019 | ud | Soporte reforzado de 200 mm con ancho con sistema click de fijación rápida (material; 14/06/2022) | 1.0000 | 37.12 | 37.12 |
|  |  | Total |  |  | 45.59 |

**1105.0021** m SUMINISTRO Y MONTAJE DE BANDEJA METÁLICA 100X300 MM (14/06/2022)
Precio: 180.32
SUMINISTRO Y MONTAJE DE BANDEJA DE CHAPA METÁLICA PERFORADA Y REFORZADA DE ACERO AL CARBONO SEGÚN UNE-EN 10,130:08 DE 1,5 MM DIMENSIONES 100X300 MM. CERTIFICADO RESISTENCIA AL FUEGO E60 SEGÚN DIN 4102-12 ACABADO ANTICORROSIÓN Y GALVANIZADO EN CALIENTE CON ESPESOR MEDIO DE CAPA PROTECTORA DE 70 MICRAS INCLUSO PARTE PROPORCIONAL DE SOPORTES Y OTROS ACCESORIOS NECESARIOS. COMLPETAMENTE INSTALADA.

| Código | Ud | Descripción | Rendimiento | Precio | Importe |
|---|---|---|---|---|---|
| MO00000003 | h | Oficial 1ª | 0.5000 | 21.51 | 10.76 |
| MO00000004 | h | Oficial 2ª | 0.5000 | 20.84 | 10.42 |
| MT11200007 | m | Bandeja metálica perforada 100x300 mm (material; 14/06/2022) | 1.0000 | 155.01 | 155.01 |
| MT11100014 | m | Cable unipolar ES07Z1-K (AS) 1x16mm2 | 1.0000 | 4.13 | 4.13 |
|  |  | Total |  |  | 180.32 |

**1105.0022** ud SUMINISTRO Y MONTAJE DE SOPORTE REFORZADO DE 300 MM PARA BANDEJA. (14/06/2022)
Precio: 62.33
SUMINISTRO Y MONTAJE DE SOPORTE REFORZADO DE 300 MM CON ANCHO CON SISTEMA CLICK DE FIJACIÓN RÁPIDA. RESISTENCIA AL FUEGO E90, CONFORME A DIN 4102-12. ACABADO EN GALVANIZADO CALIENTE (NORMA UNE-EN ISO 1461), ADECUADA PARA INSTALACIONES EXTERIORES Y EN AMBIENTES AGRESIVOS. COMPLETAMENTE INSTALADO.

| Código | Ud | Descripción | Rendimiento | Precio | Importe |
|---|---|---|---|---|---|
| MO00000003 | h | Oficial 1ª | 0.2000 | 21.51 | 4.30 |
| MO00000004 | h | Oficial 2ª | 0.2000 | 20.84 | 4.17 |
| MT11800020 | ud | Soporte reforzado de 300 mm con ancho con sistema click de fijación rápida (material; 14/06/2022) | 1.0000 | 53.86 | 53.86 |
|  |  | Total |  |  | 62.33 |

**1105.0023** m SUMINISTRO Y MONTAJE DE BANDEJA DE REJILLA DE ACERO 35X100MM (14/06/2022)
Precio: 68.8
SUMINISTRO Y MONTAJE DE BANDEJA DE REJILLA DE ACERO DE 35X100 MM CON BORDE DE SEGURIDAD REDONDEADO PARA CONDUCCION DE CABLES, COMPUESTA DE VARILLAS ELECTROSOLDADAS DE ALTA RESISTENCIA A LA CORROSIÓN.RESISTENCIA AL FUEGO E90 SEGUN DIN 4102-12. ALTA RESISTENCIA A LA CORROSIÓN EN ENTORNO HÚMEDOS Y AGRESIVOS. INCLUSO PARTE PROPORCIONAL DE SOPORTES Y OTROS ACCESORIOS NECESARIOS. COMPLETAMENTE INSTALADA.

| Código | Ud | Descripción | Rendimiento | Precio | Importe |
|---|---|---|---|---|---|
| MO00000003 | h | Oficial 1ª | 0.5000 | 21.51 | 10.76 |
| MO00000004 | h | Oficial 2ª | 0.5000 | 20.84 | 10.42 |
| MT11200004 | m | Bandeja de rejilla de acero 35x100mm (material; 14/06/2022) | 1.0000 | 29.36 | 29.36 |
| MT11200010 | ud | Pequeño material para bandeja (material; 14/06/2022) | 1.0000 | 14.13 | 14.13 |
| MT11100014 | m | Cable unipolar ES07Z1-K (AS) 1x16mm2 | 1.0000 | 4.13 | 4.13 |
|  |  | Total |  |  | 68.8 |

**1105.0024** m SUMINISTRO Y MONTAJE DE BANDEJA DE REJILLA DE ACERO 60X100MM (14/06/2022)
Precio: 73.13
SUMINISTRO Y MONTAJE DE BANDEJA DE REJILLA DE ACERO DE 60X100 MM CON BORDE DE SEGURIDAD REDONDEADO PARA CONDUCCION DE CABLES, COMPUESTA DE VARILLAS ELECTROSOLDADAS DE ALTA RESISTENCIA A LA CORROSIÓN.RESISTENCIA AL FUEGO E90 SEGUN DIN 4102-12. ALTA RESISTENCIA A LA CORROSIÓN EN ENTORNO HUMEDOS Y AGRESIVOS. INCLUSO PARTE PROPORCIONAL DE SOPORTES Y OTROS ACCESORIOS NECESARIOS. COMLETAMENTE INSTALADA.

| Código | Ud | Descripción | Rendimiento | Precio | Importe |
|---|---|---|---|---|---|
| MO00000003 | h | Oficial 1ª | 0.5000 | 21.51 | 10.76 |
| MO00000004 | h | Oficial 2ª | 0.5000 | 20.84 | 10.42 |
| MT11200005 | m | Bandeja de rejilla de acero 60x100mm (material; 14/06/2022) | 1.0000 | 33.69 | 33.69 |
| MT11200010 | ud | Pequeño material para bandeja | 1.0000 | 14.13 | 14.13 |
| MT11100014 | m | Cable unipolar ES07Z1-K (AS) 1x16mm2 | 1.0000 | 4.13 | 4.13 |
|  |  | Total |  |  | 73.13 |

**1105.0025** m SUMINISTRO Y MONTAJE DE BANDEJA DE REJILLA DE ACERO 100X200MM (14/06/2022)
Precio: 116.65
SUMINISTRO Y MONTAJE DE BANDEJA DE REJILLA DE ACERO DE 100X200 MM CON BORDE DE SEGURIDAD REDONDEADO PARA CONDUCCION DE CABLES, COMPUESTA DE VARILLAS ELECTROSOLDADAS DE ALTA RESISTENCIA A LA CORROSIÓN.RESISTENCIA AL FUEGO E90 SEGUN DIN 4102-12. ALTA RESISTENCIA A LA CORROSIÓN EN ENTORNO HÚMEDOS Y AGRESIVOS. INCLUSO PARTE PROPORCIONAL DE SOPORTES Y OTROS ACCESORIOS NECESARIOS. COMPETAMENTE INSTALADA.

| Código | Ud | Descripción | Rendimiento | Precio | Importe |
|---|---|---|---|---|---|
| MO00000003 | h | Oficial 1ª | 0.5000 | 21.51 | 10.76 |
| MO00000004 | h | Oficial 2ª | 0.5000 | 20.84 | 10.42 |
| MT11200002 | m | Bandeja de rejilla de acero 100x200mm (material; 14/06/2022) | 1.0000 | 77.21 | 77.21 |
| MT11200010 | ud | Pequeño material para bandeja | 1.0000 | 14.13 | 14.13 |
| MT11100014 | m | Cable unipolar ES07Z1-K (AS) 1x16mm2 | 1.0000 | 4.13 | 4.13 |
|  |  | Total |  |  | 116.65 |

**1105.0026** m SUMINISTRO Y MONTAJE DE BANDEJA DE REJILLA DE ACERO 100X300MM (14/06/2022)
Precio: 133.49
SUMINISTRO Y MONTAJE DE BANDEJA DE REJILLA DE ACERO DE 100X300 MM CON BORDE DE SEGURIDAD REDONDEADO PARA CONDUCCION DE CABLES, COMPUESTA DE VARILLAS ELECTROSOLDADAS DE ALTA RESISTENCIA A LA CORROSIÓN.RESISTENCIA AL FUEGO E90 SEGUN DIN 4102-12. ALTA RESISTENCIA A LA CORROSIÓN EN ENTORNO HÚMEDOS Y AGRESIVOS. INCLUSO PARTE PROPORCIONAL DE SOPORTES Y OTROS ACCESORIOS NECESARIOS. COMPLETAMENTE INSTALADA.

| Código | Ud | Descripción | Rendimiento | Precio | Importe |
|---|---|---|---|---|---|
| MO00000003 | h | Oficial 1ª | 0.5000 | 21.51 | 10.76 |
| MO00000004 | h | Oficial 2ª | 0.5000 | 20.84 | 10.42 |
| MT11200003 | m | Bandeja de rejilla de acero 100x300mm (material; 14/06/2022) | 1.0000 | 94.05 | 94.05 |
| MT11200010 | ud | Pequeño material para bandeja | 1.0000 | 14.13 | 14.13 |
| MT11100014 | m | Cable unipolar ES07Z1-K (AS) 1x16mm2 | 1.0000 | 4.13 | 4.13 |
|  |  | Total |  |  | 133.49 |

**1105.0027** ud SUMINISTRO Y MONTAJE DE TAPA CIEGA DE 100MM PARA BANDEJA (14/06/2022)
Precio: 27.14
SUMINISTRO Y MONTAJE DE TAPA CIEGA EN ACERO CON MONTAJE A PRESIÓN. INCLUSO PIEZAS ESPECIALES, CURVAS O REDUCCIONES DE 100MM. COMPLETAMENTE INSTALADA.

| Código | Ud | Descripción | Rendimiento | Precio | Importe |
|---|---|---|---|---|---|
| MO00000003 | h | Oficial 1ª | 0.2000 | 21.51 | 4.30 |
| MO00000004 | h | Oficial 2ª | 0.2000 | 20.84 | 4.17 |
| MT11200011 | ud | Tapa ciega de 100mm para bandeja (material; 14/06/2022) | 1.0000 | 18.67 | 18.67 |
|  |  | Total |  |  | 27.14 |

**1105.0028** ud SUMINISTRO Y MONTAJE DE TAPA CIEGA DE 200MM PARA BANDEJA (14/06/2022)
Precio: 40.33
SUMINISTRO Y MONTAJE DE TAPA CIEGA EN ACERO CON MONTAJE A PRESIÓN. INCLUSO PIEZAS ESPECIALES, CURVAS O REDUCCIONES DE 200MM. COMPLETAMENTE INSTALADA.

| Código | Ud | Descripción | Rendimiento | Precio | Importe |
|---|---|---|---|---|---|
| MO00000003 | h | Oficial 1ª | 0.2000 | 21.51 | 4.30 |
| MO00000004 | h | Oficial 2ª | 0.2000 | 20.84 | 4.17 |
| MT11200012 | ud | Tapa ciega de 200 mm para bandeja (material; 14/06/2022) | 1.0000 | 31.86 | 31.86 |
|  |  | Total |  |  | 40.33 |

**1105.0029** ud SUMINISTRO Y MONTAJE DE TAPA CIEGA DE 300MM PARA BANDEJA (14/06/2022)
Precio: 57.98
SUMINISTRO Y MONTAJE DE TAPA CIEGA EN ACERO CON MONTAJE A PRESIÓN. INCLUSO PIEZAS ESPECIALES, CURVAS O REDUCCIONES DE 300MM. COMPLETAMENTE INSTALADA.

| Código | Ud | Descripción | Rendimiento | Precio | Importe |
|---|---|---|---|---|---|
| MO00000003 | h | Oficial 1ª | 0.2000 | 21.51 | 4.30 |
| MO00000004 | h | Oficial 2ª | 0.2000 | 20.84 | 4.17 |
| MT11200013 | ud | Tapa ciega de 300 mm para bandeja (material; 14/06/2022) | 1.0000 | 49.51 | 49.51 |
|  |  | Total |  |  | 57.98 |

**1105.0030** m SUMINISTRO Y MONTAJE DE CABLE RZ1-K(AS) 0,6/1 KV. SECCIÓN 1X2,5 MM2 (14/06/2022)
Precio: 2.82
SUMINISTRO Y MONTAJE DE CABLE, DENOMINACIÓN TÉCNICA RZ1-K(AS) 0,6/1 KV NORMA CONSTRUCTIVA Y DE ENSAYOS UNE 211025, CON CONDUCTOR DE COBRE CLASE 5 (UNE-EN 60228), POLIETILENO RETICULADO (XLPE) SEGÚN UNE 21123 Y CUBIERTA POLIOLEFINA TERMOPLÁSTICA SEGÚN UNE 21123 , SECCIÓN 1X2,5 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060006 | m | Cable RZ1-K(AS) 0,6/1 KV. Sección 1x2,5 mm2 (material; 14/06/2022) | 1.0000 | 0.7 | 0.70 |
|  |  | Total |  |  | 2.82 |

**1105.0031** m SUMINISTRO Y MONTAJE DE CABLE RZ1-K(AS) 0,6/1 KV. SECCIÓN 1X4 MM2 (14/06/2022)
Precio: 3.13
SUMINISTRO Y MONTAJE DE CABLE, DENOMINACIÓN TÉCNICA RZ1-K (AS)0,6/1 KV NORMA CONSTRUCTIVA Y DE ENSAYOS UNE 211025, CON CONDUCTOR DE COBRE CLASE 5 (UNE-EN 60228), POLIETILENO RETICULADO (XLPE) SEGÚN UNE 21123 Y CUBIERTA POLIOLEFINA TERMOPLÁSTICA SEGÚN UNE 21123 , SECCIÓN 1X4 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060011 | m | Cable RZ1-K(AS) 0,6/1 KV. Sección 1x4 mm2 (material; 14/06/2022) | 1.0000 | 1.01 | 1.01 |
|  |  | Total |  |  | 3.13 |

**1105.0032** m SUMINISTRO Y MONTAJE DE CABLE RZ1-K(AS) 0,6/1 KV. SECCIÓN 1X6 MM2 (14/06/2022)
Precio: 3.37
SUMINISTRO Y MONTAJE DE CABLE, DENOMINACIÓN TÉCNICA RZ1-K(AS) 0,6/1 KV NORMA CONSTRUCTIVA Y DE ENSAYOS UNE 211025, CON CONDUCTOR DE COBRE CLASE 5 (UNE-EN 60228), POLIETILENO RETICULADO (XLPE) SEGÚN UNE 21123 Y CUBIERTA POLIOLEFINA TERMOPLÁSTICA SEGÚN UNE 21123 , SECCIÓN 1X6 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060013 | m | Cable RZ1-K(AS) 0,6/1 KV. Sección 1x6 mm2 (material; 14/06/2022) | 1.0000 | 1.25 | 1.25 |
|  |  | Total |  |  | 3.37 |

**1105.0033** m SUMINISTRO Y MONTAJE DE CABLE RZ1-K(AS) 0,6/1 KV. SECCIÓN 1X10 MM2 (14/06/2022)
Precio: 3.98
SUMINISTRO Y MONTAJE DE CABLE, DENOMINACIÓN TÉCNICA RZ1-K (AS)0,6/1 KV NORMA CONSTRUCTIVA Y DE ENSAYOS UNE 211025, CON CONDUCTOR DE COBRE CLASE 5 (UNE-EN 60228), POLIETILENO RETICULADO (XLPE) SEGÚN UNE 21123 Y CUBIERTA POLIOLEFINA TERMOPLÁSTICA SEGÚN UNE 21123 , SECCIÓN 1X10 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060001 | m | Cable RZ1-K(AS) 0,6/1 KV. Sección 1x10 mm2 (material; 14/06/2022) | 1.0000 | 1.86 | 1.86 |
|  |  | Total |  |  | 3.98 |

**1105.0034** m SUMINISTRO Y MONTAJE DE CABLE RZ1-K(AS) 0,6/1 KV. SECCIÓN 1X16 MM2 (14/06/2022)
Precio: 4.81
SUMINISTRO Y MONTAJE DE CABLE, DENOMINACIÓN TÉCNICA RZ1-K (AS)0,6/1 KV NORMA CONSTRUCTIVA Y DE ENSAYOS UNE 211025, CON CONDUCTOR DE COBRE CLASE 5 (UNE-EN 60228), POLIETILENO RETICULADO (XLPE) SEGÚN UNE 21123 Y CUBIERTA POLIOLEFINA TERMOPLÁSTICA SEGÚN UNE 21123 , SECCIÓN 1X16 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060004 | m | Cable RZ1-K(AS) 0,6/1 KV. Sección 1x16 mm2 (material; 14/06/2022) | 1.0000 | 2.69 | 2.69 |
|  |  | Total |  |  | 4.81 |

**1105.0035** m SUMINISTRO Y MONTAJE DE CABLE RZ1-K(AS) 0,6/1 KV. SECCIÓN 1X25 MM2 (14/06/2022)
Precio: 6.13
SUMINISTRO Y MONTAJE DE CABLE, DENOMINACIÓN TÉCNICA RZ1-K (AS)0,6/1 KV NORMA CONSTRUCTIVA Y DE ENSAYOS UNE 211025, CON CONDUCTOR DE COBRE CLASE 5 (UNE-EN 60228), POLIETILENO RETICULADO (XLPE) SEGÚN UNE 21123 Y CUBIERTA POLIOLEFINA TERMOPLÁSTICA SEGÚN UNE 21123 , SECCIÓN 1X25 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060008 | m | Cable RZ1-K(AS) 0,6/1 KV. Sección 1x25 mm2 (material; 14/06/2022) | 1.0000 | 4.01 | 4.01 |
|  |  | Total |  |  | 6.13 |

**1105.0036** m SUMINISTRO Y MONTAJE DE CABLE RZ1-K(AS) 0,6/1 KV. SECCIÓN 1X35 MM2 (14/06/2022)
Precio: 7.92
SUMINISTRO Y MONTAJE DE CABLE, DENOMINACIÓN TÉCNICA RZ1-K (AS)0,6/1 KV NORMA CONSTRUCTIVA Y DE ENSAYOS UNE 211025, CON CONDUCTOR DE COBRE CLASE 5 (UNE-EN 60228), POLIETILENO RETICULADO (XLPE) SEGÚN UNE 21123 Y CUBIERTA POLIOLEFINA TERMOPLÁSTICA SEGÚN UNE 21123 , SECCIÓN 1X35 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060010 | m | Cable RZ1-K(AS) 0,6/1 KV. Sección 1x35 mm2 (material; 14/06/2022) | 1.0000 | 5.8 | 5.80 |
|  |  | Total |  |  | 7.92 |

**1105.0037** m SUMINISTRO Y MONTAJE DE CABLE RZ1-K(AS) 0,6/1 KV. SECCIÓN 1X50 MM2 (14/06/2022)
Precio: 9.85
SUMINISTRO Y MONTAJE DE CABLE, DENOMINACIÓN TÉCNICA RZ1-K(AS) 0,6/1 KV NORMA CONSTRUCTIVA Y DE ENSAYOS UNE 211025, CON CONDUCTOR DE COBRE CLASE 5 (UNE-EN 60228), POLIETILENO RETICULADO (XLPE) SEGÚN UNE 21123 Y CUBIERTA POLIOLEFINA TERMOPLÁSTICA SEGÚN UNE 21123 , SECCIÓN 1X50 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060012 | m | Cable RZ1-K(AS) 0,6/1 KV. Sección 1x50 mm2 (material; 14/06/2022) | 1.0000 | 7.73 | 7.73 |
|  |  | Total |  |  | 9.85 |

**1105.0038** m SUMINISTRO Y MONTAJE DE CABLE RZ1-K(AS) 0,6/1 KV. SECCIÓN 1X70 MM2 (14/06/2022)
Precio: 13.12
SUMINISTRO Y MONTAJE DE CABLE, DENOMINACIÓN TÉCNICA RZ1-K(AS) 0,6/1 KV NORMA CONSTRUCTIVA Y DE ENSAYOS UNE 211025, CON CONDUCTOR DE COBRE CLASE 5 (UNE-EN 60228), POLIETILENO RETICULADO (XLPE) SEGÚN UNE 21123 Y CUBIERTA POLIOLEFINA TERMOPLÁSTICA SEGÚN UNE 21123 , SECCIÓN 1X70 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060014 | m | Cable RZ1-K(AS) 0,6/1 KV. Sección 1x70 mm2 (material; 14/06/2022) | 1.0000 | 11 | 11.00 |
|  |  | Total |  |  | 13.12 |

**1105.0039** m SUMINISTRO Y MONTAJE DE CABLE RZ1-K(AS) 0,6/1 KV. SECCIÓN 1X95 MM2 (14/06/2022)
Precio: 16.82
SUMINISTRO Y MONTAJE DE CABLE, DENOMINACIÓN TÉCNICA RZ1-K (AS)0,6/1 KV NORMA CONSTRUCTIVA Y DE ENSAYOS UNE 211025, CON CONDUCTOR DE COBRE CLASE 5 (UNE-EN 60228), POLIETILENO RETICULADO (XLPE) SEGÚN UNE 21123 Y CUBIERTA POLIOLEFINA TERMOPLÁSTICA SEGÚN UNE 21123 , SECCIÓN 1X95 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060015 | m | Cable RZ1-K(AS) 0,6/1 KV. Sección 1x95 mm2 (material; 14/06/2022) | 1.0000 | 14.7 | 14.70 |
|  |  | Total |  |  | 16.82 |

**1105.0040** m SUMINISTRO Y MONTAJE DE CABLE RZ1-K(AS) 0,6/1 KV. SECCIÓN 1X120 MM2 (14/06/2022)
Precio: 20.42
SUMINISTRO Y MONTAJE DE CABLE, DENOMINACIÓN TÉCNICA RZ1-K (AS)0,6/1 KV NORMA CONSTRUCTIVA Y DE ENSAYOS UNE 211025, CON CONDUCTOR DE COBRE CLASE 5 (UNE-EN 60228), POLIETILENO RETICULADO (XLPE) SEGÚN UNE 21123 Y CUBIERTA POLIOLEFINA TERMOPLÁSTICA SEGÚN UNE 21123 , SECCIÓN 1X120 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060002 | m | Cable RZ1-K(AS) 0,6/1 KV. Sección 1x120 mm2 (material; 14/06/2022) | 1.0000 | 18.3 | 18.30 |
|  |  | Total |  |  | 20.42 |

**1105.0041** m SUMINISTRO Y MONTAJE DE CABLE RZ1-K(AS) 0,6/1 KV. SECCIÓN 1X150 MM2 (14/06/2022)
Precio: 24.15
SUMINISTRO Y MONTAJE DE CABLE, DENOMINACIÓN TÉCNICA RZ1-K (AS)0,6/1 KV NORMA CONSTRUCTIVA Y DE ENSAYOS UNE 211025, CON CONDUCTOR DE COBRE CLASE 5 (UNE-EN 60228), POLIETILENO RETICULADO (XLPE) SEGÚN UNE 21123 Y CUBIERTA POLIOLEFINA TERMOPLÁSTICA SEGÚN UNE 21123 , SECCIÓN 1X150 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060003 | m | Cable RZ1-K(AS) 0,6/1 KV. Sección 1x150 mm2 (material; 14/06/2022) | 1.0000 | 22.03 | 22.03 |
|  |  | Total |  |  | 24.15 |

**1105.0042** m SUMINISTRO Y MONTAJE DE CABLE RZ1-K(AS) 0,6/1 KV. SECCIÓN 1X185 MM2 (14/06/2022)
Precio: 29.1
SUMINISTRO Y MONTAJE DE CABLE, DENOMINACIÓN TÉCNICA RZ1-K (AS)0,6/1 KV NORMA CONSTRUCTIVA Y DE ENSAYOS UNE 211025, CON CONDUCTOR DE COBRE CLASE 5 (UNE-EN 60228), POLIETILENO RETICULADO (XLPE) SEGÚN UNE 21123 Y CUBIERTA POLIOLEFINA TERMOPLÁSTICA SEGÚN UNE 21123 , SECCIÓN 1X185 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060005 | m | Cable RZ1-K(AS) 0,6/1 KV. Sección 1x185 mm2 (material; 14/06/2022) | 1.0000 | 26.98 | 26.98 |
|  |  | Total |  |  | 29.1 |

**1105.0043** m SUMINISTRO Y MONTAJE DE CABLE RZ1-K(AS) 0,6/1 KV. SECCIÓN 1X240 MM2 (14/06/2022)
Precio: 37.14
SUMINISTRO Y MONATJE DE CABLE, DENOMINACIÓN TÉCNICA RZ1-K (AS)0,6/1 KV NORMA CONSTRUCTIVA Y DE ENSAYOS UNE 211025, CON CONDUCTOR DE COBRE CLASE 5 (UNE-EN 60228), POLIETILENO RETICULADO (XLPE) SEGÚN UNE 21123 Y CUBIERTA POLIOLEFINA TERMOPLÁSTICA SEGÚN UNE 21123 , SECCIÓN 1X240 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060007 | m | Cable RZ1-K(AS) 0,6/1 KV. Sección 1x240 mm2 (material; 14/06/2022) | 1.0000 | 35.02 | 35.02 |
|  |  | Total |  |  | 37.14 |

**1105.0044** m SUMINISTRO Y MONTAJE DE CABLE RZ1-K(AS) 0,6/1 KV. SECCIÓN 1X300 MM2 (14/06/2022)
Precio: 47.32
SUMINISTRO Y MONTAJE DE CABLE, DENOMINACIÓN TÉCNICA RZ1-K(AS) 0,6/1 KV NORMA CONSTRUCTIVA Y DE ENSAYOS UNE 211025, CON CONDUCTOR DE COBRE CLASE 5 (UNE-EN 60228), POLIETILENO RETICULADO (XLPE) SEGÚN UNE 21123 Y CUBIERTA POLIOLEFINA TERMOPLÁSTICA SEGÚN UNE 21123 , SECCIÓN 1X300 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060009 | m | Cable RZ1-K(AS) 0,6/1 KV. Sección 1x300 mm2 (material; 14/06/2022) | 1.0000 | 45.2 | 45.20 |
|  |  | Total |  |  | 47.32 |

**1105.0045** m SUMINISTRO Y MONTAJE DE CABLE RZ1-K(AS) 0,6/1 KV. SECCIÓN 2X1,5 MM2 (14/06/2022)
Precio: 3.08
SUMINISTRO Y MONTAJE DE CABLE, DENOMINACIÓN TÉCNICA RZ1-K (AS)0,6/1 KV NORMA CONSTRUCTIVA Y DE ENSAYOS UNE 211025, CON CONDUCTOR DE COBRE CLASE 5 (UNE-EN 60228), POLIETILENO RETICULADO (XLPE) SEGÚN UNE 21123 Y CUBIERTA POLIOLEFINA TERMOPLÁSTICA SEGÚN UNE 21123 , SECCIÓN 2X1,5 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060016 | m | Cable RZ1-K(AS) 0,6/1 KV. Sección 2x1,5 mm2 (material; 14/06/2022) | 1.0000 | 0.96 | 0.96 |
|  |  | Total |  |  | 3.08 |

**1105.0046** m SUMINISTRO Y MONTAJE DE CABLE RZ1-K(AS) 0,6/1 KV. SECCIÓN 2X2,5 MM2 (14/06/2022)
Precio: 3.47
SUMINISTRO Y MONTAJE DE CABLE, DENOMINACIÓN TÉCNICA RZ1-K (AS)0,6/1 KV NORMA CONSTRUCTIVA Y DE ENSAYOS UNE 211025, CON CONDUCTOR DE COBRE CLASE 5 (UNE-EN 60228), POLIETILENO RETICULADO (XLPE) SEGÚN UNE 21123 Y CUBIERTA POLIOLEFINA TERMOPLÁSTICA SEGÚN UNE 21123 , SECCIÓN 2X2,5 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060019 | m | Cable RZ1-K(AS) 0,6/1 KV. Sección 2x2,5 mm2 (material; 14/06/2022) | 1.0000 | 1.35 | 1.35 |
|  |  | Total |  |  | 3.47 |

**1105.0047** m SUMINISTRO Y MONTAJE DE CABLE RZ1-K(AS) 0,6/1 KV. SECCIÓN 2X4 MM2 (14/06/2022)
Precio: 4.05
SUMINISTRO Y MONTAJE DE CABLE, DENOMINACIÓN TÉCNICA RZ1-K (AS)0,6/1 KV NORMA CONSTRUCTIVA Y DE ENSAYOS UNE 211025, CON CONDUCTOR DE COBRE CLASE 5 (UNE-EN 60228), POLIETILENO RETICULADO (XLPE) SEGÚN UNE 21123 Y CUBIERTA POLIOLEFINA TERMOPLÁSTICA SEGÚN UNE 21123 , SECCIÓN 2X4 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060020 | m | Cable RZ1-K(AS) 0,6/1 KV. Sección 2x4 mm2 (material; 14/06/2022) | 1.0000 | 1.93 | 1.93 |
|  |  | Total |  |  | 4.05 |

**1105.0048** m SUMINISTRO Y MONTAJE DE CABLE RZ1-K(AS) 0,6/1 KV. SECCIÓN 2X6 MM2 (14/06/2022)
Precio: 4.55
SUMINISTRO Y MONTAJE DE CABLE, DENOMINACIÓN TÉCNICA RZ1-K (AS)0,6/1 KV NORMA CONSTRUCTIVA Y DE ENSAYOS UNE 211025, CON CONDUCTOR DE COBRE CLASE 5 (UNE-EN 60228), POLIETILENO RETICULADO (XLPE) SEGÚN UNE 21123 Y CUBIERTA POLIOLEFINA TERMOPLÁSTICA SEGÚN UNE 21123 , SECCIÓN 2X6 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060021 | m | Cable RZ1-K(AS) 0,6/1 KV. Sección 2x6 mm2 (material; 14/06/2022) | 1.0000 | 2.43 | 2.43 |
|  |  | Total |  |  | 4.55 |

**1105.0049** m SUMINISTRO Y MONTAJE DE CABLE RZ1-K(AS) 0,6/1 KV. SECCIÓN 2X10 MM2 (14/06/2022)
Precio: 6.22
SUMINISTRO Y MONTAJE DE CABLE, DENOMINACIÓN TÉCNICA RZ1-K(AS) 0,6/1 KV NORMA CONSTRUCTIVA Y DE ENSAYOS UNE 211025, CON CONDUCTOR DE COBRE CLASE 5 (UNE-EN 60228), POLIETILENO RETICULADO (XLPE) SEGÚN UNE 21123 Y CUBIERTA POLIOLEFINA TERMOPLÁSTICA SEGÚN UNE 21123 , SECCIÓN 2X10 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060017 | m | Cable RZ1-K(AS) 0,6/1 KV. Sección 2x10 mm2 (material; 14/06/2022) | 1.0000 | 4.1 | 4.10 |
|  |  | Total |  |  | 6.22 |

**1105.0050** m SUMINISTRO Y MONTAJE DE CABLE RZ1-K(AS) 0,6/1 KV. SECCIÓN 2X16 MM2 (14/06/2022)
Precio: 8.17
SUMINISTRO Y MONTAJE DE CABLE, DENOMINACIÓN TÉCNICA RZ1-K (AS)0,6/1 KV NORMA CONSTRUCTIVA Y DE ENSAYOS UNE 211025, CON CONDUCTOR DE COBRE CLASE 5 (UNE-EN 60228), POLIETILENO RETICULADO (XLPE) SEGÚN UNE 21123 Y CUBIERTA POLIOLEFINA TERMOPLÁSTICA SEGÚN UNE 21123 , SECCIÓN 2X16 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060018 | m | Cable RZ1-K(AS) 0,6/1 KV. Sección 2x16 mm2 (material; 14/06/2022) | 1.0000 | 6.05 | 6.05 |
|  |  | Total |  |  | 8.17 |

**1105.0051** m SUMINISTRO Y MONTAJE DE CABLE RZ1-K(AS) 0,6/1 KV. SECCIÓN 3G1,5 (14/06/2022)
Precio: 3.25
SUMINISTRO Y MONTAJE DE CABLE, DENOMINACIÓN TÉCNICA RZ1-K (AS)0,6/1 KV NORMA CONSTRUCTIVA Y DE ENSAYOS UNE 211025, CON CONDUCTOR DE COBRE CLASE 5 (UNE-EN 60228), POLIETILENO RETICULADO (XLPE) SEGÚN UNE 21123 Y CUBIERTA POLIOLEFINA TERMOPLÁSTICA SEGÚN UNE 21123 , SECCIÓN 3G1,5 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060022 | m | Cable RZ1-K(AS) 0,6/1 KV. Sección 3G1,5 (material; 14/06/2022) | 1.0000 | 1.13 | 1.13 |
|  |  | Total |  |  | 3.25 |

**1105.0052** m SUMINISTRO Y MONTAJE DE CABLE RZ1-K(AS) 0,6/1 KV. SECCIÓN 3G2,5 (14/06/2022)
Precio: 3.68
SUMINISTRO Y MONTAJE DE CABLE, DENOMINACIÓN TÉCNICA RZ1-K (AS)0,6/1 KV NORMA CONSTRUCTIVA Y DE ENSAYOS UNE 211025, CON CONDUCTOR DE COBRE CLASE 5 (UNE-EN 60228), POLIETILENO RETICULADO (XLPE) SEGÚN UNE 21123 Y CUBIERTA POLIOLEFINA TERMOPLÁSTICA SEGÚN UNE 21123 , SECCIÓN 3G2,5 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060025 | m | Cable RZ1-K(AS) 0,6/1 KV. Sección 3G2,5 (material; 14/06/2022) | 1.0000 | 1.56 | 1.56 |
|  |  | Total |  |  | 3.68 |

**1105.0053** m SUMINISTRO Y MONTAJE DE CABLE RZ1-K(AS) 0,6/1 KV. SECCIÓN 3G4 (14/06/2022)
Precio: 4.46
SUMINISTRO Y MONTAJE DE CABLE, DENOMINACIÓN TÉCNICA RZ1-K (AS)0,6/1 KV NORMA CONSTRUCTIVA Y DE ENSAYOS UNE 211025, CON CONDUCTOR DE COBRE CLASE 5 (UNE-EN 60228), POLIETILENO RETICULADO (XLPE) SEGÚN UNE 21123 Y CUBIERTA POLIOLEFINA TERMOPLÁSTICA SEGÚN UNE 21123 , SECCIÓN 3G4 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060028 | m | Cable RZ1-K(AS) 0,6/1 KV. Sección 3G4 (material; 14/06/2022) | 1.0000 | 2.34 | 2.34 |
|  |  | Total |  |  | 4.46 |

**1105.0054** m SUMINISTRO Y MONTAJE DE CABLE RZ1-K(AS) 0,6/1 KV. SECCIÓN 3G6 (14/06/2022)
Precio: 5.21
SUMINISTRO Y MONTAJE DE CABLE, DENOMINACIÓN TÉCNICA RZ1-K(AS) 0,6/1 KV NORMA CONSTRUCTIVA Y DE ENSAYOS UNE 211025, CON CONDUCTOR DE COBRE CLASE 5 (UNE-EN 60228), POLIETILENO RETICULADO (XLPE) SEGÚN UNE 21123 Y CUBIERTA POLIOLEFINA TERMOPLÁSTICA SEGÚN UNE 21123 , SECCIÓN 3G6 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060029 | m | Cable RZ1-K(AS) 0,6/1 KV. Sección 3G6 (material; 14/06/2022) | 1.0000 | 3.09 | 3.09 |
|  |  | Total |  |  | 5.21 |

**1105.0055** m SUMINISTRO Y MONTAJE DE CABLE RZ1-K(AS) 0,6/1 KV. SECCIÓN 3G10 (14/06/2022)
Precio: 7.24
SUMINISTRO Y MONTAJE DE CABLE, DENOMINACIÓN TÉCNICA RZ1-K(AS) 0,6/1 KV NORMA CONSTRUCTIVA Y DE ENSAYOS UNE 211025, CON CONDUCTOR DE COBRE CLASE 5 (UNE-EN 60228), POLIETILENO RETICULADO (XLPE) SEGÚN UNE 21123 Y CUBIERTA POLIOLEFINA TERMOPLÁSTICA SEGÚN UNE 21123 , SECCIÓN 3G10 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060023 | m | Cable RZ1-K(AS) 0,6/1 KV. Sección 3G10 (material; 14/06/2022) | 1.0000 | 5.12 | 5.12 |
|  |  | Total |  |  | 7.24 |

**1105.0056** m SUMINISTRO Y MONTAJE DE CABLE RZ1-K(AS) 0,6/1 KV. SECCIÓN 3G16 (14/06/2022)
Precio: 9.76
SUMINISTRO Y MONTAJE DE CABLE, DENOMINACIÓN TÉCNICA RZ1-K(AS) 0,6/1 KV NORMA CONSTRUCTIVA Y DE ENSAYOS UNE 211025, CON CONDUCTOR DE COBRE CLASE 5 (UNE-EN 60228), POLIETILENO RETICULADO (XLPE) SEGÚN UNE 21123 Y CUBIERTA POLIOLEFINA TERMOPLÁSTICA SEGÚN UNE 21123 , SECCIÓN 3G16 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060024 | m | Cable RZ1-K(AS) 0,6/1 KV. Sección 3G16 (material; 14/06/2022) | 1.0000 | 7.64 | 7.64 |
|  |  | Total |  |  | 9.76 |

**1105.0057** m SUMINISTRO Y MONTAJE DE CABLE RZ1-K(AS) 0,6/1 KV. SECCIÓN 3G25 (14/06/2022)
Precio: 13.6
SUMINISTRO Y MONTAJE DE CABLE, DENOMINACIÓN TÉCNICA RZ1-K(AS) 0,6/1 KV NORMA CONSTRUCTIVA Y DE ENSAYOS UNE 211025, CON CONDUCTOR DE COBRE CLASE 5 (UNE-EN 60228), POLIETILENO RETICULADO (XLPE) SEGÚN UNE 21123 Y CUBIERTA POLIOLEFINA TERMOPLÁSTICA SEGÚN UNE 21123 , SECCIÓN 3G25 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060026 | m | Cable RZ1-K(AS) 0,6/1 KV. Sección 3G25 (material; 14/06/2022) | 1.0000 | 11.48 | 11.48 |
|  |  | Total |  |  | 13.6 |

**1105.0058** m SUMINISTRO Y MONTAJE DE CABLE RZ1-K(AS) 0,6/1 KV. SECCIÓN 3G35 (14/06/2022)
Precio: 18.7
SUMINISTRO Y MONTAJE DE CABLE, DENOMINACIÓN TÉCNICA RZ1-K(AS) 0,6/1 KV NORMA CONSTRUCTIVA Y DE ENSAYOS UNE 211025, CON CONDUCTOR DE COBRE CLASE 5 (UNE-EN 60228), POLIETILENO RETICULADO (XLPE) SEGÚN UNE 21123 Y CUBIERTA POLIOLEFINA TERMOPLÁSTICA SEGÚN UNE 21123 , SECCIÓN 3G35 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060027 | m | Cable RZ1-K(AS) 0,6/1 KV. Sección 3G35 (material; 14/06/2022) | 1.0000 | 16.58 | 16.58 |
|  |  | Total |  |  | 18.7 |

**1105.0059** m SUMINISTRO Y MONTAJE DE CABLE RZ1-K(AS) 0,6/1 KV. SECCIÓN 4G1,5 (14/06/2022)
Precio: 3.67
SUMINISTRO Y MONTAJE DE CABLE, DENOMINACIÓN TÉCNICA RZ1-K (AS)0,6/1 KV NORMA CONSTRUCTIVA Y DE ENSAYOS UNE 211025, CON CONDUCTOR DE COBRE CLASE 5 (UNE-EN 60228), POLIETILENO RETICULADO (XLPE) SEGÚN UNE 21123 Y CUBIERTA POLIOLEFINA TERMOPLÁSTICA SEGÚN UNE 21123 , SECCIÓN 4G1,5 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060030 | m | Cable RZ1-K(AS) 0,6/1 KV. Sección 4G1,5 (material; 14/06/2022) | 1.0000 | 1.55 | 1.55 |
|  |  | Total |  |  | 3.67 |

**1105.0060** m SUMINISTRO Y MONTAJE DE CABLE RZ1-K(AS) 0,6/1 KV. SECCIÓN 4G2,5 (14/06/2022)
Precio: 4.32
SUMINISTRO Y MONTAJE DE CABLE, DENOMINACIÓN TÉCNICA RZ1-K(AS) 0,6/1 KV NORMA CONSTRUCTIVA Y DE ENSAYOS UNE 211025, CON CONDUCTOR DE COBRE CLASE 5 (UNE-EN 60228), POLIETILENO RETICULADO (XLPE) SEGÚN UNE 21123 Y CUBIERTA POLIOLEFINA TERMOPLÁSTICA SEGÚN UNE 21123 , SECCIÓN 4G2,5 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060032 | m | Cable RZ1-K(AS) 0,6/1 KV. Sección 4G2,5 (material; 14/06/2022) | 1.0000 | 2.2 | 2.20 |
|  |  | Total |  |  | 4.32 |

**1105.0061** m SUMINISTRO Y MONTAJE DE CABLE RZ1-K(AS) 0,6/1 KV. SECCIÓN 4G4 (14/06/2022)
Precio: 5.25
SUMINISTRO Y MONTAJE DE CABLE, DENOMINACIÓN TÉCNICA RZ1-K(AS) 0,6/1 KV NORMA CONSTRUCTIVA Y DE ENSAYOS UNE 211025, CON CONDUCTOR DE COBRE CLASE 5 (UNE-EN 60228), POLIETILENO RETICULADO (XLPE) SEGÚN UNE 21123 Y CUBIERTA POLIOLEFINA TERMOPLÁSTICA SEGÚN UNE 21123 , SECCIÓN 4G4 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060033 | m | Cable RZ1-K(AS) 0,6/1 KV. Sección 4G4 (material; 14/06/2022) | 1.0000 | 3.13 | 3.13 |
|  |  | Total |  |  | 5.25 |

**1105.0062** m SUMINISTRO Y MONTAJE DE CABLE RZ1-K(AS) 0,6/1 KV. SECCIÓN 4G6 (14/06/2022)
Precio: 7.4
SUMINISTRO Y MONTAJE DE CABLE, DENOMINACIÓN TÉCNICA RZ1-K(AS) 0,6/1 KV NORMA CONSTRUCTIVA Y DE ENSAYOS UNE 211025, CON CONDUCTOR DE COBRE CLASE 5 (UNE-EN 60228), POLIETILENO RETICULADO (XLPE) SEGÚN UNE 21123 Y CUBIERTA POLIOLEFINA TERMOPLÁSTICA SEGÚN UNE 21123 , SECCIÓN 4G6 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060034 | m | Cable RZ1-K(AS) 0,6/1 KV. Sección 4G6 (material; 14/06/2022) | 1.0000 | 5.28 | 5.28 |
|  |  | Total |  |  | 7.4 |

**1105.0063** m SUMINISTRO Y MONTAJE DE CABLE RZ1-K(AS) 0,6/1 KV. SECCIÓN 4G10 (14/06/2022)
Precio: 9.33
SUMINISTRO Y MONTAJE DE CABLE, DENOMINACIÓN TÉCNICA RZ1-K(AS) 0,6/1 KV NORMA CONSTRUCTIVA Y DE ENSAYOS UNE 211025, CON CONDUCTOR DE COBRE CLASE 5 (UNE-EN 60228), POLIETILENO RETICULADO (XLPE) SEGÚN UNE 21123 Y CUBIERTA POLIOLEFINA TERMOPLÁSTICA SEGÚN UNE 21123 , SECCIÓN 4G10 MM2, CUBIERTA EXTERIOR LIBRE DE HALÓGENOS, NO PROPAGADOR DE LA LLAMA (UNE-EN 60332-1-2), NO PROPAGADOR DEL INCENDIO (UNE-EN 50399), BAJO CONTENIDO HALÓGENOS (UNE-EN 60754), BAJA EMISIÓN DE HUMOS OPACOS ( UNE-EN 61034-2), BAJA EMISIÓN DE GASES CORROSIVOS (UNE-EN 50267). TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) EN 50575

| Código | Ud | Descripción | Rendimiento | Precio | Importe |
|---|---|---|---|---|---|
| MO00000003 | h | Oficial 1ª | 0.0500 | 21.51 | 1.08 |
| MO00000004 | h | Oficial 2ª | 0.0500 | 20.84 | 1.04 |
| MT11060031 | m | Cable RZ1-K(AS) 0,6/1 KV. Sección 4G10 (material; 14/06/2022) | 1.0000 | 7.21 | 7.21 |
|  |  | Total |  |  | 9.33 |

**1105.0064** m SUMINISTRO Y MONTAJE DE CABLE SZ1-K(AS+) 0,6/1 KV. SECCIÓN 1X1,5 MM2 (14/06/2022)
Precio: 3.16
SUMINISTRO Y MONTAJE DE CABLE, DENOMINACIÓN TÉCNICA SZ1-K(AS+) 0,6/1 KV NORMA CONSTRUCTIVA Y DE ENSAYOS UNE 211025, CON CONDUCTOR DE COBRE CLASE 5 (UNE-EN 60228), ELASTÓMERO VULCANIZADO ESPECIAL IGNÍFUGO LIBRE DE HALÓGENOS , CUBIERTA DE POLIOLEFINA TERMOPLASTICA IGNÍFUGA LIBRE HALOGENOS,SECCIÓN 1X1,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070001 | m | Cable SZ1-K(AS+) 0,6/1 KV. Sección 1x1,5 mm2 (material; 14/06/2022) | 1.0000 | 1.04 | 1.04 |
|  |  | Total |  |  | 3.16 |

**1105.0065** m SUMINISTRO Y MONTAJE DE CABLE SZ1-K(AS+) 0,6/1 KV. SECCIÓN 1X2,5 MM2 (14/06/2022)
Precio: 3.23
SUMINISTRO Y MONTAJE DE CABLE, DENOMINACIÓN TÉCNICA SZ1-K(AS+) 0,6/1 KV NORMA CONSTRUCTIVA Y DE ENSAYOS UNE 211025, CON CONDUCTOR DE COBRE CLASE 5 (UNE-EN 60228), ELASTÓMERO VULCANIZADO ESPECIAL IGNÍFUGO LIBRE DE HALÓGENOS , CUBIERTA DE POLIOLEFINA TERMOPLASTICA IGNÍFUGA LIBRE HALOGENOS,SECCIÓN 1X2,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070007 | m | Cable SZ1-K(AS+) 0,6/1 KV. Sección 1x2,5 mm2 (material; 14/06/2022) | 1.0000 | 1.11 | 1.11 |
|  |  | Total |  |  | 3.23 |

**1105.0066** m SUMINISTRO Y MONTAJE DE CABLE SZ1-K(AS+) 0,6/1 KV. SECCIÓN 1X4 MM2 (14/06/2022)
Precio: 3.57
SUMINISTRO Y MONTAJE DE CABLE, DENOMINACIÓN TÉCNICA SZ1-K(AS+) 0,6/1 KV NORMA CONSTRUCTIVA Y DE ENSAYOS UNE 211025, CON CONDUCTOR DE COBRE CLASE 5 (UNE-EN 60228), ELASTÓMERO VULCANIZADO ESPECIAL IGNÍFUGO LIBRE DE HALÓGENOS , CUBIERTA DE POLIOLEFINA TERMOPLASTICA IGNÍFUGA LIBRE HALOGENOS,SECCIÓN 1X4 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070011 | m | Cable SZ1-K(AS+) 0,6/1 KV. Sección 1x4 mm2 (material; 14/06/2022) | 1.0000 | 1.45 | 1.45 |
|  |  | Total |  |  | 3.57 |

**1105.0067** m SUMINISTRO Y MONTAJE DE CABLE SZ1-K(AS+) 0,6/1 KV. SECCIÓN 1X6 MM2 (14/06/2022)
Precio: 3.65
SUMINISTRO Y MONTAJE DE CABLE, DENOMINACIÓN TÉCNICA SZ1-K(AS+) 0,6/1 KV NORMA CONSTRUCTIVA Y DE ENSAYOS UNE 211025, CON CONDUCTOR DE COBRE CLASE 5 (UNE-EN 60228), ELASTÓMERO VULCANIZADO ESPECIAL IGNÍFUGO LIBRE DE HALÓGENOS , CUBIERTA DE POLIOLEFINA TERMOPLASTICA IGNÍFUGA LIBRE HALOGENOS,SECCIÓN 1X6 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070013 | m | Cable SZ1-K(AS+) 0,6/1 KV. Sección 1x6 mm2 (material; 14/06/2022) | 1.0000 | 1.53 | 1.53 |
|  |  | Total |  |  | 3.65 |

**1105.0068** m SUMINISTRO Y MONTAJE DE CABLE SZ1-K(AS+) 0,6/1 KV. SECCIÓN 1X10 MM2 (14/06/2022)
Precio: 4.28
SUMINISTRO Y MONTAJE DE CABLE, DENOMINACIÓN TÉCNICA SZ1-K(AS+) 0,6/1 KV NORMA CONSTRUCTIVA Y DE ENSAYOS UNE 211025, CON CONDUCTOR DE COBRE CLASE 5 (UNE-EN 60228), ELASTÓMERO VULCANIZADO ESPECIAL IGNÍFUGO LIBRE DE HALÓGENOS , CUBIERTA DE POLIOLEFINA TERMOPLASTICA IGNÍFUGA LIBRE HALOGENOS,SECCIÓN 1X10 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070002 | m | Cable SZ1-K(AS+) 0,6/1 KV. Sección 1x10 mm2 (material; 14/06/2022) | 1.0000 | 2.16 | 2.16 |
|  |  | Total |  |  | 4.28 |

**1105.0069** m SUMINISTRO Y MONTAJE DE CABLE SZ1-K(AS+) 0,6/1 KV. SECCIÓN 1X16 MM2 (14/06/2022)
Precio: 5.11
SUMINISTRO Y MONTAJE DE CABLE, DENOMINACIÓN TÉCNICA SZ1-K(AS+) 0,6/1 KV NORMA CONSTRUCTIVA Y DE ENSAYOS UNE 211025, CON CONDUCTOR DE COBRE CLASE 5 (UNE-EN 60228), ELASTÓMERO VULCANIZADO ESPECIAL IGNÍFUGO LIBRE DE HALÓGENOS , CUBIERTA DE POLIOLEFINA TERMOPLASTICA IGNÍFUGA LIBRE HALOGENOS,SECCIÓN 1X16 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070005 | m | Cable SZ1-K(AS+) 0,6/1 KV. Sección 1x16 mm2 (material; 14/06/2022) | 1.0000 | 2.99 | 2.99 |
|  |  | Total |  |  | 5.11 |

**1105.0070** m SUMINISTRO Y MONTAJE DE CABLE SZ1-K(AS+) 0,6/1 KV. SECCIÓN 1X25 MM2 (14/06/2022)
Precio: 7.18
SUMINISTRO Y MONTAJE DE CABLE, DENOMINACIÓN TÉCNICA SZ1-K(AS+) 0,6/1 KV NORMA CONSTRUCTIVA Y DE ENSAYOS UNE 211025, CON CONDUCTOR DE COBRE CLASE 5 (UNE-EN 60228), ELASTÓMERO VULCANIZADO ESPECIAL IGNÍFUGO LIBRE DE HALÓGENOS , CUBIERTA DE POLIOLEFINA TERMOPLASTICA IGNÍFUGA LIBRE HALOGENOS,SECCIÓN 1X25 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070009 | m | Cable SZ1-K(AS+) 0,6/1 KV. Sección 1x25 mm2 (material; 14/06/2022) | 1.0000 | 5.06 | 5.06 |
|  |  | Total |  |  | 7.18 |

**1105.0071** m SUMINISTRO Y MONTAJE DE CABLE SZ1-K(AS+) 0,6/1 KV. SECCIÓN 1X35 MM2 (14/06/2022)
Precio: 8.47
SUMINISTRO Y MONTAJE DE CABLE, DENOMINACIÓN TÉCNICA SZ1-K(AS+) 0,6/1 KV NORMA CONSTRUCTIVA Y DE ENSAYOS UNE 211025, CON CONDUCTOR DE COBRE CLASE 5 (UNE-EN 60228), ELASTÓMERO VULCANIZADO ESPECIAL IGNÍFUGO LIBRE DE HALÓGENOS , CUBIERTA DE POLIOLEFINA TERMOPLASTICA IGNÍFUGA LIBRE HALOGENOS,SECCIÓN 1X35 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070010 | m | Cable SZ1-K(AS+) 0,6/1 KV. Sección 1x35 mm2 (material; 14/06/2022) | 1.0000 | 6.35 | 6.35 |
|  |  | Total |  |  | 8.47 |

**1105.0072** m SUMINISTRO Y MONTAJE DE CABLE SZ1-K(AS+) 0,6/1 KV. SECCIÓN 1X50 MM2 (14/06/2022)
Precio: 10.37
SUMINISTRO Y MONTAJE DE CABLE, DENOMINACIÓN TÉCNICA SZ1-K(AS+) 0,6/1 KV NORMA CONSTRUCTIVA Y DE ENSAYOS UNE 211025, CON CONDUCTOR DE COBRE CLASE 5 (UNE-EN 60228), ELASTÓMERO VULCANIZADO ESPECIAL IGNÍFUGO LIBRE DE HALÓGENOS , CUBIERTA DE POLIOLEFINA TERMOPLASTICA IGNÍFUGA LIBRE HALOGENOS,SECCIÓN 1X50 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070012 | m | Cable SZ1-K(AS+) 0,6/1 KV. Sección 1x50 mm2 (material; 14/06/2022) | 1.0000 | 8.25 | 8.25 |
|  |  | Total |  |  | 10.37 |

**1105.0073** m SUMINISTRO Y MONTAJE DE CABLE SZ1-K(AS+) 0,6/1 KV. SECCIÓN 1X70 MM2 (14/06/2022)
Precio: 14.14
SUMINISTRO Y MONTAJE DE CABLE, DENOMINACIÓN TÉCNICA SZ1-K(AS+) 0,6/1 KV NORMA CONSTRUCTIVA Y DE ENSAYOS UNE 211025, CON CONDUCTOR DE COBRE CLASE 5 (UNE-EN 60228), ELASTÓMERO VULCANIZADO ESPECIAL IGNÍFUGO LIBRE DE HALÓGENOS , CUBIERTA DE POLIOLEFINA TERMOPLASTICA IGNÍFUGA LIBRE HALOGENOS,SECCIÓN 1X70 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070014 | m | Cable SZ1-K(AS+) 0,6/1 KV. Sección 1x70 mm2 (material; 14/06/2022) | 1.0000 | 12.02 | 12.02 |
|  |  | Total |  |  | 14.14 |

**1105.0074** m SUMINISTRO Y MONTAJE DE CABLE SZ1-K(AS+) 0,6/1 KV. SECCIÓN 1X95 MM2 (14/06/2022)
Precio: 17.22
SUMINISTRO Y MONTAJE DE CABLE, DENOMINACIÓN TÉCNICA SZ1-K(AS+) 0,6/1 KV NORMA CONSTRUCTIVA Y DE ENSAYOS UNE 211025, CON CONDUCTOR DE COBRE CLASE 5 (UNE-EN 60228), ELASTÓMERO VULCANIZADO ESPECIAL IGNÍFUGO LIBRE DE HALÓGENOS , CUBIERTA DE POLIOLEFINA TERMOPLASTICA IGNÍFUGA LIBRE HALOGENOS,SECCIÓN 1X95 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070015 | m | Cable SZ1-K(AS+) 0,6/1 KV. Sección 1x95 mm2 (material; 14/06/2022) | 1.0000 | 15.1 | 15.10 |
|  |  | Total |  |  | 17.22 |

**1105.0075** m SUMINISTRO Y MONTAJE DE CABLE SZ1-K(AS+) 0,6/1 KV. SECCIÓN 1X120 MM2 (14/06/2022)
Precio: 21.52
SUMINISTRO Y MONTAJE DE CABLE, DENOMINACIÓN TÉCNICA SZ1-K(AS+) 0,6/1 KV NORMA CONSTRUCTIVA Y DE ENSAYOS UNE 211025, CON CONDUCTOR DE COBRE CLASE 5 (UNE-EN 60228), ELASTÓMERO VULCANIZADO ESPECIAL IGNÍFUGO LIBRE DE HALÓGENOS , CUBIERTA DE POLIOLEFINA TERMOPLASTICA IGNÍFUGA LIBRE HALOGENOS,SECCIÓN 1X120 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070003 | m | Cable SZ1-K(AS+) 0,6/1 KV. Sección 1x120 mm2 (material; 14/06/2022) | 1.0000 | 19.4 | 19.40 |
|  |  | Total |  |  | 21.52 |

**1105.0076** m SUMINISTRO Y MONTAJE DE CABLE SZ1-K(AS+) 0,6/1 KV. SECCIÓN 1X150 MM2 (14/06/2022)
Precio: 25.62
SUMINISTRO Y MONTAJE DE CABLE, DENOMINACIÓN TÉCNICA SZ1-K(AS+) 0,6/1 KV NORMA CONSTRUCTIVA Y DE ENSAYOS UNE 211025, CON CONDUCTOR DE COBRE CLASE 5 (UNE-EN 60228), ELASTÓMERO VULCANIZADO ESPECIAL IGNÍFUGO LIBRE DE HALÓGENOS , CUBIERTA DE POLIOLEFINA TERMOPLASTICA IGNÍFUGA LIBRE HALOGENOS,SECCIÓN 1X150 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070004 | m | Cable SZ1-K(AS+) 0,6/1 KV. Sección 1x150 mm2 (material; 14/06/2022) | 1.0000 | 23.5 | 23.50 |
|  |  | Total |  |  | 25.62 |

**1105.0077** m SUMINISTRO Y MONTAJE DE CABLE SZ1-K(AS+) 0,6/1 KV. SECCIÓN 1X185 MM2 (14/06/2022)
Precio: 30.14
SUMINISTRO Y MONTAJE DE CABLE, DENOMINACIÓN TÉCNICA SZ1-K(AS+) 0,6/1 KV NORMA CONSTRUCTIVA Y DE ENSAYOS UNE 211025, CON CONDUCTOR DE COBRE CLASE 5 (UNE-EN 60228), ELASTÓMERO VULCANIZADO ESPECIAL IGNÍFUGO LIBRE DE HALÓGENOS , CUBIERTA DE POLIOLEFINA TERMOPLASTICA IGNÍFUGA LIBRE HALOGENOS,SECCIÓN 1X185 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070006 | m | Cable SZ1-K(AS+) 0,6/1 KV. Sección 1x185 mm2 (material; 14/06/2022) | 1.0000 | 28.02 | 28.02 |
|  |  | Total |  |  | 30.14 |

**1105.0078** m SUMINISTRO Y MONTAJE DE CABLE SZ1-K(AS+) 0,6/1 KV. SECCIÓN 1X240 MM2 (14/06/2022)
Precio: 38.17
SUMINISTRO Y MONTAJE DE CABLE, DENOMINACIÓN TÉCNICA SZ1-K(AS+) 0,6/1 KV NORMA CONSTRUCTIVA Y DE ENSAYOS UNE 211025, CON CONDUCTOR DE COBRE CLASE 5 (UNE-EN 60228), ELASTÓMERO VULCANIZADO ESPECIAL IGNÍFUGO LIBRE DE HALÓGENOS , CUBIERTA DE POLIOLEFINA TERMOPLASTICA IGNÍFUGA LIBRE HALOGENOS,SECCIÓN 1X240 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070008 | m | Cable SZ1-K(AS+) 0,6/1 KV. Sección 1x240 mm2 (material; 14/06/2022) | 1.0000 | 36.05 | 36.05 |
|  |  | Total |  |  | 38.17 |

**1105.0079** m SUMINISTRO Y MONTAJE DE CABLE SZ1-K(AS+) 0,6/1 KV. SECCIÓN 2X1,5 MM2 (14/06/2022)
Precio: 3.57
SUMINISTRO Y MONTAJE DE CABLE, DENOMINACIÓN TÉCNICA SZ1-K(AS+) 0,6/1 KV NORMA CONSTRUCTIVA Y DE ENSAYOS UNE 211025, CON CONDUCTOR DE COBRE CLASE 5 (UNE-EN 60228), ELASTÓMERO VULCANIZADO ESPECIAL IGNÍFUGO LIBRE DE HALÓGENOS , CUBIERTA DE POLIOLEFINA TERMOPLASTICA IGNÍFUGA LIBRE HALOGENOS,SECCIÓN 2X1,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070016 | m | Cable SZ1-K(AS+) 0,6/1 KV. Sección 2x1,5 mm2 (material; 14/06/2022) | 1.0000 | 1.45 | 1.45 |
|  |  | Total |  |  | 3.57 |

**1105.0080** m SUMINISTRO Y MONTAJE DE CABLE SZ1-K(AS+) 0,6/1 KV. SECCIÓN 2X2,5 MM2 (14/06/2022)
Precio: 4.02
SUMINISTRO Y MONTAJE DE CABLE, DENOMINACIÓN TÉCNICA SZ1-K(AS+) 0,6/1 KV NORMA CONSTRUCTIVA Y DE ENSAYOS UNE 211025, CON CONDUCTOR DE COBRE CLASE 5 (UNE-EN 60228), ELASTÓMERO VULCANIZADO ESPECIAL IGNÍFUGO LIBRE DE HALÓGENOS , CUBIERTA DE POLIOLEFINA TERMOPLASTICA IGNÍFUGA LIBRE HALOGENOS,SECCIÓN 2X2,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070017 | m | Cable SZ1-K(AS+) 0,6/1 KV. Sección 2x2,5 mm2 (material; 14/06/2022) | 1.0000 | 1.9 | 1.90 |
|  |  | Total |  |  | 4.02 |

**1105.0081** m SUMINISTRO Y MONTAJE DE CABLE SZ1-K(AS+) 0,6/1 KV. SECCIÓN 2X4 MM2 (14/06/2022)
Precio: 4.75
SUMINISTRO Y MONTAJE DE CABLE, DENOMINACIÓN TÉCNICA SZ1-K(AS+) 0,6/1 KV NORMA CONSTRUCTIVA Y DE ENSAYOS UNE 211025, CON CONDUCTOR DE COBRE CLASE 5 (UNE-EN 60228), ELASTÓMERO VULCANIZADO ESPECIAL IGNÍFUGO LIBRE DE HALÓGENOS , CUBIERTA DE POLIOLEFINA TERMOPLASTICA IGNÍFUGA LIBRE HALOGENOS,SECCIÓN 2X4 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070018 | m | Cable SZ1-K(AS+) 0,6/1 KV. Sección 2x4 mm2 (material; 14/06/2022) | 1.0000 | 2.63 | 2.63 |
|  |  | Total |  |  | 4.75 |

**1105.0082** m SUMINISTRO Y MONTAJE DE CABLE SZ1-K(AS+) 0,6/1 KV. SECCIÓN 2X6 MM2 (14/06/2022)
Precio: 5.77
SUMINISTRO Y MONTAJE DE CABLE, DENOMINACIÓN TÉCNICA SZ1-K(AS+) 0,6/1 KV NORMA CONSTRUCTIVA Y DE ENSAYOS UNE 211025, CON CONDUCTOR DE COBRE CLASE 5 (UNE-EN 60228), ELASTÓMERO VULCANIZADO ESPECIAL IGNÍFUGO LIBRE DE HALÓGENOS , CUBIERTA DE POLIOLEFINA TERMOPLASTICA IGNÍFUGA LIBRE HALOGENOS,SECCIÓN 2X6 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070019 | m | Cable SZ1-K(AS+) 0,6/1 KV. Sección 2x6 mm2 (material; 14/06/2022) | 1.0000 | 3.65 | 3.65 |
|  |  | Total |  |  | 5.77 |

**1105.0083** m SUMINISTRO Y MONTAJE DE CABLE SZ1-K(AS+) 0,6/1 KV. SECCIÓN 3G1,5 (14/06/2022)
Precio: 3.96
SUMINISTRO Y MONTAJE DE CABLE, DENOMINACIÓN TÉCNICA SZ1-K(AS+) 0,6/1 KV NORMA CONSTRUCTIVA Y DE ENSAYOS UNE 211025, CON CONDUCTOR DE COBRE CLASE 5 (UNE-EN 60228), ELASTÓMERO VULCANIZADO ESPECIAL IGNÍFUGO LIBRE DE HALÓGENOS , CUBIERTA DE POLIOLEFINA TERMOPLASTICA IGNÍFUGA LIBRE HALOGENOS,SECCIÓN 3G1,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070020 | m | Cable SZ1-K(AS+) 0,6/1 KV. Sección 3G1,5 (material; 14/06/2022) | 1.0000 | 1.84 | 1.84 |
|  |  | Total |  |  | 3.96 |

**1105.0084** m SUMINISTRO Y MONTAJE DE CABLE SZ1-K(AS+) 0,6/1 KV. SECCIÓN 3G2,5 (14/06/2022)
Precio: 4.62
SUMINISTRO Y MONTAJE DE CABLE, DENOMINACIÓN TÉCNICA SZ1-K(AS+) 0,6/1 KV NORMA CONSTRUCTIVA Y DE ENSAYOS UNE 211025, CON CONDUCTOR DE COBRE CLASE 5 (UNE-EN 60228), ELASTÓMERO VULCANIZADO ESPECIAL IGNÍFUGO LIBRE DE HALÓGENOS , CUBIERTA DE POLIOLEFINA TERMOPLASTICA IGNÍFUGA LIBRE HALOGENOS,SECCIÓN 3G2,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070022 | m | Cable SZ1-K(AS+) 0,6/1 KV. Sección 3G2,5 (material; 14/06/2022) | 1.0000 | 2.5 | 2.50 |
|  |  | Total |  |  | 4.62 |

**1105.0085** m SUMINISTRO Y MONTAJE DE CABLE SZ1-K(AS+) 0,6/1 KV. SECCIÓN 3G4 (14/06/2022)
Precio: 5.37
SUMINISTRO Y MONTAJE DE CABLE, DENOMINACIÓN TÉCNICA SZ1-K(AS+) 0,6/1 KV NORMA CONSTRUCTIVA Y DE ENSAYOS UNE 211025, CON CONDUCTOR DE COBRE CLASE 5 (UNE-EN 60228), ELASTÓMERO VULCANIZADO ESPECIAL IGNÍFUGO LIBRE DE HALÓGENOS , CUBIERTA DE POLIOLEFINA TERMOPLASTICA IGNÍFUGA LIBRE HALOGENOS,SECCIÓN 3G4 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070023 | m | Cable SZ1-K(AS+) 0,6/1 KV. Sección 3G4 (material; 14/06/2022) | 1.0000 | 3.25 | 3.25 |
|  |  | Total |  |  | 5.37 |

**1105.0086** m SUMINISTRO Y MONTAJE DE CABLE SZ1-K(AS+) 0,6/1 KV. SECCIÓN 3G6 (14/06/2022)
Precio: 6.55
SUMINISTRO Y MONTAJE DE CABLE, DENOMINACIÓN TÉCNICA SZ1-K(AS+) 0,6/1 KV NORMA CONSTRUCTIVA Y DE ENSAYOS UNE 211025, CON CONDUCTOR DE COBRE CLASE 5 (UNE-EN 60228), ELASTÓMERO VULCANIZADO ESPECIAL IGNÍFUGO LIBRE DE HALÓGENOS , CUBIERTA DE POLIOLEFINA TERMOPLASTICA IGNÍFUGA LIBRE HALOGENOS,SECCIÓN 3G6 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070024 | m | Cable SZ1-K(AS+) 0,6/1 KV. Sección 3G6 (material; 14/06/2022) | 1.0000 | 4.43 | 4.43 |
|  |  | Total |  |  | 6.55 |

**1105.0087** m SUMINISTRO Y MONTAJE DE CABLE SZ1-K(AS+) 0,6/1 KV. SECCIÓN 3G10 (14/06/2022)
Precio: 8.41
SUMINISTRO MONTAJE DE CABLE, DENOMINACIÓN TÉCNICA SZ1-K(AS+) 0,6/1 KV NORMA CONSTRUCTIVA Y DE ENSAYOS UNE 211025, CON CONDUCTOR DE COBRE CLASE 5 (UNE-EN 60228), ELASTÓMERO VULCANIZADO ESPECIAL IGNÍFUGO LIBRE DE HALÓGENOS , CUBIERTA DE POLIOLEFINA TERMOPLASTICA IGNÍFUGA LIBRE HALOGENOS,SECCIÓN 3G10 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070021 | m | Cable SZ1-K(AS+) 0,6/1 KV. Sección 3G10 (material; 14/06/2022) | 1.0000 | 6.29 | 6.29 |
|  |  | Total |  |  | 8.41 |

**1105.0088** m SUMINISTRO Y MONTAJE DE CABLE SZ1-K(AS+) 0,6/1 KV. SECCIÓN 4G1,5 (14/06/2022)
Precio: 4.47
SUMINISTRO Y MONTAJE DE CABLE, DENOMINACIÓN TÉCNICA SZ1-K(AS+) 0,6/1 KV NORMA CONSTRUCTIVA Y DE ENSAYOS UNE 211025, CON CONDUCTOR DE COBRE CLASE 5 (UNE-EN 60228), ELASTÓMERO VULCANIZADO ESPECIAL IGNÍFUGO LIBRE DE HALÓGENOS , CUBIERTA DE POLIOLEFINA TERMOPLASTICA IGNÍFUGA LIBRE HALOGENOS,SECCIÓN 4G1,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070025 | m | Cable SZ1-K(AS+) 0,6/1 KV. Sección 4G1,5 (material; 14/06/2022) | 1.0000 | 2.35 | 2.35 |
|  |  | Total |  |  | 4.47 |

**1105.0089** m SUMINISTRO Y MONTAJE DE CABLE SZ1-K(AS+) 0,6/1 KV. SECCIÓN 4G2,5 (14/06/2022)
Precio: 5.19
SUMINISTRO Y MONTAJE DE CABLE, DENOMINACIÓN TÉCNICA SZ1-K(AS+) 0,6/1 KV NORMA CONSTRUCTIVA Y DE ENSAYOS UNE 211025, CON CONDUCTOR DE COBRE CLASE 5 (UNE-EN 60228), ELASTÓMERO VULCANIZADO ESPECIAL IGNÍFUGO LIBRE DE HALÓGENOS , CUBIERTA DE POLIOLEFINA TERMOPLASTICA IGNÍFUGA LIBRE HALOGENOS,SECCIÓN 4G2,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070028 | m | Cable SZ1-K(AS+) 0,6/1 KV. Sección 4G2,5 (material; 14/06/2022) | 1.0000 | 3.07 | 3.07 |
|  |  | Total |  |  | 5.19 |

**1105.0090** m SUMINISTRO Y MONTAJE DE CABLE SZ1-K(AS+) 0,6/1 KV. SECCIÓN 4G4 (14/06/2022)
Precio: 6.38
SUMINISTRO Y MONTAJE DE CABLE, DENOMINACIÓN TÉCNICA SZ1-K(AS+) 0,6/1 KV NORMA CONSTRUCTIVA Y DE ENSAYOS UNE 211025, CON CONDUCTOR DE COBRE CLASE 5 (UNE-EN 60228), ELASTÓMERO VULCANIZADO ESPECIAL IGNÍFUGO LIBRE DE HALÓGENOS , CUBIERTA DE POLIOLEFINA TERMOPLASTICA IGNÍFUGA LIBRE HALOGENOS,SECCIÓN 4G4 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070031 | m | Cable SZ1-K(AS+) 0,6/1 KV. Sección 4G4 (material; 14/06/2022) | 1.0000 | 4.26 | 4.26 |
|  |  | Total |  |  | 6.38 |

**1105.0091** m SUMINISTRO Y MONTAJE DE CABLE SZ1-K(AS+) 0,6/1 KV. SECCIÓN 4G6 (14/06/2022)
Precio: 7.78
SUMINISTRO Y MONTAJE DE CABLE, DENOMINACIÓN TÉCNICA SZ1-K(AS+) 0,6/1 KV NORMA CONSTRUCTIVA Y DE ENSAYOS UNE 211025, CON CONDUCTOR DE COBRE CLASE 5 (UNE-EN 60228), ELASTÓMERO VULCANIZADO ESPECIAL IGNÍFUGO LIBRE DE HALÓGENOS , CUBIERTA DE POLIOLEFINA TERMOPLASTICA IGNÍFUGA LIBRE HALOGENOS,SECCIÓN 4G6 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070033 | m | Cable SZ1-K(AS+) 0,6/1 KV. Sección 4G6 (material; 14/06/2022) | 1.0000 | 5.66 | 5.66 |
|  |  | Total |  |  | 7.78 |

**1105.0092** m SUMINISTRO Y MONTAJE DE CABLE SZ1-K(AS+) 0,6/1 KV. SECCIÓN 4G10 (14/06/2022)
Precio: 10.41
SUMINISTRO Y MONTAJE DE CABLE, DENOMINACIÓN TÉCNICA SZ1-K(AS+) 0,6/1 KV NORMA CONSTRUCTIVA Y DE ENSAYOS UNE 211025, CON CONDUCTOR DE COBRE CLASE 5 (UNE-EN 60228), ELASTÓMERO VULCANIZADO ESPECIAL IGNÍFUGO LIBRE DE HALÓGENOS , CUBIERTA DE POLIOLEFINA TERMOPLASTICA IGNÍFUGA LIBRE HALOGENOS,SECCIÓN 4G10 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070026 | m | Cable SZ1-K(AS+) 0,6/1 KV. Sección 4G10 (material; 14/06/2022) | 1.0000 | 8.29 | 8.29 |
|  |  | Total |  |  | 10.41 |

**1105.0093** m SUMINISTRO Y MONTAJE DE CABLE SZ1-K(AS+) 0,6/1 KV. SECCIÓN 4G16 (14/06/2022)
Precio: 15.11
SUMINISTRO Y MONTAJE DE CABLE, DENOMINACIÓN TÉCNICA SZ1-K(AS+) 0,6/1 KV NORMA CONSTRUCTIVA Y DE ENSAYOS UNE 211025, CON CONDUCTOR DE COBRE CLASE 5 (UNE-EN 60228), ELASTÓMERO VULCANIZADO ESPECIAL IGNÍFUGO LIBRE DE HALÓGENOS , CUBIERTA DE POLIOLEFINA TERMOPLASTICA IGNÍFUGA LIBRE HALOGENOS,SECCIÓN 4G16 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070027 | m | Cable SZ1-K(AS+) 0,6/1 KV. Sección 4G16 (material; 14/06/2022) | 1.0000 | 12.99 | 12.99 |
|  |  | Total |  |  | 15.11 |

**1105.0094** m SUMINISTRO Y MONTAJE DE CABLE SZ1-K(AS+) 0,6/1 KV. SECCIÓN 4G25 (14/06/2022)
Precio: 22.49
SUMINISTRO Y MONTAJE DE CABLE, DENOMINACIÓN TÉCNICA SZ1-K(AS+) 0,6/1 KV NORMA CONSTRUCTIVA Y DE ENSAYOS UNE 211025, CON CONDUCTOR DE COBRE CLASE 5 (UNE-EN 60228), ELASTÓMERO VULCANIZADO ESPECIAL IGNÍFUGO LIBRE DE HALÓGENOS , CUBIERTA DE POLIOLEFINA TERMOPLASTICA IGNÍFUGA LIBRE HALOGENOS,SECCIÓN 4X25 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070029 | m | Cable SZ1-K(AS+) 0,6/1 KV. Sección 4G25 (material; 14/06/2022) | 1.0000 | 20.37 | 20.37 |
|  |  | Total |  |  | 22.49 |

**1105.0095** m SUMINISTRO Y MONTAJE DE CABLE SZ1-K(AS+) 0,6/1 KV. SECCIÓN 4G35 (14/06/2022)
Precio: 29.14
SUMINISTRO Y MONTAJE DE CABLE, DENOMINACIÓN TÉCNICA SZ1-K(AS+) 0,6/1 KV NORMA CONSTRUCTIVA Y DE ENSAYOS UNE 211025, CON CONDUCTOR DE COBRE CLASE 5 (UNE-EN 60228), ELASTÓMERO VULCANIZADO ESPECIAL IGNÍFUGO LIBRE DE HALÓGENOS , CUBIERTA DE POLIOLEFINA TERMOPLASTICA IGNÍFUGA LIBRE HALOGENOS,SECCIÓN 4X35 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070030 | m | Cable SZ1-K(AS+) 0,6/1 KV. Sección 4G35 (material; 14/06/2022) | 1.0000 | 27.02 | 27.02 |
|  |  | Total |  |  | 29.14 |

**1105.0096** m SUMINISTRO Y MONTAJE DE CABLE SZ1-K(AS+) 0,6/1 KV. SECCIÓN 4G50 (14/06/2022)
Precio: 36.66
SUMINISTRO Y MONTAJE DE CABLE, DENOMINACIÓN TÉCNICA SZ1-K(AS+) 0,6/1 KV NORMA CONSTRUCTIVA Y DE ENSAYOS UNE 211025, CON CONDUCTOR DE COBRE CLASE 5 (UNE-EN 60228), ELASTÓMERO VULCANIZADO ESPECIAL IGNÍFUGO LIBRE DE HALÓGENOS , CUBIERTA DE POLIOLEFINA TERMOPLASTICA IGNÍFUGA LIBRE HALOGENOS,SECCIÓN 4X50 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070032 | m | Cable SZ1-K(AS+) 0,6/1 KV. Sección 4G50 (material; 14/06/2022) | 1.0000 | 34.54 | 34.54 |
|  |  | Total |  |  | 36.66 |

**1105.0097** m SUMINISTRO Y MONTAJE DE CABLE SZ1-K(AS+) 0,6/1 KV. SECCIÓN 5G1,5 (14/06/2022)
Precio: 5
SUMINISTRO Y MONTAJE DE CABLE, DENOMINACIÓN TÉCNICA SZ1-K(AS+) 0,6/1 KV NORMA CONSTRUCTIVA Y DE ENSAYOS UNE 211025, CON CONDUCTOR DE COBRE CLASE 5 (UNE-EN 60228), ELASTÓMERO VULCANIZADO ESPECIAL IGNÍFUGO LIBRE DE HALÓGENOS , CUBIERTA DE POLIOLEFINA TERMOPLASTICA IGNÍFUGA LIBRE HALOGENOS,SECCIÓN 5G1,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070034 | m | Cable SZ1-K(AS+) 0,6/1 KV. Sección 5G1,5 (material; 14/06/2022) | 1.0000 | 2.88 | 2.88 |
|  |  | Total |  |  | 5 |

**1105.0098** m SUMINISTRO Y MONTAJE DE CABLE SZ1-K(AS+) 0,6/1 KV. SECCIÓN 5G2,5 (14/06/2022)
Precio: 5.81
SUMINISTRO Y MONTAJE DE CABLE, DENOMINACIÓN TÉCNICA SZ1-K(AS+) 0,6/1 KV NORMA CONSTRUCTIVA Y DE ENSAYOS UNE 211025, CON CONDUCTOR DE COBRE CLASE 5 (UNE-EN 60228), ELASTÓMERO VULCANIZADO ESPECIAL IGNÍFUGO LIBRE DE HALÓGENOS , CUBIERTA DE POLIOLEFINA TERMOPLASTICA IGNÍFUGA LIBRE HALOGENOS,SECCIÓN 5G2,5 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070037 | m | Cable SZ1-K(AS+) 0,6/1 KV. Sección 5G2,5 (material; 14/06/2022) | 1.0000 | 3.69 | 3.69 |
|  |  | Total |  |  | 5.81 |

**1105.0099** m SUMINISTRO Y MONTAJE DE CABLE SZ1-K(AS+) 0,6/1 KV. SECCIÓN 5G4 (14/06/2022)
Precio: 7.32
SUMINISTRO Y MONTAJE DE CABLE, DENOMINACIÓN TÉCNICA SZ1-K(AS+) 0,6/1 KV NORMA CONSTRUCTIVA Y DE ENSAYOS UNE 211025, CON CONDUCTOR DE COBRE CLASE 5 (UNE-EN 60228), ELASTÓMERO VULCANIZADO ESPECIAL IGNÍFUGO LIBRE DE HALÓGENOS , CUBIERTA DE POLIOLEFINA TERMOPLASTICA IGNÍFUGA LIBRE HALOGENOS,SECCIÓN 5G4 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070040 | m | Cable SZ1-K(AS+) 0,6/1 KV. Sección 5G4 (material; 14/06/2022) | 1.0000 | 5.2 | 5.20 |
|  |  | Total |  |  | 7.32 |

**1105.0100** m SUMINISTRO Y MONTAJE DE CABLE SZ1-K(AS+) 0,6/1 KV. SECCIÓN 5G6 (14/06/2022)
Precio: 8.79
SUMINISTRO Y MONTAJE DE CABLE, DENOMINACIÓN TÉCNICA SZ1-K(AS+) 0,6/1 KV NORMA CONSTRUCTIVA Y DE ENSAYOS UNE 211025, CON CONDUCTOR DE COBRE CLASE 5 (UNE-EN 60228), ELASTÓMERO VULCANIZADO ESPECIAL IGNÍFUGO LIBRE DE HALÓGENOS , CUBIERTA DE POLIOLEFINA TERMPOPLASTICA IGNÍFUGA LIBRE HALOGENOS,SECCIÓN 5G6 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070042 | m | Cable SZ1-K(AS+) 0,6/1 KV. Sección 5G6 (material; 14/06/2022) | 1.0000 | 6.67 | 6.67 |
|  |  | Total |  |  | 8.79 |

**1105.0101** m SUMINISTRO Y MONTAJE DE CABLE SZ1-K(AS+) 0,6/1 KV. SECCIÓN 5G10 (14/06/2022)
Precio: 12.24
SUMINISTRO Y MONTAJE DE CABLE, DENOMINACIÓN TÉCNICA SZ1-K(AS+) 0,6/1 KV NORMA CONSTRUCTIVA Y DE ENSAYOS UNE 211025, CON CONDUCTOR DE COBRE CLASE 5 (UNE-EN 60228), ELASTÓMERO VULCANIZADO ESPECIAL IGNÍFUGO LIBRE DE HALÓGENOS , CUBIERTA DE POLIOLEFINA TERMOPLASTICA IGNÍFUGA LIBRE HALOGENOS,SECCIÓN 5G10 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070035 | m | Cable SZ1-K(AS+) 0,6/1 KV. Sección 5G10 (material; 14/06/2022) | 1.0000 | 10.12 | 10.12 |
|  |  | Total |  |  | 12.24 |

**1105.0102** m SUMINISTRO Y MONTAJE DE CABLE SZ1-K(AS+) 0,6/1 KV. SECCIÓN 5G16 (14/06/2022)
Precio: 18.19
SUMINISTRO Y MONTAJE DE CABLE, DENOMINACIÓN TÉCNICA SZ1-K(AS+) 0,6/1 KV NORMA CONSTRUCTIVA Y DE ENSAYOS UNE 211025, CON CONDUCTOR DE COBRE CLASE 5 (UNE-EN 60228), ELASTÓMERO VULCANIZADO ESPECIAL IGNÍFUGO LIBRE DE HALÓGENOS , CUBIERTA DE POLIOLEFINA TERMOPLASTICA IGNÍFUGA LIBRE HALOGENOS,SECCIÓN 5G16 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070036 | m | Cable SZ1-K(AS+) 0,6/1 KV. Sección 5G16 (material; 14/06/2022) | 1.0000 | 16.07 | 16.07 |
|  |  | Total |  |  | 18.19 |

**1105.0103** m SUMINISTRO Y MONTAJE DE CABLE SZ1-K(AS+) 0,6/1 KV. SECCIÓN 5G25 (14/06/2022)
Precio: 28.17
SUMINISTRO Y MONTAJE DE CABLE, DENOMINACIÓN TÉCNICA SZ1-K(AS+) 0,6/1 KV NORMA CONSTRUCTIVA Y DE ENSAYOS UNE 211025, CON CONDUCTOR DE COBRE CLASE 5 (UNE-EN 60228), ELASTÓMERO VULCANIZADO ESPECIAL IGNÍFUGO LIBRE DE HALÓGENOS , CUBIERTA DE POLIOLEFINA TERMOPLASTICA IGNÍFUGA LIBRE HALOGENOS,SECCIÓN 5G25 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070038 | m | Cable SZ1-K(AS+) 0,6/1 KV. Sección 5G25 (material; 14/06/2022) | 1.0000 | 26.05 | 26.05 |
|  |  | Total |  |  | 28.17 |

**1105.0104** m SUMINISTRO Y MONTAJE DE CABLE SZ1-K(AS+) 0,6/1 KV. SECCIÓN 5G35 (14/06/2022)
Precio: 35.37
SUMINISTRO Y MONTAJE DE CABLE, DENOMINACIÓN TÉCNICA SZ1-K(AS+) 0,6/1 KV NORMA CONSTRUCTIVA Y DE ENSAYOS UNE 211025, CON CONDUCTOR DE COBRE CLASE 5 (UNE-EN 60228), ELASTÓMERO VULCANIZADO ESPECIAL IGNÍFUGO LIBRE DE HALÓGENOS , CUBIERTA DE POLIOLEFINA TERMOPLASTICA IGNÍFUGA LIBRE HALOGENOS,SECCIÓN 5G35 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070039 | m | Cable SZ1-K(AS+) 0,6/1 KV. Sección 5G35 (material; 14/06/2022) | 1.0000 | 33.25 | 33.25 |
|  |  | Total |  |  | 35.37 |

**1105.0105** m SUMINISTRO Y MONTAJE DE CABLE SZ1-K(AS+) 0,6/1 KV. SECCIÓN 5G50 (14/06/2022)
Precio: 47.97
SUMINISTRO Y MONTAJE DE CABLE, DENOMINACIÓN TÉCNICA SZ1-K(AS+) 0,6/1 KV NORMA CONSTRUCTIVA Y DE ENSAYOS UNE 211025, CON CONDUCTOR DE COBRE CLASE 5 (UNE-EN 60228), ELASTÓMERO VULCANIZADO ESPECIAL IGNÍFUGO LIBRE DE HALÓGENOS , CUBIERTA DE POLIOLEFINA TERMOPLASTICA IGNÍFUGA LIBRE HALOGENOS,SECCIÓN 5G50 MM2 NO PROPAGADOR DE LA LLAMA (UNE-EN 60332-1-2), RESISTENTE AL FUEGO (UNE-EN 50200 PH90, 840ºC-90MIN), LIBRE DE HALÓGENOS (UNE-EN 50267-2-1), BAJA EMISIÓN DE HUMOS OPACOS ( UNE-EN 61034-2), . TEMPERATURA MÁXIMA DEL CONDUCTOR 90º C. ENSAYO DE TENSIÓN ALTERNA DURANTE 5 MINUTOS: 3500 V. INCLUSO PARTE PROPORCIONAL DE EMPALMES, TERMINALES, CONEXIONES, ETIQUETADO Y MATERIAL AUXILIAR NECESARIO PARA SU INSTALACIÓN. INSTALADO DE ACUERDO CON LAS NORMAS DE INSTALACIÓN, INSTRUCCIONES DEL FABRICANTE Y CONFORME A LAS REGLAS PROFESIONALES. CORRECTAMENTE CONEXIONADO. CUMPLE EL REGLAMENTO EUROPEO DE PRODUCTOS DE CONSTRUCCIÓN (UE) Nº 305/2011. CUMPLE CON LA APLICACIÓN AL REBT/2002 DEL REGLAMENTO DELEGADO 2016/364 DE LA UE, LOS CABLES SON DE LA REACCIÓN AL FUEGO MÍNIMA CCA-S1B,D1,A1.) UNE50575

| Código | Ud | Descripción | Rendimiento | Precio | Importe |
|---|---|---|---|---|---|
| MO00000003 | h | Oficial 1ª | 0.0500 | 21.51 | 1.08 |
| MO00000004 | h | Oficial 2ª | 0.0500 | 20.84 | 1.04 |
| MT11070041 | m | Cable SZ1-K(AS+) 0,6/1 KV. Sección 5G50 (material; 14/06/2022) | 1.0000 | 45.85 | 45.85 |
|  |  | Total |  |  | 47.97 |

**1105.0106** m SUMINISTRO Y MONTAJE DE TUBO POLIETILENO A PRESION DN 16 MM (14/06/2022)
Precio: 1.42
SUMINISTRO Y MONTAJE DE TUBO POLIETILENO A PRESION DN 16 MM. COMPLETAMENTE INSTALADO.

| Código | Ud | Descripción | Rendimiento | Precio | Importe |
|---|---|---|---|---|---|
| MO00000003 | h | Oficial 1ª | 0.0200 | 21.51 | 0.43 |
| MO00000004 | h | Oficial 2ª | 0.0200 | 20.84 | 0.42 |
| MT11800026 | m | Tubo polietileno a Presion DN 16 mm (material; 14/06/2022) | 1.0000 | 0.57 | 0.57 |
|  |  | Total |  |  | 1.42 |

**1105.0107** m SUMINISTRO Y MONTAJE DE TUBO POLIETILENO CORRUGADO DOBLE PARED DN160 MM (14/06/2022)
Precio: 7.23
SUMINISTRO Y MONTAJE DE TUBO POLIETILENO CORRUGADO DOBLE PARED DN160 MM. COMPLETAMENTE INSTALADO.

| Código | Ud | Descripción | Rendimiento | Precio | Importe |
|---|---|---|---|---|---|
| MO00000003 | h | Oficial 1ª | 0.0200 | 21.51 | 0.43 |
| MO00000004 | h | Oficial 2ª | 0.0200 | 20.84 | 0.42 |
| MT11800029 | m | Tubo polietileno corrugado doble pared DN160 mm (material; 14/06/2022) | 1.0000 | 6.38 | 6.38 |
|  |  | Total |  |  | 7.23 |

**1105.0108** m SUMINISTRO Y MONTAJE DE TUBO POLIETILENO CORRUGADO DOBLE PARED DN110 MM (14/06/2022)
Precio: 5.22
SUMINISTRO Y MONTAJE DE TUBO POLIETILENO CORRUGADO DOBLE PARED DN110 MM. COMPLETAMENTE INSTALADO.

| Código | Ud | Descripción | Rendimiento | Precio | Importe |
|---|---|---|---|---|---|
| MO00000003 | h | Oficial 1ª | 0.0200 | 21.51 | 0.43 |
| MO00000004 | h | Oficial 2ª | 0.0200 | 20.84 | 0.42 |
| MT11800028 | m | Tubo polietileno corrugado doble pared DN110 mm. (material; 14/06/2022) | 1.0000 | 4.37 | 4.37 |
|  |  | Total |  |  | 5.22 |

**1105.0109** m SUMINISTRO Y MONTAJE DE TUBO POLIETILENO CORRUGADO DOBLE PARED DN90 MM (14/06/2022)
Precio: 4.65
SUMINISTRO Y MONTAJE DE TUBO POLIETILENO CORRUGADO DOBLE PARED DN90 MM. COMPLETAMENTE INSTALADO.

| Código | Ud | Descripción | Rendimiento | Precio | Importe |
|---|---|---|---|---|---|
| MO00000003 | h | Oficial 1ª | 0.0200 | 21.51 | 0.43 |
| MO00000004 | h | Oficial 2ª | 0.0200 | 20.84 | 0.42 |
| MT11800031 | m | Tubo polietileno corrugado doble pared DN90 mm. (material; 14/06/2022) | 1.0000 | 3.8 | 3.80 |
|  |  | Total |  |  | 4.65 |

**1105.0110** m SUMINISTRO Y MONTAJE DE TUBO POLIETILENO CORRUGADO DOBLE PARED DN63 MM (14/06/2022)
Precio: 2.6
SUMINISTRO Y MONTAJE DE TUBO POLIETILENO CORRUGADO DOBLE PARED DN63 MM. COMPLETAMENTE INSTALADO.

| Código | Ud | Descripción | Rendimiento | Precio | Importe |
|---|---|---|---|---|---|
| MO00000003 | h | Oficial 1ª | 0.0200 | 21.51 | 0.43 |
| MO00000004 | h | Oficial 2ª | 0.0200 | 20.84 | 0.42 |
| MT11800030 | m | Tubo polietileno corrugado doble pared DN63 mm. (material; 14/06/2022) | 1.0000 | 1.75 | 1.75 |
|  |  | Total |  |  | 2.6 |

**1105.0111** m SUMINISTRO Y MONTAJE DE TUBO POLIETILENO ALTA DENSIDAD DN110 MM (14/06/2022)
Precio: 14.07
SUMINISTRO Y MONTAJE DE TUBO DE POLIETILENO ALTA DENSIDAD DN110 MM. COMPLETAMENTE INSTALADO.

| Código | Ud | Descripción | Rendimiento | Precio | Importe |
|---|---|---|---|---|---|
| MO00000003 | h | Oficial 1ª | 0.0200 | 21.51 | 0.43 |
| MO00000004 | h | Oficial 2ª | 0.0200 | 20.84 | 0.42 |
| MT11800027 | m | Tubo polietileno alta densidad DN110 mm (material; 14/06/2022) | 1.0000 | 13.22 | 13.22 |
|  |  | Total |  |  | 14.07 |

**1105.0112** m SUMINISTRO Y MONTAJE DE TUBO CORRUGADO DOBLE CAPA DN 50 MM (14/06/2022)
Precio: 2.49
SUMINISTRO Y MONTAJE DE TUBO CORRUGADO DOBLE CAPA DN 50 MM. COMPLETAMENTE INSTALADO.

| Código | Ud | Descripción | Rendimiento | Precio | Importe |
|---|---|---|---|---|---|
| MO00000003 | h | Oficial 1ª | 0.0200 | 21.51 | 0.43 |
| MO00000004 | h | Oficial 2ª | 0.0200 | 20.84 | 0.42 |
| MT11800021 | m | Tubo corrugado doble capa DN 50 mm (material; 14/06/2022) | 1.0000 | 1.64 | 1.64 |
|  |  | Total |  |  | 2.49 |

**1105.0113** m SUMINISTRO Y MONTAJE DE TUBO PARA CABLES PVC DIAMETRO 110 MM (14/06/2022)
Precio: 6.77
SUMINISTRO Y MONTAJE DE TUBO DE PVC DE DIÁMETRO 110 MM SOBRE CAMA DE ARENA DE 10 CM DE ESPESOR, RELLENO CON ARENA HASTA 25 CM POR ENCIMA DEL TUBO CON P.P DE MEDIOS AUXILIARES. COMPLETAMENTE COLOCADO.

| Código | Ud | Descripción | Rendimiento | Precio | Importe |
|---|---|---|---|---|---|
| MO00000003 | h | Oficial 1ª | 0.0200 | 21.51 | 0.43 |
| MO00000004 | h | Oficial 2ª | 0.0200 | 20.84 | 0.42 |
| Q040201A01 | h | Retrocargadoras sobre ruedas. De 60 kW de potencia | 0.0180 | 40.8 | 0.73 |
| MT11800024 | m | Tubo para cables PVC Diametro 110 mm (material; 14/06/2022) | 1.0000 | 2.59 | 2.59 |
| MT01030001 | m³ | Arena silícea de 0 a 5 mm | 0.1313 | 19.77 | 2.60 |
|  |  | Total |  |  | 6.77 |

**1105.0114** m SUMINISTRO Y MONTAJE DE TUBO PARA CABLES PVC DIAMETRO 80 MM (14/06/2022)
Precio: 6.24
SUMINISTRO Y MONTAJE DE TUBO DE PVC DE DIÁMETRO 80 MM SOBRE CAMA DE ARENA DE 10 CM DE ESPESOR, RELLENO CON ARENA HASTA 25 CM POR ENCIMA DEL TUBO CON P.P DE MEDIOS AUXILIARES. COMPLETAMENTE COLOCADO.

| Código | Ud | Descripción | Rendimiento | Precio | Importe |
|---|---|---|---|---|---|
| MO00000003 | h | Oficial 1ª | 0.0200 | 21.51 | 0.43 |
| MO00000004 | h | Oficial 2ª | 0.0200 | 20.84 | 0.42 |
| Q040201A01 | h | Retrocargadoras sobre ruedas. De 60 kW de potencia | 0.0180 | 40.8 | 0.73 |
| MT11800025 | m | Tubo para cables PVC Diametro 80 mm (material; 14/06/2022) | 1.0000 | 2.06 | 2.06 |
| MT01030001 | m³ | Arena silícea de 0 a 5 mm | 0.1313 | 19.77 | 2.60 |
|  |  | Total |  |  | 6.24 |

**1105.0115** m SUMINISTRO Y MONTAJE DE TUBO DE PE DE DOBLE PARED DIAMETRO 110 MM (14/06/2022)
Precio: 6.91
SUMINISTRO Y MONTAJE DE TUBO DE PE DE DOBLE PARED DIAMETRO 110 MM. COMLPETAMENTE INSTALADO.

| Código | Ud | Descripción | Rendimiento | Precio | Importe |
|---|---|---|---|---|---|
| MO00000003 | h | Oficial 1ª | 0.0200 | 21.51 | 0.43 |
| MO00000004 | h | Oficial 2ª | 0.0200 | 20.84 | 0.42 |
| MT11800022 | m | Tubo de PE de doble pared diametro 110 mm (material; 14/06/2022) | 1.0000 | 6.06 | 6.06 |
|  |  | Total |  |  | 6.91 |

**1105.0116** m SUMINISTRO Y MONTAJE DE TUBO DE PE DE DOBLE PARED DIAMETRO 250 MM (14/06/2022)
Precio: 26.78
SUMINISTRO Y MONTAJE DE TUBO DE PE DE DOBLE PARED DIAMETRO 250 MM. COMLPETAMENTE INSTALADO.

| Código | Ud | Descripción | Rendimiento | Precio | Importe |
|---|---|---|---|---|---|
| MO00000003 | h | Oficial 1ª | 0.0200 | 21.51 | 0.43 |
| MO00000004 | h | Oficial 2ª | 0.0200 | 20.84 | 0.42 |
| MT11800023 | m | Tubo de PE de doble pared diametro 250 mm (material; 14/06/2022) | 1.0000 | 25.93 | 25.93 |
|  |  | Total |  |  | 26.78 |

**1105.0117** m SUMINISTRO Y MONTAJE DE CUATRITUBO DE PE DE DOBLE PARD DE 40 MM DE DIAMETRO EXTERIOR (14/06/2022)
Precio: 9.12
SUMINISTRO Y MONTAJE DE CUATRITUBO DE PE DE DOBLE PARD DE 40 MM DE DIAMETRO EXTERIOR. COMLETAMENTE INSTALADO.

| Código | Ud | Descripción | Rendimiento | Precio | Importe |
|---|---|---|---|---|---|
| MO00000003 | h | Oficial 1ª | 0.0200 | 21.51 | 0.43 |
| MO00000004 | h | Oficial 2ª | 0.0200 | 20.84 | 0.42 |
| MT11800001 | m | Cuatritubo de PE de doble pard de 40 mm de diametro exterior (material; 14/06/2022) | 1.0000 | 8.27 | 8.27 |
|  |  | Total |  |  | 9.12 |

**1105.0118** m SUMINISTRO Y MONTAJE DE CINTA SEÑALIZADORA DE CABLEADO ELÉCTRICO (14/06/2022)
Precio: 0.49
SUMINISTRO Y MONTAJE DE CINTA PARA SEÑALIZACIÓN DE CANALIZACIONES ELÉCTRICAS EN ZANJA SUBTERRÁNEA, DE ACUERDO CON LA NORMATIVA VIGENTE.

| Código | Ud | Descripción | Rendimiento | Precio | Importe |
|---|---|---|---|---|---|
| MO00000004 | h | Oficial 2ª | 0.0100 | 20.84 | 0.21 |
| MT11100016 | m | Cinta señalizadora para cableado eléctrico (material; 14/06/2022) | 1.0000 | 0.28 | 0.28 |
|  |  | Total |  |  | 0.49 |

### 11.06 CENTRO DE CONTROL (06/06/2022)

**1106.0001** ud SUMINISTRO E INSTALACIÓN DE PUESTO DE OPERACIÓN WORKSTATION. CENTRAL PARA CONTROL CENTRALIZADO (06/06/2022)
Precio: 3760.58
SUMINISTRO E INSTALACIÓN DE PUESTO DE OPERACIÓN WORKSTATION. CENTRAL PARA CONTROL CENTRALIZADO DE LA APLICACIÓN, COMPUESTO POR: HP WORKSTATION SFF - 1 X CORE I7 9XXX / 3.6 GHZ - RAM 8 GB - SSD 256 GB - HP Z TURBO DRIVE G2, NVME, MLC -DVD. CAPACIDAD DE HASTA 64 GB DE RAM. CONTROLADOR DE RED LAN ETHERNET 1 GIGA, TARJETA GRÁFICA CON 4 SALIDAS DISPLAYPORT CON RESOLUCIÓN MÁXIMA 5120X2880 PÍXELES. SISTEMA OPERATIVO-WINDOWS 10 PRO. CONJUNTO TECLADO Y RATÓN. TOTALMENTE MONTADO Y EN FUNCIONAMIENTO.

| Código | Ud | Descripción | Rendimiento | Precio | Importe |
|---|---|---|---|---|---|
| MO00000008 | h | Titulado superior | 4.0000 | 27.76 | 111.04 |
| MT12300009 | ud | Puesto de Operación Workstarion (material; 13/06/2022) | 1.0000 | 3649.54 | 3649.54 |
|  |  | Total |  |  | 3760.58 |

**1106.0002** ud SUMINISTRO E INSTALACIÓN DE MONITOR LED 24" FULLHD (06/06/2022)
Precio: 588.51
SUMINISTRO E INSTALACIÓN DE MONITOR PUESTO OPERADOR 24". CON LAS SIGUIENTES CARACTERÍSTICAS:
- PANEL IPS DE 24"
- 350 CD/M²
- CONTRASTE 1.000:1
- RESOLUCIÓN: FULL HD - 1920X1200
- RETROILUMINACIÓN LED
- TIEMPO DE RESPUESTA: 5 MS
- USB 3.0
- CONTROL DE AUTO BRILLO Y LIBRE DE FLICKER.
- CON CONEXIONES HDMI Y DISPLAYPORT.
TOTALMENTE MONTADO Y EN FUNCIONAMIENTO.

| Código | Ud | Descripción | Rendimiento | Precio | Importe |
|---|---|---|---|---|---|
| MO00000003 | h | Oficial 1ª | 1.0000 | 21.51 | 21.51 |
| MT12300006 | ud | Monitor de 24" para puesto de operador (material; 08/06/2022) | 1.0000 | 567 | 567.00 |
|  |  | Total |  |  | 588.51 |

**1106.0003** ud SUMINISTRO E INSTALACIÓN DE PROCESADOR VIDEOWALL (06/06/2022)
Precio: 21751.04
SUMINISTRO E INSTALACIÓN DE PROCESADOR DE VIDEOWALL V24-0V-0RGB/D-24VIP CON PROCESADOR 2X INTEL XEON SP 8 CORES, WINDOWS 10 IOT ENTERPRISE LTSC 2019 HIGH END 64BIT, RAM: 32 GB. - HD: 2 X 240 SSD REMOVABLE RAID1; 2 X LAN ETHERNET 1GBS. DUAL PSU.; 4 SALIDAS GRÁFICAS; HASTA 24 SEÑALES VIDEO IP RTSP FULLHD@30HZ SIMULTÁNEAS. INCLUYE SOFTWARE DE CONTROL 10 - PRO. GARANTÍA: 2 AÑOS.
TOTALMENTE MONTADO Y EN FUNCIONAMIENTO.

| Código | Ud | Descripción | Rendimiento | Precio | Importe |
|---|---|---|---|---|---|
| MO00000003 | h | Oficial 1ª | 4.0000 | 21.51 | 86.04 |
| MT12300005 | ud | Fuente de Alimentación para Procesador videowall (material; 08/06/2022) | 1.0000 | 1926 | 1926.00 |
| MT12300008 | ud | Procesador de VideoWall, 2x intel Xean sP 8 Cores (material; 08/06/2022) | 1.0000 | 19739 | 19739.00 |
|  |  | Total |  |  | 21751.04 |

**1106.0004** ud SUMINISTRO E INSTALACIÓN DE ENCODER VIDEOWALL (06/06/2022)
Precio: 2193.04
SUMINISTRO E INSTALACIÓN DE ENCODER PARA VIDEOWALL.
CAPTURA, TRANSMITE POR INTERNET, TRANSMITE EVENTOS EN VIVO DESDE UNA FUENTE DVI O HDMI HASTA 1920X1200. ADMITE UNA VELOCIDAD DE TRANSMISIÓN DE DATOS DE HASTA 1080P60 HD. MPEG 4, COMPRESIÓN /CODIFICACIÓN / TRANSMISIÓN H.264 A 30 FPS. CON FORMATOS DE TRANSMISIÓN:UNIDIFUSIÓN RTP/RTSP (TCP Y UDP), MULTIDIFUSIÓN RTP (UDP).
TOTALMENTE MONTADO Y EN FUNCIONAMIENTO.

| Código | Ud | Descripción | Rendimiento | Precio | Importe |
|---|---|---|---|---|---|
| MO00000008 | h | Titulado superior | 4.0000 | 27.76 | 111.04 |
| MT12300003 | ud | Fuente de alimentación externa para encode (material; 08/06/2022) | 1.0000 | 505 | 505.00 |
| MT12300002 | ud | Endoder Videowall (material; 08/06/2022) | 1.0000 | 1577 | 1577.00 |
|  |  | Total |  |  | 2193.04 |

**1106.0005** ud SUMINISTRO E INSTALACIÓN DE MONITOR VIDEOWALL 55" (06/06/2022)
Precio: 7973.76
SUMINISTRO E INSTALACIÓN DE MONITOR VIDEOWALL 55", 500 CD/M², CONTRASTE 1.100:1, RESOLUCIÓN: FULL HD -1920X1080, RETROILUMINACIÓN LED DIRECTA, SEPARACIÓN PIXEL A PIXEL: NO GAP, FANLESS, SOPORTE ESPECÍFICO PARA VIDEOWALL INCLUIDO.
INCLUYE SOFTWARE MANAGER.
TOTALMENTE MONTADO Y EN FUNCIONAMIENTO.

| Código | Ud | Descripción | Rendimiento | Precio | Importe |
|---|---|---|---|---|---|
| MO00000003 | h | Oficial 1ª | 1.0000 | 21.51 | 21.51 |
| MT12300007 | ud | Monitor videowall 55" (material; 08/06/2022) | 1.0000 | 6878 | 6878.00 |
| MT12300004 | ud | Fuente de alimentación externa redundante monitor 55" (material; 08/06/2022) | 1.0000 | 405 | 405.00 |
| MT12300011 | ud | Soporte montaje pared para videowall hasta 70 " (material; 15/06/2022) | 1.0000 | 669.25 | 669.25 |
|  |  | Total |  |  | 7973.76 |

**1106.0006** ud SUMINISTRO E INSTALACIÓN DE CONSOLA 2 OPERADORES (07/06/2022)
Precio: 5530.51
CONSOLA ADVANCE. CON LAS SIGUIENTES CARACTERÍSTICAS:
DIMENSIONES: 3200X900X740MM 2 OPERADORES.
ENCIMERA DE FENÓLICO COMPACTO DE 18MM DE ESPESOR, ALTA PRESIÓN, IGNÍFUGA M1.
SUPERFICIE MATE RESISTENTE A MANCHAS Y ABRASIONES.
DOTADA DE KIT DE ELECTRIFICACIÓN BÁSICO Y UN ALOJAMIENTO CPU CENTRAL.
INCLUIDO TRANSPORTE, MONTAJE , CABLEADO Y CONEXIONADO ELECTRICO A LA RED
TOTALMENTE MONTADO Y EN FUNCIONAMIENTO.

| Código | Ud | Descripción | Rendimiento | Precio | Importe |
|---|---|---|---|---|---|
| MO00000003 | h | Oficial 1ª | 1.0000 | 21.51 | 21.51 |
| MT12300001 | ud | Consola 2 operadores (material; 08/06/2022) | 1.0000 | 5509 | 5509.00 |
|  |  | Total |  |  | 5530.51 |

**1106.0007** ud SUMINISTRO DE SILLA 24/7 ERGONÓMICA (07/06/2022)
Precio: 996.51
SUMINISTRO Y MONTAJE DE SILLÓN ADVANCE 24X7. EN TELA. ASIENTO, RESPALDO Y REPOSABRAZOS REGULABLES EN ALTURA Y PROFUNDIDAD. CERTIFICADO 24/7.

| Código | Ud | Descripción | Rendimiento | Precio | Importe |
|---|---|---|---|---|---|
| MO00000003 | h | Oficial 1ª | 1.0000 | 21.51 | 21.51 |
| MT12300010 | ud | Silla 24/7 ergonómica (material; 08/06/2022) | 1.0000 | 975 | 975.00 |
|  |  | Total |  |  | 996.51 |

### 11.07 SISTEMA DE VIDEOVIGILANCIA, CONTROL DE ACCESO E INTRUSIÓN (06/06/2022)

#### 11.07.01 VIDEOVIGILANCIA (CCTV) (15/06/2022)

**1107.0001** ud SUMINISTRO E INSTALACIÓN DE CÁMARA TIPO DOMO EXTERIOR PTX (DIA / NOCHE ) IP. (07/06/2022)
Precio: 4487.89
SUMINISTRO E INSTALACIÓN DE CÁMARA TIPO DOMO DE EXTERIOR COLOR (DÍA/NOCHE) PTZ IP D&N 1/3" SCAN PROGRESIVO DE 2,1 MPX. ÓPTICA ZOOM X30 (4.5 - 135 MM), DIGITAL X16. RESOLUCIÓN 1920X1080. ILUMINACIÓN 0,03 LUX COLOR Y 0 LUX CON IR. IR HASTA 150 MTS. S/N > 52 DB. PROTOCOLOS ULTRA 265, H.265,H.264/ MJPEG. FUNCIONES DE DOMO MOTORIZADO: PRESETS 255. PROTECCIÓN IP66. ALIMENTACIÓN: 24VAC Y POE+ (IEEE802.3AF), CONSUMO 42W (MAX). INCLUSO SOPORTE, ADAPTADOR A COLUMNA, ALIMENTACIÓN 24 VAC, ALIMENTADOR POE++, ARMARIO A PIE DE CÁMARA. TOTALMENTE MONTADO Y EN FUNCIONAMIENTO.

| Código | Ud | Descripción | Rendimiento | Precio | Importe |
|---|---|---|---|---|---|
| MO00000003 | h | Oficial 1ª | 0.3000 | 21.51 | 6.45 |
| MO00000004 | h | Oficial 2ª | 0.3000 | 20.84 | 6.25 |
| MT11500001 | ud | Cámara Domo de exterrior Color Día/Noche PTZ IP 1/3" 2.1 Mpx Zom x30 (material; 14/06/2022) | 1.0000 | 4475.19 | 4475.19 |
|  |  | Total |  |  | 4487.89 |

**1107.0002** ud SUMINISTRO E INSTALACIÓN DE CÁMARA TIPO FIJO IP CON DAI INTEGRADO (07/06/2022)
Precio: 4100.17
SUMINISTRO E INSTALACIÓN DE CÁMARA FIJA HD CON DAI INTEGRADO, SENSOR DE IMAGEN 1/2,8 PROGRESSIVE SCAN CMOS HD1080 (1920X1080), ESTANDARES DE VIDEO DUAL H-264, M-JPGE, VIDEO S/N>60 DB, ILUMINACION MÍNIMA 0,1 UX COLOR, 0,001 LUX B/W, MONTURA CS, COMPENSASIÓN DE CONTRALUCES, ALIMENTACION 24VAC/12VDC/POE. CON LENTE VARIFOCAL 2,8 MM SENSOR 1/3", AUTOIRIS Y CABINA DE EXTERIOR PARA CÁMARA , EN ALUMINIO, CON CALEFACTOR, PARASOL Y SOPORTE A PARED. PORTECCIÓN IP67. ALIMENTACIÓN POE+ O 12VCC. C

| Código | Ud | Descripción | Rendimiento | Precio | Importe |
|---|---|---|---|---|---|
| MO00000003 | h | Oficial 1ª | 0.2000 | 21.51 | 4.30 |
| MO00000004 | h | Oficial 2ª | 0.2000 | 20.84 | 4.17 |
| MT11500002 | ud | Cámara Fija IP 1/2,8" HD1080 con DAI integrado (material; 14/06/2022) | 1.0000 | 4091.7 | 4091.70 |
|  |  | Total |  |  | 4100.17 |

**1107.0003** ud SUMINISTRO E INSTALACIÓN DE CÁMARA DE VIGILANCIA IP PARA LOCAL TÉCNICOS. (07/06/2022)
Precio: 429.55
SUMINISTRO E INSTALACIÓN DE CÁMARA DE VIGILANCIA PARA LOCALES TÉCNICOS.CÁMARA IP 2,0 MEGAPIXEL 1/2,9". CMOS PROGRESSIVE SCAN. RESOLUCIÓN 30FPS@1920X1080. DAY & NIGHT, IR HASTA 30 MTS, TRIPLE STREAMING (H.265/H.264,/MJPEG). OPTICA VARIFOCAL MOTORIZADA 2,8-12 MM. WDR. ALIMENTACIÓN 12 VDC Ó POE (POWER OVER ETHERNET), CONSUMO 9W MÁX. IP66. TEMPERATURA DE TRABAJO DE -35ª A 60º C. TOTALMENTE MONTADO Y EN FUNCIONAMIENTO.

| Código | Ud | Descripción | Rendimiento | Precio | Importe |
|---|---|---|---|---|---|
| MO00000003 | h | Oficial 1ª | 0.1000 | 21.51 | 2.15 |
| MO00000004 | h | Oficial 2ª | 0.1000 | 20.84 | 2.08 |
| MT11500003 | ud | Cámara MiniDomo para local técnico IP 2,0 Megapixel 1/2,9" (material; 14/06/2022) | 1.0000 | 425.32 | 425.32 |
|  |  | Total |  |  | 429.55 |

**1107.0004** ud SUMINISTRO E INSTALACIÓN DE VIDEO GRABADOR DÍGITAL IP DE HASTA 16 TB RAW (07/06/2022)
Precio: 6256.7
SUMINISTRO E INSTALACIÓN DE VIDEO GRABADOR DIGITAL IP DE HASTA 16TB DE ALMACENAMIENTO 1 U MONTAJE EN RACK DE 19". TOTALMENTE MONTADO Y EN FUNCIONAMIENTO.

| Código | Ud | Descripción | Rendimiento | Precio | Importe |
|---|---|---|---|---|---|
| MO00000003 | h | Oficial 1ª | 2.0000 | 21.51 | 43.02 |
| MO00000004 | h | Oficial 2ª | 2.0000 | 20.84 | 41.68 |
| MT11500011 | ud | Grabador de video de hasta 16TB Raw de 1 U montaje en rack 19" (material; 14/06/2022) | 1.0000 | 6172 | 6172.00 |
|  |  | Total |  |  | 6256.7 |

**1107.0005** ud SUMINISTRO E INSTALACIÓN DE TECLADO CONTROL CÁMARAS IP PTZ (07/06/2022)
Precio: 1552.43
SUMINISTRO E INSTALACIÓN DE TECLADO CONTROL CÁMARAS IP PTZ, CON JOYSTICK 3D, COMPATIBLE CON SOFTWARE SSM. TOTALMENTE MONTADO Y EN FUNCIONAMIENTO.

| Código | Ud | Descripción | Rendimiento | Precio | Importe |
|---|---|---|---|---|---|
| MO00000003 | h | Oficial 1ª | 0.1000 | 21.51 | 2.15 |
| MO00000004 | h | Oficial 2ª | 0.1000 | 20.84 | 2.08 |
| MT11500027 | ud | Teclado control cámaras IP PTZ con joystick 3D (material; 14/06/2022) | 1.0000 | 1548.2 | 1548.20 |
|  |  | Total |  |  | 1552.43 |

**1107.0019** ud SUMINISTRO E INSTALACIÓN DE VIDEO GRABADOR DÍGITAL IP DE HASTA 64 TB RAW (15/06/2022)
Precio: 27594.7
SUMINISTRO E INSTALACIÓN DE VIDEO GRABADOR DIGITAL IP DE HASTA 64TB DE ALMACENAMIENTO 2 U MONTAJE EN RACK DE 19". TOTALMENTE MONTADO Y EN FUNCIONAMIENTO.

| Código | Ud | Descripción | Rendimiento | Precio | Importe |
|---|---|---|---|---|---|
| MO00000003 | h | Oficial 1ª | 2.0000 | 21.51 | 43.02 |
| MO00000004 | h | Oficial 2ª | 2.0000 | 20.84 | 41.68 |
| MT11500012 | ud | Grabador de video de hasta 64TB Raw de 1 U montaje en rack 19" (material; 15/06/2022) | 1.0000 | 27510 | 27510.00 |
|  |  | Total |  |  | 27594.7 |

#### 11.07.02 CONTROL DE ACCESO (CCAA) E INTRUSIÓN CUARTOS TÉCNICOS (15/06/2022)

**1107.0020** ud SUMINISTRO E INSTALACIÓN DE INTERFONO ANTIVANDÁLICO SIP (15/06/2022)
Precio: 882.7
SUMINISTRO E INSTALACIÓN DE INTERFONO ANTIVANDÁLICO SIP, 1 BOTÓN DE LLAMADA CON ÁREA PARA ETIQUETA, MICRÓFONO OMNIDIRECCIONAL CON DISTANCIA DE COMUNICACIÓN HASTA 7 M, SISTEMA DE SUPRESIÓN DE RUIDO DE FONDO, ALTAVOZ 85 DB/1 W/1 M, ALTAVOZ CON AMPLIFICADOR CLASE-D DE 2,5W, PRESIÓN DE SONIDO 99 DB, LED INDICADOR MULTICOLOR 2 ENTRADAS DIGITALES, 2 SALIDAS DE RELÉ, POE EEE 802.3AF, PUERTOS ETHERNET: 2X10/100 MBIT/S. IP66/IK09, FRONTAL DE ACERO INOXIDABLE AISI316 DE 3MM, INSTALACIÓN EMPOTRADA (INCLUYE CAJA). TEMPERATURA DE FUNCIONAMIENTO –20 °C A +70 °C. DIMENSIONES 64X279X14 MM.
TOTALMENTE MONTADO Y EN FUNCIONAMIENTO.

| Código | Ud | Descripción | Rendimiento | Precio | Importe |
|---|---|---|---|---|---|
| MO00000003 | h | Oficial 1ª | 0.3000 | 21.51 | 6.45 |
| MO00000004 | h | Oficial 2ª | 0.3000 | 20.84 | 6.25 |
| MT11500014 | ud | Interfono antivandálico SIP (material; 24/03/2022) | 1.0000 | 870 | 870.00 |
|  |  | Total |  |  | 882.7 |

**1107.0021** ud SUMINISTRO E INSTALACIÓN DE LECTOR DE TARJETAS MIFARE WIEGAND PARA CCAA. (15/06/2022)
Precio: 257.7
SUMINISTRO E INSTALACIÓN DE LECTOR DE TARJETA MIFARE WIEGAND CON FRECUENCIA HF (13,56MHZ), LED Y BUZZER, MONTAJE MURAL, DISTANCIA DE LECTURA MÁX. 5CM (DEPENDIENDO DEL TIPO DE TARJETA), PROTECCIÓN IP65, CONSTRUCCIÓN PLÁSTICO ABS INYECTADO ENDURECIDO. ALIMENTACIÓN 12VDC@120MA, NO INCLUYE FUENTE DE ALIMENTACIÓN (SE DEBE ALIMENTAR CON LA MISMA FUENTE QUE EL CONTROLADOR DE ACCESO).
TOTALMENTE MONTADO Y EN FUNCIONAMIENTO.

| Código | Ud | Descripción | Rendimiento | Precio | Importe |
|---|---|---|---|---|---|
| MO00000003 | h | Oficial 1ª | 0.3000 | 21.51 | 6.45 |
| MO00000004 | h | Oficial 2ª | 0.3000 | 20.84 | 6.25 |
| MT11500015 | ud | Lector de tarjetas MiFare Wiegand para CCAA. (material; 24/03/2022) | 1.0000 | 245 | 245.00 |
|  |  | Total |  |  | 257.7 |

**1107.0022** ud SUMINISTRO E INSTALACIÓN DE CERRADERO ELÉCTRICO FAIL-SECURE (APERTURA CON TENSIÓN). (15/06/2022)
Precio: 152.7
SUMINISTRO E INSTALACIÓN DE CERRADERO ELÉCTRICO FAIL-SECURE (APERTURA CON TENSIÓN), PESTILLO REGULABLE HASTA 4MM., CONTACTO DE ESTADO DE PUERTA, DIMENSIONES 75 X 20,50 X 28 MM. ESCUDO FRENTE LARGO Y FUENTE DE ALIMENTACIÓN 12V/1,25A.
TOTALMENTE MONTADO Y EN FUNCIONAMIENTO.

| Código | Ud | Descripción | Rendimiento | Precio | Importe |
|---|---|---|---|---|---|
| MO00000003 | h | Oficial 1ª | 0.3000 | 21.51 | 6.45 |
| MO00000004 | h | Oficial 2ª | 0.3000 | 20.84 | 6.25 |
| MT11500004 | ud | Cerradero eléctrico fail-secure (apertura con tensión). (material; 24/03/2022) | 1.0000 | 140 | 140.00 |
|  |  | Total |  |  | 152.7 |

**1107.0023** ud SUMINISTRO E INSTALACIÓN DE CONTROLADOR DE ACCESOS MULTIPUERTA. (15/06/2022)
Precio: 992.35
SUMINISTRO E INSTALACIÓN DE CONTROLADOR DE ACCESOS MULTIPUERTA CON CAPACIDAD PARA EL CONTROL DE HASTA 6 PUERTAS PEATONALES, FUNCIONAMIENTO OFFLINE, CONEXIÓN DE HASTA 4 LECTORES WIEGAND O RS485 CON SALIDAS DE ALIMENTACIÓN 12VDC@0.1A, 6 SALIDAS DE RELÉ SPD 12A/250VAC, 10 ENTRADAS DIGITALES, BASE DE DATOS INTERNA, 1 PUERTO ETHERNET 100BASE-TX Y 1 PUERTO WIRELESS LAN, MONTAJE CARRIL DIN O MURAL, CARCASA ABS DE DIMENSIONES 268X46X97 MM. ALIMENTACIÓN 12VDC@4.5A. SALIDA DE ALIMENTACIÓN GENERAL 12VDC@3.75A, CON FUENTE DE ALIMENTACIÓN INCLUIDA.
TOTALMENTE MONTADO Y EN FUNCIONAMIENTO.

| Código | Ud | Descripción | Rendimiento | Precio | Importe |
|---|---|---|---|---|---|
| MO00000003 | h | Oficial 1ª | 1.0000 | 21.51 | 21.51 |
| MO00000004 | h | Oficial 2ª | 1.0000 | 20.84 | 20.84 |
| MT11500007 | ud | Controlador de accesos multipuerta. (material; 24/03/2022) | 1.0000 | 950 | 950.00 |
|  |  | Total |  |  | 992.35 |

**1107.0024** ud SUMINISTRO, INSTALACIÓN Y CONEXIONADO DE CABLEADO SISTEMA DE CONTROL DE ACCESOS. (15/06/2022)
Precio: 462.35
SUMINISTRO, INSTALACIÓN Y CONEXIONADO DE CABLEADO SISTEMA DE CONTROL DE ACCESOS REALIZADO MEDIANTE:
- CABLE CPR UTP CAT.6 EXTERIOR NEGRO
- CABLE UTP CAT.6 LSZH DCA BLANCO
- LATIGUILLOS UTP CAT.6 LSZH BLANCO
- MANGUERA 3X1,5MM RZ1-K 0,6/1KV BB/CT
- BASES SCHUKO CARRIL DIN
- MANGUERA L.H. 8X0,50 Z1Z1-K 500V
- MANGUERA L.H. 4X1 H05Z1Z1-F
- PERFIL CARRIL DIN Y BORNAS DE CONEXIÓN DE CABLEADO CON PUNTERAS
- PEQUEÑO MATERIAL
TOTALMENTE MONTADO Y EN FUNCIONAMIENTO.

| Código | Ud | Descripción | Rendimiento | Precio | Importe |
|---|---|---|---|---|---|
| MO00000003 | h | Oficial 1ª | 1.0000 | 21.51 | 21.51 |
| MO00000004 | h | Oficial 2ª | 1.0000 | 20.84 | 20.84 |
| MT11100015 | ud | Cableado sistema de control de accesos. (material; 24/03/2022) | 1.0000 | 420 | 420.00 |
|  |  | Total |  |  | 462.35 |

**1107.0025** ud SUMINISTRO E INSTALACIÓN DE LICENCIA CCAA POR PUERTA PEATONAL. (15/06/2022)
Precio: 477.76
SUMINISTRO E INSTALACIÓN DE LICENCIA SISTEMA DE CONTROL DE ACCESO POR PUERTA PEATONAL.
TOTALMENTE MONTADO Y EN FUNCIONAMIENTO.

| Código | Ud | Descripción | Rendimiento | Precio | Importe |
|---|---|---|---|---|---|
| MO00000008 | h | Titulado superior | 1.0000 | 27.76 | 27.76 |
| MT11500016 | ud | Licencia CCAA por puerta peatonal. (material; 24/03/2022) | 1.0000 | 450 | 450.00 |
|  |  | Total |  |  | 477.76 |

**1107.0026** ud SUMINISTRO E INSTALACIÓN DE IMPRESORA DE TARJETAS USB/ETHERNET. (15/06/2022)
Precio: 1992.7
SUMINISTRO E INSTALACIÓN DE IMPRESORA DE TARJETAS USB/ETHERNET POR 2 CARAS CON DEPÓSITOS PARA 100 TARJETAS DE ENTRADA Y 50 DE SALIDA / TAMAÑO 383×174×208 MM.
IMPRESIÓN DE TINTA POR SUBLIMACIÓN DIRECTA, COMPATIBLE CON TARJETAS ISO-CR80 GROSOR 0,3 A 1,05MM., VELOCIDAD DE IMRPESIÓN 3-5SG MONOCROMO Y 20SG. COLOR, RESOLUCIÓN 300X300DPI, DISPLAY LCM, ALIMENTACIÓN 110-240V 50/60HZ. INCLUIDO:
- CINTA COLOR YMCKO PARA LA IMPRESIÓN DE 330 TARJETAS.
- CINTA MONOCROMO PARA LA IMPRESIÓN PARA HASTA 2400 TARJERAS.
TOTALMENTE MONTADO Y EN FUNCIONAMIENTO.

| Código | Ud | Descripción | Rendimiento | Precio | Importe |
|---|---|---|---|---|---|
| MO00000003 | h | Oficial 1ª | 0.3000 | 21.51 | 6.45 |
| MO00000004 | h | Oficial 2ª | 0.3000 | 20.84 | 6.25 |
| MT11500013 | ud | Impresora de tarjetas USB/ETHERNET por 2 caras con depósitos para 100 tarjetas de entrada y 50 de salida / tamaño 383×174×208 mm. (material; 24/03/2022) | 1.0000 | 1820 | 1820.00 |
| MT11500005 | ud | Cinta color para la impresión para hasta 330 tarjetas. (material; 24/03/2022) | 1.0000 | 110 | 110.00 |
| MT11500006 | ud | Cinta monocromo para la impresión para hasta 2400 tarjeras. (material; 24/03/2022) | 1.0000 | 50 | 50.00 |
|  |  | Total |  |  | 1992.7 |

**1107.0027** ud SUMINISTRO E INSTALACIÓN DE LICENCIA Y SOFTWARE DE IMPRESIÓN DE TARJETAS. (15/06/2022)
Precio: 977.76
SUMINISTRO E INSTALACIÓN DE LICENCIA Y SOFTWARE DE IMPRESIÓN DE TARJETAS DE CONTROL DE ACCESO (POR PUESTO DE TRABAJO).
TOTALMENTE MONTADO Y EN FUNCIONAMIENTO.

| Código | Ud | Descripción | Rendimiento | Precio | Importe |
|---|---|---|---|---|---|
| MO00000008 | h | Titulado superior | 1.0000 | 27.76 | 27.76 |
| MT11500017 | ud | Licencia y software de impresión de tarjetas de Control de Acceso. (material; 24/03/2022) | 1.0000 | 950 | 950.00 |
|  |  | Total |  |  | 977.76 |

**1107.0028** ud SUMINISTRO E INSTALACIÓN DE D. VOLUMÉTRICO PIR DE ÓPTICA EN ABANICO, ALCANCE 12 M, GRADO 3 (29/03/2016)
Precio: 51.52
SUMINISTRO E INSTALACIÓN DE DETECTOR INFRARROJO PASIVO VOLUMÉTRICO DIGITAL CON ANTIENMASCARAMIENTO. COBERTURA EN ABANICO CON 12 M DE ALCANCE Y ÁNGULO CERO Y DE 20 M EN CORTINA CONTINUA CON ESPEJO OPCIONAL. ESPEJO DOBLE (MAGIC MIRROR, PATENTADO, DOTADO DE UNA DOBLE REFLEXIÓN DE LOS HACES EN SU TRAYECTO HACIA EL PIROSENSOR). ALGORITMO VISATEC. TEST AUTOMÁTICO DE FUNCIONAMIENTO Y RESISTENCIAS FINALES DE LÍNEA. MONTAJE DIRECTO EN PARED O RINCÓN E INCLUSO EMPOTRADO. ACCESORIOS PARA MONTAJE ORIENTABLE EN PARED Y TECHO O EMPOTRADO EN PARED. RESISTENCIAS FINALES DE LÍNEA OPCIONALES. MUY BAJO CONSUMO DE CORRIENTE. ALIMENTACIÓN DE 9 A 16 VCC. CONSUMO MÁX.: 6,6 MA. TEMPERATURA DE TRABAJO: -10 A 55 °C. DIMENSIONES: 128 X 57 X 32 MM. CERTIFICADO EN50131 GRADO 3 CLASE II. TAMPER INCORPORADO Y SUPERVISIÓN MEDIANTE DOBLE RESISTENCIA DE LÍNEA.
TOTALMENTE MONTADO Y EN FUNCIONAMIENTO.

| Código | Ud | Descripción | Rendimiento | Precio | Importe |
|---|---|---|---|---|---|
| MO00000003 | h | Oficial 1ª | 0.3000 | 21.51 | 6.45 |
| MO00000004 | h | Oficial 2ª | 0.3000 | 20.84 | 6.25 |
| MT11500009 | ud | Detector volumétrico PIR de óptica en abanico, alcance 12m, Grado 3 (material) | 1.0000 | 38.82 | 38.82 |
|  |  | Total |  |  | 51.52 |

### 11.08 EQUIPOS DE CIERRE DE TÚNEL (09/06/2022)

**1108.0010** ud INSTALACIÓN BARRERA EXTERIOR DE CORTE DE CALZADA DE 1 CARRIL CON SISTEMA DE SEÑALIZACIÓN ACÚSTICA Y LUMINOSA (09/06/2022)
Precio: 3872.14
SUMINISTRO E INSTALACIÓN DE BARRERA AUTOMÁTICA CON FOTOCÉLULA PARA CIERRE DE TÚNEL DE UN CARRIL, SEMÁFORO DOBLE ROJO Y ALARMA VISUAL Y ACÚSTICA, INCLUYE SISTEMA DE CONTROL, INCLUSO CONEXIÓN, INTERFACES, TORNILLERÍA, SOPORTES Y MATERIAL. TOTALMENTE INSTALADO Y PROBADO. SE INCLUYEN BALIZAS LUMINOSAS LED INTERMITENTES DE ILUMINACIÓN DE LA BARRERA ASÍ COMO BANDAS RETRORREFLECTANTES EN LA BARRERA. SE INCLUYE ENGANCHE PORTAMÁSTIL PARA PLEGADO EN CASO DE COLISIÓN. P.P. DE MEDIOS AUXILIARES Y COSTES INDIRECTOS CONSIDERADOS. INCLUIDO SUMINISTRO, MANO DE OBRA, MATERIALES Y MAQUINARIA (TAMBIÉN DESVÍOS DE TRÁFICO, SEÑALIZACIÓN PROVISIONAL Y TRABAJOS NOCTURNOS EN SU CASO), TOTALMENTE TERMINADA, CONEXIONADA Y EN PERFECTO FUNCIONAMIENTO.

| Código | Ud | Descripción | Rendimiento | Precio | Importe |
|---|---|---|---|---|---|
| MO00000004 | h | Oficial 2ª | 4.5000 | 20.84 | 93.78 |
| Q060201A01 | h | Camión. Con caja fija y grúa auxiliar. Para 16 t | 1.0000 | 58.08 | 58.08 |
| MT12400002 | ud | Balizas luminosas intermitentes señalización barrera, incluido bandas retrorreflectantes en barrera (material; 17/06/2022) | 1.0000 | 129.83 | 129.83 |
| MT12400006 | ud | Enganche porta mástil barrera por plegado para apertura inmediata en caso de colisión (material; 17/06/2022) | 1.0000 | 339.73 | 339.73 |
| MT12400009 | ud | Porta accesorios lateral barrera (material; 17/06/2022) | 1.0000 | 91.08 | 91.08 |
| MT12400008 | ud | Pieza rígida para unión mástiles barrera con sistema (material; 17/06/2022) | 1.0000 | 551.76 | 551.76 |
| MT12400003 | ud | Barra interior mástil barrera para reforzar punto de sujeción y anclaje al armario fabricada en aluminio y plástico. (material; 17/06/2022) | 1.0000 | 282.31 | 282.31 |
| MT12400001 | ud | Armario para barrera cierre de carril, incluida cerradura y baliza (material; 17/06/2022) | 1.0000 | 764.58 | 764.58 |
| MT12400007 | ud | Muelle para armario para barrera cierre de carril (material; 17/06/2022) | 1.0000 | 149.58 | 149.58 |
| MT12400005 | ud | Electrónica CPU barrera (material; 17/06/2022) | 1.0000 | 321.41 | 321.41 |
| MT12400011 | ud | Travesaño/mástil para barrera automática. Cierre de 1 carril (material; 17/06/2022) | 1.0000 | 1090 | 1090.00 |
|  |  | Total |  |  | 3872.14 |

**1108.0020** ud INSTALACIÓN BARRERA EXTERIOR DE CORTE DE CALZADA DE 2 CARRILES CON SISTEMA DE SEÑALIZACIÓN ACÚSTICA Y LUMINOSA (09/06/2022)
Precio: 4104.06
SUMINISTRO E INSTALACIÓN DE BARRERA AUTOMÁTICA CON FOTOCÉLULA PARA CIERRE DE TÚNEL DE DOS CARRILES, SEMÁFORO DOBLE ROJO Y ALARMA VISUAL Y ACÚSTICA, INCLUYE SISTEMA DE CONTROL, INCLUSO CONEXIÓN, INTERFACES, TORNILLERÍA, SOPORTES Y MATERIAL. TOTALMENTE INSTALADO Y PROBADO. SE INCLUYEN BALIZAS LUMINOSAS LED INTERMITENTES DE ILUMINACIÓN DE LA BARRERA ASÍ COMO BANDAS RETRORREFLECTANTES EN LA BARRERA. SE INCLUYE ENGANCHE PORTAMÁSTIL PARA PLEGADO EN CASO DE COLISIÓN. P.P. DE MEDIOS AUXILIARES Y COSTES INDIRECTOS CONSIDERADOS. INCLUIDO SUMINISTRO, MANO DE OBRA, MATERIALES Y MAQUINARIA (TAMBIÉN DESVÍOS DE TRÁFICO, SEÑALIZACIÓN PROVISIONAL Y TRABAJOS NOCTURNOS EN SU CASO), TOTALMENTE TERMINADA, CONEXIONADA Y EN PERFECTO FUNCIONAMIENTO.

| Código | Ud | Descripción | Rendimiento | Precio | Importe |
|---|---|---|---|---|---|
| MO00000004 | h | Oficial 2ª | 4.5000 | 20.84 | 93.78 |
| MT12400002 | ud | Balizas luminosas intermitentes señalización barrera, incluido bandas retrorreflectantes en barrera | 1.0000 | 129.83 | 129.83 |
| MT12400006 | ud | Enganche porta mástil barrera por plegado para apertura inmediata en caso de colisión | 1.0000 | 339.73 | 339.73 |
| MT12400009 | ud | Porta accesorios lateral barrera | 1.0000 | 91.08 | 91.08 |
| MT12400008 | ud | Pieza rígida para unión mástiles barrera con sistema | 1.0000 | 551.76 | 551.76 |
| MT12400003 | ud | Barra interior mástil barrera para reforzar punto de sujeción y anclaje al armario fabricada en aluminio y plástico. | 1.0000 | 282.31 | 282.31 |
| MT12400001 | ud | Armario para barrera cierre de carril, incluida cerradura y baliza | 1.0000 | 764.58 | 764.58 |
| MT12400007 | ud | Muelle para armario para barrera cierre de carril | 1.0000 | 149.58 | 149.58 |
| MT12400005 | ud | Electrónica CPU barrera | 1.0000 | 321.41 | 321.41 |
| MT12400012 | ud | Travesaño/mástil para barrera automática. Cierre de 2 carriles (material; 17/06/2022) | 1.0000 | 1380 | 1380.00 |
|  |  | Total |  |  | 4104.06 |

**1108.0030** ud INSTALACIÓN SISTEMA DE DETECCIÓN DE EXCESO DE GÁLIBO (09/06/2022)
Precio: 8848.25
SUMINISTRO E INSTALACIÓN DE SISTEMA DE CONTROL DE GÁLIBO ELECTRÓNICO, SENSOR EMISOR RECEPTOR A AMBOS LADOS DE CALZADA , CON 4 HACES DE DETECCIÓN , INCLUIDOS DOS POSTES METÁLICOS Y ARMARIO CON ELECTRÓNICA DE CONTROL. SE INCLUYE TAMBIÉN LA EJECUCIÓN DE 2 ESPIRAS DE DETECCIÓN DE PRESENCIA (1 POR CARRIL). TOTALMENTE INSTALADO Y PROBADO. NO SE INCLUYE OBRA CIVIL. . INCLUIDO SUMINISTRO, MANO DE OBRA, MATERIALES Y MAQUINARIA (TAMBIÉN DESVÍOS DE TRÁFICO, SEÑALIZACIÓN PROVISIONAL Y TRABAJOS NOCTURNOS EN SU CASO), TOTALMENTE TERMINADA, CONEXIONADA Y EN PERFECTO FUNCIONAMIENTO.

| Código | Ud | Descripción | Rendimiento | Precio | Importe |
|---|---|---|---|---|---|
| MO00000004 | h | Oficial 2ª | 2.0000 | 20.84 | 41.68 |
| Q140506A05 | h | Plataformas elevadoras móviles para personal (PEMP). Elevadoras sobre remolque (telescópicas). De 15 m de altura | 2.0000 | 42.52 | 85.04 |
| MT11040001 | ud | Armario metálico intemperie y cerradura de seguridad amaestrada para ubicación de equipos, con borneras de conexión de cables de espiras, incluida zapata de cimentación. | 1.0000 | 1527.7 | 1527.70 |
| MT12400004 | ud | Electrónica control detector de gálibo (material; 17/06/2022) | 1.0000 | 365.83 | 365.83 |
| MT11010010 | ud | Bucle de inducción magnética | 4.0000 | 497 | 1988.00 |
| MT12400010 | ud | Sensor emisor/receptor (material; 17/06/2022) | 2.0000 | 2420 | 4840.00 |
|  |  | Total |  |  | 8848.25 |

### 11.09 SISTEMAS DE COMUNICACIONES (06/06/2022)

#### 11.09.01 INTERFONÍA (06/06/2022)

**1109.0001** ud SUMINISTRO E INSTALACIÓN DE POSTE SOS INTERIOR MAESTRO. NORMALIZADO POR LA DGT. (07/06/2022)
Precio: 6133.18
SUMINISTRO E INSTALACIÓN DE POSTE SOS INTERIOR MAESTRO. NORMALIZADO POR LA DGT. ARMARIO EN CHAPA DE ACERO GALVANIZADO PINTADO ANTIVANDALICO Y GRADO DE PROTECCIÓN IP-55. INCLUYE BALIZA LUMINOSA DE SEÑALIZACIÓN, CAMPANA ADHESIVOS REFLECTANTES Y DOS EXTINTORES DE 5 KG DE POLVO SECO. PULSADOR DE AUXILIO, MICROFONO, MANOS LIBRES, DOBLE ALTAVOZ DETECTOR DE LLAMADA DE SERVICIO Y DETECTOR DE PUERTA ABIERTA. ALIMENTACIÓN 230 V. FUENTE DE ALIMENTACION Y BATERIA SIN MANTENMMIENTO. MODULO OPTICO PARA COMUNICACION POR F. OPTICA MONOMODO EN CAJA ESTANCA . SWITCH ETHERNET Y SOFTWARE DE GESTIÓN DE INTEGRACIÓN. CONEXIONADO ELECTRICO Y DE COMUNICACIONES. PROTECCIÓNES ELECTRICAS PARA LOS DISPOSITIVOS INSTALADOS EN EL POSTE Y PUESTA A TIERRA Y FIJACIONES INOXIDABLES. TOTALMENTE MONTADO Y EN FUNCIONAMIENTO Y PRUEBAS SEGÚN PLIEGO.

| Código | Ud | Descripción | Rendimiento | Precio | Importe |
|---|---|---|---|---|---|
| MO00000003 | h | Oficial 1ª | 16.0000 | 21.51 | 344.16 |
| MO00000004 | h | Oficial 2ª | 16.0000 | 20.84 | 333.44 |
| MT11600012 | ud | Poste SOS interior maestro (material; 08/06/2022) | 1.0000 | 5455.58 | 5455.58 |
|  |  | Total |  |  | 6133.18 |

**1109.0002** ud SUMINISTRO E INSTALACIÓN DE POSTE SOS EXTERIOR MAESTRO. NORMALIZADO POR LA DGT. (07/06/2022)
Precio: 5438.6
SUMINISTRO E INSTALACIÓN DE POSTE SOS EXTERIOR MAESTRO. NORMALIZADO POR LA DGT. ARMARIO EN CHAPA DE ACERO GALVANIZADO PINTADO ANTIVANDALICO Y GRADO DE PROTECCIÓN IP-55. PULSADOR DE AUXILIO ESTANCO, MICROFONO ELECTRODINÁMICO ALTAVOCES Y DETECTOR DE PUERTA ABIERTA. ALIMENTACIÓN 230 V. FUENTE DE ALIMENTACION Y BATERIA SIN MANTENIMIENTO. MODULO OPTICO PARA COMUNICACION POR F. OPTICA MONOMODO EN CAJA ESTANCA . SWITCH ETHERNET Y SOFTWARE DE GESTIÓN DE INTEGRACIÓN. CONEXIONADO ELECTRICO Y DE COMUNICACIONES. PROTECCIÓNES ELECTRICAS Y PUESTA A TIERRA. TOTALMENTE MONTADO Y EN FUNCIONAMIENTO Y PRUEBAS SEGÚN PLIEGO.

| Código | Ud | Descripción | Rendimiento | Precio | Importe |
|---|---|---|---|---|---|
| MO00000003 | h | Oficial 1ª | 16.0000 | 21.51 | 344.16 |
| MO00000004 | h | Oficial 2ª | 16.0000 | 20.84 | 333.44 |
| MT11600010 | ud | Poste SOS exterior maestro (material; 08/06/2022) | 1.0000 | 4761 | 4761.00 |
|  |  | Total |  |  | 5438.6 |

**1109.0003** ud SUMINISTRO E INSTALACIÓN DE POSTE SOS INTERIOR EXCLAVO. NORMALIZADO POR LA DGT. (07/06/2022)
Precio: 2283.04
SUMINISTRO E INSTALACIÓN DE POSTE SOS INTERIOR ESCLAVO. NORMALIZADO POR LA DGT. ARMARIO EN CHAPA DE ACERO GALVANIZADO PINTADO ANTIVANDALICO Y GRADO DE PROTECCIÓN IP-55. INCLUYE BALIZA LUMINOSA DE SEÑALIZACIÓN, CAMPANA ADHESIVOS REFLECTANTES Y DOS EXTINTORES DE 5 KG DE POLVO SECO. PULSADOR DE AUXILIO, MICROFONO, MANOS LIBRES, DOBLE ALTAVOZ DETECTOR DE LLAMADA DE SERVICIO Y DETECTOR DE PUERTA ABIERTA. ALIMENTACIÓN 230 V. FUENTE DE ALIMENTACION Y BATERIA SIN MANTENMMIENTO. MODULO OPTICO PARA COMUNICACION POR F. OPTICA MONOMODO EN CAJA ESTANCA . SWITCH ETHERNET Y SOFTWARE DE GESTIÓN DE INTEGRACIÓN. CONEXIONADO ELECTRICO Y DE COMUNICACIONES. PROTECCIÓNES ELECTRICAS PARA LOS DISPOSITIVOS INSTALADOS EN EL POSTE Y PUESTA A TIERRA Y FIJACIONES INOXIDABLES. TOTALMENTE MONTADO Y EN FUNCIONAMIENTO Y PRUEBAS SEGÚN PLIEGO.

| Código | Ud | Descripción | Rendimiento | Precio | Importe |
|---|---|---|---|---|---|
| MO00000003 | h | Oficial 1ª | 16.0000 | 21.51 | 344.16 |
| MO00000004 | h | Oficial 2ª | 16.0000 | 20.84 | 333.44 |
| MT11600011 | ud | Poste SOS interior esclavo (material; 13/06/2022) | 1.0000 | 1605.44 | 1605.44 |
|  |  | Total |  |  | 2283.04 |

**1109.0004** ud SUMINISTRO E INSTALACIÓN DE FRONT END INTERFACE PARA POSTE SOS (07/06/2022)
Precio: 8519.47
SUMINISTRO E INSTALACIÓN DE FRONT END INTERFACE PARA POSTE SOS, INCLUSO EQUIPOS DE FIBRA OPTICA( ADAPTADOR DE PROTOCOLO DE LINEA, CABECERA DE LINEA Y ACCESORIOS) PARA LOCAL TÉCNICO Y MICROTELEFONO. TOTALMENTE MONTADO Y EN FUNCIONAMIENTO Y PRUEBAS SEGÚN PLIEGO.

| Código | Ud | Descripción | Rendimiento | Precio | Importe |
|---|---|---|---|---|---|
| MO00000003 | h | Oficial 1ª | 2.0000 | 21.51 | 43.02 |
| MO00000004 | h | Oficial 2ª | 2.0000 | 20.84 | 41.68 |
| MT11600008 | ud | Front End interface para poste SOS (material; 13/06/2022) | 1.0000 | 8434.77 | 8434.77 |
|  |  | Total |  |  | 8519.47 |

**1109.0005** ud SUMINISTRO E INSTALACIÓN DE ARMARIO RACK 19" Y 40 UNIDADES DE ALTURA Y FONDO DE 600MM PARA INSTALACION DE ELEMENTOS DEL SISTEMA D EPOSTE SOS (07/06/2022)
Precio: 869.02
SUMINISTRO E INSTALACIÓN DE ARMARIO RACK 19" Y 40 UNIDADES DE ALTURA Y FONDO DE 600MM PARA INSTALACION DE ELEMENTOS DEL SISTEMA D EPOSTE SOS. PUERTA DE CRISTAL, LLAVE DE SEGURIDAD Y REGLETA DE ALIMENTACIÓN DE 6 TOMAS. INCLUYE CABLEADO, ETIQUETAE, BANDEJA PORTA-ESQUEMAS Y ESQUEMAS. TOTALMENTE MONTADO Y EN FUNCIONAMIENTO Y PRUEBAS SEGÚN PLIEGO.

| Código | Ud | Descripción | Rendimiento | Precio | Importe |
|---|---|---|---|---|---|
| MO00000003 | h | Oficial 1ª | 1.0000 | 21.51 | 21.51 |
| MO00000004 | h | Oficial 2ª | 2.0000 | 20.84 | 41.68 |
| MT11040024 | ud | Armario RACK 19" y 40 ud fondo 600 (material; 13/06/2022) | 1.0000 | 805.83 | 805.83 |
|  |  | Total |  |  | 869.02 |

#### 11.09.02 MEGAFONÍA (06/06/2022)

**1109.0006** ud SUMINISTRO E INSTALACIÓN DE ALTAVOZ EXPONENCIAL DE 30W IP66 (07/06/2022)
Precio: 197.02
SUMINISTRO E INSTALACIÓN DE ALTAVOZ EXPONENCIAL DE 30 W RMS EN LÍNEA DE 100 V, DE MUY ALTA PRESIÓN ACÚSTICA, HASTA 125 DB (30 W, 1 M Y 1 KHZ). RESPUESTA EN FRECUENCIA 400 Þ 7.500 HZ. DISPERSIÓN 110 º (1 KHZ) / 30º (4 KHZ). ÍNDICE DE PROTECCIÓN IP 66. SELECCIÓN DE POTENCIA POR CONMUTADOR ROTATIVO (30 W, 15 W, 7,5 W Y 3,75 W). CONEXIÓN EN BAJA IMPEDANCIA (8 OHM). DIMENSIONES Ø 232,7 X 309,6 MM. PESO 2,11 KG. ACABADO EN ABS, COLOR GRIS (RAL7035). SOPORTE ORIENTABLE TIPO U EN ACERO, PARA INSTALAR EN PARED O TECHO. TOTALMENTE MONTADO Y EN FUNCIONAMIENTO Y PRUEBAS SEGÚN PLIEGO.

| Código | Ud | Descripción | Rendimiento | Precio | Importe |
|---|---|---|---|---|---|
| MO00000003 | h | Oficial 1ª | 0.5000 | 21.51 | 10.76 |
| Q140506A05 | h | Plataformas elevadoras móviles para personal (PEMP). Elevadoras sobre remolque (telescópicas). De 15 m de altura | 0.5000 | 42.52 | 21.26 |
| MT11600001 | ud | Altavoz Exponencial de 30W IP66 (material; 09/06/2022) | 1.0000 | 165 | 165.00 |
|  |  | Total |  |  | 197.02 |

**1109.0007** ud SUMINISTRO, INSTALACIÓN Y CONEXIÓN DE CABLE APANTALLADO 2X16 MM2 NO PROPAGADOR (07/06/2022)
Precio: 6.83
SUMINISTRO, INSTALACIÓN Y CONEXIÓN DE CABLE APANTALLADO 2X16 MM2 NO PROPAGADOR DE LLAMA NI INCENDIO, LIBRE DE HALOGENOS , BAJA EMISIÓN DE HUMOS OPACOS BAJA CORROSIVIDAD.

| Código | Ud | Descripción | Rendimiento | Precio | Importe |
|---|---|---|---|---|---|
| MO00000003 | h | Oficial 1ª | 0.0100 | 21.51 | 0.22 |
| MO00000004 | h | Oficial 2ª | 0.0100 | 20.84 | 0.21 |
| MT11100001 | m | Cable apantallado 2x16 mm2 no propagador de llama ni incendio, libre de halogenos (material; 13/06/2022) | 1.0000 | 6.4 | 6.40 |
|  |  | Total |  |  | 6.83 |

**1109.0008** ud SUMINISTRO E INSTALACIÓN DE CENTRAL DE POTENCIA 360W (07/06/2022)
Precio: 2470.73
SUMINISTRO E INSTALACIÓN CENTRAL DE POTENCIA 360W AMPLIFICADORES CON CONEXIÓN IP (SISTEMA COMPACT) QUE RECIBEN HASTA 4 CANALES DE AUDIO IP SIMULTÁNEOS POR EL ENLACE ETHERNET (DUAL). INCORPORAN RELÉ DE SEGURIDAD DE AVISOS, DE CONTACTOS DE ENTRADA (3) Y SALIDA (3) Y DE UNA ENTRADA LOCAL DE AUDIO. DISPONIBLES EN VARIAS POTENCIAS Y EN DOS VERSIONES, LA ESTÁNDAR CON ALIMENTACIÓN DE RED Y LA PREPARADA PARA ALIMENTACIÓN CON BATERÍAS, COMPATIBLE CON SISTEMAS DE ALARMA POR VOZ. PREPARADO PARA SER INSTALADO EN PARED O SOBRE CUALQUIER SUPERFICIE. TOTALMENTE MONTADO Y EN FUNCIONAMIENTO Y PRUEBAS SEGÚN PLIEGO.

| Código | Ud | Descripción | Rendimiento | Precio | Importe |
|---|---|---|---|---|---|
| MO00000003 | h | Oficial 1ª | 1.5000 | 21.51 | 32.27 |
| MT11600002 | ud | Amplificador IP 300W (material; 09/06/2022) | 1.0000 | 2438.46 | 2438.46 |
|  |  | Total |  |  | 2470.73 |

#### 11.09.03 SISTEMA DE CONTROL (06/06/2022)

**1107.0006** ud SUMINISTRO E INSTALACIÓN DE ESTACIÓN REMOTA DE CONTROL FORMADA POR ORDENADOR PC (07/06/2022)
Precio: 1685.49
SUMINISTRO E INSTALACIÓN DE ESTACIÓN REMOTA DE CONTROL FORMADA POR ORDENADOR PC EMBEBIDO, ROBUSTO CON WINDOWS 10 IOT ENTREPRISE 64 BIT, PROCESADOR INTEL CORE I7, 2 INTERNAL SATA HDD/SSD CON ALMACENAMIENTO DESLIZANTE RAID. TOTALMENTE MONTADO Y EN FUNCIONAMIENTO.

| Código | Ud | Descripción | Rendimiento | Precio | Importe |
|---|---|---|---|---|---|
| MO00000003 | h | Oficial 1ª | 1.0000 | 21.51 | 21.51 |
| MT11500010 | ud | Estación remota de Control PC industrial Core i7 (material; 09/06/2022) | 1.0000 | 1663.98 | 1663.98 |
|  |  | Total |  |  | 1685.49 |

**1107.0007** ud SUMINISTRO E INSTALACIÓN DE CONTROLADOR DE PERIFERIA DESCENTRALIZADA ETHERRNET (07/06/2022)
Precio: 155.29
SUMINISTRO E INSTALACIÓN DE CONTROLADOR DE PERIFERIA DESCENTRALIZADA ETHERNET, 10/100 MBS (2XRJ45), 2 MBYTE MEMORIA DE PROGRAMA, 2 MBYTE MEMORIA DE DATOS, 16KBYTE DE MEMORIA PROTECCIÓN DE DATOS (RETENCIÓN), RELOJ EN TIEMPO REAL. TOTALMENTE MONTADO Y EN FUNCIONAMIENTO.

| Código | Ud | Descripción | Rendimiento | Precio | Importe |
|---|---|---|---|---|---|
| MO00000003 | h | Oficial 1ª | 0.5000 | 21.51 | 10.76 |
| MT11500008 | ud | Controlador de periferia descentralizada Ethernet 10/100 Mbs (material; 13/06/2022) | 1.0000 | 144.53 | 144.53 |
|  |  | Total |  |  | 155.29 |

**1107.0008** ud SUMINISTRO E INSTALACIÓN DE MÓDULO DE ENTRADAS DIGITALES: 8 CANALES 24VDC PNP (07/06/2022)
Precio: 112.95
SUMINISTRO E INSTALACIÓN DE MÓDULO DE SALIDAS DIGITALES: 8 CANALES, 24VDC, 0.5 A, PROTEGIDO CONTRA CONTOCIRCUITOS, PNP, SEÑALIZACIÓN DE ESTADO DE LOS CONTACTOS, AISLAMIENTO GALVÁNICO 500 V. TOTALMENTE MONTADO Y EN FUNCIONAMIENTO.

| Código | Ud | Descripción | Rendimiento | Precio | Importe |
|---|---|---|---|---|---|
| MO00000003 | h | Oficial 1ª | 0.5000 | 21.51 | 10.76 |
| MT11500019 | ud | Módulo de entradas Digitales: 8 canales PNP (material; 09/06/2022) | 1.0000 | 102.19 | 102.19 |
|  |  | Total |  |  | 112.95 |

**1107.0009** ud SUMINISTRO E INSTALACIÓN DE MÓDULO DE SALIDAS DIGITALES: 8 CANALES 24 VDC, 0.5A (07/06/2022)
Precio: 112.95
SUMINISTRO E INSTALACIÓN DE MÓDULO DE SALIDAS DIGITALES: 8 CANALES, 24VDC, 0.5 A, PROTEGIDO CONTRA CONTOCIRCUITOS, PNP, SEÑALIZACIÓN DE ESTADO DE LOS CONTACTOS, AISLAMIENTO GALVÁNICO 500 V. TOTALMENTE MONTADO Y EN FUNCIONAMIENTO.

| Código | Ud | Descripción | Rendimiento | Precio | Importe |
|---|---|---|---|---|---|
| MO00000003 | h | Oficial 1ª | 0.5000 | 21.51 | 10.76 |
| MT11500022 | ud | Módulo de Salidas Digitales: 8 canales 24VDC, 0,5 A PNP (material; 09/06/2022) | 1.0000 | 102.19 | 102.19 |
|  |  | Total |  |  | 112.95 |

**1107.0010** ud SUMINISTRO E INSTALACIÓN DE MÓDULO DE RELÉS: 8 CANALES (07/06/2022)
Precio: 137.94
SUMINISTRO E INSTALACIÓN DE MÓDULO DE RELÉS, TARJETA 8 CANALES. TOTALMENTE MONTADO Y EN FUNCIONAMIENTO.

| Código | Ud | Descripción | Rendimiento | Precio | Importe |
|---|---|---|---|---|---|
| MO00000003 | h | Oficial 1ª | 0.5000 | 21.51 | 10.76 |
| MT11500021 | ud | Módulo de Reles, tarjeta 8 canales (material; 13/06/2022) | 1.0000 | 127.18 | 127.18 |
|  |  | Total |  |  | 137.94 |

**1107.0011** ud SUMINISTRO E INSTALACIÓN DE MÓDULO DE INTERFACE SEMAFÓRICO: 8 CANALES TRIACS 10A-300 VAC (07/06/2022)
Precio: 205.7
SUMINISTRO E INSTALACIÓN DE MÓDULO DE INTERFACE SEMAFÓRICO: 8 CANALES TRIACS 10A-300 VAC. TOTALMENTE MONTADO Y EN FUNCIONAMIENTO.

| Código | Ud | Descripción | Rendimiento | Precio | Importe |
|---|---|---|---|---|---|
| MO00000003 | h | Oficial 1ª | 0.5000 | 21.51 | 10.76 |
| MT11500020 | ud | Módulo de interface semafórico: 8 canales triac 10A-300 VAC (material; 13/06/2022) | 1.0000 | 194.94 | 194.94 |
|  |  | Total |  |  | 205.7 |

**1107.0012** ud SUMINISTRO E INSTALACIÓN DE MÓDULO DE ENTRADAS ANALÓGICAS: 4 CANAELS DE 4 - 20 MA (07/06/2022)
Precio: 200.43
SUMINISTRO E INSTALACIÓN DE MÓDULO DE ENTRADAS ANALÓGICAS: 4 CANALES DE 4-20 MA, TENSIÓN DE ENTRADA 24VDC, RESISTENCIA DE ENTRADA MENOR DE 220 OHM PARA 20 MA, RESOLUCIÓN 12 BITS, SEÑALIZACIÓN DE CADA ENTRADA Y DE ERROR, AISLAMIENTO GALVÁNICO 500 V. TOTALMENTE MONTADO Y EN FUNCIONAMIENTO.

| Código | Ud | Descripción | Rendimiento | Precio | Importe |
|---|---|---|---|---|---|
| MO00000003 | h | Oficial 1ª | 0.5000 | 21.51 | 10.76 |
| MT11500018 | ud | Módulo de entradas analógicas: 4 cvanales de 4-20mA (material; 13/06/2022) | 1.0000 | 189.67 | 189.67 |
|  |  | Total |  |  | 200.43 |

**1107.0013** ud SUMINISTRO E INSTALACIÓN DE MÓDULO TERMINADOR DE BUS INTERNO (07/06/2022)
Precio: 95.52
SUMINISTRO E INSTALACIÓN DE MODULO TEMINADOR DE BUS INTERNO. TOTALMENTE MONTADO Y EN FUNCIONAMIENTO.

| Código | Ud | Descripción | Rendimiento | Precio | Importe |
|---|---|---|---|---|---|
| MO00000003 | h | Oficial 1ª | 0.5000 | 21.51 | 10.76 |
| MT11500023 | ud | Módulo terminador de bus interno (material; 13/06/2022) | 1.0000 | 84.76 | 84.76 |
|  |  | Total |  |  | 95.52 |

#### 11.09.04 RADIOCOMUNICACIONES (06/06/2022)

**1109.0009** ud SUMINISTRO E INSTALACIÓN DE EQUIPAMIENTO, AMPLIFICADORES , RACKS Y ANTENAS EXTERIORES PARA SISTEMA DE CABLE RADIANTE 1-1/4" (07/06/2022)
Precio: 52800
SUMINISTRO E INSTALACIÓN DE EQUIPAMIENTO, AMPLIFICADORES , RACKS Y ANTENAS EXTERIORES PARA SISTEMA DE CABLE RADIANTE 1-1/4". TOTALMENTE MONTADO, CON PUESTA EN MARCHA Y PUEBAS NECESARIAS.

| Código | Ud | Descripción | Rendimiento | Precio | Importe |
|---|---|---|---|---|---|
| MO00000003 | h | Oficial 1ª | 12.0000 | 21.51 | 258.12 |
| MO00000004 | h | Oficial 2ª | 12.0000 | 20.84 | 250.08 |
| MT11600013 | ud | Rack Amplificador y antenas exterior para sistema cable radiante 1-1/4" (material; 14/06/2022) | 1.0000 | 52291.8 | 52291.80 |
|  |  | Total |  |  | 52800 |

**1109.0010** m SUMINISTRO, INSTALACIÓN Y CONEXIONADO DE CABLE RADIANTE 75 A 960 MHZ 1-1/4” (07/06/2022)
Precio: 20.75
SUMINISTRO, INSTALACIÓN Y CONEXIONADO DE CABLE RADIANTE 75 A 960 MHZ 1-1/4” INCLUIDO GRAPA ABRAZADERA (NYLON Y ACERO). TOTALMENTE INSTALADO, CON PUESTA EN MARCHA Y PUEBAS NECESARIAS.

| Código | Ud | Descripción | Rendimiento | Precio | Importe |
|---|---|---|---|---|---|
| MO00000003 | h | Oficial 1ª | 0.1000 | 21.51 | 2.15 |
| MO00000004 | h | Oficial 2ª | 0.1000 | 20.84 | 2.08 |
| Q140506B10 | h | Elevadoras autopropulsadas: Elevador de tijera configuración "X" o "Z". Para 15 m de altura, diesel | 0.1000 | 15.08 | 1.51 |
| Q200100A01 | h | Gatos portabobinas tipo husillos (maquinaria) | 0.1000 | 3.14 | 0.31 |
| MT11100010 | m | Cable Radiante1-1/4" (material; 09/06/2022) | 1.0000 | 14.7 | 14.70 |
|  |  | Total |  |  | 20.75 |

**1109.0011** m SUMINISTRO, INSTALACIÓN Y CONEXIONADO DE CABLE COAXIAL 1/2" RF 50 OHM FIRE RETARDANT PARA INTERCONEXIÓN DE EQUIPOS ACTIVOS (07/06/2022)
Precio: 5.62
SUMINISTRO, INSTALACIÓN Y CONEXIONADO DE CABLE COAXIAL 1/2" RF 50 OHM FIRE RETARDANT PARA INTERCONEXIÓN DE EQUIPOS ACTIVOS, INCLUSO ELEMENTOS NECESARIOS PARA CORRECTO FUNCIONAMIENTO DEL CONJUNTO. TOTALMENTE MONTADO, CON PUESTA EN MARCHA Y PUEBAS NECESARIAS.

| Código | Ud | Descripción | Rendimiento | Precio | Importe |
|---|---|---|---|---|---|
| MO00000003 | h | Oficial 1ª | 0.0500 | 21.51 | 1.08 |
| MO00000004 | h | Oficial 2ª | 0.0500 | 20.84 | 1.04 |
| MT11100002 | m | Cable coaxial 1/2" RF 50Ohm Fire Retardant (material; 13/06/2022) | 1.0000 | 3.5 | 3.50 |
|  |  | Total |  |  | 5.62 |

**1109.0012** m SUMINISTRO, INSTALACIÓN Y CONEXIONADO DE CABLE COAXIAL 7/8" RF 50 OHM FIRE RETARDANTE (07/06/2022)
Precio: 7.43
SUMINISTRO, INSTALACIÓN Y CONEXIONADO DE CABLE COAXIAL 7/8" RF 50 OHM FIRE RETARDANTE COMO REPETIDORES O ANTENAS QUE SE ENCUENTREN ALEJADOS DEL SISTEMA CON EL FIN DE MINIMIZAR LAS PERDIDAS EN SU RECORRIDO, INCLUSO ELEMENTOS NECESARIOS PARA CORRECTO FUNCIONAMIENTO DEL CONJUNTO. TOTALMENTE MONTADO, CON PUESTA EN MARCHA Y PUEBAS NECESARIAS.

| Código | Ud | Descripción | Rendimiento | Precio | Importe |
|---|---|---|---|---|---|
| MO00000003 | h | Oficial 1ª | 0.0500 | 21.51 | 1.08 |
| MO00000004 | h | Oficial 2ª | 0.0500 | 20.84 | 1.04 |
| MT11100003 | m | Cable Coaxial 7/8" RF 50 Ohm Fire Retardant (material; 13/06/2022) | 1.0000 | 5.31 | 5.31 |
|  |  | Total |  |  | 7.43 |

**1109.0013** ud SUMINISTRO E INSTALACIÓN DE ANTENA BANDA FM PARA COBERTURA INTERIOR DEL TÚNEL. (07/06/2022)
Precio: 242.35
SUMINISTRO E INSTALACIÓN DE ANTENA BANDA FM PARA COBERTURA INTERIOR DEL TÚNEL. INCLUYE LOS TRABAJOS MATERIALES Y MEDIOS AUXILIARES NECESARIOS APRA DEJAR LA UNIDAD COMPLETA, TOTALMENTE INSTALADA PROBADA Y EN PERFECTO ESTADO DE FUNCIONAMIENTO, SEGUN PLANOS, INSTRUCCIONES DE LA DIRECCIÓN FACULTATIVA Y NORMATIVA VIGENTE. TOTALMENTE MONTADO, CON PUESTA EN MARCHA Y PUEBAS NECESARIAS.

| Código | Ud | Descripción | Rendimiento | Precio | Importe |
|---|---|---|---|---|---|
| MO00000003 | h | Oficial 1ª | 1.0000 | 21.51 | 21.51 |
| MO00000004 | h | Oficial 2ª | 1.0000 | 20.84 | 20.84 |
| MT11600003 | ud | Antena Banda FM cobertura interior túnel (material; 13/06/2022) | 1.0000 | 200 | 200.00 |
|  |  | Total |  |  | 242.35 |

**1109.0014** ud SUMINISTRO E INSTALACIÓN DE ANTENA OMNIDIRECCIONAL PARA BANDA FM Y COBERTURA EXTERIOR (07/06/2022)
Precio: 734.24
SUMINISTRO E INSTALACIÓN DE ANTENA OMNIDIRECCIONAL PARA BANDA FM Y COBERTURA EXTERIOR.INCLUYE LOS TRABAJOS MATERIALES Y MEDIOS AUXILIARES NECESARIOS APRA DEJAR LA UNIDAD COMPLETA, TOTALMENTE INSTALADA PROBADA Y EN PERFECTO ESTADO DE FUNCIONAMIENTO, SEGUN PLANOS, INSTRUCCIONES DE LA DIRECCIÓN FACULTATIVA Y NORMATIVA VIGENTE. TOTALMENTE MONTADO, CON PUESTA EN MARCHA Y PUEBAS NECESARIAS.

| Código | Ud | Descripción | Rendimiento | Precio | Importe |
|---|---|---|---|---|---|
| MO00000003 | h | Oficial 1ª | 1.0000 | 21.51 | 21.51 |
| MO00000004 | h | Oficial 2ª | 1.0000 | 20.84 | 20.84 |
| MT11600005 | ud | Antena Omnidireccional para banda FM (material; 14/06/2022) | 1.0000 | 691.89 | 691.89 |
|  |  | Total |  |  | 734.24 |

**1109.0015** ud SUMINISTRO E INSTALACIÓN DE SISTEMA DE TRANSMISIÓN PARA LAS SEÑALES DE AUDIO DE LOS MENSAJES DE EMERGENCIA SOBRE FM SOBRE FIBRA OPTICA MONOMODO (07/06/2022)
Precio: 734.24
SUMINISTRO, INSTALACIÓN DE SISTEMA DE TRANSMISIÓN PARA LAS SEÑALES DE AUDIO DE LOS MENSAJES DE EMERGENCIA SOBRE FM SOBRE FIBRA OPTICA MONOMODO. SE COMPONE DE TRANSMISOR Y RECEPTOR DE FIBRA OPTICA MONOMODO. INCLUYE TRANSPORTE ASI COMO TODOS LOS ELEMENTOS MATERIALES AUXILIARES PARA SI COMPLETA INSTALACION, CONFIGURACIÓN Y FUNCIONANDO. TOTALMENTE MONTADO, CON PUESTA EN MARCHA Y PUEBAS NECESARIAS.

| Código | Ud | Descripción | Rendimiento | Precio | Importe |
|---|---|---|---|---|---|
| MO00000003 | h | Oficial 1ª | 3.0000 | 21.51 | 64.53 |
| MO00000004 | h | Oficial 2ª | 3.0000 | 20.84 | 62.52 |
| MT11600020 | ud | Sistema de transmisión para las señales de audio de los mensajes de emergencia sobre FM sobre fibra optica monomodo (material; 14/06/2022) | 1.0000 | 607.19 | 607.19 |
|  |  | Total |  |  | 734.24 |

**1109.0016** ud SUMINISTRO E INSTALACIÓN DE SISTEMA DE INCLUSIÓN DE MENSAJES DE EMERGENCIA EN EL INTERIOR DEL TÚNE EN LAS FRECUENCIAS DE LAS EMISORAS FM (07/06/2022)
Precio: 7827.05
SUMINISTRO, INSTALACIÓN DE SISTEMA DE INCLUSIÓN DE MENSAJES DE EMERGENCIA EN EL INTERIOR DEL TÚNE EN LAS FRECUENCIAS DE LAS EMISORAS FM, COMPUESTO POR MICROFONO DE MESA, ORDENADOR, TACLADO, PANTALLA, SOFTWARE DE GRABACIÓN DE MENSAJES EN EL PC, SELECTOR PARA INCLUSIÓN DE LOS MENSAJES DE FORMA SELECTIVA EN TUNELES. INCLUSO TRANSPORTE, ELEMENTOS AUXILIARES PARA COMPLETA INSTALACION, CONFIGURACIÓN Y FUNCIONANDO.

| Código | Ud | Descripción | Rendimiento | Precio | Importe |
|---|---|---|---|---|---|
| MO00000003 | h | Oficial 1ª | 3.0000 | 21.51 | 64.53 |
| MO00000004 | h | Oficial 2ª | 3.0000 | 20.84 | 62.52 |
| MT11600009 | ud | Micrófono Sobremesa + Módulo receptor FM IP (material; 13/06/2022) | 1.0000 | 5200 | 5200.00 |
| MT11600021 | ud | Software envio automatico de mensajes mediante FM. (material; 13/06/2022) | 1.0000 | 2500 | 2500.00 |
|  |  | Total |  |  | 7827.05 |

**1109.0017** ud SUMINISTRO E INSTALACIÓN DE RACK MAESTRO PARA CAPTACIÓN Y RETRANSMISION EN EL TÚNEL DE SEÑALES FM (07/06/2022)
Precio: 52294.05
SUMINISTRO E INSTALACIÓN DE RACK MAESTRO PARA CAPTACIÓN Y RETRANSMISION EN EL TÚNEL DE SEÑALES FM. INCLUSO MODULADOR FM PARA INSERCIÓN DE MENSAJES DE SEGURIDAD POR LOS CANALES FM RETRANSMITIDOS. INCLUYENDO REPETIDORFM PARA MONTAJE EN RACK, MODULADOR FM PARA MONTAJE EN RACK, 2TX/RX ÓPTICOS, DUPLEXOR Y SPLITTER NECESARIOS UNIDAD DE GESTION Y ARMARIO RACK DE 1X0,6X0,9 APROX). INCLUYE LOS TRABAJOS MATERIALES Y MEDIOS AUXILIARES NECESARIOS PARA DEJAR LA UNIDAD COMPLETA, TOTALMENTE INSTALADA PROBADA Y EN PERFECTO ESTADO DE FUNCIONAMIENTO, SEGUN PLANOS, INSTRUCCIONES DE LA DIRECCIÓN FACULTATIVA Y NORMATIVA VIGENTE.

| Código | Ud | Descripción | Rendimiento | Precio | Importe |
|---|---|---|---|---|---|
| MO00000003 | h | Oficial 1ª | 3.0000 | 21.51 | 64.53 |
| MO00000004 | h | Oficial 2ª | 3.0000 | 20.84 | 62.52 |
| MT11600015 | ud | Rack Maestro completo para captación y retransmisión señales FM al interior del túnel, (material; 13/06/2022) | 1.0000 | 52167 | 52167.00 |
|  |  | Total |  |  | 52294.05 |

**1109.0018** ud SUMINISTRO E INSTALACION DE RACK PARA INSTALACION DE AMPLIFICADOR REMOTO FM (07/06/2022)
Precio: 18584.05
SUMINISTRO E INSTALACION DE RACK PARA INSTALACION DE AMPLIFICADOR REMOTO FM. INCLUYE AMPLIFICADOR REMOTO OPTICO FM, DUPLEXORES Y SPLITTERS NECESARIOS, UNIDAD DE GESTION Y ARMARIO RACK PARA INSTALACIÓN DE EQUIPOS. INCLUYE LOS TRABAJOS MATERIALES Y MEDIOS AUXILIARES NECESARIOS PARA DEJAR LA UNIDAD COMPLETA, TOTALMENTE INSTALADA PROBADA Y EN PERFECTO ESTADO DE FUNCIONAMIENTO, SEGUN PLANOS, INSTRUCCIONES DE LA DIRECCIÓN FACULTATIVA Y NORMATIVA VIGENTE.

| Código | Ud | Descripción | Rendimiento | Precio | Importe |
|---|---|---|---|---|---|
| MO00000003 | h | Oficial 1ª | 3.0000 | 21.51 | 64.53 |
| MO00000004 | h | Oficial 2ª | 3.0000 | 20.84 | 62.52 |
| MT11600014 | ud | Rack formado por Amplificador óptico + sistema de distribución FM (material; 13/06/2022) | 1.0000 | 18457 | 18457.00 |
|  |  | Total |  |  | 18584.05 |

**1109.0057** ud SUMINISTRO, INSTALACIÓN Y CONEXIÓN DE ANTENA GPS (07/06/2022)
Precio: 6503.52
SUMINISTRO, INSTALACIÓN Y CONEXIÓN DE ANTENA GPS. TOTALMENTE MONTADO, CON PUESTA EN MARCHA Y PUEBAS NECESARIAS.

| Código | Ud | Descripción | Rendimiento | Precio | Importe |
|---|---|---|---|---|---|
| MO00000003 | h | Oficial 1ª | 1.0000 | 21.51 | 21.51 |
| MO00000004 | h | Oficial 2ª | 1.0000 | 20.84 | 20.84 |
| MT11600004 | ud | Antena GPS (material; 14/06/2022) | 1.0000 | 6461.17 | 6461.17 |
|  |  | Total |  |  | 6503.52 |

#### 11.09.05 ELECTRÓNICA DE RED (06/06/2022)

**1107.0015** ud SUMINISTRO E INSTALACIÓN DE SWITCH ETHERNET POE+ (8+2) DE 8 PUERTOS DE COBRE RJ45 10/100/1000 BASE TX POE+ Y 2 PUERTOS 100/1000 MINI-GBIC/SFP (08/06/2022)
Precio: 1249.01
SUMINISTRO E INSTALACIÓN DE SWITCH ETHERNET POE+ (8+2) DE 8 PUERTOS DE COBRE RJ45 10/100/1000 BASE TX POE+ Y 2 PUERTOS 100/1000 MINI-GBIC/SFP. TIPO INDUSTRIAL. GESTIONABLE. ALIMENTACIÓN 48 VDC. TEMPERATURA DE OPERACIÓN DE -40 A 75 ºC. INCLUSO FUENTE DE ALIMENTACIÓN. TOTALMENTE MONTADO Y EN FUNCIONAMIENTO.

| Código | Ud | Descripción | Rendimiento | Precio | Importe |
|---|---|---|---|---|---|
| MO00000003 | h | Oficial 1ª | 4.0000 | 21.51 | 86.04 |
| MO00000004 | h | Oficial 2ª | 2.0000 | 20.84 | 41.68 |
| MO00000008 | h | Titulado superior | 4.0000 | 27.76 | 111.04 |
| MT11500026 | ud | Switch Ethernet PoE+ (8+2) de 8 puertos de cobre RJ45 10/100/1000 Base TX PoE+ y 2 puertos 100/1000 mini-GBIC/SFP. (material; 14/06/2022) | 1.0000 | 1010.25 | 1010.25 |
|  |  | Total |  |  | 1249.01 |

**1107.0016** ud SUMINISTRO E INSTALACIÓN DE SWITCH ETHERNET LAYER 3 (24+4) DE 24 PUERTOS 10/100/1000 BASE-T POE+ Y 4 PUERTOS 1GB/10GB SFP+ (08/06/2022)
Precio: 2841.26
SUMINISTRO E INSTALACIÓN DE SWITCH ETHERNET LAYER 3 (24+4) DE 24 PUERTOS 10/100/1000 BASE-T POE+ Y 4 PUERTOS 1GB/10GB SFP+. GESTIONABLE. ALIMENTACIÓN 220VAC Y 48-56VDC . TEMPERATURA DE OPERACIÓN DE -40 A 75 ºC. GESTIÓN REMOTA MEDIANTE MODBUS.INCLUSO FUENTE DE ALIMENTACIÓN. TOTALMENTE MONTADO Y EN FUNCIONAMIENTO.

| Código | Ud | Descripción | Rendimiento | Precio | Importe |
|---|---|---|---|---|---|
| MO00000003 | h | Oficial 1ª | 4.0000 | 21.51 | 86.04 |
| MO00000004 | h | Oficial 2ª | 2.0000 | 20.84 | 41.68 |
| MO00000008 | h | Titulado superior | 4.0000 | 27.76 | 111.04 |
| MT11500025 | ud | Switch Ethernet Layer 3 (24+4) de 24 puertos 10/100/1000 Base-T PoE+ y 4 puertos 1GB/10GB SFP+ (material; 14/06/2022) | 1.0000 | 2602.5 | 2602.50 |
|  |  | Total |  |  | 2841.26 |

**1107.0017** ud SUMINISTRO E INSTALACIÓN DE SWITCH ETHERNET (24+4) DE 24 PUERTOS 10/100/1000 BASE-T POE+ Y 4 PUERTOS 1000X MINI-GBIC/SFP. (08/06/2022)
Precio: 1649.1
SUMINISTRO E INSTALACIÓN DE SWITCH ETHERNET (24+4) DE 24 PUERTOS 10/100/1000 BASE-T POE+ Y 4 PUERTOS 1000X MINI-GBIC/SFP. GESTIONABLE. ALIMENTACIÓN 220 VAC. TEMPERATURA DE OPERACIÓN DE 0 A 50ºC. PARA CENTRO DE CONTROL. INCLUSO PAREJA DE MÓDULOS OPTICOS DE 1GB ETHERNET 1 F.O MONOMODO HASTA 10 KM. TOTALMENTE MONTADO Y EN FUNCIONAMIENTO.

| Código | Ud | Descripción | Rendimiento | Precio | Importe |
|---|---|---|---|---|---|
| MO00000003 | h | Oficial 1ª | 4.0000 | 21.51 | 86.04 |
| MO00000004 | h | Oficial 2ª | 2.0000 | 20.84 | 41.68 |
| MO00000008 | h | Titulado superior | 4.0000 | 27.76 | 111.04 |
| MT11500024 | ud | Switch Ethernet (24+4) de 24 puertos 10/100/1000 Base-T PoE+ y 4 puertos 1000X mini-GBIC/SFP (material; 14/06/2022) | 1.0000 | 1410.34 | 1410.34 |
|  |  | Total |  |  | 1649.1 |

**1107.0018** ud SUMINISTRO E INSTALACIÓN DE PAREJA DE MÓDULOS ÓPTICOS MINI GBIC 1 F.O. MONOMODO HASTA 20 KM. (08/06/2022)
Precio: 455.57
SUMINISTRO E INSTALACIÓN DE PAREJA DE MÓDULOS ÓPTICOS MINI GBIC 1 F.O. MONOMODO HASTA 20 KM. TOTALMENTE MONTADO Y EN FUNCIONAMIENTO.

| Código | Ud | Descripción | Rendimiento | Precio | Importe |
|---|---|---|---|---|---|
| MO00000003 | h | Oficial 1ª | 0.5000 | 21.51 | 10.76 |
| MO00000004 | h | Oficial 2ª | 0.2000 | 20.84 | 4.17 |
| MT11050050 | ud | Pareja de módulos ópticos Mini GBIC 1 f.o. monomodo hasta 20 Km. (material; 14/06/2022) | 1.0000 | 440.64 | 440.64 |
|  |  | Total |  |  | 455.57 |

**1109.0055** ud UNIDAD 8 PUERTOS RJ45 10/100 BASET PARA NODO SDH (08/06/2022)
Precio: 3872.11
SUMINISTRO E INSTALACIÓN DE UNIDAD 8 PUERTOS RJ45 10/100 BASET PARA NODO SDH. TOTALMENTE MONTADO Y EN FUNCIONAMIENTO.

| Código | Ud | Descripción | Rendimiento | Precio | Importe |
|---|---|---|---|---|---|
| MO00000003 | h | Oficial 1ª | 4.0000 | 21.51 | 86.04 |
| MO00000004 | h | Oficial 2ª | 2.0000 | 20.84 | 41.68 |
| MO00000008 | h | Titulado superior | 4.0000 | 27.76 | 111.04 |
| MT11600027 | ud | Unidad 8 puertos RJ45 10/100 Baset para nodo SDH (material; 14/06/2022) | 1.0000 | 3633.35 | 3633.35 |
|  |  | Total |  |  | 3872.11 |

**1109.0056** ud UNIDAD 8 PUERTOS RJ45 10/100 BASET PARA EQUIPO COMPACTO (08/06/2022)
Precio: 4363.02
SUMINISTRO E INSTALACIÓN DE UNIDAD 8 PUERTOS RJ45 10/100 BASET PARA EQUIPO COMPACTO. TOTALMENTE MONTADO Y EN FUNCIONAMIENTO.

| Código | Ud | Descripción | Rendimiento | Precio | Importe |
|---|---|---|---|---|---|
| MO00000003 | h | Oficial 1ª | 4.0000 | 21.51 | 86.04 |
| MO00000004 | h | Oficial 2ª | 2.0000 | 20.84 | 41.68 |
| MO00000008 | h | Titulado superior | 4.0000 | 27.76 | 111.04 |
| MT11600026 | ud | Unidad 8 puertos RJ45 10/100 Baset para equipo compacto (material; 14/06/2022) | 1.0000 | 4124.26 | 4124.26 |
|  |  | Total |  |  | 4363.02 |

#### 11.09.06 ARMARIOS Y REPARTIDORES (06/06/2022)

**1109.0043** ud SUMINISTRO E INSTALACIÓN DE ARMARIO REPARTIDOR OPTICOS CON 192 CONECTORES Y 128 BANDEJAS DE FUSIÓN DE CIRCUITO INDIVIDUAL. (08/06/2022)
Precio: 5470.53
SUMINISTRO E INSTALACIÓN DE ARMARIO REPARTIDOR PARA EMPALME E INTERCONEXIÓN DE ENLACES OPTICOS CON 192 CONECTORES Y 128 BANDEJAS DE FUSIÓN DE CIRCUITO INDIVIDUAL. COMPLETAMENTE MONTADO Y EN FUNCIONAMIENTO.

| Código | Ud | Descripción | Rendimiento | Precio | Importe |
|---|---|---|---|---|---|
| MO00000003 | h | Oficial 1ª | 1.0000 | 21.51 | 21.51 |
| MO00000004 | h | Oficial 2ª | 1.0000 | 20.84 | 20.84 |
| MO00000008 | h | Titulado superior | 1.0000 | 27.76 | 27.76 |
| MT11040025 | ud | Armario repartidor para empalme e interconexión de enlaces opticos con 192 conectores y 128 bandejas (material; 14/06/2022) | 1.0000 | 5400.42 | 5400.42 |
|  |  | Total |  |  | 5470.53 |

**1109.0044** ud SUMINISTRO E INSTALACIÓN DE BASTIDOR DE 19" MISCELÁNEO DE DIMENSIONES 2000X800X800 MM (08/06/2022)
Precio: 1505.91

| Código | Ud | Descripción | Rendimiento | Precio | Importe |
|---|---|---|---|---|---|
| MO00000003 | h | Oficial 1ª | 1.0000 | 21.51 | 21.51 |
| MO00000004 | h | Oficial 2ª | 1.0000 | 20.84 | 20.84 |
| MT11600006 | ud | Bastidor de 19" misceláneo de dimensiones 2000X800X800 mm (material; 14/06/2022) | 1.0000 | 1463.56 | 1463.56 |
|  |  | Total |  |  | 1505.91 |

**1109.0045** ud SUMINISTRO E INSTALACIÓN DE PANEL 19" Y DE UNA UNIDAD DE ALTURA, CON CABLE FTP CATEGORIA 6A Y 24 CONECTORES RJ45 (08/06/2022)
Precio: 165.3

| Código | Ud | Descripción | Rendimiento | Precio | Importe |
|---|---|---|---|---|---|
| MO00000003 | h | Oficial 1ª | 1.0000 | 21.51 | 21.51 |
| MO00000004 | h | Oficial 2ª | 1.0000 | 20.84 | 20.84 |
| MT11090002 | m | Panel 19" y de una unidad de altura, con cable FTP categoria 6A y 24 conectores RJ45 (material; 13/06/2022) | 1.0000 | 122.95 | 122.95 |
|  |  | Total |  |  | 165.3 |

**1109.0046** ud SUMINISTRO E INSTALACIÓN DE PANEL 19" Y DE UNA UNIDAD DE ALTURA, CON CABLE FTP CATEGORIA 6A Y 48 CONECTORES RJ45 (08/06/2022)
Precio: 201.78

| Código | Ud | Descripción | Rendimiento | Precio | Importe |
|---|---|---|---|---|---|
| MO00000003 | h | Oficial 1ª | 1.0000 | 21.51 | 21.51 |
| MO00000004 | h | Oficial 2ª | 1.0000 | 20.84 | 20.84 |
| MT11090003 | ud | Panel 19" y de una unidad de altura, con cable FTP categoria 6A y 48 conectores RJ45 (material; 14/06/2022) | 1.0000 | 159.43 | 159.43 |
|  |  | Total |  |  | 201.78 |

**1109.0047** ud SUMINISTRO E INSTALACIÓN DE PANEL ANGULAR 19" Y DE UNA UNIDAD DE ALTURA, CON CABLE FTP CATEGORIA 6A Y 24 CONECTORES RJ45 (08/06/2022)
Precio: 165.3

| Código | Ud | Descripción | Rendimiento | Precio | Importe |
|---|---|---|---|---|---|
| MO00000003 | h | Oficial 1ª | 1.0000 | 21.51 | 21.51 |
| MO00000004 | h | Oficial 2ª | 1.0000 | 20.84 | 20.84 |
| MT11090004 | ud | Panel angular 19" y de una unidad de altura, con cable FTP categoria 6A y 24 conectores RJ45 (material; 14/06/2022) | 1.0000 | 122.95 | 122.95 |
|  |  | Total |  |  | 165.3 |

**1109.0048** ud SUMINISTRO E INSTALACIÓN DE PANEL ANGULAR 19" Y DE UNA UNIDAD DE ALTURA, CON CABLE FTP CATEGORIA 6A Y 48 CONECTORES RJ45 (08/06/2022)
Precio: 201.78

| Código | Ud | Descripción | Rendimiento | Precio | Importe |
|---|---|---|---|---|---|
| MO00000003 | h | Oficial 1ª | 1.0000 | 21.51 | 21.51 |
| MO00000004 | h | Oficial 2ª | 1.0000 | 20.84 | 20.84 |
| MT11090005 | ud | Panel angular 19" y de una unidad de altura, con cable FTP categoria 6A y 48 conectores RJ45 (material; 14/06/2022) | 1.0000 | 159.43 | 159.43 |
|  |  | Total |  |  | 201.78 |

**1109.0049** ud SUMINISTRO E INSTALACIÓN DE REPARTIDOR MURAL HASTA 12 FO (08/06/2022)
Precio: 885.18

| Código | Ud | Descripción | Rendimiento | Precio | Importe |
|---|---|---|---|---|---|
| MO00000003 | h | Oficial 1ª | 2.0000 | 21.51 | 43.02 |
| MO00000004 | h | Oficial 2ª | 2.0000 | 20.84 | 41.68 |
| MO00000008 | h | Titulado superior | 2.0000 | 27.76 | 55.52 |
| MT11600016 | ud | Repartidor mural 12 FO (material; 14/06/2022) | 1.0000 | 744.96 | 744.96 |
|  |  | Total |  |  | 885.18 |

**1109.0050** ud SUMINISTRO E INSTALACIÓN DE REPARTIDOR MURAL HASTA 24 FO (08/06/2022)
Precio: 1130.51

| Código | Ud | Descripción | Rendimiento | Precio | Importe |
|---|---|---|---|---|---|
| MO00000003 | h | Oficial 1ª | 2.0000 | 21.51 | 43.02 |
| MO00000004 | h | Oficial 2ª | 2.0000 | 20.84 | 41.68 |
| MO00000008 | h | Titulado superior | 2.0000 | 27.76 | 55.52 |
| MT11600017 | ud | Repartidor mural hasta 24 FO (material; 14/06/2022) | 1.0000 | 990.29 | 990.29 |
|  |  | Total |  |  | 1130.51 |

**1109.0051** ud SUMINISTRO E INSTALACIÓN DE REPARTIDOR MURAL HASTA 36 FO (08/06/2022)
Precio: 1559.83

| Código | Ud | Descripción | Rendimiento | Precio | Importe |
|---|---|---|---|---|---|
| MO00000003 | h | Oficial 1ª | 2.0000 | 21.51 | 43.02 |
| MO00000004 | h | Oficial 2ª | 2.0000 | 20.84 | 41.68 |
| MO00000008 | h | Titulado superior | 2.0000 | 27.76 | 55.52 |
| MT11600019 | ud | Repartidor mural hsata 36 FO (material; 14/06/2022) | 1.0000 | 1419.61 | 1419.61 |
|  |  | Total |  |  | 1559.83 |

**1109.0052** ud SUMINISTRO E INSTALACIÓN DE REPARTIDOR MURAL HASTA 48 FO (08/06/2022)
Precio: 1972.78

| Código | Ud | Descripción | Rendimiento | Precio | Importe |
|---|---|---|---|---|---|
| MO00000003 | h | Oficial 1ª | 2.0000 | 21.51 | 43.02 |
| MO00000004 | h | Oficial 2ª | 2.0000 | 20.84 | 41.68 |
| MO00000008 | h | Titulado superior | 2.0000 | 27.76 | 55.52 |
| MT11600018 | ud | Repartidor mural hasta 48 FO (material; 14/06/2022) | 1.0000 | 1832.56 | 1832.56 |
|  |  | Total |  |  | 1972.78 |

**1109.0053** ud SUMINISTRO E INSTALACIÓN DE UNIDAD DE EMPLAME DE 16 BANDEJAS DE CIRCUITO INDIVIDUAL (08/06/2022)
Precio: 440.29

| Código | Ud | Descripción | Rendimiento | Precio | Importe |
|---|---|---|---|---|---|
| MO00000003 | h | Oficial 1ª | 2.0000 | 21.51 | 43.02 |
| MO00000004 | h | Oficial 2ª | 2.0000 | 20.84 | 41.68 |
| MT11200014 | ud | Unidad de emplame de 16 bandejas (material; 14/06/2022) | 1.0000 | 355.59 | 355.59 |
|  |  | Total |  |  | 440.29 |

**1109.0054** ud SUMINISTRO E INSTALACIÓN DE UNIDAD DE INTER CONEXIÓN DE 72 CONECTORES PARA REPARTIDOR OPTICO, CON SUS CORRESPONDIENTES ENFRENTADORES SC/APC SC/APC (08/06/2022)
Precio: 840.73

| Código | Ud | Descripción | Rendimiento | Precio | Importe |
|---|---|---|---|---|---|
| MO00000003 | h | Oficial 1ª | 3.0000 | 21.51 | 64.53 |
| MO00000004 | h | Oficial 2ª | 3.0000 | 20.84 | 62.52 |
| MO00000008 | h | Titulado superior | 2.0000 | 27.76 | 55.52 |
| MT11600028 | ud | Unidad de inter conexión de 72 conectores para repartidor optico, con sus correspondientes enfrentadores SC/APC (material; 14/06/2022) | 1.0000 | 658.16 | 658.16 |
|  |  | Total |  |  | 840.73 |

#### 11.09.07 CABLEADO DE COMUNICACIONES (06/06/2022)

**1109.0023** m SUMINISTRO, INSTALACIÓN Y CONEXIONADO DE CABLE 16 FO CON CUBIERTA PKP (08/06/2022)
Precio: 1.8

| Código | Ud | Descripción | Rendimiento | Precio | Importe |
|---|---|---|---|---|---|
| MO00000003 | h | Oficial 1ª | 0.0220 | 21.51 | 0.47 |
| MO00000004 | h | Oficial 2ª | 0.0230 | 20.84 | 0.48 |
| MT11050003 | m | Cable 16 F.O. PKP (material; 09/06/2022) | 1.0000 | 0.85 | 0.85 |
|  |  | Total |  |  | 1.8 |

**1109.0024** m SUMINISTRO, INSTALACIÓN Y CONEXIONADO DE CABLE 16 FO CON CUBIERTA TKEST (08/06/2022)
Precio: 2.18

| Código | Ud | Descripción | Rendimiento | Precio | Importe |
|---|---|---|---|---|---|
| MO00000003 | h | Oficial 1ª | 0.0220 | 21.51 | 0.47 |
| MO00000004 | h | Oficial 2ª | 0.0230 | 20.84 | 0.48 |
| MT11050004 | m | Cable 16 F.O. TKEST (material; 09/06/2022) | 1.0000 | 1.23 | 1.23 |
|  |  | Total |  |  | 2.18 |

**1109.0025** m SUMINISTRO, INSTALACIÓN Y CONEXIONADO DE CABLE 16 FO CON CUBIERTA TKT (08/06/2022)
Precio: 1.91

| Código | Ud | Descripción | Rendimiento | Precio | Importe |
|---|---|---|---|---|---|
| MO00000003 | h | Oficial 1ª | 0.0220 | 21.51 | 0.47 |
| MO00000004 | h | Oficial 2ª | 0.0230 | 20.84 | 0.48 |
| MT11050005 | m | Cable 16 F.O. TKT (material; 09/06/2022) | 1.0000 | 0.96 | 0.96 |
|  |  | Total |  |  | 1.91 |

**1109.0026** m SUMINISTRO, INSTALACIÓN Y CONEXIONADO DE CABLE 32 FO CON CUBIERTA PKESP (08/06/2022)
Precio: 2.3

| Código | Ud | Descripción | Rendimiento | Precio | Importe |
|---|---|---|---|---|---|
| MO00000003 | h | Oficial 1ª | 0.0220 | 21.51 | 0.47 |
| MO00000004 | h | Oficial 2ª | 0.0230 | 20.84 | 0.48 |
| MT11050006 | m | Cable 32 F.O. PKESP (material; 09/06/2022) | 1.0000 | 1.35 | 1.35 |
|  |  | Total |  |  | 2.3 |

**1109.0027** m SUMINISTRO, INSTALACIÓN Y CONEXIONADO DE CABLE 32 FO CON CUBIERTA PKP (08/06/2022)
Precio: 2.17

| Código | Ud | Descripción | Rendimiento | Precio | Importe |
|---|---|---|---|---|---|
| MO00000003 | h | Oficial 1ª | 0.0220 | 21.51 | 0.47 |
| MO00000004 | h | Oficial 2ª | 0.0230 | 20.84 | 0.48 |
| MT11050007 | m | Cable 32 F.O. PKP (material; 09/06/2022) | 1.0000 | 1.22 | 1.22 |
|  |  | Total |  |  | 2.17 |

**1109.0028** m SUMINISTRO, INSTALACIÓN Y CONEXIONADO DE CABLE 32 FO CON CUBIERTA TKEST (08/06/2022)
Precio: 2.47
VCABLE 32 FO CON CUBIERTA TKEST

| Código | Ud | Descripción | Rendimiento | Precio | Importe |
|---|---|---|---|---|---|
| MO00000003 | h | Oficial 1ª | 0.0220 | 21.51 | 0.47 |
| MO00000004 | h | Oficial 2ª | 0.0230 | 20.84 | 0.48 |
| MT11050008 | m | Cable 32 F.O. TKEST (material; 09/06/2022) | 1.0000 | 1.52 | 1.52 |
|  |  | Total |  |  | 2.47 |

**1109.0029** m SUMINISTRO, INSTALACIÓN Y CONEXIONADO DE CABLE 64 FO CON CUBIERTA PKCP (08/06/2022)
Precio: 3.13

| Código | Ud | Descripción | Rendimiento | Precio | Importe |
|---|---|---|---|---|---|
| MO00000003 | h | Oficial 1ª | 0.0220 | 21.51 | 0.47 |
| MO00000004 | h | Oficial 2ª | 0.0230 | 20.84 | 0.48 |
| MT11050013 | m | Cable 64 F.O. PKCP (material; 13/06/2022) | 1.0000 | 2.18 | 2.18 |
|  |  | Total |  |  | 3.13 |

**1109.0030** m SUMINISTRO, INSTALACIÓN Y CONEXIONADO DE CABLE 64 FO CON CUBIERTA PKESP (08/06/2022)
Precio: 2.75

| Código | Ud | Descripción | Rendimiento | Precio | Importe |
|---|---|---|---|---|---|
| MO00000003 | h | Oficial 1ª | 0.0220 | 21.51 | 0.47 |
| MO00000004 | h | Oficial 2ª | 0.0230 | 20.84 | 0.48 |
| MT11050009 | m | Cable 64 F.O. PKESP (material; 09/06/2022) | 1.0000 | 1.8 | 1.80 |
|  |  | Total |  |  | 2.75 |

**1109.0031** m SUMINISTRO, INSTALACIÓN Y CONEXIONADO DE CABLE 64 FO CON CUBIERTA PKP (08/06/2022)
Precio: 2.68

| Código | Ud | Descripción | Rendimiento | Precio | Importe |
|---|---|---|---|---|---|
| MO00000003 | h | Oficial 1ª | 0.0220 | 21.51 | 0.47 |
| MO00000004 | h | Oficial 2ª | 0.0230 | 20.84 | 0.48 |
| MT11050010 | m | Cable 64 F.O. PKP (material; 09/06/2022) | 1.0000 | 1.73 | 1.73 |
|  |  | Total |  |  | 2.68 |

**1109.0032** m SUMINISTRO, INSTALACIÓN Y CONEXIONADO DE CABLE 64 FO CON CUBIERTA TKEST (08/06/2022)
Precio: 2.96

| Código | Ud | Descripción | Rendimiento | Precio | Importe |
|---|---|---|---|---|---|
| MO00000003 | h | Oficial 1ª | 0.0220 | 21.51 | 0.47 |
| MO00000004 | h | Oficial 2ª | 0.0230 | 20.84 | 0.48 |
| MT11050011 | m | Cable 64 F.O. TKEST (material; 09/06/2022) | 1.0000 | 2.01 | 2.01 |
|  |  | Total |  |  | 2.96 |

**1109.0033** m SUMINISTRO, INSTALACIÓN Y CONEXIONADO DE CABLE 64 FO CON CUBIERTA TKT (08/06/2022)
Precio: 2.83

| Código | Ud | Descripción | Rendimiento | Precio | Importe |
|---|---|---|---|---|---|
| MO00000003 | h | Oficial 1ª | 0.0220 | 21.51 | 0.47 |
| MO00000004 | h | Oficial 2ª | 0.0230 | 20.84 | 0.48 |
| MT11050012 | m | Cable 64 F.O. TKT (material; 09/06/2022) | 1.0000 | 1.88 | 1.88 |
|  |  | Total |  |  | 2.83 |

**1109.0034** m SUMINISTRO, INSTALACIÓN Y CONEXIONADO DE CABLE 96 FO CON CUBIERTA PKESP (08/06/2022)
Precio: 3.07

| Código | Ud | Descripción | Rendimiento | Precio | Importe |
|---|---|---|---|---|---|
| MO00000003 | h | Oficial 1ª | 0.0220 | 21.51 | 0.47 |
| MO00000004 | h | Oficial 2ª | 0.0230 | 20.84 | 0.48 |
| MT11050014 | m | Cable 96 F.O. PKESP (material; 09/06/2022) | 1.0000 | 2.12 | 2.12 |
|  |  | Total |  |  | 3.07 |

**1109.0035** m SUMINISTRO, INSTALACIÓN Y CONEXIONADO DE CABLE 96 FO CON CUBIERTA PKP (08/06/2022)
Precio: 2.96

| Código | Ud | Descripción | Rendimiento | Precio | Importe |
|---|---|---|---|---|---|
| MO00000003 | h | Oficial 1ª | 0.0220 | 21.51 | 0.47 |
| MO00000004 | h | Oficial 2ª | 0.0230 | 20.84 | 0.48 |
| MT11050015 | m | Cable 96 F.O. PKP (material; 09/06/2022) | 1.0000 | 2.01 | 2.01 |
|  |  | Total |  |  | 2.96 |

**1109.0036** m SUMINISTRO, INSTALACIÓN Y CONEXIONADO DE CABLE 96 FO CON CUBIERTA TKEST (08/06/2022)
Precio: 3.27

| Código | Ud | Descripción | Rendimiento | Precio | Importe |
|---|---|---|---|---|---|
| MO00000003 | h | Oficial 1ª | 0.0220 | 21.51 | 0.47 |
| MO00000004 | h | Oficial 2ª | 0.0230 | 20.84 | 0.48 |
| MT11050016 | m | Cable 96 F.O. TKEST (material; 09/06/2022) | 1.0000 | 2.32 | 2.32 |
|  |  | Total |  |  | 3.27 |

**1109.0037** m SUMINISTRO, INSTALACIÓN Y CONEXIONADO DE CABLE 128 FO CON CUBIERTA PKESP (08/06/2022)
Precio: 3.75

| Código | Ud | Descripción | Rendimiento | Precio | Importe |
|---|---|---|---|---|---|
| MO00000003 | h | Oficial 1ª | 0.0220 | 21.51 | 0.47 |
| MO00000004 | h | Oficial 2ª | 0.0230 | 20.84 | 0.48 |
| MT11050001 | m | Cable 128 F.O. PKESP (material; 09/06/2022) | 1.0000 | 2.8 | 2.80 |
|  |  | Total |  |  | 3.75 |

**1109.0038** m SUMINISTRO, INSTALACIÓN Y CONEXIONADO DE CABLE 128 FO CON CUBIERTA PKP (08/06/2022)
Precio: 3.58

| Código | Ud | Descripción | Rendimiento | Precio | Importe |
|---|---|---|---|---|---|
| MO00000003 | h | Oficial 1ª | 0.0220 | 21.51 | 0.47 |
| MO00000004 | h | Oficial 2ª | 0.0230 | 20.84 | 0.48 |
| MT11050002 | m | Cable 128 F.O. PKP (material; 09/06/2022) | 1.0000 | 2.63 | 2.63 |
|  |  | Total |  |  | 3.58 |

**1109.0039** m SUMINISTRO, INSTALACIÓN Y CONEXIONADO DE CABLE MONOFIBRA MONOMODO (08/06/2022)
Precio: 1.47

| Código | Ud | Descripción | Rendimiento | Precio | Importe |
|---|---|---|---|---|---|
| MO00000003 | h | Oficial 1ª | 0.0220 | 21.51 | 0.47 |
| MO00000004 | h | Oficial 2ª | 0.0230 | 20.84 | 0.48 |
| MT11100007 | ud | Cable monofibra monomodo (material; 13/06/2022) | 1.0000 | 0.52 | 0.52 |
|  |  | Total |  |  | 1.47 |

**1109.0040** m SUMINISTRO, INSTALACIÓN Y CONEXIONADO DE CABLE PAR TRENZADO BUS RS485 (08/06/2022)
Precio: 7.58

| Código | Ud | Descripción | Rendimiento | Precio | Importe |
|---|---|---|---|---|---|
| MO00000003 | h | Oficial 1ª | 0.0220 | 21.51 | 0.47 |
| MO00000004 | h | Oficial 2ª | 0.0230 | 20.84 | 0.48 |
| MT11100013 | m | Cable trenzado Bus RS485 (material; 13/06/2022) | 1.0000 | 6.63 | 6.63 |
|  |  | Total |  |  | 7.58 |

**1109.0041** m SUMINISTRO, INSTALACIÓN Y CONEXIONADO DE CABLE TELEFONICO 100X2X0,5 MM (08/06/2022)
Precio: 11.73

| Código | Ud | Descripción | Rendimiento | Precio | Importe |
|---|---|---|---|---|---|
| MO00000003 | h | Oficial 1ª | 0.0220 | 21.51 | 0.47 |
| MO00000004 | h | Oficial 2ª | 0.0230 | 20.84 | 0.48 |
| MT11100012 | m | Cable Telefónico 100x2x0,5 mm (material; 13/06/2022) | 1.0000 | 10.78 | 10.78 |
|  |  | Total |  |  | 11.73 |

**1109.0042** m SUMINISTRO, INSTALACIÓN Y CONEXIONADO DE CABLE COAXIAL RG59 (08/06/2022)
Precio: 1.98

| Código | Ud | Descripción | Rendimiento | Precio | Importe |
|---|---|---|---|---|---|
| MO00000003 | h | Oficial 1ª | 0.0220 | 21.51 | 0.47 |
| MO00000004 | h | Oficial 2ª | 0.0230 | 20.84 | 0.48 |
| MT11100004 | m | Cable Coaxial RG59 (material; 13/06/2022) | 1.0000 | 1.03 | 1.03 |
|  |  | Total |  |  | 1.98 |

#### 11.09.08 CANALIZACIONES PARA COMUNICACIONES (06/06/2022)

**1109.0021** m CANALETA PVC 100X60 MM INCLUIDO TAPA (08/06/2022)
Precio: 65.35
SUMINISTRO E INSTALACIÓN DE CANALETA PVC 100X60 MM INCLUIDO TAPA

| Código | Ud | Descripción | Rendimiento | Precio | Importe |
|---|---|---|---|---|---|
| MO00000003 | h | Oficial 1ª | 0.2000 | 21.51 | 4.30 |
| MO00000004 | h | Oficial 2ª | 0.2000 | 20.84 | 4.17 |
| Q140506A05 | h | Plataformas elevadoras móviles para personal (PEMP). Elevadoras sobre remolque (telescópicas). De 15 m de altura | 0.2000 | 42.52 | 8.50 |
| MT11200009 | m | Bandeja PVC 60x100, libre de halógenos (material; 09/06/2022) | 1.0000 | 19.34 | 19.34 |
| MT11600024 | m | Tapa PVC 100, libre de halógenos (material; 09/06/2022) | 1.0000 | 10.14 | 10.14 |
| MT11600022 | ud | Soporte horizontal aislante 100, libre halógenos (material; 09/06/2022) | 2.0000 | 8.73 | 17.46 |
| MT11600025 | ud | Tornillo con tuerca DIN 603 M8x20 (material; 09/06/2022) | 4.0000 | 0.36 | 1.44 |
|  |  | Total |  |  | 65.35 |

**1109.0022** m CANALETA PVC 30X15 MM INCLUIDO TAPA (08/06/2022)
Precio: 16.93
SUMINISTRO E INSTALACIÓN DE CANALETA PVC 30X15 MM INCLUIDO TAPA

| Código | Ud | Descripción | Rendimiento | Precio | Importe |
|---|---|---|---|---|---|
| MO00000003 | h | Oficial 1ª | 0.2000 | 21.51 | 4.30 |
| MO00000004 | h | Oficial 2ª | 0.2000 | 20.84 | 4.17 |
| MT11600007 | m | Canal 16x30 PVC sin tabique y con tapa (material; 09/06/2022) | 1.0000 | 8.04 | 8.04 |
| MT11600023 | ud | Taco 4mm con tornillo fijación para canales (material; 09/06/2022) | 2.0000 | 0.21 | 0.42 |
|  |  | Total |  |  | 16.93 |

### 11.10 SISTEMA HIDRÁULICO (06/06/2022)

**1110.0001** ud SUMINSTRO Y MONTAJE DE DEPÓSITO ELEVADO DE AGUA CONTRA INCENDIOS DE CHAPA DE ACERO GALVANIZADO DE 150M3 (14/06/2022)
Precio: 16906.27
SUMINSTRO Y MONTAJE DE DEPÓSITO ELEVADO PARA ABASTECIMIENTO DE AGUA CONTRA INCENDIOS DE 150M3, D 6,85M X H4,81M. TANQUE DE RESERVA DE AGUA CON TECHO, QUE SE MONTA MEDIANTE CHAPAS DE ACERO GALVANIZADO EN CALIENTE. SELLADOS CON MASILLA DE POLIURETANO QUE SE APLICA ENTRE CHAPAS Y TORNILLERÍA, Y QUE POLIMERIZA CON ACCIÓN DE LA HUMEDAD. EQUIPADO CON EQUIPO DE CONTROL COMPUESTO POR: VÁLVULA DE FLOTADOR PARA REPOSICIÓN AUTOMÁTICA, BOYAS DE NIVEL MÁXIMO-MÍNIMO, ORIFICIOS Y SOPORTES PARA LA INSTALACIÓN DE ASPIRACIÓN, REBOSADERO, LLENADO, VACIADO, RETORNO DE COLECTOR DE PRUEBAS, ESCALERA DE ACCESO CON PROTECCIÓN, BARANDILLA Y TRAMPILLA DE REGISTRO, BOCA HOMBRE CON TAPA Y JUNTA DE NEOPRENO, HIDRÓMETRO PARA LECTURA DE NIVEL DE AGUA EXTERIOR. TRANSPORTE, MONTAJE, CONEXIÓN COMPLETA A TODOS LOS ORIFICIOS Y PUESTA EN MARCHA, INCLUIDA. NO INCLUYE LA PARTE DE OBRA CIVIL PERTENECIENTE A LA CONSTRUCCIÓN DE LA SOLERA Y LA BANCADA.

| Código | Ud | Descripción | Rendimiento | Precio | Importe |
|---|---|---|---|---|---|
| MO00000003 | h | Oficial 1ª | 64.0000 | 21.51 | 1376.64 |
| MO00000004 | h | Oficial 2ª | 64.0000 | 20.84 | 1333.76 |
| MT11400004 | ud | Depósito de agua contra incendios de chapa de acero galvanizado de 150m3 (material; 15/06/2022) | 1.0000 | 10395.87 | 10395.87 |
| MT11400011 | ud | Llenado depósito (material; 15/06/2022) | 1.0000 | 2500 | 2500.00 |
| MT11400003 | ud | Conjunto bifurcación siamensa-válvula (material; 15/06/2022) | 1.0000 | 1300 | 1300.00 |
|  |  | Total |  |  | 16906.27 |

**1110.0002** ud SUMINSTRO Y MONTAJE DE DEPÓSITO ELEVADO DE AGUA CONTRA INCENDIOS DE CHAPA DE ACERO GALVANIZADO DE 240M3 (14/06/2022)
Precio: 21078.32
SUMINISTRO Y MONTAJE DE DEPÓSITO ELEVADO PARA ABASTECIMIENTO DE AGUA CONTRA INCENDIOS DE 240M3, D 8,38M X H4,81M. TANQUE DE RESERVA DE AGUA CON TECHO, QUE SE MONTA MEDIANTE CHAPAS DE ACERO GALVANIZADO EN CALIENTE. SELLADOS CON MASILLA DE POLIURETANO QUE SE APLICA ENTRE CHAPAS Y TORNILLERÍA, Y QUE POLIMERIZA CON ACCIÓN DE LA HUMEDAD. EQUIPADO CON EQUIPO DE CONTROL COMPUESTO POR: VÁLVULA DE FLOTADOR PARA REPOSICIÓN AUTOMÁTICA, BOYAS DE NIVEL MÁXIMO-MÍNIMO, ORIFICIOS Y SOPORTES PARA LA INSTALACIÓN DE ASPIRACIÓN, REBOSADERO, LLENADO, VACIADO, RETORNO DE COLECTOR DE PRUEBAS, ESCALERA DE ACCESO CON PROTECCIÓN, BARANDILLA Y TRAMPILLA DE REGISTRO, BOCA HOMBRE CON TAPA Y JUNTA DE NEOPRENO, HIDRÓMETRO PARA LECTURA DE NIVEL DE AGUA EXTERIOR. TRANSPORTE, MONTAJE, CONEXIÓN COMPLETA A TODOS LOS ORIFICIOS Y PUESTA EN MARCHA, INCLUIDA. NO INCLUYE LA PARTE DE OBRA CIVIL PERTENECIENTE A LA CONSTRUCCIÓN DE LA SOLERA Y LA BANCADA.

| Código | Ud | Descripción | Rendimiento | Precio | Importe |
|---|---|---|---|---|---|
| MO00000003 | h | Oficial 1ª | 64.0000 | 21.51 | 1376.64 |
| MO00000004 | h | Oficial 2ª | 64.0000 | 20.84 | 1333.76 |
| MT11400005 | ud | Depósito de agua contra incendios de chapa de acero galvanizado de 240m3 (material; 15/06/2022) | 1.0000 | 14567.92 | 14567.92 |
| MT11400011 | ud | Llenado depósito | 1.0000 | 2500 | 2500.00 |
| MT11400003 | ud | Conjunto bifurcación siamensa-válvula | 1.0000 | 1300 | 1300.00 |
|  |  | Total |  |  | 21078.32 |

**1110.0003** ud SUMINISTRO Y MONTAJE DE RED DE TIERRA PARA DEPÓSITO DE AGUA DE PROTECCIÓN CONTRA INCENDIOS (14/06/2022)
Precio: 1077.05
SUMINISTRO Y MONTAJE DE LA INSTALACIÓN DE RED DE TIERRA PARA DEPÓSITO DE AGUA DE PROTECCIÓN CONTRA INCENDIOS COMPUESTA POR CABLE DE 35 MM2 SECCIÓN DESNUDO, ENTERRADO PERIMETRALMENTE AL DEPÓSITO A PROFUNDIDAD MÍNIMA DE 0.8 M INCLUSO 4 PICAS DE ACERO COBRIZADO DE 2 M DE LONGITUD, SOLDADURA ALUMINOTÉRMICO DE UNIÓN ENTRE ELEMENTOS DE LA RED DE TIERRAS Y PUENTE DE COMPROBACIÓN.

| Código | Ud | Descripción | Rendimiento | Precio | Importe |
|---|---|---|---|---|---|
| MO00000003 | h | Oficial 1ª | 3.0000 | 21.51 | 64.53 |
| MO00000004 | h | Oficial 2ª | 3.0000 | 20.84 | 62.52 |
| MT11400012 | ud | Puesta a tierra de depósito contra incendios (material; 15/06/2022) | 1.0000 | 950 | 950.00 |
|  |  | Total |  |  | 1077.05 |

**1110.0004** ud SUMINSTRO Y MONTAJE DE DEPÓSITO ELEVADO DE AGUA CONTRA INCENDIOS DE POLIÉSTER REFORZADO FIBRA DE VIDRIO DE 150M3 (14/06/2022)
Precio: 24370.4
SUMINISTRO Y MONTAJE DE DEPÓSITO PREFABRICADO DE POLIESTER REFORZADO FIBRA DE VIDRIO O SIMILAR DE 150 M3 DE CAPACIDAD PARA INSTALACIÓN DE EXTINCIÓN DE INCENDIOS, INCLUSO LLENADO DEL DEPÓSITO CON AGUA. INCLUYE TRABAJOS, MATERIALES Y MEDIOS AUXILIARES NECESARIOS PARA DEJAR LA UNIDAD COMPLETA INCLUSO PINTURA DE PROTECCIÓN Y PATAS DE ACERO, TOTALMENTE INSTALADA PROBADA Y EN PERFECTO ESTADO DE FUNCIONAMIENTO.

| Código | Ud | Descripción | Rendimiento | Precio | Importe |
|---|---|---|---|---|---|
| MO00000003 | h | Oficial 1ª | 64.0000 | 21.51 | 1376.64 |
| MO00000004 | h | Oficial 2ª | 64.0000 | 20.84 | 1333.76 |
| MT11400006 | ud | Depósito de agua contra incendios de poliéster reforzado fibra de vidrio de 150m3 (material; 15/06/2022) | 1.0000 | 17860 | 17860.00 |
| MT11400011 | ud | Llenado depósito | 1.0000 | 2500 | 2500.00 |
| MT11400003 | ud | Conjunto bifurcación siamensa-válvula | 1.0000 | 1300 | 1300.00 |
|  |  | Total |  |  | 24370.4 |

**1110.0005** ud SUMINSTRO Y MONTAJE DE DEPÓSITO ELEVADO DE AGUA CONTRA INCENDIOS DE POLIÉSTER REFORZADO FIBRA DE VIDRIO DE 240M3 (14/06/2022)
Precio: 59970.4
SUMINISTRO Y MONTAJE DE DEPÓSITO PREFABRICADO DE POLIESTER REFORZADO FIBRA DE VIDRIO O SIMILAR DE 240 M3 DE CAPACIDAD PARA INSTALACIÓN DE EXTINCIÓN DE INCENDIOS, INCLUSO LLENADO DEL DEPÓSITO CON AGUA. INCLUYE TRABAJOS, MATERIALES Y MEDIOS AUXILIARES NECESARIOS PARA DEJAR LA UNIDAD COMPLETA INCLUSO PINTURA DE PROTECCIÓN Y PATAS DE ACERO, TOTALMENTE INSTALADA PROBADA Y EN PERFECTO ESTADO DE FUNCIONAMIENTO.

| Código | Ud | Descripción | Rendimiento | Precio | Importe |
|---|---|---|---|---|---|
| MO00000003 | h | Oficial 1ª | 64.0000 | 21.51 | 1376.64 |
| MO00000004 | h | Oficial 2ª | 64.0000 | 20.84 | 1333.76 |
| MT11400007 | ud | Depósito de agua contra incendios de poliéster reforzado fibra de vidrio de 240m3 (material; 15/06/2022) | 1.0000 | 53460 | 53460.00 |
| MT11400011 | ud | Llenado depósito | 1.0000 | 2500 | 2500.00 |
| MT11400003 | ud | Conjunto bifurcación siamensa-válvula | 1.0000 | 1300 | 1300.00 |
|  |  | Total |  |  | 59970.4 |

**1110.0006** ud SUMINISTRO Y MONTAJE DE CASETA TÉCNICA PREFABRICADA, MODULAR DE HORMIGÓN ARMADO 4800X3840X3200 MM (15/06/2022)
Precio: 14442.44
SUMINISTRO Y MONTAJE DE CASETA TÉCNICA PREFABRICADA, MODULAR DE HORMIGÓN ARMADO 4800X3840X3200X APTO PARA CONTENER GRUPO DE PRESIÓN Y ELEMENTOS DE CONEXIÓN (VALVULERÍA, TUBERÍA ,..) INCUSO TRANSPORTE Y DESCARGA. TOTALMENTE MONTADA.

| Código | Ud | Descripción | Rendimiento | Precio | Importe |
|---|---|---|---|---|---|
| MO00000003 | h | Oficial 1ª | 64.0000 | 21.51 | 1376.64 |
| MO00000004 | h | Oficial 2ª | 64.0000 | 20.84 | 1333.76 |
| Q060201A01 | h | Camión. Con caja fija y grúa auxiliar. Para 16 t | 8.0000 | 58.08 | 464.64 |
| MT11400001 | ud | Caseta técnica prefabricada, modular de hormigón armado 4800x3840x3200 mm (material; 15/06/2022) | 1.0000 | 11267.4 | 11267.40 |
|  |  | Total |  |  | 14442.44 |

**1110.0007** ud SUMINISTRO Y MONTAJE DE GRUPO DE PRESIÓN CONTRAINCENDIOS JED. CAUDAL 120 M3/H, PRESIÓN DE 90 M.C.A. (15/06/2022)
Precio: 58613.8
SUMINISTRO Y MONTAJE DE GRUPO DE PRESIÓN CONTRAINCENDIOS FABRICADO SEGÚN NORMA UNE 23500-2012, UNE-EN-12845 Y CEPREVEN, DE CAUDAL TOTAL DE 120 M3/H PRESIÓN DE 90 M.C.A. FORMADO POR DOS BOMBAS PRINCIPALES (ELÉCTRICA Y DIÉSEL) Y BOMBA JOCKEY. COMLPETAMENTE INSTALADO Y FUNCIONANDO.

| Código | Ud | Descripción | Rendimiento | Precio | Importe |
|---|---|---|---|---|---|
| MO00000003 | h | Oficial 1ª | 8.0000 | 21.51 | 172.08 |
| MO00000004 | h | Oficial 2ª | 8.0000 | 20.84 | 166.72 |
| MT11400008 | ud | Grupo de presión contraincendios JED. Caudal 120 m3/h, Presión de 90 m.c.a. (material; 15/06/2022) | 1.0000 | 58275 | 58275.00 |
|  |  | Total |  |  | 58613.8 |

**1110.0008** ud SUMINISTRO Y MONTAJE DE TUBERIA ENTERRADA DE POLIETILENO PE 100. DIAMETRO EXTERIOR 110MM PN 16 (15/06/2022)
Precio: 16.36
SUMINISTRO Y MONTAJE DE TUBERIA DE POLIETILENO PE 100 COLOR NEGRO CON DOS BANDAS AZULES, DIAMETRO EXTERIOR 110MM PN 16,ENTERRADA, INCLUSO PARTE PROPORCIONAL DE PIEZAS ESPECIALES, CONEXIONES E INSTALACION COMPLETA.

| Código | Ud | Descripción | Rendimiento | Precio | Importe |
|---|---|---|---|---|---|
| MO00000003 | h | Oficial 1ª | 0.2000 | 21.51 | 4.30 |
| MO00000004 | h | Oficial 2ª | 0.2000 | 20.84 | 4.17 |
| MT11400015 | m | Tuberia enterrada de polietileno PE 100. Diametro exterior 110mm PN 16 (material; 15/06/2022) | 1.0000 | 7.89 | 7.89 |
|  |  | Total |  |  | 16.36 |

**1110.0009** m SUMINISTRO Y MONTAJE DE TUBERIA ENTERRADA DE POLIETILENO PE 100. DIAMETRO EXTERIOR 160MM PN 16 (15/06/2022)
Precio: 24.96
SUMINISTRO Y MONTAJE DE TUBERIA DE POLIETILENO PE 100 COLOR NEGRO CON DOS BANDAS AZULES, DIAMETRO EXTERIOR 160MM PN 16, ENTERRADA, INCLUSO PARTE PROPORCIONAL DE PIEZAS ESPECIALES, CONEXIONES E INSTALACION COMPLETA.

| Código | Ud | Descripción | Rendimiento | Precio | Importe |
|---|---|---|---|---|---|
| MO00000003 | h | Oficial 1ª | 0.2000 | 21.51 | 4.30 |
| MO00000004 | h | Oficial 2ª | 0.2000 | 20.84 | 4.17 |
| MT11400016 | m | Tuberia enterrada de polietileno PE 100. Diametro exterior 160mm PN 16 (material; 15/06/2022) | 1.0000 | 16.49 | 16.49 |
|  |  | Total |  |  | 24.96 |

**1110.0010** m SUMINISTRO Y MONTAJE DE TUBERIA ENTERRADA DE POLIETILENO PE 100. DIAMETRO EXTERIOR 200MM PN 16 (15/06/2022)
Precio: 34.2
SUMINISTRO Y MONTAJE DE TUBERIA DE POLIETILENO PE 100 COLOR NEGRO CON DOS BANDAS AZULES, DIAMETRO EXTERIOR 200MM PN 16, ENTERRADA, INCLUSO PARTE PROPORCIONAL DE PIEZAS ESPECIALES, CONEXIONES E INSTALACION COMPLETA.

| Código | Ud | Descripción | Rendimiento | Precio | Importe |
|---|---|---|---|---|---|
| MO00000003 | h | Oficial 1ª | 0.2000 | 21.51 | 4.30 |
| MO00000004 | h | Oficial 2ª | 0.2000 | 20.84 | 4.17 |
| MT11400017 | m | Tuberia enterrada de polietileno PE 100. Diametro exterior 200mm PN 16 (material; 15/06/2022) | 1.0000 | 25.73 | 25.73 |
|  |  | Total |  |  | 34.2 |

**1110.0011** m SUMINISTRO Y MONTAJE DE TUBERIA ENTERRADA DE POLIETILENO PE 100. DIAMETRO EXTERIOR 250MM PN 16 (15/06/2022)
Precio: 48.8
SUMINISTRO Y MONTAJE DE TUBERIA DE POLIETILENO PE 100 COLOR NEGRO CON DOS BANDAS AZULES, DIAMETRO EXTERIOR 250MM PN 16, ENTERRADA, INCLUSO PARTE PROPORCIONAL DE PIEZAS ESPECIALES, CONEXIONES E INSTALACION COMPLETA.

| Código | Ud | Descripción | Rendimiento | Precio | Importe |
|---|---|---|---|---|---|
| MO00000003 | h | Oficial 1ª | 0.2000 | 21.51 | 4.30 |
| MO00000004 | h | Oficial 2ª | 0.2000 | 20.84 | 4.17 |
| MT11400018 | m | Tuberia enterrada de polietileno PE 100. Diametro exterior 250mm PN 16 (material; 15/06/2022) | 1.0000 | 40.33 | 40.33 |
|  |  | Total |  |  | 48.8 |

**1110.0012** m SUMINISTRO Y MONTAJE DE TUBERÍA ACERO NEGRO CON SOLDADURA, DE 8” DE DIÁMETRO (DN-200) (15/06/2022)
Precio: 57.28
SUMINISTRO Y MONTAJE DE TUBERÍA ACERO NEGRO CONFORME A NORMA UNE-EN 10255 (W) CON SOLDADURA, DE 8” DE DIÁMETRO (DN-200) INCLUSO PARTE PROPORCIONAL DE UNIONES, SOPORTES, ACCESORIOS, PLATAFORMAS MÓVILES, MANO DE OBRA PRUEBA HIDRÁULICA CON ACABADO ESMALTE ROJO RAL-3000. COMLPETAMENTE INSTALADA.

| Código | Ud | Descripción | Rendimiento | Precio | Importe |
|---|---|---|---|---|---|
| MO00000003 | h | Oficial 1ª | 0.2000 | 21.51 | 4.30 |
| MO00000004 | h | Oficial 2ª | 0.2000 | 20.84 | 4.17 |
| MT11400021 | m | Tubería acero negro con soldadura, de 8” de diámetro (DN-200) (material; 15/06/2022) | 1.0000 | 48.81 | 48.81 |
|  |  | Total |  |  | 57.28 |

**1110.0013** m SUMINISTRO Y MONTAJE DE TUBERÍA ACERO NEGRO CON SOLDADURA, DE 6” DE DIÁMETRO (DN-150) (15/06/2022)
Precio: 35.06
SUMINISTRO Y MONTAJE DE TUBERÍA ACERO NEGRO CONFORME A NORMA UNE-EN 10255 (W) CON SOLDADURA, DE 6” DE DIÁMETRO (DN-150) INCLUSO PARTE PROPORCIONAL DE UNIONES, SOPORTES, ACCESORIOS, PLATAFORMAS MÓVILES, MANO DE OBRA PRUEBA HIDRÁULICA CON ACABADO ESMALTE ROJO RAL-3000. COMPLETAMENTE INSTALADA.

| Código | Ud | Descripción | Rendimiento | Precio | Importe |
|---|---|---|---|---|---|
| MO00000003 | h | Oficial 1ª | 0.2000 | 21.51 | 4.30 |
| MO00000004 | h | Oficial 2ª | 0.2000 | 20.84 | 4.17 |
| MT11400020 | m | Tubería acero negro con soldadura, de 6” de diámetro (DN-150) (material; 15/06/2022) | 1.0000 | 26.59 | 26.59 |
|  |  | Total |  |  | 35.06 |

**1110.0014** m SUMINISTRO Y MONTAJE DE TUBERÍA ACERO NEGRO CON SOLDADURA, DE 4” DE DIÁMETRO (DN-100) (15/06/2022)
Precio: 27.05
SUMINISTRO Y MONTAJE DE TUBERÍA ACERO NEGRO CONFORME A NORMA UNE-EN 10255 (W) CON SOLDADURA, DE 4” DE DIÁMETRO (DN-100) INCLUSO PARTE PROPORCIONAL DE UNIONES, SOPORTES, ACCESORIOS, PLATAFORMAS MÓVILES, MANO DE OBRA PRUEBA HIDRÁULICA CON ACABADO ESMALTE ROJO RAL-3000. COMPLETAMENTE INSTALADA

| Código | Ud | Descripción | Rendimiento | Precio | Importe |
|---|---|---|---|---|---|
| MO00000003 | h | Oficial 1ª | 0.2000 | 21.51 | 4.30 |
| MO00000004 | h | Oficial 2ª | 0.2000 | 20.84 | 4.17 |
| MT11400019 | m | Tubería acero negro con soldadura, de 4” de diámetro (DN-100) (material; 15/06/2022) | 1.0000 | 18.58 | 18.58 |
|  |  | Total |  |  | 27.05 |

**1110.0015** m SUMINISTRO Y MONTAJE DE TUBERIA DE FUNDICIÓN DUCTIL K9 DN100 MM (15/06/2022)
Precio: 36.95
SUMINISTRO Y MONTAJE DE TUBERIA DE FUNDICIÓN DUCTIL K9 DN100 MM, JUNTA DE CIERRE AUTOESTANCA. INCLUYE PARTE PROPORCIONAL DE ACCESORIOS Y PIEZAS ESPECIALES. COMPLETAMENTE INSTALADA.

| Código | Ud | Descripción | Rendimiento | Precio | Importe |
|---|---|---|---|---|---|
| MO00000003 | h | Oficial 1ª | 0.2000 | 21.51 | 4.30 |
| MO00000004 | h | Oficial 2ª | 0.2000 | 20.84 | 4.17 |
| MT11400014 | m | Tuberia de fundición ductil K9 DN100 mm, junta de cierre autoestanca. (material; 15/06/2022) | 1.0000 | 28.48 | 28.48 |
|  |  | Total |  |  | 36.95 |

**1110.0016** ud SUMINISTRO Y MONTAJE DE TE DE FUNDICIÓN BRIDA- BRIDA DN 200/100 MM (15/06/2022)
Precio: 273.32
SUMINISTRO Y MONTAJE DE TE DE FUNDICIÓN BRIDA- BRIDA DN 200/100 MM ( O DIAMETRO INFERIOR), INCLUYE PARTE PROPORCIONAL DE ACCESORIOS PARA SU MONTAJE. COMPLETAMENTE INSTALADA

| Código | Ud | Descripción | Rendimiento | Precio | Importe |
|---|---|---|---|---|---|
| MO00000003 | h | Oficial 1ª | 0.2000 | 21.51 | 4.30 |
| MO00000004 | h | Oficial 2ª | 0.2000 | 20.84 | 4.17 |
| MT11400013 | ud | TE de fundición brida- brida DN 200/100 mm ( o diametro inferior) (material; 15/06/2022) | 1.0000 | 264.85 | 264.85 |
|  |  | Total |  |  | 273.32 |

**1110.0017** ud SUMINISTRO Y MONTAJE DE CODO CON DOS ENCHUFES DE FUNDICIÓN DN 200 MM (15/06/2022)
Precio: 217.8
SUMINISTRO Y MONTAJE DE CODO CON DOS ENCHUFES DE FUNDICIÓN DN 200 MM, INCLUYE PARTE PROPORCIONAL DE ACCESORIOS PARA SU MONTAJE. PARA CUALQUIER GIRO (1/4,1/8, 1/16, 1/32). COMPLETAMENTE INSTALADO.

| Código | Ud | Descripción | Rendimiento | Precio | Importe |
|---|---|---|---|---|---|
| MO00000003 | h | Oficial 1ª | 0.2000 | 21.51 | 4.30 |
| MO00000004 | h | Oficial 2ª | 0.2000 | 20.84 | 4.17 |
| MT11400002 | ud | Codo con dos enchufes de fundición DN 200 mm (material; 15/06/2022) | 1.0000 | 209.33 | 209.33 |
|  |  | Total |  |  | 217.8 |

**1110.0018** ud SUMINISTRO Y MONTAJE DE JUNTA DE FUNDICIÓN DN 200 MM (15/06/2022)
Precio: 52.8
SUMINISTRO Y MONTAJE DE JUNTA FUNDICIÓN DN 200 MM, INCLUYE PARTE PROPORCIONAL DE ACCESORIOS PARA SU MONTAJE. COMPLETAMENTE INSTALADA.

| Código | Ud | Descripción | Rendimiento | Precio | Importe |
|---|---|---|---|---|---|
| MO00000003 | h | Oficial 1ª | 0.2000 | 21.51 | 4.30 |
| MO00000004 | h | Oficial 2ª | 0.2000 | 20.84 | 4.17 |
| MT11400010 | ud | Junta de fundición DN 200 mm (material; 15/06/2022) | 1.0000 | 44.33 | 44.33 |
|  |  | Total |  |  | 52.8 |

**1110.0019** ud SUMINISTRO Y MONTAJE DE JUNTA DE FUNDICIÓN DN 100 MM (15/06/2022)
Precio: 27.5
SUMINISTRO Y MONTAJE JUNTA DE FUNDICIÓN DN 100 MM, INCLUYE PARTE PROPORCIONAL DE ACCESORIOS PARA SU MONTAJE. COMPLETAMENTE INSTALADA.

| Código | Ud | Descripción | Rendimiento | Precio | Importe |
|---|---|---|---|---|---|
| MO00000003 | h | Oficial 1ª | 0.2000 | 21.51 | 4.30 |
| MO00000004 | h | Oficial 2ª | 0.2000 | 20.84 | 4.17 |
| MT11400009 | ud | Junta de fundición DN 100 mm (material; 15/06/2022) | 1.0000 | 19.03 | 19.03 |
|  |  | Total |  |  | 27.5 |

**1110.0020** ud SUMINISTRO Y MONTAJE DE VÁLVULA DE COMPUERTA DE CIERRE ELASTICO DN100MM, PN16, CUERPO DE FUNDICIÓN DUCTIL (15/06/2022)
Precio: 140.8
SUMINISTRO Y MONTAJE DE VÁLVULA DE COMPUERTA DE CIERRE ELASTICO DN100MM, PN16, CUERPO DE FUNDICIÓN DUCTIL RECUBIERTO EN EPOXY EN POLVO INTERIOR Y EXTERIORMENTE EJE DE ACERO INOXIDABLE. INCLUYE VOLANTE DE MANIOBRA Y PARTE PROPORCIONAL DE ACCESORIOS PARA SU MONTAJE. COMPLETAMENTE INSTALADA.

| Código | Ud | Descripción | Rendimiento | Precio | Importe |
|---|---|---|---|---|---|
| MO00000003 | h | Oficial 1ª | 0.2000 | 21.51 | 4.30 |
| MO00000004 | h | Oficial 2ª | 0.2000 | 20.84 | 4.17 |
| MT11400022 | ud | Válvula de compuerta de cierre elastico DN100mm, PN16, cuerpo de fundición ductil (material; 15/06/2022) | 1.0000 | 132.33 | 132.33 |
|  |  | Total |  |  | 140.8 |

**1110.0021** ud SUMINISTRO Y MONTAJE DE VÁLVULA DE COMPUERTA DE CIERRE ELASTICO DN200MM, PN16, CUERPO DE FUNDICIÓN DUCTIL (15/06/2022)
Precio: 448.8
SUMINISTRO Y MONTAJE DE VÁLVULA DE COMPUERTA DE CIERRE ELASTICO DN200MM, PN16, CUERPO DE FUNDICIÓN DUCTIL RECUBIERTO EN EPOXY EN POLVO INTERIOR Y EXTERIORMENTE EJE DE ACERO INOXIDABLE. INCLUYE VOLANTE DE MANIOBRA Y PARTE PRO`PORCIONAL DE ACCESORIOS PARA SU MONTAJE. COMPLETAMENTE INSTALADA.

| Código | Ud | Descripción | Rendimiento | Precio | Importe |
|---|---|---|---|---|---|
| MO00000003 | h | Oficial 1ª | 0.2000 | 21.51 | 4.30 |
| MO00000004 | h | Oficial 2ª | 0.2000 | 20.84 | 4.17 |
| MT11400023 | ud | Válvula de compuerta de cierre elastico DN200mm, PN16, cuerpo de fundición ductil (material; 15/06/2022) | 1.0000 | 440.33 | 440.33 |
|  |  | Total |  |  | 448.8 |

**1110.0022** ud SUMINISTRO Y MONTAJE DE VÁLVULA DE VENTOSA TRIFUNCIONAL DN100MM, PN16, CUERPO DE FUNDICIÓN DÚCTIL (15/06/2022)
Precio: 807.4
SUMINISTRO Y MONTAJE DE VÁLVULA DE VENTOSA TRIFUNCIONAL DN100MM, PN16, CUERPO DE FUNDICIÓN DUCTI, CARCASA DMC , DISCO FLOTANTE DE POLIPROPILENO, BOLA DE ACERO S-235 IR CON EDPM, JUNTAS EDPM. INCLUYE PARTE PROPORCIONAL DE ACCESORIOS PARA SU MONTAJE. COMPLETAMENTE INSTALADA.

| Código | Ud | Descripción | Rendimiento | Precio | Importe |
|---|---|---|---|---|---|
| MO00000003 | h | Oficial 1ª | 0.2000 | 21.51 | 4.30 |
| MO00000004 | h | Oficial 2ª | 0.2000 | 20.84 | 4.17 |
| MT11400024 | ud | Válvula de ventosa trifuncional DN100mm, PN16, cuerpo de fundición ductil (material; 15/06/2022) | 1.0000 | 798.93 | 798.93 |
|  |  | Total |  |  | 807.4 |

**1110.0023** ud SUMINISTRO Y MONTAJE DE VÁLVULA DE VENTOSA TRIFUNCIONAL DN200MM, PN16, CUERPO DE FUNDICIÓN DÚCTIL (15/06/2022)
Precio: 2200
SUMINISTRO Y MONTAJE DE VÁLVULA DE VENTOSA TRIFUNCIONAL DN200MM, PN16, CUERPO DE FUNDICIÓN DUCTI, CARCASA DMC , DISCO FLOTANTE DE POLIPROPILENO, BOLA DE ACERO S-235 IR CON EDPM, JUNTAS EDPM. INCLUYE PARTE PROPORCIONAL DE ACCESORIOS PARA SU MONTAJE. COMPLETAMENTE INSTALADA.

| Código | Ud | Descripción | Rendimiento | Precio | Importe |
|---|---|---|---|---|---|
| MO00000003 | h | Oficial 1ª | 0.2000 | 21.51 | 4.30 |
| MO00000004 | h | Oficial 2ª | 0.2000 | 20.84 | 4.17 |
| MT11400025 | ud | Ventosa trifuncional DN200mm, PN16, cuerpo de fundición ductil (material; 15/06/2022) | 1.0000 | 2191.53 | 2191.53 |
|  |  | Total |  |  | 2200 |

### 11.11 DRENAJE TÓXICOS (06/06/2022)

**1111.0001** ud TAPA DE FUNDICIÓN CUADRADA DE 0,60 X 0,60 M
Precio: 83.02
TAPA DE FUNDICIÓN CUADRADA DE 0,60 X 0,60 m, INCLUSO TRANSPORTE, COLOCACIÓN Y TODOS LOS MATERIALES Y MEDIOS NECESARIOS PARA LA CORRECTA EJECUCIÓN DE LA OBRA.

| Código | Ud | Descripción | Rendimiento | Precio | Importe |
|---|---|---|---|---|---|
| MO00000002 | h | Capataz | 0.0041 | 21.98 | 0.09 |
| MO00000003 | h | Oficial 1ª | 0.0408 | 21.51 | 0.88 |
| MO00000004 | h | Oficial 2ª | 0.0408 | 20.84 | 0.85 |
| MT01100331 | ud | Tapa de fundición cuadrada de 0,60 x 0,60 m (material) | 1.0000 | 81.2 | 81.20 |
|  |  | Total |  |  | 83.02 |

Claves: armadura, muro, hormigón, losa, viga, marco, estribo, tablero

**1111.0002** ud ARQUETA SIFÓNICA DE HORMIGÓN ARMADO
Precio: 171.23
ARQUETA SIFÓNICA DE HORMIGÓN ARMADO, ACERO B500, INCLUSO TAPA PUESTA EN OBRA SEGÚN DETALLES DE PLANOS, COLOCADA, TOTALMENTE TERMINADA.

| Código | Ud | Descripción | Rendimiento | Precio | Importe |
|---|---|---|---|---|---|
| MO00000002 | h | Capataz | 0.0170 | 21.98 | 0.37 |
| MO00000003 | h | Oficial 1ª | 0.7500 | 21.51 | 16.13 |
| MO00000004 | h | Oficial 2ª | 0.7500 | 20.84 | 15.63 |
| Q081100A15 | h | Vibradores de hormigones. De 76 mm de diámetro | 0.4500 | 0.64 | 0.29 |
| MT01060050 | m³ | Hormigón C30/37 para cualquier consistencia y cualquier tamaño máximo de árido | 0.8000 | 83.72 | 66.98 |
| MT01100005 | kg | Alambre de atar recocido Ø 1,3 mm | 0.0100 | 1.36 | 0.01 |
| MT01100340 | kg | Acero laminado S275JR, cortado a medida y con una capa de imprimación antioxidante | 20.0000 | 1.62 | 32.40 |
| MT01110005 | kg | Acero corrugado B 500 B o B 500 C, con características de ductilidad mejoradas, en barras | 30.0000 | 1.22 | 36.60 |
| MT01120001 | m | Amortización de tablón de madera de pino para 10 usos | 0.0700 | 0.39 | 0.03 |
| MT01120015 | ud | Amortización de puntal metálico y telescópico de 5 m y 150 usos | 0.1940 | 0.18 | 0.03 |
| MT01120020 | m² | Amortización de panel metálico plano para 40 usos | 0.0700 | 1.94 | 0.14 |
| MT01120040 | kg | Materiales auxiliares para encofrar | 2.0000 | 1.25 | 2.50 |
| MT01120050 | l | Desencofrante | 0.0700 | 1.75 | 0.12 |
|  |  | Total |  |  | 171.23 |

Claves: tablero, armadura, viga, losa, hormigón, muro, marco, estribo

**1111.0003** ud VÁLVULA DE MARIPOSA DE FUNDICIÓN DE 400 MM DE DIÁMETRO INTERIOR
Precio: 3104.8
VÁLVULA DE MARIPOSA DE FUNDICIÓN, DE ACCIDONAMIENTO POR MECANISMO REDUCTOR, DE 400 mm DE DIÁMETRO INTERIOR, C/ELÁSTICO, COLOCADA EN TUBERÍA DE ABASTECIMIENTO DE AGUA, INCLUSO UNIONES Y ACCESORIOS, SIN INCLUIR DADO DE ANCLAJE, COMPLETAMENTE INSTALADA.

| Código | Ud | Descripción | Rendimiento | Precio | Importe |
|---|---|---|---|---|---|
| MO00000002 | h | Capataz | 1.0000 | 21.98 | 21.98 |
| MO00000003 | h | Oficial 1ª | 4.0000 | 21.51 | 86.04 |
| MO00000004 | h | Oficial 2ª | 4.0000 | 20.84 | 83.36 |
| MT02020046 | ud | Válvula de mariposa de fundición, de accionamiento por mecanismo reductor, de 400 mm de diámetro interior, i/accesorios. (material) | 1.0000 | 2913.42 | 2913.42 |
|  |  | Total |  |  | 3104.8 |

Claves: armadura, tablero, marco, viga, losa, estribo, hormigón, muro

**1111.0004** ud CARRETE DE DESMONTAJE DN400 PN10
Precio: 1029.23

| Código | Ud | Descripción | Rendimiento | Precio | Importe |
|---|---|---|---|---|---|
| MO00000002 | h | Capataz | 0.5000 | 21.98 | 10.99 |
| MO00000003 | h | Oficial 1ª | 1.0000 | 21.51 | 21.51 |
| MO00000004 | h | Oficial 2ª | 1.0000 | 20.84 | 20.84 |
| MT02020047 | ud | Carrete de desmontaje DN400 PN10 (material) | 1.0000 | 975.89 | 975.89 |
|  |  | Total |  |  | 1029.23 |

**1111.0005** m MASILLA HIDROEXPANSIVA
Precio: 14.19

| Código | Ud | Descripción | Rendimiento | Precio | Importe |
|---|---|---|---|---|---|
| MO00000003 | h | Oficial 1ª | 0.1810 | 21.51 | 3.89 |
| MT05020005 | m | Sellador hidroexpansivo Sika Swell o equivalente (material) | 1.0000 | 10.3 | 10.30 |
|  |  | Total |  |  | 14.19 |

**1111.0006** m² LÁMINA DRENANTE FIJADA EN TRASDÓS DE MUROS Y ESTRIBOS
Precio: 4.15
LÁMINA DRENANTE FIJADA EN TRASDOS DE MUROS Y ESTRIBOS FORMADO POR LÁMINA DRENANTE DE GEOTEXTIL Y NÚCLEO DRENANTE INTERMEDIO.

| Código | Ud | Descripción | Rendimiento | Precio | Importe |
|---|---|---|---|---|---|
| MO00000002 | h | Capataz | 0.0020 | 21.98 | 0.04 |
| MO00000003 | h | Oficial 1ª | 0.0200 | 21.51 | 0.43 |
| MO00000004 | h | Oficial 2ª | 0.0200 | 20.84 | 0.42 |
| MT05020002 | m² | Lámina drenante de geotextil y núcleo drenante intermedio (material) | 1.1000 | 2.96 | 3.26 |
|  |  | Total |  |  | 4.15 |

Claves: marco, hormigón, estribo, tablero, losa, armadura, muro, viga

**1111.0007** m JUNTA WATER-STOP
Precio: 20.51

| Código | Ud | Descripción | Rendimiento | Precio | Importe |
|---|---|---|---|---|---|
| MO00000003 | h | Oficial 1ª | 0.0800 | 21.51 | 1.72 |
| MT05020003 | m | Junta Waterstop XP (material) | 1.0000 | 11.87 | 11.87 |
| MT05020004 | m | Malla metálica tipo Revofix o similar (material) | 1.0000 | 6.92 | 6.92 |
|  |  | Total |  |  | 20.51 |

Claves: estribo, losa, hormigón, marco, muro, tablero, armadura, viga

### 11.12 SEÑALIZACIÓN VARIABLE (09/06/2022)

**1112.0010** ud INSTALACIÓN PMV 2G 64x64 + 3 FILAS 12 CARACTERES (h= 420 mm) (09/06/2022)
Precio: 41020.09
SUMINISTRO E INSTALACIÓN DE PANEL DE MENSAJE VARIABLE FORMADO POR DOS ZONAS GRÁFICAS CON RESOLUCIÓN 64 X 64 DE 1280 X 1280 MM Y UNA ZONA ALFANUMÉRICA FORMADA POR 3 LÍNEAS DE 12 CARACTERES CADA UNA, CON ALTURA DE CARACTER 420 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090019 | ud | Panel mensaje variable 2G 64x64 + 3 filas 12 caracteres (h= 420 mm) (material; 17/06/2022) | 1.0000 | 40593.09 | 40593.09 |
|  |  | Total |  |  | 41020.09 |

**1112.0020** ud INSTALACIÓN PMV 1G 64x64 + 3 FILAS 12 CARACTERES (h= 420 mm) (09/06/2022)
Precio: 33699
SUMINISTRO E INSTALACIÓN DE PANEL DE MENSAJE VARIABLE FORMADO POR UNA ZONA GRÁFICA CON RESOLUCIÓN 64 X 64 DE 1280 X 1280 MM Y UNA ZONA ALFANUMÉRICA FORMADA POR 3 LÍNEAS DE 12 CARACTERES CADA UNA, CON ALTURA DE CARACTER 420 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090015 | ud | Panel mensaje variable 1G 64x64 + 3 filas 12 caracteres (h= 420 mm) (material; 17/06/2022) | 1.0000 | 33272 | 33272.00 |
|  |  | Total |  |  | 33699 |

**1112.0150** ud INSTALACIÓN PANEL ASPA/FLECHA (09/06/2022)
Precio: 1806.46
SUMINISTRO E INSTALACIÓN DE SEÑAL LUMINOSA LED TIPO ASPA-FLECHA DE 1 ZONA GRÁFICA DE 1 M DE ALTURA, LUMINANCIA L3 Y ANCHURA DE HAZ B4. INCLUIDO SUMINISTRO, MANO DE OBRA, MATERIALES Y MAQUINARIA (TAMBIÉN DESVÍOS DE TRÁFICO, SEÑALIZACIÓN PROVISIONAL Y TRABAJOS NOCTURNOS EN SU CASO), TOTALMENTE TERMINADA, CONEXIONADA Y EN PERFECTO FUNCIONAMIENTO.

| Código | Ud | Descripción | Rendimiento | Precio | Importe |
|---|---|---|---|---|---|
| MO00000003 | h | Oficial 1ª | 0.5000 | 21.51 | 10.76 |
| MO00000004 | h | Oficial 2ª | 2.0000 | 20.84 | 41.68 |
| Q140000B10 | h | Grúas de carretera (desplazamiento rápido) hasta 100 t. Para carga máxima de 100 t | 1.0000 | 174.58 | 174.58 |
| Q140506A05 | h | Plataformas elevadoras móviles para personal (PEMP). Elevadoras sobre remolque (telescópicas). De 15 m de altura | 2.0000 | 42.52 | 85.04 |
| MT11080039 | ud | Señal luminosa LED tipo aspa-flecha de 1 zona gráfica de 1 m de altura, luminancia L3, anchura de haz B4 (material; 17/06/2022) | 1.0000 | 1494.4 | 1494.40 |
|  |  | Total |  |  | 1806.46 |

**1112.0160** ud INSTALACIÓN PANEL CONTROL LINEAL DE VELOCIDAD (09/06/2022)
Precio: 1862.47
SUMINISTRO E INSTALACIÓN DE SEÑAL LUMINOSA LED TIPO LÍMITE DE VELOCIDAD DE 1 ZONA GRÁFICA DE 1 M DE ALTURA, LUMINANCIA L3 Y ANCHURA DE HAZ B4. INCLUIDO SUMINISTRO, MANO DE OBRA, MATERIALES Y MAQUINARIA (TAMBIÉN DESVÍOS DE TRÁFICO, SEÑALIZACIÓN PROVISIONAL Y TRABAJOS NOCTURNOS EN SU CASO), TOTALMENTE TERMINADA, CONEXIONADA Y EN PERFECTO FUNCIONAMIENTO.

| Código | Ud | Descripción | Rendimiento | Precio | Importe |
|---|---|---|---|---|---|
| MO00000003 | h | Oficial 1ª | 0.5000 | 21.51 | 10.76 |
| MO00000004 | h | Oficial 2ª | 2.0000 | 20.84 | 41.68 |
| Q140000B10 | h | Grúas de carretera (desplazamiento rápido) hasta 100 t. Para carga máxima de 100 t | 1.0000 | 174.58 | 174.58 |
| Q140506A05 | h | Plataformas elevadoras móviles para personal (PEMP). Elevadoras sobre remolque (telescópicas). De 15 m de altura | 2.0000 | 42.52 | 85.04 |
| MT11080040 | ud | Señal luminosa LED tipo límite de velocidad de 1 zona gráfica de 1 m de altura, luminancia L3, anchura de haz B4 (material; 17/06/2022) | 1.0000 | 1550.41 | 1550.41 |
|  |  | Total |  |  | 1862.47 |

**1112.0170** ud INSTALACIÓN PANEL STOP (09/06/2022)
Precio: 4862.03
SUMINISTRO E INSTALACIÓN DE SEÑAL LUMINOSA LED TIPO "STOP A XXX M" TAMAÑO 1400, 2 O 3 LÍNEAS DE CARACTERES ALFANUMÉRICOS. INCLUIDO SUMINISTRO, MANO DE OBRA, MATERIALES Y MAQUINARIA (TAMBIÉN DESVÍOS DE TRÁFICO, SEÑALIZACIÓN PROVISIONAL Y TRABAJOS NOCTURNOS EN SU CASO), TOTALMENTE TERMINADA, CONEXIONADA Y EN PERFECTO FUNCIONAMIENTO.

| Código | Ud | Descripción | Rendimiento | Precio | Importe |
|---|---|---|---|---|---|
| MO00000003 | h | Oficial 1ª | 0.5000 | 21.51 | 10.76 |
| MO00000004 | h | Oficial 2ª | 2.0000 | 20.84 | 41.68 |
| Q140000B10 | h | Grúas de carretera (desplazamiento rápido) hasta 100 t. Para carga máxima de 100 t | 1.0000 | 174.58 | 174.58 |
| Q140506A05 | h | Plataformas elevadoras móviles para personal (PEMP). Elevadoras sobre remolque (telescópicas). De 15 m de altura | 2.0000 | 42.52 | 85.04 |
| MT11080038 | ud | Señal luminosa LED tipo "STOP a XXX m" tamaño 1400, 2 o 3 líneas de caracteres alfanuméricos (material; 17/06/2022) | 1.0000 | 4549.97 | 4549.97 |
|  |  | Total |  |  | 4862.03 |

**1112.0180** ud INSTALACIÓN SEMÁFORO 3 LÁMPARAS LED 3 COLORES (S13/200) (10/06/2022)
Precio: 510.2
SUMINISTRO Y MONTAJE A CUALQUIER ALTURA DE SEÑAL LUMINOSA CON SEMÁFORO EN ALUMINIO INYECTADO, Y 3 FOCOS LED Y 200 M DE DIÁMETRO; INCLUYENDO MEDIOS AUXILIARES Y PEQUEÑO MATERIAL. INCLUIDO SUMINISTRO, MANO DE OBRA, MATERIALES Y MAQUINARIA (TAMBIÉN DESVÍOS DE TRÁFICO, SEÑALIZACIÓN PROVISIONAL Y TRABAJOS NOCTURNOS EN SU CASO), TOTALMENTE TERMINADA, CONEXIONADA Y EN PERFECTO FUNCIONAMIENTO.

| Código | Ud | Descripción | Rendimiento | Precio | Importe |
|---|---|---|---|---|---|
| MO00000003 | h | Oficial 1ª | 0.5000 | 21.51 | 10.76 |
| MO00000004 | h | Oficial 2ª | 1.0000 | 20.84 | 20.84 |
| Q140000B10 | h | Grúas de carretera (desplazamiento rápido) hasta 100 t. Para carga máxima de 100 t | 0.5000 | 174.58 | 87.29 |
| Q140506A05 | h | Plataformas elevadoras móviles para personal (PEMP). Elevadoras sobre remolque (telescópicas). De 15 m de altura | 1.0000 | 42.52 | 42.52 |
| MT11080036 | ud | Semáforo S13/200 leds de tres colores (material; 17/06/2022) | 1.0000 | 340.95 | 340.95 |
| MT11900007 | ud | Pequeño material para instalación semáforos (material; 17/06/2022) | 4.0000 | 1.96 | 7.84 |
|  |  | Total |  |  | 510.2 |

**1112.0190** ud INSTALACIÓN SEMÁFORO 2 LÁMPARAS LED (S12/200) (10/06/2022)
Precio: 491.25
SUMINISTRO Y MONTAJE A CUALQUIER ALTURA DE SEÑAL LUMINOSA CON SEMÁFORO EN ALUMINIO INYECTADO, Y 2 FOCOS LED Y 200 M DE DIÁMETRO; INCLUYENDO MEDIOS AUXILIARES Y PEQUEÑO MATERIAL. INCLUIDO SUMINISTRO, MANO DE OBRA, MATERIALES Y MAQUINARIA (TAMBIÉN DESVÍOS DE TRÁFICO, SEÑALIZACIÓN PROVISIONAL Y TRABAJOS NOCTURNOS EN SU CASO), TOTALMENTE TERMINADA, CONEXIONADA Y EN PERFECTO FUNCIONAMIENTO.

| Código | Ud | Descripción | Rendimiento | Precio | Importe |
|---|---|---|---|---|---|
| MO00000003 | h | Oficial 1ª | 0.5000 | 21.51 | 10.76 |
| MO00000004 | h | Oficial 2ª | 1.0000 | 20.84 | 20.84 |
| Q140000B10 | h | Grúas de carretera (desplazamiento rápido) hasta 100 t. Para carga máxima de 100 t | 0.5000 | 174.58 | 87.29 |
| Q140506A05 | h | Plataformas elevadoras móviles para personal (PEMP). Elevadoras sobre remolque (telescópicas). De 15 m de altura | 1.0000 | 42.52 | 42.52 |
| MT11080034 | ud | Semáforo S12/200 leds de dos colores (material; 17/06/2022) | 1.0000 | 322 | 322.00 |
| MT11900007 | ud | Pequeño material para instalación semáforos | 4.0000 | 1.96 | 7.84 |
|  |  | Total |  |  | 491.25 |

**1112.0200** ud COLUMNA DE FUNDICIÓN DE 2.40 M. DE ALTURA (16/06/2022)
Precio: 393.79
SUMINISTRO, TRANSPORTE, MONTAJE E INSTALACIÓN DE COLUMNA DE FUNDICIÓN PARA SEMAFORIZACIÓN MEDIANTE COLUMNA DE 2,40 M DE ALTURA Y 3 MM DE ESPESOR, INCLUIDO SUMINISTRO, MANO DE OBRA, MATERIALES Y MAQUINARIA (TAMBIÉN DESVÍOS DE TRÁFICO, SEÑALIZACIÓN PROVISIONAL Y TRABAJOS NOCTURNOS EN SU CASO), TOTALMENTE TERMINADA, CONEXIONADA Y EN PERFECTO FUNCIONAMIENTO.

| Código | Ud | Descripción | Rendimiento | Precio | Importe |
|---|---|---|---|---|---|
| MO00000002 | h | Capataz | 0.5000 | 21.98 | 10.99 |
| MO00000003 | h | Oficial 1ª | 0.5000 | 21.51 | 10.76 |
| MO00000004 | h | Oficial 2ª | 3.0000 | 20.84 | 62.52 |
| Q040201A10 | h | Retrocargadoras sobre ruedas. De 75 kW de potencia | 0.5000 | 44.39 | 22.20 |
| Q140000A01 | h | Grúa autopropulsada (sin accesorios). Grúas todoterreno (desplazamiento lento). Para carga máxima de 20 t | 0.5000 | 88.62 | 44.31 |
| Q060203A01 | h | Camión. Con caja basculante 4x4. De 221 kW de potencia | 0.1000 | 78.93 | 7.89 |
| MT11900001 | ud | Columna fundición 2,40 m de altura 3 mm espesor (material; 17/06/2022) | 1.0000 | 225.1 | 225.10 |
| MT11010001 | m | Tubo para cables pvc Ø 110 mm | 3.0000 | 2.18 | 6.54 |
| MT11010002 | m | Cond. Aisla. Rv-k 0,6-1kv 2x2,5mm2 cu | 3.0000 | 1.16 | 3.48 |
|  |  | Total |  |  | 393.79 |

**1112.0210** ud COLUMNA DE ACERO GALVANIZADO DE 2.40 M. DE ALTURA (17/06/2022)
Precio: 192.88
SUMINISTRO, TRANSPORTE, MONTAJE E INSTALACIÓN DE COLUMNA DE ACERO GALVANIZADO PARA SEMAFORIZACIÓN MEDIANTE COLUMNA DE 2,40 M DE ALTURA, 3,5" DE DIÁMETRO Y 3 MM DE ESPESOR, INCLUIDO SUMINISTRO, MANO DE OBRA, MATERIALES Y MAQUINARIA (TAMBIÉN DESVÍOS DE TRÁFICO, SEÑALIZACIÓN PROVISIONAL Y TRABAJOS NOCTURNOS EN SU CASO), TOTALMENTE TERMINADA, CONEXIONADA Y EN PERFECTO FUNCIONAMIENTO.

| Código | Ud | Descripción | Rendimiento | Precio | Importe |
|---|---|---|---|---|---|
| MO00000002 | h | Capataz | 0.4000 | 21.98 | 8.79 |
| MO00000003 | h | Oficial 1ª | 0.4000 | 21.51 | 8.60 |
| MO00000004 | h | Oficial 2ª | 2.5000 | 20.84 | 52.10 |
| Q040201A10 | h | Retrocargadoras sobre ruedas. De 75 kW de potencia | 0.4000 | 44.39 | 17.76 |
| Q140000A01 | h | Grúa autopropulsada (sin accesorios). Grúas todoterreno (desplazamiento lento). Para carga máxima de 20 t | 0.4000 | 88.62 | 35.45 |
| Q060203A01 | h | Camión. Con caja basculante 4x4. De 221 kW de potencia | 0.0800 | 78.93 | 6.31 |
| MT11900002 | ud | Columna acero galvanizado 2,40 m de altura 3.5" de diámetro y 3 mm. de espesor (material; 17/06/2022) | 1.0000 | 53.85 | 53.85 |
| MT11010001 | m | Tubo para cables pvc Ø 110 mm | 3.0000 | 2.18 | 6.54 |
| MT11010002 | m | Cond. Aisla. Rv-k 0,6-1kv 2x2,5mm2 cu | 3.0000 | 1.16 | 3.48 |
|  |  | Total |  |  | 192.88 |

**1112.0220** ud BÁCULO TRONCOCÓNICO DE 6 M. DE ALTURA Y 3,5 M DE BRAZO, EN CHAPA DE ACERO (17/06/2022)
Precio: 456.06
SUMINISTRO E INSTALACIÓN DE BÁCULO TRONCOCÓNICO DE 6 M. DE ALTURA Y 3.5 M DE BRAZO, EN CHAPA DE ACERO DE 4 MM. DE ESPESOR, GALVANIZADO EN CALIENTE, INCLUSO CAJA DE CONEXIÓN. INSTALADO Y ACABADO, PARTE PROPORCIONAL DE MEDIOS AUXILIARES Y COSTES INDIRECTOS ASOCIADOS. INCLUIDO SUMINISTRO, MANO DE OBRA, MATERIALES Y MAQUINARIA (TAMBIÉN DESVÍOS DE TRÁFICO, SEÑALIZACIÓN PROVISIONAL Y TRABAJOS NOCTURNOS EN SU CASO), TOTALMENTE TERMINADO.

| Código | Ud | Descripción | Rendimiento | Precio | Importe |
|---|---|---|---|---|---|
| MO00000002 | h | Capataz | 0.5000 | 21.98 | 10.99 |
| MO00000003 | h | Oficial 1ª | 1.0000 | 21.51 | 21.51 |
| Q040201A10 | h | Retrocargadoras sobre ruedas. De 75 kW de potencia | 0.4000 | 44.39 | 17.76 |
| Q060201A01 | h | Camión. Con caja fija y grúa auxiliar. Para 16 t | 0.2000 | 58.08 | 11.62 |
| MT11900003 | ud | Báculo troncocónico de 6 m. de altura y 3.5 m de brazo, en chapa de acero de 4 mm. de espesor, galvanizado en caliente (material; 17/06/2022) | 1.0000 | 354.1 | 354.10 |
| MT11010001 | m | Tubo para cables pvc Ø 110 mm | 12.0000 | 2.18 | 26.16 |
| MT11010002 | m | Cond. Aisla. Rv-k 0,6-1kv 2x2,5mm2 cu | 12.0000 | 1.16 | 13.92 |
|  |  | Total |  |  | 456.06 |

**1112.0230** ud BÁCULO TRONCOCÓNICO DE 6 M. DE ALTURA Y 4,5 M DE BRAZO, EN CHAPA DE ACERO (17/06/2022)
Precio: 476.5
SUMINISTRO E INSTALACIÓN DE BÁCULO TRONCOCÓNICO DE 6 M. DE ALTURA Y 4.5 M DE BRAZO, EN CHAPA DE ACERO DE 4 MM. DE ESPESOR, GALVANIZADO EN CALIENTE, INCLUSO CAJA DE CONEXIÓN. INSTALADO Y ACABADO, PARTE PROPORCIONAL DE MEDIOS AUXILIARES Y COSTES INDIRECTOS ASOCIADOS. INCLUIDO SUMINISTRO, MANO DE OBRA, MATERIALES Y MAQUINARIA (TAMBIÉN DESVÍOS DE TRÁFICO, SEÑALIZACIÓN PROVISIONAL Y TRABAJOS NOCTURNOS EN SU CASO), TOTALMENTE TERMINADO.

| Código | Ud | Descripción | Rendimiento | Precio | Importe |
|---|---|---|---|---|---|
| MO00000002 | h | Capataz | 0.5000 | 21.98 | 10.99 |
| MO00000003 | h | Oficial 1ª | 1.0000 | 21.51 | 21.51 |
| Q040201A10 | h | Retrocargadoras sobre ruedas. De 75 kW de potencia | 0.4000 | 44.39 | 17.76 |
| Q060201A01 | h | Camión. Con caja fija y grúa auxiliar. Para 16 t | 0.2000 | 58.08 | 11.62 |
| MT11010001 | m | Tubo para cables pvc Ø 110 mm | 13.0000 | 2.18 | 28.34 |
| MT11010002 | m | Cond. Aisla. Rv-k 0,6-1kv 2x2,5mm2 cu | 13.0000 | 1.16 | 15.08 |
| MT11900004 | ud | Báculo troncocónico de 6 m. de altura y 4.5 m de brazo, en chapa de acero de 4 mm. de espesor, galvanizado en caliente1 (material; 17/06/2022) | 1.0000 | 371.2 | 371.20 |
|  |  | Total |  |  | 476.5 |

**1112.0240** ud BÁCULO TRONCOCÓNICO DE 6 M. DE ALTURA Y 5,5 M DE BRAZO, EN CHAPA DE ACERO (17/06/2022)
Precio: 494.24
SUMINISTRO E INSTALACIÓN DE BÁCULO TRONCOCÓNICO DE 6 M. DE ALTURA Y 5.5 M DE BRAZO, EN CHAPA DE ACERO DE 4 MM. DE ESPESOR, GALVANIZADO EN CALIENTE, INCLUSO CAJA DE CONEXIÓN. INSTALADO Y ACABADO, PARTE PROPORCIONAL DE MEDIOS AUXILIARES Y COSTES INDIRECTOS ASOCIADOS. INCLUIDO SUMINISTRO, MANO DE OBRA, MATERIALES Y MAQUINARIA (TAMBIÉN DESVÍOS DE TRÁFICO, SEÑALIZACIÓN PROVISIONAL Y TRABAJOS NOCTURNOS EN SU CASO), TOTALMENTE TERMINADO.

| Código | Ud | Descripción | Rendimiento | Precio | Importe |
|---|---|---|---|---|---|
| MO00000002 | h | Capataz | 0.5000 | 21.98 | 10.99 |
| MO00000003 | h | Oficial 1ª | 1.0000 | 21.51 | 21.51 |
| Q040201A10 | h | Retrocargadoras sobre ruedas. De 75 kW de potencia | 0.4000 | 44.39 | 17.76 |
| Q060201A01 | h | Camión. Con caja fija y grúa auxiliar. Para 16 t | 0.3000 | 58.08 | 17.42 |
| MT11010001 | m | Tubo para cables pvc Ø 110 mm | 14.0000 | 2.18 | 30.52 |
| MT11010002 | m | Cond. Aisla. Rv-k 0,6-1kv 2x2,5mm2 cu | 14.0000 | 1.16 | 16.24 |
| MT11900005 | ud | Báculo troncocónico de 6 m. de altura y 5.5 m de brazo, en chapa de acero de 4 mm. de espesor, galvanizado en caliente2 (material; 17/06/2022) | 1.0000 | 379.8 | 379.80 |
|  |  | Total |  |  | 494.24 |

**1112.0250** ud BÁCULO TRONCOCÓNICO DE 6 M. DE ALTURA Y 6,5 M DE BRAZO, EN CHAPA DE ACERO (17/06/2022)
Precio: 517.66
SUMINISTRO E INSTALACIÓN DE BÁCULO TRONCOCÓNICO DE 6 M. DE ALTURA Y 6.5 M DE BRAZO, EN CHAPA DE ACERO DE 4 MM. DE ESPESOR, GALVANIZADO EN CALIENTE, INCLUSO CAJA DE CONEXIÓN. INSTALADO Y ACABADO, PARTE PROPORCIONAL DE MEDIOS AUXILIARES Y COSTES INDIRECTOS ASOCIADOS. INCLUIDO SUMINISTRO, MANO DE OBRA, MATERIALES Y MAQUINARIA (TAMBIÉN DESVÍOS DE TRÁFICO, SEÑALIZACIÓN PROVISIONAL Y TRABAJOS NOCTURNOS EN SU CASO), TOTALMENTE TERMINADO.

| Código | Ud | Descripción | Rendimiento | Precio | Importe |
|---|---|---|---|---|---|
| MO00000002 | h | Capataz | 0.5000 | 21.98 | 10.99 |
| MO00000003 | h | Oficial 1ª | 1.2500 | 21.51 | 26.89 |
| Q040201A10 | h | Retrocargadoras sobre ruedas. De 75 kW de potencia | 0.4000 | 44.39 | 17.76 |
| Q060201A01 | h | Camión. Con caja fija y grúa auxiliar. Para 16 t | 0.3000 | 58.08 | 17.42 |
| MT11010001 | m | Tubo para cables pvc Ø 110 mm | 15.0000 | 2.18 | 32.70 |
| MT11010002 | m | Cond. Aisla. Rv-k 0,6-1kv 2x2,5mm2 cu | 15.0000 | 1.16 | 17.40 |
| MT11900006 | ud | Báculo troncocónico de 6 m. de altura y 6.5 m de brazo, en chapa de acero de 4 mm. de espesor, galvanizado en caliente (material; 17/06/2022) | 1.0000 | 394.5 | 394.50 |
|  |  | Total |  |  | 517.66 |

**1112.0185** ud INSTALACIÓN SEMÁFORO 3 LÁMPARAS LED 3 COLORES (S13/300) (17/06/2022)
Precio: 639.55
SUMINISTRO Y MONTAJE A CUALQUIER ALTURA DE SEÑAL LUMINOSA CON SEMÁFORO EN ALUMINIO INYECTADO, Y 3 FOCOS LED Y 300 M DE DIÁMETRO; INCLUYENDO MEDIOS AUXILIARES Y PEQUEÑO MATERIAL. TOTALMENTE TERMINADA, CONEXIONADA Y EN PERFECTO FUNCIONAMIENTO. INCLUIDO SUMINISTRO, MANO DE OBRA, MATERIALES Y MAQUINARIA (TAMBIÉN DESVÍOS DE TRÁFICO, SEÑALIZACIÓN PROVISIONAL Y TRABAJOS NOCTURNOS EN SU CASO), TOTALMENTE TERMINADA, CONEXIONADA Y EN PERFECTO FUNCIONAMIENTO.

| Código | Ud | Descripción | Rendimiento | Precio | Importe |
|---|---|---|---|---|---|
| MO00000003 | h | Oficial 1ª | 0.5000 | 21.51 | 10.76 |
| MO00000004 | h | Oficial 2ª | 1.0000 | 20.84 | 20.84 |
| Q140000B10 | h | Grúas de carretera (desplazamiento rápido) hasta 100 t. Para carga máxima de 100 t | 0.5000 | 174.58 | 87.29 |
| Q140506A05 | h | Plataformas elevadoras móviles para personal (PEMP). Elevadoras sobre remolque (telescópicas). De 15 m de altura | 1.0000 | 42.52 | 42.52 |
| MT11080037 | ud | Semáforo S13/300 leds de tres colores (material; 17/06/2022) | 1.0000 | 470.3 | 470.30 |
| MT11900007 | ud | Pequeño material para instalación semáforos | 4.0000 | 1.96 | 7.84 |
|  |  | Total |  |  | 639.55 |

**1112.0195** ud INSTALACIÓN SEMÁFORO 3 LÁMPARAS LED 2 COLORES (S12/300) (17/06/2022)
Precio: 619.55
SUMINISTRO Y MONTAJE A CUALQUIER ALTURA DE SEÑAL LUMINOSA CON SEMÁFORO EN ALUMINIO INYECTADO, Y 2 FOCOS LED Y 200 M DE DIÁMETRO; INCLUYENDO MEDIOS AUXILIARES Y PEQUEÑO MATERIAL. TOTALMENTE TERMINADA, CONEXIONADA Y EN PERFECTO FUNCIONAMIENTO. INCLUIDO SUMINISTRO, MANO DE OBRA, MATERIALES Y MAQUINARIA (TAMBIÉN DESVÍOS DE TRÁFICO, SEÑALIZACIÓN PROVISIONAL Y TRABAJOS NOCTURNOS EN SU CASO), TOTALMENTE TERMINADA, CONEXIONADA Y EN PERFECTO FUNCIONAMIENTO.

| Código | Ud | Descripción | Rendimiento | Precio | Importe |
|---|---|---|---|---|---|
| MO00000003 | h | Oficial 1ª | 0.5000 | 21.51 | 10.76 |
| MO00000004 | h | Oficial 2ª | 1.0000 | 20.84 | 20.84 |
| Q140000B10 | h | Grúas de carretera (desplazamiento rápido) hasta 100 t. Para carga máxima de 100 t | 0.5000 | 174.58 | 87.29 |
| Q140506A05 | h | Plataformas elevadoras móviles para personal (PEMP). Elevadoras sobre remolque (telescópicas). De 15 m de altura | 1.0000 | 42.52 | 42.52 |
| MT11080035 | ud | Semáforo S13/200 leds de dos colores (material; 17/06/2022) | 1.0000 | 450.3 | 450.30 |
| MT11900007 | ud | Pequeño material para instalación semáforos | 4.0000 | 1.96 | 7.84 |
|  |  | Total |  |  | 619.55 |

**1112.0030** ud INSTALACIÓN PMV 2G 64x64 + 3 FILAS 12 CARACTERES (h= 320 mm) (17/06/2022)
Precio: 30317.5
SUMINISTRO E INSTALACIÓN DE PANEL DE MENSAJE VARIABLE FORMADO POR DOS ZONAS GRÁFICAS CON RESOLUCIÓN 64 X 64 DE 1280 X 1280 MM Y UNA ZONA ALFANUMÉRICA FORMADA POR 3 LÍNEAS DE 12 CARACTERES CADA UNA, CON ALTURA DE CARACTER 320 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090018 | ud | Panel mensaje variable 2G 64x64 + 3 filas 12 caracteres (h= 320 mm) (material; 17/06/2022) | 1.0000 | 29890.5 | 29890.50 |
|  |  | Total |  |  | 30317.5 |

**1112.0040** ud INSTALACIÓN PMV 1G 64x64 + 3 FILAS 12 CARACTERES (h= 320 mm) (17/06/2022)
Precio: 24406.3
SUMINISTRO E INSTALACIÓN DE PANEL DE MENSAJE VARIABLE FORMADO POR UNA ZONA GRÁFICA CON RESOLUCIÓN 64 X 64 DE 1280 X 1280 MM Y UNA ZONA ALFANUMÉRICA FORMADA POR 3 LÍNEAS DE 12 CARACTERES CADA UNA, CON ALTURA DE CARACTER 320 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090014 | ud | Panel mensaje variable 1G 64x64 + 3 filas 12 caracteres (h= 320 mm) (material; 17/06/2022) | 1.0000 | 23979.3 | 23979.30 |
|  |  | Total |  |  | 24406.3 |

**1112.0050** ud INSTALACIÓN PMV 2G 48x48 + 3 FILAS 12 CARACTERES (h= 210 mm) (17/06/2022)
Precio: 22031.57
SUMINISTRO E INSTALACIÓN DE PANEL DE MENSAJE VARIABLE FORMADO POR DOS ZONAS GRÁFICAS CON RESOLUCIÓN 48 X 48 DE 1280 X 1280 MM Y UNA ZONA ALFANUMÉRICA FORMADA POR 3 LÍNEAS DE 12 CARACTERES CADA UNA, CON ALTURA DE CARACTER 210 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090016 | ud | Panel mensaje variable 2G 48x48 + 3 filas 12 caracteres (h= 210 mm) (material; 17/06/2022) | 1.0000 | 21604.57 | 21604.57 |
|  |  | Total |  |  | 22031.57 |

**1112.0060** ud INSTALACIÓN PMV 1G 48x48 + 3 FILAS 12 CARACTERES (h= 210 mm) (17/06/2022)
Precio: 18032.39
SUMINISTRO E INSTALACIÓN DE PANEL DE MENSAJE VARIABLE FORMADO POR UNA ZONA GRÁFICA CON RESOLUCIÓN 48 X 48 DE 1280 X 1280 MM Y UNA ZONA ALFANUMÉRICA FORMADA POR 3 LÍNEAS DE 12 CARACTERES CADA UNA, CON ALTURA DE CARACTER 210 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090010 | ud | Panel mensaje variable 1G 48x48 + 3 filas 12 caracteres (h= 210 mm) (material; 17/06/2022) | 1.0000 | 17605.39 | 17605.39 |
|  |  | Total |  |  | 18032.39 |

**1112.0070** ud INSTALACIÓN PMV 2G 32x32 + 3 FILAS 12 CARACTERES (h= 220 mm) (09/06/2022)
Precio: 18879.6
SUMINISTRO E INSTALACIÓN DE PANEL DE MENSAJE VARIABLE FORMADO POR DOS ZONAS GRÁFICAS CON RESOLUCIÓN 32 X 32 DE 1280 X 1280 MM Y UNA ZONA ALFANUMÉRICA FORMADA POR 3 LÍNEAS DE 12 CARACTERES CADA UNA, CON ALTURA DE CARACTER 220 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090017 | ud | Panel mensaje variable 2G 48x48 + 3 filas 12 caracteres (h= 220 mm) (material; 17/06/2022) | 1.0000 | 18452.6 | 18452.60 |
|  |  | Total |  |  | 18879.6 |

**1112.0080** ud INSTALACIÓN PMV 1G 32x32 + 3 FILAS 12 CARACTERES (h= 220 mm) (17/06/2022)
Precio: 16206.89
SUMINISTRO E INSTALACIÓN DE PANEL DE MENSAJE VARIABLE FORMADO POR UNA ZONA GRÁFICA CON RESOLUCIÓN 32 X 32 DE 1280 X 1280 MM Y UNA ZONA ALFANUMÉRICA FORMADA POR 3 LÍNEAS DE 12 CARACTERES CADA UNA, CON ALTURA DE CARACTER 220 MM Y TECNOLOGÍA DE LED'S FULL COLOR EN ZONA GRÁFICA Y ÁMBAR EN ZONA ALFANUMÉRICA, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 4.0000 | 21.51 | 86.04 |
| MO00000004 | h | Oficial 2ª | 8.0000 | 20.84 | 166.72 |
| Q060201A01 | h | Camión. Con caja fija y grúa auxiliar. Para 16 t | 3.0000 | 58.08 | 174.24 |
| MT11090011 | ud | Panel mensaje variable 1G 48x48 + 3 filas 12 caracteres (h= 220 mm) (material; 17/06/2022) | 1.0000 | 15779.89 | 15779.89 |
|  |  | Total |  |  | 16206.89 |

**1112.0090** ud INSTALACIÓN PMV 1G 64x64 (h= 420 mm) (17/06/2022)
Precio: 12675.68
SUMINISTRO E INSTALACIÓN DE PANEL DE MENSAJE VARIABLE FORMADO POR UNA ZONA GRÁFICA CON RESOLUCIÓN 64 X 64 Y ALTURA DE CARÁCTER 420 MM, TECNOLOGÍA DE LED'S FULL COLOR, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 2.0000 | 21.51 | 43.02 |
| MO00000004 | h | Oficial 2ª | 4.0000 | 20.84 | 83.36 |
| Q060201A01 | h | Camión. Con caja fija y grúa auxiliar. Para 16 t | 1.0000 | 58.08 | 58.08 |
| MT11090013 | ud | Panel mensaje variable 1G 64x64 (h= 420 mm) (material; 17/06/2022) | 1.0000 | 12491.22 | 12491.22 |
|  |  | Total |  |  | 12675.68 |

**1112.0100** ud INSTALACIÓN PMV 1G 48x48 (h= 420 mm) (17/06/2022)
Precio: 9328.31
SUMINISTRO E INSTALACIÓN DE PANEL DE MENSAJE VARIABLE FORMADO POR UNA ZONA GRÁFICA CON RESOLUCIÓN 48 X 48 Y ALTURA DE CARÁCTER 420 MM, TECNOLOGÍA DE LED'S FULL COLOR, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 2.0000 | 21.51 | 43.02 |
| MO00000004 | h | Oficial 2ª | 4.0000 | 20.84 | 83.36 |
| Q060201A01 | h | Camión. Con caja fija y grúa auxiliar. Para 16 t | 1.0000 | 58.08 | 58.08 |
| MT11090009 | ud | Panel mensaje variable 1G 48x48 (h= 420 mm) (material; 17/06/2022) | 1.0000 | 9143.85 | 9143.85 |
|  |  | Total |  |  | 9328.31 |

**1112.0110** ud INSTALACIÓN PMV 1G 32x32 (h= 420 mm) (17/06/2022)
Precio: 6888.46
SUMINISTRO E INSTALACIÓN DE PANEL DE MENSAJE VARIABLE FORMADO POR UNA ZONA GRÁFICA CON RESOLUCIÓN 32 X 32 Y ALTURA DE CARÁCTER 420 MM, TECNOLOGÍA DE LED'S FULL COLOR, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 2.0000 | 21.51 | 43.02 |
| MO00000004 | h | Oficial 2ª | 4.0000 | 20.84 | 83.36 |
| Q060201A01 | h | Camión. Con caja fija y grúa auxiliar. Para 16 t | 1.0000 | 58.08 | 58.08 |
| MT11090007 | ud | Panel mensaje variable 1G 32x32 (h= 420 mm) (material; 17/06/2022) | 1.0000 | 6704 | 6704.00 |
|  |  | Total |  |  | 6888.46 |

**1112.0120** ud INSTALACIÓN PMV 1G 64x64 (h= 320 mm) (17/06/2022)
Precio: 10099.59
SUMINISTRO E INSTALACIÓN DE PANEL DE MENSAJE VARIABLE FORMADO POR UNA ZONA GRÁFICA CON RESOLUCIÓN 64 X 64 Y ALTURA DE CARÁCTER 320 MM, TECNOLOGÍA DE LED'S FULL COLOR, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 2.0000 | 21.51 | 43.02 |
| MO00000004 | h | Oficial 2ª | 4.0000 | 20.84 | 83.36 |
| Q060201A01 | h | Camión. Con caja fija y grúa auxiliar. Para 16 t | 1.0000 | 58.08 | 58.08 |
| MT11090012 | ud | Panel mensaje variable 1G 64x64 (h= 320 mm) (material; 17/06/2022) | 1.0000 | 9915.13 | 9915.13 |
|  |  | Total |  |  | 10099.59 |

**1112.0130** ud INSTALACIÓN PMV 1G 48x48 (h= 320 mm) (17/06/2022)
Precio: 7209.25
SUMINISTRO E INSTALACIÓN DE PANEL DE MENSAJE VARIABLE FORMADO POR UNA ZONA GRÁFICA CON RESOLUCIÓN 48 X 48 Y ALTURA DE CARÁCTER 320 MM, TECNOLOGÍA DE LED'S FULL COLOR, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 2.0000 | 21.51 | 43.02 |
| MO00000004 | h | Oficial 2ª | 4.0000 | 20.84 | 83.36 |
| Q060201A01 | h | Camión. Con caja fija y grúa auxiliar. Para 16 t | 1.0000 | 58.08 | 58.08 |
| MT11090008 | ud | Panel mensaje variable 1G 48x48 (h= 320 mm) (material; 17/06/2022) | 1.0000 | 7024.79 | 7024.79 |
|  |  | Total |  |  | 7209.25 |

**1112.0140** ud INSTALACIÓN PMV 1G 32x32 (h= 320 mm) (17/06/2022)
Precio: 5446.06
SUMINISTRO E INSTALACIÓN DE PANEL DE MENSAJE VARIABLE FORMADO POR UNA ZONA GRÁFICA CON RESOLUCIÓN 32 X 32 Y ALTURA DE CARÁCTER 320 MM, TECNOLOGÍA DE LED'S FULL COLOR, DOTADO DE EQUIPAMIENTO DE CONTROL, DE GESTIÓN INTERNO Y DE ENERGÍA, INCLUYENDO SOPORTE METÁLICO PARA SUSTENTACIÓN EN PÓRTICO O BANDEROLA. INCLUIDO SUMINISTRO, MANO DE OBRA, MATERIALES Y MAQUINARIA (TAMBIÉN DESVÍOS DE TRÁFICO, SEÑALIZACIÓN PROVISIONAL Y TRABAJOS NOCTURNOS EN SU CASO), TOTALMENTE TERMINADO, CONEXIONADO Y EN PERFECTO FUNCIONAMIENTO.

| Código | Ud | Descripción | Rendimiento | Precio | Importe |
|---|---|---|---|---|---|
| MO00000003 | h | Oficial 1ª | 2.0000 | 21.51 | 43.02 |
| MO00000004 | h | Oficial 2ª | 4.0000 | 20.84 | 83.36 |
| Q060201A01 | h | Camión. Con caja fija y grúa auxiliar. Para 16 t | 1.0000 | 58.08 | 58.08 |
| MT11090006 | ud | Panel mensaje variable 1G 32x32 (h= 320 mm) (material; 17/06/2022) | 1.0000 | 5261.6 | 5261.60 |
|  |  | Total |  |  | 5446.06 |

## 12 SEGURIDAD Y SALUD

### 12.1 MEDIDAS DE EMERGENCIA, PROTECCIÓN CONTRA INCENDIOS Y PRIMEROS AUXILIOS (17/04/2012)

#### 12.1.1 MEDIDAS EMERGENCIA (17/04/2012)

**1211.0001** mes TELÉFONO MÓVIL PARA EMERGENCIAS, INCLUSO COSTE OPERADORA Y CARGADORES A RED Y A AUTOMÓVIL. AMORTIZABLE EN 24 MESES. (07/06/2022)
Precio: 12.07

| Código | Ud | Descripción | Rendimiento | Precio | Importe |
|---|---|---|---|---|---|
| MT20010001 | mes | Teléfono móvil (material; 07/06/2022) | 0.0420 | 44.13 | 1.85 |
| MT20010005 | mes | Compañía suministradora (material; 07/06/2022) | 1.0000 | 10.22 | 10.22 |
|  |  | Total |  |  | 12.07 |

**1211.0002** ud SEÑAL DE PUNTO DE ENCUENTRO INCLUIDO: SU SOPORTE PARA INTERIOR/EXTERIOR, COLOCACIÓN, RETIRADA Y MANTENIMIENTO. (17/04/2012)
Precio: 182.02

| Código | Ud | Descripción | Rendimiento | Precio | Importe |
|---|---|---|---|---|---|
| MO00000002 | h | Capataz | 0.0150 | 21.98 | 0.33 |
| MO00000004 | h | Oficial 2ª | 0.1500 | 20.84 | 3.13 |
| MT20020001 | ud | Señal de punto de encuentro (material; 07/06/2022) | 1.0000 | 172.56 | 172.56 |
| MT20020005 | ud | Cimentación (material; 07/06/2022) | 1.0000 | 6 | 6.00 |
|  |  | Total |  |  | 182.02 |

**1211.0003** ud SIRENAS DE ALARMA (ELÉCTRICA Y MANUAL). INCLUIDOS: SOPORTE, COLOCACIÓN, INSTALACIÓN DEL CABLEADO Y MANDO, MANTENIMIENTO Y RETIRA (17/04/2012)
Precio: 92.5
SIRENAS DE ALARMA (ELÉCTRICA Y MANUAL). INCLUIDOS: SOPORTE, COLOCACIÓN, INSTALACIÓN DEL CABLEADO Y MANDO, MANTENIMIENTO Y RETIRADA.

| Código | Ud | Descripción | Rendimiento | Precio | Importe |
|---|---|---|---|---|---|
| MO00000002 | h | Capataz | 0.0150 | 21.98 | 0.33 |
| MO00000003 | h | Oficial 1ª | 0.1500 | 21.51 | 3.23 |
| MO00000004 | h | Oficial 2ª | 0.1500 | 20.84 | 3.13 |
| MT20030001 | ud | Sirenas de alarma (material; 07/06/2022) | 1.0000 | 76.88 | 76.88 |
| MT20030005 | ud | Pequeño Material para instalación de Sirenas de Alarma (material; 07/06/2022) | 1.0000 | 8.93 | 8.93 |
|  |  | Total |  |  | 92.5 |

**1211.0004** ud LINTERNA (FOCO) DE EMERGENCIA DE MANO RECARGABLE INCLUIDOS BATERÍA/S RECARGABLE/S Y CARGADOR. (07/06/2022)
Precio: 18.29

| Código | Ud | Descripción | Rendimiento | Precio | Importe |
|---|---|---|---|---|---|
| MT20040001 | ud | Linterna (foco) de emergencia (material; 07/06/2022) | 1.0000 | 18.29 | 18.29 |
|  |  | Total |  |  | 18.29 |

**1211.0005** ud LUZ LED FRONTAL DE EMERGENCIA ACOPLABLE A CASCO DE SEGURIDAD MEDIANTE CONECTOR O CORREA. INCLUIDA/S BATERÍA/S RECARGABLE/S. (07/06/2022)
Precio: 13.86

| Código | Ud | Descripción | Rendimiento | Precio | Importe |
|---|---|---|---|---|---|
| MT20040005 | ud | Luz led frontal de emergencia (material; 07/06/2022) | 1.0000 | 13.86 | 13.86 |
|  |  | Total |  |  | 13.86 |

**1211.0006** ud CIZALLA DIELÉCTRICA PARA CORTAR CABLES ALTA TENSIÓN. (07/06/2022)
Precio: 453.6

| Código | Ud | Descripción | Rendimiento | Precio | Importe |
|---|---|---|---|---|---|
| MT20050001 | ud | Cizalla dieléctrica (material; 07/06/2022) | 1.0000 | 453.6 | 453.60 |
|  |  | Total |  |  | 453.6 |

**1211.0007** ud PÉRTIGA/GANCHO DIELÉCTRICOS DE SALVAMENTO (ALTA TENSIÓN). (07/06/2022)
Precio: 56.46

| Código | Ud | Descripción | Rendimiento | Precio | Importe |
|---|---|---|---|---|---|
| MT20050005 | ud | Pértiga dieléctrica (material; 07/06/2022) | 1.0000 | 56.46 | 56.46 |
|  |  | Total |  |  | 56.46 |

**1211.0008** ud ARO SALVAVIDAS DE ALTA VISIBILIDAD CON RELLENO DE ESPUMA (NO INFLABLE), CUERDA PERIMETRAL, Y CABO RIZA FLOTANTE DE SUJECCIÓN/RE (07/06/2022)
Precio: 31.38
ARO SALVAVIDAS DE ALTA VISIBILIDAD CON RELLENO DE ESPUMA (NO INFLABLE), CUERDA PERIMETRAL, Y CABO RIZA FLOTANTE DE SUJECCIÓN/RECUPERACIÓN Y 30 m DE LONGITUD.

| Código | Ud | Descripción | Rendimiento | Precio | Importe |
|---|---|---|---|---|---|
| MT20060001 | ud | Aro salvavidas (material; 07/06/2022) | 1.0000 | 31.38 | 31.38 |
|  |  | Total |  |  | 31.38 |

#### 12.1.2 PROTECCIÓN CONTRA INCENDIOS (17/04/2012)

**1212.0001** ud EXTINTOR DE POLVO ABC Y E, DE 3 kg, DIELÉCTRICO HASTA 35 kV, INCLUSO SOPORTE, TOTALMENTE INSTALADO. (17/04/2012)
Precio: 49.4

| Código | Ud | Descripción | Rendimiento | Precio | Importe |
|---|---|---|---|---|---|
| MO00000002 | h | Capataz | 0.0100 | 21.98 | 0.22 |
| MO00000004 | h | Oficial 2ª | 0.1000 | 20.84 | 2.08 |
| MT20070001 | ud | Extintor de polvo ABC y E, de 3 kg (material; 07/06/2022) | 1.0000 | 20.6 | 20.60 |
| MT20070050 | ud | Parte proporcional de revisiones. Inclusive el retimbrado (material; 07/06/2022) | 1.0000 | 26.5 | 26.50 |
|  |  | Total |  |  | 49.4 |

**1212.0002** ud EXTINTOR DE POLVO ABC Y E, DE 6 kg, DIELÉCTRICO HASTA 35 kV, INCLUSO SOPORTE, TOTALMENTE INSTALADO. (17/04/2012)
Precio: 55.16

| Código | Ud | Descripción | Rendimiento | Precio | Importe |
|---|---|---|---|---|---|
| MO00000002 | h | Capataz | 0.0100 | 21.98 | 0.22 |
| MO00000004 | h | Oficial 2ª | 0.1000 | 20.84 | 2.08 |
| MT20070002 | ud | Extintor de polvo ABC y E, de 6 kg (material; 08/06/2022) | 1.0000 | 26.36 | 26.36 |
| MT20070050 | ud | Parte proporcional de revisiones. Inclusive el retimbrado | 1.0000 | 26.5 | 26.50 |
|  |  | Total |  |  | 55.16 |

**1212.0003** ud EXTINTOR DE POLVO ABC Y E, DE 9 kg, DIELÉCTRICO HASTA 35 kV, INCLUSO SOPORTE, TOTALMENTE INSTALADO. (17/04/2012)
Precio: 58.99

| Código | Ud | Descripción | Rendimiento | Precio | Importe |
|---|---|---|---|---|---|
| MO00000002 | h | Capataz | 0.0100 | 21.98 | 0.22 |
| MO00000004 | h | Oficial 2ª | 0.1000 | 20.84 | 2.08 |
| MT20070003 | ud | Extintor de polvo ABC y E, de 9 kg (material; 08/06/2022) | 1.0000 | 30.19 | 30.19 |
| MT20070050 | ud | Parte proporcional de revisiones. Inclusive el retimbrado | 1.0000 | 26.5 | 26.50 |
|  |  | Total |  |  | 58.99 |

**1212.0004** ud EXTINTOR DE POLVO ABC Y E, DE 12 kg, DIELÉCTRICO HASTA 35 kV, INCLUSO SOPORTE, TOTALMENTE INSTALADO. (17/04/2012)
Precio: 64.55

| Código | Ud | Descripción | Rendimiento | Precio | Importe |
|---|---|---|---|---|---|
| MO00000002 | h | Capataz | 0.0100 | 21.98 | 0.22 |
| MO00000004 | h | Oficial 2ª | 0.1000 | 20.84 | 2.08 |
| MT20070004 | ud | Extintor de polvo ABC y E, de 12 kg (material; 08/06/2022) | 1.0000 | 35.75 | 35.75 |
| MT20070050 | ud | Parte proporcional de revisiones. Inclusive el retimbrado | 1.0000 | 26.5 | 26.50 |
|  |  | Total |  |  | 64.55 |

**1212.0005** ud EXTINTOR DE POLVO ABC Y E, DE 25 kg EN CARRO, DIELÉCTRICO HASTA 35 kV. (07/06/2022)
Precio: 171.25

| Código | Ud | Descripción | Rendimiento | Precio | Importe |
|---|---|---|---|---|---|
| MT20070005 | ud | Extintor de polvo ABC y E, de 25 kg (material; 08/06/2022) | 1.0000 | 144.75 | 144.75 |
| MT20070050 | ud | Parte proporcional de revisiones. Inclusive el retimbrado | 1.0000 | 26.5 | 26.50 |
|  |  | Total |  |  | 171.25 |

**1212.0006** ud EXTINTOR CO2 2 kg, INCLUSO SOPORTE. (17/04/2012)
Precio: 58.57

| Código | Ud | Descripción | Rendimiento | Precio | Importe |
|---|---|---|---|---|---|
| MO00000002 | h | Capataz | 0.0100 | 21.98 | 0.22 |
| MO00000004 | h | Oficial 2ª | 0.1000 | 20.84 | 2.08 |
| MT20070010 | ud | Extintor CO2, de 2 kg (material; 08/06/2022) | 1.0000 | 29.77 | 29.77 |
| MT20070050 | ud | Parte proporcional de revisiones. Inclusive el retimbrado | 1.0000 | 26.5 | 26.50 |
|  |  | Total |  |  | 58.57 |

**1212.0007** ud EXTINTOR CO2 5 kg, INCLUSO SOPORTE. (17/04/2012)
Precio: 73.54

| Código | Ud | Descripción | Rendimiento | Precio | Importe |
|---|---|---|---|---|---|
| MO00000002 | h | Capataz | 0.0100 | 21.98 | 0.22 |
| MO00000004 | h | Oficial 2ª | 0.1000 | 20.84 | 2.08 |
| MT20070011 | ud | Extintor CO2, de 5 kg (material; 08/06/2022) | 1.0000 | 44.74 | 44.74 |
| MT20070050 | ud | Parte proporcional de revisiones. Inclusive el retimbrado | 1.0000 | 26.5 | 26.50 |
|  |  | Total |  |  | 73.54 |

**1212.0008** ud BATEFUEGOS FORESTAL (MANGO LARGO) CON EMPUÑADURA, MANGO DURALUMINIO Y BATIDOR AUTOEXTINGUIBLE. (08/06/2022)
Precio: 36.42

| Código | Ud | Descripción | Rendimiento | Precio | Importe |
|---|---|---|---|---|---|
| MT20070100 | ud | Batefuegos forestal (material; 08/06/2022) | 1.0000 | 36.42 | 36.42 |
|  |  | Total |  |  | 36.42 |

**1212.0009** ud MOCHILA EXTINTORA DE AGUA PARA USO EN PEQUEÑOS CONATOS DE INCENDIO. (17/04/2012)
Precio: 81.9

| Código | Ud | Descripción | Rendimiento | Precio | Importe |
|---|---|---|---|---|---|
| MO00000002 | h | Capataz | 0.0100 | 21.98 | 0.22 |
| MO00000004 | h | Oficial 2ª | 0.1000 | 20.84 | 2.08 |
| MT20070105 | ud | Mochila extintora de agua (material; 08/06/2022) | 1.0000 | 79.6 | 79.60 |
|  |  | Total |  |  | 81.9 |

**1212.0010** ud PALA DE USO FORESTAL (MANGO LARGO) PARA USO EN PEQUEÑOS CONATOS DE INCENDIO. (08/06/2022)
Precio: 19.58

| Código | Ud | Descripción | Rendimiento | Precio | Importe |
|---|---|---|---|---|---|
| MT20070110 | ud | Pala de uso forestal (material; 08/06/2022) | 1.0000 | 19.58 | 19.58 |
|  |  | Total |  |  | 19.58 |

**1212.0011** ud PAR DE POLAINAS DE PROTECCIÓN EN TRABAJOS DE EXTINCIÓN DE INCENDIOS (08/06/2022)
Precio: 138.46

| Código | Ud | Descripción | Rendimiento | Precio | Importe |
|---|---|---|---|---|---|
| MT20070115 | ud | Par polainas ext. Incendios (material; 08/06/2022) | 1.0000 | 138.46 | 138.46 |
|  |  | Total |  |  | 138.46 |

**1212.0012** ud MANTA IGNÍFUGA PARA AUTOPROTECCIÓN Y USO EN PEQUEÑOS CONATOS DE INCENDIO. (08/06/2022)
Precio: 15.62

| Código | Ud | Descripción | Rendimiento | Precio | Importe |
|---|---|---|---|---|---|
| MT20070120 | ud | Manta ignífuga soldadura (material; 08/06/2022) | 1.0000 | 15.62 | 15.62 |
|  |  | Total |  |  | 15.62 |

**1212.0013** ud MÁSCARA DE ESCAPE DE INCENDIO CON PROTECCIÓN FRENTE A GASES DE INCENDIO, VAPORES Y COMBUSTIÓN, AL MENOS DURANTE 15 MINUTOS. (08/06/2022)
Precio: 232.63

| Código | Ud | Descripción | Rendimiento | Precio | Importe |
|---|---|---|---|---|---|
| MT20070125 | ud | Máscara de escape de incendio (material; 08/06/2022) | 1.0000 | 232.63 | 232.63 |
|  |  | Total |  |  | 232.63 |

**1212.0014** ud EQUIPO AUTO-RESCATADOR CON AUTONOMÍA DE 30 MIN. EN ESCAPE, 1 HORA EN ESPERA. (08/06/2022)
Precio: 673.3

| Código | Ud | Descripción | Rendimiento | Precio | Importe |
|---|---|---|---|---|---|
| MT20070130 | ud | Equipo auto-rescatador (material; 08/06/2022) | 1.0000 | 673.3 | 673.30 |
|  |  | Total |  |  | 673.3 |

**1212.0015** ud EQUIPO AUTÓNOMO DE RESPIRACIÓN CON DURACIÓN MÍNIMA DE UNA HORA. INCLUIDAS REVISIONES Y MANTENIMIENTO. (08/06/2022)
Precio: 676.36

| Código | Ud | Descripción | Rendimiento | Precio | Importe |
|---|---|---|---|---|---|
| MT20070135 | ud | Equipo autónomo de respiración (material; 08/06/2022) | 1.0000 | 676.36 | 676.36 |
|  |  | Total |  |  | 676.36 |

#### 12.1.3 PRIMEROS AUXILIOS (17/04/2012)

**1213.0001** ud BOTELLAS/RECIPIENTES LAVAOJOS (2 X 500 ML) (08/06/2022)
Precio: 22.83
BOTELLAS/RECIPIENTES LAVAOJOS (2 X 500 ml)

| Código | Ud | Descripción | Rendimiento | Precio | Importe |
|---|---|---|---|---|---|
| MT20080001 | ud | Botellas/recipientes lavaojos (material; 08/06/2022) | 1.0000 | 22.83 | 22.83 |
|  |  | Total |  |  | 22.83 |

**1213.0002** ud KIT DE 10 MASCARAS FACIALES, DE ADULTO Y UN SOLO USO PARA, RCP. CON CAJA DE PROTECCIÓN, GOMA PARA AJUSTE, VÁLVULA UNIDIRECCIONAL (08/06/2022)
Precio: 27.8
KIT DE 10 MASCARAS FACIALES, DE ADULTO Y UN SOLO USO PARA, RCP. CON CAJA DE PROTECCIÓN, GOMA PARA AJUSTE, VÁLVULA UNIDIRECCIONAL Y FILTRO

| Código | Ud | Descripción | Rendimiento | Precio | Importe |
|---|---|---|---|---|---|
| MT20080005 | ud | Kit de 10 mascaras faciales RCP (material; 08/06/2022) | 1.0000 | 27.8 | 27.80 |
|  |  | Total |  |  | 27.8 |

**1213.0003** ud CONJUNTO DE 10 MANTAS TÉRMICAS DE PRIMEROS AUXILIOS (INDIVIDUALES Y PLEGADAS) (08/06/2022)
Precio: 16.35

| Código | Ud | Descripción | Rendimiento | Precio | Importe |
|---|---|---|---|---|---|
| MT20080010 | ud | Conjunto de 10 mantas térmicas (material; 08/06/2022) | 1.0000 | 16.35 | 16.35 |
|  |  | Total |  |  | 16.35 |

**1213.0004** ud CAMILLA DE SOCORRO PLEGABLE Y PORTÁTIL (08/06/2022)
Precio: 114.46

| Código | Ud | Descripción | Rendimiento | Precio | Importe |
|---|---|---|---|---|---|
| MT20080015 | ud | Camilla de socorro (material; 08/06/2022) | 1.0000 | 114.46 | 114.46 |
|  |  | Total |  |  | 114.46 |

**1213.0005** mes ALQUILER DE CASETA PREFABRICADA O LOCAL, DE 15 m2, DE PRIMEROS AUXILIOS, PORTES INCLUIDOS (17/04/2012)
Precio: 238.29

| Código | Ud | Descripción | Rendimiento | Precio | Importe |
|---|---|---|---|---|---|
| MO00000002 | h | Capataz | 0.2000 | 21.98 | 4.40 |
| MO00000004 | h | Oficial 2ª | 2.0000 | 20.84 | 41.68 |
| MT20080100 | mes | Alquiler de caseta primeros aux (material; 08/06/2022) | 1.0000 | 74.2 | 74.20 |
| MT20080105 | mes | Muebles y equipamiento (material; 08/06/2022) | 1.0000 | 36.1 | 36.10 |
| MT20080110 | mes | Consumos, mantenim. y limpieza (material; 08/06/2022) | 1.0000 | 41 | 41.00 |
| MT20080115 | ud | Transp. 150 km entrega/recogida (material; 08/06/2022) | 0.0850 | 481.26 | 40.91 |
|  |  | Total |  |  | 238.29 |

**1213.0006** ud DOTACIÓN/REPOSICIÓN DE MATERIAL SANITARIO/CURAS (08/06/2022)
Precio: 84.53

| Código | Ud | Descripción | Rendimiento | Precio | Importe |
|---|---|---|---|---|---|
| MT20080020 | ud | Dotación/reposición de material sanitario/curas (material; 08/06/2022) | 1.0000 | 84.53 | 84.53 |
|  |  | Total |  |  | 84.53 |

**1213.0007** mes PROFESIONAL DUE (DIPLOMADO/A UNIVERSITARIO EN ENFERMERÍA) (17/06/2021)
Precio: 2389.79

| Código | Ud | Descripción | Rendimiento | Precio | Importe |
|---|---|---|---|---|---|
| MO00000010 | mes | Diplomado/a en enfermería (mano de obra; 17/06/2021) | 1.0000 | 2389.79 | 2389.79 |
|  |  | Total |  |  | 2389.79 |

### 12.2 SERVICIOS HIGIÉNICOS Y LOCALES DE DESCANSO (RD 486/1997) (17/04/2012)

**1220.0001** mes ALQUILER DE CASETA PREFABRICADA O LOCAL, DE 20 m2, PARA COMEDOR (17/04/2012)
Precio: 282.03

| Código | Ud | Descripción | Rendimiento | Precio | Importe |
|---|---|---|---|---|---|
| MO00000002 | h | Capataz | 0.2000 | 21.98 | 4.40 |
| MO00000004 | h | Oficial 2ª | 2.0000 | 20.84 | 41.68 |
| MT20090010 | mes | Alquiler 20 m2 comedor (material; 08/06/2022) | 1.0000 | 120.49 | 120.49 |
| MT20090001 | mes | Consumos, mantenimiento y limpieza (material; 08/06/2022) | 1.0000 | 30 | 30.00 |
| MT20090002 | mes | Mobiliario (material; 08/06/2022) | 1.0000 | 44.55 | 44.55 |
| MT20080115 | ud | Transp. 150 km entrega/recogida | 0.0850 | 481.26 | 40.91 |
|  |  | Total |  |  | 282.03 |

**1220.0002** mes ALQUILER DE CASETA PREFABRICADA O LOCAL, DE 15 m2, PARA COMEDOR (17/04/2012)
Precio: 262.33

| Código | Ud | Descripción | Rendimiento | Precio | Importe |
|---|---|---|---|---|---|
| MO00000002 | h | Capataz | 0.2000 | 21.98 | 4.40 |
| MO00000004 | h | Oficial 2ª | 2.0000 | 20.84 | 41.68 |
| MT20090011 | mes | Alquiler 15 m2 comedor (material; 08/06/2022) | 1.0000 | 100.79 | 100.79 |
| MT20090001 | mes | Consumos, mantenimiento y limpieza | 1.0000 | 30 | 30.00 |
| MT20090002 | mes | Mobiliario | 1.0000 | 44.55 | 44.55 |
| MT20080115 | ud | Transp. 150 km entrega/recogida | 0.0850 | 481.26 | 40.91 |
|  |  | Total |  |  | 262.33 |

**1220.0003** mes ALQUILER DE CASETA PREFABRICADA O LOCAL, DE 20 m2, PARA SERVICIOS HIGIÉNICOS Y VESTUARIO (CON TABLÓN DE ANUNCIOS Y ARMARIO PARA (17/04/2012)
Precio: 329.33
ALQUILER DE CASETA PREFABRICADA O LOCAL, DE 20 m2, PARA SERVICIOS HIGIÉNICOS Y VESTUARIO (CON TABLÓN DE ANUNCIOS Y ARMARIO PARA EPI)

| Código | Ud | Descripción | Rendimiento | Precio | Importe |
|---|---|---|---|---|---|
| MO00000002 | h | Capataz | 0.2000 | 21.98 | 4.40 |
| MO00000004 | h | Oficial 2ª | 2.0000 | 20.84 | 41.68 |
| MT20090012 | mes | Alquiler 20 m2 serv./vest (material; 08/06/2022) | 1.0000 | 167.79 | 167.79 |
| MT20090001 | mes | Consumos, mantenimiento y limpieza | 1.0000 | 30 | 30.00 |
| MT20090002 | mes | Mobiliario | 1.0000 | 44.55 | 44.55 |
| MT20080115 | ud | Transp. 150 km entrega/recogida | 0.0850 | 481.26 | 40.91 |
|  |  | Total |  |  | 329.33 |

**1220.0004** mes ALQUILER DE CASETA PREFABRICADA O LOCAL, DE 15 m2, PARA SERVICIOS HIGIÉNICOS Y VESTUARIO (CON TABLÓN DE ANUNCIOS Y ARMARIO PARA (17/04/2012)
Precio: 326.75
ALQUILER DE CASETA PREFABRICADA O LOCAL, DE 15 m2, PARA SERVICIOS HIGIÉNICOS Y VESTUARIO (CON TABLÓN DE ANUNCIOS Y ARMARIO PARA EPI)

| Código | Ud | Descripción | Rendimiento | Precio | Importe |
|---|---|---|---|---|---|
| MO00000002 | h | Capataz | 0.2000 | 21.98 | 4.40 |
| MO00000004 | h | Oficial 2ª | 2.0000 | 20.84 | 41.68 |
| MT20090013 | mes | Alquiler 15 m2 serv./vest (material; 08/06/2022) | 1.0000 | 165.21 | 165.21 |
| MT20090001 | mes | Consumos, mantenimiento y limpieza | 1.0000 | 30 | 30.00 |
| MT20090002 | mes | Mobiliario | 1.0000 | 44.55 | 44.55 |
| MT20080115 | ud | Transp. 150 km entrega/recogida | 0.0850 | 481.26 | 40.91 |
|  |  | Total |  |  | 326.75 |

**1220.0005** mes ASEO SANITARIO QUÍMICO INDIVIDUAL CON DEPÓSITO DE AGUA, RESIDUALES, Y GENERADOR ELÉCTRICO (17/04/2012)
Precio: 215.92

| Código | Ud | Descripción | Rendimiento | Precio | Importe |
|---|---|---|---|---|---|
| MO00000002 | h | Capataz | 0.2000 | 21.98 | 4.40 |
| MO00000004 | h | Oficial 2ª | 2.0000 | 20.84 | 41.68 |
| MT20090014 | mes | Aseo sanitario químico individual (material; 08/06/2022) | 1.0000 | 139.84 | 139.84 |
| MT20090001 | mes | Consumos, mantenimiento y limpieza | 1.0000 | 30 | 30.00 |
|  |  | Total |  |  | 215.92 |

**1220.0006** ud ACOMETIDA DE ELECTRICIDAD A LOCAL O CASETA PREFABRICADA (17/04/2012)
Precio: 8.19

| Código | Ud | Descripción | Rendimiento | Precio | Importe |
|---|---|---|---|---|---|
| MO00000002 | h | Capataz | 0.0100 | 21.98 | 0.22 |
| MO00000004 | h | Oficial 2ª | 0.1000 | 20.84 | 2.08 |
| MT20090050 | ud | Acometida electricidad (material; 08/06/2022) | 1.0000 | 5.89 | 5.89 |
|  |  | Total |  |  | 8.19 |

**1220.0007** ud ACOMETIDA A LOCAL O CASETA PREFABRICADA DE AGUA POTABLE (17/04/2012)
Precio: 181.93

| Código | Ud | Descripción | Rendimiento | Precio | Importe |
|---|---|---|---|---|---|
| MO00000002 | h | Capataz | 0.1500 | 21.98 | 3.30 |
| MO00000004 | h | Oficial 2ª | 1.5000 | 20.84 | 31.26 |
| MT20090051 | ud | Acometida agua potable (material; 08/06/2022) | 1.0000 | 147.37 | 147.37 |
|  |  | Total |  |  | 181.93 |

**1220.0008** ud ACOMETIDA A LOCAL CASETA PREFABRICADA DE SANEAMIENTO EN SUPERFICIE (17/04/2012)
Precio: 205.21

| Código | Ud | Descripción | Rendimiento | Precio | Importe |
|---|---|---|---|---|---|
| MO00000002 | h | Capataz | 0.1500 | 21.98 | 3.30 |
| MO00000004 | h | Oficial 2ª | 1.5000 | 20.84 | 31.26 |
| MT20090052 | ud | Acometida saneamiento en superficie (material; 08/06/2022) | 1.0000 | 170.65 | 170.65 |
|  |  | Total |  |  | 205.21 |

**1220.0009** ud ACOMETIDA A CASETA PREFABRICADA, O LOCAL, DE SANEAMIENTO EN ZANJA (17/04/2012)
Precio: 532.11

| Código | Ud | Descripción | Rendimiento | Precio | Importe |
|---|---|---|---|---|---|
| MO00000002 | h | Capataz | 0.1800 | 21.98 | 3.96 |
| MO00000004 | h | Oficial 2ª | 1.8000 | 20.84 | 37.51 |
| MT20090053 | ud | Acometida saneamiento en zanja (material; 08/06/2022) | 1.0000 | 490.64 | 490.64 |
|  |  | Total |  |  | 532.11 |

### 12.3 MEDIDAS DE EVITACIÓN MÁS USUALES (30/06/2009)

#### 12.3.1 EVITACIÓN DE HUECOS. (17/04/2012)

**1231.0001** m² TAPA METÁLICA PORTANTE PARA EVITACIÓN DE HUECO (17/04/2012)
Precio: 57.98

| Código | Ud | Descripción | Rendimiento | Precio | Importe |
|---|---|---|---|---|---|
| MO00000004 | h | Oficial 2ª | 0.0500 | 20.84 | 1.04 |
| Q060201A01 | h | Camión. Con caja fija y grúa auxiliar. Para 16 t | 0.0500 | 58.08 | 2.90 |
| MT20100001 | m² | Tapa metálica protección hueco (material; 08/06/2022) | 1.0000 | 54.04 | 54.04 |
|  |  | Total |  |  | 57.98 |

**1231.0002** m² ENTABLADO PORTANTE PARA EVITACIÓN DE HUECO (17/04/2012)
Precio: 29.78

| Código | Ud | Descripción | Rendimiento | Precio | Importe |
|---|---|---|---|---|---|
| MO00000003 | h | Oficial 1ª | 0.2500 | 21.51 | 5.38 |
| MO00000004 | h | Oficial 2ª | 0.3000 | 20.84 | 6.25 |
| MT20100005 | m² | Entablado de madera portante (material; 08/06/2022) | 1.0000 | 18.15 | 18.15 |
|  |  | Total |  |  | 29.78 |

**1231.0003** m² ACERO EN PLANCHA PARA TAPAR ZANJAS (TRÁFICO LIGERO) MAYOR O IGUAL A 15 mm (17/04/2012)
Precio: 22.5

| Código | Ud | Descripción | Rendimiento | Precio | Importe |
|---|---|---|---|---|---|
| MO00000002 | h | Capataz | 0.1000 | 21.98 | 2.20 |
| MO00000004 | h | Oficial 2ª | 0.1000 | 20.84 | 2.08 |
| MT20200001 | m² | Plancha de acero para tráfico ligero, mayor o igual a 15 mm (material; 14/06/2022) | 1.0000 | 18.22 | 18.22 |
|  |  | Total |  |  | 22.5 |

**1231.0004** m² ACERO EN PLANCHA PARA TAPAR ZANJAS (TRÁFICO MEDIO) MAYOR O IGUAL A 20 mm (17/04/2012)
Precio: 32.04

| Código | Ud | Descripción | Rendimiento | Precio | Importe |
|---|---|---|---|---|---|
| MO00000002 | h | Capataz | 0.1000 | 21.98 | 2.20 |
| MO00000004 | h | Oficial 2ª | 0.1000 | 20.84 | 2.08 |
| MT20200002 | m² | Plancha de acero para tráfico medio, mayor o igual a 20 mm (material; 14/06/2022) | 1.0000 | 27.76 | 27.76 |
|  |  | Total |  |  | 32.04 |

**1231.0005** m² ACERO EN PLANCHA PARA TAPAR ZANJAS (TRÁFICO PESADO) MAYOR O IGUAL A 25 mm (17/04/2012)
Precio: 40.64

| Código | Ud | Descripción | Rendimiento | Precio | Importe |
|---|---|---|---|---|---|
| MO00000002 | h | Capataz | 0.1000 | 21.98 | 2.20 |
| MO00000004 | h | Oficial 2ª | 0.1000 | 20.84 | 2.08 |
| MT20200003 | m² | Plancha de acero para tráfico medio, mayor o igual a 25 mm (material; 14/06/2022) | 1.0000 | 36.36 | 36.36 |
|  |  | Total |  |  | 40.64 |

**1231.0006** m² PLANCHA SINTÉTICA ARMADA CON FIBRAS PARA EVITACIÓN DE HUECOS/ZANJAS EN ACERAS PEATONALES (17/04/2012)
Precio: 36.21

| Código | Ud | Descripción | Rendimiento | Precio | Importe |
|---|---|---|---|---|---|
| MO00000002 | h | Capataz | 0.1000 | 21.98 | 2.20 |
| MO00000004 | h | Oficial 2ª | 0.1000 | 20.84 | 2.08 |
| MT20200004 | m² | Plancha sintética armada con fibras para protección de huecos/zanjas en aceras peatonales (material; 14/06/2022) | 1.0000 | 31.93 | 31.93 |
|  |  | Total |  |  | 36.21 |

#### 12.3.2 OTRAS MEDIDAS DE EVITACIÓN. (30/06/2009)

**1232.0001** m² ESTRUCTURA PORTANTE Y TOLDO (LONA) PARA EVITACIÓN DE LA RADIACIÓN SOLAR EN ZONA DE TRABAJO (3,0 m DE ALTURA) (30/06/2009)
Precio: 6.33

| Código | Ud | Descripción | Rendimiento | Precio | Importe |
|---|---|---|---|---|---|
| MO00000002 | h | Capataz | 0.0100 | 21.98 | 0.22 |
| MO00000003 | h | Oficial 1ª | 0.0600 | 21.51 | 1.29 |
| MO00000004 | h | Oficial 2ª | 0.0600 | 20.84 | 1.25 |
| MT20110001 | m² | Toldo (material; 10/06/2022) | 1.0000 | 0.51 | 0.51 |
| MT20110005 | m | Cuerda nailon D=12 mm (material; 10/06/2022) | 2.6600 | 0.54 | 1.44 |
| MT01100340 | kg | Acero laminado S275JR, cortado a medida y con una capa de imprimación antioxidante | 1.0000 | 1.62 | 1.62 |
|  |  | Total |  |  | 6.33 |

**1232.0002** m² MAMPARA/BIOMBO/CORTINA MÓVIL PARA EVITACIÓN DE PROYECCIÓN PARTÍCULAS Y/O RADIACIONES ULTRAVIOLETAS/LUMINOSAS (17/04/2012)
Precio: 115.92

| Código | Ud | Descripción | Rendimiento | Precio | Importe |
|---|---|---|---|---|---|
| MO00000004 | h | Oficial 2ª | 0.0500 | 20.84 | 1.04 |
| MT20110010 | m² | Mampara/biombo/cortina móvil (material; 10/06/2022) | 1.0000 | 114.88 | 114.88 |
|  |  | Total |  |  | 115.92 |

#### 12.3.3 MEDIDAS DE EVITACIÓN POR EXIGENCIA DE CONTROL DE ACCESOS (ART. 9.F) RD 1627/1997). (17/04/2012)

**1233.0001** m VALLADO TRASLADABLE 2 m ALTURA PANEL ELECTROSOLDADO GALVANIZADO (17/04/2012)
Precio: 10.12
VALLADO TRASLADABLE 2 m ALTURA PANEL ELECTROSOLDADO GALVANIZADO Y PIE DE HORMIGÓN

| Código | Ud | Descripción | Rendimiento | Precio | Importe |
|---|---|---|---|---|---|
| MO00000002 | h | Capataz | 0.0050 | 21.98 | 0.11 |
| MO00000003 | h | Oficial 1ª | 0.0500 | 21.51 | 1.08 |
| MO00000004 | h | Oficial 2ª | 0.0500 | 20.84 | 1.04 |
| MT20120001 | m | Vallado trasladable 2 m altura panel electrosoldado galvanizado (material; 10/06/2022) | 1.0000 | 6.77 | 6.77 |
| MT20130001 | ud | Pie de hormigón con 4 agujeros (material; 10/06/2022) | 0.3300 | 3.4 | 1.12 |
|  |  | Total |  |  | 10.12 |

**1233.0002** m/mes ALQUILER DE VALLADO TRASLADABLE 2 m ALTURA PANEL ELECTROSOLDADO GALVANIZADO. (17/04/2012)
Precio: 4.24
ALQUILER DE VALLADO TRASLADABLE 2 m ALTURA PANEL ELECTROSOLDADO GALVANIZADO Y PIE DE HORMIGÓN.

| Código | Ud | Descripción | Rendimiento | Precio | Importe |
|---|---|---|---|---|---|
| MO00000002 | h | Capataz | 0.0040 | 21.98 | 0.09 |
| MO00000003 | h | Oficial 1ª | 0.0300 | 21.51 | 0.65 |
| MO00000004 | h | Oficial 2ª | 0.0300 | 20.84 | 0.63 |
| MT20120000 | mes | Vallado trasladable 2 m altura panel electrosoldado galvanizado y 3,5 m de largo (material; 28/06/2022) | 1.0000 | 2.57 | 2.57 |
| MT20130001 | ud | Pie de hormigón con 4 agujeros | 0.0870 | 3.4 | 0.30 |
|  |  | Total |  |  | 4.24 |

**1233.0003** m VALLADO OPACO TRASLADABLE DE 2 m ALTURA PANEL DE CHAPA CON PLIEGUES GALVANIZADA (17/04/2012)
Precio: 42.53
VALLADO OPACO TRASLADABLE DE 2 m ALTURA PANEL DE CHAPA CON PLIEGUES GALVANIZADA Y PIE DE HORMIGÓN.

| Código | Ud | Descripción | Rendimiento | Precio | Importe |
|---|---|---|---|---|---|
| MO00000002 | h | Capataz | 0.0150 | 21.98 | 0.33 |
| MO00000003 | h | Oficial 1ª | 0.1500 | 21.51 | 3.23 |
| MO00000004 | h | Oficial 2ª | 0.1500 | 20.84 | 3.13 |
| MT20120005 | m | Vallado opaco trasladable de 2 m altura panel de chapa con pliegues galvanizada (material; 10/06/2022) | 1.0000 | 28.95 | 28.95 |
| MT01060015 | m³ | Hormigón C20/25 de cualquier consistencia y cualquier tamaño máximo de árido | 0.0800 | 72.13 | 5.77 |
| MT20130001 | ud | Pie de hormigón con 4 agujeros | 0.3300 | 3.4 | 1.12 |
|  |  | Total |  |  | 42.53 |

**1233.0004** ud PUERTA METÁLICA OPACA DE 2 m DE ALTURA PASO VEHÍCULOS PANEL DE CHAPA CON PLIEGUES GALVANIZADA (17/04/2012)
Precio: 263.23

| Código | Ud | Descripción | Rendimiento | Precio | Importe |
|---|---|---|---|---|---|
| MO00000002 | h | Capataz | 0.0050 | 21.98 | 0.11 |
| MO00000003 | h | Oficial 1ª | 0.0500 | 21.51 | 1.08 |
| MO00000004 | h | Oficial 2ª | 0.0500 | 20.84 | 1.04 |
| MT20120010 | ud | Puerta metálica opaca de 2 m de altura paso de vehículos (material; 10/06/2022) | 1.0000 | 261 | 261.00 |
|  |  | Total |  |  | 263.23 |

**1233.0005** ud PUERTA METÁLICA OPACA DE 2 m DE ALTURA PASO PEATONES PANEL DE CHAPA CON PLIEGUES GALVANIZADA (17/04/2012)
Precio: 124.87

| Código | Ud | Descripción | Rendimiento | Precio | Importe |
|---|---|---|---|---|---|
| MO00000002 | h | Capataz | 0.0050 | 21.98 | 0.11 |
| MO00000003 | h | Oficial 1ª | 0.0500 | 21.51 | 1.08 |
| MO00000004 | h | Oficial 2ª | 0.0500 | 20.84 | 1.04 |
| MT20120011 | ud | Puerta metálica opaca de 2 m de altura paso de peatones (material; 10/06/2022) | 1.0000 | 122.64 | 122.64 |
|  |  | Total |  |  | 124.87 |

### 12.4 MEDIDAS PREVENTIVAS. SEÑALIZACIÓN DE SEGURIDAD Y SALUD

#### 12.4.1 MEDIDAS PREVENTIVAS

**1241.0001** ud PÓRTICO DELIMITADOR GÁLIBO/ALTURA FORMADO POR DOS SOPORTES METÁLICOS CIMENTADOS Y UNIDOS POR CABLE DE ACERO CON GUIRNALDAS REFLE (30/06/2009)
Precio: 1032.86
PÓRTICO DELIMITADOR GÁLIBO/ALTURA FORMADO POR DOS SOPORTES METÁLICOS CIMENTADOS Y UNIDOS POR CABLE DE ACERO CON GUIRNALDAS REFLECTANTES (ROJAS/BLANCAS)

| Código | Ud | Descripción | Rendimiento | Precio | Importe |
|---|---|---|---|---|---|
| MO00000002 | h | Capataz | 1.2000 | 21.98 | 26.38 |
| MO00000003 | h | Oficial 1ª | 3.0000 | 21.51 | 64.53 |
| MO00000004 | h | Oficial 2ª | 12.0000 | 20.84 | 250.08 |
| Q060201A01 | h | Camión. Con caja fija y grúa auxiliar. Para 16 t | 3.0000 | 58.08 | 174.24 |
| MT02030002 | m | Cable de acero galvanizado 1x7+0 de D=9mm (material; 13/06/2022) | 6.0000 | 2.44 | 14.64 |
| MT20140001 | m | Guirnalda de balizamiento reflectante (material; 13/06/2022) | 6.0000 | 10.32 | 61.92 |
| MT01100340 | kg | Acero laminado S275JR, cortado a medida y con una capa de imprimación antioxidante | 250.0000 | 1.62 | 405.00 |
| MT01060015 | m³ | Hormigón C20/25 de cualquier consistencia y cualquier tamaño máximo de árido | 0.5000 | 72.13 | 36.07 |
|  |  | Total |  |  | 1032.86 |

**1241.0002** ud TOPE DE 4 m DE ANCHO PARA PREVENCIÓN DE CAMIÓN/MAQUINARIA EN EXCAVACIONES Y TERRAPLENES. (17/04/2012)
Precio: 148.64

| Código | Ud | Descripción | Rendimiento | Precio | Importe |
|---|---|---|---|---|---|
| MO00000002 | h | Capataz | 0.0800 | 21.98 | 1.76 |
| MO00000003 | h | Oficial 1ª | 0.3000 | 21.51 | 6.45 |
| MT20140005 | ud | Tope de 4 m de ancho (material; 13/06/2022) | 1.0000 | 140.43 | 140.43 |
|  |  | Total |  |  | 148.64 |

**1241.0003** m PROTECTOR DE CABLES/CONDUCTOS PARA EL PASO DE PEATONES (17/04/2012)
Precio: 36.17

| Código | Ud | Descripción | Rendimiento | Precio | Importe |
|---|---|---|---|---|---|
| MO00000003 | h | Oficial 1ª | 0.2500 | 21.51 | 5.38 |
| MO00000004 | h | Oficial 2ª | 0.2500 | 20.84 | 5.21 |
| MT20140010 | m | Protector cables/conductos para el paso de peatones (material; 13/06/2022) | 1.0000 | 13.88 | 13.88 |
| MT09070046 | ud | Tornillería y tacos metálicos (material; 13/06/2022) | 1.0000 | 4.78 | 4.78 |
| MT20140050 | ud | Herramienta, equipos y generador electréctricos (material; 13/06/2022) | 1.0000 | 6.92 | 6.92 |
|  |  | Total |  |  | 36.17 |

**1241.0004** m PROTECTOR DE CABLES/CONDUCTOS PARA EL PASO DE VEHÍCULOS (17/04/2012)
Precio: 64.94

| Código | Ud | Descripción | Rendimiento | Precio | Importe |
|---|---|---|---|---|---|
| MO00000003 | h | Oficial 1ª | 0.3700 | 21.51 | 7.96 |
| MO00000004 | h | Oficial 2ª | 0.3700 | 20.84 | 7.71 |
| MT20140015 | m | Protector de cables/conductos para el paso de vehículos (material; 13/06/2022) | 1.0000 | 37.57 | 37.57 |
| MT09070046 | ud | Tornillería y tacos metálicos | 1.0000 | 4.78 | 4.78 |
| MT20140050 | ud | Herramienta, equipos y generador electréctricos | 1.0000 | 6.92 | 6.92 |
|  |  | Total |  |  | 64.94 |

**1241.0005** ud CREMA/ESPRAY REPELENTE DE INSECTOS (50-75 ml) (13/06/2022)
Precio: 5.12

| Código | Ud | Descripción | Rendimiento | Precio | Importe |
|---|---|---|---|---|---|
| MT20080050 | ud | Crema/espray repelente de insectos (50-75 ml) (material; 13/06/2022) | 1.0000 | 5.12 | 5.12 |
|  |  | Total |  |  | 5.12 |

**1241.0006** ud BUSCAPOLOS (COMPROBADOR DE TENSIÓN) PARA BAJA TENSIÓN (12-1.000 V C. A.) (13/06/2022)
Precio: 8.26

| Código | Ud | Descripción | Rendimiento | Precio | Importe |
|---|---|---|---|---|---|
| MT20140100 | ud | Buscapolos (comprobador de tensión) para baja tensión (12-1.000 V C. A.) (material; 13/06/2022) | 1.0000 | 8.26 | 8.26 |
|  |  | Total |  |  | 8.26 |

**1241.0007** ud ALFOMBRA DIELÉCTRÍCA INDIVIDUAL <= 1,00 m2 (13/06/2022)
Precio: 74.82

| Código | Ud | Descripción | Rendimiento | Precio | Importe |
|---|---|---|---|---|---|
| MT20140105 | ud | Alfombra dieléctríca individual (menos o igual a 1,00 m2) (material; 13/06/2022) | 1.0000 | 74.82 | 74.82 |
|  |  | Total |  |  | 74.82 |

**1241.0008** ud BANQUETA DIELÉCTRICA ALTA TENSIÓN (INTERIOR/EXTERIOR) (13/06/2022)
Precio: 42.5

| Código | Ud | Descripción | Rendimiento | Precio | Importe |
|---|---|---|---|---|---|
| MT20140110 | ud | Banqueta dieléctrica alta tensión (interior/exterior) (material; 13/06/2022) | 1.0000 | 42.5 | 42.50 |
|  |  | Total |  |  | 42.5 |

**1241.0009** m CINTA ADHESIVA ANTIDESLIZANTE (13/06/2022)
Precio: 1.51

| Código | Ud | Descripción | Rendimiento | Precio | Importe |
|---|---|---|---|---|---|
| MT20140200 | m | Cinta adhesiva antideslizante (material; 13/06/2022) | 1.0000 | 1.51 | 1.51 |
|  |  | Total |  |  | 1.51 |

**1241.0010** ud BOLSA PORTAELECTRODOS PARA SOLDADOR EN TRABAJOS EN ALTURA, VERTICALES O ASIMILABLES (13/06/2022)
Precio: 13.91

| Código | Ud | Descripción | Rendimiento | Precio | Importe |
|---|---|---|---|---|---|
| MT20140205 | ud | Bolsa portaelectrodos para soldador (material; 13/06/2022) | 1.0000 | 13.91 | 13.91 |
|  |  | Total |  |  | 13.91 |

**1241.0011** ud CINTURÓN PORTAHERRAMIENTAS PARA TRABAJOS EN ALTURA, VERTICALES, O ASIMILABLES (13/06/2022)
Precio: 7.62

| Código | Ud | Descripción | Rendimiento | Precio | Importe |
|---|---|---|---|---|---|
| MT20140210 | ud | Cinturón portaherramientas (material; 13/06/2022) | 1.0000 | 7.62 | 7.62 |
|  |  | Total |  |  | 7.62 |

**1241.0012** ud MOCHILA/BOLSA PORTAHERRAMIENTAS PARA TRABAJOS VERTICALES O ASIMILABLES (13/06/2022)
Precio: 30.44

| Código | Ud | Descripción | Rendimiento | Precio | Importe |
|---|---|---|---|---|---|
| MT20140215 | ud | Mochila/bolsa portaherramientas (material; 13/06/2022) | 1.0000 | 30.44 | 30.44 |
|  |  | Total |  |  | 30.44 |

**1241.0013** h CAMIÓN DE RIEGO Y CONDUCTOR PARA REDUCCIÓN POLVO EN PRESENCIA DE TRABAJADORES
Precio: 86.57

| Código | Ud | Descripción | Rendimiento | Precio | Importe |
|---|---|---|---|---|---|
| MO00000002 | h | Capataz | 0.0050 | 21.98 | 0.11 |
| MO00000003 | h | Oficial 1ª | 0.0500 | 21.51 | 1.08 |
| Q090201B01 | h | Camión cisterna para riego. Para una cantidad de 8000 litros | 1.0000 | 80.74 | 80.74 |
| MT01010001 | m³ | Agua | 8.0000 | 0.58 | 4.64 |
|  |  | Total |  |  | 86.57 |

**1241.0014** m² MANTA IGNÍFUGA ESPECÍFICA PARA PREVENIR EN TRABAJOS DE SOLDADURA. (17/04/2012)
Precio: 17.92

| Código | Ud | Descripción | Rendimiento | Precio | Importe |
|---|---|---|---|---|---|
| MO00000002 | h | Capataz | 0.0100 | 21.98 | 0.22 |
| MO00000004 | h | Oficial 2ª | 0.1000 | 20.84 | 2.08 |
| MT20070120 | ud | Manta ignífuga soldadura | 1.0000 | 15.62 | 15.62 |
|  |  | Total |  |  | 17.92 |

**1241.0015** ud/m ALQUILER DE VALLA METÁLICA MÓVIL, REFLECTANTE O NO, TIPO AYUNTAMIENTO DE 2,5x1 METROS (17/04/2012)
Precio: 11.19

| Código | Ud | Descripción | Rendimiento | Precio | Importe |
|---|---|---|---|---|---|
| MO00000002 | h | Capataz | 0.0100 | 21.98 | 0.22 |
| MO00000004 | h | Oficial 2ª | 0.1000 | 20.84 | 2.08 |
| MT20120002 | m | Valla metálica móvil 2,5x1,00 metros (material; 10/06/2022) | 1.0000 | 8.89 | 8.89 |
|  |  | Total |  |  | 11.19 |

**1241.0016** ud/m ALQUILER DE VALLA SINTÉTICA REFLECTANTE CONTENCIÓN PEATONAL (2x1 m) (17/04/2012)
Precio: 12.2

| Código | Ud | Descripción | Rendimiento | Precio | Importe |
|---|---|---|---|---|---|
| MO00000002 | h | Capataz | 0.0100 | 21.98 | 0.22 |
| MO00000004 | h | Oficial 2ª | 0.1000 | 20.84 | 2.08 |
| MT20120003 | m | Valla sintética reflectante contención peatonal 2,00 x 1,00 m (material; 10/06/2022) | 1.0000 | 9.9 | 9.90 |
|  |  | Total |  |  | 12.2 |

**1241.0017** ud VALLA EXTENSIBLE Y REFLECTANTE (17/04/2012)
Precio: 106.97

| Código | Ud | Descripción | Rendimiento | Precio | Importe |
|---|---|---|---|---|---|
| MO00000002 | h | Capataz | 0.0100 | 21.98 | 0.22 |
| MO00000004 | h | Oficial 2ª | 0.1000 | 20.84 | 2.08 |
| MT20120004 | m | Valla extensible y reflectante (material; 10/06/2022) | 1.0000 | 104.67 | 104.67 |
|  |  | Total |  |  | 106.97 |

**1241.0018** m² LONA/ACOLCHADO ANTIRUIDO, INCLUIDOS SOPORTES (30/06/2009)
Precio: 7.74

| Código | Ud | Descripción | Rendimiento | Precio | Importe |
|---|---|---|---|---|---|
| MO00000002 | h | Capataz | 0.0100 | 21.98 | 0.22 |
| MO00000003 | h | Oficial 1ª | 0.0600 | 21.51 | 1.29 |
| MO00000004 | h | Oficial 2ª | 0.0600 | 20.84 | 1.25 |
| MT20150001 | m² | Lona/acolchado antiruido, incluidos soportes (material; 14/06/2022) | 1.0000 | 1.17 | 1.17 |
| MT20110005 | m | Cuerda nailon D=12 mm | 2.6600 | 0.54 | 1.44 |
| MT01100340 | kg | Acero laminado S275JR, cortado a medida y con una capa de imprimación antioxidante | 1.4600 | 1.62 | 2.37 |
|  |  | Total |  |  | 7.74 |

**1241.0019** ud DETECTOR PORTÁTIL DE GASES TÓXICOS/EXPLOSIVOS (ESPACIOS CONFINADOS O DE RIESGO ESPECÍFICO) AMORTIZACIÓN EN 10 USOS (17/04/2012)
Precio: 123.65

| Código | Ud | Descripción | Rendimiento | Precio | Importe |
|---|---|---|---|---|---|
| MO00000002 | h | Capataz | 0.0100 | 21.98 | 0.22 |
| MO00000004 | h | Oficial 2ª | 0.1000 | 20.84 | 2.08 |
| MT20070140 | ud | Detector portátil de gases tóxicos/explosivos (material; 14/06/2022) | 0.1000 | 1213.46 | 121.35 |
|  |  | Total |  |  | 123.65 |

**1241.0020** ud DETECTOR PORTÁTIL ALTA TENSIÓN A DISTANCIA (SIN PÉRTIGA) (14/06/2022)
Precio: 209.1

| Código | Ud | Descripción | Rendimiento | Precio | Importe |
|---|---|---|---|---|---|
| MT20070145 | ud | Detector portátil AT a distancia (sin pértiga) (material; 14/06/2022) | 1.0000 | 209.1 | 209.10 |
|  |  | Total |  |  | 209.1 |

#### 12.4.2 SEÑALIZACIÓN DE SEGURIDAD Y SALUD (RD 485/1997).

**1242.0001** ud SEÑAL DE S. Y S. DE PROHIBICIÓN, OBLIGACIÓN Y ADVERTENCIA (10 m <= D < 20 m) (17/04/2012)
Precio: 5.49

| Código | Ud | Descripción | Rendimiento | Precio | Importe |
|---|---|---|---|---|---|
| MO00000002 | h | Capataz | 0.0100 | 21.98 | 0.22 |
| MO00000004 | h | Oficial 2ª | 0.1000 | 20.84 | 2.08 |
| MT20160001 | ud | Señal de s. y s. de prohibición, obligación y advertencia (material; 14/06/2022) | 1.0000 | 3.19 | 3.19 |
|  |  | Total |  |  | 5.49 |

**1242.0002** ud SEÑAL DE S. Y S. PARA LUCHA CONTRA INCENDIOS O SALVAMENTO Y SOCORRO (D < 10 m) (17/04/2012)
Precio: 4.81

| Código | Ud | Descripción | Rendimiento | Precio | Importe |
|---|---|---|---|---|---|
| MO00000002 | h | Capataz | 0.0100 | 21.98 | 0.22 |
| MO00000004 | h | Oficial 2ª | 0.1000 | 20.84 | 2.08 |
| MT20160005 | ud | Señal de s. y s. para lucha contra incendios o salvamento y socorro (material; 14/06/2022) | 1.0000 | 2.51 | 2.51 |
|  |  | Total |  |  | 4.81 |

**1242.0003** m SEÑALIZACIÓN DESNIVEL/OBSTÁCULO CON BANDA ADHESIVA COLOR SEGURIDAD (NEGRO/AMARILLO A 45º). (17/04/2012)
Precio: 1.27

| Código | Ud | Descripción | Rendimiento | Precio | Importe |
|---|---|---|---|---|---|
| MO00000002 | h | Capataz | 0.0050 | 21.98 | 0.11 |
| MO00000004 | h | Oficial 2ª | 0.0500 | 20.84 | 1.04 |
| MT20160010 | m | Banda adhesiva color seguridad (negro/amarillo a 45º) (material; 14/06/2022) | 1.0000 | 0.12 | 0.12 |
|  |  | Total |  |  | 1.27 |

**1242.0004** ud LOTE DE 100 SEÑALIZACIONES FIN DE VARILLA METÁLICA EN TRABAJO CON FERRALLA (SETAS) (17/04/2012)
Precio: 13.29

| Código | Ud | Descripción | Rendimiento | Precio | Importe |
|---|---|---|---|---|---|
| MO00000002 | h | Capataz | 0.0010 | 21.98 | 0.02 |
| MO00000004 | h | Oficial 2ª | 0.0010 | 20.84 | 0.02 |
| MT20160015 | cud | Señalización fin de varilla metálica (material; 14/06/2022) | 1.0000 | 13.25 | 13.25 |
|  |  | Total |  |  | 13.29 |

**1242.0005** ud CINTA DE SEÑALIZACIÓN BLANCA/ROJA DE 100 m DE LONGITUD (17/04/2012)
Precio: 4.8

| Código | Ud | Descripción | Rendimiento | Precio | Importe |
|---|---|---|---|---|---|
| MO00000002 | h | Capataz | 0.0050 | 21.98 | 0.11 |
| MO00000004 | h | Oficial 2ª | 0.0500 | 20.84 | 1.04 |
| MT20160020 | ud | Cinta de señalización blanca/roja de 100 m longitud (material; 14/06/2022) | 1.0000 | 3.65 | 3.65 |
|  |  | Total |  |  | 4.8 |

**1242.0006** ud CADENA DE PLÁSTICO PARA SEÑALIZACIÓN BLANCA/ROJA DE 5 m DE LONGITUD (17/04/2012)
Precio: 5.28

| Código | Ud | Descripción | Rendimiento | Precio | Importe |
|---|---|---|---|---|---|
| MO00000002 | h | Capataz | 0.0050 | 21.98 | 0.11 |
| MO00000004 | h | Oficial 2ª | 0.0500 | 20.84 | 1.04 |
| MT20160025 | ud | Cadena señalización blanca/roja de 5 m de longitud (material; 14/06/2022) | 1.0000 | 4.13 | 4.13 |
|  |  | Total |  |  | 5.28 |

**1242.0007** ud BASE Y COLUMNA (SOPORTE VERTICAL) PORTACINTA O CADENA (17/04/2012)
Precio: 12.62

| Código | Ud | Descripción | Rendimiento | Precio | Importe |
|---|---|---|---|---|---|
| MO00000002 | h | Capataz | 0.0050 | 21.98 | 0.11 |
| MO00000004 | h | Oficial 2ª | 0.0500 | 20.84 | 1.04 |
| MT20160030 | ud | Base y columna (soporte vertical) portacinta o cadena (material; 14/06/2022) | 1.0000 | 11.47 | 11.47 |
|  |  | Total |  |  | 12.62 |

**1242.0008** m MALLA SEÑALIZACIÓN NARANJA (TIPO STOPPER) DE 1 m DE ALTURA INCLUIDOS SOPORTES VERTICALES
Precio: 1.64

| Código | Ud | Descripción | Rendimiento | Precio | Importe |
|---|---|---|---|---|---|
| MO00000002 | h | Capataz | 0.0020 | 21.98 | 0.04 |
| MO00000004 | h | Oficial 2ª | 0.0020 | 20.84 | 0.04 |
| MT20160035 | m | Malla señalización naranja (tipo stopper) de 1 m de altura incluidos soportes verticales (material; 14/06/2022) | 1.0000 | 0.44 | 0.44 |
| MT01110076 | ud | Soporte angular metálico D=25mm y 1,5m (material) | 0.5000 | 2.24 | 1.12 |
|  |  | Total |  |  | 1.64 |

**1242.0009** ud CARTEL GENERAL INDICATIVO SEÑALIZACIÓN DE S. Y S., SU CUMPLIMIENTO, Y PROHIBICIÓN PASO AJENOS A OBRA (17/04/2012)
Precio: 11.42

| Código | Ud | Descripción | Rendimiento | Precio | Importe |
|---|---|---|---|---|---|
| MO00000002 | h | Capataz | 0.0100 | 21.98 | 0.22 |
| MO00000004 | h | Oficial 2ª | 0.1000 | 20.84 | 2.08 |
| MT20160040 | ud | Cartel general indicativo señalización de s. y s., su cumplimiento, y prohibición paso ajenos a obra (material; 14/06/2022) | 1.0000 | 9.12 | 9.12 |
|  |  | Total |  |  | 11.42 |

**1242.0010** ud CABALLETE PLEGABLE NEUTRO PARA COLOCACIÓN DE SEÑAL (17/04/2012)
Precio: 14.02

| Código | Ud | Descripción | Rendimiento | Precio | Importe |
|---|---|---|---|---|---|
| MO00000002 | h | Capataz | 0.0050 | 21.98 | 0.11 |
| MO00000004 | h | Oficial 2ª | 0.0500 | 20.84 | 1.04 |
| MT20160045 | ud | Caballete plegable neutro para colocación de señal (material; 14/06/2022) | 1.0000 | 12.87 | 12.87 |
|  |  | Total |  |  | 14.02 |

### 12.5 PROTECCIONES COLECTIVAS (17/04/2012)

**1250.0001** m MARQUESINA PARA LA PROTECCIÓN DE ACCESOS O PASOS (17/04/2012)
Precio: 58.96

| Código | Ud | Descripción | Rendimiento | Precio | Importe |
|---|---|---|---|---|---|
| MO00000002 | h | Capataz | 0.0800 | 21.98 | 1.76 |
| MO00000003 | h | Oficial 1ª | 0.8000 | 21.51 | 17.21 |
| MO00000004 | h | Oficial 2ª | 0.8000 | 20.84 | 16.67 |
| MT09070017 | ud | Brazo marquesina IPN-180 (material; 01/04/2014) | 0.1200 | 104.13 | 12.50 |
| MT01100353 | ud | Gancho anclaje forjado D=16 mm (material; 21/05/2014) | 1.0000 | 2.1 | 2.10 |
| MT01100354 | ud | Anclaje acero mecánico expansión, L=90-120mm (material; 21/05/2014) | 4.0000 | 1.43 | 5.72 |
| MT01120048 | m³ | Tablón madera pino 20x7 cm (material; 17/06/2021) | 0.0080 | 232.21 | 1.86 |
| MT01120049 | m³ | Tablón madera pino 20x5 cm (material; 17/06/2021) | 0.0050 | 228.36 | 1.14 |
|  |  | Total |  |  | 58.96 |

**1250.0002** m VISERA DE BORDE PARA PROTEGER LONGITUDINALMENTE ZONAS DE PASO (ACERAS) (17/04/2012)
Precio: 32.93

| Código | Ud | Descripción | Rendimiento | Precio | Importe |
|---|---|---|---|---|---|
| MO00000002 | h | Capataz | 0.0600 | 21.98 | 1.32 |
| MO00000003 | h | Oficial 1ª | 0.6000 | 21.51 | 12.91 |
| MO00000004 | h | Oficial 2ª | 0.6000 | 20.84 | 12.50 |
| MT20170001 | ud | Soporte mordaza (material; 14/06/2022) | 0.0250 | 115.25 | 2.88 |
| MT20170005 | ud | Anclaje/soporte mordaza (material; 14/06/2022) | 0.0250 | 44.77 | 1.12 |
| MT20170010 | ud | Brazo para soporte (material; 14/06/2022) | 0.0250 | 61.65 | 1.54 |
| MT01120051 | m³ | Tablón madera pino 15x5 cm (material; 17/06/2021) | 0.0030 | 218.36 | 0.66 |
|  |  | Total |  |  | 32.93 |

**1250.0003** m BARANDILLA/GUARDACUERPOS PROVISIONAL DE BORDE FIJADA POR APRIETE A ESTRUCTURA/FORJADO (17/04/2012)
Precio: 23.74

| Código | Ud | Descripción | Rendimiento | Precio | Importe |
|---|---|---|---|---|---|
| MO00000002 | h | Capataz | 0.0150 | 21.98 | 0.33 |
| MO00000003 | h | Oficial 1ª | 0.1500 | 21.51 | 3.23 |
| MO00000004 | h | Oficial 2ª | 0.1500 | 20.84 | 3.13 |
| MT20180001 | ud | Guardacuerpos metálico (material; 14/06/2022) | 0.5000 | 10.44 | 5.22 |
| MT20180005 | ud | Pasamanos tubo D=50 mm (material; 14/06/2022) | 2.0000 | 5.04 | 10.08 |
| MT01120051 | m³ | Tablón madera pino 15x5 cm | 0.0080 | 218.36 | 1.75 |
|  |  | Total |  |  | 23.74 |

**1250.0004** m BARANDILLA/GUARDACUERPOS PROVISIONAL DE BORDE FIJADA POR BASE EMBEBIDA EN ESTRUCTURA/FORJADO (17/04/2012)
Precio: 24.2

| Código | Ud | Descripción | Rendimiento | Precio | Importe |
|---|---|---|---|---|---|
| MO00000002 | h | Capataz | 0.0300 | 21.98 | 0.66 |
| MO00000004 | h | Oficial 2ª | 0.3000 | 20.84 | 6.25 |
| MT20180001 | ud | Guardacuerpos metálico | 0.5000 | 10.44 | 5.22 |
| MT20180005 | ud | Pasamanos tubo D=50 mm | 2.0000 | 5.04 | 10.08 |
| MT20180010 | ud | Cápsula y tapa para guardacuerpos (material; 14/06/2022) | 0.5000 | 0.47 | 0.24 |
| MT01120051 | m³ | Tablón madera pino 15x5 cm | 0.0080 | 218.36 | 1.75 |
|  |  | Total |  |  | 24.2 |

**1250.0005** ud BARANDILLA PORTÁTIL PARA LA PROTECCIÓN PERIMETRAL DE POZOS DE REGISTRO ABIERTOS (17/04/2012)
Precio: 131.77

| Código | Ud | Descripción | Rendimiento | Precio | Importe |
|---|---|---|---|---|---|
| MO00000002 | h | Capataz | 0.0150 | 21.98 | 0.33 |
| MO00000004 | h | Oficial 2ª | 0.1500 | 20.84 | 3.13 |
| MT20180015 | ud | Barandilla portátil pozos registro (material; 14/06/2022) | 1.0000 | 128.31 | 128.31 |
|  |  | Total |  |  | 131.77 |

**1250.0006** m² RED TEXTIL VERTICAL ANTICAÍDAS TIPO U (PANTALLA) PROTECCIÓN BORDE DE ESTRUCTURA, FORJADO, HUECO, ESCALERA O ANDAMIO (17/04/2012)
Precio: 6

| Código | Ud | Descripción | Rendimiento | Precio | Importe |
|---|---|---|---|---|---|
| MO00000002 | h | Capataz | 0.0100 | 21.98 | 0.22 |
| MO00000003 | h | Oficial 1ª | 0.1000 | 21.51 | 2.15 |
| MO00000004 | h | Oficial 2ª | 0.1000 | 20.84 | 2.08 |
| MT20180020 | m² | Red textil vertical anticaídas tipo U (pantalla) (material; 14/06/2022) | 1.0000 | 0.61 | 0.61 |
| MT01100355 | ud | Gancho montaje red D=10 mm (material; 21/05/2014) | 2.0000 | 0.47 | 0.94 |
|  |  | Total |  |  | 6 |

**1250.0007** m² RED TEXTIL VERTICAL ANTICAÍDAS TIPO U (BARANDILLA) PROTECCIÓN BORDE DE ESTRUCTURA, FORJADO, HUECO, ESCALERA O ANDAMIO (17/04/2012)
Precio: 5.85

| Código | Ud | Descripción | Rendimiento | Precio | Importe |
|---|---|---|---|---|---|
| MO00000002 | h | Capataz | 0.0100 | 21.98 | 0.22 |
| MO00000003 | h | Oficial 1ª | 0.1000 | 21.51 | 2.15 |
| MO00000004 | h | Oficial 2ª | 0.1000 | 20.84 | 2.08 |
| MT20180021 | m² | Red textil vertical anticaídas tipo U (barandilla) (material; 14/06/2022) | 1.0000 | 0.46 | 0.46 |
| MT01100355 | ud | Gancho montaje red D=10 mm | 2.0000 | 0.47 | 0.94 |
|  |  | Total |  |  | 5.85 |

**1250.0008** m² PROTECCIÓN EN ANDAMIO/ESTRUCTURA CON MALLA SINTÉTICA (MOSQUITERA) (17/04/2012)
Precio: 4.07

| Código | Ud | Descripción | Rendimiento | Precio | Importe |
|---|---|---|---|---|---|
| MO00000002 | h | Capataz | 0.0150 | 21.98 | 0.33 |
| MO00000004 | h | Oficial 2ª | 0.1500 | 20.84 | 3.13 |
| MT20180100 | m² | Malla mosquitera (material; 14/06/2022) | 1.0000 | 0.47 | 0.47 |
| MT20110006 | m | Cuerda de unión redes de seguridad (material; 10/06/2022) | 0.2500 | 0.54 | 0.14 |
|  |  | Total |  |  | 4.07 |

**1250.0009** m² PROTECCIÓN EN ANDAMIO/ESTRUCTURA CON TOLDO (LONA) (17/04/2012)
Precio: 7.34

| Código | Ud | Descripción | Rendimiento | Precio | Importe |
|---|---|---|---|---|---|
| MO00000002 | h | Capataz | 0.0200 | 21.98 | 0.44 |
| MO00000004 | h | Oficial 2ª | 0.3000 | 20.84 | 6.25 |
| MT20110001 | m² | Toldo | 1.0000 | 0.51 | 0.51 |
| MT20110006 | m | Cuerda de unión redes de seguridad | 0.2500 | 0.54 | 0.14 |
|  |  | Total |  |  | 7.34 |

**1250.0010** m² RED VERTICAL TIPO V (CON SOPORTE HORCA). (17/04/2012)
Precio: 17.01

| Código | Ud | Descripción | Rendimiento | Precio | Importe |
|---|---|---|---|---|---|
| MO00000002 | h | Capataz | 0.0250 | 21.98 | 0.55 |
| MO00000003 | h | Oficial 1ª | 0.2500 | 21.51 | 5.38 |
| MO00000004 | h | Oficial 2ª | 0.2500 | 20.84 | 5.21 |
| MT20180030 | m² | Red vertical tipo V (horca) (material; 14/06/2022) | 1.0000 | 0.58 | 0.58 |
| MT20180050 | ud | Pescante/horca 7,50 m 80x40x1,5 mm (material; 14/06/2022) | 0.0200 | 149.12 | 2.98 |
| MT01100353 | ud | Gancho anclaje forjado D=16 mm | 0.7000 | 2.1 | 1.47 |
| MT01100355 | ud | Gancho montaje red D=10 mm | 1.1000 | 0.47 | 0.52 |
| MT20110006 | m | Cuerda de unión redes de seguridad | 0.6000 | 0.54 | 0.32 |
|  |  | Total |  |  | 17.01 |

**1250.0011** m² RED HORIZONTAL TIPO S PARA PROTECCIÓN DE HUECO (17/04/2012)
Precio: 24.29

| Código | Ud | Descripción | Rendimiento | Precio | Importe |
|---|---|---|---|---|---|
| MO00000002 | h | Capataz | 0.0160 | 21.98 | 0.35 |
| MO00000003 | h | Oficial 1ª | 0.1600 | 21.51 | 3.44 |
| MO00000004 | h | Oficial 2ª | 0.1600 | 20.84 | 3.33 |
| MT20180035 | m² | Red horizontal tipo S para protección de hueco (material; 14/06/2022) | 1.0000 | 2.88 | 2.88 |
| MT20160021 | ud | Cinta balizamiento bicolor 8 cm (material; 14/06/2022) | 2.0000 | 0.13 | 0.26 |
| MT09070010 | m | Poste de 80 x 40 x 2 mm | 1.0000 | 10.85 | 10.85 |
| MT05041040 | ud | Anclaje mecánico de expansión, cargas medianas, hormigón fisurado y cargas sismicas, D<10 mm, l=90 - 120 mm, acero al carbono GA | 2.0000 | 1.43 | 2.86 |
| MT20110006 | m | Cuerda de unión redes de seguridad | 0.6000 | 0.54 | 0.32 |
|  |  | Total |  |  | 24.29 |

**1250.0012** m² RED HORIZONTAL TIPO S BAJO ESTRUCTURA O FORJADO (FUNGIBLE O REUTILIZABLE) AMORTIZABLE EN DOS USOS (17/04/2012)
Precio: 5.25

| Código | Ud | Descripción | Rendimiento | Precio | Importe |
|---|---|---|---|---|---|
| MO00000002 | h | Capataz | 0.0080 | 21.98 | 0.18 |
| MO00000003 | h | Oficial 1ª | 0.0800 | 21.51 | 1.72 |
| MO00000004 | h | Oficial 2ª | 0.0800 | 20.84 | 1.67 |
| MT20180036 | m² | Red horizontal tipo S bajo estructura/forjado (material; 14/06/2022) | 0.5000 | 2.88 | 1.44 |
| MT01100355 | ud | Gancho montaje red D=10 mm | 0.5000 | 0.47 | 0.24 |
|  |  | Total |  |  | 5.25 |

**1250.0013** m² RED HORIZONTAL TIPO T (SUJETA POR MÉNSULAS) PROTECCIÓN PERIMETRAL (BORDE) (17/04/2012)
Precio: 19.3

| Código | Ud | Descripción | Rendimiento | Precio | Importe |
|---|---|---|---|---|---|
| MO00000002 | h | Capataz | 0.0125 | 21.98 | 0.27 |
| MO00000003 | h | Oficial 1ª | 0.1250 | 21.51 | 2.69 |
| MO00000004 | h | Oficial 2ª | 0.1250 | 20.84 | 2.61 |
| MT20180040 | m² | Red horizontal tipo T (sujeta por ménsulas) (material; 14/06/2022) | 1.0000 | 10.01 | 10.01 |
| MT20170001 | ud | Soporte mordaza | 0.0150 | 115.25 | 1.73 |
| MT20170005 | ud | Anclaje/soporte mordaza | 0.0150 | 44.77 | 0.67 |
| MT20170010 | ud | Brazo para soporte | 0.0150 | 61.65 | 0.92 |
| MT20180075 | ud | Tubo transversal de unión 4,00 m (material; 14/06/2022) | 0.0130 | 30.74 | 0.40 |
|  |  | Total |  |  | 19.3 |

### 12.6 EQUIPOS DE PROTECCIÓN INDIVIDUAL (EPI) (17/04/2012)

#### 12.6.1 CABEZA (14/06/2022)

**1261.0001** ud CASCO DE SEGURIDAD (14/06/2022)
Precio: 3.56

| Código | Ud | Descripción | Rendimiento | Precio | Importe |
|---|---|---|---|---|---|
| MT20190001 | ud | Casco de seguridad (material; 14/06/2022) | 1.0000 | 3.56 | 3.56 |
|  |  | Total |  |  | 3.56 |

**1261.0002** ud CASCO DE SEGURIDAD DE ALTA VISIBILIDAD (14/06/2022)
Precio: 13.78

| Código | Ud | Descripción | Rendimiento | Precio | Importe |
|---|---|---|---|---|---|
| MT20190002 | ud | Casco de seguridad de alta visibilidad (material; 14/06/2022) | 1.0000 | 13.78 | 13.78 |
|  |  | Total |  |  | 13.78 |

**1261.0003** ud JUEGO DE BARBOQUEJO PARA CASCO DE SEGURIDAD (14/06/2022)
Precio: 1.08

| Código | Ud | Descripción | Rendimiento | Precio | Importe |
|---|---|---|---|---|---|
| MT20190003 | ud | Juego de barboquejo para casco de seguridad (material; 14/06/2022) | 1.0000 | 1.08 | 1.08 |
|  |  | Total |  |  | 1.08 |

**1261.0004** ud CASCO DE SEGURIDAD DIELÉCTRICO PARA BAJA TENSIÓN (<= 1.000 V) (14/06/2022)
Precio: 75.6

| Código | Ud | Descripción | Rendimiento | Precio | Importe |
|---|---|---|---|---|---|
| MT20190004 | ud | Casco de seguridad dieléctrico para baja tensión (<= 1.000 V) (material; 14/06/2022) | 1.0000 | 75.6 | 75.60 |
|  |  | Total |  |  | 75.6 |

**1261.0005** ud CASCO DE SEGURIDAD DIELÉCTRICO PARA ALTA TENSIÓN (> 1.000 V) (14/06/2022)
Precio: 152.2

| Código | Ud | Descripción | Rendimiento | Precio | Importe |
|---|---|---|---|---|---|
| MT20190005 | ud | Casco de seguridad dieléctrico para alta tensión (> 1.000 V) (material; 14/06/2022) | 1.0000 | 152.2 | 152.20 |
|  |  | Total |  |  | 152.2 |

**1261.0006** ud GORRA PROTECTORA ANTIGOLPES (14/06/2022)
Precio: 10.41

| Código | Ud | Descripción | Rendimiento | Precio | Importe |
|---|---|---|---|---|---|
| MT20190006 | ud | Gorra protectora antigolpes (material; 14/06/2022) | 1.0000 | 10.41 | 10.41 |
|  |  | Total |  |  | 10.41 |

**1261.0007** ud ACCESORIO DE PROTECCIÓN SOLAR DOTADO DE VISERA Y PROTECCIÓN DE NUCA PARA ACOPLAR A CASCO DE SEGURIDAD (14/06/2022)
Precio: 7.17

| Código | Ud | Descripción | Rendimiento | Precio | Importe |
|---|---|---|---|---|---|
| MT20190007 | ud | Accesorio de protección solar dotado de visera y protección de nuca para acoplar a casco de seguridad (material; 14/06/2022) | 1.0000 | 7.17 | 7.17 |
|  |  | Total |  |  | 7.17 |

#### 12.6.2 OÍDO (14/06/2022)

**1262.0001** ud LOTE 100 PARES TAPONES MOLDEABLES, ANTIALÉRGICOS, Y DESECHABLES (UN SOLO USO/DÍA) (14/06/2022)
Precio: 23.75

| Código | Ud | Descripción | Rendimiento | Precio | Importe |
|---|---|---|---|---|---|
| MT20190020 | ud | 100 Pares de tapones desechables de un sólo día de uso (material; 14/06/2022) | 1.0000 | 23.75 | 23.75 |
|  |  | Total |  |  | 23.75 |

**1262.0002** ud LOTE 10 PARES TAPONES REUTILIZABLES, MOLDEABLES, ANTIALÉRGICOS, CON CORDÓN, DIADEMA O SISTEMA EQUIVALENTE (14/06/2022)
Precio: 23.65

| Código | Ud | Descripción | Rendimiento | Precio | Importe |
|---|---|---|---|---|---|
| MT20190021 | ud | 10 Pares tapones con cordón (material; 14/06/2022) | 1.0000 | 23.65 | 23.65 |
|  |  | Total |  |  | 23.65 |

**1262.0003** ud PAR PROTECTORES AUDITIVOS TIPO OREJERAS CON SOPORTE/AJUSTE POR ARNÉS (14/06/2022)
Precio: 24.7

| Código | Ud | Descripción | Rendimiento | Precio | Importe |
|---|---|---|---|---|---|
| MT20190022 | ud | Par protectores auditivos tipo orejeras con soporte/ajuste por arnés (material; 14/06/2022) | 1.0000 | 24.7 | 24.70 |
|  |  | Total |  |  | 24.7 |

**1262.0004** ud PAR PROTECTORES AUDITIVOS ACOPLABLES A CASCO DE SEGURIDAD (OREJERAS INDEPENDIENTES) (14/06/2022)
Precio: 14.03

| Código | Ud | Descripción | Rendimiento | Precio | Importe |
|---|---|---|---|---|---|
| MT20190023 | ud | Par protectores auditivos acoplables a casco de seguridad (orejeras independientes) (material; 14/06/2022) | 1.0000 | 14.03 | 14.03 |
|  |  | Total |  |  | 14.03 |

**1262.0005** ud ARNÉS DE CABEZA CON PANTALLA FACIAL DE SEGURIDAD MALLA METÁLICA INOXIDABLE Y PROTECCIÓN AUDITIVA (14/06/2022)
Precio: 23.69

| Código | Ud | Descripción | Rendimiento | Precio | Importe |
|---|---|---|---|---|---|
| MT20190024 | ud | Accesorio de protección solar dotado de visera y protección de nuca para acoplar a casco de seguridad (material; 14/06/2022) | 1.0000 | 23.69 | 23.69 |
|  |  | Total |  |  | 23.69 |

#### 12.6.3 OJOS Y CARA (14/06/2022)

##### 12.6.3.1 GAFAS Y ACCESORIOS. (14/06/2022)

**1263.1001** ud GAFAS DE SEGURIDAD DE MONTURA UNIVERSAL CON OCULARES U OCULAR ÚNICO. USO BÁSICO (14/06/2022)
Precio: 7.92

| Código | Ud | Descripción | Rendimiento | Precio | Importe |
|---|---|---|---|---|---|
| MT20190030 | ud | Gafas de seguridad de montura universal con oculares u ocular único. Uso básico (material; 14/06/2022) | 1.0000 | 7.92 | 7.92 |
|  |  | Total |  |  | 7.92 |

**1263.1002** ud GAFAS DE SEGURIDAD DE MONTURA UNIVERSAL CON OCULARES U OCULAR ÚNICO. IMPACTOS PARTÍCULAS Y PROYECCIONES LÍQUIDOS (14/06/2022)
Precio: 13.97

| Código | Ud | Descripción | Rendimiento | Precio | Importe |
|---|---|---|---|---|---|
| MT20190031 | ud | Gafas de seguridad de montura universal con oculares u ocular único. Impactos partículas y proyecciones líquidos (material; 14/06/2022) | 1.0000 | 13.97 | 13.97 |
|  |  | Total |  |  | 13.97 |

**1263.1003** ud GAFAS DE SEGURIDAD DE MONTURA INTEGRAL O DE CAZOLETAS, VENTILADAS O NO. USO BÁSICO (14/06/2022)
Precio: 11.56

| Código | Ud | Descripción | Rendimiento | Precio | Importe |
|---|---|---|---|---|---|
| MT20190032 | ud | Gafas de seguridad de montura integral o de cazoletas, ventiladas o no. Uso básico (material; 14/06/2022) | 1.0000 | 11.56 | 11.56 |
|  |  | Total |  |  | 11.56 |

**1263.1004** ud GAFAS DE SEGURIDAD DE MONTURA INTEGRAL O DE CAZOLETAS, VENTILADAS O NO. IMPACTOS PARTÍCULAS Y PROYECCIONES LÍQUIDAS (14/06/2022)
Precio: 15.34

| Código | Ud | Descripción | Rendimiento | Precio | Importe |
|---|---|---|---|---|---|
| MT20190033 | ud | Gafas de seguridad de montura integral o de cazoletas, ventiladas o no. Impactos partículas y proyecciones líquidos (material; 14/06/2022) | 1.0000 | 15.34 | 15.34 |
|  |  | Total |  |  | 15.34 |

**1263.1005** ud CUBREGAFAS DE SEGURIDAD (14/06/2022)
Precio: 4.25

| Código | Ud | Descripción | Rendimiento | Precio | Importe |
|---|---|---|---|---|---|
| MT20190036 | ud | Cubregafas de seguridad (material; 14/06/2022) | 0.5000 | 8.49 | 4.25 |
|  |  | Total |  |  | 4.25 |

**1263.1006** ud SUPLEMENTO DE PROTECCIÓN SOLAR PARA GAFAS GRADUADAS (14/06/2022)
Precio: 6.61

| Código | Ud | Descripción | Rendimiento | Precio | Importe |
|---|---|---|---|---|---|
| MT20190035 | ud | Suplemento de protección solar para gafas graduadas (material; 14/06/2022) | 1.0000 | 6.61 | 6.61 |
|  |  | Total |  |  | 6.61 |

##### 12.6.3.2 PANTALLAS FACIALES. (14/06/2022)

**1263.2001** ud PANTALLA FACIAL DE SEGURIDAD EN PLÁSTICO, INCLUSO ARNÉS DE CABEZA (14/06/2022)
Precio: 12.19

| Código | Ud | Descripción | Rendimiento | Precio | Importe |
|---|---|---|---|---|---|
| MT20190040 | ud | Pantalla facial de seguridad en plástico, incluso arnés de cabeza (material; 14/06/2022) | 1.0000 | 12.19 | 12.19 |
|  |  | Total |  |  | 12.19 |

**1263.2002** ud PANTALLA FACIAL DE SEGURIDAD MALLA METÁLICA INOX. INCLUSO ARNÉS DE CABEZA (14/06/2022)
Precio: 11.03

| Código | Ud | Descripción | Rendimiento | Precio | Importe |
|---|---|---|---|---|---|
| MT20190041 | ud | Pantalla facial de seguridad malla metálica inox. incluso arnés de cabeza (material; 14/06/2022) | 1.0000 | 11.03 | 11.03 |
|  |  | Total |  |  | 11.03 |

**1263.2003** ud SOPORTE ACOPLABLE A CASCO SEGURIDAD CON PANTALLA FACIAL DE SEGURIDAD EN PLÁSTICO (14/06/2022)
Precio: 12.22

| Código | Ud | Descripción | Rendimiento | Precio | Importe |
|---|---|---|---|---|---|
| MT20190042 | ud | Soporte acoplable a casco seguridad con pantalla facial de seguridad en plástico (material; 14/06/2022) | 1.0000 | 12.22 | 12.22 |
|  |  | Total |  |  | 12.22 |

**1263.2004** ud SOPORTE ACOPLABLE A CASCO SEGURIDAD CON PANTALLA FACIAL DE SEGURIDAD MALLA METÁLICA INOX. (14/06/2022)
Precio: 18.84

| Código | Ud | Descripción | Rendimiento | Precio | Importe |
|---|---|---|---|---|---|
| MT20190043 | ud | Soporte acoplable a casco seguridad con pantalla facial de seguridad malla metálica inox. (material; 14/06/2022) | 1.0000 | 18.84 | 18.84 |
|  |  | Total |  |  | 18.84 |

**1263.2005** ud ARNÉS CABEZA CON PANTALLA FACIAL DE SEGURIDAD MALLA METÁLICA INOX. Y PROTECCIÓN AUDITIVA (14/06/2022)
Precio: 30.79

| Código | Ud | Descripción | Rendimiento | Precio | Importe |
|---|---|---|---|---|---|
| MT20190044 | ud | Arnés cabeza con pantalla facial de seguridad malla metálica inox. y protección auditiva (material; 14/06/2022) | 1.0000 | 30.79 | 30.79 |
|  |  | Total |  |  | 30.79 |

##### 12.6.3.3 PANTALLAS FACIALES Y GAFAS PARA SOLDADURA ELÉCTRICA Y OXIACETILÉNICA (OXICARTE). (14/06/2022)

**1263.3001** ud PANTALLA DE CABEZA PARA PROTECCIÓN EN TRABAJOS DE SOLDADURA CON MIRILLA ABATIBLE (14/06/2022)
Precio: 11.21

| Código | Ud | Descripción | Rendimiento | Precio | Importe |
|---|---|---|---|---|---|
| MT20190050 | ud | Pantalla de cabeza para protección en trabajos de soldadura con mirilla abatible (material; 14/06/2022) | 1.0000 | 11.21 | 11.21 |
|  |  | Total |  |  | 11.21 |

**1263.3002** ud PANTALLA DE CABEZA PARA PROTECCIÓN EN TRABAJOS DE SOLDADURA CON MIRILLA FIJA (14/06/2022)
Precio: 12.33

| Código | Ud | Descripción | Rendimiento | Precio | Importe |
|---|---|---|---|---|---|
| MT20190051 | ud | Pantalla de cabeza para protección en trabajos de soldadura con mirilla fija (material; 14/06/2022) | 1.0000 | 12.33 | 12.33 |
|  |  | Total |  |  | 12.33 |

**1263.3003** ud SOPORTE ACOPLABLE A CASCO DE SEGURIDAD CON PANTALLA DE PROTECCIÓN EN TRABAJOS DE SOLDADURA Y MIRILLA FIJA (14/06/2022)
Precio: 4.23

| Código | Ud | Descripción | Rendimiento | Precio | Importe |
|---|---|---|---|---|---|
| MT20190052 | ud | Soporte acoplable a casco de seguridad con pantalla de protección en trabajos de soldadura y mirilla fija (material; 14/06/2022) | 0.2500 | 16.92 | 4.23 |
|  |  | Total |  |  | 4.23 |

**1263.3004** ud FILTRO DE CRISTAL INACTÍNICO PARA PANTALLA FACIAL DE PROTECCIÓN EN SOLDADURA ELÉCTRICA (14/06/2022)
Precio: 0.66

| Código | Ud | Descripción | Rendimiento | Precio | Importe |
|---|---|---|---|---|---|
| MT20190053 | ud | Filtro de cristal inactínico para pantalla facial de protección en soldadura eléctrica (material; 14/06/2022) | 1.0000 | 0.66 | 0.66 |
|  |  | Total |  |  | 0.66 |

**1263.3005** ud FILTRO/S DE CRISTAL INACTÍNICO PARA PANTALLA FACIAL O GAFAS DE PROTECCIÓN EN SOLDADURA OXIACETILÉNICA (14/06/2022)
Precio: 0.37

| Código | Ud | Descripción | Rendimiento | Precio | Importe |
|---|---|---|---|---|---|
| MT20190054 | ud | Filtro/s de cristal inactínico para pantalla facial o gafas de protección en soldadura oxiacetilénica (material; 14/06/2022) | 1.0000 | 0.37 | 0.37 |
|  |  | Total |  |  | 0.37 |

**1263.3006** ud FILTRO ELECTRÓNICO (O ACTIVO) PARA PANTALLA DE SOLDADURA. (14/06/2022)
Precio: 35.21

| Código | Ud | Descripción | Rendimiento | Precio | Importe |
|---|---|---|---|---|---|
| MT20190055 | ud | Filtro electrónico (o activo) para pantalla de soldadura. (material; 14/06/2022) | 1.0000 | 35.21 | 35.21 |
|  |  | Total |  |  | 35.21 |

**1263.3007** ud CUBREFILTRO/S PARA PROTECCIÓN DE FILTRO EN PANTALLA FACIAL O GAFAS DE SOLDADURA (14/06/2022)
Precio: 1.1

| Código | Ud | Descripción | Rendimiento | Precio | Importe |
|---|---|---|---|---|---|
| MT20190056 | ud | Cubrefiltro/s para protección de filtro en pantalla facial o gafas de soldadura (material; 14/06/2022) | 1.0000 | 1.1 | 1.10 |
|  |  | Total |  |  | 1.1 |

**1263.3008** ud GAFAS DE SEGURIDAD MONTURA UNIVERSAL SOLDADURA OXIACETILÉNICA Y OXICORTE CON OCULARES U OCULAR ÚNICO (14/06/2022)
Precio: 14.54

| Código | Ud | Descripción | Rendimiento | Precio | Importe |
|---|---|---|---|---|---|
| MT20190057 | ud | Gafas de seguridad montura universal soldadura oxiacetilénica y oxicorte con oculares u ocular único (material; 14/06/2022) | 1.0000 | 14.54 | 14.54 |
|  |  | Total |  |  | 14.54 |

**1263.3009** ud GAFAS DE SEGURIDAD MONTURA INTEGRAL O CAZOLETAS SOLDADURA OXIACETILÉNICA Y OXICORTE, CON CRISTAL/ES ABATIBLE/S (14/06/2022)
Precio: 15.7

| Código | Ud | Descripción | Rendimiento | Precio | Importe |
|---|---|---|---|---|---|
| MT20190058 | ud | Gafas de seguridad montura integral o cazoletas soldadura oxiacetilénica y oxicorte, con cristal/es abatible/s (material; 14/06/2022) | 1.0000 | 15.7 | 15.70 |
|  |  | Total |  |  | 15.7 |

#### 12.6.4 PROTECCIÓN VÍAS RESPIRATORIAS (08/06/2022)

**1264.0001** ud SEMIMÁSCARA FACIAL DE PROTECCIÓN RESPIRATORIA DE UN FILTRO (14/06/2022)
Precio: 12.29

| Código | Ud | Descripción | Rendimiento | Precio | Importe |
|---|---|---|---|---|---|
| MT20190070 | ud | Semimáscara facial de protección respiratoria de un filtro (material; 14/06/2022) | 1.0000 | 12.29 | 12.29 |
|  |  | Total |  |  | 12.29 |

**1264.0002** ud SEMIMÁSCARA FACIAL DE PROTECCIÓN RESPIRATORIA DE DOS FILTROS (14/06/2022)
Precio: 24.43

| Código | Ud | Descripción | Rendimiento | Precio | Importe |
|---|---|---|---|---|---|
| MT20190071 | ud | Semimáscara facial de protección respiratoria de dos filtros (material; 14/06/2022) | 1.0000 | 24.43 | 24.43 |
|  |  | Total |  |  | 24.43 |

**1264.0003** ud MÁSCARA FACIAL DE PROTECCIÓN RESPIRATORIA DE UN FILTRO (14/06/2022)
Precio: 58.04

| Código | Ud | Descripción | Rendimiento | Precio | Importe |
|---|---|---|---|---|---|
| MT20190072 | ud | Máscara facial de protección respiratoria de un filtro (material; 14/06/2022) | 1.0000 | 58.04 | 58.04 |
|  |  | Total |  |  | 58.04 |

**1264.0004** ud MÁSCARA FACIAL DE PROTECCIÓN RESPIRATORIA DE DOS FILTROS (14/06/2022)
Precio: 98.35

| Código | Ud | Descripción | Rendimiento | Precio | Importe |
|---|---|---|---|---|---|
| MT20190073 | ud | Máscara facial de protección respiratoria de dos filtros (material; 14/06/2022) | 1.0000 | 98.35 | 98.35 |
|  |  | Total |  |  | 98.35 |

**1264.0005** ud FILTRO RECAMBIABLE CONTRA PARTÍCULAS Y AEROSOLES PARA MÁSCARA Y SEMIMÁSCARA FACIALES DE PROTECCIÓN RESPIRATORIA (14/06/2022)
Precio: 8.05

| Código | Ud | Descripción | Rendimiento | Precio | Importe |
|---|---|---|---|---|---|
| MT20190074 | ud | Filtro recambiable contra partículas y aerosoles para máscara y semimáscara faciales de protección respiratoria (material; 14/06/2022) | 1.0000 | 8.05 | 8.05 |
|  |  | Total |  |  | 8.05 |

**1264.0006** ud FILTRO RECAMBIABLE CONTRA GASES Y VAPORES PARA MÁSCARA Y SEMIMÁSCARA FACIALES DE PROTECCIÓN RESPIRATORIA (14/06/2022)
Precio: 5.72

| Código | Ud | Descripción | Rendimiento | Precio | Importe |
|---|---|---|---|---|---|
| MT20190075 | ud | Filtro recambiable contra gases y vapores para máscara y semimáscara faciales de protección respiratoria (material; 14/06/2022) | 1.0000 | 5.72 | 5.72 |
|  |  | Total |  |  | 5.72 |

**1264.0007** ud FILTRO RECAMBIABLE MIXTO (CONTRA: PARTÍCULAS/AEROSOLES Y GASES/VAPORES) (14/06/2022)
Precio: 10.64

| Código | Ud | Descripción | Rendimiento | Precio | Importe |
|---|---|---|---|---|---|
| MT20190076 | ud | Filtro recambiable mixto (contra: partículas/aerosoles y gases/vapores) (material; 14/06/2022) | 1.0000 | 10.64 | 10.64 |
|  |  | Total |  |  | 10.64 |

**1264.0008** ud MASCARILLA BUCONASAL AUTOFILTRANTE DESECHABLE (CE NR) PARA PARTÍCULAS Y AEROSOLES CON VÁLVULA DE EXHALACIÓN FFP1 (14/06/2022)
Precio: 1.51

| Código | Ud | Descripción | Rendimiento | Precio | Importe |
|---|---|---|---|---|---|
| MT20190077 | ud | Mascarilla buconasal autofiltrante desechable (CE NR) para partículas y aerosoles con válvula de exhalación FFP1 (material; 14/06/2022) | 1.0000 | 1.51 | 1.51 |
|  |  | Total |  |  | 1.51 |

**1264.0009** ud MASCARILLA BUCONASAL AUTOFILTRANTE DESECHABLE (CE NR) PARA PARTÍCULAS Y AEROSOLES CON VÁLVULA DE EXHALACIÓN FFP2 (14/06/2022)
Precio: 2.48

| Código | Ud | Descripción | Rendimiento | Precio | Importe |
|---|---|---|---|---|---|
| MT20190078 | ud | Mascarilla buconasal autofiltrante desechable (CE NR) para partículas y aerosoles con válvula de exhalación FFP2 (material; 14/06/2022) | 1.0000 | 2.48 | 2.48 |
|  |  | Total |  |  | 2.48 |

**1264.0010** ud MASCARILLA BUCONASAL AUTOFILTRANTE DESECHABLE (CE NR) PARA PARTÍCULAS Y AEROSOLES CON VÁLVULA DE EXHALACIÓN FFP3 (14/06/2022)
Precio: 5.07

| Código | Ud | Descripción | Rendimiento | Precio | Importe |
|---|---|---|---|---|---|
| MT20190079 | ud | Mascarilla buconasal autofiltrante desechable (CE NR) para partículas y aerosoles con válvula de exhalación FFP3 (material; 14/06/2022) | 1.0000 | 5.07 | 5.07 |
|  |  | Total |  |  | 5.07 |

**1264.0011** ud MASCARILLA BUCONASAL AUTOFILTRANTE DESECHABLE (CE NR) PARA PARTÍCULAS Y AEROSOLES SIN VÁLVULA DE EXHALACIÓN FFP1 (14/06/2022)
Precio: 1.02

| Código | Ud | Descripción | Rendimiento | Precio | Importe |
|---|---|---|---|---|---|
| MT20190080 | ud | Mascarilla buconasal autofiltrante desechable (CE NR) para partículas y aerosoles sin válvula de exhalación FFP1 (material; 14/06/2022) | 1.0000 | 1.02 | 1.02 |
|  |  | Total |  |  | 1.02 |

**1264.0012** ud MASCARILLA BUCONASAL AUTOFILTRANTE DESECHABLE (CE NR) PARA PARTÍCULAS Y AEROSOLES SIN VÁLVULA DE EXHALACIÓN FFP2 (14/06/2022)
Precio: 1.11

| Código | Ud | Descripción | Rendimiento | Precio | Importe |
|---|---|---|---|---|---|
| MT20190081 | ud | Mascarilla buconasal autofiltrante desechable (CE NR) para partículas y aerosoles sin válvula de exhalación FFP2 (material; 14/06/2022) | 1.0000 | 1.11 | 1.11 |
|  |  | Total |  |  | 1.11 |

**1264.0013** ud MASCARILLA BUCONASAL AUTOFILTRANTE DESECHABLE (CE NR) PARA PARTÍCULAS Y AEROSOLES SIN VÁLVULA DE EXHALACIÓN FFP3 (14/06/2022)
Precio: 2.06

| Código | Ud | Descripción | Rendimiento | Precio | Importe |
|---|---|---|---|---|---|
| MT20190082 | ud | Mascarilla buconasal autofiltrante desechable (CE NR) para partículas y aerosoles sin válvula de exhalación FFP3 (material; 14/06/2022) | 1.0000 | 2.06 | 2.06 |
|  |  | Total |  |  | 2.06 |

**1264.0014** ud EQUIPO AUTÓNOMO DE RESPIRACIÓN AMORTIZABLE EN 10 USOS. CON DURACIÓN MÍNIMA DE 1 HORA UNCLUIDAS REVISIONES Y MANTENIMIENTO (08/06/2022)
Precio: 67.64

| Código | Ud | Descripción | Rendimiento | Precio | Importe |
|---|---|---|---|---|---|
| MT20070135 | ud | Equipo autónomo de respiración | 0.1000 | 676.36 | 67.64 |
|  |  | Total |  |  | 67.64 |

#### 12.6.5 PROTECTORES DE MANOS Y BRAZOS (14/06/2022)

**1265.0001** ud PAR DE GUANTES DE PROTECCIÓN CONTRA RIESGOS MECÁNICOS (14/06/2022)
Precio: 2.18

| Código | Ud | Descripción | Rendimiento | Precio | Importe |
|---|---|---|---|---|---|
| MT20190100 | ud | Par de guantes de protección contra riesgos mecánicos (material; 14/06/2022) | 1.0000 | 2.18 | 2.18 |
|  |  | Total |  |  | 2.18 |

**1265.0002** ud MANGUITO DE PROTECCIÓN CONTRA RIESGOS MECÁNICOS (TRABAJOS CON MOTOSIERRA) (14/06/2022)
Precio: 13.17

| Código | Ud | Descripción | Rendimiento | Precio | Importe |
|---|---|---|---|---|---|
| MT20190101 | ud | Manguito de protección contra riesgos mecánicos (trabajos con motosierra) (material; 14/06/2022) | 1.0000 | 13.17 | 13.17 |
|  |  | Total |  |  | 13.17 |

**1265.0003** ud PAR DE GUANTES DE PROTECCIÓN CONTRA CORTES (14/06/2022)
Precio: 5.29

| Código | Ud | Descripción | Rendimiento | Precio | Importe |
|---|---|---|---|---|---|
| MT20190102 | ud | Par de guantes de protección contra cortes (material; 14/06/2022) | 1.0000 | 5.29 | 5.29 |
|  |  | Total |  |  | 5.29 |

**1265.0004** ud PAR DE GUANTES CON PROTECCIÓN CONTRA PRODUCTOS QUÍMICOS Y MICROORGANISMOS (14/06/2022)
Precio: 2.36

| Código | Ud | Descripción | Rendimiento | Precio | Importe |
|---|---|---|---|---|---|
| MT20190103 | ud | Par de guantes con protección contra productos químicos y microorganismos (material; 14/06/2022) | 1.0000 | 2.36 | 2.36 |
|  |  | Total |  |  | 2.36 |

**1265.0005** ud PAR DE GUANTES CON PROTECCIÓN TÉRMICA FRENTE AL AMBIENTE FRÍO Y CONTACTO CON EL FRÍO (14/06/2022)
Precio: 8.4

| Código | Ud | Descripción | Rendimiento | Precio | Importe |
|---|---|---|---|---|---|
| MT20190104 | ud | Par de guantes con protección térmica frente al ambiente frío y contacto con el frío (material; 14/06/2022) | 1.0000 | 8.4 | 8.40 |
|  |  | Total |  |  | 8.4 |

**1265.0006** ud PAR DE GUANTES CON PROTECCIÓN TÉRMICA FRENTE AL CONTACTO CON EL CALOR (14/06/2022)
Precio: 6.38

| Código | Ud | Descripción | Rendimiento | Precio | Importe |
|---|---|---|---|---|---|
| MT20190105 | ud | Par de guantes con protección térmica frente al contacto con el calor (material; 14/06/2022) | 1.0000 | 6.38 | 6.38 |
|  |  | Total |  |  | 6.38 |

**1265.0007** ud PAR DE GUANTES LARGOS CON PROTECCIÓN TÉRMICA FRENTE AL CONTACTO CON EL CALOR (14/06/2022)
Precio: 14.05

| Código | Ud | Descripción | Rendimiento | Precio | Importe |
|---|---|---|---|---|---|
| MT20190106 | ud | Par de guantes largos con protección térmica frente al contacto con el calor (material; 14/06/2022) | 1.0000 | 14.05 | 14.05 |
|  |  | Total |  |  | 14.05 |

**1265.0008** ud PAR DE MANOPLAS CON PROTECCIÓN TÉRMICA FRENTE AL CONTACTO CON EL CALOR (14/06/2022)
Precio: 23.13

| Código | Ud | Descripción | Rendimiento | Precio | Importe |
|---|---|---|---|---|---|
| MT20190107 | ud | Par de manoplas con protección térmica frente al contacto con el calor (material; 14/06/2022) | 1.0000 | 23.13 | 23.13 |
|  |  | Total |  |  | 23.13 |

**1265.0009** ud PAR DE MANOPLAS LARGAS CON PROTECCIÓN TÉRMICA FRENTE AL CONTACTO CON EL CALOR (14/06/2022)
Precio: 20.35

| Código | Ud | Descripción | Rendimiento | Precio | Importe |
|---|---|---|---|---|---|
| MT20190108 | ud | Par de manoplas largas con protección térmica frente al contacto con el calor (material; 14/06/2022) | 1.0000 | 20.35 | 20.35 |
|  |  | Total |  |  | 20.35 |

**1265.0010** ud PAR DE GUANTES CON PROTECCIÓN PARA TRABAJOS DE SOLDADURA (14/06/2022)
Precio: 7.2

| Código | Ud | Descripción | Rendimiento | Precio | Importe |
|---|---|---|---|---|---|
| MT20190109 | ud | Par de guantes con protección para trabajos de soldadura (material; 14/06/2022) | 1.0000 | 7.2 | 7.20 |
|  |  | Total |  |  | 7.2 |

**1265.0011** ud PAR DE MANGUITOS CON PROTECCIÓN PARA TRABAJOS DE SOLDADURA (14/06/2022)
Precio: 7.6

| Código | Ud | Descripción | Rendimiento | Precio | Importe |
|---|---|---|---|---|---|
| MT20190110 | ud | Par de manguitos con protección para trabajos de soldadura (material; 14/06/2022) | 1.0000 | 7.6 | 7.60 |
|  |  | Total |  |  | 7.6 |

**1265.0012** ud PAR DE MANGAS CON PROTECCIÓN PARA TRABAJOS DE SOLDADURA (14/06/2022)
Precio: 10.16

| Código | Ud | Descripción | Rendimiento | Precio | Importe |
|---|---|---|---|---|---|
| MT20190111 | ud | Par de mangas con protección para trabajos de soldadura (material; 14/06/2022) | 1.0000 | 10.16 | 10.16 |
|  |  | Total |  |  | 10.16 |

**1265.0013** ud PAR DE GUANTES DIELÉCTRICOS O AISLANTES PARA TRABAJOS EN BT (<= 1.000 V C. A., 1.500 C. C.) (14/06/2022)
Precio: 22.58

| Código | Ud | Descripción | Rendimiento | Precio | Importe |
|---|---|---|---|---|---|
| MT20190112 | ud | Par de guantes dieléctricos o aislantes para trabajos en BT (Mayor o igual 1.000 V C. A., 1.500 C. C.) (material; 14/06/2022) | 1.0000 | 22.58 | 22.58 |
|  |  | Total |  |  | 22.58 |

**1265.0014** ud PAR DE GUANTES DIELÉCTRICOS O AISLANTES PARA TRABAJOS EN AT (> 1.000 V C. A., 1.500 C. C.) (14/06/2022)
Precio: 45.43

| Código | Ud | Descripción | Rendimiento | Precio | Importe |
|---|---|---|---|---|---|
| MT20190113 | ud | Par de guantes dieléctricos o aislantes para trabajos en AT (> 1.000 V C. A., 1.500 C. C.) (material; 14/06/2022) | 1.0000 | 45.43 | 45.43 |
|  |  | Total |  |  | 45.43 |

#### 12.6.6 PROTECTORES DE PIES Y PIERNAS (14/06/2022)

##### 12.6.6.1 PIES (14/06/2022)

**1266.1001** ud PAR DE CALZADO (BOTAS/ZAPATOS) DE SEGURIDAD (14/06/2022)
Precio: 17.35

| Código | Ud | Descripción | Rendimiento | Precio | Importe |
|---|---|---|---|---|---|
| MT20190120 | ud | Par de calzado (botas/zapatos) de seguridad (material; 14/06/2022) | 1.0000 | 17.35 | 17.35 |
|  |  | Total |  |  | 17.35 |

**1266.1002** ud PAR DE BOTAS DE SEGURIDAD PARA EL TRABAJO SOBRE AGLOMERADO (SUELA LISA RESISTENTE A ALTAS TEMPERATURAS E HIDROCARBUROS Y PLANTI (14/06/2022)
Precio: 42.39
PAR DE BOTAS DE SEGURIDAD PARA EL TRABAJO SOBRE AGLOMERADO (SUELA LISA RESISTENTE A ALTAS TEMPERATURAS E HIDROCARBUROS Y PLANTILLA ANTICALÓRICA)

| Código | Ud | Descripción | Rendimiento | Precio | Importe |
|---|---|---|---|---|---|
| MT20190121 | ud | Par de botas de seguridad para el trabajo sobre aglomerado (suela lisa resistente a altas temperaturas e hidrocarburos y plantilla anticalórica) (material; 14/06/2022) | 1.0000 | 42.39 | 42.39 |
|  |  | Total |  |  | 42.39 |

**1266.1003** ud PAR DE BOTAS DE SEGURIDAD PARA TRABAJO EN AMBIENTE FRÍO Y HÚMEDO (AISLAMIENTO CONTRA EL FRÍO Y RESISTENTES AL AGUA) (14/06/2022)
Precio: 49.06

| Código | Ud | Descripción | Rendimiento | Precio | Importe |
|---|---|---|---|---|---|
| MT20190122 | ud | Par de botas de seguridad para trabajo en ambiente frío y húmedo (aislamiento contra el frío y resistentes al agua) (material; 14/06/2022) | 1.0000 | 49.06 | 49.06 |
|  |  | Total |  |  | 49.06 |

**1266.1004** ud PAR DE BOTAS ALTAS/MEDIA CAÑA DE SEGURIDAD RESISTENTES AL AGUA (14/06/2022)
Precio: 13.68

| Código | Ud | Descripción | Rendimiento | Precio | Importe |
|---|---|---|---|---|---|
| MT20190123 | ud | Par de botas altas/media caña de seguridad resistentes al agua (material; 14/06/2022) | 1.0000 | 13.68 | 13.68 |
|  |  | Total |  |  | 13.68 |

**1266.1005** ud PAR DE BOTAS ALTAS DE SEGURIDAD CONTRA LAS AGRESIONES MECÁNICAS (USO CON MOTOSIERRA) (14/06/2022)
Precio: 108.69

| Código | Ud | Descripción | Rendimiento | Precio | Importe |
|---|---|---|---|---|---|
| MT20190124 | ud | Par de botas altas de seguridad contra las agresiones mecánicas (uso con motosierra) (material; 14/06/2022) | 1.0000 | 108.69 | 108.69 |
|  |  | Total |  |  | 108.69 |

**1266.1006** ud PAR DE BOTAS DE SEGURIDAD PARA SOLDADOR (14/06/2022)
Precio: 31.31

| Código | Ud | Descripción | Rendimiento | Precio | Importe |
|---|---|---|---|---|---|
| MT20190125 | ud | Par de botas de seguridad para soldador (material; 14/06/2022) | 1.0000 | 31.31 | 31.31 |
|  |  | Total |  |  | 31.31 |

**1266.1007** ud PAR DE BOTAS DE SEGURIDAD DIELECTRICAS (14/06/2022)
Precio: 63.69

| Código | Ud | Descripción | Rendimiento | Precio | Importe |
|---|---|---|---|---|---|
| MT20190126 | ud | Par de botas de seguridad dielectricas (material; 14/06/2022) | 1.0000 | 63.69 | 63.69 |
|  |  | Total |  |  | 63.69 |

**1266.1008** ud PAR DE PLANTILLAS DE SEGURIDAD RESISTENTES A LA PERFORACIÓN (14/06/2022)
Precio: 4.4

| Código | Ud | Descripción | Rendimiento | Precio | Importe |
|---|---|---|---|---|---|
| MT20190127 | ud | Par de plantillas de seguridad resistentes a la perforación (material; 14/06/2022) | 1.0000 | 4.4 | 4.40 |
|  |  | Total |  |  | 4.4 |

**1266.1009** ud PAR DE PLANTILLAS DE SEGURIDAD ANTICALÓRICAS (14/06/2022)
Precio: 11.67

| Código | Ud | Descripción | Rendimiento | Precio | Importe |
|---|---|---|---|---|---|
| MT20190128 | ud | Par de plantillas de seguridad anticalóricas (material; 14/06/2022) | 1.0000 | 11.67 | 11.67 |
|  |  | Total |  |  | 11.67 |

**1266.1010** ud PAR DE CUBREBOTAS DESECHABLE (14/06/2022)
Precio: 7.5

| Código | Ud | Descripción | Rendimiento | Precio | Importe |
|---|---|---|---|---|---|
| MT20190129 | ud | Par de cubrebotas desechable (material; 14/06/2022) | 1.0000 | 7.5 | 7.50 |
|  |  | Total |  |  | 7.5 |

##### 12.6.6.2 PIERNAS (14/06/2022)

**1266.2001** ud PANTALONES DE PROTECCIÓN EN TRABAJOS DE SOLDADURA (14/06/2022)
Precio: 40.3

| Código | Ud | Descripción | Rendimiento | Precio | Importe |
|---|---|---|---|---|---|
| MT20190140 | ud | Pantalones de protección en trabajos de soldadura (material; 14/06/2022) | 1.0000 | 40.3 | 40.30 |
|  |  | Total |  |  | 40.3 |

**1266.2002** ud PAR DE POLAINAS DE PROTECCIÓN EN TRABAJOS DE SOLDADURA (14/06/2022)
Precio: 9.03

| Código | Ud | Descripción | Rendimiento | Precio | Importe |
|---|---|---|---|---|---|
| MT20190141 | ud | Par de polainas de protección en trabajos de soldadura (material; 14/06/2022) | 1.0000 | 9.03 | 9.03 |
|  |  | Total |  |  | 9.03 |

**1266.2003** ud PAR DE POLAINAS DE PROTECCIÓN EN TRABAJOS DE EXTINCIÓN DE INCENDIOS (14/06/2022)
Precio: 138.46

| Código | Ud | Descripción | Rendimiento | Precio | Importe |
|---|---|---|---|---|---|
| MT20190142 | ud | Par de polainas de protección en trabajos de extinción de incendios (material; 14/06/2022) | 1.0000 | 138.46 | 138.46 |
|  |  | Total |  |  | 138.46 |

**1266.2004** ud DELANTAL (MANDIL) DE PROTECCIÓN EN TRABAJOS DE SOLDADURA (14/06/2022)
Precio: 9.74

| Código | Ud | Descripción | Rendimiento | Precio | Importe |
|---|---|---|---|---|---|
| MT20190143 | ud | Delantal (mandil) de protección en trabajos de soldadura (material; 14/06/2022) | 1.0000 | 9.74 | 9.74 |
|  |  | Total |  |  | 9.74 |

**1266.2005** ud PANTALONES CON PETO PARA PROTECCIÓN CONTRA LAS AGRESIONES MECÁNICAS (USO CON MOTOSIERRA) (14/06/2022)
Precio: 74.37

| Código | Ud | Descripción | Rendimiento | Precio | Importe |
|---|---|---|---|---|---|
| MT20190144 | ud | Pantalones con peto para protección contra las agresiones mecánicas (uso con motosierra) (material; 14/06/2022) | 1.0000 | 74.37 | 74.37 |
|  |  | Total |  |  | 74.37 |

**1266.2006** ud PERNERAS PARA PROTECCIÓN CONTRA LAS AGRESIONES MECÁNICAS (USO CON MOTOSIERRA) (14/06/2022)
Precio: 83.79

| Código | Ud | Descripción | Rendimiento | Precio | Importe |
|---|---|---|---|---|---|
| MT20190145 | ud | Perneras para protección contra las agresiones mecánicas (uso con motosierra) (material; 14/06/2022) | 1.0000 | 83.79 | 83.79 |
|  |  | Total |  |  | 83.79 |

**1266.2007** ud PAR DE RODILLERAS PARA TRABAJOS EN POSICIÓN ARRODILLADA, INDEPENDIENTES DE CUALQUIER OTRA PRENDA Y SUJETADAS A LA PIERNA (14/06/2022)
Precio: 8.25

| Código | Ud | Descripción | Rendimiento | Precio | Importe |
|---|---|---|---|---|---|
| MT20190146 | ud | Par de rodilleras para trabajos en posición arrodillada, independientes de cualquier otra prenda y sujetadas a la pierna (material; 14/06/2022) | 1.0000 | 8.25 | 8.25 |
|  |  | Total |  |  | 8.25 |

**1266.2008** ud ALMOHADILLA PARA ARRODILLARSE (14/06/2022)
Precio: 4.98

| Código | Ud | Descripción | Rendimiento | Precio | Importe |
|---|---|---|---|---|---|
| MT20190147 | ud | Almohadilla para arrodillarse (material; 14/06/2022) | 1.0000 | 4.98 | 4.98 |
|  |  | Total |  |  | 4.98 |

#### 12.6.7 PROTECTORES DE LA PIEL (CREMAS DE PROTECCIÓN Y POMADAS) (14/06/2022)

**1267.0001** ud CREMA/ESPRAY DE PROTECCIÓN SOLAR (RAYOS UVA Y UVB) RESISTENTE AL AGUA Y AL SUDOR (14/06/2022)
Precio: 7.27

| Código | Ud | Descripción | Rendimiento | Precio | Importe |
|---|---|---|---|---|---|
| MT20190155 | ud | Crema/espray de protección solar (rayos UVA y UVB) resistente al agua y al sudor (material; 14/06/2022) | 1.0000 | 7.27 | 7.27 |
|  |  | Total |  |  | 7.27 |

**1267.0002** ud CREMA DE PROTECCIÓN LABIAL FRENTE AL SOL E INTEMPERIE (RAYOS UVA Y UVB) (14/06/2022)
Precio: 3.32

| Código | Ud | Descripción | Rendimiento | Precio | Importe |
|---|---|---|---|---|---|
| MT20190156 | ud | Crema de protección labial frente al sol e intemperie (rayos UVA y UVB) (material; 14/06/2022) | 1.0000 | 3.32 | 3.32 |
|  |  | Total |  |  | 3.32 |

#### 12.6.8 PROTECTORES DEL TRONCO Y ABDOMEN (14/06/2022)

**1268.0001** ud PARCA ¾ DE PROTECCIÓN CONTRA AGRESIONES MECÁNICAS (USO CON MOTOSIERRA) (14/06/2022)
Precio: 90.9

| Código | Ud | Descripción | Rendimiento | Precio | Importe |
|---|---|---|---|---|---|
| MT20190160 | ud | Parca ¾ de protección contra agresiones mecánicas (uso con motosierra) (material; 14/06/2022) | 1.0000 | 90.9 | 90.90 |
|  |  | Total |  |  | 90.9 |

**1268.0002** ud DELANTAL (MANDIL) CON PETO PARA PROTECCIÓN EN TRABAJOS DE SOLDADURA (14/06/2022)
Precio: 29.92

| Código | Ud | Descripción | Rendimiento | Precio | Importe |
|---|---|---|---|---|---|
| MT20190161 | ud | Delantal (mandil) con peto para protección en trabajos de soldadura (material; 14/06/2022) | 1.0000 | 29.92 | 29.92 |
|  |  | Total |  |  | 29.92 |

#### 12.6.9 PROTECCIÓN TOTAL DEL CUERPO (17/04/2012)

##### 12.6.9.1 EQUIPOS SINGULARES (14/06/2022)

**1269.1001** ud CHALECO SALVAVIDAS DE ALTA VISIBILIDAD NO INFLABLE (14/06/2022)
Precio: 16.76

| Código | Ud | Descripción | Rendimiento | Precio | Importe |
|---|---|---|---|---|---|
| MT20190165 | ud | Chaleco salvavidas de alta visibilidad no inflable (material; 14/06/2022) | 1.0000 | 16.76 | 16.76 |
|  |  | Total |  |  | 16.76 |

##### 12.6.9.2 SISTEMAS FRENTE A LA CAÍDA DE PERSONAS A DIFERENTE NIVEL Y TRABAJO EN ALTURA (17/04/2012)

###### 12.6.9.2.1 Dispositivos de anclaje a estructura o fábrica de soporte. (17/04/2012)

**1269.2101** m LÍNEA DE VIDA HORIZONTAL RÍGIDA PERMANENTE (RIEL) PARA ANCLAJE Y DESPLAZAMIENTO DE EQUIPOS ANTICAÍDAS (17/04/2012)
Precio: 47.37

| Código | Ud | Descripción | Rendimiento | Precio | Importe |
|---|---|---|---|---|---|
| MO00000002 | h | Capataz | 0.0200 | 21.98 | 0.44 |
| MO00000003 | h | Oficial 1ª | 0.5000 | 21.51 | 10.76 |
| MO00000004 | h | Oficial 2ª | 0.5000 | 20.84 | 10.42 |
| MT20190200 | m | Línea de vida horizontal rígida permanente (riel) (material; 14/06/2022) | 1.0000 | 22 | 22.00 |
| MT09070047 | ud | Tornillería y tacos metálicos y adherente epoxi (material; 13/06/2022) | 0.2500 | 15 | 3.75 |
|  |  | Total |  |  | 47.37 |

**1269.2102** m LÍNEA DE VIDA HORIZONTAL FLEXIBLE PERMANENTE (CABLE DE ACERO) PARA ANCLAJE Y DESPLAZAMIENTO DE EQUIPOS ANTICAÍDAS (17/04/2012)
Precio: 49.77

| Código | Ud | Descripción | Rendimiento | Precio | Importe |
|---|---|---|---|---|---|
| MO00000002 | h | Capataz | 0.0150 | 21.98 | 0.33 |
| MO00000003 | h | Oficial 1ª | 0.4000 | 21.51 | 8.60 |
| MO00000004 | h | Oficial 2ª | 0.4000 | 20.84 | 8.34 |
| MT20190201 | m | Línea de vida horizontal rígida permanente (cable de acero) (material; 14/06/2022) | 1.0000 | 28.75 | 28.75 |
| MT09070047 | ud | Tornillería y tacos metálicos y adherente epoxi | 0.2500 | 15 | 3.75 |
|  |  | Total |  |  | 49.77 |

**1269.2103** ud LÍNEA DE VIDA HORIZONTAL TEMPORAL (PORTÁTIL), DE 5 A 30 m, PARA ANCLAJE Y DESPLAZAMIENTO DE HASTA CUATRO EQUIPOS ANTICAÍDAS. (17/04/2012)
Precio: 51.25

| Código | Ud | Descripción | Rendimiento | Precio | Importe |
|---|---|---|---|---|---|
| MO00000002 | h | Capataz | 0.0100 | 21.98 | 0.22 |
| MO00000003 | h | Oficial 1ª | 0.2000 | 21.51 | 4.30 |
| MT20190202 | m | Línea vida horizontal portátil, de 5 a 30 m (material; 14/06/2022) | 1.0000 | 46.73 | 46.73 |
|  |  | Total |  |  | 51.25 |

**1269.2104** m LÍNEA DE VIDA VERTICAL RÍGIDA PERMANENTE (RIEL) PARA ANCLAJE Y DESPLAZAMIENTO DE EQUIPOS ANTICAÍDAS (17/04/2012)
Precio: 44.34

| Código | Ud | Descripción | Rendimiento | Precio | Importe |
|---|---|---|---|---|---|
| MO00000002 | h | Capataz | 0.0250 | 21.98 | 0.55 |
| MO00000003 | h | Oficial 1ª | 0.6000 | 21.51 | 12.91 |
| MO00000004 | h | Oficial 2ª | 0.6000 | 20.84 | 12.50 |
| MT20190203 | m | Línea vida vertical rígida permanente (material; 14/06/2022) | 1.0000 | 14.63 | 14.63 |
| MT09070047 | ud | Tornillería y tacos metálicos y adherente epoxi | 0.2500 | 15 | 3.75 |
|  |  | Total |  |  | 44.34 |

**1269.2105** m LÍNEA DE VIDA VERTICAL FLEXIBLE PERMANENTE (CABLE DE ACERO) PARA ANCLAJE Y DESPLAZAMIENTO DE EQUIPOS ANTICAÍDAS (17/04/2012)
Precio: 39.89

| Código | Ud | Descripción | Rendimiento | Precio | Importe |
|---|---|---|---|---|---|
| MO00000002 | h | Capataz | 0.0150 | 21.98 | 0.33 |
| MO00000003 | h | Oficial 1ª | 0.5000 | 21.51 | 10.76 |
| MO00000004 | h | Oficial 2ª | 0.5000 | 20.84 | 10.42 |
| MT20190204 | m | Línea vida vertical flexible permanente (material; 14/06/2022) | 1.0000 | 14.63 | 14.63 |
| MT09070047 | ud | Tornillería y tacos metálicos y adherente epoxi | 0.2500 | 15 | 3.75 |
|  |  | Total |  |  | 39.89 |

**1269.2106** ud LÍNEA DE VIDA VERTICAL TEMPORAL (PORTÁTIL), , DE 5 A 30 m, PARA ANCLAJE Y DESPLAZAMIENTO DE EQUIPOS ANTICAÍDAS (17/04/2012)
Precio: 79.35

| Código | Ud | Descripción | Rendimiento | Precio | Importe |
|---|---|---|---|---|---|
| MO00000002 | h | Capataz | 0.0700 | 21.98 | 1.54 |
| MO00000003 | h | Oficial 1ª | 0.1500 | 21.51 | 3.23 |
| MT20190205 | m | Línea vida vertical portátil, 5 a 30 m (material; 14/06/2022) | 1.0000 | 74.58 | 74.58 |
|  |  | Total |  |  | 79.35 |

**1269.2107** ud TRÍPODE DE ALUMINIO PARA ANCLAJE EN DESCENSO/ASCENSO Y, EN SU CASO, RESCATE EN POZO DE REGISTRO AMORTIZABLE EN DIEZ USOS (14/06/2022)
Precio: 61.75

| Código | Ud | Descripción | Rendimiento | Precio | Importe |
|---|---|---|---|---|---|
| MT20190250 | ud | Trípode de aluminio para anclaje en descenso/ascenso (material; 14/06/2022) | 0.1000 | 617.49 | 61.75 |
|  |  | Total |  |  | 61.75 |

**1269.2108** ud CÁNCAMO, O PLACA DE ANCLAJE CON CÁNCAMO, PERMANENTE SUJETO/A CON TACO/S METÁLICO/S O QUÍMICO/S (17/04/2012)
Precio: 29.27

| Código | Ud | Descripción | Rendimiento | Precio | Importe |
|---|---|---|---|---|---|
| MO00000002 | h | Capataz | 0.0100 | 21.98 | 0.22 |
| MO00000003 | h | Oficial 1ª | 0.1000 | 21.51 | 2.15 |
| MO00000004 | h | Oficial 2ª | 0.1500 | 20.84 | 3.13 |
| MT20190260 | ud | Cáncamo/placa permanente (material; 14/06/2022) | 1.0000 | 8.77 | 8.77 |
| MT09070047 | ud | Tornillería y tacos metálicos y adherente epoxi | 1.0000 | 15 | 15.00 |
|  |  | Total |  |  | 29.27 |

**1269.2109** ud CÁNCAMO EXTRAÍBLE AMORTIZABLE 6 USOS (17/04/2012)
Precio: 10.33

| Código | Ud | Descripción | Rendimiento | Precio | Importe |
|---|---|---|---|---|---|
| MO00000002 | h | Capataz | 0.0100 | 21.98 | 0.22 |
| MO00000003 | h | Oficial 1ª | 0.1000 | 21.51 | 2.15 |
| MO00000004 | h | Oficial 2ª | 0.1000 | 20.84 | 2.08 |
| MT20190261 | ud | Cáncamo extraíble (reutilizable) (material; 14/06/2022) | 0.1700 | 34.6 | 5.88 |
|  |  | Total |  |  | 10.33 |

**1269.2110** ud PUNTO DE ANCLAJE EMPOTRADO EN LA ESTRUCTURA (17/04/2012)
Precio: 6.69

| Código | Ud | Descripción | Rendimiento | Precio | Importe |
|---|---|---|---|---|---|
| MO00000002 | h | Capataz | 0.0100 | 21.98 | 0.22 |
| MO00000003 | h | Oficial 1ª | 0.1000 | 21.51 | 2.15 |
| MO00000004 | h | Oficial 2ª | 0.1500 | 20.84 | 3.13 |
| MT20190251 | ud | Punto de anclaje empotrado en la estructura (material; 14/06/2022) | 1.0000 | 1.19 | 1.19 |
|  |  | Total |  |  | 6.69 |

**1269.2111** ud ESLINGA DE ANCLAJE A ELEMENTO ESTRUCTURAL AMORTIZABLE EN DIEZ USOS (14/06/2022)
Precio: 2.17

| Código | Ud | Descripción | Rendimiento | Precio | Importe |
|---|---|---|---|---|---|
| MT20190257 | ud | Eslinga anclaje a elemento estructural (material; 14/06/2022) | 0.1000 | 21.73 | 2.17 |
|  |  | Total |  |  | 2.17 |

**1269.2112** ud ANCLAJE TEXTIL EMPOTRADO EN EL TERRENO (17/04/2012)
Precio: 57.75

| Código | Ud | Descripción | Rendimiento | Precio | Importe |
|---|---|---|---|---|---|
| MO00000002 | h | Capataz | 0.0100 | 21.98 | 0.22 |
| MO00000003 | h | Oficial 1ª | 0.1000 | 21.51 | 2.15 |
| MO00000004 | h | Oficial 2ª | 0.6000 | 20.84 | 12.50 |
| MT20190252 | ud | Anclaje textil empotrado en terreno (material; 14/06/2022) | 1.0000 | 42.88 | 42.88 |
|  |  | Total |  |  | 57.75 |

**1269.2113** ud PUNTO DE ANCLAJE SOBRE BULÓN O TORNILLO EN TERRENO (17/04/2012)
Precio: 84.64

| Código | Ud | Descripción | Rendimiento | Precio | Importe |
|---|---|---|---|---|---|
| MO00000002 | h | Capataz | 0.0100 | 21.98 | 0.22 |
| MO00000003 | h | Oficial 1ª | 0.1000 | 21.51 | 2.15 |
| MO00000004 | h | Oficial 2ª | 0.2500 | 20.84 | 5.21 |
| MT01100356 | ud | Anclaje bulón/tornillo en terreno (material; 14/06/2022) | 1.0000 | 77.06 | 77.06 |
|  |  | Total |  |  | 84.64 |

**1269.2114** ud ANCLAJE TEXTIL EMPOTRADO EN LA ESTRUCTURA (17/04/2012)
Precio: 17.5

| Código | Ud | Descripción | Rendimiento | Precio | Importe |
|---|---|---|---|---|---|
| MO00000002 | h | Capataz | 0.0100 | 21.98 | 0.22 |
| MO00000003 | h | Oficial 1ª | 0.1000 | 21.51 | 2.15 |
| MO00000004 | h | Oficial 2ª | 0.1500 | 20.84 | 3.13 |
| MT20190253 | ud | Anclaje textil empotrado estructura (material; 14/06/2022) | 1.0000 | 12 | 12.00 |
|  |  | Total |  |  | 17.5 |

**1269.2115** ud ANCLAJE DE PESO MUERTO AMORTIZABLE EN VEINTE USOS (17/04/2012)
Precio: 85.55

| Código | Ud | Descripción | Rendimiento | Precio | Importe |
|---|---|---|---|---|---|
| MO00000002 | h | Capataz | 0.0100 | 21.98 | 0.22 |
| MO00000003 | h | Oficial 1ª | 0.1000 | 21.51 | 2.15 |
| MO00000004 | h | Oficial 2ª | 0.2500 | 20.84 | 5.21 |
| MT20190254 | ud | Anclaje de peso muerto (material; 14/06/2022) | 0.0500 | 1559.48 | 77.97 |
|  |  | Total |  |  | 85.55 |

**1269.2116** m ACCESORIO DE ANCLAJE POR MEDIO DE CINTA ANILLADA (14/06/2022)
Precio: 27.52

| Código | Ud | Descripción | Rendimiento | Precio | Importe |
|---|---|---|---|---|---|
| MT20190256 | m | Accesorio anclaje por cinta anillada (material; 14/06/2022) | 1.0000 | 27.52 | 27.52 |
|  |  | Total |  |  | 27.52 |

**1269.2117** ud ANCLAJE MEDIANTE ANCLA EN TERRENO (17/04/2012)
Precio: 56.55

| Código | Ud | Descripción | Rendimiento | Precio | Importe |
|---|---|---|---|---|---|
| MO00000002 | h | Capataz | 0.0100 | 21.98 | 0.22 |
| MO00000003 | h | Oficial 1ª | 0.1000 | 21.51 | 2.15 |
| MO00000004 | h | Oficial 2ª | 0.1000 | 20.84 | 2.08 |
| MT20190255 | m | Anclaje ancla en terreno (material; 14/06/2022) | 1.0000 | 52.1 | 52.10 |
|  |  | Total |  |  | 56.55 |

###### 12.6.9.2.2 Dispositivos de conexión o amarre (A). (14/06/2022)

**1269.2201** ud AMARRE DE POSICIONAMIENTO AJUSTABLE, INCLUIDOS CONECTORES (14/06/2022)
Precio: 19.05

| Código | Ud | Descripción | Rendimiento | Precio | Importe |
|---|---|---|---|---|---|
| MT20190300 | ud | Amarre de posicionamiento ajustable, incluidos conectores (material; 14/06/2022) | 1.0000 | 19.05 | 19.05 |
|  |  | Total |  |  | 19.05 |

**1269.2202** ud ABSORBEDOR DE ENERGÍA (14/06/2022)
Precio: 16.9

| Código | Ud | Descripción | Rendimiento | Precio | Importe |
|---|---|---|---|---|---|
| MT20190301 | ud | Absorbedor de energía (material; 14/06/2022) | 1.0000 | 16.9 | 16.90 |
|  |  | Total |  |  | 16.9 |

**1269.2203** ud AMARRE CON ABSORBEDOR DE ENERGÍA, INCLUIDOS CONECTORES (14/06/2022)
Precio: 23.3

| Código | Ud | Descripción | Rendimiento | Precio | Importe |
|---|---|---|---|---|---|
| MT20190302 | ud | Amarre con absorbedor de energía, incluidos conectores (material; 14/06/2022) | 1.0000 | 23.3 | 23.30 |
|  |  | Total |  |  | 23.3 |

**1269.2204** ud AMARRE AJUSTABLE CON ABSORBEDOR DE ENERGÍA, INCLUIDOS CONECTORES (14/06/2022)
Precio: 36.51

| Código | Ud | Descripción | Rendimiento | Precio | Importe |
|---|---|---|---|---|---|
| MT20190303 | ud | Amarre ajustable con absorbedor de energía, incluidos conectores (material; 14/06/2022) | 1.0000 | 36.51 | 36.51 |
|  |  | Total |  |  | 36.51 |

**1269.2205** ud AMARRE DOBLE CON UN SOLO ABSORBEDOR DE ENERGÍA, INCLUIDOS CONECTORES (14/06/2022)
Precio: 40.02

| Código | Ud | Descripción | Rendimiento | Precio | Importe |
|---|---|---|---|---|---|
| MT20190304 | ud | Amarre doble con un solo absorbedor de energía, incluidos conectores (material; 14/06/2022) | 1.0000 | 40.02 | 40.02 |
|  |  | Total |  |  | 40.02 |

**1269.2206** ud AMARRE RETRÁCTIL CON ABSORBEDOR DE ENERGÍA, INCLUIDOS CONECTORES (14/06/2022)
Precio: 67.19

| Código | Ud | Descripción | Rendimiento | Precio | Importe |
|---|---|---|---|---|---|
| MT20190305 | ud | Amarre retráctil con absorbedor de energía, incluidos conectores (material; 14/06/2022) | 1.0000 | 67.19 | 67.19 |
|  |  | Total |  |  | 67.19 |

**1269.2207** ud AMARRE DOBLE RETRÁCTIL CON ABSORBEDOR/ES DE ENERGÍA, INCLUIDOS CONECTORES (14/06/2022)
Precio: 237.43

| Código | Ud | Descripción | Rendimiento | Precio | Importe |
|---|---|---|---|---|---|
| MT20190306 | ud | Amarre doble retráctil con absorbedor/es de energía, incluidos conectores (material; 14/06/2022) | 1.0000 | 237.43 | 237.43 |
|  |  | Total |  |  | 237.43 |

###### 12.6.9.2.3 Dispositivo de sustentación y otros accesorios para trabajos verticales (B). (14/06/2022)

**1269.2301** m CUERDA ESTÁTICA PARA IZADO Y DESCENSO DE CARGAS EN GENERAL (14/06/2022)
Precio: 1.93

| Código | Ud | Descripción | Rendimiento | Precio | Importe |
|---|---|---|---|---|---|
| MT20190310 | m | Cuerda estática para izado y descenso de cargas en general (material; 14/06/2022) | 1.0000 | 1.93 | 1.93 |
|  |  | Total |  |  | 1.93 |

**1269.2302** m CUERDA SEMIESTÁTICA PARA ASCENSO, DESCENSO, Y SUSTENTACIÓN EN TRABAJOS VERTICALES (14/06/2022)
Precio: 1.84

| Código | Ud | Descripción | Rendimiento | Precio | Importe |
|---|---|---|---|---|---|
| MT20190311 | m | Cuerda semiestática para ascenso, descenso, y sustentación en trabajos verticales (material; 14/06/2022) | 1.0000 | 1.84 | 1.84 |
|  |  | Total |  |  | 1.84 |

**1269.2303** m CUERDA DINÁMICA PARA ASEGURAMIENTO FRENTE A LA CAÍDA EN TRABAJOS VERTICALES (14/06/2022)
Precio: 2.41

| Código | Ud | Descripción | Rendimiento | Precio | Importe |
|---|---|---|---|---|---|
| MT20190312 | m | Cuerda dinámica para aseguramiento frente a la caída en trabajos verticales (material; 14/06/2022) | 1.0000 | 2.41 | 2.41 |
|  |  | Total |  |  | 2.41 |

**1269.2304** ud PROTECTOR CONTRA EL ROCE DE CUERDA, CABLE O ESLINGA DE AGARRE (14/06/2022)
Precio: 9.23

| Código | Ud | Descripción | Rendimiento | Precio | Importe |
|---|---|---|---|---|---|
| MT20190313 | ud | Protector contra el roce de cuerda, cable o eslinga de agarre (material; 14/06/2022) | 1.0000 | 9.23 | 9.23 |
|  |  | Total |  |  | 9.23 |

**1269.2305** ud TENSOR DE CUERDA/ESLINGA (14/06/2022)
Precio: 0.87

| Código | Ud | Descripción | Rendimiento | Precio | Importe |
|---|---|---|---|---|---|
| MT20190314 | ud | Tensor de cuerda/eslinga (material; 14/06/2022) | 1.0000 | 0.87 | 0.87 |
|  |  | Total |  |  | 0.87 |

**1269.2306** ud BLOQUEADOR DE MANO, PECHO, O PIE (14/06/2022)
Precio: 44.24

| Código | Ud | Descripción | Rendimiento | Precio | Importe |
|---|---|---|---|---|---|
| MT20190315 | ud | Bloqueador de mano, pecho, o pie (material; 14/06/2022) | 1.0000 | 44.24 | 44.24 |
|  |  | Total |  |  | 44.24 |

**1269.2307** ud PEDAL O ESTRIBO DE ASCENSO (14/06/2022)
Precio: 19.53

| Código | Ud | Descripción | Rendimiento | Precio | Importe |
|---|---|---|---|---|---|
| MT20190316 | ud | Pedal o estribo de ascenso (material; 14/06/2022) | 1.0000 | 19.53 | 19.53 |
|  |  | Total |  |  | 19.53 |

**1269.2308** ud DESCENSOR (14/06/2022)
Precio: 115.3

| Código | Ud | Descripción | Rendimiento | Precio | Importe |
|---|---|---|---|---|---|
| MT20190317 | ud | Descensor (material; 14/06/2022) | 1.0000 | 115.3 | 115.30 |
|  |  | Total |  |  | 115.3 |

**1269.2309** ud ANTICAÍDAS DESLIZANTE (CUERDA/CABLE O RIEL) (14/06/2022)
Precio: 79.88

| Código | Ud | Descripción | Rendimiento | Precio | Importe |
|---|---|---|---|---|---|
| MT20190318 | ud | Anticaídas deslizante (cuerda/cable o riel) (material; 14/06/2022) | 1.0000 | 79.88 | 79.88 |
|  |  | Total |  |  | 79.88 |

**1269.2310** ud SILLA/ASIENTO DE TRABAJO (14/06/2022)
Precio: 93.09

| Código | Ud | Descripción | Rendimiento | Precio | Importe |
|---|---|---|---|---|---|
| MT20190319 | ud | Silla/asiento de trabajo (material; 14/06/2022) | 1.0000 | 93.09 | 93.09 |
|  |  | Total |  |  | 93.09 |

**1269.2311** ud CONECTOR (MOSQUETÓN, GANCHO, GIRATORIO, O PINZA) (14/06/2022)
Precio: 11.9

| Código | Ud | Descripción | Rendimiento | Precio | Importe |
|---|---|---|---|---|---|
| MT20190320 | ud | Conector (mosquetón, gancho, giratorio, o pinza) (material; 14/06/2022) | 1.0000 | 11.9 | 11.90 |
|  |  | Total |  |  | 11.9 |

**1269.2312** ud POLEA PARA EL ASCENSO Y DESCENSO DE LAS CARGAS (14/06/2022)
Precio: 27.92

| Código | Ud | Descripción | Rendimiento | Precio | Importe |
|---|---|---|---|---|---|
| MT20190321 | ud | Polea para el ascenso y descenso de las cargas (material; 14/06/2022) | 1.0000 | 27.92 | 27.92 |
|  |  | Total |  |  | 27.92 |

**1269.2313** ud GANCHO PARA SUJECIÓN DE CARGAS CON PESTILLO DE SEGURIDAD (14/06/2022)
Precio: 9.22

| Código | Ud | Descripción | Rendimiento | Precio | Importe |
|---|---|---|---|---|---|
| MT20190322 | ud | Gancho para sujeción de cargas con pestillo de seguridad (material; 14/06/2022) | 1.0000 | 9.22 | 9.22 |
|  |  | Total |  |  | 9.22 |

###### 12.6.9.2.4 Equipos de prensión del cuerpo (equipos de protección individual (EPI)) (C). (14/06/2022)

**1269.2401** ud ARNÉS ANTICAÍDAS (UNE-EN 361) (14/06/2022)
Precio: 23.12

| Código | Ud | Descripción | Rendimiento | Precio | Importe |
|---|---|---|---|---|---|
| MT20190330 | ud | Arnés anticaídas (UNE-EN 361) (material; 14/06/2022) | 1.0000 | 23.12 | 23.12 |
|  |  | Total |  |  | 23.12 |

**1269.2402** ud ARNÉS DE ASIENTO (UNE-EN 813) (14/06/2022)
Precio: 157.57

| Código | Ud | Descripción | Rendimiento | Precio | Importe |
|---|---|---|---|---|---|
| MT20190331 | ud | Arnés de asiento (UNE-EN 813) (material; 14/06/2022) | 1.0000 | 157.57 | 157.57 |
|  |  | Total |  |  | 157.57 |

**1269.2403** ud ARNÉS ANTICAÍDAS Y ASIENTO INTEGRADOS (14/06/2022)
Precio: 148.99

| Código | Ud | Descripción | Rendimiento | Precio | Importe |
|---|---|---|---|---|---|
| MT20190332 | ud | Arnés anticaídas y asiento integrados (material; 14/06/2022) | 1.0000 | 148.99 | 148.99 |
|  |  | Total |  |  | 148.99 |

**1269.2404** ud CINTURÓN DE SUJECIÓN Y RETENCIÓN (UNE-EN 358) (14/06/2022)
Precio: 28.38

| Código | Ud | Descripción | Rendimiento | Precio | Importe |
|---|---|---|---|---|---|
| MT20190333 | ud | Cinturón de sujeción y retención (UNE-EN 358) (material; 14/06/2022) | 1.0000 | 28.38 | 28.38 |
|  |  | Total |  |  | 28.38 |

###### 12.6.9.2.5 Sistemas (equipos) de protección individual (EPI) contra caídas a diferente nivel (trabajo en altura (> 2 m)) (A + C) (14/06/2022)

**1269.2501** ud EQUIPO DE PROTECCIÓN/RETENCIÓN FORMADO POR AMARRE Y CINTURÓN DE SUJECIÓN (POSICIONAMIENTO)/RETENCIÓN (14/06/2022)
Precio: 47.43

| Código | Ud | Descripción | Rendimiento | Precio | Importe |
|---|---|---|---|---|---|
| MT20190340 | ud | Equipo de retención formado por amarre y cinturón de sujeción (posicionamiento)/retención (material; 14/06/2022) | 1.0000 | 47.43 | 47.43 |
|  |  | Total |  |  | 47.43 |

**1269.2502** ud EQUIPO DE PROTECCIÓN CONTRA CAÍDAS FORMADO POR AMARRE CON ABSORBEDOR Y ARNÉS ANTICAÍDAS (14/06/2022)
Precio: 46.42

| Código | Ud | Descripción | Rendimiento | Precio | Importe |
|---|---|---|---|---|---|
| MT20190341 | ud | Equipo de protección contra caídas formado por amarre con absorbedor y arnés anticaídas (material; 14/06/2022) | 1.0000 | 46.42 | 46.42 |
|  |  | Total |  |  | 46.42 |

**1269.2503** ud EQUIPO DE PROTECCIÓN CONTRA CAÍDAS FORMADO POR AMARRE CON ABSORBEDOR, ARNÉS ANTICAÍDAS, ASIENTO, Y AMARRE DE POSICIONAMIENTO AJU (14/06/2022)
Precio: 191.34
EQUIPO DE PROTECCIÓN CONTRA CAÍDAS FORMADO POR AMARRE CON ABSORBEDOR, ARNÉS ANTICAÍDAS, ASIENTO, Y AMARRE DE POSICIONAMIENTO AJUSTABLE

| Código | Ud | Descripción | Rendimiento | Precio | Importe |
|---|---|---|---|---|---|
| MT20190342 | ud | Equipo de protección contra caídas formado por amarre con absorbedor, arnés anticaídas, asiento, y amarre de posicionamiento ajustable (material; 14/06/2022) | 1.0000 | 191.34 | 191.34 |
|  |  | Total |  |  | 191.34 |

###### 12.6.9.2.6 Sistemas (equipos) de protección individual (EPI) contra caídas en trabajos verticales (trabajo en altura). (A+B+C) (14/06/2022)

**1269.2601** ud EQUIPO DE SUSTENTACIÓN, TRABAJO Y PROTECCIÓN CONTRA CAIDAS EN TRABAJOS VERTICALES (14/06/2022)
Precio: 370.45

| Código | Ud | Descripción | Rendimiento | Precio | Importe |
|---|---|---|---|---|---|
| MT20190343 | ud | Equipo de sustentación, trabajo y protección contra caiodas en trabajos verticales (material; 14/06/2022) | 1.0000 | 370.45 | 370.45 |
|  |  | Total |  |  | 370.45 |

##### 12.6.9.3 ROPA DE PROTECCIÓN (14/06/2022)

###### 12.6.9.3.1 PRENDAS DE PROTECCIÓN SOLAR/FRÍO PARA LA CABEZA (14/06/2022)

**1269.3101** ud ACCESORIO DE PROTECCIÓN SOLAR DOTADO DE VISERA Y PROTECCIÓN DE NUCA PARA ACOPLAR A CASCO DE SEGURIDAD (14/06/2022)
Precio: 12.57

| Código | Ud | Descripción | Rendimiento | Precio | Importe |
|---|---|---|---|---|---|
| MT20190400 | ud | Accesorio de protección solar dotado de visera y protección de nuca para acoplar a casco de seguridad (material; 14/06/2022) | 1.0000 | 12.57 | 12.57 |
|  |  | Total |  |  | 12.57 |

**1269.3102** ud SOMBRERO PARA PROTECCIÓN SOLAR CON CORDÓN Y PROTECCIÓN DE NUCA COMO ACCESORIO (14/06/2022)
Precio: 14.46

| Código | Ud | Descripción | Rendimiento | Precio | Importe |
|---|---|---|---|---|---|
| MT20190401 | ud | Sombrero para protección solar con cordón y protección de nuca como accesorio (material; 14/06/2022) | 1.0000 | 14.46 | 14.46 |
|  |  | Total |  |  | 14.46 |

**1269.3103** ud SOMBRERO ALTA VISIBILIDAD PARA PROTECCIÓN SOLAR CON CORDÓN Y PROTECCIÓN DE NUCA COMO ACCESORIO (14/06/2022)
Precio: 11.57

| Código | Ud | Descripción | Rendimiento | Precio | Importe |
|---|---|---|---|---|---|
| MT20190402 | ud | Sombrero alta visibilidad para protección solar con cordón y protección de nuca como accesorio (material; 14/06/2022) | 0.5000 | 23.14 | 11.57 |
|  |  | Total |  |  | 11.57 |

**1269.3104** ud GORRA CON VISERA Y PROTECCIÓN DE NUCA COMO ACCESORIO (14/06/2022)
Precio: 8.41

| Código | Ud | Descripción | Rendimiento | Precio | Importe |
|---|---|---|---|---|---|
| MT20190403 | ud | Gorra con visera y protección de nuca como accesorio (material; 14/06/2022) | 1.0000 | 8.41 | 8.41 |
|  |  | Total |  |  | 8.41 |

**1269.3105** ud GORRA ALTA VISIBILIDAD CON VISERA Y PROTECCIÓN DE NUCA COMO ACCESORIO (14/06/2022)
Precio: 13.36

| Código | Ud | Descripción | Rendimiento | Precio | Importe |
|---|---|---|---|---|---|
| MT20190404 | ud | Gorra alta visibilidad con visera y protección de nuca como accesorio (material; 14/06/2022) | 1.0000 | 13.36 | 13.36 |
|  |  | Total |  |  | 13.36 |

**1269.3106** ud GORRO POLAR DE ABRIGO (14/06/2022)
Precio: 2.88

| Código | Ud | Descripción | Rendimiento | Precio | Importe |
|---|---|---|---|---|---|
| MT20190405 | ud | Gorro polar de abrigo (material; 14/06/2022) | 1.0000 | 2.88 | 2.88 |
|  |  | Total |  |  | 2.88 |

**1269.3107** ud GORRO POLAR DE ABRIGO DE ALTA VISIBILIDAD (14/06/2022)
Precio: 4.18

| Código | Ud | Descripción | Rendimiento | Precio | Importe |
|---|---|---|---|---|---|
| MT20190406 | ud | Gorro polar de abrigo de alta visibilidad (material; 14/06/2022) | 1.0000 | 4.18 | 4.18 |
|  |  | Total |  |  | 4.18 |

###### 12.6.9.3.2 ROPA PARA TRABAJOS DE SOLDADURA (14/06/2022)

**1269.3201** ud MONO/BUZO DE PROTECCIÓN EN TRABAJOS DE SOLDADURA (14/06/2022)
Precio: 61.47

| Código | Ud | Descripción | Rendimiento | Precio | Importe |
|---|---|---|---|---|---|
| MT20190410 | ud | Mono/buzo de protección en trabajos de soldadura (material; 14/06/2022) | 1.0000 | 61.47 | 61.47 |
|  |  | Total |  |  | 61.47 |

**1269.3202** ud TRAJE COMPLETO (CHAQUETA Y PANTALÓN) DE PROTECCIÓN EN TRABAJOS DE SOLDADURA (14/06/2022)
Precio: 64.15

| Código | Ud | Descripción | Rendimiento | Precio | Importe |
|---|---|---|---|---|---|
| MT20190411 | ud | Traje completo (chaqueta y pantalón) de protección en trabajos de soldadura (material; 14/06/2022) | 1.0000 | 64.15 | 64.15 |
|  |  | Total |  |  | 64.15 |

###### 12.6.9.3.3 ROPA ANTIPOLVO (14/06/2022)

**1269.3301** ud PRENDA DE PROTECCIÓN (CABEZA, CUERPO Y EXTREMIDADES) CONTRA EL POLVO. (14/06/2022)
Precio: 7.43

| Código | Ud | Descripción | Rendimiento | Precio | Importe |
|---|---|---|---|---|---|
| MT20190420 | ud | Prenda de protección (cabeza, cuerpo y extremidades) contra el polvo. (material; 14/06/2022) | 1.0000 | 7.43 | 7.43 |
|  |  | Total |  |  | 7.43 |

###### 12.6.9.3.4 ROPA DE PROTECCIÓN CONTRA LAS AGRESIONES QUÍMICAS (14/06/2022)

**1269.3401** ud MONO/BUZO DESECHABLE PARA PROTECCIÓN DEL OPERARIO DE RIEGO DE EMULSIÓN (UN SOLO USO/DÍA) (14/06/2022)
Precio: 2.96

| Código | Ud | Descripción | Rendimiento | Precio | Importe |
|---|---|---|---|---|---|
| MT20190425 | ud | Mono/buzo desechable para protección del operario de riego de emulsión (un solo uso/día) (material; 14/06/2022) | 1.0000 | 2.96 | 2.96 |
|  |  | Total |  |  | 2.96 |

**1269.3402** ud MANDIL DESECHABLE CON PETO PARA PROTECCIÓN DEL OPERARIO DE RIEGO DE EMULSIÓN (UN SOLO USO/DÍA) (14/06/2022)
Precio: 5.36

| Código | Ud | Descripción | Rendimiento | Precio | Importe |
|---|---|---|---|---|---|
| MT20190426 | ud | Mandil desechable con peto para protección del operario de riego de emulsión (un solo uso/día) (material; 14/06/2022) | 1.0000 | 5.36 | 5.36 |
|  |  | Total |  |  | 5.36 |

###### 12.6.9.3.5 ROPA DE PROTECCIÓN CONTRA BAJAS TEMPERATURAS Y/O LLUVIA (14/06/2022)

**1269.3501** ud PARKA ¾ IMPERMEABLE DE TRABAJO, ACOLCHADA CON FORRO DESMONTABLE, PROTECCIÓN CONTRA FRÍO Y LLUVIA (14/06/2022)
Precio: 38.64

| Código | Ud | Descripción | Rendimiento | Precio | Importe |
|---|---|---|---|---|---|
| MT20190430 | ud | Parka ¾ impermeable de trabajo, acolchada con forro desmontable, protección contra frío y lluvia (material; 14/06/2022) | 1.0000 | 38.64 | 38.64 |
|  |  | Total |  |  | 38.64 |

**1269.3502** ud IMPERMEABLE DE TRABAJO DE TRES CUARTOS (14/06/2022)
Precio: 40.99

| Código | Ud | Descripción | Rendimiento | Precio | Importe |
|---|---|---|---|---|---|
| MT20190431 | ud | Impermeable de trabajo de tres cuartos (material; 14/06/2022) | 1.0000 | 40.99 | 40.99 |
|  |  | Total |  |  | 40.99 |

**1269.3503** ud CHAQUETA DE TRABAJO IMPERMEABLE CON CAPUCHA (14/06/2022)
Precio: 65.07

| Código | Ud | Descripción | Rendimiento | Precio | Importe |
|---|---|---|---|---|---|
| MT20190432 | ud | Chaqueta de trabajo impermeable con capucha (material; 14/06/2022) | 1.0000 | 65.07 | 65.07 |
|  |  | Total |  |  | 65.07 |

**1269.3504** ud PANTALÓN DE TRABAJO IMPERMEABLE (14/06/2022)
Precio: 20.1

| Código | Ud | Descripción | Rendimiento | Precio | Importe |
|---|---|---|---|---|---|
| MT20190433 | ud | Pantalón de trabajo impermeable (material; 14/06/2022) | 1.0000 | 20.1 | 20.10 |
|  |  | Total |  |  | 20.1 |

**1269.3505** ud FORRO POLAR DE TRABAJO CON PROTECCIÓN FRENTE AL FRÍO (14/06/2022)
Precio: 10.35

| Código | Ud | Descripción | Rendimiento | Precio | Importe |
|---|---|---|---|---|---|
| MT20190434 | ud | Forro polar de trabajo con protección frente al frío (material; 14/06/2022) | 1.0000 | 10.35 | 10.35 |
|  |  | Total |  |  | 10.35 |

**1269.3506** ud CUELLO POLAR DE TRABAJO (14/06/2022)
Precio: 5.96

| Código | Ud | Descripción | Rendimiento | Precio | Importe |
|---|---|---|---|---|---|
| MT20190435 | ud | Cuello polar de trabajo (material; 14/06/2022) | 1.0000 | 5.96 | 5.96 |
|  |  | Total |  |  | 5.96 |

**1269.3507** ud GORRO POLAR DE TRABAJO (14/06/2022)
Precio: 2.88

| Código | Ud | Descripción | Rendimiento | Precio | Importe |
|---|---|---|---|---|---|
| MT20190405 | ud | Gorro polar de abrigo | 1.0000 | 2.88 | 2.88 |
|  |  | Total |  |  | 2.88 |

**1269.3508** ud GUANTES/MANOPLAS PROTECCIÓN FRENTE AL FRÍO (14/06/2022)
Precio: 4.69

| Código | Ud | Descripción | Rendimiento | Precio | Importe |
|---|---|---|---|---|---|
| MT20190437 | ud | Guantes/manoplas protección frente al frío (material; 14/06/2022) | 1.0000 | 4.69 | 4.69 |
|  |  | Total |  |  | 4.69 |

###### 12.6.9.3.6 ROPA Y ACCESORIOS ALTA VISIBILIDAD (14/06/2022)

**1269.3601** ud CHALECO DE ALTA VISIBILIDAD, CLASE 3 (14/06/2022)
Precio: 2.43

| Código | Ud | Descripción | Rendimiento | Precio | Importe |
|---|---|---|---|---|---|
| MT20190450 | ud | Chaleco de alta visibilidad, clase 3 (material; 14/06/2022) | 1.0000 | 2.43 | 2.43 |
|  |  | Total |  |  | 2.43 |

**1269.3602** ud PARKA ¾ IMPERMEABLE DE TRABAJO, ACOLCHADA CON FORRO DESMONTABLE, PROTECCIÓN CONTRA FRÍO Y LLUVIA. ALTA VISIBILIDAD, CLASE 3 (14/06/2022)
Precio: 67.76

| Código | Ud | Descripción | Rendimiento | Precio | Importe |
|---|---|---|---|---|---|
| MT20190451 | ud | Parka ¾ impermeable de trabajo, acolchada con forro desmontable, protección contra frío y lluvia. Alta visibilidad, clase 3 (material; 14/06/2022) | 1.0000 | 67.76 | 67.76 |
|  |  | Total |  |  | 67.76 |

**1269.3603** ud CUBREPANTALÓN DE TRABAJO PROTECCIÓN CONTRA FRÍO, LLUVIA, Y NIEVE. ALTA VISIBILIDAD, CLASE 3 (14/06/2022)
Precio: 78.38

| Código | Ud | Descripción | Rendimiento | Precio | Importe |
|---|---|---|---|---|---|
| MT20190452 | ud | Cubrepantalón de trabajo protección contra frío, lluvia, y nieve. Alta visibilidad, clase 3 (material; 14/06/2022) | 1.0000 | 78.38 | 78.38 |
|  |  | Total |  |  | 78.38 |

**1269.3604** ud IMPERMEABLE DE TRABAJO DE TRES CUARTOS. ALTA VISIBILIDAD CLASE 3 (14/06/2022)
Precio: 53.83

| Código | Ud | Descripción | Rendimiento | Precio | Importe |
|---|---|---|---|---|---|
| MT20190453 | ud | Impermeable de trabajo de tres cuartos. Alta visibilidad clase 3 (material; 14/06/2022) | 1.0000 | 53.83 | 53.83 |
|  |  | Total |  |  | 53.83 |

**1269.3605** ud CHAQUETA DE TRABAJO IMPERMEABLE CON CAPUCHA. ALTA VISIBILIDAD, CLASE 3 (14/06/2022)
Precio: 59.37

| Código | Ud | Descripción | Rendimiento | Precio | Importe |
|---|---|---|---|---|---|
| MT20190454 | ud | Chaqueta de trabajo impermeable con capucha. Alta visibilidad, clase 3 (material; 14/06/2022) | 1.0000 | 59.37 | 59.37 |
|  |  | Total |  |  | 59.37 |

**1269.3606** ud PANTALÓN DE TRABAJO IMPERMEABLE. ALTA VISIBILIDAD, CLASE 3 (14/06/2022)
Precio: 26.34

| Código | Ud | Descripción | Rendimiento | Precio | Importe |
|---|---|---|---|---|---|
| MT20190455 | ud | Pantalón de trabajo impermeable. Alta visibilidad, clase 3 (material; 14/06/2022) | 1.0000 | 26.34 | 26.34 |
|  |  | Total |  |  | 26.34 |

**1269.3607** ud MONO/BUZO IMPERMEABLE DE TRABAJO Y ALTA VISIBILIDAD, CLASE 3 (14/06/2022)
Precio: 49.39

| Código | Ud | Descripción | Rendimiento | Precio | Importe |
|---|---|---|---|---|---|
| MT20190456 | ud | Mono/buzo impermeable de alta visibilidad, clase 3 (material; 14/06/2022) | 1.0000 | 49.39 | 49.39 |
|  |  | Total |  |  | 49.39 |

**1269.3608** ud CAMISA MANGA LARGA DE TRABAJO Y ALTA VISIBILIDAD, CLASE 3 (14/06/2022)
Precio: 14.53

| Código | Ud | Descripción | Rendimiento | Precio | Importe |
|---|---|---|---|---|---|
| MT20190457 | ud | Camisa manga larga de alta visibilidad, clase 3 (material; 14/06/2022) | 1.0000 | 14.53 | 14.53 |
|  |  | Total |  |  | 14.53 |

**1269.3609** ud CAMISA MANGA CORTA DE TRABAJO Y ALTA VISIBILIDAD, CLASE 3 (14/06/2022)
Precio: 12.83

| Código | Ud | Descripción | Rendimiento | Precio | Importe |
|---|---|---|---|---|---|
| MT20190458 | ud | Camisa manga corta de alta visibilidad, clase 3 (material; 14/06/2022) | 1.0000 | 12.83 | 12.83 |
|  |  | Total |  |  | 12.83 |

**1269.3610** ud PANTALÓN DE TRABAJO Y ALTA VISIBILIDAD, CLASE 3 (14/06/2022)
Precio: 12.69

| Código | Ud | Descripción | Rendimiento | Precio | Importe |
|---|---|---|---|---|---|
| MT20190459 | ud | Pantalón de alta visibilidad, clase 3 (material; 14/06/2022) | 1.0000 | 12.69 | 12.69 |
|  |  | Total |  |  | 12.69 |

**1269.3611** ud FORRO POLAR DE TRABAJO DE ALTA VISIBILIDAD, CLASE 3 (14/06/2022)
Precio: 17.29

| Código | Ud | Descripción | Rendimiento | Precio | Importe |
|---|---|---|---|---|---|
| MT20190460 | ud | Forro polar de trabajo de alta visibilidad, clase 3 (material; 14/06/2022) | 1.0000 | 17.29 | 17.29 |
|  |  | Total |  |  | 17.29 |

**1269.3612** ud POLO DE TRABAJO DE MANGA LARGA DE ALTA VISIBILIDAD, CLASE 3 (14/06/2022)
Precio: 9.46

| Código | Ud | Descripción | Rendimiento | Precio | Importe |
|---|---|---|---|---|---|
| MT20190461 | ud | Polo de trabajo de manga larga de alta visibilidad, clase 3 (material; 14/06/2022) | 1.0000 | 9.46 | 9.46 |
|  |  | Total |  |  | 9.46 |

**1269.3613** ud POLO DE TRABAJO DE MANGA CORTA DE ALTA VISIBILIDAD, CLASE 3 (14/06/2022)
Precio: 8.31

| Código | Ud | Descripción | Rendimiento | Precio | Importe |
|---|---|---|---|---|---|
| MT20190462 | ud | Polo de trabajo de manga corta de alta visibilidad, clase 3 (material; 14/06/2022) | 1.0000 | 8.31 | 8.31 |
|  |  | Total |  |  | 8.31 |

**1269.3614** ud GORRO POLAR DE TRABAJO DE ALTA VISIBILIDAD, CLASE 3 (14/06/2022)
Precio: 4.18

| Código | Ud | Descripción | Rendimiento | Precio | Importe |
|---|---|---|---|---|---|
| MT20190463 | ud | Gorro polar de abrigo de alta visibilidad, clase 3 (material; 14/06/2022) | 1.0000 | 4.18 | 4.18 |
|  |  | Total |  |  | 4.18 |

**1269.3615** ud PAR DE BRAZALETES ALTA VISIBILIDAD CLASE 3 (14/06/2022)
Precio: 2.2

| Código | Ud | Descripción | Rendimiento | Precio | Importe |
|---|---|---|---|---|---|
| MT20190464 | ud | Par de brazaletes alta visibilidad clase 3 (material; 14/06/2022) | 1.0000 | 2.2 | 2.20 |
|  |  | Total |  |  | 2.2 |

**1269.3616** ud GUANTES/MANOPLAS PROTECCIÓN FRENTE AL FRÍO, ALTA VISIBILIDAD CLASE 3 (14/06/2022)
Precio: 32.7

| Código | Ud | Descripción | Rendimiento | Precio | Importe |
|---|---|---|---|---|---|
| MT20190465 | ud | Guantes/manoplas protección frente al frío, alta visibilidad clase 3 (material; 14/06/2022) | 1.0000 | 32.7 | 32.70 |
|  |  | Total |  |  | 32.7 |

## Precios auxiliares

**AUX332.0100** m³ RELLENO LOCALIZADO EN TRASDÓS DE MURO DE ESCAMAS PREFABRICADAS (17/04/2012)
Precio: 10.16

| Código | Ud | Descripción | Rendimiento | Precio | Importe |
|---|---|---|---|---|---|
| MO00000002 | h | Capataz | 0.0450 | 21.98 | 0.99 |
| MO00000004 | h | Oficial 2ª | 0.0900 | 20.84 | 1.88 |
| Q050000A15 | h | Compactadores de conducción manual. Bandejas vibrantes. De 1000 kg de masa | 0.0450 | 9.37 | 0.42 |
| Q050202B05 | h | Compactador vibrante autopropulsado, de un cilindro, liso. De 12 t de masa | 0.0180 | 48.17 | 0.87 |
| Q040201A10 | h | Retrocargadoras sobre ruedas. De 75 kW de potencia | 0.0180 | 44.39 | 0.80 |
| MT01033000 | m³ | Material para relleno de muros de escamas prefabricadas (material; 09/07/2014) | 1.0000 | 5.2 | 5.20 |
|  |  | Total |  |  | 10.16 |

**AUX610.5000** m³ HORMIGÓN C12/15 EN FORMACIÓN DE MURETE GUÍA
Precio: 73.77
HORMIGÓN C12/15 EN FORMACIÓN DE MURETE GUÍA, FORMADO POR 2 MURETES DE 70 cm DE ALTO Y 25 cm DE ESPESOR, ENCOFRADO A DOS CARAS

| Código | Ud | Descripción | Rendimiento | Precio | Importe |
|---|---|---|---|---|---|
| MO00000002 | h | Capataz | 0.0420 | 21.98 | 0.92 |
| MO00000003 | h | Oficial 1ª | 0.1250 | 21.51 | 2.69 |
| MO00000004 | h | Oficial 2ª | 0.2500 | 20.84 | 5.21 |
| Q081100A15 | h | Vibradores de hormigones. De 76 mm de diámetro | 0.0200 | 0.64 | 0.01 |
| Q081101A10 | h | Convertidores y grupos electrógenos de alta frecuencia para vibradores de hormigón (4,9 kW de potencia) | 0.0200 | 1.36 | 0.03 |
| MT01060001 | m³ | Hormigón de limpieza C12/C15 para cualquier consistencia y cualquier tamaño máximo de árido | 1.0500 | 55.16 | 57.92 |
| MT01120020 | m² | Amortización de panel metálico plano para 40 usos | 2.4000 | 1.94 | 4.66 |
| MT01120050 | l | Desencofrante | 1.2000 | 1.75 | 2.10 |
| MT01100320 | kg | Clavos de acero | 0.1800 | 1.27 | 0.23 |
|  |  | Total |  |  | 73.77 |

Claves: muro, estructura, hormigón, guía, encofrar, cara, alto

**AUX301.0030** m³ DEMOLICIÓN DE SOSTENIMIENTO DE HORMIGÓN PROYECTADO REFORZADO CON ACERO
Precio: 43.7
DEMOLICIÓN EN TÚNEL DE SOSTENIMIENTO DE HORMIGÓN PROYECTADO REFORZADO CON ACERO i/ DESESCOMBRO, CARGA Y TRANSPORTE DE MATERIAL DEMOLIDO A GESTOR AUTORIZADO

| Código | Ud | Descripción | Rendimiento | Precio | Importe |
|---|---|---|---|---|---|
| MO00000002 | h | Capataz | 0.0420 | 21.98 | 0.92 |
| MO00000003 | h | Oficial 1ª | 0.0840 | 21.51 | 1.81 |
| MO00000004 | h | Oficial 2ª | 0.1680 | 20.84 | 3.50 |
| Q040006B10 | h | Excavadora hidráulica sobre rueda. De 22 t de masa | 0.0840 | 82.7 | 6.95 |
| Q030001A15 | h | Martillos demoledores hidráulicos. De 1000 kg de masa | 0.0840 | 7.74 | 0.65 |
| Q040101C01 | h | Cargadoras sobre ruedas. De 125 kW de potencia (3 m³) | 0.0840 | 74.48 | 6.26 |
| Q060204A01 | h | Camión. Con caja basculante 6x6. De 258 kW de potencia | 0.2520 | 87.45 | 22.04 |
| Q160302A01 | h | Equipo oxicorte | 0.0840 | 2.7 | 0.23 |
| Q010000A30 | h | Grupo electrógeno. Con motor diesel. De 80 kVA de potencia | 0.0840 | 16.01 | 1.34 |
|  |  | Total |  |  | 43.7 |

Claves: permiso, transporte, material, fábrica, armadura, carga, hormigón, demolición

**AUX802.0130** m³ EXCAVACIÓN POR MEDIOS MECÁNICOS EN TÚNEL AVANCE, EN ROCA DE CALIDAD BUENA, SIN EXPLOSIVOS
Precio: 86.57
EXCAVACIÓN POR MEDIOS MECÁNICOS EN TÚNEL AVANCE, EN ROCA DE CALIDAD BUENA, SIN AYUDA DE EXPLOSIVOS I/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.1880 | 21.98 | 4.13 |
| MO00000003 | h | Oficial 1ª | 0.2200 | 21.51 | 4.73 |
| Q040201A01 | h | Retrocargadoras sobre ruedas. De 60 kW de potencia | 0.1260 | 40.8 | 5.14 |
| Q040007A01 | h | Retroexcavadora hidráulica sobre ruedas. De 7 t de masa | 0.1100 | 56.72 | 6.24 |
| Q060204A01 | h | Camión. Con caja basculante 6x6. De 258 kW de potencia | 0.1300 | 87.45 | 11.37 |
| Q120501A01 | h | Equipo de maquinaria auxiliar para túneles | 0.5000 | 30.42 | 15.21 |
| Q010000C01 | h | Grupo electrógeno. Con motor diesel. De 500 kVA de potencia | 0.5000 | 79.5 | 39.75 |
|  |  | Total |  |  | 86.57 |

Claves: explosivo, calidad, roca, mecánico, medio, ayuda, plano, clase, terreno, EXCAVACIÓN

**AUX803.0640** kg FIBRA DE ACERO ESTRUCTURAL PARA EMPLEO EN HORMIGONES PROYECTADOS EN TÚNEL
Precio: 1.08
FIBRA DE ACERO ESTRUCTURAL PARA EMPLEO EN HORMIGONES PROYECTADOS EN TÚNEL I/ MANIPULACIÓN Y PUESTA EN OBRA.

| Código | Ud | Descripción | Rendimiento | Precio | Importe |
|---|---|---|---|---|---|
| MO00000003 | h | Oficial 1ª | 0.0040 | 21.51 | 0.09 |
| MT01100325 | kg | Fibras de acero de 30 mm de longitud y 0,50 mm de diámetro | 1.0000 | 0.99 | 0.99 |
|  |  | Total |  |  | 1.08 |

Claves: diámetro, desarrollar, estructura, equivalente, acero, fibra

**AUX803.0420** m³ HORMIGÓN PROYECTADO H/MP/30 EN SOSTENIMIENTO DE TÚNELES Y OBRAS SUBTERRÁNEAS
Precio: 249.35
HORMIGÓN PROYECTADO H/MP/30 CON CUALQUIER ESPESOR EN SOSTENIMIENTO DE TÚNELES Y OBRAS SUBTERRÁNEAS I/ LOS ADITIVOS NECESARIOS Y P.P. POR RECHAZO EN LA COLOCACIÓN, SIN ADICIÓN DE FIBRAS.

| Código | Ud | Descripción | Rendimiento | Precio | Importe |
|---|---|---|---|---|---|
| MO00000002 | h | Capataz | 0.2400 | 21.98 | 5.28 |
| MO00000003 | h | Oficial 1ª | 2.6500 | 21.51 | 57.00 |
| Q120402A01 | h | Robot de gunita y hormigón proyectado. De 20 m³/h sin compresor | 0.2400 | 94.79 | 22.75 |
| Q120501A01 | h | Equipo de maquinaria auxiliar para túneles | 0.2400 | 30.42 | 7.30 |
| Q010000C01 | h | Grupo electrógeno. Con motor diesel. De 500 kVA de potencia | 0.3400 | 79.5 | 27.03 |
| MT01080001 | kg | Aditivo para gunitados | 30.0000 | 1.23 | 36.90 |
| MT01060100 | m³ | Hormigón para proyectar de resistencia >= 30 MPa, para cualquier consistencia y cualquier tamaño máximo de árido | 1.0500 | 88.66 | 93.09 |
|  |  | Total |  |  | 249.35 |

Claves: proyección, fibra, hormigón, rechazo, colocación, aditivo

## Recursos

**Q030004A01** h Equipo aspiración de polvo
Claves: aspiración, equipo, polvo

**MT01010001** m³ Agua
Claves: agua

**Q160301A02** h Equipo de máquina de sierra de disco de diamante para cortar
Equipo maquina sierra disco diamante para cortar
Claves: disco, cortador, diamante, sierra, máquina, equipo

**Q160301A01** h Equipo de corte con hilo de diamante
Claves: diamante, equipo, corte, cable

**MT01080020** ud Palet de madera 100x100mm
Palet de madera para acopio de material de dimensiones 100x100 mm.

**MT01020001** kg Dinamita con p.p. De mecha y detonante
Claves: detonante, mecha

**MT01030210** m³ Canon suelo adecuado de cantera
Suelo adecuado de cantera
Claves: suelo

**MT01030202** m³ Canon suelo seleccionado de préstamo
Suelo seleccionado procedente de préstamo
Claves: suelo

**Q090002A01** h Estabilizadora de suelos autopropulsada para anchura 2,50 m de 500 kW con distribuidor de lechada remolcado 25 m3
Estabilizadores de suelos autopropulsados. Para anchura de 2,50 m. De 370 kW de potencia (25 t)

**MT01030211** m³ Canon extracción de material granular de préstamo o cantera
Claves: suelo

**MT01050001** t Cemento portland
Claves: cemento

**MT01030206** m³ Material para S-EST 3 de préstamo, incluido transporte
Claves: suelo

**MT01030207** m³ Material para S-EST 1 ó 2 de cantera incluido transporte
Claves: suelo

**MT10010210** m Tubo de hormigón armado de diámetro nominal 300 mm clase 135
Tubo de hormigón armado de 300 mm de diámetro clase 135, según UNE-EN 1916 con mediante junta elástica i/ p.p. De elementos de montaje para tubo de hormigón armado prefabricado
Claves: diámetro, prefabricado, clase, junta, montaje, elástico, hormigón, armadura, tubo

**MT01060015** m³ Hormigón C20/25 de cualquier consistencia y cualquier tamaño máximo de árido
Hormigón C20/25 para cualquier consistencia y cualquier tamaño máximo de árido
Claves: hormigón, plástico, consistencia, masa, máximo

**MT10010205** m Tubo de hormigón armado de diámetro nominal 300 mm clase 180
Tubo de hormigón armado de 300 mm de diámetro clase 180, según UNE-EN 1916 con mediante junta elástica i/ p.p. De elementos de montaje para tubo de hormigón armado prefabricado
Claves: prefabricado, armadura, diámetro, junta, elástico, clase, hormigón, montaje, tubo

**MT10010200** m Tubo de hormigón armado de diámetro nominal 400 mm clase 135
Tubo de hormigón armado de 400 mm de diámetro clase 135, según UNE-EN 1916 con mediante junta elástica i/ p.p. De elementos de montaje para tubo de hormigón armado prefabricado
Claves: montaje, tubo, clase, diámetro, junta, elástico, prefabricado, hormigón, armadura

**MT10010195** m Tubo de hormigón armado de diámetro nominal 400 mm clase 180
Tubo de hormigón armado de 400 mm de diámetro clase 180, según UNE-EN 1916 con mediante junta elástica i/ p.p. De elementos de montaje para tubo de hormigón armado prefabricado
Claves: junta, hormigón, elástico, montaje, tubo, prefabricado, armadura, clase, diámetro

**MT10010190** m Tubo de hormigón armado de diámetro nominal 500 mm clase 135
Tubo de hormigón armado de 500 mm de diámetro clase 135, según UNE-EN 1916 con mediante junta elástica i/ p.p. De elementos de montaje para tubo de hormigón armado prefabricado
Claves: montaje, diámetro, clase, armadura, tubo, elástico, hormigón, prefabricado, junta

**MT10010185** m Tubo de hormigón armado de diámetro nominal 500 mm clase 180
Tubo de hormigón armado de 500 mm de diámetro clase 180, según UNE-EN 1916 con mediante junta elástica i/ p.p. De elementos de montaje para tubo de hormigón armado prefabricado
Claves: prefabricado, clase, elástico, junta, tubo, hormigón, diámetro, armadura, montaje

**MT10010180** m Tubo de hormigón armado de diámetro nominal 600 mm clase 90
Tubo de hormigón armado de 600 mm de diámetro clase 90, según UNE-EN 1916 con unión de campana con anilla elastomérica i/ p.p. De elementos de montaje para tubo de hormigón armado prefabricado
Claves: unión, hormigón, elastomérico, montaje, tubo, diámetro, campana, clase, prefabricado, anillo, armadura

**MT10010175** m Tubo de hormigón armado de diámetro nominal 600 mm clase 135
Tubo de hormigón armado de 600 mm de diámetro clase 135, según UNE-EN 1916 con mediante junta elástica i/ p.p. De elementos de montaje para tubo de hormigón armado prefabricado
Claves: diámetro, hormigón, armadura, montaje, elástico, junta, clase, prefabricado, tubo

**MT10010170** m Tubo de hormigón armado de diámetro nominal 600 mm clase 180
Tubo de hormigón armado de 600 mm de diámetro clase 180, según UNE-EN 1916 con mediante junta elástica i/ p.p. De elementos de montaje para tubo de hormigón armado prefabricado
Claves: prefabricado, clase, junta, diámetro, montaje, hormigón, armadura, tubo, elástico

**MT10010165** m Tubo de hormigón armado de diámetro nominal 800 mm clase 90
Tubo de hormigón armado de 800 mm de diámetro clase 90, según UNE-EN 1916 con mediante junta elástica i/ p.p. De elementos de montaje para tubo de hormigón armado prefabricado
Claves: clase, armadura, prefabricado, elástico, diámetro, tubo, hormigón, montaje, junta

**MT10010160** m Tubo de hormigón armado de diámetro nominal 800 mm clase 135
Tubo de hormigón armado de 800 mm de diámetro clase 135, según UNE-EN 1916 con mediante junta elástica i/ p.p. De elementos de montaje para tubo de hormigón armado prefabricado
Claves: diámetro, montaje, prefabricado, junta, armadura, elástico, clase, tubo, hormigón

**MT10010155** m Tubo de hormigón armado de diámetro nominal 800 mm clase 180
Tubo de hormigón armado de 800 mm de diámetro clase 180, según UNE-EN 1916 con mediante junta elástica i/ p.p. De elementos de montaje para tubo de hormigón armado prefabricado
Claves: diámetro, hormigón, tubo, montaje, clase, junta, elástico, prefabricado, armadura

**MT10010150** m Tubo de hormigón armado de diámetro nominal 1000 mm clase 90
Tubo de hormigón armado de 1000 mm de diámetro clase 90, según UNE-EN 1916 con mediante junta elástica i/ p.p. De elementos de montaje para tubo de hormigón armado prefabricado
Claves: elástico, clase, diámetro, junta, hormigón, montaje, prefabricado, tubo, armadura

**MT10010145** m Tubo de hormigón armado de diámetro nominal 1000 mm clase 135
Tubo de hormigón armado de 1000 mm de diámetro clase 135, según UNE-EN 1916 con mediante junta elástica i/ p.p. De elementos de montaje para tubo de hormigón armado prefabricado
Claves: armadura, clase, hormigón, elástico, diámetro, prefabricado, junta, montaje, tubo

**MT10010140** m Tubo de hormigón armado de diámetro nominal 1000 mm clase 180
Tubo de hormigón armado de 1000 mm de diámetro clase 180, según UNE-EN 1916 con mediante junta elástica i/ p.p. De elementos de montaje para tubo de hormigón armado prefabricado
Claves: elástico, montaje, prefabricado, clase, hormigón, armadura, diámetro, tubo, junta

**MT10010135** m Tubo de hormigón armado de diámetro nominal 1200 mm clase 90
Tubo de hormigón armado de 1200 mm de diámetro clase 90, según UNE-EN 1916 con mediante junta elástica i/ p.p. De elementos de montaje para tubo de hormigón armado prefabricado
Claves: hormigón, elástico, diámetro, prefabricado, tubo, armadura, junta, clase, montaje

**MT10010130** m Tubo de hormigón armado de diámetro nominal 1200 mm clase 135
Tubo de hormigón armado de 1200 mm de diámetro clase 135, según UNE-EN 1916 con mediante junta elástica i/ p.p. De elementos de montaje para tubo de hormigón armado prefabricado
Claves: elástico, tubo, montaje, prefabricado, clase, diámetro, armadura, hormigón, junta

**MT10010125** m Tubo de hormigón armado de diámetro nominal 1200 mm clase 180
Tubo de hormigón armado de 1200 mm de diámetro clase 180, según UNE-EN 1916 con mediante junta elástica i/ p.p. De elementos de montaje para tubo de hormigón armado prefabricado
Claves: armadura, diámetro, elástico, prefabricado, junta, tubo, clase, montaje, hormigón

**MT10010120** m Tubo de hormigón armado de diámetro nominal 1500 mm clase 90
Tubo de hormigón armado de 1500 mm de diámetro clase 90, según UNE- 1916 con mediante junta elástica i/ p.p. De elementos de montaje para tubo de hormigón armado prefabricado
Claves: armadura, diámetro, prefabricado, hormigón, clase, montaje, elástico, junta, tubo

**MT10010115** m Tubo de hormigón armado de diámetro nominal 1500 mm clase 135
Tubo de hormigón armado de 1500 mm de diámetro clase 135, según UNE-EN 1916 con mediante junta elástica i/ p.p. De elementos de montaje para tubo de hormigón armado prefabricado
Claves: hormigón, prefabricado, armadura, tubo, elástico, junta, montaje, clase, diámetro

**MT10010110** m Tubo de hormigón armado de diámetro nominal 1500 mm clase 180
Tubo de hormigón armado de 1500 mm de diámetro clase 180, según UNE-EN 1916 con mediante junta elástica i/ p.p. De elementos de montaje para tubo de hormigón armado prefabricado
Claves: clase, tubo, elástico, hormigón, montaje, diámetro, junta, prefabricado, armadura

**MT10010105** m Tubo de hormigón armado de diámetro nominal 1800 mm clase 90
Tubo de hormigón armado de 1800 mm de diámetro clase 90, según UNE-EN 1916 con mediante junta elástica i/ p.p. De elementos de montaje para tubo de hormigón armado prefabricado
Claves: clase, prefabricado, armadura, hormigón, diámetro, elástico, junta, tubo, montaje

**MT10010100** m Tubo de hormigón armado de diámetro nominal 1800 mm clase 135
Tubo de hormigón armado de 1800 mm de diámetro clase 135, según UNE-EN 1916 con mediante junta elástica i/ p.p. De elementos de montaje para tubo de hormigón armado prefabricado
Claves: armadura, elástico, diámetro, prefabricado, clase, tubo, hormigón, montaje, junta

**MT10010095** m Tubo de hormigón armado de diámetro nominal 1800 mm clase 180
Tubo de hormigón armado de 1800 mm de diámetro clase 180, según UNE-EN 1916 con mediante junta elástica i/ p.p. De elementos de montaje para tubo de hormigón armado prefabricado
Claves: elástico, junta, tubo, montaje, diámetro, clase, prefabricado, armadura, hormigón

**MT10010090** m Tubo de hormigón armado de diámetro nominal 2000 mm clase 90
Tubo de hormigón armado de 2000 mm de diámetro clase 90, según UNE-EN 1916 con mediante junta elástica i/ p.p. De elementos de montaje para tubo de hormigón armado prefabricado
Claves: clase, elástico, junta, armadura, montaje, tubo, prefabricado, diámetro, hormigón

**MT10010085** m Tubo de hormigón armado de diámetro nominal 2000 mm clase 135
Tubo de hormigón armado de 2000 mm de diámetro clase 135, según UNE-EN 1916 con mediante junta elástica i/ p.p. De elementos de montaje para tubo de hormigón armado prefabricado
Claves: montaje, junta, elástico, tubo, clase, hormigón, armadura, diámetro, prefabricado

**MT10010080** m Tubo de hormigón armado de diámetro nominal 2000 mm clase 180
Tubo de hormigón armado de 2000 mm de diámetro clase 180, según UNE-EN 1916 con mediante junta elástica i/ p.p. De elementos de montaje para tubo de hormigón armado prefabricado
Claves: prefabricado, tubo, hormigón, clase, diámetro, junta, elástico, armadura, montaje

**MT01120020** m² Amortización de panel metálico plano para 40 usos
Claves: metal, amortización, plano, panel

**MT01120050** l Desencofrante
Claves: desencofrante

**MT01100320** kg Clavos de acero
Claves: acero, clavo

**MT01060045** m³ Hormigón C25/30 de cualquier consistencia y cualquier tamaño máximo de árido
Hormigón C25/30 para cualquier consistencia y cualquier tamaño máximo de árido
Claves: hormigón, máximo, consistencia, fluido, armadura

**MT10010001** m Tubo de PVC de diámetro 50 mm
Claves: PVC, liso, tubo, diámetro

**MT01030001** m³ Arena silícea de 0 a 5 mm
Claves: areno

**MT10010006** m Tubo de PVC de diámetro 110 mm
Claves: PVC, tubo, diámetro, liso

**MT10010011** m Tubo de PVC de diámetro 160 mm
Claves: tubo, liso, PVC, diámetro

**MT10010015** m Tubo de PVC de diámetro 250 mm
Claves: diámetro, liso, PVC, tubo

**MT10010021** m Tubo de PVC de diámetro 315 mm
Claves: tubo, diámetro, liso, PVC

**MT10010025** m Tubo de PVC de diámetro 400 mm
Claves: diámetro, liso, tubo, PVC

**MT10010046** m Tubo ranurado de PVC Ø 110 mm
Tubo ranurado de PVC de diámetro 110 mm
Claves: ranura, diámetro, tubo, PVC

**MT01030020** m³ Grava silícea de 20 a 40 mm
Claves: grava

**MT05050001** m² Suministro de geotextil no tejido tipo 1
Claves: tejido, suministro, geotextil

**MT10010051** m Tubo ranurado de PVC Ø 160 mm
Tubo ranurado de PVC de diámetro 16
0 mm
Claves: diámetro, tubo, PVC, ranura

**MT10010055** m Tubo ranurado de PVC Ø 250 mm
Tubo ranurado de PVC de diámetro 250 mm
Claves: ranura, tubo, PVC, diámetro

**MT10010061** m Tubo ranurado de PVC Ø 315 mm
Tubo ranurado de PVC de diámetro 315 mm
Claves: ranura, diámetro, tubo, PVC

**MT10010065** m Tubo ranurado de PVC Ø 400 mm
Tubo ranurado de PVC de diámetro 400 mm
Claves: ranura, tubo, diámetro, PVC

**MT10010070** m Tubo ranurado de PVC Ø 600 mm
Tubo ranurado de PVC de diámetro 600 mm
Claves: tubo, PVC, diámetro, ranura

**MT01070010** m³ Mortero M-80
Claves: mortero

**MT10010215** m Bajante prefabricada de 0,30 m de ancho
Claves: bajante, prefabricado

**MT10010220** m Bajante prefabricada de 0,40 m de ancho
Claves: bajante, prefabricado

**MT10010225** m Bajante prefabricada de 0,50 m de ancho
Claves: prefabricado, bajante

**MT10010230** m Bajante prefabricada de 0,60 m de ancho
Claves: bajante, prefabricado

**MT10010235** m Bajante prefabricada de 0,70 m de ancho
Claves: bajante, prefabricado

**MT01120001** m Amortización de tablón de madera de pino para 10 usos
Claves: tablón, amortización, madero, pino

**MT01120005** m² Amortización de tablón de madera de pino de 22 mm plano para 10 usos
Claves: tablón, amortización, plano, madero, pino

**MT10030015** m² Rejilla acero sistema tramex, incluso anclajes
Rejilla electrosoldada formada por pletina de acero galvanizado, formando cuadrícula de 30x30 mm y bastidor con uniones electrosoldadas, incluso anclajes.

**MT01030030** m³ Piedra de cantera para encachado
Claves: piedra, cantera, encachado

**MT01070005** m³ Mortero de cemento portland, MCP-5, de dosificación 1:4
Claves: dosificación, cemento, mortero

**MT10030001** ud Peldaño de polipropileno armado de 300 x 300 x 300 mm
Claves: peldaño, polipropileno, armadura

**MT01120045** m³ Madera para encofrar
Claves: madero, encofrar

**MT01120040** kg Materiales auxiliares para encofrar
Claves: auxiliar, encofrar, material

**MT05050015** m² Suministro de geotextil no tejido tipo 4
Claves: suministro, tejido, geotextil

**MT10010040** m Tubo ranurado de PVC Ø 75 mm
Tubo ranurado de PVC de diámetro 80 mm
Claves: ranura, PVC, tubo, diámetro

**MT03050040** kg Macrofibra estructural de polipropileno de 50 mm de longitud desarrollada y 0,70 mm
Macrofibra estructural de polipropileno de 50 mm de longitud desarrollada y 0,7 mm de diámetro equivalente
Claves: desarrollar, estructura, polipropileno, diámetro, equivalente

**MT02040020** m² Muro de escamas prefabricado de menos de 6 m de alto i/juntas y flejes
Muro de escamas prefabricado de menos de 6 m
Claves: muro, prefabricado, alto

**MT02040025** m² Muro de escamas prefabricado de 6 m a 12 m de alto i/juntas y flejes
Muro de escamas prefabricado de 6 m a 12 m de alto
Claves: alto, muro, prefabricado

**MT02040030** m² Muro de escamas prefabricado de 12 m a 18 m de alto i/ juntas y flejes
Muro de escamas prefabricado de 12 m a 18 m de alto
Claves: muro, alto, prefabricado

**MT02040035** m² Muro de escamas prefabricado de 18 m a 24 m de alto i/juntas y flejes
Muro de escamas prefabricado de 18 m a 24 m de alto
Claves: prefabricado, muro, alto

**MT03020060** m Viga prefabricada tipo artesa de 90 cm
Viga prefabricada de hormigón con armaduras pretensadas tipo artesa de 90 cm de canto
Claves: armadura, hormigón, prefabricado, viga, canto, pretensado

**MT03020065** m Viga prefabricada tipo artesa de 100 cm
Viga prefabricada de hormigón con armaduras pretensadas tipo artesa de 100 cm de canto
Claves: prefabricado, viga, armadura, hormigón, pretensado, canto

**MT03020070** m Viga prefabricada tipo artesa de 120 cm
Viga prefabricada de hormigón con armaduras pretensadas tipo artesa de 120 cm de canto
Claves: viga, armadura, pretensado, prefabricado, canto, hormigón

**MT03020075** m Viga prefabricada tipo artesa de 140 cm
Viga prefabricada de hormigón con armaduras pretensadas tipo artesa de 140 cm de canto
Claves: pretensado, armadura, hormigón, viga, canto, prefabricado

**MT03020080** m Viga prefabricada tipo artesa de 160 cm
Viga prefabricada de hormigón con armaduras pretensadas tipo artesa de 160 cm de canto
Claves: armadura, pretensado, prefabricado, viga, hormigón, canto

**MT03020085** m Viga prefabricada tipo artesa de 180 cm
Viga prefabricada de hormigón con armaduras pretensadas tipo artesa de 180 cm de canto
Claves: canto, prefabricado, hormigón, viga, armadura, pretensado

**MT03020090** m Viga prefabricada tipo artesa de 200 cm
Viga prefabricada de hormigón con armaduras pretensadas tipo artesa de 200 cm de canto
Claves: viga, canto, prefabricado, pretensado, hormigón, armadura

**MT03020095** m Viga prefabricada tipo artesa de 220 cm
Viga prefabricada de hormigón con armaduras pretensadas tipo artesa de 220 cm de canto
Claves: pretensado, hormigón, viga, canto, armadura, prefabricado

**MT03020195** m Viga prefabricada tipo artesa monocajón de 90 cm
Claves: armadura, hormigón, prefabricado, viga, pretensado, canto

**MT03020200** m Viga prefabricada tipo artesa monocajón de 120 cm
Claves: armadura, pretensado, viga, canto, prefabricado, hormigón

**MT03020205** m Viga prefabricada tipo artesa monocajón de 140 cm
Claves: pretensado, prefabricado, armadura, hormigón, canto, viga

**MT03020210** m Viga prefabricada tipo artesa monocajón de 160 cm
Claves: armadura, viga, canto, prefabricado, hormigón, pretensado

**MT03020215** m Viga prefabricada tipo artesa monocajón de 180 cm
Claves: canto, armadura, prefabricado, hormigón, pretensado, viga

**MT03020220** m Viga prefabricada tipo artesa monocajón de 200 cm
Claves: viga, canto, hormigón, armadura, pretensado, prefabricado

**MT03020155** m Viga prefabricada doble t de 90 cm canto
Claves: viga, armadura, hormigón, pretensado, prefabricado, canto

**MT03020160** m Viga prefabricada doble t de 100 cm canto
Claves: pretensado, hormigón, canto, viga, armadura, prefabricado

**MT03020165** m Viga prefabricada doble t de 120 cm canto
Claves: canto, pretensado, viga, hormigón, armadura, prefabricado

**MT03020170** m Viga prefabricada doble t de 140 cm canto
Claves: hormigón, prefabricado, viga, pretensado, canto, armadura

**MT03020175** m Viga prefabricada doble t de 160 cm canto
Claves: armadura, hormigón, pretensado, viga, canto, prefabricado

**MT03020180** m Viga prefabricada doble t de 180 cm canto
Claves: canto, viga, hormigón, armadura, pretensado, prefabricado

**MT03020185** m Viga prefabricada doble t de 200 cm canto
Claves: armadura, hormigón, viga, canto, pretensado, prefabricado

**MT03020190** m Viga prefabricada doble t de 220 cm canto
Claves: hormigón, viga, armadura, pretensado, canto, prefabricado

**MT10040001** m Marco prefabricado, 2,00 x 1,25 m
Marco prefabricado de dimensiones 2,00 x 1,25 m
Claves: dimensión, marco, prefabricado

**MT01030050** t Arenas calizas
Claves: calizo, areno

**MT10040005** m Marco prefabricado, 2,00 x 1,50 m
Marco prefabricado de dimensiones 2,00 x 1,50 m
Claves: marco, dimensión, prefabricado

**MT10040010** m Marco prefabricado, 2,00 x 2,00 m
Marco prefabricado de dimensiones 2,00 x 2,00 m
Claves: dimensión, marco, prefabricado

**MT10040015** m Marco prefabricado, 2,00 x 2,50 m
Marco prefabricado de dimensiones 2,00 x 2,50 m
Claves: marco, dimensión, prefabricado

**MT10040020** m Marco prefabricado, 2,50 x 2,00 m
Marco prefabricado de dimensiones 2,50 x 2,00 m
Claves: marco, dimensión, prefabricado

**MT10040025** m Marco prefabricado, 2,50 x 2,50 m
Marco prefabricado de dimensiones 2,50 x 2,50 m
Claves: dimensión, marco, prefabricado

**MT10040030** m Marco prefabricado, 3,00 x 2,00 m
Marco prefabricado de dimensiones 3,00 x 2,00 m
Claves: prefabricado, marco, dimensión

**MT10040035** m Marco prefabricado, 3,00 x 2,50 m
Marco prefabricado de dimensiones 3,00 x 2,50 m
Claves: prefabricado, dimensión, marco

**MT10040040** m Marco prefabricado, 3,00 x 3,00 m
Marco prefabricado de dimensiones 3,00 x 3,00 m
Claves: dimensión, marco, prefabricado

**MT10040045** m Marco prefabricado, 3,50 x 2,50 m
Marco prefabricado de dimensiones 3,50 x 2,50 m
Claves: prefabricado, dimensión, marco

**MT10050050** m Marco prefabricado, 3,50 x 3,50 m
Marco prefabricado de dimensiones 3,50 x 3,50 m
Claves: marco, prefabricado, dimensión

**MT02040001** m² Muro de hormigón armado prefabricado menor o igual 6 m de alto
Claves: muro, prefabricado, alto

**MT02040005** m² Muro de hormigón armado prefabricado de 6 a 9 m de alto
Claves: prefabricado, muro, alto

**MT02040010** m² Muro de hormigón armado prefabricado de 9 a 12 m de alto
Claves: prefabricado, alto, muro

**MT02040015** m² Muro de hormigón armado prefabricado de 12 a 15 m de alto
Claves: prefabricado, alto, muro

**MT03030005** m² Prelosa colaborante de hormigón C25/30
Claves: losa, tablero

**MT03030001** m² Prelosa colaborante de hormigón C25/30 con celosía
Claves: tablero, celosía, losa

**MT01060001** m³ Hormigón de limpieza C12/C15 para cualquier consistencia y cualquier tamaño máximo de árido
Claves: consistencia, máximo, limpieza, hormigón, blando

**MT01060050** m³ Hormigón C30/37 para cualquier consistencia y cualquier tamaño máximo de árido
Claves: fluido, armadura, consistencia, máximo, hormigón

**MT01060055** m³ Hormigón C35/45 para cualquier consistencia y cualquier tamaño máximo de árido
Claves: armadura, consistencia, máximo, hormigón, central, ambiente, fluido

**MT01060056** m³ Hormigón C40/50 para cualquier consistencia y cualquier tamaño máximo de árido
Claves: hormigón, máximo, ambiente, armadura, central, consistencia, plástico

**MT01060095** m³ Hormigón C45/55 para cualquier consistencia y cualquier tamaño máximo de árido
Claves: planta, hormigón

**MT01060065** m³ Hormigón C50/60 para cualquier consistencia y cualquier tamaño máximo de árido
Claves: central, hormigón, máximo, ambiente, plástico, armadura, consistencia

**MT01060200** m³ Hormigón C60/75 para cualquier consistencia y cualquier tamaño máximo de árido
Claves: consistencia, hormigón, pretensado, máximo

**MT01060210** m³ Hormigón C80/95 para cualquier consistencia y cualquier tamaño máximo de árido
Claves: máximo, armadura, hormigón

**MT01030035** m³ Piedra para hormigón ciclópeo de tamaño mínimo 200 mm
Claves: hormigón, ciclópeo, piedra

**MT01050020** kg Suplemento de cualquier tipo de aditivo para m³ de hormigón
Claves: hormigón, suplemento, aditivo

**MT01120015** ud Amortización de puntal metálico y telescópico de 5 m y 150 usos
Claves: puntal, metal, amortización, telescópico

**MT01120010** m² Amortización de tablón machihembrado de madera de pino de 22 mm plano para 3 usos
Claves: plano, madero, amortización, unión, pino, tablón

**MT01120070** m³ Poliestireno expandido
Elemento de poliestireno expandido con la forma del aligeramiento
Claves: expandido, poliestireno

**MT01030041** t Zahorra
Claves: zahorra, artificial

**MT01120065** m³ Cimbra metálica
Alquiler de cimbra
Claves: cimbra, alquiler

**MT03060001** m² Cimbra pórtico
Alquiler de celosía pórtico
Claves: cimbra, alquiler

**MT01100005** kg Alambre de atar recocido Ø 1,3 mm
Alambre recocido de 1,3 mm de diámetro
Claves: alambre, diámetro, recocido

**MT01110005** kg Acero corrugado B 500 B o B 500 C, con características de ductilidad mejoradas, en barras
Claves: elástico, límite, acero, armadura, barra

**Q081200A01** h Equipo de tesado
Claves: cemento, inyección, equipo

**MT01050030** t Lechada de cemento para inyectar
Claves: alto, intensidad, nivel, reflejo, circulación, placa, pintura

**MT03010005** kg Acero especial Y 1860 S7 en cordones para pretensar de 16,7 mm de diámetro nominal
Claves: acero, cordón

**MT01090005** ud Cartucho de resina epoxi para anclajes
Claves: anclaje, cartucho, epoxi, resina

**MT01100345** kg Acero laminado S235JR cortado a medida y con una capa de imprimación antioxidante
Claves: acero, capa, cortador, imprimación, oxidación

**MT01100340** kg Acero laminado S275JR, cortado a medida y con una capa de imprimación antioxidante
Claves: oxidación, cortador, capa, imprimación, acero, lámina

**MT03010040** kg Acero laminado S355 J2+N, cortado a medida y con una capa de imprimación antioxidante
Acero laminado S355J2+N, cortado a medida y con una capa de imprimación antioxidante
Claves: cortador, acero, lámina, imprimación, oxidación, capa

**MT03010020** kg Acero laminado S355 J2W+N con resistencia mejorada a la corrosión atmosférica
Claves: capa, cortador, hueco, redondo, lámina, perfil, cuadrado, acero, pieza, oxidación, imprimación, simple

**MT03040275** dm² Neopreno armado para apoyos sustituible
Claves: armadura, apoyo, neopreno

**MT03040040** ud Apoyo de neopreno confinado-teflón tipo POT PL-200 sustituible
Claves: apoyo, neopreno

**MT03040045** ud Apoyo de neopreno confinado-teflón tipo POT PL-300 sustituible
Claves: apoyo, neopreno

**MT03040050** ud Apoyo de neopreno confinado-teflón tipo POT PL-400 sustituible
Claves: apoyo, neopreno

**MT03040055** ud Apoyo de neopreno confinado-teflón tipo POT PL-500 sustituible
Claves: apoyo, neopreno

**MT03040060** ud Apoyo de neopreno confinado-teflón tipo POT PL-600 sustituible
Claves: apoyo, neopreno

**MT03040065** ud Apoyo de neopreno confinado-teflón tipo POT PL-700 sustituible
Claves: apoyo, neopreno

**MT03040070** ud Apoyo de neopreno confinado-teflón tipo POT PL-800 sustituible
Claves: apoyo, neopreno

**MT03040075** ud Apoyo de neopreno confinado-teflón tipo POT PL-900 sustituible
Claves: neopreno, apoyo

**MT03040080** ud Apoyo de neopreno confinado-teflón tipo POT PL-1000 sustituible
Claves: apoyo, neopreno

**MT03040085** ud Apoyo de neopreno confinado-teflón tipo POT PL-1100 sustituible
Claves: apoyo, neopreno

**MT03040090** ud Apoyo de neopreno confinado-teflón tipo POT PL-1200 sustituible
Claves: apoyo, neopreno

**MT03040095** ud Apoyo de neopreno confinado-teflón tipo POT PL-1300 sustituible
Claves: apoyo

**MT03040100** ud Apoyo de neopreno confinado-teflón tipo POT PL-1400 sustituible
Claves: neopreno, apoyo

**MT03040105** ud Apoyo de neopreno confinado-teflón tipo POT PL-1600 sustituible
Claves: apoyo, neopreno

**MT03040110** ud Apoyo de neopreno confinado-teflón tipo POT PL-1800 sustituible
Claves: apoyo, neopreno

**MT03040115** ud Apoyo de neopreno confinado-teflón tipo POT PL-2000 sustituible
Claves: neopreno, apoyo

**MT03040120** ud Apoyo de neopreno confinado-teflón tipo POT PL-2500 sustituible
Claves: apoyo, neopreno

**MT03040125** ud Apoyo de neopreno confinado-teflón tipo POT PU-200 sustituible
Claves: neopreno, apoyo

**MT03040130** ud Apoyo de neopreno confinado-teflón tipo POT PU-300 sustituible
Claves: apoyo, neopreno

**MT03040135** ud Apoyo de neopreno confinado-teflón tipo POT PU-400 sustituible
Claves: neopreno, apoyo

**MT03040140** ud Apoyo de neopreno confinado-teflón tipoPOT PU-500 sustituible
Claves: apoyo, neopreno

**MT03040145** ud Apoyo de neopreno confinado-teflón tipo POT PU-600 sustituible
Claves: neopreno, apoyo

**MT03040150** ud Apoyo de neopreno confinado-teflón tipo POT PU-700 sustituible
Claves: neopreno, apoyo

**MT03040155** ud Apoyo de neopreno confinado-teflón tipo POT PU-800 sustituible
Claves: neopreno, apoyo

**MT03040160** ud Apoyo de neopreno confinado-teflón tipo POT PU-900 sustituible
Claves: neopreno, apoyo

**MT03040165** ud Apoyo de neopreno confinado-teflón tipo POT PU-1000 sustituible
Claves: apoyo, neopreno

**MT03040170** ud Apoyo de neopreno confinado-teflón tipo POT PU-1100 sustituible
Claves: apoyo, neopreno

**MT03040175** ud Apoyo de neopreno confinado-teflón tipo POT PU-1200 sustituible
Claves: apoyo, neopreno

**MT03040180** ud Apoyo de neopreno confinado-teflón tipo POT PU-1300 sustituible
Claves: apoyo

**MT03040185** ud Apoyo de neopreno confinado-teflón tipo POT PU-1400 sustituible
Claves: apoyo, neopreno

**MT03040190** ud Apoyo de neopreno confinado-teflón tipo POT PU-1600 sustituible
Claves: apoyo, neopreno

**MT03040195** ud Apoyo de neopreno confinado-teflón tipo POT PU-1800 sustituible
Claves: apoyo

**MT03040200** ud Apoyo de neopreno confinado-teflón tipo POT PU-2000 sustituible
Claves: neopreno, apoyo

**MT03040205** ud Apoyo de neopreno confinado-teflón tipo POT PU-2500 sustituible
Claves: apoyo, neopreno

**MT03040210** ud Apoyo de neopreno confinado-teflón tipoPOT PU-4500 sustituible
Claves: apoyo, neopreno

**MT03040001** ud Apoyo de neopreno confinado-teflón tipo POT PF-300 sustituible
Claves: neopreno, apoyo

**MT03040005** ud Apoyo de neopreno confinado-teflón tipo POT PF-400 sustituible
Claves: neopreno, apoyo

**MT03040010** ud Apoyo de neopreno confinado-teflón tipo POT PF-500 sustituible
Claves: apoyo

**MT03040015** ud Apoyo de neopreno confinado-teflón tipo POT PF-600 sustituible
Claves: apoyo, neopreno

**MT03040020** ud Apoyo de neopreno confinado-teflón tipo POT PF-700 sustituible
Claves: neopreno, apoyo

**MT03040025** ud Apoyo de neopreno confinado-teflón tipo POT PF-800 sustituible
Claves: neopreno, apoyo

**MT03040030** ud Apoyo de neopreno confinado-teflón tipo POT PF-900 sustituible
Claves: apoyo, neopreno

**MT03040035** ud Apoyo de neopreno confinado-teflón tipo POT PF-1000 sustituible
Claves: apoyo, neopreno

**MT03040215** ud Apoyo esférico kga carga en servicio 600 t
Aparato de apoyo esférico con msm tipo kga o similar, para una fuerza vertical máxima en servicio de 600 t
Claves: servicio, aparato, vertical, apoyo, fuerza, esfera, máximo

**MT03040220** ud Apoyo esférico kge carga en servicio 600 t
Aparato de apoyo esférico con msm tipo kge o similar, para una fuerza vertical máxima en servicio de 600 t
Claves: esfera, fuerza, máximo, aparato, apoyo, vertical, servicio

**MT03040225** ud Apoyo esférico kga carga en servicio 900 t
Aparato de apoyo esférico con msm tipo kga o similar, para una fuerza vertical máxima en servicio de 900 t
Claves: apoyo, fuerza, máximo, vertical, aparato, esfera, servicio

**MT03040230** ud Apoyo esférico kge carga en servicio 900 t
Aparato de apoyo esférico con msm tipo kge o similar, para una fuerza vertical máxima en servicio de 900 t
Claves: vertical, servicio, máximo, fuerza, apoyo, aparato, esfera

**MT03040235** ud Apoyo esférico kga carga en servicio 1600 t
Aparato de apoyo esférico con msm tipo kga o similar, para una fuerza vertical máxima en servicio de 1600 t
Claves: máximo, fuerza, esfera, apoyo, servicio, aparato, vertical

**MT03040240** ud Apoyo esférico kge carga en servicio 1600 t
Aparato de apoyo esférico con msm tipo kge o similar, para una fuerza vertical máxima en servicio de 1600 t
Claves: esfera, apoyo, vertical, servicio, máximo, aparato, fuerza

**MT03040245** ud Apoyo esférico kga carga en servicio 1900 t
Aparato de apoyo esférico con msm tipo kga o similar, para una fuerza vertical máxima en servicio de 1900 t
Claves: vertical, fuerza, apoyo, aparato, esfera, máximo, servicio

**MT03040250** ud Apoyo esférico kge carga en servicio 1900 t
Aparato de apoyo esférico con msm tipo kge o similar, para una fuerza vertical máxima en servicio de 1900 t
Claves: vertical, apoyo, fuerza, máximo, aparato, servicio, esfera

**MT03040255** ud Apoyo esférico kga carga en servicio 2200 t
Aparato de apoyo esférico con msm tipo kga o similar, para una fuerza vertical máxima en servicio de 2200 t
Claves: vertical, apoyo, esfera, servicio, fuerza, aparato, máximo

**MT03040260** ud Apoyo esférico kge carga en servicio 2200 t
Aparato de apoyo esférico con msm tipo kge o similar, para una fuerza vertical máxima en servicio de 2200 t
Claves: aparato, fuerza, apoyo, máximo, servicio, esfera, vertical

**MT03040265** ud Apoyo esférico kga carga en servicio 3200 t
Aparato de apoyo esférico con msm tipo kga o similar, para una fuerza vertical máxima en servicio de 3200 t
Claves: apoyo, esfera, vertical, servicio, máximo, aparato, fuerza

**MT03040270** ud Apoyo esférico kge carga en servicio 3200 t
Aparato de apoyo esférico con msm tipo kge o similar, para una fuerza vertical máxima en servicio de 3200 t
Claves: máximo, esfera, servicio, aparato, apoyo, fuerza, vertical

**MT05045000** m Junta de dilatación calzada de 50 mm de recorrido máximo
Junta de dilatación calzada desde 50 hasta 200 cm

**MT05045010** m Junta de dilatación calzada de 70 mm de recorrido máximo
Junta de dilatación calzada desde 50 hasta 200 cm

**MT05045020** m Junta de dilatación calzada de 80 mm de recorrido máximo
Junta de dilatación calzada desde 50 hasta 200 cm

**MT05045030** m Junta de dilatación calzada de 100 mm de recorrido máximo
Junta de dilatación calzada desde 50 hasta 200 cm

**MT05045040** m Junta de dilatación calzada de 160 mm de recorrido máximo
Junta de dilatación calzada desde 50 hasta 200 cm

**MT05045050** m Junta de dilatación calzada de 230 mm de recorrido máximo
Junta de dilatación calzada desde 50 hasta 200 cm

**MT07010080** t Emulsión bituminosa tipo C60BF4 imp
Claves: placa, pintura, alto, reflejo, circulación, intensidad, nivel

**MT01090010** kg Oxiasfalto en sacos tipo oa 80/25, de aplicación en caliente
Oxiasfalto en sacos tipo OA 80/25 de aplicación en caliente
Claves: caliente, oxiasfalto, aplicación

**MT05010001** m² Lámina de impermeabilización de betún asfáltico de 4 kg/m²
Claves: betún, asfalto, lámina, impermeable

**MT10010075** m Tubo ranurado de PVC Ø 50 mm
Tubo ranurado de PVC de diámetro 50 mm
Claves: PVC, ranura, tubo, diámetro

**MT10010005** m Tubo de PVC Ø 100 mm
Tubo de PVC de diámetro 100 mm
Claves: tubo, liso, PVC, diámetro

**MT16010001** ud Redacción de "proyecto e informe de prueba de carga" en puente isostático
Redacción de "proyecto e informe de prueba de carga" describiendo los medios empleados y los resultados obtenidos i/ la realizacion de los calculos y la definicion de los planos que se considere necesario, en puentes isostáticos
Claves: cálculo, proyección, carga, medio, prueba, plano

**MT16010010** ud Redacción de "proyecto e informe de prueba de carga" en puente hiperestático
Redacción de "proyecto e informe de prueba de carga" describiendo los medios empleados y los resultados obtenidos i/ la realizacion de los calculos y la definicion de los planos que se considere necesario, en puentes hiperestáticos
Claves: cálculo, proyección, plano, prueba, carga, medio

**MT16010020** ud Realización de prueba de carga en marco o pórtico de hormigón armado
Claves: marco, prueba, armadura, pórtico, carga, hormigón

**MT16010030** ud Realización de prueba de carga en puente isostático de un vano <= 20 m o en el 1er vano de un puente de varios vanos
Claves: lucernario, prueba, hueco, carga

**MT16010040** ud Realización de prueba de carga en puente isostático de varios vanos por cada vano de luz <= 20 m
Claves: prueba, luz, hueco, carga

**MT16010050** ud Realización de prueba de carga en puente isostático de un vano > 20 m o en el 1er vano de un puente de varios vanos
Claves: carga, hueco, lucernario, prueba

**MT16010060** ud Realización de prueba de carga en puente isostático de varios vanos por cada vano de luz > 20 m
Realización de prueba de carga en puente isostático de varios vanos por cada vano de luz > 20 m, excepto en el primer vano
Claves: luz, prueba, hueco, carga

**MT16010070** ud Realización de prueba de carga en puente hiperestático de hasta 4 vanos de luz máxima <= 40 m
Claves: carga, hueco, máximo, prueba, luz

**MT16010080** ud Realización de prueba de carga en puente hiperestático de más de 4 vanos de luz máxima <= 40 m
Claves: carga, hueco, prueba, máximo, luz

**MT16010090** ud Realización de prueba de carga en puente hiperestático de hasta 4 vanos de luz máxima > 40 m
Claves: luz, máximo, hueco, carga, prueba

**MT16010100** ud Realización de prueba de carga en puente hiperestático de más de 4 vanos de luz máxima > 40 m
Claves: prueba, carga, hueco, luz, máximo

**MT16010110** día Puesta a disposición y prestación de servicio de vehículo de suministro de carga
Claves: vehículo, servicio, suministro, carga

**MT05050005** m² Suministro de geotextil no tejido tipo 2
Claves: suministro, tejido, geotextil

**MT05050010** m² Suministro de geotextil no tejido tipo 3
Claves: tejido, geotextil, suministro

**MT05050020** m² Suministro de geotextil no tejido tipo 5
Claves: suministro, geotextil, tejido

**MT05050025** m² Suministro de geotextil no tejido tipo 6
Claves: suministro, tejido, geotextil

**MT05050030** m² Suministro de geotextil no tejido tipo 7
Claves: geotextil, tejido, suministro

**MT05050035** m² Suministro de geotextil no tejido tipo 8
Claves: suministro, geotextil, tejido

**MT05050040** m² Suministro de geotextil no tejido tipo 9
Claves: geotextil, suministro, tejido

**MT02030025** ud Piqueta acero corrugado Ø 8 mm, 20-8-20
Piqueta de acero corrugado de 8 mm de diámetro y dimensiones 20-8-20
Claves: dimensión, corrugado, diámetro, acero

**MT02030005** m² Geocelda 3d hexagonal de polietileno alta densidad, h=100 mm Ø 200 mm
Geocelda de estructura alveolar 3d de celdas hexagonales de 100 mm de altura y 200 mm de diámetro, fabricadas en polietileno de alta densidad
Claves: alto, hexagonal, estructura, alveolo, fabricación, densidad, diámetro, polietileno

**MT12050015** m³ Compost de clase i, de origen animal a granel
Compost de clase i, de origen animal, según NTJ 05C, suministrado a granel
Claves: clase, granel, suministro

**MT02030010** m² Geocelda 3d hexagonal de polietileno alta densidad, h=100 mm Ø 300 mm
Geocelda de estructura alveolar 3d de celdas hexagonales de 100 mm de altura y 300 mm de diámetro, fabricadas en polietileno de alta densidad
Claves: fabricación, alto, alveolo, densidad, polietileno, hexagonal, diámetro, estructura

**MT02030015** m² Geoceldas h=100 mm, 35 celdas/m²+perforaciones
Geoceldas de estructura alveolar de (largo x alto) 100 mm de altura, de 35 celdas/m² con perforaciones en las paredes de las celdas
Claves: estructura, pared, perforación, alto, alveolo

**MT12050005** m³ Tierra vegetal
Claves: vegetal, tierra

**MT02030020** m² Geomalla 3d,e=20-22 mm
Geomalla tridimensional formada por monofilamentos sintéticos termosoldados con un porcentaje de huecos superior al 90 % y de 20 a 22 mm de espesor
Claves: sintético, hueco

**MT01030026** t Grava de machaqueo
Claves: grava, machaqueo

**Q030700B01** ud Transporte, montaje y retirada equipo jet-grouting
Claves: placa, reflejo, intensidad, alto, pintura, circulación, nivel

**MT01050010** t Cemento CEM II/A-P 42,5 R granel
Claves: granel, cemento

**Q050300A01** h Equipo para compactación dinámica i/ maza impacto
Claves: equipo, impacto, mazo, compacto

**Q180100A01** h Equipo de control de penetración dinámica y asientos
Claves: asiento, control, penetración, equipo

**Q030104A01** h Equipo de maquinaria especial para hinca de mechas drenantes
Claves: hinca, equipo, maquinaria, mecha, drenaje, especial

**MT10020001** m Mecha plana drenante a=100 mm y e=4 mm
Mecha plana drenante de 100 mm de anchura y 4 mm de espesor con nucleo de polietileno y revestimiento filtrante de geotextil
Claves: geotextil, drenaje, revestimiento, polietileno, filtro, mecha, plano

**MT01110065** m Juego de 1 cable de anclaje
Claves: pintura, reflejo, placa, alto, circulación, intensidad, nivel

**MT01110070** m Juego de 8 cables de anclaje
Claves: intensidad, circulación, placa, reflejo, pintura, alto, nivel

**MT01100100** m Barra de acero roscada Ø 25 mm y protección anticorrosiva
Barra de acero roscada Ø 25 mm con acero de calidad 500/550 y doble protección anticorrosiva y p.p. De cabeza de anclaje
Claves: protección, cabeza, calidad, rosca, anclaje, barra, acero, anticorrosivo

**MT01110060** m Barra de acero roscada Ø 40 mm y protección anticorrosiva
Barra de acero roscada Ø 40 mm con acero de calidad 500/550 y doble protección anticorrosiva y p.p. De cabeza de anclaje
Claves: placa, alto, reflejo, intensidad, circulación, pintura, nivel

**MT02010010** ud Accesorios para anclaje provisional
Claves: reflejo, pintura, circulación, alto, nivel, placa, intensidad

**MT02010005** ud Accesorios para anclaje permanente
Claves: circulación, placa, reflejo, pintura, nivel, alto, intensidad

**MT06020015** m² Manta orgánica de paja de densidad aproximada 300 g/m²
Claves: barrera, soporte, absorción, talud, protección, piedra, acero, perfil, malla, diámetro, articulación, galvanizar

**MT09020005** ud Piqueta metálica para sujeción de redes y mallas
Claves: malla, acero, barrera, piedra, diámetro, absorción, talud, soporte, protección, galvanizar, articulación, perfil

**MT09020001** ud Grapa metálica para sujeción de redes y mallas
Claves: acero, barrera, soporte, protección, absorción, malla, galvanizar, articulación, talud, perfil, piedra, diámetro

**MT06020001** m² Manta orgánica de 50% paja y 50% coco con una densidad aproximada 300 g/m²
Claves: protección, diámetro, articulación, galvanizar, soporte, barrera, talud, absorción, acero, malla, perfil, piedra

**MT06020005** m² Manta orgánica de coco de densidad aproximada 300 g/m²
Claves: acero, talud, barrera, protección, galvanizar, piedra, soporte, malla, diámetro, absorción, articulación, perfil

**MT06020010** m² Manta orgánica de coco de densidad aproximada 400 g/m²
Claves: piedra, soporte, diámetro, protección, galvanizar, perfil, absorción, acero, articulación, malla, barrera, talud

**MT02030100** m² Geomalla antierosión
Geomalla fabricada a partir de filamentos de poliéster de alto módulo elástico (PET) cuya fluencia de las fibras será muy baja. Las fibras protegidas por recubrimiento inerte con el medio, frente a de los rayos UVA y frente a los microorganismos y agentes químicos presentes en el suelo. Resistencia a la tracción longitudinal >= 60 kN/m, alargamiento a la carga máxima <= 12.5 % y coeficiente de interacción con arena >= 0.9 y espesor >= 10mm.
Claves: hueco, sintético

**MT02030040** m² Barrera dinámica para protección de taludes contra caidas de piedras con una capacidad de absorción de 100 kj
Claves: protección, talud, absorción, piedra, diámetro, galvanizar, malla, acero, perfil, barrera, articulación, soporte

**MT02030055** m² Barrera dinámica para protección de taludes contra caidas de piedras con una capacidad de absorción de 250 kj
Claves: diámetro, absorción, protección, talud, acero, articulación, malla, barrera, piedra, perfil, galvanizar, soporte

**MT02030060** m² Barrera dinámica para protección de taludes contra caidas de piedras con una capacidad de absorción de 300 kj
Claves: soporte, articulación, galvanizar, talud, diámetro, malla, absorción, barrera, perfil, acero, protección, piedra

**MT02030070** m² Barrera dinámica para protección de taludes contra caidas de piedras con una capacidad de absorción de 500 kj
Claves: diámetro, absorción, perfil, galvanizar, articulación, soporte, barrera, acero, malla, talud, protección, piedra

**MT02030075** m² Barrera dinámica para protección de taludes contra caidas de piedras con una capacidad de absorción de 750 kj
Claves: protección, soporte, articulación, galvanizar, barrera, perfil, acero, malla, diámetro, talud, piedra, absorción

**MT02030045** m² Barrera dinámica para protección de taludes contra caidas de piedras con una capacidad de absorción de 1500 kj
Claves: absorción, articulación, barrera, diámetro, malla, piedra, protección, acero, talud, soporte, perfil, galvanizar

**MT02030050** m² Barrera dinámica para protección de taludes contra caidas de piedras con una capacidad de absorción de 2000 kj
Claves: piedra, barrera, perfil, galvanizar, diámetro, protección, absorción, talud, malla, soporte, acero, articulación

**MT02030065** m² Barrera dinámica para protección de taludes contra caidas de piedras con una capacidad de absorción de 3000 kj
Claves: perfil, malla, soporte, galvanizar, diámetro, piedra, absorción, articulación, talud, acero, barrera, protección

**MT02030085** m² Barrera dinámica para protección de taludes contra caidas de piedras con una capacidad de absorción de 5000 kj
Claves: soporte, barrera, galvanizar, talud, absorción, piedra, diámetro, acero, malla, articulación, perfil, protección

**MT02030080** m² Barrera dinámica para protección de taludes contra caidas de piedras con una capacidad de absorción de 1000 kj
Claves: absorción, perfil, acero, piedra, soporte, diámetro, talud, articulación, galvanizar, barrera, malla, protección

**MT14040020** m Perforación a rotación en rellenos o suelos, Ø < 120 mm con extracción continua de testigo
Perforación a rotación en rellenos o suelos, con diámetros comerciales Ø < 120 mm con extracción continua de testigo i/ suministro de agua y testificación in situ por técnico competente

**MT14040035** m Perforación a rotación o rotopercusión en gravas-bolos, Ø < 120 mm
Perforación a rotación o rotopercusión en gravas-bolos, con diámetros comerciales Ø < 120 mm i/ suministro de agua y testificación in situ por técnico competente

**MT14040025** m Perforación a rotación en rocas resistencia compresión simple <= 100 mpa, Ø < 120 mm con extracción continua de testigo
Perforación a rotación en rocas de resistencia a compresión simple <= 100 mpa, con diámetros comerciales Ø < 120 mm con extracción continua de testigo i/ suministro de agua y testificación in situ por técnico competente

**MT14040030** m Perforación a rotación en rocas resistencia compresión simple > 100 mpa, Ø < 120 mm con extracción continua de testigo
Perforación a rotación en rocas de resistencia a compresión simple > 100 mpa, con diámetros comerciales Ø < 120 mm con extracción continua de testigo i/ suministro de agua y testificación in situ por técnico competente

**MT14030001** m Recargo adicional por perforación con diámetro f > 120 mm
Claves: diámetro, recargo, perforación

**MT14010485** ud Testigo parafinado de longitud l > 35 cm de y Ø > 70 mm a cualquier profundidad
Testigo parafinado de longitud l > 35 cm de y Ø > 70 mm, a cualquier profundidad

**MT10010240** m Tubo ranurado de pvc, de diámetro Ø > 60 mm colocado en el interior de sondeo
Tubo ranurado de PVC, de diámetro Ø > 60 mm, colocado en el interior de sondeo

**MT15010005** m Tubería inclinométrica de aluminio Ø > 75 mm
Tubería inclinométrica de aluminio Ø >= 75 mm i/ la parte proporcional de tapón de fondo y tapa con candado

**MT15010010** m Tubería inclinométrica de pvc Ø > 75 mm
Tubería inclinométrica de PVC Ø >= 75 mm i/ la parte proporcional de tapón de fondo y tapa con candado

**MT14040001** m Penetración dinámica tipo dpl, dpm, dph y dpsh, y ensayo borro
Penetración dinámica tipo DPL, DPM, DPH y DPSH, según UNE-EN ISO 22476-2, y ensayo borro, según UNE 103809, a cualquier profundidad

**MT14060015** ud Toma de muestra en saco, de menos de 30 kg
Toma de muestra en saco en calicata cantera o zona canterable, acopio u otros puntos, de menos de 30 kg

**MT14060010** ud Toma de muestra en saco, de más de 30 kg
Toma de muestra en saco en calicata cantera o zona canterable, acopio u otros puntos, de más de 30 kg

**MT14010025** ud Apertura y preparación de muestras de suelos (una muestra para varios ensayos)
Apertura y preparación de muestras de suelos, cuando una misma muestra (normalmente inalterada) deba servir para la realización de más de un ensayo. Aplicable una sola vez por muestra

**MT14010020** ud Apertura y preparación de muestras de roca (una muestra para varios ensayos)
Apertura y preparación de muestras de roca, cuando una misma muestra deba servir para la realización de más de un ensayo. Aplicable una sola vez por muestra

**MT14010070** ud Determinación de la densidad de un suelo (método de la balanza hidrostática)
Determinación de la densidad de un suelo. Método de la balanza hidrostática, UNE 103301

**MT14020001** ud Análisis mineralógico mediante difracción de rayos X
Claves: análisis, mineral, rayo

**MT14010115** ud Determinación de la permeabilidad de una muestra de suelo (método de carga constante)
Determinación de la permeabilidad de una muestra de suelo. Método de carga constante, UNE 103403

**MT14010450** ud Estudio petrográfico con recuento mineralógico, incluso preparación de lámina delgada
Estudio petrográfico con recuento mineralógico i/ preparación de lámina delgada

**Q190101A01** ud Transporte, montaje y retirada del equipo y medios auxiliares para ejecución de pilotes de diámetro hasta 1200 mm
Claves: placa, pintura, alto, circulación, nivel, reflejo, intensidad

**Q190101A15** ud Transporte, montaje y retirada del equipo y medios auxiliares para ejecución de pilotes de diámetro desde 1200 mm hasta
Claves: circulación, placa, intensidad, alto, reflejo, nivel, pintura

**Q190101A10** ud Transporte, montaje y retirada del equipo y medios auxiliares para cambio entre tajos para pilotes hasta 1200 mm con
Claves: pintura, intensidad, alto, placa, circulación, nivel, reflejo

**Q190101A05** ud Transporte, montaje y retirada del equipo y medios auxiliares para cambio entre tajos para pilotes desde 1200 mm a 2000
Claves: placa, circulación, intensidad, alto, pintura, nivel, reflejo

**MT02050005** kg Acero en camisa perdida
Tubo metálico de entubación
Claves: tubo, metal, entubación

**MT02050001** kg Amortización de acero en camisa recuperable en pilote
Claves: recuperable, amortización, pilote, acero

**MT02050020** m Pilote prefabricado de 20 a 25 cm de lado+azuche normal
Pilote prefabricado de hormigón armado de 25 cm de lado con azuche normal
Claves: hormigón, prefabricado, armadura, pilote

**MT02050025** m Pilote prefabricado de 25 a 30 cm de lado+azuche normal
Pilote prefabricado de hormigón armado de 30 cm de lado con azuche normal
Claves: armadura, hormigón, prefabricado, pilote

**MT02050030** m Pilote prefabricado de 30 a 35 cm de lado+azuche normal
Pilote prefabricado de hormigón armado de 35 cm de lado con azuche normal
Claves: armadura, pilote, prefabricado, hormigón

**MT02050035** m Pilote prefabricado de 35 a 40 cm de lado+azuche normal
Pilote prefabricado de hormigón armado de 40 cm de lado con azuche normal
Claves: pilote, prefabricado, hormigón, armadura

**MT14050020** ud Transporte a obra de personal y equipos para ensayos en elementos de cimentación
Mano de obra, materiales e informe de resultados de la realización de ensayo de aceptación o recepción de un anclaje al terreno por laboratorio de ensayos homologado
Claves: nivel, reflejo, placa, intensidad, circulación, alto, pintura

**MT14010420** ud Ensayo por "cross-hole" ultrasónico (3 tubos, 3 diagrafías por pilote) hasta 20 m de profundidad
Mano de obra, materiales e informe de resultados de la realización de ensayo por "cross-hole" ultrasónico (3 tubos, 3 diagrafías por pilote) hasta 20 m de profundidad por laboratorio de ensayos homologado
Claves: circulación, intensidad, nivel, pintura, alto, placa, reflejo

**MT14010430** ud Ensayo por "cross-hole" ultrasónico (4 tubos, 6 diagrafías por pilote) hasta 35 m de profundidad
Mano de obra, materiales e informe de resultados de la realización de ensayo por "cross-hole" ultrasónico (4 tubos, 6 diagrafías por pilote) hasta 35 m de profundidad por laboratorio de ensayos homologado
Claves: alto, nivel, reflejo, placa, intensidad, circulación, pintura

**MT14010425** ud Ensayo por "cross-hole" ultrasónico (4 tubos, 6 diagrafías por pilote) a partir de 35 m de profundidad
Mano de obra, materiales e informe de resultados de la realización de ensayo por "cross-hole" ultrasónico (4 tubos, 6 diagrafías por pilote) a partir de 35 m de profundidad por laboratorio de ensayos homologado
Claves: nivel, pintura, intensidad, alto, reflejo, circulación, placa

**MT14010235** ud Ensayo de adecuación o idoneidad de un anclaje al terreno
Mano de obra, materiales e informe de resultados de la realización de ensayo de adecuación o idoneidad de un anclaje al terreno por laboratorio de ensayos homologado
Claves: intensidad, pintura, circulación, nivel, placa, alto, reflejo

**MT14010230** ud Ensayo de aceptación o recepción de un anclaje al terreno
Mano de obra, materiales e informe de resultados de la realización de ensayo de aceptación o recepción de un anclaje al terreno por laboratorio de ensayos homologado
Claves: alto, pintura, circulación, placa, nivel, reflejo, intensidad

**Q180100B01** ud Desplazamiento del equipo y medios auxiliares para inyecciones en punta de pilotes
Claves: alto, circulación, pintura, reflejo, intensidad, placa, nivel

**Q190101B01** ud Movilización y posicionamiento de la perforadora y de la inyectora
Claves: reflejo, intensidad, alto, circulación, placa, pintura, nivel

**MT13010001** ud Tubo sónico para inyección de lechada de cemento
Claves: placa, intensidad, alto, pintura, nivel, reflejo, circulación

**Q030303A01** h Equipo de perforación de pantallas mediante trépano
Claves: perforación, equipo, pantalla

**Q030601B01** ud Transporte, montaje y retirada de equipo de micropilotes
Claves: circulación, reflejo, pintura, nivel, intensidad, alto, placa

**MT01050005** t Cemento portland CEM II/B-S/42,5
Claves: cemento

**MT03010015** t Acero S355J2H en perfil hueco
Acero S355J2H formado por pieza simple, en perfiles huecos laminados en caliente serie redondo, cuadrado y rectangular, cortado a medida y con una capa de imprimación antioxidante. Incluye todas las uniones roscadas necesarias.
Claves: simple, cuadrado, capa, lámina, perfil, cortador, pieza, hueco, acero, oxidación, imprimación, redondo

**MT02030030** m² Tela metálica de triple torsión de alambre galvanizado de 50 mm de paso de malla y de ø 1,5 mm
Claves: torsión, paso, malla, metal, alambre, triple, tela, galvanizar

**MT02030001** m Cable de acero para sujeción de mallas protectoras
Claves: acero, malla, sujeción, cable, protección

**MT02030035** m² Tela metálica de triple torsión de alambre galvanizado de 80 mm de paso de malla y de ø 2,4 mm
Claves: malla, galvanizar, tela, triple, alambre, torsión, metal, paso

**Q030601C01** h Equipo para anclaje de pernos con compresor
Claves: anclaje, compresor, equipo, perno

**MT02030090** m² Malla de cables de acero de alto límite elástico
Claves: placa, pintura, nivel, intensidad, circulación, reflejo, alto

**MT01110050** m² Malla de triple torsión reforzada
Claves: triple, refuerzo, torsión, malla

**MT02010001** m³ Gavión de bloque de piedra, tela metálica de alambre de acero galvanizado de Ø 2,4 mm y 8 x 10 cm de paso de malla
Claves: galvanizar, piedra, malla, gavión, tela, acero, alambre, metal, bloque, paso

**MT01100025** m Perno metálico Ø 25 mm
Perno metálico de diámetro 25 mm
Claves: perno, diámetro, metal

**MT01100330** ud Arandela cuadrada de 200 x 200 mm, para perno con tuerca
Arandela cuadrada de 200 x 200 mm para perno con tuerca
Claves: tuerca, perno, arandela, cuadrado

**MT13020010** ud Cartucho de resina para empernajes
Claves: resina, cartucho

**MT01100030** m Perno metálico Ø 32 mm
Perno metálico de diámetro 32 mm
Claves: metal, diámetro, perno

**MT03050025** kg Acero en barras para bulones tesados
Acero en barras tipo GEW1
Claves: acero, barra

**MT01100225** ud Placa de anclaje para barras de 30/16 y 22 t
Placa de anclaje para barras de 30/16 de diámetro y 22 t de carga de rotura
Claves: placa, carga, diámetro, anclaje, barra, rotura

**MT01100285** ud Tuerca semiesférica para bulones de 22 t
Claves: esfera, tuerca

**MT01100075** m Barra de bulón autoperforante 30/16 y 22 t de carga de rotura
Claves: rotura, carga, barra

**MT01100145** ud Broca de cruz a rotopercusión de 55 mm de diámetro
Claves: cruz, diámetro

**MT01100175** ud Manguito de empalme para barra 30/16 de 22 t
Claves: empalme, barra, manguito

**MT01100210** ud Placa de anclaje para barras de 30/11 y 32 t
Placa de anclaje para barras de 30/11 de diámetro y 32 t de carga de rotura
Claves: barra, anclaje, placa, rotura, carga, diámetro

**MT01100300** ud Tuerca semiesférica para bulones de 32 t
Claves: esfera, tuerca

**MT01100085** m Barra de bulón autoperforante 30/11 y 32 t de carga de rotura
Claves: rotura, carga, barra

**MT01100165** ud Manguito de empalme para barra 30/11 de 32 t
Claves: manguito, barra, empalme

**MT01030213** m³ Formación de acopio y tratamiento del material de la traza para su uso en la fabricación de suelo-cemento
Claves: suelo

**MT01030214** m³ Material granular de préstamo apto para suelo-cemento, incluido transporte hasta planta
Claves: suelo

**MT01030025** m³ Grava de machaqueo
Claves: machaqueo, grava

**MT01050003** t Conglomerante hidráulico de endurecimiento rápido tipo HRB e4 según UNE-EN 13282
Claves: cemento

**MT01050002** t Conglomerante hidráulico tipo HRB n4 de endurecimiento normal
Conglomerante hidráulico de endurecimiento normal tipo HRB N4 según UNE-EN 13282, resistencia mínima a 56 días 32,5 MPA y contenido mínimo de clínker 20%
Claves: cemento

**MT01030070** t Árido empleado en riegos de imprimación o de curado
Claves: pintura, nivel, intensidad, placa, alto, circulación, reflejo

**MT07010051** t Emulsión bituminosa tipo C60B4 ADH / C60B4 CUR
Emulsión bituminosa tipo C60B4 ADH / C60 B4 CUR

**MT07010050** t Emulsión bituminosa tipo C60B3 ADH / C60B3 CUR
Emulsión bituminosa tipo C60B3 ADH / C60B4 ADH / C60B3 CUR / C60B4 CUR
Claves: catiónico, emulsión, betún

**MT07010065** t Emulsión bituminosa tipo C60BP3 ADH
Claves: reflejo, intensidad, pintura, alto, placa, circulación, nivel

**MT01050032** t Lechada de cal con conglomerante tipo cl-90 s y dotación mínima 250 g/m2
Lechada de cemento para inyectar
Claves: placa, reflejo, nivel, intensidad, alto, circulación, pintura

**MT07010070** t Emulsión bituminosa tipo C60B3 TER / C60B4 TER
Claves: catiónico, emulsión, betún

**MT07010085** t Emulsión bituminosa tipo C60BP3 TER/C60BP4 TER
Emulsión bituminosa tipo C6BP3 TER/C60BP4 TER
Claves: alto, placa, pintura, circulación, intensidad, nivel, reflejo

**MT07010075** t Emulsión bituminosa tipo C60B5 MIC
Claves: reflejo, alto, pintura, placa, circulación, nivel, intensidad

**MT07010060** t Emulsión bituminosa tipo C60BP5 MIC
Claves: intensidad, circulación, placa, pintura, reflejo, nivel, alto

**MT07010061** t Emulsión bituminosa tipo C60BP6 MIC
Emulsión bituminosa tipo C60CP6 MIC

**MT07020001** m³ Hormigón para pavimentos HF-4,5
Claves: nivel, circulación, placa, pintura, alto, intensidad, reflejo

**MT05010002** m² Lámina de polietileno antiahderencia con capa hormigón magro
Claves: betún, asfalto, impermeable, lámina

**MT01110055** kg Acero liso en pasadores i/ parte proporcional de vainas
Claves: pintura, intensidad, nivel, placa, circulación, alto, reflejo

**MT07010055** t Emulsión bituminosa tipo C65B3 TRG / C65B4 TRG / C65B4 MBC / C65B5 MBC
Claves: intensidad, reflejo, alto, nivel, pintura, placa, circulación

**MT07010001** t Betún asfáltico 15/25 (13/22)
Claves: placa, nivel, circulación, alto, pintura, reflejo, intensidad

**MT07010005** t Betún asfáltico 35/50 (40/50)
Claves: reflejo, alto, intensidad, nivel, circulación, pintura, placa

**MT07010010** t Betún asfáltico 50/70 (60/70)
Claves: pintura, intensidad, placa, alto, reflejo, nivel, circulación

**MT07010015** t Betún asfáltico 70/100
Claves: alto, placa, pintura, circulación, intensidad, nivel, reflejo

**MT07010030** t Betún PMB 10/40-70 modificado con polímeros
Claves: reflejo, circulación, placa, pintura, alto, intensidad, nivel

**MT07010035** t Betún PMB 25/55-65 modificado con polímeros
Claves: pintura, alto, nivel, placa, circulación, reflejo, intensidad

**MT07010040** t Betún PMB 45/80-60 modificado con polímeros
Claves: placa, pintura, reflejo, nivel, circulación, alto, intensidad

**MT07010045** t Betún PMB 45/80-65 modificado con polímeros
Claves: pintura, placa, intensidad, alto, reflejo, circulación, nivel

**MT07010020** t Betún mejorado con caucho procedente de polvo de NFU, tipo BC35/50
Claves: pintura, intensidad, circulación, alto, placa, nivel, reflejo

**MT07010025** t Betún mejorado con caucho procedente de polvo de NFU, tipo BC50/70
Claves: intensidad, alto, placa, pintura, nivel, circulación, reflejo

**MT01050035** t Polvo mineral de aportación utilizado en la fabricación de mezclas bituminosas
Claves: pintura, placa, nivel, reflejo, circulación, alto, intensidad

**MT01050036** t Cemento portland empleado como polvo mineral de aportación
Claves: circulación, intensidad, reflejo, alto, pintura, nivel, placa

**MT01030075** t Árido especial para rodadura
Claves: nivel, alto, pintura, reflejo, circulación, placa, intensidad

**MT01080005** t Aditivo de control de rotura
Claves: reflejo, nivel, alto, intensidad, placa, circulación, pintura

**Q120501A01** h Equipo de maquinaria auxiliar para túneles
Claves: maquinaria, equipo, auxiliar

**MT01100220** ud Placa de anclaje para barras de 30/16 y 10 t
Placa de anclaje para barras de 30/16 de diámetro y 10 t de carga de rotura
Claves: carga, diámetro, rotura, placa, barra, anclaje

**MT01100270** ud Tuerca semiesférica para bulones de 10 t
Claves: tuerca, esfera

**MT01100070** m Barra de bulón autoperforante 30/16 y 10 t de carga de rotura
Claves: carga, barra, rotura

**MT01100125** ud Broca de cruz a rotopercusión para 30/16 de 10 t
Broca de cruz a rotopercusión para bulón autoperforante de 30/16 y 10 t
Claves: cruz

**MT01100170** ud Manguito de empalme para barra 30/16 de 10 t
Claves: barra, manguito, empalme

**MT01100215** ud Placa de anclaje para barras de 30/11 y 15 t
Placa de anclaje para barras de 30/11 de diámetro y 15 t de carga de rotura
Claves: anclaje, barra, placa, diámetro, rotura, carga

**MT01100275** ud Tuerca semiesférica para bulones de 15 t
Claves: tuerca, esfera

**MT01100080** m Barra de bulón autoperforante 30/11 y 15 t de carga de rotura
Claves: rotura, carga, barra

**MT01100130** ud Broca de cruz a rotopercusión para 30/11 de 15 t
Broca de cruz a rotopercusión para bulón autoperforante de 30/11 y 15 t
Claves: cruz

**MT01100160** ud Manguito de empalme para barra 30/11 de 15 t
Claves: manguito, empalme, barra

**MT01100235** ud Placa de anclaje para barras de 40/20 y 24 t
Placa de anclaje para barras de 40/20 de diámetro y 24 t de carga de rotura
Claves: placa, rotura, carga, barra, diámetro, anclaje

**MT01100290** ud Tuerca semiesférica para bulones de 24 t
Claves: tuerca, esfera

**MT01100060** m Barra de bulón autoperforante 40/20 y 24 t de carga de rotura
Claves: rotura, barra, carga

**MT01100115** ud Broca de cruz a rotopercusión para 40/20 de 24 t
Broca de cruz a rotopercusión para bulón autoperforante de 40/20 y 24 t
Claves: cruz

**MT01100185** ud Manguito de empalme para barra 40/20 de 24 t
Claves: manguito, empalme, barra

**MT01100230** ud Placa de anclaje para barras de 40/16 y 30 t
Placa de anclaje para barras de 40/16 de diámetro y 30 t de carga de rotura
Claves: placa, anclaje, diámetro, rotura, barra, carga

**MT01100295** ud Tuerca semiesférica para bulones de 30 t
Claves: tuerca, esfera

**MT01100065** m Barra de bulón autoperforante 40/16 y 30 t de carga de rotura
Claves: barra, carga, rotura

**MT01100120** ud Broca de cruz a rotopercusión para 40/16 de 30 t
Broca de cruz a rotopercusión para bulón autoperforante de 40/16 y 30 t
Claves: cruz

**MT01100180** ud Manguito de empalme para barra 40/16 de 30 t
Claves: empalme, barra, manguito

**MT01100240** ud Placa de anclaje para barras de 52/26 y 40 t
Placa de anclaje para barras de 52/26 de diámetro y 40 t de carga de rotura
Claves: carga, diámetro, placa, barra, anclaje, rotura

**MT01100305** ud Tuerca semiesférica para bulones de 40 t
Claves: esfera, tuerca

**MT01100055** m Barra de bulón autoperforante 52/26 y 40 t de carga de rotura
Claves: barra, carga, rotura

**MT01100110** ud Broca de cruz a rotopercusión para 52/26 de 40 t
Broca de cruz a rotopercusión para bulón autoperforante de 52/26 de 40 t
Claves: cruz

**MT01100190** ud Manguito de empalme para barra 52/26 de 40 t
Claves: barra, manguito, empalme

**MT01100245** ud Placa de anclaje para barras de 73/53 y 55 t
Placa de anclaje para barras de 73/53 de diámetro y 55 t de carga de rotura
Claves: rotura, placa, anclaje, carga, diámetro, barra

**MT01100310** ud Tuerca semiesférica para bulones de 55 t
Claves: tuerca, esfera

**MT01100050** m Barra de bulón autoperforante 73/53 y 55 t de carga de rotura
Claves: barra, rotura, carga

**MT01100105** ud Broca de cruz a rotopercusión para 73/53 de 55 t
Broca de cruz a rotopercusión para bulón autoperforante de 73/53 de 55 t
Claves: cruz

**MT01100195** ud Manguito de empalme para barra 73/53 de 55 t
Claves: barra, manguito, empalme

**MT01100200** ud Placa de anclaje para barras de 103/78 y 90 t
Placa de anclaje para barras de 103/78 de diámetro y 90 t de carga de rotura
Claves: barra, diámetro, placa, rotura, carga, anclaje

**MT01100315** ud Tuerca semiesférica para bulones de 90 t
Claves: tuerca, esfera

**MT01100095** m Barra de bulón autoperforante 103/78 y 90 t de carga de rotura
Claves: carga, rotura, barra

**MT01100140** ud Broca de cruz a rotopercusión para 103/78 de 90 t
Broca de cruz a rotopercusión para bulón autoperforante de 103/78 de 90 t
Claves: cruz

**MT01100150** ud Manguito de empalme para barra 103/78 de 90 t
Claves: empalme, barra, manguito

**MT01100205** ud Placa de anclaje para barras de 105/53 y 150 t
Placa de anclaje para barras de 105/53 de diámetro y 150 t de carga de rotura
Claves: placa, diámetro, rotura, carga, anclaje, barra

**MT01100280** ud Tuerca semiesférica para bulones de 150 t
Claves: tuerca, esfera

**MT01100090** m Barra de bulón autoperforante 105/53 y 150 t de carga de rotura
Claves: carga, barra, rotura

**MT01100135** ud Broca de cruz a rotopercusión para 105/53 de 150 t
Broca de cruz a rotopercusión para bulón autoperforante de 105/53 de 150 t
Claves: cruz

**MT01100155** ud Manguito de empalme para barra 105/53 de 150 t
Claves: barra, empalme, manguito

**MT01100255** ud Placa de reparto 150 x 150 mm
Claves: placa, reparto

**MT01100250** ud Placa de reparto 200 x 200 mm
Placa de reparto 200 x 200 x 8 mm
Claves: placa, reparto

**MT01100040** m Bulón fibra de vidrio Ø 25 mm
Claves: vidrio, fibra

**MT01100045** m Bulón fibra de vidrio Ø 32 mm
Claves: fibra, vidrio

**MT01110010** m² Malla 10 x 10 x 4
Malla electrosoldada de acero corrugado B 500 T de 10 x 10 cm y 4 mm de diámetro
Claves: acero, malla, corrugado, electrosoldadura, diámetro

**MT01110015** m² Malla 10 x 10 x 5
Malla electrosoldada de acero corrugadoB 500 T de 10 x 10 cm y 5 mm de diámetro
Claves: malla

**MT01110030** m² Malla 15 x 15 x 5
Malla electrosoldada de acero corrugado B 500 T de 15 x 15 cm y 5 mm de diámetro
Claves: malla

**MT01110020** m² Malla 10 x 10 x 6
Malla electrosoldada de acero corrugado B 500 T de 10 x 10 cm y 6 mm de diámetro
Claves: electrosoldadura, malla

**MT01110035** m² Malla 15 x 15 x 6
Malla electrosoldada de acero corrugado B 500 T de 15 x 15 cm y 6 mm de diámetro
Claves: electrosoldadura, corrugado, malla, acero, diámetro

**MT01110025** m² Malla 10 x 10 x 8
Malla electrosoldada de acero corrugado B 500 T de 10 x 10 cm y 8 mm de diámetro
Claves: malla, electrosoldadura

**MT01110040** m² Malla 15 x 15 x 8
Malla electrosoldada de acero corrugado B 500 T de 15 x 15 cm y 8 mm de diámetro
Claves: malla

**MT01110045** m² Malla 15 x 15 x 10
Malla electrosoldada de acero corrugado B 500 T de 15 x 15 cm y 10 mm de diámetro
Claves: malla

**MT03010011** kg Acero laminado S355JR, cortado a medida y con una capa de imprimación antioxidante
Claves: cortador, imprimación, oxidación, lámina, capa, acero

**MT03050005** ud Grapa y elemento de fijación para thn 16,5 kg
Grapa y elementos de fijación para perfil tipo THN de 29 kg
Claves: fijación, grapa, perfil

**MT03050010** ud Grapa y elemento de fijación para thn 21 kg
Grapa y elementos de fijación para perfil tipo THN de 29 kg
Claves: fijación, perfil, grapa

**MT03050015** ud Grapa y elemento de fijación para thn 29 kg
Grapa y elementos de fijación para perfil tipo THN de 29 kg
Claves: grapa, perfil, fijación

**MT03010022** ud Placa de acero de 250 x 300 x 10 mm
Placa de acero de 250 mm x 300 mm de 10 mm de espesor para unión entre cerchas

**MT03050020** kg Acero laminado en perfiles reticulares tipo "te"
Claves: acero, te, lámina, perfil, retícula

**MT03050035** ud Elementos de fijación para te 130 kg
Claves: fijación, te

**MT03010021** ud Placa de acero de 150 x 200 x 8 mm
Placa de acero de 150 mm x 200 mm de 8 mm de espesor para unión entre cerchas

**MT03050030** ud Elementos de fijación para te 95 kg
Claves: te, fijación

**MT01080001** kg Aditivo para gunitados
Claves: aditivo, gunitado

**MT01060100** m³ Hormigón para proyectar de resistencia >= 30 MPa, para cualquier consistencia y cualquier tamaño máximo de árido
Claves: hormigón, consistencia, proyección, humo, aditivo, máximo, resistencia, previo, sílice, plástico

**MT01060105** m³ Hormigón para proyectar de resistencia >= 35 MPa, para cualquier consistencia y cualquier tamaño máximo de árido
Claves: consistencia, proyección, plástico, previo, aditivo, hormigón, resistencia, sílice, humo, máximo

**MT01060110** m³ Hormigón para proyectar de resistencia >= 40 MPa, para cualquier consistencia y cualquier tamaño máximo de árido
Claves: aditivo, sílice, previo, resistencia, humo, proyección, hormigón, plástico, consistencia, máximo

**MT10010030** m Tubo ranurado de PVC Ø 51 mm
Tubo ranurado de PVC de diámetro 51 mm
Claves: tubo, PVC, diámetro, ranura

**MT02020040** m Tubo de acero de 88,9 mm de diámetro y 10 mm de espesor de pared
Claves: acero, diámetro, pared, tubo

**MT02020025** m Tubo de acero de 101,6 mm de diámetro y 10 mm de espesor de pared
Claves: acero, pared, diámetro, tubo

**MT02020030** m Tubo de acero de 150 mm de diámetro y 10 mm de espesor de pared
Claves: tubo, diámetro, acero, pared

**MT02020035** m Tubo de acero de 200 mm de diámetro y 10 mm de espesor de pared
Claves: tubo, diámetro, pared, acero

**MT02020045** ud Válvula para inyección y reinyección de lechada de cemento
Claves: válvula, inyección, cemento, lechada

**MT03010010** kg Acero s275jr en perfiles laminados o plancha, cortado a medida i/ imprimación antioxidante
Claves: oxidación, acero, imprimación, perfil, plancha, lámina, cortador

**MT01100325** kg Fibras de acero de 30 mm de longitud y 0,50 mm de diámetro
Fibras de acero de 30 mm de longitud desarrollada y 0,50 mm de diámetro equivalente
Claves: fibra, acero

**MT03050045** kg Macrofibra estructural de polipropileno de 48 mm de longitud desarrollada y 0,90 mm
Macrofibra estructural de resina de poliolefina de 48 mm de longitud y 0,9 de densidad específica
Claves: densidad, específico, resina, estructura

**MT01120025** m² Amortización de panel metálico curvo para 40 usos
Claves: curva, amortización, panel, metal

**MT01120030** ud Amortización de elementos de fijación para encofrado metálico
Claves: fijación, metal, encofrar, amortización

**MT01120035** m² Amortización de 'carro' metálico curvo para 50 usos
Claves: metal, curva, amortización

**MT06010001** kg Micro fibra de polipropileno de 12 mm de longitud y 31 µm
Claves: fuego, diámetro, punto, hormigón, polipropileno, revestimiento, mejora, resistencia, fibra

**MT01070001** m³ Mortero seco de cemento 1:4, con aditivos plastificantes
Claves: aditivo, plasticidad, mortero, seco, cemento

**MT01090001** kg Adhesivo de pvc
Claves: adhesivo, PVC

**MT05020001** m² Lámina de pvc de 2,00 mm de espesor
Claves: PVC, lámina

**MT01120036** m² Andamio carro para colocación de impermeabilización
Carro para colocación de impermeabilización
Claves: colocación, impermeable

**MT10010045** m Tubo ranurado de PVC Ø 100 mm
Tubo ranurado de PVC de diámetro 100 mm
Claves: PVC, tubo, ranura, diámetro

**MT10010050** m Tubo ranurado de PVC Ø 150 mm
Tubo ranurado de PVC de diámetro 150 mm
Claves: tubo, diámetro, ranura, PVC

**MT10010010** m Tubo de pvc Ø 150 mm
Tubo de PVC de diámetro 150 mm
Claves: tubo, liso, diámetro, PVC

**MT10010060** m Tubo ranurado de PVC Ø 300 mm
Tubo ranurado de PVC de diámetro 300 mm
Claves: tubo, PVC, diámetro, ranura

**MT10010020** m Tubo de pvc de diámetro 300 mm
Claves: diámetro, liso, tubo, PVC

**MT15010001** ud Célula de presión
Claves: presión, armario, centralización, célula, escala, cableado

**MT13020001** ud Perno para medida convergencias
Perno para medida de convergencias
Claves: perno

**MT09030035** ud Placa triangular de 175 cm de lado con RA3
Placa triangular de 175 cm de lado con pintura reflectante de clase RA3
Claves: placa, intensidad, alto, pintura, nivel, reflejo, circulación

**MT09030030** ud Placa triangular de 175 cm de lado con RA2
Placa triangular de 175 cm de lado con pintura reflectante de clase RA2
Claves: nivel, pintura, intensidad, reflejo, alto, circulación, placa

**MT09030025** ud Placa triangular de 135 cm de lado con RA3
Placa triangular de 135 cm de lado con pintura reflectante de clase RA3
Claves: pintura, alto, nivel, intensidad, placa, circulación, reflejo

**MT09030020** ud Placa triangular de 135 cm de lado con RA2
Placa triangular de 135 cm de lado con pintura reflectante de clase RA2
Claves: intensidad, placa, alto, circulación, pintura, reflejo, nivel

**MT09070015** m Poste de 100 x 50 x 2 mm
Poste de 100 x 60 x 3 mm

**MT09070005** m Poste de 120 x 60 x 3 mm
Claves: poste, tubo

**MT09030015** ud Placa circular de 120 cm de diámetro con RA3
Placa circular de 120 cm de diámetro con pintura reflectante de clase RA3
Claves: circulación, intensidad, nivel, alto, reflejo, placa, pintura

**MT09030010** ud Placa circular de 120 cm de diámetro con RA2
Placa circular de 120 cm de diámetro con pintura reflectante de clase RA2
Claves: intensidad, nivel, circulación, placa, alto, reflejo, pintura

**MT09030005** ud Placa circular de 90 cm de diámetro con RA3
Placa circular de 90 cm de diámetro con pintura reflectante de clase RA3
Claves: reflejo, nivel, pintura, placa, alto, intensidad, circulación

**MT09070001** m Poste de 100 x 50 x 3 mm
Claves: tubo, poste

**MT09030001** ud Placa circular de 90 cm de diámetro con RA2
Placa circular de 90 cm de diámetro con pintura reflectante de clase RA2
Claves: circulación, placa, intensidad, reflejo, nivel, alto, pintura

**MT09030090** ud Placa circular de 60 cm de diámetro con RA3
Claves: nivel, alto, circulación, reflejo, pintura, placa, intensidad

**MT09070010** m Poste de 80 x 40 x 2 mm
Claves: poste, tubo

**MT09030095** ud Placa circular de 60 cm de diámetro con RA2
Claves: intensidad, circulación, alto, pintura, reflejo, placa, nivel

**MT09030100** ud Placa octogonal con doble apotema de 90 cm y RA2
Claves: reflejo, nivel, placa, circulación, alto, intensidad, pintura

**MT09030055** ud Placa cuadrada de 120 cm de lado con RA3
Placa cuadrada de 120 cm de lado con pintura reflectante de clase RA3
Claves: placa, pintura, alto, circulación, reflejo, intensidad, nivel

**MT09030050** ud Placa cuadrada de 120 cm de lado con RA2
Placa cuadrada de 120 cm de lado con pintura reflectante de clase RA2
Claves: intensidad, circulación, reflejo, nivel, placa, pintura, alto

**MT09030045** ud Placa cuadrada de 90 cm de lado con RA3
Placa cuadrada de 120 cm de lado con pintura reflectante de clase RA3
Claves: pintura, placa, circulación, alto, nivel, intensidad, reflejo

**MT09030040** ud Placa cuadrada de 90 cm de lado con RA2
Placa cuadrada de 90 cm de lado con pintura reflectante de clase RA2
Claves: nivel, circulación, reflejo, pintura, intensidad, placa, alto

**MT09030085** ud Placa rectangular de 120 x 180 cm de lado con RA3
Placa rectangular de 120 x 180 cm de lado con pintura reflectante de clase RA3
Claves: circulación, reflejo, alto, intensidad, nivel, pintura, placa

**MT09030080** ud Placa rectangular de 120 x 180 cm de lado con RA2
Placa rectangular de 120 x 180 cm de lado con pintura reflectante de clase RA2
Claves: circulación, nivel, pintura, alto, reflejo, placa, intensidad

**MT09030075** ud Placa rectangular de 90 x 135 cm de lado con RA3
Placa rectangular de 90 x 135 cm de lado con pintura reflectante de clase RA3
Claves: nivel, reflejo, intensidad, placa, pintura, circulación, alto

**MT09030070** ud Placa rectangular de 90 x 135 cm de lado con RA2
Placa rectangular de 90 x 135 cm de lado con pintura reflectante de clase RA2
Claves: reflejo, circulación, placa, pintura, nivel, intensidad, alto

**MT09030065** ud Placa rectangular de 60 x 120 cm de lado con RA3
Placa rectangular de 60 x 120 cm de lado con pintura reflectante de clase RA3
Claves: alto, pintura, intensidad, placa, nivel, reflejo, circulación

**MT09030060** ud Placa rectangular de 60 x 120 cm de lado con RA2
Placa rectangular de 60 x 120 cm de lado con pintura reflectante de clase RA2
Claves: pintura, reflejo, placa, nivel, intensidad, alto, circulación

**MT09050020** m² Cartel de chapa de acero clase RA3
Claves: reflejo, pintura, nivel, alto, placa, circulación, intensidad

**MT09050015** m² Cartel de chapa de acero clase RA2
Claves: alto, intensidad, circulación, nivel, reflejo, placa, pintura

**MT09050005** m² Cartel de lamas de acero de 175 mm de clase RA3
Claves: circulación, reflejo, alto, nivel, placa, intensidad, pintura

**MT09050001** m² Cartel de lamas de acero de 175 mm de clase RA2
Claves: alto, intensidad, nivel, reflejo, pintura, placa, circulación

**MT09050010** m² Cartel de lamas de aluminio extrusionado de 175 mm de clase RA3
Claves: reflejo, alto, placa, pintura, nivel, intensidad, circulación

**MT01110001** kg Acero corrugado B 500 B o B 500 C, con características de ductilidad mejoradas, en barras elaborado
Claves: armadura, elaboración, acero, límite, elástico

**MT09060020** kg Pintura termoplástica en caliente para marcas viales
Claves: malla, diámetro, talud, piedra, soporte, galvanizar, acero, absorción, protección, perfil, articulación, barrera

**MT09060005** kg Microesferas de vidrio
Claves: vidrio

**MT09060010** kg Pintura acrílica base solvente
Claves: articulación, diámetro, galvanizar, absorción, perfil, malla, soporte, protección, talud, barrera, piedra, acero

**MT09060001** kg Pintura acrílica en solución acuosa
Claves: disolvente, pintura, vial, agua, acrílico

**MT09060015** kg Pintura acrílica amarilla solvente para marcas viales
Pintura amarilla para marcas viales
Claves: protección, perfil, absorción, galvanizar, malla, piedra, soporte, acero, talud, barrera, diámetro, articulación

**MT09060025** ud Pastillas prefabricadas para banda sonora (BTA)
Pastilla prefabricada para banda sonora de 100x50x10 mm

**MT01090030** kg Adhesivo para pastillas prefabricadas en bta
Adhesivo químico para fijación de pastillas prefabricadas en banda transversal de alerta (bta).

**MT09010065** ud Baliza CH-75 retrorreflectante de clase RA2
Baliza H-75 retrorreflectante de clase RA2
Claves: reflejo, placa, alto, nivel, pintura, circulación, intensidad

**MT09010070** ud Hito de vértice N-120 retrorreflectante de clase RA2
Claves: circulación, placa, reflejo, intensidad, alto, nivel, pintura

**MT09010075** ud Hito de vértice N-180 retrorreflectante de clase RA2
Claves: alto, nivel, pintura, reflejo, circulación, intensidad, placa

**MT09010001** ud Hito de arista de 155 cm de tipo I clase RA3, incluida cimentación
Hito de arista (de 155 cm) tipo I (para carretera convencional), retrorreflectancia nivel 3, incluida cimentación
Claves: intensidad, placa, circulación, reflejo, alto, nivel, pintura

**MT09010005** ud Hito de arista de 155 cm de tipo II clase RA3, incluida cimentación
Hito de arista (de 155 cm) tipo II (para autopista o autovía), retrorreflectancia nivel 3, incluida cimentación
Claves: nivel, alto, intensidad, reflejo, placa, pintura, circulación

**MT09010010** ud Hito de arista de 45 cm de tipo I de clase RA3, con anclaje para barrera
Hito de arista (de 45 cm) tipo I (para carretera convencional), retrorreflectancia nivel 3, sobre barrera
Claves: intensidad, reflejo, circulación, nivel, pintura, placa, alto

**MT09010015** ud Hito de arista de 45 cm de tipo II clase RA3, con anclaje para barrera
Hito de arista (de 45 cm) tipo II (para autopista o autovía), retrorreflectancia nivel 3, sobre barrera
Claves: reflejo, nivel, intensidad, placa, pintura, alto, circulación

**MT09010080** ud Panel direccional de 160 x 40 cm de clase RA2
Panel direccional doble de 160 x 40 cm de retrorreflectancia nivel 2
Claves: circulación, pintura, alto, intensidad, reflejo, placa, nivel

**MT09010085** ud Panel direccional de 80 x 40 cm de clase RA2
Panel direccional doble de 80 x 40 cm de retrorreflectancia nivel 2
Claves: pintura, reflejo, alto, intensidad, placa, circulación, nivel

**MT09010095** ud Captafaro horizontal con reflectancia a una cara
Claves: pintura, alto, intensidad, placa, circulación, nivel, reflejo

**MT01090020** kg Adhesivo epoxy para captafaro
Claves: nivel, pintura, intensidad, alto, reflejo, placa, circulación

**MT09010090** ud Captafaro horizontal con reflectancia a dos caras
Claves: alto, pintura, circulación, nivel, placa, reflejo, intensidad

**MT09010050** ud Hito kilométrico S-570 de 60 x 60 cm de lado, de clase RA3
Hito kilométrico S-570 de 60x60 cm de lado, de clase RA3
Claves: reflejo, intensidad, nivel, circulación, pintura, placa, alto

**MT09010025** ud Hito kilométrico S-571 de 80 x 60 cm de lado, de clase RA3
Hito kilométrico S-571 de 80x60 cm de lado, de clase RA3
Claves: nivel, alto, pintura, reflejo, placa, intensidad, circulación

**MT09010030** ud Hito kilométrico S-572 de 60 x 40 cm de lado, de clase RA2
Claves: circulación, reflejo, nivel, pintura, intensidad, alto, placa

**MT09010035** ud Hito kilométrico S-572 de 60 x 40 cm de lado, de clase RA3
Hito kilométrico S-572 de 40 x 60 cm de lado, con material reflectante nivel 3
Claves: alto, pintura, reflejo, circulación, nivel, intensidad, placa

**MT09010040** ud Hito kilométrico S-573 de 80 x 40 cm de lado, de clase RA2
Claves: circulación, intensidad, pintura, reflejo, alto, placa, nivel

**MT09010045** ud Hito kilométrico S-573 de 80 x 40 cm de lado, de clase RA3
Hito kilométrico S-573 de 40 x 80 cm de lado, de clase RA3
Claves: reflejo, circulación, nivel, pintura, intensidad, placa, alto

**MT09010055** ud Hito miriamétrico de clase RA2
Hito miriamétrico retrorreflectante nivel 2
Claves: pintura, circulación, intensidad, alto, reflejo, placa, nivel

**MT09010060** ud Hito miriamétrico de clase RA3
Hito miriamétrico retrorreflectante nivel 3
Claves: placa, intensidad, alto, nivel, circulación, pintura, reflejo

**MT09040180** m Pretil metálico galvanizado y termolacado de contención alta H2, índice de severidad B, anchura de trabajo W5
Claves: malla, articulación, diámetro, acero, barrera, protección, talud, galvanizar, perfil, absorción, soporte, piedra

**MT09010100** ud Captafaros triangular barrera dos caras h.i
Claves: talud, diámetro, soporte, piedra, malla, galvanizar, absorción, acero, perfil, articulación, barrera, protección

**MT09040165** m Pretil metálico galvanizado y termolacado de contención alta H3, índice de severidad B, anchura de trabajo W2
Claves: talud, malla, diámetro, protección, perfil, piedra, galvanizar, acero, barrera, soporte, articulación, absorción

**MT09040160** m Pretil metálico galvanizado y termolacado de contención muy alta H4b, índice de severidad B, anchura de trabajo W4
Claves: galvanizar, perfil, malla, diámetro, barrera, soporte, protección, piedra, absorción, talud, articulación, acero

**MT09020015** ud Estaca de madera de 1,5 m de longitud
Soporte de madera de 1,5 m de longitud
Claves: diámetro, metal, angular, soporte

**MT09020020** m Cinta de señalización de obra
Claves: cinta, señalización

**MT12020001** kg Estabilizador sintético de base acrílica
Claves: estable, acrílico, base, sintético

**MT12040001** kg Abono mineral de liberación muy lento (15-8-11%+2mgo) gr
Claves: mineral, abono

**MT12050001** kg Encojinamiento protector para hidrosiembras
Claves: protección, fibra

**MT12070001** kg Mezcla de hidrosiembra de especies herbáceas
Claves: mezcla, adaptar

**MT08010005** ud Dispositivo de escape para especies de fauna silvestre y doméstica
Claves: canto, hormigón, prefabricado, armadura, pretensado, viga

**MT04020001** m² Panel de hormigón poroso absorbente
Panel acústico de hormigón poroso absorbente i/ juntas de neopreno y perfil tubular metálico
Claves: hormigón, panel, acústico, junta, metal, porosidad, perfil, neopreno, absorbente

**MT04020005** m² Panel metálico de chapa lisa+panel absorbente+chapa
Panel modular acústico tipo sandwich, formado de interior a exterior por una chapa de acero galvanizada, material absorbente o aislante a base de lana de roca de 70 kg/m³ con velo antidesfibrante y un acabado exterior de chapa de metal distendido estructurado en persiana, con un espesor toral de 85 mm i/ perfilería auxiliar, piezas especiales para el montaje de los paneles y perfiles de neopreno
Claves: roca, galvanizar, perfil, módulo, pieza, chapa, material, montaje, auxiliar, exterior, toral, especial, acústico, metal, persiana, base, acero, panel, absorbente, interior, estructura, lana, aislante, neopreno

**MT04020010** m² Panel de polimetacrilato de metilo de 20 mm de espesor
Claves: aislamiento, polimetacrilato, panel, acero, metilo, junta, perfil, goma, inoxidable, angular

**MT12070005** kg Mezcla siembra mecanizada
Mezcla para siembra mecanizada
Claves: mecanismo, siembra

**MT12030001** kg Abono mineral simple, no soluble
Claves: mineral, abono, simple

**MT12070010** kg Mezcla siembra manual
Mezcla para siembra manual
Claves: mecanismo, siembra

**MT12080001** ud Tutor de caña de bambú
Protector forestal para árboles o arbustos con 2 cañas de bambú de 60 cm y Ø 1 cm para subjección y señalización
Claves: arbusto, protección, caña, señalización, árbol, bambú

**MT12060001** ud Planta quercus ilex subsp ballota (encina) de 1/2 savias
Claves: encina, planta

**MT12060005** ud Planta quercus suber (alcornoque mediterráneo) de 1/2 savias
Claves: planta, mediterráneo, alcornoque

**MT12060010** ud Planta quercus faginea (quejigo, roble carrasqueño o carvallo) de 1/2 savias
Claves: planta, roble

**MT12060015** ud Planta fraxinus angustifolia (fresno de hojas estrechas) de 1/2 savias
Claves: fresno, planta, hoja

**MT12060020** ud Planta pinus pinaster (pino rodeno o pino marítimo o pino rubial) de 1/2 savias
Claves: rodeno, planta, pino

**MT12060025** ud Planta genista hirsuta (aulaga o tojo alfiletero) de 1/2 savias
Claves: planta

**MT12060030** ud Planta cistus salvifolius (jara de hoja de salvia
Claves: hierba, blanco, negro, planta, hoja

**MT12060035** ud Planta lavándula stoechas (cantueso o tomillo borriquero) de 1/2 savias
Claves: planta

**MT12060040** ud Planta cystus multiflorus (genista blanca) de 1/2 savias
Claves: blanco, planta

**MT12060045** ud Planta thymus vulgaris (tomillo) de 1/2 savias
Claves: planta

**MT12060050** ud Planta juncus spiralis (junco, junco fino, junco de esteras, junquera) de 1/2 savias
Claves: fino, planta

**MT12060055** ud Planta scirpus holoschoenus (junco agrupado o junco de churrero) de 1/2 savias
Claves: planta

**MT12060060** ud Planta pistacia lentiscus (lentisco, entina o mata charneca) de 1/2 savias
Claves: planta, mat

**MT12060065** ud Planta asparagus acutifolius (esparraguera triguera) de 1/2 savias
Claves: planta, esparraguera

**MT12060070** ud Planta phylirea angustifolia (labiérnago u olivilla) de 1/2 savias
Claves: planta

**MT12060075** ud Planta tamus communis (nueza negra, brionia negra, enredadera, espárrago culebra) de 1/2 savias
Claves: planta, negro

**MT12060080** ud Planta cytisus grandiflorus (escobón) de 1/2 savias
Claves: planta

**MT12060085** ud Cedrus atlántica (cedro del atlas, cedro plateado o cedro atlántico) de 200/250 cm de altura, en cepellón
Claves: plata, cedro, cepellón

**MT12060090** ud Cupressus sempervirens (ciprés común o ciprés mediterráneo) de 125/150 cm de altura, en contenedor, para setos
Claves: contenedor, ciprés, mediterráneo

**MT12060095** ud Pinus halepensis (pino carrasco
Claves: escayola, cepellón, pino, Jerusalén

**MT12060105** ud Pinus pinea (pino piñonero, pino manso, pino doncel o pino albar) de 200/250 cm de altura, en cepellón escayolado
Claves: escayola, cepellón, pino

**MT12060110** ud Prunus cerasifera (ciruelo-cerezo o ciruelo de jardín) de 10-12 cm de diámetro, en cepellón
Claves: ciruelo, diámetro, jardinería, cepellón

**MT12060115** ud Olea europaea (olivo o aceituno) de 25-30 cm de diámetro, en contenedor
Claves: contenedor, olivo, diámetro

**MT04010001** m Enrejado de malla metálica anudada de 2,00 m de altura y refuerzo de un metro de malla triple torsion
Claves: poste, enrejado, metal, torsión, simple, malla

**MT08010001** ud Puerta de una hoja, formada por perfiles de acero galvanizado y malla de triple torsión
Claves: perfil, acero, triple, malla, hoja, puerta, galvanizar, torsión

**MT11010001** m Tubo para cables pvc Ø 110 mm
Tubo para cables de PVC de 110 mm de diámetro
Claves: diámetro, PVC, tubo, cable

**MT11040006** ud Armario Eléctrico de potencia para 2 ventiladores tipo Jet Fan reversible de 11 kW, con arrancador suave
Aramario Eléctrico de potencia para 2 ventiladores tipo Jet Fan reversible de 11 kW, con arrancador suave.

**MT11040007** ud Armario Eléctrico de potencia para 2 ventiladores tipo Jet Fan reversible de 15 kW, con arrancador suave
Aramario Eléctrico de potencia para 2 ventiladores tipo Jet Fan reversible de 15 kW, con arrancador suave.

**MT11040008** ud Armario Eléctrico de potencia para 2 ventiladores tipo Jet Fan reversible de 22 kW, con arrancador suave
Aramario Eléctrico de potencia para 2 ventiladores tipo Jet Fan reversible de 22 kW, con arrancador suave.

**MT11040009** ud Armario Eléctrico de potencia para 2 ventiladores tipo Jet Fan reversible de 30 kW, con arrancador suave
Aramario Eléctrico de potencia para 2 ventiladores tipo Jet Fan reversible de 30 kW, con arrancador suave.

**MT11040010** ud Armario Eléctrico de potencia para 2 ventiladores tipo Jet Fan reversible de 37 kW, con arrancador suave
Aramario Eléctrico de potencia para 2 ventiladores tipo Jet Fan reversible de 37 kW, con arrancador suave.

**MT11040011** ud Armario Eléctrico de potencia para 2 ventiladores tipo Jet Fan reversible de 45 kW, con arrancador suave
Aramario Eléctrico de potencia para 2 ventiladores tipo Jet Fan reversible de 45 kW, con arrancador suave.

**MT11040012** ud Armario Eléctrico de potencia para 2 ventiladores tipo Jet Fan reversible de 55 kW, con arrancador suave
Aramario Eléctrico de potencia para 2 ventiladores tipo Jet Fan reversible de 55 kW, con arrancador suave.

**MT11040013** ud Armario Eléctrico de potencia para 2 ventiladores tipo Jet Fan reversible de 75 kW, con arrancador suave
Aramario Eléctrico de potencia para 2 ventiladores tipo Jet Fan reversible de 75 kW, con arrancador suave.

**MT11100006** m Cable detector de incendio de fibra óptica
Cable detector de incendio de fibra óptica, 4mm, fibras GI62,5/125µm. Dos fibras ópticas multimodo cubiertas en tubo de FRNC no propagador del fuego y libre de halogenos.

**MT12300009** ud Puesto de Operación Workstarion
Puesto de Operación Workstation. Central para control centralizado de la aplicación, compuesto por: HP Workstation SFF - 1 x Core i7 9xxx / 3.6 GHz - RAM 8 GB - SSD 256 GB - HP Z turbo Drive G2, NVMe, MLC -DVD. Capacidad de hasta 64 GB de RAM. Controlador de red LAN Ethernet 1 Giga, tarjeta gráfica con 4 salidas displayPort con resolución máxima 5120x2880 píxeles. Sistema Operativo-Windows 10 Pro. Conjunto teclado y ratón. Incluido instalación y montaje

**MT12300008** ud Procesador de VideoWall, 2x intel Xean sP 8 Cores
Procesador de VideoWall V24-0V-0RGB/D-24Vip con Procesador 2x Intel XEON SP 8 Cores, Windows 10 IoT Enterprise LTSC 2019 High End 64bit, RAM: 32 GB. - HD: 2 x 240 SSD removable Raid1; 2 x LAN Ethernet 1Gbs. Dual PSU.; 4 Salidas Gráficas; Hasta 24 señales Video IP RTSP FullHD@30Hz simultáneas. Incluye Software de Control 10 - Pro. Garantía: 2 años.

**MT12300002** ud Endoder Videowall
Encoder Videowall. Captura, transmite por Internet, transmite eventos en vivo desde una fuente DVI o HDMI hasta 1920x1200. Admite una velocidad de transmisión de datos de hasta 1080p60 HD. MPEG 4, compresión / codificación / transmisión H.264 a 30 fps. * Formatos de transmisión: unidifusión RTP/RTSP (TCP y UDP), multidifusión RTP (UDP).

**MT12300007** ud Monitor videowall 55"
MONITOR VIDEOWALL 55", 500 cd/m², Contraste 1.100:1, Resolución: Full HD - 1920x1080, Retroiluminación LED directa, Separación pixel a pixel: NO GAP, Fanless, Soporte motorizado específico incluido. Incluye Software
Manager.

**MT12300001** ud Consola 2 operadores
Consola 2OP. de dimensiones: 3200x900x740mm 2 operadores. Encimera de fenólico compacto de 18mm de espesor, alta presión, ignífuga M1. Superficie mate resistente a manchas y abrasiones. Dotada de kit de electrificación básico y un alojamiento CPU central.

**MT12300010** ud Silla 24/7 ergonómica
Sillón 24x7. En tela. Asiento, respaldo y reposabrazos regulables en altura y profundidad. Certificado 24/7.

**MT11500012** ud Grabador de video de hasta 64TB Raw de 1 U montaje en rack 19"
Grabador de video de hasta 32TB Raw de 1 U montaje en rack 19"

**MT11100015** ud Cableado sistema de control de accesos
Cableado sistema de control de accesos realizado mediante:
- Cable CPR UTP Cat.6 exterior negro
- Cable UTP Cat.6 LSZH Dca blanco
- Latiguillos UTP Cat.6 LSZH blanco
- Manguera 3x1,5mm RZ1-K 0,6/1KV BB/CT
- Bases Schuko carril DIN
- Manguera L.H. 8x0,50 Z1Z1-K 500V
- Manguera L.H. 4x1 H05Z1Z1-F
- Perfil Carril DIN y Bornas de conexión de cableado con punteras
- Pequeño material

**MT11500016** ud Licencia CCAA por puerta peatonal
Licencia Sistema de Control de Acceso por puerta peatonal.

**MT12400001** ud Armario para barrera cierre de carril, incluida cerradura y baliza
Armario para barrera cierre de carril

**MT11500019** ud Módulo de entradas Digitales: 8 canales PNP
Módulo de entradas digitales acorde a IEC 61131-2 tipo 1
, entrada lógica: Receptor o suministro (positivo/negativo), tensión de entrada:24 V, corriente de entrada descreta: 7mA, número de entradas: 8

**MT11500022** ud Módulo de Salidas Digitales: 8 canales 24VDC, 0,5 A PNP
Módulo de salida discreta, Tipo de salida digital Transistor, Lógica de salida discreta Lógica positiva (fuente), Tensión de salida 24 V CC para salida transistor, Montado en la pared del conducto 500 mA para salida transistor

**MT01100331** ud Tapa de fundición cuadrada de 0,60 x 0,60 m
Claves: agua

**MT02020046** ud Válvula de mariposa de fundición, de accionamiento por mecanismo reductor, de 400 mm de diámetro interior, i/accesorios
Claves: fluido, hormigón, armadura, consistencia, máximo

**MT02020047** ud Carrete de desmontaje DN400 PN10
Claves: consistencia, máximo, fluido, hormigón, armadura

**MT05020005** m Sellador hidroexpansivo Sika Swell o equivalente
Claves: lámina, PVC

**MT05020002** m² Lámina drenante de geotextil y núcleo drenante intermedio
Claves: lámina, PVC

**MT05020003** m Junta Waterstop XP
Claves: PVC, lámina

**MT05020004** m Malla metálica tipo Revofix o similar
Claves: lámina, PVC

**MT11090013** ud Panel mensaje variable 1G 64x64 (h= 420 mm)
Panel mensaje variable 1G 48x48 (h= 420 mm)

**MT01110076** ud Soporte angular metálico D=25mm y 1,5m
Claves: metal, soporte, angular, diámetro

**MT20190142** ud Par de polainas de protección en trabajos de extinción de incendios
Par de polainas de protección en trabajos de soldadura
